# CONDUCCIONES BEZNAR-RULES DESGLOSADO 9

- Propiedad del archivo: SOFT S.A.
- Formato: FIEBDC-3/2002
- Programa: Presto 8.92
- Fecha de los precios: 02/02/2022
- Divisa: EUR
- Costes indirectos: 6 %

## C INGENIERÍA Y CONSULTORÍA (26/02/2019)
Relación comercial: 000, 0, 001, 002, 003, 004, 005, Z0000, Z0100, Z0300, Z0500, Z0600, Z0700, Z1200, Z1900

### C02 TOPOGRAFÍA
Relación comercial: 000, 0, 001, 002, 003, 004, 005, Z0000, Z0100, Z0300, Z0500, Z0600, Z0700, Z1200, Z1900

### C03 ESTUDIO DE TRAZAS DE CAMINOS
Relación comercial: 000, 0, 001, 002, 003, 004, 005, Z0000, Z0100, Z0300, Z0500, Z0600, Z0700, Z1200, Z1900

### C04 AMOJONAMIENTO (26/02/2019)
Relación comercial: 000, 0, 001, 002, 003, 004, 005, Z0000, Z0100, Z0300, Z0500, Z0600, Z0700, Z1200, Z1900

### C05 RECONOCIMIENTO DE SONDEOS CON CÁMARA DE TELEVISIÓN
El punto de partida para un desplazamiento es Madrid capital, en el caso de realizarse una campaña de dos o más reconocimientos de sondeos, a partir del segundo se aplicarán, cuando proceda, los precios para desplazamientos inferiores a 150 km.
Relación comercial: 000, 0, 001, 002, 003, 004, 005, Z0000, Z0100, Z0300, Z0500, Z0600, Z0700, Z1200, Z1900

### C06 REGISTRO DE SONDEOS MEDIANTE DIAGRAFÍAS
El punto de partida para un desplazamiento es Madrid capital. En el caso de realizarse una campaña de dos o más registros diagráficos de sondeos, a partir del segundo se aplicarán, cuando proceda, los precios para desplazamientos inferiores a 150 Km.
Relación comercial: 000, 0, 001, 002, 003, 004, 005, Z0000, Z0100, Z0300, Z0500, Z0600, Z0700, Z1200, Z1900

### C07 TRABAJOS DE TOMOGRAFÍA ELÉCTRICA
Relación comercial: 000, 0, 001, 002, 003, 004, 005, Z0000, Z0100, Z0300, Z0500, Z0600, Z0700, Z1200, Z1900

### C08 ESTUDIOS HIDROGEOLÓGICOS
Relación comercial: 000, 0, 001, 002, 003, 004, 005, Z0000, Z0100, Z0300, Z0500, Z0600, Z0700, Z1200, Z1900

### C09 ESTUDIO DE SUELOS
Relación comercial: 000, 0, 001, 002, 003, 004, 005, Z0000, Z0100, Z0300, Z0500, Z0600, Z0700, Z1200, Z1900

### C10 SEGUIMIENTO DE OBRAS
- Código: DESGLOSADO 9 (15/11/1998)
Importe: 44607168.55
1. ESTRUCTURA GENERAL Y PROCEDIMIENTO DE CÁLCULO
El Real Decreto 69/2019, de 15 de febrero, por el que se desarrolla el régimen jurídico de la Empresa de Transformación Agraria, S.A., S.M.E., M.P. (TRAGSA) y de su filial Tecnologías y Servicios Agrarios, S.A., S.M.E, M.P. (TRAGSATEC) establece en su artículo 6 que:
“TRAGSA y su filial TRAGSATEC percibirán por la realización de las obras, trabajos, asistencias técnicas, consultorías, suministros y prestación de servicios que les encarguen las entidades a que se refiere el artículo 2 del presente real decreto, las siguientes compensaciones:
a) El importe del presupuesto elaborado de acuerdo con el procedimiento que se señala en los apartados 2, 3, 4 y 5 del presente artículo, en el caso de las unidades o componentes de las mismas directamente ejecutadas por TRAGSA Y TRAGSATEC, lo que servirá de justificante del importe de los costes reales totales de la actuación de que se trate, no siendo necesario aportar ningún otro.
b) El importe satisfecho por TRAGSA y TRAGSATEC, ajustado en los términos que se señalan en los artículos 14.4 y 14.5 del presente real decreto, en el caso de las unidades o partes de las mismas ejecutadas por empresarios particulares mediante subcontratación.”
Por todo ello, las tarifas han sido revisadas por la Comisión para la Determinación de las Tarifas de TRAGSA a la que hace referencia el citado Real Decreto en su artículo 8, para su adaptación a los encargos que ejecuta, y para la actualización económica de los recursos según los datos de la contabilidad analítica de costes del Grupo Tragsa, incluyendo los costes indirectos de sus actuaciones y los correspondientes a la estructura de apoyo a tales actuaciones.
Para facilitar la aplicación de la Ley 9/2017 en relación con la certificación del coste efectivo de las subcontrataciones, la estructura del presupuesto establecida en las tarifas pasa por la aplicación de los porcentajes de costes indirectos y gastos generales fuera de la descomposición de las unidades de obra, de forma que éstas recojan únicamente los costes directos necesarios para su ejecución por ser los únicos susceptibles de subcontratación.
En relación con los encargos que tengan la consideración de prestación de servicios conforme a la Ley 37/1992, de 28 de diciembre, del Impuesto sobre el Valor añadido, el Real Decreto 69/2019 establece que los precios simples de las Tarifas se incrementarán con los coeficientes para la actualización de dichos precios que estén vigentes a la formalización del encargo.
2. PROCESO DE ELABORACIÓN Y APROBACIÓN DE LAS TARIFAS
La Comisión para la Determinación de las Tarifas de Tragsa prevista en el Real Decreto 69/2019, en su reunión de 22 marzo 2021 ha acordado actualizar los precios simples de las tarifas y los coeficientes de actualización de precios imples aplicables en actuaciones no sujetas a impuestos para adaptarlos a los costes reales del 2020, quedando igualmente los precios compuestos o de ejecución actualizados debido a la variación de los precios simples en su descomposición.
Dicho acuerdo será publicado en el Boletín Oficial del Estado mediante Resolución de la Subsecretaria de Hacienda.
3. PRECIOS BASE
El cálculo de los precios simples no incluye impuestos ni la actualización con los coeficientes para la recuperación de impuestos soportados no deducibles.
Los costes que han servido de base para la actualización económica de los precios simples son:
Mano de obra
Los precios simples de mano de obra se han calculado a partir del coste real de las diferentes categorías profesionales en el año 2020, incrementado en un 0,9 %, según la subida aprobada en los Presupuestos Generales del Estado en 2021 para las retribuciones de personal en el ámbito del sector público.
Dado que los perfiles en los precios simples de mano de obra de servicios, consultoría y asistencias técnicas no se corresponden con las categorías laborales en convenio, el coste real este personal se corresponde con las imputaciones asociadas a tarifas en las actuaciones en el 2020.
El cálculo del coste unitario se ha realizado mediante el cociente entre el coste total anual de cada categoría y el número de horas trabajadas totales en el año.
El coste total anual de cada categoría incluye el coste salarial total, coste de seguridad social, coste de ayuda a comida (en el caso del personal técnico en trabajos de consultoría exceptuando el personal de buques y reservas marinas), coste derivado de dietas y desplazamientos (excepto para el personal en trabajos de asistencia técnica que no se corresponde con el personal de buques y reservas marinas) y coste de indemnización por despido. El número de horas trabajadas totales en el año han sido calculadas a partir de la jornada teórica máxima (1.627,5 horas en Tragsatec y 1.650 horas en Tragsa) descontando el absentismo y la asistencia a formación del trabajador.
Materiales
Los precios de los materiales están calculados a partir del análisis de albaranes y contratos de suministro asociados a tarifa en las actuaciones en el 2020.
En el caso de los prefabricados de hormigón y plantas para repoblación forestal, los precios se corresponden respectivamente con los del material en la planta de prefabricados del Grupo Tragsa (Mansilla de las Mulas) y en el vivero de Maceda.
Maquinaria
Los precios de utilización de la maquinaria están calculados considerando de forma ponderada el uso en las actuaciones de la maquinaria propia y alquilada.
El coste de la maquinaria alquilada está basado en los datos de albaranes de alquiler de vehículos y maquinaria en el Grupo Tragsa en el 2020.
El coste de la maquinaria propia está basado en los criterios de cálculo de ATEMCOP particularizado según los parámetros de vida y coste de la maquinaria del Grupo Tragsa, e incluye:
q Costes intrínsecos derivados de la adquisición de la maquinaria y su amortización, mantenimiento y conservación, financiación y seguros.
q Costes de funcionamiento de la maquinaria, como la mano de obra, combustibles y lubricantes.
q Costes de transporte del personal y de la maquinaria, de mandos y servicios.
El modelo de cálculo de la maquinaria propia parte de unos datos base de cálculo actualizados a 2020, y que son función de su propia naturaleza y características, estos datos son: valor de adquisición y reposición (VT), coeficiente de mantenimiento y conservación (M+C), potencia de la máquina (CV), horas totales de utilización prevista (Hut), horas totales de utilización anual (Hua), mano de obra asociada, etc.
En el cálculo de la maquinaria propia se consideran los siguientes combustibles:
q Gasóleo A y gasolina. En general para vehículos de carretera y otra maquinaria auxiliar.
q Gasóleo B. Para maquinaria de movimiento de tierras y forestal (con algunas excepciones).
Los precios de los combustibles se corresponden con los precios medios en el 2020 en el parque de maquinaria del Grupo Tragsa. Gasóleo A: 0,90 euros/litro, Gasóleo B: 0,51 euros/litro y Gasolina: 0,97 euros/litro.
Parámetros porcentuales
Se mantiene el número de parámetros porcentuales: porcentaje de costes indirectos de la actuación y porcentaje de gastos generales o de estructura empresarial.
La determinación de los costes indirectos y gastos generales se basa en los datos de la contabilidad analítica real del Grupo Tragsa en el 2020.
Se considerarán costes indirectos los costes de los recursos asignados específicamente a la actuación que no es posible identificarlos con la ejecución de unidades de obra y partidas alzadas del presupuesto de la misma, así como los costes de los recursos que, interviniendo directamente en el proceso productivo, no pueden relacionarse con una única actuación sino, por el contrario, con un conjunto de ellas.
Los costes indirectos se cifran en un porcentaje del total de costes directos, e incluyen los siguientes conceptos de gasto real:
Gastos del personal técnico de calidad, medioambiente y prevención en el territorio.
Gastos del personal de apoyo técnico e informático a la producción.
Gastos de uso de las oficinas propias del Grupo Tragsa (oficinas no contratadas específicamente para la realización de unos trabajos concretos) por el personal no de estructura (personal directo e indirecto).
Gastos de materiales y servicios propios de las actuaciones no incluidos en las unidades de obra de los presupuestos.
Gastos del personal en labores de coordinación en las actuaciones.
Los porcentajes de costes indirectos de la actuación quedan establecidos en el 7,5% para los encargos de obras y servicios a Tragsa, y en el 5% para los encargos de servicios de consultoría y asistencias técnicas a Tragsatec.
En ningún caso habrá de considerarse como coste indirecto de la actuación el control de calidad y la seguridad y salud laboral.
En la determinación de los gastos generales se consideran los siguientes conceptos de gastos reales imputados en la contabilidad analítica como de estructura empresarial:
Uso de los edificios propios del Grupo Tragsa por el personal de estructura; gastos de arrendamientos y amortización, suministros (energía y agua), equipamiento de oficinas, consumibles y materiales auxiliares.
Personal de estructura: gastos salariales y de desplazamiento del personal de estructura en labores de dirección, coordinación y apoyo.
Servicios generales: gastos de telefonía, mensajería, limpieza, reprografía, correos, retirada de residuos, seguridad y vigilancia, seguros, transporte de materiales.
Sistemas de información: gastos de mantenimiento de la infraestructura de sistemas de la información (hardware y software).
Auditoría y consultoría de gestión: gastos de trabajos de auditoría y consultoría de gestión por profesionales independientes.
Formación: gastos de cursos y programas anuales de formación de personal impartidos por especialistas o instituciones especializadas.
Los gastos generales se cifran en un porcentaje sobre la cifra de negocio para el Grupo Tragsa en el ejercicio 2020.
El porcentaje de gastos generales queda establecido en el 6,25% en todos los casos.
4. VALORACIÓN DE LAS TARIFAS
Las tarifas han sido calculadas a partir de la contabilidad analítica de costes reales del Grupo Tragsa, y se adecuan a la realidad técnica actual, tanto en lo relativo a los requerimientos normativos aplicables, como en los recursos que intervienen en cada precio de ejecución y los rendimientos considerados.
Las tarifas se adaptan al entorno tecnológico, económico, de mercado y normativo actual.
Cálculo de los precios compuestos
En la definición de cada unidad de obra se concretan sus características técnicas específicas. El cálculo que sirve de base para su importe se realiza con los medios que, en principio, se consideran normales para la ejecución de dicha unidad de obra, sin perjuicio de que el Grupo Tragsa la realice con otros en virtud de la disponibilidad de los mismos.
Los precios compuestos incluyen los costes directos de los recursos que intervienen en su descomposición (mano de obra, materiales y maquinaria).
En la aplicación de los precios compuestos o de ejecución de las tarifas se deben considerar los siguientes aspectos:
À Los precios compuestos o de ejecución del grupo “F” de trabajos forestales y medioambientales no incluyen el desplazamiento del personal al tajo, debiéndose valorar aparte.
À Los precios compuestos o de ejecución del grupo “A” de regadíos han sido calculados considerando los medios y rendimientos para condiciones normales de ejecución en obras tradicionales de transformación de regadíos. En las obras de modernización se pueden producir situaciones no contempladas, debiéndose en estos casos valorar la unidad o unidades de obra afectadas conforme a lo establecido en el preámbulo de dichos capítulos.
À Los precios compuestos o de ejecución del grupo “B” de edificación no son de aplicación a unidades de obra en trabajos especializados de rehabilitación, donde los diferentes rendimientos y medios utilizados generen un coste más elevado. Cuando en el momento de elaboración del presupuesto se prevea esta circunstancia, se deberá valorar la unidad o unidades de obra afectadas con precios de usuario elaborados específicamente con los precios simples de las tarifas, incluyendo los suplementos, recursos y rendimientos reales de ejecución que correspondan.
À Los precios compuestos o de ejecución no son de aplicación para la ejecución de trabajos en altura (mayor a 2 m). Cuando en el momento de elaboración del presupuesto se prevea esta circunstancia, se deberá valorar la unidad o unidades de obra afectadas con precios de usuario elaborados específicamente con los precios simples de las tarifas, incluyendo los medios auxiliares, recursos y rendimientos reales de ejecución que correspondan.
Sistema de redondeo
Se mantiene el sistema de redondeo basado en DOS decimales (coincidiendo con el sistema monetario de euros y céntimos). Asimismo, los precios incorporan igualmente DOS decimales, mientras que los rendimientos y coeficientes del término variable de los precios paramétricos CUATRO.
Precios paramétricos
Las tarifas se han elaborado limitando al mínimo imprescindible los precios con configuración paramétrica, evitando variables con valores continuos y garantizando en todo caso que cada precio con sus condiciones específicas de ejecución esté identificado unívocamente con el código correspondiente.
Definición de clases de terreno
Con el fin de aclarar conceptos de aplicación de las tarifas, se definen los siguientes conceptos de clases de terreno:
q Terreno roca: Aquel que presenta características de roca masiva o que se encuentra cementado tan sólidamente que haya de ser excavado mediante excavadora o retroexcavadora provista con martillo hidráulico y/o mediante explosivos. Velocidad de propagación de las ondas sísmicas medianteensayo de sísmica por refracción: Vp > 1.700 m/s.
q Terreno tránsito: Aquel que presenta características de roca descompuesta o tierras muy compactas que aun no siendo necesario para su excavación el empleo de máquina provista de martillo hidráulico y/o el empleo de explosivos, es necesario el empleo de escarificadores profundos y pesados. Velocidad de propagación de las ondas sísmicas medianteensayo de sísmica por refracción: Vp entre 1.300 y 1.700 m/s
q Terreno compacto: Aquel que presenta características de tierras compactas que para su excavación no requieren escarificadores profundos y pesados. Velocidad de propagación de las ondas sísmicas mediante ensayo de sísmica por refracción: Vp entre 600 y 1.300 m/s.
q Terreno franco-ligero: Aquel no incluido en las clasificaciones anteriores que presenta características de materiales sueltos. Velocidad de propagación de las ondas sísmicas mediante ensayo de sísmica por refracción: Vp menor de 600 m/s.
Coeficientes de esponjamiento
Se mantienen los coeficientes de esponjamiento existentes en función del estado y naturaleza del terreno incluidos en versiones anteriores de tarifas, y que consta en el apartado 7.8 del Manual Técnico Monográfico nº 1 "Caminos rurales" editado por el Ministerio de Agricultura, Pesca y Alimentación en 1985:
Vn = volumen del terreno natural medido en cantera o en sección de excavación (en banco)
Vs = volumen del terreno suelto medido sobre camión o en montón.
Vc = volumen del terreno medido después de compactado.
Tipo de suelo Vn/Vc Vs/Vn Vs/Vc
A-1 y A-3
A-2
A-4 a A-7 1,05
1,10
1,15 1,11
1,22
1,26 1,17
1,35
1,45
Los tipos de suelo se corresponden con los materiales empleados en las unidades de obra en la forma siguiente:
A-1: Fragmentos de piedra, grava y arena.
A-3: Arenas finas.
A-2: Gravas y arenas limosas o arcillosas.
A-4 a A-7: Suelos limosos o arcillosos.
Con estos criterios, los coeficientes a aplicar a los distintos materiales que intervienen en las tarifas son:
MATERIAL Vn/Vc Vs/Vn Vs/Vc
Arena
Grava
Piedra sin trabajar (procedente de cantera)
Piedra para gavión
Piedra con despiece natural
Gravilla diversos tamaños
Garbancillo basáltico
Tierras A-1 y A-3
Tierras A-2
Tierras A-4 a A-7
Material granular seleccionado mediante cribado o cribado y machaqueo de zahorras naturales o roca previamente volada 1,05
1,05
-
-
-
1,05
1,05
1,05
1,10
1,15
1,10
1,11
1,11
1,11
1,11
1,11
1,11
1,11
1,11
1,22
1,26
1,22 1,17
1,17
-
-
-
1,17
1,17
1,17
1,35
1,45
1,35
Transportes
Se han determinado los precios de transporte de tierra, material suelto o pétreo en función de las vías a recorrer durante su ejecución y, por lo tanto, en función de las diferentes capacidades de los vehículos que pueden realizar estos transportes, por lo que se diferencian transportes en obra y transportes por carreteras o caminos en buenas condiciones o en malas condiciones.
Presión de las Tuberías
En las tuberías, las presiones que se citan en cada precio corresponden a las presiones de trabajo habituales para cada tipo de tubería, establecidas por el fabricante según la normativa aplicable. A este respecto cabe añadir que la presión nominal de las tuberías se ha consignado en megapascales.
Los precios de colocación de tuberías incluyen la realización de pruebas de presión y de estanqueidad.
Ejecución en condiciones de dificultad
En el apartado de coeficientes de ponderación por factores de influencia, viene establecido cómo se debe valorar la unidad o unidades de obra afectadas cuando se prevea que durante su ejecución concurren circunstancias diferentes de las condiciones normales para las que han sido calculados los precios compuestos o de ejecución en las tarifas.
Operación de la maquinaria
En las tarifas se ajusta el personal a las características de la maquinaria que ha de operar, de forma que en todo caso su cualificación se corresponda con lo exigido por la normativa aplicable.
Licencias de Obra
En ningún precio están incluidos los costes de la licencia de obra ni otros impuestos de construcción, instalación y obras que, en su caso, requiriese el Ayuntamiento afectado.
5. PARTIDAS ALZADAS
Las partidas alzadas del presupuesto se valorarán para su certificación considerando los costes totales incurridos, incrementados en el caso de actuaciones no sujetas a impuestos, con el coeficiente de actualización de precios simples que corresponda aplicar.
6. CONTROL DE CALIDAD
El control de calidad precisa de un capítulo específico en el presupuesto, valorado mediante unidades de obra o como una partida a justificar con un importe del 1% del resto de costes directos; en ningún caso tendrá la consideración de coste indirecto.
Una vez realizado, se valorará para su certificación con las tarifas creadas al efecto o, en su defecto, con el coste real producido, justificado mediante las correspondientes facturas. Esta partida funcionará, a efectos de reformados y mediciones finales, de igual forma que las mediciones de las unidades de obra, y partidas alzadas del proyecto.
7. SEGURIDAD Y SALUD LABORAL
La seguridad y salud laboral precisa de un capítulo específico en el presupuesto de los proyectos por lo que no tendrá en ningún caso la consideración de coste indirecto.
Las máquinas o herramientas que sean necesarias para llevar a cabo los trabajos previstos en las presentes tarifas y recogidas en los distintos capítulos, deberán utilizarse siguiendo las instrucciones de los fabricantes y, en cualquier caso, las condiciones de trabajo serán las que entrañen menos peligro para el personal, en aras de conseguir una mayor seguridad y salud laboral.
8. SUBCONTRATACIONES
El importe aprobado en el presupuesto de las unidades o partes de las mismas que sean objeto de subcontratación por Tragsa o su filial Tragsatec, se sustituirá en las certificaciones, por el precio en que hayan sido adjudicadas, con la única salvedad para los encargos no sujetos a I.V.A. o impuestos equivalentes, en donde el precio de adjudicación se incrementará en el coeficiente para la actualización de los precios simples
A todos los efectos y conforme a lo establecido en el artículo 32.7 de la Ley 9/2017, de 8 de noviembre, de contratos del sector público, no se considerará subcontratación aquellas prestaciones que el Grupo Tragsa adquiera a otras empresas cuando se trate de suministros o servicios auxiliares o instrumentales que no constituyen una parte autónoma y diferenciable de la prestación principal, aunque sean parte del proceso necesario para producir dicha prestación.
9. PRECIOS DE USUARIO
Al objeto de garantizar el principio de moderación de costes derivado de la incorporación de precios de usuario específicos, conforme al artículo 6.4 del real decreto 69/2019, éstos deberán ser justificados de acuerdo a la mejor relación calidad-precio.
10. COEFICIENTES DE PONDERACIÓN POR FACTORES DE INFLUENCIA
Durante la ejecución de la actuación se pueden dar circunstancias diferentes de las condiciones normales para las que han sido calculados los precios compuestos o de ejecución en las tarifas.
Si bien las tarifas son únicas para todo el territorio nacional, los precios compuestos o de ejecución han sido calculados considerando los medios y rendimientos para condiciones normales de ejecución.
Cuando en el momento de la elaboración del presupuesto se prevea que durante la ejecución de la actuación se vaya a producir alguna de las circunstancias descritas a continuación, se deberá valorar la unidad o unidades de obra afectadas con precios de usuario elaborados específicamente con los precios simples de las tarifas, incluyendo los suplementos, recursos y rendimientos reales de ejecución que correspondan:
À Condiciones de ejecución que afectan a la mano de obra: Este factor está asociado al sobrecoste por las condiciones de ejecución de los trabajos, no considerándose de aplicación los precios compuestos en las tarifas en condiciones de:
o Nocturnidad: Trabajos a ejecutar entre las 22:00 horas y las 6:00 horas. En estos casos se debe incrementar el precio unitario de la mano de obra en un 40 %.
o Riesgo: Trabajos penosos, tóxicos, peligrosos y en altura superior a 1.400 metros sobre el nivel del mar. En estos casos se debe incrementar el precio unitario de la mano de obra en un 25 %.
o Horario festivo: Trabajos a ejecutar en días festivos y fines de semana. En estos casos se debe incrementar el precio unitario de la mano de obra en un 30 %.
À Duración mínima de la actuación: Este factor está asociado al sobrecoste por el traslado y retirada de la maquinaria autopropulsada en actuaciones que se ejecutan en un plazo inferior a una semana laboral. En estos casos se debe valorar adicionalmente el coste de traslado y retirada de la maquinaria, aplicando la tarifa kilométrica de traslado para trabajos inferiores a una semana laboral.
À Dispersión: Este factor está asociado al sobrecoste por el traslado entre los diferentes elementos (tajos) que integran una misma actuación, no considerándose de aplicación los precios compuestos para valorar:
o Las unidades de obra en las que el tiempo de desplazamiento es superior al 25% del tiempo de ejecución total previsto.
À Accesibilidad: Este factor está asociado al sobrecoste por la imposibilidad de emplear el medio de transporte habitual debido a las condiciones de accesibilidad al tajo desde las vías de comunicaciones existentes, no considerándose de aplicación los precios compuestos para valorar:
o Las unidades de obra en las que para ejecutar los trabajos es necesario acceder por vías no aptas para el paso de vehículos.
o Las unidades de obra con suministro de materiales en las que para ejecutar los trabajos es necesario acceder por vías no aptas para el paso de camiones de más de 15t de masa máxima autorizada (MMA).
À Insularidad: Este factor está asociado a la carestía de los recursos de mano de obra, materiales y maquinaria, así como al mayor coste por desplazamiento de los medios propios que intervienen en los trabajos realizados fuera de la península. No considerándose de aplicación los precios compuestos que incluyen estos recursos para valorar las unidades de obra a ejecutar en las islas o islotes del territorio nacional, así como en las ciudades autónomas de Ceuta y Melilla cuando su coste sea anormalmente elevado. En estos casos, se incrementará la tarifa de mano de obra, materiales y/o maquinaria debiéndose justificar el incremento aplicado.
À Reducción de jornada: Este factor está asociado al sobrecoste por la necesidad de aplicar reducciones de la jornada de trabajo por condicionantes medioambientales y/o del medio socioeconómico ajenos a la empresa, no considerándose de aplicación los precios compuestos para valorar:
o Las unidades de obra en las que la jornada de trabajo se desarrolla con reducciones superiores al 25% del tiempo de ejecución total previsto.
À Ocupación de superficie: Este factor está asociado al sobrecoste por la dificultad de movilidad por la zona de trabajo, no considerándose de aplicación los precios compuestos para valorar:
o Unidades de obra en las que su ejecución se vea afectada por la dificultad de movilidad debido a la existencia de edificaciones, plantaciones arbóreas, cultivos, parcelas, invernaderos, etc.
À Servicios y accesos afectados: Este factor está asociado al sobrecoste debido a la dificultad de ejecución producida por desarrollarse en un área con servicios y/o tráfico de vehículos y personas. Con independencia de las reposiciones a las que diera lugar, la existencia de este tipo de servicios y elementos implica una reducción general del rendimiento de las operaciones igual o mayor al 20 %, tanto de las de ejecución propiamente dicha, como de las auxiliares (carga y descarga, movimiento de maquinaria, almacenamiento de materiales, etc.), no considerándose de aplicación los precios compuestos para valorar:
o Unidades de obra en las que su ejecución se vea afectada por la necesidad de mantener el suministro de determinados servicios: riego, abastecimiento, suministro eléctrico, etc.
o Unidades de obra en las que su ejecución se vea afectada por la necesidad de mantener el tráfico de vehículos y personas (carreteras, calles y vías públicas en general), así como el acceso a plantaciones, huertos, parcelas, etc.
11. ORGANIZACIÓN DE LAS TARIFAS
Para facilitar la búsqueda y utilización de las tarifas por los usuarios, se mantiene el sistema de codificación y de organización en estructura de árbol en tres niveles (GRUPOS/CAPÍTULOS/PRECIOS):
q Sistema de codificación: El primer dígito (alfanumérico) hace referencia al Grupo al que pertenece cada precio, indicando además si se trata de un precio simple o compuesto; los dos siguientes dígitos (numéricos) hacen referencia al número del capítulo dentro de cada grupo; los tres últimos dígitos (numéricos) hacen referencia a cada precio dentro del capítulo.
q Los grupos de capítulos en las tarifas se codifican según el siguiente esquema: Mano de Obra (O), Materiales (P), Maquinaria (M), Porcentajes (X), Infraestructuras (I), Regadíos (A), Electrificación (E), Trabajos forestales y medioambientales (F), Edificación (B), Ingeniería y consultoría (C), Cartografía y sistemas de información (S), Gestión de residuos (G), Seguridad y Salud Laboral (L) y Control de calidad (Q).
Al igual que en otras versiones de tarifas, al inicio de algunos capítulos se inserta una introducción en la que se recogen las especificaciones técnicas más importantes de los precios incluidos en el mismo, así como las aclaraciones que sobre su aplicación sean necesarias.
Las tarifas se han elaborado pensando en su utilización mayoritaria en soporte digital (presto) como herramienta para la generación de presupuestos. No obstante, se encuentran disponibles para su consulta en la página web del Grupo Tragsa.
A continuación, se incluye un cuadro resumen de la estructura en árbol de las nuevas tarifas:
12. SOPORTE INFORMÁTICO
Todos los precios reflejados en estas tarifas están calculados, informatizados e incorporados en el programa comercial "PRESTO", en su versión especial adaptada al Grupo Tragsa y a las necesidades requeridas por las tarifas.
13. APLICACIÓN Y VIGENCIA DE LAS TARIFAS
Las tarifas son únicas para todo el territorio nacional. Con independencia de ello, debe considerar en la aplicación de los precios compuestos o de ejecución las excepciones contempladas en los preámbulos de los capítulos y en el epígrafe 10 de este documento “coeficientes de ponderación por factores de influencia”.
Las tarifas son de aplicación a los encargos en los que la fecha de formalización sea igual o posterior a la publicación de la resolución de aprobación de las tarifas en el Boletín Oficial del Estado.
Para los encargos no sujetos a impuestos, los precios simples de las Tarifas, quedarán incrementados con los coeficientes de actualización que correspondan aplicar. Estos coeficientes también serán de aplicación a las unidades valoradas mediante precios de usuario específicos por no disponer de tarifa aprobada.
El periodo de validez de las Tarifas 2019 será de cuatro años. No obstante, la Comisión procederá a la adecuación de los coeficientes de actualización de los precios simples en actuaciones no sujetas a impuestos antes del 31 de marzo de cada año y, en su caso, a la actualización de las tarifas si se producen desviaciones relevantes derivadas de su aplicación y del análisis de los costes reales del ejercicio inmediatamente anterior del Grupo Tragsa, de conformidad con lo dispuesto en el art. 7.5 del citado RD 69/21019 de 15 de febrero. La primera actualización de las Tarifas 2019, Tarifas 2020, fue publicada la aprobación en el BOE el 2 de abril del 2020. Las Tarifas 2021 corresponden a la segunda actualización.
Las tarifas Tragsa vigentes y sus actualizaciones pueden ser consultadas en la página web del Grupo Tragsa (www.tragsa.es).
14. TASAS
Las tarifas no incluyen las tasas en concepto de replanteo y dirección de obra. En el caso de Administraciones y Organismos en los que el Grupo Tragsa se vea obligado a abonar las citadas tasas, éstas deben incorporarse al presupuesto donde corresponda aplicarlas.
15. FORMACIÓN DE LOS PRESUPUESTOS DE LAS ACTUACIONES ENCARGADAS AL GRUPO TRAGSA
Para calcular el presupuesto de las actuaciones encargadas al Grupo Tragsa se deben aplicar a cada una de las unidades de ejecución los precios de las Tarifas y añadir, en su caso, la valoración de las unidades de obras sin tarifa asociada mediante precios de usuario específicos, con lo que se obtiene el total de costes directos.
El total de costes directos incrementado con el porcentaje de costes indirectos y de gastos generales, equivale al denominado presupuesto de ejecución material.
Para obtener el presupuesto de ejecución por administración es necesario incrementar el presupuesto de ejecución material en el porcentaje que legalmente se determine en concepto del impuesto del valor añadido (IVA); impuesto general indirecto canario (IGIC); impuesto sobre la producción, servicios e importación en Ceuta y Melilla (IPSI) o cualquier otro de carácter regional o general que los modifique.
En el caso de actuaciones no sujetas a IVA o IGIC, los precios simples deben ser incrementados con el coeficiente de actualización que corresponda aplicar.
Por ello, el presupuesto de una actuación a realizar por el Grupo Tragsa se estructura de la siguiente forma:
Costes Directos Totales A
% Costes Indirectos (s/A) B
% Gastos Generales (s/ A+B) C
Total Presupuesto de Ejecución Material (A+B+C) D
IVA, IGIC, IPSI (s/D) E
Total Presupuesto de Ejecución por Administración (D+E) F
16. RÉGIMEN ECONÓMICO APLICABLE A LAS ACTUACIONES EN EL EXTERIOR
Las tarifas son de aplicación para las actuaciones realizadas en el territorio nacional del estado, estableciéndose que el coste total (directos e indirectos de la actuación, gastos generales y control de calidad) de las actuaciones que realiza el Grupo Tragsa en el exterior sea el que figure en el presupuesto aprobado por la Administración para cada actuación concreta a la que se refiera el encargo.
Para la valoración del personal expatriado del Grupo Tragsa a medio y largo plazo (desplazamiento a un país distinto del que se encuentra originariamente contratado por un periodo superior a tres meses), se incrementará la tarifa aprobada para territorio nacional con los coeficientes aprobados en la tabla (Preámbulo del Capítulo O03) según el nuevo puesto de trabajo del personal expatriado y el país de destino.
Se determina una única estructura del presupuesto tanto para las actuaciones realizadas en el exterior como para las realizadas en el territorio nacional, estableciéndose que para determinar el “Presupuesto de Ejecución por Administración” baste con aplicar sobre el “Presupuesto de Ejecución Material” las tasas y los impuestos que correspondan en cada caso.
El Total Costes Directos incrementado con el porcentaje de costes indirectos y de gastos generales, equivale al denominado “Presupuesto de Ejecución Material.
En el Total Costes Directos se debe valorar el “Gasto de Establecimiento Permanente” si la ejecución de un encargo requiere de la apertura de un establecimiento permanente o sucursal de TRAGSA. Este concepto incluye:
Coste de mantenimiento de sucursal (CMEP): gastos de alquiler, servicios, suministros y recursos necesarios para el funcionamiento de un establecimiento permanente.
Coste de cierre de sucursal (CCEP): Gastos de cierre de la sucursal una vez finalizado el encargo.
La valoración del “Gasto de Establecimiento Permanente” (CEP) se debe realizar conforme a la siguiente fórmula:
CEP = (CMEP*T+ CCEP)/T
Dónde:
T: el plazo de ejecución en meses
Coste mantenimiento sucursal (CCMEP): queda establecido en 4.625,00 €/mes.
Coste cierre sucursal (CCEP) queda establecido en un único importe de 22.077,00 €.
En el caso de que la sucursal de servicio a varios encargos, los segundos encargos y posteriores tendrán durante el periodo en que convivan en su ejecución un único coste de mantenimiento de sucursal del 20% del CCMEP.
Madrid, marzo de 2021
Relación comercial: 000, 0, 001, 002, 003, 004, 005, 006, 007, 008, 009, 010, 011, 012, 013, 014, 015, 016, 017, 018, 019, 020, 021, 022, 023, 024, 025, 026, 027, 028, 029, 030, 031, 032, 033, 034, 035, 036, 037, 038, 039, 040, 041, 042, 043, 044, 045, 046, 047, 048, 049, 050, 051, 052, 053, 054, 055, 056, 057, 058, 059, 060, 061, 062, 063, 064, 065, 066, 067, Castellón, Z0000, Z0100, Z0300, Z0500, Z0600, Z0700, Z1200, Z1900

## 01 CONDUCCIONES (25/01/2002)
Importe: 36173682.93

### 01.01 TC200. RIEGO (25/01/2002)
Importe: 18892799.38

#### 01.01.01 MOVIMIENTO DE TIERRAS (01/09/2011)
Importe: 4271709.85

**UI04007** m² DESBROCE Y LIMPIEZA
205697.51 m² × 0.35 (0.37 con costes indirectos) = 76108.08
Desbroce y limpieza del terreno por medios manuales y mecánicos y roza de zonas definidas como media densidad de porte medio o grande, incluyendo preparación de accesos, corte, retirada de arbustos, tala de árboles, arrancado de tocones y raíces, triturado de los restos mediante uso de trituradora portátil, carga y transporte de residuos a gestor autorizado, herramientas y medios auxiliares. Unidad totalmente terminada, incluso aprovechamiento de podas y residuos.

| Código | Ud | Descripción | Rendimiento | Precio | Importe |
|---|---|---|---|---|---|
| M01037 | h | TRACTOR ORUGAS 131/150 CV (maquinaria) | 0.005 | 56.72 | 0.28 |
| M01006 | h | CAMIÓN 241/310 CV. (maquinaria) | 0.001 | 44.5 | 0.04 |
| M01048 | h | PALA CARGADORA ORUGA 101/130 CV (maquinaria) | 0.0005 | 61.63 | 0.03 |
|  |  | Total |  |  | 0.35 |

Relación comercial: 000, 0.14, 001, 002, 003, 004, 005, Z0000, Z0100, Z0300, Z0500, Z0600, Z0700, Z1200, Z1900

| Medición | Uds. | Largo | Ancho | Parcial |
|---|---|---|---|---|
| Conducciones |  |  |  |  |
| Según Med Aux | 1 | 78815.29 | 0.53 | 41772.10 |
|  | 1 | 134.45 | 0.53 | 71.26 |
| Adicional por ocupación temporal de la TC 200 y Palmares | 1 | 423529.29 | 0.53 | 224470.52 |
| menos elementos ya medidos | -1 | 41843.36 | 0.53 | -22176.98 |
|  | -1 | 164.06 | 0.53 | -86.95 |
|  | -1 | 37106.38 | 0.53 | -19666.38 |
|  | -1 | 145.48 | 0.53 | -77.10 |
|  | -1 | 30472.07 | 0.53 | -16150.20 |
|  | -1 | 803.19 | 0.53 | -425.69 |
|  | -1 | 58 | 0.53 | -30.74 |
|  | -1 | 17.28 | 0.53 | -9.16 |
|  | -1 | 10.64 | 0.53 | -5.64 |
|  | -1 | 194.88 | 0.53 | -103.29 |
|  | -1 | 286.47 | 0.53 | -151.83 |
|  | -1 | 1538.79 | 0.53 | -815.56 |
|  | -1 | 58 | 0.53 | -30.74 |
|  | -1 | 17.28 | 0.53 | -9.16 |
|  | -1 | 10.64 | 0.53 | -5.64 |
|  | -1 | 87.86 | 0.53 | -46.57 |
|  | -1 | 286.47 | 0.53 | -151.83 |
|  | -1 | 841.39 | 0.53 | -445.94 |
|  | -1 | 428.24 | 0.53 | -226.97 |
| Total |  |  |  | 205697.51 |

**UI03019** m² ENTIBACIÓN EN POZOS Y ZANJAS CON PANEL ACERO HASTA 6M
48524.32 m² × 14.11 (14.96 con costes indirectos) = 725923.83
Entibación cuajada en excavaciones de pozos y zanjas en terrenos disgregados, realizada con paneles de acero blindados o monocodal, incluso desentibado y p.p. de elementos complementarios, hasta una profundidad máxima de 6 m.

| Código | Ud | Descripción | Rendimiento | Precio | Importe |
|---|---|---|---|---|---|
| O01004 | h | OFICIAL ESPECIALISTA (mano de obra) | 0.153 | 22.96 | 3.51 |
| O01017 | h | CUADRILLA A (mano de obra) | 0.1535 | 53.9 | 8.27 |
| M01007 | h | CAMIÓN 241/310 CV CON GRÚA (maquinaria) | 0.028 | 45.54 | 1.28 |
| PU01141 | m² | SISTEMA DE ENTIBACIÓN MEDIANTE PANELES DE ACERO (material) | 1 | 1.05 | 1.05 |
|  |  | Total |  |  | 14.11 |

| Medición | Uds. | Largo | Ancho | Parcial |
|---|---|---|---|---|
| Según mediciones Auxiliares |  |  |  |  |
| Eje 1 | 1 | 89855.64 | 0.53 | 47623.49 |
| Eje 2 | 1 | 572.51 | 0.53 | 303.43 |
| Eje 9 ( cruce del Río ) | 1 | 597.4 |  | 597.40 |
| Total |  |  |  | 48524.32 |

**UA01004** m³ EXCAVACIÓN MECÁNICA ZANJA TUBERÍAS, TERRENO TRÁNSITO
105684.48 m³ × 4.33 (4.59 con costes indirectos) = 485091.76
Excavación mecánica de zanjas para tuberías, en terreno medio y duro, hasta terreno tránsito-compacto, por procedimientos mecánicos, con acopios en caballones en la margen de la zanja, carga y transporte a acopio, acopio intermedio y/o vertedero a cualquier distancia, para su posterior empleo. Incluido agotamiento para cualquier caudal, refino y perfilado de fondo de excavación. Unidad totalmente terminada medido sobre perfil.

| Código | Ud | Descripción | Rendimiento | Precio | Importe |
|---|---|---|---|---|---|
| O01009 | h | PEÓN (mano de obra) | 0.04 | 20.27 | 0.81 |
| M01058 | h | Retroexcavadora oruga hidráulica 131/160 CV cazo: 1,0-1,5 m3 (maquinaria) | 0.04 | 68.24 | 2.73 |
| M02042 | h | MARTILLO HIDRÁULICO 1501-2000 KG, COMPLETO (maquinaria) | 0.024 | 7.12 | 0.17 |
| M05010 | h | MOTOBOMBA HASTA 30 CV, SIN MANO DE OBRA (maquinaria) | 0.1 | 2.96 | 0.30 |
| IU02027f | m³ | TRANSPORTE MATERIALES SUELTOS (OBRA), CAMIÓN BASCULANTE (maquinaria) | 0.2 | 1.14 | 0.23 |
| MU01040 | h | TRACTOR ORUGAS CON HOJA Y RIPER 191/240 CV (maquinaria) | 0.001 | 85.52 | 0.09 |
|  |  | Total |  |  | 4.33 |

Relación comercial: 000, 4.69, 001, 002, 003, 004, 005, Z0000, Z0100, Z0300, Z0500, Z0600, Z0700, Z1200, Z1900

| Medición | Uds. | Largo | Ancho | Alto | Parcial |
|---|---|---|---|---|---|
| Segun mediciones auxiliares |  |  |  |  |  |
| Eje 1 | 1 | 232597.1 | 0.53 | 0.85 | 104784.99 |
| Eje 2 | 1 | 644 | 0.53 | 0.85 | 290.12 |
| Eje 9 ( cruce de río) | 1 | 716.9 | 0.85 |  | 609.37 |
| Total |  |  |  |  | 105684.48 |

**UA01005** m³ EXCAVACIÓN MECÁNICA ZANJA TUBERÍAS, TERRENO ROCA (01/09/2011)
18650.21 m³ × 22.45 (23.8 con costes indirectos) = 443875.00
Excavación mecánica de zanjas para tuberías, en terreno roca, por procedimientos mecánicos y /o uso de explosivos, con acopios en caballones en la margen de la zanja, carga y transporte a acopio, acopio intermedio y/o vertedero a cualquier distancia para su posterior empleo. Incluido agotamiento para cualquier caudal, refino y perfilado de fondo de excavación. Unidad totalmente terminada medido sobre perfil.

| Código | Ud | Descripción | Rendimiento | Precio | Importe |
|---|---|---|---|---|---|
| O01009 | h | PEÓN | 0.22 | 20.27 | 4.46 |
| M01058 | h | RETROEXCAVADORA ORUGA HIDRÁULICA 131/160 CV | 0.22 | 68.24 | 15.01 |
| M02042 | h | MARTILLO HIDRÁULICO 1501-2000 KG, COMPLETO | 0.25 | 7.12 | 1.78 |
| MU01040 | h | TRACTOR ORUGAS CON HOJA Y RIPER 191/240 CV | 0.001 | 85.52 | 0.09 |
| M05010 | h | MOTOBOMBA HASTA 30 CV, SIN MANO DE OBRA | 0.1 | 2.96 | 0.30 |
| IU02027f | m³ | TRANSPORTE MATERIALES SUELTOS (OBRA), CAMIÓN BASCULANTE | 0.2 | 1.14 | 0.23 |
| P29010 | kg | EXPLOSIVOS (P.O.) (material; 01/09/2011) | 0.05 | 4.44 | 0.22 |
| P01008 | kg | CEMENTO EXPANSIVO (P.O.) (material) | 0.1 | 3.62 | 0.36 |
|  |  | Total |  |  | 22.45 |

Relación comercial: 000, 47.11, 001, 002, 003, 004, 005, Z0000, Z0100, Z0300, Z0500, Z0600, Z0700, Z1200, Z1900

| Medición | Uds. | Largo | Ancho | Alto | Parcial |
|---|---|---|---|---|---|
| Según mediciones auxiliares |  |  |  |  |  |
| Eje 1 | 1 | 232597.1 | 0.53 | 0.15 | 18491.47 |
| Eje 2 | 1 | 644 | 0.53 | 0.15 | 51.20 |
| Eje 9 ( cruce de río) | 1 | 716.9 | 0.15 |  | 107.54 |
| Total |  |  |  |  | 18650.21 |

**UNA0200** m EJECUCIÓN ESPECIAL CON APOYO DE EQUIPO DE MAQUINARIA
1070.6 m × 47.18 (50.01 con costes indirectos) = 53540.71
Ejecución especial con apoyo de equipo de maquinaria para la ejecución de la zanja, montaje y relleno del tubo en las zonas de espacio retringido, incluyendo transporte a acopio intermedio para carga o descarga y vuelta a lugar de empleo para descarga o carga.

| Código | Ud | Descripción | Rendimiento | Precio | Importe |
|---|---|---|---|---|---|
| M01053 | h | PALA CARGADORA RUEDAS 131/160 CV (maquinaria) | 0.21 | 57.82 | 12.14 |
| M01004 | h | CAMIÓN 161/190 CV (maquinaria) | 0.42 | 37.88 | 15.91 |
| M01007 | h | CAMIÓN 241/310 CV CON GRÚA | 0.42 | 45.54 | 19.13 |
|  |  | Total |  |  | 47.18 |

| Medición | Uds. | Largo | Ancho | Parcial |
|---|---|---|---|---|
| En zonas ocupación reducida (bosque de ribera aledaño al camino) |  |  |  |  |
| Pks 0+700 a 1+120 | 1 | 420 | 0.53 | 222.60 |
| Pks 4+400 a 4+600 | 1 | 200 | 0.53 | 106.00 |
| Pks 2+220 a 3+340 | 1 | 1120 | 0.53 | 593.60 |
| Pks 14+230 a 14+510 | 1 | 280 | 0.53 | 148.40 |
| Total |  |  |  | 1070.6 |

**UA01006** m³ EJECUCIÓN CAMA TUBERÍAS
13731.72 m³ × 23.98 (25.42 con costes indirectos) = 349060.32
Formación de cama y arriñonamiento de arena en tuberías, incluso aportación, extendido de forma manual y mecánica y nivelación. Medida sobre perfil.

| Código | Ud | Descripción | Rendimiento | Precio | Importe |
|---|---|---|---|---|---|
| P02001 | m³ | ARENA (P.O.) (material) | 1.2 | 16.17 | 19.40 |
| M01055 | h | RETROCARGO 71/100 CV, CAZO: 0,9-0,18 M³ (maquinaria) | 0.067 | 39.36 | 2.64 |
| O01005 | h | OFICIAL DE OFICIOS (mano de obra) | 0.067 | 20.8 | 1.39 |
| I02026 | m³ | CARGA MECÁNICA, TRANSPORTE D<= 5 M | 1.2 | 0.46 | 0.55 |
|  |  | Total |  |  | 23.98 |

Relación comercial: 000, 23.98, 001, 002, 003, 004, 005, Z0000, Z0100, Z0300, Z0500, Z0600, Z0700, Z1200, Z1900

| Medición | Uds. | Largo | Ancho | Parcial |
|---|---|---|---|---|
| Según mediciones Auxiliares |  |  |  |  |
| Eje 1 | 1 | 25861.4 | 0.53 | 13706.54 |
| Eje 2 | 1 | 47.5 | 0.53 | 25.18 |
| Total |  |  |  | 13731.72 |

**UA01019** m³ RELLENO,COMPACTADO MECÁNICO ZANJAS,MATERIAL SELECCIONADO
36640.02 m³ × 8.95 (9.49 con costes indirectos) = 347713.79
Relleno y compactado con medios mecánicos de zanjas con material procedente de las propias excavaciones, seleccionado mediante cazo cribador, tamaño máximo 20mm. Incluye operaciones de seleccionado, cribado y machaqueo necesario para su utilización, carga y transporte desde caballón o acopio intermedio hasta punto de descarga, extendido, riego a humedad óptima, compactación y perfilado de rasantes, por capas de espesor máximo de 25 cm, densidad mínima exigida del 95% del Ensayo Proctor Normal, herramientas y medios auxiliares.

| Código | Ud | Descripción | Rendimiento | Precio | Importe |
|---|---|---|---|---|---|
| O01009 | h | PEÓN | 0.1 | 20.27 | 2.03 |
| M01049 | h | PALA CARGADORA ORUGA 131/160 CV (maquinaria) | 0.02 | 65.88 | 1.32 |
| M01058 | h | RETROEXCAVADORA ORUGA HIDRÁULICA 131/160 CV | 0.08 | 68.24 | 5.46 |
| M02041 | h | CAZO CRIBADOR PARA RETROEXCAVADORA (maquinaria) | 0.08 | 1.71 | 0.14 |
|  |  | Total |  |  | 8.95 |

Relación comercial: 000, 8.95, 001, 002, 003, 004, 005, Z0000, Z0100, Z0300, Z0500, Z0600, Z0700, Z1200, Z1900

| Medición | Uds. | Largo | Ancho | Parcial |
|---|---|---|---|---|
| Según mediciones Auxiliares |  |  |  |  |
|  | 1 | 69048.9 | 0.53 | 36595.92 |
|  | 1 | 83.2 | 0.53 | 44.10 |
| Total |  |  |  | 36640.02 |

**UA01017** m³ RELLENO, COMPACTADO MECÁNICO ZANJAS, MATERIAL ORDINARIO
28860.63 m³ × 3.99 (4.23 con costes indirectos) = 122080.46
Relleno y compactado con medios mecánicos de zanjas con material procedente de las propias excavaciones, tamaño máximo 100 mm. Incluye las operaciones necesarias para su utilización, carga y transporte desde caballón o acopio intermedio hasta punto de descarga, extendido, riego a humedad óptima, compactación y perfìlado de rasantes, por capas de espesor máximo de 25 cm, densidad mínima exigida del 100% del Ensayo Proctor Normal, herramientas y medios auxiliares. Humectación hasta su terminación.

| Código | Ud | Descripción | Rendimiento | Precio | Importe |
|---|---|---|---|---|---|
| O01009 | h | PEÓN | 0.009 | 20.27 | 0.18 |
| M01049 | h | PALA CARGADORA ORUGA 131/160 CV | 0.01 | 65.88 | 0.66 |
| M01058 | h | RETROEXCAVADORA ORUGA HIDRÁULICA 131/160 CV | 0.045 | 68.24 | 3.07 |
| M02041 | h | CAZO CRIBADOR PARA RETROEXCAVADORA | 0.045 | 1.71 | 0.08 |
|  |  | Total |  |  | 3.99 |

Relación comercial: 000, 6.08, 001, 002, 003, 004, 005, Z0000, Z0100, Z0300, Z0500, Z0600, Z0700, Z1200, Z1900

| Medición | Uds. | Largo | Ancho | Parcial |
|---|---|---|---|---|
| Según mediciones Auxiliares |  |  |  |  |
|  | 1 | 54128.49 | 0.53 | 28688.10 |
|  | 1 | 325.52 | 0.53 | 172.53 |
| Total |  |  |  | 28860.63 |

**U01VT010_1** m3 EXTENDIDO CON MATERIAL DE LECHO
1253.35 m3 × 1.99 (2.11 con costes indirectos) = 2644.57
Extendido de tierras procedentes de la excavación de fondo de cauces, dejando el terreno perfilado y ajustado al cauce natural.

| Código | Ud | Descripción | Rendimiento | Precio | Importe |
|---|---|---|---|---|---|
| O01001 | h | CAPATAZ (mano de obra) | 0.006 | 25.85 | 0.16 |
| O01009 | h | PEÓN | 0.006 | 20.27 | 0.12 |
| M01058 | h | RETROEXCAVADORA ORUGA HIDRÁULICA 131/160 CV | 0.025 | 68.24 | 1.71 |
|  |  | Total |  |  | 1.99 |

| Medición | Uds. | Largo | Ancho | Parcial |
|---|---|---|---|---|
| Según mediciones Auxiliares |  |  |  |  |
| Eje 1 riego | 1 | 1906.5 | 0.53 | 1010.45 |
| Eje 9 ( Tramo cruce río) | 1 | 242.9 |  | 242.90 |
| Total |  |  |  | 1253.35 |

**UI21007** m³ ESCOLLERA ROCA, TAMAÑO 30 A 60 CM
3283.3 m³ × 44.03 (46.67 con costes indirectos) = 153231.61
Escollera de roca, tamaño de 30 a 60 cm, procedente de cantera a cualquier distancia de transporte de la piedra, colocada en cualquier tipo de paramento a máquina e incluida zanja de anclaje.

| Código | Ud | Descripción | Rendimiento | Precio | Importe |
|---|---|---|---|---|---|
| M01059 | h | RETROEXCAVADORA ORUGA HIDRÁULICA 161/190 CV (maquinaria) | 0.278 | 71.42 | 19.85 |
| O01009 | h | PEÓN | 0.278 | 20.27 | 5.64 |
| P02037 | m³ | ESCOLLERA ROCA, TAMAÑO 30 A 60 CM (P.O.) (material) | 1.1 | 16.85 | 18.54 |
|  |  | Total |  |  | 44.03 |

Relación comercial: 000, 44.03, 001, 002, 003, 004, 005, Z0000, Z0100, Z0300, Z0500, Z0600, Z0700, Z1200, Z1900

| Medición | Uds. | Largo | Ancho | Alto | Parcial |
|---|---|---|---|---|---|
| Según mediciones auxiliares |  |  |  |  |  |
| Eje 1 Cruces Cauces | 1 | 1813.1 | 0.53 |  | 960.94 |
| Eje 9 Cruce cauce | 1 | 176.3 |  |  | 176.30 |
| Relleno a pie de muro | 1 | 410.08 | 1 | 0.53 | 217.34 |
|  | 1 | 168 | 1 | 0.53 | 89.04 |
|  | 1 | 919.6 | 1 | 0.53 | 487.39 |
|  | 1 | 1535.36 | 1 | 0.53 | 813.74 |
|  | 1 | 1016.14 | 1 | 0.53 | 538.55 |
| Total |  |  |  |  | 3283.3 |

**U02283** m3 RETIRADA Y COLOCACIÓN ESCOLLERA DE PROTECCIÓN A LO LARGO TRAZA
763.2 m3 × 52.12 (55.25 con costes indirectos) = 42166.80
Retirada y colocación escollera de protección existente a lo largo traza con acopios en en la margen de la zanja o transporte a lugar de empleo o de acopio intermedio a cualquier distancia para posterior recolocación.

| Código | Ud | Descripción | Rendimiento | Precio | Importe |
|---|---|---|---|---|---|
| M01059 | h | RETROEXCAVADORA ORUGA HIDRÁULICA 161/190 CV | 0.556 | 71.42 | 39.71 |
| O01009 | h | PEÓN | 0.556 | 20.27 | 11.27 |
| IU02027f | m³ | TRANSPORTE MATERIALES SUELTOS (OBRA), CAMIÓN BASCULANTE | 1 | 1.14 | 1.14 |
|  |  | Total |  |  | 52.12 |

| Medición | Uds. | Largo | Ancho | Alto | Parcial |
|---|---|---|---|---|---|
| En zonas de defensa del muro del encauzamiento existente |  |  |  |  |  |
| PK 6+958 - 7+238 | 0.53 | 280 | 0.5 | 4 | 296.80 |
| PK 8+570 - 8+730 | 0.53 | 160 | 0.5 | 4 | 169.60 |
| PK9+550 - 9+830 | 0.53 | 280 | 0.5 | 4 | 296.80 |
| Total |  |  |  |  | 763.2 |

**U2410-02** m³ EXTENDIDO TIERRA VEGETAL DE LA PROPIA OBRA
15277.19 m³ × 0.74 (0.78 con costes indirectos) = 11916.21
Extendido de tierra vegetal procedente de la propia obra, tanto en superficies horizontales como taludes. incluso labores de mantenimiento y conservación, carga y transporte desde acopio o excavación a lugar de empleo.

| Código | Ud | Descripción | Rendimiento | Precio | Importe |
|---|---|---|---|---|---|
| O01009 | h | PEÓN | 0.01 | 20.27 | 0.20 |
| M01049 | h | PALA CARGADORA ORUGA 131/160 CV | 0.0024 | 65.88 | 0.16 |
| M01058 | h | RETROEXCAVADORA ORUGA HIDRÁULICA 131/160 CV | 0.003 | 68.24 | 0.20 |
| M01006 | h | CAMIÓN 241/310 CV. | 0.004 | 44.5 | 0.18 |
|  |  | Total |  |  | 0.74 |

| Medición | Uds. | Largo | Ancho | Parcial |
|---|---|---|---|---|
| Según mediciones auxiliares |  |  |  |  |
| Eje 1 | 1 | 28771.11 | 0.53 | 15248.69 |
| Eje 2 | 1 | 53.78 | 0.53 | 28.50 |
| Total |  |  |  | 15277.19 |

**UI14009** m³ HORMIGÓN EN MASA HM-20/B/20/X0
1434.13 m³ × 70.92 (75.18 con costes indirectos) = 107817.89
Hormigón en masa HM-20 (20 N/mm² de resistencia característica) con árido de 20 mm de tamaño máximo, elaborado en planta. Incluida puesta en obra a cualquier profundidad y distancia, vibrado, nivelado y curado.

| Código | Ud | Descripción | Rendimiento | Precio | Importe |
|---|---|---|---|---|---|
| O01009 | h | PEÓN | 0.8 | 20.27 | 16.22 |
| PU03004 | m³ | HORMIGÓN ESTRUCTURAL EN MASA HM-20/B/20/X0 (material; 28/06/2022) | 1 | 54.28 | 54.28 |
| M02018 | h | VIBRADOR HORMIGÓN, SIN MANO DE OBRA (maquinaria) | 0.1 | 4.15 | 0.42 |
|  |  | Total |  |  | 70.92 |

Relación comercial: 000, 89.08, 001, 002, 003, 004, 005, Z0000, Z0100, Z0300, Z0500, Z0600, Z0700, Z1200, Z1900

| Medición | Uds. | Largo | Ancho | Parcial |
|---|---|---|---|---|
| Según mediciones Axiliares |  |  |  |  |
| Eje 1 Cruce Cauces | 1 | 2514.2 | 0.53 | 1332.53 |
| Eje 9 Cruce Cauce | 1 | 101.6 |  | 101.60 |
| Total |  |  |  | 1434.13 |

**UI14013_HA25** m³ HORMIGÓN PARA ARMAR HA-25/SPB/20-15/XC1-3, PLANTA
9955.35 m³ × 82.77 (87.74 con costes indirectos) = 873482.41
Hormigón para armar HA-25 (25 N/mm² de resistencia característica), con árido de 20 o 15 mm de tamaño máximo, clase de exposición XC1 a XC3, elaborado en planta. Incluida puesta en obra.

| Código | Ud | Descripción | Rendimiento | Precio | Importe |
|---|---|---|---|---|---|
| O01009 | h | PEÓN | 0.9 | 20.27 | 18.24 |
| PU03006_2 | m³ | HORMIGÓN ESTRUCTURAL PARA ARMAR HA-25/SPB/20-15/XC1-3 (material) | 1 | 64.11 | 64.11 |
| M02018 | h | VIBRADOR HORMIGÓN, SIN MANO DE OBRA | 0.1 | 4.15 | 0.42 |
|  |  | Total |  |  | 82.77 |

Relación comercial: 000, 92.91, 001, 002, 003, 004, 005, Z0000, Z0100, Z0300, Z0500, Z0600, Z0700, Z1200, Z1900

| Medición | Uds. | Largo | Ancho | Parcial |
|---|---|---|---|---|
| Según mediciones auxiliares |  |  |  |  |
| Lastres | 1 | 864.48 | 0.53 | 458.17 |
| Prismas | 1 | 17919.2 | 0.53 | 9497.18 |
| Total |  |  |  | 9955.35 |

**XI15004** kg ACERO CORRUGADO, B-500S/SD, COLOCADO
291787.95 kg × 1.24 (1.31 con costes indirectos) = 382242.21
Acero corrugado, cualquier diámetro, B-500S/SD, preparado y colocado en obra, incluidos cortes, despuntes, alambres de atar y separadores.

| Código | Ud | Descripción | Rendimiento | Precio | Importe |
|---|---|---|---|---|---|
| O01004 | h | OFICIAL ESPECIALISTA | 0.0115 | 22.96 | 0.26 |
| O01009 | h | PEÓN | 0.0115 | 20.27 | 0.23 |
| P01048 | kg | ACERO B500S/SD (500 N/MM² LÍMITE ELÁSTICO) (P.O.) (material) | 1.05 | 0.69 | 0.72 |
| P01045 | kg | ALAMBRE (P.O.) (material) | 0.02 | 1.36 | 0.03 |
|  |  | Total |  |  | 1.24 |

Relación comercial: 000, 1.39, 001, 002, 003, 004, 005, Z0000, Z0100, Z0300, Z0500, Z0600, Z0700, Z1200, Z1900

| Medición | Uds. | Largo | Ancho | Parcial |
|---|---|---|---|---|
| Lastres Cuantía 15 kg/m3 | 1 | 458.17 | 15 | 6872.55 |
| Prismas Cuantía 30 kg/m3 | 1 | 9497.18 | 30 | 284915.40 |
| Total |  |  |  | 291787.95 |

**UNAK010** m² AISLAMIENTO CON POLIESTIRENO EXTRUIDO (03/09/2014)
2519.52 m² × 16.32 (17.3 con costes indirectos) = 43587.70
Aislamiento térmico formado por panel rígido de poliestireno extruido, de 40 mm de espesor, resistencia a compresión >= 500 kPa, resistencia térmica 1,2 m²K/W, conductividad térmica 0,034 W/(mK), colocado en la base de la solera, cubierto con un film de polietileno de 0,2 mm de espesor, preparado para recibir una solera de mortero u hormigón .

| Código | Ud | Descripción | Rendimiento | Precio | Importe |
|---|---|---|---|---|---|
| PUmt16png010A | m² | FILM DE POLIETILENO DE 0,15 MM DE ESPESOR Y 138 G/M² DE MASA SUP (material; 08/07/2020) | 1 | 0.31 | 0.31 |
| PUt16pxp010bc | m² | Panel rígido de poliestireno extruido Ursa XPS NV L "URSA IBÉRICA AISLANTES", según UNE-EN 13164, de superficie lisa y mecanizado lateral a media madera, de 40 mm de espesor, resistencia a compresión >= 500 kPa, resistencia térmica 1,2 m²K/W, conductividad térmica 0,034 W/(mK), Euroclase E de reacción al fuego, con código de designación XPS-EN 13164-T1-CS(10/Y)500-DLT(2)5-DS(TH)-WL(T)0,7-WD(V)3-FT2. (material; 23/06/2022) | 1 | 11.18 | 11.18 |
| P34114 | m | Cinta autoadhesiva para sellado de juntas (p.o.) (material; 03/09/2014) | 0.3 | 0.3 | 0.09 |
| O01004 | h | OFICIAL ESPECIALISTA | 0.11 | 22.96 | 2.53 |
| O01009 | h | PEÓN | 0.093 | 20.27 | 1.89 |
| %0200 | % | MEDIOS AUXILIARES (06/06/2022) | 2 % | 16.00 | 0.32 |
|  |  | Total |  |  | 16.32 |

| Medición | Uds. | Largo | Ancho | Alto | Parcial |
|---|---|---|---|---|---|
| Según tramos en prisma y sobre losa canal |  |  |  |  |  |
| Para aislamiento del muro |  |  |  |  |  |
| 3+400 - 3+548 | 1 | 148 | 2.2 | 0.53 | 172.57 |
| 3+548 - 3+763 | 1 | 122 | 2.2 | 0.53 | 142.25 |
| 6+057 - 6+478 | 1 | 281 | 2.2 | 0.53 | 327.65 |
| 6+815 - 7+932 | 1 | 606 | 2.2 | 0.53 | 706.60 |
| 8+393 - 8+815 | 1 | 16 | 2.2 | 0.53 | 18.66 |
| 9+062 - 10+024 | 1 | 92 | 2.2 | 0.53 | 107.27 |
| 10+228 - 10+403 | 1 | 75 | 2.2 | 0.53 | 87.45 |
| 10+403 - 10+565 | 1 | 22 | 2.2 | 0.53 | 25.65 |
| 10+565 - 10+773 | 1 | 8 | 2.2 | 0.53 | 9.33 |
| Para aislamiento en base contacto con losa |  |  |  |  |  |
| 3+548 - 3+763 | 1 | 215 | 4.4 | 0.53 | 501.38 |
| 10+403 - 10+565 | 1 | 162 | 4.9 | 0.53 | 420.71 |
| Total |  |  |  |  | 2519.52 |

**XI16002** m² ENCOFRADO Y DESENCOFRADO MADERA ZAPATAS, VIGAS RIOSTRAS Y ENCEPA
2825.51 m² × 17.1 (18.13 con costes indirectos) = 51226.50
Encofrado y desencofrado con madera en zapatas, zanjas, vigas y encepados de cimentación, considerando 4 posturas, incluyendo la aplicación de aditivo desencofrante.

| Código | Ud | Descripción | Rendimiento | Precio | Importe |
|---|---|---|---|---|---|
| O01004 | h | OFICIAL ESPECIALISTA | 0.29 | 22.96 | 6.66 |
| O01009 | h | PEÓN | 0.29 | 20.27 | 5.88 |
| P01033 | m³ | MADERA ENCOFRAR (P.O.) (material) | 0.02 | 201.25 | 4.03 |
| P01044 | kg | PUNTAS (P.O.) (material) | 0.15 | 2.19 | 0.33 |
| P01045 | kg | ALAMBRE (P.O.) | 0.1 | 1.36 | 0.14 |
| P01041 | l | ACEITE DE DESENCOFRADO, ENCOFRADOS ABSORBENTES (P.O.) (material) | 0.02 | 2.94 | 0.06 |
|  |  | Total |  |  | 17.1 |

Relación comercial: 000, 17.1, 001, 002, 003, 004, 005, Z0000, Z0100, Z0300, Z0500, Z0600, Z0700, Z1200, Z1900

| Medición | Uds. | Largo | Ancho | Alto | Parcial |
|---|---|---|---|---|---|
| Según mediciones auxiliares |  |  |  |  |  |
| Tramos en prisma | 1 | 3655.08 | 0.8 | 0.53 | 1549.75 |
| Lastres | 1 | 2407.1 |  | 0.53 | 1275.76 |
| Total |  |  |  |  | 2825.51 |

#### 01.01.02 CONDUCCIONES
Importe: 11259362.08

**UA02038E17.5_** m TUBERÍA ACERO HELICOIDAL, Ø 1829 MM, ESP. 17,5 MM, L275
1808 m × 1079.88 (1144.67 con costes indirectos) = 2069563.36
Suministro e instalación de tubería de acero de calidad mínima L275, conforme a norma UNE-EN 10224 y/o según normativa vigente, helicosoldada, de diámetro nominal 1829 mm y espesor mínimo 17.50 mm, con extremo de tubería abocardado esférico, con revestimiento interior de 500 micras de poliuretano (AWWA-C222), apto para el contacto con agua para consumo humano y exterior de 3 capas de polietileno extruido (DIN 30670 N/n), previa preparación de ambas superficies al grado SA 2 1/2, incluso p.p. de unión soldada, con manga termorretráctil de protección exterior, tratamiento interior de las mismas, piezas especiales, medios auxiliares y pruebas necesarias para su correcto funcionamiento.

| Código | Ud | Descripción | Rendimiento | Precio | Importe |
|---|---|---|---|---|---|
| PU11108-E17.5 | m | SUMINISTRO TUBERÍA ACERO HELICOIDAL, Ø 1829 MM, ESP. 17,5 MM (material) | 1.015 | 779.53 | 791.22 |
| O01035 | h | CUADRILLA DE COLOCACIÓN DE TUBERÍAS (mano de obra) | 1.29 | 64.56 | 83.28 |
| M01064 | h | RETROEXCAVADORA RUEDAS HIDRÁULICA 131/160 CV (maquinaria) | 1.483 | 60.45 | 89.65 |
| %MEDAU108. | % | MEDIOS AUXILIARES (02/06/2022) | 6.67 % | 964.15 | 64.31 |
| %PRUEBA | % | PRUEBAS DE PRESIÓN (02/06/2022) | 5 % | 1028.46 | 51.42 |
|  |  | Total |  |  | 1079.88 |

| Medición | Uds. | Largo | Parcial |
|---|---|---|---|
| Según mediciones Auxiliares | 1 | 1808 | 1808.00 |
| Total |  |  | 1808 |

**UA02037_** m TUBERÍA ACERO HELICOIDAL, Ø 1524 MM, ESP. 14,2 MM, L275
8342.51 m × 741.53 (786.02 con costes indirectos) = 6557379.71
Suministro e instalación de tubería de acero de calidad mínima L275, conforme a norma UNE-EN 10224 y/o según normativa vigente, helicosoldada, de diámetro nominal 1524 mm y espesor mínimo 14.20 mm, con extremo de tubería abocardado esférico, con revestimiento interior de 500 micras de poliuretano (AWWA-C222), apta para el contacto con agua para consumo humano y exterior de 3 capas de polietileno extruido (DIN 30670 N/n), previa preparación de ambas superficies al grado SA 2 1/2, incluso p.p. de unión soldada, con manga termorretráctil de protección exterior, tratamiento interior de las mismas, piezas especiales, medios auxiliares y pruebas necesarias para su correcto funcionamiento.

| Código | Ud | Descripción | Rendimiento | Precio | Importe |
|---|---|---|---|---|---|
| PU11107 | m | SUMINISTRO TUBERÍA ACERO HELICOIDAL, Ø 1524 MM, ESP. 14,2 MM (material) | 1.015 | 543.31 | 551.46 |
| O01035 | h | CUADRILLA DE COLOCACIÓN DE TUBERÍAS | 0.911 | 64.56 | 58.81 |
| M01064 | h | RETROEXCAVADORA RUEDAS HIDRÁULICA 131/160 CV | 1.048 | 60.45 | 63.35 |
| %MEDAU70.2 | % | MEDIOS AUXILIARES (02/06/2022) | 4.84 % | 673.62 | 32.60 |
| %PRUEBA | % | PRUEBAS DE PRESIÓN | 5 % | 706.22 | 35.31 |
|  |  | Total |  |  | 741.53 |

| Medición | Uds. | Largo | Parcial |
|---|---|---|---|
| Según mediciones auxiliares |  |  |  |
| P.P.K.K. 1+808 - 10+150.31 | 1 | 8342.51 | 8342.51 |
| Total |  |  | 8342.51 |

**UA02031-E10_** m TUBERÍA ACERO HELICOIDAL, Ø 1067 MM, ESP. 10 MM, L275
6367.8 m × 373.36 (395.76 con costes indirectos) = 2520120.53
Suministro e instalación de tubería de acero de calidad mínima L275, conforme a norma UNE-EN 10224 y/o según normativa vigente, helicosoldada, de diámetro nominal 1067 mm y espesor mínimo 10 mm, con extremo de tubería abocardado esférico y cámara aislante de calor para soldadura exterior, con revestimiento interior de 500 micras de poliuretano (AWWA-C222), apta para el contacto con agua para consumo humano y exterior de 3 capas de polietileno extruido (DIN 30670 N/n), previa preparación de ambas superficies al grado SA 2 1/2, incluso p.p. de unión soldada, con manga termorretráctil de protección exterior, piezas especiales, medios auxiliares y pruebas necesarias para su correcto funcionamiento.

| Código | Ud | Descripción | Rendimiento | Precio | Importe |
|---|---|---|---|---|---|
| PU11101-E10 | m | SUMINISTRO TUBERÍA ACERO HELICOIDAL, Ø 1067MM, ESP. 10 MM (material) | 1.015 | 279.78 | 283.98 |
| O01035 | h | CUADRILLA DE COLOCACIÓN DE TUBERÍAS | 0.325 | 64.56 | 20.98 |
| M01064 | h | RETROEXCAVADORA RUEDAS HIDRÁULICA 131/160 CV | 0.373 | 60.45 | 22.55 |
| %MEDAU35.5 | % | MEDIOS AUXILIARES (02/06/2022) | 8.57 % | 327.51 | 28.07 |
| %PRUEBA | % | PRUEBAS DE PRESIÓN | 5 % | 355.58 | 17.78 |
|  |  | Total |  |  | 373.36 |

| Medición | Uds. | Largo | Parcial |
|---|---|---|---|
| Según mediciones auxiliares |  |  |  |
| P.P.K.K. 10+150.31 - 13+950.31 | 1 | 3800 | 3800.00 |
| P.P.K.K. 13+950.31 - 16+518.11 | 1 | 2567.8 | 2567.80 |
| Total |  |  | 6367.8 |

**UA02031-E10A_** m TUBERÍA ACERO HELICOIDAL, Ø 1067 MM, ESP.10 MM, L275, T/A
61.44 m × 422.07 (447.39 con costes indirectos) = 27487.64
Suministro e instalación de tubería de acero de calidad mínima L275, conforme a norma UNE-EN 10224 y/o según normativa vigente, helicosoldada, de diámetro nominal 1067mm y espesor mínimo 10 mm, en tramos aéreos, con extremo de tubería abocardado esférico y cámara aislante de calor para soldadura exterior, con revestimiento interior de 500 micras de poliuretano (AWWA-C222), apta para el contacto con agua para consumo humano y exterior de 1.000 micras de poliuretano con 80 micras de poliuretano alifático, previa preparación de ambas superficies al grado SA 2 1/2, incluso p.p. de unión soldada, con manga termorretráctil de protección exterior, piezas especiales, medios auxiliares y pruebas necesarias para su correcto funcionamiento.

| Código | Ud | Descripción | Rendimiento | Precio | Importe |
|---|---|---|---|---|---|
| PU11101-E10A | m | SUMINISTRO TUBERÍA ACERO HELICOIDAL, Ø 1067 MM, ESP. 10 MM, T/A (material) | 1 | 279.78 | 279.78 |
| O01035 | h | CUADRILLA DE COLOCACIÓN DE TUBERÍAS | 0.325 | 64.56 | 20.98 |
| M01064 | h | RETROEXCAVADORA RUEDAS HIDRÁULICA 131/160 CV | 0.373 | 60.45 | 22.55 |
| PTA-DN1067 | m | Suministro de protección adicional de tubería para aérea DN1067 (02/06/2022) | 1 | 46.93 | 46.93 |
| %MEDAU32.3 | % | MEDIOS AUXILIARES (02/06/2022) | 8.57 % | 370.24 | 31.73 |
| %PRUEBA | % | PRUEBAS DE PRESIÓN | 5 % | 401.97 | 20.10 |
|  |  | Total |  |  | 422.07 |

| Medición | Uds. | Parcial |
|---|---|---|
| Según mediciones |  |  |
| 12+536.31 a 12+555.31 | 20.48 | 20.48 |
| 16+155.31 a 16+166.31 | 12.62 | 12.62 |
| 16+433.31 a 16+456.31 | 28.34 | 28.34 |
| Total |  | 61.44 |

**UA02039-E16_** m TUBERÍA ACERO HELICOIDAL, Ø 1168 MM, ESP. 16 MM, L275
61.7 m × 648.19 (687.08 con costes indirectos) = 42392.84
Suministro e instalación de tubería de acero de calidad mínima L275, conforme a norma UNE-EN 10224 y/o según normativa vigente, helicosoldada, de diámetro nominal 1168 mm y espesor mínimo 16 mm, con extremo de tubería abocardado esférico, con revestimiento interior de 500 micras de poliuretano (AWWA-C222), apta para el contacto con agua para consumo humano y exterior de 3 capas de polietileno extruido (DIN 30670 N/n), previa preparación de ambas superficies al grado SA 2 1/2, incluso p.p. de unión soldada, con manga termorretráctil de protección exterior, tratamiento interior de las mismas, piezas especiales, medios auxiliares y pruebas necesarias para su correcto funcionamiento.

| Código | Ud | Descripción | Rendimiento | Precio | Importe |
|---|---|---|---|---|---|
| PU11109-E16 | m | SUMINISTRO TUBERÍA ACERO HELICOIDAL, Ø 1168 MM, ESP. 16 MM (material) | 1.015 | 483.29 | 490.54 |
| O01035 | h | CUADRILLA DE COLOCACIÓN DE TUBERÍAS | 0.658 | 64.56 | 42.48 |
| M01064 | h | RETROEXCAVADORA RUEDAS HIDRÁULICA 131/160 CV | 0.756 | 60.45 | 45.70 |
| %MEDAU61.33 | % | MEDIOS AUXILIARES (22/06/2022) | 6.67 % | 578.72 | 38.60 |
| %PRUEBA | % | PRUEBAS DE PRESIÓN | 5 % | 617.32 | 30.87 |
|  |  | Total |  |  | 648.19 |

| Medición | Uds. | Largo | Parcial |
|---|---|---|---|
| Eje 9 ( Tramo cruce Río) | 1 | 61.7 | 61.70 |
| Total |  |  | 61.7 |

**UA02031_C1000** ud JUNTA DE EXPANSIÓN AXIAL DN 1000, +-17MM
3 ud × 8274.65 (8771.13 con costes indirectos) = 26313.39
Junta de expansión axial, DN 1000, +-17mm. Cuerpo del fuelle de acero al carbono, con bridas y contrabridas de acero al carbono, tratamiento anticorrosión con extremos taladrados. Totalmente colocado.

| Código | Ud | Descripción | Rendimiento | Precio | Importe |
|---|---|---|---|---|---|
| O01001 | h | CAPATAZ | 0.5 | 25.85 | 12.93 |
| O01004 | h | OFICIAL ESPECIALISTA | 0.5 | 22.96 | 11.48 |
| O01009 | h | PEÓN | 0.5 | 20.27 | 10.14 |
| PUA02031_C100 | ud | JUNTA DE EXPANSIÓN AXIAL DN 1000, +-17MM (material; 24/06/2022) | 1 | 7846.07 | 7846.07 |
| %0500 | % | MEDIOS AUXILIARES (06/06/2022) | 5 % | 7880.62 | 394.03 |
|  |  | Total |  |  | 8274.65 |

| Medición | Uds. | Parcial |
|---|---|---|
| Según P.P.K.K. |  |  |
| 12+536.31 - 12+555.31 | 1 | 1.00 |
| 16+154.31 - 16+166.31 | 1 | 1.00 |
| 16+432.31 - 16+456.31 | 1 | 1.00 |
| Total |  | 3 |

**UA02031_C1800** ud JUNTA DE EXPANSIÓN AXIAL DN 1800, +-34MM
1 ud × 15193.03 (16104.61 con costes indirectos) = 16104.61
Junta de expansión axial, DN 1800, +-34mm. Cuerpo del fuelle de acero al carbono, con bridas y contrabridas de acero al carbono, tratamiento anticorrosión con extremos taladrados. Totalmente colocado.

| Código | Ud | Descripción | Rendimiento | Precio | Importe |
|---|---|---|---|---|---|
| O01001 | h | CAPATAZ | 0.5 | 25.85 | 12.93 |
| O01004 | h | OFICIAL ESPECIALISTA | 0.5 | 22.96 | 11.48 |
| O01009 | h | PEÓN | 0.5 | 20.27 | 10.14 |
| PUA02031_C180 |  | JUNTA DE EXPANSIÓN AXIAL DN 1800, +-34MM (material; 28/06/2022) | 1 | 14435 | 14435.00 |
| %0500 | % | MEDIOS AUXILIARES | 5 % | 14469.55 | 723.48 |
|  |  | Total |  |  | 15193.03 |

| Medición | Uds. | Parcial |
|---|---|---|
| Inicio | 1 | 1.00 |
| Total |  | 1 |

#### 01.01.03 VALVULERÍA Y CALDERERÍA
Importe: 1643503.95

##### 0.1.01.03.01 ARQUETAS SOBREVELOCIDAD
Importe: 356509.76

**UXA10084-10** ud SOBREVELOCIDAD, Ø 1600 MM, 1,6 MPA MOTORIZADA
1 ud × 235479.6 (249608.38 con costes indirectos) = 249608.38
Válvula de seguridad contra-inundaciones c/gatillo de desenclavamiento, contrapeso y cierre por aumento de velocidad. DN 1600 PN16

| Código | Ud | Descripción | Rendimiento | Precio | Importe |
|---|---|---|---|---|---|
| O01018 | h | CUADRILLA B (mano de obra) | 20 | 43.23 | 864.60 |
| M01020 | h | CAMIÓN VOLQUETE GRÚA 101/130 CV (maquinaria) | 20 | 32.55 | 651.00 |
| PUEM15076-10 | ud | VÁLVULA SOBREVELOCIDAD, Ø1600 MM, 1,6 MPA (material; 17/05/2022) | 1 | 233964 | 233964.00 |
|  |  | Total |  |  | 235479.6 |

Relación comercial: 000, 12145.85, 001, 002, 003, 004, 005, Z0000, Z0100, Z0300, Z0500, Z0600, Z0700, Z1200, Z1900

| Medición | Uds. | Parcial |
|---|---|---|
| Arqueta Sobrevelocidad | 1 | 1.00 |
| Total |  | 1 |

**UA10084-10** ud VÁLVULA MARIPOSA, Ø 1600 MM, 1,6 MPA MOTORIZADA
1 ud × 32372.85 (34315.22 con costes indirectos) = 34315.22
Válvula de mariposa de diámetro de 1600 mm, presión de trabajo hasta 1,6 MPa, con desmultiplicador, servomotor, reductor y actuador para cierre lento mínimo de 300s, con cuerpo de fundición dúctil GGG-40 o superior, embridada, eje de acero inoxidable, disco de fundición dúctil GGG-40 o superior, con junta de EPDM vulcanizada y asiento de acero inoxidable, revestimiento de pintura epoxi con espesor mínimo de 250 micras, con p.p. de juntas y tornillería, con accionamiento eléctrico y manual, por accionador, instalación para mandos, control y señalización, instalada y comprobada.

| Código | Ud | Descripción | Rendimiento | Precio | Importe |
|---|---|---|---|---|---|
| O01018 | h | CUADRILLA B | 20 | 43.23 | 864.60 |
| M01020 | h | CAMIÓN VOLQUETE GRÚA 101/130 CV | 20 | 32.55 | 651.00 |
| PU15076-10 | ud | VÁLVULA MARIPOSA BIEXCÉNTRICA, Ø1600 MM, 1,6 MPA EMBRIDADA, MOTO (material; 15/06/2022) | 1 | 30857.25 | 30857.25 |
|  |  | Total |  |  | 32372.85 |

Relación comercial: 000, 12145.85, 001, 002, 003, 004, 005, Z0000, Z0100, Z0300, Z0500, Z0600, Z0700, Z1200, Z1900

| Medición | Uds. | Parcial |
|---|---|---|
| Arqueta Sobrevelocidad | 1 | 1.00 |
| Total |  | 1 |

**UA10089-12** ud CARRETE DESMONTAJE FUNDICIÓN, Ø 1600 MM, 1,6 MPA. INOX.
2 ud × 7699.33 (8161.29 con costes indirectos) = 16322.58
Carrete de desmontaje de fundición dúctil con bridas, de 1600 mm de diámetro, 1,6 MPa, revestimiento de epoxi-poliéster, con partes móviles en acero inoxidable, incluida tornillería bicromatada, juntas, pruebas, instalación y montaje.

| Código | Ud | Descripción | Rendimiento | Precio | Importe |
|---|---|---|---|---|---|
| O01017 | h | CUADRILLA A | 1.9 | 53.9 | 102.41 |
| M01020 | h | CAMIÓN VOLQUETE GRÚA 101/130 CV | 0.95 | 32.55 | 30.92 |
| PU15081-12 | ud | CARRETE DESMONTAJE FUNDICIÓN Ø 1600 MM, 1,6 MPA (P.O.) (material; 15/06/2022) | 1 | 7566 | 7566.00 |
|  |  | Total |  |  | 7699.33 |

Relación comercial: 000, 2929.62, 001, 002, 003, 004, 005, Z0000, Z0100, Z0300, Z0500, Z0600, Z0700, Z1200, Z1900

| Medición | Uds. | Parcial |
|---|---|---|
| DN1600 |  |  |
| VM | 1 | 1.00 |
| VSOBR | 1 | 1.00 |
| Total |  | 2 |

**XA11009-03** ud VENTOSA TRIFUNCIONAL, Ø 200 MM, 1,6 MPA
5 ud × 2417.57 (2562.62 con costes indirectos) = 12813.10
Ventosa trifuncional de paso total diámetro 200 mm, doble cuerpo con purgador, de fundición dúctil, flotador de acero inoxidable, revestimiento de pintura Epoxy, embridada o ranurada, presión de trabajo hasta 1,6 MPa, incluida junta elastomérica de estanqueidad y tornillería. Colocada y comprobada.

| Código | Ud | Descripción | Rendimiento | Precio | Importe |
|---|---|---|---|---|---|
| O01004 | h | OFICIAL ESPECIALISTA | 0.9 | 22.96 | 20.66 |
| PX22009-03 | ud | VENTOSA TRIFUNCIONAL Ø 200 MM 1,6 MPA (P.O.) (material; 09/05/2022) | 1 | 2396.91 | 2396.91 |
|  |  | Total |  |  | 2417.57 |

Relación comercial: 000, 270.67, 001, 002, 003, 004, 005, Z0000, Z0100, Z0300, Z0500, Z0600, Z0700, Z1200, Z1900

| Medición | Uds. | Parcial |
|---|---|---|
| Arqueta Sobrevelocidad | 2 | 2.00 |
| En inicio TC-200 | 3 | 3.00 |
| Total |  | 5 |

**UA11009-04_P** ud PURGADOR DE AIRE EN PRESIÓN 1" ROSCADA
5 ud × 691.48 (732.97 con costes indirectos) = 3664.85
Purgador para eliminación de aire en presión, gran capacidad, 1" unión roscada. Colocado y comprobado.

| Código | Ud | Descripción | Rendimiento | Precio | Importe |
|---|---|---|---|---|---|
| O01004 | h | OFICIAL ESPECIALISTA | 0.5 | 22.96 | 11.48 |
| PUX22009-04P | ud | Purgador de aire en presión 1" roscada (material; 01/07/2022) | 1 | 680 | 680.00 |
|  |  | Total |  |  | 691.48 |

Relación comercial: 000, 270.67, 001, 002, 003, 004, 005, Z0000, Z0100, Z0300, Z0500, Z0600, Z0700, Z1200, Z1900

| Medición | Uds. | Parcial |
|---|---|---|
| Purgador adicional en cada ventosa |  |  |
| Ventosas | 5 | 5.00 |
| Total |  | 5 |

**A10004** ud VÁLVULA COMPUERTA, Ø 200 MM, 1,6 MPA, INSTALADA
5 ud × 314.36 (333.22 con costes indirectos) = 1666.10
Válvula de compuerta de diámetro 200 mm, presión de trabajo hasta 1,6 MPa, con lenteja de asiento elástico, cuerpo, tapa y compuerta de fundición dúctil GGG-50, eje de acero inoxidable AISI 420 comprimido en frío, revestimiento de pintura epoxi con espesor mínimo de 150 micras, compuerta guiada vulcanizada con caucho EPDM y con tuerca fija, con juntas tóricas lubricadas, tornillería tratada contra corrosión (cincada), embridada, con volante y tornillería incluidos, instalada.

| Código | Ud | Descripción | Rendimiento | Precio | Importe |
|---|---|---|---|---|---|
| O01018 | h | CUADRILLA B | 0.8 | 43.23 | 34.58 |
| P15004 | ud | VÁLVULA COMPUERTA Ø 200 MM 1,6 MPA (P.O.) (material) | 1 | 279.78 | 279.78 |
|  |  | Total |  |  | 314.36 |

Relación comercial: 000, 314.36, 001, 002, 003, 004, 005, Z0000, Z0100, Z0300, Z0500, Z0600, Z0700, Z1200, Z1900

| Medición | Uds. | Parcial |
|---|---|---|
| Ventosas | 5 | 5.00 |
| Total |  | 5 |

**A10006** ud VÁLVULA COMPUERTA, Ø 300 MM, 1,6 MPA, INSTALADA
2 ud × 650.92 (689.98 con costes indirectos) = 1379.96
Válvula de compuerta de diámetro 300 mm, presión de trabajo hasta 1,6 MPa, con lenteja de asiento elástico, cuerpo, tapa y compuerta de fundición dúctil GGG-50, eje de acero inoxidable AISI 420 comprimido en frío, revestimiento de pintura epoxi con espesor mínimo de 150 micras, compuerta guiada vulcanizada con caucho EPDM y con tuerca fija, con juntas tóricas lubricadas, tornillería tratada contra corrosión (cincada), embridada, con volante y tornillería incluidos, instalada.

| Código | Ud | Descripción | Rendimiento | Precio | Importe |
|---|---|---|---|---|---|
| O01018 | h | CUADRILLA B | 1.5 | 43.23 | 64.85 |
| P15006 | ud | VÁLVULA COMPUERTA Ø 300 MM 1,6 MPA (P.O.) (material) | 1 | 586.07 | 586.07 |
|  |  | Total |  |  | 650.92 |

Relación comercial: 000, 650.92, 001, 002, 003, 004, 005, Z0000, Z0100, Z0300, Z0500, Z0600, Z0700, Z1200, Z1900

**XA10048-04** ud CARRETE DESMONTAJE FUNDICIÓN, Ø 300 MM, 1,6 MPA. INOX.
2 ud × 544.38 (577.04 con costes indirectos) = 1154.08
Carrete de desmontaje de fundición dúctil con bridas, de 300 mm de diámetro, 1,6 MPa, revestimiento de epoxi-poliéster, con partes móviles en acero inoxidable, incluida tornillería bicromatada, juntas, pruebas, instalación y montaje.

| Código | Ud | Descripción | Rendimiento | Precio | Importe |
|---|---|---|---|---|---|
| O01017 | h | CUADRILLA A | 1.5 | 53.9 | 80.85 |
| M01020 | h | CAMIÓN VOLQUETE GRÚA 101/130 CV | 0.65 | 32.55 | 21.16 |
| PX15044-04 | ud | CARRETE DESMONTAJE FUNDICIÓN Ø 300 MM, 1,6 MPA (P.O.) (material) | 1 | 442.37 | 442.37 |
|  |  | Total |  |  | 544.38 |

Relación comercial: 000, 544.38, 001, 002, 003, 004, 005, Z0000, Z0100, Z0300, Z0500, Z0600, Z0700, Z1200, Z1900

| Medición | Uds. | Parcial |
|---|---|---|
| COMP | 2 | 2.00 |
| Total |  | 2 |

**XA03004-01** kg CALDERERÍA CHAPA ACERO REVESTIMIENTO INT/EXT
8595.53 kg × 3.91 (4.14 con costes indirectos) = 35585.49
Kg de calderería de chapa de acero S275 JR, granallada (SA21/2), revestida interior y exteriormente con las mismas características de la tubería en la que se instala, y para otras instalaciones revestida interiormente con pintura epoxi (3 capas 125 micras/capa) y exteriormente con pintura epoxi (imprimación clorocaucho pigmentado con fosfato de zinc 40 micras, capa intermedia de clorocaucho alto espesor 100 micras y capa de acabado de 35 micras con plastificante clorado y polímero acrílico de color a elegir). Incluido en el precio por kg de chapa los elementos de unión, tornillería, soldaduras, taladros, anclajes, cortes, picajes y reparación de pinturas de protección tras colocación. Totalmente colocado y montado en obra con pruebas de presión.

| Código | Ud | Descripción | Rendimiento | Precio | Importe |
|---|---|---|---|---|---|
| O01035 | h | CUADRILLA DE COLOCACIÓN DE TUBERÍAS | 0.0245 | 64.56 | 1.58 |
| M01020 | h | CAMIÓN VOLQUETE GRÚA 101/130 CV | 0.004 | 32.55 | 0.13 |
| PX12004 | kg | CALDERERÍA CHAPA PINTADA (P.O.) (material) | 1 | 2.2 | 2.20 |
|  |  | Total |  |  | 3.91 |

Relación comercial: 000, 4.34, 001, 002, 003, 004, 005, Z0000, Z0100, Z0300, Z0500, Z0600, Z0700, Z1200, Z1900

| Medición | Uds. | Largo | Parcial |
|---|---|---|---|
| Según mediciones auxiliares | 1 | 8595.53 | 8595.53 |
| Total |  |  | 8595.53 |

##### 0.1.01.03.02 ARQUETAS CORTE Y DERIVACIÓN
Importe: 521174.08

**XA10084-09** ud VÁLVULA MARIPOSA, Ø 1500 MM, 2,5 MPA MOTORIZADA
3 ud × 34060.99 (36104.65 con costes indirectos) = 108313.95
Válvula de mariposa de diámetro de 1500 mm, presión de trabajo hasta 2,5 MPa, con desmultiplicador, servomotor, reductor y actuador para cierre lento mínimo de 300s, con cuerpo de fundición dúctil GGG-40 o superior, embridada, eje de acero inoxidable, disco de doble excentricidad de fundición dúctil GGG-40 o superior, con junta de EPDM vulcanizada y asiento de acero inoxidable, revestimiento de pintura epoxi con espesor mínimo de 250 micras, con p.p. de juntas y tornillería, con accionamiento eléctrico y manual, por accionador, instalación para mandos, control y señalización, instalada y comprobada.

| Código | Ud | Descripción | Rendimiento | Precio | Importe |
|---|---|---|---|---|---|
| O01018 | h | CUADRILLA B | 15 | 43.23 | 648.45 |
| M01020 | h | CAMIÓN VOLQUETE GRÚA 101/130 CV | 15 | 32.55 | 488.25 |
| PX15076-09 | ud | VÁLVULA MARIPOSA BIEXCÉNTRICA, Ø1500 MM, 2,5 MPA EMBRIDADA, MOTO (material; 11/05/2022) | 1 | 32924.29 | 32924.29 |
|  |  | Total |  |  | 34060.99 |

Relación comercial: 000, 12145.85, 001, 002, 003, 004, 005, Z0000, Z0100, Z0300, Z0500, Z0600, Z0700, Z1200, Z1900

| Medición | Uds. | Parcial |
|---|---|---|
| Arqueta Corte 1 C1AR | 1 | 1.00 |
| Arqueta Corte 1 C2AR | 1 | 1.00 |
| Arqueta Corte 1 C3AR | 1 | 1.00 |
| Total |  | 3 |

**XA10089-11** ud CARRETE DESMONTAJE FUNDICIÓN, Ø 1500 MM, 2,5 MPA. INOX.
3 ud × 9498.73 (10068.65 con costes indirectos) = 30205.95
Carrete de desmontaje de fundición dúctil con bridas, de 1500 mm de diámetro, 2,5 MPa, revestimiento de epoxi-poliéster, con partes móviles en acero inoxidable, incluida tornillería bicromatada, juntas, pruebas, instalación y montaje.

| Código | Ud | Descripción | Rendimiento | Precio | Importe |
|---|---|---|---|---|---|
| O01017 | h | CUADRILLA A | 1.9 | 53.9 | 102.41 |
| M01020 | h | CAMIÓN VOLQUETE GRÚA 101/130 CV | 0.95 | 32.55 | 30.92 |
| PX15081-11 | ud | CARRETE DESMONTAJE FUNDICIÓN Ø 1500 MM, 2,5 MPA (P.O.) (material; 24/05/2022) | 1 | 9365.4 | 9365.40 |
|  |  | Total |  |  | 9498.73 |

Relación comercial: 000, 2929.62, 001, 002, 003, 004, 005, Z0000, Z0100, Z0300, Z0500, Z0600, Z0700, Z1200, Z1900

| Medición | Uds. | Parcial |
|---|---|---|
| Arqueta Corte 1 C1AR | 1 | 1.00 |
| Arqueta Corte 1 C2AR | 1 | 1.00 |
| Arqueta Corte 1 C3AR | 1 | 1.00 |
| Total |  | 3 |

**UXA10084-09_1** ud VÁLVULA MARIPOSA, Ø 1400 MM, 2,5 MPA MOTORIZADA
1 ud × 30768.56 (32614.67 con costes indirectos) = 32614.67
Válvula de mariposa de diámetro de 1400 mm, presión de trabajo hasta 2,5 MPa, con desmultiplicador, servomotor, reductor y actuador para cierre lento mínimo de 300s, con cuerpo de fundición dúctil GGG-40 o superior, embridada, eje de acero inoxidable, disco de doble excentricidad de fundición dúctil GGG-40 o superior, con junta de EPDM vulcanizada y asiento de acero inoxidable, revestimiento de pintura epoxi con espesor mínimo de 250 micras, con p.p. de juntas y tornillería, con accionamiento eléctrico y manual, por accionador, instalación para mandos, control y señalización, instalada y comprobada.

| Código | Ud | Descripción | Rendimiento | Precio | Importe |
|---|---|---|---|---|---|
| O01018 | h | CUADRILLA B | 15 | 43.23 | 648.45 |
| M01020 | h | CAMIÓN VOLQUETE GRÚA 101/130 CV | 15 | 32.55 | 488.25 |
| PU15076-09_1 | ud | VÁLVULA MARIPOSA BIEXCÉNTRICA, Ø1400 MM, 2,5 MPA EMBRIDADA, MOTO (material; 17/05/2022) | 1 | 29631.86 | 29631.86 |
|  |  | Total |  |  | 30768.56 |

Relación comercial: 000, 12145.85, 001, 002, 003, 004, 005, Z0000, Z0100, Z0300, Z0500, Z0600, Z0700, Z1200, Z1900

| Medición | Uds. | Parcial |
|---|---|---|
| Arqueta Corte C4 y Derivación | 1 | 1.00 |
| Total |  | 1 |

**UXA10089-11_1** ud CARRETE DESMONTAJE FUNDICIÓN, Ø 1400 MM, 2,5 MPA. INOX.
1 ud × 4844.52 (5135.19 con costes indirectos) = 5135.19
Carrete de desmontaje de fundición dúctil con bridas, de 1400 mm de diámetro, 2,5 MPa, revestimiento de epoxi-poliéster, con partes móviles en acero inoxidable, incluida tornillería bicromatada, juntas, pruebas, instalación y montaje.

| Código | Ud | Descripción | Rendimiento | Precio | Importe |
|---|---|---|---|---|---|
| O01017 | h | CUADRILLA A | 1.9 | 53.9 | 102.41 |
| M01020 | h | CAMIÓN VOLQUETE GRÚA 101/130 CV | 0.95 | 32.55 | 30.92 |
| PU15081-11_1 | ud | CARRETE DESMONTAJE FUNDICIÓN Ø 1500 MM, 2,5 MPA (P.O.) (material; 17/05/2022) | 1 | 4711.19 | 4711.19 |
|  |  | Total |  |  | 4844.52 |

Relación comercial: 000, 2929.62, 001, 002, 003, 004, 005, Z0000, Z0100, Z0300, Z0500, Z0600, Z0700, Z1200, Z1900

| Medición | Uds. | Parcial |
|---|---|---|
| Arqueta Corte C4 y Derivación | 1 | 1.00 |
| Total |  | 1 |

**XA10084-02** ud VÁLVULA MARIPOSA, Ø 1000 MM, 2,5 MPA MOTORIZADA
4 ud × 14029.41 (14871.17 con costes indirectos) = 59484.68
Válvula de mariposa de diámetro de 1000 mm, presión de trabajo hasta 2,5 MPa, con desmultiplicador, servomotor, reductor y actuador para cierre lento mínimo de 300s, con cuerpo de fundición dúctil GGG-40 o superior, embridada, eje de acero inoxidable, disco de doble excentricidad de fundición dúctil GGG-40 o superior, con junta de EPDM vulcanizada y asiento de acero inoxidable, revestimiento de pintura epoxi con espesor mínimo de 250 micras, con p.p. de juntas y tornillería, con accionamiento eléctrico y manual, por accionador, instalación para mandos, control y señalización, instalada y comprobada.

| Código | Ud | Descripción | Rendimiento | Precio | Importe |
|---|---|---|---|---|---|
| O01018 | h | CUADRILLA B | 10.2 | 43.23 | 440.95 |
| M01020 | h | CAMIÓN VOLQUETE GRÚA 101/130 CV | 10.2 | 32.55 | 332.01 |
| PX15076-02 | ud | VÁLVULA MARIPOSA BIEXCÉNTRICA, Ø1000 MM, 2,5 MPA EMBRIDADA, MOTO (material; 11/05/2022) | 1 | 13256.45 | 13256.45 |
|  |  | Total |  |  | 14029.41 |

Relación comercial: 000, 12145.85, 001, 002, 003, 004, 005, Z0000, Z0100, Z0300, Z0500, Z0600, Z0700, Z1200, Z1900

| Medición | Uds. | Parcial |
|---|---|---|
| Arqueta Corte C4 y Derivación | 1 | 1.00 |
| Arqueta Corte C5-AR | 1 | 1.00 |
| Arqueta Corte C6 AR | 1 | 1.00 |
| Arqueta Corte C7-AR | 1 | 1.00 |
| Total |  | 4 |

**XA10089-02** ud CARRETE DESMONTAJE FUNDICIÓN, Ø 1000 MM, 2,5 MPA. INOX.
4 ud × 4551.81 (4824.92 con costes indirectos) = 19299.68
Carrete de desmontaje de fundición dúctil con bridas, de 1000 mm de diámetro, 2,5 MPa, revestimiento de epoxi-poliéster, con partes móviles en acero inoxidable, incluida tornillería bicromatada, juntas, pruebas, instalación y montaje.

| Código | Ud | Descripción | Rendimiento | Precio | Importe |
|---|---|---|---|---|---|
| O01017 | h | CUADRILLA A | 1.9 | 53.9 | 102.41 |
| M01020 | h | CAMIÓN VOLQUETE GRÚA 101/130 CV | 0.95 | 32.55 | 30.92 |
| PX15081-02 | ud | CARRETE DESMONTAJE FUNDICIÓN Ø 1000 MM, 2,5 MPA (P.O.) (material; 24/05/2022) | 1 | 4418.48 | 4418.48 |
|  |  | Total |  |  | 4551.81 |

Relación comercial: 000, 2929.62, 001, 002, 003, 004, 005, Z0000, Z0100, Z0300, Z0500, Z0600, Z0700, Z1200, Z1900

| Medición | Uds. | Parcial |
|---|---|---|
| Arqueta Corte C4 y Derivación | 1 | 1.00 |
| Arqueta Corte C5-AR | 1 | 1.00 |
| Arqueta Corte C6 AR | 1 | 1.00 |
| Arqueta Corte C7-AR | 1 | 1.00 |
| Total |  | 4 |

**XA10004-02** ud VÁLVULA COMPUERTA, Ø 200 MM, 2,5 MPA
32 ud × 398.29 (422.19 con costes indirectos) = 13510.08
Válvula de compuerta de diámetro 200 mm, presión de trabajo hasta 2,5 MPa, con lenteja de asiento elástico, cuerpo, tapa y compuerta de fundición dúctil GGG-50, eje de acero inoxidable AISI 420 comprimido en frío, revestimiento de pintura epoxi con espesor mínimo de 250 micras, compuerta guiada vulcanizada con caucho EPDM y con tuerca fija, con juntas tóricas lubricadas, tornillería tratada contra corrosión (cincada), embridada, con volante y tornillería incluidos, instalada.

| Código | Ud | Descripción | Rendimiento | Precio | Importe |
|---|---|---|---|---|---|
| O01018 | h | CUADRILLA B | 0.8 | 43.23 | 34.58 |
| PX15004-02 | ud | VÁLVULA COMPUERTA Ø 200 MM 2,5 MPA (P.O.) (material; 09/05/2022) | 1 | 363.71 | 363.71 |
|  |  | Total |  |  | 398.29 |

Relación comercial: 000, 314.36, 001, 002, 003, 004, 005, Z0000, Z0100, Z0300, Z0500, Z0600, Z0700, Z1200, Z1900

| Medición | Uds. | Parcial |
|---|---|---|
| Arqueta Corte 1 C1AR | 4 | 4.00 |
| Arqueta Corte 1 C2AR | 4 | 4.00 |
| Arqueta Corte 1 C2AR | 4 | 4.00 |
| Arqueta Corte C4 y Derivación | 2 | 2.00 |
|  | 3 | 3.00 |
| Arqueta Corte C5-AR | 2 | 2.00 |
|  | 3 | 3.00 |
| Arqueta Corte C6 AR | 2 | 2.00 |
|  | 3 | 3.00 |
| Arqueta Corte C7-AR | 2 | 2.00 |
|  | 3 | 3.00 |
| Total |  | 32 |

**XA10046-02** ud CARRETE DESMONTAJE FUNDICIÓN, Ø 200 MM, 2,5 MPA. INOX.
12 ud × 331.87 (351.78 con costes indirectos) = 4221.36
Carrete de desmontaje de fundición dúctil con bridas, de 200 mm de diámetro, 2,5 MPa, revestimiento de epoxi-poliéster, con partes móviles en acero inoxidable, incluida tornillería bicromatada, juntas, pruebas, instalación y montaje.

| Código | Ud | Descripción | Rendimiento | Precio | Importe |
|---|---|---|---|---|---|
| O01017 | h | CUADRILLA A | 1.3 | 53.9 | 70.07 |
| M01020 | h | CAMIÓN VOLQUETE GRÚA 101/130 CV | 0.45 | 32.55 | 14.65 |
| PX15042-02 | ud | CARRETE DESMONTAJE FUNDICIÓN Ø 200 MM, 2,5 MPA (P.O.) (material; 24/05/2022) | 1 | 247.15 | 247.15 |
|  |  | Total |  |  | 331.87 |

Relación comercial: 000, 285.92, 001, 002, 003, 004, 005, Z0000, Z0100, Z0300, Z0500, Z0600, Z0700, Z1200, Z1900

| Medición | Uds. | Parcial |
|---|---|---|
| Arqueta Corte C4 y Derivación | 3 | 3.00 |
| Arqueta Corte C5-AR | 3 | 3.00 |
| Arqueta Corte C6 AR | 3 | 3.00 |
| Arqueta Corte C7-AR | 3 | 3.00 |
| Total |  | 12 |

**XA11009-04** ud VENTOSA TRIFUNCIONAL, Ø 200 MM, 2,5 MPA
20 ud × 3675.66 (3896.2 con costes indirectos) = 77924.00
Ventosa trifuncional de paso total diámetro 200 mm, cuerpo de fundición dúctil doble cuerpo con purgador, flotador de acero inoxidable, revestimiento de pintura Epoxy, embridada o ranurada, presión de trabajo hasta 2,5 MPa, incluida junta elastomérica de estanqueidad y tornillería. Colocada y comprobada.

| Código | Ud | Descripción | Rendimiento | Precio | Importe |
|---|---|---|---|---|---|
| O01004 | h | OFICIAL ESPECIALISTA | 0.9 | 22.96 | 20.66 |
| PX22009-04 | ud | VENTOSA TRIFUNCIONAL Ø 200 MM 2,5 MPA (P.O.) (material; 01/07/2022) | 1 | 3655 | 3655.00 |
|  |  | Total |  |  | 3675.66 |

Relación comercial: 000, 270.67, 001, 002, 003, 004, 005, Z0000, Z0100, Z0300, Z0500, Z0600, Z0700, Z1200, Z1900

| Medición | Uds. | Parcial |
|---|---|---|
| Arqueta Corte 1 C1AR | 4 | 4.00 |
| Arqueta Corte 1 C2AR | 4 | 4.00 |
| Arqueta Corte 1 C2AR | 4 | 4.00 |
| Arqueta Corte C4 y Derivación | 2 | 2.00 |
| Arqueta Corte C5-AR | 2 | 2.00 |
| Arqueta Corte C6 AR | 2 | 2.00 |
| Arqueta Corte C7-AR | 2 | 2.00 |
| Total |  | 20 |

**UA11009-04_P** ud PURGADOR DE AIRE EN PRESIÓN 1" ROSCADA
20 ud × 691.48 (732.97 con costes indirectos) = 14659.40

| Medición | Uds. | Parcial |
|---|---|---|
| Purgador adicional en cada ventosa |  |  |
| Arqueta Corte 1 C1AR | 4 | 4.00 |
| Arqueta Corte 1 C2AR | 4 | 4.00 |
| Arqueta Corte 1 C2AR | 4 | 4.00 |
| Arqueta Corte C4 y Derivación | 2 | 2.00 |
| Arqueta Corte C5-AR | 2 | 2.00 |
| Arqueta Corte C6 AR | 2 | 2.00 |
| Arqueta Corte C7-AR | 2 | 2.00 |
| Total |  | 20 |

**XA10006-02** ud VÁLVULA COMPUERTA, Ø 300 MM, 2,5 MPA
9 ud × 826.74 (876.34 con costes indirectos) = 7887.06
Válvula de compuerta de diámetro 300 mm, presión de trabajo hasta 2,5 MPa, con lenteja de asiento elástico, cuerpo, tapa y compuerta de fundición dúctil GGG-50, eje de acero inoxidable AISI 420 comprimido en frío, revestimiento de pintura epoxi con espesor mínimo de 250 micras, compuerta guiada vulcanizada con caucho EPDM y con tuerca fija, con juntas tóricas lubricadas, tornillería tratada contra corrosión (cincada), embridada, con volante y tornillería incluidos, instalada.

| Código | Ud | Descripción | Rendimiento | Precio | Importe |
|---|---|---|---|---|---|
| O01018 | h | CUADRILLA B | 1.5 | 43.23 | 64.85 |
| PX15006-02 | ud | VÁLVULA COMPUERTA Ø 300 MM 2,5 MPA (P.O.) (material; 09/05/2022) | 1 | 761.89 | 761.89 |
|  |  | Total |  |  | 826.74 |

Relación comercial: 000, 650.92, 001, 002, 003, 004, 005, Z0000, Z0100, Z0300, Z0500, Z0600, Z0700, Z1200, Z1900

| Medición | Uds. | Parcial |
|---|---|---|
| Arqueta Corte 1 C1AR | 3 | 3.00 |
| Arqueta Corte 1 C2AR | 3 | 3.00 |
| Arqueta Corte 1 C2AR | 3 | 3.00 |
| Total |  | 9 |

**XA10048-01** ud CARRETE DESMONTAJE FUNDICIÓN, Ø 300 MM, 2,5 MPA. INOX.
9 ud × 677.09 (717.72 con costes indirectos) = 6459.48
Carrete de desmontaje de fundición dúctil con bridas, de 300 mm de diámetro, 2,5 MPa, revestimiento de epoxi-poliéster, con partes móviles en acero inoxidable, incluida tornillería bicromatada, juntas, pruebas, instalación y montaje.

| Código | Ud | Descripción | Rendimiento | Precio | Importe |
|---|---|---|---|---|---|
| O01017 | h | CUADRILLA A | 1.5 | 53.9 | 80.85 |
| M01020 | h | CAMIÓN VOLQUETE GRÚA 101/130 CV | 0.65 | 32.55 | 21.16 |
| PX15044-01 | ud | CARRETE DESMONTAJE FUNDICIÓN Ø 300 MM, 2,5 MPA (P.O.) (material; 09/05/2022) | 1 | 575.08 | 575.08 |
|  |  | Total |  |  | 677.09 |

Relación comercial: 000, 544.38, 001, 002, 003, 004, 005, Z0000, Z0100, Z0300, Z0500, Z0600, Z0700, Z1200, Z1900

| Medición | Uds. | Parcial |
|---|---|---|
| Arqueta Corte 1 C1AR | 3 | 3.00 |
| Arqueta Corte 1 C2AR | 3 | 3.00 |
| Arqueta Corte 1 C2AR | 3 | 3.00 |
| Total |  | 9 |

**XA03004-01** kg CALDERERÍA CHAPA ACERO REVESTIMIENTO INT/EXT
34168.74 kg × 3.91 (4.14 con costes indirectos) = 141458.58

| Medición | Uds. | Largo | Parcial |
|---|---|---|---|
| Según mediciones auxiliares |  |  |  |
| TC200 Riego | 1 | 21157.51 | 21157.51 |
| Derivación | 1 | 8811.76 | 8811.76 |
| Registro Derivación Eje 7 (Alas de Monja) | 1 | 839.23 | 839.23 |
| Registro Derivación Eje 7 (Brida Ciega) | 1 | 804.4 | 804.40 |
| Registro Conexión TC200-Aspiración (Alas de Monja) | 1 | 1751.44 | 1751.44 |
| Registro Conexión TC200-Aspiración (Brida Ciega) | 1 | 804.4 | 804.40 |
| Total |  |  | 34168.74 |

##### 0.1.01.03.03 ARQUETAS DESAGÜE
Importe: 85567.42

**XA10006-02** ud VÁLVULA COMPUERTA, Ø 300 MM, 2,5 MPA
3 ud × 826.74 (876.34 con costes indirectos) = 2629.02

| Medición | Uds. | Parcial |
|---|---|---|
| D1-AR | 1 | 1.00 |
| D3 -AR | 1 | 1.00 |
| D4 -AR | 1 | 1.00 |
| Total |  | 3 |

**XA10048-01** ud CARRETE DESMONTAJE FUNDICIÓN, Ø 300 MM, 2,5 MPA. INOX.
3 ud × 677.09 (717.72 con costes indirectos) = 2153.16

| Medición | Uds. | Parcial |
|---|---|---|
| D1-AR | 1 | 1.00 |
| D3 -AR | 1 | 1.00 |
| D4 -AR | 1 | 1.00 |
| Total |  | 3 |

**XA10004-02** ud VÁLVULA COMPUERTA, Ø 200 MM, 2,5 MPA
9 ud × 398.29 (422.19 con costes indirectos) = 3799.71

| Medición | Uds. | Parcial |
|---|---|---|
| D5-AR | 1 | 1.00 |
| D6-AR | 1 | 1.00 |
| D7-AR | 1 | 1.00 |
| D8-AR | 1 | 1.00 |
| D9-AR | 1 | 1.00 |
| D10-AR | 1 | 1.00 |
| D11 -AR | 1 | 1.00 |
| D12-AR | 1 | 1.00 |
| D13-AR | 1 | 1.00 |
| Total |  | 9 |

**XA10046-02** ud CARRETE DESMONTAJE FUNDICIÓN, Ø 200 MM, 2,5 MPA. INOX.
9 ud × 331.87 (351.78 con costes indirectos) = 3166.02

| Medición | Uds. | Parcial |
|---|---|---|
| D5-AR | 1 | 1.00 |
| D6-AR | 1 | 1.00 |
| D7-AR | 1 | 1.00 |
| D8-AR | 1 | 1.00 |
| D9-AR | 1 | 1.00 |
| D10-AR | 1 | 1.00 |
| D11 -AR | 1 | 1.00 |
| D12-AR | 1 | 1.00 |
| D13-AR | 1 | 1.00 |
| Total |  | 9 |

**XA03004-01** kg CALDERERÍA CHAPA ACERO REVESTIMIENTO INT/EXT
17830.8 kg × 3.91 (4.14 con costes indirectos) = 73819.51

| Medición | Uds. | Largo | Parcial |
|---|---|---|---|
| Según mediciones auxiliares | 1 | 17830.8 | 17830.80 |
| Total |  |  | 17830.8 |

##### 0.1.01.03.04 ARQUETAS VENTOSAS
Importe: 384852.74

**XA10004-02** ud VÁLVULA COMPUERTA, Ø 200 MM, 2,5 MPA
34 ud × 398.29 (422.19 con costes indirectos) = 14354.46

| Medición | Uds. | Parcial |
|---|---|---|
| V1-AR | 2 | 2.00 |
| V2-AR | 2 | 2.00 |
| V3-AR | 2 | 2.00 |
| V4-AR | 2 | 2.00 |
| V5-AR | 2 | 2.00 |
| V5¨-AR | 2 | 2.00 |
| V6-AR | 2 | 2.00 |
| V7-AR | 2 | 2.00 |
| V8-AR | 2 | 2.00 |
| V9-AR | 1 | 1.00 |
| V10-AR | 1 | 1.00 |
| V11-AR | 1 | 1.00 |
| V12-AR | 1 | 1.00 |
| V13-AR | 1 | 1.00 |
| V14-AR | 1 | 1.00 |
| V15-AR | 1 | 1.00 |
| V16-AR | 1 | 1.00 |
| V17-AR | 1 | 1.00 |
| V18-AR | 1 | 1.00 |
| V19-AR | 1 | 1.00 |
| V20-AR | 1 | 1.00 |
| V21-AR | 1 | 1.00 |
| V22-AR | 1 | 1.00 |
| V23-AR | 1 | 1.00 |
| V24-R | 1 | 1.00 |
| Total |  | 34 |

**XA11009-04** ud VENTOSA TRIFUNCIONAL, Ø 200 MM, 2,5 MPA
34 ud × 3675.66 (3896.2 con costes indirectos) = 132470.80

| Medición | Uds. | Parcial |
|---|---|---|
| V1-AR | 2 | 2.00 |
| V2-AR | 2 | 2.00 |
| V3-AR | 2 | 2.00 |
| V4-AR | 2 | 2.00 |
| V5-AR | 2 | 2.00 |
| V5¨-AR | 2 | 2.00 |
| V6-AR | 2 | 2.00 |
| V7-AR | 2 | 2.00 |
| V8-AR | 2 | 2.00 |
| V9-AR | 1 | 1.00 |
| V10-AR | 1 | 1.00 |
| V11-AR | 1 | 1.00 |
| V12-AR | 1 | 1.00 |
| V13-AR | 1 | 1.00 |
| V14-AR | 1 | 1.00 |
| V15-AR | 1 | 1.00 |
| V16-AR | 1 | 1.00 |
| V17-AR | 1 | 1.00 |
| V18-AR | 1 | 1.00 |
| V19-AR | 1 | 1.00 |
| V20-AR | 1 | 1.00 |
| V21-AR | 1 | 1.00 |
| V22-AR | 1 | 1.00 |
| V23-AR | 1 | 1.00 |
| V24-R | 1 | 1.00 |
| Total |  | 34 |

**UA11009-04_P** ud PURGADOR DE AIRE EN PRESIÓN 1" ROSCADA
34 ud × 691.48 (732.97 con costes indirectos) = 24920.98

| Medición | Uds. | Parcial |
|---|---|---|
| Purgador adicional en cada ventosa: |  |  |
| V1-AR | 2 | 2.00 |
| V2-AR | 2 | 2.00 |
| V3-AR | 2 | 2.00 |
| V4-AR | 2 | 2.00 |
| V5-AR | 2 | 2.00 |
| V5¨-AR | 2 | 2.00 |
| V6-AR | 2 | 2.00 |
| V7-AR | 2 | 2.00 |
| V8-AR | 2 | 2.00 |
| V9-AR | 1 | 1.00 |
| V10-AR | 1 | 1.00 |
| V11-AR | 1 | 1.00 |
| V12-AR | 1 | 1.00 |
| V13-AR | 1 | 1.00 |
| V14-AR | 1 | 1.00 |
| V15-AR | 1 | 1.00 |
| V16-AR | 1 | 1.00 |
| V17-AR | 1 | 1.00 |
| V18-AR | 1 | 1.00 |
| V19-AR | 1 | 1.00 |
| V20-AR | 1 | 1.00 |
| V21-AR | 1 | 1.00 |
| V22-AR | 1 | 1.00 |
| V23-AR | 1 | 1.00 |
| V24-R | 1 | 1.00 |
| Total |  | 34 |

**XA03004-01** kg CALDERERÍA CHAPA ACERO REVESTIMIENTO INT/EXT
51475 kg × 3.91 (4.14 con costes indirectos) = 213106.50

| Medición | Uds. | Largo | Parcial |
|---|---|---|---|
| Según mediciones auxiliares | 1 | 51475 | 51475.00 |
| Total |  |  | 51475 |

##### 0.1.01.03.06 ARQUETAS VENTOSA - DESAGÜE
Importe: 295399.95

**UXA10050-01** ud CARRETE DESMONTAJE FUNDICIÓN, Ø 400 MM, 1,6 MPA. INOX.
4 ud × 821.68 (870.98 con costes indirectos) = 3483.92
Carrete de desmontaje de fundición dúctil con bridas, de 400 mm de diámetro, 1.6 MPa, revestimiento de epoxi-poliéster, con partes móviles en acero inoxidable, incluida tornillería bicromatada, juntas, pruebas, instalación y montaje.

| Código | Ud | Descripción | Rendimiento | Precio | Importe |
|---|---|---|---|---|---|
| O01017 | h | CUADRILLA A | 1.7 | 53.9 | 91.63 |
| M01020 | h | CAMIÓN VOLQUETE GRÚA 101/130 CV | 0.85 | 32.55 | 27.67 |
| PU15046-01 | ud | CARRETE DESMONTAJE FUNDICIÓN Ø 400 MM, 1,6 MPA (P.O.) (material; 17/05/2022) | 1 | 702.38 | 702.38 |
|  |  | Total |  |  | 821.68 |

Relación comercial: Z1900, 794.66, Z1200, Z0700, Z0600, Z0500, Z0300, Z0100, Z0000, 005, 004, 003, 002, 001, 000

| Medición | Uds. | Parcial |
|---|---|---|
| DV1-AR | 1 | 1.00 |
| DV2-AR | 1 | 1.00 |
| DV3 -AR | 1 | 1.00 |
| DV4 -AR | 1 | 1.00 |
| Total |  | 4 |

**A10007** ud VÁLVULA COMPUERTA, Ø 400 MM, 1,6 MPA, INSTALADA
4 ud × 1796.69 (1904.49 con costes indirectos) = 7617.96
Válvula de compuerta de diámetro 400 mm, presión de trabajo hasta 1,6 MPa, con lenteja de asiento elástico, cuerpo, tapa y compuerta de fundición dúctil GGG-50, eje de acero inoxidable AISI 420 comprimido en frío, revestimiento de pintura epoxi con espesor mínimo de 150 micras, compuerta guiada vulcanizada con caucho EPDM y con tuerca fija, con juntas tóricas lubricadas, tornillería tratada contra corrosión (cincada), embridada, con volante y tornillería incluidos, instalada.

| Código | Ud | Descripción | Rendimiento | Precio | Importe |
|---|---|---|---|---|---|
| O01018 | h | CUADRILLA B | 2.1 | 43.23 | 90.78 |
| P15007 | ud | VÁLVULA COMPUERTA Ø 400 MM 1,6 MPA (P.O.) (material) | 1 | 1641.61 | 1641.61 |
| M01090 | h | GRÚA AUTOPROPULSADA TELESCÓPICA 101/130 CV, 5 T (maquinaria) | 2.1 | 30.62 | 64.30 |
|  |  | Total |  |  | 1796.69 |

Relación comercial: 000, 1796.69, 001, 002, 003, 004, 005, Z0000, Z0100, Z0300, Z0500, Z0600, Z0700, Z1200, Z1900

| Medición | Uds. | Parcial |
|---|---|---|
| DV1-AR | 1 | 1.00 |
| DV2-AR | 1 | 1.00 |
| DV3 -AR | 1 | 1.00 |
| DV4 -AR | 1 | 1.00 |
| Total |  | 4 |

**XA10006-02** ud VÁLVULA COMPUERTA, Ø 300 MM, 2,5 MPA
7 ud × 826.74 (876.34 con costes indirectos) = 6134.38

| Medición | Uds. | Parcial |
|---|---|---|
| DV5 -AR | 1 | 1.00 |
| DV6-AR | 1 | 1.00 |
| DV7 -AR | 1 | 1.00 |
| DV8-AR | 1 | 1.00 |
| DV9 -AR | 1 | 1.00 |
| DV10-AR | 1 | 1.00 |
| DV11-AR | 1 | 1.00 |
| Total |  | 7 |

**XA10048-01** ud CARRETE DESMONTAJE FUNDICIÓN, Ø 300 MM, 2,5 MPA. INOX.
7 ud × 677.09 (717.72 con costes indirectos) = 5024.04

| Medición | Uds. | Parcial |
|---|---|---|
| DV5 -AR | 1 | 1.00 |
| DV6-AR | 1 | 1.00 |
| DV7 -AR | 1 | 1.00 |
| DV8-AR | 1 | 1.00 |
| DV9 -AR | 1 | 1.00 |
| DV10-AR | 1 | 1.00 |
| DV11-AR | 1 | 1.00 |
| Total |  | 7 |

**XA11009-03** ud VENTOSA TRIFUNCIONAL, Ø 200 MM, 1,6 MPA
12 ud × 2417.57 (2562.62 con costes indirectos) = 30751.44

| Medición | Uds. | Parcial |
|---|---|---|
| DV1-AR | 3 | 3.00 |
| DV2-AR | 3 | 3.00 |
| DV3 -AR | 3 | 3.00 |
| DV4 -AR | 3 | 3.00 |
| Total |  | 12 |

**XA11009-04** ud VENTOSA TRIFUNCIONAL, Ø 200 MM, 2,5 MPA
18 ud × 3675.66 (3896.2 con costes indirectos) = 70131.60

| Medición | Uds. | Parcial |
|---|---|---|
| DV5 -AR | 2 | 2.00 |
| DV6-AR | 2 | 2.00 |
| DV7 -AR | 2 | 2.00 |
| DV8-AR | 2 | 2.00 |
| DV9 -AR | 2 | 2.00 |
| DV10-AR | 2 | 2.00 |
| DV11-AR | 2 | 2.00 |
| DV12-AR | 1 | 1.00 |
| DV13-AR | 1 | 1.00 |
| DV14-AR | 1 | 1.00 |
| DV15-AR | 1 | 1.00 |
| Total |  | 18 |

**UA11009-04_P** ud PURGADOR DE AIRE EN PRESIÓN 1" ROSCADA
30 ud × 691.48 (732.97 con costes indirectos) = 21989.10

| Medición | Uds. | Parcial |
|---|---|---|
| Purgador adicional en cada ventosa: |  |  |
| DV1-AR | 3 | 3.00 |
| DV2-AR | 3 | 3.00 |
| DV3 -AR | 3 | 3.00 |
| DV4 -AR | 3 | 3.00 |
| DV5 -AR | 2 | 2.00 |
| DV6-AR | 2 | 2.00 |
| DV7 -AR | 2 | 2.00 |
| DV8-AR | 2 | 2.00 |
| DV9 -AR | 2 | 2.00 |
| DV10-AR | 2 | 2.00 |
| DV11-AR | 2 | 2.00 |
| DV12-AR | 1 | 1.00 |
| DV13-AR | 1 | 1.00 |
| DV14-AR | 1 | 1.00 |
| DV15-AR | 1 | 1.00 |
| Total |  | 30 |

**XA10004-02** ud VÁLVULA COMPUERTA, Ø 200 MM, 2,5 MPA
22 ud × 398.29 (422.19 con costes indirectos) = 9288.18

| Medición | Uds. | Parcial |
|---|---|---|
| DV12-AR | 1 | 1.00 |
| DV13-AR | 1 | 1.00 |
| DV14-AR | 1 | 1.00 |
| DV15-AR | 1 | 1.00 |
| DV5 -AR | 2 | 2.00 |
| DV6-AR | 2 | 2.00 |
| DV7 -AR | 2 | 2.00 |
| DV8-AR | 2 | 2.00 |
| DV9 -AR | 2 | 2.00 |
| DV10-AR | 2 | 2.00 |
| DV11-AR | 2 | 2.00 |
| DV12-AR | 1 | 1.00 |
| DV13-AR | 1 | 1.00 |
| DV14-AR | 1 | 1.00 |
| DV15-AR | 1 | 1.00 |
| Total |  | 22 |

**A10004** ud VÁLVULA COMPUERTA, Ø 200 MM, 1,6 MPA, INSTALADA
12 ud × 314.36 (333.22 con costes indirectos) = 3998.64

| Medición | Uds. | Parcial |
|---|---|---|
| DV1-AR | 3 | 3.00 |
| DV2-AR | 3 | 3.00 |
| DV3 -AR | 3 | 3.00 |
| DV4 -AR | 3 | 3.00 |
| Total |  | 12 |

**XA10046-01** ud CARRETE DESMONTAJE FUNDICIÓN, Ø 200 MM, 1,6 MPA
12 ud × 285.92 (303.08 con costes indirectos) = 3636.96
Carrete de desmontaje de fundición dúctil con bridas, de 200 mm de diámetro, 1,6 MPa, revestimiento de epoxi-poliéster, con partes móviles en acero inoxidable, incluida tornillería bicromatada, juntas, pruebas, instalación y montaje.

| Código | Ud | Descripción | Rendimiento | Precio | Importe |
|---|---|---|---|---|---|
| O01017 | h | CUADRILLA A | 1.3 | 53.9 | 70.07 |
| M01020 | h | CAMIÓN VOLQUETE GRÚA 101/130 CV | 0.45 | 32.55 | 14.65 |
| PX15042-01 | ud | CARRETE DESMONTAJE FUNDICIÓN Ø 200 MM, 1,6 MPA (P.O.) (material) | 1 | 201.2 | 201.20 |
|  |  | Total |  |  | 285.92 |

Relación comercial: 000, 285.92, 001, 002, 003, 004, 005, Z0000, Z0100, Z0300, Z0500, Z0600, Z0700, Z1200, Z1900

| Medición | Uds. | Parcial |
|---|---|---|
| DV1-AR | 3 | 3.00 |
| DV2-AR | 3 | 3.00 |
| DV3 -AR | 3 | 3.00 |
| DV4 -AR | 3 | 3.00 |
| Total |  | 12 |

**XA03004-01** kg CALDERERÍA CHAPA ACERO REVESTIMIENTO INT/EXT
32208.63 kg × 3.91 (4.14 con costes indirectos) = 133343.73

| Medición | Uds. | Largo | Parcial |
|---|---|---|---|
| Según mediciones auxiliares | 1 | 32208.63 | 32208.63 |
| Total |  |  | 32208.63 |

#### 01.01.04 OBRA CIVIL Y ARQUETAS (25/01/2002)
Importe: 1616387.22

##### 01.01.04.01 ARQUETAS DE SOBREVELOCIDAD (25/01/2002)
Importe: 53957.98

**UI02003-01** m³ EXCAVACIÓN EN EMPLAZAMIENTO
600.61 m³ × 13.12 (13.91 con costes indirectos) = 8354.49
Excavación enemplazamiento o localizada, para pozos o cimientos, en terrenos de cualquier naturaleza o consistencia, incluso tránsito oroca, para cualquier profundidad, contransporte a lugar de empleo, acopio intermedio o a vertedero, a cualquier distancia para posterior relleno y extendido; incluso agotamiento y entibado, refino y perfilado de taludes y fondo de excavación.

| Código | Ud | Descripción | Rendimiento | Precio | Importe |
|---|---|---|---|---|---|
| M01058 | h | RETROEXCAVADORA ORUGA HIDRÁULICA 131/160 CV | 0.0149 | 68.24 | 1.02 |
| M01006 | h | CAMIÓN 241/310 CV. | 0.2718 | 44.5 | 12.10 |
|  |  | Total |  |  | 13.12 |

Relación comercial: 000, 1.37, 001, 002, 003, 004, 005, Z0000, Z0100, Z0300, Z0500, Z0600, Z0700, Z1200, Z1900

| Medición | Uds. | Largo | Ancho | Parcial |
|---|---|---|---|---|
| Según Med Aux | 1 | 1133.22 | 0.53 | 600.61 |
| Total |  |  |  | 600.61 |

**XI04019-01** m³ RELLENO MECÁNICO LOCALIZADO, 98% PM
243.17 m³ × 8.35 (8.85 con costes indirectos) = 2152.05
Mezcla, extendido, riego a humedad óptima, compactación, perfilado, rasanteos y prefilados de taludes manual o máquina, para rellenos localizados o en emplazamiento de tierras, por capas de espesor máximo de 30 cm, incluido el transporte y riego. Densidad máxima exigida del 98% del Ensayo Proctor Modificado. Inluso sobreanchos, control topográfico, colocación de impermeabilización, medido sobre perfil.

| Código | Ud | Descripción | Rendimiento | Precio | Importe |
|---|---|---|---|---|---|
| M01055 | h | RETROCARGO 71/100 CV, CAZO: 0,9-0,18 M³ | 0.067 | 39.36 | 2.64 |
| M01077 | h | MOTONIVELADORA 131/160 CV (maquinaria) | 0.01 | 56.55 | 0.57 |
| M01084 | h | COMPACTADOR VIBRO 131/160 CV (maquinaria) | 0.1 | 47.09 | 4.71 |
| I04002 | m³ | RIEGO A HUMEDAD ÓPTIMA PARA COMPACTACIÓN 80 L/M³, A1-A3, D<=3 KM | 1 | 0.43 | 0.43 |
|  |  | Total |  |  | 8.35 |

Relación comercial: 000, 0.99, 001, 002, 003, 004, 005, Z0000, Z0100, Z0300, Z0500, Z0600, Z0700, Z1200, Z1900

| Medición | Uds. | Largo | Ancho | Parcial |
|---|---|---|---|---|
| Según med. auxiliar | 1 | 458.81 | 0.53 | 243.17 |
| Total |  |  |  | 243.17 |

**UI14009** m³ HORMIGÓN EN MASA HM-20/B/20/X0
75.3 m³ × 70.92 (75.18 con costes indirectos) = 5661.05

| Medición | Uds. | Largo | Ancho | Parcial |
|---|---|---|---|---|
| Según Med Aux | 1 | 130.52 | 0.53 | 69.18 |
|  | 1 | 11.55 | 0.53 | 6.12 |
| Total |  |  |  | 75.3 |

**UI14013_HA25** m³ HORMIGÓN PARA ARMAR HA-25/SPB/20-15/XC1-3, PLANTA
73.57 m³ × 82.77 (87.74 con costes indirectos) = 6455.03

| Medición | Uds. | Largo | Ancho | Parcial |
|---|---|---|---|---|
| Según med. auxiliar | 1 | 138.81 | 0.53 | 73.57 |
| Total |  |  |  | 73.57 |

**XI15004** kg ACERO CORRUGADO, B-500S/SD, COLOCADO
7606.17 kg × 1.24 (1.31 con costes indirectos) = 9964.08

| Medición | Uds. | Largo | Ancho | Parcial |
|---|---|---|---|---|
| Según med. auxiliar | 1 | 14351.26 | 0.53 | 7606.17 |
| Total |  |  |  | 7606.17 |

**XI16007** m² ENCOFRADO Y DESENCOFRADO MUROS, 1,5 < H <= 3 M, VISTOS
294.36 m² × 30.1 (31.91 con costes indirectos) = 9393.03
Encofrado y desencofrado en muros, entre 1,5 y 3 metros de altura, para dejar vistos, considerando 40 posturas.

| Código | Ud | Descripción | Rendimiento | Precio | Importe |
|---|---|---|---|---|---|
| O01004 | h | OFICIAL ESPECIALISTA | 0.65 | 22.96 | 14.92 |
| O01009 | h | PEÓN | 0.65 | 20.27 | 13.18 |
| P01033 | m³ | MADERA ENCOFRAR (P.O.) | 0.002 | 201.25 | 0.40 |
| P01038 | ud | PANEL METÁLICO 50X100 CM CON ACCESORIOS (P.O.) (material) | 0.06 | 20.69 | 1.24 |
| P01044 | kg | PUNTAS (P.O.) | 0.05 | 2.19 | 0.11 |
| P01045 | kg | ALAMBRE (P.O.) | 0.05 | 1.36 | 0.07 |
| P01042 | l | ACEITE DE DESENCOFRADO, ENCOFRADOS METÁLICOS (P.O.) (material) | 0.07 | 2.57 | 0.18 |
|  |  | Total |  |  | 30.1 |

Relación comercial: 000, 30.1, 001, 002, 003, 004, 005, Z0000, Z0100, Z0300, Z0500, Z0600, Z0700, Z1200, Z1900

| Medición | Uds. | Largo | Ancho | Parcial |
|---|---|---|---|---|
| Según med. auxiliar | 1 | 283.39 | 0.53 | 150.20 |
|  | 1 | 272 | 0.53 | 144.16 |
| Total |  |  |  | 294.36 |

**U0681-01** m³ CIMBRA (09/02/2007)
13.7 m³ × 9.8 (10.39 con costes indirectos) = 142.34
Cimbra incluso proyecto específico y elementos de apoyo, totalmente colocada.

| Código | Ud | Descripción | Rendimiento | Precio | Importe |
|---|---|---|---|---|---|
| O01001 | h | CAPATAZ | 0.01 | 25.85 | 0.26 |
| O01009 | h | PEÓN | 0.1 | 20.27 | 2.03 |
| PU01181 | m³ | CIMBRA METÁLICA (material; 09/02/2007) | 1 | 4.75 | 4.75 |
| PU01182 | u | P.P. PROYECTO ESPECÍFICO DE CIMBRA (material; 26/11/2008) | 0.05 | 55.25 | 2.76 |
|  |  | Total |  |  | 9.8 |

| Medición | Uds. | Largo | Ancho | Parcial |
|---|---|---|---|---|
| Según Mediciones Aux | 1 | 25.84 | 0.53 | 13.70 |
| Total |  |  |  | 13.7 |

**B01021** m² FORJADO PLACA ALVEOLAR L 9-12 M. Q=600 KG/M² (01/09/2011)
58.91 m² × 63.4 (67.2 con costes indirectos) = 3958.75
Forjado de placa alveolar prefabricada de hormigón pretensado de canto 30 cm. en piezas de 1,20 m. de ancho, con relleno de juntas entre placas y capa de compresión de 5 cm. de hormigón HA-25/P/20/I, para un luz de 9 a 12 m. y una carga total de forjado de 600 kg/m², incluso p.p. de negativos y conectores, encofrado, desencofrado, vertido, vibrado, curado de hormigón y armadura de reparto de 20x30x5 mm. con ayuda de grúa telescópica para montaje, terminado según EHE-08 y CTE. Medición según línea exterior sin descontar huecos menores de 5 m2. No incluye p.p de vigas ni de pilares. Marcado CE obligatorio según Anexo ZA de la Norma Europea UNE-EN 1168:2006+A3:2012. Ejecutado a una altura máxima de 3,6 m, totalmente terminado.

| Código | Ud | Descripción | Rendimiento | Precio | Importe |
|---|---|---|---|---|---|
| O01017 | h | CUADRILLA A | 0.3 | 53.9 | 16.17 |
| P01175 | m² | PLACA ALVEOLAR L 9-12 M.Q=600 KG/M² (P.O.) (material) | 1 | 30.94 | 30.94 |
| P01048 | kg | ACERO B500S/SD (500 N/MM² LÍMITE ELÁSTICO) (P.O.) | 4.4 | 0.69 | 3.04 |
| M01111 | h | GRÚA AUTOPROPULSADA TELESCÓPICA, 26-50 T (maquinaria) | 0.04 | 79.7 | 3.19 |
| P01160 | m² | ENCOFRADO FORJADO PLACA PREFABRICADA (material; 01/09/2011) | 0.15 | 5.8 | 0.87 |
| P01143 | ud | PUNTAL TELESCÓPICO UNIVERSAL DE 200-360 CM (P.O.) (material) | 0.04 | 10.93 | 0.44 |
| I15021 | m² | MALLA ELECTROSOLDADA ME 20X30 Ø 5-5 MM, B500T, COLOCADA | 1.25 | 1.52 | 1.90 |
| I14031 | m³ | PUESTA EN OBRA HORMIGÓN CON BOMBA 32 M | 0.07 | 15.1 | 1.06 |
| AUI14013_HA25 | m³ | HORMIGÓN PARA ARMAR HA-25/SPB/20-15/XC1-3, PLANTA | 0.07 | 82.77 | 5.79 |
|  |  | Total |  |  | 63.4 |

Relación comercial: 000, 64.11, 001, 002, 003, 004, 005, Z0000, Z0100, Z0300, Z0500, Z0600, Z0700, Z1200, Z1900, 006, 007, 008, 009, 010, 011, 012, 013, 014, 015, 016, 017, 018, 019, 020, 021, 022, 023, 024, 025, 026, 027, 028, 029, 030, 031, 032, 033, 034, 035, 036, 037, 038, 039, 040, 041, 042, 043, 044, 045, 046, 047, 048, 049, 050, 051, 052, 053, 054, 055, 056, 057, 058, 059, 060, 061, 062, 063, 064, 065, 066, 067

| Medición | Uds. | Largo | Ancho | Parcial |
|---|---|---|---|---|
| Según Med Aux | 1 | 111.15 | 0.53 | 58.91 |
| Total |  |  |  | 58.91 |

**UB01071** m PERFIL ACERO LAMINADO L-120.15 MM - 26,60 KG/M (01/01/2010)
68.37 m × 44.34 (47 con costes indirectos) = 3213.39
Perfil L-120.15 mm de 26,60 Kg/m, perfil normalizado de acero S275 JR, laminado en caliente s/UNE EN 10025 y UNE EN 10 210-1, trabajado, colocado en obra y pintado de minio, según CTE-DB-SE-A, i/porcentaje de despuntes, recortes y tolerancias del 10%. Acero con marcado CE y DdP (Declaración de prestaciones) según Reglamento (UE) 305/2011.

| Código | Ud | Descripción | Rendimiento | Precio | Importe |
|---|---|---|---|---|---|
| O01005 | h | OFICIAL DE OFICIOS | 0.15 | 20.8 | 3.12 |
| O01004 | h | OFICIAL ESPECIALISTA | 0.45 | 22.96 | 10.33 |
| O01009 | h | PEÓN | 0.155 | 20.27 | 3.14 |
| P01198 | kg | PERFIL ACERO LAMINADO L-120.15 MM - 26,60 KG/M (P.O.) (material) | 26.6 | 1.02 | 27.13 |
| P34047 | l | Minio electrolítico (p.o.) (material; 01/01/2010) | 0.048 | 12.86 | 0.62 |
|  |  | Total |  |  | 44.34 |

| Medición | Uds. | Largo | Ancho | Parcial |
|---|---|---|---|---|
| Según Med AUx | 1 | 33.4 | 0.53 | 17.70 |
|  | 1 | 95.6 | 0.53 | 50.67 |
| Total |  |  |  | 68.37 |

**XOC0003** m² IMPERMEABILIZACIÓN BITUMINOSA DE PARAMENTOS (25/06/2020)
98.02 m² × 8.29 (8.79 con costes indirectos) = 861.60
Impermeabilización bituminosa de paramentos, totalmente acabado.

| Código | Ud | Descripción | Rendimiento | Precio | Importe |
|---|---|---|---|---|---|
| O01001 | h | CAPATAZ | 0.015 | 25.85 | 0.39 |
| O01004 | h | OFICIAL ESPECIALISTA | 0.11 | 22.96 | 2.53 |
| O01009 | h | PEÓN | 0.11 | 20.27 | 2.23 |
| PU7630aa | kg | Impermeabilizante bituminoso (material; 25/06/2020) | 1.5 | 2.09 | 3.14 |
|  |  | Total |  |  | 8.29 |

| Medición | Uds. | Largo | Ancho | Parcial |
|---|---|---|---|---|
| Según med. auxiliar | 1 | 184.95 | 0.53 | 98.02 |
| Total |  |  |  | 98.02 |

**XOC0004** ud PATE ACERO LISO FORRADO POLIPROPILENO (25/01/2002)
21.2 ud × 9.01 (9.55 con costes indirectos) = 202.46
Pate de acero liso forrado de polipropileno antideslizante. Colocado.

| Código | Ud | Descripción | Rendimiento | Precio | Importe |
|---|---|---|---|---|---|
| PX05902 | ud | PATE FORRADO DE POLIPROPILENO (material; 25/01/2002) | 1 | 4.96 | 4.96 |
| O01009 | h | PEÓN | 0.2 | 20.27 | 4.05 |
|  |  | Total |  |  | 9.01 |

| Medición | Uds. | Largo | Ancho | Parcial |
|---|---|---|---|---|
|  | 1 | 40 | 0.53 | 21.20 |
| Total |  |  |  | 21.2 |

**U0641-05** m² TAPA CHAPA ESTRIADA E= 5 MM. (25/01/2002)
0.61 m² × 101.47 (107.56 con costes indirectos) = 65.61
Tapa de chapa estriada galvanizada de e= 5 mm. incluso cerco, bisagras, pintura al esmalte sintético con dos manos de acabado y cierre de seguridad. Colocada y terminada.

| Código | Ud | Descripción | Rendimiento | Precio | Importe |
|---|---|---|---|---|---|
| PU05995 | m² | TAPA DE CHAPA ESTRIADA GALVANIZADA E= 5 MM. (material; 25/01/2002) | 1 | 91.95 | 91.95 |
| PU34028 | l | Disolvente (p.o.) (material) | 0.118 | 1.01 | 0.12 |
| PU10507 | kg | IMPRIMACIÓN PARA GALVANIZADO (material; 27/02/2020) | 0.2 | 1.37 | 0.27 |
| PU10620 | kg | ESMÁLTE SINTÉTICO (material; 25/01/2002) | 0.5 | 5.29 | 2.65 |
| O01004 | h | OFICIAL ESPECIALISTA | 0.15 | 22.96 | 3.44 |
| O01009 | h | PEÓN | 0.15 | 20.27 | 3.04 |
|  |  | Total |  |  | 101.47 |

| Medición | Uds. | Largo | Ancho | Parcial |
|---|---|---|---|---|
| Según Med Aux | 1 | 1.15 | 0.53 | 0.61 |
| Total |  |  |  | 0.61 |

**XED0002** m² CELOSIA FIJA DE LAMAS (25/01/2002)
0.38 m² × 95.44 (101.17 con costes indirectos) = 38.44
Celosía fija de lamas fijas, de acero galvanizado con plegadura sencilla en los bordes, incluso soportes, anclajes, colocación, pintura al esmalte sintético con dos manos de acabado y sellado de juntas. terminado.

| Código | Ud | Descripción | Rendimiento | Precio | Importe |
|---|---|---|---|---|---|
| PXED002 | m² | CELOSÍA FIJA DE LAMAS FIJAS DE ACERO (material; 25/01/2002) | 1 | 52.21 | 52.21 |
| O01018 | h | CUADRILLA B | 1 | 43.23 | 43.23 |
|  |  | Total |  |  | 95.44 |

| Medición | Uds. | Largo | Ancho | Parcial |
|---|---|---|---|---|
| Según Med Aux | 1 | 0.72 | 0.53 | 0.38 |
| Total |  |  |  | 0.38 |

**XOC0006** m² EMPARRILLADO METALICO ELECTROFUNDIDO 30 X 2MM. CUADR. 34 X 38MM (13/03/2020)
39.08 m² × 39.51 (41.88 con costes indirectos) = 1636.67
Celosía metálica electrosoldada tipo tramex de acero galvanizado, formada por pletina acero 30x2 mm, en cuadricula de 34x38 mm separador cuadrado entregirado, con uniones electrosoldadas, incluso elementos auxiliares de apoyo. (6,3 KN/m2 luz libre 1140 mm). Totalmente instalada.

| Código | Ud | Descripción | Rendimiento | Precio | Importe |
|---|---|---|---|---|---|
| PX35020 | m² | ENREJADO TRAMEX 34X38. Aº GALVANIZADO 30X2MM. (material; 13/03/2020) | 1 | 35.46 | 35.46 |
| O01009 | h | PEÓN | 0.2 | 20.27 | 4.05 |
|  |  | Total |  |  | 39.51 |

| Medición | Uds. | Largo | Ancho | Parcial |
|---|---|---|---|---|
| Según med. auxiliar | 1 | 73.74 | 0.53 | 39.08 |
| Total |  |  |  | 39.08 |

**U3113010** ud APOYO METÁLICO, PLACA 0,5X0,5 M
27.56 ud × 31.86 (33.77 con costes indirectos) = 930.70
Ejecución de apoyo metálico formado por placa de acero S275JR, de dimensiones 0,5x0,5 m aprox. y de 7 mm de espesor, con geometría que permita el asiendo de la tubería de DN 600 mm, con alas de 8 cm de ancho y 7 mm de espesor, según la Instrucción de Acero Estructural (EAE), incluyendo anclaje e imprimación con pintura anticorrosión. Medida la unidad completamente instalada.

| Código | Ud | Descripción | Rendimiento | Precio | Importe |
|---|---|---|---|---|---|
| O01004 | h | OFICIAL ESPECIALISTA | 0.152 | 22.96 | 3.49 |
| PUT30SE0015 | ud | APOYO METÁLICO, PLACA 0,5X0,5 M (material; 01/03/2022) | 1 | 26.85 | 26.85 |
| %001 | % | MEDIOS AUXILIARES...(S/TOTAL) (01/03/2022) | 5 % | 30.34 | 1.52 |
|  |  | Total |  |  | 31.86 |

| Medición | Uds. | Largo | Ancho | Parcial |
|---|---|---|---|---|
| Según Med AUx | 1 | 52 | 0.53 | 27.56 |
| Total |  |  |  | 27.56 |

**U3113005** ud PERNOS ANCLAJES
6.36 ud × 1.22 (1.29 con costes indirectos) = 8.20
Pernos de acero B500S. Medida la cantidad utilizada.

| Código | Ud | Descripción | Rendimiento | Precio | Importe |
|---|---|---|---|---|---|
| O01009 | h | PEÓN | 0.008 | 20.27 | 0.16 |
| PUTN030205 | ud | PERNOS ANCLAJE ACERO B500S (material; 01/03/2022) | 1 | 1 | 1.00 |
| %0500 | % | MEDIOS AUXILIARES | 5 % | 1.16 | 0.06 |
|  |  | Total |  |  | 1.22 |

| Medición | Uds. | Largo | Ancho | Parcial |
|---|---|---|---|---|
| Según Med AUx | 1 | 12 | 0.53 | 6.36 |
| Total |  |  |  | 6.36 |

**XED0038** m BARANDILLA DE ACERO INOXIDABLE
3.66 m × 237.16 (251.39 con costes indirectos) = 920.09
Barandilla de acero inoxidable AISI 304 de 100 cm de altura, compuesta de pasamanos de 50 mm de diámetro sujeto a montantes verticales de 40x40 mm dispuestos cada 120 cm y entrepaño de 3 barrotes macizos horizontales de 12 mm de diámetro soldados a los montantes. Incluso pletinas para fijación mediante atornillado en obra de fábrica con tacos de nylon y tornillos de acero. Elaborada en taller y montada en obra. Totalmente terminada

| Código | Ud | Descripción | Rendimiento | Precio | Importe |
|---|---|---|---|---|---|
| PXED038 | m | Barandilla de acero inoxidable AISI 304 de 100 cm de altura, compuesta de pasamanos de 50 mm de diámetro sujeto a montantes verticales de 40x40 mm dispuestos cada 120 cm y entrepaño de 3 barrotes macizos horizontales de 12 mm de diámetro soldados a los montantes, para una escalera recta de un tramo, con anclaje mecánico con taco de nylon y tornillo de acero inoxidable AISI 316, de cabeza avellanada. (material; 28/04/2022) | 1 | 219.6 | 219.60 |
| O01004 | h | OFICIAL ESPECIALISTA | 0.5 | 22.96 | 11.48 |
| O01009 | h | PEÓN | 0.3 | 20.27 | 6.08 |
|  |  | Total |  |  | 237.16 |

| Medición | Uds. | Largo | Ancho | Parcial |
|---|---|---|---|---|
| Según Med AUx | 1 | 6.9 | 0.53 | 3.66 |
| Total |  |  |  | 3.66 |

##### 01.01.04.02 ARQUETA DE CORTE Y DERIVACIÓN (25/01/2002)
Importe: 337894.51

**UI02003-01** m³ EXCAVACIÓN EN EMPLAZAMIENTO
3368.42 m³ × 13.12 (13.91 con costes indirectos) = 46854.72

| Medición | Uds. | Largo | Ancho | Parcial |
|---|---|---|---|---|
| Según Med Aux |  |  |  |  |
| Corte | 1 | 4270.65 | 0.53 | 2263.44 |
| Corte y Derivación | 1 | 1479.56 | 0.53 | 784.17 |
| Registro hinca | 1 | 158.32 | 0.53 | 83.91 |
| Resgistro Derivación Eje 7 | 1 | 118.45 |  | 118.45 |
| Registro Conexión TC200-Aspiración | 1 | 118.45 |  | 118.45 |
| Total |  |  |  | 3368.42 |

**XI04019-01** m³ RELLENO MECÁNICO LOCALIZADO, 98% PM
1785.66 m³ × 8.35 (8.85 con costes indirectos) = 15803.09

| Medición | Uds. | Largo | Ancho | Parcial |
|---|---|---|---|---|
| Según med. auxiliar |  |  |  |  |
| Corte | 1 | 2220.13 | 0.53 | 1176.67 |
| Corte y Derivación | 1 | 744.5 | 0.53 | 394.59 |
| Registro hinca | 1 | 86.94 | 0.53 | 46.08 |
| Resgistro Derivación Eje 7 | 1 | 84.16 |  | 84.16 |
| Registro Conexión TC200-Aspiración | 1 | 84.16 |  | 84.16 |
| Total |  |  |  | 1785.66 |

**UI14009** m³ HORMIGÓN EN MASA HM-20/B/20/X0
233.54 m³ × 70.92 (75.18 con costes indirectos) = 17557.54

| Medición | Uds. | Largo | Ancho | Parcial |
|---|---|---|---|---|
| Segun Med Aux |  |  |  |  |
| Corte | 1 | 56.15 | 0.53 | 29.76 |
| Corte y Derivación | 1 | 13.59 | 0.53 | 7.20 |
| Registro hinca | 1 | 1.73 | 0.53 | 0.92 |
| Corte | 1 | 283.73 | 0.53 | 150.38 |
| Corte y Derivación | 1 | 83.35 | 0.53 | 44.18 |
| Resgistro Derivación Eje 7 | 1 | 0.55 |  | 0.55 |
| Registro Conexión TC200-Aspiración | 1 | 0.55 |  | 0.55 |
| Total |  |  |  | 233.54 |

**UI14013_HA25** m³ HORMIGÓN PARA ARMAR HA-25/SPB/20-15/XC1-3, PLANTA
516.29 m³ × 82.77 (87.74 con costes indirectos) = 45299.28

| Medición | Uds. | Largo | Ancho | Parcial |
|---|---|---|---|---|
| Segun Med Aux |  |  |  |  |
| Corte | 1 | 717.33 | 0.53 | 380.18 |
| Corte y Derivación | 1 | 133.82 | 0.53 | 70.92 |
| Registro hinca | 1 | 40.43 | 0.53 | 21.43 |
| Resgistro Derivación Eje 7 | 1 | 21.88 |  | 21.88 |
| Registro Conexión TC200-Aspiración | 1 | 21.88 |  | 21.88 |
| Total |  |  |  | 516.29 |

**XI15004** kg ACERO CORRUGADO, B-500S/SD, COLOCADO
62932.66 kg × 1.24 (1.31 con costes indirectos) = 82441.78

| Medición | Uds. | Largo | Ancho | Parcial |
|---|---|---|---|---|
| Segun Med Aux |  |  |  |  |
| Corte | 1 | 87823.89 | 0.53 | 46546.66 |
| Corte y Derivación | 1 | 14480.73 | 0.53 | 7674.79 |
| Registro hinca | 1 | 4497.79 | 0.53 | 2383.83 |
| Resgistro Derivación Eje 7 | 1 | 3163.69 |  | 3163.69 |
| Registro Conexión TC200-Aspiración | 1 | 3163.69 |  | 3163.69 |
| Total |  |  |  | 62932.66 |

**XI16007** m² ENCOFRADO Y DESENCOFRADO MUROS, 1,5 < H <= 3 M, VISTOS
2215.84 m² × 30.1 (31.91 con costes indirectos) = 70707.45

| Medición | Uds. | Largo | Ancho | Parcial |
|---|---|---|---|---|
| Segun Med Aux |  |  |  |  |
| Corte | 1 | 1310.56 | 0.53 | 694.60 |
|  | 1 | 1785.04 | 0.53 | 946.07 |
| Corte y Derivación | 1 | 243.15 | 0.53 | 128.87 |
|  | 1 | 275.8 | 0.53 | 146.17 |
| Registro hinca | 1 | 62.26 | 0.53 | 33.00 |
|  | 1 | 74.82 | 0.53 | 39.65 |
| Resgistro Derivación Eje 7 | 1 | 52.07 |  | 52.07 |
|  | 1 | 61.67 |  | 61.67 |
| Registro Conexión TC200-Aspiración | 1 | 52.07 |  | 52.07 |
|  | 1 | 61.67 |  | 61.67 |
| Total |  |  |  | 2215.84 |

**U0681-01** m³ CIMBRA
719.59 m³ × 9.8 (10.39 con costes indirectos) = 7476.54

| Medición | Uds. | Largo | Ancho | Parcial |
|---|---|---|---|---|
| Según Med AUx |  |  |  |  |
| Corte | 1 | 1343.41 | 0.53 | 712.01 |
| Corte y Derivación | 1 | 14.31 | 0.53 | 7.58 |
| Total |  |  |  | 719.59 |

**XOC0003** m² IMPERMEABILIZACIÓN BITUMINOSA DE PARAMENTOS
670.73 m² × 8.29 (8.79 con costes indirectos) = 5895.72

| Medición | Uds. | Largo | Ancho | Parcial |
|---|---|---|---|---|
| Segun Med Aux |  |  |  |  |
| Corte | 1 | 899.85 | 0.53 | 476.92 |
| Corte y Derivación | 1 | 150.68 | 0.53 | 79.86 |
| Registro hinca | 1 | 47.22 | 0.53 | 25.03 |
| Resgistro Derivación Eje 7 | 1 | 44.46 |  | 44.46 |
| Registro Conexión TC200-Aspiración | 1 | 44.46 |  | 44.46 |
| Total |  |  |  | 670.73 |

**XOC0004** ud PATE ACERO LISO FORRADO POLIPROPILENO
220.15 ud × 9.01 (9.55 con costes indirectos) = 2102.43

| Medición | Uds. | Largo | Ancho | Parcial |
|---|---|---|---|---|
| Segun Med Aux |  |  |  |  |
| Corte | 1 | 285 | 0.53 | 151.05 |
| Corte y Derivación | 1 | 60 | 0.53 | 31.80 |
| Registro hinca | 1 | 10 | 0.53 | 5.30 |
| Resgistro Derivación Eje 7 | 1 | 16 |  | 16.00 |
| Registro Conexión TC200-Aspiración | 1 | 16 |  | 16.00 |
| Total |  |  |  | 220.15 |

**U0641-05** m² TAPA CHAPA ESTRIADA E= 5 MM.
9.12 m² × 101.47 (107.56 con costes indirectos) = 980.95

| Medición | Uds. | Largo | Ancho | Parcial |
|---|---|---|---|---|
| Segun Mediciones Auxiliares |  |  |  |  |
| Corte | 1 | 13.85 | 0.53 | 7.34 |
| Corte y Derivación | 1 | 1.54 | 0.53 | 0.82 |
| Registro hinca | 1 | 0.38 | 0.53 | 0.20 |
| Resgistro Derivación Eje 7 | 1 | 0.38 |  | 0.38 |
| Registro Conexión TC200-Aspiración | 1 | 0.38 |  | 0.38 |
| Total |  |  |  | 9.12 |

**XED0002** m² CELOSIA FIJA DE LAMAS
1.25 m² × 95.44 (101.17 con costes indirectos) = 126.46

| Medición | Uds. | Largo | Ancho | Parcial |
|---|---|---|---|---|
| Segun Med Aux |  |  |  |  |
| Corte | 1 | 1.44 | 0.53 | 0.76 |
| Corte y Derivación | 1 | 0.36 | 0.53 | 0.19 |
| Registro hinca | 1 | 0.12 | 0.53 | 0.06 |
| Resgistro Derivación Eje 7 | 1 | 0.12 |  | 0.12 |
| Registro Conexión TC200-Aspiración | 1 | 0.12 |  | 0.12 |
| Total |  |  |  | 1.25 |

**XOC0006** m² EMPARRILLADO METALICO ELECTROFUNDIDO 30 X 2MM. CUADR. 34 X 38MM
146.94 m² × 39.51 (41.88 con costes indirectos) = 6153.85

| Medición | Uds. | Largo | Ancho | Parcial |
|---|---|---|---|---|
| Segun Med Aux |  |  |  |  |
| Corte | 1 | 189.02 | 0.53 | 100.18 |
| Corte y Derivación | 1 | 88.22 | 0.53 | 46.76 |
| Total |  |  |  | 146.94 |

**U3113010** ud APOYO METÁLICO, PLACA 0,5X0,5 M
112.36 ud × 31.86 (33.77 con costes indirectos) = 3794.40

| Medición | Uds. | Largo | Ancho | Parcial |
|---|---|---|---|---|
| Según Med AUx |  |  |  |  |
| Corte | 1 | 120 | 0.53 | 63.60 |
| Corte y Derivación | 1 | 92 | 0.53 | 48.76 |
| Total |  |  |  | 112.36 |

**U3113005** ud PERNOS ANCLAJES
75.26 ud × 1.22 (1.29 con costes indirectos) = 97.09

| Medición | Uds. | Largo | Ancho | Parcial |
|---|---|---|---|---|
| Según Med AUx |  |  |  |  |
| Corte | 1 | 96 | 0.53 | 50.88 |
| Corte y Derivación | 1 | 46 | 0.53 | 24.38 |
| Total |  |  |  | 75.26 |

**UB01071** m PERFIL ACERO LAMINADO L-120.15 MM - 26,60 KG/M
355.86 m × 44.34 (47 con costes indirectos) = 16725.42

| Medición | Uds. | Largo | Ancho | Parcial |
|---|---|---|---|---|
| Según Med AUx |  |  |  |  |
| Corte | 1 | 163.68 | 0.53 | 86.75 |
|  | 1 | 345.66 | 0.53 | 183.20 |
| Corte y Derivación | 1 | 110.1 | 0.53 | 58.35 |
|  | 1 | 52 | 0.53 | 27.56 |
| Total |  |  |  | 355.86 |

**XED0038** m BARANDILLA DE ACERO INOXIDABLE
63.16 m × 237.16 (251.39 con costes indirectos) = 15877.79

| Medición | Uds. | Largo | Ancho | Parcial |
|---|---|---|---|---|
| Segun Med Aux |  |  |  |  |
| Corte | 1 | 60.66 | 0.53 | 32.15 |
| Corte y Derivación | 1 | 58.5 | 0.53 | 31.01 |
| Total |  |  |  | 63.16 |

##### 01.01.04.03 ARQUETA DE DESAGÜE (25/01/2002)
Importe: 128510.35

**UI02003-01** m³ EXCAVACIÓN EN EMPLAZAMIENTO
945.42 m³ × 13.12 (13.91 con costes indirectos) = 13150.79

| Medición | Uds. | Largo | Ancho | Parcial |
|---|---|---|---|---|
| Según mediciones Aux | 1 | 1783.81 | 0.53 | 945.42 |
| Total |  |  |  | 945.42 |

**XI04019-01** m³ RELLENO MECÁNICO LOCALIZADO, 98% PM
612.52 m³ × 8.35 (8.85 con costes indirectos) = 5420.80

| Medición | Uds. | Largo | Ancho | Parcial |
|---|---|---|---|---|
| Según med. auxiliar | 1 | 1155.7 | 0.53 | 612.52 |
| Total |  |  |  | 612.52 |

**UI14009** m³ HORMIGÓN EN MASA HM-20/B/20/X0
12.75 m³ × 70.92 (75.18 con costes indirectos) = 958.55

| Medición | Uds. | Largo | Ancho | Parcial |
|---|---|---|---|---|
| Según mediciones Aux | 1 | 24.05 | 0.53 | 12.75 |
| Total |  |  |  | 12.75 |

**UI14013_HA25** m³ HORMIGÓN PARA ARMAR HA-25/SPB/20-15/XC1-3, PLANTA
312.37 m³ × 82.77 (87.74 con costes indirectos) = 27407.34

| Medición | Uds. | Largo | Ancho | Parcial |
|---|---|---|---|---|
| Según med. auxiliar | 1 | 589.37 | 0.53 | 312.37 |
| Total |  |  |  | 312.37 |

**XI15004** kg ACERO CORRUGADO, B-500S/SD, COLOCADO
38706.38 kg × 1.24 (1.31 con costes indirectos) = 50705.36

| Medición | Uds. | Largo | Ancho | Parcial |
|---|---|---|---|---|
| Según med. auxiliar | 1 | 73030.9 | 0.53 | 38706.38 |
| Total |  |  |  | 38706.38 |

**XI16007** m² ENCOFRADO Y DESENCOFRADO MUROS, 1,5 < H <= 3 M, VISTOS
848.35 m² × 30.1 (31.91 con costes indirectos) = 27070.85

| Medición | Uds. | Largo | Ancho | Parcial |
|---|---|---|---|---|
| Según med. auxiliar | 1 | 662.78 | 0.53 | 351.27 |
|  | 1 | 937.88 | 0.53 | 497.08 |
| Total |  |  |  | 848.35 |

**XOC0003** m² IMPERMEABILIZACIÓN BITUMINOSA DE PARAMENTOS
271.49 m² × 8.29 (8.79 con costes indirectos) = 2386.40

| Medición | Uds. | Largo | Ancho | Parcial |
|---|---|---|---|---|
| Según med. auxiliar | 1 | 512.25 | 0.53 | 271.49 |
| Total |  |  |  | 271.49 |

**XOC0004** ud PATE ACERO LISO FORRADO POLIPROPILENO
75.26 ud × 9.01 (9.55 con costes indirectos) = 718.73

| Medición | Uds. | Largo | Ancho | Parcial |
|---|---|---|---|---|
| Según Mediciones Aux. | 1 | 142 | 0.53 | 75.26 |
| Total |  |  |  | 75.26 |

**XED0002** m² CELOSIA FIJA DE LAMAS
0.76 m² × 95.44 (101.17 con costes indirectos) = 76.89

| Medición | Uds. | Largo | Ancho | Parcial |
|---|---|---|---|---|
| Según Med Aux | 1 | 1.44 | 0.53 | 0.76 |
| Total |  |  |  | 0.76 |

**U0641-05** m² TAPA CHAPA ESTRIADA E= 5 MM.
4.89 m² × 101.47 (107.56 con costes indirectos) = 525.97

| Medición | Uds. | Largo | Ancho | Parcial |
|---|---|---|---|---|
| Según Med Aux | 1 | 9.23 | 0.53 | 4.89 |
| Total |  |  |  | 4.89 |

**UI21007** m³ ESCOLLERA ROCA, TAMAÑO 30 A 60 CM
1.9 m³ × 44.03 (46.67 con costes indirectos) = 88.67

| Medición | Uds. | Largo | Ancho | Alto | Parcial |
|---|---|---|---|---|---|
| Refuerzo escollera salida desague |  |  |  |  |  |
| D3 | 0.53 | 2.1 | 1.7 | 0.5 | 0.95 |
| D4 | 0.53 | 2.1 | 1.7 | 0.5 | 0.95 |
| Total |  |  |  |  | 1.9 |

##### 01.01.04.04 ARQUETA DE VENTOSAS (25/01/2002)
Importe: 210019.95

**UI02003-01** m³ EXCAVACIÓN EN EMPLAZAMIENTO
1681.45 m³ × 13.12 (13.91 con costes indirectos) = 23388.97

| Medición | Uds. | Largo | Ancho | Parcial |
|---|---|---|---|---|
| Según mediciones Aux | 1 | 2880.5 | 0.53 | 1526.67 |
| V24R | 1 | 154.78 |  | 154.78 |
| Total |  |  |  | 1681.45 |

**XI04019-01** m³ RELLENO MECÁNICO LOCALIZADO, 98% PM
926.78 m³ × 8.35 (8.85 con costes indirectos) = 8202.00

| Medición | Uds. | Largo | Ancho | Parcial |
|---|---|---|---|---|
| Según med. auxiliar | 1 | 1569.81 | 0.53 | 832.00 |
| V24R | 1 | 94.78 |  | 94.78 |
| Total |  |  |  | 926.78 |

**UI14009** m³ HORMIGÓN EN MASA HM-20/B/20/X0
22.92 m³ × 70.92 (75.18 con costes indirectos) = 1723.13

| Medición | Uds. | Largo | Ancho | Parcial |
|---|---|---|---|---|
| Según mediciones Aux | 1 | 41.18 | 0.53 | 21.83 |
| V24R | 1 | 1.09 |  | 1.09 |
| Total |  |  |  | 22.92 |

**UI14013_HA25** m³ HORMIGÓN PARA ARMAR HA-25/SPB/20-15/XC1-3, PLANTA
506.18 m³ × 82.77 (87.74 con costes indirectos) = 44412.23

| Medición | Uds. | Largo | Ancho | Parcial |
|---|---|---|---|---|
| Según med. auxiliar | 1 | 886.08 | 0.53 | 469.62 |
| V24R | 1 | 36.56 |  | 36.56 |
| Total |  |  |  | 506.18 |

**XI15004** kg ACERO CORRUGADO, B-500S/SD, COLOCADO
54772.27 kg × 1.24 (1.31 con costes indirectos) = 71751.67

| Medición | Uds. | Largo | Ancho | Parcial |
|---|---|---|---|---|
| Según med. auxiliar | 1 | 96400.46 | 0.53 | 51092.24 |
| V24R | 1 | 3680.03 |  | 3680.03 |
| Total |  |  |  | 54772.27 |

**XI16007** m² ENCOFRADO Y DESENCOFRADO MUROS, 1,5 < H <= 3 M, VISTOS
1691.63 m² × 30.1 (31.91 con costes indirectos) = 53979.91

| Medición | Uds. | Largo | Ancho | Parcial |
|---|---|---|---|---|
| Según med. auxiliar | 1 | 1262.46 | 0.53 | 669.10 |
|  | 1 | 1681.28 | 0.53 | 891.08 |
| V24R | 1 | 65.59 |  | 65.59 |
|  | 1 | 65.86 |  | 65.86 |
| Total |  |  |  | 1691.63 |

**XOC0003** m² IMPERMEABILIZACIÓN BITUMINOSA DE PARAMENTOS
533.96 m² × 8.29 (8.79 con costes indirectos) = 4693.51

| Medición | Uds. | Largo | Ancho | Parcial |
|---|---|---|---|---|
| Según med. auxiliar | 1 | 908.75 | 0.53 | 481.64 |
| V24R | 1 | 52.32 |  | 52.32 |
| Total |  |  |  | 533.96 |

**XOC0004** ud PATE ACERO LISO FORRADO POLIPROPILENO
118.71 ud × 9.01 (9.55 con costes indirectos) = 1133.68

| Medición | Uds. | Largo | Ancho | Parcial |
|---|---|---|---|---|
| Según Mediciones Aux. | 1 | 207 | 0.53 | 109.71 |
| V24R | 1 | 9 |  | 9.00 |
| Total |  |  |  | 118.71 |

**XED0002** m² CELOSIA FIJA DE LAMAS
1.65 m² × 95.44 (101.17 con costes indirectos) = 166.93

| Medición | Uds. | Largo | Ancho | Parcial |
|---|---|---|---|---|
| Según Med Aux | 1 | 2.88 | 0.53 | 1.53 |
| V24R | 1 | 0.12 |  | 0.12 |
| Total |  |  |  | 1.65 |

**U0641-05** m² TAPA CHAPA ESTRIADA E= 5 MM.
5.28 m² × 101.47 (107.56 con costes indirectos) = 567.92

| Medición | Uds. | Largo | Ancho | Parcial |
|---|---|---|---|---|
| Según Med Aux | 1 | 9.24 | 0.53 | 4.90 |
| V24R | 1 | 0.38 |  | 0.38 |
| Total |  |  |  | 5.28 |

##### 01.01.04.05 ARQUETA DE VENTOSA- DESAGÜE (25/01/2002)
Importe: 252912.74

**UI04007** m² DESBROCE Y LIMPIEZA
164.06 m² × 0.35 (0.37 con costes indirectos) = 60.70

| Medición | Uds. | Largo | Ancho | Parcial |
|---|---|---|---|---|
| DV1 | 0.53 | 7.1 | 1.7 | 6.40 |
| DV2 | 0.53 | 10 | 1.7 | 9.01 |
| DV3 | 0.53 | 6 | 1.7 | 5.41 |
| DV4 | 0.53 | 11 | 1.7 | 9.91 |
| DV5 | 0.53 | 47.5 | 1.5 | 37.76 |
| DV6 | 0.53 | 14.1 | 1.5 | 11.21 |
| DV7 | 0.53 | 7.1 | 1.5 | 5.64 |
| DV8 | 0.53 | 2.5 | 1.5 | 1.99 |
| DV9 | 0.53 | 6 | 1.5 | 4.77 |
| DV10 |  |  |  |  |
| DV 11 | 0.53 | 43.75 | 1.5 | 34.78 |
| DV12 | 0.53 | 7.3 | 1 | 3.87 |
| DV13 | 0.53 | 15.15 | 1 | 8.03 |
| DV14 | 0.53 | 7 | 1 | 3.71 |
| DV15 | 0.53 | 40.7 | 1 | 21.57 |
| Total |  |  |  | 164.06 |

**UI02003-01** m³ EXCAVACIÓN EN EMPLAZAMIENTO
1617.88 m³ × 13.12 (13.91 con costes indirectos) = 22504.71

| Medición | Uds. | Largo | Ancho | Parcial |
|---|---|---|---|---|
| Según mediciones Aux | 1 | 3052.6 | 0.53 | 1617.88 |
| Total |  |  |  | 1617.88 |

**XI04019-01** m³ RELLENO MECÁNICO LOCALIZADO, 98% PM
1049.95 m³ × 8.35 (8.85 con costes indirectos) = 9292.06

| Medición | Uds. | Largo | Ancho | Parcial |
|---|---|---|---|---|
| Según med. auxiliar | 1 | 1981.04 | 0.53 | 1049.95 |
| Total |  |  |  | 1049.95 |

**UI14009** m³ HORMIGÓN EN MASA HM-20/B/20/X0
21.57 m³ × 70.92 (75.18 con costes indirectos) = 1621.63

| Medición | Uds. | Largo | Ancho | Parcial |
|---|---|---|---|---|
| Según mediciones Aux | 1 | 40.7 | 0.53 | 21.57 |
| Total |  |  |  | 21.57 |

**UI14013_HA25** m³ HORMIGÓN PARA ARMAR HA-25/SPB/20-15/XC1-3, PLANTA
561.93 m³ × 82.77 (87.74 con costes indirectos) = 49303.74

| Medición | Uds. | Largo | Ancho | Parcial |
|---|---|---|---|---|
| Según med. auxiliar | 1 | 1060.25 | 0.53 | 561.93 |
| Total |  |  |  | 561.93 |

**XI15004** kg ACERO CORRUGADO, B-500S/SD, COLOCADO
68708.64 kg × 1.24 (1.31 con costes indirectos) = 90008.32

| Medición | Uds. | Largo | Ancho | Parcial |
|---|---|---|---|---|
| Según med. auxiliar | 1 | 129638.94 | 0.53 | 68708.64 |
| Total |  |  |  | 68708.64 |

**XI16007** m² ENCOFRADO Y DESENCOFRADO MUROS, 1,5 < H <= 3 M, VISTOS
1829.05 m² × 30.1 (31.91 con costes indirectos) = 58364.99

| Medición | Uds. | Largo | Ancho | Parcial |
|---|---|---|---|---|
| Según med. auxiliar | 1 | 1566.08 | 0.53 | 830.02 |
|  | 1 | 1884.97 | 0.53 | 999.03 |
| Total |  |  |  | 1829.05 |

**XOC0003** m² IMPERMEABILIZACIÓN BITUMINOSA DE PARAMENTOS
614.21 m² × 8.29 (8.79 con costes indirectos) = 5398.91

| Medición | Uds. | Largo | Ancho | Parcial |
|---|---|---|---|---|
| Según med. auxiliar | 1 | 1158.88 | 0.53 | 614.21 |
| Total |  |  |  | 614.21 |

**XED0002** m² CELOSIA FIJA DE LAMAS
0.95 m² × 95.44 (101.17 con costes indirectos) = 96.11

| Medición | Uds. | Largo | Ancho | Parcial |
|---|---|---|---|---|
| Según Med Aux | 1 | 1.8 | 0.53 | 0.95 |
| Total |  |  |  | 0.95 |

**U0641-05** m² TAPA CHAPA ESTRIADA E= 5 MM.
6.12 m² × 101.47 (107.56 con costes indirectos) = 658.27

| Medición | Uds. | Largo | Ancho | Parcial |
|---|---|---|---|---|
| Según Med Aux | 1 | 11.55 | 0.53 | 6.12 |
| Total |  |  |  | 6.12 |

**XOC0004** ud PATE ACERO LISO FORRADO POLIPROPILENO
203.52 ud × 9.01 (9.55 con costes indirectos) = 1943.62

| Medición | Uds. | Largo | Ancho | Parcial |
|---|---|---|---|---|
| Según Mediciones Aux. | 1 | 384 | 0.53 | 203.52 |
| Total |  |  |  | 203.52 |

**UA01004** m³ EXCAVACIÓN MECÁNICA ZANJA TUBERÍAS, TERRENO TRÁNSITO
488.71 m³ × 4.33 (4.59 con costes indirectos) = 2243.18

| Medición | Uds. | Largo | Ancho | Alto | Parcial |
|---|---|---|---|---|---|
| DV1 | 0.53 | 7.1 | 1.7 | 2 | 12.79 |
| DV2 | 0.53 | 10 | 1.7 | 2 | 18.02 |
| DV3 | 0.53 | 6 | 1.7 | 2 | 10.81 |
| DV4 | 0.53 | 11 | 1.7 | 2 | 19.82 |
| DV5 | 0.53 | 47.5 | 1.5 | 2 | 75.53 |
| DV6 | 0.53 | 14.1 | 1.5 | 2 | 22.42 |
| DV7 | 0.53 | 7.1 | 1.5 | 2 | 11.29 |
| DV8 | 0.53 | 2.5 | 1.5 | 2 | 3.98 |
| DV9 | 0.53 | 6 | 1.5 | 2 | 9.54 |
| DV10 |  |  |  |  |  |
| DV 11 | 0.53 | 43.75 | 1.5 | 2 | 69.56 |
| DV12 | 0.53 | 7.3 | 1 | 2 | 7.74 |
| DV13 | 0.53 | 15.15 | 1 | 22 | 176.65 |
| DV14 | 0.53 | 7 | 1 | 2 | 7.42 |
| DV15 | 0.53 | 40.7 | 1 | 2 | 43.14 |
| Total |  |  |  |  | 488.71 |

**UA01006** m³ EJECUCIÓN CAMA TUBERÍAS
32.8 m³ × 23.98 (25.42 con costes indirectos) = 833.78

| Medición | Uds. | Largo | Ancho | Alto | Parcial |
|---|---|---|---|---|---|
| DV1 | 0.53 | 7.1 | 1.7 | 0.2 | 1.28 |
| DV2 | 0.53 | 10 | 1.7 | 0.2 | 1.80 |
| DV3 | 0.53 | 6 | 1.7 | 0.2 | 1.08 |
| DV4 | 0.53 | 11 | 1.7 | 0.2 | 1.98 |
| DV5 | 0.53 | 47.5 | 1.5 | 0.2 | 7.55 |
| DV6 | 0.53 | 14.1 | 1.5 | 0.2 | 2.24 |
| DV7 | 0.53 | 7.1 | 1.5 | 0.2 | 1.13 |
| DV8 | 0.53 | 2.5 | 1.5 | 0.2 | 0.40 |
| DV9 | 0.53 | 6 | 1.5 | 0.2 | 0.95 |
| DV10 |  |  |  |  |  |
| DV 11 | 0.53 | 43.75 | 1.5 | 0.2 | 6.96 |
| DV12 | 0.53 | 7.3 | 1 | 0.2 | 0.77 |
| DV13 | 0.53 | 15.15 | 1 | 0.2 | 1.61 |
| DV14 | 0.53 | 7 | 1 | 0.2 | 0.74 |
| DV15 | 0.53 | 40.7 | 1 | 0.2 | 4.31 |
| Total |  |  |  |  | 32.8 |

**UA01019** m³ RELLENO,COMPACTADO MECÁNICO ZANJAS,MATERIAL SELECCIONADO
213.27 m³ × 8.95 (9.49 con costes indirectos) = 2023.93

| Medición | Uds. | Largo | Ancho | Alto | Parcial |
|---|---|---|---|---|---|
| DV1 | 0.53 | 7.1 | 1.7 | 1.3 | 8.32 |
| DV2 | 0.53 | 10 | 1.7 | 1.3 | 11.71 |
| DV3 | 0.53 | 6 | 1.7 | 1.3 | 7.03 |
| DV4 | 0.53 | 11 | 1.7 | 1.3 | 12.88 |
| DV5 | 0.53 | 47.5 | 1.5 | 1.3 | 49.09 |
| DV6 | 0.53 | 14.1 | 1.5 | 1.3 | 14.57 |
| DV7 | 0.53 | 7.1 | 1.5 | 1.3 | 7.34 |
| DV8 | 0.53 | 2.5 | 1.5 | 1.3 | 2.58 |
| DV9 | 0.53 | 6 | 1.5 | 1.3 | 6.20 |
| DV10 |  |  |  |  |  |
| DV 11 | 0.53 | 43.75 | 1.5 | 1.3 | 45.22 |
| DV12 | 0.53 | 7.3 | 1 | 1.3 | 5.03 |
| DV13 | 0.53 | 15.15 | 1 | 1.3 | 10.44 |
| DV14 | 0.53 | 7 | 1 | 1.3 | 4.82 |
| DV15 | 0.53 | 40.7 | 1 | 1.3 | 28.04 |
| Total |  |  |  |  | 213.27 |

**A07016** m TUBERÍA PVC LISA SANEAMIENTO Ø 315 MM, RIG.4 KN/M², COLOC (01/09/2011)
119.36 m × 22.29 (23.63 con costes indirectos) = 2820.48
Tubería lisa de saneamiento de PVC de 315 mm de diámetro nominal y 4 kN/m² de rigidez, unión con junta elástica, incluyendo materiales a pie de obra, montaje, colocación y prueba. No se incluye la excavación de la zanja, ni el extendido y relleno de la tierra procedente de la misma. Todo ello y otras operaciones si las hubiese, se valorará aparte según las necesidades del proyecto.

| Código | Ud | Descripción | Rendimiento | Precio | Importe |
|---|---|---|---|---|---|
| P17018 | m | TUBO PVC LISO SANEAMIENTO JUNTA ELÁSTICA Ø 315 MM RIG.4 KN/M² (P (material) | 1 | 13.55 | 13.55 |
| O01035 | h | CUADRILLA DE COLOCACIÓN DE TUBERÍAS | 0.071 | 64.56 | 4.58 |
| M01020 | h | CAMIÓN VOLQUETE GRÚA 101/130 CV | 0.057 | 32.55 | 1.86 |
| P22025 | m | PRUEBA ESTANQUEIDAD TUBERÍA BAJA PRESIÓN/SANEAMIENTO 300<=Ø<=400 (material; 01/09/2011) | 1 | 2.3 | 2.30 |
|  |  | Total |  |  | 22.29 |

| Medición | Uds. | Largo | Ancho | Parcial |
|---|---|---|---|---|
| DV1 | 1 | 7.1 | 0.53 | 3.76 |
| DV2 | 1 | 10 | 0.53 | 5.30 |
| DV3 | 1 | 6 | 0.53 | 3.18 |
| DV4 | 1 | 11 | 0.53 | 5.83 |
| DV5 | 1 | 47.5 | 0.53 | 25.18 |
| DV6 | 1 | 14.1 | 0.53 | 7.47 |
| DV7 | 1 | 7.1 | 0.53 | 3.76 |
| DV8 | 1 | 2.5 | 0.53 | 1.33 |
| DV9 | 1 | 6 | 0.53 | 3.18 |
| DV10 |  |  |  |  |
| DV 11 | 1 | 43.75 | 0.53 | 23.19 |
| DV12 | 1 | 7.3 | 0.53 | 3.87 |
| DV13 | 1 | 15.15 | 0.53 | 8.03 |
| DV14 | 1 | 7 | 0.53 | 3.71 |
| DV15 | 1 | 40.7 | 0.53 | 21.57 |
| Total |  |  |  | 119.36 |

**A07018** m TUBERÍA PVC LISA SANEAMIENTO Ø 400 MM, RIG.4 KN/M², COLOC (01/09/2011)
82.18 m × 31.92 (33.84 con costes indirectos) = 2780.97
Tubería lisa de saneamiento de PVC de 400 mm de diámetro nominal y 4 kN/m² de rigidez, unión con junta elástica, incluyendo materiales a pie de obra, montaje, colocación y prueba. No se incluye la excavación de la zanja, ni el extendido y relleno de la tierra procedente de la misma. Todo ello y otras operaciones si las hubiese, se valorará aparte según las necesidades del proyecto.

| Código | Ud | Descripción | Rendimiento | Precio | Importe |
|---|---|---|---|---|---|
| P17019 | m | TUBO PVC LISO SANEAMIENTO JUNTA ELÁSTICA Ø 400 MM RIG.4 KN/M² (P (material) | 1 | 22.63 | 22.63 |
| O01035 | h | CUADRILLA DE COLOCACIÓN DE TUBERÍAS | 0.077 | 64.56 | 4.97 |
| M01020 | h | CAMIÓN VOLQUETE GRÚA 101/130 CV | 0.062 | 32.55 | 2.02 |
| P22025 | m | PRUEBA ESTANQUEIDAD TUBERÍA BAJA PRESIÓN/SANEAMIENTO 300<=Ø<=400 | 1 | 2.3 | 2.30 |
|  |  | Total |  |  | 31.92 |

| Medición | Uds. | Largo | Ancho | Parcial |
|---|---|---|---|---|
| DV1 | 1 | 7.1 | 0.53 | 3.76 |
| DV2 | 1 | 10 | 0.53 | 5.30 |
| DV3 | 1 | 6 | 0.53 | 3.18 |
| DV4 | 1 | 11 | 0.53 | 5.83 |
| DV5 | 1 | 47.5 | 0.53 | 25.18 |
| DV6 | 1 | 14.1 | 0.53 | 7.47 |
| DV7 | 1 | 7.1 | 0.53 | 3.76 |
| DV8 | 1 | 2.5 | 0.53 | 1.33 |
| DV9 | 1 | 6 | 0.53 | 3.18 |
| DV10 |  |  |  |  |
| DV 11 | 1 | 43.75 | 0.53 | 23.19 |
| Total |  |  |  | 82.18 |

**A07014** m TUBERÍA PVC LISA SANEAMIENTO Ø 200 MM, RIG.4 KN/M², COLOC
37.18 m × 10.48 (11.11 con costes indirectos) = 413.07
Tubería lisa de saneamiento de PVC de 200 mm de diámetro nominal y 4 kN/m² de rigidez, unión con junta elástica, incluyendo materiales a pie de obra, montaje, colocación y prueba. No se incluye la excavación de la zanja, ni el extendido y relleno de la tierra procedente de la misma. Todo ello y otras operaciones si las hubiese, se valorará aparte según las necesidades del proyecto.

| Código | Ud | Descripción | Rendimiento | Precio | Importe |
|---|---|---|---|---|---|
| P17016 | m | TUBO PVC LISO SANEAMIENTO JUNTA ELÁSTICA Ø 200 MM RIG.4 KN/M² (P (material) | 1 | 5.78 | 5.78 |
| O01017 | h | CUADRILLA A | 0.04 | 53.9 | 2.16 |
| M01020 | h | CAMIÓN VOLQUETE GRÚA 101/130 CV | 0.032 | 32.55 | 1.04 |
| P22024 | m | PRUEBA ESTANQUEIDAD TUBERÍA BAJA PRESIÓN/SANEAMIENTO 180<Ø< 300 (material) | 1 | 1.5 | 1.50 |
|  |  | Total |  |  | 10.48 |

| Medición | Uds. | Largo | Ancho | Parcial |
|---|---|---|---|---|
| DV12 | 1 | 7.3 | 0.53 | 3.87 |
| DV13 | 1 | 15.15 | 0.53 | 8.03 |
| DV14 | 1 | 7 | 0.53 | 3.71 |
| DV15 | 1 | 40.7 | 0.53 | 21.57 |
| Total |  |  |  | 37.18 |

**UI27025** ud EMBOCADURA CAÑO DOBLE Ø 0,6 M, TERRENO COMPACTO
7.42 ud × 253.17 (268.36 con costes indirectos) = 1991.23
Embocadura para caño doble de hasta 0,6 m de diámetro interior, con dos aletas e imposta, incluida excavación en terreno tipo compacto.

| Código | Ud | Descripción | Rendimiento | Precio | Importe |
|---|---|---|---|---|---|
| UI14009 | m³ | HORMIGÓN EN MASA HM-20/B/20/X0 | 1.449 | 70.92 | 102.76 |
| I03005 | m³ | EXCAVACIÓN MECÁNICA ZANJA, TERRENO COMPACTO | 1.407 | 2.91 | 4.09 |
| I03001 | m³ | EXCAVACIÓN MANUAL ZANJA, TERRENO COMPACTO, P<= 1,3 M | 0.528 | 43.07 | 22.74 |
| I14030 | m³ | PUESTA EN OBRA HORMIGÓN VOLÚMENES AISLADOS < 1 M³ | 0.9167 | 28.38 | 26.02 |
| XI16002 | m² | ENCOFRADO Y DESENCOFRADO MADERA ZAPATAS, VIGAS RIOSTRAS Y ENCEPA | 5.686 | 17.1 | 97.23 |
| I10031 | m³ | EXTENDIDO TIERRAS HASTA 10 M | 2.225 | 0.15 | 0.33 |
|  |  | Total |  |  | 253.17 |

Relación comercial: 000, 279.49, 001, 002, 003, 004, 005, Z0000, Z0100, Z0300, Z0500, Z0600, Z0700, Z1200, Z1900

| Medición | Uds. | Parcial |
|---|---|---|
| DV1 | 0.53 | 0.53 |
| DV2 | 0.53 | 0.53 |
| DV3 | 0.53 | 0.53 |
| DV4 | 0.53 | 0.53 |
| DV5 | 0.53 | 0.53 |
| DV6 | 0.53 | 0.53 |
| DV7 | 0.53 | 0.53 |
| DV8 | 0.53 | 0.53 |
| DV9 | 0.53 | 0.53 |
| DV10 |  |  |
| DV 11 | 0.53 | 0.53 |
| DV12 | 0.53 | 0.53 |
| DV13 | 0.53 | 0.53 |
| DV14 | 0.53 | 0.53 |
| DV15 | 0.53 | 0.53 |
| Total |  | 7.42 |

**UI21007** m³ ESCOLLERA ROCA, TAMAÑO 30 A 60 CM
11.85 m³ × 44.03 (46.67 con costes indirectos) = 553.04

| Medición | Uds. | Largo | Ancho | Alto | Parcial |
|---|---|---|---|---|---|
| DV1 | 0.53 | 2.1 | 1.7 | 0.5 | 0.95 |
| DV2 | 0.53 | 2.1 | 1.7 | 0.5 | 0.95 |
| DV3 | 0.53 | 2.1 | 1.7 | 0.5 | 0.95 |
| DV4 | 0.53 | 2.1 | 1.7 | 0.5 | 0.95 |
| DV5 | 0.53 | 2.1 | 1.5 | 0.5 | 0.83 |
| DV6 | 0.53 | 2.1 | 1.5 | 0.5 | 0.83 |
| DV7 | 0.53 | 2.1 | 1.5 | 0.5 | 0.83 |
| DV8 | 0.53 | 2.1 | 1.5 | 0.5 | 0.83 |
| DV9 | 0.53 | 2.1 | 1.5 | 0.5 | 0.83 |
| DV10 | 0.53 | 2.1 | 1.5 | 0.5 | 0.83 |
| DV 11 | 0.53 | 2.1 | 1.5 | 0.5 | 0.83 |
| DV12 | 0.53 | 2.1 | 1 | 0.5 | 0.56 |
| DV13 | 0.53 | 2.1 | 1 | 0.5 | 0.56 |
| DV14 | 0.53 | 2.1 | 1 | 0.5 | 0.56 |
| DV15 | 0.53 | 2.1 | 1 | 0.5 | 0.56 |
| Total |  |  |  |  | 11.85 |

##### 01.01.04.06 MACIZOS ANCLAJES
Importe: 626186.77

**UI02003-01** m³ EXCAVACIÓN EN EMPLAZAMIENTO
5083.38 m³ × 13.12 (13.91 con costes indirectos) = 70709.82

| Medición | Uds. | Largo | Ancho | Parcial |
|---|---|---|---|---|
| Según mediciones Auxiliares |  |  |  |  |
| Eje 1 Alzado | 1 | 2218.19 | 0.53 | 1175.64 |
| Eje 1 Planta | 1 | 6886.66 | 0.53 | 3649.93 |
| Derivaciones y reductores | 1 | 486.44 | 0.53 | 257.81 |
| Total |  |  |  | 5083.38 |

**XI04019-01** m³ RELLENO MECÁNICO LOCALIZADO, 98% PM
1432.79 m³ × 8.35 (8.85 con costes indirectos) = 12680.19

| Medición | Uds. | Largo | Ancho | Parcial |
|---|---|---|---|---|
| Según mediciones Aux |  |  |  |  |
| Eje 1 Alzado | 1 | 622.43 | 0.53 | 329.89 |
| Eje 1 Planta | 1 | 1940.06 | 0.53 | 1028.23 |
| Derivaciones y reductores | 1 | 140.89 | 0.53 | 74.67 |
| Total |  |  |  | 1432.79 |

**UI14013_HA25** m³ HORMIGÓN PARA ARMAR HA-25/SPB/20-15/XC1-3, PLANTA
4799.44 m³ × 82.77 (87.74 con costes indirectos) = 421102.87

| Medición | Uds. | Largo | Ancho | Parcial |
|---|---|---|---|---|
| Según mediciones Aux |  |  |  |  |
| Eje 1 Alzado | 1 | 2175.38 | 0.53 | 1152.95 |
| Eje 1 Planta | 1 | 6169.01 | 0.53 | 3269.58 |
| Derivaciones y reductores | 1 | 464.64 | 0.53 | 246.26 |
| Anclaje en pendiente | 1 | 246.5 | 0.53 | 130.65 |
| Total |  |  |  | 4799.44 |

**XI15004** kg ACERO CORRUGADO, B-500S/SD, COLOCADO
63272.66 kg × 1.24 (1.31 con costes indirectos) = 82887.18

| Medición | Uds. | Largo | Ancho | Parcial |
|---|---|---|---|---|
| Según mediciones Aux |  |  |  |  |
| Eje 1 Alzado | 1 | 27999.11 | 0.53 | 14839.53 |
| Eje 1 Planta | 1 | 80811.65 | 0.53 | 42830.17 |
| Derivaciones y reductores | 1 | 6874.32 | 0.53 | 3643.39 |
| Anclaje en pendiente | 1 | 3697.3 | 0.53 | 1959.57 |
| Total |  |  |  | 63272.66 |

**XI16007** m² ENCOFRADO Y DESENCOFRADO MUROS, 1,5 < H <= 3 M, VISTOS
1216.13 m² × 30.1 (31.91 con costes indirectos) = 38806.71

| Medición | Uds. | Largo | Ancho | Parcial |
|---|---|---|---|---|
| Según mediciones Aux |  |  |  |  |
| Eje 1 Alzado | 1 | 531.2 | 0.53 | 281.54 |
| Eje 1 Planta | 1 | 1341.36 | 0.53 | 710.92 |
| Derivaciones y reductores | 1 | 128.12 | 0.53 | 67.90 |
| Anclaje en pendiente | 1 | 293.9 | 0.53 | 155.77 |
| Total |  |  |  | 1216.13 |

##### 01.01.04.07 TRAMOS AÉREOS
Importe: 6904.92

**UI02003-01** m³ EXCAVACIÓN EN EMPLAZAMIENTO
31.91 m³ × 13.12 (13.91 con costes indirectos) = 443.87

| Medición | Uds. | Largo | Ancho | Parcial |
|---|---|---|---|---|
| Según mediciones Auxiliares |  |  |  |  |
| TC-200. PK 12+506 a 12+525. 2 Apoyos tipo 1 | 2 | 8.6 | 0.53 | 9.12 |
| TC-200. PK 16+124 a 16+136. 1 Apoyos tipo 1 | 1 | 8.6 | 0.53 | 4.56 |
| TC-200. PK 16+402 a 16+426. 4 Apoyos tipo 1 | 4 | 8.6 | 0.53 | 18.23 |
| Total |  |  |  | 31.91 |

**UI14013_HA25** m³ HORMIGÓN PARA ARMAR HA-25/SPB/20-15/XC1-3, PLANTA
22.3 m³ × 82.77 (87.74 con costes indirectos) = 1956.60

| Medición | Uds. | Largo | Ancho | Parcial |
|---|---|---|---|---|
| Según mediciones Auxiliares |  |  |  |  |
| TC-200. PK 12+506 a 12+525. 2 Apoyos tipo 1 | 2 | 6.01 | 0.53 | 6.37 |
| TC-200. PK 16+124 a 16+136. 1 Apoyos tipo 1 | 1 | 6.01 | 0.53 | 3.19 |
| TC-200. PK 16+402 a 16+426. 4 Apoyos tipo 1 | 4 | 6.01 | 0.53 | 12.74 |
| Total |  |  |  | 22.3 |

**XI15004** kg ACERO CORRUGADO, B-500S/SD, COLOCADO
1840.16 kg × 1.24 (1.31 con costes indirectos) = 2410.61

| Medición | Uds. | Largo | Ancho | Parcial |
|---|---|---|---|---|
| Según mediciones Auxiliares |  |  |  |  |
| TC-200. PK 12+506 a 12+525. 2 Apoyos tipo 1 | 2 | 496 | 0.53 | 525.76 |
| TC-200. PK 16+124 a 16+136. 1 Apoyos tipo 1 | 1 | 496 | 0.53 | 262.88 |
| TC-200. PK 16+402 a 16+426. 4 Apoyos tipo 1 | 4 | 496 | 0.53 | 1051.52 |
| Total |  |  |  | 1840.16 |

**XI16007** m² ENCOFRADO Y DESENCOFRADO MUROS, 1,5 < H <= 3 M, VISTOS
53.9 m² × 30.1 (31.91 con costes indirectos) = 1719.95

| Medición | Uds. | Largo | Ancho | Parcial |
|---|---|---|---|---|
| Según mediciones Auxiliares |  |  |  |  |
| TC-200. PK 12+506 a 12+525. 2 Apoyos tipo 1 | 2 | 14.53 | 0.53 | 15.40 |
| TC-200. PK 16+124 a 16+136. 1 Apoyos tipo 1 | 1 | 14.53 | 0.53 | 7.70 |
| TC-200. PK 16+402 a 16+426. 4 Apoyos tipo 1 | 4 | 14.53 | 0.53 | 30.80 |
| Total |  |  |  | 53.9 |

**U218** ud APOYO DESLIZANTE DE TUBERÍA
3.71 ud × 95.08 (100.78 con costes indirectos) = 373.89
Suministro y ejecución de apoyo deslizante en acero S 275 JR para tubería, según detalles de planos, incluido , taladros, pernos de anclaje, resinas, bandas de neopreno sin armar de espesor 10 mm, soldaduras y tratamiento superficial. Medida la unidad ejecutada. Instalada y probada, totalmente terminada.

| Código | Ud | Descripción | Rendimiento | Precio | Importe |
|---|---|---|---|---|---|
| O01004 | h | OFICIAL ESPECIALISTA | 0.6 | 22.96 | 13.78 |
| O01009 | h | PEÓN | 0.6 | 20.27 | 12.16 |
| PUMT0304 | m | Banda de neopreno sin armar 100 x 10 mm (material; 28/06/2022) | 5 | 12.1 | 60.50 |
| %10.0P | % | PARTE PROPORCIONAL DE PIEZAS ESPECIALES | 10 % | 86.44 | 8.64 |
|  |  | Total |  |  | 95.08 |

| Medición | Uds. | Ancho | Parcial |
|---|---|---|---|
| Según mediciones Auxiliares |  |  |  |
| TC-200. PK 12+506 a 12+525. 2 Apoyos tipo 1 | 2 | 0.53 | 1.06 |
| TC-200. PK 16+124 a 16+136. 1 Apoyos tipo 1 | 1 | 0.53 | 0.53 |
| TC-200. PK 16+402 a 16+426. 4 Apoyos tipo 1 | 4 | 0.53 | 2.12 |
| Total |  |  | 3.71 |

#### 01.01.05 PROTECCIÓN CATÓDICA (22/11/2011)
Importe: 101836.28

**UP2CAT001** ud RECTIFICADOR 100V-15A CON ARMARIO (04/02/2022)
1.06 ud × 6897.1 (7310.93 con costes indirectos) = 7749.59
Transforectificador 100V-15A con armario poliéster y protecciones DEHN contra sobretensiones. Unidad completa, incluida p.p. medios auxiliares, obra civil, montaje y conexionado, estudios e informes de la protección catódica del conjunto y puesta en funcionamiento.

| Código | Ud | Descripción | Rendimiento | Precio | Importe |
|---|---|---|---|---|---|
| PUARCAR001 | ud | TRANSFORRECTIFICADOR 100V-15A CON ARMARIO (material; 12/09/2022) | 1 | 5747.58 | 5747.58 |
| %20-PACT | % | Obra civil, montaje, p.p. pruebas e informes prot. catódica. (04/02/2022) | 20 % | 5747.58 | 1149.52 |
|  |  | Total |  |  | 6897.1 |

| Medición | Uds. | Largo | Parcial |
|---|---|---|---|
| EPC Guadlafeo | 0.53 | 1 | 0.53 |
| EPC Santa Ana | 0.53 | 1 | 0.53 |
| Total |  |  | 1.06 |

**UP2CAT004** ud ANODOS DE TITANIO MMO 1000X20X3 (04/02/2022)
12.19 ud × 632.63 (670.59 con costes indirectos) = 8174.49
Ánodos titanio activado (MMO) 1.000x20x3mm, con 3m de cable HMWPE-KYNAR 1x10mm2. Unidad completa, incluida p.p. medios auxiliares, obra civil, montaje y conexionado, estudios e informes de la protección catódica del conjunto y puesta en funcionamiento.

| Código | Ud | Descripción | Rendimiento | Precio | Importe |
|---|---|---|---|---|---|
| PUATCAT004 | ud | ÁNODOS TI-MMO 1.000X20X3MM, CON 3M DE CABLE KYNAR 1X10MM2 (material; 12/09/2022) | 1 | 527.19 | 527.19 |
| %20-PACT | % | OBRA CIVIL, MONTAJE, P.P. PRUEBAS E INFORMES PROT. CATÓDICA | 20 % | 527.19 | 105.44 |
|  |  | Total |  |  | 632.63 |

| Medición | Uds. | Largo | Parcial |
|---|---|---|---|
| EPC Guadlafeo | 0.53 | 11 | 5.83 |
| EPC Santa Ana | 0.53 | 12 | 6.36 |
| Total |  |  | 12.19 |

**UP2CAT005** ud CONEXIÓN ENCAPSULADA EN RESINA EPOXI TIPO “TORPEDOS” DE TRES VÍA (04/02/2022)
10.6 ud × 32.34 (34.28 con costes indirectos) = 363.37
Conexión encapsulada en resina Epoxi tipo “Torpedos” de tres vías. Unidad completa, incluida p.p. medios auxiliares, obra civil, montaje y conexionado, estudios e informes de la protección catódica del conjunto y puesta en funcionamiento.

| Código | Ud | Descripción | Rendimiento | Precio | Importe |
|---|---|---|---|---|---|
| PUATCAT005 | ud | CONEXIÓN ENCAPSULADA EN RESINA EPOXI TIPO “TORPEDOS” DE TRES VÍA (material; 12/09/2022) | 1 | 26.95 | 26.95 |
| %20-PACT | % | OBRA CIVIL, MONTAJE, P.P. PRUEBAS E INFORMES PROT. CATÓDICA | 20 % | 26.95 | 5.39 |
|  |  | Total |  |  | 32.34 |

| Medición | Uds. | Largo | Parcial |
|---|---|---|---|
| EPC Guadlafeo | 0.53 | 10 | 5.30 |
| EPC Santa Ana | 0.53 | 10 | 5.30 |
| Total |  |  | 10.6 |

**UP2CAT006** ud CONEXIÓN ENCAPSULADA EN RESINA EPOXI TIPO “TORPEDOS” DE DOS VÍAS (04/02/2022)
1.06 ud × 30.44 (32.27 con costes indirectos) = 34.21
Conexión encapsulada en resina Epoxi tipo “Torpedos” de dos vías. Unidad completa, incluida p.p. medios auxiliares, obra civil, montaje y conexionado, estudios e informes de la protección catódica del conjunto y puesta en funcionamiento.

| Código | Ud | Descripción | Rendimiento | Precio | Importe |
|---|---|---|---|---|---|
| PUATCAT006 | ud | CONEXIÓN ENCAPSULADA EN RESINA EPOXI TIPO "TORPEDOS" DE DOS VÍAS (material; 12/09/2022) | 1 | 25.37 | 25.37 |
| %20-PACT | % | OBRA CIVIL, MONTAJE, P.P. PRUEBAS E INFORMES PROT. CATÓDICA | 20 % | 25.37 | 5.07 |
|  |  | Total |  |  | 30.44 |

| Medición | Uds. | Largo | Parcial |
|---|---|---|---|
| EPC Guadlafeo | 0.53 | 1 | 0.53 |
| EPC Santa Ana | 0.53 | 1 | 0.53 |
| Total |  |  | 1.06 |

**UP2CAT008** Kg COQUE PETRÓLEO CALCINADO (04/02/2022)
4876 Kg × 1.5 (1.59 con costes indirectos) = 7752.84
Coque petróleo calcinado C>95%

| Código | Ud | Descripción | Rendimiento | Precio | Importe |
|---|---|---|---|---|---|
| PUATCAT008 | kg | Coque petróleo calcinado (material; 12/09/2022) | 1 | 1.25 | 1.25 |
| %20-PACT | % | OBRA CIVIL, MONTAJE, P.P. PRUEBAS E INFORMES PROT. CATÓDICA | 20 % | 1.25 | 0.25 |
|  |  | Total |  |  | 1.5 |

| Medición | Uds. | Largo | Parcial |
|---|---|---|---|
| EPC Guadlafeo | 0.53 | 4400 | 2332.00 |
| EPC Santa Ana | 0.53 | 4800 | 2544.00 |
| Total |  |  | 4876 |

**UP2CAT007** m CABLE ANÓDICO TIPO RV-K DE SECCIÓN 1X25MM2 (04/02/2022)
106 m × 6.66 (7.06 con costes indirectos) = 748.36
Cable anódico tipo RV 0.6 - 1K de sección 1x25mm2, incluida p.p. medios auxiliares, obra civil, montaje y conexionado, estudios e informes de la protección catódica del conjunto y puesta en funcionamiento.

| Código | Ud | Descripción | Rendimiento | Precio | Importe |
|---|---|---|---|---|---|
| PUATCAT007 | m | CABLE ANÓDICO TIPO RV-K DE SECCIÓN 1X25MM2 (material; 12/09/2022) | 1 | 5.55 | 5.55 |
| %20-PACT | % | OBRA CIVIL, MONTAJE, P.P. PRUEBAS E INFORMES PROT. CATÓDICA | 20 % | 5.55 | 1.11 |
|  |  | Total |  |  | 6.66 |

| Medición | Uds. | Largo | Parcial |
|---|---|---|---|
| EPC Guadlafeo | 0.53 | 100 | 53.00 |
| EPC Santa Ana | 0.53 | 100 | 53.00 |
| Total |  |  | 106 |

**UP2CAT011** ud CAJA DE CONEXIONADO CEN (04/02/2022)
0.53 ud × 475.66 (504.2 con costes indirectos) = 267.23
Caja de conexionado CEN, incluida p.p. medios auxiliares, obra civil, montaje y conexionado, estudios e informes de la protección catódica del conjunto y puesta en funcionamiento.

| Código | Ud | Descripción | Rendimiento | Precio | Importe |
|---|---|---|---|---|---|
| PUATCAT011 | ud | CAJA DE CONEXIONADO CEN (material; 12/09/2022) | 1 | 396.38 | 396.38 |
| %20-PACT | % | OBRA CIVIL, MONTAJE, P.P. PRUEBAS E INFORMES PROT. CATÓDICA | 20 % | 396.38 | 79.28 |
|  |  | Total |  |  | 475.66 |

| Medición | Uds. | Largo | Parcial |
|---|---|---|---|
| EPC Guadlafeo | 0.53 | 1 | 0.53 |
| Total |  |  | 0.53 |

**UP2CAT013** ud ELECTRODO DE REFERENCIA PERMANENTE CU/CUSO4 CON 50 M CABLE RV 0. (04/02/2022)
1.59 ud × 261.61 (277.31 con costes indirectos) = 440.92
Electrodo de referencia permanente Cu/CuSO4 con 50 m cable RV 0.6/1 KV 1 x 6 mm2, incluida p.p. medios auxiliares, obra civil, montaje y conexionado, estudios e informes de la protección catódica del conjunto y puesta en funcionamiento.

| Código | Ud | Descripción | Rendimiento | Precio | Importe |
|---|---|---|---|---|---|
| PUATCAT013 | ud | ELECTRODO DE REFERENCIA PERMANENTE CU/CUSO4 CON 50 M CABLE RV 0. (material; 12/09/2022) | 1 | 218.01 | 218.01 |
| %20-PACT | % | OBRA CIVIL, MONTAJE, P.P. PRUEBAS E INFORMES PROT. CATÓDICA | 20 % | 218.01 | 43.60 |
|  |  | Total |  |  | 261.61 |

| Medición | Uds. | Largo | Parcial |
|---|---|---|---|
| EPC Guadlafeo | 0.53 | 2 | 1.06 |
| EPC Santa Ana | 0.53 | 1 | 0.53 |
| Total |  |  | 1.59 |

**UP2CAT014** ud PLETINA DE ACERO CON 50 M CABLE RV 0.6/1 KV 1 X 6 MM2 (04/02/2022)
1.59 ud × 185.51 (196.64 con costes indirectos) = 312.66
Pletina de acero con 50 m cable RV 0.6/1 KV 1 x 6mm2 (cantidad estimada) y Handy cap, incluida p.p. medios auxiliares, obra civil, montaje y conexionado, estudios e informes de la protección catódica del conjunto y puesta en funcionamiento.

| Código | Ud | Descripción | Rendimiento | Precio | Importe |
|---|---|---|---|---|---|
| PUATCAT014 | ud | PLETINA DE ACERO CON 50 M CABLE RV 0.6/1 KV 1 X 6 MM2 (material; 12/09/2022) | 1 | 154.59 | 154.59 |
| %20-PACT | % | OBRA CIVIL, MONTAJE, P.P. PRUEBAS E INFORMES PROT. CATÓDICA | 20 % | 154.59 | 30.92 |
|  |  | Total |  |  | 185.51 |

| Medición | Uds. | Largo | Parcial |
|---|---|---|---|
| EPC Guadlafeo | 0.53 | 2 | 1.06 |
| EPC Santa Ana | 0.53 | 1 | 0.53 |
| Total |  |  | 1.59 |

**UP2CAT015** ud PLETINA DE ACERO CON 50 M CABLE RV 0.6/1 KV 1 X 25 MM2 (04/02/2022)
1.59 ud × 285.4 (302.52 con costes indirectos) = 481.01
Pletina de acero con 50 m cable RV 0.6/1 KV 1 x 25mm2, incluida p.p. medios auxiliares, obra civil, montaje y conexionado, estudios e informes de la protección catódica del conjunto y puesta en funcionamiento.

| Código | Ud | Descripción | Rendimiento | Precio | Importe |
|---|---|---|---|---|---|
| PUATCAT015 | ud | PLETINA DE ACERO CON 50 M CABLE RV 0.6/1 KV 1 X 25 MM2 (material; 12/09/2022) | 1 | 237.83 | 237.83 |
| %20-PACT | % | OBRA CIVIL, MONTAJE, P.P. PRUEBAS E INFORMES PROT. CATÓDICA | 20 % | 237.83 | 47.57 |
|  |  | Total |  |  | 285.4 |

| Medición | Uds. | Largo | Parcial |
|---|---|---|---|
| EPC Guadlafeo | 0.53 | 2 | 1.06 |
| EPC Santa Ana | 0.53 | 1 | 0.53 |
| Total |  |  | 1.59 |

**UP2CAT017** ud CAJA TOMA DE POTENCIAL DE PVC CON PRENSAESTOPAS (04/02/2022)
4.77 ud × 57.08 (60.5 con costes indirectos) = 288.59
Caja toma de potencial TP de PVC de 170x135x85mm, provista de 3 prensaestopas, incluida p.p. medios auxiliares, obra civil, montaje y conexionado, estudios e informes de la protección catódica del conjunto y puesta en funcionamiento.

| Código | Ud | Descripción | Rendimiento | Precio | Importe |
|---|---|---|---|---|---|
| PUATCAT017 | ud | CAJA TOMA DE POTENCIAL DE PVC CON PRENSAESTOPAS (material; 12/09/2022) | 1 | 47.57 | 47.57 |
| %20-PACT | % | OBRA CIVIL, MONTAJE, P.P. PRUEBAS E INFORMES PROT. CATÓDICA | 20 % | 47.57 | 9.51 |
|  |  | Total |  |  | 57.08 |

| Medición | Uds. | Largo | Parcial |
|---|---|---|---|
| Matería de línea en TC-200 | 0.53 | 9 | 4.77 |
| Total |  |  | 4.77 |

**UP2CAT022** ud ELECTRODO CU/SO4 CU CON PROBETA 10 CM2 (04/02/2022)
6.36 ud × 114.16 (121.01 con costes indirectos) = 769.62
Electrodo Cu/SO4 Cu con probeta 10 cm2, incluida p.p. medios auxiliares, obra civil, montaje y conexionado, estudios e informes de la protección catódica del conjunto y puesta en funcionamiento.

| Código | Ud | Descripción | Rendimiento | Precio | Importe |
|---|---|---|---|---|---|
| PUATCAT022 | ud | ELECTRODO CU/S CU CM (material; 12/09/2022) | 1 | 95.13 | 95.13 |
| %20-PACT | % | OBRA CIVIL, MONTAJE, P.P. PRUEBAS E INFORMES PROT. CATÓDICA | 20 % | 95.13 | 19.03 |
|  |  | Total |  |  | 114.16 |

| Medición | Uds. | Largo | Parcial |
|---|---|---|---|
| Matería de línea en TC-200 | 0.53 | 12 | 6.36 |
| Total |  |  | 6.36 |

**UP2CAT027** ud PLETINA DE ACERO TALADRADA CON 5M CABLE (04/02/2022)
9.54 ud × 19.03 (20.17 con costes indirectos) = 192.42
Pletina de acero taladrada con 5m de cable RV 0.6/1 KV 6 mm2 y autovulcanizable., incluida p.p. medios auxiliares, obra civil, montaje y conexionado, estudios e informes de la protección catódica del conjunto y puesta en funcionamiento.

| Código | Ud | Descripción | Rendimiento | Precio | Importe |
|---|---|---|---|---|---|
| PUATCAT027 | Ud | PLETINA DE ACERO TALADRADA CON 5 M CABLE RV 0.6/1 KV 6 MM2 (material; 12/09/2022) | 1 | 15.86 | 15.86 |
| %20-PACT | % | OBRA CIVIL, MONTAJE, P.P. PRUEBAS E INFORMES PROT. CATÓDICA | 20 % | 15.86 | 3.17 |
|  |  | Total |  |  | 19.03 |

| Medición | Uds. | Largo | Parcial |
|---|---|---|---|
| Matería de línea en TC-200 | 0.53 | 18 | 9.54 |
| Total |  |  | 9.54 |

**UP2CAT018** ud CAJA TOMA DE POTENCIAL TPE (200 X 200) CON POSTE ACERO GALVANIZA (04/02/2022)
1.59 ud × 361.5 (383.19 con costes indirectos) = 609.27
Caja toma de potencial TPE de aleacción de aluminio de 200x200x105mm, provista de poste de acero galvanizado de 2", incluida p.p. medios auxiliares, obra civil, montaje y conexionado, estudios e informes de la protección catódica del conjunto y puesta en funcionamiento.

| Código | Ud | Descripción | Rendimiento | Precio | Importe |
|---|---|---|---|---|---|
| PUATCAT018 | ud | CAJA TOMA DE POTENCIAL TPE (200 X 200) CON POSTE ACERO GALVANIZA (material; 12/09/2022) | 1 | 301.25 | 301.25 |
| %20-PACT | % | OBRA CIVIL, MONTAJE, P.P. PRUEBAS E INFORMES PROT. CATÓDICA | 20 % | 301.25 | 60.25 |
|  |  | Total |  |  | 361.5 |

| Medición | Uds. | Largo | Parcial |
|---|---|---|---|
| Matería de línea en TC-200 | 0.53 | 3 | 1.59 |
| Total |  |  | 1.59 |

**UP2CAT026** ud TEJA DE ACERO 70 X 70 X 3 MM O PLETINA TALADRADA CON 5 M CABLE R (04/02/2022)
3.18 ud × 52.32 (55.46 con costes indirectos) = 176.36
Teja de acero 70 x 70 x 3 mm o pletina taladrada con 5 m cable RV 0.6/1 KV 1 x 16 mm2 con Handy-cap., incluida p.p. medios auxiliares, obra civil, montaje y conexionado, estudios e informes de la protección catódica del conjunto y puesta en funcionamiento.

| Código | Ud | Descripción | Rendimiento | Precio | Importe |
|---|---|---|---|---|---|
| PUATCAT026 | ud | TEJA DE ACERO 70 X 70 X 3 MM O PLETINA TALADRADA CON 5 M CABLE R (material; 12/09/2022) | 1 | 43.6 | 43.60 |
| %20-PACT | % | OBRA CIVIL, MONTAJE, P.P. PRUEBAS E INFORMES PROT. CATÓDICA | 20 % | 43.60 | 8.72 |
|  |  | Total |  |  | 52.32 |

| Medición | Uds. | Largo | Parcial |
|---|---|---|---|
| Matería de línea en TC-200 | 0.53 | 6 | 3.18 |
| Total |  |  | 3.18 |

**UP2CAT019** ud CAJA TOMA DE POTENCIAL TPE (320 X 320) CON POSTE ACERO GALVANIZA (04/02/2022)
5.3 ud × 665.93 (705.89 con costes indirectos) = 3741.22
Caja toma de potencial TPE (320 x 320) con poste acero galvanizado diámetro 2” y 2 m, incluida p.p. medios auxiliares, obra civil, montaje y conexionado, estudios e informes de la protección catódica del conjunto y puesta en funcionamiento.

| Código | Ud | Descripción | Rendimiento | Precio | Importe |
|---|---|---|---|---|---|
| PUATCAT019 | ud | CAJA TOMA DE POTENCIAL TPE (320 X 320) CON POSTE ACERO GALVANIZA (material; 13/09/2022) | 1 | 554.94 | 554.94 |
| %20-PACT | % | OBRA CIVIL, MONTAJE, P.P. PRUEBAS E INFORMES PROT. CATÓDICA | 20 % | 554.94 | 110.99 |
|  |  | Total |  |  | 665.93 |

| Medición | Uds. | Largo | Parcial |
|---|---|---|---|
| Material de mitigación en la TC-200 | 0.53 | 10 | 5.30 |
| Total |  |  | 5.3 |

**UP2CAT010** ud MÓDULO UDCA (04/02/2022)
5.3 ud × 1236.72 (1310.92 con costes indirectos) = 6947.88
Módulo UDCA incluidos p.p. medios auxiliares, obra civil, montaje y conexionado, estudios e informes de la protección catódica del conjunto y puesta en funcionamiento.

| Código | Ud | Descripción | Rendimiento | Precio | Importe |
|---|---|---|---|---|---|
| PUATCAT010 | ud | Módulo UDCA (material; 13/09/2022) | 1 | 1030.6 | 1030.60 |
| %20-PACT | % | OBRA CIVIL, MONTAJE, P.P. PRUEBAS E INFORMES PROT. CATÓDICA | 20 % | 1030.60 | 206.12 |
|  |  | Total |  |  | 1236.72 |

| Medición | Uds. | Largo | Parcial |
|---|---|---|---|
| Material Mitigación TC-200 | 0.53 | 10 | 5.30 |
| Total |  |  | 5.3 |

**UP2CAT033** ud ELECTRODO CU/SO4 CU CON PROBETA 1 CM2 (04/02/2022)
5.3 ud × 124.32 (131.78 con costes indirectos) = 698.43
Electrodo Cu/SO4 Cu con probeta 1 cm2, incluida p.p. medios auxiliares, obra civil, montaje y conexionado, estudios e informes de la protección catódica del conjunto y puesta en funcionamiento.

| Código | Ud | Descripción | Rendimiento | Precio | Importe |
|---|---|---|---|---|---|
| PUATCAT033 | ud | ELECTRODO CU/SO4 CU 1 CM2 (material; 13/09/2022) | 1 | 103.6 | 103.60 |
| %20-PACT | % | OBRA CIVIL, MONTAJE, P.P. PRUEBAS E INFORMES PROT. CATÓDICA | 20 % | 103.60 | 20.72 |
|  |  | Total |  |  | 124.32 |

| Medición | Uds. | Largo | Parcial |
|---|---|---|---|
| Matería de mitigación en TC-200 | 0.53 | 10 | 5.30 |
| Total |  |  | 5.3 |

**UP5ELEM1X25TT** m TEJA DE ACERO 70 X 70 X 3 MM CON 5 M CABLE RV 0.6/1 KV 1 X 6 MM2 (04/02/2022)
10.6 m × 52.32 (55.46 con costes indirectos) = 587.88
Teja de acero 70 x 70 x 3 mm con 5 m cable RV 0.6/1 KV 1 x 6 mm2 con Handy-cap., incluida p.p. medios auxiliares, obra civil, montaje y conexionado, estudios e informes de la protección catódica del conjunto y puesta en funcionamiento.

| Código | Ud | Descripción | Rendimiento | Precio | Importe |
|---|---|---|---|---|---|
| PUATELE25TT | m | TEJA DE ACERO 70 X 70 X 3 MM CON 5 M CABLE RV 0.6/1 KV 1 X 6 MM2 (material; 13/09/2022) | 1 | 43.6 | 43.60 |
| %20-PACT | % | OBRA CIVIL, MONTAJE, P.P. PRUEBAS E INFORMES PROT. CATÓDICA | 20 % | 43.60 | 8.72 |
|  |  | Total |  |  | 52.32 |

| Medición | Uds. | Largo | Parcial |
|---|---|---|---|
| Material de mitiigación en la TC-200 | 0.53 | 20 | 10.60 |
| Total |  |  | 10.6 |

**UP2CAT028** ud CABLE AG 12MM (04/02/2022)
199.6 ud × 6.66 (7.06 con costes indirectos) = 1409.18
Cable acero galvanizado 12 mm, incluida p.p. medios auxiliares, obra civil, montaje y conexionado, estudios e informes de la protección catódica del conjunto y puesta en funcionamiento.

| Código | Ud | Descripción | Rendimiento | Precio | Importe |
|---|---|---|---|---|---|
| PUATCAT028 | Ud | CABLE AG 12MM (material; 13/09/2022) | 1 | 5.55 | 5.55 |
| %20-PACT | % | OBRA CIVIL, MONTAJE, P.P. PRUEBAS E INFORMES PROT. CATÓDICA | 20 % | 5.55 | 1.11 |
|  |  | Total |  |  | 6.66 |

| Medición | Uds. | Largo | Ancho | Parcial |
|---|---|---|---|---|
| Material de mitigación TC-200 | 0.53 | 20 |  | 10.60 |
| En puesta a tierra de válvulas |  |  |  |  |
| En TC-200 Riego | 1 | 21 | 9 | 189.00 |
| Total |  |  |  | 199.6 |

**UP2CAT034** ud CABLE RVK 1*35 MM2 A/V (04/02/2022)
372 ud × 9.52 (10.09 con costes indirectos) = 3753.48
Cable acero galvanizado 12 mm, incluida p.p. medios auxiliares, obra civil, montaje y conexionado, estudios e informes de la protección catódica del conjunto y puesta en funcionamiento.

| Código | Ud | Descripción | Rendimiento | Precio | Importe |
|---|---|---|---|---|---|
| PUATCAT034 | Ud | CABLE RVK 1*35 MM2 A/V (material; 13/09/2022) | 1 | 7.93 | 7.93 |
| %20-PACT | % | OBRA CIVIL, MONTAJE, P.P. PRUEBAS E INFORMES PROT. CATÓDICA | 20 % | 7.93 | 1.59 |
|  |  | Total |  |  | 9.52 |

| Medición | Uds. | Largo | Ancho | Parcial |
|---|---|---|---|---|
| Material de mitigación TC-200 | 0.53 | 600 |  | 318.00 |
| En puesta a tierra de válvulas |  |  |  |  |
| En TC-200 Riego | 1 | 6 | 9 | 54.00 |
| Total |  |  |  | 372 |

**UP2CAT055** ud JUNTA AISLANTE MONOBLOCK DN 1800 MM PN16 + VIAS DE CHISPAS (04/02/2022)
1 ud × 38195.65 (40487.39 con costes indirectos) = 40487.39
Junta aislante monoblock DN 1800 mm PN16 con vías de chispas, incluida p.p. medios auxiliares, obra civil, montaje y conexionado, estudios e informes de la protección catódica del conjunto y puesta en funcionamiento.

| Código | Ud | Descripción | Rendimiento | Precio | Importe |
|---|---|---|---|---|---|
| PUATCAT055 | ud | JUNTA AISLANTE MONOBLOCK DN 1800 MM PN16 CON VIAS DE CHISPAS (material; 13/09/2022) | 1 | 31829.71 | 31829.71 |
| %20-PACT | % | OBRA CIVIL, MONTAJE, P.P. PRUEBAS E INFORMES PROT. CATÓDICA | 20 % | 31829.71 | 6365.94 |
|  |  | Total |  |  | 38195.65 |

| Medición | Uds. | Largo | Parcial |
|---|---|---|---|
| Inicio de la TC-200 en tubería de riego | 1 | 1 | 1.00 |
| Total |  |  | 1 |

**UP2CAT053** ud JUNTA AISLANTE EMBRIDADA DN 1200 MM PN16 (04/02/2022)
1 ud × 1331.86 (1411.77 con costes indirectos) = 1411.77
Junta aislante embridada DN 1200 mm PN16, incluida p.p. medios auxiliares, obra civil, montaje y conexionado, estudios e informes de la protección catódica del conjunto y puesta en funcionamiento.

| Código | Ud | Descripción | Rendimiento | Precio | Importe |
|---|---|---|---|---|---|
| PUATCAT053 | ud | JUNTA AISLANTE EMBRIDADA DN 1200 MM PN16 (material; 13/09/2022) | 1 | 1109.88 | 1109.88 |
| %20-PACT | % | OBRA CIVIL, MONTAJE, P.P. PRUEBAS E INFORMES PROT. CATÓDICA | 20 % | 1109.88 | 221.98 |
|  |  | Total |  |  | 1331.86 |

| Medición | Uds. | Largo | Parcial |
|---|---|---|---|
| En TC-200 Riego | 1 | 1 | 1.00 |
| Total |  |  | 1 |

**UP2CAT057** ud JUNTA AISLANTE EMBRIDADA DN 800 MM PN16 (04/02/2022)
1 ud × 808.6 (857.12 con costes indirectos) = 857.12
Junta aislante embridada DN 800 mm PN16, incluida p.p. medios auxiliares, obra civil, montaje y conexionado, estudios e informes de la protección catódica del conjunto y puesta en funcionamiento.

| Código | Ud | Descripción | Rendimiento | Precio | Importe |
|---|---|---|---|---|---|
| PUATCAT057 | ud | JUNTA AISLANTE EMBRIDADA DN 800 MM PN16 (material; 13/09/2022) | 1 | 673.83 | 673.83 |
| %20-PACT | % | OBRA CIVIL, MONTAJE, P.P. PRUEBAS E INFORMES PROT. CATÓDICA | 20 % | 673.83 | 134.77 |
|  |  | Total |  |  | 808.6 |

| Medición | Uds. | Largo | Parcial |
|---|---|---|---|
| En TC-200 Riego | 1 | 1 | 1.00 |
| Total |  |  | 1 |

**UP2CAT058** ud JUNTA AISLANTE EMBRIDADA DN 700 MM PN25 (04/02/2022)
1 ud × 789.6 (836.98 con costes indirectos) = 836.98
Junta aislante embridada DN 700 mm PN25, incluida p.p. medios auxiliares, obra civil, montaje y conexionado, estudios e informes de la protección catódica del conjunto y puesta en funcionamiento.

| Código | Ud | Descripción | Rendimiento | Precio | Importe |
|---|---|---|---|---|---|
| PUATCAT058 | ud | JUNTA AISLANTE EMBRIDADA DN 700 MM PN25 (material; 13/09/2022) | 1 | 658 | 658.00 |
| %20-PACT | % | OBRA CIVIL, MONTAJE, P.P. PRUEBAS E INFORMES PROT. CATÓDICA | 20 % | 658.00 | 131.60 |
|  |  | Total |  |  | 789.6 |

| Medición | Uds. | Largo | Parcial |
|---|---|---|---|
| En TC-200 Riego | 1 | 1 | 1.00 |
| Total |  |  | 1 |

**UP2CAT031** ud VÍAS DE CHISPAS CON CABLE Y PLETINA PARA CONEXIÓN (21/01/2022)
1.59 ud × 430.8 (456.65 con costes indirectos) = 726.07
Vías de chispas con cable y pletina para conexión, incluida p.p. medios auxiliares, obra civil, montaje y conexionado, estudios e informes de la protección catódica del conjunto y puesta en funcionamiento.

| Código | Ud | Descripción | Rendimiento | Precio | Importe |
|---|---|---|---|---|---|
| PUATCAR031 | ud | VÍAS DE CHISPAS CON CABLE Y PLETINA PARA CONEXIÓN (material; 21/01/2022) | 1 | 359 | 359.00 |
| %20-PACT | % | OBRA CIVIL, MONTAJE, P.P. PRUEBAS E INFORMES PROT. CATÓDICA | 20 % | 359.00 | 71.80 |
|  |  | Total |  |  | 430.8 |

| Medición | Uds. | Largo | Parcial |
|---|---|---|---|
| En TC-200 | 0.53 | 3 | 1.59 |
| Total |  |  | 1.59 |

**UP2CAT030** ud PICAS DE ZINC 1500 MM ENSACADA (04/02/2022)
36 ud × 285.4 (302.52 con costes indirectos) = 10890.72
Picas de zinc 1500 mm ensacada, incluida p.p. medios auxiliares, obra civil, montaje y conexionado, estudios e informes de la protección catódica del conjunto y puesta en funcionamiento.

| Código | Ud | Descripción | Rendimiento | Precio | Importe |
|---|---|---|---|---|---|
| PUATCAT031 | Ud | PICAS DE ZINC 1500 MM ENSACADA (material; 13/09/2022) | 1 | 237.83 | 237.83 |
| %20-PACT | % | OBRA CIVIL, MONTAJE, P.P. PRUEBAS E INFORMES PROT. CATÓDICA | 20 % | 237.83 | 47.57 |
|  |  | Total |  |  | 285.4 |

| Medición | Uds. | Largo | Ancho | Parcial |
|---|---|---|---|---|
| En puestas a tierra |  |  |  |  |
| En TC-200 Riego | 1 | 4 | 9 | 36.00 |
| Total |  |  |  | 36 |

**UP5ELEM1X50TT** m GRAPAS DE CONEXIÓN (22/11/2011)
36 m × 13.15 (13.94 con costes indirectos) = 501.84
Grapas de conexión, incluso accesorios, totalmente instalado.

| Código | Ud | Descripción | Rendimiento | Precio | Importe |
|---|---|---|---|---|---|
| O01004 | h | OFICIAL ESPECIALISTA | 0.15 | 22.96 | 3.44 |
| PUATELE50TT | m | GRAPAS DE CONEXIÓN (material; 13/09/2022) | 1 | 7.2 | 7.20 |
| %P.P.PIEZELEC | % | P.P. PIEZAS MATERIAL VARIO ELECTRICIDAD (22/11/2011) | 3 % | 10.64 | 0.32 |
| %20-PACT | % | OBRA CIVIL, MONTAJE, P.P. PRUEBAS E INFORMES PROT. CATÓDICA | 20 % | 10.96 | 2.19 |
|  |  | Total |  |  | 13.15 |

| Medición | Uds. | Largo | Ancho | Parcial |
|---|---|---|---|---|
| En puestas a tierra |  |  |  |  |
| En TC-200 Riego | 1 | 4 | 9 | 36.00 |
| Total |  |  |  | 36 |

**UP2CAT035** ud CABLE RVK 1*50 MM2 A/V (04/02/2022)
40 ud × 14.27 (15.13 con costes indirectos) = 605.20
Cable RVK 1*50 mm2 A/V incluida p.p. medios auxiliares, obra civil, montaje y conexionado, estudios e informes de la protección catódica del conjunto y puesta en funcionamiento.

| Código | Ud | Descripción | Rendimiento | Precio | Importe |
|---|---|---|---|---|---|
| PUATCAT035 | Ud | CABLE RVK 1*50 MM2 A/V (material; 13/09/2022) | 1 | 11.89 | 11.89 |
| %20-PACT | % | OBRA CIVIL, MONTAJE, P.P. PRUEBAS E INFORMES PROT. CATÓDICA | 20 % | 11.89 | 2.38 |
|  |  | Total |  |  | 14.27 |

| Medición | Uds. | Largo | Parcial |
|---|---|---|---|
| En cables puente: |  |  |  |
| En TC-200 Riego | 1 | 40 | 40.00 |
| Total |  |  | 40 |

**UP2CAT029** ud PLETINAS DE CONEXIÓN (04/02/2022)
2 ud × 9.52 (10.09 con costes indirectos) = 20.18
Pletinas de conexión, incluida p.p. medios auxiliares, obra civil, montaje y conexionado, estudios e informes de la protección catódica del conjunto y puesta en funcionamiento.

| Código | Ud | Descripción | Rendimiento | Precio | Importe |
|---|---|---|---|---|---|
| PUATCAT029 | Ud | PLETINAS DE CONEXIÓN (material; 13/09/2022) | 1 | 7.93 | 7.93 |
| %20-PACT | % | OBRA CIVIL, MONTAJE, P.P. PRUEBAS E INFORMES PROT. CATÓDICA | 20 % | 7.93 | 1.59 |
|  |  | Total |  |  | 9.52 |

| Medición | Uds. | Largo | Parcial |
|---|---|---|---|
| En cables puente: |  |  |  |
| En TC-200 Riego | 1 | 2 | 2.00 |
| Total |  |  | 2 |

### 01.02 TC200.ABASTECIMIENTO (25/01/2002)
Importe: 16081037.99

#### 01.02.01 MOVIMIENTO DE TIERRAS (01/09/2011)
Importe: 3760920.14

**UI04007** m² DESBROCE Y LIMPIEZA
182411.04 m² × 0.35 (0.37 con costes indirectos) = 67492.08

| Medición | Uds. | Largo | Ancho | Parcial |
|---|---|---|---|---|
| Según mediciones Auxiliares |  |  |  |  |
|  | 1 | 78815.29 | 0.47 | 37043.19 |
|  | 1 | 134.45 | 0.47 | 63.19 |
| Adicional por ocupación temporal de la TC 200 y Palmares | 1 | 423529.29 | 0.47 | 199058.77 |
| menos elementos ya medidos | -1 | 41843.36 | 0.47 | -19666.38 |
|  | -1 | 164.06 | 0.47 | -77.11 |
|  | -1 | 37106.38 | 0.47 | -17440.00 |
|  | -1 | 145.48 | 0.47 | -68.38 |
|  | -1 | 30472.07 | 0.47 | -14321.87 |
|  | -1 | 803.19 | 0.47 | -377.50 |
|  | -1 | 58 | 0.47 | -27.26 |
|  | -1 | 17.28 | 0.47 | -8.12 |
|  | -1 | 10.64 | 0.47 | -5.00 |
|  | -1 | 194.88 | 0.47 | -91.59 |
|  | -1 | 286.47 | 0.47 | -134.64 |
|  | -1 | 1538.79 | 0.47 | -723.23 |
|  | -1 | 58 | 0.47 | -27.26 |
|  | -1 | 17.28 | 0.47 | -8.12 |
|  | -1 | 10.64 | 0.47 | -5.00 |
|  | -1 | 87.86 | 0.47 | -41.29 |
|  | -1 | 286.47 | 0.47 | -134.64 |
|  | -1 | 841.39 | 0.47 | -395.45 |
|  | -1 | 428.24 | 0.47 | -201.27 |
| Total |  |  |  | 182411.04 |

**UA01004** m³ EXCAVACIÓN MECÁNICA ZANJA TUBERÍAS, TERRENO TRÁNSITO
93179.82 m³ × 4.33 (4.59 con costes indirectos) = 427695.37

| Medición | Uds. | Largo | Ancho | Alto | Parcial |
|---|---|---|---|---|---|
| Según mediciones Auxiliares | 1 | 232597.1 | 0.47 | 0.85 | 92922.54 |
|  | 1 | 644 | 0.47 | 0.85 | 257.28 |
| Total |  |  |  |  | 93179.82 |

**UA01005** m³ EXCAVACIÓN MECÁNICA ZANJA TUBERÍAS, TERRENO ROCA
16443.5 m³ × 22.45 (23.8 con costes indirectos) = 391355.30

| Medición | Uds. | Largo | Ancho | Alto | Parcial |
|---|---|---|---|---|---|
| Según mediciones Auxiliares | 1 | 232597.1 | 0.47 | 0.15 | 16398.10 |
|  | 1 | 644 | 0.47 | 0.15 | 45.40 |
| Total |  |  |  |  | 16443.5 |

**UNA0200** m EJECUCIÓN ESPECIAL CON APOYO DE EQUIPO DE MAQUINARIA
949.4 m × 47.18 (50.01 con costes indirectos) = 47479.49

| Medición | Uds. | Largo | Ancho | Parcial |
|---|---|---|---|---|
| En zonas ocupación reducida (bosque de ribero aledaño al camino) |  |  |  |  |
| Pks 0+700 a 1+120 | 1 | 420 | 0.47 | 197.40 |
| Pks 4+400 a 1+600 | 1 | 200 | 0.47 | 94.00 |
| Pks 2+220 a 3+340 | 1 | 1120 | 0.47 | 526.40 |
| Pks 14+200 a 14+480 | 1 | 280 | 0.47 | 131.60 |
| Total |  |  |  | 949.4 |

**UI03019** m² ENTIBACIÓN EN POZOS Y ZANJAS CON PANEL ACERO HASTA 6M
42501.23 m² × 14.11 (14.96 con costes indirectos) = 635818.40

| Medición | Uds. | Largo | Ancho | Parcial |
|---|---|---|---|---|
| Según mediciones auxiliares | 1 | 89855.64 | 0.47 | 42232.15 |
|  | 1 | 572.51 | 0.47 | 269.08 |
| Total |  |  |  | 42501.23 |

**UA01006** m³ EJECUCIÓN CAMA TUBERÍAS
12177.19 m³ × 23.98 (25.42 con costes indirectos) = 309544.17

| Medición | Uds. | Largo | Ancho | Parcial |
|---|---|---|---|---|
| Según mediciones Aiuxiliares | 1 | 25861.4 | 0.47 | 12154.86 |
|  | 1 | 47.5 | 0.47 | 22.33 |
| Total |  |  |  | 12177.19 |

**UA01019** m³ RELLENO,COMPACTADO MECÁNICO ZANJAS,MATERIAL SELECCIONADO
32492.08 m³ × 8.95 (9.49 con costes indirectos) = 308349.84

| Medición | Uds. | Largo | Ancho | Parcial |
|---|---|---|---|---|
| Según mediciones Auxiliares |  |  |  |  |
|  | 1 | 69048.9 | 0.47 | 32452.98 |
|  | 1 | 83.2 | 0.47 | 39.10 |
| Total |  |  |  | 32492.08 |

**UA01017** m³ RELLENO, COMPACTADO MECÁNICO ZANJAS, MATERIAL ORDINARIO
25593.38 m³ × 3.99 (4.23 con costes indirectos) = 108260.00

| Medición | Uds. | Largo | Ancho | Parcial |
|---|---|---|---|---|
| Según mediciones Auxiliares |  |  |  |  |
|  | 1 | 54128.49 | 0.47 | 25440.39 |
|  | 1 | 325.52 | 0.47 | 152.99 |
| Total |  |  |  | 25593.38 |

**U01VT010_1** m3 EXTENDIDO CON MATERIAL DE LECHO
896.06 m3 × 1.99 (2.11 con costes indirectos) = 1890.69

| Medición | Uds. | Largo | Ancho | Parcial |
|---|---|---|---|---|
| Según mediciones Auxiliares | 1 | 1906.5 | 0.47 | 896.06 |
| Total |  |  |  | 896.06 |

**UI21007** m³ ESCOLLERA ROCA, TAMAÑO 30 A 60 CM
2755.28 m³ × 44.03 (46.67 con costes indirectos) = 128588.92

| Medición | Uds. | Largo | Ancho | Alto | Parcial |
|---|---|---|---|---|---|
| Según mediciones auxiliares |  |  |  |  |  |
| Eje 1 Cruces Cauces | 1 | 1813.1 | 0.47 | 1 | 852.16 |
| Relleno a pie de muro | 1 | 410.08 | 0.47 | 1 | 192.74 |
|  | 1 | 168 | 0.47 | 1 | 78.96 |
|  | 1 | 919.6 | 0.47 | 1 | 432.21 |
|  | 1 | 1535.36 | 0.47 | 1 | 721.62 |
|  | 1 | 1016.14 | 0.47 | 1 | 477.59 |
| Total |  |  |  |  | 2755.28 |

**U02283** m3 RETIRADA Y COLOCACIÓN ESCOLLERA DE PROTECCIÓN A LO LARGO TRAZA
676.8 m3 × 52.12 (55.25 con costes indirectos) = 37393.20

| Medición | Uds. | Largo | Ancho | Alto | Parcial |
|---|---|---|---|---|---|
| En zonas de defensa del muro del encauzamiento existente |  |  |  |  |  |
| PK 6+958 - 7+238 | 0.47 | 280 | 0.5 | 4 | 263.20 |
| PK 8+570 - 8+730 | 0.47 | 160 | 0.5 | 4 | 150.40 |
| PK9+550 - 9+830 | 0.47 | 280 | 0.5 | 4 | 263.20 |
| Total |  |  |  |  | 676.8 |

**U2410-02** m³ EXTENDIDO TIERRA VEGETAL DE LA PROPIA OBRA
13547.7 m³ × 0.74 (0.78 con costes indirectos) = 10567.21

| Medición | Uds. | Largo | Ancho | Parcial |
|---|---|---|---|---|
| Según mediciones auxiliares | 1 | 28771.11 | 0.47 | 13522.42 |
|  | 1 | 53.78 | 0.47 | 25.28 |
| Total |  |  |  | 13547.7 |

**UI14009** m³ HORMIGÓN EN MASA HM-20/B/20/X0
1181.67 m³ × 70.92 (75.18 con costes indirectos) = 88837.95

| Medición | Uds. | Largo | Ancho | Parcial |
|---|---|---|---|---|
| Según mediciones Auxiliares |  |  |  |  |
| Cruce cauces | 1 | 2514.2 | 0.47 | 1181.67 |
| Total |  |  |  | 1181.67 |

**UI14013_HA25** m³ HORMIGÓN PARA ARMAR HA-25/SPB/20-15/XC1-3, PLANTA
8828.33 m³ × 82.77 (87.74 con costes indirectos) = 774597.67

| Medición | Uds. | Largo | Ancho | Parcial |
|---|---|---|---|---|
| Según mediciones Auxiliares |  |  |  |  |
| Lastres | 1 | 864.48 | 0.47 | 406.31 |
| Prismas | 1 | 17919.2 | 0.47 | 8422.02 |
| Total |  |  |  | 8828.33 |

**XI15004** kg ACERO CORRUGADO, B-500S/SD, COLOCADO
258755.25 kg × 1.24 (1.31 con costes indirectos) = 338969.38

| Medición | Uds. | Largo | Ancho | Parcial |
|---|---|---|---|---|
| Lastres Cuantía 15 kg/m3 | 1 | 406.31 | 15 | 6094.65 |
| Prismas Cuantía 30 kg/m3 | 1 | 8422.02 | 30 | 252660.60 |
| Total |  |  |  | 258755.25 |

**UNAK010** m² AISLAMIENTO CON POLIESTIRENO EXTRUIDO
2234.28 m² × 16.32 (17.3 con costes indirectos) = 38653.04

| Medición | Uds. | Largo | Ancho | Alto | Parcial |
|---|---|---|---|---|---|
| Según tramos en prisma y sobre losa canal |  |  |  |  |  |
| Para aislamiento del muro |  |  |  |  |  |
| 3+400 - 3+548 | 1 | 148 | 2.2 | 0.47 | 153.03 |
| 3+548 - 3+763 | 1 | 122 | 2.2 | 0.47 | 126.15 |
| 6+057 - 6+478 | 1 | 281 | 2.2 | 0.47 | 290.55 |
| 6+815 - 7+932 | 1 | 606 | 2.2 | 0.47 | 626.60 |
| 8+393 - 8+815 | 1 | 16 | 2.2 | 0.47 | 16.54 |
| 9+062 - 10+024 | 1 | 92 | 2.2 | 0.47 | 95.13 |
| 10+228 - 10+403 | 1 | 75 | 2.2 | 0.47 | 77.55 |
| 10+403 - 10+565 | 1 | 22 | 2.2 | 0.47 | 22.75 |
| 10+565 - 10+773 | 1 | 8 | 2.2 | 0.47 | 8.27 |
| Para aislamiento en base contacto con losa |  |  |  |  |  |
| 3+548 - 3+763 | 1 | 215 | 4.4 | 0.47 | 444.62 |
| 10+403 - 10+565 | 1 | 162 | 4.9 | 0.47 | 373.09 |
| Total |  |  |  |  | 2234.28 |

**XI16002** m² ENCOFRADO Y DESENCOFRADO MADERA ZAPATAS, VIGAS RIOSTRAS Y ENCEPA
2505.65 m² × 17.1 (18.13 con costes indirectos) = 45427.43

| Medición | Uds. | Largo | Ancho | Alto | Parcial |
|---|---|---|---|---|---|
| Según mediciones Auxiliares |  |  |  |  |  |
| Tramos en prisma | 1 | 3655.08 | 0.8 | 0.47 | 1374.31 |
| Lastres | 1 | 2407.1 |  | 0.47 | 1131.34 |
| Total |  |  |  |  | 2505.65 |

#### 01.02.02 CONDUCCIONES
Importe: 9378321.36

**UA02035_** m TUBERÍA ACERO HELICOIDAL, Ø 1219 MM, ESP. 12,5 MM, L275
16573.64 m × 529.19 (560.94 con costes indirectos) = 9296817.62
Suministro e instalación de tubería de acero de calidad mínima L275, conforme a norma UNE-EN 10224 y/o según normativa vigente, helicosoldada, de diámetro nominal 1219mm y espesor mínimo 12.50 mm, con extremo de tubería abocardado esférico, con revestimiento interior de 500 micras de poliuretano (AWWA-C222), apta para el contacto con agua para consumo humano y exterior de 3 capas de polietileno extruido (DIN 30670 N/n), previa preparación de ambas superficies al grado SA 2 1/2, incluso p.p. de unión soldada, con manga termorretráctil de protección exterior, tratamiento interior de las mismas, piezas especiales, medios auxiliares y pruebas necesarias para su correcto funcionamiento.

| Código | Ud | Descripción | Rendimiento | Precio | Importe |
|---|---|---|---|---|---|
| PU11105 | m | SUMINISTRO TUBERÍA ACERO HELICOIDAL, Ø 1219 MM, ESP. 12,5 MM (material) | 1.015 | 393.54 | 399.44 |
| O01035 | h | CUADRILLA DE COLOCACIÓN DE TUBERÍAS | 0.579 | 64.56 | 37.38 |
| M01064 | h | RETROEXCAVADORA RUEDAS HIDRÁULICA 131/160 CV | 0.666 | 60.45 | 40.26 |
| %MEDAU50.9 | % | MEDIOS AUXILIARES (02/06/2022) | 5.64 % | 477.08 | 26.91 |
| %PRUEBA | % | PRUEBAS DE PRESIÓN | 5 % | 503.99 | 25.20 |
|  |  | Total |  |  | 529.19 |

| Medición | Uds. | Largo | Parcial |
|---|---|---|---|
| Según mediciones auxiliares | 1 | 16573.64 | 16573.64 |
| Total |  |  | 16573.64 |

**UA02035-A_** m TUBERÍA ACERO HELICOIDAL, Ø 1219 MM, ESP. 12,5 MM, L275, T/A
61.44 m × 579.89 (614.68 con costes indirectos) = 37765.94
Suministro e instalación de tubería de acero de calidad mínima L275, conforme a norma UNE-EN 10224 y/o según normativa vigente, helicosoldada, de diámetro nominal 1219 mm y espesor mínimo 12.50 mm, en tramos aéreos, con extremo de tubería abocardado esférico, con revestimiento interior de 500 micras de poliuretano (AWWA-C222), apta para el contacto con agua para consumo humano y exterior de 1.000 micras de poliuretano con 80 micras de poliuretano alifático, previa preparación de ambas superficies al grado SA 2 1/2, incluso p.p. de unión soldada, con manga termorretráctil de protección exterior, tratamiento interior de las mismas, piezas especiales, medios auxiliares y pruebas necesarias para su correcto funcionamiento.

| Código | Ud | Descripción | Rendimiento | Precio | Importe |
|---|---|---|---|---|---|
| PU11105A | m | SUMINISTRO TUBERÍA ACERO HELICOIDAL, Ø 1219 MM, ESP. 12,5 MM (material) | 1 | 393.54 | 393.54 |
| O01035 | h | CUADRILLA DE COLOCACIÓN DE TUBERÍAS | 0.579 | 64.56 | 37.38 |
| M01064 | h | RETROEXCAVADORA RUEDAS HIDRÁULICA 131/160 CV | 0.666 | 60.45 | 40.26 |
| PTA-DN1219 | m | Suministro de protección adicional de tubería para aérea DN1219 (02/06/2022) | 1 | 51.61 | 51.61 |
| %MEDAU47.1 | % | MEDIOS AUXILIARES (02/06/2022) | 5.64 % | 522.79 | 29.49 |
| %PRUEBA | % | PRUEBAS DE PRESIÓN | 5 % | 552.28 | 27.61 |
|  |  | Total |  |  | 579.89 |

| Medición | Uds. | Parcial |
|---|---|---|
| Según mediciones |  |  |
| 12+536.31 a 12+555.31 | 20.48 | 20.48 |
| 16+155.31 a 16+166.31 | 12.62 | 12.62 |
| 16+433.31 a 16+456.31 | 28.34 | 28.34 |
| Total |  | 61.44 |

**UA02031_C1200** ud JUNTA DE EXPANSIÓN AXIAL DN 1200, +-34MM
4 ud × 10315.52 (10934.45 con costes indirectos) = 43737.80
Junta de expansión axial, DN 1200, +-34mm. Cuerpo del fuelle de acero al carbono, con bridas y contrabridas de acero al carbono, tratamiento anticorrosión con extremos taladrados Totalmente colocado.

| Código | Ud | Descripción | Rendimiento | Precio | Importe |
|---|---|---|---|---|---|
| O01001 | h | CAPATAZ | 0.5 | 25.85 | 12.93 |
| O01004 | h | OFICIAL ESPECIALISTA | 0.5 | 22.96 | 11.48 |
| O01009 | h | PEÓN | 0.5 | 20.27 | 10.14 |
| PUA02031_C120 | ud | JUNTA DE EXPANSIÓN AXIAL DN 1200, +-34MM (material; 28/06/2022) | 1 | 9789.75 | 9789.75 |
| %0500 | % | MEDIOS AUXILIARES | 5 % | 9824.30 | 491.22 |
|  |  | Total |  |  | 10315.52 |

| Medición | Uds. | Parcial |
|---|---|---|
| Según P.P.K.K. |  |  |
| Inicio | 1 | 1.00 |
| 12+536.31 - 12+555.31 | 1 | 1.00 |
| 16+154.31 - 16+166.31 | 1 | 1.00 |
| 16+432.31 - 16+456.31 | 1 | 1.00 |
| Total |  | 4 |

#### 01.02.03 VALVULERÍA Y CALDERERÍA
Importe: 1450516.22

##### 0.1.02.03.01 ARQUETAS SOBREVELOCIDAD
Importe: 106250.86

**UXA10084-11** ud SOBREVELOCIDAD, Ø 800 MM, 1,6 MPA MOTORIZADA
1 ud × 57527.6 (60979.26 con costes indirectos) = 60979.26
Válvula de seguridad contra-inundaciones c/gatillo de desenclavamiento, contrapeso y cierre por aumento de velocidad. DN 800 PN16

| Código | Ud | Descripción | Rendimiento | Precio | Importe |
|---|---|---|---|---|---|
| O01018 | h | CUADRILLA B | 20 | 43.23 | 864.60 |
| M01020 | h | CAMIÓN VOLQUETE GRÚA 101/130 CV | 20 | 32.55 | 651.00 |
| PUEM15076-11 | ud | VÁLVULA SOBREVELOCIDAD, Ø800 MM, 1,6 MPA (material; 17/05/2022) | 1 | 56012 | 56012.00 |
|  |  | Total |  |  | 57527.6 |

Relación comercial: 000, 12145.85, 001, 002, 003, 004, 005, Z0000, Z0100, Z0300, Z0500, Z0600, Z0700, Z1200, Z1900

| Medición | Uds. | Parcial |
|---|---|---|
| Arqueta Sobrevelocidad | 1 | 1.00 |
| Total |  | 1 |

**XA10087-01** ud CARRETE DESMONTAJE FUNDICIÓN, Ø 800 MM, 1,6 MPA. INOX.
2 ud × 2215.67 (2348.61 con costes indirectos) = 4697.22
Carrete de desmontaje de fundición dúctil con bridas, de 800 mm de diámetro, 1,6 MPa, revestimiento de epoxi-poliéster, con partes móviles en acero inoxidable, incluida tornillería bicromatada, juntas, pruebas, instalación y montaje.

| Código | Ud | Descripción | Rendimiento | Precio | Importe |
|---|---|---|---|---|---|
| O01017 | h | CUADRILLA A | 1.9 | 53.9 | 102.41 |
| M01020 | h | CAMIÓN VOLQUETE GRÚA 101/130 CV | 0.95 | 32.55 | 30.92 |
| PX15079-01 | ud | CARRETE DESMONTAJE FUNDICIÓN Ø 800 MM, 1,6 MPA (P.O.) (material) | 1 | 2082.34 | 2082.34 |
|  |  | Total |  |  | 2215.67 |

Relación comercial: 000, 2215.67, 001, 002, 003, 004, 005, Z0000, Z0100, Z0300, Z0500, Z0600, Z0700, Z1200, Z1900

| Medición | Uds. | Parcial |
|---|---|---|
| SOB | 1 | 1.00 |
| VAL MAR | 1 | 1.00 |
| Total |  | 2 |

**UA10082** ud VÁLVULA MARIPOSA, Ø 800 MM, 1,6 MPA MOTORIZADA
1 ud × 8022.66 (8504.02 con costes indirectos) = 8504.02
Válvula de mariposa de diámetro de 800 mm, presión de trabajo hasta 1,6 MPa, con desmultiplicador, servomotor, reductor y actuador para cierre lento mínimo de 300s, con cuerpo de fundición dúctil GGG-40 o superior, embridada, eje de acero inoxidable, disco de fundición dúctil GGG-40 o superior, con junta de EPDM vulcanizada y asiento de acero inoxidable, revestimiento de pintura epoxi con espesor mínimo de 250 micras, con p.p. de juntas y tornillería, con accionamiento eléctrico y manual, por accionador, instalación para mandos, control y señalización, instalada y comprobada.

| Código | Ud | Descripción | Rendimiento | Precio | Importe |
|---|---|---|---|---|---|
| O01018 | h | CUADRILLA B | 6.8 | 43.23 | 293.96 |
| PU15074 | ud | VÁLVULA MARIPOSA BIEXCÉNTRICA, Ø 800 MM, 1,6 MPA EMBRIDADA, MOTO (material) | 1 | 7507.36 | 7507.36 |
| M01020 | h | CAMIÓN VOLQUETE GRÚA 101/130 CV | 6.8 | 32.55 | 221.34 |
|  |  | Total |  |  | 8022.66 |

Relación comercial: 000, 8022.66, 001, 002, 003, 004, 005, Z0000, Z0100, Z0300, Z0500, Z0600, Z0700, Z1200, Z1900

| Medición | Uds. | Parcial |
|---|---|---|
| Arqueta Sobrevelocidad | 1 | 1.00 |
| Total |  | 1 |

**XA11009-03** ud VENTOSA TRIFUNCIONAL, Ø 200 MM, 1,6 MPA
4 ud × 2417.57 (2562.62 con costes indirectos) = 10250.48

| Medición | Uds. | Parcial |
|---|---|---|
| Ventosa en inicio TC-200 | 2 | 2.00 |
| En arqueta sobrevelocidad | 2 | 2.00 |
| Total |  | 4 |

**A10004** ud VÁLVULA COMPUERTA, Ø 200 MM, 1,6 MPA, INSTALADA
6 ud × 314.36 (333.22 con costes indirectos) = 1999.32

| Medición | Uds. | Parcial |
|---|---|---|
| Vent | 4 | 4.00 |
| Comp | 2 | 2.00 |
| Total |  | 6 |

**XA10046-01** ud CARRETE DESMONTAJE FUNDICIÓN, Ø 200 MM, 1,6 MPA
2 ud × 285.92 (303.08 con costes indirectos) = 606.16

| Medición | Uds. | Parcial |
|---|---|---|
| COMP | 2 | 2.00 |
| Total |  | 2 |

**XA03004-01** kg CALDERERÍA CHAPA ACERO REVESTIMIENTO INT/EXT
4641.16 kg × 3.91 (4.14 con costes indirectos) = 19214.40

| Medición | Uds. | Largo | Parcial |
|---|---|---|---|
| Según mediciones auxiliares | 1 | 4641.16 | 4641.16 |
| Total |  |  | 4641.16 |

##### 0.1.02.03.02 ARQUETAS CORTE Y DERIVACIÓN
Importe: 455132.46

**XA10084-06** ud VÁLVULA MARIPOSA, Ø 1200 MM, 2,5 MPA MOTORIZADA
7 ud × 19153.81 (20303.04 con costes indirectos) = 142121.28
Válvula de mariposa de diámetro de 1200 mm, presión de trabajo hasta 2,5 MPa, con desmultiplicador, servomotor, reductor y actuador para cierre lento mínimo de 300s, con cuerpo de fundición dúctil GGG-40 o superior, embridada, eje de acero inoxidable, disco de doble excentricidad de fundición dúctil GGG-40 o superior, con junta de EPDM vulcanizada y asiento de acero inoxidable, revestimiento de pintura epoxi con espesor mínimo de 250 micras, con p.p. de juntas y tornillería, con accionamiento eléctrico y manual, por accionador, instalación para mandos, control y señalización, instalada y comprobada.

| Código | Ud | Descripción | Rendimiento | Precio | Importe |
|---|---|---|---|---|---|
| O01018 | h | CUADRILLA B | 12 | 43.23 | 518.76 |
| M01020 | h | CAMIÓN VOLQUETE GRÚA 101/130 CV | 12 | 32.55 | 390.60 |
| PX15076-06 | ud | VÁLVULA MARIPOSA BIEXCÉNTRICA, Ø1200 MM, 2,5 MPA EMBRIDADA, MOTO (material; 11/05/2022) | 1 | 18244.45 | 18244.45 |
|  |  | Total |  |  | 19153.81 |

Relación comercial: 000, 12145.85, 001, 002, 003, 004, 005, Z0000, Z0100, Z0300, Z0500, Z0600, Z0700, Z1200, Z1900

| Medición | Uds. | Parcial |
|---|---|---|
| Arqueta Corte 1 C1AR | 1 | 1.00 |
| Arqueta Corte 1 C2AR | 1 | 1.00 |
| Arqueta Corte 1 C2AR | 1 | 1.00 |
| Arqueta Corte C4 y Derivación | 1 | 1.00 |
| Arqueta Corte C5-AR | 1 | 1.00 |
| Arqueta Corte C6 AR | 1 | 1.00 |
| Arqueta Corte C7-AR | 1 | 1.00 |
| Total |  | 7 |

**XA10089-08** ud CARRETE DESMONTAJE FUNDICIÓN, Ø 1200 MM, 2,5 MPA. INOX.
7 ud × 6114.12 (6480.97 con costes indirectos) = 45366.79
Carrete de desmontaje de fundición dúctil con bridas, de 1200 mm de diámetro, 2,5 MPa, revestimiento de epoxi-poliéster, con partes móviles en acero inoxidable, incluida tornillería bicromatada, juntas, pruebas, instalación y montaje.

| Código | Ud | Descripción | Rendimiento | Precio | Importe |
|---|---|---|---|---|---|
| O01017 | h | CUADRILLA A | 1.9 | 53.9 | 102.41 |
| M01020 | h | CAMIÓN VOLQUETE GRÚA 101/130 CV | 0.95 | 32.55 | 30.92 |
| PX15081-08 | ud | CARRETE DESMONTAJE FUNDICIÓN Ø 1200 MM, 2,5 MPA (P.O.) (material; 24/05/2022) | 1 | 5980.79 | 5980.79 |
|  |  | Total |  |  | 6114.12 |

Relación comercial: 000, 2929.62, 001, 002, 003, 004, 005, Z0000, Z0100, Z0300, Z0500, Z0600, Z0700, Z1200, Z1900

| Medición | Uds. | Parcial |
|---|---|---|
| Arqueta Corte 1 C1AR | 1 | 1.00 |
| Arqueta Corte 1 C2AR | 1 | 1.00 |
| Arqueta Corte 1 C2AR | 1 | 1.00 |
| Arqueta Corte C4 y Derivación | 1 | 1.00 |
| Arqueta Corte C5-AR | 1 | 1.00 |
| Arqueta Corte C6 AR | 1 | 1.00 |
| Arqueta Corte C7-AR | 1 | 1.00 |
| Total |  | 7 |

**XA11009-04** ud VENTOSA TRIFUNCIONAL, Ø 200 MM, 2,5 MPA
28 ud × 3675.66 (3896.2 con costes indirectos) = 109093.60

| Medición | Uds. | Parcial |
|---|---|---|
| Arqueta Corte 1 C1AR | 4 | 4.00 |
| Arqueta Corte 1 C2AR | 4 | 4.00 |
| Arqueta Corte 1 C2AR | 4 | 4.00 |
| Arqueta Corte C4 y Derivación | 4 | 4.00 |
| Arqueta Corte C5-AR | 4 | 4.00 |
| Arqueta Corte C6 AR | 4 | 4.00 |
| Arqueta Corte C7-AR | 4 | 4.00 |
| Total |  | 28 |

**XA10004-02** ud VÁLVULA COMPUERTA, Ø 200 MM, 2,5 MPA
28 ud × 398.29 (422.19 con costes indirectos) = 11821.32

| Medición | Uds. | Parcial |
|---|---|---|
| Arqueta Corte 1 C1AR | 4 | 4.00 |
| Arqueta Corte 1 C2AR | 4 | 4.00 |
| Arqueta Corte 1 C2AR | 4 | 4.00 |
| Arqueta Corte C4 y Derivación | 4 | 4.00 |
| Arqueta Corte C5-AR | 4 | 4.00 |
| Arqueta Corte C6 AR | 4 | 4.00 |
| Arqueta Corte C7-AR | 4 | 4.00 |
| Total |  | 28 |

**XA10048-01** ud CARRETE DESMONTAJE FUNDICIÓN, Ø 300 MM, 2,5 MPA. INOX.
21 ud × 677.09 (717.72 con costes indirectos) = 15072.12

| Medición | Uds. | Parcial |
|---|---|---|
| Arqueta Corte 1 C1AR | 3 | 3.00 |
| Arqueta Corte 1 C2AR | 3 | 3.00 |
| Arqueta Corte 1 C2AR | 3 | 3.00 |
| Arqueta Corte C4 y Derivación | 3 | 3.00 |
| Arqueta Corte C5-AR | 3 | 3.00 |
| Arqueta Corte C6 AR | 3 | 3.00 |
| Arqueta Corte C7-AR | 3 | 3.00 |
| Total |  | 21 |

**XA10006-02** ud VÁLVULA COMPUERTA, Ø 300 MM, 2,5 MPA
21 ud × 826.74 (876.34 con costes indirectos) = 18403.14

| Medición | Uds. | Parcial |
|---|---|---|
| Arqueta Corte 1 C1AR | 3 | 3.00 |
| Arqueta Corte 1 C2AR | 3 | 3.00 |
| Arqueta Corte 1 C2AR | 3 | 3.00 |
| Arqueta Corte C4 y Derivación | 3 | 3.00 |
| Arqueta Corte C5-AR | 3 | 3.00 |
| Arqueta Corte C6 AR | 3 | 3.00 |
| Arqueta Corte C7-AR | 3 | 3.00 |
| Total |  | 21 |

**XA03004-01** kg CALDERERÍA CHAPA ACERO REVESTIMIENTO INT/EXT
27356.09 kg × 3.91 (4.14 con costes indirectos) = 113254.21

| Medición | Uds. | Largo | Parcial |
|---|---|---|---|
| Según mediciones auxiliares | 1 | 27356.09 | 27356.09 |
| Total |  |  | 27356.09 |

##### 0.1.02.03.03 ARQUETAS DESAGÜE
Importe: 145063.79

**XA10006-02** ud VÁLVULA COMPUERTA, Ø 300 MM, 2,5 MPA
12 ud × 826.74 (876.34 con costes indirectos) = 10516.08

| Medición | Uds. | Parcial |
|---|---|---|
| D1-AR | 1 | 1.00 |
| D3 -AR | 1 | 1.00 |
| D4 -AR | 1 | 1.00 |
| D5-AR | 1 | 1.00 |
| D6-AR | 1 | 1.00 |
| D7-AR | 1 | 1.00 |
| D8-AR | 1 | 1.00 |
| D9-AR | 1 | 1.00 |
| D10-AR | 1 | 1.00 |
| D11 -AR | 1 | 1.00 |
| D12-AR | 1 | 1.00 |
| D13-AR | 1 | 1.00 |
| Total |  | 12 |

**XA10048-01** ud CARRETE DESMONTAJE FUNDICIÓN, Ø 300 MM, 2,5 MPA. INOX.
12 ud × 677.09 (717.72 con costes indirectos) = 8612.64

| Medición | Uds. | Parcial |
|---|---|---|
| D1-AR | 1 | 1.00 |
| D3 -AR | 1 | 1.00 |
| D4 -AR | 1 | 1.00 |
| D5-AR | 1 | 1.00 |
| D6-AR | 1 | 1.00 |
| D7-AR | 1 | 1.00 |
| D8-AR | 1 | 1.00 |
| D9-AR | 1 | 1.00 |
| D10-AR | 1 | 1.00 |
| D11 -AR | 1 | 1.00 |
| D12-AR | 1 | 1.00 |
| D13-AR | 1 | 1.00 |
| Total |  | 12 |

**XA03004-01** kg CALDERERÍA CHAPA ACERO REVESTIMIENTO INT/EXT
30419.1 kg × 3.91 (4.14 con costes indirectos) = 125935.07

| Medición | Uds. | Largo | Parcial |
|---|---|---|---|
| Según mediciones auxiliares | 1 | 30419.1 | 30419.10 |
| Total |  |  | 30419.1 |

##### 0.1.02.03.04 ARQUETAS VENTOSAS
Importe: 432575.22

**XA10004-02** ud VÁLVULA COMPUERTA, Ø 200 MM, 2,5 MPA
50 ud × 398.29 (422.19 con costes indirectos) = 21109.50

| Medición | Uds. | Parcial |
|---|---|---|
| V1-AR | 2 | 2.00 |
| V2-AR | 2 | 2.00 |
| V3-AR | 2 | 2.00 |
| V4-AR | 2 | 2.00 |
| V5-AR | 2 | 2.00 |
| V5¨-AR | 2 | 2.00 |
| V6-AR | 2 | 2.00 |
| V7-AR | 2 | 2.00 |
| V8-AR | 2 | 2.00 |
| V9-AR | 2 | 2.00 |
| V10-AR | 2 | 2.00 |
| V11-AR | 2 | 2.00 |
| V12-AR | 2 | 2.00 |
| V13-AR | 2 | 2.00 |
| V14-AR | 2 | 2.00 |
| V15-AR | 2 | 2.00 |
| V16-AR | 2 | 2.00 |
| V17-AR | 2 | 2.00 |
| V18-AR | 2 | 2.00 |
| V19-AR | 2 | 2.00 |
| V20-AR | 2 | 2.00 |
| V21-AR | 2 | 2.00 |
| V22-AR | 2 | 2.00 |
| V23-AR | 2 | 2.00 |
| V24-A | 2 | 2.00 |
| Total |  | 50 |

**XA11009-04** ud VENTOSA TRIFUNCIONAL, Ø 200 MM, 2,5 MPA
50 ud × 3675.66 (3896.2 con costes indirectos) = 194810.00

| Medición | Uds. | Parcial |
|---|---|---|
| V1-AR | 2 | 2.00 |
| V2-AR | 2 | 2.00 |
| V3-AR | 2 | 2.00 |
| V4-AR | 2 | 2.00 |
| V5-AR | 2 | 2.00 |
| V5¨-AR | 2 | 2.00 |
| V6-AR | 2 | 2.00 |
| V7-AR | 2 | 2.00 |
| V8-AR | 2 | 2.00 |
| V9-AR | 2 | 2.00 |
| V10-AR | 2 | 2.00 |
| V11-AR | 2 | 2.00 |
| V12-AR | 2 | 2.00 |
| V13-AR | 2 | 2.00 |
| V14-AR | 2 | 2.00 |
| V15-AR | 2 | 2.00 |
| V16-AR | 2 | 2.00 |
| V17-AR | 2 | 2.00 |
| V18-AR | 2 | 2.00 |
| V19-AR | 2 | 2.00 |
| V20-AR | 2 | 2.00 |
| V21-AR | 2 | 2.00 |
| V22-AR | 2 | 2.00 |
| V23-AR | 2 | 2.00 |
| V24-A | 2 | 2.00 |
| Total |  | 50 |

**XA03004-01** kg CALDERERÍA CHAPA ACERO REVESTIMIENTO INT/EXT
52332.3 kg × 3.91 (4.14 con costes indirectos) = 216655.72

| Medición | Uds. | Largo | Parcial |
|---|---|---|---|
| Según mediciones Auxiliares | 1 | 52332.3 | 52332.30 |
| Total |  |  | 52332.3 |

##### 0.1.02.03.05 ARQUETAS VENTOSA-DESAGÜE
Importe: 311493.89

**XA10006-02** ud VÁLVULA COMPUERTA, Ø 300 MM, 2,5 MPA
15 ud × 826.74 (876.34 con costes indirectos) = 13145.10

| Medición | Uds. | Parcial |
|---|---|---|
| DV1-AR | 1 | 1.00 |
| DV2-AR | 1 | 1.00 |
| DV3 -AR | 1 | 1.00 |
| DV4 -AR | 1 | 1.00 |
| DV5 -AR | 1 | 1.00 |
| DV6-AR | 1 | 1.00 |
| DV7 -AR | 1 | 1.00 |
| DV8-AR | 1 | 1.00 |
| DV9 -AR | 1 | 1.00 |
| DV10-AR | 1 | 1.00 |
| DV11-AR | 1 | 1.00 |
| DV12-AR | 1 | 1.00 |
| DV13-AR | 1 | 1.00 |
| DV14-AR | 1 | 1.00 |
| DV15-AR | 1 | 1.00 |
| Total |  | 15 |

**XA10048-01** ud CARRETE DESMONTAJE FUNDICIÓN, Ø 300 MM, 2,5 MPA. INOX.
15 ud × 677.09 (717.72 con costes indirectos) = 10765.80

| Medición | Uds. | Parcial |
|---|---|---|
| DV1-AR | 1 | 1.00 |
| DV2-AR | 1 | 1.00 |
| DV3 -AR | 1 | 1.00 |
| DV4 -AR | 1 | 1.00 |
| DV5 -AR | 1 | 1.00 |
| DV6-AR | 1 | 1.00 |
| DV7 -AR | 1 | 1.00 |
| DV8-AR | 1 | 1.00 |
| DV9 -AR | 1 | 1.00 |
| DV10-AR | 1 | 1.00 |
| DV11-AR | 1 | 1.00 |
| DV12-AR | 1 | 1.00 |
| DV13-AR | 1 | 1.00 |
| DV14-AR | 1 | 1.00 |
| DV15-AR | 1 | 1.00 |
| Total |  | 15 |

**XA11009-04** ud VENTOSA TRIFUNCIONAL, Ø 200 MM, 2,5 MPA
30 ud × 3675.66 (3896.2 con costes indirectos) = 116886.00

| Medición | Uds. | Parcial |
|---|---|---|
| DV1-AR | 2 | 2.00 |
| DV2-AR | 2 | 2.00 |
| DV3 -AR | 2 | 2.00 |
| DV4 -AR | 2 | 2.00 |
| DV5 -AR | 2 | 2.00 |
| DV6-AR | 2 | 2.00 |
| DV7 -AR | 2 | 2.00 |
| DV8-AR | 2 | 2.00 |
| DV9 -AR | 2 | 2.00 |
| DV10-AR | 2 | 2.00 |
| DV11-AR | 2 | 2.00 |
| DV12-AR | 2 | 2.00 |
| DV13-AR | 2 | 2.00 |
| DV14-AR | 2 | 2.00 |
| DV15-AR | 2 | 2.00 |
| Total |  | 30 |

**XA10004-02** ud VÁLVULA COMPUERTA, Ø 200 MM, 2,5 MPA
30 ud × 398.29 (422.19 con costes indirectos) = 12665.70

| Medición | Uds. | Parcial |
|---|---|---|
| DV1-AR | 2 | 2.00 |
| DV2-AR | 2 | 2.00 |
| DV3 -AR | 2 | 2.00 |
| DV4 -AR | 2 | 2.00 |
| DV5 -AR | 2 | 2.00 |
| DV6-AR | 2 | 2.00 |
| DV7 -AR | 2 | 2.00 |
| DV8-AR | 2 | 2.00 |
| DV9 -AR | 2 | 2.00 |
| DV10-AR | 2 | 2.00 |
| DV11-AR | 2 | 2.00 |
| DV12-AR | 2 | 2.00 |
| DV13-AR | 2 | 2.00 |
| DV14-AR | 2 | 2.00 |
| DV15-AR | 2 | 2.00 |
| Total |  | 30 |

**XA03004-01** kg CALDERERÍA CHAPA ACERO REVESTIMIENTO INT/EXT
38171.81 kg × 3.91 (4.14 con costes indirectos) = 158031.29

| Medición | Uds. | Largo | Parcial |
|---|---|---|---|
| Según mediciones auxiliares | 1 | 38171.81 | 38171.81 |
| Total |  |  | 38171.81 |

#### 01.02.04 OBRA CIVIL Y ARQUETAS (25/01/2002)
Importe: 1402914.72

##### 01.02.04.01 ARQUETAS DE SOBREVELOCIDAD (25/01/2002)
Importe: 43778.89

**UI02003-01** m³ EXCAVACIÓN EN EMPLAZAMIENTO
532.61 m³ × 13.12 (13.91 con costes indirectos) = 7408.61

| Medición | Uds. | Largo | Ancho | Parcial |
|---|---|---|---|---|
| Según Med Aux | 1 | 1133.22 | 0.47 | 532.61 |
| Total |  |  |  | 532.61 |

**XI04019-01** m³ RELLENO MECÁNICO LOCALIZADO, 98% PM
276.98 m³ × 8.35 (8.85 con costes indirectos) = 2451.27

| Medición | Uds. | Largo | Ancho | Parcial |
|---|---|---|---|---|
| Según med. auxiliar | 1 | 458.81 | 0.47 | 215.64 |
|  | 1 | 130.52 | 0.47 | 61.34 |
| Total |  |  |  | 276.98 |

**UI14009** m³ HORMIGÓN EN MASA HM-20/B/20/X0
5.43 m³ × 70.92 (75.18 con costes indirectos) = 408.23

| Medición | Uds. | Largo | Ancho | Parcial |
|---|---|---|---|---|
| Segun Med Aux | 1 | 11.55 | 0.47 | 5.43 |
| Total |  |  |  | 5.43 |

**UI14013_HA25** m³ HORMIGÓN PARA ARMAR HA-25/SPB/20-15/XC1-3, PLANTA
65.24 m³ × 82.77 (87.74 con costes indirectos) = 5724.16

| Medición | Uds. | Largo | Ancho | Parcial |
|---|---|---|---|---|
| Según med. auxiliar | 1 | 138.81 | 0.47 | 65.24 |
| Total |  |  |  | 65.24 |

**XI15004** kg ACERO CORRUGADO, B-500S/SD, COLOCADO
6745.09 kg × 1.24 (1.31 con costes indirectos) = 8836.07

| Medición | Uds. | Largo | Ancho | Parcial |
|---|---|---|---|---|
| Según med. auxiliar | 1 | 14351.26 | 0.47 | 6745.09 |
| Total |  |  |  | 6745.09 |

**B01021** m² FORJADO PLACA ALVEOLAR L 9-12 M. Q=600 KG/M²
52.24 m² × 63.4 (67.2 con costes indirectos) = 3510.53

| Medición | Uds. | Largo | Ancho | Parcial |
|---|---|---|---|---|
| Según Med Aux | 1 | 111.15 | 0.47 | 52.24 |
| Total |  |  |  | 52.24 |

**XI16007** m² ENCOFRADO Y DESENCOFRADO MUROS, 1,5 < H <= 3 M, VISTOS
261.03 m² × 30.1 (31.91 con costes indirectos) = 8329.47

| Medición | Uds. | Largo | Ancho | Parcial |
|---|---|---|---|---|
| Según med. auxiliar | 1 | 283.39 | 0.47 | 133.19 |
|  | 1 | 272 | 0.47 | 127.84 |
| Total |  |  |  | 261.03 |

**U0681-01** m³ CIMBRA
12.14 m³ × 9.8 (10.39 con costes indirectos) = 126.13

| Medición | Uds. | Largo | Ancho | Parcial |
|---|---|---|---|---|
| Según Mediciones Aux | 1 | 25.84 | 0.47 | 12.14 |
| Total |  |  |  | 12.14 |

**XOC0003** m² IMPERMEABILIZACIÓN BITUMINOSA DE PARAMENTOS
86.93 m² × 8.29 (8.79 con costes indirectos) = 764.11

| Medición | Uds. | Largo | Ancho | Parcial |
|---|---|---|---|---|
| Según med. auxiliar | 1 | 184.95 | 0.47 | 86.93 |
| Total |  |  |  | 86.93 |

**XOC0004** ud PATE ACERO LISO FORRADO POLIPROPILENO
18.8 ud × 9.01 (9.55 con costes indirectos) = 179.54

| Medición | Uds. | Largo | Ancho | Parcial |
|---|---|---|---|---|
|  | 1 | 40 | 0.47 | 18.80 |
| Total |  |  |  | 18.8 |

**U0641-05** m² TAPA CHAPA ESTRIADA E= 5 MM.
0.54 m² × 101.47 (107.56 con costes indirectos) = 58.08

| Medición | Uds. | Largo | Ancho | Parcial |
|---|---|---|---|---|
| Según Med Aux | 1 | 1.15 | 0.47 | 0.54 |
| Total |  |  |  | 0.54 |

**XED0002** m² CELOSIA FIJA DE LAMAS
0.34 m² × 95.44 (101.17 con costes indirectos) = 34.40

| Medición | Uds. | Largo | Ancho | Parcial |
|---|---|---|---|---|
| Según Med Aux | 1 | 0.72 | 0.47 | 0.34 |
| Total |  |  |  | 0.34 |

**XOC0006** m² EMPARRILLADO METALICO ELECTROFUNDIDO 30 X 2MM. CUADR. 34 X 38MM
34.66 m² × 39.51 (41.88 con costes indirectos) = 1451.56

| Medición | Uds. | Largo | Ancho | Parcial |
|---|---|---|---|---|
| Según med. auxiliar | 1 | 73.74 | 0.47 | 34.66 |
| Total |  |  |  | 34.66 |

**U3113005** ud PERNOS ANCLAJES
5.64 ud × 1.22 (1.29 con costes indirectos) = 7.28

| Medición | Uds. | Largo | Ancho | Parcial |
|---|---|---|---|---|
| Según Med AUx | 1 | 12 | 0.47 | 5.64 |
| Total |  |  |  | 5.64 |

**U3113010** ud APOYO METÁLICO, PLACA 0,5X0,5 M
24.44 ud × 31.86 (33.77 con costes indirectos) = 825.34

| Medición | Uds. | Largo | Ancho | Parcial |
|---|---|---|---|---|
| Según Med AUx | 1 | 52 | 0.47 | 24.44 |
| Total |  |  |  | 24.44 |

**UB01071** m PERFIL ACERO LAMINADO L-120.15 MM - 26,60 KG/M
60.63 m × 44.34 (47 con costes indirectos) = 2849.61

| Medición | Uds. | Largo | Ancho | Parcial |
|---|---|---|---|---|
| Según Med AUx | 1 | 33.4 | 0.47 | 15.70 |
|  | 1 | 95.6 | 0.47 | 44.93 |
| Total |  |  |  | 60.63 |

**XED0038** m BARANDILLA DE ACERO INOXIDABLE
3.24 m × 237.16 (251.39 con costes indirectos) = 814.50

| Medición | Uds. | Largo | Ancho | Parcial |
|---|---|---|---|---|
| Según Med AUx | 1 | 6.9 | 0.47 | 3.24 |
| Total |  |  |  | 3.24 |

##### 01.02.04.02 ARQUETA DE CORTE Y DERIVACIÓN (25/01/2002)
Importe: 277076.5

**UI02003-01** m³ EXCAVACIÓN EN EMPLAZAMIENTO
2777.01 m³ × 13.12 (13.91 con costes indirectos) = 38628.21

| Medición | Uds. | Largo | Ancho | Parcial |
|---|---|---|---|---|
| Según Med Aux |  |  |  |  |
| Corte | 1 | 4270.65 | 0.47 | 2007.21 |
| Corte y Derivación | 1 | 1479.56 | 0.47 | 695.39 |
| Registro | 1 | 158.32 | 0.47 | 74.41 |
| Total |  |  |  | 2777.01 |

**XI04019-01** m³ RELLENO MECÁNICO LOCALIZADO, 98% PM
1434.24 m³ × 8.35 (8.85 con costes indirectos) = 12693.02

| Medición | Uds. | Largo | Ancho | Parcial |
|---|---|---|---|---|
| Según med. auxiliar |  |  |  |  |
| Corte | 1 | 2220.13 | 0.47 | 1043.46 |
| Corte y Derivación | 1 | 744.5 | 0.47 | 349.92 |
| Registro | 1 | 86.94 | 0.47 | 40.86 |
| Total |  |  |  | 1434.24 |

**UI14009** m³ HORMIGÓN EN MASA HM-20/B/20/X0
206.11 m³ × 70.92 (75.18 con costes indirectos) = 15495.35

| Medición | Uds. | Largo | Ancho | Parcial |
|---|---|---|---|---|
| Segun Med Aux |  |  |  |  |
| Corte | 1 | 56.15 | 0.47 | 26.39 |
| Corte y Derivación | 1 | 13.59 | 0.47 | 6.39 |
| Registro | 1 | 1.73 | 0.47 | 0.81 |
| Corte | 1 | 283.73 | 0.47 | 133.35 |
| Corte y Derivación | 1 | 83.35 | 0.47 | 39.17 |
| Total |  |  |  | 206.11 |

**UI14013_HA25** m³ HORMIGÓN PARA ARMAR HA-25/SPB/20-15/XC1-3, PLANTA
419.05 m³ × 82.77 (87.74 con costes indirectos) = 36767.45

| Medición | Uds. | Largo | Ancho | Parcial |
|---|---|---|---|---|
| Segun Med Aux |  |  |  |  |
| Corte | 1 | 717.33 | 0.47 | 337.15 |
| Corte y Derivación | 1 | 133.82 | 0.47 | 62.90 |
| Registro | 1 | 40.43 | 0.47 | 19.00 |
| Total |  |  |  | 419.05 |

**XI15004** kg ACERO CORRUGADO, B-500S/SD, COLOCADO
50197.13 kg × 1.24 (1.31 con costes indirectos) = 65758.24

| Medición | Uds. | Largo | Ancho | Parcial |
|---|---|---|---|---|
| Segun Med Aux |  |  |  |  |
| Corte | 1 | 87823.89 | 0.47 | 41277.23 |
| Corte y Derivación | 1 | 14480.73 | 0.47 | 6805.94 |
| Registro | 1 | 4497.79 | 0.47 | 2113.96 |
| Total |  |  |  | 50197.13 |

**XI16007** m² ENCOFRADO Y DESENCOFRADO MUROS, 1,5 < H <= 3 M, VISTOS
1763.27 m² × 30.1 (31.91 con costes indirectos) = 56265.95

| Medición | Uds. | Largo | Ancho | Parcial |
|---|---|---|---|---|
| Segun Med Aux |  |  |  |  |
| Corte | 1 | 1310.56 | 0.47 | 615.96 |
|  | 1 | 1785.04 | 0.47 | 838.97 |
| Corte y Derivación | 1 | 243.15 | 0.47 | 114.28 |
|  | 1 | 275.8 | 0.47 | 129.63 |
| Registro | 1 | 62.26 | 0.47 | 29.26 |
|  | 1 | 74.82 | 0.47 | 35.17 |
| Total |  |  |  | 1763.27 |

**U0681-01** m³ CIMBRA
638.13 m³ × 9.8 (10.39 con costes indirectos) = 6630.17

| Medición | Uds. | Largo | Ancho | Parcial |
|---|---|---|---|---|
| Según Med AUx |  |  |  |  |
| Corte | 1 | 1343.41 | 0.47 | 631.40 |
| Corte y Derivación | 1 | 14.31 | 0.47 | 6.73 |
| Total |  |  |  | 638.13 |

**XOC0003** m² IMPERMEABILIZACIÓN BITUMINOSA DE PARAMENTOS
515.94 m² × 8.29 (8.79 con costes indirectos) = 4535.11

| Medición | Uds. | Largo | Ancho | Parcial |
|---|---|---|---|---|
| Segun Med Aux |  |  |  |  |
| Corte | 1 | 899.85 | 0.47 | 422.93 |
| Corte y Derivación | 1 | 150.68 | 0.47 | 70.82 |
| Registro | 1 | 47.22 | 0.47 | 22.19 |
| Total |  |  |  | 515.94 |

**XOC0004** ud PATE ACERO LISO FORRADO POLIPROPILENO
166.85 ud × 9.01 (9.55 con costes indirectos) = 1593.42

| Medición | Uds. | Largo | Ancho | Parcial |
|---|---|---|---|---|
| Segun Med Aux |  |  |  |  |
| Corte | 1 | 285 | 0.47 | 133.95 |
| Corte y Derivación | 1 | 60 | 0.47 | 28.20 |
| Registro | 1 | 10 | 0.47 | 4.70 |
| Total |  |  |  | 166.85 |

**U0641-05** m² TAPA CHAPA ESTRIADA E= 5 MM.
7.41 m² × 101.47 (107.56 con costes indirectos) = 797.02

| Medición | Uds. | Largo | Ancho | Parcial |
|---|---|---|---|---|
| Segun Mediciones Auxiliares |  |  |  |  |
| Corte | 1 | 13.85 | 0.47 | 6.51 |
| Corte y Derivación | 1 | 1.54 | 0.47 | 0.72 |
| Registro | 1 | 0.38 | 0.47 | 0.18 |
| Total |  |  |  | 7.41 |

**XED0002** m² CELOSIA FIJA DE LAMAS
0.91 m² × 95.44 (101.17 con costes indirectos) = 92.06

| Medición | Uds. | Largo | Ancho | Parcial |
|---|---|---|---|---|
| Segun Med Aux |  |  |  |  |
| Corte | 1 | 1.44 | 0.47 | 0.68 |
| Corte y Derivación | 1 | 0.36 | 0.47 | 0.17 |
| Registro | 1 | 0.12 | 0.47 | 0.06 |
| Total |  |  |  | 0.91 |

**XOC0006** m² EMPARRILLADO METALICO ELECTROFUNDIDO 30 X 2MM. CUADR. 34 X 38MM
130.3 m² × 39.51 (41.88 con costes indirectos) = 5456.96

| Medición | Uds. | Largo | Ancho | Parcial |
|---|---|---|---|---|
| Segun Med Aux |  |  |  |  |
| Corte | 1 | 189.02 | 0.47 | 88.84 |
| Corte y Derivación | 1 | 88.22 | 0.47 | 41.46 |
| Total |  |  |  | 130.3 |

**U3113005** ud PERNOS ANCLAJES
66.74 ud × 1.22 (1.29 con costes indirectos) = 86.09

| Medición | Uds. | Largo | Ancho | Parcial |
|---|---|---|---|---|
| Según Med AUx |  |  |  |  |
| Corte | 1 | 96 | 0.47 | 45.12 |
| Corte y Derivación | 1 | 46 | 0.47 | 21.62 |
| Total |  |  |  | 66.74 |

**U3113010** ud APOYO METÁLICO, PLACA 0,5X0,5 M
99.64 ud × 31.86 (33.77 con costes indirectos) = 3364.84

| Medición | Uds. | Largo | Ancho | Parcial |
|---|---|---|---|---|
| Según Med AUx |  |  |  |  |
| Corte | 1 | 120 | 0.47 | 56.40 |
| Corte y Derivación | 1 | 92 | 0.47 | 43.24 |
| Total |  |  |  | 99.64 |

**UB01071** m PERFIL ACERO LAMINADO L-120.15 MM - 26,60 KG/M
315.58 m × 44.34 (47 con costes indirectos) = 14832.26

| Medición | Uds. | Largo | Ancho | Parcial |
|---|---|---|---|---|
| Según Med AUx |  |  |  |  |
| Corte | 1 | 163.68 | 0.47 | 76.93 |
|  | 1 | 345.66 | 0.47 | 162.46 |
| Corte y Derivación | 1 | 110.1 | 0.47 | 51.75 |
|  | 1 | 52 | 0.47 | 24.44 |
| Total |  |  |  | 315.58 |

**XED0038** m BARANDILLA DE ACERO INOXIDABLE
56.01 m × 237.16 (251.39 con costes indirectos) = 14080.35

| Medición | Uds. | Largo | Ancho | Parcial |
|---|---|---|---|---|
| Segun Med Aux |  |  |  |  |
| Corte | 1 | 60.66 | 0.47 | 28.51 |
| Corte y Derivación | 1 | 58.5 | 0.47 | 27.50 |
| Total |  |  |  | 56.01 |

##### 01.02.04.03 ARQUETA DE DESAGÜE (25/01/2002)
Importe: 113962.88

**UI02003-01** m³ EXCAVACIÓN EN EMPLAZAMIENTO
838.39 m³ × 13.12 (13.91 con costes indirectos) = 11662.00

| Medición | Uds. | Largo | Ancho | Parcial |
|---|---|---|---|---|
| Según mediciones Aux | 1 | 1783.8 | 0.47 | 838.39 |
| Total |  |  |  | 838.39 |

**XI04019-01** m³ RELLENO MECÁNICO LOCALIZADO, 98% PM
543.18 m³ × 8.35 (8.85 con costes indirectos) = 4807.14

| Medición | Uds. | Largo | Ancho | Parcial |
|---|---|---|---|---|
| Según med. auxiliar | 1 | 1155.7 | 0.47 | 543.18 |
| Total |  |  |  | 543.18 |

**UI14009** m³ HORMIGÓN EN MASA HM-20/B/20/X0
11.3 m³ × 70.92 (75.18 con costes indirectos) = 849.53

| Medición | Uds. | Largo | Ancho | Parcial |
|---|---|---|---|---|
| Según mediciones Aux | 1 | 24.05 | 0.47 | 11.30 |
| Total |  |  |  | 11.3 |

**UI14013_HA25** m³ HORMIGÓN PARA ARMAR HA-25/SPB/20-15/XC1-3, PLANTA
277.01 m³ × 82.77 (87.74 con costes indirectos) = 24304.86

| Medición | Uds. | Largo | Ancho | Parcial |
|---|---|---|---|---|
| Según med. auxiliar | 1 | 589.38 | 0.47 | 277.01 |
| Total |  |  |  | 277.01 |

**XI15004** kg ACERO CORRUGADO, B-500S/SD, COLOCADO
34324.54 kg × 1.24 (1.31 con costes indirectos) = 44965.15

| Medición | Uds. | Largo | Ancho | Parcial |
|---|---|---|---|---|
| Según med. auxiliar | 1 | 73030.94 | 0.47 | 34324.54 |
| Total |  |  |  | 34324.54 |

**XI16007** m² ENCOFRADO Y DESENCOFRADO MUROS, 1,5 < H <= 3 M, VISTOS
752.32 m² × 30.1 (31.91 con costes indirectos) = 24006.53

| Medición | Uds. | Largo | Ancho | Parcial |
|---|---|---|---|---|
| Según med. auxiliar | 1 | 662.78 | 0.47 | 311.51 |
|  | 1 | 937.89 | 0.47 | 440.81 |
| Total |  |  |  | 752.32 |

**XOC0003** m² IMPERMEABILIZACIÓN BITUMINOSA DE PARAMENTOS
240.76 m² × 8.29 (8.79 con costes indirectos) = 2116.28

| Medición | Uds. | Largo | Ancho | Parcial |
|---|---|---|---|---|
| Según med. auxiliar | 1 | 512.25 | 0.47 | 240.76 |
| Total |  |  |  | 240.76 |

**XOC0004** ud PATE ACERO LISO FORRADO POLIPROPILENO
66.74 ud × 9.01 (9.55 con costes indirectos) = 637.37

| Medición | Uds. | Largo | Ancho | Parcial |
|---|---|---|---|---|
| Según Mediciones Aux. | 1 | 142 | 0.47 | 66.74 |
| Total |  |  |  | 66.74 |

**XED0002** m² CELOSIA FIJA DE LAMAS
0.68 m² × 95.44 (101.17 con costes indirectos) = 68.80

| Medición | Uds. | Largo | Ancho | Parcial |
|---|---|---|---|---|
| Según Med Aux | 1 | 1.44 | 0.47 | 0.68 |
| Total |  |  |  | 0.68 |

**U0641-05** m² TAPA CHAPA ESTRIADA E= 5 MM.
4.34 m² × 101.47 (107.56 con costes indirectos) = 466.81

| Medición | Uds. | Largo | Ancho | Parcial |
|---|---|---|---|---|
| Según Med Aux | 1 | 9.24 | 0.47 | 4.34 |
| Total |  |  |  | 4.34 |

**UI21007** m³ ESCOLLERA ROCA, TAMAÑO 30 A 60 CM
1.68 m³ × 44.03 (46.67 con costes indirectos) = 78.41

| Medición | Uds. | Largo | Ancho | Alto | Parcial |
|---|---|---|---|---|---|
| Refuerzo escollera salida desague |  |  |  |  |  |
| D3 | 0.47 | 2.1 | 1.7 | 0.5 | 0.84 |
| D4 | 0.47 | 2.1 | 1.7 | 0.5 | 0.84 |
| Total |  |  |  |  | 1.68 |

##### 01.02.04.04 ARQUETA DE VENTOSAS (25/01/2002)
Importe: 182392.23

**UI02003-01** m³ EXCAVACIÓN EN EMPLAZAMIENTO
1439.8 m³ × 13.12 (13.91 con costes indirectos) = 20027.62

| Medición | Uds. | Largo | Ancho | Parcial |
|---|---|---|---|---|
| Según mediciones Aux | 1 | 2880.5 | 0.47 | 1353.84 |
| V24A | 1 | 85.96 |  | 85.96 |
| Total |  |  |  | 1439.8 |

**XI04019-01** m³ RELLENO MECÁNICO LOCALIZADO, 98% PM
790.45 m³ × 8.35 (8.85 con costes indirectos) = 6995.48

| Medición | Uds. | Largo | Ancho | Parcial |
|---|---|---|---|---|
| Según med. auxiliar | 1 | 1569.81 | 0.47 | 737.81 |
| V24A | 1 | 52.64 |  | 52.64 |
| Total |  |  |  | 790.45 |

**UI14009** m³ HORMIGÓN EN MASA HM-20/B/20/X0
20.44 m³ × 70.92 (75.18 con costes indirectos) = 1536.68

| Medición | Uds. | Largo | Ancho | Parcial |
|---|---|---|---|---|
| Según mediciones Aux | 1 | 41.18 | 0.47 | 19.35 |
| V24A | 1 | 1.09 |  | 1.09 |
| Total |  |  |  | 20.44 |

**UI14013_HA25** m³ HORMIGÓN PARA ARMAR HA-25/SPB/20-15/XC1-3, PLANTA
443.3 m³ × 82.77 (87.74 con costes indirectos) = 38895.14

| Medición | Uds. | Largo | Ancho | Parcial |
|---|---|---|---|---|
| Según med. auxiliar | 1 | 886.08 | 0.47 | 416.46 |
| V24A | 1 | 26.84 |  | 26.84 |
| Total |  |  |  | 443.3 |

**XI15004** kg ACERO CORRUGADO, B-500S/SD, COLOCADO
47855.82 kg × 1.24 (1.31 con costes indirectos) = 62691.12

| Medición | Uds. | Largo | Ancho | Parcial |
|---|---|---|---|---|
| Según med. auxiliar | 1 | 96400.46 | 0.47 | 45308.22 |
| V24A | 1 | 2547.6 |  | 2547.60 |
| Total |  |  |  | 47855.82 |

**XI16007** m² ENCOFRADO Y DESENCOFRADO MUROS, 1,5 < H <= 3 M, VISTOS
1461.55 m² × 30.1 (31.91 con costes indirectos) = 46638.06

| Medición | Uds. | Largo | Ancho | Parcial |
|---|---|---|---|---|
| Según med. auxiliar | 1 | 1262.46 | 0.47 | 593.36 |
|  | 1 | 1681.28 | 0.47 | 790.20 |
| V24A | 1 | 35.65 |  | 35.65 |
|  | 1 | 42.34 |  | 42.34 |
| Total |  |  |  | 1461.55 |

**XOC0003** m² IMPERMEABILIZACIÓN BITUMINOSA DE PARAMENTOS
450.03 m² × 8.29 (8.79 con costes indirectos) = 3955.76

| Medición | Uds. | Largo | Ancho | Parcial |
|---|---|---|---|---|
| Según med. auxiliar | 1 | 908.75 | 0.47 | 427.11 |
| V24A | 1 | 22.92 |  | 22.92 |
| Total |  |  |  | 450.03 |

**XOC0004** ud PATE ACERO LISO FORRADO POLIPROPILENO
104.29 ud × 9.01 (9.55 con costes indirectos) = 995.97

| Medición | Uds. | Largo | Ancho | Parcial |
|---|---|---|---|---|
| Según Mediciones Aux. | 1 | 207 | 0.47 | 97.29 |
| V24A | 1 | 7 |  | 7.00 |
| Total |  |  |  | 104.29 |

**XED0002** m² CELOSIA FIJA DE LAMAS
1.47 m² × 95.44 (101.17 con costes indirectos) = 148.72

| Medición | Uds. | Largo | Ancho | Parcial |
|---|---|---|---|---|
| Según Med Aux | 1 | 2.88 | 0.47 | 1.35 |
| V24A | 1 | 0.12 |  | 0.12 |
| Total |  |  |  | 1.47 |

**U0641-05** m² TAPA CHAPA ESTRIADA E= 5 MM.
4.72 m² × 101.47 (107.56 con costes indirectos) = 507.68

| Medición | Uds. | Largo | Ancho | Parcial |
|---|---|---|---|---|
| Según Med Aux | 1 | 9.24 | 0.47 | 4.34 |
| V24A | 1 | 0.38 |  | 0.38 |
| Total |  |  |  | 4.72 |

##### 01.02.04.05 ARQUETA DE VENTOSA - DESAGÜE (25/01/2002)
Importe: 224284.16

**UI04007** m² DESBROCE Y LIMPIEZA
145.48 m² × 0.35 (0.37 con costes indirectos) = 53.83

| Medición | Uds. | Largo | Ancho | Parcial |
|---|---|---|---|---|
| DV1 | 0.47 | 7.1 | 1.7 | 5.67 |
| DV2 | 0.47 | 10 | 1.7 | 7.99 |
| DV3 | 0.47 | 6 | 1.7 | 4.79 |
| DV4 | 0.47 | 11 | 1.7 | 8.79 |
| DV5 | 0.47 | 47.5 | 1.5 | 33.49 |
| DV6 | 0.47 | 14.1 | 1.5 | 9.94 |
| DV7 | 0.47 | 7.1 | 1.5 | 5.01 |
| DV8 | 0.47 | 2.5 | 1.5 | 1.76 |
| DV9 | 0.47 | 6 | 1.5 | 4.23 |
| DV10 |  |  |  |  |
| DV 11 | 0.47 | 43.75 | 1.5 | 30.84 |
| DV12 | 0.47 | 7.3 | 1 | 3.43 |
| DV13 | 0.47 | 15.15 | 1 | 7.12 |
| DV14 | 0.47 | 7 | 1 | 3.29 |
| DV15 | 0.47 | 40.7 | 1 | 19.13 |
| Total |  |  |  | 145.48 |

**UI02003-01** m³ EXCAVACIÓN EN EMPLAZAMIENTO
1434.72 m³ × 13.12 (13.91 con costes indirectos) = 19956.96

| Medición | Uds. | Largo | Ancho | Parcial |
|---|---|---|---|---|
| Según mediciones Aux | 1 | 3052.6 | 0.47 | 1434.72 |
| Total |  |  |  | 1434.72 |

**XI04019-01** m³ RELLENO MECÁNICO LOCALIZADO, 98% PM
931.09 m³ × 8.35 (8.85 con costes indirectos) = 8240.15

| Medición | Uds. | Largo | Ancho | Parcial |
|---|---|---|---|---|
| Según med. auxiliar | 1 | 1981.04 | 0.47 | 931.09 |
| Total |  |  |  | 931.09 |

**UI14009** m³ HORMIGÓN EN MASA HM-20/B/20/X0
19.13 m³ × 70.92 (75.18 con costes indirectos) = 1438.19

| Medición | Uds. | Largo | Ancho | Parcial |
|---|---|---|---|---|
| Según mediciones Aux | 1 | 40.7 | 0.47 | 19.13 |
| Total |  |  |  | 19.13 |

**UI14013_HA25** m³ HORMIGÓN PARA ARMAR HA-25/SPB/20-15/XC1-3, PLANTA
498.32 m³ × 82.77 (87.74 con costes indirectos) = 43722.60

| Medición | Uds. | Largo | Ancho | Parcial |
|---|---|---|---|---|
| Según med. auxiliar | 1 | 1060.25 | 0.47 | 498.32 |
| Total |  |  |  | 498.32 |

**XI15004** kg ACERO CORRUGADO, B-500S/SD, COLOCADO
60930.3 kg × 1.24 (1.31 con costes indirectos) = 79818.69

| Medición | Uds. | Largo | Ancho | Parcial |
|---|---|---|---|---|
| Según med. auxiliar | 1 | 129638.94 | 0.47 | 60930.30 |
| Total |  |  |  | 60930.3 |

**XI16007** m² ENCOFRADO Y DESENCOFRADO MUROS, 1,5 < H <= 3 M, VISTOS
1622 m² × 30.1 (31.91 con costes indirectos) = 51758.02

| Medición | Uds. | Largo | Ancho | Parcial |
|---|---|---|---|---|
| Según med. auxiliar | 1 | 1566.08 | 0.47 | 736.06 |
|  | 1 | 1884.97 | 0.47 | 885.94 |
| Total |  |  |  | 1622 |

**XOC0003** m² IMPERMEABILIZACIÓN BITUMINOSA DE PARAMENTOS
544.67 m² × 8.29 (8.79 con costes indirectos) = 4787.65

| Medición | Uds. | Largo | Ancho | Parcial |
|---|---|---|---|---|
| Según med. auxiliar | 1 | 1158.88 | 0.47 | 544.67 |
| Total |  |  |  | 544.67 |

**XED0002** m² CELOSIA FIJA DE LAMAS
0.85 m² × 95.44 (101.17 con costes indirectos) = 85.99

| Medición | Uds. | Largo | Ancho | Parcial |
|---|---|---|---|---|
| Según Med Aux | 1 | 1.8 | 0.47 | 0.85 |
| Total |  |  |  | 0.85 |

**U0641-05** m² TAPA CHAPA ESTRIADA E= 5 MM.
5.43 m² × 101.47 (107.56 con costes indirectos) = 584.05

| Medición | Uds. | Largo | Ancho | Parcial |
|---|---|---|---|---|
| Según Med Aux | 1 | 11.55 | 0.47 | 5.43 |
| Total |  |  |  | 5.43 |

**XOC0004** ud PATE ACERO LISO FORRADO POLIPROPILENO
180.48 ud × 9.01 (9.55 con costes indirectos) = 1723.58

| Medición | Uds. | Largo | Ancho | Parcial |
|---|---|---|---|---|
| Según Mediciones Aux. | 1 | 384 | 0.47 | 180.48 |
| Total |  |  |  | 180.48 |

**UA01006** m³ EJECUCIÓN CAMA TUBERÍAS
29.11 m³ × 23.98 (25.42 con costes indirectos) = 739.98

| Medición | Uds. | Largo | Ancho | Alto | Parcial |
|---|---|---|---|---|---|
| DV1 | 0.47 | 7.1 | 1.7 | 0.2 | 1.13 |
| DV2 | 0.47 | 10 | 1.7 | 0.2 | 1.60 |
| DV3 | 0.47 | 6 | 1.7 | 0.2 | 0.96 |
| DV4 | 0.47 | 11 | 1.7 | 0.2 | 1.76 |
| DV5 | 0.47 | 47.5 | 1.5 | 0.2 | 6.70 |
| DV6 | 0.47 | 14.1 | 1.5 | 0.2 | 1.99 |
| DV7 | 0.47 | 7.1 | 1.5 | 0.2 | 1.00 |
| DV8 | 0.47 | 2.5 | 1.5 | 0.2 | 0.35 |
| DV9 | 0.47 | 6 | 1.5 | 0.2 | 0.85 |
| DV10 |  |  |  |  |  |
| DV 11 | 0.47 | 43.75 | 1.5 | 0.2 | 6.17 |
| DV12 | 0.47 | 7.3 | 1 | 0.2 | 0.69 |
| DV13 | 0.47 | 15.15 | 1 | 0.2 | 1.42 |
| DV14 | 0.47 | 7 | 1 | 0.2 | 0.66 |
| DV15 | 0.47 | 40.7 | 1 | 0.2 | 3.83 |
| Total |  |  |  |  | 29.11 |

**A07018** m TUBERÍA PVC LISA SANEAMIENTO Ø 400 MM, RIG.4 KN/M², COLOC
72.89 m × 31.92 (33.84 con costes indirectos) = 2466.60

| Medición | Uds. | Largo | Parcial |
|---|---|---|---|
| DV1 | 0.47 | 7.1 | 3.34 |
| DV2 | 0.47 | 10 | 4.70 |
| DV3 | 0.47 | 6 | 2.82 |
| DV4 | 0.47 | 11 | 5.17 |
| DV5 | 0.47 | 47.5 | 22.33 |
| DV6 | 0.47 | 14.1 | 6.63 |
| DV7 | 0.47 | 7.1 | 3.34 |
| DV8 | 0.47 | 2.5 | 1.18 |
| DV9 | 0.47 | 6 | 2.82 |
| DV10 |  |  |  |
| DV 11 | 0.47 | 43.75 | 20.56 |
| Total |  |  | 72.89 |

**A07016** m TUBERÍA PVC LISA SANEAMIENTO Ø 315 MM, RIG.4 KN/M², COLOC
105.86 m × 22.29 (23.63 con costes indirectos) = 2501.47

| Medición | Uds. | Largo | Parcial |
|---|---|---|---|
| DV1 | 0.47 | 7.1 | 3.34 |
| DV2 | 0.47 | 10 | 4.70 |
| DV3 | 0.47 | 6 | 2.82 |
| DV4 | 0.47 | 11 | 5.17 |
| DV5 | 0.47 | 47.5 | 22.33 |
| DV6 | 0.47 | 14.1 | 6.63 |
| DV7 | 0.47 | 7.1 | 3.34 |
| DV8 | 0.47 | 2.5 | 1.18 |
| DV9 | 0.47 | 6 | 2.82 |
| DV10 |  |  |  |
| DV 11 | 0.47 | 43.75 | 20.56 |
| DV12 | 0.47 | 7.3 | 3.43 |
| DV13 | 0.47 | 15.15 | 7.12 |
| DV14 | 0.47 | 7 | 3.29 |
| DV15 | 0.47 | 40.7 | 19.13 |
| Total |  |  | 105.86 |

**A07014** m TUBERÍA PVC LISA SANEAMIENTO Ø 200 MM, RIG.4 KN/M², COLOC
32.97 m × 10.48 (11.11 con costes indirectos) = 366.30

| Medición | Uds. | Largo | Parcial |
|---|---|---|---|
| DV12 | 0.47 | 7.3 | 3.43 |
| DV13 | 0.47 | 15.15 | 7.12 |
| DV14 | 0.47 | 7 | 3.29 |
| DV15 | 0.47 | 40.7 | 19.13 |
| Total |  |  | 32.97 |

**UA01004** m³ EXCAVACIÓN MECÁNICA ZANJA TUBERÍAS, TERRENO TRÁNSITO
433.4 m³ × 4.33 (4.59 con costes indirectos) = 1989.31

| Medición | Uds. | Largo | Ancho | Alto | Parcial |
|---|---|---|---|---|---|
| DV1 | 0.47 | 7.1 | 1.7 | 2 | 11.35 |
| DV2 | 0.47 | 10 | 1.7 | 2 | 15.98 |
| DV3 | 0.47 | 6 | 1.7 | 2 | 9.59 |
| DV4 | 0.47 | 11 | 1.7 | 2 | 17.58 |
| DV5 | 0.47 | 47.5 | 1.5 | 2 | 66.98 |
| DV6 | 0.47 | 14.1 | 1.5 | 2 | 19.88 |
| DV7 | 0.47 | 7.1 | 1.5 | 2 | 10.01 |
| DV8 | 0.47 | 2.5 | 1.5 | 2 | 3.53 |
| DV9 | 0.47 | 6 | 1.5 | 2 | 8.46 |
| DV10 |  |  |  |  |  |
| DV 11 | 0.47 | 43.75 | 1.5 | 2 | 61.69 |
| DV12 | 0.47 | 7.3 | 1 | 2 | 6.86 |
| DV13 | 0.47 | 15.15 | 1 | 22 | 156.65 |
| DV14 | 0.47 | 7 | 1 | 2 | 6.58 |
| DV15 | 0.47 | 40.7 | 1 | 2 | 38.26 |
| Total |  |  |  |  | 433.4 |

**UA01019** m³ RELLENO,COMPACTADO MECÁNICO ZANJAS,MATERIAL SELECCIONADO
189.14 m³ × 8.95 (9.49 con costes indirectos) = 1794.94

| Medición | Uds. | Largo | Ancho | Alto | Parcial |
|---|---|---|---|---|---|
| DV1 | 0.47 | 7.1 | 1.7 | 1.3 | 7.37 |
| DV2 | 0.47 | 10 | 1.7 | 1.3 | 10.39 |
| DV3 | 0.47 | 6 | 1.7 | 1.3 | 6.23 |
| DV4 | 0.47 | 11 | 1.7 | 1.3 | 11.43 |
| DV5 | 0.47 | 47.5 | 1.5 | 1.3 | 43.53 |
| DV6 | 0.47 | 14.1 | 1.5 | 1.3 | 12.92 |
| DV7 | 0.47 | 7.1 | 1.5 | 1.3 | 6.51 |
| DV8 | 0.47 | 2.5 | 1.5 | 1.3 | 2.29 |
| DV9 | 0.47 | 6 | 1.5 | 1.3 | 5.50 |
| DV10 |  |  |  |  |  |
| DV 11 | 0.47 | 43.75 | 1.5 | 1.3 | 40.10 |
| DV12 | 0.47 | 7.3 | 1 | 1.3 | 4.46 |
| DV13 | 0.47 | 15.15 | 1 | 1.3 | 9.26 |
| DV14 | 0.47 | 7 | 1 | 1.3 | 4.28 |
| DV15 | 0.47 | 40.7 | 1 | 1.3 | 24.87 |
| Total |  |  |  |  | 189.14 |

**UI27025** ud EMBOCADURA CAÑO DOBLE Ø 0,6 M, TERRENO COMPACTO
6.58 ud × 253.17 (268.36 con costes indirectos) = 1765.81

| Medición | Uds. | Parcial |
|---|---|---|
| DV1 | 0.47 | 0.47 |
| DV2 | 0.47 | 0.47 |
| DV3 | 0.47 | 0.47 |
| DV4 | 0.47 | 0.47 |
| DV5 | 0.47 | 0.47 |
| DV6 | 0.47 | 0.47 |
| DV7 | 0.47 | 0.47 |
| DV8 | 0.47 | 0.47 |
| DV9 | 0.47 | 0.47 |
| DV10 |  |  |
| DV 11 | 0.47 | 0.47 |
| DV12 | 0.47 | 0.47 |
| DV13 | 0.47 | 0.47 |
| DV14 | 0.47 | 0.47 |
| DV15 | 0.47 | 0.47 |
| Total |  | 6.58 |

**UI21007** m³ ESCOLLERA ROCA, TAMAÑO 30 A 60 CM
10.5 m³ × 44.03 (46.67 con costes indirectos) = 490.04

| Medición | Uds. | Largo | Ancho | Alto | Parcial |
|---|---|---|---|---|---|
| DV1 | 0.47 | 2.1 | 1.7 | 0.5 | 0.84 |
| DV2 | 0.47 | 2.1 | 1.7 | 0.5 | 0.84 |
| DV3 | 0.47 | 2.1 | 1.7 | 0.5 | 0.84 |
| DV4 | 0.47 | 2.1 | 1.7 | 0.5 | 0.84 |
| DV5 | 0.47 | 2.1 | 1.5 | 0.5 | 0.74 |
| DV6 | 0.47 | 2.1 | 1.5 | 0.5 | 0.74 |
| DV7 | 0.47 | 2.1 | 1.5 | 0.5 | 0.74 |
| DV8 | 0.47 | 2.1 | 1.5 | 0.5 | 0.74 |
| DV9 | 0.47 | 2.1 | 1.5 | 0.5 | 0.74 |
| DV10 | 0.47 | 2.1 | 1.5 | 0.5 | 0.74 |
| DV 11 | 0.47 | 2.1 | 1.5 | 0.5 | 0.74 |
| DV12 | 0.47 | 2.1 | 1 | 0.5 | 0.49 |
| DV13 | 0.47 | 2.1 | 1 | 0.5 | 0.49 |
| DV14 | 0.47 | 2.1 | 1 | 0.5 | 0.49 |
| DV15 | 0.47 | 2.1 | 1 | 0.5 | 0.49 |
| Total |  |  |  |  | 10.5 |

##### 01.02.04.06 MACIZOS ANCLAJES
Importe: 555297.03

**UI02003-01** m³ EXCAVACIÓN EN EMPLAZAMIENTO
4507.91 m³ × 13.12 (13.91 con costes indirectos) = 62705.03

| Medición | Uds. | Largo | Ancho | Parcial |
|---|---|---|---|---|
| Según mediciones Auxiliares |  |  |  |  |
| Eje 1 Alzado | 1 | 2218.19 | 0.47 | 1042.55 |
| Eje 1 Planta | 1 | 6886.66 | 0.47 | 3236.73 |
| Derivaciones y reductores | 1 | 486.44 | 0.47 | 228.63 |
| Total |  |  |  | 4507.91 |

**XI04019-01** m³ RELLENO MECÁNICO LOCALIZADO, 98% PM
1270.59 m³ × 8.35 (8.85 con costes indirectos) = 11244.72

| Medición | Uds. | Largo | Ancho | Parcial |
|---|---|---|---|---|
| Según mediciones Aux |  |  |  |  |
| Eje 1 Alzado | 1 | 622.43 | 0.47 | 292.54 |
| Eje 1 Planta | 1 | 1940.06 | 0.47 | 911.83 |
| Derivaciones y reductores | 1 | 140.89 | 0.47 | 66.22 |
| Total |  |  |  | 1270.59 |

**UI14013_HA25** m³ HORMIGÓN PARA ARMAR HA-25/SPB/20-15/XC1-3, PLANTA
4256.1 m³ × 82.77 (87.74 con costes indirectos) = 373430.21

| Medición | Uds. | Largo | Ancho | Parcial |
|---|---|---|---|---|
| Según mediciones Aux |  |  |  |  |
| Eje 1 Alzado | 1 | 2175.38 | 0.47 | 1022.43 |
| Eje 1 Planta | 1 | 6169.01 | 0.47 | 2899.43 |
| Derivaciones y reductores | 1 | 464.64 | 0.47 | 218.38 |
| Anclaje en pendiente | 1 | 246.5 | 0.47 | 115.86 |
| Total |  |  |  | 4256.1 |

**XI15004** kg ACERO CORRUGADO, B-500S/SD, COLOCADO
56109.72 kg × 1.24 (1.31 con costes indirectos) = 73503.73

| Medición | Uds. | Largo | Ancho | Parcial |
|---|---|---|---|---|
| Según mediciones Aux |  |  |  |  |
| Eje 1 Alzado | 1 | 27999.11 | 0.47 | 13159.58 |
| Eje 1 Planta | 1 | 80811.65 | 0.47 | 37981.48 |
| Derivaciones y reductores | 1 | 6874.32 | 0.47 | 3230.93 |
| Anclaje en pendiente | 1 | 3697.3 | 0.47 | 1737.73 |
| Total |  |  |  | 56109.72 |

**XI16007** m² ENCOFRADO Y DESENCOFRADO MUROS, 1,5 < H <= 3 M, VISTOS
1078.45 m² × 30.1 (31.91 con costes indirectos) = 34413.34

| Medición | Uds. | Largo | Ancho | Parcial |
|---|---|---|---|---|
| Según mediciones Aux |  |  |  |  |
| Eje 1 Alzado | 1 | 531.2 | 0.47 | 249.66 |
| Eje 1 Planta | 1 | 1341.36 | 0.47 | 630.44 |
| Derivaciones y reductores | 1 | 128.12 | 0.47 | 60.22 |
| Anclaje en pendiente | 1 | 293.9 | 0.47 | 138.13 |
| Total |  |  |  | 1078.45 |

##### 01.02.04.07 TRAMOS AÉREOS
Importe: 6123.03

**UI02003-01** m³ EXCAVACIÓN EN EMPLAZAMIENTO
28.29 m³ × 13.12 (13.91 con costes indirectos) = 393.51

| Medición | Uds. | Largo | Ancho | Parcial |
|---|---|---|---|---|
| Según mediciones Auxiliares |  |  |  |  |
| TC-200. PK 12+506 a 12+525. 2 Apoyos tipo 1 | 2 | 8.6 | 0.47 | 8.08 |
| TC-200. PK 16+124 a 16+136. 1 Apoyos tipo 1 | 1 | 8.6 | 0.47 | 4.04 |
| TC-200. PK 16+402 a 16+426. 4 Apoyos tipo 1 | 4 | 8.6 | 0.47 | 16.17 |
| Total |  |  |  | 28.29 |

**XI16007** m² ENCOFRADO Y DESENCOFRADO MUROS, 1,5 < H <= 3 M, VISTOS
47.81 m² × 30.1 (31.91 con costes indirectos) = 1525.62

| Medición | Uds. | Largo | Ancho | Parcial |
|---|---|---|---|---|
| Según mediciones Auxiliares |  |  |  |  |
| TC-200. PK 12+506 a 12+525. 2 Apoyos tipo 1 | 2 | 14.53 | 0.47 | 13.66 |
| TC-200. PK 16+124 a 16+136. 1 Apoyos tipo 1 | 1 | 14.53 | 0.47 | 6.83 |
| TC-200. PK 16+402 a 16+426. 4 Apoyos tipo 1 | 4 | 14.53 | 0.47 | 27.32 |
| Total |  |  |  | 47.81 |

**UI14013_HA25** m³ HORMIGÓN PARA ARMAR HA-25/SPB/20-15/XC1-3, PLANTA
19.77 m³ × 82.77 (87.74 con costes indirectos) = 1734.62

| Medición | Uds. | Largo | Ancho | Parcial |
|---|---|---|---|---|
| Según mediciones Auxiliares |  |  |  |  |
| TC-200. PK 12+506 a 12+525. 2 Apoyos tipo 1 | 2 | 6.01 | 0.47 | 5.65 |
| TC-200. PK 16+124 a 16+136. 1 Apoyos tipo 1 | 1 | 6.01 | 0.47 | 2.82 |
| TC-200. PK 16+402 a 16+426. 4 Apoyos tipo 1 | 4 | 6.01 | 0.47 | 11.30 |
| Total |  |  |  | 19.77 |

**XI15004** kg ACERO CORRUGADO, B-500S/SD, COLOCADO
1631.84 kg × 1.24 (1.31 con costes indirectos) = 2137.71

| Medición | Uds. | Largo | Ancho | Parcial |
|---|---|---|---|---|
| Según mediciones Auxiliares |  |  |  |  |
| TC-200. PK 12+506 a 12+525. 2 Apoyos tipo 1 | 2 | 496 | 0.47 | 466.24 |
| TC-200. PK 16+124 a 16+136. 1 Apoyos tipo 1 | 1 | 496 | 0.47 | 233.12 |
| TC-200. PK 16+402 a 16+426. 4 Apoyos tipo 1 | 4 | 496 | 0.47 | 932.48 |
| Total |  |  |  | 1631.84 |

**U218** ud APOYO DESLIZANTE DE TUBERÍA
3.29 ud × 95.08 (100.78 con costes indirectos) = 331.57

| Medición | Uds. | Ancho | Parcial |
|---|---|---|---|
| Según mediciones Auxiliares |  |  |  |
| TC-200. PK 12+506 a 12+525. 2 Apoyos tipo 1 | 2 | 0.47 | 0.94 |
| TC-200. PK 16+124 a 16+136. 1 Apoyos tipo 1 | 1 | 0.47 | 0.47 |
| TC-200. PK 16+402 a 16+426. 4 Apoyos tipo 1 | 4 | 0.47 | 1.88 |
| Total |  |  | 3.29 |

#### 01.02.05 PROTECCIÓN CATÓDICA (22/11/2011)
Importe: 88365.55

**UP2CAT001** ud RECTIFICADOR 100V-15A CON ARMARIO
0.94 ud × 6897.1 (7310.93 con costes indirectos) = 6872.27

| Medición | Uds. | Largo | Parcial |
|---|---|---|---|
| EPC Guadlafeo | 0.47 | 1 | 0.47 |
| EPC Santa Ana | 0.47 | 1 | 0.47 |
| Total |  |  | 0.94 |

**UP2CAT004** ud ANODOS DE TITANIO MMO 1000X20X3
10.81 ud × 632.63 (670.59 con costes indirectos) = 7249.08

| Medición | Uds. | Largo | Parcial |
|---|---|---|---|
| EPC Guadlafeo | 0.47 | 11 | 5.17 |
| EPC Santa Ana | 0.47 | 12 | 5.64 |
| Total |  |  | 10.81 |

**UP2CAT005** ud CONEXIÓN ENCAPSULADA EN RESINA EPOXI TIPO “TORPEDOS” DE TRES VÍA
9.4 ud × 32.34 (34.28 con costes indirectos) = 322.23

| Medición | Uds. | Largo | Parcial |
|---|---|---|---|
| EPC Guadlafeo | 0.47 | 10 | 4.70 |
| EPC Santa Ana | 0.47 | 10 | 4.70 |
| Total |  |  | 9.4 |

**UP2CAT006** ud CONEXIÓN ENCAPSULADA EN RESINA EPOXI TIPO “TORPEDOS” DE DOS VÍAS
0.94 ud × 30.44 (32.27 con costes indirectos) = 30.33

| Medición | Uds. | Largo | Parcial |
|---|---|---|---|
| EPC Guadlafeo | 0.47 | 1 | 0.47 |
| EPC Santa Ana | 0.47 | 1 | 0.47 |
| Total |  |  | 0.94 |

**UP2CAT008** Kg COQUE PETRÓLEO CALCINADO
4324 Kg × 1.5 (1.59 con costes indirectos) = 6875.16

| Medición | Uds. | Largo | Parcial |
|---|---|---|---|
| EPC Guadlafeo | 0.47 | 4400 | 2068.00 |
| EPC Santa Ana | 0.47 | 4800 | 2256.00 |
| Total |  |  | 4324 |

**UP2CAT007** m CABLE ANÓDICO TIPO RV-K DE SECCIÓN 1X25MM2
94 m × 6.66 (7.06 con costes indirectos) = 663.64

| Medición | Uds. | Largo | Parcial |
|---|---|---|---|
| EPC Guadlafeo | 0.47 | 100 | 47.00 |
| EPC Santa Ana | 0.47 | 100 | 47.00 |
| Total |  |  | 94 |

**UP2CAT011** ud CAJA DE CONEXIONADO CEN
0.47 ud × 475.66 (504.2 con costes indirectos) = 236.97

| Medición | Uds. | Largo | Parcial |
|---|---|---|---|
| EPC Guadlafeo | 0.47 | 1 | 0.47 |
| Total |  |  | 0.47 |

**UP2CAT013** ud ELECTRODO DE REFERENCIA PERMANENTE CU/CUSO4 CON 50 M CABLE RV 0.
1.41 ud × 261.61 (277.31 con costes indirectos) = 391.01

| Medición | Uds. | Largo | Parcial |
|---|---|---|---|
| EPC Guadlafeo | 0.47 | 2 | 0.94 |
| EPC Santa Ana | 0.47 | 1 | 0.47 |
| Total |  |  | 1.41 |

**UP2CAT014** ud PLETINA DE ACERO CON 50 M CABLE RV 0.6/1 KV 1 X 6 MM2
1.41 ud × 185.51 (196.64 con costes indirectos) = 277.26

| Medición | Uds. | Largo | Parcial |
|---|---|---|---|
| EPC Guadlafeo | 0.47 | 2 | 0.94 |
| EPC Santa Ana | 0.47 | 1 | 0.47 |
| Total |  |  | 1.41 |

**UP2CAT015** ud PLETINA DE ACERO CON 50 M CABLE RV 0.6/1 KV 1 X 25 MM2
1.41 ud × 285.4 (302.52 con costes indirectos) = 426.55

| Medición | Uds. | Largo | Parcial |
|---|---|---|---|
| EPC Guadlafeo | 0.47 | 2 | 0.94 |
| EPC Santa Ana | 0.47 | 1 | 0.47 |
| Total |  |  | 1.41 |

**UP2CAT017** ud CAJA TOMA DE POTENCIAL DE PVC CON PRENSAESTOPAS
4.23 ud × 57.08 (60.5 con costes indirectos) = 255.92

| Medición | Uds. | Largo | Parcial |
|---|---|---|---|
| Matería de línea en TC-200 | 0.47 | 9 | 4.23 |
| Total |  |  | 4.23 |

**UP2CAT022** ud ELECTRODO CU/SO4 CU CON PROBETA 10 CM2
5.64 ud × 114.16 (121.01 con costes indirectos) = 682.50

| Medición | Uds. | Largo | Parcial |
|---|---|---|---|
| Matería de línea en TC-200 | 0.47 | 12 | 5.64 |
| Total |  |  | 5.64 |

**UP2CAT027** ud PLETINA DE ACERO TALADRADA CON 5M CABLE
8.46 ud × 19.03 (20.17 con costes indirectos) = 170.64

| Medición | Uds. | Largo | Parcial |
|---|---|---|---|
| Matería de línea en TC-200 | 0.47 | 18 | 8.46 |
| Total |  |  | 8.46 |

**UP2CAT018** ud CAJA TOMA DE POTENCIAL TPE (200 X 200) CON POSTE ACERO GALVANIZA
1.41 ud × 361.5 (383.19 con costes indirectos) = 540.30

| Medición | Uds. | Largo | Parcial |
|---|---|---|---|
| Material de línea en TC-200 | 0.47 | 3 | 1.41 |
| Total |  |  | 1.41 |

**UP2CAT026** ud TEJA DE ACERO 70 X 70 X 3 MM O PLETINA TALADRADA CON 5 M CABLE R
2.82 ud × 52.32 (55.46 con costes indirectos) = 156.40

| Medición | Uds. | Largo | Parcial |
|---|---|---|---|
| Matería de línea en TC-200 | 0.47 | 6 | 2.82 |
| Total |  |  | 2.82 |

**UP2CAT019** ud CAJA TOMA DE POTENCIAL TPE (320 X 320) CON POSTE ACERO GALVANIZA
4.7 ud × 665.93 (705.89 con costes indirectos) = 3317.68

| Medición | Uds. | Largo | Parcial |
|---|---|---|---|
| Material de mitigación en la TC-200 | 0.47 | 10 | 4.70 |
| Total |  |  | 4.7 |

**UP2CAT010** ud MÓDULO UDCA
4.7 ud × 1236.72 (1310.92 con costes indirectos) = 6161.32

| Medición | Uds. | Largo | Parcial |
|---|---|---|---|
| Material Mitigación TC-200 | 0.47 | 10 | 4.70 |
| Total |  |  | 4.7 |

**UP2CAT033** ud ELECTRODO CU/SO4 CU CON PROBETA 1 CM2
4.7 ud × 124.32 (131.78 con costes indirectos) = 619.37

| Medición | Uds. | Largo | Parcial |
|---|---|---|---|
| Matería de mitigación en TC-200 | 0.47 | 10 | 4.70 |
| Total |  |  | 4.7 |

**UP5ELEM1X25TT** m TEJA DE ACERO 70 X 70 X 3 MM CON 5 M CABLE RV 0.6/1 KV 1 X 6 MM2
9.4 m × 52.32 (55.46 con costes indirectos) = 521.32

| Medición | Uds. | Largo | Parcial |
|---|---|---|---|
| Material de mitiigación en la TC-200 | 0.47 | 20 | 9.40 |
| Total |  |  | 9.4 |

**UP2CAT028** ud CABLE AG 12MM
198.4 ud × 6.66 (7.06 con costes indirectos) = 1400.70

| Medición | Uds. | Largo | Ancho | Parcial |
|---|---|---|---|---|
| Material de mitigación TC-200 | 0.47 | 20 |  | 9.40 |
| En puesta a tierra de válvulas |  |  |  |  |
| En TC-200 Abastcimiento | 1 | 21 | 9 | 189.00 |
| Total |  |  |  | 198.4 |

**UP2CAT034** ud CABLE RVK 1*35 MM2 A/V
336 ud × 9.52 (10.09 con costes indirectos) = 3390.24

| Medición | Uds. | Largo | Ancho | Parcial |
|---|---|---|---|---|
| Material de mitigación TC-200 | 0.47 | 600 |  | 282.00 |
| En puesta a tierra de válvulas |  |  |  |  |
| En TC-200 Abastcimiento | 1 | 6 | 9 | 54.00 |
| Total |  |  |  | 336 |

**UP2CAT056** ud JUNTA AISLANTE MONOBLOCK DN 1200 MM PN16 + VIAS DE CHISPAS (04/02/2022)
1 ud × 31013.16 (32873.95 con costes indirectos) = 32873.95
Junta aislante monoblock DN 1800 mm PN16 con vías de chispas, incluida p.p. medios auxiliares, obra civil, montaje y conexionado, estudios e informes de la protección catódica del conjunto y puesta en funcionamiento.

| Código | Ud | Descripción | Rendimiento | Precio | Importe |
|---|---|---|---|---|---|
| PUATCAT056 | ud | JUNTA AISLANTE MONOBLOCK DN 1200 MM PN16 CON VIAS DE CHISPAS (material; 13/09/2022) | 1 | 25844.3 | 25844.30 |
| %20-PACT | % | OBRA CIVIL, MONTAJE, P.P. PRUEBAS E INFORMES PROT. CATÓDICA | 20 % | 25844.30 | 5168.86 |
|  |  | Total |  |  | 31013.16 |

| Medición | Uds. | Largo | Parcial |
|---|---|---|---|
| Inicio de la TC-200 en tubería de abastecimiento | 1 | 1 | 1.00 |
| Total |  |  | 1 |

**UP2CAT053** ud JUNTA AISLANTE EMBRIDADA DN 1200 MM PN16
1 ud × 1331.86 (1411.77 con costes indirectos) = 1411.77

| Medición | Uds. | Largo | Parcial |
|---|---|---|---|
| En TC-200 Abastecimiento | 1 | 1 | 1.00 |
| Total |  |  | 1 |

**UP2CAT057** ud JUNTA AISLANTE EMBRIDADA DN 800 MM PN16
1 ud × 808.6 (857.12 con costes indirectos) = 857.12

| Medición | Uds. | Largo | Parcial |
|---|---|---|---|
| En TC-200 Abastecimiento | 1 | 1 | 1.00 |
| Total |  |  | 1 |

**UP2CAT031** ud VÍAS DE CHISPAS CON CABLE Y PLETINA PARA CONEXIÓN
1.41 ud × 430.8 (456.65 con costes indirectos) = 643.88

| Medición | Uds. | Largo | Parcial |
|---|---|---|---|
| En TC-200 | 0.47 | 3 | 1.41 |
| Total |  |  | 1.41 |

**UP2CAT030** ud PICAS DE ZINC 1500 MM ENSACADA
36 ud × 285.4 (302.52 con costes indirectos) = 10890.72

| Medición | Uds. | Largo | Ancho | Parcial |
|---|---|---|---|---|
| En puestas a tierra |  |  |  |  |
| En TC-200 Abastcimiento | 1 | 4 | 9 | 36.00 |
| Total |  |  |  | 36 |

**UP5ELEM1X50TT** m GRAPAS DE CONEXIÓN
36 m × 13.15 (13.94 con costes indirectos) = 501.84

| Medición | Uds. | Largo | Ancho | Parcial |
|---|---|---|---|---|
| En puestas a tierra |  |  |  |  |
| En TC-200 Abastcimiento | 1 | 4 | 9 | 36.00 |
| Total |  |  |  | 36 |

**UP2CAT035** ud CABLE RVK 1*50 MM2 A/V
40 ud × 14.27 (15.13 con costes indirectos) = 605.20

| Medición | Uds. | Largo | Parcial |
|---|---|---|---|
| En cables puente: |  |  |  |
| En TC-200 Abastcimiento | 1 | 40 | 40.00 |
| Total |  |  | 40 |

**UP2CAT029** ud PLETINAS DE CONEXIÓN
2 ud × 9.52 (10.09 con costes indirectos) = 20.18

| Medición | Uds. | Largo | Parcial |
|---|---|---|---|
| En cables puente: |  |  |  |
| En TC-200 Abastcimiento | 1 | 2 | 2.00 |
| Total |  |  | 2 |

### 01.03 RC-29 (25/01/2002)
Importe: 259918.65

#### 01.04.01 MOVIMIENTO DE TIERRAS (01/09/2011)
Importe: 67955.55
Costes Indirectos

**UI04007** m² DESBROCE Y LIMPIEZA
11229.52 m² × 0.35 (0.37 con costes indirectos) = 4154.92

| Medición | Uds. | Largo | Parcial |
|---|---|---|---|
| Según mediciones Auxilliares |  |  |  |
| Eje 5 | 1 | 795 | 795.00 |
| Adicional por ocupación temporal RC29 | 1 | 12136.21 | 12136.21 |
| menos elementos ya medidos | -1 | 795 | -795.00 |
|  | -1 | 378.08 | -378.08 |
|  | -1 | 48.72 | -48.72 |
|  | -1 | 22.41 | -22.41 |
|  | -1 | 23.22 | -23.22 |
|  | -1 | 267.67 | -267.67 |
|  | -1 | 166.59 | -166.59 |
| Total |  |  | 11229.52 |

**UA01004** m³ EXCAVACIÓN MECÁNICA ZANJA TUBERÍAS, TERRENO TRÁNSITO
1012.56 m³ × 4.33 (4.59 con costes indirectos) = 4647.65

| Medición | Uds. | Largo | Ancho | Parcial |
|---|---|---|---|---|
| Según Mediciones Auxiliares |  |  |  |  |
| Eje 5 | 1 | 1687.6 | 0.6 | 1012.56 |
| Total |  |  |  | 1012.56 |

**UA01005** m³ EXCAVACIÓN MECÁNICA ZANJA TUBERÍAS, TERRENO ROCA
675.04 m³ × 22.45 (23.8 con costes indirectos) = 16065.95

| Medición | Uds. | Largo | Ancho | Parcial |
|---|---|---|---|---|
| Según mediciones Auxiliares |  |  |  |  |
| Eje 5 | 1 | 1687.6 | 0.4 | 675.04 |
| Total |  |  |  | 675.04 |

**UI03019** m² ENTIBACIÓN EN POZOS Y ZANJAS CON PANEL ACERO HASTA 6M
2207.66 m² × 14.11 (14.96 con costes indirectos) = 33026.59

| Medición | Uds. | Largo | Parcial |
|---|---|---|---|
| Según mediiciones Auxiliares |  |  |  |
| Eje 5 | 1 | 2207.66 | 2207.66 |
| Total |  |  | 2207.66 |

**UA01006** m³ EJECUCIÓN CAMA TUBERÍAS
172 m³ × 23.98 (25.42 con costes indirectos) = 4372.24

| Medición | Uds. | Largo | Parcial |
|---|---|---|---|
| Según mediciones Auxiliares |  |  |  |
| Eje 5 | 1 | 172 | 172.00 |
| Total |  |  | 172 |

**UA01019** m³ RELLENO,COMPACTADO MECÁNICO ZANJAS,MATERIAL SELECCIONADO
350.1 m³ × 8.95 (9.49 con costes indirectos) = 3322.45

| Medición | Uds. | Largo | Parcial |
|---|---|---|---|
| Según mediciones Auxiliares |  |  |  |
| Eje 5 | 1 | 350.1 | 350.10 |
| Total |  |  | 350.1 |

**UA01017** m³ RELLENO, COMPACTADO MECÁNICO ZANJAS, MATERIAL ORDINARIO
512 m³ × 3.99 (4.23 con costes indirectos) = 2165.76

| Medición | Uds. | Largo | Parcial |
|---|---|---|---|
| Según mediciones Auxiliares |  |  |  |
| Eje 5 | 1 | 512 | 512.00 |
| Total |  |  | 512 |

**U2410-02** m³ EXTENDIDO TIERRA VEGETAL DE LA PROPIA OBRA
256.4 m³ × 0.74 (0.78 con costes indirectos) = 199.99

| Medición | Uds. | Largo | Parcial |
|---|---|---|---|
| Según mediciones Auxiliares |  |  |  |
| Eje 5 | 1 | 256.4 | 256.40 |
| Total |  |  | 256.4 |

#### 01.04.02 CONDUCCIONES
Importe: 114209.12

**A04008** m TUBERÍA DE FUNDICIÓN DÚCTIL, Ø 500 MM, CLASE C30, COLOCADA
458.5 m × 119.86 (127.05 con costes indirectos) = 58252.43
Tubería de fundición dúctil, 500 mm de diámetro nominal, y Clase de Presión C 30, fabricada según norma UNE EN 545:2011 con revestimiento exterior de cinc metálico, cubierto por una capa de acabado de un producto bituminoso o de resina sintética compatible con el cinc, revestida interiormente con mortero de cemento, probada, colocada y montada en obra, incluye p.p. de unión flexible cuyos materiales elastoméricos se ajusten a los requisitos de la norma EN 681-1. No se incluyen excavación, ni cama, ni extendido y relleno de la tierra procedente de la excavación.

| Código | Ud | Descripción | Rendimiento | Precio | Importe |
|---|---|---|---|---|---|
| P13008 | m | TUBO FUNDICIÓN Ø 500 MM CLASE C30 (P.O.) (material) | 1 | 83.94 | 83.94 |
| O01035 | h | CUADRILLA DE COLOCACIÓN DE TUBERÍAS | 0.2 | 64.56 | 12.91 |
| M01064 | h | RETROEXCAVADORA RUEDAS HIDRÁULICA 131/160 CV | 0.24 | 60.45 | 14.51 |
| A22019 | m | PRUEBA DE PRESIÓN DE TUBERÍA DE 2,5/3,0 MPA DIÁMETRO 400<Ø<800 M | 1 | 8.5 | 8.50 |
|  |  | Total |  |  | 119.86 |

Relación comercial: 000, 119.98, 001, 002, 003, 004, 005, Z0000, Z0100, Z0300, Z0500, Z0600, Z0700, Z1200, Z1900

| Medición | Uds. | Largo | Parcial |
|---|---|---|---|
| Según mediciones auxiliares |  |  |  |
| Eje 5 | 1 | 493.4 | 493.40 |
| menos tramo aereo | -1 | 34.9 | -34.90 |
| Total |  |  | 458.5 |

**UA05017** ud CODO FUNDICIÓN, ENCHUFE, 10º<A<=90º, Ø 500 MM, INSTALADO
21 ud × 956.15 (1013.52 con costes indirectos) = 21283.92
Suministro, transporte y colocación de Codo de fundición dúctil 10º<a<=90º, de 500 mm de diámetro, con sistema de conexión mediante enchufe con dos acoples, fabricado según norma UNE EN 545:2011, con recubrimiento exterior y un revestimiento interior mediante pintura bituminosa o resina sintética o mediante recubrimiento epoxi según norma EN 14901, colocado y montado en obra, en terrenos de adecuada capacidad portante, sin incluir excavación, terraplén ni extendido de tierras. Todo ello se valorará aparte según las necesidades del proyecto. Incluida junta express e incluyendo el suministro y colocación de todas las piezas especiales que no estén expresamente recogidas en el presupuesto.

| Código | Ud | Descripción | Rendimiento | Precio | Importe |
|---|---|---|---|---|---|
| O01035 | h | CUADRILLA DE COLOCACIÓN DE TUBERÍAS | 1.5 | 64.56 | 96.84 |
| P14008 | ud | CODO FUNDICIÓN BRIDAS 10º<A<=90º, Ø 500 MM (P.O.) (material) | 1 | 762.28 | 762.28 |
| M01020 | h | CAMIÓN VOLQUETE GRÚA 101/130 CV | 0.25 | 32.55 | 8.14 |
| %05P | % | PARTE PROPORCIONAL DE PIEZAS ESPECIALES (06/06/2022) | 5 % | 867.26 | 43.36 |
| %0500 | % | MEDIOS AUXILIARES | 5 % | 910.62 | 45.53 |
|  |  | Total |  |  | 956.15 |

Relación comercial: 000, 646.29, 001, 002, 003, 004, 005, Z0000, Z0100, Z0300, Z0500, Z0600, Z0700, Z1200, Z1900

| Medición | Uds. | Parcial |
|---|---|---|
| Según mediciones | 21 | 21.00 |
| Total |  | 21 |

**UA04008_AC** m TUBERÍA DE FUNDICIÓN DÚCTIL, Ø 500 MM, CLASE C30 ACERROJADO
41.1 m × 304.43 (322.7 con costes indirectos) = 13262.97
Tubería de fundición dúctil, 500 mm de diámetro nominal, y Clase de Presión C 30, fabricada según norma UNE EN 545:2011 con revestimiento exterior de cinc metálico, cubierto por una capa de acabado de un producto bituminoso o de resina sintética compatible con el cinc, revestida interiormente con mortero de cemento, probada, colocada y montada en obra, incluye p.p. de unión acerrojada. No se incluyen excavación, ni cama, ni extendido y relleno de la tierra procedente de la excavación.

| Código | Ud | Descripción | Rendimiento | Precio | Importe |
|---|---|---|---|---|---|
| PU13008_AC | m | TUBO FUNDICIÓN Ø 500 MM CLASE C30 (P.O.) ACCERROJADO (material; 10/06/2022) | 1 | 268.51 | 268.51 |
| O01035 | h | CUADRILLA DE COLOCACIÓN DE TUBERÍAS | 0.2 | 64.56 | 12.91 |
| M01064 | h | RETROEXCAVADORA RUEDAS HIDRÁULICA 131/160 CV | 0.24 | 60.45 | 14.51 |
| A22019 | m | PRUEBA DE PRESIÓN DE TUBERÍA DE 2,5/3,0 MPA DIÁMETRO 400<Ø<800 M | 1 | 8.5 | 8.50 |
|  |  | Total |  |  | 304.43 |

Relación comercial: 000, 119.98, 001, 002, 003, 004, 005, Z0000, Z0100, Z0300, Z0500, Z0600, Z0700, Z1200, Z1900

| Medición | Uds. | Largo | Parcial |
|---|---|---|---|
| Eje 5 según P.P.K.K.: |  |  |  |
| 0+072 a 0+078 | 1 | 9.5 | 9.50 |
| 0+436 a 0+465 | 1 | 31.6 | 31.60 |
| Total |  |  | 41.1 |

**UA02031_C0500** ud JUNTA DE EXPANSIÓN AXIAL DN 500, +-4MM
6 ud × 3366.32 (3568.3 con costes indirectos) = 21409.80
Junta de expansión axial, DN 500,+-4mm. Cuerpo del fuelle de acero al carbono, con bridas y contrabridas de acero al carbono, tratamiento anticorrosión con extremos taladrados Totalmente colocado.

| Código | Ud | Descripción | Rendimiento | Precio | Importe |
|---|---|---|---|---|---|
| O01001 | h | CAPATAZ | 0.5 | 25.85 | 12.93 |
| O01004 | h | OFICIAL ESPECIALISTA | 0.5 | 22.96 | 11.48 |
| O01009 | h | PEÓN | 0.5 | 20.27 | 10.14 |
| PUA02031_C050 | ud | JUNTA DE EXPANSIÓN AXIAL DN 1000, +-4MM (material; 24/06/2022) | 1 | 3171.47 | 3171.47 |
| %0500 | % | MEDIOS AUXILIARES | 5 % | 3206.02 | 160.30 |
|  |  | Total |  |  | 3366.32 |

| Medición | Uds. | Parcial |
|---|---|---|
| Según P.P.K.K. |  |  |
| 0+072 - 0+77.9 | 2 | 2.00 |
| 0+436 - 0+465 | 4 | 4.00 |
| Total |  | 6 |

#### 01.04.03 VALVULERÍA Y CALDERERÍA
Importe: 15630.23

##### 01.04.03.01 ARQUETAS CORTE
Importe: 14957.81

**XA10052-01** ud CARRETE DESMONTAJE FUNDICIÓN, Ø 500 MM, 1,6 MPA. INOX.
1 ud × 1071.06 (1135.32 con costes indirectos) = 1135.32
Carrete de desmontaje de fundición dúctil con bridas, de 500 mm de diámetro, 1,6 MPa, revestimiento de epoxi-poliéster, con partes móviles en acero inoxidable, incluida tornillería bicromatada, juntas, pruebas, instalación y montaje.

| Código | Ud | Descripción | Rendimiento | Precio | Importe |
|---|---|---|---|---|---|
| O01017 | h | CUADRILLA A | 1.9 | 53.9 | 102.41 |
| M01020 | h | CAMIÓN VOLQUETE GRÚA 101/130 CV | 0.95 | 32.55 | 30.92 |
| PX15048-01 | ud | CARRETE DESMONTAJE FUNDICIÓN Ø 500 MM, 1,6 MPA (P.O.) (material) | 1 | 937.73 | 937.73 |
|  |  | Total |  |  | 1071.06 |

Relación comercial: 000, 1071.06, 001, 002, 003, 004, 005, Z0000, Z0100, Z0300, Z0500, Z0600, Z0700, Z1200, Z1900

| Medición | Uds. | Parcial |
|---|---|---|
| VM | 1 | 1.00 |
| Total |  | 1 |

**XA10062-01** ud VÁLVULA MARIPOSA, Ø 500 MM, 1,6 MPA MOTORIZADA
1 ud × 4101.04 (4347.1 con costes indirectos) = 4347.10
Válvula de mariposa de diámetro 500 mm, presión de trabajo hasta 1,6 MPa, con desmultiplicador, servomotor, reductor y actuador para cierre lento mínimo de 300s, con cuerpo de fundición dúctil GGG-40 o superior, eje de acero inoxidable, disco de doble excentricidad de fundición dúctil GGG-40 o superior, sobre junta de EPDM vulcanizada, revestimiento de pintura epoxi con espesor mínimo de 250 micras, con p.p. de juntas y tornillería, con accionamiento eléctrico y manual, por accionador, instalación para mandos, control y señalización, instalada y comprobada.

| Código | Ud | Descripción | Rendimiento | Precio | Importe |
|---|---|---|---|---|---|
| O01018 | h | CUADRILLA B | 2 | 43.23 | 86.46 |
| PX15058-01 | ud | VÁLVULA MARIPOSA Ø 500 MM 1,6 MPA EMBRIDADA, MOTO (material; 12/05/2022) | 1 | 4014.58 | 4014.58 |
|  |  | Total |  |  | 4101.04 |

Relación comercial: 000, 1567.62, 001, 002, 003, 004, 005, Z0000, Z0100, Z0300, Z0500, Z0600, Z0700, Z1200, Z1900

| Medición | Uds. | Parcial |
|---|---|---|
| VM | 1 | 1.00 |
| Total |  | 1 |

**A10001** ud VÁLVULA COMPUERTA, Ø 100 MM, 1,6 MPA, INSTALADA
2 ud × 115.87 (122.82 con costes indirectos) = 245.64
Válvula de compuerta de diámetro 100 mm, presión de trabajo hasta 1,6 MPa, con lenteja de asiento elástico, cuerpo, tapa y compuerta de fundición dúctil GGG-50, eje de acero inoxidable AISI 420 comprimido en frío, revestimiento de pintura epoxi con espesor mínimo de 150 micras, compuerta guiada vulcanizada con caucho EPDM y con tuerca fija, con juntas tóricas lubricadas, tornillería tratada contra corrosión (cincada), embridada o ranurada, con volante y tornillería incluidos, instalada.

| Código | Ud | Descripción | Rendimiento | Precio | Importe |
|---|---|---|---|---|---|
| O01004 | h | OFICIAL ESPECIALISTA | 1.1 | 22.96 | 25.26 |
| P15001 | ud | VÁLVULA COMPUERTA Ø 100 MM 1,6 MPA (P.O.) (material) | 1 | 90.61 | 90.61 |
|  |  | Total |  |  | 115.87 |

Relación comercial: 000, 115.87, 001, 002, 003, 004, 005, Z0000, Z0100, Z0300, Z0500, Z0600, Z0700, Z1200, Z1900

**A11010** ud VENTOSA TRIFUNCIONAL, Ø 100 MM, 1,6 MPA, INSTALADA
2 ud × 306.69 (325.09 con costes indirectos) = 650.18
Ventosa trifuncional de paso total diámetro 100 mm, cuerpo de fundición dúctil, flotador de acero inoxidable, revestimiento de pintura Epoxy, embridada o ranurada, presión de trabajo hasta 1,6 MPa, colocada.

| Código | Ud | Descripción | Rendimiento | Precio | Importe |
|---|---|---|---|---|---|
| O01004 | h | OFICIAL ESPECIALISTA | 0.9 | 22.96 | 20.66 |
| P22010 | ud | VENTOSA TRIFUNCIONAL Ø 100 MM 1,6 MPA (P.O.) (material) | 1 | 286.03 | 286.03 |
|  |  | Total |  |  | 306.69 |

Relación comercial: 000, 306.69, 001, 002, 003, 004, 005, Z0000, Z0100, Z0300, Z0500, Z0600, Z0700, Z1200, Z1900

**A10003** ud VÁLVULA COMPUERTA, Ø 150 MM, 1,6 MPA, INSTALADA
3 ud × 189.96 (201.36 con costes indirectos) = 604.08
Válvula de compuerta de diámetro 150 mm, presión de trabajo hasta 1,6 MPa, con lenteja de asiento elástico, cuerpo, tapa y compuerta de fundición dúctil GGG-50, eje de acero inoxidable AISI 420 comprimido en frío, revestimiento de pintura epoxi con espesor mínimo de 150 micras, compuerta guiada vulcanizada con caucho EPDM y con tuerca fija, con juntas tóricas lubricadas, tornillería tratada contra corrosión (cincada), embridada o ranurada, con volante y tornillería incluidos, instalada.

| Código | Ud | Descripción | Rendimiento | Precio | Importe |
|---|---|---|---|---|---|
| O01004 | h | OFICIAL ESPECIALISTA | 1.3 | 22.96 | 29.85 |
| P15003 | ud | VÁLVULA COMPUERTA Ø 150 MM 1,6 MPA (P.O.) (material) | 1 | 160.11 | 160.11 |
|  |  | Total |  |  | 189.96 |

Relación comercial: 000, 189.96, 001, 002, 003, 004, 005, Z0000, Z0100, Z0300, Z0500, Z0600, Z0700, Z1200, Z1900

| Medición | Uds. | Parcial |
|---|---|---|
| COMP | 3 | 3.00 |
| Total |  | 3 |

**A10045** ud CARRETE DESMONTAJE FUNDICIÓN, Ø 150 MM, INSTALADO
3 ud × 209.34 (221.9 con costes indirectos) = 665.70
Carrete de desmontaje de fundición dúctil con bridas, de 150 mm de diámetro, 1,6 MPa, revestimiento de epoxi-poliéster, con tornillería bicromatada, instalado.

| Código | Ud | Descripción | Rendimiento | Precio | Importe |
|---|---|---|---|---|---|
| O01017 | h | CUADRILLA A | 1.2 | 53.9 | 64.68 |
| P15041 | ud | CARRETE DESMONTAJE FUNDICIÓN Ø 150 MM (P.O.) (material) | 1 | 133.27 | 133.27 |
| M01020 | h | CAMIÓN VOLQUETE GRÚA 101/130 CV | 0.35 | 32.55 | 11.39 |
|  |  | Total |  |  | 209.34 |

Relación comercial: 000, 209.34, 001, 002, 003, 004, 005, Z0000, Z0100, Z0300, Z0500, Z0600, Z0700, Z1200, Z1900

| Medición | Uds. | Parcial |
|---|---|---|
| COMP | 3 | 3.00 |
| Total |  | 3 |

**XA03004-01** kg CALDERERÍA CHAPA ACERO REVESTIMIENTO INT/EXT
1765.65 kg × 3.91 (4.14 con costes indirectos) = 7309.79

| Medición | Uds. | Largo | Parcial |
|---|---|---|---|
| Según mediciones auxiliares | 1 | 1765.65 | 1765.65 |
| Total |  |  | 1765.65 |

##### 01.04.03.02 ARQUETA VENTOSA
Importe: 672.42

**A10001** ud VÁLVULA COMPUERTA, Ø 100 MM, 1,6 MPA, INSTALADA
1 ud × 115.87 (122.82 con costes indirectos) = 122.82

**A11010** ud VENTOSA TRIFUNCIONAL, Ø 100 MM, 1,6 MPA, INSTALADA
1 ud × 306.69 (325.09 con costes indirectos) = 325.09

**XA03004-01** kg CALDERERÍA CHAPA ACERO REVESTIMIENTO INT/EXT
54.23 kg × 3.91 (4.14 con costes indirectos) = 224.51

| Medición | Uds. | Largo | Parcial |
|---|---|---|---|
| Según mediciones auxiliares | 1 | 54.23 | 54.23 |
| Total |  |  | 54.23 |

#### 01.04.04 OBRA CIVIL Y ARQUETAS (25/01/2002)
Importe: 62123.75
Costes Indirectos

##### 01.04.04.01 ARQUETA DE CORTE (25/01/2002)
Importe: 35633.24

**UI02003-01** m³ EXCAVACIÓN EN EMPLAZAMIENTO
328.59 m³ × 13.12 (13.91 con costes indirectos) = 4570.69

| Medición | Uds. | Largo | Parcial |
|---|---|---|---|
| Según Med Aux |  |  |  |
| Corte | 1 | 328.59 | 328.59 |
| Total |  |  | 328.59 |

**XI04019-01** m³ RELLENO MECÁNICO LOCALIZADO, 98% PM
211.13 m³ × 8.35 (8.85 con costes indirectos) = 1868.50

| Medición | Uds. | Largo | Parcial |
|---|---|---|---|
| Según med. auxiliar |  |  |  |
| Corte | 1 | 211.13 | 211.13 |
| Total |  |  | 211.13 |

**XI16007** m² ENCOFRADO Y DESENCOFRADO MUROS, 1,5 < H <= 3 M, VISTOS
261.79 m² × 30.1 (31.91 con costes indirectos) = 8353.72

| Medición | Uds. | Largo | Parcial |
|---|---|---|---|
| Segun Med Aux |  |  |  |
| Corte | 1 | 116.51 | 116.51 |
|  | 1 | 145.28 | 145.28 |
| Total |  |  | 261.79 |

**U0681-01** m³ CIMBRA
68.34 m³ × 9.8 (10.39 con costes indirectos) = 710.05

| Medición | Uds. | Largo | Parcial |
|---|---|---|---|
| Según Med AUx |  |  |  |
| Corte | 1 | 68.34 | 68.34 |
| Total |  |  | 68.34 |

**UI14009** m³ HORMIGÓN EN MASA HM-20/B/20/X0
21.34 m³ × 70.92 (75.18 con costes indirectos) = 1604.34

| Medición | Uds. | Largo | Parcial |
|---|---|---|---|
| Segun Med Aux |  |  |  |
| Corte | 1 | 3.91 | 3.91 |
| Corte | 1 | 17.43 | 17.43 |
| Total |  |  | 21.34 |

**UI14013_HA25** m³ HORMIGÓN PARA ARMAR HA-25/SPB/20-15/XC1-3, PLANTA
60.83 m³ × 82.77 (87.74 con costes indirectos) = 5337.22

| Medición | Uds. | Largo | Parcial |
|---|---|---|---|
| Segun Med Aux |  |  |  |
| Corte | 1 | 60.83 | 60.83 |
| Total |  |  | 60.83 |

**XI15004** kg ACERO CORRUGADO, B-500S/SD, COLOCADO
7088 kg × 1.24 (1.31 con costes indirectos) = 9285.28

| Medición | Uds. | Largo | Parcial |
|---|---|---|---|
| Segun Med Aux |  |  |  |
| Corte | 1 | 7088 | 7088.00 |
| Total |  |  | 7088 |

**XOC0003** m² IMPERMEABILIZACIÓN BITUMINOSA DE PARAMENTOS
81.31 m² × 8.29 (8.79 con costes indirectos) = 714.71

| Medición | Uds. | Largo | Parcial |
|---|---|---|---|
| Segun Med Aux |  |  |  |
| Corte | 1 | 81.31 | 81.31 |
| Total |  |  | 81.31 |

**U0641-05** m² TAPA CHAPA ESTRIADA E= 5 MM.
1.15 m² × 101.47 (107.56 con costes indirectos) = 123.69

| Medición | Uds. | Largo | Parcial |
|---|---|---|---|
| Segun Mediciones Auxiliares |  |  |  |
| Corte | 1 | 1.15 | 1.15 |
| Total |  |  | 1.15 |

**XED0002** m² CELOSIA FIJA DE LAMAS
0.24 m² × 95.44 (101.17 con costes indirectos) = 24.28

| Medición | Uds. | Largo | Parcial |
|---|---|---|---|
| Segun Med Aux |  |  |  |
| Corte | 1 | 0.24 | 0.24 |
| Total |  |  | 0.24 |

**XOC0006** m² EMPARRILLADO METALICO ELECTROFUNDIDO 30 X 2MM. CUADR. 34 X 38MM
13.54 m² × 39.51 (41.88 con costes indirectos) = 567.06

| Medición | Uds. | Largo | Parcial |
|---|---|---|---|
| Segun Med Aux |  |  |  |
| Corte | 1 | 13.54 | 13.54 |
| Total |  |  | 13.54 |

**U3113005** ud PERNOS ANCLAJES
18 ud × 1.22 (1.29 con costes indirectos) = 23.22

| Medición | Uds. | Largo | Parcial |
|---|---|---|---|
| Según Med AUx |  |  |  |
| Corte | 1 | 18 | 18.00 |
| Total |  |  | 18 |

**U3113010** ud APOYO METÁLICO, PLACA 0,5X0,5 M
12 ud × 31.86 (33.77 con costes indirectos) = 405.24

| Medición | Uds. | Largo | Parcial |
|---|---|---|---|
| Según Med AUx |  |  |  |
| Corte | 1 | 12 | 12.00 |
| Total |  |  | 12 |

**UB01071** m PERFIL ACERO LAMINADO L-120.15 MM - 26,60 KG/M
37.42 m × 44.34 (47 con costes indirectos) = 1758.74

| Medición | Uds. | Largo | Parcial |
|---|---|---|---|
| Según Med AUx |  |  |  |
| Corte | 1 | 12.72 | 12.72 |
|  | 1 | 24.7 | 24.70 |
| Total |  |  | 37.42 |

**XOC0004** ud PATE ACERO LISO FORRADO POLIPROPILENO
30 ud × 9.01 (9.55 con costes indirectos) = 286.50

| Medición | Uds. | Largo | Parcial |
|---|---|---|---|
| Segun Med Aux |  |  |  |
| Corte | 1 | 30 | 30.00 |
| Total |  |  | 30 |

**XED0038** m BARANDILLA DE ACERO INOXIDABLE
0 m × 237.16 (251.39 con costes indirectos) = 0.00

| Medición | Parcial |
|---|---|
| Segun Med Aux |  |
| Total | 0 |

##### 01.04.04.02 ARQUETAS DE VENTOSA (25/01/2002)
Importe: 11667.61

**UI02003-01** m³ EXCAVACIÓN EN EMPLAZAMIENTO
103.38 m³ × 13.12 (13.91 con costes indirectos) = 1438.02

| Medición | Uds. | Largo | Parcial |
|---|---|---|---|
| Según mediciones Aux | 1 | 103.38 | 103.38 |
| Total |  |  | 103.38 |

**XI04019-01** m³ RELLENO MECÁNICO LOCALIZADO, 98% PM
63.3 m³ × 8.35 (8.85 con costes indirectos) = 560.21

| Medición | Uds. | Largo | Parcial |
|---|---|---|---|
| Según med. auxiliar | 1 | 63.3 | 63.30 |
| Total |  |  | 63.3 |

**UI14009** m³ HORMIGÓN EN MASA HM-20/B/20/X0
1.09 m³ × 70.92 (75.18 con costes indirectos) = 81.95

| Medición | Uds. | Largo | Parcial |
|---|---|---|---|
| Según mediciones Aux | 1 | 1.09 | 1.09 |
| Total |  |  | 1.09 |

**UI14013_HA25** m³ HORMIGÓN PARA ARMAR HA-25/SPB/20-15/XC1-3, PLANTA
29.07 m³ × 82.77 (87.74 con costes indirectos) = 2550.60

| Medición | Uds. | Largo | Parcial |
|---|---|---|---|
| Según med. auxiliar | 1 | 29.07 | 29.07 |
| Total |  |  | 29.07 |

**XI15004** kg ACERO CORRUGADO, B-500S/SD, COLOCADO
2835.93 kg × 1.24 (1.31 con costes indirectos) = 3715.07

| Medición | Uds. | Largo | Parcial |
|---|---|---|---|
| Según med. auxiliar | 1 | 2835.93 | 2835.93 |
| Total |  |  | 2835.93 |

**XI16007** m² ENCOFRADO Y DESENCOFRADO MUROS, 1,5 < H <= 3 M, VISTOS
91.38 m² × 30.1 (31.91 con costes indirectos) = 2915.94

| Medición | Uds. | Largo | Parcial |
|---|---|---|---|
| Según med. auxiliar | 1 | 43.09 | 43.09 |
|  | 1 | 48.29 | 48.29 |
| Total |  |  | 91.38 |

**XOC0003** m² IMPERMEABILIZACIÓN BITUMINOSA DE PARAMENTOS
30.36 m² × 8.29 (8.79 con costes indirectos) = 266.86

| Medición | Uds. | Largo | Parcial |
|---|---|---|---|
| Según med. auxiliar | 1 | 30.36 | 30.36 |
| Total |  |  | 30.36 |

**XOC0004** ud PATE ACERO LISO FORRADO POLIPROPILENO
9 ud × 9.01 (9.55 con costes indirectos) = 85.95

| Medición | Uds. | Parcial |
|---|---|---|
| Según Mediciones Aux. | 9 | 9.00 |
| Total |  | 9 |

**XED0002** m² CELOSIA FIJA DE LAMAS
0.12 m² × 95.44 (101.17 con costes indirectos) = 12.14

| Medición | Uds. | Largo | Parcial |
|---|---|---|---|
| Según Med Aux | 1 | 0.12 | 0.12 |
| Total |  |  | 0.12 |

**U0641-05** m² TAPA CHAPA ESTRIADA E= 5 MM.
0.38 m² × 101.47 (107.56 con costes indirectos) = 40.87

| Medición | Uds. | Largo | Parcial |
|---|---|---|---|
| Según Med Aux | 1 | 0.38 | 0.38 |
| Total |  |  | 0.38 |

##### 01.04.04.03 MACIZOS ANCLAJES
Importe: 7670.28

**UI02003-01** m³ EXCAVACIÓN EN EMPLAZAMIENTO
62.78 m³ × 13.12 (13.91 con costes indirectos) = 873.27

| Medición | Uds. | Largo | Parcial |
|---|---|---|---|
| Según mediciones Auxiliares |  |  |  |
|  | 1 | 36.67 | 36.67 |
|  | 1 | 26.11 | 26.11 |
| Total |  |  | 62.78 |

**XI04019-01** m³ RELLENO MECÁNICO LOCALIZADO, 98% PM
15.1 m³ × 8.35 (8.85 con costes indirectos) = 133.64

| Medición | Uds. | Largo | Parcial |
|---|---|---|---|
| Según med. auxiliar | 1 | 10.61 | 10.61 |
|  | 1 | 4.49 | 4.49 |
| Total |  |  | 15.1 |

**UI14013_HA25** m³ HORMIGÓN PARA ARMAR HA-25/SPB/20-15/XC1-3, PLANTA
49.39 m³ × 82.77 (87.74 con costes indirectos) = 4333.48

| Medición | Uds. | Largo | Parcial |
|---|---|---|---|
| Según med. auxiliar | 1 | 17.8 | 17.80 |
|  | 1 | 20.09 | 20.09 |
| Anclaje en pendiente | 1 | 11.5 | 11.50 |
| Total |  |  | 49.39 |

**XI15004** kg ACERO CORRUGADO, B-500S/SD, COLOCADO
796.4 kg × 1.24 (1.31 con costes indirectos) = 1043.28

| Medición | Uds. | Largo | Parcial |
|---|---|---|---|
| Según med. auxiliar | 1 | 252.63 | 252.63 |
|  | 1 | 371.77 | 371.77 |
| Anclaje en pendiente | 1 | 172 | 172.00 |
| Total |  |  | 796.4 |

**XI16007** m² ENCOFRADO Y DESENCOFRADO MUROS, 1,5 < H <= 3 M, VISTOS
40.32 m² × 30.1 (31.91 con costes indirectos) = 1286.61

| Medición | Uds. | Largo | Parcial |
|---|---|---|---|
| Según med. auxiliar | 1 | 8.36 | 8.36 |
|  | 1 | 19.16 | 19.16 |
| Anclaje en pendiente | 1 | 12.8 | 12.80 |
| Total |  |  | 40.32 |

##### 01.04.04.04 TRAMOS AÉREOS
Importe: 7152.62

**UI02003-01** m³ EXCAVACIÓN EN EMPLAZAMIENTO
15 m³ × 13.12 (13.91 con costes indirectos) = 208.65

| Medición | Uds. | Largo | Parcial |
|---|---|---|---|
| Según mediciones Auxiliares |  |  |  |
| RC-29. PK 0+072 a 0+078. 1 apoyo | 1 | 3 | 3.00 |
| RC-29. PK 0+436 a 0+465. 4 apoyo | 4 | 3 | 12.00 |
| Total |  |  | 15 |

**UI14013_HA25** m³ HORMIGÓN PARA ARMAR HA-25/SPB/20-15/XC1-3, PLANTA
9.95 m³ × 82.77 (87.74 con costes indirectos) = 873.01

| Medición | Uds. | Largo | Parcial |
|---|---|---|---|
| Según mediciones Auxiliares |  |  |  |
| RC-29. PK 0+072 a 0+078. 1 apoyo | 1 | 1.99 | 1.99 |
| RC-29. PK 0+436 a 0+465. 4 apoyo | 4 | 1.99 | 7.96 |
| Total |  |  | 9.95 |

**XI15004** kg ACERO CORRUGADO, B-500S/SD, COLOCADO
2480 kg × 1.24 (1.31 con costes indirectos) = 3248.80

| Medición | Uds. | Largo | Parcial |
|---|---|---|---|
| Según mediciones Auxiliares |  |  |  |
| RC-29. PK 0+072 a 0+078. 1 apoyo | 1 | 496 | 496.00 |
| RC-29. PK 0+436 a 0+465. 4 apoyo | 4 | 496 | 1984.00 |
| Total |  |  | 2480 |

**XI16007** m² ENCOFRADO Y DESENCOFRADO MUROS, 1,5 < H <= 3 M, VISTOS
72.65 m² × 30.1 (31.91 con costes indirectos) = 2318.26

| Medición | Uds. | Largo | Parcial |
|---|---|---|---|
| Según mediciones Auxiliares |  |  |  |
| RC-29. PK 0+072 a 0+078. 1 apoyo | 1 | 14.53 | 14.53 |
| RC-29. PK 0+436 a 0+465. 4 apoyo | 4 | 14.53 | 58.12 |
| Total |  |  | 72.65 |

**U218** ud APOYO DESLIZANTE DE TUBERÍA
5 ud × 95.08 (100.78 con costes indirectos) = 503.90

| Medición | Uds. | Parcial |
|---|---|---|
| Según mediciones Auxiliares |  |  |
| RC-29. PK 0+072 a 0+078. 1 apoyo | 1 | 1.00 |
| RC-29. PK 0+436 a 0+465. 4 apoyo | 4 | 4.00 |
| Total |  | 5 |

### 01.04 CONEXIONES SANTA ANA
Importe: 20840.52

#### 01.05.01 MOVIMIENTO DE TIERRAS
Importe: 10711.21

**UI04007** m² DESBROCE Y LIMPIEZA
2584.76 m² × 0.35 (0.37 con costes indirectos) = 956.36

| Medición | Uds. | Largo | Parcial |
|---|---|---|---|
| Según mediciones Auxilares |  |  |  |
| Eje 3 | 1 | 81.45 | 81.45 |
| Eje 4 | 1 | 18.47 | 18.47 |
| Adicional por ocupación temporal Santa Ana | 1 | 4392.27 | 4392.27 |
| menos elementos ya medidos | -1 | 99.92 | -99.92 |
|  | -1 | 1750.67 | -1750.67 |
|  | -1 | 23.22 | -23.22 |
|  | -1 | 33.62 | -33.62 |
| Total |  |  | 2584.76 |

**UA01004** m³ EXCAVACIÓN MECÁNICA ZANJA TUBERÍAS, TERRENO TRÁNSITO
261.3 m³ × 4.33 (4.59 con costes indirectos) = 1199.37

| Medición | Uds. | Largo | Parcial |
|---|---|---|---|
| Según mediciones Auxiliares |  |  |  |
| Eje 3 | 1 | 224.8 | 224.80 |
| Eje 4 | 1 | 36.5 | 36.50 |
| Total |  |  | 261.3 |

**UI03019** m² ENTIBACIÓN EN POZOS Y ZANJAS CON PANEL ACERO HASTA 6M
311.2 m² × 14.11 (14.96 con costes indirectos) = 4655.55

| Medición | Uds. | Largo | Parcial |
|---|---|---|---|
| Según mediciones Auxiliares |  |  |  |
| Eje 3 | 1 | 269.9 | 269.90 |
| Eje 4 | 1 | 41.3 | 41.30 |
| Total |  |  | 311.2 |

**UA01006** m³ EJECUCIÓN CAMA TUBERÍAS
17.1 m³ × 23.98 (25.42 con costes indirectos) = 434.68

| Medición | Uds. | Largo | Parcial |
|---|---|---|---|
| Según mediciones Auxiliares |  |  |  |
| Eje 3 | 1 | 12 | 12.00 |
| Eje 4 | 1 | 5.1 | 5.10 |
| Total |  |  | 17.1 |

**UA01019** m³ RELLENO,COMPACTADO MECÁNICO ZANJAS,MATERIAL SELECCIONADO
33.2 m³ × 8.95 (9.49 con costes indirectos) = 315.07

| Medición | Uds. | Largo | Parcial |
|---|---|---|---|
| Según mediciones Auxiliares |  |  |  |
| Eje 3 | 1 | 23.3 | 23.30 |
| Eje 4 | 1 | 9.9 | 9.90 |
| Total |  |  | 33.2 |

**UA01017** m³ RELLENO, COMPACTADO MECÁNICO ZANJAS, MATERIAL ORDINARIO
37.03 m³ × 3.99 (4.23 con costes indirectos) = 156.64

| Medición | Uds. | Largo | Parcial |
|---|---|---|---|
| Según mediciones Auxiliares |  |  |  |
| Eje 3 | 1 | 33.02 | 33.02 |
| Eje 4 | 1 | 4.01 | 4.01 |
| Total |  |  | 37.03 |

**UI14009** m³ HORMIGÓN EN MASA HM-20/B/20/X0
27.7 m³ × 70.92 (75.18 con costes indirectos) = 2082.49

| Medición | Uds. | Largo | Parcial |
|---|---|---|---|
| Según mediciones Auxiliares |  |  |  |
| Cruce Cauces | 1 | 27.7 | 27.70 |
| Total |  |  | 27.7 |

**U01VT010_1** m3 EXTENDIDO CON MATERIAL DE LECHO
25.5 m3 × 1.99 (2.11 con costes indirectos) = 53.81

| Medición | Uds. | Largo | Parcial |
|---|---|---|---|
| Según mediciones Auxiliares |  |  |  |
| Eje 3 | 1 | 25.5 | 25.50 |
| Total |  |  | 25.5 |

**U2410-02** m³ EXTENDIDO TIERRA VEGETAL DE LA PROPIA OBRA
39.97 m³ × 0.74 (0.78 con costes indirectos) = 31.18

| Medición | Uds. | Largo | Parcial |
|---|---|---|---|
| Según mediciones Auxiliares |  |  |  |
| Eje 3 | 1 | 32.58 | 32.58 |
| Eje 4 | 1 | 7.39 | 7.39 |
| Total |  |  | 39.97 |

**UI21007** m³ ESCOLLERA ROCA, TAMAÑO 30 A 60 CM
17.7 m³ × 44.03 (46.67 con costes indirectos) = 826.06

| Medición | Uds. | Largo | Parcial |
|---|---|---|---|
| Según mediciones auxiliares |  |  |  |
| Eje 3 | 1 | 17.7 | 17.70 |
| Total |  |  | 17.7 |

#### 01.05.02 CONDUCCIONES
Importe: 10129.31

**UA02041-E7.1_** m TUBERÍA ACERO HELICOIDAL, Ø 762 MM, ESP. 7,1 MM, L275
55.5 m × 172.18 (182.51 con costes indirectos) = 10129.31
Suministro e instalación de tubería de acero de calidad mínima L275, conforme a norma UNE-EN 10224 y/o según normativa vigente, helicosoldada, de diámetro nominal 762 mm y espesor mínimo 7.1 mm, con extremo de tubería abocardado esférico y cámara aislante de calor para soldadura exterior, con revestimiento interior de 500 micras de poliuretano (AWWA-C222), apta para el contacto con agua para consumo humano y exterior de 3 capas de polietileno extruido (DIN 30670 N/n), previa preparación de ambas superficies al grado SA 2 1/2, incluso p.p. de unión soldada, con manga termorretráctil de protección exterior, piezas especiales, medios auxiliares y pruebas necesarias para su correcto funcionamiento.

| Código | Ud | Descripción | Rendimiento | Precio | Importe |
|---|---|---|---|---|---|
| PU11111-E7.1 | m | SUMINISTRO TUBERÍA ACERO HELICOIDAL, Ø 762 MM, ESP. 7,1 MM (material) | 1.015 | 145.9 | 148.09 |
| O01035 | h | CUADRILLA DE COLOCACIÓN DE TUBERÍAS | 0.049 | 64.56 | 3.16 |
| M01064 | h | RETROEXCAVADORA RUEDAS HIDRÁULICA 131/160 CV | 0.057 | 60.45 | 3.45 |
| %MEDAU16.9 | % | MEDIOS AUXILIARES (02/06/2022) | 6 % | 154.70 | 9.28 |
| %PRUEBA | % | PRUEBAS DE PRESIÓN | 5 % | 163.98 | 8.20 |
|  |  | Total |  |  | 172.18 |

| Medición | Uds. | Largo | Parcial |
|---|---|---|---|
| Según mediciones auxiliares |  |  |  |
| Eje 3 | 1 | 45.25 | 45.25 |
| Eje 4 | 1 | 10.25 | 10.25 |
| Total |  |  | 55.5 |

### 01.05 CRUCES DEL RIO GUADALFEO
Importe: 919086.39

**UI04007** m² DESBROCE Y LIMPIEZA
30472.07 m² × 0.35 (0.37 con costes indirectos) = 11274.67

| Medición | Uds. | Largo | Parcial |
|---|---|---|---|
| Cruce 1 | 1 | 1304.9 | 1304.90 |
| Cruce 2 | 1 | 1226.63 | 1226.63 |
| Cruce 3 | 1 | 1111.3 | 1111.30 |
| Cruce 4 | 1 | 1176.45 | 1176.45 |
| Cruce 5 | 1 | 1544.75 | 1544.75 |
| Cruce 6 | 1 | 1161.54 | 1161.54 |
| Pk 6+820 a 7+350 | 1 | 9400 | 9400.00 |
| Pk 7+8020 a 7+940 | 1 | 2089 | 2089.00 |
| Pk 8+420 a 8+760 | 1 | 6271.5 | 6271.50 |
| Pk 9+480 a 9+800 | 1 | 5186 | 5186.00 |
| Total |  |  | 30472.07 |

**UA01004** m³ EXCAVACIÓN MECÁNICA ZANJA TUBERÍAS, TERRENO TRÁNSITO
6847.42 m³ × 4.33 (4.59 con costes indirectos) = 31429.66

| Medición | Uds. | Largo | Ancho | Alto | Parcial |
|---|---|---|---|---|---|
| Cruce 1 |  |  |  |  |  |
| Cadena | 1 | 1 | 24.35 | 5 | 121.75 |
| Tuberías desvíos | 1 | 5.3 | 111.17 | 3.5 | 2062.20 |
| Cruce 2 |  |  |  |  |  |
| Tuberías desvíos | 1 | 5.3 | 78.34 | 3 | 1245.61 |
| Cruce 3 |  |  |  |  |  |
| Cadena | 1 | 1 | 18.6 | 2 | 37.20 |
| Tuberías desvíos | 1 | 5.3 | 68.5 | 2 | 726.10 |
| Cruce 4 |  |  |  |  |  |
| Tuberías desvíos | 1 | 5.3 | 78.75 | 2.25 | 939.09 |
| Cruce 5 |  |  |  |  |  |
| Cadena | 1 | 1 | 10.5 | 5 | 52.50 |
| Tuberías desvíos | 1 | 5.3 | 80.9 | 2.5 | 1071.93 |
| Cruce 6 |  |  |  |  |  |
| Tuberías desvíos | 1 | 5.3 | 59.25 | 1.5 | 471.04 |
| Cruce Rambla Molvizar | 1 | 1 | 60 | 2 | 120.00 |
| Total |  |  |  |  | 6847.42 |

**UI02007** m³ EXCAVACIÓN EN DESMONTE
30448.81 m³ × 2.97 (3.15 con costes indirectos) = 95913.75
Excavación en desmonte, de terrenos de cualquier naturaleza o consistencia, incluyendo tránsito o roca , con transporte a lugar de empleo o acopio intermedio o a vertedero a cualquier distancia para posterior relleno y extendido; incluso agotamiento y entibado, refino y perfilado de taludes y fondo de excavación

| Código | Ud | Descripción | Rendimiento | Precio | Importe |
|---|---|---|---|---|---|
| M01058 | h | RETROEXCAVADORA ORUGA HIDRÁULICA 131/160 CV | 0.01 | 68.24 | 0.68 |
| M01006 | h | CAMIÓN 241/310 CV. | 0.01 | 44.5 | 0.45 |
| MU01040 | h | TRACTOR ORUGAS CON HOJA Y RIPER 191/240 CV | 0.015 | 85.52 | 1.28 |
| O01009 | h | PEÓN | 0.01 | 20.27 | 0.20 |
| P01008 | kg | CEMENTO EXPANSIVO (P.O.) | 0.1 | 3.62 | 0.36 |
|  |  | Total |  |  | 2.97 |

Relación comercial: 000, 2.08, 001, 002, 003, 004, 005, Z0000, Z0100, Z0300, Z0500, Z0600, Z0700, Z1200, Z1900

| Medición | Uds. | Largo | Ancho | Alto | Parcial |
|---|---|---|---|---|---|
| Retirada dique de defensa y acceso |  |  |  |  |  |
| Cruce 1 | 2 | 86.54 | 13.15 |  | 2276.00 |
| Cruce 2 | 2 | 116.28 | 9.5 |  | 2209.32 |
| Cruce 3 | 2 | 124.44 | 11.2 |  | 2787.46 |
| Cruce 4 | 2 | 26.38 | 9.5 |  | 501.22 |
| Cruce 5 | 2 | 171.6 | 9.4 |  | 3226.08 |
| Cruce 6 | 2 | 78.98 | 9.2 |  | 1453.23 |
| Tramos defensa provisonal: |  |  |  |  |  |
| Pk 6+820 a 7+350 | 1 | 553 | 8 |  | 4424.00 |
|  | 1 | 553 | 11 | 0.5 | 3041.50 |
| Pk 7+8020 a 7+940 | 1 | 142.5 | 8 |  | 1140.00 |
|  | 1 | 142.5 | 11 | 0.5 | 783.75 |
| Pk 8+420 a 8+760 | 1 | 346 | 8 |  | 2768.00 |
|  | 1 | 346 | 11 | 0.5 | 1903.00 |
| Pk 9+480 a 9+800 | 1 | 291.5 | 8 |  | 2332.00 |
|  | 1 | 291.5 | 11 | 0.5 | 1603.25 |
| Total |  |  |  |  | 30448.81 |

**UI4019_20** m³ TERRAPLEN PROC EXCAV 98% PM
30448.81 m³ × 1.91 (2.02 con costes indirectos) = 61506.60
Terraplén de material seleccionado procedente de excavación, extendido en capas de 30 cm, humectado y compactado 98% del Ensayo Proctor Modificado, en cualquier zona, incluido preparación y escalonado del terreno de cimentación en su caso. incluidos el transporte y riego con agua a cualquier distancia. incluidos sobreanchos, aporte de material y rasanteo final de las capas superficiales para las posibles mermas por asientos, incluido control topográfico de los mismos, e incluso rasanteo y perfilado de taludes, con retirada manual de gruesos, según especificaciones de PPTP, totalmente terminado.

| Código | Ud | Descripción | Rendimiento | Precio | Importe |
|---|---|---|---|---|---|
| O01001 | h | CAPATAZ | 0.002 | 25.85 | 0.05 |
| O01009 | h | PEÓN | 0.003 | 20.27 | 0.06 |
| M01077 | h | MOTONIVELADORA 131/160 CV | 0.005 | 56.55 | 0.28 |
| M01084 | h | COMPACTADOR VIBRO 131/160 CV | 0.02 | 47.09 | 0.94 |
| M01011 | h | CAMIÓN CISTERNA RIEGO AGUA 161/190 CV (maquinaria) | 0.008 | 37.02 | 0.30 |
| M01049 | h | PALA CARGADORA ORUGA 131/160 CV | 0.0026 | 65.88 | 0.17 |
| P01001 | m³ | AGUA (P.O.) (material) | 0.12 | 0.88 | 0.11 |
|  |  | Total |  |  | 1.91 |

Relación comercial: 000, 1.89, 001, 002, 003, 004, 005, Z0000, Z0100, Z0300, Z0500, Z0600, Z0700, Z1200, Z1900

| Medición | Uds. | Largo | Ancho | Alto | Parcial |
|---|---|---|---|---|---|
| Cruce 1 | 2 | 86.54 | 13.15 |  | 2276.00 |
| Cruce 2 | 2 | 116.28 | 9.5 |  | 2209.32 |
| Cruce 3 | 2 | 124.44 | 11.2 |  | 2787.46 |
| Cruce 4 | 2 | 26.38 | 9.5 |  | 501.22 |
| Cruce 5 | 2 | 171.6 | 9.4 |  | 3226.08 |
| Cruce 6 | 2 | 78.98 | 9.2 |  | 1453.23 |
| Tramos para defensa provisional |  |  |  |  |  |
| Pk 6+820 a 7+350 | 1 | 553 | 8 |  | 4424.00 |
|  | 1 | 553 | 11 | 0.5 | 3041.50 |
| Pk 7+8020 a 7+940 | 1 | 142.5 | 8 |  | 1140.00 |
|  | 1 | 142.5 | 11 | 0.5 | 783.75 |
| Pk 8+420 a 8+760 | 1 | 346 | 8 |  | 2768.00 |
|  | 1 | 346 | 11 | 0.5 | 1903.00 |
| Pk 9+480 a 9+800 | 1 | 291.5 | 8 |  | 2332.00 |
|  | 1 | 291.5 | 11 | 0.5 | 1603.25 |
| Total |  |  |  |  | 30448.81 |

**UI21007** m³ ESCOLLERA ROCA, TAMAÑO 30 A 60 CM
4759.55 m³ × 44.03 (46.67 con costes indirectos) = 222128.20

| Medición | Uds. | Largo | Ancho | Alto | Parcial |
|---|---|---|---|---|---|
| Proteccion con Escollera |  |  |  |  |  |
| Cruce 1 | 4 | 4.53 | 45.45 | 0.7 | 576.49 |
|  | 2 | 12 | 5 | 0.7 | 84.00 |
| Cruce 2 | 4 | 5.66 | 43.83 | 0.7 | 694.62 |
|  | 2 | 12 | 5 | 0.7 | 84.00 |
| Cruce 3 | 4 | 4.81 | 37.65 | 0.7 | 507.07 |
|  | 2 | 12 | 5 | 0.7 | 84.00 |
| Cruce 4 | 4 | 1.98 | 37.75 | 0.7 | 209.29 |
|  | 2 | 12 | 5 | 0.7 | 84.00 |
| Cruce 5 | 4 | 3.68 | 55.95 | 0.7 | 576.51 |
|  | 2 | 12 | 5 | 0.7 | 84.00 |
| Cruce 6 | 4 | 2.12 | 39.15 | 0.7 | 232.39 |
|  | 2 | 12 | 5 | 0.7 | 84.00 |
| Cadenas |  |  |  |  |  |
| Cruce 1 | 1 | 1 | 24.35 | 5 | 121.75 |
| Cruce 2 |  |  |  |  |  |
| Cruce 3 | 1 | 1 | 18.6 | 2 | 37.20 |
| Cruce 4 |  |  |  |  |  |
| Cruce 5 | 1 | 1 | 10.5 | 5 | 52.50 |
| Cruce 6 |  |  |  |  |  |
| Cruce Rambla Molvizar | 1 | 1 | 60 | 2 | 120.00 |
| Defensa Provisonal |  |  |  |  |  |
| Pk 6+820 a 7+350 | 1 | 553 | 2.82 | 0.3 | 467.84 |
| Pk 7+8020 a 7+940 | 1 | 142.5 | 2.82 | 0.3 | 120.56 |
| Pk 8+420 a 8+760 | 1 | 346 | 2.82 | 0.3 | 292.72 |
| Pk 9+480 a 9+800 | 1 | 291.5 | 2.82 | 0.3 | 246.61 |
| Total |  |  |  |  | 4759.55 |

**U52295** m³ DIQUE DE RETENCIÓN MEDIANTE SACOS TIPO BIG BAG
913.52 m³ × 55.18 (58.49 con costes indirectos) = 53431.78
Dique de retención formado sacos tipo Big Bag de arena o materiales procedentes de excavación

| Código | Ud | Descripción | Rendimiento | Precio | Importe |
|---|---|---|---|---|---|
| PT10Z0060 | ud | SACO BIG-BAG (material; 01/03/2022) | 2 | 2.85 | 5.70 |
| O01001 | h | CAPATAZ | 1 | 25.85 | 25.85 |
| P02001 | m³ | ARENA (P.O.) | 1.2 | 16.17 | 19.40 |
| M01055 | h | RETROCARGO 71/100 CV, CAZO: 0,9-0,18 M³ | 0.09 | 39.36 | 3.54 |
| I02026 | m³ | CARGA MECÁNICA, TRANSPORTE D<= 5 M | 1.5 | 0.46 | 0.69 |
|  |  | Total |  |  | 55.18 |

| Medición | Uds. | Largo | Ancho | Alto | Parcial |
|---|---|---|---|---|---|
| Cruce 1 | 1 | 1.7 | 20 |  | 34.00 |
|  | 1 | 1.7 | 19 |  | 32.30 |
| Cruce 2 | 1 | 1.7 | 32 |  | 54.40 |
|  | 1 | 1.7 | 25.5 |  | 43.35 |
| Cruce 3 | 1 | 1.7 | 20 |  | 34.00 |
|  | 1 | 1.7 | 19.8 |  | 33.66 |
| Cruce 4 | 1 | 1.7 | 35 |  | 59.50 |
|  | 1 | 1.7 | 31.75 |  | 53.98 |
| Cruce 5 | 1 | 1.7 | 30.75 |  | 52.28 |
|  | 1 | 1.7 | 48.5 |  | 82.45 |
| Cruce 6 | 1 | 1.7 | 19 |  | 32.30 |
|  | 1 | 1.7 | 19 |  | 32.30 |
| Pk 6+820 a 7+350 | 1 | 22 | 2 | 1.5 | 66.00 |
| Pk 7+8020 a 7+940 | 1 | 25 | 2 | 1.5 | 75.00 |
| Pk 8+420 a 8+760 | 1 | 56 | 2 | 1.5 | 168.00 |
| Pk 9+480 a 9+800 | 1 | 20 | 2 | 1.5 | 60.00 |
| Total |  |  |  |  | 913.52 |

**UI03019** m² ENTIBACIÓN EN POZOS Y ZANJAS CON PANEL ACERO HASTA 6M
2910.31 m² × 14.11 (14.96 con costes indirectos) = 43538.24

| Medición | Uds. | Largo | Ancho | Parcial |
|---|---|---|---|---|
| Cruce 1 |  |  |  |  |
| Cadena | 1 | 24.35 | 5 | 121.75 |
| Tuberías desvíos | 2 | 111.17 | 3.5 | 778.19 |
| Cruce 2 |  |  |  |  |
| Tuberías desvíos | 2 | 78.34 | 3 | 470.04 |
| Cruce 3 |  |  |  |  |
| Cadena | 1 | 18.6 | 2 | 37.20 |
| Tuberías desvíos | 2 | 68.5 | 2 | 274.00 |
| Cruce 4 |  |  |  |  |
| Tuberías desvíos | 2 | 78.75 | 2.25 | 354.38 |
| Cruce 5 |  |  |  |  |
| Cadena | 1 | 10.5 | 5 | 52.50 |
| Tuberías desvíos | 2 | 80.9 | 2.5 | 404.50 |
| Cruce 6 |  |  |  |  |
| Tuberías desvíos | 2 | 59.25 | 1.5 | 177.75 |
| Cruce Rambla Molvizar | 2 | 60 | 2 | 240.00 |
| Total |  |  |  | 2910.31 |

**UA01017** m³ RELLENO, COMPACTADO MECÁNICO ZANJAS, MATERIAL ORDINARIO
6635.97 m³ × 3.99 (4.23 con costes indirectos) = 28070.15

| Medición | Uds. | Largo | Ancho | Alto | Parcial |
|---|---|---|---|---|---|
| Cruce 1 |  |  |  |  |  |
| Tuberías desvíos | 1 | 5.3 | 111.17 | 3.5 | 2062.20 |
| Cruce 2 |  |  |  |  |  |
| Tuberías desvíos | 1 | 5.3 | 78.34 | 3 | 1245.61 |
| Cruce 3 |  |  |  |  |  |
| Tuberías desvíos | 1 | 5.3 | 68.5 | 2 | 726.10 |
| Cruce 4 |  |  |  |  |  |
| Tuberías desvíos | 1 | 5.3 | 78.75 | 2.25 | 939.09 |
| Cruce 5 |  |  |  |  |  |
| Tuberías desvíos | 1 | 5.3 | 80.9 | 2.5 | 1071.93 |
| Cruce 6 |  |  |  |  |  |
| Tuberías desvíos | 1 | 5.3 | 59.25 | 1.5 | 471.04 |
| Cruce Rambla Molvizar | 1 | 1 | 60 | 2 | 120.00 |
| Total |  |  |  |  | 6635.97 |

**UA01006** m³ EJECUCIÓN CAMA TUBERÍAS
379.15 m³ × 23.98 (25.42 con costes indirectos) = 9637.99

| Medición | Uds. | Largo | Ancho | Alto | Parcial |
|---|---|---|---|---|---|
| Cruce 1 | 1 | 111.17 | 5.3 | 0.15 | 88.38 |
| Cruce 2 | 1 | 78.34 | 5.3 | 0.15 | 62.28 |
| Cruce 3 | 1 | 68.5 | 5.3 | 0.15 | 54.46 |
| Cruce 4 | 1 | 78.75 | 5.3 | 0.15 | 62.61 |
| Cruce 5 | 1 | 80.9 | 5.3 | 0.15 | 64.32 |
| Cruce 6 | 1 | 59.25 | 5.3 | 0.15 | 47.10 |
| Total |  |  |  |  | 379.15 |

**U01VT010_1** m3 EXTENDIDO CON MATERIAL DE LECHO
6920.57 m3 × 1.99 (2.11 con costes indirectos) = 14602.40

| Medición | Uds. | Largo | Ancho | Alto | Parcial |
|---|---|---|---|---|---|
| Cruce 1 | 1 | 1304.9 |  | 0.2 | 260.98 |
| Cruce 2 | 1 | 1226.63 |  | 0.2 | 245.33 |
| Cruce 3 | 1 | 1111.3 |  | 0.2 | 222.26 |
| Cruce 4 | 1 | 1176.45 |  | 0.2 | 235.29 |
| Cruce 5 | 1 | 1544.75 |  | 0.2 | 308.95 |
| Cruce 6 | 1 | 1161.54 |  | 0.2 | 232.31 |
| Tramos de defensa provisional: |  |  |  |  |  |
| Pk 6+820 a 7+350 | 1 | 9400 | 0.3 |  | 2820.00 |
| Pk 7+8020 a 7+940 | 1 | 2089 | 0.3 |  | 626.70 |
| Pk 8+420 a 8+760 | 1 | 6271 | 0.3 |  | 1881.30 |
| Pk 9+480 a 9+800 | 1 | 291.5 | 0.3 |  | 87.45 |
| Total |  |  |  |  | 6920.57 |

**U20037062** m² ATAGUÍA PARA LOS DESVÍOS DE AGUAS NECESARIOS PARCIALES Y DEFINIT
174.9 m² × 300.51 (318.54 con costes indirectos) = 55712.65
Suministro y transporte y ejecución de ataguia, para los desvíos de aguas necesarios parciales y definitivos, por técnico competente, en acero al carbono S275JR, formada por chapa y perfiles metálicos normalizados, cierres de goma, bridas y bridas ciegas de 800 para el paso de agua durante la colocación de la Ataguía y posterior taponado de la misma incluso medios auxiliares, medida la unidad totalmente terminada, incluso trabajos de diseño y cálculo de la ataguía por técnico competente.

| Código | Ud | Descripción | Rendimiento | Precio | Importe |
|---|---|---|---|---|---|
| O01009 | h | PEÓN | 0.25 | 20.27 | 5.07 |
| M01124 | h | GRÚA AUTOPROPULSADA TELESCÓPICA, 51-70 T (maquinaria) | 2.5 | 103.55 | 258.88 |
| P01145 | kg | ACERO LAMINADO EN CALIENTE S275JR (P.O.) (material) | 25 | 0.89 | 22.25 |
| %0500 | % | MEDIOS AUXILIARES | 5 % | 286.20 | 14.31 |
|  |  | Total |  |  | 300.51 |

| Medición | Uds. | Largo | Alto | Parcial |
|---|---|---|---|---|
| Cruce 1 |  |  |  |  |
| Tuberías desvíos | 2 | 5.3 | 5 | 53.00 |
| Cruce 2 |  |  |  |  |
| Tuberías desvíos | 2 | 5.3 | 3 | 31.80 |
| Cruce 3 |  |  |  |  |
| Tuberías desvíos | 2 | 5.3 | 2.25 | 23.85 |
| Cruce 4 |  |  |  |  |
| Tuberías desvíos | 2 | 5.3 | 2.25 | 23.85 |
| Cruce 5 |  |  |  |  |
| Tuberías desvíos | 2 | 5.3 | 2.5 | 26.50 |
| Cruce 6 |  |  |  |  |
| Tuberías desvíos | 2 | 5.3 | 1.5 | 15.90 |
| Total |  |  |  | 174.9 |

**UA08048** m TUBERÍA PE100, Ø 1000 MM, SN8 CORRUGADO
1430.73 m × 174.73 (185.21 con costes indirectos) = 264985.50
Tubería de polietileno PE 100 de 1000 mm de diámetro SN8, corrugado, incluyendo materiales a pie de obra, montaje, colocación y prueba. No incluye las piezas especiales, ni la excavación de la zanja, ni el extendido y relleno de la tierra procedente de la misma, ni la cama, ni el material seleccionado, ni su compactación y la mano de obra correspondiente. Todo ello se valorará aparte según las necesidades del proyecto.

| Código | Ud | Descripción | Rendimiento | Precio | Importe |
|---|---|---|---|---|---|
| PU19048 | m | TUBO DE PE100 Ø 1000 MM SN 8 CORRUGADO (material; 22/06/2022) | 1 | 154.02 | 154.02 |
| O01035 | h | CUADRILLA DE COLOCACIÓN DE TUBERÍAS | 0.156 | 64.56 | 10.07 |
| M01020 | h | CAMIÓN VOLQUETE GRÚA 101/130 CV | 0.077 | 32.55 | 2.51 |
| A22016 | m | PRUEBA DE PRESIÓN DE TUBERÍA DE 1,6 MPA DIÁMETRO 400<Ø<800 MM | 1 | 8.13 | 8.13 |
|  |  | Total |  |  | 174.73 |

Relación comercial: 000, 133.04, 001, 002, 003, 004, 005, Z0000, Z0100, Z0300, Z0500, Z0600, Z0700, Z1200, Z1900

| Medición | Uds. | Ancho | Parcial |
|---|---|---|---|
| Cruce 1 | 3 | 111.17 | 333.51 |
| Cruce 2 | 3 | 78.34 | 235.02 |
| Cruce 3 | 3 | 68.5 | 205.50 |
| Cruce 4 | 3 | 78.75 | 236.25 |
| Cruce 5 | 3 | 80.9 | 242.70 |
| Cruce 6 | 3 | 59.25 | 177.75 |
| Total |  |  | 1430.73 |

**U321050** m LEVANTADO Y RETIRADA TUBERÍA DN <1000 MM
1430.73 m × 17.71 (18.77 con costes indirectos) = 26854.80
Levantado y retirada de tubería desde DN de 500 mm, hasta DN 1000 incluso carga y transporte de la misma a vertedero. Medida la longitud completamente desinstalada.

| Código | Ud | Descripción | Rendimiento | Precio | Importe |
|---|---|---|---|---|---|
| O01009 | h | PEÓN | 0.1 | 20.27 | 2.03 |
| M01061 | h | RETROEXCAVADORA RUEDAS HIDRÁULICA 51/70 CV (maquinaria) | 0.1 | 42.32 | 4.23 |
| M01048 | h | PALA CARGADORA ORUGA 101/130 CV | 0.1 | 61.63 | 6.16 |
| M01006 | h | CAMIÓN 241/310 CV. | 0.1 | 44.5 | 4.45 |
| %0500 | % | MEDIOS AUXILIARES | 5 % | 16.87 | 0.84 |
|  |  | Total |  |  | 17.71 |

| Medición | Uds. | Ancho | Parcial |
|---|---|---|---|
| Cruce 1 | 3 | 111.17 | 333.51 |
| Cruce 2 | 3 | 78.34 | 235.02 |
| Cruce 3 | 3 | 68.5 | 205.50 |
| Cruce 4 | 3 | 78.75 | 236.25 |
| Cruce 5 | 3 | 80.9 | 242.70 |
| Cruce 6 | 3 | 59.25 | 177.75 |
| Total |  |  | 1430.73 |

## 02 CÁMARAS DE ROTURA Y ARQUETAS (25/01/2002)
Importe: 2040239.26

### 0203 CÁMARA ROTURA Y ARQUETAS N. SRA. ROSARIO (25/01/2002)
Importe: 279801.12

#### 020301 VALVULERÍA Y CALDERERÍA
Importe: 102843.63

**XA10062-01** ud VÁLVULA MARIPOSA, Ø 500 MM, 1,6 MPA MOTORIZADA
2 ud × 4101.04 (4347.1 con costes indirectos) = 8694.20

| Medición | Uds. | Parcial |
|---|---|---|
| Arqueta salida | 1 | 1.00 |
| Arqueta corte filtro y alivio | 1 | 1.00 |
| Total |  | 2 |

**XA11022-01** ud FILTRO COLADOR MECANOSOLDADO, Ø 500 MM, 1,6 MPA
1 ud × 6589.85 (6985.24 con costes indirectos) = 6985.24
Filtro colador mecanosoldado, diámetro 500 mm, embridado, presión de trabajo hasta 1,6 MPa, válvulas para drenaje inferior y purga superior, cesta reforzada en acero inoxidable y grifos y manómetros de entrada/salida con purgador ar automático, diseño especial baja pérdida de carga, cuerpo y tapa de fundición, tapa superior con tratamiento especial de pintura grado C5M, instalado y probado.

| Código | Ud | Descripción | Rendimiento | Precio | Importe |
|---|---|---|---|---|---|
| O01018 | h | CUADRILLA B | 1.5 | 43.23 | 64.85 |
| PX22022-01 | ud | FILTRO COLADOR MECANOSOLDADO Ø 500 MM, 1,6 ATM (P.O.) (material; 09/05/2022) | 1 | 6525 | 6525.00 |
|  |  | Total |  |  | 6589.85 |

Relación comercial: 000, 378.36, 001, 002, 003, 004, 005, Z0000, Z0100, Z0300, Z0500, Z0600, Z0700, Z1200, Z1900

| Medición | Uds. | Parcial |
|---|---|---|
| Arqueta corte filtro y alivio | 1 | 1.00 |
| Total |  | 1 |

**XA10052-01** ud CARRETE DESMONTAJE FUNDICIÓN, Ø 500 MM, 1,6 MPA. INOX.
2 ud × 1071.06 (1135.32 con costes indirectos) = 2270.64

| Medición | Uds. | Parcial |
|---|---|---|
| Arqueta salida | 1 | 1.00 |
| Arqueta corte filtro y alivio | 1 | 1.00 |
| Total |  | 2 |

**XA10073-01** ud VÁLVULA HIDRÁULICA Ø 250 MM 1,6 MPA RED/LIM
2 ud × 7661.15 (8120.82 con costes indirectos) = 16241.64
Válvula hidráulica diámetro 250 mm, con solenoide, reductora de presión y limitadora de caudal, embridada, presión de trabajo hasta 1,6 MPa, cuerpo y cubierta de fundición recubierta de poliéster, retén de diafragma y muelle y componentes internos de acero inoxidable, asiento elástico y juntas EPDM, incluye tubo de Pitot, tapón regulador V-Port en acero AISI-304, con dos pilotajes alternativos de 2 y 3 vías con accionamiento por electroválvula, control de niveles con flotador, sistema de flotadores y tubo estabilizador, pilotos de cierre lento y sostendor de presión, válvulas de aguja y filtritos, tubos de control y piezas de conexión en acero inoxidable. Montada y probada en fábrica, puesta a punto, certificados. Totalmente instalada y pruebas de funcionamiento y regulando.

| Código | Ud | Descripción | Rendimiento | Precio | Importe |
|---|---|---|---|---|---|
| O01018 | h | CUADRILLA B | 0.8 | 43.23 | 34.58 |
| M01020 | h | CAMIÓN VOLQUETE GRÚA 101/130 CV | 0.3 | 32.55 | 9.77 |
| PX15031-01 | ud | VÁLVULA HIDRÁULICA 200 MM 1,6 MPA (P.O.) (material; 05/04/2022) | 1 | 7616.8 | 7616.80 |
|  |  | Total |  |  | 7661.15 |

Relación comercial: 000, 1684.5, 001, 002, 003, 004, 005, Z0000, Z0100, Z0300, Z0500, Z0600, Z0700, Z1200, Z1900

| Medición | Uds. | Parcial |
|---|---|---|
| Arqueta de entrada | 2 | 2.00 |
| Total |  | 2 |

**XA10013-01** ud VÁLVULA MARIPOSA, Ø 250 MM, 1,6 MPA MOTORIZADA
2 ud × 2305.8 (2444.15 con costes indirectos) = 4888.30
Válvula de mariposa de diámetro 250 mm, presión de trabajo hasta 1,6 MPa, con desmultiplicador, servomotor, reductor y actuador para cierre lento mínimo de 300s, con cuerpo de fundición dúctil GGG-40 o superior, eje de acero inoxidable, disco de fundición dúctil GGG-40 o superior, sobre junta de EPDM vulcanizada, revestimiento de pintura epoxi con espesor mínimo de 250 micras, con p.p. de juntas y tornillería, con accionamiento eléctrico y manual, por accionador, instalación para mandos, control y señalización, instalada y comprobada.

| Código | Ud | Descripción | Rendimiento | Precio | Importe |
|---|---|---|---|---|---|
| O01018 | h | CUADRILLA B | 1.5 | 43.23 | 64.85 |
| PX15013 | ud | VÁLVULA MARIPOSA Ø 250 MM 1,6 MPA (P.O.) (material; 12/05/2022) | 1 | 2240.95 | 2240.95 |
|  |  | Total |  |  | 2305.8 |

Relación comercial: 000, 444.68, 001, 002, 003, 004, 005, Z0000, Z0100, Z0300, Z0500, Z0600, Z0700, Z1200, Z1900

| Medición | Uds. | Parcial |
|---|---|---|
| Arqueta entrada | 2 | 2.00 |
| Total |  | 2 |

**XA10047-01** ud CARRETE DESMONTAJE FUNDICIÓN, Ø 250 MM, 1,6 MPA. INOX.
5 ud × 421.64 (446.94 con costes indirectos) = 2234.70
Carrete de desmontaje de fundición dúctil con bridas, de 250 mm de diámetro, 1,6 MPa, revestimiento de epoxi-poliéster, con partes móviles en acero inoxidable, incluida tornillería bicromatada, juntas, pruebas, instalación y montaje.

| Código | Ud | Descripción | Rendimiento | Precio | Importe |
|---|---|---|---|---|---|
| O01017 | h | CUADRILLA A | 1.4 | 53.9 | 75.46 |
| M01020 | h | CAMIÓN VOLQUETE GRÚA 101/130 CV | 0.55 | 32.55 | 17.90 |
| PX15043 | ud | CARRETE DESMONTAJE FUNDICIÓN Ø 250 MM, 1,6 MPA (P.O.) (material) | 1 | 328.28 | 328.28 |
|  |  | Total |  |  | 421.64 |

Relación comercial: 000, 421.64, 001, 002, 003, 004, 005, Z0000, Z0100, Z0300, Z0500, Z0600, Z0700, Z1200, Z1900

| Medición | Uds. | Parcial |
|---|---|---|
| Entrada hidráulicas | 2 | 2.00 |
| Entrada corte | 2 | 2.00 |
| Desagüe | 1 | 1.00 |
| Total |  | 5 |

**XA10048-03** ud CARRETE DESMONTAJE FUNDICIÓN, Ø 350 MM, 1,6 MPA. INOX.
1 ud × 651.44 (690.53 con costes indirectos) = 690.53
Carrete de desmontaje de fundición dúctil con bridas, de 350 mm de diámetro, 1,6 MPa, revestimiento de epoxi-poliéster, con partes móviles en acero inoxidable, incluida tornillería bicromatada, juntas, pruebas, instalación y montaje.

| Código | Ud | Descripción | Rendimiento | Precio | Importe |
|---|---|---|---|---|---|
| O01017 | h | CUADRILLA A | 1.5 | 53.9 | 80.85 |
| M01020 | h | CAMIÓN VOLQUETE GRÚA 101/130 CV | 0.65 | 32.55 | 21.16 |
| PX15044-03 | ud | CARRETE DESMONTAJE FUNDICIÓN Ø 350 MM, 1,6 MPA (P.O.) (material; 24/05/2022) | 1 | 549.43 | 549.43 |
|  |  | Total |  |  | 651.44 |

Relación comercial: 000, 544.38, 001, 002, 003, 004, 005, Z0000, Z0100, Z0300, Z0500, Z0600, Z0700, Z1200, Z1900

| Medición | Uds. | Parcial |
|---|---|---|
| Arqueta Caudalímetro | 1 | 1.00 |
| Total |  | 1 |

**A10005** ud VÁLVULA COMPUERTA, Ø 250 MM, 1,6 MPA, INSTALADA
1 ud × 502.61 (532.77 con costes indirectos) = 532.77
Válvula de compuerta de diámetro 250 mm, presión de trabajo hasta 1,6 MPa, con lenteja de asiento elástico, cuerpo, tapa y compuerta de fundición dúctil GGG-50, eje de acero inoxidable AISI 420 comprimido en frío, revestimiento de pintura epoxi con espesor mínimo de 150 micras, compuerta guiada vulcanizada con caucho EPDM y con tuerca fija, con juntas tóricas lubricadas, tornillería tratada contra corrosión (cincada), embridada, con volante y tornillería incluidos, instalada.

| Código | Ud | Descripción | Rendimiento | Precio | Importe |
|---|---|---|---|---|---|
| O01018 | h | CUADRILLA B | 1.05 | 43.23 | 45.39 |
| P15005 | ud | VÁLVULA COMPUERTA Ø 250 MM 1,6 MPA (P.O.) (material) | 1 | 457.22 | 457.22 |
|  |  | Total |  |  | 502.61 |

Relación comercial: 000, 502.61, 001, 002, 003, 004, 005, Z0000, Z0100, Z0300, Z0500, Z0600, Z0700, Z1200, Z1900

| Medición | Uds. | Parcial |
|---|---|---|
| Desagüe | 1 | 1.00 |
| Total |  | 1 |

**XA10073-06** ud VÁLVULA ALIVIO Ø 200 MM 1,6 MPA
2 ud × 5409.36 (5733.92 con costes indirectos) = 11467.84
Válvula hidráulica de alivio diámetro 200 mm, embridada, cuerpo anticavitación en ángulo, presión de trabajo hasta 1,6 MPa, cuerpo y cubierta de fundición recubierta de poliéster, asiento de acero inoxidable, componentes internos de bronce y acero inoxidable, asiento elástico y juntas EPDM, incluye piloto de acción directa, con muelle ajustable, válvulas de aguja y filtritos. Montada y probada en fábrica, puesta a punto y certificados. Totalmente instalada y pruebas de funcionamiento regulando.

| Código | Ud | Descripción | Rendimiento | Precio | Importe |
|---|---|---|---|---|---|
| O01018 | h | CUADRILLA B | 4.3 | 43.23 | 185.89 |
| M01020 | h | CAMIÓN VOLQUETE GRÚA 101/130 CV | 4.3 | 32.55 | 139.97 |
| PX15031-06 | ud | VÁLVULA ALIVIO 200 MM 1,6 MPA (P.O.) (material; 24/05/2022) | 1 | 5083.5 | 5083.50 |
|  |  | Total |  |  | 5409.36 |

Relación comercial: 000, 1684.5, 001, 002, 003, 004, 005, Z0000, Z0100, Z0300, Z0500, Z0600, Z0700, Z1200, Z1900

| Medición | Uds. | Parcial |
|---|---|---|
| Arqueta corte filtro y alivio | 2 | 2.00 |
| Total |  | 2 |

**XA10004** ud VÁLVULA COMPUERTA, Ø 200 MM, 1,6 MPA
4 ud × 314.36 (333.22 con costes indirectos) = 1332.88
Válvula de compuerta de diámetro 200 mm, presión de trabajo hasta 1,6 MPa, con lenteja de asiento elástico, cuerpo, tapa y compuerta de fundición dúctil GGG-50, eje de acero inoxidable AISI 420 comprimido en frío, revestimiento de pintura epoxi con espesor mínimo de 150 micras, compuerta guiada vulcanizada con caucho EPDM y con tuerca fija, con juntas tóricas lubricadas, tornillería tratada contra corrosión (cincada), embridada, con volante y tornillería incluidos, instalada.

| Código | Ud | Descripción | Rendimiento | Precio | Importe |
|---|---|---|---|---|---|
| O01018 | h | CUADRILLA B | 0.8 | 43.23 | 34.58 |
| P15004 | ud | VÁLVULA COMPUERTA Ø 200 MM 1,6 MPA (P.O.) | 1 | 279.78 | 279.78 |
|  |  | Total |  |  | 314.36 |

Relación comercial: 000, 314.36, 001, 002, 003, 004, 005, Z0000, Z0100, Z0300, Z0500, Z0600, Z0700, Z1200, Z1900

| Medición | Uds. | Parcial |
|---|---|---|
| Arqueta entrada | 2 | 2.00 |
| Arqueta corte filtro y alivio | 2 | 2.00 |
| Total |  | 4 |

**XA11009-03** ud VENTOSA TRIFUNCIONAL, Ø 200 MM, 1,6 MPA
4 ud × 2417.57 (2562.62 con costes indirectos) = 10250.48

| Medición | Uds. | Parcial |
|---|---|---|
| Arqueta entrada | 2 | 2.00 |
| Arqueta corte filtro y alivio | 2 | 2.00 |
| Total |  | 4 |

**A10001** ud VÁLVULA COMPUERTA, Ø 100 MM, 1,6 MPA, INSTALADA
2 ud × 115.87 (122.82 con costes indirectos) = 245.64

| Medición | Uds. | Parcial |
|---|---|---|
| Arqueta corte filtro y alivio | 2 | 2.00 |
| Total |  | 2 |

**XA10043-01** ud CARRETE DESMONTAJE FUNDICIÓN, Ø 100 MM, 1,6 MPA
2 ud × 163.11 (172.9 con costes indirectos) = 345.80
Carrete de desmontaje de fundición dúctil con bridas, de 100 mm de diámetro, 1,6 MPa, revestimiento de epoxi-poliéster, con partes móviles en acero inoxidable, incluida tornillería bicromatada, juntas, pruebas, instalación y montaje.

| Código | Ud | Descripción | Rendimiento | Precio | Importe |
|---|---|---|---|---|---|
| O01017 | h | CUADRILLA A | 1 | 53.9 | 53.90 |
| PX15039-01 | ud | CARRETE DESMONTAJE FUNDICIÓN Ø 100 MM, 1,6 MPA (P.O.) (material) | 1 | 109.21 | 109.21 |
|  |  | Total |  |  | 163.11 |

Relación comercial: 000, 163.11, 001, 002, 003, 004, 005, Z0000, Z0100, Z0300, Z0500, Z0600, Z0700, Z1200, Z1900

| Medición | Uds. | Parcial |
|---|---|---|
| Arqueta corte filtro y alivio | 2 | 2.00 |
| Total |  | 2 |

**XEM0009-01** ud COMPUERTA PLANA 600 X 600 MM; CIERRE A 4 ARISTAS; MANUAL
1 ud × 1659.33 (1758.89 con costes indirectos) = 1758.89
Fabricación, transporte y montaje de una unidad de compuerta plana de paramento bidireccional de las dimensiones 600x600 mm., fabricada en acero inoxidable AISI 316l, cierre a cuatro aristas, accionamiento manual, bulón, y manivela. Totalmente colocada y funcionando.

| Código | Ud | Descripción | Rendimiento | Precio | Importe |
|---|---|---|---|---|---|
| PX009-01 | ud | Compuerta paramento 600 x 600 mm; 4 Aristas. Manual. (material; 06/04/2022) | 1 | 1526 | 1526.00 |
| O01017 | h | CUADRILLA A | 1.9 | 53.9 | 102.41 |
| M01020 | h | CAMIÓN VOLQUETE GRÚA 101/130 CV | 0.95 | 32.55 | 30.92 |
|  |  | Total |  |  | 1659.33 |

| Medición | Uds. | Parcial |
|---|---|---|
| Arqueta desagües | 1 | 1.00 |
| Total |  | 1 |

**XA03004-01** kg CALDERERÍA CHAPA ACERO REVESTIMIENTO INT/EXT
4162.31 kg × 3.91 (4.14 con costes indirectos) = 17231.96

| Medición | Uds. | Largo | Ancho | Parcial |
|---|---|---|---|---|
| Conexión arqueta entrada |  |  |  |  |
| D=500 mm | 1 | 4.5 | 73.1 | 328.95 |
| Brida 500 PN16 | 1 |  | 74.05 | 74.05 |
| Brida ciega | 1 |  | 138.61 | 138.61 |
| Arqueta entrada |  |  |  |  |
| D=250 mm | 2 | 1.5 | 36.1 | 108.30 |
|  | 2 | 4.15 | 36.1 | 299.63 |
|  | 2 | 0.85 | 36.1 | 61.37 |
| Bridas | 2 | 3 | 18.14 | 108.84 |
| Caña ventosas D=200 | 2 | 0.2 | 28.71 | 11.48 |
| Bridas | 2 |  | 12.11 | 24.22 |
| Arqueta de salida |  |  |  |  |
| D=500 mm | 1 | 1.35 | 73.1 | 98.69 |
|  | 1 | 2 | 73.1 | 146.20 |
| Bridas | 3 |  | 74.05 | 222.15 |
| Desagüe 250 mm | 1 | 7 | 36.1 | 252.70 |
| Bridas | 4 |  | 18.14 | 72.56 |
| Aducción | 1 | 6.5 | 28.71 | 186.62 |
| Bridas | 6 |  | 12.11 | 72.66 |
| Arqueta caudalímetro |  |  |  |  |
| Cono 500-350 | 2 | 0.6 | 62 | 74.40 |
| Bridas | 2 |  | 31.9 | 63.80 |
| Arqueta corte, filtro y alivio |  |  |  |  |
| D=500 mm | 1 | 6 | 73.1 | 438.60 |
| Bridas | 3 |  | 74.05 | 222.15 |
| Caña ventosas | 2 | 0.2 | 28.71 | 11.48 |
| Bridas | 2 |  | 12.11 | 24.22 |
| Alivio d=400 mm | 1 | 2.8 | 58.3 | 163.24 |
| Bridas | 5 |  | 41.31 | 206.55 |
| Desagüe D=100 mm | 1 | 10 | 13.91 | 139.10 |
| Bridas | 2 |  | 5.21 | 10.42 |
| Tramo conexión filtro-caudalim. | 1 | 3 | 73.1 | 219.30 |
| Bridas | 1 |  | 74.05 | 74.05 |
| Tramo conexión filtro-cámara | 1 | 3.2 | 73.1 | 233.92 |
| Brida | 1 |  | 74.05 | 74.05 |
| Total |  |  |  | 4162.31 |

**XA03008-01** kg CALDERERÍA CHAPA ACERO GALVANIZADA
3431.48 kg × 4.86 (5.15 con costes indirectos) = 17672.12
Kg de calderería de chapa de acero S275 JR, granallada (SA21/2), con tratamiento galvanizado en caliente. Incluido los elementos de unión, tornillería de acero inoxidable, soldaduras, taladros, anclajes, cortes, picajes y reparación de pinturas de protección tras colocación. Totalmente colocado y montado en obra con pruebas de presión.

| Código | Ud | Descripción | Rendimiento | Precio | Importe |
|---|---|---|---|---|---|
| O01035 | h | CUADRILLA DE COLOCACIÓN DE TUBERÍAS | 0.03 | 64.56 | 1.94 |
| M01020 | h | CAMIÓN VOLQUETE GRÚA 101/130 CV | 0.006 | 32.55 | 0.20 |
| PX12008 | kg | CALDERERÍA CHAPA GALVANIZADA (material) | 1 | 2.72 | 2.72 |
|  |  | Total |  |  | 4.86 |

Relación comercial: 000, 4.86, 001, 002, 003, 004, 005, Z0000, Z0100, Z0300, Z0500, Z0600, Z0700, Z1200, Z1900

| Medición | Uds. | Largo | Ancho | Parcial |
|---|---|---|---|---|
| Arqueta entrada |  |  |  |  |
| D=250 mm | 2 | 0.8 | 36.1 | 57.76 |
|  | 2 | 1.25 | 36.1 | 90.25 |
| Golas | 2 | 1 | 18.14 | 36.28 |
| Bridas | 2 | 3 | 18.14 | 108.84 |
| Arqueta salida |  |  |  |  |
| D=500 mm | 1 | 2.6 | 73.1 | 190.06 |
|  | 1 | 1 | 73.1 | 73.10 |
| Bridas | 5 |  | 74.05 | 370.25 |
| Golas | 2 |  | 256.36 | 512.72 |
| Desagüe | 2 | 1 | 36.1 | 72.20 |
| Bridas | 2 |  | 18.14 | 36.28 |
| Golas | 2 |  | 18.14 | 36.28 |
| D=500 | 1 |  | 73.1 | 73.10 |
| Golas | 1 |  | 256.36 | 256.36 |
| Arqueta caudalímetro D350 | 2 | 1 | 50.9 | 101.80 |
| Bridas | 4 |  | 31.9 | 127.60 |
| Golas | 2 |  | 49.99 | 99.98 |
| Arqueta corte, filtro y alivio |  |  |  |  |
| D=500 | 2 | 2.8 | 73.1 | 409.36 |
| Bridas | 4 |  | 74.05 | 296.20 |
| Alivio D=400 | 1 | 5 | 58.3 | 291.50 |
| Bridas | 1 |  | 41.31 | 41.31 |
| Golas | 1 |  | 150.25 | 150.25 |
| Total |  |  |  | 3431.48 |

#### 020302 OBRA CIVIL CÁMARA ROTURA (25/01/2002)
Importe: 56095.07

**UI04007** m² DESBROCE Y LIMPIEZA
378.08 m² × 0.35 (0.37 con costes indirectos) = 139.89

| Medición | Uds. | Largo | Parcial |
|---|---|---|---|
| Según mediciones Auxiliares | 1 | 378.08 | 378.08 |
| Total |  |  | 378.08 |

**UI02007** m³ EXCAVACIÓN EN DESMONTE
165.57 m³ × 2.97 (3.15 con costes indirectos) = 521.55

| Medición | Uds. | Largo | Parcial |
|---|---|---|---|
| Según mediciones auxiliares | 1 | 165.57 | 165.57 |
| Total |  |  | 165.57 |

**UI4019_20** m³ TERRAPLEN PROC EXCAV 98% PM
34.06 m³ × 1.91 (2.02 con costes indirectos) = 68.80

| Medición | Uds. | Largo | Parcial |
|---|---|---|---|
| Según mediciones Auxiliares | 1 | 34.06 | 34.06 |
| Total |  |  | 34.06 |

**UE02274** m³ SUELO SELECCIONADO PROCEDENTE DE PRESTAMO, YACIMIENTO GRANULAR O (17/12/2004)
81.42 m³ × 6.98 (7.4 con costes indirectos) = 602.51
Suelo seleccionado procedente de préstamo, yacimiento granular o cantera para formación de explanada en coronación de terraplén y en fondo de desmonte i/ canon de cantera, excavación del material, carga y transporte al lugar de empleo a cualquier distancia, extendido, humectación, compactación, terminación y refino de la superficie de la coronación y refino de la superficie.

| Código | Ud | Descripción | Rendimiento | Precio | Importe |
|---|---|---|---|---|---|
| O01001 | h | CAPATAZ | 0.0007 | 25.85 | 0.02 |
| O01009 | h | PEÓN | 0.0032 | 20.27 | 0.06 |
| P01001 | m³ | AGUA (P.O.) | 0.2 | 0.88 | 0.18 |
| PU10302 | m³ | CANON SUELO SELECCIONADO DE PRÉSTAMO O CANTERA (material; 17/12/2004) | 1 | 4.15 | 4.15 |
| M01076 | h | MOTONIVELADORA 101/130 CV (maquinaria) | 0.0063 | 51.36 | 0.32 |
| M01084 | h | COMPACTADOR VIBRO 131/160 CV | 0.0063 | 47.09 | 0.30 |
| M01011 | h | CAMIÓN CISTERNA RIEGO AGUA 161/190 CV | 0.0011 | 37.02 | 0.04 |
| M01006 | h | CAMIÓN 241/310 CV. | 0.024 | 44.5 | 1.07 |
| M01057 | h | Retroexcavadora oruga hidráulica 71/100 CV cazo: 1,0 m3 (maquinaria) | 0.0153 | 54.87 | 0.84 |
|  |  | Total |  |  | 6.98 |

| Medición | Uds. | Largo | Ancho | Parcial |
|---|---|---|---|---|
| Según Mediciones Axiliares | 1 | 97.41 |  | 97.41 |
| a descontar recinto | -1 | 53.3 | 0.3 | -15.99 |
| Total |  |  |  | 81.42 |

**UI06010_1** m³ ZAHORRA ARTIFICIAL ZA 0/20
51.94 m³ × 12.97 (13.75 con costes indirectos) = 714.18
Zahorra artificial RCD 0/20, incluyendo mezcla, extendido, perfilado, riego a humedad óptima y compactación de las capas hasta una densidad del 98% del Ensayo Procto

| Código | Ud | Descripción | Rendimiento | Precio | Importe |
|---|---|---|---|---|---|
| P02028 | t | ZAHORRA RCD 0/20 (P.O.) (material) | 2.2 | 3.58 | 7.88 |
| M01077 | h | MOTONIVELADORA 131/160 CV | 0.045 | 56.55 | 2.54 |
| M01084 | h | COMPACTADOR VIBRO 131/160 CV | 0.045 | 47.09 | 2.12 |
| I04002 | m³ | RIEGO A HUMEDAD ÓPTIMA PARA COMPACTACIÓN 80 L/M³, A1-A3, D<=3 KM | 1 | 0.43 | 0.43 |
|  |  | Total |  |  | 12.97 |

| Medición | Uds. | Largo | Ancho | Parcial |
|---|---|---|---|---|
| Según mediciones Auxiliares | 1 | 89.66 |  | 89.66 |
|  | -1 | 125.73 | 0.3 | -37.72 |
| Total |  |  |  | 51.94 |

**U2410-02** m³ EXTENDIDO TIERRA VEGETAL DE LA PROPIA OBRA
75.2 m³ × 0.74 (0.78 con costes indirectos) = 58.66

| Medición | Uds. | Largo | Parcial |
|---|---|---|---|
| Según mediciones auxiliares | 1 | 75.2 | 75.20 |
| Total |  |  | 75.2 |

**UI02003-01** m³ EXCAVACIÓN EN EMPLAZAMIENTO
132.89 m³ × 13.12 (13.91 con costes indirectos) = 1848.50

| Medición | Uds. | Largo | Ancho | Alto | Parcial |
|---|---|---|---|---|---|
| Solera | 1 | 7.9 | 8.8 | 1.4 | 97.33 |
| Tub. salida | 1 | 2.6 | 2.6 | 2.2 | 14.87 |
| Arqueta desagüe | 1 | 3.3 | 3.3 | 1.9 | 20.69 |
| Total |  |  |  |  | 132.89 |

**XI04019-01** m³ RELLENO MECÁNICO LOCALIZADO, 98% PM
41.86 m³ × 8.35 (8.85 con costes indirectos) = 370.46

| Medición | Uds. | Largo | Ancho | Alto | Parcial |
|---|---|---|---|---|---|
| Solera | 1 | 7.9 | 8.8 | 1.4 | 97.33 |
| Tub. salida | 1 | 2.6 | 2.6 | 2.2 | 14.87 |
| Arqueta desagüe | 1 | 3.3 | 3.3 | 1.9 | 20.69 |
| Solera | -1 | 6.9 | 7.8 | 1.4 | -75.35 |
| Tub. salida | -1 | 1.6 | 1.6 | 2.2 | -5.63 |
| Arqueta desagüe | -1 | 2.3 | 2.3 | 1.9 | -10.05 |
| Total |  |  |  |  | 41.86 |

**I06030** m³ CONSTRUCCIÓN DE CAPA GRANULAR GRAVA RCD 40/70
14.35 m³ × 26.59 (28.19 con costes indirectos) = 404.53
Construcción de capa granular de espesor mayor a 20 cm, con grava RCD 40/70, incluyendo mezcla, extendido, perfilado, riego a humedad óptima y compactación de las capas hasta una densidad del 98% del Ensayo Proctor Modificado.

| Código | Ud | Descripción | Rendimiento | Precio | Importe |
|---|---|---|---|---|---|
| P02052 | t | GRAVA RCD 40/70 (P.O.) (material) | 2.2 | 9.97 | 21.93 |
| M01077 | h | MOTONIVELADORA 131/160 CV | 0.045 | 56.55 | 2.54 |
| M01084 | h | COMPACTADOR VIBRO 131/160 CV | 0.045 | 47.09 | 2.12 |
|  |  | Total |  |  | 26.59 |

| Medición | Uds. | Largo | Ancho | Alto | Parcial |
|---|---|---|---|---|---|
| Cámara | 1 | 9.2 | 7.8 | 0.2 | 14.35 |
| Total |  |  |  |  | 14.35 |

**B04045** m² BARRERA HUMEDAD POR CAPILARIDAD EN SOLERA (02/01/2016)
70.56 m² × 9.03 (9.57 con costes indirectos) = 675.26
Corte de humedad por capilaridad de soleras, mediante la aplicación de una membrana impermeabilizante monocapa flotante, con lámina de betún plastomérico de armadura de fieltro de poliéster (FP) tipo FP 3 kg, capa separadora de polipropileno 100% con una resistencia a la perforación de 1100 N tipo 700. La impermeabilización incluirá los correspondientes refuerzos.

| Código | Ud | Descripción | Rendimiento | Precio | Importe |
|---|---|---|---|---|---|
| O01004 | h | OFICIAL ESPECIALISTA | 0.1 | 22.96 | 2.30 |
| O01009 | h | PEÓN | 0.1 | 20.27 | 2.03 |
| P34188 | m² | Lámina FP 3 kg (material; 02/01/2016) | 1.1 | 3.64 | 4.00 |
| P34192 | m² | Fieltro geotextil 700 (material; 02/01/2016) | 1.1 | 0.64 | 0.70 |
|  |  | Total |  |  | 9.03 |

| Medición | Uds. | Largo | Ancho | Parcial |
|---|---|---|---|---|
| Cámara | 1 | 8.4 | 8.4 | 70.56 |
| Total |  |  |  | 70.56 |

**I11009** m DREN-COLECTOR CON TUBERÍA DE PVC Ø 100, TERRENO FRANCO-LIGERO
39 m × 13.94 (14.78 con costes indirectos) = 576.42
Dren-colector con tubería corrugada de PVC de doble pared ranurada y unión por manguito de 100 mm de diámetro, a una profundidad máxima de 1,5 m, con lecho de arena y recubierto de grava, y geotextil de gramajes de 126 a 155 g/m² , hasta una altura de 0,5 m sobre la generatriz del tubo, incluyendo excavación de la zanja, colocación del tubo y tapado de la misma. En terreno franco-ligero.

| Código | Ud | Descripción | Rendimiento | Precio | Importe |
|---|---|---|---|---|---|
| O01017 | h | CUADRILLA A | 0.058 | 53.9 | 3.13 |
| P02001 | m³ | ARENA (P.O.) | 0.04 | 16.17 | 0.65 |
| P02009 | m³ | GRAVA (P.O.) (material) | 0.296 | 13.46 | 3.98 |
| P18004 | m | TUBO DE PVC CORRUGADO DE DRENAJE Ø 100 MM (P.O.) (material) | 1 | 2.66 | 2.66 |
| AA01002 | m³ | EXCAVACIÓN MECÁNICA ZANJA TUBERÍAS, TERRENO FRANCO-LIGERO | 0.75 | 1.86 | 1.40 |
| AI10032 | m³ | EXTENDIDO TIERRAS HASTA 20 M | 0.9 | 0.18 | 0.16 |
| AI05005 | m² | GEOTEXTIL NO TEJIDO DE POLIPROPILENO, GRAMAJES 126 A 155 G/M², C | 2.72 | 0.72 | 1.96 |
|  |  | Total |  |  | 13.94 |

Relación comercial: 000, 13.94, 001, 002, 003, 004, 005, Z0000, Z0100, Z0300, Z0500, Z0600, Z0700, Z1200, Z1900

| Medición | Uds. | Largo | Parcial |
|---|---|---|---|
|  | 5 | 7.8 | 39.00 |
| Total |  |  | 39 |

**XI14004** m³ HORMIGÓN NO ESTRUCTURAL HNE-15/SPB/20 PLANTA
6.61 m³ × 67.02 (71.04 con costes indirectos) = 469.57
Hormigón no estructural HNE-15 (15 N/mm² de resistencia característica), con árido de 20 mm de tamaño máximo, elaborado en planta. Incluida puesta en obra a cualquier profundidad y distancia, vibrado, p.p de encofrado y nivelación.

| Código | Ud | Descripción | Rendimiento | Precio | Importe |
|---|---|---|---|---|---|
| O01009 | h | PEÓN | 1.3 | 20.27 | 26.35 |
| P03002 | m³ | HORMIGÓN NO ESTRUCTURAL HNE-15/SPB/20, ÁRIDO 20 MM (P.O.) (material; 28/06/2022) | 1 | 40.25 | 40.25 |
| M02018 | h | VIBRADOR HORMIGÓN, SIN MANO DE OBRA | 0.1 | 4.15 | 0.42 |
|  |  | Total |  |  | 67.02 |

Relación comercial: 000, 83.95, 001, 002, 003, 004, 005, Z0000, Z0100, Z0300, Z0500, Z0600, Z0700, Z1200, Z1900, 006, 007, 008, 009, 010, 011, 012, 013, 014, 015, 016, 017, 018, 019, 020, 021, 022, 023, 024, 025, 026, 027, 028, 029, 030, 031, 032, 033, 034, 035, 036, 037, 038, 039, 040, 041, 042, 043, 044, 045, 046, 047, 048, 049, 050, 051, 052, 053, 054, 055, 056, 057, 058, 059, 060, 061, 062, 063, 064, 065, 066, 067

| Medición | Uds. | Largo | Ancho | Alto | Parcial |
|---|---|---|---|---|---|
| Cámara | 1 | 7.8 | 7.8 | 0.1 | 6.08 |
| Arqueta desagüe | 1 | 2.3 | 2.3 | 0.1 | 0.53 |
| Total |  |  |  |  | 6.61 |

**UI14009** m³ HORMIGÓN EN MASA HM-20/B/20/X0
24.1 m³ × 70.92 (75.18 con costes indirectos) = 1811.84

| Medición | Uds. | Largo | Ancho | Alto | Parcial |
|---|---|---|---|---|---|
| Anclaje tuberías | 1 | 6.2 | 1.3 | 1.3 | 10.48 |
|  | -1 | 6.2 |  | 0.2 | -1.24 |
|  | 2 | 5.5 | 1.05 | 1.05 | 12.13 |
|  | -2 | 5.5 |  | 0.05 | -0.55 |
| Salida | 1 | 2.2 | 1.3 | 1.3 | 3.72 |
|  | -1 | 2.2 |  | 0.2 | -0.44 |
| Total |  |  |  |  | 24.1 |

**UI14013_HA30** m³ HORMIGÓN PARA ARMAR HA-30/SPB/20-15/XC1-3, PLANTA
125.45 m³ × 92.77 (98.34 con costes indirectos) = 12336.75
Hormigón para armar HA-30 (30 N/mm² de resistencia característica), con árido de tamaño máximo 15mm o 20mm, clase de exposición XC1 a XC3, elaborado en planta. Incluida puesta en obra.

| Código | Ud | Descripción | Rendimiento | Precio | Importe |
|---|---|---|---|---|---|
| O01009 | h | PEÓN | 0.9 | 20.27 | 18.24 |
| PU03006_1 | m³ | HORMIGÓN ESTRUCTURAL PARA ARMAR HA-30/SPB/20-15/XC1-3 (material; 28/06/2022) | 1 | 74.11 | 74.11 |
| M02018 | h | VIBRADOR HORMIGÓN, SIN MANO DE OBRA | 0.1 | 4.15 | 0.42 |
|  |  | Total |  |  | 92.77 |

Relación comercial: 000, 92.91, 001, 002, 003, 004, 005, Z0000, Z0100, Z0300, Z0500, Z0600, Z0700, Z1200, Z1900

| Medición | Uds. | Largo | Ancho | Alto | Parcial |
|---|---|---|---|---|---|
| Solera | 1 | 7.8 | 7.8 | 0.6 | 36.50 |
| Pendientes | 1 | 5 | 5 | 0.1 | 2.50 |
| Muros | 2 | 6 | 0.5 | 5.3 | 31.80 |
|  | 2 | 5 | 0.5 | 5.3 | 26.50 |
| Aliviadero | 1 | 5 | 1 |  | 5.00 |
| Viga disipadora | 1 | 0.95 | 0.3 | 5 | 1.43 |
|  | 1 | 0.5 | 0.3 | 5 | 0.75 |
| Toma | 2 | 1.6 | 0.3 | 1.3 | 1.25 |
|  | 2 | 1 | 0.3 | 1.3 | 0.78 |
| Arqueta aliviadero | 1 | 2.3 | 2.3 | 0.4 | 2.12 |
|  | 2 | 2.3 | 0.4 | 5.1 | 9.38 |
|  | 2 | 1.5 | 0.4 | 5.1 | 6.12 |
|  | 1 | 2.3 | 2.3 | 0.25 | 1.32 |
| Total |  |  |  |  | 125.45 |

**XI15004** kg ACERO CORRUGADO, B-500S/SD, COLOCADO
12700.26 kg × 1.24 (1.31 con costes indirectos) = 16637.34

| Medición | Uds. | Largo | Parcial |
|---|---|---|---|
| OBRA CIVIL CÁMARA DE ROTURA |  |  |  |
| Losa |  |  |  |
| Losa cimentación | 1 | 2901.14 | 2901.14 |
| Portico 10 | 1 | 3387.41 | 3387.41 |
| Portico 13 | 1 | 100.6 | 100.60 |
| Portico 3-9 | 1 | 201.19 | 201.19 |
| Portico 7 | 1 | 30.58 | 30.58 |
| Muro |  |  |  |
| Muros 1 | 1 | 4172.95 | 4172.95 |
| Muros 2 | 1 | 169.37 | 169.37 |
| Muros 3 | 1 | 97.97 | 97.97 |
| Muros 4 | 1 | 491.63 | 491.63 |
| Muros 5 | 1 | 234.62 | 234.62 |
| Vertedero | 1 | 332.81 | 332.81 |
| Losa |  |  |  |
| Viga dentada amortiguación | 1 | 579.99 | 579.99 |
| Total |  |  | 12700.26 |

**XI16002** m² ENCOFRADO Y DESENCOFRADO MADERA ZAPATAS, VIGAS RIOSTRAS Y ENCEPA
88.6 m² × 17.1 (18.13 con costes indirectos) = 1606.32

| Medición | Uds. | Largo | Alto | Parcial |
|---|---|---|---|---|
| Solera | 4 | 7.8 | 0.6 | 18.72 |
| Toma | 4 | 1.6 | 0.5 | 3.20 |
| Arqueta aliviadero | 4 | 2.3 | 0.4 | 3.68 |
| Anclaje Tub. entrada | 2 | 10 | 1.3 | 26.00 |
|  | 4 | 6 | 1 | 24.00 |
| Anclaje Tub. salida | 2 | 5 | 1.3 | 13.00 |
| Total |  |  |  | 88.6 |

**XI16006** m² ENCOFRADO Y DESENCOFRADO MUROS, H <= 1,5 M, VISTOS
15.82 m² × 21.88 (23.19 con costes indirectos) = 366.87
Encofrado y desencofrado en muros, hasta 1,5 metros de altura, para dejar vistos, considerando 40 posturas.

| Código | Ud | Descripción | Rendimiento | Precio | Importe |
|---|---|---|---|---|---|
| O01004 | h | OFICIAL ESPECIALISTA | 0.46 | 22.96 | 10.56 |
| O01009 | h | PEÓN | 0.46 | 20.27 | 9.32 |
| P01033 | m³ | MADERA ENCOFRAR (P.O.) | 0.002 | 201.25 | 0.40 |
| P01038 | ud | PANEL METÁLICO 50X100 CM CON ACCESORIOS (P.O.) | 0.06 | 20.69 | 1.24 |
| P01044 | kg | PUNTAS (P.O.) | 0.05 | 2.19 | 0.11 |
| P01045 | kg | ALAMBRE (P.O.) | 0.05 | 1.36 | 0.07 |
| P01042 | l | ACEITE DE DESENCOFRADO, ENCOFRADOS METÁLICOS (P.O.) | 0.07 | 2.57 | 0.18 |
|  |  | Total |  |  | 21.88 |

Relación comercial: 000, 21.88, 001, 002, 003, 004, 005, Z0000, Z0100, Z0300, Z0500, Z0600, Z0700, Z1200, Z1900

| Medición | Uds. | Largo | Alto | Parcial |
|---|---|---|---|---|
| Tapa arqueta desagüe | 4 | 2.3 | 0.25 | 2.30 |
| Arqueta Toma | 4 | 1.6 | 1.3 | 8.32 |
|  | 4 | 1 | 1.3 | 5.20 |
| Total |  |  |  | 15.82 |

**XI16008** m² ENCOFRADO Y DESENCOFRADO MUROS, H > 3 M, VISTOS
322.39 m² × 39.18 (41.53 con costes indirectos) = 13388.86
Encofrado y desencofrado en muros, a partir del tercer metro de altura, para dejar visto, considerando 40 posturas.

| Código | Ud | Descripción | Rendimiento | Precio | Importe |
|---|---|---|---|---|---|
| O01004 | h | OFICIAL ESPECIALISTA | 0.86 | 22.96 | 19.75 |
| O01009 | h | PEÓN | 0.86 | 20.27 | 17.43 |
| P01033 | m³ | MADERA ENCOFRAR (P.O.) | 0.002 | 201.25 | 0.40 |
| P01038 | ud | PANEL METÁLICO 50X100 CM CON ACCESORIOS (P.O.) | 0.06 | 20.69 | 1.24 |
| P01044 | kg | PUNTAS (P.O.) | 0.05 | 2.19 | 0.11 |
| P01045 | kg | ALAMBRE (P.O.) | 0.05 | 1.36 | 0.07 |
| P01042 | l | ACEITE DE DESENCOFRADO, ENCOFRADOS METÁLICOS (P.O.) | 0.07 | 2.57 | 0.18 |
|  |  | Total |  |  | 39.18 |

Relación comercial: 000, 39.18, 001, 002, 003, 004, 005, Z0000, Z0100, Z0300, Z0500, Z0600, Z0700, Z1200, Z1900

| Medición | Uds. | Largo | Alto | Parcial |
|---|---|---|---|---|
| Muros | 4 | 6 | 5.3 | 127.20 |
|  | 4 | 5 | 5.3 | 106.00 |
| Aliviadero | 1 | 5 | 1.35 | 6.75 |
|  | 1 | 5 | 1.6 | 8.00 |
|  | 1 | 5 | 1.3 | 6.50 |
|  | 1 | 1.7 | 0.5 | 0.85 |
|  | 2 | 1.3 | 0.5 | 1.30 |
| Arqueta desagüe | 3 | 2.3 | 5.1 | 35.19 |
|  | 4 | 1.5 | 5.1 | 30.60 |
| Total |  |  |  | 322.39 |

**XI16021** m² ENCOFRADO Y DESENCOFRADO LOSAS PLANAS, VISTAS
5.29 m² × 42.03 (44.55 con costes indirectos) = 235.67
Encofrado y desencofrado en losas planas, para dejar vista, incluso colocación de ganchos de izado en tapas, considerando 10 posturas.

| Código | Ud | Descripción | Rendimiento | Precio | Importe |
|---|---|---|---|---|---|
| O01004 | h | OFICIAL ESPECIALISTA | 0.9 | 22.96 | 20.66 |
| O01009 | h | PEÓN | 0.9 | 20.27 | 18.24 |
| P01033 | m³ | MADERA ENCOFRAR (P.O.) | 0.014 | 201.25 | 2.82 |
| P01044 | kg | PUNTAS (P.O.) | 0.07 | 2.19 | 0.15 |
| P01045 | kg | ALAMBRE (P.O.) | 0.07 | 1.36 | 0.10 |
| P01041 | l | ACEITE DE DESENCOFRADO, ENCOFRADOS ABSORBENTES (P.O.) | 0.02 | 2.94 | 0.06 |
|  |  | Total |  |  | 42.03 |

Relación comercial: 000, 42.03, 001, 002, 003, 004, 005, Z0000, Z0100, Z0300, Z0500, Z0600, Z0700, Z1200, Z1900

| Medición | Uds. | Largo | Ancho | Parcial |
|---|---|---|---|---|
| Arqueta desagüe | 1 | 2.3 | 2.3 | 5.29 |
| Total |  |  |  | 5.29 |

**XB01017** m² PLACA ALVEOLAR L< 6M. Q=600 KG/M²
30.25 m² × 49.57 (52.54 con costes indirectos) = 1589.34
Placa alveolar prefabricada de hormigón pretensado en piezas de 1,20 m. de ancho, con relleno de juntas entre placas, para un luz de hasta 6 m. y una carga total de forjado de 600 kg/m², incluye p.p. de formación de huecos, cortes y remates. Con ayuda de grúa telescópica para montaje. Medición según línea exterior sin descontar huecos menores de 5 m2. No incluye p.p de vigas ni de pilares. Marcado CE. Ejecutado a cualquier altura, totalmente terminado.

| Código | Ud | Descripción | Rendimiento | Precio | Importe |
|---|---|---|---|---|---|
| O01017 | h | CUADRILLA A | 0.4 | 53.9 | 21.56 |
| P01065 | m² | PLACA ALVEOLAR L<6M.Q=600KG/M² (P.O.) (material) | 1 | 25.62 | 25.62 |
| M01111 | h | GRÚA AUTOPROPULSADA TELESCÓPICA, 26-50 T | 0.03 | 79.7 | 2.39 |
|  |  | Total |  |  | 49.57 |

Relación comercial: 000, 52.79, 001, 002, 003, 004, 005, Z0000, Z0100, Z0300, Z0500, Z0600, Z0700, Z1200, Z1900, 006, 007, 008, 009, 010, 011, 012, 013, 014, 015, 016, 017, 018, 019, 020, 021, 022, 023, 024, 025, 026, 027, 028, 029, 030, 031, 032, 033, 034, 035, 036, 037, 038, 039, 040, 041, 042, 043, 044, 045, 046, 047, 048, 049, 050, 051, 052, 053, 054, 055, 056, 057, 058, 059, 060, 061, 062, 063, 064, 065, 066, 067

| Medición | Uds. | Largo | Ancho | Parcial |
|---|---|---|---|---|
| Cámara | 1 | 5.5 | 5.5 | 30.25 |
| Total |  |  |  | 30.25 |

**XOC0002** ud TAPA HORMIGÓN ARMADO DN 700 MM (25/01/2002)
2 ud × 31.84 (33.75 con costes indirectos) = 67.50
Tapa de hormigón armado prefabricada de diámetro 700 mm y espesor e= 7 cm; incluido hormigón, armaduras, encofrado y gancho de izado. Terminada y colocada.

| Código | Ud | Descripción | Rendimiento | Precio | Importe |
|---|---|---|---|---|---|
| O01009 | h | PEÓN | 0.25 | 20.27 | 5.07 |
| PU06211 | u | TAPA DE HORMIGÓN ARMADO PREFABRICADA DE DIÁMETRO 700 MM Y ESPESO (material; 25/01/2002) | 1 | 26.77 | 26.77 |
|  |  | Total |  |  | 31.84 |

| Medición | Uds. | Parcial |
|---|---|---|
| Cámara | 1 | 1.00 |
| Arq. desagüe | 1 | 1.00 |
| Total |  | 2 |

**XOC0004** ud PATE ACERO LISO FORRADO POLIPROPILENO
48 ud × 9.01 (9.55 con costes indirectos) = 458.40

| Medición | Uds. | Largo | Parcial |
|---|---|---|---|
| Cámara | 1 | 18 | 18.00 |
|  | 1 | 12 | 12.00 |
| Desagüe | 1 | 18 | 18.00 |
| Total |  |  | 48 |

**XOC0005** m PROTECCIÓN ANTICAIDAS EN ESCALERA
5 m × 25.35 (26.87 con costes indirectos) = 134.35
Aros metálicos de protección anticaidas diámetro 700mm, en escalera fija, de acero galvanizado por inmersión, incluso largeros, barandilla de coronación, anclajes, soportes y soldaduras, totalmente colocada.

| Código | Ud | Descripción | Rendimiento | Precio | Importe |
|---|---|---|---|---|---|
| O01009 | h | PEÓN | 0.2 | 20.27 | 4.05 |
| PX0005-1 | m | PROTECCÓN ANTICAIDAS ESCALERAS (material; 11/04/2022) | 1 | 21.3 | 21.30 |
|  |  | Total |  |  | 25.35 |

| Medición | Uds. | Largo | Parcial |
|---|---|---|---|
|  | 2 | 2.5 | 5.00 |
| Total |  |  | 5 |

**XOC0006** m² EMPARRILLADO METALICO ELECTROFUNDIDO 30 X 2MM. CUADR. 34 X 38MM
2.56 m² × 39.51 (41.88 con costes indirectos) = 107.21

| Medición | Uds. | Largo | Ancho | Parcial |
|---|---|---|---|---|
| Toma | 1 | 1.6 | 1.6 | 2.56 |
| Total |  |  |  | 2.56 |

**B07011** m BANDA DE PVC O EPDM DE 32 CM, SELLADO DE JUNTAS DE HORMIGONADO (01/09/2011)
28 m × 9.98 (10.58 con costes indirectos) = 296.24
Banda de PVC o EPDM de 32 cm, sellado de juntas de hormigonado. Medida en su verdadera magnitud.

| Código | Ud | Descripción | Rendimiento | Precio | Importe |
|---|---|---|---|---|---|
| O01009 | h | PEÓN | 0.1 | 20.27 | 2.03 |
| P34023 | m | Banda de PVC o EPDM de 32 cm (p.o.) (material; 01/09/2011) | 1.05 | 7.57 | 7.95 |
|  |  | Total |  |  | 9.98 |

Relación comercial: 000, 9.98, 001, 2.03, 002, 003, 004, 005, Z0000, Z0100, Z0300, Z0500, Z0600, Z0700, Z1200, Z1900

| Medición | Uds. | Largo | Parcial |
|---|---|---|---|
| Cámara | 4 | 5.5 | 22.00 |
| Toma | 4 | 1.5 | 6.00 |
| Total |  |  | 28 |

**B07012** m CORDÓN MASILLA DE BENTONITA ENTRE FONDO Y ALZADO, COLOCADO
28 m × 6.73 (7.13 con costes indirectos) = 199.64
Cordón masilla de bentonita entre fondo y alzado, colocado. Medida en su verdadera magnitud.

| Código | Ud | Descripción | Rendimiento | Precio | Importe |
|---|---|---|---|---|---|
| O01009 | h | PEÓN | 0.2 | 20.27 | 4.05 |
| P34024 | kg | Masilla de bentonita (p.o.) (material) | 0.666 | 4.02 | 2.68 |
|  |  | Total |  |  | 6.73 |

Relación comercial: 000, 7.23, 001, 4.05, 002, 003, 6.73, 004, 005, Z0000, Z0100, Z0300, Z0500, Z0600, Z0700, Z1200, Z1900

| Medición | Uds. | Largo | Parcial |
|---|---|---|---|
| Cámara | 4 | 5.5 | 22.00 |
| Toma | 4 | 1.5 | 6.00 |
| Total |  |  | 28 |

**XB08008** ud ARQUETA LADRILLO REGISTRO 40X40X80 CM
1 ud × 165.48 (175.41 con costes indirectos) = 175.41
Arqueta de registro de 80x80x80 cm de medidas interiores, construida con fábrica de ladrillo perforado tosco de 1/2 pie de espesor, recibido con mortero de cemento, colocado sobre solera de hormigón en masa HM-20/P/40/I de 10 cm de espesor, enfoscada y bruñida por el interior con mortero de cemento CSIV-W2 redondeando ángulos con solera ligeramente armada con mallazo, con tapa de homigón ni cerco, terminada, sin incluir la excavación, ni el relleno perimetral posterior.

| Código | Ud | Descripción | Rendimiento | Precio | Importe |
|---|---|---|---|---|---|
| O01004 | h | OFICIAL ESPECIALISTA | 3.7 | 22.96 | 84.95 |
| O01009 | h | PEÓN | 2.6 | 20.27 | 52.70 |
| P03003 | m³ | HORMIGÓN ESTRUCTURAL EN MASA HM-20/B/40/X0 ÁRIDO 40 MM (P.O.) (material) | 0.079 | 60.28 | 4.76 |
| P01188 | mil | LADRILLO PERFORADO TOSCO 24X11,5X7 CM (P.O.) (material) | 0.125 | 109.25 | 13.66 |
| P03041 | kg | MORTERO REVOCO (P.O.) (material) | 2.6 | 1.33 | 3.46 |
| I13006 | m³ | MORTERO CEMENTO Y ARENA M-5 (1/6), D<= 20 KM | 0.046 | 99.8 | 4.59 |
| I15019 | m² | MALLA ELECTROSOLDADA ME 15X30 Ø 5-5 MM, B500T, COLOCADA | 0.83 | 1.64 | 1.36 |
|  |  | Total |  |  | 165.48 |

Relación comercial: 000, 165.48, 001, 002, 003, 004, 005, Z0000, Z0100, Z0300, Z0500, Z0600, Z0700, Z1200, Z1900, 006, 007, 008, 009, 010, 011, 012, 013, 014, 015, 016, 017, 018, 019, 020, 021, 022, 023, 024, 025, 026, 027, 028, 029, 030, 031, 032, 033, 034, 035, 036, 037, 038, 039, 040, 041, 042, 043, 044, 045, 046, 047, 048, 049, 050, 051, 052, 053, 054, 055, 056, 057, 058, 059, 060, 061, 062, 063, 064, 065, 066, 067

| Medición | Uds. | Parcial |
|---|---|---|
| Recogida desagües | 1 | 1.00 |
| Total |  | 1 |

**A07001** m TUBERÍA CORR.DOBL.PARED SANEAM. PVC Ø 200 MM, RIG.4 KN/M², COLOC
20 m × 10.99 (11.65 con costes indirectos) = 233.00
Tubería corrugada de doble pared de saneamiento de PVC de 200 mm de diámetro nominal y 4 kN/m² de rigidez, unión con junta elástica, incluyendo materiales a pie de obra, montaje, colocación y prueba. No se incluye la excavación de la zanja, ni el extendido y relleno de la tierra procedente de la misma. Todo ello y otras operaciones si las hubiese, se valorará aparte según las necesidades del proyecto.

| Código | Ud | Descripción | Rendimiento | Precio | Importe |
|---|---|---|---|---|---|
| P17001 | m | TUBO PVC CORRUGADO DOBLE PARED SANEAMIENTO Ø200 MM 4 KN/M² (P.O. (material) | 1 | 6.29 | 6.29 |
| O01017 | h | CUADRILLA A | 0.04 | 53.9 | 2.16 |
| M01020 | h | CAMIÓN VOLQUETE GRÚA 101/130 CV | 0.032 | 32.55 | 1.04 |
| P22024 | m | PRUEBA ESTANQUEIDAD TUBERÍA BAJA PRESIÓN/SANEAMIENTO 180<Ø< 300 | 1 | 1.5 | 1.50 |
|  |  | Total |  |  | 10.99 |

Relación comercial: 000, 10.99, 001, 002, 003, 004, 005, Z0000, Z0100, Z0300, Z0500, Z0600, Z0700, Z1200, Z1900

#### 020303 ARQUETA DE ENTRADA (25/01/2002)
Importe: 6580.9

**UI02003-01** m³ EXCAVACIÓN EN EMPLAZAMIENTO
12 m³ × 13.12 (13.91 con costes indirectos) = 166.92

| Medición | Uds. | Largo | Ancho | Alto | Parcial |
|---|---|---|---|---|---|
| Arqueta entrada | 1 | 4 | 5 | 0.6 | 12.00 |
| Total |  |  |  |  | 12 |

**XI04019-01** m³ RELLENO MECÁNICO LOCALIZADO, 98% PM
4.8 m³ × 8.35 (8.85 con costes indirectos) = 42.48

| Medición | Uds. | Largo | Ancho | Alto | Parcial |
|---|---|---|---|---|---|
| Arqueta entrada | 1 | 4 | 5 | 0.6 | 12.00 |
|  | -1 | 3 | 4 | 0.6 | -7.20 |
| Total |  |  |  |  | 4.8 |

**B04045** m² BARRERA HUMEDAD POR CAPILARIDAD EN SOLERA
18.24 m² × 9.03 (9.57 con costes indirectos) = 174.56

| Medición | Uds. | Largo | Ancho | Parcial |
|---|---|---|---|---|
| Arqueta entrada | 1 | 3.8 | 4.8 | 18.24 |
| Total |  |  |  | 18.24 |

**XI14004** m³ HORMIGÓN NO ESTRUCTURAL HNE-15/SPB/20 PLANTA
1.2 m³ × 67.02 (71.04 con costes indirectos) = 85.25

| Medición | Uds. | Largo | Ancho | Alto | Parcial |
|---|---|---|---|---|---|
| Arqueta entrada | 1 | 3 | 4 | 0.1 | 1.20 |
| Total |  |  |  |  | 1.2 |

**UI14013_HA30** m³ HORMIGÓN PARA ARMAR HA-30/SPB/20-15/XC1-3, PLANTA
9.16 m³ × 92.77 (98.34 con costes indirectos) = 900.79

| Medición | Uds. | Largo | Ancho | Alto | Parcial |
|---|---|---|---|---|---|
| Arqueta entrada | 1 | 3 | 4 | 0.4 | 4.80 |
| Pilares | 4 | 0.4 | 0.4 | 2.95 | 1.89 |
| Vigas | 2 | 0.4 | 0.4 | 6.8 | 2.18 |
| Apoyo | 2 | 0.3 | 0.2 | 0.5 | 0.06 |
| Rampa | 1 | 1 | 1.5 | 0.15 | 0.23 |
| Total |  |  |  |  | 9.16 |

**XI15004** kg ACERO CORRUGADO, B-500S/SD, COLOCADO
869.84 kg × 1.24 (1.31 con costes indirectos) = 1139.49

| Medición | Uds. | Largo | Parcial |
|---|---|---|---|
| ARQUETA DE ENTRADA |  |  |  |
| Losa |  |  |  |
| Losa cimentación | 1 | 326.78 | 326.78 |
| Portico 14-16 | 1 | 50.43 | 50.43 |
| Portico 5-8 | 1 | 38.71 | 38.71 |
| Muro bloques |  |  |  |
| M10 | 1 | 62.43 | 62.43 |
| M11 | 1 | 36.97 | 36.97 |
| M12 | 1 | 62.43 | 62.43 |
| M13 | 1 | 43.53 | 43.53 |
| M6 | 1 | 62.93 | 62.93 |
| M7 | 1 | 63.26 | 63.26 |
| M8 | 1 | 52.56 | 52.56 |
| M9 | 1 | 69.81 | 69.81 |
| Total |  |  | 869.84 |

**XI16002** m² ENCOFRADO Y DESENCOFRADO MADERA ZAPATAS, VIGAS RIOSTRAS Y ENCEPA
5.6 m² × 17.1 (18.13 con costes indirectos) = 101.53

| Medición | Uds. | Largo | Alto | Parcial |
|---|---|---|---|---|
| Arqueta entrada | 2 | 4 | 0.4 | 3.20 |
|  | 2 | 3 | 0.4 | 2.40 |
| Total |  |  |  | 5.6 |

**XI16006** m² ENCOFRADO Y DESENCOFRADO MUROS, H <= 1,5 M, VISTOS
0.95 m² × 21.88 (23.19 con costes indirectos) = 22.03

| Medición | Uds. | Largo | Alto | Parcial |
|---|---|---|---|---|
| Apoyos | 2 | 0.3 | 0.5 | 0.30 |
|  | 2 | 0.2 | 0.5 | 0.20 |
| Rampa | 2 | 1.5 | 0.15 | 0.45 |
| Total |  |  |  | 0.95 |

**XI16010** m² ENCOFRADO Y DESENCOFRADO PILARES RECTANGULARES, H > 3 M
18.88 m² × 23.61 (25.03 con costes indirectos) = 472.57
Encofrado y desencofrado en pilares rectangulares, para revestir, a partir del tercer metro de altura, considerando 40 posturas.

| Código | Ud | Descripción | Rendimiento | Precio | Importe |
|---|---|---|---|---|---|
| O01004 | h | OFICIAL ESPECIALISTA | 0.48 | 22.96 | 11.02 |
| O01009 | h | PEÓN | 0.48 | 20.27 | 9.73 |
| P01033 | m³ | MADERA ENCOFRAR (P.O.) | 0.002 | 201.25 | 0.40 |
| P01037 | ud | PANEL METÁLICO 50X50 CM CON ACCESORIOS (P.O.) (material) | 0.12 | 17.52 | 2.10 |
| P01044 | kg | PUNTAS (P.O.) | 0.05 | 2.19 | 0.11 |
| P01045 | kg | ALAMBRE (P.O.) | 0.05 | 1.36 | 0.07 |
| P01042 | l | ACEITE DE DESENCOFRADO, ENCOFRADOS METÁLICOS (P.O.) | 0.07 | 2.57 | 0.18 |
|  |  | Total |  |  | 23.61 |

Relación comercial: 000, 23.61, 001, 002, 003, 004, 005, Z0000, Z0100, Z0300, Z0500, Z0600, Z0700, Z1200, Z1900

| Medición | Uds. | Largo | Ancho | Alto | Parcial |
|---|---|---|---|---|---|
| Arqueta entrada | 4 | 4 | 0.4 | 2.95 | 18.88 |
| Total |  |  |  |  | 18.88 |

**XI16018** m² ENCOFRADO Y DESENCOFRADO EN VIGAS RECTANGULARES, VISTAS
16.32 m² × 37.88 (40.15 con costes indirectos) = 655.25
Encofrado y desencofrado en vigas rectangulares, para dejar vista, considerando 40 posturas.

| Código | Ud | Descripción | Rendimiento | Precio | Importe |
|---|---|---|---|---|---|
| O01004 | h | OFICIAL ESPECIALISTA | 0.83 | 22.96 | 19.06 |
| O01009 | h | PEÓN | 0.83 | 20.27 | 16.82 |
| P01033 | m³ | MADERA ENCOFRAR (P.O.) | 0.002 | 201.25 | 0.40 |
| P01038 | ud | PANEL METÁLICO 50X100 CM CON ACCESORIOS (P.O.) | 0.06 | 20.69 | 1.24 |
| P01044 | kg | PUNTAS (P.O.) | 0.05 | 2.19 | 0.11 |
| P01045 | kg | ALAMBRE (P.O.) | 0.05 | 1.36 | 0.07 |
| P01042 | l | ACEITE DE DESENCOFRADO, ENCOFRADOS METÁLICOS (P.O.) | 0.07 | 2.57 | 0.18 |
|  |  | Total |  |  | 37.88 |

Relación comercial: 000, 37.88, 001, 002, 003, 004, 005, Z0000, Z0100, Z0300, Z0500, Z0600, Z0700, Z1200, Z1900

| Medición | Uds. | Largo | Alto | Parcial |
|---|---|---|---|---|
| Arqueta entrada | 6 | 6.8 | 0.4 | 16.32 |
| Total |  |  |  | 16.32 |

**B02004** m² FÁBRICA BLOQUE HORMIGÓN 30X20X40 CM, RELLENO HORMIGÓN, VISTO
38.8 m² × 45.61 (48.35 con costes indirectos) = 1875.98
Fábrica de bloques de hormigón ligero de 30x20x40 , para visto, recibido con mortero M-5, de 250 kg de cemento, relleno de hormigón no estructural y armadura. Según CTE. Medido deduciendo los huecos de superficie mayor de 2 m².

| Código | Ud | Descripción | Rendimiento | Precio | Importe |
|---|---|---|---|---|---|
| AB02001 | m² | FÁBRICA BLOQUE HORMIGÓN 30X20X40 CM, ESPESOR 30 CM, VISTO | 1 | 32.36 | 32.36 |
| AUI14004 | m³ | HORMIGÓN NO ESTRUCTURAL HNE-15/SPB/20 PLANTA | 0.0288 | 69.05 | 1.99 |
| AI15001 | kg | ACERO CORRUGADO, Ø 5-14 MM, B-400S/SD, COLOCADO | 7.56 | 1.49 | 11.26 |
|  |  | Total |  |  | 45.61 |

Relación comercial: 000, 46.04, 001, 002, 003, 004, 005, Z0000, Z0100, Z0300, Z0500, Z0600, Z0700, Z1200, Z1900, 006, 007, 008, 009, 010, 011, 012, 013, 014, 015, 016, 017, 018, 019, 020, 021, 022, 023, 024, 025, 026, 027, 028, 029, 030, 031, 032, 033, 034, 035, 036, 037, 038, 039, 040, 041, 042, 043, 044, 045, 046, 047, 048, 049, 050, 051, 052, 053, 054, 055, 056, 057, 058, 059, 060, 061, 062, 063, 064, 065, 066, 067

| Medición | Uds. | Largo | Alto | Parcial |
|---|---|---|---|---|
| Arqueta entrada | 2 | 4 | 2.95 | 23.60 |
|  | 2 | 3 | 2.95 | 17.70 |
| Puerta | -1 | 1 | 2.5 | -2.50 |
| Total |  |  |  | 38.8 |

**XB01017** m² PLACA ALVEOLAR L< 6M. Q=600 KG/M²
12 m² × 49.57 (52.54 con costes indirectos) = 630.48

| Medición | Uds. | Largo | Ancho | Parcial |
|---|---|---|---|---|
| Arqueta entrada | 1 | 3 | 4 | 12.00 |
| Total |  |  |  | 12 |

**XED0001** m² PUERTA MET. HOJAS ABATIBLES (27/02/2020)
2.5 m² × 103.06 (109.24 con costes indirectos) = 273.10
Puerta metálica de hojas abatibles con perfiles conformados en frio y empanelado de acero galvanizado, doble agrafado, de espesor mínimo 0,8 mm. incluso rejilla de ventilación mediante celosía fija de lamas fijas, patillas de fijación, herrajes de colgar, cierre de seguridad pintura al esmalte sintético con dos manos de acabado y p.p. de sellado de juntas con masilla elástica. Colocada y terminada.

| Código | Ud | Descripción | Rendimiento | Precio | Importe |
|---|---|---|---|---|---|
| O01018 | h | CUADRILLA B | 1 | 43.23 | 43.23 |
| PX11505 | m² | PUERTA ABATIBLE ACERO CONFORMADO Y CHAPA GALV. (material; 27/02/2020) | 1 | 59.83 | 59.83 |
|  |  | Total |  |  | 103.06 |

**XED0002** m² CELOSIA FIJA DE LAMAS
0.4 m² × 95.44 (101.17 con costes indirectos) = 40.47

| Medición | Uds. | Largo | Alto | Parcial |
|---|---|---|---|---|
|  | 2 | 1 | 0.2 | 0.40 |
| Total |  |  |  | 0.4 |

#### 020304 ARQUETA DE SALIDA (25/01/2002)
Importe: 12128.52

**UI02003-01** m³ EXCAVACIÓN EN EMPLAZAMIENTO
123.28 m³ × 13.12 (13.91 con costes indirectos) = 1714.82

| Medición | Uds. | Largo | Parcial |
|---|---|---|---|
| Med. auxiliar | 1 | 123.28 | 123.28 |
| Total |  |  | 123.28 |

**XI04019-01** m³ RELLENO MECÁNICO LOCALIZADO, 98% PM
84.4 m³ × 8.35 (8.85 con costes indirectos) = 746.94

| Medición | Uds. | Largo | Parcial |
|---|---|---|---|
| Según med. auxiliar | 1 | 84.4 | 84.40 |
| Total |  |  | 84.4 |

**I06030** m³ CONSTRUCCIÓN DE CAPA GRANULAR GRAVA RCD 40/70
3.19 m³ × 26.59 (28.19 con costes indirectos) = 89.93

| Medición | Uds. | Largo | Ancho | Alto | Parcial |
|---|---|---|---|---|---|
| Arqueta salida | 1 | 3.8 | 4.2 | 0.2 | 3.19 |
| Total |  |  |  |  | 3.19 |

**B04045** m² BARRERA HUMEDAD POR CAPILARIDAD EN SOLERA
21.12 m² × 9.03 (9.57 con costes indirectos) = 202.12

| Medición | Uds. | Largo | Ancho | Parcial |
|---|---|---|---|---|
| Arqueta salida | 1 | 4.8 | 4.4 | 21.12 |
| Total |  |  |  | 21.12 |

**XI14004** m³ HORMIGÓN NO ESTRUCTURAL HNE-15/SPB/20 PLANTA
1.44 m³ × 67.02 (71.04 con costes indirectos) = 102.30

| Medición | Uds. | Largo | Ancho | Alto | Parcial |
|---|---|---|---|---|---|
| Arqueta salida | 1 | 4 | 3.6 | 0.1 | 1.44 |
| Total |  |  |  |  | 1.44 |

**UI14013_HA30** m³ HORMIGÓN PARA ARMAR HA-30/SPB/20-15/XC1-3, PLANTA
25.36 m³ × 92.77 (98.34 con costes indirectos) = 2493.90

| Medición | Uds. | Largo | Ancho | Alto | Parcial |
|---|---|---|---|---|---|
| Según med. auxiliar | 1 | 25.29 |  |  | 25.29 |
| Apoyo | 1 | 0.5 | 0.2 | 0.65 | 0.07 |
| Total |  |  |  |  | 25.36 |

**XI15004** kg ACERO CORRUGADO, B-500S/SD, COLOCADO
1829.44 kg × 1.24 (1.31 con costes indirectos) = 2396.57

| Medición | Uds. | Largo | Parcial |
|---|---|---|---|
| ARQUETA DE SALIDA |  |  |  |
| Losa |  |  |  |
| Losa cimentación | 1 | 385.08 | 385.08 |
| Portico 11-12 | 1 | 60.03 | 60.03 |
| Portico 4-6 | 1 | 38.18 | 38.18 |
| Muro |  |  |  |
| Muros 3 | 1 | 1346.15 | 1346.15 |
| Total |  |  | 1829.44 |

**XI16002** m² ENCOFRADO Y DESENCOFRADO MADERA ZAPATAS, VIGAS RIOSTRAS Y ENCEPA
6.44 m² × 17.1 (18.13 con costes indirectos) = 116.76

| Medición | Uds. | Largo | Alto | Parcial |
|---|---|---|---|---|
| Según med. auxiliar | 1 | 6.26 |  | 6.26 |
| Pozo achique | 4 | 0.3 | 0.15 | 0.18 |
| Total |  |  |  | 6.44 |

**XI16006** m² ENCOFRADO Y DESENCOFRADO MUROS, H <= 1,5 M, VISTOS
4.39 m² × 21.88 (23.19 con costes indirectos) = 101.80

| Medición | Uds. | Largo | Alto | Parcial |
|---|---|---|---|---|
| Según med. auxiliar | 1 | 3.48 |  | 3.48 |
| Apoyos | 2 | 0.5 | 0.65 | 0.65 |
|  | 2 | 0.2 | 0.65 | 0.26 |
| Total |  |  |  | 4.39 |

**XI16007** m² ENCOFRADO Y DESENCOFRADO MUROS, 1,5 < H <= 3 M, VISTOS
80.24 m² × 30.1 (31.91 con costes indirectos) = 2560.46

| Medición | Uds. | Parcial |
|---|---|---|
| Según med. auxiliar | 80.24 | 80.24 |
| Total |  | 80.24 |

**XI16021** m² ENCOFRADO Y DESENCOFRADO LOSAS PLANAS, VISTAS
14.4 m² × 42.03 (44.55 con costes indirectos) = 641.52

| Medición | Uds. | Largo | Ancho | Parcial |
|---|---|---|---|---|
| Arqueta salida | 1 | 4 | 3.6 | 14.40 |
| Total |  |  |  | 14.4 |

**XOC0002** ud TAPA HORMIGÓN ARMADO DN 700 MM
1 ud × 31.84 (33.75 con costes indirectos) = 33.75

| Medición | Uds. | Parcial |
|---|---|---|
| Arqueta salida | 1 | 1.00 |
| Total |  | 1 |

**XOC0003** m² IMPERMEABILIZACIÓN BITUMINOSA DE PARAMENTOS
41.04 m² × 8.29 (8.79 con costes indirectos) = 360.74

| Medición | Uds. | Largo | Parcial |
|---|---|---|---|
| Según med. auxiliar | 1 | 41.04 | 41.04 |
| Total |  |  | 41.04 |

**XOC0004** ud PATE ACERO LISO FORRADO POLIPROPILENO
11 ud × 9.01 (9.55 con costes indirectos) = 105.05

| Medición | Uds. | Largo | Parcial |
|---|---|---|---|
| Arqueta salida | 1 | 11 | 11.00 |
| Total |  |  | 11 |

**XOC0006** m² EMPARRILLADO METALICO ELECTROFUNDIDO 30 X 2MM. CUADR. 34 X 38MM
6.4 m² × 39.51 (41.88 con costes indirectos) = 268.03

| Medición | Uds. | Largo | Ancho | Parcial |
|---|---|---|---|---|
| Arqueta salida | 2 | 0.65 | 3.2 | 4.16 |
|  | 1 | 0.7 | 3.2 | 2.24 |
| Total |  |  |  | 6.4 |

**B07012** m CORDÓN MASILLA DE BENTONITA ENTRE FONDO Y ALZADO, COLOCADO
22.74 m × 6.73 (7.13 con costes indirectos) = 162.14

| Medición | Uds. | Largo | Parcial |
|---|---|---|---|
| Según med. auxiliar | 1 | 22.74 | 22.74 |
| Total |  |  | 22.74 |

**XED0002** m² CELOSIA FIJA DE LAMAS
0.24 m² × 95.44 (101.17 con costes indirectos) = 24.28

| Medición | Uds. | Largo | Ancho | Parcial |
|---|---|---|---|---|
|  | 2 | 0.6 | 0.2 | 0.24 |
| Total |  |  |  | 0.24 |

**A08006** m TUBERÍA PE100, Ø 50 MM, 1,0 MPA, COLOCADA
0.5 m × 1.52 (1.61 con costes indirectos) = 0.81
Tubería de polietileno PE 100 de 50 mm de diámetro y 1,0 MPa de presión de trabajo y unión por manguito electrosoldable; incluyendo piezas especiales, materiales a pie de obra, montaje, colocación y prueba. No incluye la excavación de la zanja, ni el extendido y relleno de la tierra procedente de la misma, ni la cama, ni el material seleccionado, ni su compactación y la mano de obra correspondiente. Todo ello se valorará aparte según las necesidades del proyecto.

| Código | Ud | Descripción | Rendimiento | Precio | Importe |
|---|---|---|---|---|---|
| P19006 | m | TUBO DE PE100 Ø 50 MM, 1,0 MPA (P.O.) (material) | 1 | 0.85 | 0.85 |
| %10.0P | % | PARTE PROPORCIONAL DE PIEZAS ESPECIALES | 10 % | 0.85 | 0.09 |
| O01017 | h | CUADRILLA A | 0.0078 | 53.9 | 0.42 |
| M01020 | h | CAMIÓN VOLQUETE GRÚA 101/130 CV | 0.005 | 32.55 | 0.16 |
|  |  | Total |  |  | 1.52 |

Relación comercial: 000, 1.57, 001, 002, 003, 004, 005, Z0000, Z0100, Z0300, Z0500, Z0600, Z0700, Z1200, Z1900

| Medición | Uds. | Largo | Parcial |
|---|---|---|---|
| Pasatubos | 1 | 0.5 | 0.50 |
| Total |  |  | 0.5 |

**A07005** m TUBERÍA CORR.DOBL.PARED SANEAM. PVC Ø 200 MM, RIG.8 KN/M², COLOC
0.5 m × 12.45 (13.2 con costes indirectos) = 6.60
Tubería corrugada de doble pared de saneamiento de PVC de 200 mm de diámetro nominal y 8 kN/m² de rigidez, unión con junta elástica, incluyendo materiales a pie de obra, montaje, colocación y prueba. No se incluye la excavación de la zanja, ni el extendido y relleno de la tierra procedente de la misma. Todo ello y otras operaciones si las hubiese, se valorará aparte según las necesidades del proyecto.

| Código | Ud | Descripción | Rendimiento | Precio | Importe |
|---|---|---|---|---|---|
| P17005 | m | TUBO PVC CORRUGADO DOBLE PARED SANEAMIENTO Ø200 MM 8 KN/M² (P.O. (material) | 1 | 7.75 | 7.75 |
| O01017 | h | CUADRILLA A | 0.04 | 53.9 | 2.16 |
| M01020 | h | CAMIÓN VOLQUETE GRÚA 101/130 CV | 0.032 | 32.55 | 1.04 |
| P22024 | m | PRUEBA ESTANQUEIDAD TUBERÍA BAJA PRESIÓN/SANEAMIENTO 180<Ø< 300 | 1 | 1.5 | 1.50 |
|  |  | Total |  |  | 12.45 |

Relación comercial: 000, 12.45, 001, 002, 003, 004, 005, Z0000, Z0100, Z0300, Z0500, Z0600, Z0700, Z1200, Z1900

| Medición | Uds. | Largo | Parcial |
|---|---|---|---|
| Pasatubos | 1 | 0.5 | 0.50 |
| Total |  |  | 0.5 |

#### 020305 ARQUETA CORTE FILTRO Y ALIVIO (25/01/2002)
Importe: 18323.08

**UI04007** m² DESBROCE Y LIMPIEZA
48.72 m² × 0.35 (0.37 con costes indirectos) = 18.03

| Medición | Uds. | Largo | Ancho | Parcial |
|---|---|---|---|---|
|  | 1 | 8.4 | 5.8 | 48.72 |
| Total |  |  |  | 48.72 |

**UI02003-01** m³ EXCAVACIÓN EN EMPLAZAMIENTO
229.1 m³ × 13.12 (13.91 con costes indirectos) = 3186.78

| Medición | Uds. | Largo | Parcial |
|---|---|---|---|
| Según med. auxiliar | 1 | 229.1 | 229.10 |
| Total |  |  | 229.1 |

**XI04019-01** m³ RELLENO MECÁNICO LOCALIZADO, 98% PM
146.41 m³ × 8.35 (8.85 con costes indirectos) = 1295.73

| Medición | Uds. | Largo | Parcial |
|---|---|---|---|
| Según med. auxiliar | 1 | 146.41 | 146.41 |
| Total |  |  | 146.41 |

**B04045** m² BARRERA HUMEDAD POR CAPILARIDAD EN SOLERA
33.12 m² × 9.03 (9.57 con costes indirectos) = 316.96

| Medición | Uds. | Largo | Ancho | Parcial |
|---|---|---|---|---|
|  | 1 | 7.2 | 4.6 | 33.12 |
| Total |  |  |  | 33.12 |

**XI14004** m³ HORMIGÓN NO ESTRUCTURAL HNE-15/SPB/20 PLANTA
2.43 m³ × 67.02 (71.04 con costes indirectos) = 172.63

| Medición | Uds. | Largo | Ancho | Alto | Parcial |
|---|---|---|---|---|---|
| Arqueta salida | 1 | 6.4 | 3.8 | 0.1 | 2.43 |
| Total |  |  |  |  | 2.43 |

**UI14009** m³ HORMIGÓN EN MASA HM-20/B/20/X0
5.28 m³ × 70.92 (75.18 con costes indirectos) = 396.95

| Medición | Uds. | Largo | Ancho | Alto | Parcial |
|---|---|---|---|---|---|
| Anclajes | 2 | 1.1 | 2 | 1.3 | 5.72 |
| Tubería | -2 |  | 1.1 | 0.2 | -0.44 |
| Total |  |  |  |  | 5.28 |

**UI14013_HA25** m³ HORMIGÓN PARA ARMAR HA-25/SPB/20-15/XC1-3, PLANTA
35.79 m³ × 82.77 (87.74 con costes indirectos) = 3140.21

| Medición | Uds. | Largo | Ancho | Alto | Parcial |
|---|---|---|---|---|---|
| Según med. auxiliar | 1 | 35.49 |  |  | 35.49 |
| Apoyos | 2 | 0.5 | 0.2 | 0.55 | 0.11 |
|  | 1 | 0.8 | 0.8 | 0.3 | 0.19 |
| Total |  |  |  |  | 35.79 |

**XI15004** kg ACERO CORRUGADO, B-500S/SD, COLOCADO
2414.14 kg × 1.24 (1.31 con costes indirectos) = 3162.52

| Medición | Uds. | Largo | Parcial |
|---|---|---|---|
| Según med aux | 1 | 2414.14 | 2414.14 |
| Total |  |  | 2414.14 |

**XI16002** m² ENCOFRADO Y DESENCOFRADO MADERA ZAPATAS, VIGAS RIOSTRAS Y ENCEPA
19.44 m² × 17.1 (18.13 con costes indirectos) = 352.45

| Medición | Uds. | Largo | Alto | Parcial |
|---|---|---|---|---|
| Según med. auxiliar | 1 | 8.34 |  | 8.34 |
| Anclajes | 2 | 2 | 1.3 | 5.20 |
|  | 4 | 1.1 | 1.3 | 5.72 |
| Pozo achique | 4 | 0.3 | 0.15 | 0.18 |
| Total |  |  |  | 19.44 |

**XI16006** m² ENCOFRADO Y DESENCOFRADO MUROS, H <= 1,5 M, VISTOS
16.62 m² × 21.88 (23.19 con costes indirectos) = 385.42

| Medición | Uds. | Largo | Alto | Parcial |
|---|---|---|---|---|
| Según med. auxiliar | 1 | 11.5 |  | 11.50 |
| Apoyos | 4 | 1.2 | 0.7 | 3.36 |
|  | 4 | 0.2 | 0.7 | 0.56 |
|  | 4 | 1.5 | 0.2 | 1.20 |
| Total |  |  |  | 16.62 |

**XI16007** m² ENCOFRADO Y DESENCOFRADO MUROS, 1,5 < H <= 3 M, VISTOS
100.92 m² × 30.1 (31.91 con costes indirectos) = 3220.36

| Medición | Uds. | Parcial |
|---|---|---|
| Según med. auxiliar | 100.92 | 100.92 |
| Total |  | 100.92 |

**XI16021** m² ENCOFRADO Y DESENCOFRADO LOSAS PLANAS, VISTAS
24.32 m² × 42.03 (44.55 con costes indirectos) = 1083.46

| Medición | Uds. | Largo | Ancho | Parcial |
|---|---|---|---|---|
| Arqueta salida | 1 | 6.4 | 3.8 | 24.32 |
| Total |  |  |  | 24.32 |

**XOC0002** ud TAPA HORMIGÓN ARMADO DN 700 MM
2 ud × 31.84 (33.75 con costes indirectos) = 67.50

**XOC0003** m² IMPERMEABILIZACIÓN BITUMINOSA DE PARAMENTOS
69.36 m² × 8.29 (8.79 con costes indirectos) = 609.67

| Medición | Uds. | Largo | Parcial |
|---|---|---|---|
| Según med. auxiliar | 1 | 69.36 | 69.36 |
| Total |  |  | 69.36 |

**XOC0004** ud PATE ACERO LISO FORRADO POLIPROPILENO
20 ud × 9.01 (9.55 con costes indirectos) = 191.00

| Medición | Uds. | Largo | Parcial |
|---|---|---|---|
|  | 2 | 10 | 20.00 |
| Total |  |  | 20 |

**XOC0006** m² EMPARRILLADO METALICO ELECTROFUNDIDO 30 X 2MM. CUADR. 34 X 38MM
11.76 m² × 39.51 (41.88 con costes indirectos) = 492.51

| Medición | Uds. | Parcial |
|---|---|---|
| Según med. auxiliar | 11.76 | 11.76 |
| Total |  | 11.76 |

**B07012** m CORDÓN MASILLA DE BENTONITA ENTRE FONDO Y ALZADO, COLOCADO
27.94 m × 6.73 (7.13 con costes indirectos) = 199.21

| Medición | Uds. | Largo | Parcial |
|---|---|---|---|
| Según med. auxiliar | 1 | 27.94 | 27.94 |
| Total |  |  | 27.94 |

**XED0002** m² CELOSIA FIJA DE LAMAS
0.24 m² × 95.44 (101.17 con costes indirectos) = 24.28

| Medición | Uds. | Largo | Ancho | Parcial |
|---|---|---|---|---|
|  | 2 | 0.6 | 0.2 | 0.24 |
| Total |  |  |  | 0.24 |

**A08006** m TUBERÍA PE100, Ø 50 MM, 1,0 MPA, COLOCADA
0.5 m × 1.52 (1.61 con costes indirectos) = 0.81

| Medición | Uds. | Largo | Parcial |
|---|---|---|---|
| Pasatubos | 1 | 0.5 | 0.50 |
| Total |  |  | 0.5 |

**A07005** m TUBERÍA CORR.DOBL.PARED SANEAM. PVC Ø 200 MM, RIG.8 KN/M², COLOC
0.5 m × 12.45 (13.2 con costes indirectos) = 6.60

| Medición | Uds. | Largo | Parcial |
|---|---|---|---|
| Pasatubos | 1 | 0.5 | 0.50 |
| Total |  |  | 0.5 |

#### 020306 ARQUETA CAUDALÍMETRO (25/01/2002)
Importe: 6207.93

**UI04007** m² DESBROCE Y LIMPIEZA
22.41 m² × 0.35 (0.37 con costes indirectos) = 8.29

| Medición | Uds. | Largo | Ancho | Parcial |
|---|---|---|---|---|
|  | 1 | 4.15 | 5.4 | 22.41 |
| Total |  |  |  | 22.41 |

**UI02003-01** m³ EXCAVACIÓN EN EMPLAZAMIENTO
73.13 m³ × 13.12 (13.91 con costes indirectos) = 1017.24

| Medición | Uds. | Largo | Parcial |
|---|---|---|---|
| Med. auxiliar | 1 | 73.13 | 73.13 |
| Total |  |  | 73.13 |

**XI04019-01** m³ RELLENO MECÁNICO LOCALIZADO, 98% PM
55.95 m³ × 8.35 (8.85 con costes indirectos) = 495.16

| Medición | Uds. | Largo | Parcial |
|---|---|---|---|
| Según med. auxiliar | 1 | 55.95 | 55.95 |
| Total |  |  | 55.95 |

**B04045** m² BARRERA HUMEDAD POR CAPILARIDAD EN SOLERA
12.39 m² × 9.03 (9.57 con costes indirectos) = 118.57

| Medición | Uds. | Largo | Ancho | Parcial |
|---|---|---|---|---|
| Arqueta salida | 1 | 2.95 | 4.2 | 12.39 |
| Total |  |  |  | 12.39 |

**XI14004** m³ HORMIGÓN NO ESTRUCTURAL HNE-15/SPB/20 PLANTA
0.73 m³ × 67.02 (71.04 con costes indirectos) = 51.86

| Medición | Uds. | Largo | Ancho | Alto | Parcial |
|---|---|---|---|---|---|
|  | 1 | 2.15 | 3.4 | 0.1 | 0.73 |
| Total |  |  |  |  | 0.73 |

**UI14009** m³ HORMIGÓN EN MASA HM-20/B/20/X0
5.39 m³ × 70.92 (75.18 con costes indirectos) = 405.22

| Medición | Uds. | Largo | Ancho | Alto | Parcial |
|---|---|---|---|---|---|
| Anclajes | 2 | 1.1 | 2 | 1.3 | 5.72 |
| Tubería | -2 |  | 1.1 | 0.15 | -0.33 |
| Total |  |  |  |  | 5.39 |

**UI14013_HA25** m³ HORMIGÓN PARA ARMAR HA-25/SPB/20-15/XC1-3, PLANTA
14.39 m³ × 82.77 (87.74 con costes indirectos) = 1262.58

| Medición | Uds. | Largo | Parcial |
|---|---|---|---|
| Según med. auxiliar | 1 | 14.39 | 14.39 |
| Total |  |  | 14.39 |

**XI15004** kg ACERO CORRUGADO, B-500S/SD, COLOCADO
0 kg × 1.24 (1.31 con costes indirectos) = 0.00

**XI16002** m² ENCOFRADO Y DESENCOFRADO MADERA ZAPATAS, VIGAS RIOSTRAS Y ENCEPA
15.72 m² × 17.1 (18.13 con costes indirectos) = 285.00

| Medición | Uds. | Largo | Alto | Parcial |
|---|---|---|---|---|
| Según med. auxiliar | 1 | 4.62 |  | 4.62 |
| Anclajes | 2 | 2 | 1.3 | 5.20 |
|  | 4 | 1.1 | 1.3 | 5.72 |
| Pozo achique | 4 | 0.3 | 0.15 | 0.18 |
| Total |  |  |  | 15.72 |

**XI16006** m² ENCOFRADO Y DESENCOFRADO MUROS, H <= 1,5 M, VISTOS
4.55 m² × 21.88 (23.19 con costes indirectos) = 105.51

| Medición | Uds. | Largo | Parcial |
|---|---|---|---|
| Según med. auxiliar | 1 | 4.55 | 4.55 |
| Total |  |  | 4.55 |

**XI16007** m² ENCOFRADO Y DESENCOFRADO MUROS, 1,5 < H <= 3 M, VISTOS
45.24 m² × 30.1 (31.91 con costes indirectos) = 1443.61

| Medición | Uds. | Parcial |
|---|---|---|
| Según med. auxiliar | 45.24 | 45.24 |
| Total |  | 45.24 |

**XI16021** m² ENCOFRADO Y DESENCOFRADO LOSAS PLANAS, VISTAS
7.31 m² × 42.03 (44.55 con costes indirectos) = 325.66

| Medición | Uds. | Largo | Ancho | Parcial |
|---|---|---|---|---|
| Arqueta salida | 1 | 2.15 | 3.4 | 7.31 |
| Total |  |  |  | 7.31 |

**XOC0002** ud TAPA HORMIGÓN ARMADO DN 700 MM
2 ud × 31.84 (33.75 con costes indirectos) = 67.50

**XOC0003** m² IMPERMEABILIZACIÓN BITUMINOSA DE PARAMENTOS
26.09 m² × 8.29 (8.79 con costes indirectos) = 229.33

| Medición | Uds. | Largo | Parcial |
|---|---|---|---|
| Según med. auxiliar | 1 | 26.09 | 26.09 |
| Total |  |  | 26.09 |

**XOC0004** ud PATE ACERO LISO FORRADO POLIPROPILENO
16 ud × 9.01 (9.55 con costes indirectos) = 152.80

**XOC0006** m² EMPARRILLADO METALICO ELECTROFUNDIDO 30 X 2MM. CUADR. 34 X 38MM
2.7 m² × 39.51 (41.88 con costes indirectos) = 113.08

| Medición | Uds. | Largo | Parcial |
|---|---|---|---|
| Según med. auxiliar | 1 | 2.7 | 2.70 |
| Total |  |  | 2.7 |

**B07012** m CORDÓN MASILLA DE BENTONITA ENTRE FONDO Y ALZADO, COLOCADO
13.3 m × 6.73 (7.13 con costes indirectos) = 94.83

| Medición | Uds. | Largo | Parcial |
|---|---|---|---|
| Según med. auxiliar | 1 | 13.3 | 13.30 |
| Total |  |  | 13.3 |

**XED0002** m² CELOSIA FIJA DE LAMAS
0.24 m² × 95.44 (101.17 con costes indirectos) = 24.28

| Medición | Uds. | Largo | Ancho | Parcial |
|---|---|---|---|---|
|  | 2 | 0.6 | 0.2 | 0.24 |
| Total |  |  |  | 0.24 |

**A08006** m TUBERÍA PE100, Ø 50 MM, 1,0 MPA, COLOCADA
0.5 m × 1.52 (1.61 con costes indirectos) = 0.81

| Medición | Uds. | Largo | Parcial |
|---|---|---|---|
| Pasatubos | 1 | 0.5 | 0.50 |
| Total |  |  | 0.5 |

**A07005** m TUBERÍA CORR.DOBL.PARED SANEAM. PVC Ø 200 MM, RIG.8 KN/M², COLOC
0.5 m × 12.45 (13.2 con costes indirectos) = 6.60

| Medición | Uds. | Largo | Parcial |
|---|---|---|---|
| Pasatubos | 1 | 0.5 | 0.50 |
| Total |  |  | 0.5 |

#### 020307 ARQUETA DESAGÜE Y RETENCIÓN DE SÓLIDOS (25/01/2002)
Importe: 8216.79

**UI04007** m² DESBROCE Y LIMPIEZA
23.22 m² × 0.35 (0.37 con costes indirectos) = 8.59

| Medición | Uds. | Largo | Ancho | Parcial |
|---|---|---|---|---|
|  | 1 | 5.4 | 4.3 | 23.22 |
| Total |  |  |  | 23.22 |

**UI02003-01** m³ EXCAVACIÓN EN EMPLAZAMIENTO
77.42 m³ × 13.12 (13.91 con costes indirectos) = 1076.91

| Medición | Uds. | Largo | Parcial |
|---|---|---|---|
| Med. auxiliar | 1 | 77.42 | 77.42 |
| Total |  |  | 77.42 |

**XI04019-01** m³ RELLENO MECÁNICO LOCALIZADO, 98% PM
58.86 m³ × 8.35 (8.85 con costes indirectos) = 520.91

| Medición | Uds. | Largo | Parcial |
|---|---|---|---|
| Según med. auxiliar | 1 | 58.86 | 58.86 |
| Total |  |  | 58.86 |

**B04045** m² BARRERA HUMEDAD POR CAPILARIDAD EN SOLERA
10.12 m² × 9.03 (9.57 con costes indirectos) = 96.85

| Medición | Uds. | Largo | Ancho | Parcial |
|---|---|---|---|---|
| Arqueta salida | 1 | 2.3 | 4.4 | 10.12 |
| Total |  |  |  | 10.12 |

**XI14004** m³ HORMIGÓN NO ESTRUCTURAL HNE-15/SPB/20 PLANTA
0.78 m³ × 67.02 (71.04 con costes indirectos) = 55.41

| Medición | Uds. | Largo | Ancho | Alto | Parcial |
|---|---|---|---|---|---|
|  | 1 | 2.3 | 3.4 | 0.1 | 0.78 |
| Total |  |  |  |  | 0.78 |

**UI14009** m³ HORMIGÓN EN MASA HM-20/B/20/X0
2.1 m³ × 70.92 (75.18 con costes indirectos) = 157.88

| Medición | Uds. | Largo | Ancho | Alto | Parcial |
|---|---|---|---|---|---|
| Anclaje tuberías | 1 | 1.4 | 1.5 | 1 | 2.10 |
| Total |  |  |  |  | 2.1 |

**UI14013_HA25** m³ HORMIGÓN PARA ARMAR HA-25/SPB/20-15/XC1-3, PLANTA
12.5 m³ × 82.77 (87.74 con costes indirectos) = 1096.75

| Medición | Uds. | Largo | Parcial |
|---|---|---|---|
| Según med. auxiliar | 1 | 12.5 | 12.50 |
| Total |  |  | 12.5 |

**XI15004** kg ACERO CORRUGADO, B-500S/SD, COLOCADO
1883.24 kg × 1.24 (1.31 con costes indirectos) = 2467.04

| Medición | Uds. | Largo | Parcial |
|---|---|---|---|
| ARQUETA REBOSE ALIVIADERO |  |  |  |
| Losa |  |  |  |
| Losa cimentación | 1 | 278.93 | 278.93 |
| Muro |  |  |  |
| Muros 2 | 1 | 1604.31 | 1604.31 |
| Total |  |  | 1883.24 |

**XI16002** m² ENCOFRADO Y DESENCOFRADO MADERA ZAPATAS, VIGAS RIOSTRAS Y ENCEPA
15.84 m² × 17.1 (18.13 con costes indirectos) = 287.18

| Medición | Uds. | Largo | Alto | Parcial |
|---|---|---|---|---|
| Según med. auxiliar | 1 | 4.74 |  | 4.74 |
| Anclajes | 2 | 2 | 1.3 | 5.20 |
|  | 4 | 1.1 | 1.3 | 5.72 |
| Pozo achique | 4 | 0.3 | 0.15 | 0.18 |
| Total |  |  |  | 15.84 |

**XI16006** m² ENCOFRADO Y DESENCOFRADO MUROS, H <= 1,5 M, VISTOS
1.6 m² × 21.88 (23.19 con costes indirectos) = 37.10

| Medición | Uds. | Largo | Parcial |
|---|---|---|---|
|  | 2 | 0.8 | 1.60 |
| Total |  |  | 1.6 |

**XI16007** m² ENCOFRADO Y DESENCOFRADO MUROS, 1,5 < H <= 3 M, VISTOS
50.92 m² × 30.1 (31.91 con costes indirectos) = 1624.86

| Medición | Uds. | Largo | Parcial |
|---|---|---|---|
| Según med. auxiliar | 1 | 50.92 | 50.92 |
| Total |  |  | 50.92 |

**XOC0003** m² IMPERMEABILIZACIÓN BITUMINOSA DE PARAMENTOS
27.36 m² × 8.29 (8.79 con costes indirectos) = 240.49

| Medición | Uds. | Largo | Parcial |
|---|---|---|---|
| Según med. auxiliar | 1 | 27.36 | 27.36 |
| Total |  |  | 27.36 |

**XOC0004** ud PATE ACERO LISO FORRADO POLIPROPILENO
16 ud × 9.01 (9.55 con costes indirectos) = 152.80

**XOC0006** m² EMPARRILLADO METALICO ELECTROFUNDIDO 30 X 2MM. CUADR. 34 X 38MM
7.2 m² × 39.51 (41.88 con costes indirectos) = 301.54

| Medición | Uds. | Largo | Parcial |
|---|---|---|---|
| Según med. auxiliar | 1 | 7.2 | 7.20 |
| Total |  |  | 7.2 |

**B07012** m CORDÓN MASILLA DE BENTONITA ENTRE FONDO Y ALZADO, COLOCADO
12.97 m × 6.73 (7.13 con costes indirectos) = 92.48

| Medición | Uds. | Largo | Parcial |
|---|---|---|---|
| Según med. auxiliar | 1 | 12.97 | 12.97 |
| Total |  |  | 12.97 |

#### 020308 CONDUCCIÓN DE DESAGÜE Y ARQUETA DISIPADORA (13/03/2020)
Importe: 43023.96

**UI02003-01** m³ EXCAVACIÓN EN EMPLAZAMIENTO
75.51 m³ × 13.12 (13.91 con costes indirectos) = 1050.34

| Medición | Uds. | Largo | Parcial |
|---|---|---|---|
| Según med. auxiliar arqueta | 1 | 75.51 | 75.51 |
| Total |  |  | 75.51 |

**XI04019-01** m³ RELLENO MECÁNICO LOCALIZADO, 98% PM
58.64 m³ × 8.35 (8.85 con costes indirectos) = 518.96

| Medición | Uds. | Largo | Parcial |
|---|---|---|---|
| Según med. auxiliar | 1 | 58.64 | 58.64 |
| Total |  |  | 58.64 |

**XI14004** m³ HORMIGÓN NO ESTRUCTURAL HNE-15/SPB/20 PLANTA
0.68 m³ × 67.02 (71.04 con costes indirectos) = 48.31

| Medición | Uds. | Largo | Parcial |
|---|---|---|---|
| Según med. auxiliar | 1 | 0.68 | 0.68 |
| Total |  |  | 0.68 |

**UI14013_HA25** m³ HORMIGÓN PARA ARMAR HA-25/SPB/20-15/XC1-3, PLANTA
9.95 m³ × 82.77 (87.74 con costes indirectos) = 873.01

| Medición | Uds. | Largo | Parcial |
|---|---|---|---|
| Según med. auxiliar | 1 | 9.95 | 9.95 |
| Total |  |  | 9.95 |

**XI15004** kg ACERO CORRUGADO, B-500S/SD, COLOCADO
946.54 kg × 1.24 (1.31 con costes indirectos) = 1239.97

| Medición | Uds. | Largo | Parcial |
|---|---|---|---|
| Según med aux | 1 | 946.54 | 946.54 |
| Total |  |  | 946.54 |

**XI16002** m² ENCOFRADO Y DESENCOFRADO MADERA ZAPATAS, VIGAS RIOSTRAS Y ENCEPA
4.16 m² × 17.1 (18.13 con costes indirectos) = 75.42

| Medición | Uds. | Largo | Parcial |
|---|---|---|---|
| Según med. auxiliar | 1 | 4.16 | 4.16 |
| Total |  |  | 4.16 |

**XI16007** m² ENCOFRADO Y DESENCOFRADO MUROS, 1,5 < H <= 3 M, VISTOS
31.28 m² × 30.1 (31.91 con costes indirectos) = 998.14

| Medición | Uds. | Largo | Parcial |
|---|---|---|---|
| Según med. auxiliar | 1 | 31.28 | 31.28 |
| Total |  |  | 31.28 |

**XOC0006** m² EMPARRILLADO METALICO ELECTROFUNDIDO 30 X 2MM. CUADR. 34 X 38MM
1.52 m² × 39.51 (41.88 con costes indirectos) = 63.66

| Medición | Uds. | Parcial |
|---|---|---|
| Según med. auxiliar | 1.52 | 1.52 |
| Total |  | 1.52 |

**B01006** m³ ENCACHADO DE PIEDRA CALIZA ENTRE 20 Y 80 MM
3.24 m³ × 35.76 (37.91 con costes indirectos) = 122.83
Encachado de piedra caliza de tamaño entre 40 y 80 mm en sub-base de soleras, incluso extendido y compactado con pisón.

| Código | Ud | Descripción | Rendimiento | Precio | Importe |
|---|---|---|---|---|---|
| O01009 | h | PEÓN | 1.1 | 20.27 | 22.30 |
| P02009 | m³ | GRAVA (P.O.) | 1 | 13.46 | 13.46 |
|  |  | Total |  |  | 35.76 |

Relación comercial: 000, 35.76, 001, 002, 003, 004, 005, Z0000, Z0100, Z0300, Z0500, Z0600, Z0700, Z1200, Z1900

| Medición | Uds. | Largo | Ancho | Alto | Parcial |
|---|---|---|---|---|---|
|  | 1 | 4 | 4.5 | 0.1 | 1.80 |
|  | 4 | 4 | 0.3 | 0.3 | 1.44 |
| Total |  |  |  |  | 3.24 |

**UI04007** m² DESBROCE Y LIMPIEZA
267.67 m² × 0.35 (0.37 con costes indirectos) = 99.04

| Medición | Uds. | Largo | Parcial |
|---|---|---|---|
| Según mediciones Aux |  |  |  |
| Eje 30 | 1 | 217.86 | 217.86 |
| Eje 31 | 1 | 19.49 | 19.49 |
| Eje 32 | 1 | 30.32 | 30.32 |
| Total |  |  | 267.67 |

**UA01004** m³ EXCAVACIÓN MECÁNICA ZANJA TUBERÍAS, TERRENO TRÁNSITO
609 m³ × 4.33 (4.59 con costes indirectos) = 2795.31

| Medición | Uds. | Largo | Parcial |
|---|---|---|---|
| Según mediciones Aux |  |  |  |
| Eje 30 | 1 | 526.5 | 526.50 |
| Eje 31 | 1 | 25.3 | 25.30 |
| Eje 32 | 1 | 57.2 | 57.20 |
| Total |  |  | 609 |

**UI03019** m² ENTIBACIÓN EN POZOS Y ZANJAS CON PANEL ACERO HASTA 6M
912.46 m² × 14.11 (14.96 con costes indirectos) = 13650.40

| Medición | Uds. | Largo | Alto | Parcial |
|---|---|---|---|---|
| Según mediciones Aux |  |  |  |  |
| Eje 30 | 1 | 705.75 |  | 705.75 |
| Eje 31 | 1 | 49.64 |  | 49.64 |
| Eje 32 | 1 | 78.32 |  | 78.32 |
| Pozos eje 30 | 5 | 6.3 | 2.5 | 78.75 |
| Total |  |  |  | 912.46 |

**UA01006** m³ EJECUCIÓN CAMA TUBERÍAS
70.2 m³ × 23.98 (25.42 con costes indirectos) = 1784.48

| Medición | Uds. | Largo | Parcial |
|---|---|---|---|
| Según mediciones Aux |  |  |  |
| Eje 30 | 1 | 57.6 | 57.60 |
| Eje 31 | 1 | 5.3 | 5.30 |
| Eje 32 | 1 | 7.3 | 7.30 |
| Total |  |  | 70.2 |

**UA01019** m³ RELLENO,COMPACTADO MECÁNICO ZANJAS,MATERIAL SELECCIONADO
123.6 m³ × 8.95 (9.49 con costes indirectos) = 1172.96

| Medición | Uds. | Largo | Parcial |
|---|---|---|---|
| Según mediciones Aux |  |  |  |
| Eje 30 | 1 | 104 | 104.00 |
| Eje 31 | 1 | 6.8 | 6.80 |
| Eje 32 | 1 | 12.8 | 12.80 |
| Total |  |  | 123.6 |

**UA01017** m³ RELLENO, COMPACTADO MECÁNICO ZANJAS, MATERIAL ORDINARIO
185.14 m³ × 3.99 (4.23 con costes indirectos) = 783.14

| Medición | Uds. | Largo | Parcial |
|---|---|---|---|
| Según mediciones Aux |  |  |  |
| Eje 30 | 1 | 170.56 | 170.56 |
| Eje 31 | 1 | 5.71 | 5.71 |
| Eje 32 | 1 | 8.87 | 8.87 |
| Total |  |  | 185.14 |

**U2410-02** m³ EXTENDIDO TIERRA VEGETAL DE LA PROPIA OBRA
107.06 m³ × 0.74 (0.78 con costes indirectos) = 83.51

| Medición | Uds. | Largo | Parcial |
|---|---|---|---|
| Según mediciones Aux |  |  |  |
| Eje 30 | 1 | 87.14 | 87.14 |
| Eje 31 | 1 | 7.79 | 7.79 |
| Eje 32 | 1 | 12.13 | 12.13 |
| Total |  |  | 107.06 |

**A06058** m TUBERÍA PVC ORIENTADO, Ø 500 MM, 1,25 MPA, JUNTA GOMA, COLOCADA
178.93 m × 67.86 (71.93 con costes indirectos) = 12870.43
Tubería de PVC orientado de 500 mm de diámetro y 1,25 MPa de presión de servicio y unión por junta de goma, incluyendo materiales a pie de obra, montaje, colocación y prueba. No incluye las piezas especiales, ni la excavación de la zanja, ni el extendido y relleno de la tierra procedente de la misma, ni la cama, ni el material seleccionado, ni su compactación y la mano de obra correspondiente. Todo ello se valorará aparte según las necesidades del proyecto.

| Código | Ud | Descripción | Rendimiento | Precio | Importe |
|---|---|---|---|---|---|
| P16058 | m | Tubería PVC orientado ø 500 mm 1,25 MPa, junta de goma (p.o.) (material) | 1 | 52.84 | 52.84 |
| O01035 | h | CUADRILLA DE COLOCACIÓN DE TUBERÍAS | 0.077 | 64.56 | 4.97 |
| M01020 | h | CAMIÓN VOLQUETE GRÚA 101/130 CV | 0.062 | 32.55 | 2.02 |
| A22012 | m | PRUEBA DE PRESIÓN DE TUBERÍA DE 1,25 MPA DIÁMETRO 400<Ø<800 MM | 1 | 8.03 | 8.03 |
|  |  | Total |  |  | 67.86 |

Relación comercial: 000, 67.93, 001, 002, 003, 004, 005, Z0000, Z0100, Z0300, Z0500, Z0600, Z0700, Z1200, Z1900

| Medición | Uds. | Largo | Parcial |
|---|---|---|---|
| Según mediciones Aux |  |  |  |
| Eje 30 | 1 | 143.81 | 143.81 |
| Eje 31 | 1 | 14.98 | 14.98 |
| Eje 32 | 1 | 20.14 | 20.14 |
| Total |  |  | 178.93 |

**B08015** ud BASE POZO PREFABRICADO, HORMIGÓN ARMADO, Ø 100 CM
5 ud × 410.06 (434.66 con costes indirectos) = 2173.30
Cubeta base de pozo de registro, constituida por una pieza prefabricada de hormigón armado, de 100 cm de diámetro interior y de 115 cm de altura total, colocada sobre solera de hormigón no estructural, ligeramente armada con mallazo, incluso con p.p. de recibido de pates, preparada con junta de goma para anillos de pozo prefabricados de hormigón, y con p.p. de medios auxiliares, sin incluir la excavación del pozo, ni el relleno perimetral posterior.

| Código | Ud | Descripción | Rendimiento | Precio | Importe |
|---|---|---|---|---|---|
| O01004 | h | OFICIAL ESPECIALISTA | 0.65 | 22.96 | 14.92 |
| O01009 | h | PEÓN | 0.33 | 20.27 | 6.69 |
| P01053 | m² | MALLA ELECTROSOLDADA ME 15X30 Ø 6-6 B500T (P.O.) (material) | 1.15 | 1.54 | 1.77 |
| P35005 | ud | CUBO BASE POZO H.A. Ø 100 CM H=115 CM C/P.P.JUNTA Y PATES (P.O.) (material) | 1 | 377.03 | 377.03 |
| AUI14003 | m³ | HORMIGÓN NO ESTRUCTURAL HNE-15/SPB/40, PLANTA | 0.115 | 83.95 | 9.65 |
|  |  | Total |  |  | 410.06 |

Relación comercial: 000, 410.06, 001, 002, 003, 004, 005, Z0000, Z0100, Z0300, Z0500, Z0600, Z0700, Z1200, Z1900

| Medición | Uds. | Parcial |
|---|---|---|
| Pozos eje 30 | 5 | 5.00 |
| Total |  | 5 |

**B08018** ud ANILLO DESARROLLO POZO PREFABRICADO, HA, Ø 100 CM, H=100 CM
7.5 ud × 148.89 (157.82 con costes indirectos) = 1183.65
Desarrollo de pozo de registro, formado por anillos prefabricados de hormigón armado, con junta de goma de 100 cm de diámetro interior y 100 cm de altura, incluso con p.p. de recibido de pates con mortero de cemento y medios auxiliares, sin incluir la excavación del pozo, ni el relleno perimetral posterior, y para ser colocado sobre otros anillos o bases de pozos prefabricadas.

| Código | Ud | Descripción | Rendimiento | Precio | Importe |
|---|---|---|---|---|---|
| O01004 | h | OFICIAL ESPECIALISTA | 0.45 | 22.96 | 10.33 |
| O01009 | h | PEÓN | 0.23 | 20.27 | 4.66 |
| P35008 | ud | ANILLO POZO H.A. Ø 100 CM H= 100 CM C/P.P.JUNTA Y PATES (P.O.) (material) | 1 | 133.78 | 133.78 |
| I13003 | m³ | MORTERO CEMENTO Y ARENA M-15 (1/3), D<= 20 KM | 0.001 | 119.9 | 0.12 |
|  |  | Total |  |  | 148.89 |

Relación comercial: 000, 148.89, 001, 002, 003, 004, 005, Z0000, Z0100, Z0300, Z0500, Z0600, Z0700, Z1200, Z1900

| Medición | Uds. | Alto | Parcial |
|---|---|---|---|
| Pozos eje 30 | 5 | 1.5 | 7.50 |
| Total |  |  | 7.5 |

**XB08023** ud LOSA REDUCCIÓN DE Ø 100 CM A Ø TAPA
5 ud × 81.21 (86.08 con costes indirectos) = 430.40
Losa de reducción para pozo de registro, formada por un anillo prefabricado de hormigón armado, para reducción de diámetro 100 cm al diámetro de tapa, con junta de goma, incluso medios auxiliares, sin incluir la excavación del pozo, ni el relleno perimetral posterior, y para ser colocado sobre otros anillos o bases de pozos prefabricadas.

| Código | Ud | Descripción | Rendimiento | Precio | Importe |
|---|---|---|---|---|---|
| O01004 | h | OFICIAL ESPECIALISTA | 0.22 | 22.96 | 5.05 |
| O01009 | h | PEÓN | 0.11 | 20.27 | 2.23 |
| P35016 | ud | Losa de reducción H.A. ø 100/80 cm c/p.p. junta (p.o.) (material) | 1 | 73.81 | 73.81 |
| I13003 | m³ | MORTERO CEMENTO Y ARENA M-15 (1/3), D<= 20 KM | 0.001 | 119.9 | 0.12 |
|  |  | Total |  |  | 81.21 |

Relación comercial: 000, 81.21, 001, 002, 003, 004, 005, Z0000, Z0100, Z0300, Z0500, Z0600, Z0700, Z1200, Z1900

| Medición | Uds. | Parcial |
|---|---|---|
| Pozos eje 30 | 5 | 5.00 |
| Total |  | 5 |

**XB08025** ud TAPA FUNDICIÓN PARA POZO 60 CM
5 ud × 189.94 (201.34 con costes indirectos) = 1006.70
Tapa circular con bloqueo mediante tres pestañas y marco de fundición dúctil de 850 mm de diámetro exterior y 100 mm de altura, paso libre de 600 mm, para pozo, clase D-400

| Código | Ud | Descripción | Rendimiento | Precio | Importe |
|---|---|---|---|---|---|
| O01004 | h | OFICIAL ESPECIALISTA | 0.55 | 22.96 | 12.63 |
| O01009 | h | PEÓN | 0.28 | 20.27 | 5.68 |
| P35012 | ud | Cono asimétr H.A. ø 100/60cm h=100cm, c/cerco y tapa fund (p.o.) (material) | 1 | 171.39 | 171.39 |
| I13003 | m³ | MORTERO CEMENTO Y ARENA M-15 (1/3), D<= 20 KM | 0.002 | 119.9 | 0.24 |
|  |  | Total |  |  | 189.94 |

Relación comercial: 000, 189.94, 001, 002, 003, 004, 005, Z0000, Z0100, Z0300, Z0500, Z0600, Z0700, Z1200, Z1900

| Medición | Uds. | Parcial |
|---|---|---|
| Pozos eje 30 | 5 | 5.00 |
| Total |  | 5 |

#### 020309 CASETA ELÉCTRICA (02/01/2016)
Importe: 3431.86

**UI02003-01** m³ EXCAVACIÓN EN EMPLAZAMIENTO
9.79 m³ × 13.12 (13.91 con costes indirectos) = 136.18

| Medición | Uds. | Largo | Ancho | Alto | Parcial |
|---|---|---|---|---|---|
|  | 1 | 4.8 | 3.4 | 0.6 | 9.79 |
| Total |  |  |  |  | 9.79 |

**XI04019-01** m³ RELLENO MECÁNICO LOCALIZADO, 98% PM
2.95 m³ × 8.35 (8.85 con costes indirectos) = 26.11

| Medición | Uds. | Largo | Ancho | Alto | Parcial |
|---|---|---|---|---|---|
|  | 1 | 4.8 | 0.6 | 0.6 | 1.73 |
|  | 1 | 3.4 | 0.6 | 0.6 | 1.22 |
| Total |  |  |  |  | 2.95 |

**I06030** m³ CONSTRUCCIÓN DE CAPA GRANULAR GRAVA RCD 40/70
3.26 m³ × 26.59 (28.19 con costes indirectos) = 91.90

| Medición | Uds. | Largo | Ancho | Alto | Parcial |
|---|---|---|---|---|---|
|  | 1 | 4.8 | 3.4 | 0.2 | 3.26 |
| Total |  |  |  |  | 3.26 |

**B04045** m² BARRERA HUMEDAD POR CAPILARIDAD EN SOLERA
13.44 m² × 9.03 (9.57 con costes indirectos) = 128.62

| Medición | Uds. | Largo | Ancho | Parcial |
|---|---|---|---|---|
|  | 1 | 4.2 | 3.2 | 13.44 |
| Total |  |  |  | 13.44 |

**XI14004** m³ HORMIGÓN NO ESTRUCTURAL HNE-15/SPB/20 PLANTA
0.82 m³ × 67.02 (71.04 con costes indirectos) = 58.25

| Medición | Uds. | Largo | Ancho | Alto | Parcial |
|---|---|---|---|---|---|
|  | 1 | 3.4 | 2.4 | 0.1 | 0.82 |
| Total |  |  |  |  | 0.82 |

**UI14013_HA30** m³ HORMIGÓN PARA ARMAR HA-30/SPB/20-15/XC1-3, PLANTA
2.45 m³ × 92.77 (98.34 con costes indirectos) = 240.93

| Medición | Uds. | Largo | Ancho | Alto | Parcial |
|---|---|---|---|---|---|
|  | 1 | 3.4 | 2.4 | 0.3 | 2.45 |
| Total |  |  |  |  | 2.45 |

**XI15004** kg ACERO CORRUGADO, B-500S/SD, COLOCADO
334.26 kg × 1.24 (1.31 con costes indirectos) = 437.88

| Medición | Uds. | Largo | Parcial |
|---|---|---|---|
| CASETA ELÉCTRICA |  |  |  |
| Losa |  |  |  |
| Losa cimentación | 1 | 256.13 | 256.13 |
| Portico 1-2 | 1 | 47.66 | 47.66 |
| Portico 15-17 | 1 | 30.47 | 30.47 |
| Total |  |  | 334.26 |

**XI16002** m² ENCOFRADO Y DESENCOFRADO MADERA ZAPATAS, VIGAS RIOSTRAS Y ENCEPA
3.48 m² × 17.1 (18.13 con costes indirectos) = 63.09

| Medición | Uds. | Largo | Alto | Parcial |
|---|---|---|---|---|
|  | 2 | 3.4 | 0.3 | 2.04 |
|  | 2 | 2.4 | 0.3 | 1.44 |
| Total |  |  |  | 3.48 |

**B02004** m² FÁBRICA BLOQUE HORMIGÓN 30X20X40 CM, RELLENO HORMIGÓN, VISTO
29.06 m² × 45.61 (48.35 con costes indirectos) = 1405.05

| Medición | Uds. | Largo | Alto | Parcial |
|---|---|---|---|---|
|  | 1 | 3.8 | 2.95 | 11.21 |
|  | 1 | 3.8 | 2.75 | 10.45 |
|  | 2 | 2 | 1.85 | 7.40 |
| Total |  |  |  | 29.06 |

**XB04010** m² CUBIERTA CHAPA PRELACADA, TIPO SÁNDWICH 50
10.4 m² × 51.77 (54.88 con costes indirectos) = 570.75
Cubierta formada por panel aislante de chapa de acero en perfil comercial tipo sandwich con dos láminas prelacadas de 0,60 mm con núcleo de espuma de poliuretano de 40 kg/m³ con un espesor total de 50 mm,. sobre correas metálicas incluso p.p. de solapes, accesorios de fijación, juntas de estanqueidad, medios auxiliares y elementos de seguridad. Medida en verdadera magnitud, deduciendo huecos de más de 2 m². Colocada.

| Código | Ud | Descripción | Rendimiento | Precio | Importe |
|---|---|---|---|---|---|
| O01004 | h | OFICIAL ESPECIALISTA | 0.23 | 22.96 | 5.28 |
| O01009 | h | PEÓN | 0.23 | 20.27 | 4.66 |
| P34011 | m² | PANEL SÁNDWICH PARA CUBIERTAS 50 MM (P.O.) (material) | 1.01 | 39.05 | 39.44 |
| M01111 | h | GRÚA AUTOPROPULSADA TELESCÓPICA, 26-50 T | 0.03 | 79.7 | 2.39 |
|  |  | Total |  |  | 51.77 |

Relación comercial: 000, 49.38, 001, 002, 003, 004, 005, Z0000, Z0100, Z0300, Z0500, Z0600, Z0700, Z1200, Z1900, 006, 007, 008, 009, 010, 011, 012, 013, 014, 015, 016, 017, 018, 019, 020, 021, 022, 023, 024, 025, 026, 027, 028, 029, 030, 031, 032, 033, 034, 035, 036, 037, 038, 039, 040, 041, 042, 043, 044, 045, 046, 047, 048, 049, 050, 051, 052, 053, 054, 055, 056, 057, 058, 059, 060, 061, 062, 063, 064, 065, 066, 067

| Medición | Uds. | Largo | Ancho | Parcial |
|---|---|---|---|---|
|  | 1 | 4 | 2.6 | 10.40 |
| Total |  |  |  | 10.4 |

**XED0001** m² PUERTA MET. HOJAS ABATIBLES
2.5 m² × 103.06 (109.24 con costes indirectos) = 273.10

#### 020310 URBANIZACIÓN (25/02/2008)
Importe: 7300.88

**UED0009** m² SOLADO CON BALDOSAS DE TERRAZO 20 X 20 CM. (27/02/2020)
71.6 m² × 21.53 (22.82 con costes indirectos) = 1633.91
Solado con baldosas de terrazo de 20 x 20 cm. con marmolina de grano medio, recibidas con mortero de cemento M-40 (1:6), incluso nivelado con cama de arena de 2 cm. de espesor medio, enlechado, pulido y limpieza del pavimento. terminado.

| Código | Ud | Descripción | Rendimiento | Precio | Importe |
|---|---|---|---|---|---|
| B03007 | m³ | LECHADA DE CEMENTO BLANCO BL-V 22,5 | 0.001 | 116.28 | 0.12 |
| I13006 | m³ | MORTERO CEMENTO Y ARENA M-5 (1/6), D<= 20 KM | 0.03 | 99.8 | 2.99 |
| PU11100 | m² | SOLERÍA TERRAZO 20X20 CM. (material; 27/02/2020) | 1 | 5.29 | 5.29 |
| O01004 | h | OFICIAL ESPECIALISTA | 0.3 | 22.96 | 6.89 |
| O01005 | h | OFICIAL DE OFICIOS | 0.3 | 20.8 | 6.24 |
|  |  | Total |  |  | 21.53 |

| Medición | Uds. | Largo | Parcial |
|---|---|---|---|
| Según mediciones en planos | 1 | 124.9 | 124.90 |
|  | -1 | 53.3 | -53.30 |
| Total |  |  | 71.6 |

**B05029** m BORDILLO PREFABRICADO HORMIGÓN
49 m × 17.6 (18.66 con costes indirectos) = 914.34
Bordillo prefabricado de hormigón H-400 achaflanado, de 17 cm de base y hasta 30 cm de altura, asentado sobre base de hormigón no estructural, incluso p.p. de rejuntado con mortero (1:1).

| Código | Ud | Descripción | Rendimiento | Precio | Importe |
|---|---|---|---|---|---|
| O01018 | h | CUADRILLA B | 0.16 | 43.23 | 6.92 |
| P34059 | m | BORDILLO HORMIGÓN 17 CM BASE, HASTA 30 CM ALTURA (P.O.) (material) | 1 | 4.51 | 4.51 |
| I13001 | m³ | MORTERO CEMENTO Y ARENA MD >25 N/MM2 (1/1), D<= 20 KM | 0.006 | 164.77 | 0.99 |
| AUI14004 | m³ | HORMIGÓN NO ESTRUCTURAL HNE-15/SPB/20 PLANTA | 0.075 | 69.05 | 5.18 |
|  |  | Total |  |  | 17.6 |

Relación comercial: 000, 18.72, 001, 002, 003, 004, 005, Z0000, Z0100, Z0300, Z0500, Z0600, Z0700, Z1200, Z1900, 006, 007, 008, 009, 010, 011, 012, 013, 014, 015, 016, 017, 018, 019, 020, 021, 022, 023, 024, 025, 026, 027, 028, 029, 030, 031, 032, 033, 034, 035, 036, 037, 038, 039, 040, 041, 042, 043, 044, 045, 046, 047, 048, 049, 050, 051, 052, 053, 054, 055, 056, 057, 058, 059, 060, 061, 062, 063, 064, 065, 066, 067

| Medición | Uds. | Largo | Parcial |
|---|---|---|---|
| Según mediiones en planos | 1 | 49 | 49.00 |
| Total |  |  | 49 |

**UI14009** m³ HORMIGÓN EN MASA HM-20/B/20/X0
14.32 m³ × 70.92 (75.18 con costes indirectos) = 1076.58

| Medición | Uds. | Largo | Ancho | Parcial |
|---|---|---|---|---|
| Según mediciones en planos | 1 | 124.9 | 0.2 | 24.98 |
|  | -1 | 53.3 | 0.2 | -10.66 |
| Total |  |  |  | 14.32 |

**I23015** m CERRAMIENTO MALLA SIMPLE TORSIÓN GALVANIZADA 40, 1,8 MM H=1,5 M
67.5 m × 16.58 (17.57 con costes indirectos) = 1185.98
Cerramiento de postes de tubo de acero galvanizado en caliente de 5 cm de diámetro y 1,75 m de altura, a 5 m de separación, empotrados y anclados mediante hormigón 20 cm en el terreno y guarnecidos con malla galvanizada simple torsión 40 mm de paso de malla y diámetro 1,8 mm, de 1,5 m de altura, incluso tensores cincados, cordones, ataduras, grupillas, anclaje de los postes y montaje de la malla.

| Código | Ud | Descripción | Rendimiento | Precio | Importe |
|---|---|---|---|---|---|
| O01009 | h | PEÓN | 0.64 | 20.27 | 12.97 |
| P06032 | m | MALLA SIMPLE TORSIÓN GALVANIZADA TIPO 40 1,8 MM, 1,5 M (P.O.) (material) | 1 | 1.88 | 1.88 |
| P06030 | ud | POSTE GALVANIZADO Ø 5 CM, ALTURA 1,75 M (P.O.) (material) | 0.2 | 5.82 | 1.16 |
| AUI14009 | m³ | HORMIGÓN EN MASA HM-20/B/20/X0 | 0.008 | 70.92 | 0.57 |
|  |  | Total |  |  | 16.58 |

Relación comercial: 000, 16.94, 001, 002, 003, 004, 005, Z0000, Z0100, Z0300, Z0500, Z0600, Z0700, Z1200, Z1900

| Medición | Uds. | Largo | Parcial |
|---|---|---|---|
| Según mediiciones en planos | 1 | 67.5 | 67.50 |
| Total |  |  | 67.5 |

**I17001** m³ CONSTRUCCIÓN REVESTIMIENTO HORMIGÓN CUNETAS
10.13 m³ × 97.17 (103 con costes indirectos) = 1043.39
Construcción de revestimiento de hormigón en cunetas incluyendo encofrados transversales alternos, extendido de hormigón, maestreado, fratasado y remates, curado con productos filmógenos y realización de juntas de contracción en duro; no se incluye preparación previa del terreno, encofrado longitudinal, hormigones, armaduras ni productos de curado.

| Código | Ud | Descripción | Rendimiento | Precio | Importe |
|---|---|---|---|---|---|
| O01004 | h | OFICIAL ESPECIALISTA | 1.16 | 22.96 | 26.63 |
| O01009 | h | PEÓN | 3.48 | 20.27 | 70.54 |
|  |  | Total |  |  | 97.17 |

Relación comercial: 000, 97.17, 001, 002, 003, 004, 005, Z0000, Z0100, Z0300, Z0500, Z0600, Z0700, Z1200, Z1900

| Medición | Uds. | Largo | Ancho | Parcial |
|---|---|---|---|---|
| Según mediciones en planos | 1 | 67.5 | 0.15 | 10.13 |
| Total |  |  |  | 10.13 |

**U2501-11** ud PUERTA METÁLICA PARA CERRAMIENTO DE PARCELA 2 HOJAS 6,5 M ANCHO, (24/02/2020)
1 ud × 1106.65 (1173.05 con costes indirectos) = 1173.05
Puerta metálica de cerramiento de parcela de dos hojas de 6,50 m de anchura total y 2,20 m de altura, formada por acero tubular y hojas con perfiles tubulares y barrotes verticales de hierro redondo, armonizando con la valla de cerramiento, incluso herrajes de colgar, cerrojo, seguridad, todo galvanizado y lacado en color verde (RAL 6009). totalmente acabado.

| Código | Ud | Descripción | Rendimiento | Precio | Importe |
|---|---|---|---|---|---|
| O01004 | h | OFICIAL ESPECIALISTA | 4 | 22.96 | 91.84 |
| O01009 | h | PEÓN | 6.5 | 20.27 | 131.76 |
| PU11506 | m² | Puerta abatible acero conformado y chapa galv. (material; 27/02/2020) | 13 | 61.58 | 800.54 |
| PX12106 | m² | MALLA GALVANIZADA RIZADA Ø2,2 MM CON LUZ 50X50 MM (material; 24/02/2020) | 2 | 2.01 | 4.02 |
| PU12360 | m | POSTE METÁLICO CUADRADO 100X100X2 MM GALVANIZADO (material; 24/02/2020) | 6 | 10.57 | 63.42 |
| P03003 | m³ | HORMIGÓN ESTRUCTURAL EN MASA HM-20/B/40/X0 ÁRIDO 40 MM (P.O.) | 0.25 | 60.28 | 15.07 |
|  |  | Total |  |  | 1106.65 |

| Medición | Uds. | Parcial |
|---|---|---|
| Parcela | 1 | 1.00 |
| Total |  | 1 |

**U2413-70** ud PLANTA PINUS HALEPENSIS ( PINO CARRASCO) (25/02/2008)
2 ud × 2.07 (2.19 con costes indirectos) = 4.38
Planta producida y suministrada a obra en contenedor de 20 cm de altura, pinus halepensis ( pino carrasco). incluye suministro, transporte y descarga.

| Código | Ud | Descripción | Rendimiento | Precio | Importe |
|---|---|---|---|---|---|
| PU14578 | ud | LAVANDULA STOECHAS 20-40 CM, C-14 (material; 25/02/2008) | 1 | 2.07 | 2.07 |
|  |  | Total |  |  | 2.07 |

| Medición | Uds. | Parcial |
|---|---|---|
| Zonas verdes y taludes: 1 planta / 100 m² | 2 | 2.00 |
| Total |  | 2 |

**U2413-61** ud PLANTA LAVANDULA STOECHAS (LAVANDULA) 20 CM (25/02/2008)
21 ud × 2.07 (2.19 con costes indirectos) = 45.99
Planta producida y suministrada a obra en contenedor de 20 cm de altura, lavandula stoechas (lavandula). incluye suministro, transporte y descarga.

| Código | Ud | Descripción | Rendimiento | Precio | Importe |
|---|---|---|---|---|---|
| PU14578 | ud | LAVANDULA STOECHAS 20-40 CM, C-14 | 1 | 2.07 | 2.07 |
|  |  | Total |  |  | 2.07 |

| Medición | Uds. | Parcial |
|---|---|---|
| Zonas verdes y taludes: 1 planta / 5 m² | 21 | 21.00 |
| Total |  | 21 |

**U2413-62** ud PLANTA RETAMA SPHAEROCARPA (RETAMA) 20 CM (25/02/2008)
21 ud × 1.23 (1.3 con costes indirectos) = 27.30
Planta producida y suministrada a obra en contenedor de 20 cm de altura, retama sphaerocarpa (retama). incluye suministro, transporte y descarga.

| Código | Ud | Descripción | Rendimiento | Precio | Importe |
|---|---|---|---|---|---|
| PU14526 | ud | RETAMA SPHAEROCARPA 20-40 CM, C-14 (material; 25/02/2008) | 1 | 1.23 | 1.23 |
|  |  | Total |  |  | 1.23 |

| Medición | Uds. | Parcial |
|---|---|---|
| Zonas verdes y taludes: 1 planta / 5 m² | 21 | 21.00 |
| Total |  | 21 |

**U2413-64** ud PLANTA QUERCUS COCCIFERA (COSCOJA) 20 CM (25/02/2008)
21 ud × 3.64 (3.86 con costes indirectos) = 81.06
Planta producida y suministrada a obra en contenedor de 20 cm de altura, quercus coccifera (coscoja). incluye suministro, transporte y descarga.

| Código | Ud | Descripción | Rendimiento | Precio | Importe |
|---|---|---|---|---|---|
| PU14520 | ud | QUERCUS COCCIFERA 20-40 CM, C-14 (material; 25/02/2008) | 1 | 3.64 | 3.64 |
|  |  | Total |  |  | 3.64 |

| Medición | Uds. | Parcial |
|---|---|---|
| Zonas verdes y taludes: 1 planta / 5 m² | 21 | 21.00 |
| Total |  | 21 |

**X2414-01** u PLANTACIÓN ÁRBOLES (11/03/2020)
2 u × 5.66 (6 con costes indirectos) = 12.00
Ejecución de plantación de árboles, incluyendo apertura de hoyos, plantación, relleno, abonado y riego de implantación.

| Código | Ud | Descripción | Rendimiento | Precio | Importe |
|---|---|---|---|---|---|
| M01058 | h | RETROEXCAVADORA ORUGA HIDRÁULICA 131/160 CV | 0.0029 | 68.24 | 0.20 |
| M01011 | h | CAMIÓN CISTERNA RIEGO AGUA 161/190 CV | 0.004 | 37.02 | 0.15 |
| P01001 | m³ | AGUA (P.O.) | 0.025 | 0.88 | 0.02 |
| PX15251 | kg | ABONO MINERAL SIMPLE NO SOLUBLE (material; 11/03/2020) | 0.05 | 0.21 | 0.01 |
| PX15253 | kg | ESTIERCOL (material; 11/03/2020) | 1 | 0.03 | 0.03 |
| O01001 | h | CAPATAZ | 0.001 | 25.85 | 0.03 |
| O01004 | h | OFICIAL ESPECIALISTA | 0.001 | 22.96 | 0.02 |
| O01009 | h | PEÓN | 0.2565 | 20.27 | 5.20 |
|  |  | Total |  |  | 5.66 |

**X2414-05** ud PLANTACIÓN ARBUSTOS (11/03/2020)
21 ud × 4.62 (4.9 con costes indirectos) = 102.90
Plantación de arbustos, incluyendo apertura de hoyos, plantación, relleno, abonado y riego de implantación.

| Código | Ud | Descripción | Rendimiento | Precio | Importe |
|---|---|---|---|---|---|
| M01058 | h | RETROEXCAVADORA ORUGA HIDRÁULICA 131/160 CV | 0.0007 | 68.24 | 0.05 |
| M01011 | h | CAMIÓN CISTERNA RIEGO AGUA 161/190 CV | 0.0008 | 37.02 | 0.03 |
| P01001 | m³ | AGUA (P.O.) | 0.005 | 0.88 | 0.00 |
| PX15251 | kg | ABONO MINERAL SIMPLE NO SOLUBLE | 0.025 | 0.21 | 0.01 |
| PX15253 | kg | ESTIERCOL | 0.6 | 0.03 | 0.02 |
| O01001 | h | CAPATAZ | 0.001 | 25.85 | 0.03 |
| O01004 | h | OFICIAL ESPECIALISTA | 0.001 | 22.96 | 0.02 |
| O01009 | h | PEÓN | 0.22 | 20.27 | 4.46 |
|  |  | Total |  |  | 4.62 |

#### 020311 CAMINOS DE ACCESO (17/12/2004)
Importe: 1275.92

**UI04007** m² DESBROCE Y LIMPIEZA
166.59 m² × 0.35 (0.37 con costes indirectos) = 61.64

| Medición | Uds. | Largo | Parcial |
|---|---|---|---|
| Según mediciones Auxiliares | 1 | 166.59 | 166.59 |
| Total |  |  | 166.59 |

**UI02007** m³ EXCAVACIÓN EN DESMONTE
132.5 m³ × 2.97 (3.15 con costes indirectos) = 417.38

| Medición | Uds. | Largo | Parcial |
|---|---|---|---|
| Según mediciones Auxiliares | 1 | 132.5 | 132.50 |
| Total |  |  | 132.5 |

**UE02274** m³ SUELO SELECCIONADO PROCEDENTE DE PRESTAMO, YACIMIENTO GRANULAR O
39.7 m³ × 6.98 (7.4 con costes indirectos) = 293.78

| Medición | Uds. | Largo | Parcial |
|---|---|---|---|
| Según Mediciones Auxiliares | 1 | 39.7 | 39.70 |
| Total |  |  | 39.7 |

**UI06010_1** m³ ZAHORRA ARTIFICIAL ZA 0/20
34.7 m³ × 12.97 (13.75 con costes indirectos) = 477.13

| Medición | Uds. | Largo | Parcial |
|---|---|---|---|
| Según mediciones Auxiliares | 1 | 34.7 | 34.70 |
| Total |  |  | 34.7 |

**U2410-02** m³ EXTENDIDO TIERRA VEGETAL DE LA PROPIA OBRA
33.32 m³ × 0.74 (0.78 con costes indirectos) = 25.99

| Medición | Uds. | Largo | Parcial |
|---|---|---|---|
| Segun mediciones Auxiliares | 1 | 33.32 | 33.32 |
| Total |  |  | 33.32 |

#### 020312 INSTALACIONES ELÉCTRICAS (01/09/2011)
Importe: 14372.58

**XEL0K01** ud KIT ALIMENTACIÓN AISLADO (05/10/2021)
1 ud × 5112.79 (5419.56 con costes indirectos) = 5419.56
Kit de Alimentación compuesto por:
2 ud placa solar 540 Wp 48 Vcc sobre soporte inclinado a 30 º. (incluido)
1 Ud aerorenerador 300 Wp montado sobre columna troncopiramidal de 6 m.
2 unidades de regulador de carga 48 Vcc 35 A con salida a carga de batería de 12 Vcc.
Cargador de baterías desde la red 230 V ac 30A (Conexión a grupo electrógeno portátil)
Batería 12 V 300 Ah (3.600 Wh) SOC (límite de descarga 40%) Energía útil 2160 Wh
Convertidor 12/24 V para alimentación a equipos electrónicos.
Cableado según esquema unifilar
Protección por fusibles.

| Código | Ud | Descripción | Rendimiento | Precio | Importe |
|---|---|---|---|---|---|
| XEL2366 | ud | MÓDULO SOLAR FOTOVOLTAICO MONOCRISTALINO DE 540 WP (07/10/2021) | 2 | 221.49 | 442.98 |
| XEL2367 | ud | ESTRUCTURA SOPORTE PARA PLACA (05/10/2021) | 1 | 237.78 | 237.78 |
| E02175 | m | LÍNEA CU RV-K 0,6/1 KV 2X6 MM², EN BANDEJA INSTALADA | 24 | 0.91 | 21.84 |
| E02176 | m | LÍNEA CU RV-K 0,6/1 KV 2X10 MM², EN BANDEJA INSTALADA | 15 | 3.15 | 47.25 |
| XEL0P01 | ud | SECCIONAMIENTO Y PROTECCIÓN | 1 | 771.7 | 771.70 |
| XEL0A02 | ud | AEROGENERADOR 300 W | 1 | 1689.83 | 1689.83 |
| XEL0B01 | ud | BATERÍA AGM 300 AH | 1 | 398.39 | 398.39 |
| XEL0R01 | ud | REGULADOR DE CARGA SOLAR / EÓLICO | 2 | 751.51 | 1503.02 |
|  |  | Total |  |  | 5112.79 |

**XEL0CG03** ud CGBT CÁMARA DE ROTURA TIPO 1
1 ud × 3801.88 (4029.99 con costes indirectos) = 4029.99
Cuadro general de baja tensión para las instalaciones de la cámara de rotura, conteniendo los elementos necesarios indicados en el esquema unificar y pptp, interruptores automáticos, diferenciales, sobretensiones clase II, etc., así como relés de protección, pulsadores, pilotos, selectores, cableado, terminales, etc. Dotado de analizador de redes e interruptores rearmables motorizados y comunicado mediante modbus interfaz ethernet. Totalmente probado, instalado y funcionando.

| Código | Ud | Descripción | Rendimiento | Precio | Importe |
|---|---|---|---|---|---|
| O01004 | h | OFICIAL ESPECIALISTA | 12 | 22.96 | 275.52 |
| PXEL0CG05 | ud | CGBT CÁMARA ROTURA 1 (material; 06/06/2022) | 1 | 3526.36 | 3526.36 |
|  |  | Total |  |  | 3801.88 |

| Medición | Uds. | Parcial |
|---|---|---|
| Cámara de rotura Ntra Sra Virgen del Rosario | 1 | 1.00 |
| Total |  | 1 |

**XEL0CCM01** ud CCM VÁLVULAS DE CÁMARA DE ROTURA Y ARQUETAS
1 ud × 852.85 (904.02 con costes indirectos) = 904.02
CCM para las válvulas de la cámara de rotura /arqueta válvula, conteniendo los elementos necesarios para su maniobra y/o protección incluyendo, pulsadores, pilotos, selectores, cableado, terminales, etc. Iluminación, ventilación, relé térmico y resistencia calefactora. Comunicado mediante modbus interfaz ethernet. Totalmente probado, instalado y funcionando.

| Código | Ud | Descripción | Rendimiento | Precio | Importe |
|---|---|---|---|---|---|
| PXEL0CCM01 | ud | CCM (material; 03/06/2022) | 1 | 623.25 | 623.25 |
| O01004 | h | OFICIAL ESPECIALISTA | 10 | 22.96 | 229.60 |
|  |  | Total |  |  | 852.85 |

| Medición | Uds. | Parcial |
|---|---|---|
| Cámara de rotura Ntra Sra Virgen del Rosario | 1 | 1.00 |
| Total |  | 1 |

**XI03024** m³ ZANJA PARA CANALIZACIÓN ELECTRICA, TERRENO ROCA BLANDA
16.2 m³ × 70.78 (75.03 con costes indirectos) = 1215.49
Excavación en zanja en terreno roca blanda (esquistos, pizarras, calizas blandas, areniscas blandas, argilitas y lutitas duras, con una tensión admisible del orden de 1,0 MPa), con medios mecánicos especiales hasta 2 m de profundidad. Medido sobre perfil. Incluye extracción y acopio a pie de máquina o sobre camión para posterior relleno y extendido; agotamiento y entibado, refino y perfilado de fondo de excavación. Incluida cinta de señalización y placa de protección, con dado de Hormigón en masa HM-20 (20 N/mm² de resistencia característica) con árido de 40 mm de tamaño máximo, elaborado en planta, a cualquier distancia a la planta.

| Código | Ud | Descripción | Rendimiento | Precio | Importe |
|---|---|---|---|---|---|
| M01058 | h | RETROEXCAVADORA ORUGA HIDRÁULICA 131/160 CV | 0.35 | 68.24 | 23.88 |
| M02042 | h | MARTILLO HIDRÁULICO 1501-2000 KG, COMPLETO | 0.25 | 7.12 | 1.78 |
| O01009 | h | PEÓN | 0.25 | 20.27 | 5.07 |
| O01004 | h | OFICIAL ESPECIALISTA | 0.2 | 22.96 | 4.59 |
| AUI14009 | m³ | HORMIGÓN EN MASA HM-20/B/20/X0 | 0.5 | 70.92 | 35.46 |
|  |  | Total |  |  | 70.78 |

Relación comercial: 000, 25.66, 001, 002, 003, 004, 005, Z0000, Z0100, Z0300, Z0500, Z0600, Z0700, Z1200, Z1900

| Medición | Uds. | Largo | Ancho | Alto | Parcial |
|---|---|---|---|---|---|
|  | 1 | 30 | 0.6 | 0.9 | 16.20 |
| Total |  |  |  |  | 16.2 |

**XEL03253** m EQUIPAMIENTO ZANJA TRITUBO Y PLACAS SEÑALIZACIÓN
30 m × 8.18 (8.67 con costes indirectos) = 260.10
Complemento para zanja. Cinta de señalización y placa de protección. Tritubo de polietileno de alta densidad (PEAD/HDPE), de 3x40 mm de diámetro y 3 mm de espesor. Instalado.

| Código | Ud | Descripción | Rendimiento | Precio | Importe |
|---|---|---|---|---|---|
| O01009 | h | PEÓN | 0.1 | 20.27 | 2.03 |
| O01004 | h | OFICIAL ESPECIALISTA | 0.1 | 22.96 | 2.30 |
| PXEL1009 | m | CINTA SEÑALIZACIÓN (material; 10/05/2022) | 1.05 | 0.06 | 0.06 |
| PXEL1011 | m | PLACA PORTECCIÓN CABLES RIESGO ELÉCTRICO 1000X250X2,5 MM (material; 10/05/2022) | 1.05 | 1.02 | 1.07 |
| PXEL0632 | m | TRITUBO DE PEAD DE 3X40 MM Y 3MM DE ESPESOR (material; 11/05/2022) | 1.05 | 2.59 | 2.72 |
|  |  | Total |  |  | 8.18 |

Relación comercial: 000, 25.66, 001, 002, 003, 004, 005, Z0000, Z0100, Z0300, Z0500, Z0600, Z0700, Z1200, Z1900

| Medición | Uds. | Largo | Parcial |
|---|---|---|---|
| BT | 1 | 30 | 30.00 |
| Total |  |  | 30 |

**E02222** m TUBO FLEXIBLE DE PE, DIÁMETRO NOMINAL 63 MM ENTERRADO (NORMAL),
60 m × 1.8 (1.91 con costes indirectos) = 114.60
Canalización enterrada de tubo flexible, suministrado en rollo, de polietileno de doble pared (interior lisa y exterior corrugada), de 63 mm de diámetro nominal (exterior), resistencia a la compresión 450 N, resistencia al impacto para uso normal. Conformidad con UNE-EN 61386-1, UNE-EN 61386-24, incluyendo p/p de guía interior para el paso de cables, manguitos, separadores, bridas y/o cualquier otro accesorio de conexión, totalmente instalado.

| Código | Ud | Descripción | Rendimiento | Precio | Importe |
|---|---|---|---|---|---|
| O01004 | h | OFICIAL ESPECIALISTA | 0.052 | 22.96 | 1.19 |
| P25162 | m | TUBO FLEXIBLE DE PE, DIÁMETRO NOMINAL 63 MM (NORMAL) (P.O.) (material) | 1 | 0.61 | 0.61 |
|  |  | Total |  |  | 1.8 |

Relación comercial: 000, 1.8, 001, 002, 003, 004, 005, Z0000, Z0100, Z0300, Z0500, Z0600, Z0700, Z1200, Z1900

| Medición | Uds. | Largo | Parcial |
|---|---|---|---|
| Tubos en zanja | 2 | 30 | 60.00 |
| Total |  |  | 60 |

**XEL00212** ud ARQUETA TIPO A1 HOMOLOGADA (14/04/2020)
2 ud × 346.81 (367.62 con costes indirectos) = 735.24
Arqueta de conexión eléctrica, prefabricada de hormigón, sin fondo, registrable, con paredes rebajadas para la entrada de tubos, capaz de soportar una carga de 400 kN, con marco de chapa galvanizada y tapa de hormigón armado aligerado. Normalizada A1.0,53 x 0,62 m. Incluso excavación. Instalada y nivelada.

| Código | Ud | Descripción | Rendimiento | Precio | Importe |
|---|---|---|---|---|---|
| PX19415 | ud | TIPO A1. PREFABRICADA (material; 14/04/2020) | 1 | 305.09 | 305.09 |
| M01058 | h | RETROEXCAVADORA ORUGA HIDRÁULICA 131/160 CV | 0.5 | 68.24 | 34.12 |
| M02042 | h | MARTILLO HIDRÁULICO 1501-2000 KG, COMPLETO | 0.1 | 7.12 | 0.71 |
| O01004 | h | OFICIAL ESPECIALISTA | 0.3 | 22.96 | 6.89 |
|  |  | Total |  |  | 346.81 |

**E02046** m BANDEJA METÁLICA, 100X30 MM, CON CUBIERTA, INSTALADA (01/09/2011)
15 m × 26.66 (28.26 con costes indirectos) = 423.90
Bandeja metálica con cubierta para transporte de cables de dimensiones 100x30 mm, incluso p/p de derivaciones en T, esquinas y piezas soporte, totalmente instalada.

| Código | Ud | Descripción | Rendimiento | Precio | Importe |
|---|---|---|---|---|---|
| O01004 | h | OFICIAL ESPECIALISTA | 0.714 | 22.96 | 16.39 |
| P25062 | m | BANDEJA METÁLICA 100X30 MM (P.O.) (material; 01/09/2011) | 1 | 6.32 | 6.32 |
| P25078 | m | TAPA ACERO BANDEJA 100 MM (P.O.) (material; 01/09/2011) | 1 | 3.95 | 3.95 |
|  |  | Total |  |  | 26.66 |

Relación comercial: 000, 26.66, 001, 002, 003, 004, 005, Z0000, Z0100, Z0300, Z0500, Z0600, Z0700, Z1200, Z1900

| Medición | Uds. | Largo | Parcial |
|---|---|---|---|
| interior | 1 | 15 | 15.00 |
| Total |  |  | 15 |

**E02236** m TUBO RÍGIDO DE PVC, DIÁMETRO NOMINAL 16 MM, INSTALADO
15 m × 6.62 (7.02 con costes indirectos) = 105.30
Canalización fija en superficie de tubo rígido de PVC, roscable, enchufable o abocardado, de color negro o gris, de 16 mm de diámetro nominal (exterior). Resistencia a la compresión 1250 N, resistencia al impacto 2 julios, temperatura de trabajo -5°C hasta 60°C, con grado de protección IP 54, grado de protección frente a daños mecánicos grado 7, propiedades eléctricas: aislante, no propagador de la llama. Conformidad con UNE-EN 61386-1, UNE-EN 61386-21 y UNE-EN 60423, incluyendo p/p manguitos, enlaces a caja, caja de derivación, soportes, racores y/o cualquier otro accesorio de conexión, totalmente instalado.

| Código | Ud | Descripción | Rendimiento | Precio | Importe |
|---|---|---|---|---|---|
| O01004 | h | OFICIAL ESPECIALISTA | 0.268 | 22.96 | 6.15 |
| P25176 | m | TUBO RÍGIDO DE PVC, DIÁMETRO NOMINAL 16 MM (P.O.) (material) | 1 | 0.47 | 0.47 |
|  |  | Total |  |  | 6.62 |

Relación comercial: 000, 6.62, 001, 002, 003, 004, 005, Z0000, Z0100, Z0300, Z0500, Z0600, Z0700, Z1200, Z1900

**E02237** m TUBO RÍGIDO DE PVC, DIÁMETRO NOMINAL 20 MM, INSTALADO
20 m × 6.79 (7.2 con costes indirectos) = 144.00
Canalización fija en superficie de tubo rígido de PVC, roscable, enchufable o abocardado, de color negro o gris, de 20 mm de diámetro nominal. Resistencia a la compresión 1250 N, resistencia al impacto 2 julios, temperatura de trabajo -5°C hasta 60°C, con grado de protección IP 54, grado de protección frente a daños mecánicos grado 7, propiedades eléctricas: aislante, no propagador de la llama. Conformidad con UNE-EN 61386-1, UNE-EN 61386-21 y UNE-EN 60423, incluyendo p/p manguitos, enlaces a caja, caja de derivación, soportes, racores y/o cualquier otro accesorio de conexión, totalmente instalado.

| Código | Ud | Descripción | Rendimiento | Precio | Importe |
|---|---|---|---|---|---|
| O01004 | h | OFICIAL ESPECIALISTA | 0.268 | 22.96 | 6.15 |
| P25177 | m | TUBO RÍGIDO DE PVC, DIÁMETRO NOMINAL 20 MM (P.O.) (material) | 1 | 0.64 | 0.64 |
|  |  | Total |  |  | 6.79 |

Relación comercial: 000, 6.79, 001, 002, 003, 004, 005, Z0000, Z0100, Z0300, Z0500, Z0600, Z0700, Z1200, Z1900

**XE02098** m LÍNEA CU RZ1-K (AS) 0,6/1 KV 1X6 MM², EN TUBO INSTALADO
395 m × 1.95 (2.07 con costes indirectos) = 817.65
Línea eléctrica realizada con conductor unipolar de cobre UNE 21123 (RZ1-K (AS) 0,6/1 kV) 1x6 mm² tendido en tubo previamente instalado, incluso p/p de pequeño material y conexiones, totalmente instalada.

| Código | Ud | Descripción | Rendimiento | Precio | Importe |
|---|---|---|---|---|---|
| O01004 | h | OFICIAL ESPECIALISTA | 0.035 | 22.96 | 0.80 |
| PX25089 | m | CABLE RZ1-K (AS) 0,6/1 1X6 MM² (CU) (P.O.) (material; 10/05/2022) | 1 | 1.15 | 1.15 |
|  |  | Total |  |  | 1.95 |

Relación comercial: 000, 1.41, 001, 002, 003, 004, 005, Z0000, Z0100, Z0300, Z0500, Z0600, Z0700, Z1200, Z1900

| Medición | Uds. | Largo | Parcial |
|---|---|---|---|
| CAUDALIMETRO | 3 | 25 | 75.00 |
| VÁLVULA CORTE | 4 | 25 | 100.00 |
| VÁLVULA SALIDA | 4 | 15 | 60.00 |
| VÁLVULA ENTRADA 1 | 4 | 20 | 80.00 |
| VÁLVULA ENTRADA 2 | 4 | 20 | 80.00 |
| Total |  |  | 395 |

**XE02095** m LÍNEA CU RZ1-K (AS) 0,6/1 KV 1X1,5 MM², EN TUBO INSTALADO
12 m × 0.82 (0.87 con costes indirectos) = 10.44
Línea eléctrica realizada con conductor unipolar de cobre UNE 21123 ( RZ1-K (AS) 0,6/1 kV) 1x1,5 mm² tendido en tubo previamente instalado, incluso p/p de pequeño material y conexiones, totalmente instalada.

| Código | Ud | Descripción | Rendimiento | Precio | Importe |
|---|---|---|---|---|---|
| O01004 | h | OFICIAL ESPECIALISTA | 0.023 | 22.96 | 0.53 |
| PX25086 | m | CABLE RZ1-K (AS) 0,6/1 1X1,5 MM² (CU) (P.O.) (material; 10/05/2022) | 1 | 0.29 | 0.29 |
|  |  | Total |  |  | 0.82 |

Relación comercial: 000, 0.76, 001, 002, 003, 004, 005, Z0000, Z0100, Z0300, Z0500, Z0600, Z0700, Z1200, Z1900

| Medición | Uds. | Largo | Parcial |
|---|---|---|---|
| ALUMBRADO | 2 | 6 | 12.00 |
| Total |  |  | 12 |

**XELCC002** ud LUMINARIA ESTANCA DE 7W Y 12 V DC
1 ud × 74.73 (79.21 con costes indirectos) = 79.21
Luminaria con Bombilla LED 12V DC LED 10W para sistemas de baja tensión ULV. 630lm, 4000°K. Casquillo E27. Totalmente instalada.

| Código | Ud | Descripción | Rendimiento | Precio | Importe |
|---|---|---|---|---|---|
| O01004 | h | OFICIAL ESPECIALISTA | 0.5 | 22.96 | 11.48 |
| PXEL0002 | ud | LUMINARIA DC 10W (material; 21/06/2022) | 1 | 63.25 | 63.25 |
|  |  | Total |  |  | 74.73 |

**B09007** ud PUNTO DE LUZ SENCILLO UNIPOLAR BLANCO (17/02/2014)
1 ud × 27.19 (28.82 con costes indirectos) = 28.82
Punto de luz sencillo, realizado con tubo PVC corrugado de M16/gp5 y conductor de cobre unipolar aislado para una tensión nominal de 750V y sección (activo, neutro y protección), incluyendo caja de registro, caja de mecanismo universal con tornillos, interruptor unipolar con embornamiento por corte 1 Click gama básica, marco respectivo y casquillo, totalmente montado e instalado.

| Código | Ud | Descripción | Rendimiento | Precio | Importe |
|---|---|---|---|---|---|
| O01004 | h | OFICIAL ESPECIALISTA | 0.25 | 22.96 | 5.74 |
| O01009 | h | PEÓN | 0.25 | 20.27 | 5.07 |
| P25183 | m | TUBO FLEXIBLE DE PVC, DIÁMETRO NOMINAL 16 MM (P.O.) (material) | 1 | 0.18 | 0.18 |
| P25208 | m | Cable H07V-K 1x1,5 mm² Cu (p.o.) (material) | 15 | 0.15 | 2.25 |
| P25217 | ud | Interruptor unipolar blanco gama básica (p.o.) (material) | 1 | 12.64 | 12.64 |
| P25211 | ud | CAJA MECANISMO EMPOTRAR ENLAZABLE (P.O.) (material; 03/09/2014) | 1 | 0.42 | 0.42 |
| P25222 | ud | Casquillo bombilla (p.o.) (material; 17/02/2014) | 1 | 0.89 | 0.89 |
|  |  | Total |  |  | 27.19 |

Relación comercial: 000, 27.19, 001, 002, 003, 004, 005, Z0000, Z0100, Z0300, Z0500, Z0600, Z0700, Z1200, Z1900, 006, 007, 008, 009, 010, 011, 012, 013, 014, 015, 016, 017, 018, 019, 020, 021, 022, 023, 024, 025, 026, 027, 028, 029, 030, 031, 032, 033, 034, 035, 036, 037, 038, 039, 040, 041, 042, 043, 044, 045, 046, 047, 048, 049, 050, 051, 052, 053, 054, 055, 056, 057, 058, 059, 060, 061, 062, 063, 064, 065, 066, 067

| Medición | Uds. | Parcial |
|---|---|---|
| Caseta | 1 | 1.00 |
| Total |  | 1 |

**XE02218** ud TOMA DE TIERRA INDEPENDIENTE CON PICA (01/09/2011)
1 ud × 79.49 (84.26 con costes indirectos) = 84.26
Toma de tierra independiente con pica de acero cobrizado 2 m de longitud y 14,3 mm de diámetro, 10 m cable de cobre de 50 mm², unido mediante soldadura aluminotérmica. Instalado a una profundidad de 0,5 m

| Código | Ud | Descripción | Rendimiento | Precio | Importe |
|---|---|---|---|---|---|
| O01004 | h | OFICIAL ESPECIALISTA | 0.6 | 22.96 | 13.78 |
| O01005 | h | OFICIAL DE OFICIOS | 0.6 | 20.8 | 12.48 |
| P25158 | ud | PICA DE TOMA DE TIERRA 200/14,3 FE+CU (P.O.) (material; 01/09/2011) | 1 | 13.73 | 13.73 |
| PX25137 | m | CONDUCTOR CU DESNUDO 50 MM² (P.O.) (material; 13/05/2022) | 10 | 3.95 | 39.50 |
|  |  | Total |  |  | 79.49 |

Relación comercial: 000, 106.07, 001, 002, 003, 004, 005, Z0000, Z0100, Z0300, Z0500, Z0600, Z0700, Z1200, Z1900

### 0204 CÁMARA ROTURA Y ARQUETAS INTERC. PALMARES (25/01/2002)
Importe: 909910.26

#### 020401 VALVULERÍA Y CALDERERÍA
Importe: 499884.53

**XA10084-05** ud VÁLVULA MARIPOSA, Ø 1200 MM, 1,6 MPA MOTORIZADA
2 ud × 14551.59 (15424.69 con costes indirectos) = 30849.38
Válvula de mariposa de diámetro de 1200 mm, presión de trabajo hasta 1,6 MPa, con desmultiplicador, servomotor, reductor y actuador para cierre lento mínimo de 300s, con cuerpo de fundición dúctil GGG-40 o superior, embridada, eje de acero inoxidable, disco de doble excentricidad de fundición dúctil GGG-40 o superior, con junta de EPDM vulcanizada y asiento de acero inoxidable, revestimiento de pintura epoxi con espesor mínimo de 250 micras, con p.p. de juntas y tornillería, con accionamiento eléctrico y manual, por accionador, instalación para mandos, control y señalización, instalada y comprobada.

| Código | Ud | Descripción | Rendimiento | Precio | Importe |
|---|---|---|---|---|---|
| O01018 | h | CUADRILLA B | 12 | 43.23 | 518.76 |
| M01020 | h | CAMIÓN VOLQUETE GRÚA 101/130 CV | 12 | 32.55 | 390.60 |
| PX15076-05 | ud | VÁLVULA MARIPOSA BIEXCÉNTRICA, Ø1200 MM, 1,6 MPA EMBRIDADA, MOTO (material; 11/05/2022) | 1 | 13642.23 | 13642.23 |
|  |  | Total |  |  | 14551.59 |

Relación comercial: 000, 12145.85, 001, 002, 003, 004, 005, Z0000, Z0100, Z0300, Z0500, Z0600, Z0700, Z1200, Z1900

| Medición | Uds. | Parcial |
|---|---|---|
| Arqueta salida | 1 | 1.00 |
| Arqueta filtro | 1 | 1.00 |
| Total |  | 2 |

**XA11022-04** ud FILTRO COLADOR MECANOSOLDADO, Ø 1200 MM, 1,6 MPA
1 ud × 42175.21 (44705.72 con costes indirectos) = 44705.72
Filtro colador mecanosoldado, diámetro 1200 mm, embridado, presión de trabajo hasta 1,6 MPa, válvulas para drenaje inferior y purga superior, cesta reforzada en acero inoxidable y grifos y manómetros de entrada/salida con purgador ar automático, diseño especial baja pérdida de carga, cuerpo y tapa de fundición, tapa superior con tratamiento especial de pintura grado C5M, instalado y probado.

| Código | Ud | Descripción | Rendimiento | Precio | Importe |
|---|---|---|---|---|---|
| O01018 | h | CUADRILLA B | 4.4 | 43.23 | 190.21 |
| PX22022-04 | ud | FILTRO COLADOR MECANOSOLDADO Ø 1200 MM, 1,6 MPA (P.O.) (material; 09/05/2022) | 1 | 41985 | 41985.00 |
|  |  | Total |  |  | 42175.21 |

Relación comercial: 000, 378.36, 001, 002, 003, 004, 005, Z0000, Z0100, Z0300, Z0500, Z0600, Z0700, Z1200, Z1900

**XA10089-06** ud CARRETE DESMONTAJE FUNDICIÓN, Ø 1200 MM, 1,6 MPA. INOX.
3 ud × 3751.63 (3976.73 con costes indirectos) = 11930.19
Carrete de desmontaje de fundición dúctil con bridas, de 1200 mm de diámetro, 1,6 MPa, revestimiento de epoxi-poliéster, con partes móviles en acero inoxidable, incluida tornillería bicromatada, juntas, pruebas, instalación y montaje.

| Código | Ud | Descripción | Rendimiento | Precio | Importe |
|---|---|---|---|---|---|
| O01017 | h | CUADRILLA A | 1.9 | 53.9 | 102.41 |
| M01020 | h | CAMIÓN VOLQUETE GRÚA 101/130 CV | 0.95 | 32.55 | 30.92 |
| PX15081-06 | ud | CARRETE DESMONTAJE FUNDICIÓN Ø 1200 MM, 1,6 MPA (P.O.) (material; 24/05/2022) | 1 | 3618.3 | 3618.30 |
|  |  | Total |  |  | 3751.63 |

Relación comercial: 000, 2929.62, 001, 002, 003, 004, 005, Z0000, Z0100, Z0300, Z0500, Z0600, Z0700, Z1200, Z1900

| Medición | Uds. | Parcial |
|---|---|---|
| Válvula corte salida | 1 | 1.00 |
| Arqueta filtro | 2 | 2.00 |
| Total |  | 3 |

**XA10087-01** ud CARRETE DESMONTAJE FUNDICIÓN, Ø 800 MM, 1,6 MPA. INOX.
1 ud × 2215.67 (2348.61 con costes indirectos) = 2348.61

| Medición | Uds. | Parcial |
|---|---|---|
| Caudalímetro | 1 | 1.00 |
| Total |  | 1 |

**XA10073-02** ud VÁLVULA HIDRÁULICA Ø 600 MM 1,6 MPA RED/LIM
2 ud × 55957.86 (59315.33 con costes indirectos) = 118630.66
Válvula hidráulica diámetro 600 mm, con solenoide, reductora de presión y limitadora de caudal, embridada, presión de trabajo hasta 1,6 MPa, cuerpo y cubierta de fundición recubierta de poliéster, retén de diafragma y muelle y componentes internos de acero inoxidable, asiento elástico y juntas EPDM, incluye tubo de Pitot, tapón regulador V-Port en acero AISI-304, con dos pilotajes alternativos de 2 y 3 vías con accionamiento por electroválvula, control de niveles con flotador, sistema de flotadores y tubo estabilizador, pilotos de cierre lento y sostendor de presión, válvulas de aguja y filtritos, tubos de control y piezas de conexión en acero inoxidable. Montada y probada en fábrica, puesta a punto y certificados. Totalmente instalada y pruebas de funcionamiento regulando.

| Código | Ud | Descripción | Rendimiento | Precio | Importe |
|---|---|---|---|---|---|
| O01018 | h | CUADRILLA B | 4.3 | 43.23 | 185.89 |
| M01020 | h | CAMIÓN VOLQUETE GRÚA 101/130 CV | 4.3 | 32.55 | 139.97 |
| PX15031-02 | ud | VÁLVULA HIDRÁULICA 600 MM 1,6 MPA (P.O.) (material; 05/04/2022) | 1 | 55632 | 55632.00 |
|  |  | Total |  |  | 55957.86 |

Relación comercial: 000, 1684.5, 001, 002, 003, 004, 005, Z0000, Z0100, Z0300, Z0500, Z0600, Z0700, Z1200, Z1900

| Medición | Uds. | Parcial |
|---|---|---|
| Arqueta entrada | 2 | 2.00 |
| Total |  | 2 |

**XA10080-01** ud VÁLVULA MARIPOSA, Ø 600 MM, 1,6 MPA MOTORIZADA
2 ud × 5074.05 (5378.49 con costes indirectos) = 10756.98
Válvula de mariposa de diámetro de 600 mm, presión de trabajo hasta 1,6 MPa, con desmultiplicador, servomotor, reductor y actuador para cierre lento mínimo de 300s, con cuerpo de fundición dúctil GGG-40 o superior, embridada, eje de acero inoxidable, disco de doble excentricidad de fundición dúctil GGG-40 o superior, con junta de EPDM vulcanizada y asiento de acero inoxidable, revestimiento de pintura epoxi con espesor mínimo de 250 micras, con p.p. de juntas y tornillería, con accionamiento eléctrico y manual, por accionador, instalación para mandos, control y señalización, instalada y comprobada.

| Código | Ud | Descripción | Rendimiento | Precio | Importe |
|---|---|---|---|---|---|
| O01018 | h | CUADRILLA B | 4.3 | 43.23 | 185.89 |
| M01020 | h | CAMIÓN VOLQUETE GRÚA 101/130 CV | 4.3 | 32.55 | 139.97 |
| P15072 | ud | VÁLVULA MARIPOSA BIEXCÉNTRICA, Ø 600 MM, 1,6 MPA EMBRIDADA, MOTO (material) | 1 | 4748.19 | 4748.19 |
|  |  | Total |  |  | 5074.05 |

Relación comercial: 000, 5074.05, 001, 002, 003, 004, 005, Z0000, Z0100, Z0300, Z0500, Z0600, Z0700, Z1200, Z1900

| Medición | Uds. | Parcial |
|---|---|---|
| Arqueta entrada | 2 | 2.00 |
| Total |  | 2 |

**XA10085-01** ud CARRETE DESMONTAJE FUNDICIÓN, Ø 600 MM, 1,6 MPA. INOX.
4 ud × 1553.97 (1647.21 con costes indirectos) = 6588.84
Carrete de desmontaje de fundición dúctil con bridas, de 600 mm de diámetro, 1,6 MPa, revestimiento de epoxi-poliéster, con partes móviles en acero inoxidable, incluida tornillería bicromatada, juntas, pruebas, instalación y montaje.

| Código | Ud | Descripción | Rendimiento | Precio | Importe |
|---|---|---|---|---|---|
| O01017 | h | CUADRILLA A | 1.9 | 53.9 | 102.41 |
| M01020 | h | CAMIÓN VOLQUETE GRÚA 101/130 CV | 0.95 | 32.55 | 30.92 |
| PX15077-01 | ud | CARRETE DESMONTAJE FUNDICIÓN Ø 600 MM, 1,6 MPA (P.O.) (material) | 1 | 1420.64 | 1420.64 |
|  |  | Total |  |  | 1553.97 |

Relación comercial: 000, 1553.97, 001, 002, 003, 004, 005, Z0000, Z0100, Z0300, Z0500, Z0600, Z0700, Z1200, Z1900

| Medición | Uds. | Parcial |
|---|---|---|
| Válvulas hidráulicas | 2 | 2.00 |
| Válvulas de corte entrada | 2 | 2.00 |
| Total |  | 4 |

**XA10073-03** ud VÁLVULA ALIVIO Ø 400 MM 1,6 MPA
2 ud × 55191.86 (58503.37 con costes indirectos) = 117006.74
Válvula hidráulica de alivio diámetro 400 mm, embridada, cuerpo anticavitación en ángulo, presión de trabajo hasta 1,6 MPa, cuerpo y cubierta de fundición recubierta de poliéster, asiento de acero inoxidable, componentes internos de bronce y acero inoxidable, asiento elástico y juntas EPDM, incluye piloto de acción directa, con muelle ajustable, válvulas de aguja y filtritos. Montada y probada en fábrica, puesta a punto y certificados. Totalmente instalada y pruebas de funcionamiento regulando.

| Código | Ud | Descripción | Rendimiento | Precio | Importe |
|---|---|---|---|---|---|
| O01018 | h | CUADRILLA B | 4.3 | 43.23 | 185.89 |
| M01020 | h | CAMIÓN VOLQUETE GRÚA 101/130 CV | 4.3 | 32.55 | 139.97 |
| PX15031-03 | ud | VÁLVULA ALIVIO 400 MM 1,6 MPA (P.O.) (material; 16/05/2022) | 1 | 54866 | 54866.00 |
|  |  | Total |  |  | 55191.86 |

Relación comercial: 000, 1684.5, 001, 002, 003, 004, 005, Z0000, Z0100, Z0300, Z0500, Z0600, Z0700, Z1200, Z1900

| Medición | Uds. | Parcial |
|---|---|---|
| Arqueta filtro | 2 | 2.00 |
| Total |  | 2 |

**A10005** ud VÁLVULA COMPUERTA, Ø 250 MM, 1,6 MPA, INSTALADA
1 ud × 502.61 (532.77 con costes indirectos) = 532.77

| Medición | Uds. | Parcial |
|---|---|---|
| Desagüe | 1 | 1.00 |
| Total |  | 1 |

**XA10047-01** ud CARRETE DESMONTAJE FUNDICIÓN, Ø 250 MM, 1,6 MPA. INOX.
1 ud × 421.64 (446.94 con costes indirectos) = 446.94

| Medición | Uds. | Parcial |
|---|---|---|
| Desagüe | 1 | 1.00 |
| Total |  | 1 |

**XA10004** ud VÁLVULA COMPUERTA, Ø 200 MM, 1,6 MPA
4 ud × 314.36 (333.22 con costes indirectos) = 1332.88

| Medición | Uds. | Parcial |
|---|---|---|
| Ventosas entrada | 2 | 2.00 |
| Ventosa filtro | 2 | 2.00 |
| Total |  | 4 |

**XA11009-03** ud VENTOSA TRIFUNCIONAL, Ø 200 MM, 1,6 MPA
4 ud × 2417.57 (2562.62 con costes indirectos) = 10250.48

| Medición | Uds. | Parcial |
|---|---|---|
| Arqueta Entrada | 2 | 2.00 |
| Arqueta Filtro | 2 | 2.00 |
| Total |  | 4 |

**A10001** ud VÁLVULA COMPUERTA, Ø 100 MM, 1,6 MPA, INSTALADA
2 ud × 115.87 (122.82 con costes indirectos) = 245.64

| Medición | Uds. | Parcial |
|---|---|---|
| Arqueta filtro | 2 | 2.00 |
| Total |  | 2 |

**XA10043-01** ud CARRETE DESMONTAJE FUNDICIÓN, Ø 100 MM, 1,6 MPA
2 ud × 163.11 (172.9 con costes indirectos) = 345.80

| Medición | Uds. | Parcial |
|---|---|---|
| Arqueta filtro | 2 | 2.00 |
| Total |  | 2 |

**XEM0009-01** ud COMPUERTA PLANA 600 X 600 MM; CIERRE A 4 ARISTAS; MANUAL
1 ud × 1659.33 (1758.89 con costes indirectos) = 1758.89

| Medición | Uds. | Parcial |
|---|---|---|
| Arqueta | 1 | 1.00 |
| Total |  | 1 |

**XA03004-01** kg CALDERERÍA CHAPA ACERO REVESTIMIENTO INT/EXT
17830.06 kg × 3.91 (4.14 con costes indirectos) = 73816.45

| Medición | Uds. | Largo | Ancho | Parcial |
|---|---|---|---|---|
| Arqueta Entrada |  |  |  |  |
| D=1200 conexión | 1 | 10.5 | 358.68 | 3766.14 |
| Brida 1200 PN16 | 2 |  | 461.88 | 923.76 |
| Brida ciega 1200 PN16 | 1 |  | 1012.98 | 1012.98 |
| D=600 | 2 | 2.65 | 87.89 | 465.82 |
|  | 2 | 5.25 | 87.89 | 922.85 |
|  | 2 | 1.4 | 87.89 | 246.09 |
| Brida 600 PN16 | 6 |  | 117.13 | 702.78 |
| Ventosa caña 200 | 2 | 0.2 | 13.91 | 5.56 |
| Brida 200 | 2 |  | 5.21 | 10.42 |
| Arqueta salida |  |  |  |  |
| D=1200 | 1 | 1.2 | 358.68 | 430.42 |
|  | 1 | 0.6 | 358.68 | 215.21 |
| Brida 1200 PN16 | 4 |  | 461.88 | 1847.52 |
| Brida ciega 1200 PN16 (provisional) | 1 |  | 1012.98 | 1012.98 |
| D=600 | 1 | 0.4 | 87.89 | 35.16 |
| Brida 600 PN16 | 1 |  | 117.13 | 117.13 |
| Brida ciega 600 PN16 | 1 |  | 234.8 | 234.80 |
| Ventosa caña 200 | 2 | 0.2 | 13.91 | 5.56 |
| Aduccion 200 | 1 | 6.5 | 13.91 | 90.42 |
| Brida 200 | 6 |  | 5.21 | 31.26 |
| Desagüe 250 | 1 | 8.25 | 36.1 | 297.83 |
| Brida 250 | 3 |  | 18.14 | 54.42 |
| Arqueta caudalímetro |  |  |  |  |
| Cono 1200-800 | 2 | 2 | 247.8 | 991.20 |
| Brida 800 | 2 |  | 187.25 | 374.50 |
| Arqueta Corte filtro y alivio |  |  |  |  |
| D=1200 | 1 | 2.8 | 358.68 | 1004.30 |
|  | 1 | 0.8 | 358.68 | 286.94 |
| Brida 1200 PN16 | 4 |  | 461.88 | 1847.52 |
| D=100mm | 1 | 9 | 13.91 | 125.19 |
| Brida 100 | 9 |  | 5.21 | 46.89 |
| Ventosa caña 200 | 2 | 0.2 | 13.91 | 5.56 |
| Brida 200 | 2 |  | 5.21 | 10.42 |
| Alivio D=400 | 1 | 3.3 | 58.3 | 192.39 |
| Brida 400 | 5 |  | 41.31 | 206.55 |
| Arqueta desagües |  |  |  |  |
| D=400 | 1 | 4.6 | 58.3 | 268.18 |
| Brida 400 | 1 |  | 41.31 | 41.31 |
| Tramo conexión filtro-cámara |  |  |  |  |
| Total |  |  |  | 17830.06 |

**XA03008-01** kg CALDERERÍA CHAPA ACERO GALVANIZADA
13269.43 kg × 4.86 (5.15 con costes indirectos) = 68337.56

| Medición | Uds. | Largo | Ancho | Parcial |
|---|---|---|---|---|
| Arqueta entrada |  |  |  |  |
| D = 600 mm | 2 | 0.8 | 87.89 | 140.62 |
|  | 2 | 1.5 | 87.89 | 263.67 |
| Bridas | 6 |  | 117.13 | 702.78 |
| Golas | 2 |  | 285.71 | 571.42 |
| Arqueta salida |  |  |  |  |
| D=1200 | 1 | 1.6 | 358.68 | 573.89 |
|  | 1 | 1 | 358.68 | 358.68 |
| Brida 1200 PN16 | 5 |  | 461.88 | 2309.40 |
| Golas | 2 |  | 315.29 | 630.58 |
| Arqueta caudalímetro |  |  |  |  |
| D = 800 mm | 2 | 1 | 136.9 | 273.80 |
| Brida 800 | 4 |  | 187.25 | 749.00 |
| Golas | 2 |  | 295.57 | 591.14 |
| Arqueta corte, filtro y alivio |  |  |  |  |
| D=1200 | 1 | 3.2 | 358.68 | 1147.78 |
|  | 1 | 2.5 | 358.68 | 896.70 |
| Brida 1200 PN16 | 4 |  | 461.88 | 1847.52 |
| Golas | 6 |  | 315.29 | 1891.74 |
| D=100mm | 1 |  | 13.91 | 13.91 |
| Brida 100 | 2 |  | 5.21 | 10.42 |
| Golas | 1 |  | 5.21 | 5.21 |
| Alivio D=400 | 1 | 1 | 58.3 | 58.30 |
| Brida 400 | 2 |  | 41.31 | 82.62 |
| Golas | 1 |  | 150.25 | 150.25 |
| Total |  |  |  | 13269.43 |

#### 020402 OBRA CIVIL CÁMARA ROTURA (25/01/2002)
Importe: 216326.65

**UI04007** m² DESBROCE Y LIMPIEZA
1538.79 m² × 0.35 (0.37 con costes indirectos) = 569.35

| Medición | Uds. | Largo | Parcial |
|---|---|---|---|
| Según mediciones Auxiliares | 1 | 1538.79 | 1538.79 |
| Total |  |  | 1538.79 |

**UI02007** m³ EXCAVACIÓN EN DESMONTE
2893.28 m³ × 2.97 (3.15 con costes indirectos) = 9113.83

| Medición | Uds. | Largo | Parcial |
|---|---|---|---|
| Según mediciones auxiliares | 1 | 2893.28 | 2893.28 |
| Total |  |  | 2893.28 |

**UI4019_20** m³ TERRAPLEN PROC EXCAV 98% PM
19.01 m³ × 1.91 (2.02 con costes indirectos) = 38.40

| Medición | Uds. | Largo | Parcial |
|---|---|---|---|
| Según mediciones Auxiliares | 1 | 19.01 | 19.01 |
| Total |  |  | 19.01 |

**UE02274** m³ SUELO SELECCIONADO PROCEDENTE DE PRESTAMO, YACIMIENTO GRANULAR O
254.75 m³ × 6.98 (7.4 con costes indirectos) = 1885.15

| Medición | Uds. | Largo | Ancho | Parcial |
|---|---|---|---|---|
| Según mediciones Auxiliares | 1 | 366.12 |  | 366.12 |
|  | -1 | 371.23 | 0.3 | -111.37 |
| Total |  |  |  | 254.75 |

**UI06010_1** m³ ZAHORRA ARTIFICIAL ZA 0/20
192.46 m³ × 12.97 (13.75 con costes indirectos) = 2646.33

| Medición | Uds. | Largo | Ancho | Parcial |
|---|---|---|---|---|
| Según mediciones Auxiliares | 1 | 347.52 |  | 347.52 |
|  | -1 | 516.85 | 0.3 | -155.06 |
| Total |  |  |  | 192.46 |

**U2410-02** m³ EXTENDIDO TIERRA VEGETAL DE LA PROPIA OBRA
307.79 m³ × 0.74 (0.78 con costes indirectos) = 240.08

| Medición | Uds. | Largo | Parcial |
|---|---|---|---|
| Según mediciones auxiliares | 1 | 307.79 | 307.79 |
| Total |  |  | 307.79 |

**UI02003-01** m³ EXCAVACIÓN EN EMPLAZAMIENTO
997.19 m³ × 13.12 (13.91 con costes indirectos) = 13870.91

| Medición | Uds. | Largo | Ancho | Alto | Parcial |
|---|---|---|---|---|---|
| Solera | 1 | 24.8 | 25 | 1.5 | 930.00 |
| Tub. salida | 1 | 2.5 | 2.5 | 2.7 | 16.88 |
| Arqueta desagüe | 1 | 4.3 | 4.5 | 2.6 | 50.31 |
| Total |  |  |  |  | 997.19 |

**XI04019-01** m³ RELLENO MECÁNICO LOCALIZADO, 98% PM
505.76 m³ × 8.35 (8.85 con costes indirectos) = 4475.98

| Medición | Uds. | Largo | Ancho | Alto | Parcial |
|---|---|---|---|---|---|
| Solera | 1 | 24.8 | 25 | 1.5 | 930.00 |
| Tub. salida | 1 | 2.5 | 2.5 | 2.7 | 16.88 |
| Arqueta desagüe | 1 | 4.3 | 4.5 | 2.6 | 50.31 |
| Solera | -1 | 21 | 16 | 1.4 | -470.40 |
| Tub. salida | -1 | 1.5 | 1.5 | 2.7 | -6.08 |
| Arqueta desagüe | -1 | 2.3 | 2.5 | 2.6 | -14.95 |
| Total |  |  |  |  | 505.76 |

**I06030** m³ CONSTRUCCIÓN DE CAPA GRANULAR GRAVA RCD 40/70
82.32 m³ × 26.59 (28.19 con costes indirectos) = 2320.60

| Medición | Uds. | Largo | Ancho | Alto | Parcial |
|---|---|---|---|---|---|
| Cámara | 1 | 22.8 | 17.8 | 0.2 | 81.17 |
| Arqueta desagüe | 1 | 2.3 | 2.5 | 0.2 | 1.15 |
| Total |  |  |  |  | 82.32 |

**B04045** m² BARRERA HUMEDAD POR CAPILARIDAD EN SOLERA
405.84 m² × 9.03 (9.57 con costes indirectos) = 3883.89

| Medición | Uds. | Largo | Ancho | Parcial |
|---|---|---|---|---|
| Cámara | 1 | 22.8 | 17.8 | 405.84 |
| Total |  |  |  | 405.84 |

**I11009** m DREN-COLECTOR CON TUBERÍA DE PVC Ø 100, TERRENO FRANCO-LIGERO
79 m × 13.94 (14.78 con costes indirectos) = 1167.62

| Medición | Uds. | Largo | Parcial |
|---|---|---|---|
|  | 2 | 17 | 34.00 |
|  | 2 | 22.5 | 45.00 |
| Total |  |  | 79 |

**XI14004** m³ HORMIGÓN NO ESTRUCTURAL HNE-15/SPB/20 PLANTA
41.16 m³ × 67.02 (71.04 con costes indirectos) = 2924.01

| Medición | Uds. | Largo | Ancho | Alto | Parcial |
|---|---|---|---|---|---|
| Cámara | 1 | 22.8 | 17.8 | 0.1 | 40.58 |
| Arqueta desagüe | 1 | 2.3 | 2.5 | 0.1 | 0.58 |
| Total |  |  |  |  | 41.16 |

**UI14013_HA30** m³ HORMIGÓN PARA ARMAR HA-30/SPB/20-15/XC1-3, PLANTA
557.62 m³ × 92.77 (98.34 con costes indirectos) = 54836.35

| Medición | Uds. | Largo | Ancho | Alto | Parcial |
|---|---|---|---|---|---|
| Solera | 1 | 22.8 | 17.8 | 0.6 | 243.50 |
| Pendientes | 1 | 20 | 15 | 0.1 | 30.00 |
| Muros | 2 | 16 | 0.5 | 6.3 | 100.80 |
|  | 2 | 20 | 0.5 | 6.3 | 126.00 |
| Aliviadero | 1 | 5.5 | 1 |  | 5.50 |
|  | 2 | 1.25 | 1 |  | 2.50 |
| Pilares | 6 | 0.4 | 0.4 | 5.5 | 5.28 |
| Viga | 2 | 0.4 | 0.45 | 20.5 | 7.38 |
| Viga disipadora | 1 | 1.1 | 0.3 | 6 | 1.98 |
|  | 1 | 0.45 | 0.3 | 6 | 0.81 |
|  | 1 | 0.1 | 0.05 | 6 | 0.03 |
|  | 2 | 2.2 | 0.3 | 2.2 | 2.90 |
| Toma | 2 | 1.9 | 0.3 | 2.1 | 2.39 |
|  | 2 | 1.3 | 0.3 | 2.1 | 1.64 |
| Arqueta aliviadero | 1 | 2.5 | 2.5 | 0.4 | 2.50 |
|  | 2 | 2.5 | 0.4 | 6.8 | 13.60 |
|  | 2 | 1.7 | 0.4 | 6.8 | 9.25 |
|  | 1 | 2.5 | 2.5 | 0.25 | 1.56 |
| Total |  |  |  |  | 557.62 |

**XI15004** kg ACERO CORRUGADO, B-500S/SD, COLOCADO
37947.55 kg × 1.24 (1.31 con costes indirectos) = 49711.29

| Medición | Uds. | Largo | Parcial |
|---|---|---|---|
| OBRA CIVIL CÁMARA DE ROTURA |  |  |  |
| Losa |  |  |  |
| Losa cimentación | 1 | 17932.61 | 17932.61 |
| Portico 15 | 1 | 213.04 | 213.04 |
| Portico 16-17 | 1 | 65.13 | 65.13 |
| Portico 18 | 1 | 235.53 | 235.53 |
| Portico 2-10 | 1 | 392.94 | 392.94 |
| Portico 3 | 1 | 38.94 | 38.94 |
| Portico 4 | 1 | 36.48 | 36.48 |
| Portico 7-8 | 1 | 52.64 | 52.64 |
| Muro |  |  |  |
| Muros 1 | 1 | 14482.8 | 14482.80 |
| Muros 4 | 1 | 645.26 | 645.26 |
| Muros 5 | 1 | 689.36 | 689.36 |
| Vertedero | 1 | 309 | 309.00 |
| Pilar |  |  |  |
| P1-2-3-4-5-6 | 1 | 1205.68 | 1205.68 |
| Viga amortiguación |  |  |  |
| Viga dentada amortiguación | 1 | 621.72 | 621.72 |
| Viga forjado |  |  |  |
| Portico 1-2 | 1 | 1026.42 | 1026.42 |
| Total |  |  | 37947.55 |

**XI16002** m² ENCOFRADO Y DESENCOFRADO MADERA ZAPATAS, VIGAS RIOSTRAS Y ENCEPA
57.12 m² × 17.1 (18.13 con costes indirectos) = 1035.59

| Medición | Uds. | Largo | Alto | Parcial |
|---|---|---|---|---|
| Solera | 2 | 22.8 | 0.6 | 27.36 |
|  | 2 | 17.8 | 0.6 | 21.36 |
|  | 4 | 1.9 | 0.6 | 4.56 |
| Arqueta aliviadero | 2 | 2.5 | 0.4 | 2.00 |
|  | 2 | 2.3 | 0.4 | 1.84 |
| Total |  |  |  | 57.12 |

**XI16006** m² ENCOFRADO Y DESENCOFRADO MUROS, H <= 1,5 M, VISTOS
2.4 m² × 21.88 (23.19 con costes indirectos) = 55.66

| Medición | Uds. | Largo | Alto | Parcial |
|---|---|---|---|---|
| Tapa arqueta desagüe | 2 | 2.5 | 0.25 | 1.25 |
|  | 2 | 2.3 | 0.25 | 1.15 |
| Total |  |  |  | 2.4 |

**XI16007** m² ENCOFRADO Y DESENCOFRADO MUROS, 1,5 < H <= 3 M, VISTOS
26.88 m² × 30.1 (31.91 con costes indirectos) = 857.74

| Medición | Uds. | Largo | Alto | Parcial |
|---|---|---|---|---|
| Arqueta toma | 4 | 1.9 | 2.1 | 15.96 |
|  | 4 | 1.3 | 2.1 | 10.92 |
| Total |  |  |  | 26.88 |

**XI16008** m² ENCOFRADO Y DESENCOFRADO MUROS, H > 3 M, VISTOS
1037.39 m² × 39.18 (41.53 con costes indirectos) = 43082.81

| Medición | Uds. | Largo | Alto | Parcial |
|---|---|---|---|---|
| Muros | 2 | 16 | 6.3 | 201.60 |
|  | 2 | 15 | 6.3 | 189.00 |
|  | 2 | 20 | 6.3 | 252.00 |
|  | 2 | 21 | 6.3 | 264.60 |
| Aliviadero | 1 | 5.5 | 1.35 | 7.43 |
|  | 1 | 5.5 | 1.6 | 8.80 |
|  | 1 | 5.5 | 1.3 | 7.15 |
|  | 1 | 1.7 | 0.5 | 0.85 |
|  | 4 | 1.3 | 0.5 | 2.60 |
| Arqueta desagüe | 2 | 2.3 | 6.8 | 31.28 |
|  | 2 | 2.5 | 6.8 | 34.00 |
|  | 2 | 1.3 | 6.8 | 17.68 |
|  | 2 | 1.5 | 6.8 | 20.40 |
| Total |  |  |  | 1037.39 |

**XI16010** m² ENCOFRADO Y DESENCOFRADO PILARES RECTANGULARES, H > 3 M
52.8 m² × 23.61 (25.03 con costes indirectos) = 1321.58

| Medición | Uds. | Ancho | Alto | Parcial |
|---|---|---|---|---|
| Cámara | 6 | 1.6 | 5.5 | 52.80 |
| Total |  |  |  | 52.8 |

**XI16018** m² ENCOFRADO Y DESENCOFRADO EN VIGAS RECTANGULARES, VISTAS
53.3 m² × 37.88 (40.15 con costes indirectos) = 2140.00

| Medición | Uds. | Largo | Alto | Parcial |
|---|---|---|---|---|
| Cámara | 4 | 20.5 | 0.45 | 36.90 |
|  | 2 | 20.5 | 0.4 | 16.40 |
| Total |  |  |  | 53.3 |

**XI16021** m² ENCOFRADO Y DESENCOFRADO LOSAS PLANAS, VISTAS
5.75 m² × 42.03 (44.55 con costes indirectos) = 256.16

| Medición | Uds. | Largo | Ancho | Parcial |
|---|---|---|---|---|
| Arqueta desagüe | 1 | 2.5 | 2.3 | 5.75 |
| Total |  |  |  | 5.75 |

**XB01017** m² PLACA ALVEOLAR L< 6M. Q=600 KG/M²
317.75 m² × 49.57 (52.54 con costes indirectos) = 16694.59

| Medición | Uds. | Largo | Ancho | Parcial |
|---|---|---|---|---|
| Cámara | 1 | 20.5 | 15.5 | 317.75 |
| Total |  |  |  | 317.75 |

**XOC0002** ud TAPA HORMIGÓN ARMADO DN 700 MM
3 ud × 31.84 (33.75 con costes indirectos) = 101.25

| Medición | Uds. | Parcial |
|---|---|---|
| Cámara | 2 | 2.00 |
| Arq. desagüe | 1 | 1.00 |
| Total |  | 3 |

**XOC0004** ud PATE ACERO LISO FORRADO POLIPROPILENO
78 ud × 9.01 (9.55 con costes indirectos) = 744.90

| Medición | Uds. | Largo | Parcial |
|---|---|---|---|
| Cámara | 2 | 20 | 40.00 |
|  | 1 | 14 | 14.00 |
| Desagüe | 1 | 24 | 24.00 |
| Total |  |  | 78 |

**XOC0005** m PROTECCIÓN ANTICAIDAS EN ESCALERA
14 m × 25.35 (26.87 con costes indirectos) = 376.18

| Medición | Uds. | Largo | Parcial |
|---|---|---|---|
|  | 4 | 3.5 | 14.00 |
| Total |  |  | 14 |

**XOC0006** m² EMPARRILLADO METALICO ELECTROFUNDIDO 30 X 2MM. CUADR. 34 X 38MM
3.61 m² × 39.51 (41.88 con costes indirectos) = 151.19

| Medición | Uds. | Largo | Ancho | Parcial |
|---|---|---|---|---|
| Toma | 1 | 1.9 | 1.9 | 3.61 |
| Total |  |  |  | 3.61 |

**B07011** m BANDA DE PVC O EPDM DE 32 CM, SELLADO DE JUNTAS DE HORMIGONADO
80 m × 9.98 (10.58 con costes indirectos) = 846.40

| Medición | Uds. | Largo | Parcial |
|---|---|---|---|
| Cámara | 2 | 21 | 42.00 |
|  | 2 | 16 | 32.00 |
| Toma | 4 | 1.5 | 6.00 |
| Total |  |  | 80 |

**B07012** m CORDÓN MASILLA DE BENTONITA ENTRE FONDO Y ALZADO, COLOCADO
80 m × 6.73 (7.13 con costes indirectos) = 570.40

| Medición | Uds. | Largo | Parcial |
|---|---|---|---|
| Cámara | 2 | 21 | 42.00 |
|  | 2 | 16 | 32.00 |
| Toma | 4 | 1.5 | 6.00 |
| Total |  |  | 80 |

**XB08008** ud ARQUETA LADRILLO REGISTRO 40X40X80 CM
1 ud × 165.48 (175.41 con costes indirectos) = 175.41

| Medición | Uds. | Parcial |
|---|---|---|
| Recogida desagües | 1 | 1.00 |
| Total |  | 1 |

**A07001** m TUBERÍA CORR.DOBL.PARED SANEAM. PVC Ø 200 MM, RIG.4 KN/M², COLOC
20 m × 10.99 (11.65 con costes indirectos) = 233.00

#### 020403 ARQUETA DE ENTRADA (25/01/2002)
Importe: 14494.72

**UI02003-01** m³ EXCAVACIÓN EN EMPLAZAMIENTO
193.28 m³ × 13.12 (13.91 con costes indirectos) = 2688.52

| Medición | Uds. | Largo | Ancho | Alto | Parcial |
|---|---|---|---|---|---|
| Tub. entrada | 1 | 10 | 2.8 | 2.9 | 81.20 |
|  | 2 | 7 | 2.3 | 2.3 | 74.06 |
| Arqueta entrada | 1 | 8.8 | 5.4 | 0.8 | 38.02 |
| Total |  |  |  |  | 193.28 |

**XI04019-01** m³ RELLENO MECÁNICO LOCALIZADO, 98% PM
75.28 m³ × 8.35 (8.85 con costes indirectos) = 666.23

| Medición | Uds. | Largo | Ancho | Alto | Parcial |
|---|---|---|---|---|---|
| Tub. entrada | 1 | 10 | 2.8 | 2.9 | 81.20 |
|  | 2 | 7 | 2.3 | 2.3 | 74.06 |
|  | -1 | 10 | 1.8 | 2.9 | -52.20 |
|  | -2 | 7 | 1.3 | 2.3 | -41.86 |
| Arqueta entrada | 1 | 8.8 | 5.4 | 0.8 | 38.02 |
|  | -1 | 6.8 | 4.4 | 0.8 | -23.94 |
| Total |  |  |  |  | 75.28 |

**B04045** m² BARRERA HUMEDAD POR CAPILARIDAD EN SOLERA
38.48 m² × 9.03 (9.57 con costes indirectos) = 368.25

| Medición | Uds. | Largo | Ancho | Parcial |
|---|---|---|---|---|
| Arqueta entrada | 1 | 5.2 | 7.4 | 38.48 |
| Total |  |  |  | 38.48 |

**XI14004** m³ HORMIGÓN NO ESTRUCTURAL HNE-15/SPB/20 PLANTA
2.99 m³ × 67.02 (71.04 con costes indirectos) = 212.41

| Medición | Uds. | Largo | Ancho | Alto | Parcial |
|---|---|---|---|---|---|
| Arqueta entrada | 1 | 4.4 | 6.8 | 0.1 | 2.99 |
| Total |  |  |  |  | 2.99 |

**UI14013_HA30** m³ HORMIGÓN PARA ARMAR HA-30/SPB/20-15/XC1-3, PLANTA
16.45 m³ × 92.77 (98.34 con costes indirectos) = 1617.69

| Medición | Uds. | Largo | Ancho | Alto | Parcial |
|---|---|---|---|---|---|
| Arqueta entrada | 1 | 4.4 | 6.8 | 0.4 | 11.97 |
|  | 4 | 0.4 | 0.4 | 2.95 | 1.89 |
|  | 2 | 0.4 | 0.4 | 6.8 | 2.18 |
| Apoyo | 2 | 0.6 | 0.2 | 0.75 | 0.18 |
| Rampa | 1 | 1.5 | 1 | 0.15 | 0.23 |
| Total |  |  |  |  | 16.45 |

**XI15004** kg ACERO CORRUGADO, B-500S/SD, COLOCADO
1226.53 kg × 1.24 (1.31 con costes indirectos) = 1606.75

| Medición | Uds. | Largo | Parcial |
|---|---|---|---|
| ARQUETA DE ENTRADA |  |  |  |
| Losa |  |  |  |
| Losa cimentación | 1 | 769.86 | 769.86 |
| Portico 11-14 | 1 | 86.92 | 86.92 |
| Portico 1-5 | 1 | 56.07 | 56.07 |
| Muro bloques |  |  |  |
| M12 | 1 | 51.9 | 51.90 |
| M14 | 1 | 45.35 | 45.35 |
| M7 | 1 | 86.28 | 86.28 |
| M8 | 1 | 130.15 | 130.15 |
| Total |  |  | 1226.53 |

**XI16002** m² ENCOFRADO Y DESENCOFRADO MADERA ZAPATAS, VIGAS RIOSTRAS Y ENCEPA
85.2 m² × 17.1 (18.13 con costes indirectos) = 1544.68

| Medición | Uds. | Largo | Alto | Parcial |
|---|---|---|---|---|
| Arqueta entrada | 1 | 4.4 | 0.4 | 1.76 |
|  | 2 | 6.8 | 0.4 | 5.44 |
| Tub. entrada | 2 | 10 | 1.8 | 36.00 |
|  | 4 | 7 | 1.5 | 42.00 |
| Total |  |  |  | 85.2 |

**XI16006** m² ENCOFRADO Y DESENCOFRADO MUROS, H <= 1,5 M, VISTOS
1.65 m² × 21.88 (23.19 con costes indirectos) = 38.26

| Medición | Uds. | Largo | Alto | Parcial |
|---|---|---|---|---|
| Apoyos | 2 | 0.6 | 0.75 | 0.90 |
|  | 2 | 0.2 | 0.75 | 0.30 |
| Rampa | 2 | 1.5 | 0.15 | 0.45 |
| Total |  |  |  | 1.65 |

**XI16010** m² ENCOFRADO Y DESENCOFRADO PILARES RECTANGULARES, H > 3 M
18.88 m² × 23.61 (25.03 con costes indirectos) = 472.57

| Medición | Uds. | Ancho | Alto | Parcial |
|---|---|---|---|---|
| Arqueta entrada | 16 | 0.4 | 2.95 | 18.88 |
| Total |  |  |  | 18.88 |

**XI16018** m² ENCOFRADO Y DESENCOFRADO EN VIGAS RECTANGULARES, VISTAS
16.32 m² × 37.88 (40.15 con costes indirectos) = 655.25

| Medición | Uds. | Largo | Alto | Parcial |
|---|---|---|---|---|
| Arqueta entrada | 6 | 6.8 | 0.4 | 16.32 |
| Total |  |  |  | 16.32 |

**B02004** m² FÁBRICA BLOQUE HORMIGÓN 30X20X40 CM, RELLENO HORMIGÓN, VISTO
56.64 m² × 45.61 (48.35 con costes indirectos) = 2738.54

| Medición | Uds. | Largo | Alto | Parcial |
|---|---|---|---|---|
| Arqueta entrada | 2 | 6 | 2.95 | 35.40 |
|  | 2 | 3.6 | 2.95 | 21.24 |
| Total |  |  |  | 56.64 |

**XB01017** m² PLACA ALVEOLAR L< 6M. Q=600 KG/M²
29.92 m² × 49.57 (52.54 con costes indirectos) = 1572.00

| Medición | Uds. | Largo | Ancho | Parcial |
|---|---|---|---|---|
| Arqueta entrada | 1 | 6.8 | 4.4 | 29.92 |
| Total |  |  |  | 29.92 |

**XED0001** m² PUERTA MET. HOJAS ABATIBLES
2.5 m² × 103.06 (109.24 con costes indirectos) = 273.10

**XED0002** m² CELOSIA FIJA DE LAMAS
0.4 m² × 95.44 (101.17 con costes indirectos) = 40.47

| Medición | Uds. | Largo | Alto | Parcial |
|---|---|---|---|---|
|  | 2 | 1 | 0.2 | 0.40 |
| Total |  |  |  | 0.4 |

#### 020404 ARQUETA DE SALIDA (25/01/2002)
Importe: 19348.4

**UI02003-01** m³ EXCAVACIÓN EN EMPLAZAMIENTO
218.3 m³ × 13.12 (13.91 con costes indirectos) = 3036.55

| Medición | Uds. | Largo | Parcial |
|---|---|---|---|
| Med. auxiliar | 1 | 218.3 | 218.30 |
| Total |  |  | 218.3 |

**XI04019-01** m³ RELLENO MECÁNICO LOCALIZADO, 98% PM
145.73 m³ × 8.35 (8.85 con costes indirectos) = 1289.71

| Medición | Uds. | Largo | Parcial |
|---|---|---|---|
| Según med. auxiliar | 1 | 145.73 | 145.73 |
| Total |  |  | 145.73 |

**I06030** m³ CONSTRUCCIÓN DE CAPA GRANULAR GRAVA RCD 40/70
4.03 m³ × 26.59 (28.19 con costes indirectos) = 113.61

| Medición | Uds. | Largo | Ancho | Alto | Parcial |
|---|---|---|---|---|---|
| Arqueta salida | 1 | 4.8 | 4.2 | 0.2 | 4.03 |
| Total |  |  |  |  | 4.03 |

**B04045** m² BARRERA HUMEDAD POR CAPILARIDAD EN SOLERA
28 m² × 9.03 (9.57 con costes indirectos) = 267.96

| Medición | Uds. | Largo | Ancho | Parcial |
|---|---|---|---|---|
| Arqueta salida | 1 | 5.6 | 5 | 28.00 |
| Total |  |  |  | 28 |

**XI14004** m³ HORMIGÓN NO ESTRUCTURAL HNE-15/SPB/20 PLANTA
2.02 m³ × 67.02 (71.04 con costes indirectos) = 143.50

| Medición | Uds. | Largo | Ancho | Alto | Parcial |
|---|---|---|---|---|---|
| Arqueta salida | 1 | 4.8 | 4.2 | 0.1 | 2.02 |
| Total |  |  |  |  | 2.02 |

**UI14013_HA30** m³ HORMIGÓN PARA ARMAR HA-30/SPB/20-15/XC1-3, PLANTA
37.11 m³ × 92.77 (98.34 con costes indirectos) = 3649.40

| Medición | Uds. | Largo | Ancho | Alto | Parcial |
|---|---|---|---|---|---|
| Según med. auxiliar | 1 | 36.93 |  |  | 36.93 |
| Apoyo | 1 | 1.2 | 0.2 | 0.75 | 0.18 |
| Total |  |  |  |  | 37.11 |

**XI15004** kg ACERO CORRUGADO, B-500S/SD, COLOCADO
2528.32 kg × 1.24 (1.31 con costes indirectos) = 3312.10

| Medición | Uds. | Largo | Parcial |
|---|---|---|---|
| ARQUETA DE SALIDA |  |  |  |
| Losa |  |  |  |
| Losa cimentación | 1 | 534.7 | 534.70 |
| Muro |  |  |  |
| Muros 3 | 1 | 1993.62 | 1993.62 |
| Total |  |  | 2528.32 |

**XI16002** m² ENCOFRADO Y DESENCOFRADO MADERA ZAPATAS, VIGAS RIOSTRAS Y ENCEPA
7.38 m² × 17.1 (18.13 con costes indirectos) = 133.80

| Medición | Uds. | Largo | Parcial |
|---|---|---|---|
| Según med. auxiliar | 1 | 7.38 | 7.38 |
| Total |  |  | 7.38 |

**XI16006** m² ENCOFRADO Y DESENCOFRADO MUROS, H <= 1,5 M, VISTOS
11.5 m² × 21.88 (23.19 con costes indirectos) = 266.69

| Medición | Uds. | Largo | Alto | Parcial |
|---|---|---|---|---|
| Según med. auxiliar | 1 | 9.4 |  | 9.40 |
| Apoyos | 2 | 1.2 | 0.75 | 1.80 |
|  | 2 | 0.2 | 0.75 | 0.30 |
| Total |  |  |  | 11.5 |

**XI16008** m² ENCOFRADO Y DESENCOFRADO MUROS, H > 3 M, VISTOS
121 m² × 39.18 (41.53 con costes indirectos) = 5025.13

| Medición | Uds. | Largo | Parcial |
|---|---|---|---|
| Medición auxiliar | 1 | 121 | 121.00 |
| Total |  |  | 121 |

**XI16021** m² ENCOFRADO Y DESENCOFRADO LOSAS PLANAS, VISTAS
20.16 m² × 42.03 (44.55 con costes indirectos) = 898.13

| Medición | Uds. | Largo | Ancho | Parcial |
|---|---|---|---|---|
| Arqueta salida | 1 | 4.2 | 4.8 | 20.16 |
| Total |  |  |  | 20.16 |

**XOC0002** ud TAPA HORMIGÓN ARMADO DN 700 MM
1 ud × 31.84 (33.75 con costes indirectos) = 33.75

| Medición | Uds. | Parcial |
|---|---|---|
| Arqueta salida | 1 | 1.00 |
| Total |  | 1 |

**XOC0003** m² IMPERMEABILIZACIÓN BITUMINOSA DE PARAMENTOS
56.7 m² × 8.29 (8.79 con costes indirectos) = 498.39

| Medición | Uds. | Largo | Parcial |
|---|---|---|---|
| Según med. auxiliar | 1 | 56.7 | 56.70 |
| Total |  |  | 56.7 |

**XOC0004** ud PATE ACERO LISO FORRADO POLIPROPILENO
13 ud × 9.01 (9.55 con costes indirectos) = 124.15

| Medición | Uds. | Largo | Parcial |
|---|---|---|---|
| Arqueta salida | 1 | 13 | 13.00 |
| Total |  |  | 13 |

**XOC0006** m² EMPARRILLADO METALICO ELECTROFUNDIDO 30 X 2MM. CUADR. 34 X 38MM
8.16 m² × 39.51 (41.88 con costes indirectos) = 341.74

| Medición | Uds. | Largo | Ancho | Parcial |
|---|---|---|---|---|
| Arqueta salida | 2 | 0.85 | 3.4 | 5.78 |
|  | 1 | 0.7 | 3.4 | 2.38 |
| Total |  |  |  | 8.16 |

**B07012** m CORDÓN MASILLA DE BENTONITA ENTRE FONDO Y ALZADO, COLOCADO
25.54 m × 6.73 (7.13 con costes indirectos) = 182.10

| Medición | Uds. | Largo | Parcial |
|---|---|---|---|
| Según med. auxiliar | 1 | 25.54 | 25.54 |
| Total |  |  | 25.54 |

**XED0002** m² CELOSIA FIJA DE LAMAS
0.24 m² × 95.44 (101.17 con costes indirectos) = 24.28

| Medición | Uds. | Largo | Ancho | Parcial |
|---|---|---|---|---|
|  | 2 | 0.6 | 0.2 | 0.24 |
| Total |  |  |  | 0.24 |

**A08006** m TUBERÍA PE100, Ø 50 MM, 1,0 MPA, COLOCADA
0.5 m × 1.52 (1.61 con costes indirectos) = 0.81

| Medición | Uds. | Largo | Parcial |
|---|---|---|---|
| Pasatubos | 1 | 0.5 | 0.50 |
| Total |  |  | 0.5 |

**A07005** m TUBERÍA CORR.DOBL.PARED SANEAM. PVC Ø 200 MM, RIG.8 KN/M², COLOC
0.5 m × 12.45 (13.2 con costes indirectos) = 6.60

| Medición | Uds. | Largo | Parcial |
|---|---|---|---|
| Pasatubos | 1 | 0.5 | 0.50 |
| Total |  |  | 0.5 |

#### 020405 ARQUETA CORTE FILTRO Y ALIVIO (25/01/2002)
Importe: 32699.68

**UI04007** m² DESBROCE Y LIMPIEZA
58 m² × 0.35 (0.37 con costes indirectos) = 21.46

| Medición | Uds. | Largo | Ancho | Parcial |
|---|---|---|---|---|
|  | 1 | 10 | 5.8 | 58.00 |
| Total |  |  |  | 58 |

**UI02003-01** m³ EXCAVACIÓN EN EMPLAZAMIENTO
356.54 m³ × 13.12 (13.91 con costes indirectos) = 4959.47

| Medición | Uds. | Largo | Parcial |
|---|---|---|---|
| Según med. auxiliar | 1 | 356.54 | 356.54 |
| Total |  |  | 356.54 |

**XI04019-01** m³ RELLENO MECÁNICO LOCALIZADO, 98% PM
201.02 m³ × 8.35 (8.85 con costes indirectos) = 1779.03

| Medición | Uds. | Largo | Parcial |
|---|---|---|---|
| Según med. auxiliar | 1 | 201.02 | 201.02 |
| Total |  |  | 201.02 |

**B04045** m² BARRERA HUMEDAD POR CAPILARIDAD EN SOLERA
54.88 m² × 9.03 (9.57 con costes indirectos) = 525.20

| Medición | Uds. | Largo | Ancho | Parcial |
|---|---|---|---|---|
|  | 1 | 9.8 | 5.6 | 54.88 |
| Total |  |  |  | 54.88 |

**XI14004** m³ HORMIGÓN NO ESTRUCTURAL HNE-15/SPB/20 PLANTA
4.32 m³ × 67.02 (71.04 con costes indirectos) = 306.89

| Medición | Uds. | Largo | Ancho | Alto | Parcial |
|---|---|---|---|---|---|
| Arqueta salida | 1 | 9 | 4.8 | 0.1 | 4.32 |
| Total |  |  |  |  | 4.32 |

**UI14009** m³ HORMIGÓN EN MASA HM-20/B/20/X0
23.49 m³ × 70.92 (75.18 con costes indirectos) = 1765.98

| Medición | Uds. | Largo | Ancho | Alto | Parcial |
|---|---|---|---|---|---|
| Anclajes | 2 | 3.2 | 1.5 | 2.8 | 26.88 |
| Tubería | -2 |  | 1.5 | 1.13 | -3.39 |
| Total |  |  |  |  | 23.49 |

**UI14013_HA25** m³ HORMIGÓN PARA ARMAR HA-25/SPB/20-15/XC1-3, PLANTA
63.71 m³ × 82.77 (87.74 con costes indirectos) = 5589.92

| Medición | Uds. | Largo | Ancho | Alto | Parcial |
|---|---|---|---|---|---|
| Según med. auxiliar | 1 | 62.92 |  |  | 62.92 |
| Apoyos | 2 | 1.2 | 0.2 | 0.7 | 0.34 |
|  | 1 | 1.5 | 1.5 | 0.2 | 0.45 |
| Total |  |  |  |  | 63.71 |

**XI15004** kg ACERO CORRUGADO, B-500S/SD, COLOCADO
3887.32 kg × 1.24 (1.31 con costes indirectos) = 5092.39

| Medición | Uds. | Largo | Parcial |
|---|---|---|---|
| Según med. auxiliar | 1 | 3887.32 | 3887.32 |
| Total |  |  | 3887.32 |

**XI16002** m² ENCOFRADO Y DESENCOFRADO MADERA ZAPATAS, VIGAS RIOSTRAS Y ENCEPA
45.94 m² × 17.1 (18.13 con costes indirectos) = 832.89

| Medición | Uds. | Largo | Ancho | Parcial |
|---|---|---|---|---|
| Según med. auxiliar | 1 | 11.22 |  | 11.22 |
| Anclajes | 4 | 1.5 | 2.8 | 16.80 |
|  | 2 | 3.2 | 2.8 | 17.92 |
| Total |  |  |  | 45.94 |

**XI16006** m² ENCOFRADO Y DESENCOFRADO MUROS, H <= 1,5 M, VISTOS
22.32 m² × 21.88 (23.19 con costes indirectos) = 517.60

| Medición | Uds. | Largo | Alto | Parcial |
|---|---|---|---|---|
| Según med. auxiliar | 1 | 17.2 |  | 17.20 |
| Apoyos | 4 | 1.2 | 0.7 | 3.36 |
|  | 4 | 0.2 | 0.7 | 0.56 |
|  | 4 | 1.5 | 0.2 | 1.20 |
| Total |  |  |  | 22.32 |

**XI16008** m² ENCOFRADO Y DESENCOFRADO MUROS, H > 3 M, VISTOS
175.48 m² × 39.18 (41.53 con costes indirectos) = 7287.68

| Medición | Uds. | Largo | Parcial |
|---|---|---|---|
| Según med. auxiliar | 1 | 175.48 | 175.48 |
| Total |  |  | 175.48 |

**XI16021** m² ENCOFRADO Y DESENCOFRADO LOSAS PLANAS, VISTAS
43.2 m² × 42.03 (44.55 con costes indirectos) = 1924.56

| Medición | Uds. | Largo | Ancho | Parcial |
|---|---|---|---|---|
| Arqueta salida | 1 | 9 | 4.8 | 43.20 |
| Total |  |  |  | 43.2 |

**XOC0002** ud TAPA HORMIGÓN ARMADO DN 700 MM
2 ud × 31.84 (33.75 con costes indirectos) = 67.50

**XOC0003** m² IMPERMEABILIZACIÓN BITUMINOSA DE PARAMENTOS
82.8 m² × 8.29 (8.79 con costes indirectos) = 727.81

| Medición | Uds. | Largo | Parcial |
|---|---|---|---|
| Según med. auxiliar | 1 | 82.8 | 82.80 |
| Total |  |  | 82.8 |

**XOC0004** ud PATE ACERO LISO FORRADO POLIPROPILENO
24 ud × 9.01 (9.55 con costes indirectos) = 229.20

| Medición | Uds. | Largo | Parcial |
|---|---|---|---|
|  | 2 | 12 | 24.00 |
| Total |  |  | 24 |

**XOC0006** m² EMPARRILLADO METALICO ELECTROFUNDIDO 30 X 2MM. CUADR. 34 X 38MM
18.86 m² × 39.51 (41.88 con costes indirectos) = 789.86

| Medición | Uds. | Parcial |
|---|---|---|
| Según med. auxiliar | 18.86 | 18.86 |
| Total |  | 18.86 |

**B07012** m CORDÓN MASILLA DE BENTONITA ENTRE FONDO Y ALZADO, COLOCADO
35.14 m × 6.73 (7.13 con costes indirectos) = 250.55

| Medición | Uds. | Largo | Parcial |
|---|---|---|---|
| Según med. auxiliar | 1 | 35.14 | 35.14 |
| Total |  |  | 35.14 |

**XED0002** m² CELOSIA FIJA DE LAMAS
0.24 m² × 95.44 (101.17 con costes indirectos) = 24.28

| Medición | Uds. | Largo | Ancho | Parcial |
|---|---|---|---|---|
|  | 2 | 0.6 | 0.2 | 0.24 |
| Total |  |  |  | 0.24 |

**A08006** m TUBERÍA PE100, Ø 50 MM, 1,0 MPA, COLOCADA
0.5 m × 1.52 (1.61 con costes indirectos) = 0.81

| Medición | Uds. | Largo | Parcial |
|---|---|---|---|
| Pasatubos | 1 | 0.5 | 0.50 |
| Total |  |  | 0.5 |

**A07005** m TUBERÍA CORR.DOBL.PARED SANEAM. PVC Ø 200 MM, RIG.8 KN/M², COLOC
0.5 m × 12.45 (13.2 con costes indirectos) = 6.60

| Medición | Uds. | Largo | Parcial |
|---|---|---|---|
| Pasatubos | 1 | 0.5 | 0.50 |
| Total |  |  | 0.5 |

#### 020406 ARQUETA CAUDALÍMETRO (25/01/2002)
Importe: 11642.65

**UI04007** m² DESBROCE Y LIMPIEZA
17.28 m² × 0.35 (0.37 con costes indirectos) = 6.39

| Medición | Uds. | Largo | Ancho | Parcial |
|---|---|---|---|---|
|  | 1 | 3.6 | 4.8 | 17.28 |
| Total |  |  |  | 17.28 |

**UI02003-01** m³ EXCAVACIÓN EN EMPLAZAMIENTO
111.95 m³ × 13.12 (13.91 con costes indirectos) = 1557.22

| Medición | Uds. | Largo | Parcial |
|---|---|---|---|
| Med. auxiliar | 1 | 111.95 | 111.95 |
| Total |  |  | 111.95 |

**XI04019-01** m³ RELLENO MECÁNICO LOCALIZADO, 98% PM
83.29 m³ × 8.35 (8.85 con costes indirectos) = 737.12

| Medición | Uds. | Largo | Parcial |
|---|---|---|---|
| Según med. auxiliar | 1 | 83.29 | 83.29 |
| Total |  |  | 83.29 |

**B04045** m² BARRERA HUMEDAD POR CAPILARIDAD EN SOLERA
15.64 m² × 9.03 (9.57 con costes indirectos) = 149.67

| Medición | Uds. | Largo | Ancho | Parcial |
|---|---|---|---|---|
| Arqueta salida | 1 | 3.4 | 4.6 | 15.64 |
| Total |  |  |  | 15.64 |

**XI14004** m³ HORMIGÓN NO ESTRUCTURAL HNE-15/SPB/20 PLANTA
0.99 m³ × 67.02 (71.04 con costes indirectos) = 70.33

| Medición | Uds. | Largo | Ancho | Alto | Parcial |
|---|---|---|---|---|---|
|  | 1 | 2.6 | 3.8 | 0.1 | 0.99 |
| Total |  |  |  |  | 0.99 |

**UI14009** m³ HORMIGÓN EN MASA HM-20/B/20/X0
13.64 m³ × 70.92 (75.18 con costes indirectos) = 1025.46

| Medición | Uds. | Largo | Ancho | Alto | Parcial |
|---|---|---|---|---|---|
| Anclajes | 2 | 2.2 | 1.8 | 2 | 15.84 |
| Tubería | -2 |  | 2.2 | 0.5 | -2.20 |
| Total |  |  |  |  | 13.64 |

**UI14013_HA25** m³ HORMIGÓN PARA ARMAR HA-25/SPB/20-15/XC1-3, PLANTA
20.74 m³ × 82.77 (87.74 con costes indirectos) = 1819.73

| Medición | Uds. | Largo | Parcial |
|---|---|---|---|
| Según med. auxiliar | 1 | 20.74 | 20.74 |
| Total |  |  | 20.74 |

**XI15004** kg ACERO CORRUGADO, B-500S/SD, COLOCADO
1020 kg × 1.24 (1.31 con costes indirectos) = 1336.20

| Medición | Uds. | Largo | Parcial |
|---|---|---|---|
| Según med. auxiliar | 1 | 1020 | 1020.00 |
| Total |  |  | 1020 |

**XI16002** m² ENCOFRADO Y DESENCOFRADO MADERA ZAPATAS, VIGAS RIOSTRAS Y ENCEPA
29.1 m² × 17.1 (18.13 con costes indirectos) = 527.58

| Medición | Uds. | Largo | Alto | Parcial |
|---|---|---|---|---|
| Según med. auxiliar | 1 | 5.3 |  | 5.30 |
| anclajes | 4 | 2.2 | 2 | 17.60 |
|  | 2 | 1.8 | 2 | 7.20 |
|  | -2 |  | 0.5 | -1.00 |
| Total |  |  |  | 29.1 |

**XI16006** m² ENCOFRADO Y DESENCOFRADO MUROS, H <= 1,5 M, VISTOS
3.9 m² × 21.88 (23.19 con costes indirectos) = 90.44

| Medición | Uds. | Largo | Parcial |
|---|---|---|---|
| Según med. auxiliar | 1 | 3.9 | 3.90 |
| Total |  |  | 3.9 |

**XI16008** m² ENCOFRADO Y DESENCOFRADO MUROS, H > 3 M, VISTOS
72.8 m² × 39.18 (41.53 con costes indirectos) = 3023.38

| Medición | Uds. | Largo | Parcial |
|---|---|---|---|
| Según med. auxiliar | 1 | 72.8 | 72.80 |
| Total |  |  | 72.8 |

**XI16021** m² ENCOFRADO Y DESENCOFRADO LOSAS PLANAS, VISTAS
9.88 m² × 42.03 (44.55 con costes indirectos) = 440.15

| Medición | Uds. | Largo | Ancho | Parcial |
|---|---|---|---|---|
| Arqueta salida | 1 | 2.6 | 3.8 | 9.88 |
| Total |  |  |  | 9.88 |

**XOC0002** ud TAPA HORMIGÓN ARMADO DN 700 MM
2 ud × 31.84 (33.75 con costes indirectos) = 67.50

**XOC0003** m² IMPERMEABILIZACIÓN BITUMINOSA DE PARAMENTOS
37.12 m² × 8.29 (8.79 con costes indirectos) = 326.28

| Medición | Uds. | Largo | Parcial |
|---|---|---|---|
| Según med. auxiliar | 1 | 37.12 | 37.12 |
| Total |  |  | 37.12 |

**XOC0004** ud PATE ACERO LISO FORRADO POLIPROPILENO
16 ud × 9.01 (9.55 con costes indirectos) = 152.80

**XOC0006** m² EMPARRILLADO METALICO ELECTROFUNDIDO 30 X 2MM. CUADR. 34 X 38MM
3.24 m² × 39.51 (41.88 con costes indirectos) = 135.69

| Medición | Uds. | Largo | Parcial |
|---|---|---|---|
| Según med. auxiliar | 1 | 3.24 | 3.24 |
| Total |  |  | 3.24 |

**B07012** m CORDÓN MASILLA DE BENTONITA ENTRE FONDO Y ALZADO, COLOCADO
20.34 m × 6.73 (7.13 con costes indirectos) = 145.02

| Medición | Uds. | Largo | Parcial |
|---|---|---|---|
| Según med. auxiliar | 1 | 20.34 | 20.34 |
| Total |  |  | 20.34 |

**XED0002** m² CELOSIA FIJA DE LAMAS
0.24 m² × 95.44 (101.17 con costes indirectos) = 24.28

| Medición | Uds. | Largo | Ancho | Parcial |
|---|---|---|---|---|
|  | 2 | 0.6 | 0.2 | 0.24 |
| Total |  |  |  | 0.24 |

**A08006** m TUBERÍA PE100, Ø 50 MM, 1,0 MPA, COLOCADA
0.5 m × 1.52 (1.61 con costes indirectos) = 0.81

| Medición | Uds. | Largo | Parcial |
|---|---|---|---|
| Pasatubos | 1 | 0.5 | 0.50 |
| Total |  |  | 0.5 |

**A07005** m TUBERÍA CORR.DOBL.PARED SANEAM. PVC Ø 200 MM, RIG.8 KN/M², COLOC
0.5 m × 12.45 (13.2 con costes indirectos) = 6.60

| Medición | Uds. | Largo | Parcial |
|---|---|---|---|
| Pasatubos | 1 | 0.5 | 0.50 |
| Total |  |  | 0.5 |

#### 020407 ARQUETA DESAGÜE Y RETENCIÓN DE SÓLIDOS (25/01/2002)
Importe: 11111.91

**UI04007** m² DESBROCE Y LIMPIEZA
10.64 m² × 0.35 (0.37 con costes indirectos) = 3.94

| Medición | Uds. | Largo | Ancho | Parcial |
|---|---|---|---|---|
|  | 1 | 3.8 | 2.8 | 10.64 |
| Total |  |  |  | 10.64 |

**UI02003-01** m³ EXCAVACIÓN EN EMPLAZAMIENTO
102.22 m³ × 13.12 (13.91 con costes indirectos) = 1421.88

| Medición | Uds. | Largo | Parcial |
|---|---|---|---|
| Med. auxiliar | 1 | 102.22 | 102.22 |
| Total |  |  | 102.22 |

**XI04019-01** m³ RELLENO MECÁNICO LOCALIZADO, 98% PM
75.01 m³ × 8.35 (8.85 con costes indirectos) = 663.84

| Medición | Uds. | Largo | Parcial |
|---|---|---|---|
| Según med. auxiliar | 1 | 75.01 | 75.01 |
| Total |  |  | 75.01 |

**B04045** m² BARRERA HUMEDAD POR CAPILARIDAD EN SOLERA
21.16 m² × 9.03 (9.57 con costes indirectos) = 202.50

| Medición | Uds. | Largo | Ancho | Parcial |
|---|---|---|---|---|
|  | 1 | 4.6 | 4.6 | 21.16 |
| Total |  |  |  | 21.16 |

**XI14004** m³ HORMIGÓN NO ESTRUCTURAL HNE-15/SPB/20 PLANTA
1.06 m³ × 67.02 (71.04 con costes indirectos) = 75.30

| Medición | Uds. | Largo | Ancho | Alto | Parcial |
|---|---|---|---|---|---|
|  | 1 | 2.8 | 3.8 | 0.1 | 1.06 |
| Total |  |  |  |  | 1.06 |

**UI14009** m³ HORMIGÓN EN MASA HM-20/B/20/X0
2.1 m³ × 70.92 (75.18 con costes indirectos) = 157.88

| Medición | Uds. | Largo | Ancho | Alto | Parcial |
|---|---|---|---|---|---|
| Anclaje tuberías | 1 | 1.4 | 1.5 | 1 | 2.10 |
| Total |  |  |  |  | 2.1 |

**UI14013_HA25** m³ HORMIGÓN PARA ARMAR HA-25/SPB/20-15/XC1-3, PLANTA
18.87 m³ × 82.77 (87.74 con costes indirectos) = 1655.65

| Medición | Uds. | Largo | Parcial |
|---|---|---|---|
| Según med. auxiliar | 1 | 18.87 | 18.87 |
| Total |  |  | 18.87 |

**XI15004** kg ACERO CORRUGADO, B-500S/SD, COLOCADO
2404.57 kg × 1.24 (1.31 con costes indirectos) = 3149.99

| Medición | Uds. | Largo | Parcial |
|---|---|---|---|
| ARQUETA REBOSE ALIVIADERO |  |  |  |
| Losa |  |  |  |
| Losa cimentación | 1 | 302.2 | 302.20 |
| Muro |  |  |  |
| Muros 2 | 1 | 1865.74 | 1865.74 |
| Muros 3 | 1 | 236.63 | 236.63 |
| Total |  |  | 2404.57 |

**XI16002** m² ENCOFRADO Y DESENCOFRADO MADERA ZAPATAS, VIGAS RIOSTRAS Y ENCEPA
5.3 m² × 17.1 (18.13 con costes indirectos) = 96.09

| Medición | Uds. | Largo | Parcial |
|---|---|---|---|
| Según med. auxiliar | 1 | 5.3 | 5.30 |
| Total |  |  | 5.3 |

**XI16006** m² ENCOFRADO Y DESENCOFRADO MUROS, H <= 1,5 M, VISTOS
4 m² × 21.88 (23.19 con costes indirectos) = 92.76

| Medición | Uds. | Largo | Parcial |
|---|---|---|---|
| Según med. auxiliar | 1 | 4 | 4.00 |
| Total |  |  | 4 |

**XI16007** m² ENCOFRADO Y DESENCOFRADO MUROS, 1,5 < H <= 3 M, VISTOS
85.6 m² × 30.1 (31.91 con costes indirectos) = 2731.50

| Medición | Uds. | Largo | Parcial |
|---|---|---|---|
| Según med. auxiliar | 1 | 85.6 | 85.60 |
| Total |  |  | 85.6 |

**XOC0003** m² IMPERMEABILIZACIÓN BITUMINOSA DE PARAMENTOS
34.56 m² × 8.29 (8.79 con costes indirectos) = 303.78

| Medición | Uds. | Largo | Parcial |
|---|---|---|---|
| Según med. auxiliar | 1 | 34.56 | 34.56 |
| Total |  |  | 34.56 |

**XOC0004** ud PATE ACERO LISO FORRADO POLIPROPILENO
16 ud × 9.01 (9.55 con costes indirectos) = 152.80

**XOC0006** m² EMPARRILLADO METALICO ELECTROFUNDIDO 30 X 2MM. CUADR. 34 X 38MM
7.2 m² × 39.51 (41.88 con costes indirectos) = 301.54

| Medición | Uds. | Largo | Parcial |
|---|---|---|---|
| Según med. auxiliar | 1 | 7.2 | 7.20 |
| Total |  |  | 7.2 |

**B07012** m CORDÓN MASILLA DE BENTONITA ENTRE FONDO Y ALZADO, COLOCADO
14.37 m × 6.73 (7.13 con costes indirectos) = 102.46

| Medición | Uds. | Largo | Parcial |
|---|---|---|---|
| Según med. auxiliar | 1 | 14.37 | 14.37 |
| Total |  |  | 14.37 |

#### 020408 CONDUCCIÓN DE DESAGÜE Y ARQUETA DISIPADORA (13/03/2020)
Importe: 62843.34

**UI02003-01** m³ EXCAVACIÓN EN EMPLAZAMIENTO
298.69 m³ × 13.12 (13.91 con costes indirectos) = 4154.78

| Medición | Uds. | Largo | Parcial |
|---|---|---|---|
| Según med. auxiliar | 1 | 298.69 | 298.69 |
| Total |  |  | 298.69 |

**XI04019-01** m³ RELLENO MECÁNICO LOCALIZADO, 98% PM
191.89 m³ × 8.35 (8.85 con costes indirectos) = 1698.23

| Medición | Uds. | Largo | Parcial |
|---|---|---|---|
| Según med. auxiliar | 1 | 191.89 | 191.89 |
| Total |  |  | 191.89 |

**XI14004** m³ HORMIGÓN NO ESTRUCTURAL HNE-15/SPB/20 PLANTA
2.67 m³ × 67.02 (71.04 con costes indirectos) = 189.68

| Medición | Uds. | Largo | Parcial |
|---|---|---|---|
| Según med. auxiliar | 1 | 2.67 | 2.67 |
| Total |  |  | 2.67 |

**UI14013_HA25** m³ HORMIGÓN PARA ARMAR HA-25/SPB/20-15/XC1-3, PLANTA
19.71 m³ × 82.77 (87.74 con costes indirectos) = 1729.36

| Medición | Uds. | Largo | Parcial |
|---|---|---|---|
| Según med. auxiliar | 1 | 19.71 | 19.71 |
| Total |  |  | 19.71 |

**XI15004** kg ACERO CORRUGADO, B-500S/SD, COLOCADO
3623.65 kg × 1.24 (1.31 con costes indirectos) = 4746.98

| Medición | Uds. | Largo | Parcial |
|---|---|---|---|
| Según med. auxiliar conducciones | 1 | 1118.21 | 1118.21 |
| Apoyo 0+006 a 0+017 | 2 | 248 | 496.00 |
| Según med Aux Arqueta Disipadora | 1 | 2009.44 | 2009.44 |
| Total |  |  | 3623.65 |

**XI16002** m² ENCOFRADO Y DESENCOFRADO MADERA ZAPATAS, VIGAS RIOSTRAS Y ENCEPA
6.76 m² × 17.1 (18.13 con costes indirectos) = 122.56

| Medición | Uds. | Largo | Parcial |
|---|---|---|---|
| Según med. auxiliar | 1 | 6.76 | 6.76 |
| Total |  |  | 6.76 |

**XI16007** m² ENCOFRADO Y DESENCOFRADO MUROS, 1,5 < H <= 3 M, VISTOS
87.53 m² × 30.1 (31.91 con costes indirectos) = 2793.08

| Medición | Uds. | Largo | Parcial |
|---|---|---|---|
| Según med. auxiliar | 1 | 87.53 | 87.53 |
| Total |  |  | 87.53 |

**XOC0006** m² EMPARRILLADO METALICO ELECTROFUNDIDO 30 X 2MM. CUADR. 34 X 38MM
2.67 m² × 39.51 (41.88 con costes indirectos) = 111.82

| Medición | Uds. | Parcial |
|---|---|---|
| Según med. auxiliar | 2.67 | 2.67 |
| Total |  | 2.67 |

**B01006** m³ ENCACHADO DE PIEDRA CALIZA ENTRE 20 Y 80 MM
3.24 m³ × 35.76 (37.91 con costes indirectos) = 122.83

| Medición | Uds. | Largo | Ancho | Alto | Parcial |
|---|---|---|---|---|---|
|  | 1 | 4 | 4.5 | 0.1 | 1.80 |
|  | 4 | 4 | 0.3 | 0.3 | 1.44 |
| Total |  |  |  |  | 3.24 |

**UI04007** m² DESBROCE Y LIMPIEZA
194.88 m² × 0.35 (0.37 con costes indirectos) = 72.11

| Medición | Uds. | Largo | Parcial |
|---|---|---|---|
| Según mediciones Aux |  |  |  |
| Eje 26 | 1 | 139.7 | 139.70 |
| Eje 27 | 1 | 47.03 | 47.03 |
| Eje 29 | 1 | 8.15 | 8.15 |
| Total |  |  | 194.88 |

**UA01004** m³ EXCAVACIÓN MECÁNICA ZANJA TUBERÍAS, TERRENO TRÁNSITO
345.1 m³ × 4.33 (4.59 con costes indirectos) = 1584.01

| Medición | Uds. | Largo | Parcial |
|---|---|---|---|
| Según mediciones Aux |  |  |  |
| Eje 26 | 1 | 252.8 | 252.80 |
| Eje 27 | 1 | 82.3 | 82.30 |
| Eje 29 | 1 | 10 | 10.00 |
| Total |  |  | 345.1 |

**UI03019** m² ENTIBACIÓN EN POZOS Y ZANJAS CON PANEL ACERO HASTA 6M
294.7 m² × 14.11 (14.96 con costes indirectos) = 4408.71

| Medición | Uds. | Largo | Alto | Parcial |
|---|---|---|---|---|
| Según mediciones Aux |  |  |  |  |
| Eje 26 | 1 | 147.86 |  | 147.86 |
| Eje 27 | 1 | 119.26 |  | 119.26 |
| Eje 29 | 1 | 18.13 |  | 18.13 |
| Pozo reunión eje 26 | 1 | 6.3 | 1.5 | 9.45 |
| Total |  |  |  | 294.7 |

**UA01006** m³ EJECUCIÓN CAMA TUBERÍAS
33.7 m³ × 23.98 (25.42 con costes indirectos) = 856.65

| Medición | Uds. | Largo | Parcial |
|---|---|---|---|
| Según mediciones Aux |  |  |  |
| Eje 26 | 1 | 22.1 | 22.10 |
| Eje 27 | 1 | 9.4 | 9.40 |
| Eje 29 | 1 | 2.2 | 2.20 |
| Total |  |  | 33.7 |

**UA01019** m³ RELLENO,COMPACTADO MECÁNICO ZANJAS,MATERIAL SELECCIONADO
152 m³ × 8.95 (9.49 con costes indirectos) = 1442.48

| Medición | Uds. | Largo | Parcial |
|---|---|---|---|
| Según mediciones Aux |  |  |  |
| Eje 26 | 1 | 133.3 | 133.30 |
| Eje 27 | 1 | 16.4 | 16.40 |
| Eje 29 | 1 | 2.3 | 2.30 |
| Total |  |  | 152 |

**UA01017** m³ RELLENO, COMPACTADO MECÁNICO ZANJAS, MATERIAL ORDINARIO
110.59 m³ × 3.99 (4.23 con costes indirectos) = 467.80

| Medición | Uds. | Largo | Parcial |
|---|---|---|---|
| Según mediciones Aux |  |  |  |
| Eje 26 | 1 | 93.56 | 93.56 |
| Eje 27 | 1 | 15.69 | 15.69 |
| Eje 29 | 1 | 1.34 | 1.34 |
| Total |  |  | 110.59 |

**U2410-02** m³ EXTENDIDO TIERRA VEGETAL DE LA PROPIA OBRA
50.01 m³ × 0.74 (0.78 con costes indirectos) = 39.01

| Medición | Uds. | Largo | Parcial |
|---|---|---|---|
| Según mediciones Aux |  |  |  |
| Eje 26 | 1 | 27.94 | 27.94 |
| Eje 27 | 1 | 18.81 | 18.81 |
| Eje 29 | 1 | 3.26 | 3.26 |
| Total |  |  | 50.01 |

**A06058** m TUBERÍA PVC ORIENTADO, Ø 500 MM, 1,25 MPA, JUNTA GOMA, COLOCADA
31.48 m × 67.86 (71.93 con costes indirectos) = 2264.36

| Medición | Uds. | Largo | Parcial |
|---|---|---|---|
| Según mediciones Aux |  |  |  |
| Eje 27 | 1 | 25.73 | 25.73 |
| Eje 29 | 1 | 5.75 | 5.75 |
| Total |  |  | 31.48 |

**UA02035-A_** m TUBERÍA ACERO HELICOIDAL, Ø 1219 MM, ESP. 12,5 MM, L275, T/A
39.41 m × 579.89 (614.68 con costes indirectos) = 24224.54

| Medición | Uds. | Largo | Parcial |
|---|---|---|---|
| Según mediciones Aux |  |  |  |
| Eje 26 | 1 | 39.41 | 39.41 |
| Total |  |  | 39.41 |

**B08015** ud BASE POZO PREFABRICADO, HORMIGÓN ARMADO, Ø 100 CM
1 ud × 410.06 (434.66 con costes indirectos) = 434.66

| Medición | Uds. | Parcial |
|---|---|---|
| Pozo eje 26 | 1 | 1.00 |
| Total |  | 1 |

**B08018** ud ANILLO DESARROLLO POZO PREFABRICADO, HA, Ø 100 CM, H=100 CM
1 ud × 148.89 (157.82 con costes indirectos) = 157.82

| Medición | Uds. | Alto | Parcial |
|---|---|---|---|
| Pozo eje 26 | 1 | 1 | 1.00 |
| Total |  |  | 1 |

**XB08023** ud LOSA REDUCCIÓN DE Ø 100 CM A Ø TAPA
1 ud × 81.21 (86.08 con costes indirectos) = 86.08

**XB08025** ud TAPA FUNDICIÓN PARA POZO 60 CM
1 ud × 189.94 (201.34 con costes indirectos) = 201.34

| Medición | Uds. | Parcial |
|---|---|---|
| Pozo eje 26 | 1 | 1.00 |
| Total |  | 1 |

**UA02031_C1200** ud JUNTA DE EXPANSIÓN AXIAL DN 1200, +-34MM
1 ud × 10315.52 (10934.45 con costes indirectos) = 10934.45

#### 020409 CASETA ELÉCTRICA (02/01/2016)
Importe: 3923.36

**UI02003-01** m³ EXCAVACIÓN EN EMPLAZAMIENTO
9.79 m³ × 13.12 (13.91 con costes indirectos) = 136.18

| Medición | Uds. | Largo | Ancho | Alto | Parcial |
|---|---|---|---|---|---|
|  | 1 | 4.8 | 3.4 | 0.6 | 9.79 |
| Total |  |  |  |  | 9.79 |

**XI04019-01** m³ RELLENO MECÁNICO LOCALIZADO, 98% PM
2.95 m³ × 8.35 (8.85 con costes indirectos) = 26.11

| Medición | Uds. | Largo | Ancho | Alto | Parcial |
|---|---|---|---|---|---|
|  | 1 | 4.8 | 0.6 | 0.6 | 1.73 |
|  | 1 | 3.4 | 0.6 | 0.6 | 1.22 |
| Total |  |  |  |  | 2.95 |

**I06030** m³ CONSTRUCCIÓN DE CAPA GRANULAR GRAVA RCD 40/70
3.26 m³ × 26.59 (28.19 con costes indirectos) = 91.90

| Medición | Uds. | Largo | Ancho | Alto | Parcial |
|---|---|---|---|---|---|
|  | 1 | 4.8 | 3.4 | 0.2 | 3.26 |
| Total |  |  |  |  | 3.26 |

**B04045** m² BARRERA HUMEDAD POR CAPILARIDAD EN SOLERA
8.16 m² × 9.03 (9.57 con costes indirectos) = 78.09

| Medición | Uds. | Largo | Ancho | Parcial |
|---|---|---|---|---|
|  | 1 | 3.4 | 2.4 | 8.16 |
| Total |  |  |  | 8.16 |

**XI14004** m³ HORMIGÓN NO ESTRUCTURAL HNE-15/SPB/20 PLANTA
0.82 m³ × 67.02 (71.04 con costes indirectos) = 58.25

| Medición | Uds. | Largo | Ancho | Alto | Parcial |
|---|---|---|---|---|---|
|  | 1 | 3.4 | 2.4 | 0.1 | 0.82 |
| Total |  |  |  |  | 0.82 |

**UI14013_HA30** m³ HORMIGÓN PARA ARMAR HA-30/SPB/20-15/XC1-3, PLANTA
2.45 m³ × 92.77 (98.34 con costes indirectos) = 240.93

| Medición | Uds. | Largo | Ancho | Alto | Parcial |
|---|---|---|---|---|---|
|  | 1 | 3.4 | 2.4 | 0.3 | 2.45 |
| Total |  |  |  |  | 2.45 |

**XI15004** kg ACERO CORRUGADO, B-500S/SD, COLOCADO
748.02 kg × 1.24 (1.31 con costes indirectos) = 979.91

| Medición | Uds. | Largo | Parcial |
|---|---|---|---|
| CASETA ELÉCTRICA |  |  |  |
| Losa |  |  |  |
| Losa cimentación | 1 | 262.38 | 262.38 |
| Portico 12-13 | 1 | 47.73 | 47.73 |
| Portico 6-9 | 1 | 30.54 | 30.54 |
| Muro bloques |  |  |  |
| M11 | 1 | 75.31 | 75.31 |
| M13 | 1 | 75.31 | 75.31 |
| M6 | 1 | 170.47 | 170.47 |
| M9 | 1 | 86.28 | 86.28 |
| Total |  |  | 748.02 |

**XI16002** m² ENCOFRADO Y DESENCOFRADO MADERA ZAPATAS, VIGAS RIOSTRAS Y ENCEPA
3.48 m² × 17.1 (18.13 con costes indirectos) = 63.09

| Medición | Uds. | Largo | Alto | Parcial |
|---|---|---|---|---|
|  | 2 | 3.4 | 0.3 | 2.04 |
|  | 2 | 2.4 | 0.3 | 1.44 |
| Total |  |  |  | 3.48 |

**B02004** m² FÁBRICA BLOQUE HORMIGÓN 30X20X40 CM, RELLENO HORMIGÓN, VISTO
29.06 m² × 45.61 (48.35 con costes indirectos) = 1405.05

| Medición | Uds. | Largo | Alto | Parcial |
|---|---|---|---|---|
|  | 1 | 3.8 | 2.95 | 11.21 |
|  | 1 | 3.8 | 2.75 | 10.45 |
|  | 2 | 2 | 1.85 | 7.40 |
| Total |  |  |  | 29.06 |

**XB04010** m² CUBIERTA CHAPA PRELACADA, TIPO SÁNDWICH 50
10.4 m² × 51.77 (54.88 con costes indirectos) = 570.75

| Medición | Uds. | Largo | Ancho | Parcial |
|---|---|---|---|---|
|  | 1 | 4 | 2.6 | 10.40 |
| Total |  |  |  | 10.4 |

**XED0001** m² PUERTA MET. HOJAS ABATIBLES
2.5 m² × 103.06 (109.24 con costes indirectos) = 273.10

#### 020410 URBANIZACIÓN (25/02/2008)
Importe: 15657.97

**UED0009** m² SOLADO CON BALDOSAS DE TERRAZO 20 X 20 CM.
145.62 m² × 21.53 (22.82 con costes indirectos) = 3323.05

| Medición | Uds. | Largo | Parcial |
|---|---|---|---|
| Según mediciones en planos | 1 | 516.85 | 516.85 |
|  | -1 | 371.23 | -371.23 |
| Total |  |  | 145.62 |

**B05029** m BORDILLO PREFABRICADO HORMIGÓN
99.4 m × 17.6 (18.66 con costes indirectos) = 1854.80

| Medición | Uds. | Largo | Parcial |
|---|---|---|---|
| Según mediiones en planos | 1 | 99.4 | 99.40 |
| Total |  |  | 99.4 |

**UI14009** m³ HORMIGÓN EN MASA HM-20/B/20/X0
29.12 m³ × 70.92 (75.18 con costes indirectos) = 2189.24

| Medición | Uds. | Largo | Ancho | Parcial |
|---|---|---|---|---|
| Según mediciones en planos | 1 | 516.85 | 0.2 | 103.37 |
|  | -1 | 371.23 | 0.2 | -74.25 |
| Total |  |  |  | 29.12 |

**I23015** m CERRAMIENTO MALLA SIMPLE TORSIÓN GALVANIZADA 40, 1,8 MM H=1,5 M
161.5 m × 16.58 (17.57 con costes indirectos) = 2837.56

| Medición | Uds. | Largo | Parcial |
|---|---|---|---|
| Según mediiciones en planos | 1 | 161.5 | 161.50 |
| Total |  |  | 161.5 |

**I17001** m³ CONSTRUCCIÓN REVESTIMIENTO HORMIGÓN CUNETAS
24.23 m³ × 97.17 (103 con costes indirectos) = 2495.69

| Medición | Uds. | Largo | Ancho | Parcial |
|---|---|---|---|---|
| Según mediciones en planos | 1 | 161.5 | 0.15 | 24.23 |
| Total |  |  |  | 24.23 |

**U2501-11** ud PUERTA METÁLICA PARA CERRAMIENTO DE PARCELA 2 HOJAS 6,5 M ANCHO,
1 ud × 1106.65 (1173.05 con costes indirectos) = 1173.05

| Medición | Uds. | Parcial |
|---|---|---|
| Parcela | 1 | 1.00 |
| Total |  | 1 |

**U2413-70** ud PLANTA PINUS HALEPENSIS ( PINO CARRASCO)
7 ud × 2.07 (2.19 con costes indirectos) = 15.33

| Medición | Uds. | Parcial |
|---|---|---|
| Zonas verdes y taludes: 1 planta / 15 m² | 7 | 7.00 |
| Total |  | 7 |

**U2413-61** ud PLANTA LAVANDULA STOECHAS (LAVANDULA) 20 CM
141 ud × 2.07 (2.19 con costes indirectos) = 308.79

| Medición | Uds. | Parcial |
|---|---|---|
| Zonas verdes y taludes: 1 planta / 5 m² | 141 | 141.00 |
| Total |  | 141 |

**U2413-62** ud PLANTA RETAMA SPHAEROCARPA (RETAMA) 20 CM
141 ud × 1.23 (1.3 con costes indirectos) = 183.30

| Medición | Uds. | Parcial |
|---|---|---|
| Zonas verdes y taludes: 1 planta / 5 m² | 141 | 141.00 |
| Total |  | 141 |

**U2413-64** ud PLANTA QUERCUS COCCIFERA (COSCOJA) 20 CM
141 ud × 3.64 (3.86 con costes indirectos) = 544.26

| Medición | Uds. | Parcial |
|---|---|---|
| Zonas verdes y taludes: 1 planta / 5 m² | 141 | 141.00 |
| Total |  | 141 |

**X2414-01** u PLANTACIÓN ÁRBOLES
7 u × 5.66 (6 con costes indirectos) = 42.00

**X2414-05** ud PLANTACIÓN ARBUSTOS
141 ud × 4.62 (4.9 con costes indirectos) = 690.90

#### 020411 CAMINOS DE ACCESO (17/12/2004)
Importe: 3169.69

**UI04007** m² DESBROCE Y LIMPIEZA
286.47 m² × 0.35 (0.37 con costes indirectos) = 105.99

| Medición | Uds. | Largo | Parcial |
|---|---|---|---|
| Según mediciones Auxiliares | 1 | 286.47 | 286.47 |
| Total |  |  | 286.47 |

**UI02007** m³ EXCAVACIÓN EN DESMONTE
322 m³ × 2.97 (3.15 con costes indirectos) = 1014.30

| Medición | Uds. | Largo | Parcial |
|---|---|---|---|
| Según mediciones Aux | 1 | 322 | 322.00 |
| Total |  |  | 322 |

**UI4019_20** m³ TERRAPLEN PROC EXCAV 98% PM
12.2 m³ × 1.91 (2.02 con costes indirectos) = 24.64

| Medición | Uds. | Largo | Parcial |
|---|---|---|---|
| Según mediciones Auxiliares | 1 | 12.2 | 12.20 |
| Total |  |  | 12.2 |

**UE02274** m³ SUELO SELECCIONADO PROCEDENTE DE PRESTAMO, YACIMIENTO GRANULAR O
64.3 m³ × 6.98 (7.4 con costes indirectos) = 475.82

| Medición | Uds. | Largo | Parcial |
|---|---|---|---|
| Según mediciones Aux | 1 | 64.3 | 64.30 |
| Total |  |  | 64.3 |

**UI06010_1** m³ ZAHORRA ARTIFICIAL ZA 0/20
109.4 m³ × 12.97 (13.75 con costes indirectos) = 1504.25

| Medición | Uds. | Largo | Parcial |
|---|---|---|---|
| Según mediciones Aux | 1 | 109.4 | 109.40 |
| Total |  |  | 109.4 |

**U2410-02** m³ EXTENDIDO TIERRA VEGETAL DE LA PROPIA OBRA
57.29 m³ × 0.74 (0.78 con costes indirectos) = 44.69

| Medición | Uds. | Largo | Parcial |
|---|---|---|---|
| Segun mediciones Auxiliares | 1 | 57.29 | 57.29 |
| Total |  |  | 57.29 |

#### 020412 INSTALACIONES ELÉCTRICAS (15/12/2009)
Importe: 18807.36

**XEL00100** ud ENTRONQUE ENDESA SEGÚN CARTA DE CONDICIONES (17/05/2022)
1 ud × 366.44 (388.43 con costes indirectos) = 388.43
Trabajos de refuerzo, adecuación, adaptación o reforma de las instalaciones de EDE de la red existente para el punto de conexión, según carta de condiciones de Endesa.

| Código | Ud | Descripción | Rendimiento | Precio | Importe |
|---|---|---|---|---|---|
| PXEL2003 | ud | ENTRONQUE CAMARAS (material; 17/05/2022) | 1 | 366.44 | 366.44 |
|  |  | Total |  |  | 366.44 |

**XEL00101** ud MÓDULO ACOMETIDA Y CONTADOR CPM-MF4 (01/09/2011)
1 ud × 1098.74 (1164.66 con costes indirectos) = 1164.66
Hornacina de hormigón con módulo de contador trifásico CPM-MF4 con acometida en Al desde la RABT BT cableado desde la propia RABT con conductor XZ1 4x50 mm2 en Al , pica de puesta a tierra, incluida la excavación, terminales y p/p de pequeño material. Instalado, probado y funcionado según las Normas particulares de Endesa Distribución.

| Código | Ud | Descripción | Rendimiento | Precio | Importe |
|---|---|---|---|---|---|
| O01004 | h | OFICIAL ESPECIALISTA | 5 | 22.96 | 114.80 |
| PXEL3001 | ud | ZÓCALO PREFABRICADO MONOBLOQUE (material; 10/05/2022) | 1 | 681.5 | 681.50 |
| PXEL3002 | ud | CPM-MF4 (material; 13/06/2022) | 1 | 235.69 | 235.69 |
| PXEL3019 | m | TUBO ACERO 2 M D50 GROSOSR 2 MM (material; 10/05/2022) | 1 | 15.36 | 15.36 |
| P25158 | ud | PICA DE TOMA DE TIERRA 200/14,3 FE+CU (P.O.) | 1 | 13.73 | 13.73 |
| PX25137 | m | CONDUCTOR CU DESNUDO 50 MM² (P.O.) | 2 | 3.95 | 7.90 |
| PX25141 | m | CONDUCTOR AL XZ1 0,6/1 1X50 MM² (P.O.) (material; 01/09/2011) | 16 | 1.86 | 29.76 |
|  |  | Total |  |  | 1098.74 |

**XI03024** m³ ZANJA PARA CANALIZACIÓN ELECTRICA, TERRENO ROCA BLANDA
48.6 m³ × 70.78 (75.03 con costes indirectos) = 3646.46

| Medición | Uds. | Largo | Ancho | Alto | Parcial |
|---|---|---|---|---|---|
| Circuitos | 1 | 60 | 0.6 | 0.9 | 32.40 |
| LGA | 1 | 30 | 0.6 | 0.9 | 16.20 |
| Total |  |  |  |  | 48.6 |

**XEL00202** m LÍNEA GENERAL ALIMENTACIÓN DESDE CPM A CGBT (01/09/2011)
30 m × 10.29 (10.91 con costes indirectos) = 327.30
Línea de alimentación 4x25 mm2 Al desde contador hasta CGBT instalado directamente enterrado en zanja en terreno roca blanda (esquistos, pizarras, calizas blandas, areniscas blandas, argilitas y lutitas duras, con una tensión admisible del orden de 1,0 MPa), con medios mecánicos especiales hasta 1 m de profundidad y 0,4 de ancho. Medido sobre perfil. Incluyendo extracción y acopio a pie de máquina o sobre camión para posterior relleno y extendido; incluso agotamiento y entibado. incluido refino y perfilado de fondo de excavación. Incluida cinta de señalización y placa de protección.

| Código | Ud | Descripción | Rendimiento | Precio | Importe |
|---|---|---|---|---|---|
| P25139 | m | CONDUCTOR AL RV 0,6/1 1X25 MM² (P.O.) (material; 01/09/2011) | 4 | 1.22 | 4.88 |
| PXEL1009 | m | CINTA SEÑALIZACIÓN | 1 | 0.06 | 0.06 |
| PXEL1011 | m | PLACA PORTECCIÓN CABLES RIESGO ELÉCTRICO 1000X250X2,5 MM | 1 | 1.02 | 1.02 |
| O01009 | h | PEÓN | 0.1 | 20.27 | 2.03 |
| O01004 | h | OFICIAL ESPECIALISTA | 0.1 | 22.96 | 2.30 |
|  |  | Total |  |  | 10.29 |

| Medición | Uds. | Parcial |
|---|---|---|
| LGA | 30 | 30.00 |
| Total |  | 30 |

**XEL03253** m EQUIPAMIENTO ZANJA TRITUBO Y PLACAS SEÑALIZACIÓN
60 m × 8.18 (8.67 con costes indirectos) = 520.20

| Medición | Uds. | Largo | Parcial |
|---|---|---|---|
| BT | 1 | 60 | 60.00 |
| Total |  |  | 60 |

**E02222** m TUBO FLEXIBLE DE PE, DIÁMETRO NOMINAL 63 MM ENTERRADO (NORMAL),
240 m × 1.8 (1.91 con costes indirectos) = 458.40

| Medición | Uds. | Largo | Parcial |
|---|---|---|---|
| Tubos en zanja | 4 | 60 | 240.00 |
| Total |  |  | 240 |

**XEL304** m³ REFUERZO ZANJA BT PASO DE TUBERÍAS
0.96 m³ × 79.09 (83.84 con costes indirectos) = 80.49
Protección de cruzamiento con tubería con dado de Hormigón en masa HM-20 (20 N/mm² de resistencia característica) con árido de 40 mm de tamaño máximo.

| Código | Ud | Descripción | Rendimiento | Precio | Importe |
|---|---|---|---|---|---|
| O01004 | h | OFICIAL ESPECIALISTA | 0.25 | 22.96 | 5.74 |
| O01009 | h | PEÓN | 0.12 | 20.27 | 2.43 |
| AUI14009 | m³ | HORMIGÓN EN MASA HM-20/B/20/X0 | 1 | 70.92 | 70.92 |
|  |  | Total |  |  | 79.09 |

| Medición | Uds. | Largo | Ancho | Alto | Parcial |
|---|---|---|---|---|---|
|  | 2 | 6 | 0.4 | 0.2 | 0.96 |
| Total |  |  |  |  | 0.96 |

**XEL00212** ud ARQUETA TIPO A1 HOMOLOGADA
4 ud × 346.81 (367.62 con costes indirectos) = 1470.48

**XEL0CG01** ud CGBT CÁMARA DE ROTURA TIPO 2
1 ud × 6631.09 (7028.96 con costes indirectos) = 7028.96
Cuadro general de baja tensión para las instalaciones de la cámara de rotura, conteniendo los elementos necesarios indicados en el esquema unificar y pptp, interruptores automáticos, diferenciales, sobretensiones clase II, etc., así como relés de protección, pulsadores, pilotos, selectores, cableado, terminales, etc. Dotado de analizador de redes e interruptores rearmables motorizados y comunicado mediante modbus interfaz ethernet. Totalmente probado, instalado y funcionando.

| Código | Ud | Descripción | Rendimiento | Precio | Importe |
|---|---|---|---|---|---|
| PXEL0CG01 | ud | CGBT CÁMARA ROTURA 2 (material; 15/06/2022) | 1 | 6080.05 | 6080.05 |
| O01004 | h | OFICIAL ESPECIALISTA | 24 | 22.96 | 551.04 |
|  |  | Total |  |  | 6631.09 |

| Medición | Uds. | Parcial |
|---|---|---|
| Cámara de rotura Interconexión palmares | 1 | 1.00 |
| Total |  | 1 |

**XEL0CCM01** ud CCM VÁLVULAS DE CÁMARA DE ROTURA Y ARQUETAS
1 ud × 852.85 (904.02 con costes indirectos) = 904.02

| Medición | Uds. | Parcial |
|---|---|---|
| Cámara de rotura Interconexión Palmares | 1 | 1.00 |
| Total |  | 1 |

**E02046** m BANDEJA METÁLICA, 100X30 MM, CON CUBIERTA, INSTALADA
15 m × 26.66 (28.26 con costes indirectos) = 423.90

| Medición | Uds. | Largo | Parcial |
|---|---|---|---|
| interior | 1 | 15 | 15.00 |
| Total |  |  | 15 |

**E02236** m TUBO RÍGIDO DE PVC, DIÁMETRO NOMINAL 16 MM, INSTALADO
15 m × 6.62 (7.02 con costes indirectos) = 105.30

**E02237** m TUBO RÍGIDO DE PVC, DIÁMETRO NOMINAL 20 MM, INSTALADO
30 m × 6.79 (7.2 con costes indirectos) = 216.00

**XE02098** m LÍNEA CU RZ1-K (AS) 0,6/1 KV 1X6 MM², EN TUBO INSTALADO
580 m × 1.95 (2.07 con costes indirectos) = 1200.60

| Medición | Uds. | Largo | Parcial |
|---|---|---|---|
| CAUDALIMETRO | 3 | 40 | 120.00 |
| VÁLVULA CORTE | 4 | 30 | 120.00 |
| VÁLVULA SALIDA | 4 | 35 | 140.00 |
| VÁLVULA ENTRADA 1 | 4 | 25 | 100.00 |
| VÁLVULA ENTRADA 2 | 4 | 25 | 100.00 |
| Total |  |  | 580 |

**XE02096** m LÍNEA CU RZ1-K (AS) 0,6/1 KV 1X2,5 MM², EN TUBO INSTALADO
27 m × 0.95 (1.01 con costes indirectos) = 27.27
Línea eléctrica realizada con conductor unipolar de cobre UNE 21123 ( RZ1-K (AS) 0,6/1 kV) 1x2,5 mm² tendido en tubo previamente instalado, incluso p/p de pequeño material y conexiones, totalmente instalada.

| Código | Ud | Descripción | Rendimiento | Precio | Importe |
|---|---|---|---|---|---|
| O01004 | h | OFICIAL ESPECIALISTA | 0.023 | 22.96 | 0.53 |
| PX25087 | m | CABLE RZ1-K (AS) 0,6/1 1X2,5 MM² (CU) (P.O.) (material; 10/05/2022) | 1 | 0.42 | 0.42 |
|  |  | Total |  |  | 0.95 |

Relación comercial: Z1900, 0.85, Z1200, Z0700, Z0600, Z0500, Z0300, Z0100, Z0000, 005, 004, 003, 002, 001, 000

| Medición | Uds. | Largo | Parcial |
|---|---|---|---|
| CONTROL | 3 | 3 | 9.00 |
| SSAA CUADRO | 3 | 6 | 18.00 |
| Total |  |  | 27 |

**XE02095** m LÍNEA CU RZ1-K (AS) 0,6/1 KV 1X1,5 MM², EN TUBO INSTALADO
36 m × 0.82 (0.87 con costes indirectos) = 31.32

| Medición | Uds. | Largo | Parcial |
|---|---|---|---|
| ALUMBRADO | 3 | 12 | 36.00 |
| Total |  |  | 36 |

**B09007** ud PUNTO DE LUZ SENCILLO UNIPOLAR BLANCO
1 ud × 27.19 (28.82 con costes indirectos) = 28.82

**B09013** ud BASE ENCHUFE CON TOMA DE TIERRA 10/16A (15/12/2009)
2 ud × 24.45 (25.92 con costes indirectos) = 51.84
Base enchufe con toma de tierra lateral realizado en tubo corrugado M20/gp7 y conductor de cobre unipolar aislado H07Z1-K (AS) y sección 2,5 mm2 (activo, neutro y protección) para una tensión nominal de 450/750V, no propagadores del incendio y con emisión de humos y opacidad reducida, incluido caja de registro, caja mecanismo universal con tornillo, base enchufe 10/16 A (II+T.T.), sistema "Schuko" gama estándar, así como marco respectivo, totalmente montado e instalado.

| Código | Ud | Descripción | Rendimiento | Precio | Importe |
|---|---|---|---|---|---|
| O01004 | h | OFICIAL ESPECIALISTA | 0.25 | 22.96 | 5.74 |
| O01005 | h | OFICIAL DE OFICIOS | 0.25 | 20.8 | 5.20 |
| P25197 | m | TUBO FLEXIBLE LH, DIÁMETRO NOMINAL 20 MM (P.O.) (material) | 5 | 0.58 | 2.90 |
| P25212 | m | Cable H07Z1-k(AS) 2,5 mm² Cu (p.o.) (material) | 15 | 0.3 | 4.50 |
| P25214 | ud | Bipolar TT lateral Schuko y emborn. rápido blanco estándar (p.o.) (material; 15/12/2009) | 1 | 5.69 | 5.69 |
| P25211 | ud | CAJA MECANISMO EMPOTRAR ENLAZABLE (P.O.) | 1 | 0.42 | 0.42 |
|  |  | Total |  |  | 24.45 |

Relación comercial: 000, 24.45, 001, 002, 003, 004, 005, 006, 007, 008, 009, 010, 011, 012, 013, 014, 015, 016, 017, 018, 019, 020, 021, 022, 023, 024, 025, 026, 027, 028, 029, 030, 031, 032, 033, 034, 035, 036, 037, 038, 039, 040, 041, 042, 043, 044, 045, 046, 047, 048, 049, 050, 051, 052, 053, 054, 055, 056, 057, 058, 059, 060, 061, 062, 063, 064, 065, 066, 067, Z0000, Z0100, Z0300, Z0500, Z0600, Z0700, Z1200, Z1900

**XB09014** ud BASE ENCHUFE TRIFÁSICO CON TOMA DE TIERRA 25 A III (03/09/2014)
1 ud × 49.91 (52.9 con costes indirectos) = 52.90
Base enchufe trifásico con toma de tierra lateral realizado en tubo corrugado M25/gp7 y conductor de cobre unipolar aislado H07Z1-K (AS) y sección 6 mm2 (activo, neutro y protección) para una tensión nominal de 450/750V, no propagadores del incendio y con emisión de humos y opacidad reducida, incluido caja de registro, caja mecanismo universal con tornillo, base enchufe 25A (IIIN+T.T.), sistema "Schuko" gama estánda, así como marco respectivo, totalmente montado e instalado.

| Código | Ud | Descripción | Rendimiento | Precio | Importe |
|---|---|---|---|---|---|
| O01004 | h | OFICIAL ESPECIALISTA | 0.25 | 22.96 | 5.74 |
| O01005 | h | OFICIAL DE OFICIOS | 0.25 | 20.8 | 5.20 |
| P25198 | m | TUBO FLEXIBLE LH, DIÁMETRO NOMINAL 25 MM (P.O.) (material) | 1 | 0.89 | 0.89 |
| P25213 | m | Cable H07Z1-k(AS) 6 mm² Cu (p.o.) (material) | 30 | 0.51 | 15.30 |
| P25211 | ud | CAJA MECANISMO EMPOTRAR ENLAZABLE (P.O.) | 1 | 0.42 | 0.42 |
| PX25221 | ud | BASE ENCHUFE 25 A (III N+TT) SCHUKO (P.O.) (material; 10/05/2022) | 1 | 22.36 | 22.36 |
|  |  | Total |  |  | 49.91 |

Relación comercial: 000, 31.55, 001, 002, 003, 004, 005, 006, 007, 008, 009, 010, 011, 012, 013, 014, 015, 016, 017, 018, 019, 020, 021, 022, 023, 024, 025, 026, 027, 028, 029, 030, 031, 032, 033, 034, 035, 036, 037, 038, 039, 040, 041, 042, 043, 044, 045, 046, 047, 048, 049, 050, 051, 052, 053, 054, 055, 056, 057, 058, 059, 060, 061, 062, 063, 064, 065, 066, 067, Z0000, Z0100, Z0300, Z0500, Z0600, Z0700, Z1200, Z1900

**B11004** ud DETECTOR ÓPTICO-TÉRMICO ALGORÍTMICO (10/01/2019)
1 ud × 70.18 (74.39 con costes indirectos) = 74.39
Detector algoritmico con doble tecnologia de humo y calor con zócalo y protector de polvo. Conexión a dos hilos .Equipo con certificado CE y conforme a Norma EN 54-7 y EN 54-5. Totalmente instalado.

| Código | Ud | Descripción | Rendimiento | Precio | Importe |
|---|---|---|---|---|---|
| O01004 | h | OFICIAL ESPECIALISTA | 0.4 | 22.96 | 9.18 |
| P37004 | ud | DETECTOR ÓPTICO-TÉRMICO ALGORÍTMICO (material; 10/01/2019) | 1 | 61 | 61.00 |
|  |  | Total |  |  | 70.18 |

**XEL00200** ud LUMINARIA ESTANCA LED 25,5 W 4.200 LM 165 LM/W
1 ud × 159.37 (168.93 con costes indirectos) = 168.93
Luminaria exterior estanca Led de 25,5 W, Lampara 4.200 lm. Color de la fuente de luz 840 blanco neutro. Instalado, cableado incluido p/p de material auxiliar y tornillos de fijación, funcionado.

| Código | Ud | Descripción | Rendimiento | Precio | Importe |
|---|---|---|---|---|---|
| PXEL0001 | ud | LUMINARIA ESTANCA 4200 LM 25,5 W 4000 K (material; 20/05/2022) | 1 | 143.65 | 143.65 |
| O01004 | h | OFICIAL ESPECIALISTA | 0.5 | 22.96 | 11.48 |
| P25176 | m | TUBO RÍGIDO DE PVC, DIÁMETRO NOMINAL 16 MM (P.O.) | 1 | 0.47 | 0.47 |
| PX25086 | m | CABLE RZ1-K (AS) 0,6/1 1X1,5 MM² (CU) (P.O.) | 6 | 0.29 | 1.74 |
| O01009 | h | PEÓN | 0.1 | 20.27 | 2.03 |
|  |  | Total |  |  | 159.37 |

| Medición | Uds. | Parcial |
|---|---|---|
| Caseta | 1 | 1.00 |
| Total |  | 1 |

**XEL1059** ud EXTINTOR DE NIEVE CARBÓNICA CO2 5 KG
1 ud × 94.01 (99.65 con costes indirectos) = 99.65
Extintor portátil de nieve carbónica co2, de eficacia 34b, con 5 kg de agente extintor, con vaso difusor, según UNE 23110.

| Código | Ud | Descripción | Rendimiento | Precio | Importe |
|---|---|---|---|---|---|
| O01009 | h | PEÓN | 0.12 | 20.27 | 2.43 |
| PXL01240 | ud | EXTINTOR DE NIEVE CARBÓNICA CO2 5 KG, COLOCADO (material) | 1 | 91.58 | 91.58 |
|  |  | Total |  |  | 94.01 |

**XE02218** ud TOMA DE TIERRA INDEPENDIENTE CON PICA
4 ud × 79.49 (84.26 con costes indirectos) = 337.04

### 0205 CÁMARA ROTURA Y ARQUETAS ETAP PALMARES (25/01/2002)
Importe: 850527.88

#### 020501 VALVULERÍA Y CALDERERÍA
Importe: 482807.74

**XA10084-05** ud VÁLVULA MARIPOSA, Ø 1200 MM, 1,6 MPA MOTORIZADA
2 ud × 14551.59 (15424.69 con costes indirectos) = 30849.38

| Medición | Uds. | Parcial |
|---|---|---|
| Salida | 1 | 1.00 |
| Arqueta filtro | 1 | 1.00 |
| Total |  | 2 |

**XA11022-04** ud FILTRO COLADOR MECANOSOLDADO, Ø 1200 MM, 1,6 MPA
1 ud × 42175.21 (44705.72 con costes indirectos) = 44705.72

**XA10089-06** ud CARRETE DESMONTAJE FUNDICIÓN, Ø 1200 MM, 1,6 MPA. INOX.
3 ud × 3751.63 (3976.73 con costes indirectos) = 11930.19

| Medición | Uds. | Parcial |
|---|---|---|
| Válvula corte salida | 1 | 1.00 |
| Arqueta filtro | 2 | 2.00 |
| Total |  | 3 |

**XA10087-01** ud CARRETE DESMONTAJE FUNDICIÓN, Ø 800 MM, 1,6 MPA. INOX.
1 ud × 2215.67 (2348.61 con costes indirectos) = 2348.61

| Medición | Uds. | Parcial |
|---|---|---|
| Caudalímetro | 1 | 1.00 |
| Total |  | 1 |

**XA10073-02** ud VÁLVULA HIDRÁULICA Ø 600 MM 1,6 MPA RED/LIM
2 ud × 55957.86 (59315.33 con costes indirectos) = 118630.66

| Medición | Uds. | Parcial |
|---|---|---|
| Cámara inferior | 2 | 2.00 |
| Total |  | 2 |

**XA10080-01** ud VÁLVULA MARIPOSA, Ø 600 MM, 1,6 MPA MOTORIZADA
2 ud × 5074.05 (5378.49 con costes indirectos) = 10756.98

| Medición | Uds. | Parcial |
|---|---|---|
| Entrada | 2 | 2.00 |
| Total |  | 2 |

**XA10085-01** ud CARRETE DESMONTAJE FUNDICIÓN, Ø 600 MM, 1,6 MPA. INOX.
4 ud × 1553.97 (1647.21 con costes indirectos) = 6588.84

| Medición | Uds. | Parcial |
|---|---|---|
| Válvulas hidráulicas | 2 | 2.00 |
| Válvulas de corte entrada | 2 | 2.00 |
| Total |  | 4 |

**A10005** ud VÁLVULA COMPUERTA, Ø 250 MM, 1,6 MPA, INSTALADA
1 ud × 502.61 (532.77 con costes indirectos) = 532.77

| Medición | Uds. | Parcial |
|---|---|---|
| Desagüe | 1 | 1.00 |
| Total |  | 1 |

**XA10047-01** ud CARRETE DESMONTAJE FUNDICIÓN, Ø 250 MM, 1,6 MPA. INOX.
1 ud × 421.64 (446.94 con costes indirectos) = 446.94

| Medición | Uds. | Parcial |
|---|---|---|
| Desagüe | 1 | 1.00 |
| Total |  | 1 |

**XA10004** ud VÁLVULA COMPUERTA, Ø 200 MM, 1,6 MPA
4 ud × 314.36 (333.22 con costes indirectos) = 1332.88

| Medición | Uds. | Parcial |
|---|---|---|
| Ventosas entrada | 2 | 2.00 |
| Ventosa filtro | 2 | 2.00 |
| Total |  | 4 |

**XA11009-03** ud VENTOSA TRIFUNCIONAL, Ø 200 MM, 1,6 MPA
4 ud × 2417.57 (2562.62 con costes indirectos) = 10250.48

| Medición | Uds. | Parcial |
|---|---|---|
| Arqueta Entrada | 2 | 2.00 |
| Arqueta Filtro | 2 | 2.00 |
| Total |  | 4 |

**A10001** ud VÁLVULA COMPUERTA, Ø 100 MM, 1,6 MPA, INSTALADA
2 ud × 115.87 (122.82 con costes indirectos) = 245.64

| Medición | Uds. | Parcial |
|---|---|---|
| Arqueta filtro | 2 | 2.00 |
| Total |  | 2 |

**XA10043-01** ud CARRETE DESMONTAJE FUNDICIÓN, Ø 100 MM, 1,6 MPA
2 ud × 163.11 (172.9 con costes indirectos) = 345.80

| Medición | Uds. | Parcial |
|---|---|---|
| Arqueta filtro | 2 | 2.00 |
| Total |  | 2 |

**XA10073-03** ud VÁLVULA ALIVIO Ø 400 MM 1,6 MPA
2 ud × 55191.86 (58503.37 con costes indirectos) = 117006.74

| Medición | Uds. | Parcial |
|---|---|---|
| Arqueta filtro | 2 | 2.00 |
| Total |  | 2 |

**XEM0009-01** ud COMPUERTA PLANA 600 X 600 MM; CIERRE A 4 ARISTAS; MANUAL
1 ud × 1659.33 (1758.89 con costes indirectos) = 1758.89

| Medición | Uds. | Parcial |
|---|---|---|
| Arqueta | 1 | 1.00 |
| Total |  | 1 |

**XA03004-01** kg CALDERERÍA CHAPA ACERO REVESTIMIENTO INT/EXT
14305.28 kg × 3.91 (4.14 con costes indirectos) = 59223.86

| Medición | Uds. | Largo | Ancho | Parcial |
|---|---|---|---|---|
| Arqueta Entrada |  |  |  |  |
| D=1200 | 1 | 2.05 | 358.68 | 735.29 |
| Brida 1200 PN16 | 1 |  | 461.88 | 461.88 |
| Brida ciega 1200 PN16 | 1 |  | 1012.98 | 1012.98 |
| D=600 | 2 | 2.65 | 87.89 | 465.82 |
|  | 2 | 5.25 | 87.89 | 922.85 |
|  | 2 | 1.4 | 87.89 | 246.09 |
| Brida 600 PN16 | 6 |  | 117.13 | 702.78 |
| Ventosa caña 200 | 2 | 0.2 | 13.91 | 5.56 |
| Brida 200 | 2 |  | 5.21 | 10.42 |
| Arqueta salida |  |  |  |  |
| D=1200 | 1 | 1.2 | 358.68 | 430.42 |
|  | 1 | 0.6 | 358.68 | 215.21 |
| Brida 1200 PN16 | 4 |  | 461.88 | 1847.52 |
| Brida ciega 1200 PN16 (provisional) | 1 |  | 1012.98 | 1012.98 |
| D=600 | 1 | 0.4 | 87.89 | 35.16 |
| Brida 600 PN16 | 1 |  | 117.13 | 117.13 |
| Brida ciega 600 PN16 | 1 |  | 234.8 | 234.80 |
| Ventosa caña 200 | 2 | 0.2 | 13.91 | 5.56 |
| Aduccion 200 | 1 | 6.5 | 13.91 | 90.42 |
| Brida 200 | 6 |  | 5.21 | 31.26 |
| Desagüe 250 | 1 | 8.25 | 36.1 | 297.83 |
| Brida 250 | 3 |  | 18.14 | 54.42 |
| Arqueta caudalímetro |  |  |  |  |
| Cono 1200-800 | 2 | 2 | 247.8 | 991.20 |
| Brida 800 | 1 |  | 187.25 | 187.25 |
| Arqueta Corte filtro y alivio |  |  |  |  |
| D=1200 | 1 | 2.8 | 358.68 | 1004.30 |
|  | 1 | 1 | 358.68 | 358.68 |
| Brida 1200 PN16 | 4 |  | 461.88 | 1847.52 |
| D=100mm | 1 | 15 | 13.91 | 208.65 |
| Brida 100 | 9 |  | 5.21 | 46.89 |
| Ventosa caña 200 | 2 | 0.2 | 13.91 | 5.56 |
| Brida 200 | 2 |  | 5.21 | 10.42 |
| Alivio D=400 | 1 | 3.3 | 58.3 | 192.39 |
| Brida 400 | 5 |  | 41.31 | 206.55 |
| Arqueta desagües |  |  |  |  |
| D=400 | 1 | 4.6 | 58.3 | 268.18 |
| Brida 400 | 1 |  | 41.31 | 41.31 |
| Tramo conexión filtro-cámara |  |  |  |  |
| Total |  |  |  | 14305.28 |

**XA03008-01** kg CALDERERÍA CHAPA ACERO GALVANIZADA
12787.06 kg × 4.86 (5.15 con costes indirectos) = 65853.36

| Medición | Uds. | Largo | Ancho | Parcial |
|---|---|---|---|---|
| Arqueta entrada |  |  |  |  |
| D = 600 mm | 2 | 0.8 | 87.89 | 140.62 |
|  | 2 | 1.5 | 87.89 | 263.67 |
| Bridas | 6 |  | 117.13 | 702.78 |
| Golas | 2 |  | 285.71 | 571.42 |
| Arqueta salida |  |  |  |  |
| D=1200 | 1 | 1.6 | 358.68 | 573.89 |
|  | 1 | 1 | 358.68 | 358.68 |
| Brida 1200 PN16 | 4 |  | 461.88 | 1847.52 |
| Golas | 2 |  | 315.29 | 630.58 |
| Arqueta caudalímetro |  |  |  |  |
| D = 800 mm | 2 | 1 | 136.9 | 273.80 |
| Brida 800 | 4 |  | 187.25 | 749.00 |
| Golas | 2 |  | 295.57 | 591.14 |
| Arqueta corte, filtro y alivio |  |  |  |  |
| D=1200 | 1 | 3.2 | 358.68 | 1147.78 |
| D=1200 | 1 | 2.5 | 358.68 | 896.70 |
| Brida 1200 PN16 | 4 |  | 461.88 | 1847.52 |
| Golas | 6 |  | 315.29 | 1891.74 |
| D=100mm | 1 |  | 13.91 | 13.91 |
| Brida 100 | 2 |  | 5.21 | 10.42 |
| Golas | 1 |  | 5.21 | 5.21 |
| Alivio D=400 | 1 | 1 | 58.3 | 58.30 |
| Brida 400 | 2 |  | 41.31 | 82.62 |
| Golas | 1 |  | 129.76 | 129.76 |
| Total |  |  |  | 12787.06 |

#### 020502 OBRA CIVIL CÁMARA ROTURA (25/01/2002)
Importe: 210417.84

**UI04007** m² DESBROCE Y LIMPIEZA
803.19 m² × 0.35 (0.37 con costes indirectos) = 297.18

| Medición | Uds. | Largo | Parcial |
|---|---|---|---|
| Según mediciones Auxiliares | 1 | 803.19 | 803.19 |
| Total |  |  | 803.19 |

**UI02007** m³ EXCAVACIÓN EN DESMONTE
162.68 m³ × 2.97 (3.15 con costes indirectos) = 512.44

| Medición | Uds. | Largo | Parcial |
|---|---|---|---|
| Según mediciones auxiliares | 1 | 162.68 | 162.68 |
| Total |  |  | 162.68 |

**UI4019_20** m³ TERRAPLEN PROC EXCAV 98% PM
1223.93 m³ × 1.91 (2.02 con costes indirectos) = 2472.34

| Medición | Uds. | Largo | Parcial |
|---|---|---|---|
| Según mediciones Auxiliares | 1 | 1223.93 | 1223.93 |
| Total |  |  | 1223.93 |

**UE02274** m³ SUELO SELECCIONADO PROCEDENTE DE PRESTAMO, YACIMIENTO GRANULAR O
70.29 m³ × 6.98 (7.4 con costes indirectos) = 520.15

| Medición | Uds. | Largo | Ancho | Parcial |
|---|---|---|---|---|
| Según mediciones Auxiliares | 1 | 184.69 |  | 184.69 |
|  | -1 | 372.56 | 0.3 | -111.77 |
|  | -1 | 8.75 | 0.3 | -2.63 |
| Total |  |  |  | 70.29 |

**UI06010_1** m³ ZAHORRA ARTIFICIAL ZA 0/20
175.2 m³ × 12.97 (13.75 con costes indirectos) = 2409.00

| Medición | Uds. | Largo | Parcial |
|---|---|---|---|
| Según mediciones Auxiliares | 1 | 175.2 | 175.20 |
| Total |  |  | 175.2 |

**U2410-02** m³ EXTENDIDO TIERRA VEGETAL DE LA PROPIA OBRA
161.13 m³ × 0.74 (0.78 con costes indirectos) = 125.68

| Medición | Uds. | Largo | Parcial |
|---|---|---|---|
| Según mediciones auxiliares | 1 | 161.13 | 161.13 |
| Total |  |  | 161.13 |

**UI02003-01** m³ EXCAVACIÓN EN EMPLAZAMIENTO
997.19 m³ × 13.12 (13.91 con costes indirectos) = 13870.91

| Medición | Uds. | Largo | Ancho | Alto | Parcial |
|---|---|---|---|---|---|
| Solera | 1 | 24.8 | 25 | 1.5 | 930.00 |
| Tub. salida | 1 | 2.5 | 2.5 | 2.7 | 16.88 |
| Arqueta desagüe | 1 | 4.3 | 4.5 | 2.6 | 50.31 |
| Total |  |  |  |  | 997.19 |

**XI04019-01** m³ RELLENO MECÁNICO LOCALIZADO, 98% PM
505.76 m³ × 8.35 (8.85 con costes indirectos) = 4475.98

| Medición | Uds. | Largo | Ancho | Alto | Parcial |
|---|---|---|---|---|---|
| Solera | 1 | 24.8 | 25 | 1.5 | 930.00 |
| Tub. salida | 1 | 2.5 | 2.5 | 2.7 | 16.88 |
| Arqueta desagüe | 1 | 4.3 | 4.5 | 2.6 | 50.31 |
| Solera | -1 | 21 | 16 | 1.4 | -470.40 |
| Tub. salida | -1 | 1.5 | 1.5 | 2.7 | -6.08 |
| Arqueta desagüe | -1 | 2.3 | 2.5 | 2.6 | -14.95 |
| Total |  |  |  |  | 505.76 |

**I06030** m³ CONSTRUCCIÓN DE CAPA GRANULAR GRAVA RCD 40/70
82.32 m³ × 26.59 (28.19 con costes indirectos) = 2320.60

| Medición | Uds. | Largo | Ancho | Alto | Parcial |
|---|---|---|---|---|---|
| Cámara | 1 | 22.8 | 17.8 | 0.2 | 81.17 |
| Arqueta desagüe | 1 | 2.3 | 2.5 | 0.2 | 1.15 |
| Total |  |  |  |  | 82.32 |

**B04045** m² BARRERA HUMEDAD POR CAPILARIDAD EN SOLERA
405.84 m² × 9.03 (9.57 con costes indirectos) = 3883.89

| Medición | Uds. | Largo | Ancho | Parcial |
|---|---|---|---|---|
| Cámara | 1 | 22.8 | 17.8 | 405.84 |
| Total |  |  |  | 405.84 |

**I11009** m DREN-COLECTOR CON TUBERÍA DE PVC Ø 100, TERRENO FRANCO-LIGERO
79 m × 13.94 (14.78 con costes indirectos) = 1167.62

| Medición | Uds. | Largo | Parcial |
|---|---|---|---|
|  | 2 | 17 | 34.00 |
|  | 2 | 22.5 | 45.00 |
| Total |  |  | 79 |

**XI14004** m³ HORMIGÓN NO ESTRUCTURAL HNE-15/SPB/20 PLANTA
41.16 m³ × 67.02 (71.04 con costes indirectos) = 2924.01

| Medición | Uds. | Largo | Ancho | Alto | Parcial |
|---|---|---|---|---|---|
| Cámara | 1 | 22.8 | 17.8 | 0.1 | 40.58 |
| Arqueta desagüe | 1 | 2.3 | 2.5 | 0.1 | 0.58 |
| Total |  |  |  |  | 41.16 |

**UI14013_HA30** m³ HORMIGÓN PARA ARMAR HA-30/SPB/20-15/XC1-3, PLANTA
557.62 m³ × 92.77 (98.34 con costes indirectos) = 54836.35

| Medición | Uds. | Largo | Ancho | Alto | Parcial |
|---|---|---|---|---|---|
| Solera | 1 | 22.8 | 17.8 | 0.6 | 243.50 |
| Pendientes | 1 | 20 | 15 | 0.1 | 30.00 |
| Muros | 2 | 16 | 0.5 | 6.3 | 100.80 |
|  | 2 | 20 | 0.5 | 6.3 | 126.00 |
| Aliviadero | 1 | 5.5 | 1 |  | 5.50 |
|  | 2 | 1.25 | 1 |  | 2.50 |
| Pilares | 6 | 0.4 | 0.4 | 5.5 | 5.28 |
| Viga | 2 | 0.4 | 0.45 | 20.5 | 7.38 |
| Viga disipadora | 1 | 1.1 | 0.3 | 6 | 1.98 |
|  | 1 | 0.45 | 0.3 | 6 | 0.81 |
|  | 1 | 0.1 | 0.05 | 6 | 0.03 |
|  | 2 | 2.2 | 0.3 | 2.2 | 2.90 |
| Toma | 2 | 1.9 | 0.3 | 2.1 | 2.39 |
|  | 2 | 1.3 | 0.3 | 2.1 | 1.64 |
| Arqueta aliviadero | 1 | 2.5 | 2.5 | 0.4 | 2.50 |
|  | 2 | 2.5 | 0.4 | 6.8 | 13.60 |
|  | 2 | 1.7 | 0.4 | 6.8 | 9.25 |
|  | 1 | 2.5 | 2.5 | 0.25 | 1.56 |
| Total |  |  |  |  | 557.62 |

**XI15004** kg ACERO CORRUGADO, B-500S/SD, COLOCADO
37959.93 kg × 1.24 (1.31 con costes indirectos) = 49727.51

| Medición | Uds. | Largo | Parcial |
|---|---|---|---|
| OBRA CIVIL CÁMARA DE ROTURA |  |  |  |
| Losa |  |  |  |
| Losa cimentación | 1 | 17920.87 | 17920.87 |
| Portico 15 | 1 | 213.04 | 213.04 |
| Portico 16-17 | 1 | 65.13 | 65.13 |
| Portico 18 | 1 | 235.53 | 235.53 |
| Portico 2-10 | 1 | 392.94 | 392.94 |
| Portico 3 | 1 | 38.94 | 38.94 |
| Portico 4 | 1 | 36.48 | 36.48 |
| Portico 7-8 | 1 | 52.64 | 52.64 |
| Muro |  |  |  |
| Muros 1 | 1 | 14511.81 | 14511.81 |
| Muros 4 | 1 | 645.26 | 645.26 |
| Muros 5 | 1 | 689.36 | 689.36 |
| Pilar |  |  |  |
| P1-2-3-4-5-6 | 1 | 1205.68 | 1205.68 |
| Vertedero |  |  |  |
| Labio | 1 | 184.63 | 184.63 |
| Mensula | 1 | 119.48 | 119.48 |
| Viga amortiguación |  |  |  |
| Viga dentada amortiguación | 1 | 621.72 | 621.72 |
| Viga forjado |  |  |  |
| Portico 1-2 | 1 | 1026.42 | 1026.42 |
| Total |  |  | 37959.93 |

**XI16002** m² ENCOFRADO Y DESENCOFRADO MADERA ZAPATAS, VIGAS RIOSTRAS Y ENCEPA
57.12 m² × 17.1 (18.13 con costes indirectos) = 1035.59

| Medición | Uds. | Largo | Alto | Parcial |
|---|---|---|---|---|
| Solera | 2 | 22.8 | 0.6 | 27.36 |
|  | 2 | 17.8 | 0.6 | 21.36 |
|  | 4 | 1.9 | 0.6 | 4.56 |
| Arqueta aliviadero | 2 | 2.5 | 0.4 | 2.00 |
|  | 2 | 2.3 | 0.4 | 1.84 |
| Total |  |  |  | 57.12 |

**XI16006** m² ENCOFRADO Y DESENCOFRADO MUROS, H <= 1,5 M, VISTOS
2.4 m² × 21.88 (23.19 con costes indirectos) = 55.66

| Medición | Uds. | Largo | Alto | Parcial |
|---|---|---|---|---|
| Tapa arqueta desagüe | 2 | 2.5 | 0.25 | 1.25 |
|  | 2 | 2.3 | 0.25 | 1.15 |
| Total |  |  |  | 2.4 |

**XI16007** m² ENCOFRADO Y DESENCOFRADO MUROS, 1,5 < H <= 3 M, VISTOS
26.88 m² × 30.1 (31.91 con costes indirectos) = 857.74

| Medición | Uds. | Largo | Alto | Parcial |
|---|---|---|---|---|
| Arqueta toma | 4 | 1.9 | 2.1 | 15.96 |
|  | 4 | 1.3 | 2.1 | 10.92 |
| Total |  |  |  | 26.88 |

**XI16008** m² ENCOFRADO Y DESENCOFRADO MUROS, H > 3 M, VISTOS
1037.39 m² × 39.18 (41.53 con costes indirectos) = 43082.81

| Medición | Uds. | Largo | Alto | Parcial |
|---|---|---|---|---|
| Muros | 2 | 16 | 6.3 | 201.60 |
|  | 2 | 15 | 6.3 | 189.00 |
|  | 2 | 20 | 6.3 | 252.00 |
|  | 2 | 21 | 6.3 | 264.60 |
| Aliviadero | 1 | 5.5 | 1.35 | 7.43 |
|  | 1 | 5.5 | 1.6 | 8.80 |
|  | 1 | 5.5 | 1.3 | 7.15 |
|  | 1 | 1.7 | 0.5 | 0.85 |
|  | 4 | 1.3 | 0.5 | 2.60 |
| Arqueta desagüe | 2 | 2.3 | 6.8 | 31.28 |
|  | 2 | 2.5 | 6.8 | 34.00 |
|  | 2 | 1.3 | 6.8 | 17.68 |
|  | 2 | 1.5 | 6.8 | 20.40 |
| Total |  |  |  | 1037.39 |

**XI16010** m² ENCOFRADO Y DESENCOFRADO PILARES RECTANGULARES, H > 3 M
52.8 m² × 23.61 (25.03 con costes indirectos) = 1321.58

| Medición | Uds. | Ancho | Alto | Parcial |
|---|---|---|---|---|
| Cámara | 6 | 1.6 | 5.5 | 52.80 |
| Total |  |  |  | 52.8 |

**XI16018** m² ENCOFRADO Y DESENCOFRADO EN VIGAS RECTANGULARES, VISTAS
53.3 m² × 37.88 (40.15 con costes indirectos) = 2140.00

| Medición | Uds. | Largo | Alto | Parcial |
|---|---|---|---|---|
| Cámara | 4 | 20.5 | 0.45 | 36.90 |
|  | 2 | 20.5 | 0.4 | 16.40 |
| Total |  |  |  | 53.3 |

**XI16021** m² ENCOFRADO Y DESENCOFRADO LOSAS PLANAS, VISTAS
5.75 m² × 42.03 (44.55 con costes indirectos) = 256.16

| Medición | Uds. | Largo | Ancho | Parcial |
|---|---|---|---|---|
| Arqueta desagüe | 1 | 2.5 | 2.3 | 5.75 |
| Total |  |  |  | 5.75 |

**XB01017** m² PLACA ALVEOLAR L< 6M. Q=600 KG/M²
317.75 m² × 49.57 (52.54 con costes indirectos) = 16694.59

| Medición | Uds. | Largo | Ancho | Parcial |
|---|---|---|---|---|
| Cámara | 1 | 20.5 | 15.5 | 317.75 |
| Total |  |  |  | 317.75 |

**XOC0002** ud TAPA HORMIGÓN ARMADO DN 700 MM
3 ud × 31.84 (33.75 con costes indirectos) = 101.25

| Medición | Uds. | Parcial |
|---|---|---|
| Cámara | 2 | 2.00 |
| Arq. desagüe | 1 | 1.00 |
| Total |  | 3 |

**XOC0004** ud PATE ACERO LISO FORRADO POLIPROPILENO
78 ud × 9.01 (9.55 con costes indirectos) = 744.90

| Medición | Uds. | Largo | Parcial |
|---|---|---|---|
| Cámara | 2 | 20 | 40.00 |
|  | 1 | 14 | 14.00 |
| Desagüe | 1 | 24 | 24.00 |
| Total |  |  | 78 |

**XOC0005** m PROTECCIÓN ANTICAIDAS EN ESCALERA
14 m × 25.35 (26.87 con costes indirectos) = 376.18

| Medición | Uds. | Largo | Parcial |
|---|---|---|---|
|  | 4 | 3.5 | 14.00 |
| Total |  |  | 14 |

**XOC0006** m² EMPARRILLADO METALICO ELECTROFUNDIDO 30 X 2MM. CUADR. 34 X 38MM
3.61 m² × 39.51 (41.88 con costes indirectos) = 151.19

| Medición | Uds. | Largo | Ancho | Parcial |
|---|---|---|---|---|
| Toma | 1 | 1.9 | 1.9 | 3.61 |
| Total |  |  |  | 3.61 |

**B07011** m BANDA DE PVC O EPDM DE 32 CM, SELLADO DE JUNTAS DE HORMIGONADO
80 m × 9.98 (10.58 con costes indirectos) = 846.40

| Medición | Uds. | Largo | Parcial |
|---|---|---|---|
| Cámara | 2 | 21 | 42.00 |
|  | 2 | 16 | 32.00 |
| Toma | 4 | 1.5 | 6.00 |
| Total |  |  | 80 |

**B07012** m CORDÓN MASILLA DE BENTONITA ENTRE FONDO Y ALZADO, COLOCADO
80 m × 6.73 (7.13 con costes indirectos) = 570.40

| Medición | Uds. | Largo | Parcial |
|---|---|---|---|
| Cámara | 2 | 21 | 42.00 |
|  | 2 | 16 | 32.00 |
| Toma | 4 | 1.5 | 6.00 |
| Total |  |  | 80 |

**XB08008** ud ARQUETA LADRILLO REGISTRO 40X40X80 CM
1 ud × 165.48 (175.41 con costes indirectos) = 175.41

| Medición | Uds. | Parcial |
|---|---|---|
| Recogida desagües | 1 | 1.00 |
| Total |  | 1 |

**A07001** m TUBERÍA CORR.DOBL.PARED SANEAM. PVC Ø 200 MM, RIG.4 KN/M², COLOC
20 m × 10.99 (11.65 con costes indirectos) = 233.00

**A19004** m TUBERÍA DE HORMIGÓN, Ø 0,80 M MACHIHEMBRADO, COLOCADA (01/09/2011)
28 m × 70.11 (74.32 con costes indirectos) = 2080.96
Tubería de hormigón machihembrado de 0,80 m de diámetro interior, incluyendo materiales a pie de obra, prueba, montaje y colocación. No incluye las piezas especiales, excavación en zanja, ni el extendido y relleno de la tierra procedente de la excavación, ni la cama, ni otras operaciones auxiliares que, de acuerdo con las necesidades técnicas del proyecto, haya que realizar, y que se valorarán independientemente con su mano de obra correspondiente.

| Código | Ud | Descripción | Rendimiento | Precio | Importe |
|---|---|---|---|---|---|
| O01035 | h | CUADRILLA DE COLOCACIÓN DE TUBERÍAS | 0.5 | 64.56 | 32.28 |
| P09009 | m | Tubo hormigón machihembrado ø 0,80 m (p.o.) (material) | 1 | 26.41 | 26.41 |
| M01062 | h | RETROEXCAVADORA RUEDAS HIDRÁULICA 71/100 CV (maquinaria) | 0.1721 | 48.8 | 8.40 |
| P22027 | m | PRUEBA ESTANQUEIDAD TUBERÍA BAJA PRESIÓN/SANEAMIENTO 800<=Ø<1000 (material; 01/09/2011) | 1 | 3.02 | 3.02 |
|  |  | Total |  |  | 70.11 |

Relación comercial: 000, 70.11, 001, 002, 003, 004, 005, Z0000, Z0100, Z0300, Z0500, Z0600, Z0700, Z1200, Z1900

| Medición | Uds. | Parcial |
|---|---|---|
| Cauce | 28 | 28.00 |
| Total |  | 28 |

**UI14009** m³ HORMIGÓN EN MASA HM-20/B/20/X0
2 m³ × 70.92 (75.18 con costes indirectos) = 150.36

| Medición | Uds. | Parcial |
|---|---|---|
| Cauce | 2 | 2.00 |
| Total |  | 2 |

#### 020503 ARQUETA DE ENTRADA (25/01/2002)
Importe: 14481.22

**UI02003-01** m³ EXCAVACIÓN EN EMPLAZAMIENTO
193.28 m³ × 13.12 (13.91 con costes indirectos) = 2688.52

| Medición | Uds. | Largo | Ancho | Alto | Parcial |
|---|---|---|---|---|---|
| Tub. entrada | 1 | 10 | 2.8 | 2.9 | 81.20 |
|  | 2 | 7 | 2.3 | 2.3 | 74.06 |
| Arqueta entrada | 1 | 8.8 | 5.4 | 0.8 | 38.02 |
| Total |  |  |  |  | 193.28 |

**XI04019-01** m³ RELLENO MECÁNICO LOCALIZADO, 98% PM
75.28 m³ × 8.35 (8.85 con costes indirectos) = 666.23

| Medición | Uds. | Largo | Ancho | Alto | Parcial |
|---|---|---|---|---|---|
| Tub. entrada | 1 | 10 | 2.8 | 2.9 | 81.20 |
|  | 2 | 7 | 2.3 | 2.3 | 74.06 |
|  | -1 | 10 | 1.8 | 2.9 | -52.20 |
|  | -2 | 7 | 1.3 | 2.3 | -41.86 |
| Arqueta entrada | 1 | 8.8 | 5.4 | 0.8 | 38.02 |
|  | -1 | 6.8 | 4.4 | 0.8 | -23.94 |
| Total |  |  |  |  | 75.28 |

**B04045** m² BARRERA HUMEDAD POR CAPILARIDAD EN SOLERA
38.48 m² × 9.03 (9.57 con costes indirectos) = 368.25

| Medición | Uds. | Largo | Ancho | Parcial |
|---|---|---|---|---|
| Arqueta entrada | 1 | 5.2 | 7.4 | 38.48 |
| Total |  |  |  | 38.48 |

**XI14004** m³ HORMIGÓN NO ESTRUCTURAL HNE-15/SPB/20 PLANTA
2.99 m³ × 67.02 (71.04 con costes indirectos) = 212.41

| Medición | Uds. | Largo | Ancho | Alto | Parcial |
|---|---|---|---|---|---|
| Arqueta entrada | 1 | 4.4 | 6.8 | 0.1 | 2.99 |
| Total |  |  |  |  | 2.99 |

**UI14013_HA30** m³ HORMIGÓN PARA ARMAR HA-30/SPB/20-15/XC1-3, PLANTA
16.45 m³ × 92.77 (98.34 con costes indirectos) = 1617.69

| Medición | Uds. | Largo | Ancho | Alto | Parcial |
|---|---|---|---|---|---|
| Arqueta entrada | 1 | 4.4 | 6.8 | 0.4 | 11.97 |
|  | 4 | 0.4 | 0.4 | 2.95 | 1.89 |
|  | 2 | 0.4 | 0.4 | 6.8 | 2.18 |
| Apoyo | 2 | 0.6 | 0.2 | 0.75 | 0.18 |
| Rampa | 1 | 1.5 | 1 | 0.15 | 0.23 |
| Total |  |  |  |  | 16.45 |

**XI15004** kg ACERO CORRUGADO, B-500S/SD, COLOCADO
1216.22 kg × 1.24 (1.31 con costes indirectos) = 1593.25

| Medición | Uds. | Largo | Parcial |
|---|---|---|---|
| ARQUETA DE ENTRADA |  |  |  |
| Losa |  |  |  |
| Losa cimentación | 1 | 759.55 | 759.55 |
| Portico 11-14 | 1 | 86.92 | 86.92 |
| Portico 1-5 | 1 | 56.07 | 56.07 |
| Muro bloques |  |  |  |
| M12 | 1 | 51.9 | 51.90 |
| M14 | 1 | 45.35 | 45.35 |
| M7 | 1 | 86.28 | 86.28 |
| M8 | 1 | 130.15 | 130.15 |
| Total |  |  | 1216.22 |

**XI16002** m² ENCOFRADO Y DESENCOFRADO MADERA ZAPATAS, VIGAS RIOSTRAS Y ENCEPA
85.2 m² × 17.1 (18.13 con costes indirectos) = 1544.68

| Medición | Uds. | Largo | Alto | Parcial |
|---|---|---|---|---|
| Arqueta entrada | 1 | 4.4 | 0.4 | 1.76 |
|  | 2 | 6.8 | 0.4 | 5.44 |
| Tub. entrada | 2 | 10 | 1.8 | 36.00 |
|  | 4 | 7 | 1.5 | 42.00 |
| Total |  |  |  | 85.2 |

**XI16006** m² ENCOFRADO Y DESENCOFRADO MUROS, H <= 1,5 M, VISTOS
1.65 m² × 21.88 (23.19 con costes indirectos) = 38.26

| Medición | Uds. | Largo | Alto | Parcial |
|---|---|---|---|---|
| Apoyos | 2 | 0.6 | 0.75 | 0.90 |
|  | 2 | 0.2 | 0.75 | 0.30 |
| Rampa | 2 | 1.5 | 0.15 | 0.45 |
| Total |  |  |  | 1.65 |

**XI16010** m² ENCOFRADO Y DESENCOFRADO PILARES RECTANGULARES, H > 3 M
18.88 m² × 23.61 (25.03 con costes indirectos) = 472.57

| Medición | Uds. | Ancho | Alto | Parcial |
|---|---|---|---|---|
| Arqueta entrada | 16 | 0.4 | 2.95 | 18.88 |
| Total |  |  |  | 18.88 |

**XI16018** m² ENCOFRADO Y DESENCOFRADO EN VIGAS RECTANGULARES, VISTAS
16.32 m² × 37.88 (40.15 con costes indirectos) = 655.25

| Medición | Uds. | Largo | Alto | Parcial |
|---|---|---|---|---|
| Arqueta entrada | 6 | 6.8 | 0.4 | 16.32 |
| Total |  |  |  | 16.32 |

**B02004** m² FÁBRICA BLOQUE HORMIGÓN 30X20X40 CM, RELLENO HORMIGÓN, VISTO
56.64 m² × 45.61 (48.35 con costes indirectos) = 2738.54

| Medición | Uds. | Largo | Alto | Parcial |
|---|---|---|---|---|
| Arqueta entrada | 2 | 6 | 2.95 | 35.40 |
|  | 2 | 3.6 | 2.95 | 21.24 |
| Total |  |  |  | 56.64 |

**XB01017** m² PLACA ALVEOLAR L< 6M. Q=600 KG/M²
29.92 m² × 49.57 (52.54 con costes indirectos) = 1572.00

| Medición | Uds. | Largo | Ancho | Parcial |
|---|---|---|---|---|
| Arqueta entrada | 1 | 6.8 | 4.4 | 29.92 |
| Total |  |  |  | 29.92 |

**XED0001** m² PUERTA MET. HOJAS ABATIBLES
2.5 m² × 103.06 (109.24 con costes indirectos) = 273.10

**XED0002** m² CELOSIA FIJA DE LAMAS
0.4 m² × 95.44 (101.17 con costes indirectos) = 40.47

| Medición | Uds. | Largo | Alto | Parcial |
|---|---|---|---|---|
|  | 2 | 1 | 0.2 | 0.40 |
| Total |  |  |  | 0.4 |

#### 020504 ARQUETA DE SALIDA (25/01/2002)
Importe: 19387.92

**UI02003-01** m³ EXCAVACIÓN EN EMPLAZAMIENTO
218.3 m³ × 13.12 (13.91 con costes indirectos) = 3036.55

| Medición | Uds. | Largo | Parcial |
|---|---|---|---|
| Med. auxiliar | 1 | 218.3 | 218.30 |
| Total |  |  | 218.3 |

**XI04019-01** m³ RELLENO MECÁNICO LOCALIZADO, 98% PM
145.73 m³ × 8.35 (8.85 con costes indirectos) = 1289.71

| Medición | Uds. | Largo | Parcial |
|---|---|---|---|
| Según med. auxiliar | 1 | 145.73 | 145.73 |
| Total |  |  | 145.73 |

**I06030** m³ CONSTRUCCIÓN DE CAPA GRANULAR GRAVA RCD 40/70
4.03 m³ × 26.59 (28.19 con costes indirectos) = 113.61

| Medición | Uds. | Largo | Ancho | Alto | Parcial |
|---|---|---|---|---|---|
| Arqueta salida | 1 | 4.8 | 4.2 | 0.2 | 4.03 |
| Total |  |  |  |  | 4.03 |

**B04045** m² BARRERA HUMEDAD POR CAPILARIDAD EN SOLERA
28 m² × 9.03 (9.57 con costes indirectos) = 267.96

| Medición | Uds. | Largo | Ancho | Parcial |
|---|---|---|---|---|
| Arqueta salida | 1 | 5.6 | 5 | 28.00 |
| Total |  |  |  | 28 |

**XI14004** m³ HORMIGÓN NO ESTRUCTURAL HNE-15/SPB/20 PLANTA
2.02 m³ × 67.02 (71.04 con costes indirectos) = 143.50

| Medición | Uds. | Largo | Ancho | Alto | Parcial |
|---|---|---|---|---|---|
| Arqueta salida | 1 | 4.8 | 4.2 | 0.1 | 2.02 |
| Total |  |  |  |  | 2.02 |

**UI14013_HA30** m³ HORMIGÓN PARA ARMAR HA-30/SPB/20-15/XC1-3, PLANTA
37.11 m³ × 92.77 (98.34 con costes indirectos) = 3649.40

| Medición | Uds. | Largo | Ancho | Alto | Parcial |
|---|---|---|---|---|---|
| Según med. auxiliar | 1 | 36.93 |  |  | 36.93 |
| Apoyo | 1 | 1.2 | 0.2 | 0.75 | 0.18 |
| Total |  |  |  |  | 37.11 |

**XI15004** kg ACERO CORRUGADO, B-500S/SD, COLOCADO
2558.49 kg × 1.24 (1.31 con costes indirectos) = 3351.62

| Medición | Uds. | Largo | Parcial |
|---|---|---|---|
| ARQUETA DE SALIDA |  |  |  |
| Losa |  |  |  |
| Losa cimentación | 1 | 524.62 | 524.62 |
| Muro |  |  |  |
| Muros 3 | 1 | 2033.87 | 2033.87 |
| Total |  |  | 2558.49 |

**XI16002** m² ENCOFRADO Y DESENCOFRADO MADERA ZAPATAS, VIGAS RIOSTRAS Y ENCEPA
7.38 m² × 17.1 (18.13 con costes indirectos) = 133.80

| Medición | Uds. | Largo | Parcial |
|---|---|---|---|
| Según med. auxiliar | 1 | 7.38 | 7.38 |
| Total |  |  | 7.38 |

**XI16006** m² ENCOFRADO Y DESENCOFRADO MUROS, H <= 1,5 M, VISTOS
11.5 m² × 21.88 (23.19 con costes indirectos) = 266.69

| Medición | Uds. | Largo | Alto | Parcial |
|---|---|---|---|---|
| Según med. auxiliar | 1 | 9.4 |  | 9.40 |
| Apoyos | 2 | 1.2 | 0.75 | 1.80 |
|  | 2 | 0.2 | 0.75 | 0.30 |
| Total |  |  |  | 11.5 |

**XI16008** m² ENCOFRADO Y DESENCOFRADO MUROS, H > 3 M, VISTOS
121 m² × 39.18 (41.53 con costes indirectos) = 5025.13

| Medición | Uds. | Largo | Parcial |
|---|---|---|---|
| Medición auxiliar | 1 | 121 | 121.00 |
| Total |  |  | 121 |

**XI16021** m² ENCOFRADO Y DESENCOFRADO LOSAS PLANAS, VISTAS
20.16 m² × 42.03 (44.55 con costes indirectos) = 898.13

| Medición | Uds. | Largo | Ancho | Parcial |
|---|---|---|---|---|
| Arqueta salida | 1 | 4.2 | 4.8 | 20.16 |
| Total |  |  |  | 20.16 |

**XOC0002** ud TAPA HORMIGÓN ARMADO DN 700 MM
1 ud × 31.84 (33.75 con costes indirectos) = 33.75

| Medición | Uds. | Parcial |
|---|---|---|
| Arqueta salida | 1 | 1.00 |
| Total |  | 1 |

**XOC0003** m² IMPERMEABILIZACIÓN BITUMINOSA DE PARAMENTOS
56.7 m² × 8.29 (8.79 con costes indirectos) = 498.39

| Medición | Uds. | Largo | Parcial |
|---|---|---|---|
| Según med. auxiliar | 1 | 56.7 | 56.70 |
| Total |  |  | 56.7 |

**XOC0004** ud PATE ACERO LISO FORRADO POLIPROPILENO
13 ud × 9.01 (9.55 con costes indirectos) = 124.15

| Medición | Uds. | Largo | Parcial |
|---|---|---|---|
| Arqueta salida | 1 | 13 | 13.00 |
| Total |  |  | 13 |

**XOC0006** m² EMPARRILLADO METALICO ELECTROFUNDIDO 30 X 2MM. CUADR. 34 X 38MM
8.16 m² × 39.51 (41.88 con costes indirectos) = 341.74

| Medición | Uds. | Largo | Ancho | Parcial |
|---|---|---|---|---|
| Arqueta salida | 2 | 0.85 | 3.4 | 5.78 |
|  | 1 | 0.7 | 3.4 | 2.38 |
| Total |  |  |  | 8.16 |

**B07012** m CORDÓN MASILLA DE BENTONITA ENTRE FONDO Y ALZADO, COLOCADO
25.54 m × 6.73 (7.13 con costes indirectos) = 182.10

| Medición | Uds. | Largo | Parcial |
|---|---|---|---|
| Según med. auxiliar | 1 | 25.54 | 25.54 |
| Total |  |  | 25.54 |

**XED0002** m² CELOSIA FIJA DE LAMAS
0.24 m² × 95.44 (101.17 con costes indirectos) = 24.28

| Medición | Uds. | Largo | Ancho | Parcial |
|---|---|---|---|---|
|  | 2 | 0.6 | 0.2 | 0.24 |
| Total |  |  |  | 0.24 |

**A08006** m TUBERÍA PE100, Ø 50 MM, 1,0 MPA, COLOCADA
0.5 m × 1.52 (1.61 con costes indirectos) = 0.81

| Medición | Uds. | Largo | Parcial |
|---|---|---|---|
| Pasatubos | 1 | 0.5 | 0.50 |
| Total |  |  | 0.5 |

**A07005** m TUBERÍA CORR.DOBL.PARED SANEAM. PVC Ø 200 MM, RIG.8 KN/M², COLOC
0.5 m × 12.45 (13.2 con costes indirectos) = 6.60

| Medición | Uds. | Largo | Parcial |
|---|---|---|---|
| Pasatubos | 1 | 0.5 | 0.50 |
| Total |  |  | 0.5 |

#### 020505 ARQUETA CORTE FILTRO Y ALIVIO (25/01/2002)
Importe: 32700.57

**UI04007** m² DESBROCE Y LIMPIEZA
58 m² × 0.35 (0.37 con costes indirectos) = 21.46

| Medición | Uds. | Largo | Ancho | Parcial |
|---|---|---|---|---|
|  | 1 | 10 | 5.8 | 58.00 |
| Total |  |  |  | 58 |

**UI02003-01** m³ EXCAVACIÓN EN EMPLAZAMIENTO
356.54 m³ × 13.12 (13.91 con costes indirectos) = 4959.47

| Medición | Uds. | Largo | Parcial |
|---|---|---|---|
| Según med. auxiliar | 1 | 356.54 | 356.54 |
| Total |  |  | 356.54 |

**XI04019-01** m³ RELLENO MECÁNICO LOCALIZADO, 98% PM
201.02 m³ × 8.35 (8.85 con costes indirectos) = 1779.03

| Medición | Uds. | Largo | Parcial |
|---|---|---|---|
| Según med. auxiliar | 1 | 201.02 | 201.02 |
| Total |  |  | 201.02 |

**B04045** m² BARRERA HUMEDAD POR CAPILARIDAD EN SOLERA
54.88 m² × 9.03 (9.57 con costes indirectos) = 525.20

| Medición | Uds. | Largo | Ancho | Parcial |
|---|---|---|---|---|
|  | 1 | 9.8 | 5.6 | 54.88 |
| Total |  |  |  | 54.88 |

**XI14004** m³ HORMIGÓN NO ESTRUCTURAL HNE-15/SPB/20 PLANTA
4.32 m³ × 67.02 (71.04 con costes indirectos) = 306.89

| Medición | Uds. | Largo | Ancho | Alto | Parcial |
|---|---|---|---|---|---|
| Arqueta salida | 1 | 9 | 4.8 | 0.1 | 4.32 |
| Total |  |  |  |  | 4.32 |

**UI14009** m³ HORMIGÓN EN MASA HM-20/B/20/X0
23.49 m³ × 70.92 (75.18 con costes indirectos) = 1765.98

| Medición | Uds. | Largo | Ancho | Alto | Parcial |
|---|---|---|---|---|---|
| Anclajes | 2 | 3.2 | 1.5 | 2.8 | 26.88 |
| Tubería | -2 |  | 1.5 | 1.13 | -3.39 |
| Total |  |  |  |  | 23.49 |

**UI14013_HA25** m³ HORMIGÓN PARA ARMAR HA-25/SPB/20-15/XC1-3, PLANTA
63.71 m³ × 82.77 (87.74 con costes indirectos) = 5589.92

| Medición | Uds. | Largo | Ancho | Alto | Parcial |
|---|---|---|---|---|---|
| Según med. auxiliar | 1 | 62.92 |  |  | 62.92 |
| Apoyos | 2 | 1.2 | 0.2 | 0.7 | 0.34 |
|  | 1 | 1.5 | 1.5 | 0.2 | 0.45 |
| Total |  |  |  |  | 63.71 |

**XI15004** kg ACERO CORRUGADO, B-500S/SD, COLOCADO
3888 kg × 1.24 (1.31 con costes indirectos) = 5093.28

| Medición | Uds. | Largo | Parcial |
|---|---|---|---|
| Según med. auxiliar | 1 | 3888 | 3888.00 |
| Total |  |  | 3888 |

**XI16002** m² ENCOFRADO Y DESENCOFRADO MADERA ZAPATAS, VIGAS RIOSTRAS Y ENCEPA
45.94 m² × 17.1 (18.13 con costes indirectos) = 832.89

| Medición | Uds. | Largo | Ancho | Parcial |
|---|---|---|---|---|
| Según med. auxiliar | 1 | 11.22 |  | 11.22 |
| Anclajes | 4 | 1.5 | 2.8 | 16.80 |
|  | 2 | 3.2 | 2.8 | 17.92 |
| Total |  |  |  | 45.94 |

**XI16006** m² ENCOFRADO Y DESENCOFRADO MUROS, H <= 1,5 M, VISTOS
22.32 m² × 21.88 (23.19 con costes indirectos) = 517.60

| Medición | Uds. | Largo | Alto | Parcial |
|---|---|---|---|---|
| Según med. auxiliar | 1 | 17.2 |  | 17.20 |
| Apoyos | 4 | 1.2 | 0.7 | 3.36 |
|  | 4 | 0.2 | 0.7 | 0.56 |
|  | 4 | 1.5 | 0.2 | 1.20 |
| Total |  |  |  | 22.32 |

**XI16008** m² ENCOFRADO Y DESENCOFRADO MUROS, H > 3 M, VISTOS
175.48 m² × 39.18 (41.53 con costes indirectos) = 7287.68

| Medición | Uds. | Largo | Parcial |
|---|---|---|---|
| Según med. auxiliar | 1 | 175.48 | 175.48 |
| Total |  |  | 175.48 |

**XI16021** m² ENCOFRADO Y DESENCOFRADO LOSAS PLANAS, VISTAS
43.2 m² × 42.03 (44.55 con costes indirectos) = 1924.56

| Medición | Uds. | Largo | Ancho | Parcial |
|---|---|---|---|---|
| Arqueta salida | 1 | 9 | 4.8 | 43.20 |
| Total |  |  |  | 43.2 |

**XOC0002** ud TAPA HORMIGÓN ARMADO DN 700 MM
2 ud × 31.84 (33.75 con costes indirectos) = 67.50

**XOC0003** m² IMPERMEABILIZACIÓN BITUMINOSA DE PARAMENTOS
82.8 m² × 8.29 (8.79 con costes indirectos) = 727.81

| Medición | Uds. | Largo | Parcial |
|---|---|---|---|
| Según med. auxiliar | 1 | 82.8 | 82.80 |
| Total |  |  | 82.8 |

**XOC0004** ud PATE ACERO LISO FORRADO POLIPROPILENO
24 ud × 9.01 (9.55 con costes indirectos) = 229.20

| Medición | Uds. | Largo | Parcial |
|---|---|---|---|
|  | 2 | 12 | 24.00 |
| Total |  |  | 24 |

**XOC0006** m² EMPARRILLADO METALICO ELECTROFUNDIDO 30 X 2MM. CUADR. 34 X 38MM
18.86 m² × 39.51 (41.88 con costes indirectos) = 789.86

| Medición | Uds. | Parcial |
|---|---|---|
| Según med. auxiliar | 18.86 | 18.86 |
| Total |  | 18.86 |

**B07012** m CORDÓN MASILLA DE BENTONITA ENTRE FONDO Y ALZADO, COLOCADO
35.14 m × 6.73 (7.13 con costes indirectos) = 250.55

| Medición | Uds. | Largo | Parcial |
|---|---|---|---|
| Según med. auxiliar | 1 | 35.14 | 35.14 |
| Total |  |  | 35.14 |

**XED0002** m² CELOSIA FIJA DE LAMAS
0.24 m² × 95.44 (101.17 con costes indirectos) = 24.28

| Medición | Uds. | Largo | Ancho | Parcial |
|---|---|---|---|---|
|  | 2 | 0.6 | 0.2 | 0.24 |
| Total |  |  |  | 0.24 |

**A08006** m TUBERÍA PE100, Ø 50 MM, 1,0 MPA, COLOCADA
0.5 m × 1.52 (1.61 con costes indirectos) = 0.81

| Medición | Uds. | Largo | Parcial |
|---|---|---|---|
| Pasatubos | 1 | 0.5 | 0.50 |
| Total |  |  | 0.5 |

**A07005** m TUBERÍA CORR.DOBL.PARED SANEAM. PVC Ø 200 MM, RIG.8 KN/M², COLOC
0.5 m × 12.45 (13.2 con costes indirectos) = 6.60

| Medición | Uds. | Largo | Parcial |
|---|---|---|---|
| Pasatubos | 1 | 0.5 | 0.50 |
| Total |  |  | 0.5 |

#### 020506 ARQUETA CAUDALÍMETRO (25/01/2002)
Importe: 11642.65

**UI04007** m² DESBROCE Y LIMPIEZA
17.28 m² × 0.35 (0.37 con costes indirectos) = 6.39

| Medición | Uds. | Largo | Ancho | Parcial |
|---|---|---|---|---|
|  | 1 | 3.6 | 4.8 | 17.28 |
| Total |  |  |  | 17.28 |

**UI02003-01** m³ EXCAVACIÓN EN EMPLAZAMIENTO
111.95 m³ × 13.12 (13.91 con costes indirectos) = 1557.22

| Medición | Uds. | Largo | Parcial |
|---|---|---|---|
| Med. auxiliar | 1 | 111.95 | 111.95 |
| Total |  |  | 111.95 |

**XI04019-01** m³ RELLENO MECÁNICO LOCALIZADO, 98% PM
83.29 m³ × 8.35 (8.85 con costes indirectos) = 737.12

| Medición | Uds. | Largo | Parcial |
|---|---|---|---|
| Según med. auxiliar | 1 | 83.29 | 83.29 |
| Total |  |  | 83.29 |

**B04045** m² BARRERA HUMEDAD POR CAPILARIDAD EN SOLERA
15.64 m² × 9.03 (9.57 con costes indirectos) = 149.67

| Medición | Uds. | Largo | Ancho | Parcial |
|---|---|---|---|---|
| Arqueta salida | 1 | 3.4 | 4.6 | 15.64 |
| Total |  |  |  | 15.64 |

**XI14004** m³ HORMIGÓN NO ESTRUCTURAL HNE-15/SPB/20 PLANTA
0.99 m³ × 67.02 (71.04 con costes indirectos) = 70.33

| Medición | Uds. | Largo | Ancho | Alto | Parcial |
|---|---|---|---|---|---|
|  | 1 | 2.6 | 3.8 | 0.1 | 0.99 |
| Total |  |  |  |  | 0.99 |

**UI14009** m³ HORMIGÓN EN MASA HM-20/B/20/X0
13.64 m³ × 70.92 (75.18 con costes indirectos) = 1025.46

| Medición | Uds. | Largo | Ancho | Alto | Parcial |
|---|---|---|---|---|---|
| Anclajes | 2 | 2.2 | 1.8 | 2 | 15.84 |
| Tubería | -2 |  | 2.2 | 0.5 | -2.20 |
| Total |  |  |  |  | 13.64 |

**UI14013_HA25** m³ HORMIGÓN PARA ARMAR HA-25/SPB/20-15/XC1-3, PLANTA
20.74 m³ × 82.77 (87.74 con costes indirectos) = 1819.73

| Medición | Uds. | Largo | Parcial |
|---|---|---|---|
| Según med. auxiliar | 1 | 20.74 | 20.74 |
| Total |  |  | 20.74 |

**XI15004** kg ACERO CORRUGADO, B-500S/SD, COLOCADO
1020 kg × 1.24 (1.31 con costes indirectos) = 1336.20

| Medición | Uds. | Largo | Parcial |
|---|---|---|---|
| Según med. auxiliar | 1 | 1020 | 1020.00 |
| Total |  |  | 1020 |

**XI16002** m² ENCOFRADO Y DESENCOFRADO MADERA ZAPATAS, VIGAS RIOSTRAS Y ENCEPA
29.1 m² × 17.1 (18.13 con costes indirectos) = 527.58

| Medición | Uds. | Largo | Alto | Parcial |
|---|---|---|---|---|
| Según med. auxiliar | 1 | 5.3 |  | 5.30 |
| anclajes | 4 | 2.2 | 2 | 17.60 |
|  | 2 | 1.8 | 2 | 7.20 |
|  | -2 |  | 0.5 | -1.00 |
| Total |  |  |  | 29.1 |

**XI16006** m² ENCOFRADO Y DESENCOFRADO MUROS, H <= 1,5 M, VISTOS
3.9 m² × 21.88 (23.19 con costes indirectos) = 90.44

| Medición | Uds. | Largo | Parcial |
|---|---|---|---|
| Según med. auxiliar | 1 | 3.9 | 3.90 |
| Total |  |  | 3.9 |

**XI16008** m² ENCOFRADO Y DESENCOFRADO MUROS, H > 3 M, VISTOS
72.8 m² × 39.18 (41.53 con costes indirectos) = 3023.38

| Medición | Uds. | Largo | Parcial |
|---|---|---|---|
| Según med. auxiliar | 1 | 72.8 | 72.80 |
| Total |  |  | 72.8 |

**XI16021** m² ENCOFRADO Y DESENCOFRADO LOSAS PLANAS, VISTAS
9.88 m² × 42.03 (44.55 con costes indirectos) = 440.15

| Medición | Uds. | Largo | Ancho | Parcial |
|---|---|---|---|---|
| Arqueta salida | 1 | 2.6 | 3.8 | 9.88 |
| Total |  |  |  | 9.88 |

**XOC0002** ud TAPA HORMIGÓN ARMADO DN 700 MM
2 ud × 31.84 (33.75 con costes indirectos) = 67.50

**XOC0003** m² IMPERMEABILIZACIÓN BITUMINOSA DE PARAMENTOS
37.12 m² × 8.29 (8.79 con costes indirectos) = 326.28

| Medición | Uds. | Largo | Parcial |
|---|---|---|---|
| Según med. auxiliar | 1 | 37.12 | 37.12 |
| Total |  |  | 37.12 |

**XOC0004** ud PATE ACERO LISO FORRADO POLIPROPILENO
16 ud × 9.01 (9.55 con costes indirectos) = 152.80

**XOC0006** m² EMPARRILLADO METALICO ELECTROFUNDIDO 30 X 2MM. CUADR. 34 X 38MM
3.24 m² × 39.51 (41.88 con costes indirectos) = 135.69

| Medición | Uds. | Largo | Parcial |
|---|---|---|---|
| Según med. auxiliar | 1 | 3.24 | 3.24 |
| Total |  |  | 3.24 |

**B07012** m CORDÓN MASILLA DE BENTONITA ENTRE FONDO Y ALZADO, COLOCADO
20.34 m × 6.73 (7.13 con costes indirectos) = 145.02

| Medición | Uds. | Largo | Parcial |
|---|---|---|---|
| Según med. auxiliar | 1 | 20.34 | 20.34 |
| Total |  |  | 20.34 |

**XED0002** m² CELOSIA FIJA DE LAMAS
0.24 m² × 95.44 (101.17 con costes indirectos) = 24.28

| Medición | Uds. | Largo | Ancho | Parcial |
|---|---|---|---|---|
|  | 2 | 0.6 | 0.2 | 0.24 |
| Total |  |  |  | 0.24 |

**A08006** m TUBERÍA PE100, Ø 50 MM, 1,0 MPA, COLOCADA
0.5 m × 1.52 (1.61 con costes indirectos) = 0.81

| Medición | Uds. | Largo | Parcial |
|---|---|---|---|
| Pasatubos | 1 | 0.5 | 0.50 |
| Total |  |  | 0.5 |

**A07005** m TUBERÍA CORR.DOBL.PARED SANEAM. PVC Ø 200 MM, RIG.8 KN/M², COLOC
0.5 m × 12.45 (13.2 con costes indirectos) = 6.60

| Medición | Uds. | Largo | Parcial |
|---|---|---|---|
| Pasatubos | 1 | 0.5 | 0.50 |
| Total |  |  | 0.5 |

#### 020507 ARQUETA DESAGÜE Y RETENCIÓN DE SÓLIDOS (25/01/2002)
Importe: 11206.57

**UI04007** m² DESBROCE Y LIMPIEZA
10.64 m² × 0.35 (0.37 con costes indirectos) = 3.94

| Medición | Uds. | Largo | Ancho | Parcial |
|---|---|---|---|---|
|  | 1 | 3.8 | 2.8 | 10.64 |
| Total |  |  |  | 10.64 |

**UI02003-01** m³ EXCAVACIÓN EN EMPLAZAMIENTO
102.22 m³ × 13.12 (13.91 con costes indirectos) = 1421.88

| Medición | Uds. | Largo | Parcial |
|---|---|---|---|
| Med. auxiliar | 1 | 102.22 | 102.22 |
| Total |  |  | 102.22 |

**XI04019-01** m³ RELLENO MECÁNICO LOCALIZADO, 98% PM
75.01 m³ × 8.35 (8.85 con costes indirectos) = 663.84

| Medición | Uds. | Largo | Parcial |
|---|---|---|---|
| Según med. auxiliar | 1 | 75.01 | 75.01 |
| Total |  |  | 75.01 |

**B04045** m² BARRERA HUMEDAD POR CAPILARIDAD EN SOLERA
10.64 m² × 9.03 (9.57 con costes indirectos) = 101.82

| Medición | Uds. | Largo | Ancho | Parcial |
|---|---|---|---|---|
| Arqueta salida | 1 | 2.8 | 3.8 | 10.64 |
| Total |  |  |  | 10.64 |

**XI14004** m³ HORMIGÓN NO ESTRUCTURAL HNE-15/SPB/20 PLANTA
1.06 m³ × 67.02 (71.04 con costes indirectos) = 75.30

| Medición | Uds. | Largo | Ancho | Alto | Parcial |
|---|---|---|---|---|---|
|  | 1 | 2.8 | 3.8 | 0.1 | 1.06 |
| Total |  |  |  |  | 1.06 |

**UI14009** m³ HORMIGÓN EN MASA HM-20/B/20/X0
2.1 m³ × 70.92 (75.18 con costes indirectos) = 157.88

| Medición | Uds. | Largo | Ancho | Alto | Parcial |
|---|---|---|---|---|---|
| Anclaje tuberías | 1 | 1.4 | 1.5 | 1 | 2.10 |
| Total |  |  |  |  | 2.1 |

**UI14013_HA25** m³ HORMIGÓN PARA ARMAR HA-25/SPB/20-15/XC1-3, PLANTA
18.87 m³ × 82.77 (87.74 con costes indirectos) = 1655.65

| Medición | Uds. | Largo | Parcial |
|---|---|---|---|
| Según med. auxiliar | 1 | 18.87 | 18.87 |
| Total |  |  | 18.87 |

**XI15004** kg ACERO CORRUGADO, B-500S/SD, COLOCADO
2433.24 kg × 1.24 (1.31 con costes indirectos) = 3187.54

| Medición | Uds. | Largo | Parcial |
|---|---|---|---|
| ARQUETA REBOSE ALIVIADERO |  |  |  |
| Losa |  |  |  |
| Losa cimentación | 1 | 300.05 | 300.05 |
| Muro |  |  |  |
| Muros 2 | 1 | 1903.45 | 1903.45 |
| Muros 3 | 1 | 229.74 | 229.74 |
| Total |  |  | 2433.24 |

**XI16002** m² ENCOFRADO Y DESENCOFRADO MADERA ZAPATAS, VIGAS RIOSTRAS Y ENCEPA
5.3 m² × 17.1 (18.13 con costes indirectos) = 96.09

| Medición | Uds. | Largo | Parcial |
|---|---|---|---|
| Según med. auxiliar | 1 | 5.3 | 5.30 |
| Total |  |  | 5.3 |

**XI16006** m² ENCOFRADO Y DESENCOFRADO MUROS, H <= 1,5 M, VISTOS
5.3 m² × 21.88 (23.19 con costes indirectos) = 122.91

| Medición | Uds. | Largo | Parcial |
|---|---|---|---|
| Según med. auxiliar | 1 | 5.3 | 5.30 |
| Total |  |  | 5.3 |

**XI16007** m² ENCOFRADO Y DESENCOFRADO MUROS, 1,5 < H <= 3 M, VISTOS
89.6 m² × 30.1 (31.91 con costes indirectos) = 2859.14

| Medición | Uds. | Largo | Parcial |
|---|---|---|---|
| Según med. auxiliar | 1 | 89.6 | 89.60 |
| Total |  |  | 89.6 |

**XOC0003** m² IMPERMEABILIZACIÓN BITUMINOSA DE PARAMENTOS
34.56 m² × 8.29 (8.79 con costes indirectos) = 303.78

| Medición | Uds. | Largo | Parcial |
|---|---|---|---|
| Según med. auxiliar | 1 | 34.56 | 34.56 |
| Total |  |  | 34.56 |

**XOC0004** ud PATE ACERO LISO FORRADO POLIPROPILENO
16 ud × 9.01 (9.55 con costes indirectos) = 152.80

**XOC0006** m² EMPARRILLADO METALICO ELECTROFUNDIDO 30 X 2MM. CUADR. 34 X 38MM
7.2 m² × 39.51 (41.88 con costes indirectos) = 301.54

| Medición | Uds. | Largo | Parcial |
|---|---|---|---|
| Según med. auxiliar | 1 | 7.2 | 7.20 |
| Total |  |  | 7.2 |

**B07012** m CORDÓN MASILLA DE BENTONITA ENTRE FONDO Y ALZADO, COLOCADO
14.37 m × 6.73 (7.13 con costes indirectos) = 102.46

| Medición | Uds. | Largo | Parcial |
|---|---|---|---|
| Según med. auxiliar | 1 | 14.37 | 14.37 |
| Total |  |  | 14.37 |

#### 020508 CONDUCCIÓN DE DESAGÜE Y ARQUETA DISIPADORA (13/03/2020)
Importe: 26221.05

**UI02003-01** m³ EXCAVACIÓN EN EMPLAZAMIENTO
298.69 m³ × 13.12 (13.91 con costes indirectos) = 4154.78

| Medición | Uds. | Largo | Parcial |
|---|---|---|---|
| Según med. auxiliar | 1 | 298.69 | 298.69 |
| Total |  |  | 298.69 |

**XI04019-01** m³ RELLENO MECÁNICO LOCALIZADO, 98% PM
191.89 m³ × 8.35 (8.85 con costes indirectos) = 1698.23

| Medición | Uds. | Largo | Parcial |
|---|---|---|---|
| Según med. auxiliar | 1 | 191.89 | 191.89 |
| Total |  |  | 191.89 |

**XI14004** m³ HORMIGÓN NO ESTRUCTURAL HNE-15/SPB/20 PLANTA
2.67 m³ × 67.02 (71.04 con costes indirectos) = 189.68

| Medición | Uds. | Largo | Parcial |
|---|---|---|---|
| Según med. auxiliar | 1 | 2.67 | 2.67 |
| Total |  |  | 2.67 |

**UI14013_HA25** m³ HORMIGÓN PARA ARMAR HA-25/SPB/20-15/XC1-3, PLANTA
19.71 m³ × 82.77 (87.74 con costes indirectos) = 1729.36

| Medición | Uds. | Largo | Parcial |
|---|---|---|---|
| Según med. auxiliar | 1 | 19.71 | 19.71 |
| Total |  |  | 19.71 |

**XI15004** kg ACERO CORRUGADO, B-500S/SD, COLOCADO
3623.65 kg × 1.24 (1.31 con costes indirectos) = 4746.98

| Medición | Uds. | Largo | Parcial |
|---|---|---|---|
| Según med. auxiliar conducciones | 1 | 1118.21 | 1118.21 |
| Apoyo 0+006 a 0+017 | 2 | 248 | 496.00 |
| Según Med aux Arqueta disipadora | 1 | 2009.44 | 2009.44 |
| Total |  |  | 3623.65 |

**XI16002** m² ENCOFRADO Y DESENCOFRADO MADERA ZAPATAS, VIGAS RIOSTRAS Y ENCEPA
6.76 m² × 17.1 (18.13 con costes indirectos) = 122.56

| Medición | Uds. | Largo | Parcial |
|---|---|---|---|
| Según med. auxiliar | 1 | 6.76 | 6.76 |
| Total |  |  | 6.76 |

**XI16007** m² ENCOFRADO Y DESENCOFRADO MUROS, 1,5 < H <= 3 M, VISTOS
87.53 m² × 30.1 (31.91 con costes indirectos) = 2793.08

| Medición | Uds. | Largo | Parcial |
|---|---|---|---|
| Según med. auxiliar | 1 | 87.53 | 87.53 |
| Total |  |  | 87.53 |

**XOC0006** m² EMPARRILLADO METALICO ELECTROFUNDIDO 30 X 2MM. CUADR. 34 X 38MM
2.67 m² × 39.51 (41.88 con costes indirectos) = 111.82

| Medición | Uds. | Parcial |
|---|---|---|
| Según med. auxiliar | 2.67 | 2.67 |
| Total |  | 2.67 |

**B01006** m³ ENCACHADO DE PIEDRA CALIZA ENTRE 20 Y 80 MM
3.24 m³ × 35.76 (37.91 con costes indirectos) = 122.83

| Medición | Uds. | Largo | Ancho | Alto | Parcial |
|---|---|---|---|---|---|
|  | 1 | 4 | 4.5 | 0.1 | 1.80 |
|  | 4 | 4 | 0.3 | 0.3 | 1.44 |
| Total |  |  |  |  | 3.24 |

**UI04007** m² DESBROCE Y LIMPIEZA
87.86 m² × 0.35 (0.37 con costes indirectos) = 32.51

| Medición | Uds. | Largo | Parcial |
|---|---|---|---|
| Según mediciones Aux |  |  |  |
| Eje 28 | 1 | 87.86 | 87.86 |
| Total |  |  | 87.86 |

**UA01004** m³ EXCAVACIÓN MECÁNICA ZANJA TUBERÍAS, TERRENO TRÁNSITO
359.9 m³ × 4.33 (4.59 con costes indirectos) = 1651.94

| Medición | Uds. | Largo | Parcial |
|---|---|---|---|
| Según mediciones Aux |  |  |  |
| Eje 28 | 1 | 359.9 | 359.90 |
| Total |  |  | 359.9 |

**UI03019** m² ENTIBACIÓN EN POZOS Y ZANJAS CON PANEL ACERO HASTA 6M
200.6 m² × 14.11 (14.96 con costes indirectos) = 3000.98

| Medición | Uds. | Largo | Parcial |
|---|---|---|---|
| Según mediciones Aux |  |  |  |
| Eje 28 | 1 | 200.6 | 200.60 |
| Total |  |  | 200.6 |

**UA01006** m³ EJECUCIÓN CAMA TUBERÍAS
22.8 m³ × 23.98 (25.42 con costes indirectos) = 579.58

| Medición | Uds. | Largo | Parcial |
|---|---|---|---|
| Según mediciones Aux |  |  |  |
| Eje 28 | 1 | 22.8 | 22.80 |
| Total |  |  | 22.8 |

**UA01019** m³ RELLENO,COMPACTADO MECÁNICO ZANJAS,MATERIAL SELECCIONADO
40.2 m³ × 8.95 (9.49 con costes indirectos) = 381.50

| Medición | Uds. | Largo | Parcial |
|---|---|---|---|
| Según mediciones Aux |  |  |  |
| Eje 28 | 1 | 40.2 | 40.20 |
| Total |  |  | 40.2 |

**UA01017** m³ RELLENO, COMPACTADO MECÁNICO ZANJAS, MATERIAL ORDINARIO
228.26 m³ × 3.99 (4.23 con costes indirectos) = 965.54

| Medición | Uds. | Largo | Parcial |
|---|---|---|---|
| Según mediciones Aux |  |  |  |
| Eje 28 | 1 | 228.26 | 228.26 |
| Total |  |  | 228.26 |

**U2410-02** m³ EXTENDIDO TIERRA VEGETAL DE LA PROPIA OBRA
35.14 m³ × 0.74 (0.78 con costes indirectos) = 27.41

| Medición | Uds. | Largo | Parcial |
|---|---|---|---|
| Según mediciones Aux |  |  |  |
| Eje 28 | 1 | 35.14 | 35.14 |
| Total |  |  | 35.14 |

**A06058** m TUBERÍA PVC ORIENTADO, Ø 500 MM, 1,25 MPA, JUNTA GOMA, COLOCADA
54.39 m × 67.86 (71.93 con costes indirectos) = 3912.27

| Medición | Uds. | Largo | Parcial |
|---|---|---|---|
| Según mediciones Aux |  |  |  |
| Eje 28 | 1 | 54.39 | 54.39 |
| Total |  |  | 54.39 |

#### 020509 CASETA ELÉCTRICA (02/01/2016)
Importe: 3915.17

**UI02003-01** m³ EXCAVACIÓN EN EMPLAZAMIENTO
9.79 m³ × 13.12 (13.91 con costes indirectos) = 136.18

| Medición | Uds. | Largo | Ancho | Alto | Parcial |
|---|---|---|---|---|---|
|  | 1 | 4.8 | 3.4 | 0.6 | 9.79 |
| Total |  |  |  |  | 9.79 |

**XI04019-01** m³ RELLENO MECÁNICO LOCALIZADO, 98% PM
2.95 m³ × 8.35 (8.85 con costes indirectos) = 26.11

| Medición | Uds. | Largo | Ancho | Alto | Parcial |
|---|---|---|---|---|---|
|  | 1 | 4.8 | 0.6 | 0.6 | 1.73 |
|  | 1 | 3.4 | 0.6 | 0.6 | 1.22 |
| Total |  |  |  |  | 2.95 |

**I06030** m³ CONSTRUCCIÓN DE CAPA GRANULAR GRAVA RCD 40/70
3.26 m³ × 26.59 (28.19 con costes indirectos) = 91.90

| Medición | Uds. | Largo | Ancho | Alto | Parcial |
|---|---|---|---|---|---|
|  | 1 | 4.8 | 3.4 | 0.2 | 3.26 |
| Total |  |  |  |  | 3.26 |

**B04045** m² BARRERA HUMEDAD POR CAPILARIDAD EN SOLERA
8.16 m² × 9.03 (9.57 con costes indirectos) = 78.09

| Medición | Uds. | Largo | Ancho | Parcial |
|---|---|---|---|---|
|  | 1 | 3.4 | 2.4 | 8.16 |
| Total |  |  |  | 8.16 |

**XI14004** m³ HORMIGÓN NO ESTRUCTURAL HNE-15/SPB/20 PLANTA
0.82 m³ × 67.02 (71.04 con costes indirectos) = 58.25

| Medición | Uds. | Largo | Ancho | Alto | Parcial |
|---|---|---|---|---|---|
|  | 1 | 3.4 | 2.4 | 0.1 | 0.82 |
| Total |  |  |  |  | 0.82 |

**UI14013_HA30** m³ HORMIGÓN PARA ARMAR HA-30/SPB/20-15/XC1-3, PLANTA
2.45 m³ × 92.77 (98.34 con costes indirectos) = 240.93

| Medición | Uds. | Largo | Ancho | Alto | Parcial |
|---|---|---|---|---|---|
|  | 1 | 3.4 | 2.4 | 0.3 | 2.45 |
| Total |  |  |  |  | 2.45 |

**XI15004** kg ACERO CORRUGADO, B-500S/SD, COLOCADO
741.77 kg × 1.24 (1.31 con costes indirectos) = 971.72

| Medición | Uds. | Largo | Parcial |
|---|---|---|---|
| CASETA ELÉCTRICA |  |  |  |
| Losa |  |  |  |
| Losa cimentación | 1 | 256.13 | 256.13 |
| Portico 12-13 | 1 | 47.73 | 47.73 |
| Portico 6-9 | 1 | 30.54 | 30.54 |
| Muro bloques |  |  |  |
| M11 | 1 | 75.31 | 75.31 |
| M13 | 1 | 75.31 | 75.31 |
| M6 | 1 | 170.47 | 170.47 |
| M9 | 1 | 86.28 | 86.28 |
| Total |  |  | 741.77 |

**XI16002** m² ENCOFRADO Y DESENCOFRADO MADERA ZAPATAS, VIGAS RIOSTRAS Y ENCEPA
3.48 m² × 17.1 (18.13 con costes indirectos) = 63.09

| Medición | Uds. | Largo | Alto | Parcial |
|---|---|---|---|---|
|  | 2 | 3.4 | 0.3 | 2.04 |
|  | 2 | 2.4 | 0.3 | 1.44 |
| Total |  |  |  | 3.48 |

**B02004** m² FÁBRICA BLOQUE HORMIGÓN 30X20X40 CM, RELLENO HORMIGÓN, VISTO
29.06 m² × 45.61 (48.35 con costes indirectos) = 1405.05

| Medición | Uds. | Largo | Alto | Parcial |
|---|---|---|---|---|
|  | 1 | 3.8 | 2.95 | 11.21 |
|  | 1 | 3.8 | 2.75 | 10.45 |
|  | 2 | 2 | 1.85 | 7.40 |
| Total |  |  |  | 29.06 |

**XB04010** m² CUBIERTA CHAPA PRELACADA, TIPO SÁNDWICH 50
10.4 m² × 51.77 (54.88 con costes indirectos) = 570.75

| Medición | Uds. | Largo | Ancho | Parcial |
|---|---|---|---|---|
|  | 1 | 4 | 2.6 | 10.40 |
| Total |  |  |  | 10.4 |

**XED0001** m² PUERTA MET. HOJAS ABATIBLES
2.5 m² × 103.06 (109.24 con costes indirectos) = 273.10

#### 020510 URBANIZACIÓN (25/02/2008)
Importe: 12039.66

**UED0009** m² SOLADO CON BALDOSAS DE TERRAZO 20 X 20 CM.
126.27 m² × 21.53 (22.82 con costes indirectos) = 2881.48

| Medición | Uds. | Largo | Parcial |
|---|---|---|---|
| Según mediciones en planos |  |  |  |
|  | 1 | 507.58 | 507.58 |
|  | -1 | 372.56 | -372.56 |
|  | -1 | 8.75 | -8.75 |
| Total |  |  | 126.27 |

**B05029** m BORDILLO PREFABRICADO HORMIGÓN
107.17 m × 17.6 (18.66 con costes indirectos) = 1999.79

| Medición | Uds. | Largo | Parcial |
|---|---|---|---|
| Según mediiones en planos | 1 | 107.17 | 107.17 |
| Total |  |  | 107.17 |

**UI14009** m³ HORMIGÓN EN MASA HM-20/B/20/X0
25.26 m³ × 70.92 (75.18 con costes indirectos) = 1899.05

| Medición | Uds. | Largo | Ancho | Parcial |
|---|---|---|---|---|
| Según mediciones en planos |  |  |  |  |
|  | 1 | 507.58 | 0.2 | 101.52 |
|  | -1 | 372.56 | 0.2 | -74.51 |
|  | -1 | 8.75 | 0.2 | -1.75 |
| Total |  |  |  | 25.26 |

**I23015** m CERRAMIENTO MALLA SIMPLE TORSIÓN GALVANIZADA 40, 1,8 MM H=1,5 M
106.3 m × 16.58 (17.57 con costes indirectos) = 1867.69

| Medición | Uds. | Largo | Parcial |
|---|---|---|---|
| Según mediiciones en planos | 1 | 106.3 | 106.30 |
| Total |  |  | 106.3 |

**I17001** m³ CONSTRUCCIÓN REVESTIMIENTO HORMIGÓN CUNETAS
15.95 m³ × 97.17 (103 con costes indirectos) = 1642.85

| Medición | Uds. | Largo | Ancho | Parcial |
|---|---|---|---|---|
| Según mediciones en planos | 1 | 106.3 | 0.15 | 15.95 |
| Total |  |  |  | 15.95 |

**U2501-11** ud PUERTA METÁLICA PARA CERRAMIENTO DE PARCELA 2 HOJAS 6,5 M ANCHO,
1 ud × 1106.65 (1173.05 con costes indirectos) = 1173.05

| Medición | Uds. | Parcial |
|---|---|---|
| Parcela | 1 | 1.00 |
| Total |  | 1 |

**U2413-61** ud PLANTA LAVANDULA STOECHAS (LAVANDULA) 20 CM
47 ud × 2.07 (2.19 con costes indirectos) = 102.93

| Medición | Uds. | Parcial |
|---|---|---|
| Zonas verdes y taludes: 1 planta / 5 m² | 47 | 47.00 |
| Total |  | 47 |

**U2413-62** ud PLANTA RETAMA SPHAEROCARPA (RETAMA) 20 CM
47 ud × 1.23 (1.3 con costes indirectos) = 61.10

| Medición | Uds. | Parcial |
|---|---|---|
| Zonas verdes y taludes: 1 planta / 5 m² | 47 | 47.00 |
| Total |  | 47 |

**U2413-64** ud PLANTA QUERCUS COCCIFERA (COSCOJA) 20 CM
47 ud × 3.64 (3.86 con costes indirectos) = 181.42

| Medición | Uds. | Parcial |
|---|---|---|
| Zonas verdes y taludes: 1 planta / 5 m² | 47 | 47.00 |
| Total |  | 47 |

**X2414-05** ud PLANTACIÓN ARBUSTOS
47 ud × 4.62 (4.9 con costes indirectos) = 230.30

#### 020511 CAMINOS DE ACCESO (17/12/2004)
Importe: 3169.69

**UI04007** m² DESBROCE Y LIMPIEZA
286.47 m² × 0.35 (0.37 con costes indirectos) = 105.99

| Medición | Uds. | Largo | Parcial |
|---|---|---|---|
| Según mediciones Auxiliares | 1 | 286.47 | 286.47 |
| Total |  |  | 286.47 |

**UI02007** m³ EXCAVACIÓN EN DESMONTE
322 m³ × 2.97 (3.15 con costes indirectos) = 1014.30

| Medición | Uds. | Largo | Parcial |
|---|---|---|---|
| Según mediciones Aux | 1 | 322 | 322.00 |
| Total |  |  | 322 |

**UI4019_20** m³ TERRAPLEN PROC EXCAV 98% PM
12.2 m³ × 1.91 (2.02 con costes indirectos) = 24.64

| Medición | Uds. | Largo | Parcial |
|---|---|---|---|
| Según mediciones Auxiliares | 1 | 12.2 | 12.20 |
| Total |  |  | 12.2 |

**UE02274** m³ SUELO SELECCIONADO PROCEDENTE DE PRESTAMO, YACIMIENTO GRANULAR O
64.3 m³ × 6.98 (7.4 con costes indirectos) = 475.82

| Medición | Uds. | Largo | Parcial |
|---|---|---|---|
| Según mediciones Aux | 1 | 64.3 | 64.30 |
| Total |  |  | 64.3 |

**UI06010_1** m³ ZAHORRA ARTIFICIAL ZA 0/20
109.4 m³ × 12.97 (13.75 con costes indirectos) = 1504.25

| Medición | Uds. | Largo | Parcial |
|---|---|---|---|
| Según mediciones Aux | 1 | 109.4 | 109.40 |
| Total |  |  | 109.4 |

**U2410-02** m³ EXTENDIDO TIERRA VEGETAL DE LA PROPIA OBRA
57.29 m³ × 0.74 (0.78 con costes indirectos) = 44.69

| Medición | Uds. | Largo | Parcial |
|---|---|---|---|
| Segun mediciones Auxiliares | 1 | 57.29 | 57.29 |
| Total |  |  | 57.29 |

#### 020512 INSTALACIONES ELÉCTRICAS (15/12/2009)
Importe: 22537.8

**XEL00100** ud ENTRONQUE ENDESA SEGÚN CARTA DE CONDICIONES
1 ud × 366.44 (388.43 con costes indirectos) = 388.43

**XEL00101** ud MÓDULO ACOMETIDA Y CONTADOR CPM-MF4
1 ud × 1098.74 (1164.66 con costes indirectos) = 1164.66

**XI03024** m³ ZANJA PARA CANALIZACIÓN ELECTRICA, TERRENO ROCA BLANDA
76 m³ × 70.78 (75.03 con costes indirectos) = 5702.28

| Medición | Uds. | Largo | Ancho | Alto | Parcial |
|---|---|---|---|---|---|
| Circuitos | 1 | 100 | 0.4 | 1 | 40.00 |
| LGA | 1 | 90 | 0.4 | 1 | 36.00 |
| Total |  |  |  |  | 76 |

**XEL00202** m LÍNEA GENERAL ALIMENTACIÓN DESDE CPM A CGBT
90 m × 10.29 (10.91 con costes indirectos) = 981.90

**XEL03253** m EQUIPAMIENTO ZANJA TRITUBO Y PLACAS SEÑALIZACIÓN
100 m × 8.18 (8.67 con costes indirectos) = 867.00

| Medición | Uds. | Largo | Parcial |
|---|---|---|---|
| BT | 1 | 100 | 100.00 |
| Total |  |  | 100 |

**E02222** m TUBO FLEXIBLE DE PE, DIÁMETRO NOMINAL 63 MM ENTERRADO (NORMAL),
400 m × 1.8 (1.91 con costes indirectos) = 764.00

| Medición | Uds. | Largo | Parcial |
|---|---|---|---|
| Tubos en zanja | 4 | 100 | 400.00 |
| Total |  |  | 400 |

**XEL304** m³ REFUERZO ZANJA BT PASO DE TUBERÍAS
0.96 m³ × 79.09 (83.84 con costes indirectos) = 80.49

| Medición | Uds. | Largo | Ancho | Alto | Parcial |
|---|---|---|---|---|---|
|  | 1 | 12 | 0.4 | 0.2 | 0.96 |
| Total |  |  |  |  | 0.96 |

**XEL00212** ud ARQUETA TIPO A1 HOMOLOGADA
5 ud × 346.81 (367.62 con costes indirectos) = 1838.10

**XEL0CG01** ud CGBT CÁMARA DE ROTURA TIPO 2
1 ud × 6631.09 (7028.96 con costes indirectos) = 7028.96

| Medición | Uds. | Parcial |
|---|---|---|
| Cámara de rotura ETAP Palmares | 1 | 1.00 |
| Total |  | 1 |

**XEL0CCM01** ud CCM VÁLVULAS DE CÁMARA DE ROTURA Y ARQUETAS
1 ud × 852.85 (904.02 con costes indirectos) = 904.02

| Medición | Uds. | Parcial |
|---|---|---|
| Cámara de rotura ETAP Palmares | 1 | 1.00 |
| Total |  | 1 |

**E02046** m BANDEJA METÁLICA, 100X30 MM, CON CUBIERTA, INSTALADA
15 m × 26.66 (28.26 con costes indirectos) = 423.90

| Medición | Uds. | Largo | Parcial |
|---|---|---|---|
| interior | 1 | 15 | 15.00 |
| Total |  |  | 15 |

**E02236** m TUBO RÍGIDO DE PVC, DIÁMETRO NOMINAL 16 MM, INSTALADO
15 m × 6.62 (7.02 con costes indirectos) = 105.30

**E02237** m TUBO RÍGIDO DE PVC, DIÁMETRO NOMINAL 20 MM, INSTALADO
30 m × 6.79 (7.2 con costes indirectos) = 216.00

**XE02098** m LÍNEA CU RZ1-K (AS) 0,6/1 KV 1X6 MM², EN TUBO INSTALADO
580 m × 1.95 (2.07 con costes indirectos) = 1200.60

| Medición | Uds. | Largo | Parcial |
|---|---|---|---|
| CAUDALIMETRO | 3 | 40 | 120.00 |
| VÁLVULA CORTE | 4 | 30 | 120.00 |
| VÁLVULA SALIDA | 4 | 35 | 140.00 |
| VÁLVULA ENTRADA 1 | 4 | 25 | 100.00 |
| VÁLVULA ENTRADA 2 | 4 | 25 | 100.00 |
| Total |  |  | 580 |

**XE02096** m LÍNEA CU RZ1-K (AS) 0,6/1 KV 1X2,5 MM², EN TUBO INSTALADO
27 m × 0.95 (1.01 con costes indirectos) = 27.27

| Medición | Uds. | Largo | Parcial |
|---|---|---|---|
| CONTROL | 3 | 3 | 9.00 |
| SSAA CUADRO | 3 | 6 | 18.00 |
| Total |  |  | 27 |

**XE02095** m LÍNEA CU RZ1-K (AS) 0,6/1 KV 1X1,5 MM², EN TUBO INSTALADO
36 m × 0.82 (0.87 con costes indirectos) = 31.32

| Medición | Uds. | Largo | Parcial |
|---|---|---|---|
| ALUMBRADO | 3 | 12 | 36.00 |
| Total |  |  | 36 |

**B09007** ud PUNTO DE LUZ SENCILLO UNIPOLAR BLANCO
1 ud × 27.19 (28.82 con costes indirectos) = 28.82

**B09013** ud BASE ENCHUFE CON TOMA DE TIERRA 10/16A
2 ud × 24.45 (25.92 con costes indirectos) = 51.84

**XB09014** ud BASE ENCHUFE TRIFÁSICO CON TOMA DE TIERRA 25 A III
1 ud × 49.91 (52.9 con costes indirectos) = 52.90

**B11004** ud DETECTOR ÓPTICO-TÉRMICO ALGORÍTMICO
1 ud × 70.18 (74.39 con costes indirectos) = 74.39

**XEL00200** ud LUMINARIA ESTANCA LED 25,5 W 4.200 LM 165 LM/W
1 ud × 159.37 (168.93 con costes indirectos) = 168.93

| Medición | Uds. | Parcial |
|---|---|---|
| Caseta | 1 | 1.00 |
| Total |  | 1 |

**XEL1059** ud EXTINTOR DE NIEVE CARBÓNICA CO2 5 KG
1 ud × 94.01 (99.65 con costes indirectos) = 99.65

**XE02218** ud TOMA DE TIERRA INDEPENDIENTE CON PICA
4 ud × 79.49 (84.26 con costes indirectos) = 337.04

## 03 ESTACIONES DE BOMBEO E INSTALACIONES AUXILIARES (25/01/2002)
Importe: 975314.41

### 0302 ESTACIÓN DE BOMBEO DE SANTA ANA (25/01/2002)
Importe: 975314.41

#### 030201 EQUIPOS DE BOMBEO (07/07/2020)
Importe: 78154.6

**X03002** u MOTORBOMBA CENT. HOR. MULTIETAPA 194,2 L/S 55 MCA
2 u × 36131.3 (38299.18 con costes indirectos) = 76598.36
Bomba centrifuga horizontal cámara partida, con motor de 200 kW en el eje a 1490 rpm y 400 V, capaz de elevar 194,2 l/s a 55 mca con un rendimiento hidráulico de más del 80 %. impulsor de cámara partida 1 etapa. Motor de accionamiento es asíncrono de 4 polos, trifásico, con rotor de jaula de ardilla inducido en cortocircuito y funcionamiento en seco. para funcionamiento con variador de frecuencia. incluyendo, elementos auxilares (caja de bornas, relés, pumpmeter o medidores de presión inteligentes con visualización de datos de funcionamiento e indicación de punto de funcionamiento, sondas de temperatura, certificados), cableado hasta cuadro, según relación de elementos y características indicadas en el PPTP, totalmente instalada, probada y funcionado.

| Código | Ud | Descripción | Rendimiento | Precio | Importe |
|---|---|---|---|---|---|
| PX30003 | ud | BOMBA CENTRIFUGA HOR 194,2 L/S; 55 MCA; 160 KW; 400 V (material; 04/04/2022) | 1 | 34660 | 34660.00 |
| M01111 | h | GRÚA AUTOPROPULSADA TELESCÓPICA, 26-50 T | 10 | 79.7 | 797.00 |
| O01004 | h | OFICIAL ESPECIALISTA | 15 | 22.96 | 344.40 |
| O01009 | h | PEÓN | 15 | 20.27 | 304.05 |
| O01001 | h | CAPATAZ | 1 | 25.85 | 25.85 |
|  |  | Total |  |  | 36131.3 |

**XG03003** ud ACCESORIO ANTIVIBRATORIO PARA BOMBA (500-750 KG) (07/07/2020)
8 ud × 183.52 (194.53 con costes indirectos) = 1556.24
Accesorio antivibratorio (amortiguadores de baja frecuencia 3 Hz) para apoyo bomba (500-750 kg/carga apoyo), dotado de tres muelles de alta resistencia sobre suela de acero, con cojines de hilo de acero inoxidable. Totalmente montado e instalado.

| Código | Ud | Descripción | Rendimiento | Precio | Importe |
|---|---|---|---|---|---|
| PX21690 | ud | ANTIVIBRADOR BOMBA 500-750 KG (material; 07/07/2020) | 1 | 131.17 | 131.17 |
| M01111 | h | GRÚA AUTOPROPULSADA TELESCÓPICA, 26-50 T | 0.25 | 79.7 | 19.93 |
| O01004 | h | OFICIAL ESPECIALISTA | 0.75 | 22.96 | 17.22 |
| O01009 | h | PEÓN | 0.75 | 20.27 | 15.20 |
|  |  | Total |  |  | 183.52 |

| Medición | Uds. | Largo | Parcial |
|---|---|---|---|
|  | 4 | 2 | 8.00 |
| Total |  |  | 8 |

#### 030202 VALVULERÍA Y CALDERERÍA
Importe: 251171.26

**XA10081-02** ud VÁLVULA MARIPOSA, Ø 700 MM, 2,5 MPA MOTORIZADA
1 ud × 7127.71 (7555.37 con costes indirectos) = 7555.37
Válvula de mariposa de diámetro de 700 mm, presión de trabajo hasta 2,5 MPa, con desmultiplicador, servomotor, reductor y actuador para cierre lento mínimo de 300s, con cuerpo de fundición dúctil GGG-40 o superior, embridada, eje de acero inoxidable, disco de doble excentricidad de fundición dúctil GGG-40 o superior, con junta de EPDM vulcanizada y asiento de acero inoxidable, revestimiento de pintura epoxi con espesor mínimo de 250 micras, con p.p. de juntas y tornillería, con accionamiento eléctrico y manual, por accionador, instalación para mandos, control y señalización, instalada y comprobada.

| Código | Ud | Descripción | Rendimiento | Precio | Importe |
|---|---|---|---|---|---|
| O01018 | h | CUADRILLA B | 5.5 | 43.23 | 237.77 |
| M01020 | h | CAMIÓN VOLQUETE GRÚA 101/130 CV | 5.5 | 32.55 | 179.03 |
| PX15073-02 | ud | VÁLVULA MARIPOSA BIEXCÉNTRICA, Ø 700 MM, 2,5 MPA EMBRIDADA, MOTO (material; 11/05/2022) | 1 | 6710.91 | 6710.91 |
|  |  | Total |  |  | 7127.71 |

Relación comercial: 000, 6520.2, 001, 002, 003, 004, 005, Z0000, Z0100, Z0300, Z0500, Z0600, Z0700, Z1200, Z1900

| Medición | Uds. | Parcial |
|---|---|---|
| By-pass | 1 | 1.00 |
| Total |  | 1 |

**XEM0004-02** ud VÁLVULA RETENCIÓN Ø700 MM PN25 ATM. EMBRIDADA
1 ud × 12520.87 (13272.12 con costes indirectos) = 13272.12
Válvula de retención DN 700 mm embridada para carga de trabajo de 25 atm según PPTP, incluso tornillería y montaje

| Código | Ud | Descripción | Rendimiento | Precio | Importe |
|---|---|---|---|---|---|
| PXEM004-02 | h | Válvula de retención de clapeta 700 mm PN16, bridas (material; 09/05/2022) | 2.6 | 4756 | 12365.60 |
| M01090 | h | GRÚA AUTOPROPULSADA TELESCÓPICA 101/130 CV, 5 T | 1.4 | 30.62 | 42.87 |
| O01018 | h | CUADRILLA B | 2.6 | 43.23 | 112.40 |
|  |  | Total |  |  | 12520.87 |

| Medición | Uds. | Parcial |
|---|---|---|
| By-pass | 1 | 1.00 |
| Total |  | 1 |

**XA10086-02** ud CARRETE DESMONTAJE FUNDICIÓN, Ø 700 MM, 2,5 MPA. INOX.
1 ud × 2052.37 (2175.51 con costes indirectos) = 2175.51
Carrete de desmontaje de fundición dúctil con bridas, de 700 mm de diámetro, 2,5 MPa, revestimiento de epoxi-poliéster, con partes móviles en acero inoxidable, incluida tornillería bicromatada, juntas, pruebas, instalación y montaje.

| Código | Ud | Descripción | Rendimiento | Precio | Importe |
|---|---|---|---|---|---|
| O01017 | h | CUADRILLA A | 1.9 | 53.9 | 102.41 |
| M01020 | h | CAMIÓN VOLQUETE GRÚA 101/130 CV | 0.95 | 32.55 | 30.92 |
| PX15078-02 | ud | CARRETE DESMONTAJE FUNDICIÓN Ø 700 MM, 2,5 MPA (P.O.) (material; 24/05/2022) | 1 | 1919.04 | 1919.04 |
|  |  | Total |  |  | 2052.37 |

Relación comercial: 000, 1865.86, 001, 002, 003, 004, 005, Z0000, Z0100, Z0300, Z0500, Z0600, Z0700, Z1200, Z1900

| Medición | Uds. | Parcial |
|---|---|---|
| By-pass | 1 | 1.00 |
| Total |  | 1 |

**XA10080-02** ud VÁLVULA MARIPOSA, Ø 600 MM, 2,5 MPA MOTORIZADA
1 ud × 6183.33 (6554.33 con costes indirectos) = 6554.33
Válvula de mariposa de diámetro de 600 mm, presión de trabajo hasta 2,5 MPa, con desmultiplicador, servomotor, reductor y actuador para cierre lento mínimo de 300s, con cuerpo de fundición dúctil GGG-40 o superior, embridada, eje de acero inoxidable, disco de doble excentricidad de fundición dúctil GGG-40 o superior, con junta de EPDM vulcanizada y asiento de acero inoxidable, revestimiento de pintura epoxi con espesor mínimo de 250 micras, con p.p. de juntas y tornillería, con accionamiento eléctrico y manual, por accionador, instalación para mandos, control y señalización, instalada y comprobada.

| Código | Ud | Descripción | Rendimiento | Precio | Importe |
|---|---|---|---|---|---|
| O01018 | h | CUADRILLA B | 4.3 | 43.23 | 185.89 |
| M01020 | h | CAMIÓN VOLQUETE GRÚA 101/130 CV | 4.3 | 32.55 | 139.97 |
| PX15072-02 | ud | VÁLVULA MARIPOSA BIEXCÉNTRICA, Ø 600 MM, 2,5 MPA EMBRIDADA, MOTO (material; 11/05/2022) | 1 | 5857.47 | 5857.47 |
|  |  | Total |  |  | 6183.33 |

Relación comercial: 000, 5074.05, 001, 002, 003, 004, 005, Z0000, Z0100, Z0300, Z0500, Z0600, Z0700, Z1200, Z1900

| Medición | Uds. | Parcial |
|---|---|---|
| Calderín | 1 | 1.00 |
| Total |  | 1 |

**XEM0006-02** ud JUNTA ANTIVIBRATORIA Ø 600 MM PN25
1 ud × 1362.85 (1444.62 con costes indirectos) = 1444.62
Junta amortiguadora antivibratoria DN600 mm cuerpo en acero al carbono ST37.2 y fuelle en AISI 304, conexión en banda fija. Incluso instalación-montaje y pruebas y tornillería. temperatura de operación -80ºC/+600ºC y presión PN25.

| Código | Ud | Descripción | Rendimiento | Precio | Importe |
|---|---|---|---|---|---|
| M01090 | h | GRÚA AUTOPROPULSADA TELESCÓPICA 101/130 CV, 5 T | 1 | 30.62 | 30.62 |
| O01018 | h | CUADRILLA B | 1 | 43.23 | 43.23 |
| PX006-02 | ud | Junta Antivibratoria Ø 600 mm PN25 (material; 09/05/2022) | 1 | 1289 | 1289.00 |
|  |  | Total |  |  | 1362.85 |

| Medición | Uds. | Parcial |
|---|---|---|
| Calderín | 1 | 1.00 |
| Total |  | 1 |

**XEM0005-03** ud VÁLVULA RETENCIÓN PERFORADA Ø600 MM PN25 EMBRIDADA
1 ud × 5488.27 (5817.57 con costes indirectos) = 5817.57
Válvula de retención perforada DN 600 mm embridada para carga de trabajo de 25 atm según PPTP, incluso tornillería y montaje.

| Código | Ud | Descripción | Rendimiento | Precio | Importe |
|---|---|---|---|---|---|
| M01090 | h | GRÚA AUTOPROPULSADA TELESCÓPICA 101/130 CV, 5 T | 1.4 | 30.62 | 42.87 |
| O01018 | h | CUADRILLA B | 2.6 | 43.23 | 112.40 |
| PXEM005-03 | ud | Válvula Retención Ø600 mm Perforada PN25 Embridada (material; 09/05/2022) | 1 | 5333 | 5333.00 |
|  |  | Total |  |  | 5488.27 |

| Medición | Uds. | Parcial |
|---|---|---|
| Calderín | 1 | 1.00 |
| Total |  | 1 |

**XA10085-02** ud CARRETE DESMONTAJE FUNDICIÓN, Ø 600 MM, 2,5 MPA. INOX.
1 ud × 1638.1 (1736.39 con costes indirectos) = 1736.39
Carrete de desmontaje de fundición dúctil con bridas, de 600 mm de diámetro, 2,5 MPa, revestimiento de epoxi-poliéster, con partes móviles en acero inoxidable, incluida tornillería bicromatada, juntas, pruebas, instalación y montaje.

| Código | Ud | Descripción | Rendimiento | Precio | Importe |
|---|---|---|---|---|---|
| O01017 | h | CUADRILLA A | 1.9 | 53.9 | 102.41 |
| M01020 | h | CAMIÓN VOLQUETE GRÚA 101/130 CV | 0.95 | 32.55 | 30.92 |
| PX15077-02 | ud | CARRETE DESMONTAJE FUNDICIÓN Ø 600 MM, 2,5 MPA (P.O.) (material; 24/05/2022) | 1 | 1504.77 | 1504.77 |
|  |  | Total |  |  | 1638.1 |

Relación comercial: 000, 1553.97, 001, 002, 003, 004, 005, Z0000, Z0100, Z0300, Z0500, Z0600, Z0700, Z1200, Z1900

| Medición | Uds. | Parcial |
|---|---|---|
| Calderín | 1 | 1.00 |
| Total |  | 1 |

**XA10062-02** ud VÁLVULA MARIPOSA, Ø 500 MM, 2,5 MPA MOTORIZADA
3 ud × 5092.36 (5397.9 con costes indirectos) = 16193.70
Válvula de mariposa de diámetro 500 mm, presión de trabajo hasta 2,5 MPa, con desmultiplicador, servomotor, reductor y actuador para cierre lento mínimo de 300s, con cuerpo de fundición dúctil GGG-40 o superior, eje de acero inoxidable, disco de doble excentricidad de fundición dúctil GGG-40 o superior, sobre junta de EPDM vulcanizada, revestimiento de pintura epoxi con espesor mínimo de 250 micras, con p.p. de juntas y tornillería, con accionamiento eléctrico y manual, por accionador, instalación para mandos, control y señalización, instalada y comprobada.

| Código | Ud | Descripción | Rendimiento | Precio | Importe |
|---|---|---|---|---|---|
| O01018 | h | CUADRILLA B | 2 | 43.23 | 86.46 |
| PX15058-02 | ud | VÁLVULA MARIPOSA Ø 500 MM 2,5 MPA EMBRIDADA, MOTO (material; 12/05/2022) | 1 | 5005.9 | 5005.90 |
|  |  | Total |  |  | 5092.36 |

Relación comercial: 000, 1567.62, 001, 002, 003, 004, 005, Z0000, Z0100, Z0300, Z0500, Z0600, Z0700, Z1200, Z1900

| Medición | Uds. | Parcial |
|---|---|---|
| Aspiración bombas | 2 | 2.00 |
| Arqueta corte, filtro y alivio | 1 | 1.00 |
| Total |  | 3 |

**XEM0006-05** ud JUNTA ANTIVIBRATORIA Ø 500 MM PN25
2 ud × 1245.85 (1320.6 con costes indirectos) = 2641.20
Junta amortiguadora antivibratoria DN500 mm cuerpo en acero al carbono ST37.2 y fuelle en AISI 304, conexión en banda fija. Incluso instalación-montaje y pruebas y tornillería. temperatura de operación -80ºC/+600ºC y presión PN25.

| Código | Ud | Descripción | Rendimiento | Precio | Importe |
|---|---|---|---|---|---|
| M01090 | h | GRÚA AUTOPROPULSADA TELESCÓPICA 101/130 CV, 5 T | 1 | 30.62 | 30.62 |
| O01018 | h | CUADRILLA B | 1 | 43.23 | 43.23 |
| PX006-05 | ud | Junta Antivibratoria Ø 500 mm PN25 (material; 09/05/2022) | 1 | 1172 | 1172.00 |
|  |  | Total |  |  | 1245.85 |

| Medición | Uds. | Parcial |
|---|---|---|
| Aspiración bombas | 2 | 2.00 |
| Total |  | 2 |

**XA11022-02** ud FILTRO COLADOR MECANOSOLDADO, Ø 500 MM, 2,5 MPA
1 ud × 7764.85 (8230.74 con costes indirectos) = 8230.74
Filtro colador mecanosoldado, diámetro 500 mm, embridado, presión de trabajo hasta 2,5 MPa, válvulas para drenaje inferior y purga superior, cesta reforzada en acero inoxidable y grifos y manómetros de entrada/salida con purgador ar automático, diseño especial baja pérdida de carga , cuerpo y tapa de fundición, tapa superior con tratamiento especial de pintura grado C5M, instalado y probado.

| Código | Ud | Descripción | Rendimiento | Precio | Importe |
|---|---|---|---|---|---|
| O01018 | h | CUADRILLA B | 1.5 | 43.23 | 64.85 |
| PX22022-02 | ud | FILTRO COLADOR MECANOSOLDADO Ø 500 MM, 2,5 MPA (P.O.) (material; 09/05/2022) | 1 | 7700 | 7700.00 |
|  |  | Total |  |  | 7764.85 |

Relación comercial: 000, 378.36, 001, 002, 003, 004, 005, Z0000, Z0100, Z0300, Z0500, Z0600, Z0700, Z1200, Z1900

**XA10052-02** ud CARRETE DESMONTAJE FUNDICIÓN, Ø 500 MM, 2,5 MPA. INOX.
3 ud × 1217.69 (1290.75 con costes indirectos) = 3872.25
Carrete de desmontaje de fundición dúctil con bridas, de 500 mm de diámetro, 2,5 MPa, revestimiento de epoxi-poliéster, con partes móviles en acero inoxidable, incluida tornillería bicromatada, juntas, pruebas, instalación y montaje.

| Código | Ud | Descripción | Rendimiento | Precio | Importe |
|---|---|---|---|---|---|
| O01017 | h | CUADRILLA A | 1.9 | 53.9 | 102.41 |
| M01020 | h | CAMIÓN VOLQUETE GRÚA 101/130 CV | 0.95 | 32.55 | 30.92 |
| PX15048-02 | ud | CARRETE DESMONTAJE FUNDICIÓN Ø 500 MM, 2,5 MPA (P.O.) (material; 24/05/2022) | 1 | 1084.36 | 1084.36 |
|  |  | Total |  |  | 1217.69 |

Relación comercial: 000, 1071.06, 001, 002, 003, 004, 005, Z0000, Z0100, Z0300, Z0500, Z0600, Z0700, Z1200, Z1900

| Medición | Uds. | Parcial |
|---|---|---|
| Aspiración bombas | 2 | 2.00 |
| Arqueta corte, filtro y alivio | 1 | 1.00 |
| Total |  | 3 |

**XA10060-03** ud VÁLVULA MARIPOSA, Ø 400 MM, 2,5 MPA, MOTORIZADA REGULACIÓN
2 ud × 5777.61 (6124.27 con costes indirectos) = 12248.54
Válvula de mariposa de diámetro 400 mm, presión de trabajo hasta 2,5 MPa, con desmultiplicador, servomotor, reductor y actuador con regulación con protocolo Modbus RTU ; para cierre lento mínimo de 300s, para regulación con módulo auxiliar para comunicaciones tipo modbus o similar, con cuerpo de fundición dúctil GGG-40 o superior, eje de acero inoxidable, disco de doble excentricidad de fundición sobre junta de EPDM vulcanizada, revestimiento de pintura epoxi con espesor mínimo de 250 micras, con p.p. de juntas y tornillería, con accionamiento eléctrico y manual, por accionador, instalación para mandos, control y señalización, instalada y comprobada.

| Código | Ud | Descripción | Rendimiento | Precio | Importe |
|---|---|---|---|---|---|
| O01018 | h | CUADRILLA B | 2 | 43.23 | 86.46 |
| PX15056-02 | ud | VÁLVULA MARIPOSA Ø 400 MM 2,5 MPA EMBRIDADA, MOTO (material; 12/05/2022) | 1 | 3983.92 | 3983.92 |
| PX16228-013 | ud | MÓDULO COMUNICACIONES PARA ACTUADOR (material; 25/05/2022) | 1 | 1707.23 | 1707.23 |
|  |  | Total |  |  | 5777.61 |

Relación comercial: 000, 1209.12, 001, 002, 003, 004, 005, Z0000, Z0100, Z0300, Z0500, Z0600, Z0700, Z1200, Z1900

| Medición | Uds. | Parcial |
|---|---|---|
| Impulsión bombas | 2 | 2.00 |
| Total |  | 2 |

**XEM0006-06** ud JUNTA ANTIVIBRATORIA Ø 400 MM PN25
2 ud × 1147.85 (1216.72 con costes indirectos) = 2433.44
Junta amortiguadora antivibratoria DN400 mm cuerpo en acero al carbono ST37.2 y fuelle en AISI 304, conexión en banda fija. Incluso instalación-montaje y pruebas y tornillería. temperatura de operación -80ºC/+600ºC y presión PN25.

| Código | Ud | Descripción | Rendimiento | Precio | Importe |
|---|---|---|---|---|---|
| M01090 | h | GRÚA AUTOPROPULSADA TELESCÓPICA 101/130 CV, 5 T | 1 | 30.62 | 30.62 |
| O01018 | h | CUADRILLA B | 1 | 43.23 | 43.23 |
| PX006-06 | ud | Junta Antivibratoria Ø 400 mm PN25 (material; 09/05/2022) | 1 | 1074 | 1074.00 |
|  |  | Total |  |  | 1147.85 |

| Medición | Uds. | Parcial |
|---|---|---|
| Impulsión bombas | 2 | 2.00 |
| Total |  | 2 |

**XEM0004-01** ud VÁLVULA RETENCIÓN Ø400 MM PN25 ATM. EMBRIDADA
2 ud × 5194.07 (5505.71 con costes indirectos) = 11011.42
Válvula de retención DN 400 mm embridada para carga de trabajo de 25 atm según PPTP, incluso tornillería y montaje

| Código | Ud | Descripción | Rendimiento | Precio | Importe |
|---|---|---|---|---|---|
| PXEM004-01 | h | Válvula de retención de clapeta 400 mm PN16, bridas (material; 09/05/2022) | 2.6 | 1938 | 5038.80 |
| M01090 | h | GRÚA AUTOPROPULSADA TELESCÓPICA 101/130 CV, 5 T | 1.4 | 30.62 | 42.87 |
| O01018 | h | CUADRILLA B | 2.6 | 43.23 | 112.40 |
|  |  | Total |  |  | 5194.07 |

| Medición | Uds. | Parcial |
|---|---|---|
| Impulsión bombas | 2 | 2.00 |
| Total |  | 2 |

**XA10050-01** ud CARRETE DESMONTAJE FUNDICIÓN, Ø 400 MM, 2,5 MPA. INOX.
2 ud × 884.86 (937.95 con costes indirectos) = 1875.90
Carrete de desmontaje de fundición dúctil con bridas, de 400 mm de diámetro, 2,5 MPa, revestimiento de epoxi-poliéster, con partes móviles en acero inoxidable, incluida tornillería bicromatada, juntas, pruebas, instalación y montaje.

| Código | Ud | Descripción | Rendimiento | Precio | Importe |
|---|---|---|---|---|---|
| O01017 | h | CUADRILLA A | 1.7 | 53.9 | 91.63 |
| M01020 | h | CAMIÓN VOLQUETE GRÚA 101/130 CV | 0.85 | 32.55 | 27.67 |
| PX15046-01 | ud | CARRETE DESMONTAJE FUNDICIÓN Ø 400 MM, 2,5 MPA (P.O.) (material; 24/05/2022) | 1 | 765.56 | 765.56 |
|  |  | Total |  |  | 884.86 |

Relación comercial: 000, 794.66, 001, 002, 003, 004, 005, Z0000, Z0100, Z0300, Z0500, Z0600, Z0700, Z1200, Z1900

| Medición | Uds. | Parcial |
|---|---|---|
| Impulsión bombas | 2 | 2.00 |
| Total |  | 2 |

**XA10006-02** ud VÁLVULA COMPUERTA, Ø 300 MM, 2,5 MPA
1 ud × 826.74 (876.34 con costes indirectos) = 876.34

| Medición | Uds. | Parcial |
|---|---|---|
| By-pass calderín | 1 | 1.00 |
| Total |  | 1 |

**XA10048-01** ud CARRETE DESMONTAJE FUNDICIÓN, Ø 300 MM, 2,5 MPA. INOX.
1 ud × 677.09 (717.72 con costes indirectos) = 717.72

| Medición | Uds. | Parcial |
|---|---|---|
| By-pass calderín | 1 | 1.00 |
| Total |  | 1 |

**XA10048-05** ud CARRETE DESMONTAJE FUNDICIÓN, Ø 350 MM, 2,5 MPA. INOX.
1 ud × 761.33 (807.01 con costes indirectos) = 807.01
Carrete de desmontaje de fundición dúctil con bridas, de 350 mm de diámetro, 2,5 MPa, revestimiento de epoxi-poliéster, con partes móviles en acero inoxidable, incluida tornillería bicromatada, juntas, pruebas, instalación y montaje.

| Código | Ud | Descripción | Rendimiento | Precio | Importe |
|---|---|---|---|---|---|
| O01017 | h | CUADRILLA A | 1.5 | 53.9 | 80.85 |
| M01020 | h | CAMIÓN VOLQUETE GRÚA 101/130 CV | 0.65 | 32.55 | 21.16 |
| PX15044-05 | ud | CARRETE DESMONTAJE FUNDICIÓN Ø 350 MM, 2,5 MPA (P.O.) (material; 24/05/2022) | 1 | 659.32 | 659.32 |
|  |  | Total |  |  | 761.33 |

Relación comercial: 000, 544.38, 001, 002, 003, 004, 005, Z0000, Z0100, Z0300, Z0500, Z0600, Z0700, Z1200, Z1900

| Medición | Uds. | Parcial |
|---|---|---|
| Caudalímetro | 1 | 1.00 |
| Total |  | 1 |

**XA10073-07** ud VÁLVULA ALIVIO Ø 200 MM 2,5 MPA
2 ud × 5571.5 (5905.79 con costes indirectos) = 11811.58
Válvula hidráulica de alivio diámetro 200 mm, embridada, cuerpo anticavitación en ángulo, presión de trabajo hasta 2,5 MPa, cuerpo y cubierta de fundición recubierta de poliéster, asiento de acero inoxidable, componentes internos de bronce y acero inoxidable, asiento elástico y juntas EPDM, incluye piloto de acción directa, con muelle ajustable, válvulas de aguja y filtritos. Montada y probada en fábrica, puesta a punto y certificados. Totalmente instalada y pruebas de funcionamiento regulando.

| Código | Ud | Descripción | Rendimiento | Precio | Importe |
|---|---|---|---|---|---|
| O01018 | h | CUADRILLA B | 4.3 | 43.23 | 185.89 |
| M01020 | h | CAMIÓN VOLQUETE GRÚA 101/130 CV | 4.3 | 32.55 | 139.97 |
| PX15031-07 | ud | VÁLVULA ALIVIO 200 MM 2,5 MPA (P.O.) (material; 24/05/2022) | 1 | 5245.64 | 5245.64 |
|  |  | Total |  |  | 5571.5 |

Relación comercial: 000, 1684.5, 001, 002, 003, 004, 005, Z0000, Z0100, Z0300, Z0500, Z0600, Z0700, Z1200, Z1900

**XA11009-04** ud VENTOSA TRIFUNCIONAL, Ø 200 MM, 2,5 MPA
2 ud × 3675.66 (3896.2 con costes indirectos) = 7792.40

| Medición | Uds. | Parcial |
|---|---|---|
| Arqueta corte, filtro y alivio | 2 | 2.00 |
| Total |  | 2 |

**XA10004-02** ud VÁLVULA COMPUERTA, Ø 200 MM, 2,5 MPA
3 ud × 398.29 (422.19 con costes indirectos) = 1266.57

| Medición | Uds. | Parcial |
|---|---|---|
| Arqueta corte, filtro y alivio | 3 | 3.00 |
| Total |  | 3 |

**XA10046-02** ud CARRETE DESMONTAJE FUNDICIÓN, Ø 200 MM, 2,5 MPA. INOX.
1 ud × 331.87 (351.78 con costes indirectos) = 351.78

| Medición | Uds. | Parcial |
|---|---|---|
| Arqueta corte, filtro y alivio | 1 | 1.00 |
| Total |  | 1 |

**XA10001-01** ud VÁLVULA COMPUERTA, Ø 100 MM, 2,5 MPA
1 ud × 180.26 (191.08 con costes indirectos) = 191.08
Válvula de compuerta de diámetro 100 mm, presión de trabajo hasta 2,5 MPa, con lenteja de asiento elástico, cuerpo, tapa y compuerta de fundición dúctil GGG-50, eje de acero inoxidable AISI 420 comprimido en frío, revestimiento de pintura epoxi con espesor mínimo de 250 micras, compuerta guiada vulcanizada con caucho EPDM y con tuerca fija, con juntas tóricas lubricadas, tornillería tratada contra corrosión (cincada), embridada, con volante y tornillería incluidos, instalada.

| Código | Ud | Descripción | Rendimiento | Precio | Importe |
|---|---|---|---|---|---|
| O01018 | h | CUADRILLA B | 0.8 | 43.23 | 34.58 |
| PX15001-01 | ud | VÁLVULA COMPUERTA Ø 100 MM 2,5 MPA (P.O.) (material; 15/06/2022) | 1 | 145.68 | 145.68 |
|  |  | Total |  |  | 180.26 |

**XA10043-02** ud CARRETE DESMONTAJE FUNDICIÓN, Ø 100 MM, 2,5 MPA
1 ud × 203.15 (215.34 con costes indirectos) = 215.34
Carrete de desmontaje de fundición dúctil con bridas, de 100 mm de diámetro, 2,5 MPa, revestimiento de epoxi-poliéster, con partes móviles en acero inoxidable, incluida tornillería bicromatada, juntas, pruebas, instalación y montaje.

| Código | Ud | Descripción | Rendimiento | Precio | Importe |
|---|---|---|---|---|---|
| O01017 | h | CUADRILLA A | 1 | 53.9 | 53.90 |
| PX15039-02 | ud | CARRETE DESMONTAJE FUNDICIÓN Ø 100 MM, 2,5 MPA (P.O.) (material; 15/06/2022) | 1 | 149.25 | 149.25 |
|  |  | Total |  |  | 203.15 |

Relación comercial: 000, 163.11, 001, 002, 003, 004, 005, Z0000, Z0100, Z0300, Z0500, Z0600, Z0700, Z1200, Z1900

| Medición | Uds. | Parcial |
|---|---|---|
| Arqueta corte filtro y alivio | 1 | 1.00 |
| Total |  | 1 |

**XA11009-01** ud VENTOSA TRIFUNCIONAL, Ø 80 MM, 2,5 MPA
2 ud × 972.14 (1030.47 con costes indirectos) = 2060.94
Ventosa trifuncional de paso total diámetro 80 mm, doble cuerpo con purgador, de fundición dúctil, flotador de acero inoxidable, revestimiento de pintura Epoxy, embridada o ranurada, presión de trabajo hasta 2,5 MPa, incluida junta elastomérica de estanqueidad y tornillería. Colocada y comprobada.

| Código | Ud | Descripción | Rendimiento | Precio | Importe |
|---|---|---|---|---|---|
| O01004 | h | OFICIAL ESPECIALISTA | 0.9 | 22.96 | 20.66 |
| PX22009-01 | ud | VENTOSA TRIFUNCIONAL Ø 80 MM 2,5 MPA (P.O.) (material; 09/05/2022) | 1 | 951.48 | 951.48 |
|  |  | Total |  |  | 972.14 |

Relación comercial: 000, 270.67, 001, 002, 003, 004, 005, Z0000, Z0100, Z0300, Z0500, Z0600, Z0700, Z1200, Z1900

| Medición | Uds. | Parcial |
|---|---|---|
| Impulsión bombas | 2 | 2.00 |
| Total |  | 2 |

**XA10055-02** ud VÁLVULA COMPUERTA, Ø 80 MM, 2,5 MPA
2 ud × 146.94 (155.76 con costes indirectos) = 311.52
Válvula de compuerta de diámetro 80 mm, presión de trabajo hasta 2,5 MPa, con lenteja de asiento elástico, cuerpo, tapa y compuerta de fundición dúctil GGG-50, eje de acero inoxidable AISI 420 comprimido en frío, revestimiento de pintura epoxi con espesor mínimo de 250 micras, compuerta guiada vulcanizada con caucho EPDM y con tuerca fija, con juntas tóricas lubricadas, tornillería tratada contra corrosión (cincada), embridada o ranurada, con volante y tornillería incluidos, instalada.

| Código | Ud | Descripción | Rendimiento | Precio | Importe |
|---|---|---|---|---|---|
| O01004 | h | OFICIAL ESPECIALISTA | 1.1 | 22.96 | 25.26 |
| PX15051-02 | ud | VÁLVULA COMPUERTA Ø 80 MM 2,5 MPA (P.O.) (material; 09/05/2022) | 1 | 121.68 | 121.68 |
|  |  | Total |  |  | 146.94 |

Relación comercial: 000, 118.86, 001, 002, 003, 004, 005, Z0000, Z0100, Z0300, Z0500, Z0600, Z0700, Z1200, Z1900

| Medición | Uds. | Parcial |
|---|---|---|
| Impulsión bombas | 2 | 2.00 |
| Total |  | 2 |

**XEM0009-01** ud COMPUERTA PLANA 600 X 600 MM; CIERRE A 4 ARISTAS; MANUAL
1 ud × 1659.33 (1758.89 con costes indirectos) = 1758.89

**XA03004-01** kg CALDERERÍA CHAPA ACERO REVESTIMIENTO INT/EXT
17325.22 kg × 3.91 (4.14 con costes indirectos) = 71726.41

| Medición | Uds. | Largo | Ancho | Parcial |
|---|---|---|---|---|
| Aspiración |  |  |  |  |
| D=700 | 1 | 14.35 | 102.69 | 1473.60 |
| Bridas | 1 |  | 226.07 | 226.07 |
| Golas | 2 |  | 290.64 | 581.28 |
| Cono 700-500 | 1 | 1 | 87.89 | 87.89 |
| D=500 | 1 | 4.45 | 73.1 | 325.30 |
|  | 1 | 2.15 | 73.1 | 157.17 |
|  | 1 | 1.5 | 73.1 | 109.65 |
| Bridas | 6 |  | 97.62 | 585.72 |
| Alas monja T8 | 1 | 1.5 | 341.69 | 512.54 |
| D=700 By-pass | 1 | 1.7 | 102.69 | 174.57 |
|  | 1 | 5.75 | 102.69 | 590.47 |
| Brida | 3 |  | 226.07 | 678.21 |
| Alas de monja T5 | 2 | 1.5 | 351.37 | 1054.11 |
| Caña ventosas | 2 | 0.2 | 10.95 | 4.38 |
| Brida | 2 |  | 4.97 | 9.94 |
| Cono 500-200 | 2 | 1 | 50.9 | 101.80 |
| Bridas 200 | 2 | 2 | 28.71 | 114.84 |
| Impulsión |  |  |  |  |
| Cono 200-400 | 2 | 1 | 43.5 | 87.00 |
| Bridas 200 | 2 | 2 | 28.71 | 114.84 |
| Bridas 400 | 8 | 2 | 63.61 | 1017.76 |
| D=400 | 1 | 2.3 | 58.3 | 134.09 |
|  | 1 | 4.35 | 58.3 | 253.61 |
|  | 1 | 2.2 | 58.3 | 128.26 |
|  | 1 | 0.8 | 58.3 | 46.64 |
| Alas monja T7 | 2 |  | 423.24 | 846.48 |
| D=700 | 1 | 20 | 102.69 | 2053.80 |
|  | 1 | 1.75 | 102.69 | 179.71 |
| Golas | 5 |  | 290.64 | 1453.20 |
| Cono 700-350 | 2 | 1.3 | 76.79 | 199.65 |
| Bridas | 2 |  | 48.02 | 96.04 |
| Arqueta corte, filtro alivo |  |  |  |  |
| D=500 | 1 | 2.8 | 73.1 | 204.68 |
| Bridas | 2 |  | 97.62 | 195.24 |
| Alivio | 1 | 1.28 | 58.3 | 74.62 |
| Bridas | 3 |  | 63.61 | 190.83 |
| Caña ventosa | 2 | 0.4 | 28.71 | 22.97 |
| Bridas | 2 |  | 17.67 | 35.34 |
| Calderín |  |  |  |  |
| D=600 | 1 | 5.4 | 87.89 | 474.61 |
|  | 1 | 5.2 | 87.89 | 457.03 |
|  | 1 | 2 | 87.89 | 175.78 |
| Bridas | 8 |  | 148.35 | 1186.80 |
| Ala monja T6 | 1 |  | 321.31 | 321.31 |
| Brida ciega | 1 |  | 290.4 | 290.40 |
| By-pass | 1 | 3.7 | 43.5 | 160.95 |
| Bridas | 4 |  | 34.01 | 136.04 |
| Total |  |  |  | 17325.22 |

**XA03008-01** kg CALDERERÍA CHAPA ACERO GALVANIZADA
7826.77 kg × 4.86 (5.15 con costes indirectos) = 40307.87

| Medición | Uds. | Largo | Ancho | Parcial |
|---|---|---|---|---|
| Aspiración |  |  |  |  |
| By-pass |  |  |  |  |
| D=700 | 2 | 1 | 102.69 | 205.38 |
| Bridas | 4 |  | 226.07 | 904.28 |
| Golas | 2 |  | 290.64 | 581.28 |
| D=500 | 2 | 1 | 73.1 | 146.20 |
| Bridas | 4 |  | 97.62 | 390.48 |
| Golas | 2 |  | 280.78 | 561.56 |
| Impulsión |  |  |  |  |
| D=400 | 2 | 1 | 58.3 | 116.60 |
| Bridas | 4 |  | 97.62 | 390.48 |
| Golas | 2 |  | 150.25 | 300.50 |
| Arqueta corte, filtro y alivio |  |  |  |  |
| Cono 700-500 | 2 | 1.4 | 102.69 | 287.53 |
| Bridas | 1 |  | 226.07 | 226.07 |
| Golas | 1 |  | 290.64 | 290.64 |
| D=500 | 2 | 1.6 | 73.1 | 233.92 |
| Bridas | 4 |  | 97.62 | 390.48 |
| Golas | 2 |  | 280.78 | 561.56 |
| Alivio D=400 | 1 | 5.3 | 58.3 | 308.99 |
| Bridas | 1 |  | 63.61 | 63.61 |
| Golas | 1 |  | 150.25 | 150.25 |
| Desagüe D=500 | 1 | 10 | 73.1 | 731.00 |
| Golas | 2 |  | 280.78 | 561.56 |
| Arqueta caudalímetro |  |  |  |  |
| D=350 | 2 | 1.3 | 50.9 | 132.34 |
| Bridas | 4 |  | 48.02 | 192.08 |
| Golas | 2 |  | 49.99 | 99.98 |
| Total |  |  |  | 7826.77 |

**XED0012** u EXTRACTOR HELICOIDAL 500 MM; 3.743 M3/H; 891 RPM
2 u × 596.37 (632.15 con costes indirectos) = 1264.30
Extractor helicoidal mural extraplano y compacto, de 500 mm de diámetro con dimensiones 630x590 mm, para 3.473 m3/h; 891 rpm y 0.25 kW a 400 v (6 polos) aspiración LPA @ 1m de 63 dB. hélice equilibrada en dos planos, de bajo nivel sonoro, protegidos contra la corrosión mediante tratamiento por cataforesis y pintados con poliéster, motor de rotor exterior trifásico (hxtr), con protector térmico incorporado Y caja de bornas. Instalado, probado y funcionando.

| Código | Ud | Descripción | Rendimiento | Precio | Importe |
|---|---|---|---|---|---|
| PX0012 | ud | EXTRACTOR HELICOIDAL 500 MM; 3.743 M3/H; 0,25 KW (material; 25/04/2022) | 1 | 574.49 | 574.49 |
| O01004 | h | OFICIAL ESPECIALISTA | 0.5 | 22.96 | 11.48 |
| O01005 | h | OFICIAL DE OFICIOS | 0.5 | 20.8 | 10.40 |
|  |  | Total |  |  | 596.37 |

**XED0015** ud PUENTE GRÚA MONOVIGA 2 TM; 8 M LUZ
1 ud × 11932.46 (12648.41 con costes indirectos) = 12648.41
Puente grúa monovigas de 2,0 tm de capacidad de carga, de hasta 8 m de luz, para alturas de elevación de 6 m según PPTP, incluso accionamiento eléctrico, certificado, totalmente montado y comprobado.

| Código | Ud | Descripción | Rendimiento | Precio | Importe |
|---|---|---|---|---|---|
| PXED015 | ud | PUENTE GRÚA 2 TM LUZ HASTA 8 M (material; 25/04/2022) | 1 | 11596 | 11596.00 |
| M01111 | h | GRÚA AUTOPROPULSADA TELESCÓPICA, 26-50 T | 2.25 | 79.7 | 179.33 |
| O01001 | h | CAPATAZ | 1 | 25.85 | 25.85 |
| O01004 | h | OFICIAL ESPECIALISTA | 3 | 22.96 | 68.88 |
| O01005 | h | OFICIAL DE OFICIOS | 3 | 20.8 | 62.40 |
|  |  | Total |  |  | 11932.46 |

#### 030203 SISTEMA PROTECCIÓN ANTIARIETE
Importe: 41300.15

**XEM0001-03** ud CALDERÍN HIDRONEUMÁTICO 15 M3; 2,5 MPA; Ø 2000 MM
1 ud × 31142.8 (33011.37 con costes indirectos) = 33011.37
Calderín hidroneumático de 15 m3 y PMA 2,5 Mpa, construido en chapa de acero (S275JR) al carbono de ø 2000 mm altura según planos. Boca de hombre DN 600, inspección DN 600, purga ø1" y conexiones necesarias. Incluso válvula seguridad y manómetro, nivel óptico magnético con tubo de vidrio, sonda de nivel y transductor de presión diferencial de 5 contactos de funcionamiento, conexión a la tubería de impulsión, valvulería y orejetas de conexión, ensayos y marcado ce, chorreado (granallado SA2,5) y pintado interior (r/epoxi 250 micras) y exteriormente (r/epoxi 120 micras). Incluso escalera metálica de acceso superior con guarda cuerpo, tramex superior, barandillas, transporte y puesta en obra. Totalmente instalado, probado y funcionando.

| Código | Ud | Descripción | Rendimiento | Precio | Importe |
|---|---|---|---|---|---|
| O01017 | h | CUADRILLA A | 4 | 53.9 | 215.60 |
| M01020 | h | CAMIÓN VOLQUETE GRÚA 101/130 CV | 4 | 32.55 | 130.20 |
| PXEM001-03 | ud | Calderín Hidroneumático 15 m3; 2,5 MPa; Ø 2000 mm. A pie de obra (material; 30/05/2022) | 1 | 30797 | 30797.00 |
|  |  | Total |  |  | 31142.8 |

**XEM0002-02** ud COMPRESOR 7,5 HP; 800 L/MIN, 2,5 MPA
2 ud × 3909.8 (4144.39 con costes indirectos) = 8288.78
Compresor de 7,5 HP de potencia instalada y un caudal de aire libre de 800 l/min y con una presión máxima de trabajo de 2,5 Mpa, incluso válvula de seguridad, válvula antirretorno, depósito de acumulación de aire de 450 l, colector de alimentación de aire, manómetro certificado, filtro y purga inferior. Presostato. Incluyendo equipo de mando, y todo el conexionado neumático y eléctrico para su correcto funcionamiento. instalado y funcionando.

| Código | Ud | Descripción | Rendimiento | Precio | Importe |
|---|---|---|---|---|---|
| O01018 | h | CUADRILLA B | 4 | 43.23 | 172.92 |
| M01020 | h | CAMIÓN VOLQUETE GRÚA 101/130 CV | 0.5 | 32.55 | 16.28 |
| PXEM002-02 | ud | COMPRESOR 7,5 HP; Q 800 L/MIN 2,5 MPA (material; 09/05/2022) | 1 | 3720.6 | 3720.60 |
|  |  | Total |  |  | 3909.8 |

#### 030204 OBRA CIVIL ESTACIÓN DE BOMBEO (17/12/2004)
Importe: 169814.38

**UI04007** m² DESBROCE Y LIMPIEZA
1750.67 m² × 0.35 (0.37 con costes indirectos) = 647.75

| Medición | Uds. | Largo | Parcial |
|---|---|---|---|
| Según mediciones Auxiliares | 1 | 1750.67 | 1750.67 |
| Total |  |  | 1750.67 |

**UI02007** m³ EXCAVACIÓN EN DESMONTE
381.95 m³ × 2.97 (3.15 con costes indirectos) = 1203.14

| Medición | Uds. | Largo | Parcial |
|---|---|---|---|
| Según mediciones Auxiliares | 1 | 381.95 | 381.95 |
| Total |  |  | 381.95 |

**UI4019_20** m³ TERRAPLEN PROC EXCAV 98% PM
1321.83 m³ × 1.91 (2.02 con costes indirectos) = 2670.10

| Medición | Uds. | Largo | Parcial |
|---|---|---|---|
| Según mediciones Auxiliares | 1 | 1321.83 | 1321.83 |
| Total |  |  | 1321.83 |

**UE02274** m³ SUELO SELECCIONADO PROCEDENTE DE PRESTAMO, YACIMIENTO GRANULAR O
419.02 m³ × 6.98 (7.4 con costes indirectos) = 3100.75

| Medición | Uds. | Largo | Ancho | Parcial |
|---|---|---|---|---|
| Según mediciones Auxiliares | 1 | 477.97 |  | 477.97 |
|  | -1 | 196.5 | 0.3 | -58.95 |
| Total |  |  |  | 419.02 |

**UI06010_1** m³ ZAHORRA ARTIFICIAL ZA 0/20
385.88 m³ × 12.97 (13.75 con costes indirectos) = 5305.85

| Medición | Uds. | Largo | Ancho | Parcial |
|---|---|---|---|---|
| Según mediciones Auxiliares | 1 | 462.07 |  | 462.07 |
|  | -1 | 253.95 | 0.3 | -76.19 |
| Total |  |  |  | 385.88 |

**U2410-02** m³ EXTENDIDO TIERRA VEGETAL DE LA PROPIA OBRA
353.04 m³ × 0.74 (0.78 con costes indirectos) = 275.37

| Medición | Uds. | Largo | Parcial |
|---|---|---|---|
| Según mediciones Auxiliares | 1 | 353.04 | 353.04 |
| Total |  |  | 353.04 |

**UI02003-01** m³ EXCAVACIÓN EN EMPLAZAMIENTO
298.11 m³ × 13.12 (13.91 con costes indirectos) = 4146.71

| Medición | Uds. | Largo | Alto | Parcial |
|---|---|---|---|---|
| Excavación hasta -1,00m | 0.5 | 317.83 | 1 | 158.92 |
|  | 0.5 | 278.38 | 1 | 139.19 |
| Total |  |  |  | 298.11 |

**XI04019-01** m³ RELLENO MECÁNICO LOCALIZADO, 98% PM
48.92 m³ × 8.35 (8.85 con costes indirectos) = 432.94

| Medición | Uds. | Largo | Alto | Parcial |
|---|---|---|---|---|
|  | 0.5 | 317.83 | 1 | 158.92 |
|  | -0.5 | 220 | 1 | -110.00 |
| Total |  |  |  | 48.92 |

**I06030** m³ CONSTRUCCIÓN DE CAPA GRANULAR GRAVA RCD 40/70
44 m³ × 26.59 (28.19 con costes indirectos) = 1240.36

| Medición | Uds. | Largo | Alto | Parcial |
|---|---|---|---|---|
|  | 1 | 220 | 0.2 | 44.00 |
| Total |  |  |  | 44 |

**B04045** m² BARRERA HUMEDAD POR CAPILARIDAD EN SOLERA
240.35 m² × 9.03 (9.57 con costes indirectos) = 2300.15

| Medición | Uds. | Largo | Ancho | Parcial |
|---|---|---|---|---|
| Edificio Control | 1 | 10.5 | 9.5 | 99.75 |
| Edificio Bombas | 1 | 14.8 | 9.5 | 140.60 |
| Total |  |  |  | 240.35 |

**I11009** m DREN-COLECTOR CON TUBERÍA DE PVC Ø 100, TERRENO FRANCO-LIGERO
29.83 m × 13.94 (14.78 con costes indirectos) = 440.89

| Medición | Uds. | Largo | Parcial |
|---|---|---|---|
|  | 1 | 16.03 | 16.03 |
|  | 1 | 13.8 | 13.80 |
| Total |  |  | 29.83 |

**UI14009** m³ HORMIGÓN EN MASA HM-20/B/20/X0
84.73 m³ × 70.92 (75.18 con costes indirectos) = 6370.00

| Medición | Uds. | Largo | Ancho | Alto | Parcial |
|---|---|---|---|---|---|
| Cámara | 1 | 12.8 | 17.8 | 0.1 | 22.78 |
| Arqueta desagüe | 1 | 2.3 | 2.5 | 0.1 | 0.58 |
| Toma | 1 | 1.9 | 1.6 | 0.1 | 0.30 |
| Bombeo |  |  |  |  |  |
| Solera | 1 | 39.42 | 11.67 | 0.1 | 46.00 |
| Prisma conducciones eléctricas | 1 | 30.7 | 0.4 | 0.7 | 8.60 |
| Edificio de Control |  |  |  |  |  |
|  | 1 | 242.6 |  | 0.1 | 24.26 |
|  | -1 | 91.58 |  | 0.1 | -9.16 |
|  | -1 | 29.38 |  | 0.1 | -2.94 |
|  | -1 | 28.75 |  | 0.1 | -2.88 |
|  | -1 | 28.08 |  | 0.1 | -2.81 |
| Total |  |  |  |  | 84.73 |

**UI14013_HA25** m³ HORMIGÓN PARA ARMAR HA-25/SPB/20-15/XC1-3, PLANTA
500.38 m³ × 82.77 (87.74 con costes indirectos) = 43903.34

| Medición | Uds. | Largo | Ancho | Alto | Parcial |
|---|---|---|---|---|---|
| Bombeo |  |  |  |  |  |
| Solera | 1 | 39.22 | 11.47 | 0.5 | 224.93 |
| Muros | 14 | 5.1 | 0.3 | 2.35 | 50.34 |
|  | 2 | 10.35 | 0.3 | 2.35 | 14.59 |
| Pilares | 16 | 0.4 | 0.4 | 2.35 | 6.02 |
| Conducciones cables | 2 | 30.98 | 0.5 | 0.6 | 18.59 |
|  | 1 | 0.4 | 0.5 | 0.6 | 0.12 |
|  | 2 | 30.98 | 0.5 | 0.5 | 15.49 |
|  | 1 | 0.4 | 0.5 | 0.5 | 0.10 |
| Edificio de Control |  |  |  |  |  |
| Zapatas |  |  |  |  |  |
| P1-P9 | 2 | 2 | 2 | 0.5 | 4.00 |
| P2-P3-P10-P11 | 4 | 1.9 | 1.9 | 0.5 | 7.22 |
| P4 | 1 | 1.15 | 2.3 | 0.5 | 1.32 |
| P5-P6-P7 | 3 | 1.8 | 1.8 | 0.5 | 4.86 |
| P8 | 1 | 1.1 | 2.2 | 0.5 | 1.21 |
| P12 | 1 | 2 | 2 | 0.5 | 2.00 |
| Vigas atado |  |  |  |  |  |
|  | 1 | 5.95 | 0.4 | 0.4 | 0.95 |
|  | 2 | 6 | 0.4 | 0.4 | 1.92 |
|  | 1 | 5.6 | 0.4 | 0.4 | 0.90 |
|  | 1 | 5.95 | 0.4 | 0.4 | 0.95 |
|  | 1 | 5.75 | 0.4 | 0.4 | 0.92 |
|  | 1 | 2.55 | 0.4 | 0.4 | 0.41 |
|  | 1 | 2.6 | 0.4 | 0.4 | 0.42 |
|  | 1 | 2.55 | 0.4 | 0.4 | 0.41 |
|  | 2 | 2.7 | 0.4 | 0.4 | 0.86 |
|  | 1 | 2.65 | 0.4 | 0.5 | 0.53 |
|  | 1 | 2.55 | 0.4 | 0.4 | 0.41 |
|  | 1 | 2.6 | 0.4 | 0.4 | 0.42 |
|  | 1 | 2.55 | 0.4 | 0.5 | 0.51 |
| Formación muro huecos instalaciones losa | 1 | 53.3 | 0.4 | 0.4 | 8.53 |
|  | 1 | 10.1 | 0.4 | 0.4 | 1.62 |
| Bombeo |  |  |  |  |  |
| Pilares | 16 | 0.4 | 0.4 | 5.28 | 13.52 |
|  | 1 | 0.3 | 0.3 | 2.15 | 0.19 |
| Losa zona descarga | 1 | 10.55 | 4 | 0.2 | 8.44 |
| Zuncho losa cubierta | 2 | 11.31 | 0.86 | 0.2 | 3.89 |
|  | 2 | 38.96 | 0.76 | 0.2 | 11.84 |
| Pilares Cubierta | 6 | 10.35 | 0.4 | 1 | 24.84 |
| Edificio de Control |  |  |  |  |  |
| Pilares |  |  |  |  |  |
|  | 12 | 0.4 | 0.4 | 4.18 | 8.03 |
| Losa |  |  |  |  |  |
|  | 1 | 220 |  | 0.2 | 44.00 |
|  | -12 | 0.4 | 0.4 | 0.2 | -0.38 |
| Zuncho cubierta | 1 | 51.75 | 0.77 | 0.22 | 8.77 |
| Portico 1-2-3 | 3 | 4.2 | 0.3 | 0.22 | 0.83 |
| Portico 4-5-6-7 | 4 | 7.55 | 0.3 | 0.6 | 5.44 |
|  | 12 | 0.4 | 0.4 | 0.22 | 0.42 |
| Total |  |  |  |  | 500.38 |

**XI15004** kg ACERO CORRUGADO, B-500S/SD, COLOCADO
37636.58 kg × 1.24 (1.31 con costes indirectos) = 49303.92

| Medición | Uds. | Largo | Parcial |
|---|---|---|---|
| Cubierta |  |  |  |
| Forjado |  |  |  |
| Forjado cubierta | 1 | 273.82 | 273.82 |
| Forjado cubierta |  |  |  |
| Forjado |  |  |  |
| Forjado cubierta | 1 | 194.58 | 194.58 |
| Losa carga |  |  |  |
| Losa |  |  |  |
| Losa carga | 1 | 805.09 | 805.09 |
| Pórtico |  |  |  |
| Portico 1 | 1 | 63.13 | 63.13 |
| Portico 2 | 1 | 48.56 | 48.56 |
| Portico 3 | 1 | 131.67 | 131.67 |
| Refuerzo apertura circular | 1 | 40.59 | 40.59 |
| Losa cimentación |  |  |  |
| Losa |  |  |  |
| Losa cimentación | 1 | 4924.82 | 4924.82 |
| Pórtico |  |  |  |
| Portico 1 | 1 | 105.27 | 105.27 |
| Portico 2 | 1 | 89.21 | 89.21 |
| Portico 3 | 1 |  | 1.00 |
| Portico 4 | 1 |  | 1.00 |
| Portico 5 | 1 | 22938.57 | 22938.57 |
| Portico 6 | 1 | 12.74 | 12.74 |
| Portico 7 | 1 | 1088.05 | 1088.05 |
| Losa perimetra cubierta |  |  |  |
| Losa |  |  |  |
| Losa perimetra cubierta | 1 | 747.31 | 747.31 |
| Muros |  |  |  |
| Muro |  |  |  |
| Muros | 1 | 1917.76 | 1917.76 |
| Pilares |  |  |  |
| Pilar |  |  |  |
| P1-P2-P3-P4-P5-P6 | 1 | 575.29 | 575.29 |
| P1-P5 | 1 | 691.64 | 691.64 |
| P2-P3-P4-P6-P7-P8 | 1 | 2121.43 | 2121.43 |
| Pilares cimentación | 1 |  | 1.00 |
| Solera |  |  |  |
| Solera |  |  |  |
| Solera | 1 | 244.01 | 244.01 |
| Zapatas |  |  |  |
| Zapata |  |  |  |
| Z1 | 1 | 20.15 | 20.15 |
| Z2 | 1 | 105.46 | 105.46 |
| Z3 | 1 | 168.54 | 168.54 |
| Z4 | 1 | 105.46 | 105.46 |
| Z5 | 1 | 97.15 | 97.15 |
| Z6 | 1 | 123.28 | 123.28 |
| Total |  |  | 37636.58 |

**I16032** m² ENCOFRADO Y DESENCOFRADO ZAPATAS, VIGAS RIOSTRAS Y ENCEPADOS, VO
186.39 m² × 33.52 (35.53 con costes indirectos) = 6622.44
Encofrado y desencofrado en zapatas, vigas riostras de cimentación, para volúmenes aislados <1m3, sin incluir medios auxiliares.

| Código | Ud | Descripción | Rendimiento | Precio | Importe |
|---|---|---|---|---|---|
| O01004 | h | OFICIAL ESPECIALISTA | 0.67 | 22.96 | 15.38 |
| O01009 | h | PEÓN | 0.67 | 20.27 | 13.58 |
| P01033 | m³ | MADERA ENCOFRAR (P.O.) | 0.02 | 201.25 | 4.03 |
| P01044 | kg | PUNTAS (P.O.) | 0.15 | 2.19 | 0.33 |
| P01045 | kg | ALAMBRE (P.O.) | 0.1 | 1.36 | 0.14 |
| P01041 | l | ACEITE DE DESENCOFRADO, ENCOFRADOS ABSORBENTES (P.O.) | 0.02 | 2.94 | 0.06 |
|  |  | Total |  |  | 33.52 |

Relación comercial: 000, 33.52, 001, 002, 003, 004, 005, Z0000, Z0100, Z0300, Z0500, Z0600, Z0700, Z1200, Z1900

| Medición | Uds. | Largo | Ancho | Alto | Parcial |
|---|---|---|---|---|---|
| Bombeo |  |  |  |  |  |
| Solera | 2 | 39.22 |  | 0.5 |  |
|  | 2 |  | 11.47 | 0.5 |  |
| Edificio de Control |  |  |  |  |  |
| Zapatas |  |  |  |  |  |
| fórmula: 2*(a+b)*c | 2 | 2 | 2 | 0.5 |  |
| fórmula: 2*(a+b)*c | 3 | 1.9 | 1.9 | 0.5 |  |
| fórmula: 2*(a+b)*c | 1 | 1.15 | 2.3 | 0.5 |  |
| fórmula: 2*(a+b)*c | 1 | 1.8 | 1.8 | 0.5 |  |
| fórmula: 2*(a+b)*c | 2 | 1.8 | 1.8 | 0.5 |  |
| fórmula: 2*(a+b)*c | 1 | 1.1 | 2.2 | 0.5 |  |
| fórmula: 2*(a+b)*c | 1 | 1.9 | 1.9 | 0.5 |  |
| fórmula: 2*(a+b)*c | 1 | 1.9 | 1.9 | 0.5 |  |
| Vigas cimentación |  |  |  |  |  |
|  | 2 | 2.55 |  | 0.4 |  |
|  | 2 | 2.6 |  | 0.4 |  |
|  | 2 | 2.55 |  | 0.4 |  |
|  | 2 | 2.7 |  | 0.4 |  |
|  | 2 | 2.7 |  | 0.4 |  |
|  | 2 | 2.65 |  | 0.5 |  |
|  | 2 | 2.55 |  | 0.4 |  |
|  | 2 | 2.6 |  | 0.4 |  |
|  | 2 | 2.55 |  | 0.5 |  |
|  | 2 | 5.95 |  | 0.4 |  |
|  | 2 | 5.75 |  | 0.4 |  |
|  | 2 | 5.95 |  | 0.4 |  |
|  | 2 | 6 |  | 0.4 |  |
|  | 2 | 6 |  | 0.4 |  |
|  | 2 | 5.6 |  | 0.4 |  |
|  | -26 | 0.4 |  | 0.4 |  |
|  | -4 | 0.4 |  | 0.5 |  |
| Solera | 1 | 220 |  | 0.2 |  |
|  | -6 | 0.4 |  | 0.2 |  |
|  | -8 | 0.4 |  | 0.2 |  |
| Total |  |  |  |  | 186.39 |

**I16009** m² ENCOFRADO Y DESENCOFRADO PILARES RECTANGULARES, H <= 3 M
258.43 m² × 18.43 (19.54 con costes indirectos) = 5049.72
Encofrado y desencofrado en pilares rectangulares, para revestir, los tres primeros metros de altura, considerando 40 posturas, sin incluir medios auxiliares.

| Código | Ud | Descripción | Rendimiento | Precio | Importe |
|---|---|---|---|---|---|
| O01004 | h | OFICIAL ESPECIALISTA | 0.36 | 22.96 | 8.27 |
| O01009 | h | PEÓN | 0.36 | 20.27 | 7.30 |
| P01033 | m³ | MADERA ENCOFRAR (P.O.) | 0.002 | 201.25 | 0.40 |
| P01037 | ud | PANEL METÁLICO 50X50 CM CON ACCESORIOS (P.O.) | 0.12 | 17.52 | 2.10 |
| P01044 | kg | PUNTAS (P.O.) | 0.05 | 2.19 | 0.11 |
| P01045 | kg | ALAMBRE (P.O.) | 0.05 | 1.36 | 0.07 |
| P01042 | l | ACEITE DE DESENCOFRADO, ENCOFRADOS METÁLICOS (P.O.) | 0.07 | 2.57 | 0.18 |
|  |  | Total |  |  | 18.43 |

Relación comercial: 000, 18.43, 001, 002, 003, 004, 005, Z0000, Z0100, Z0300, Z0500, Z0600, Z0700, Z1200, Z1900

| Medición | Uds. | Largo | Alto | Parcial |
|---|---|---|---|---|
| Bomebo |  |  |  |  |
| Pilares 1-16 | 32 | 0.4 | 2.35 | 30.08 |
|  | 4 | 0.4 | 2.35 | 3.76 |
|  | 28 | 0.1 | 2.35 | 6.58 |
|  | 64 | 0.4 | 5.28 | 135.17 |
| Pilar zona de descarga | 4 | 0.3 | 2.15 | 2.58 |
| Edifico de Control |  |  |  |  |
| Pilares 1-12 | 48 | 0.4 | 4.18 | 80.26 |
| Total |  |  |  | 258.43 |

**I16017** m² ENCOFRADO Y DESENCOFRADO EN VIGAS RECTANGULARES
78.93 m² × 27.51 (29.16 con costes indirectos) = 2301.60
Encofrado y desencofrado en vigas rectangulares, para revestir, considerando 40 posturas, sin incluir medios auxiliares.

| Código | Ud | Descripción | Rendimiento | Precio | Importe |
|---|---|---|---|---|---|
| O01004 | h | OFICIAL ESPECIALISTA | 0.59 | 22.96 | 13.55 |
| O01009 | h | PEÓN | 0.59 | 20.27 | 11.96 |
| P01033 | m³ | MADERA ENCOFRAR (P.O.) | 0.002 | 201.25 | 0.40 |
| P01038 | ud | PANEL METÁLICO 50X100 CM CON ACCESORIOS (P.O.) | 0.06 | 20.69 | 1.24 |
| P01044 | kg | PUNTAS (P.O.) | 0.05 | 2.19 | 0.11 |
| P01045 | kg | ALAMBRE (P.O.) | 0.05 | 1.36 | 0.07 |
| P01042 | l | ACEITE DE DESENCOFRADO, ENCOFRADOS METÁLICOS (P.O.) | 0.07 | 2.57 | 0.18 |
|  |  | Total |  |  | 27.51 |

Relación comercial: 000, 27.51, 001, 002, 003, 004, 005, Z0000, Z0100, Z0300, Z0500, Z0600, Z0700, Z1200, Z1900

| Medición | Uds. | Largo | Ancho | Alto | Parcial |
|---|---|---|---|---|---|
| Bombeo | 2 | 11.31 | 0.86 | 0.2 | 3.89 |
|  | 2 | 38.96 | 0.76 | 0.2 | 11.84 |
| Edificio de Control |  |  |  |  |  |
|  | 2 | 13.8 |  | 0.22 | 6.07 |
|  | 2 |  | 16.01 | 0.22 | 7.04 |
|  | 4 | 13.8 |  | 0.38 | 20.98 |
|  | 4 |  | 16.01 | 0.3 | 19.21 |
|  | -12 |  | 0.4 | 0.3 | -1.44 |
|  | 3 | 13.8 |  | 0.3 | 12.42 |
|  | -12 | 0.3 |  | 0.3 | -1.08 |
| Total |  |  |  |  | 78.93 |

**SRC0002** m² FORJADO UNIDIRECCIONAL CANTO 17+5/70-12 (06/07/2020)
566.9 m² × 22.48 (23.83 con costes indirectos) = 13509.23
Forjado unidireccional canto 17+5/70-12

| Código | Ud | Descripción | Rendimiento | Precio | Importe |
|---|---|---|---|---|---|
| PUmt07bho011 | Ud | BOVEDILLA DE HORMIGÓN 58X20X17 CM. INCLUSO PIEZAS ESPECIALES. (material; 06/07/2020) | 7.5 | 0.49 | 3.68 |
| PUmt07var010b | m | SEMIVIGUETA ARMADA CON ZAPATILLA DE HORMIGÓN, LMEDIA = 4/5 M, SE (material; 06/07/2020) | 1.371 | 3.28 | 4.50 |
| PUmt07aco020c | ud | SEPARADOR HOMOLOGADO PARA VIGAS. (material; 06/07/2020) | 0.8 | 0.08 | 0.06 |
| PUmt07aco010c | kg | FERRALLA ELABORADA EN TALLER INDUSTRIAL CON ACERO EN BARRAS CORR (material; 06/07/2020) | 2.062 | 0.83 | 1.71 |
| PUmt08var050 | kg | ALAMBRE GALVANIZADO PARA ATAR, DE 1,30 MM DE DIÁMETRO. (material; 06/07/2020) | 0.021 | 1.13 | 0.02 |
| PUmt07ame010d | m² | MALLA ELECTROSOLDADA ME 20X20 Ø 5-5 B 500 T 6X2,20 UNE-EN 10080. (material; 06/07/2020) | 1.1 | 1.39 | 1.53 |
| PUmt10haf010n | m³ | HORMIGÓN HA-25/B/20/IIA, FABRICADO EN CENTRAL. (material; 06/07/2020) | 0.1 | 71.24 | 7.12 |
| PUmt08cur020a | l | AGENTE FILMÓGENO PARA EL CURADO DE HORMIGONES Y MORTEROS. (material; 06/07/2020) | 0.15 | 1.6 | 0.24 |
| O01004 | h | OFICIAL ESPECIALISTA | 0.0375 | 22.96 | 0.86 |
| O01009 | h | PEÓN | 0.1145 | 20.27 | 2.32 |
| %0200 | % | MEDIOS AUXILIARES | 2 % | 22.04 | 0.44 |
|  |  | Total |  |  | 22.48 |

| Medición | Uds. | Largo | Ancho | Parcial |
|---|---|---|---|---|
| Bombeo | 7 | 10.55 | 5.1 | 376.64 |
| Edificio de Control | 6 | 4.2 | 7.55 | 190.26 |
| Total |  |  |  | 566.9 |

**I16036** m² ENCOFRADO Y DESENCOFRADO MUROS DOS CARAS, 1,5 < H <= 3 M, VISTOS
216.44 m² × 24.48 (25.95 con costes indirectos) = 5616.62
Encofrado y desencofrado en muros dos caras , entre 1,5 y 3 metros de altura, para dejar vistos, considerando 40 posturas, sin incluir medios auxiliares.

| Código | Ud | Descripción | Rendimiento | Precio | Importe |
|---|---|---|---|---|---|
| O01004 | h | OFICIAL ESPECIALISTA | 0.52 | 22.96 | 11.94 |
| O01009 | h | PEÓN | 0.52 | 20.27 | 10.54 |
| P01033 | m³ | MADERA ENCOFRAR (P.O.) | 0.002 | 201.25 | 0.40 |
| P01038 | ud | PANEL METÁLICO 50X100 CM CON ACCESORIOS (P.O.) | 0.06 | 20.69 | 1.24 |
| P01044 | kg | PUNTAS (P.O.) | 0.05 | 2.19 | 0.11 |
| P01045 | kg | ALAMBRE (P.O.) | 0.05 | 1.36 | 0.07 |
| P01042 | l | ACEITE DE DESENCOFRADO, ENCOFRADOS METÁLICOS (P.O.) | 0.07 | 2.57 | 0.18 |
|  |  | Total |  |  | 24.48 |

Relación comercial: 000, 24.48, 001, 002, 003, 004, 005, Z0000, Z0100, Z0300, Z0500, Z0600, Z0700, Z1200, Z1900

| Medición | Uds. | Largo | Alto | Parcial |
|---|---|---|---|---|
| Muros | 14 | 5.1 | 2.35 | 167.79 |
|  | 2 | 10.35 | 2.35 | 48.65 |
| Total |  |  |  | 216.44 |

**I16038** m² ENCOFRADO Y DESENCOFRADO DE FORJADOS CONTINUOS CON SISTEMA RECUP
188.34 m² × 34.4 (36.46 con costes indirectos) = 6866.88
Encofrado y desencofrado continuo con sistema metálico recuperable tipo mecano, formado por sopandas, portasopandas, tabicas metálicas, puntales y tableros hasta una altura máxima de 4 m, para hormigonado de forjados unidireccionales, reticulares y losas.

| Código | Ud | Descripción | Rendimiento | Precio | Importe |
|---|---|---|---|---|---|
| O01004 | h | OFICIAL ESPECIALISTA | 0.2 | 22.96 | 4.59 |
| O01009 | h | PEÓN | 0.2 | 20.27 | 4.05 |
| P01158 | m² | ENCOFRADO METÁLICO RECUPERABLE TIPO MECANO FORJADOS CONTINUOS, 3 (material) | 1 | 21.2 | 21.20 |
| P01033 | m³ | MADERA ENCOFRAR (P.O.) | 0.02 | 201.25 | 4.03 |
| P01044 | kg | PUNTAS (P.O.) | 0.15 | 2.19 | 0.33 |
| P01045 | kg | ALAMBRE (P.O.) | 0.1 | 1.36 | 0.14 |
| P01041 | l | ACEITE DE DESENCOFRADO, ENCOFRADOS ABSORBENTES (P.O.) | 0.02 | 2.94 | 0.06 |
|  |  | Total |  |  | 34.4 |

Relación comercial: 000, 34.4, 001, 002, 003, 004, 005, Z0000, Z0100, Z0300, Z0500, Z0600, Z0700, Z1200, Z1900

| Medición | Uds. | Largo | Ancho | Parcial |
|---|---|---|---|---|
| Edificio de Control | 6 | 4.2 | 7.55 | 190.26 |
|  | -12 | 0.4 | 0.4 | -1.92 |
| Total |  |  |  | 188.34 |

**B01035** kg ACERO LAMINADO S275JR EN CALIENTE EN ESTRUCTURA ATORNILLADA (01/01/2010)
1962.65 kg × 2.36 (2.5 con costes indirectos) = 4906.63
Acero laminado S275JR en caliente, en perfiles laminados en caliente para vigas, pilares, zunchos y correas mediante uniones atornilladas; i/p.p. de tornillos calibrados A4T, cortes, piezas especiales, despuntes y dos manos de imprimación con pintura de minio electrolítico, no incluye medios auxiliares, montado y colocado, según NTE-EAS, CTE-DB-SE-A y EAE. Los trabajos serán realizados por soldador cualificado según norma UNE-EN ISO 9606-1:2017

| Código | Ud | Descripción | Rendimiento | Precio | Importe |
|---|---|---|---|---|---|
| O01004 | h | OFICIAL ESPECIALISTA | 0.03 | 22.96 | 0.69 |
| O01009 | h | PEÓN | 0.03 | 20.27 | 0.61 |
| P01145 | kg | ACERO LAMINADO EN CALIENTE S275JR (P.O.) | 1.05 | 0.89 | 0.93 |
| P34047 | l | MINIO ELECTROLÍTICO (P.O.) | 0.01 | 12.86 | 0.13 |
|  |  | Total |  |  | 2.36 |

Relación comercial: 000, 2.36, 001, 002, 003, 004, 005, 006, 007, 008, 009, 010, 011, 012, 013, 014, 015, 016, 017, 018, 019, 020, 021, 022, 023, 024, 025, 026, 027, 028, 029, 030, 031, 032, 033, 034, 035, 036, 037, 038, 039, 040, 041, 042, 043, 044, 045, 046, 047, 048, 049, 050, 051, 052, 053, 054, 055, 056, 057, 058, 059, 060, 061, 062, 063, 064, 065, 066, 067, Z0000, Z0100, Z0300, Z0500, Z0600, Z0700, Z1200, Z1900

| Medición | Uds. | Largo | Ancho | Alto | Parcial |
|---|---|---|---|---|---|
| fórmula: a*b*c/1000*7850 | 5 | 0.2 | 0.2 | 7 |  |
| fórmula: a*b*c/1000*7850 | 12 | 0.25 | 0.15 | 11 |  |
| fórmula: a*b*c/1000*7850 | 13 | 0.2 | 0.12 | 8 |  |
| fórmula: a*b*c/1000*7850 | 6 | 0.25 | 1.5 | 12 |  |
| fórmula: a*b*c/1000*7850 | 4 | 0.2 | 0.25 | 14 |  |
|  | 38.8104 |  |  |  |  |
|  | 8.57063 |  |  |  |  |
|  | 9.298325 |  |  |  |  |
|  | 9.05576 |  |  |  |  |
|  | 8.24721 |  |  |  |  |
|  | 9.7026 |  |  |  |  |
|  | 26.64918 |  |  |  |  |
|  | 21.44934 |  |  |  |  |
| Escaleras bombas |  |  |  |  |  |
|  | 61.1515 |  |  |  |  |
|  | 77.244 |  |  |  |  |
|  | 53.4271 |  |  |  |  |
|  | 159.6376 |  |  |  |  |
|  | 140.9703 |  |  |  |  |
|  | 43.0023 |  |  |  |  |
|  | 128.4888 |  |  |  |  |
|  | 113.4639 |  |  |  |  |
|  | 53.4271 |  |  |  |  |
|  | 24.88921 |  |  |  |  |
|  | 439.0034 |  |  |  |  |
|  | 45.44522 |  |  |  |  |
|  | 36.57786 |  |  |  |  |
|  | 12.4344 |  |  |  |  |
| Escalera acceso losa |  |  |  |  |  |
|  | 87.80068 |  |  |  |  |
|  | 30.8976 |  |  |  |  |
|  | 12.4344 |  |  |  |  |
|  | 7.19688 |  |  |  |  |
| Total |  |  |  |  | 1962.65 |

**XOC0006** m² EMPARRILLADO METALICO ELECTROFUNDIDO 30 X 2MM. CUADR. 34 X 38MM
65.57 m² × 39.51 (41.88 con costes indirectos) = 2746.07

| Medición | Uds. | Largo | Ancho | Parcial |
|---|---|---|---|---|
|  | 1 | 1.2 | 34.3 | 41.16 |
|  | 5 | 1.02 | 0.83 | 4.23 |
|  | 5 | 1.02 | 2.48 | 12.65 |
|  | 1 | 1.2 | 1.2 | 1.44 |
|  | 1 | 1.12 | 1.2 | 1.34 |
|  | 1 | 1.16 | 1.2 | 1.39 |
|  | 1 | 1.02 | 3.29 | 3.36 |
| Total |  |  |  | 65.57 |

**U0422-30** m² GEOTEXTIL DE 300 GR/M² (15/10/2019)
75.79 m² × 1.13 (1.2 con costes indirectos) = 90.95
Lámina geotextil no tejido-agujado(punzonados), unidos mecánicamente, con posterior termosolado, compuesta por filamentos de propileno PP Virgen, con un gramaje de 300 g/m², resistencia a tracción 25KN/m, con p.p. de solapes, incluso anclajes con fijación mecánica. Totalmente colocado.

| Código | Ud | Descripción | Rendimiento | Precio | Importe |
|---|---|---|---|---|---|
| O01005 | h | OFICIAL DE OFICIOS | 0.005 | 20.8 | 0.10 |
| O01009 | h | PEÓN | 0.01 | 20.27 | 0.20 |
| PU05003 | m² | GEOTEXTIL NO TEJIDO FIBRA CONTINUA DE POLIPROPILENO, 300 G/M2 (material; 15/10/2019) | 1.1 | 0.75 | 0.83 |
|  |  | Total |  |  | 1.13 |

**XOC0003** m² IMPERMEABILIZACIÓN BITUMINOSA DE PARAMENTOS
86.8 m² × 8.29 (8.79 con costes indirectos) = 762.97

| Medición | Uds. | Largo | Ancho | Parcial |
|---|---|---|---|---|
|  | 2 | 13.2 | 2 | 52.80 |
|  | 2 | 8.5 | 2 | 34.00 |
| Total |  |  |  | 86.8 |

#### 030205 EDIFICACIÓN (25/01/2002)
Importe: 102219.49

**UI02003-01** m³ EXCAVACIÓN EN EMPLAZAMIENTO
254.91 m³ × 13.12 (13.91 con costes indirectos) = 3545.80

| Medición | Uds. | Largo | Ancho | Alto | Parcial |
|---|---|---|---|---|---|
| Edificio Control | 1 | 9.5 | 8.5 | 0.2 | 16.15 |
| Edif. Control - galería AT | 1 | 2.45 | 2 | 0.9 | 4.41 |
| Edif. Control - galería BT | 1 | 3.7 | 1.7 | 0.9 | 5.66 |
|  | 1 | 5.7 | 1.7 | 0.9 | 8.72 |
| Edif. Bombas -galería BT | 1 | 7.8 | 0.4 | 0.7 | 2.18 |
| Edificio Bombas | 1 | 13.8 | 8.15 | 0.2 | 22.49 |
| Colector aspiración | 1 | 21 | 4.65 |  | 97.65 |
| Colector impulsión | 1 | 21 | 4.65 |  | 97.65 |
| Total |  |  |  |  | 254.91 |

**XI04019-01** m³ RELLENO MECÁNICO LOCALIZADO, 98% PM
57.88 m³ × 8.35 (8.85 con costes indirectos) = 512.24

| Medición | Uds. | Largo | Ancho | Alto | Parcial |
|---|---|---|---|---|---|
| Edif. Control - galería AT | 1 | 2.45 | 2 | 0.9 | 4.41 |
| Edif. Control - galería BT | 1 | 3.7 | 1.7 | 0.9 | 5.66 |
|  | 1 | 5.7 | 1.7 | 0.9 | 8.72 |
| Edif. Bombas -galería BT | 1 | 7.8 | 0.4 | 0.7 | 2.18 |
| Colector aspiración | 1 | 21 | 4.65 |  | 97.65 |
| Colector impulsión | 1 | 21 | 4.65 |  | 97.65 |
| Edif. Control - galería AT | -1 | 2.45 | 1 | 0.9 | -2.21 |
| Edif. Control - galería BT | -1 | 5.7 | 0.7 | 0.9 | -3.59 |
|  | -1 | 3.7 | 0.7 | 0.9 | -2.33 |
| Colector aspiración | -1 | 21 | 2.65 | 1.35 | -75.13 |
| Colector impulsión | -1 | 21 | 2.65 | 1.35 | -75.13 |
| Total |  |  |  |  | 57.88 |

**I06030** m³ CONSTRUCCIÓN DE CAPA GRANULAR GRAVA RCD 40/70
39.61 m³ × 26.59 (28.19 con costes indirectos) = 1116.61

| Medición | Uds. | Largo | Ancho | Alto | Parcial |
|---|---|---|---|---|---|
| Edificio Control | 1 | 9.5 | 8.5 | 0.2 | 16.15 |
| Edificio Bombas | 1 | 13.8 | 8.5 | 0.2 | 23.46 |
| Total |  |  |  |  | 39.61 |

**XI14004** m³ HORMIGÓN NO ESTRUCTURAL HNE-15/SPB/20 PLANTA
1.22 m³ × 67.02 (71.04 con costes indirectos) = 86.67

| Medición | Uds. | Largo | Ancho | Alto | Parcial |
|---|---|---|---|---|---|
| Edif. Control - galería AT | 1 | 2.45 | 1 | 0.1 | 0.25 |
| Edif. Control - galería BT | 1 | 3.7 | 0.7 | 0.1 | 0.26 |
|  | 1 | 5.7 | 0.7 | 0.1 | 0.40 |
| Edif. Bombas -galería BT | 1 | 7.8 | 0.4 | 0.1 | 0.31 |
| Total |  |  |  |  | 1.22 |

**UI14009** m³ HORMIGÓN EN MASA HM-20/B/20/X0
132.42 m³ × 70.92 (75.18 con costes indirectos) = 9955.34

| Medición | Uds. | Largo | Ancho | Alto | Parcial |
|---|---|---|---|---|---|
| Edif. Bombas - galería bombas | 1 | 7.8 | 0.4 | 0.7 | 2.18 |
| Edif. Bombas - galería bombas (a deducir) | -6 | 33.8 |  | 0.02 | -4.06 |
| Anclajes colector aspiración | 1 | 21 | 2.65 | 1.35 | 75.13 |
|  | -1 | 21 |  | 0.38 | -7.98 |
| Anclajes colector impulsión | 1 | 21 | 2.65 | 1.35 | 75.13 |
|  | -1 | 21 |  | 0.38 | -7.98 |
| Total |  |  |  |  | 132.42 |

**UI14013_HA25** m³ HORMIGÓN PARA ARMAR HA-25/SPB/20-15/XC1-3, PLANTA
23.29 m³ × 82.77 (87.74 con costes indirectos) = 2043.46

| Medición | Uds. | Largo | Ancho | Alto | Parcial |
|---|---|---|---|---|---|
| Edificio Control | 1 | 9.5 | 8.5 | 0.2 | 16.15 |
| Bancadas bombas | 2 | 2.1 | 0.9 | 0.3 | 1.13 |
| Apoyos | 2 | 0.8 | 0.25 | 0.6 | 0.24 |
|  | 2 | 2.1 | 0.25 | 0.6 | 0.63 |
| Edif. Control - galería AT | 1 | 2.45 | 1 | 0.2 | 0.49 |
|  | 2 | 2.45 | 0.2 | 0.7 | 0.69 |
| Edif. Control - galería BT | 1 | 3.7 | 0.7 | 0.2 | 0.52 |
|  | 2 | 3.7 | 0.2 | 0.7 | 1.04 |
|  | 1 | 5.7 | 0.7 | 0.2 | 0.80 |
|  | 2 | 5.7 | 0.2 | 0.7 | 1.60 |
| Total |  |  |  |  | 23.29 |

**XI15004** kg ACERO CORRUGADO, B-500S/SD, COLOCADO
5450.57 kg × 1.24 (1.31 con costes indirectos) = 7140.25

| Medición | Uds. | Largo | Ancho | Alto | Parcial |
|---|---|---|---|---|---|
| Edificio Control | 1 | 9.5 | 8.5 | 21.25 | 1715.94 |
| Bancadas bombas | 2 | 2.1 | 1.1 | 21.56 | 99.61 |
| Apoyos | 2 | 0.8 | 0.6 | 21.56 | 20.70 |
|  | 2 | 1.1 | 0.6 | 21.56 | 28.46 |
| Edif. Control - galería AT | 1 | 2.45 | 1 | 21.56 | 52.82 |
|  | 2 | 2.45 | 0.7 | 21.56 | 73.95 |
| Edif. Control - galería BT | 1 | 3.7 | 0.7 | 21.56 | 55.84 |
|  | 2 | 3.7 | 0.7 | 21.56 | 111.68 |
|  | 1 | 5.7 | 0.7 | 21.56 | 86.02 |
|  | 2 | 5.7 | 0.7 | 21.56 | 172.05 |
| Anclajes colector aspiración | 1 | 21 | 2 | 21.56 | 905.52 |
|  | 1 | 21 | 1.35 | 21.56 | 611.23 |
| Anclajes colector impulsión | 1 | 21 | 2 | 21.56 | 905.52 |
|  | 1 | 21 | 1.35 | 21.56 | 611.23 |
| Total |  |  |  |  | 5450.57 |

**XI16002** m² ENCOFRADO Y DESENCOFRADO MADERA ZAPATAS, VIGAS RIOSTRAS Y ENCEPA
162.24 m² × 17.1 (18.13 con costes indirectos) = 2941.41

| Medición | Uds. | Largo | Alto | Parcial |
|---|---|---|---|---|
| Edif. Bombas - galería bombas | 2 | 7.8 | 0.7 | 10.92 |
| Anclajes colector aspiración | 2 | 21 | 1.35 | 56.70 |
| Anclajes colector impulsión | 2 | 21 | 1.35 | 56.70 |
| Edif. Control - galería AT | 2 | 2.45 | 0.9 | 4.41 |
|  | 2 | 2.45 | 0.7 | 3.43 |
| Edif. Control - galería BT | 2 | 3.7 | 0.9 | 6.66 |
|  | 2 | 3.7 | 0.7 | 5.18 |
|  | 2 | 5.7 | 0.9 | 10.26 |
|  | 2 | 5.7 | 0.7 | 7.98 |
| Total |  |  |  | 162.24 |

**XI16006** m² ENCOFRADO Y DESENCOFRADO MUROS, H <= 1,5 M, VISTOS
12.24 m² × 21.88 (23.19 con costes indirectos) = 283.85

| Medición | Uds. | Largo | Ancho | Alto | Parcial |
|---|---|---|---|---|---|
| Bancadas bombas | 2 | 2 | 2.1 | 0.3 | 2.52 |
|  | 6 | 2 | 1.1 | 0.3 | 3.96 |
| Apoyos | 2 | 2 | 0.8 | 0.6 | 1.92 |
|  | 2 | 2 | 0.25 | 0.6 | 0.60 |
|  | 2 | 2 | 1.1 | 0.6 | 2.64 |
|  | 2 | 2 | 0.25 | 0.6 | 0.60 |
| Total |  |  |  |  | 12.24 |

**B02014** m² FÁBRICA LADRILLO PERFORADO 10 CM 1 PIE, MORTERO M-5, REVESTIR
106.4 m² × 40.24 (42.65 con costes indirectos) = 4537.96
Fábrica de ladrillo perforado tosco de 24x11,5x10 cm de 1 pie de espesor, recibida con mortero M-5, de 250 kg de cemento, incluso replanteo, nivelación y aplomado, rejuntado, limpieza y medios auxiliares. para revestir. según cte. medido deduciendo los huecos de superficie mayor de 2 m².

| Código | Ud | Descripción | Rendimiento | Precio | Importe |
|---|---|---|---|---|---|
| O01004 | h | OFICIAL ESPECIALISTA | 0.61 | 22.96 | 14.01 |
| O01009 | h | PEÓN | 0.61 | 20.27 | 12.36 |
| P01189 | mil | LADRILLO PERFORADO TOSCO 24X11,5X10 CM (P.O.) (material) | 0.076 | 114.23 | 8.68 |
| I13006 | m³ | MORTERO CEMENTO Y ARENA M-5 (1/6), D<= 20 KM | 0.052 | 99.8 | 5.19 |
|  |  | Total |  |  | 40.24 |

Relación comercial: 000, 40.24, 001, 002, 003, 004, 005, Z0000, Z0100, Z0300, Z0500, Z0600, Z0700, Z1200, Z1900, 006, 007, 008, 009, 010, 011, 012, 013, 014, 015, 016, 017, 018, 019, 020, 021, 022, 023, 024, 025, 026, 027, 028, 029, 030, 031, 032, 033, 034, 035, 036, 037, 038, 039, 040, 041, 042, 043, 044, 045, 046, 047, 048, 049, 050, 051, 052, 053, 054, 055, 056, 057, 058, 059, 060, 061, 062, 063, 064, 065, 066, 067

| Medición | Uds. | Largo | Alto | Parcial |
|---|---|---|---|---|
| CT | 1 | 2.4 | 3.8 | 9.12 |
|  | 2 | 2.65 | 3.8 | 20.14 |
| Sala AT | 1 | 2.1 | 3.8 | 7.98 |
| Distribuidor | 1 | 2.3 | 3.8 | 8.74 |
|  | 1 | 2 | 3.8 | 7.60 |
|  | -1 | 1 | 2.1 | -2.10 |
|  | -1 | 0.74 | 2.1 | -1.55 |
| Aseo y almacén | 1 | 6.85 | 3.8 | 26.03 |
|  | 1 | 2 | 3.8 | 7.60 |
| BT | 1 | 7.55 | 3.8 | 28.69 |
|  | -1 | 1 | 2.1 | -2.10 |
|  | -1 | 3 | 1.25 | -3.75 |
| Total |  |  |  | 106.4 |

**B03008** m² ENFOSCADO MAESTREADO Y FRATASADO, PARAMENTO VERTICAL
192.05 m² × 18.06 (19.14 con costes indirectos) = 3675.84
Enfoscado maestreado y fratasado con mortero de cemento y arena, en paramentos verticales. Medido deduciendo los huecos de superficie mayor de 2 m².

| Código | Ud | Descripción | Rendimiento | Precio | Importe |
|---|---|---|---|---|---|
| O01018 | h | CUADRILLA B | 0.36 | 43.23 | 15.56 |
| I13006 | m³ | MORTERO CEMENTO Y ARENA M-5 (1/6), D<= 20 KM | 0.025 | 99.8 | 2.50 |
|  |  | Total |  |  | 18.06 |

Relación comercial: 000, 18.06, 001, 002, 003, 004, 005, Z0000, Z0100, Z0300, Z0500, Z0600, Z0700, Z1200, Z1900, 006, 007, 008, 009, 010, 011, 012, 013, 014, 015, 016, 017, 018, 019, 020, 021, 022, 023, 024, 025, 026, 027, 028, 029, 030, 031, 032, 033, 034, 035, 036, 037, 038, 039, 040, 041, 042, 043, 044, 045, 046, 047, 048, 049, 050, 051, 052, 053, 054, 055, 056, 057, 058, 059, 060, 061, 062, 063, 064, 065, 066, 067

| Medición | Uds. | Largo | Alto | Parcial |
|---|---|---|---|---|
| CT | 2 | 2.4 | 3.8 | 18.24 |
|  | 4 | 2.65 | 3.8 | 40.28 |
| Sala AT | 2 | 2.1 | 3.8 | 15.96 |
| Distribuidor | 2 | 2.3 | 3.8 | 17.48 |
|  | 2 | 2 | 3.8 | 15.20 |
|  | -1 | 1 | 2.1 | -2.10 |
|  | -2 | 0.74 | 2.1 | -3.11 |
| Aseo y almacén | 2 | 6.85 | 3.8 | 52.06 |
|  | 2 | 2 | 3.8 | 15.20 |
| BT | 1 | 7.55 | 3.8 | 28.69 |
|  | -1 | 1 | 2.1 | -2.10 |
|  | -1 | 3 | 1.25 | -3.75 |
| Total |  |  |  | 192.05 |

**B03015** m² ENLUCIDO CON YESO BLANCO, PARAMENTO VERTICAL
168.91 m² × 2.61 (2.77 con costes indirectos) = 467.88
Enlucido con yeso blanco en paramentos verticales. Medido deduciendo los huecos de superficie mayor de 2 m².

| Código | Ud | Descripción | Rendimiento | Precio | Importe |
|---|---|---|---|---|---|
| O01018 | h | CUADRILLA B | 0.045 | 43.23 | 1.95 |
| B03002 | m³ | PASTA DE YESO BLANCO, AMASADA | 0.005 | 132.23 | 0.66 |
|  |  | Total |  |  | 2.61 |

Relación comercial: 000, 2.61, 001, 002, 003, 004, 005, Z0000, Z0100, Z0300, Z0500, Z0600, Z0700, Z1200, Z1900, 006, 007, 008, 009, 010, 011, 012, 013, 014, 015, 016, 017, 018, 019, 020, 021, 022, 023, 024, 025, 026, 027, 028, 029, 030, 031, 032, 033, 034, 035, 036, 037, 038, 039, 040, 041, 042, 043, 044, 045, 046, 047, 048, 049, 050, 051, 052, 053, 054, 055, 056, 057, 058, 059, 060, 061, 062, 063, 064, 065, 066, 067

| Medición | Uds. | Largo | Alto | Parcial |
|---|---|---|---|---|
| CT | 2 | 2.4 | 3.8 | 18.24 |
|  | 4 | 2.65 | 3.8 | 40.28 |
| Sala AT | 2 | 2.1 | 3.8 | 15.96 |
| Distribuidor | 2 | 2.3 | 3.8 | 17.48 |
|  | 1 | 2 | 3.8 | 7.60 |
|  | -1 | 1 | 2.1 | -2.10 |
|  | -1 | 0.74 | 2.1 | -1.55 |
| Aseo y almacén | 1 | 6.85 | 3.8 | 26.03 |
|  | 1 | 4.35 | 3.8 | 16.53 |
|  | 1 | 2 | 3.8 | 7.60 |
| BT | 1 | 7.55 | 3.8 | 28.69 |
|  | -1 | 1 | 2.1 | -2.10 |
|  | -1 | 3 | 1.25 | -3.75 |
| Total |  |  |  | 168.91 |

**B03051** m GUARDAVIVOS PLÁSTICO Y METAL C/MALLA
15.2 m × 5.33 (5.65 con costes indirectos) = 85.88
Guardavivos de plástico y metal con perforaciones colocado con maestras a cada lado con yeso negro punteado, s/NTE-RPG, medido en su longitud. Guardavivos con marcado CE y DdP (Declaración de prestaciones) según Reglamento (UE) 305/2011.

| Código | Ud | Descripción | Rendimiento | Precio | Importe |
|---|---|---|---|---|---|
| O01004 | h | OFICIAL ESPECIALISTA | 0.15 | 22.96 | 3.44 |
| B03001 | m³ | PASTA DE YESO NEGRO, AMASADA | 0.008 | 136.99 | 1.10 |
| P34245 | m | Guardavivos plástico y metal c/malla (material) | 1 | 0.79 | 0.79 |
|  |  | Total |  |  | 5.33 |

Relación comercial: 000, 5.33, 001, 002, 003, 004, 005, 006, 007, 008, 009, 010, 011, 012, 013, 014, 015, 016, 017, 018, 019, 020, 021, 022, 023, 024, 025, 026, 027, 028, 029, 030, 031, 032, 033, 034, 035, 036, 037, 038, 039, 040, 041, 042, 043, 044, 045, 046, 047, 048, 049, 050, 051, 052, 053, 054, 055, 056, 057, 058, 059, 060, 061, 062, 063, 064, 065, 066, 067, Z0000, Z0100, Z0300, Z0500, Z0600, Z0700, Z1200, Z1900

| Medición | Uds. | Largo | Parcial |
|---|---|---|---|
|  | 4 | 3.8 | 15.20 |
| Total |  |  | 15.2 |

**XB03022** m² FALSO TECHO PLANCHA LISA ESCAYOLA DESMONTABLE
67.03 m² × 22.37 (23.71 con costes indirectos) = 1589.28
Falso techo de plancha lisa desmontable de escayola 120x60 cm, incluso material de fijación, remates, colocación y acabados, pp de bordes perimetrales o foseado. Medido deduciendo huecos de más de 2 m².

| Código | Ud | Descripción | Rendimiento | Precio | Importe |
|---|---|---|---|---|---|
| O01004 | h | OFICIAL ESPECIALISTA | 0.45 | 22.96 | 10.33 |
| O01009 | h | PEÓN | 0.48 | 20.27 | 9.73 |
| P34032 | m² | Plancha lisa escayola 1,20x0,60 m y elementos de sujeción (p.o.) (material) | 1.1 | 1.74 | 1.91 |
| B03002 | m³ | PASTA DE YESO BLANCO, AMASADA | 0.003 | 132.23 | 0.40 |
|  |  | Total |  |  | 22.37 |

Relación comercial: 000, 23.71, 001, 002, 003, 004, 005, Z0000, Z0100, Z0300, Z0500, Z0600, Z0700, Z1200, Z1900, 006, 007, 008, 009, 010, 011, 012, 013, 014, 015, 016, 017, 018, 019, 020, 021, 022, 023, 024, 025, 026, 027, 028, 029, 030, 031, 032, 033, 034, 035, 036, 037, 038, 039, 040, 041, 042, 043, 044, 045, 046, 047, 048, 049, 050, 051, 052, 053, 054, 055, 056, 057, 058, 059, 060, 061, 062, 063, 064, 065, 066, 067

| Medición | Uds. | Largo | Ancho | Parcial |
|---|---|---|---|---|
| Edificio Control | 1 | 9.5 | 8.5 | 80.75 |
|  | -1 | 2.95 | 4.65 | -13.72 |
| Total |  |  |  | 67.03 |

**B03027** m² PINTURA PLÁSTICA BLANCA LISA SOBRE PARAMENTOS
168.91 m² × 5.69 (6.03 con costes indirectos) = 1018.53
Pintura plástica blanca lisa sobre paramentos horizontales y verticales de yeso o cemento, formado por lijado y limpieza del soporte, mano de fondo, plastecido, nueva mano de fondo y dos manos de acabado. Sin incluir medios auxiliares.

| Código | Ud | Descripción | Rendimiento | Precio | Importe |
|---|---|---|---|---|---|
| O01004 | h | OFICIAL ESPECIALISTA | 0.156 | 22.96 | 3.58 |
| P34027 | kg | Selladora (p.o.) (material) | 0.35 | 4.72 | 1.65 |
| P34044 | kg | Pintura plástica (p.o.) (material) | 0.45 | 1.03 | 0.46 |
|  |  | Total |  |  | 5.69 |

Relación comercial: 000, 5.69, 001, 002, 003, 004, 005, Z0000, Z0100, Z0300, Z0500, Z0600, Z0700, Z1200, Z1900

| Medición | Uds. | Largo | Alto | Parcial |
|---|---|---|---|---|
| CT | 2 | 2.4 | 3.8 | 18.24 |
|  | 4 | 2.65 | 3.8 | 40.28 |
| Sala AT | 2 | 2.1 | 3.8 | 15.96 |
| Distribuidor | 2 | 2.3 | 3.8 | 17.48 |
|  | 1 | 2 | 3.8 | 7.60 |
|  | -1 | 1 | 2.1 | -2.10 |
|  | -1 | 0.74 | 2.1 | -1.55 |
| Aseo y almacén | 1 | 6.85 | 3.8 | 26.03 |
|  | 1 | 4.35 | 3.8 | 16.53 |
|  | 1 | 2 | 3.8 | 7.60 |
| BT | 1 | 7.55 | 3.8 | 28.69 |
|  | -1 | 1 | 2.1 | -2.10 |
|  | -1 | 3 | 1.25 | -3.75 |
| Total |  |  |  | 168.91 |

**XED0013** m² ALICATADO AZULEJO BLANCO 20 X 20 CM. (01/01/2010)
21.55 m² × 20.78 (22.03 con costes indirectos) = 474.75
Alicatado azulejo blanco hasta 20x20 cm, recibido con cemento cola, i/piezas especiales, ejecución de ingletes, rejuntado con lechada de cemento blanco, limpieza y p.p de costes indirectos, s/NTE-RPA-3.

| Código | Ud | Descripción | Rendimiento | Precio | Importe |
|---|---|---|---|---|---|
| PX0013 | ud | Azulejo blanco 20 x 20 cm (material; 27/02/2020) | 47.2 | 0.05 | 2.36 |
| O01018 | h | CUADRILLA B | 0.4 | 43.23 | 17.29 |
| P01191 | kg | LECHADA BLANCA CG1 (P.O.) (material) | 1.5 | 0.37 | 0.56 |
| P34063 | kg | Adhesivo cementoso int.s/morteros C1 (p.o.) (material; 01/01/2010) | 3 | 0.19 | 0.57 |
|  |  | Total |  |  | 20.78 |

| Medición | Uds. | Largo | Alto | Parcial |
|---|---|---|---|---|
| Aseo | 2 | 2.1 | 3 | 12.60 |
|  | 2 | 1.85 | 3 | 11.10 |
|  | -1 | 0.74 | 2.1 | -1.55 |
|  | -1 | 1.2 | 0.5 | -0.60 |
| Total |  |  |  | 21.55 |

**XED0003** m² PANEL CERRAMIENTO LISO DE HORM. PREFABRICADO
280.51 m² × 68.69 (72.81 con costes indirectos) = 20423.93
Panel de cerramiento liso de hormigón prefabricado, con acabado blanco de 16 cm. de espesor, para colocar en cerramientos verticales de edificios con berenjenos y acabado de junta según planos. montaje horizontal, incluso pintura elastomérica y fijaciones en acero inoxidable según modelos indicados en planos o similar, incluidas fijaciones en solera, con p.p. de neopreno de 3 mm en encuentros con pilares. Terminado.

| Código | Ud | Descripción | Rendimiento | Precio | Importe |
|---|---|---|---|---|---|
| P04098 | m² | PANEL FACHADA 16 CM, PLANTA (material) | 1 | 60.62 | 60.62 |
| M01111 | h | GRÚA AUTOPROPULSADA TELESCÓPICA, 26-50 T | 0.0202 | 79.7 | 1.61 |
| O01004 | h | OFICIAL ESPECIALISTA | 0.1 | 22.96 | 2.30 |
| O01005 | h | OFICIAL DE OFICIOS | 0.2 | 20.8 | 4.16 |
|  |  | Total |  |  | 68.69 |

| Medición | Uds. | Largo | Ancho | Alto | Parcial |
|---|---|---|---|---|---|
| Edif. Bombas | 2 | 14.15 |  | 5.3 | 149.99 |
|  | 2 | 8.15 |  | 5.3 | 86.39 |
| Edif. Control | 2 | 9.5 |  | 4 | 76.00 |
|  | 1 | 8.5 |  | 4 | 34.00 |
| A deducir |  |  |  |  |  |
| acristalamiento | -6 | 4.2 | 0.25 |  | -6.30 |
|  | -1 | 3 | 1.25 |  | -3.75 |
| carpintería |  |  |  |  |  |
| P1 | -1 | 4 | 4 |  | -16.00 |
| P2 | -1 | 1.8 | 2.2 |  | -3.96 |
| P3 | -1 | 2.8 | 1.8 |  | -5.04 |
| P4 | -1 | 2.65 | 1.8 |  | -4.77 |
| P5 | -2 | 1.2 | 2.65 |  | -6.36 |
| P6 | -1 | 1.2 | 2.2 |  | -2.64 |
| P7 | -1 | 1 | 2.2 |  | -2.20 |
| celosías |  |  |  |  |  |
| RV1 | -3 | 2.25 | 1 |  | -6.75 |
| RV2 | -3 | 2.25 | 1 |  | -6.75 |
| RV3 | -1 | 1.8 | 0.75 |  | -1.35 |
| Total |  |  |  |  | 280.51 |

**XED0004** m² CUBIERTA NO TRANSITABLE CON GRAVILLA (25/01/2002)
187.04 m² × 55.61 (58.95 con costes indirectos) = 11026.01
Cubierta plana no transitable, no ventilada, con grava, tipo invertida, pendiente del 1% al 5%. Incluye formación de pendientes mediante encintado de limatesas, limahoyas y juntas con maestras de ladrillo cerámico hueco doble y capa de arcilla expandida, espesor medio de 10 cm; con capa de regularización de mortero de cemento, industrial, M-5 de 4 cm de espesor. Con impermeabilización tipo monocapa, no adherida, formada por una lámina impermeabilizante flexible tipo EVAC. Aislamiento térmico de panel rígido de poliestireno extruido, de 50 mm de espesor, y capa separadora de geotextil de polipropileno-polietileno, (125 g/m²); y capa de cantos rodados lavados, con un espesor medio de 5 cm. Incluida la ejecución y el sellado de las juntas y la ejecución de remates en los encuentros con paramentos. Terminada

| Código | Ud | Descripción | Rendimiento | Precio | Importe |
|---|---|---|---|---|---|
| B04019 | m² | MAESTRAS/TABICAS DE LADRILLO FORMACIÓN DE PENDIENTES E=5-7 CM | 1 | 1.34 | 1.34 |
| B04020 | m² | RECRECIDO FORMACIÓN DE PENDIENTES MORTERO CEMENTO E=5-7 CM | 1 | 11.1 | 11.10 |
| B04021 | m² | RECRECIDO FORMACIÓN CAPA SEPARACIÓN MORTERO CEMENTO E=2-5 CM | 1 | 5.65 | 5.65 |
| P03002 | m³ | HORMIGÓN NO ESTRUCTURAL HNE-15/SPB/20, ÁRIDO 20 MM (P.O.) | 0.15 | 40.25 | 6.04 |
| P02009 | m³ | GRAVA (P.O.) | 0.05 | 13.46 | 0.67 |
| PX09705 | m² | TEJIDO ANTIPUNZONAMIENTO 100 GR/M2 (material; 25/01/2002) | 1.1 | 0.79 | 0.87 |
| PX09725 | kg | IMPRIMADOR DE BASE ASFÁLTICA (material; 25/01/2002) | 0.505 | 1.54 | 0.78 |
| PX09730 | m² | MEMBRANA BETÚN MODIFICADO ARMAD. DOBLE POLIETILENO 4 MM. (material; 25/01/2002) | 1.111 | 5.63 | 6.25 |
| PX09732 | kg | PINTURA OXIASFALTO (material; 25/01/2002) | 1.515 | 1.87 | 2.83 |
| O01001 | h | CAPATAZ | 0.475 | 25.85 | 12.28 |
| O01005 | h | OFICIAL DE OFICIOS | 0.375 | 20.8 | 7.80 |
|  |  | Total |  |  | 55.61 |

| Medición | Uds. | Largo | Ancho | Parcial |
|---|---|---|---|---|
| Edificio Bombas | 1 | 13.8 | 8.15 | 112.47 |
| Edificio eléctrico | 1 | 9.15 | 8.15 | 74.57 |
| Total |  |  |  | 187.04 |

**XED0037** m PRETIL O ANTEPECHO EN CUBIERTA
70.35 m × 31.11 (32.98 con costes indirectos) = 2320.14
Antepecho formado por murete de 0,5 m de altura mínima, de ladrillo cerámico hueco triple, para revestir, 33x16x11 cm, recibida con mortero de cemento M-7,5. Incluso enfoscado en ambas caras con mortero de cemento, pieza superior de coronación de albardilla prefabricada de hormigón de color blanco, para cubrición de muros, en piezas de 50x20x5 cm, con goterón y anclaje metálico de acero inoxidablede , p/p de ejecución de encuentros, pilastras de arriostramiento, piezas especiales, y roturas.

| Código | Ud | Descripción | Rendimiento | Precio | Importe |
|---|---|---|---|---|---|
| O01004 | h | OFICIAL ESPECIALISTA | 0.33 | 22.96 | 7.58 |
| O01009 | h | PEÓN | 0.33 | 20.27 | 6.69 |
| P01189 | mil | LADRILLO PERFORADO TOSCO 24X11,5X10 CM (P.O.) | 0.038 | 114.23 | 4.34 |
| I13006 | m³ | MORTERO CEMENTO Y ARENA M-5 (1/6), D<= 20 KM | 0.026 | 99.8 | 2.59 |
| PXEC037 | m | ALBARDILLA PREFABRICADA HORMIGÓN BLANCO (material; 28/04/2022) | 1 | 9.91 | 9.91 |
|  |  | Total |  |  | 31.11 |

| Medición | Uds. | Largo | Parcial |
|---|---|---|---|
| Nave bombas | 2 | 13.8 | 27.60 |
|  | 2 | 8.15 | 16.30 |
| Nave eléctrica | 2 | 9.15 | 18.30 |
|  | 1 | 8.15 | 8.15 |
| Total |  |  | 70.35 |

**B08096** m CANALÓN PVC CIRCULAR 125 MM DE DESARROLLO (02/01/2016)
78.5 m × 14.11 (14.96 con costes indirectos) = 1174.36
Canalón de PVC circular, de 125 mm de desarrollo, fijado mediante gafas de sujeción al alero, con una pendiente mínima de 0,5%; conforme UNE-EN 607. Totalmente instalado, conexionado y probado, i/ p.p. de piezas especiales y remates, pequeño material y medios auxiliares. Conforme a CTE DB HS-5.

| Código | Ud | Descripción | Rendimiento | Precio | Importe |
|---|---|---|---|---|---|
| O01004 | h | OFICIAL ESPECIALISTA | 0.16 | 22.96 | 3.67 |
| O01005 | h | OFICIAL DE OFICIOS | 0.16 | 20.8 | 3.33 |
| P35079 | m | CANALÓN PVC CIRCULAR DESARROLLO 125 MM GRIS (material; 02/01/2016) | 1 | 4.4 | 4.40 |
| P35082 | ud | GAFA CANALÓN PVC CIRCULAR 125 MM GRIS (material; 02/01/2016) | 1 | 1.54 | 1.54 |
| P35085 | ud | CONEXIÓN BAJANTE PVC CIRCULAR 125 MM GRIS (material; 02/01/2016) | 0.15 | 7.82 | 1.17 |
|  |  | Total |  |  | 14.11 |

| Medición | Uds. | Largo | Parcial |
|---|---|---|---|
| Edificio bombas | 2 | 13.8 | 27.60 |
|  | 2 | 8.15 | 16.30 |
| Edificio eléctrico | 2 | 9.15 | 18.30 |
|  | 2 | 8.15 | 16.30 |
| Total |  |  | 78.5 |

**B08095** m BAJANTE DE PVC, PLUVIALES 125 MM (02/01/2016)
49 m × 15.75 (16.7 con costes indirectos) = 818.30
Bajante de PVC de pluviales, de 125 mm de diámetro, con sistema de unión por junta elástica, colocada con abrazaderas metálicas; conforme UNE-EN 12200. Totalmente instalada, conexionado y probado, i/ p.p. de piezas especiales, pequeño material y medios auxiliares. Conforme a CTE DB HS-5.

| Código | Ud | Descripción | Rendimiento | Precio | Importe |
|---|---|---|---|---|---|
| O01004 | h | OFICIAL ESPECIALISTA | 0.075 | 22.96 | 1.72 |
| O01005 | h | OFICIAL DE OFICIOS | 0.075 | 20.8 | 1.56 |
| P35074 | m | TUBO PVC PLUVIALES JUNTA ELÁSTICA 125 MM (material; 02/01/2016) | 1.1 | 8.22 | 9.04 |
| P35138 | ud | CODO M-H 87º PVC SERIE B JUNTA PEGADA 125 MM (material; 02/01/2016) | 0.3 | 5.26 | 1.58 |
| P35078 | ud | COLLARÍN BAJANTE PVC C/CIERRE D=125 MM (material; 02/01/2016) | 0.75 | 2.47 | 1.85 |
|  |  | Total |  |  | 15.75 |

| Medición | Uds. | Largo | Parcial |
|---|---|---|---|
| Edificio bombas | 6 | 5.5 | 33.00 |
| Edificio eléctrico | 4 | 4 | 16.00 |
| Total |  |  | 49 |

**XED0005** m² ACRISTALAMIENTO CON VIDRIO COLADO EN U 270 X 41 MM. E=6 MM (27/02/2020)
32.5 m² × 83.64 (88.66 con costes indirectos) = 2881.45
Acristalamiento con piezas de vidrio colado en u, incoloro, de dimensiones, 270 mm de ancho, 41mm de altura de alas y 6 mm de espesor, colocadas en forma de peine; incluso bastidores, perfiles de cierre de aluminio, banda y tacos de apoyo de poliestireno expandido, sellado de juntas con silicona y colocación; construido según NTE/FVE-11 e instrucciones del fabricante. Medida la superficie acristalada en múltiplos de 250 mm en longitud y 260 mm en anchura.

| Código | Ud | Descripción | Rendimiento | Precio | Importe |
|---|---|---|---|---|---|
| PX12800 | m² | VIDRIO EN "U" INCOLORO. 270 X 41 X 6 MM (material; 27/02/2020) | 1 | 20.4 | 20.40 |
| PX11810 | m² | PERFILES ALUMINIO BASTIDOR Y CIERRE EN "U" Y "L" (material; 27/02/2020) | 6 | 4.05 | 24.30 |
| P34054 | m | Sellado con silicona incolora (p.o.) (material) | 6 | 0.75 | 4.50 |
| O01004 | h | OFICIAL ESPECIALISTA | 1.5 | 22.96 | 34.44 |
|  |  | Total |  |  | 83.64 |

| Medición | Uds. | Largo | Ancho | Alto | Parcial |
|---|---|---|---|---|---|
| Edif. Bombas | 6 | 4.2 | 1.25 |  | 31.50 |
| Edificio electrico | 1 | 0.5 | 1 | 2 | 1.00 |
| Total |  |  |  |  | 32.5 |

**XED0006** m² PUERTA MET. HOJAS ABATIBLES (25/01/2002)
39.67 m² × 80.52 (85.35 con costes indirectos) = 3385.83
Puerta metálica de hojas abatibles con perfiles conformados en frio y empanelado de acero galvanizado, doble agrafado, de espesor mínimo 0,8 mm. incluso rejilla de ventilación mediante celosía fija de lamas fijas, patillas de fijación, herrajes de colgar, cierre de seguridad pintura al esmalte sintético con dos manos de acabado y p.p. de sellado de juntas con masilla elástica. Colocada y terminada.

| Código | Ud | Descripción | Rendimiento | Precio | Importe |
|---|---|---|---|---|---|
| PX11505 | m² | PUERTA ABATIBLE ACERO CONFORMADO Y CHAPA GALV. | 0.67 | 59.83 | 40.09 |
| PX10507 | kg | IMPRIMACIÓN PARA GALVANIZADO (material; 27/02/2020) | 0.2 | 1.37 | 0.27 |
| P34172 | l | ESMALTE GLICERO. 1ª CALIDAD B/N MATE (P.O.) (material; 14/03/2018) | 0.07 | 12.9 | 0.90 |
| PX11580 | m² | CELOSÍA FIJA DE LAMAS FIJAS DE ACERO (material; 25/01/2002) | 0.33 | 52.21 | 17.23 |
| PX12301 | ud | CERRADURA LLAVE PLANA (material; 27/02/2020) | 0.27 | 17.02 | 4.60 |
| PX30205 | m | SELLADO MASILLA POLIURETANO (material; 27/02/2020) | 2 | 1.09 | 2.18 |
| P34028 | l | Disolvente (p.o.) (material) | 0.1 | 1.01 | 0.10 |
| O01004 | h | OFICIAL ESPECIALISTA | 0.5 | 22.96 | 11.48 |
| O01005 | h | OFICIAL DE OFICIOS | 0.15 | 20.8 | 3.12 |
| O01009 | h | PEÓN | 0.027 | 20.27 | 0.55 |
|  |  | Total |  |  | 80.52 |

| Medición | Uds. | Largo | Ancho | Parcial |
|---|---|---|---|---|
| P1 | 1 | 4 | 4 | 16.00 |
| P2 | 1 | 1.8 | 2.2 | 3.96 |
| P3 | 1 | 2.8 | 1.8 | 5.04 |
| P4 | 1 | 2.65 | 1.8 | 4.77 |
| P5 | 1 | 1.2 | 2.65 | 3.18 |
| P6 | 1 | 1.2 | 2.1 | 2.52 |
| P7 | 2 | 1 | 2.1 | 4.20 |
| Total |  |  |  | 39.67 |

**XB06009** ud PUERTA PRACTICABLE ALUMINIO ANODIZADO NATURAL UNA HOJA 1000X2100 (01/01/2010)
2 ud × 287.1 (304.33 con costes indirectos) = 608.66
Puerta practicable de 1 hoja, de aluminio anodizado natural de 15 micras, con perfil europeo con RPT (rotura puente térmico) gama media, de 100x210 cm. de medidas totales, con permeabilidad al aire clase 3, estanqueidad al agua clase 5A y resistencia a la carga de viento C5, compuesta por cerco, hoja con zócalo inferior ciego de 30 cm., y herrajes de colgar y de seguridad, instalada sobre precerco de aluminio incluido, cinta de sellado autoexpansiva, sellado de juntas y limpieza.

| Código | Ud | Descripción | Rendimiento | Precio | Importe |
|---|---|---|---|---|---|
| O01004 | h | OFICIAL ESPECIALISTA | 0.55 | 22.96 | 12.63 |
| O01009 | h | PEÓN | 0.35 | 20.27 | 7.09 |
| P34103 | m | Precerco aluminio (p.o.) (material; 01/01/2010) | 5.2 | 6.31 | 32.81 |
| P34244 | m | CINTA DE SELLADO AUTOEXPANSIVA Y AUTOADHESIVA DE ESPUMA PRECOMPR (material; 27/02/2019) | 5.2 | 0.76 | 3.95 |
| P34088 | ud | Puerta aluminio anodizado natural practicable 100x210 (p.o.) (material; 03/09/2014) | 1 | 230.62 | 230.62 |
|  |  | Total |  |  | 287.1 |

Relación comercial: 000, 287.1, 001, 002, 003, 004, 005, 006, 007, 008, 009, 010, 011, 012, 013, 014, 015, 016, 017, 018, 019, 020, 021, 022, 023, 024, 025, 026, 027, 028, 029, 030, 031, 032, 033, 034, 035, 036, 037, 038, 039, 040, 041, 042, 043, 044, 045, 046, 047, 048, 049, 050, 051, 052, 053, 054, 055, 056, 057, 058, 059, 060, 061, 062, 063, 064, 065, 066, 067, Z0000, Z0100, Z0300, Z0500, Z0600, Z0700, Z1200, Z1900

**XED0008** m² MAMPARA FIJA PERFILERÍA ALUMINIO, VIDRIO SEGURIDAD 6+6 (01/01/2010)
3.75 m² × 150.69 (159.73 con costes indirectos) = 598.99
Mampara fija ejecutada con perfiles de aleación de aluminio con espesor de 1.8 mm y capa de anodizado de 20 micras, lacado en color, incluso acristalamiento con doble vidrio templado de seguridad incoloro de 6+6 mm de espesor, precerco de perfil tubular conformado en frio de acero galvanizado con patillas de fijación, junquillos y juntas de estanqueidad de neopreno, calzos de apoyo perimetrales y laterales y sellado en frío con silicona incolora incluso cortes de vidrio y colocación de junquillos, y vinilo para efecto visual, incluso con puertas y ventanas abatibles, según planos. Totalmente acabado.

| Código | Ud | Descripción | Rendimiento | Precio | Importe |
|---|---|---|---|---|---|
| PX11805 | m | PRECERCO TUBO ACERO GALVANIZADO (material; 28/04/2022) | 2 | 2.74 | 5.48 |
| PX11807 | m² | MAMPARA FIJA DE ALUMINIO LACADO (material; 27/02/2020) | 1 | 25.54 | 25.54 |
| B06029 | m² | ACRISTALAMIENTO CON VIDRIO TEMPLADO DE SEGURIDAD INCOLORO 6 MM (01/01/2010) | 2 | 58.18 | 116.36 |
| O01004 | h | OFICIAL ESPECIALISTA | 0.1 | 22.96 | 2.30 |
| O01009 | h | PEÓN | 0.05 | 20.27 | 1.01 |
|  |  | Total |  |  | 150.69 |

| Medición | Uds. | Largo | Ancho | Parcial |
|---|---|---|---|---|
|  | 1 | 3 | 1.25 | 3.75 |
| Total |  |  |  | 3.75 |

**XED0009** m² SOLADO CON BALDOSAS DE TERRAZO 40 X 40 CM. (27/02/2020)
80.75 m² × 21.53 (22.82 con costes indirectos) = 1842.72
Solado con baldosas de terrazo de 40 x 40 cm. con marmolina de grano medio, recibidas con mortero de cemento M-40 (1:6), incluso nivelado con cama de arena de 2 cm. de espesor medio, enlechado, pulido y limpieza del pavimento. terminado.

| Código | Ud | Descripción | Rendimiento | Precio | Importe |
|---|---|---|---|---|---|
| B03007 | m³ | LECHADA DE CEMENTO BLANCO BL-V 22,5 | 0.001 | 116.28 | 0.12 |
| I13006 | m³ | MORTERO CEMENTO Y ARENA M-5 (1/6), D<= 20 KM | 0.03 | 99.8 | 2.99 |
| PX11100 | m² | SOLERÍA TERRAZO 40 X 40 CM. GRANO MEDIO (material; 27/02/2020) | 1 | 5.29 | 5.29 |
| O01004 | h | OFICIAL ESPECIALISTA | 0.3 | 22.96 | 6.89 |
| O01005 | h | OFICIAL DE OFICIOS | 0.3 | 20.8 | 6.24 |
|  |  | Total |  |  | 21.53 |

| Medición | Uds. | Largo | Ancho | Parcial |
|---|---|---|---|---|
| Edificio Control | 1 | 9.5 | 8.5 | 80.75 |
| Total |  |  |  | 80.75 |

**XED0002** m² CELOSIA FIJA DE LAMAS
40.95 m² × 95.44 (101.17 con costes indirectos) = 4142.91

| Medición | Uds. | Largo | Ancho | Parcial |
|---|---|---|---|---|
| RV1 | 7 | 2.25 | 1 | 15.75 |
| RV2 | 7 | 2.25 | 1 | 15.75 |
| RV3 | 3 | 4.2 | 0.75 | 9.45 |
| Total |  |  |  | 40.95 |

**XB01034** kg ACERO LAMINADO S275JR EN CALIENTE, CHAPAS Y VIGAS (01/01/2010)
1732.49 kg × 2.43 (2.58 con costes indirectos) = 4469.82
Acero laminado S275JR en perfiles laminados en caliente, elaborado y colocado en vigas, pilares y zunchos, y correas, incluso parte proporcional de cortes, uniones soldadas, piezas especiales y despuntes, y dos manos de imprimación con pintura de minio electrolítico, incluye todos los medios auxiliares y de elevación, montado y colocado, según NTE-EAS/EAV, CTE-DB-SE-A y EAE. Los trabajos serán realizados por soldador cualificado según norma UNE-EN ISO 9606-1:2017.

| Código | Ud | Descripción | Rendimiento | Precio | Importe |
|---|---|---|---|---|---|
| O01004 | h | OFICIAL ESPECIALISTA | 0.03 | 22.96 | 0.69 |
| O01009 | h | PEÓN | 0.03 | 20.27 | 0.61 |
| P01145 | kg | ACERO LAMINADO EN CALIENTE S275JR (P.O.) | 1.03 | 0.89 | 0.92 |
| P34047 | l | MINIO ELECTROLÍTICO (P.O.) | 0.01 | 12.86 | 0.13 |
| M01111 | h | GRÚA AUTOPROPULSADA TELESCÓPICA, 26-50 T | 0.001 | 79.7 | 0.08 |
|  |  | Total |  |  | 2.43 |

Relación comercial: 000, 2.35, 001, 002, 003, 004, 005, Z0000, Z0100, Z0300, Z0500, Z0600, Z0700, Z1200, Z1900, 006, 007, 008, 009, 010, 011, 012, 013, 014, 015, 016, 017, 018, 019, 020, 021, 022, 023, 024, 025, 026, 027, 028, 029, 030, 031, 032, 033, 034, 035, 036, 037, 038, 039, 040, 041, 042, 043, 044, 045, 046, 047, 048, 049, 050, 051, 052, 053, 054, 055, 056, 057, 058, 059, 060, 061, 062, 063, 064, 065, 066, 067

| Medición | Uds. | Largo | Alto | Parcial |
|---|---|---|---|---|
| Edif Bombas - puente grúa |  |  |  |  |
| Raíles | 2 | 13.6 | 58.53 | 1592.02 |
| Apoyos | 8 | 0.3 | 58.53 | 140.47 |
| Total |  |  |  | 1732.49 |

**XEM0007-01** m PROTECCIÓN TEFLON UNIÓN CALDERERIA/HORMIGÓN (05/08/2020)
11.05 m × 111.24 (117.91 con costes indirectos) = 1302.91
Protección calderería en su unión calderería con hormigón, mediante teflón de 20 cm y espesor 2 cm. incluso Instalación-montaje y pruebas.

| Código | Ud | Descripción | Rendimiento | Precio | Importe |
|---|---|---|---|---|---|
| PX06721 | m | Unión teflon calderería-hormigón (material; 05/08/2020) | 1 | 68.01 | 68.01 |
| O01018 | h | CUADRILLA B | 1 | 43.23 | 43.23 |
|  |  | Total |  |  | 111.24 |

| Medición | Uds. | Largo | Ancho | Alto | Parcial |
|---|---|---|---|---|---|
|  | 2 | 0.5 | 3.14 | 1.1 | 3.45 |
|  | 2 | 0.4 | 3.14 | 1.1 | 2.76 |
|  | 2 | 0.7 | 3.14 | 1.1 | 4.84 |
| Total |  |  |  |  | 11.05 |

**XED0016** ud ARQUETA SIFÓNICA 1,0 X 1,0 X 1,50 M. H (25/01/2002)
1 ud × 488.36 (517.66 con costes indirectos) = 517.66
Arqueta sifónica de 1.00x1.00 m y 1.50 m de profundidad, formada por solera de hormigón hm-20 de 20 cm. de espesor; fábrica de ladrillo perforado por tabla de 1 pie, enfoscada y bruñida por el interior; formación de sifón y tapa de hormigón armado con cerco de perfil laminado l 50.5 y pates de acero galvanizado, incluso excavación en tierras, relleno y transporte de tierras sobrantes a vertedero; construida según ordenanza municipal. Medida la unidad terminada.

| Código | Ud | Descripción | Rendimiento | Precio | Importe |
|---|---|---|---|---|---|
| M01061 | h | RETROEXCAVADORA RUEDAS HIDRÁULICA 51/70 CV | 0.5 | 42.32 | 21.16 |
| M01023 | h | CAMIÓN VOLQUETE GRÚA 161/190 CV, TODOTERRENO (maquinaria) | 1.5 | 38.55 | 57.83 |
| PU03004 | m³ | HORMIGÓN ESTRUCTURAL EN MASA HM-20/B/20/X0 | 0.2776 | 54.28 | 15.07 |
| P01188 | mil | LADRILLO PERFORADO TOSCO 24X11,5X7 CM (P.O.) | 1.08 | 109.25 | 117.99 |
| P03041 | kg | MORTERO REVOCO (P.O.) | 0.55 | 1.33 | 0.73 |
| PX05902 | ud | PATE FORRADO DE POLIPROPILENO | 4 | 4.96 | 19.84 |
| PX08220 | ud | TAPA DE HORMIGÓN ARMADO C/CERCO (material; 02/03/2020) | 1 | 23.83 | 23.83 |
| PX08222 | ud | TAPA INTERIOR CON CADENILLA (material; 02/03/2020) | 1 | 5.18 | 5.18 |
| O01004 | h | OFICIAL ESPECIALISTA | 4 | 22.96 | 91.84 |
| O01005 | h | OFICIAL DE OFICIOS | 4 | 20.8 | 83.20 |
| O01009 | h | PEÓN | 2.55 | 20.27 | 51.69 |
|  |  | Total |  |  | 488.36 |

| Medición | Uds. | Parcial |
|---|---|---|
| Aseos | 1 | 1.00 |
| Total |  | 1 |

**B08002** ud ARQUETA PREFABRICADA PVC 40X40X40 CM (03/09/2014)
1 ud × 97.47 (103.32 con costes indirectos) = 103.32
Arqueta prefabricada registrable de PVC de 40x40x40 cm, con tapa y marco de PVC incluidos. Colocada sobre cama de arena de 10 cm de espesor, sin incluir la excavación ni el relleno perimetral posterior.

| Código | Ud | Descripción | Rendimiento | Precio | Importe |
|---|---|---|---|---|---|
| O01005 | h | OFICIAL DE OFICIOS | 0.1 | 20.8 | 2.08 |
| O01004 | h | OFICIAL ESPECIALISTA | 0.52 | 22.96 | 11.94 |
| O01009 | h | PEÓN | 1.2 | 20.27 | 24.32 |
| P02001 | m³ | ARENA (P.O.) | 0.016 | 16.17 | 0.26 |
| P35002 | ud | Arqueta prefabricada de PVC de 40x40x40 cm, con tapa y marco de PVC (p.o.) (material; 03/09/2014) | 1 | 58.87 | 58.87 |
|  |  | Total |  |  | 97.47 |

Relación comercial: 000, 97.47, 001, 002, 003, 004, 005, Z0000, Z0100, Z0300, Z0500, Z0600, Z0700, Z1200, Z1900, 006, 007, 008, 009, 010, 011, 012, 013, 014, 015, 016, 017, 018, 019, 020, 021, 022, 023, 024, 025, 026, 027, 028, 029, 030, 031, 032, 033, 034, 035, 036, 037, 038, 039, 040, 041, 042, 043, 044, 045, 046, 047, 048, 049, 050, 051, 052, 053, 054, 055, 056, 057, 058, 059, 060, 061, 062, 063, 064, 065, 066, 067

**B08065** m COLECTOR DE SANEAMIENTO ENTERRADO PVC LISO JUNTA ELÁSTICA 250 MM
10 m × 30.1 (31.91 con costes indirectos) = 319.10
Colector de saneamiento enterrado de PVC de pared compacta y rigidez 4 kN/m2; con un diámetro 250 mm y de unión por junta elástica. Colocado en zanja, sobre una cama de arena de río de 10 cm debidamente compactada y nivelada, relleno lateralmente y superiormente hasta 10 cm por encima de la generatriz con la misma arena; compactando esta hasta los riñones. Con p.p. de medios auxiliares y sin incluir la excavación ni el tapado posterior de las zanjas ni piezas especiales, s/ CTE-HS-5.

| Código | Ud | Descripción | Rendimiento | Precio | Importe |
|---|---|---|---|---|---|
| O01004 | h | OFICIAL ESPECIALISTA | 0.33 | 22.96 | 7.58 |
| O01005 | h | OFICIAL DE OFICIOS | 0.33 | 20.8 | 6.86 |
| P02001 | m³ | ARENA (P.O.) | 0.4 | 16.17 | 6.47 |
| P17017 | m | TUBO PVC LISO SANEAMIENTO JUNTA ELÁSTICA Ø 250 MM RIG.4 KN/M² (P (material) | 1 | 9.19 | 9.19 |
|  |  | Total |  |  | 30.1 |

**B08057** ud INODORO PORCELANA VITRIFICADA BLANCO (01/01/2010)
1 ud × 155.05 (164.35 con costes indirectos) = 164.35
Inodoro de porcelana vitrificada blanco, de tanque bajo, gama básica, colocado mediante tacos y tornillos al solado, incluso sellado con silicona, y compuesto por: taza, tanque bajo con tapa y mecanismos y asiento con tapa lacados, con bisagras de acero, instalado, incluso con válvula de escuadra de 1/2" cromada y latiguillo flexible de 20 cm y de 1/2", funcionando. (el sifón está incluido en las instalaciones de desagüe).

| Código | Ud | Descripción | Rendimiento | Precio | Importe |
|---|---|---|---|---|---|
| O01004 | h | OFICIAL ESPECIALISTA | 1.3 | 22.96 | 29.85 |
| P35068 | ud | Inodoro tanque bajo c/tapa-mec.blanco (p.o.) (material; 01/01/2010) | 1 | 118.7 | 118.70 |
| P35066 | ud | Válvula de escuadra de 1/2" a 1/2" con latiguillo (p.o.) (material; 01/01/2010) | 1 | 6.5 | 6.50 |
|  |  | Total |  |  | 155.05 |

Relación comercial: 000, 155.05, 001, 002, 003, 004, 005, Z0000, Z0100, Z0300, Z0500, Z0600, Z0700, Z1200, Z1900, 006, 007, 008, 009, 010, 011, 012, 013, 014, 015, 016, 017, 018, 019, 020, 021, 022, 023, 024, 025, 026, 027, 028, 029, 030, 031, 032, 033, 034, 035, 036, 037, 038, 039, 040, 041, 042, 043, 044, 045, 046, 047, 048, 049, 050, 051, 052, 053, 054, 055, 056, 057, 058, 059, 060, 061, 062, 063, 064, 065, 066, 067

**B08058** ud LAVABO DE PORCELANA VITRIFICADA BLANCO, CON PEDESTAL (01/01/2010)
1 ud × 106.76 (113.17 con costes indirectos) = 113.17
Lavabo de porcelana vitrificada blanco, gama básica, de 65x51 cm. colocado con pedestal y con anclajes a la pared, con grifería monomando cromado, con rompechorros, incluso válvula de desagüe de 32 mm., llaves de escuadra de 1/2" cromadas, y latiguillos flexibles de 20 cm. y de 1/2", instalado y funcionando.(el sifón está incluido en las instalaciones de desagüe).

| Código | Ud | Descripción | Rendimiento | Precio | Importe |
|---|---|---|---|---|---|
| O01004 | h | OFICIAL ESPECIALISTA | 1.1 | 22.96 | 25.26 |
| P35069 | ud | Lavabo de porcelana vitrificada 65x51cm c/pedestal blanco i/ grifería y válvulas (p.o.) (material; 01/01/2010) | 1 | 68.5 | 68.50 |
| P35066 | ud | VÁLVULA DE ESCUADRA DE 1/2" A 1/2" CON LATIGUILLO (P.O.) | 2 | 6.5 | 13.00 |
|  |  | Total |  |  | 106.76 |

Relación comercial: 000, 106.76, 001, 002, 003, 004, 005, 006, 007, 008, 009, 010, 011, 012, 013, 014, 015, 016, 017, 018, 019, 020, 021, 022, 023, 024, 025, 026, 027, 028, 029, 030, 031, 032, 033, 034, 035, 036, 037, 038, 039, 040, 041, 042, 043, 044, 045, 046, 047, 048, 049, 050, 051, 052, 053, 054, 055, 056, 057, 058, 059, 060, 061, 062, 063, 064, 065, 066, 067, Z0000, Z0100, Z0300, Z0500, Z0600, Z0700, Z1200, Z1900

**B08107** ud COLOCACIÓN INODORO PORCELANA VITRIFICADA (01/01/2010)
1 ud × 36.35 (38.53 con costes indirectos) = 38.53
Colocación de inodoro de porcelana vitrificada, de tanque bajo, colocado mediante tacos y tornillos al solado, incluso sellado con silicona, y compuesto por: taza, tanque bajo con tapa y mecanismos y asiento con tapa lacados, con bisagras de acero, instalado, incluso con válvula de escuadra de 1/2" cromada y latiguillo flexible de 20 cm y de 1/2", funcionando. (El sifón está incluido en las instalaciones de desagüe). No incluye el inodoro.

| Código | Ud | Descripción | Rendimiento | Precio | Importe |
|---|---|---|---|---|---|
| O01004 | h | OFICIAL ESPECIALISTA | 1.3 | 22.96 | 29.85 |
| P35066 | ud | VÁLVULA DE ESCUADRA DE 1/2" A 1/2" CON LATIGUILLO (P.O.) | 1 | 6.5 | 6.50 |
|  |  | Total |  |  | 36.35 |

Relación comercial: 000, 36.35, 001, 002, 003, 004, 005, Z0000, Z0100, Z0300, Z0500, Z0600, Z0700, Z1200, Z1900, 006, 007, 008, 009, 010, 011, 012, 013, 014, 015, 016, 017, 018, 019, 020, 021, 022, 023, 024, 025, 026, 027, 028, 029, 030, 031, 032, 033, 034, 035, 036, 037, 038, 039, 040, 041, 042, 043, 044, 045, 046, 047, 048, 049, 050, 051, 052, 053, 054, 055, 056, 057, 058, 059, 060, 061, 062, 063, 064, 065, 066, 067

**B08108** ud COLOCACIÓN LAVABO DE PORCELANA VITRIFICADA CON PEDESTAL (01/01/2010)
1 ud × 38.26 (40.56 con costes indirectos) = 40.56
Colocación de lavabo de porcelana vitrificada, de 65x51 cm. colocado con pedestal y con anclajes a la pared, con grifería monomando cromado, con rompechorros, incluso válvula de desagüe de 32 mm., llaves de escuadra de 1/2" cromadas, y latiguillos flexibles de 20 cm. y de 1/2", instalado y funcionando.(El sifón está incluido en las instalaciones de desagüe). No incluye el lavabo.

| Código | Ud | Descripción | Rendimiento | Precio | Importe |
|---|---|---|---|---|---|
| O01004 | h | OFICIAL ESPECIALISTA | 1.1 | 22.96 | 25.26 |
| P35066 | ud | VÁLVULA DE ESCUADRA DE 1/2" A 1/2" CON LATIGUILLO (P.O.) | 2 | 6.5 | 13.00 |
|  |  | Total |  |  | 38.26 |

Relación comercial: 000, 38.26, 001, 002, 003, 004, 005, 006, 007, 008, 009, 010, 011, 012, 013, 014, 015, 016, 017, 018, 019, 020, 021, 022, 023, 024, 025, 026, 027, 028, 029, 030, 031, 032, 033, 034, 035, 036, 037, 038, 039, 040, 041, 042, 043, 044, 045, 046, 047, 048, 049, 050, 051, 052, 053, 054, 055, 056, 057, 058, 059, 060, 061, 062, 063, 064, 065, 066, 067, Z0000, Z0100, Z0300, Z0500, Z0600, Z0700, Z1200, Z1900

**XED0017** ud INSTALACIÓN INTERIOR FONTANERÍA (02/01/2016)
1 ud × 503.87 (534.1 con costes indirectos) = 534.10
Instalación completa interior de fontanería para aseo con dotación para hasta 7 aparatos sanitarios, realizada con tubo de polietileno reticulado (PE-X), para la red de agua fría y caliente que conecta la derivación particular o una de sus ramificaciones con cada uno de los aparatos sanitarios, con los diámetros necesarios para cada punto de servicio. Incluso llaves de paso de cuarto húmedo para el corte del suministro de agua, de polietileno reticulado (PE-X), material auxiliar para montaje y sujeción a la obra, derivación particular, accesorios de derivaciones, ayuda de albañilería. Totalmente montada y probada.

| Código | Ud | Descripción | Rendimiento | Precio | Importe |
|---|---|---|---|---|---|
| P35088 | m | TUBO PVC SERIE B JUNTA PEGADA 32 MM (material; 02/01/2016) | 15 | 1.52 | 22.80 |
| P35089 | m | TUBO PVC SERIE B JUNTA PEGADA 40 MM (material; 02/01/2016) | 10 | 1.89 | 18.90 |
| P35090 | m | TUBO PVC SERIE B JUNTA PEGADA 50 MM (material; 02/01/2016) | 5 | 2.41 | 12.05 |
| P35094 | m | TUBO PVC SERIE B JUNTA PEGADA 125 MM (material; 02/01/2016) | 3 | 6.66 | 19.98 |
| PX04125 | m | BAJANTE PVC Ø125 MM (material; 02/03/2020) | 3 | 4.57 | 13.71 |
| O01005 | h | OFICIAL DE OFICIOS | 5 | 20.8 | 104.00 |
| O01009 | h | PEÓN | 9 | 20.27 | 182.43 |
| PXED017 | ud | Instalación interior de fontanería para aseo con dotación para: inodoro, lavabo sencillo, ducha, realizada con tubo de polietileno reticulado (PE-X), para la red de agua fría y caliente que conecta la derivación particular o una de sus ramificaciones con cada uno de los aparatos sanitarios, con los diámetros necesarios para cada punto de servicio. Incluso llaves de paso de cuarto húmedo para el corte del suministro de agua, de polietileno reticulado (PE-X), material auxiliar para montaje y sujeción a la obra, derivación particular, accesorios de derivaciones. Incluye las ayudas de albañilería para instalaciones. (material; 28/04/2022) | 1 | 130 | 130.00 |
|  |  | Total |  |  | 503.87 |

| Medición | Uds. | Parcial |
|---|---|---|
| Aseos | 1 | 1.00 |
| Total |  | 1 |

**XED0018** ud ACCESORIOS ASEO/BAÑO (02/01/2016)
1 ud × 110.37 (116.99 con costes indirectos) = 116.99
Conjunto de accesorios de baño, compuesto por portarrollos, jabonera, papelera, espejo, toallera y agarradera en color, incluso instalación.

| Código | Ud | Descripción | Rendimiento | Precio | Importe |
|---|---|---|---|---|---|
| O01005 | h | OFICIAL DE OFICIOS | 0.5 | 20.8 | 10.40 |
| O01009 | h | PEÓN | 1 | 20.27 | 20.27 |
| P34238 | m² | ESPEJO PLATEADO 3 MM (material; 02/01/2016) | 0.8 | 12 | 9.60 |
| PX27740 | ud | PORTARROYOS PORCELANA BLANCA (material; 02/03/2020) | 1 | 6.99 | 6.99 |
| PX27741 | ud | JABONERA PORCELANA BLANCA (material; 02/03/2020) | 1 | 8.21 | 8.21 |
| PX27742 | ud | TOALLERO PORCELANA BLANCA (material; 02/03/2020) | 1 | 9.5 | 9.50 |
| PX27743 | ud | TUBO ACERO INOX. Ø35 MM; 1,5 M LARGO (material; 02/03/2020) | 1 | 45.4 | 45.40 |
|  |  | Total |  |  | 110.37 |

| Medición | Uds. | Parcial |
|---|---|---|
| Aseo | 1 | 1.00 |
| Total |  | 1 |

**XED0019** ud GRUPO PRESIÓN DOMÉSTICO (15/07/2020)
1 ud × 337.01 (357.23 con costes indirectos) = 357.23
Grupo de presión doméstico, para suministro de agua en aspiración con carga, formado por: electrobomba centrífuga monocelular horizontal de hierro fundido, con una potencia de 0,37 kW, para una presión máxima de trabajo de 6 bar, temperatura máxima del líquido conducido 35°c según une-en 60335-2-41, cuerpo de impulsión de hierro fundido, eje motor de AISI 416, impulsor de tecnopolímero, soporte de aluminio, cierre mecánico de carbón/cerámica/nbr, motor asíncrono de 2 polos y ventilación forzada, aislamiento clase f, protección ip44, para alimentación monofásica a 230 v a 230 v y 50 Hz de frecuencia, condensador y protección termoamperimétrica de rearme automático incorporados, con depósito acumulador de acero inoxidable esférico de 24 litros, con membrana recambiable, presostato, manómetro y racor de varias vías, y cable eléctrico de conexión con enchufe tipo shuko. incluyendo válvulas de corte ent-sal 1", retención y manguito antivibratorio de conexión y auxiliares. Totalmente instalado, probado y funcionando.

| Código | Ud | Descripción | Rendimiento | Precio | Importe |
|---|---|---|---|---|---|
| O01005 | h | OFICIAL DE OFICIOS | 2 | 20.8 | 41.60 |
| O01009 | h | PEÓN | 3 | 20.27 | 60.81 |
| PXED019 | ud | GRUPO PRESIÓN DOM. Y AUX. (material; 15/07/2020) | 1 | 234.6 | 234.60 |
|  |  | Total |  |  | 337.01 |

| Medición | Uds. | Parcial |
|---|---|---|
| Almacén | 1 | 1.00 |
| Total |  | 1 |

**XED0020** ud DEPÓSITO PRFV 1000L APTO AGUA POTABLE (15/07/2020)
1 ud × 453.94 (481.18 con costes indirectos) = 481.18
Depósito de superficie de poliéster reforzado con fibra de vidrio, cilíndrico, de 1000 litros, apto para el contacto con agua para consumo humano, con válvula de corte de compuerta de 1" DN 25 mm y válvula de flotador, para la entrada y válvula de corte de compuerta de 1" DN 25 mm para la salida. incluyendo valvulería, conexión y auxiliares. Totalmente instalado, probado y funcionando.

| Código | Ud | Descripción | Rendimiento | Precio | Importe |
|---|---|---|---|---|---|
| PXED020 | ud | DEPÓSITO 1000 L PRFV (material; 15/07/2020) | 1 | 382.46 | 382.46 |
| O01005 | h | OFICIAL DE OFICIOS | 1 | 20.8 | 20.80 |
| O01009 | h | PEÓN | 2.5 | 20.27 | 50.68 |
|  |  | Total |  |  | 453.94 |

| Medición | Uds. | Parcial |
|---|---|---|
| Almacén | 1 | 1.00 |
| Total |  | 1 |

**XB08011** ud FOSA SÉPTICA CON FILTRO BIOLÓGICO, 15 USUARIOS
1 ud × 4156.62 (4406.02 con costes indirectos) = 4406.02
Fosa Séptica (Decantador- Digestor) prefabricada en poliéster (1600 mm de diámetro y 2140 mm de longitud) complementada con filtro biológico prefabricado en poliéster (1615 mm de diámetro y 1330 mm de altura), para el tratamiento biológico anaeróbico de las aguas asimilables a domésticas con capacidad de 15 habitantes y rendimientos de hasta 90% de reducción en DB05. Colocado sobre solera de hormigón no estructural H-15 (15 N/mm²), incluyendo la excavación para su alojamiento, relleno exterior de hormigón resistencia 10 N/mm2, y resto de arenas, parte proporcional de medios auxiliares y ayudas de albañilería, la carga y transporte del material sobrante procedente de la excavación, instalación eléctrica, conexiones y pruebas de funcionamiento.

| Código | Ud | Descripción | Rendimiento | Precio | Importe |
|---|---|---|---|---|---|
| O01017 | h | CUADRILLA A | 10 | 53.9 | 539.00 |
| P02001 | m³ | ARENA (P.O.) | 18.46 | 16.17 | 298.50 |
| P35026 | ud | FOSA SÉPTICA TRATAMIENTO AGUAS FECALES 15 USUARIOS (P.O.) (material) | 1 | 1246 | 1246.00 |
| P35028 | ud | FILTRO BIOLÓGICO 15 USUARIOS (P.O.) (material) | 1 | 1465.1 | 1465.10 |
| M01020 | h | CAMIÓN VOLQUETE GRÚA 101/130 CV | 2 | 32.55 | 65.10 |
| AXI14004 | m³ | HORMIGÓN NO ESTRUCTURAL HNE-15/SPB/20 PLANTA | 2.6 | 67.02 | 174.25 |
| AUI02003-01 | m³ | EXCAVACIÓN EN EMPLAZAMIENTO | 28.1 | 13.12 | 368.67 |
|  |  | Total |  |  | 4156.62 |

Relación comercial: 000, 3944.28, 001, 002, 003, 004, 005, Z0000, Z0100, Z0300, Z0500, Z0600, Z0700, Z1200, Z1900

**A07014** m TUBERÍA PVC LISA SANEAMIENTO Ø 200 MM, RIG.4 KN/M², COLOC
50 m × 10.48 (11.11 con costes indirectos) = 555.50

| Medición | Uds. | Parcial |
|---|---|---|
| Desagües | 50 | 50.00 |
| Total |  | 50 |

#### 030206 ARQUETA CORTE, FILTRO Y ALIVIO (25/01/2002)
Importe: 18590.26

**UI02003-01** m³ EXCAVACIÓN EN EMPLAZAMIENTO
229.1 m³ × 13.12 (13.91 con costes indirectos) = 3186.78

| Medición | Uds. | Largo | Parcial |
|---|---|---|---|
| Según med. auxiliar | 1 | 229.1 | 229.10 |
| Total |  |  | 229.1 |

**XI04019-01** m³ RELLENO MECÁNICO LOCALIZADO, 98% PM
146.41 m³ × 8.35 (8.85 con costes indirectos) = 1295.73

| Medición | Uds. | Largo | Parcial |
|---|---|---|---|
| Según med. auxiliar | 1 | 146.41 | 146.41 |
| Total |  |  | 146.41 |

**B04045** m² BARRERA HUMEDAD POR CAPILARIDAD EN SOLERA
24.32 m² × 9.03 (9.57 con costes indirectos) = 232.74

| Medición | Uds. | Largo | Ancho | Parcial |
|---|---|---|---|---|
|  | 1 | 6.4 | 3.8 | 24.32 |
| Total |  |  |  | 24.32 |

**XI14004** m³ HORMIGÓN NO ESTRUCTURAL HNE-15/SPB/20 PLANTA
2.43 m³ × 67.02 (71.04 con costes indirectos) = 172.63

| Medición | Uds. | Largo | Ancho | Alto | Parcial |
|---|---|---|---|---|---|
| Arqueta salida | 1 | 6.4 | 3.8 | 0.1 | 2.43 |
| Total |  |  |  |  | 2.43 |

**UI14009** m³ HORMIGÓN EN MASA HM-20/B/20/X0
5.28 m³ × 70.92 (75.18 con costes indirectos) = 396.95

| Medición | Uds. | Largo | Ancho | Alto | Parcial |
|---|---|---|---|---|---|
| Anclajes | 2 | 1.1 | 2 | 1.3 | 5.72 |
| Tubería | -2 |  | 1.1 | 0.2 | -0.44 |
| Total |  |  |  |  | 5.28 |

**UI14013_HA25** m³ HORMIGÓN PARA ARMAR HA-25/SPB/20-15/XC1-3, PLANTA
35.79 m³ × 82.77 (87.74 con costes indirectos) = 3140.21

| Medición | Uds. | Largo | Ancho | Alto | Parcial |
|---|---|---|---|---|---|
| Según med. auxiliar | 1 | 35.49 |  |  | 35.49 |
| Apoyos | 2 | 0.5 | 0.2 | 0.55 | 0.11 |
|  | 1 | 0.8 | 0.8 | 0.3 | 0.19 |
| Total |  |  |  |  | 35.79 |

**XI15004** kg ACERO CORRUGADO, B-500S/SD, COLOCADO
2414.14 kg × 1.24 (1.31 con costes indirectos) = 3162.52

| Medición | Uds. | Largo | Parcial |
|---|---|---|---|
| Según med. auxiliar | 1 | 2414.14 | 2414.14 |
| Total |  |  | 2414.14 |

**XI16002** m² ENCOFRADO Y DESENCOFRADO MADERA ZAPATAS, VIGAS RIOSTRAS Y ENCEPA
8.34 m² × 17.1 (18.13 con costes indirectos) = 151.20

| Medición | Uds. | Largo | Parcial |
|---|---|---|---|
| Según med. auxiliar | 1 | 8.34 | 8.34 |
| Total |  |  | 8.34 |

**XI16006** m² ENCOFRADO Y DESENCOFRADO MUROS, H <= 1,5 M, VISTOS
16.62 m² × 21.88 (23.19 con costes indirectos) = 385.42

| Medición | Uds. | Largo | Alto | Parcial |
|---|---|---|---|---|
| Según med. auxiliar | 1 | 11.5 |  | 11.50 |
| Apoyos | 4 | 1.2 | 0.7 | 3.36 |
|  | 4 | 0.2 | 0.7 | 0.56 |
|  | 4 | 1.5 | 0.2 | 1.20 |
| Total |  |  |  | 16.62 |

**XI16007** m² ENCOFRADO Y DESENCOFRADO MUROS, 1,5 < H <= 3 M, VISTOS
100.92 m² × 30.1 (31.91 con costes indirectos) = 3220.36

| Medición | Uds. | Parcial |
|---|---|---|
| Según med. auxiliar | 100.92 | 100.92 |
| Total |  | 100.92 |

**XI16021** m² ENCOFRADO Y DESENCOFRADO LOSAS PLANAS, VISTAS
24.32 m² × 42.03 (44.55 con costes indirectos) = 1083.46

| Medición | Uds. | Largo | Ancho | Parcial |
|---|---|---|---|---|
| Arqueta salida | 1 | 6.4 | 3.8 | 24.32 |
| Total |  |  |  | 24.32 |

**XOC0002** ud TAPA HORMIGÓN ARMADO DN 700 MM
2 ud × 31.84 (33.75 con costes indirectos) = 67.50

**XOC0003** m² IMPERMEABILIZACIÓN BITUMINOSA DE PARAMENTOS
69.36 m² × 8.29 (8.79 con costes indirectos) = 609.67

| Medición | Uds. | Largo | Parcial |
|---|---|---|---|
| Según med. auxiliar | 1 | 69.36 | 69.36 |
| Total |  |  | 69.36 |

**XOC0004** ud PATE ACERO LISO FORRADO POLIPROPILENO
20 ud × 9.01 (9.55 con costes indirectos) = 191.00

| Medición | Uds. | Largo | Parcial |
|---|---|---|---|
|  | 2 | 10 | 20.00 |
| Total |  |  | 20 |

**XOC0006** m² EMPARRILLADO METALICO ELECTROFUNDIDO 30 X 2MM. CUADR. 34 X 38MM
11.76 m² × 39.51 (41.88 con costes indirectos) = 492.51

| Medición | Uds. | Parcial |
|---|---|---|
| Según med. auxiliar | 11.76 | 11.76 |
| Total |  | 11.76 |

**B07012** m CORDÓN MASILLA DE BENTONITA ENTRE FONDO Y ALZADO, COLOCADO
27.94 m × 6.73 (7.13 con costes indirectos) = 199.21

| Medición | Uds. | Largo | Parcial |
|---|---|---|---|
| Según med. auxiliar | 1 | 27.94 | 27.94 |
| Total |  |  | 27.94 |

**XED0002** m² CELOSIA FIJA DE LAMAS
0.24 m² × 95.44 (101.17 con costes indirectos) = 24.28

| Medición | Uds. | Largo | Ancho | Parcial |
|---|---|---|---|---|
|  | 2 | 0.6 | 0.2 | 0.24 |
| Total |  |  |  | 0.24 |

**A08006** m TUBERÍA PE100, Ø 50 MM, 1,0 MPA, COLOCADA
0.5 m × 1.52 (1.61 con costes indirectos) = 0.81

| Medición | Uds. | Largo | Parcial |
|---|---|---|---|
| Pasatubos | 1 | 0.5 | 0.50 |
| Total |  |  | 0.5 |

**A07005** m TUBERÍA CORR.DOBL.PARED SANEAM. PVC Ø 200 MM, RIG.8 KN/M², COLOC
0.5 m × 12.45 (13.2 con costes indirectos) = 6.60

| Medición | Uds. | Largo | Parcial |
|---|---|---|---|
| Pasatubos | 1 | 0.5 | 0.50 |
| Total |  |  | 0.5 |

**XEM0007-01** m PROTECCIÓN TEFLON UNIÓN CALDERERIA/HORMIGÓN
4.84 m × 111.24 (117.91 con costes indirectos) = 570.68

| Medición | Uds. | Largo | Ancho | Alto | Parcial |
|---|---|---|---|---|---|
|  | 2 | 0.7 | 3.14 | 1.1 | 4.84 |
| Total |  |  |  |  | 4.84 |

#### 030207 OBRA CIVIL CALDERINES
Importe: 2827.54

**UI02003-01** m³ EXCAVACIÓN EN EMPLAZAMIENTO
30.97 m³ × 13.12 (13.91 con costes indirectos) = 430.79

| Medición | Uds. | Largo | Ancho | Alto | Parcial |
|---|---|---|---|---|---|
| Solera | 1 | 3.2 | 3.2 | 0.65 | 6.66 |
|  | 1 | 3.9 | 3.2 | 0.5 | 6.24 |
| Conducción | 1 | 5.3 | 2.2 | 1.55 | 18.07 |
| Total |  |  |  |  | 30.97 |

**I06030** m³ CONSTRUCCIÓN DE CAPA GRANULAR GRAVA RCD 40/70
4.55 m³ × 26.59 (28.19 con costes indirectos) = 128.26

| Medición | Uds. | Largo | Ancho | Alto | Parcial |
|---|---|---|---|---|---|
|  | 1 | 3.2 | 3.2 | 0.2 | 2.05 |
|  | 1 | 3.9 | 3.2 | 0.2 | 2.50 |
| Total |  |  |  |  | 4.55 |

**XI14004** m³ HORMIGÓN NO ESTRUCTURAL HNE-15/SPB/20 PLANTA
2.27 m³ × 67.02 (71.04 con costes indirectos) = 161.26

| Medición | Uds. | Largo | Ancho | Alto | Parcial |
|---|---|---|---|---|---|
| Solera | 1 | 3.2 | 3.2 | 0.1 | 1.02 |
|  | 1 | 3.9 | 3.2 | 0.1 | 1.25 |
| Total |  |  |  |  | 2.27 |

**UI14009** m³ HORMIGÓN EN MASA HM-20/B/20/X0
8.38 m³ × 70.92 (75.18 con costes indirectos) = 630.01

| Medición | Uds. | Largo | Ancho | Alto | Parcial |
|---|---|---|---|---|---|
| Conducción | 1 | 5.3 | 1.2 | 1.55 | 9.86 |
|  | -1 | 5.3 |  | 0.28 | -1.48 |
| Total |  |  |  |  | 8.38 |

**UI14013_HA25** m³ HORMIGÓN PARA ARMAR HA-25/SPB/20-15/XC1-3, PLANTA
6.08 m³ × 82.77 (87.74 con costes indirectos) = 533.46

| Medición | Uds. | Largo | Ancho | Alto | Parcial |
|---|---|---|---|---|---|
| Solera | 1 | 3.2 | 3.2 | 0.35 | 3.58 |
|  | 1 | 3.9 | 3.2 | 0.2 | 2.50 |
| Total |  |  |  |  | 6.08 |

**XI15004** kg ACERO CORRUGADO, B-500S/SD, COLOCADO
619.12 kg × 1.24 (1.31 con costes indirectos) = 811.05

| Medición | Uds. | Largo | Ancho | Alto | Parcial |
|---|---|---|---|---|---|
| Solera | 1 | 3.2 | 3.2 | 27.25 | 279.04 |
|  | 1 | 3.9 | 3.2 | 27.25 | 340.08 |
| Total |  |  |  |  | 619.12 |

**XI16002** m² ENCOFRADO Y DESENCOFRADO MADERA ZAPATAS, VIGAS RIOSTRAS Y ENCEPA
7.32 m² × 17.1 (18.13 con costes indirectos) = 132.71

| Medición | Uds. | Largo | Alto | Parcial |
|---|---|---|---|---|
| Solera | 4 | 3.2 | 0.35 | 4.48 |
|  | 2 | 3.9 | 0.2 | 1.56 |
|  | 2 | 3.2 | 0.2 | 1.28 |
| Total |  |  |  | 7.32 |

#### 030208 ARQUETA CAUDALÍMETRO (25/01/2002)
Importe: 6979.71

**UI02003-01** m³ EXCAVACIÓN EN EMPLAZAMIENTO
73.13 m³ × 13.12 (13.91 con costes indirectos) = 1017.24

| Medición | Uds. | Largo | Parcial |
|---|---|---|---|
| Med. auxiliar | 1 | 73.13 | 73.13 |
| Total |  |  | 73.13 |

**XI04019-01** m³ RELLENO MECÁNICO LOCALIZADO, 98% PM
55.95 m³ × 8.35 (8.85 con costes indirectos) = 495.16

| Medición | Uds. | Largo | Parcial |
|---|---|---|---|
| Según med. auxiliar | 1 | 55.95 | 55.95 |
| Total |  |  | 55.95 |

**B04045** m² BARRERA HUMEDAD POR CAPILARIDAD EN SOLERA
7.31 m² × 9.03 (9.57 con costes indirectos) = 69.96

| Medición | Uds. | Largo | Ancho | Parcial |
|---|---|---|---|---|
| Arqueta salida | 1 | 2.15 | 3.4 | 7.31 |
| Total |  |  |  | 7.31 |

**XI14004** m³ HORMIGÓN NO ESTRUCTURAL HNE-15/SPB/20 PLANTA
0.73 m³ × 67.02 (71.04 con costes indirectos) = 51.86

| Medición | Uds. | Largo | Ancho | Alto | Parcial |
|---|---|---|---|---|---|
|  | 1 | 2.15 | 3.4 | 0.1 | 0.73 |
| Total |  |  |  |  | 0.73 |

**UI14013_HA25** m³ HORMIGÓN PARA ARMAR HA-25/SPB/20-15/XC1-3, PLANTA
14.39 m³ × 82.77 (87.74 con costes indirectos) = 1262.58

| Medición | Uds. | Largo | Parcial |
|---|---|---|---|
| Según med. auxiliar | 1 | 14.39 | 14.39 |
| Total |  |  | 14.39 |

**XI15004** kg ACERO CORRUGADO, B-500S/SD, COLOCADO
847.11 kg × 1.24 (1.31 con costes indirectos) = 1109.71

| Medición | Uds. | Largo | Parcial |
|---|---|---|---|
| Según med. auxiliar | 1 | 847.11 | 847.11 |
| Total |  |  | 847.11 |

**XI16002** m² ENCOFRADO Y DESENCOFRADO MADERA ZAPATAS, VIGAS RIOSTRAS Y ENCEPA
4.62 m² × 17.1 (18.13 con costes indirectos) = 83.76

| Medición | Uds. | Largo | Parcial |
|---|---|---|---|
| Según med. auxiliar | 1 | 4.62 | 4.62 |
| Total |  |  | 4.62 |

**XI16006** m² ENCOFRADO Y DESENCOFRADO MUROS, H <= 1,5 M, VISTOS
4.55 m² × 21.88 (23.19 con costes indirectos) = 105.51

| Medición | Uds. | Largo | Parcial |
|---|---|---|---|
| Según med. auxiliar | 1 | 4.55 | 4.55 |
| Total |  |  | 4.55 |

**XI16007** m² ENCOFRADO Y DESENCOFRADO MUROS, 1,5 < H <= 3 M, VISTOS
45.24 m² × 30.1 (31.91 con costes indirectos) = 1443.61

| Medición | Uds. | Parcial |
|---|---|---|
| Según med. auxiliar | 45.24 | 45.24 |
| Total |  | 45.24 |

**XI16021** m² ENCOFRADO Y DESENCOFRADO LOSAS PLANAS, VISTAS
7.31 m² × 42.03 (44.55 con costes indirectos) = 325.66

| Medición | Uds. | Largo | Ancho | Parcial |
|---|---|---|---|---|
| Arqueta salida | 1 | 2.15 | 3.4 | 7.31 |
| Total |  |  |  | 7.31 |

**XOC0002** ud TAPA HORMIGÓN ARMADO DN 700 MM
2 ud × 31.84 (33.75 con costes indirectos) = 67.50

**XOC0003** m² IMPERMEABILIZACIÓN BITUMINOSA DE PARAMENTOS
26.09 m² × 8.29 (8.79 con costes indirectos) = 229.33

| Medición | Uds. | Largo | Parcial |
|---|---|---|---|
| Según med. auxiliar | 1 | 26.09 | 26.09 |
| Total |  |  | 26.09 |

**XOC0004** ud PATE ACERO LISO FORRADO POLIPROPILENO
16 ud × 9.01 (9.55 con costes indirectos) = 152.80

**XOC0006** m² EMPARRILLADO METALICO ELECTROFUNDIDO 30 X 2MM. CUADR. 34 X 38MM
2.7 m² × 39.51 (41.88 con costes indirectos) = 113.08

| Medición | Uds. | Largo | Parcial |
|---|---|---|---|
| Según med. auxiliar | 1 | 2.7 | 2.70 |
| Total |  |  | 2.7 |

**B07012** m CORDÓN MASILLA DE BENTONITA ENTRE FONDO Y ALZADO, COLOCADO
13.3 m × 6.73 (7.13 con costes indirectos) = 94.83

| Medición | Uds. | Largo | Parcial |
|---|---|---|---|
| Según med. auxiliar | 1 | 13.3 | 13.30 |
| Total |  |  | 13.3 |

**XED0002** m² CELOSIA FIJA DE LAMAS
0.24 m² × 95.44 (101.17 con costes indirectos) = 24.28

| Medición | Uds. | Largo | Ancho | Parcial |
|---|---|---|---|---|
|  | 2 | 0.6 | 0.2 | 0.24 |
| Total |  |  |  | 0.24 |

**A08006** m TUBERÍA PE100, Ø 50 MM, 1,0 MPA, COLOCADA
0.5 m × 1.52 (1.61 con costes indirectos) = 0.81

| Medición | Uds. | Largo | Parcial |
|---|---|---|---|
| Pasatubos | 1 | 0.5 | 0.50 |
| Total |  |  | 0.5 |

**A07005** m TUBERÍA CORR.DOBL.PARED SANEAM. PVC Ø 200 MM, RIG.8 KN/M², COLOC
0.5 m × 12.45 (13.2 con costes indirectos) = 6.60

| Medición | Uds. | Largo | Parcial |
|---|---|---|---|
| Pasatubos | 1 | 0.5 | 0.50 |
| Total |  |  | 0.5 |

**XEM0007-01** m PROTECCIÓN TEFLON UNIÓN CALDERERIA/HORMIGÓN
2.76 m × 111.24 (117.91 con costes indirectos) = 325.43

| Medición | Uds. | Largo | Ancho | Alto | Parcial |
|---|---|---|---|---|---|
|  | 2 | 0.4 | 3.14 | 1.1 | 2.76 |
| Total |  |  |  |  | 2.76 |

#### 030209 ARQUETA DESAGÜE Y RETENCIÓN SÓLIDOS (25/01/2002)
Importe: 7580.74

**UI04007** m² DESBROCE Y LIMPIEZA
23.22 m² × 0.35 (0.37 con costes indirectos) = 8.59

| Medición | Uds. | Largo | Ancho | Parcial |
|---|---|---|---|---|
|  | 1 | 5.4 | 4.3 | 23.22 |
| Total |  |  |  | 23.22 |

**UI02003-01** m³ EXCAVACIÓN EN EMPLAZAMIENTO
77.42 m³ × 13.12 (13.91 con costes indirectos) = 1076.91

| Medición | Uds. | Largo | Parcial |
|---|---|---|---|
| Med. auxiliar | 1 | 77.42 | 77.42 |
| Total |  |  | 77.42 |

**XI04019-01** m³ RELLENO MECÁNICO LOCALIZADO, 98% PM
58.86 m³ × 8.35 (8.85 con costes indirectos) = 520.91

| Medición | Uds. | Largo | Parcial |
|---|---|---|---|
| Según med. auxiliar | 1 | 58.86 | 58.86 |
| Total |  |  | 58.86 |

**B04045** m² BARRERA HUMEDAD POR CAPILARIDAD EN SOLERA
10.12 m² × 9.03 (9.57 con costes indirectos) = 96.85

| Medición | Uds. | Largo | Ancho | Parcial |
|---|---|---|---|---|
| Arqueta salida | 1 | 2.3 | 4.4 | 10.12 |
| Total |  |  |  | 10.12 |

**XI14004** m³ HORMIGÓN NO ESTRUCTURAL HNE-15/SPB/20 PLANTA
0.78 m³ × 67.02 (71.04 con costes indirectos) = 55.41

| Medición | Uds. | Largo | Ancho | Alto | Parcial |
|---|---|---|---|---|---|
|  | 1 | 2.3 | 3.4 | 0.1 | 0.78 |
| Total |  |  |  |  | 0.78 |

**UI14009** m³ HORMIGÓN EN MASA HM-20/B/20/X0
2.1 m³ × 70.92 (75.18 con costes indirectos) = 157.88

| Medición | Uds. | Largo | Ancho | Alto | Parcial |
|---|---|---|---|---|---|
| Anclaje tuberías | 1 | 1.4 | 1.5 | 1 | 2.10 |
| Total |  |  |  |  | 2.1 |

**UI14013_HA25** m³ HORMIGÓN PARA ARMAR HA-25/SPB/20-15/XC1-3, PLANTA
12.5 m³ × 82.77 (87.74 con costes indirectos) = 1096.75

| Medición | Uds. | Largo | Parcial |
|---|---|---|---|
| Según med. auxiliar | 1 | 12.5 | 12.50 |
| Total |  |  | 12.5 |

**XI15004** kg ACERO CORRUGADO, B-500S/SD, COLOCADO
1551.32 kg × 1.24 (1.31 con costes indirectos) = 2032.23

| Medición | Uds. | Largo | Parcial |
|---|---|---|---|
| Según med. auxiliar | 1 | 1551.32 | 1551.32 |
| Total |  |  | 1551.32 |

**XI16002** m² ENCOFRADO Y DESENCOFRADO MADERA ZAPATAS, VIGAS RIOSTRAS Y ENCEPA
4.74 m² × 17.1 (18.13 con costes indirectos) = 85.94

| Medición | Uds. | Largo | Parcial |
|---|---|---|---|
| Según med. auxiliar | 1 | 4.74 | 4.74 |
| Total |  |  | 4.74 |

**XI16006** m² ENCOFRADO Y DESENCOFRADO MUROS, H <= 1,5 M, VISTOS
1.6 m² × 21.88 (23.19 con costes indirectos) = 37.10

| Medición | Uds. | Largo | Parcial |
|---|---|---|---|
|  | 2 | 0.8 | 1.60 |
| Total |  |  | 1.6 |

**XI16007** m² ENCOFRADO Y DESENCOFRADO MUROS, 1,5 < H <= 3 M, VISTOS
50.92 m² × 30.1 (31.91 con costes indirectos) = 1624.86

| Medición | Uds. | Largo | Parcial |
|---|---|---|---|
| Según med. auxiliar | 1 | 50.92 | 50.92 |
| Total |  |  | 50.92 |

**XOC0003** m² IMPERMEABILIZACIÓN BITUMINOSA DE PARAMENTOS
27.36 m² × 8.29 (8.79 con costes indirectos) = 240.49

| Medición | Uds. | Largo | Parcial |
|---|---|---|---|
| Según med. auxiliar | 1 | 27.36 | 27.36 |
| Total |  |  | 27.36 |

**XOC0004** ud PATE ACERO LISO FORRADO POLIPROPILENO
16 ud × 9.01 (9.55 con costes indirectos) = 152.80

**XOC0006** m² EMPARRILLADO METALICO ELECTROFUNDIDO 30 X 2MM. CUADR. 34 X 38MM
7.2 m² × 39.51 (41.88 con costes indirectos) = 301.54

| Medición | Uds. | Largo | Parcial |
|---|---|---|---|
| Según med. auxiliar | 1 | 7.2 | 7.20 |
| Total |  |  | 7.2 |

**B07012** m CORDÓN MASILLA DE BENTONITA ENTRE FONDO Y ALZADO, COLOCADO
12.97 m × 6.73 (7.13 con costes indirectos) = 92.48

| Medición | Uds. | Largo | Parcial |
|---|---|---|---|
| Según med. auxiliar | 1 | 12.97 | 12.97 |
| Total |  |  | 12.97 |

#### 030210 CASETA ELÉCTRICA (02/01/2016)
Importe: 4883.33

**UI02003-01** m³ EXCAVACIÓN EN EMPLAZAMIENTO
9.79 m³ × 13.12 (13.91 con costes indirectos) = 136.18

| Medición | Uds. | Largo | Ancho | Alto | Parcial |
|---|---|---|---|---|---|
|  | 1 | 4.8 | 3.4 | 0.6 | 9.79 |
| Total |  |  |  |  | 9.79 |

**XI04019-01** m³ RELLENO MECÁNICO LOCALIZADO, 98% PM
2.95 m³ × 8.35 (8.85 con costes indirectos) = 26.11

| Medición | Uds. | Largo | Ancho | Alto | Parcial |
|---|---|---|---|---|---|
|  | 1 | 4.8 | 0.6 | 0.6 | 1.73 |
|  | 1 | 3.4 | 0.6 | 0.6 | 1.22 |
| Total |  |  |  |  | 2.95 |

**I06030** m³ CONSTRUCCIÓN DE CAPA GRANULAR GRAVA RCD 40/70
3.26 m³ × 26.59 (28.19 con costes indirectos) = 91.90

| Medición | Uds. | Largo | Ancho | Alto | Parcial |
|---|---|---|---|---|---|
|  | 1 | 4.8 | 3.4 | 0.2 | 3.26 |
| Total |  |  |  |  | 3.26 |

**B04045** m² BARRERA HUMEDAD POR CAPILARIDAD EN SOLERA
8.16 m² × 9.03 (9.57 con costes indirectos) = 78.09

| Medición | Uds. | Largo | Ancho | Parcial |
|---|---|---|---|---|
|  | 1 | 3.4 | 2.4 | 8.16 |
| Total |  |  |  | 8.16 |

**XI14004** m³ HORMIGÓN NO ESTRUCTURAL HNE-15/SPB/20 PLANTA
0.82 m³ × 67.02 (71.04 con costes indirectos) = 58.25

| Medición | Uds. | Largo | Ancho | Alto | Parcial |
|---|---|---|---|---|---|
|  | 1 | 3.4 | 2.4 | 0.1 | 0.82 |
| Total |  |  |  |  | 0.82 |

**UI14013_HA25** m³ HORMIGÓN PARA ARMAR HA-25/SPB/20-15/XC1-3, PLANTA
2.45 m³ × 82.77 (87.74 con costes indirectos) = 214.96

| Medición | Uds. | Largo | Ancho | Alto | Parcial |
|---|---|---|---|---|---|
|  | 1 | 3.4 | 2.4 | 0.3 | 2.45 |
| Total |  |  |  |  | 2.45 |

**XI15004** kg ACERO CORRUGADO, B-500S/SD, COLOCADO
1500.65 kg × 1.24 (1.31 con costes indirectos) = 1965.85

| Medición | Uds. | Largo | Ancho | Alto | Parcial |
|---|---|---|---|---|---|
| Losa cimentación | 1 | 340.81 | 2.6 | 0.92 | 815.22 |
| Muros bloques | 1 | 177.39 | 4.2 | 0.92 | 685.43 |
| Total |  |  |  |  | 1500.65 |

**XI16002** m² ENCOFRADO Y DESENCOFRADO MADERA ZAPATAS, VIGAS RIOSTRAS Y ENCEPA
3.48 m² × 17.1 (18.13 con costes indirectos) = 63.09

| Medición | Uds. | Largo | Alto | Parcial |
|---|---|---|---|---|
|  | 2 | 3.4 | 0.3 | 2.04 |
|  | 2 | 2.4 | 0.3 | 1.44 |
| Total |  |  |  | 3.48 |

**B02004** m² FÁBRICA BLOQUE HORMIGÓN 30X20X40 CM, RELLENO HORMIGÓN, VISTO
29.06 m² × 45.61 (48.35 con costes indirectos) = 1405.05

| Medición | Uds. | Largo | Alto | Parcial |
|---|---|---|---|---|
|  | 1 | 3.8 | 2.95 | 11.21 |
|  | 1 | 3.8 | 2.75 | 10.45 |
|  | 2 | 2 | 1.85 | 7.40 |
| Total |  |  |  | 29.06 |

**XB04010** m² CUBIERTA CHAPA PRELACADA, TIPO SÁNDWICH 50
10.4 m² × 51.77 (54.88 con costes indirectos) = 570.75

| Medición | Uds. | Largo | Ancho | Parcial |
|---|---|---|---|---|
|  | 1 | 4 | 2.6 | 10.40 |
| Total |  |  |  | 10.4 |

**XED0001** m² PUERTA MET. HOJAS ABATIBLES
2.5 m² × 103.06 (109.24 con costes indirectos) = 273.10

#### 030211 CONDUCCIÓN DE DESAGÜE
Importe: 2623.52

**UI04007** m² DESBROCE Y LIMPIEZA
33.62 m² × 0.35 (0.37 con costes indirectos) = 12.44

| Medición | Uds. | Largo | Parcial |
|---|---|---|---|
| Según mediciones Aux |  |  |  |
| Eje 6 | 1 | 33.62 | 33.62 |
| Total |  |  | 33.62 |

**UA01004** m³ EXCAVACIÓN MECÁNICA ZANJA TUBERÍAS, TERRENO TRÁNSITO
32.2 m³ × 4.33 (4.59 con costes indirectos) = 147.80

| Medición | Uds. | Largo | Parcial |
|---|---|---|---|
| Según mediciones Aux |  |  |  |
| Eje 6 | 1 | 32.2 | 32.20 |
| Total |  |  | 32.2 |

**UI03019** m² ENTIBACIÓN EN POZOS Y ZANJAS CON PANEL ACERO HASTA 6M
62.73 m² × 14.11 (14.96 con costes indirectos) = 938.44

| Medición | Uds. | Largo | Parcial |
|---|---|---|---|
| Según mediciones Aux |  |  |  |
| Eje 6 | 1 | 62.73 | 62.73 |
| Total |  |  | 62.73 |

**UA01006** m³ EJECUCIÓN CAMA TUBERÍAS
9.2 m³ × 23.98 (25.42 con costes indirectos) = 233.86

| Medición | Uds. | Largo | Parcial |
|---|---|---|---|
| Según mediciones Aux |  |  |  |
| Eje 6 | 1 | 9.2 | 9.20 |
| Total |  |  | 9.2 |

**UA01019** m³ RELLENO,COMPACTADO MECÁNICO ZANJAS,MATERIAL SELECCIONADO
17.7 m³ × 8.95 (9.49 con costes indirectos) = 167.97

| Medición | Uds. | Largo | Parcial |
|---|---|---|---|
| Según mediciones Aux |  |  |  |
| Eje 6 | 1 | 17.7 | 17.70 |
| Total |  |  | 17.7 |

**UA01017** m³ RELLENO, COMPACTADO MECÁNICO ZANJAS, MATERIAL ORDINARIO
14.28 m³ × 3.99 (4.23 con costes indirectos) = 60.40

| Medición | Uds. | Largo | Parcial |
|---|---|---|---|
| Según mediciones Aux |  |  |  |
| Eje 6 | 1 | 14.28 | 14.28 |
| Total |  |  | 14.28 |

**U2410-02** m³ EXTENDIDO TIERRA VEGETAL DE LA PROPIA OBRA
6.72 m³ × 0.74 (0.78 con costes indirectos) = 5.24

| Medición | Uds. | Largo | Parcial |
|---|---|---|---|
| Según mediciones Aux |  |  |  |
| Eje 6 | 1 | 6.72 | 6.72 |
| Total |  |  | 6.72 |

**A06058** m TUBERÍA PVC ORIENTADO, Ø 500 MM, 1,25 MPA, JUNTA GOMA, COLOCADA
14.7 m × 67.86 (71.93 con costes indirectos) = 1057.37

| Medición | Uds. | Largo | Parcial |
|---|---|---|---|
| Según mediciones Aux |  |  |  |
| Eje 6 | 1 | 14.7 | 14.70 |
| Total |  |  | 14.7 |

#### 030212 URBANIZACIÓN (25/02/2008)
Importe: 22212.05

**U0533-15** m² DOBLE TRATAMIENTO SUPERFICIAL (30/12/2014)
749.62 m² × 1.8 (1.91 con costes indirectos) = 1431.77
Doble tratamiento superficial y sellado, incluso materiales y ejecución.

| Código | Ud | Descripción | Rendimiento | Precio | Importe |
|---|---|---|---|---|---|
| PU07030 | kg | EMULSIÓN ASFÁLTICA DE BASE ACUOSA (P.O.) (material; 15/10/2019) | 0.25 | 1.37 | 0.34 |
| PU34239 | l | EMULSIÓN FIJADORA MUY PENETRANTE OBRA/MADERA EXTERIOR/INTERIOR (material; 30/12/2014) | 0.05 | 7.43 | 0.37 |
| P02001 | m³ | ARENA (P.O.) | 0.025 | 16.17 | 0.40 |
| M01084 | h | COMPACTADOR VIBRO 131/160 CV | 0.0004 | 47.09 | 0.02 |
| M01011 | h | CAMIÓN CISTERNA RIEGO AGUA 161/190 CV | 0.0002 | 37.02 | 0.01 |
| M01088 | h | EXTENDEDORA AGLOMERADO ASFÁLTICO (maquinaria) | 0.0003 | 85.62 | 0.03 |
| M02033 | h | BARREDORA (maquinaria) | 0.003 | 29.04 | 0.09 |
| O01001 | h | CAPATAZ | 0.005 | 25.85 | 0.13 |
| O01009 | h | PEÓN | 0.02 | 20.27 | 0.41 |
|  |  | Total |  |  | 1.8 |

| Medición | Uds. | Largo | Parcial |
|---|---|---|---|
| Según mediciones en planos | 1 | 749.62 | 749.62 |
| Total |  |  | 749.62 |

**UED0009** m² SOLADO CON BALDOSAS DE TERRAZO 20 X 20 CM.
57.45 m² × 21.53 (22.82 con costes indirectos) = 1311.01

| Medición | Uds. | Largo | Parcial |
|---|---|---|---|
| Según mediciones en planos | 1 | 253.95 | 253.95 |
|  | -1 | 196.5 | -196.50 |
| Total |  |  | 57.45 |

**B05029** m BORDILLO PREFABRICADO HORMIGÓN
69.4 m × 17.6 (18.66 con costes indirectos) = 1295.00

| Medición | Uds. | Largo | Parcial |
|---|---|---|---|
| Según mediiones en planos | 1 | 69.4 | 69.40 |
| Total |  |  | 69.4 |

**UI14009** m³ HORMIGÓN EN MASA HM-20/B/20/X0
11.49 m³ × 70.92 (75.18 con costes indirectos) = 863.82

| Medición | Uds. | Largo | Ancho | Parcial |
|---|---|---|---|---|
| Según mediciones en planos | 1 | 253.95 | 0.2 | 50.79 |
|  | -1 | 196.5 | 0.2 | -39.30 |
| Total |  |  |  | 11.49 |

**U2501-01** m CERRAMIENTO PARCELA. MURO BLOQUES + MALLA GALV. PLST.VRD(TIPO I) (15/10/2019)
159.4 m × 74.36 (78.82 con costes indirectos) = 12563.91
Cerramiento de parcela formado por cimiento de hormigón HA-25, muro de fábrica de bloques prefabricados blancos de 1 m de altura con albardilla de coronación y cerramiento metálico de 2 m de altura, malla de 50x50 mm de alambre galvanizado/plastificado de 1,8 mm de diámetro, incluso postes de esquinas, intermedios, alambre de tesar, hormigón. todo el vallado lacado. Totalmente acabado. Todo acabado en verde (RAL 6009).

| Código | Ud | Descripción | Rendimiento | Precio | Importe |
|---|---|---|---|---|---|
| O01009 | h | PEÓN | 1.2467 | 20.27 | 25.27 |
| PU09355 | u | BLOQUE HORMIGÓN BLANCO ESTRIADO 20X20X40 CM (material; 06/08/2020) | 10 | 1.05 | 10.50 |
| PU09356 | m | ALBARDILLA HORMIGÓN BLANCO ESTRIADO 20 CM (material; 24/02/2020) | 1 | 2.56 | 2.56 |
| PU06055 | m | MALLA SIMPLE TORSIÓN GALVANIZADA Y PLASTIFICADA TIPO 50, 2/3 MM, (material; 15/10/2019) | 1 | 4.84 | 4.84 |
| PU06050M | ud | POSTE GALVANIZADO Y PLASTIFICADO Ø 5 CM, ALTURA 2,75 M (P.O.) (material; 06/08/2020) | 0.5 | 16.87 | 8.44 |
| P06017 | m | ALAMBRE GALVANIZADO Nº17 (P.O.) (material) | 0.2 | 0.11 | 0.02 |
| P06018 | ud | TENSOR ALAMBRE (P.O.) (material) | 0.2 | 0.41 | 0.08 |
| P01048 | kg | ACERO B500S/SD (500 N/MM² LÍMITE ELÁSTICO) (P.O.) | 9 | 0.69 | 6.21 |
| AUI14009 | m³ | HORMIGÓN EN MASA HM-20/B/20/X0 | 0.01 | 70.92 | 0.71 |
| AUI14013_HA25 | m³ | HORMIGÓN PARA ARMAR HA-25/SPB/20-15/XC1-3, PLANTA | 0.19 | 82.77 | 15.73 |
|  |  | Total |  |  | 74.36 |

| Medición | Uds. | Largo | Parcial |
|---|---|---|---|
| Según mediiciones en planos | 1 | 159.4 | 159.40 |
| Total |  |  | 159.4 |

**I17001** m³ CONSTRUCCIÓN REVESTIMIENTO HORMIGÓN CUNETAS
23.91 m³ × 97.17 (103 con costes indirectos) = 2462.73

| Medición | Uds. | Largo | Ancho | Parcial |
|---|---|---|---|---|
| Según mediciones en planos | 1 | 159.4 | 0.15 | 23.91 |
| Total |  |  |  | 23.91 |

**U2501-11** ud PUERTA METÁLICA PARA CERRAMIENTO DE PARCELA 2 HOJAS 6,5 M ANCHO,
1 ud × 1106.65 (1173.05 con costes indirectos) = 1173.05

| Medición | Uds. | Parcial |
|---|---|---|
| Parcela | 1 | 1.00 |
| Total |  | 1 |

**U2413-70** ud PLANTA PINUS HALEPENSIS ( PINO CARRASCO)
4 ud × 2.07 (2.19 con costes indirectos) = 8.76

| Medición | Uds. | Parcial |
|---|---|---|
| Zonas verdes y taludes: 1 planta / 100 m² | 4 | 4.00 |
| Total |  | 4 |

**U2413-61** ud PLANTA LAVANDULA STOECHAS (LAVANDULA) 20 CM
88 ud × 2.07 (2.19 con costes indirectos) = 192.72

| Medición | Uds. | Parcial |
|---|---|---|
| Zonas verdes y taludes: 1 planta / 5 m² | 88 | 88.00 |
| Total |  | 88 |

**U2413-62** ud PLANTA RETAMA SPHAEROCARPA (RETAMA) 20 CM
88 ud × 1.23 (1.3 con costes indirectos) = 114.40

| Medición | Uds. | Parcial |
|---|---|---|
| Zonas verdes y taludes: 1 planta / 5 m² | 88 | 88.00 |
| Total |  | 88 |

**U2413-64** ud PLANTA QUERCUS COCCIFERA (COSCOJA) 20 CM
88 ud × 3.64 (3.86 con costes indirectos) = 339.68

| Medición | Uds. | Parcial |
|---|---|---|
| Zonas verdes y taludes: 1 planta / 5 m² | 88 | 88.00 |
| Total |  | 88 |

**X2414-01** u PLANTACIÓN ÁRBOLES
4 u × 5.66 (6 con costes indirectos) = 24.00

**X2414-05** ud PLANTACIÓN ARBUSTOS
88 ud × 4.62 (4.9 con costes indirectos) = 431.20

#### 030213 CAMINOS DE ACCESO (17/12/2004)
Importe: 269.63

**UE02274** m³ SUELO SELECCIONADO PROCEDENTE DE PRESTAMO, YACIMIENTO GRANULAR O
22.5 m³ × 6.98 (7.4 con costes indirectos) = 166.50

| Medición | Uds. | Largo | Ancho | Alto | Parcial |
|---|---|---|---|---|---|
| Acondicionamiento de camino existente | 1 | 15 | 5 | 0.3 | 22.50 |
| Total |  |  |  |  | 22.5 |

**UI06010_1** m³ ZAHORRA ARTIFICIAL ZA 0/20
7.5 m³ × 12.97 (13.75 con costes indirectos) = 103.13

| Medición | Uds. | Largo | Ancho | Alto | Parcial |
|---|---|---|---|---|---|
| Acondicionamiento camino existente | 1 | 5 | 5 | 0.3 | 7.50 |
| Total |  |  |  |  | 7.5 |

#### 030214 INSTALACIONES ELÉCTRICAS. ACOMETIDA (01/09/2011)
Importe: 49942.2

**XEL00999** ud ENTRONQUE ENDESA SANTA ANA (17/05/2022)
1 ud × 3209.56 (3402.13 con costes indirectos) = 3402.13
Trabajos de refuerzo, adecuación, adaptación o reforma de las instalaciones de EDE de la red existente para el punto de conexión, según carta de condiciones de Endesa.

| Código | Ud | Descripción | Rendimiento | Precio | Importe |
|---|---|---|---|---|---|
| PXEL2002 | ud | ENTRONQUE SANTA ANA (material; 17/05/2022) | 1 | 3209.56 | 3209.56 |
|  |  | Total |  |  | 3209.56 |

**E01044** ud APOYO C2000-14 CON CRUCETA BC-20-L, D=2,00 M, INSTALADO
1 ud × 1795.34 (1903.06 con costes indirectos) = 1903.06
Apoyo metálico de celosía tipo C2000-14 con cruceta bóveda tipo BC-20-L, distancia entre conductores 2,00 m, incluyendo acopio, izado, aplomado y cimentación, totalmente instalado. La toma de tierra y el sistema anti-escalada se valorarán aparte según necesidades.

| Código | Ud | Descripción | Rendimiento | Precio | Importe |
|---|---|---|---|---|---|
| O01017 | h | CUADRILLA A | 3.475 | 53.9 | 187.30 |
| P24022 | ud | COLUMNA METÁLICA C-2000-14 (P.O.) (material) | 1 | 1047.09 | 1047.09 |
| P24026 | ud | CRUCETA BÓVEDA BC-20 D=2,00 M L (P.O.) (material) | 1 | 325.77 | 325.77 |
| M01090 | h | GRÚA AUTOPROPULSADA TELESCÓPICA 101/130 CV, 5 T | 1.4 | 30.62 | 42.87 |
| AUI14009 | m³ | HORMIGÓN EN MASA HM-20/B/20/X0 | 2.57 | 70.92 | 182.26 |
| AI03006 | m³ | EXCAVACIÓN MECÁNICA ZANJA, TERRENO TRÁNSITO | 2.41 | 4.17 | 10.05 |
|  |  | Total |  |  | 1795.34 |

Relación comercial: 000, 1842.02, 001, 002, 003, 004, 005, Z0000, Z0100, Z0300, Z0500, Z0600, Z0700, Z1200, Z1900

**E01056** ud CADENA AMARRE 3XU40B, INSTALADA
3 ud × 132.86 (140.83 con costes indirectos) = 422.49
Cadena de amarre de tres elementos normalizados U40BS, instalada.

| Código | Ud | Descripción | Rendimiento | Precio | Importe |
|---|---|---|---|---|---|
| O01004 | h | OFICIAL ESPECIALISTA | 1.216 | 22.96 | 27.92 |
| O01005 | h | OFICIAL DE OFICIOS | 1.216 | 20.8 | 25.29 |
| O01009 | h | PEÓN | 1.216 | 20.27 | 24.65 |
| P24030 | ud | HORQUILLA DE BOLA HB-11 (P.O.) (material) | 1 | 3.89 | 3.89 |
| P24028 | ud | AISLADOR VIDRIO U40B (P.O.) (material) | 3 | 12.35 | 37.05 |
| P24033 | ud | RÓTULA R-16 CORTA 50 MM (P.O.) (material) | 1 | 6.84 | 6.84 |
| P24038 | ud | GRAPA AMARRE GA1 D= 5-12 MM (P.O.) (material) | 1 | 7.22 | 7.22 |
|  |  | Total |  |  | 132.86 |

Relación comercial: 000, 132.86, 001, 002, 003, 004, 005, Z0000, Z0100, Z0300, Z0500, Z0600, Z0700, Z1200, Z1900

| Medición | Uds. | Parcial |
|---|---|---|
| vano flojo | 3 | 3.00 |
| Total |  | 3 |

**XEL0028** ud DISPOSITIVO ANTIELECTROCUCIÓN FASE. AISLAMIENTO GRAPAS (04/03/2020)
3 ud × 38 (40.28 con costes indirectos) = 120.84
Dispositivo antielectrocución en tendido eléctrico, compuesto por aislamiento para grapas de amarre/suspensión tipo forro preformado, colocado en línea.

| Código | Ud | Descripción | Rendimiento | Precio | Importe |
|---|---|---|---|---|---|
| PX14403 | u | FORRO PREFORMADO AISLANTE (material; 04/03/2020) | 1 | 35.32 | 35.32 |
| M01093 | h | ELEVADOR TELESCÓPICO 71/100 CV (maquinaria) | 0.02 | 70.47 | 1.41 |
| O01004 | h | OFICIAL ESPECIALISTA | 0.01 | 22.96 | 0.23 |
| O01005 | h | OFICIAL DE OFICIOS | 0.05 | 20.8 | 1.04 |
|  |  | Total |  |  | 38 |

**XEL0027** m DISPOSITIVO ANTIELECTROCUCIÓN FASE. AISLAMIENTO CONDUCTORES (04/03/2020)
6 m × 13.72 (14.54 con costes indirectos) = 87.24
Dispositivo antielectrocución en tendido eléctrico, compuesto por aislamiento de conductor y/o puentes flojos tipo cubierta aislante, colocado en línea.

| Código | Ud | Descripción | Rendimiento | Precio | Importe |
|---|---|---|---|---|---|
| PX14405 | m | CUBIERTA AISLANTE CONDUCTORES (material; 04/03/2020) | 1 | 11.04 | 11.04 |
| M01093 | h | ELEVADOR TELESCÓPICO 71/100 CV | 0.02 | 70.47 | 1.41 |
| O01004 | h | OFICIAL ESPECIALISTA | 0.01 | 22.96 | 0.23 |
| O01005 | h | OFICIAL DE OFICIOS | 0.05 | 20.8 | 1.04 |
|  |  | Total |  |  | 13.72 |

| Medición | Uds. | Largo | Parcial |
|---|---|---|---|
|  | 2 | 3 | 6.00 |
| Total |  |  | 6 |

**XEL0026** ud CORTACIRCUITOS EXPULSIÓN CUT-OUT. 24 KV. EN LÍNEA (26/03/2020)
3 ud × 272.91 (289.28 con costes indirectos) = 867.84
Cortacircuitos de expulsión cut-out, con valores de tensión y corriente asignadas a 24 kV y 200 A y fusibles calibrados de tipo XS. instalados sobre el apoyo y conectado a tierra, incluso pruebas. Totalmente montado.

| Código | Ud | Descripción | Rendimiento | Precio | Importe |
|---|---|---|---|---|---|
| PX19180 | ud | CORTA CIRCUITOS CUT-OUT. 36 KV (material; 26/03/2020) | 1 | 187.51 | 187.51 |
| M01093 | h | ELEVADOR TELESCÓPICO 71/100 CV | 0.2 | 70.47 | 14.09 |
| O01004 | h | OFICIAL ESPECIALISTA | 1.5 | 22.96 | 34.44 |
| O01009 | h | PEÓN | 1.5 | 20.27 | 30.41 |
| O01001 | h | CAPATAZ | 0.25 | 25.85 | 6.46 |
|  |  | Total |  |  | 272.91 |

**XEL0025** ud AUTOVÁLVULAS DE PROTECCIÓN SOBRE TENSIONES. 24 KV. EN LÍNEA (04/03/2020)
3 ud × 369.98 (392.18 con costes indirectos) = 1176.54
Autoválvula de protección contra sobre tensiones (protección ondas sobretensión), mediante autoválvula de las siguientes características 24 kV de tensión asignada y 22 kV de tensión de servicio continuo. (MCOV 22kV) y una corriente nominal de descarga de 10 kA. instalado sobre el apoyo y conectado a tierra, incluso pruebas. Totalmente montado.

| Código | Ud | Descripción | Rendimiento | Precio | Importe |
|---|---|---|---|---|---|
| PX19182 | ud | AUTOVÁLVULAS SOBRETENSIONES. 36 KV (material; 04/03/2020) | 1 | 256.5 | 256.50 |
| M01093 | h | ELEVADOR TELESCÓPICO 71/100 CV | 0.2 | 70.47 | 14.09 |
| O01004 | h | OFICIAL ESPECIALISTA | 2 | 22.96 | 45.92 |
| O01009 | h | PEÓN | 2 | 20.27 | 40.54 |
| O01001 | h | CAPATAZ | 0.5 | 25.85 | 12.93 |
|  |  | Total |  |  | 369.98 |

**XEL0024** ud SECCIONADOR UNIPOLAR. 24 KV. EN LÍNEA (04/03/2020)
3 ud × 467.03 (495.05 con costes indirectos) = 1485.15
Seccionador unipolar para una tensión asignada de 24 kV y una corriente asignada de 400 A, accionamiento manual y accionamiento de las cuchillas de puesta a tierra manual, conectado a tierra, incluso pruebas. Totalmente montado.

| Código | Ud | Descripción | Rendimiento | Precio | Importe |
|---|---|---|---|---|---|
| PX19184 | ud | SECCIONADOR UNIP. 36 KV 400 A (material; 04/03/2020) | 1 | 344.91 | 344.91 |
| M01093 | h | ELEVADOR TELESCÓPICO 71/100 CV | 0.2 | 70.47 | 14.09 |
| O01004 | h | OFICIAL ESPECIALISTA | 2.2 | 22.96 | 50.51 |
| O01009 | h | PEÓN | 2.2 | 20.27 | 44.59 |
| O01001 | h | CAPATAZ | 0.5 | 25.85 | 12.93 |
|  |  | Total |  |  | 467.03 |

**E01061** km CONDUCTOR DE ALUMINIO REFORZADO CON ACERO 47 AL1/8-ST1A (LA-56),
0.02 km × 3144.83 (3333.52 con costes indirectos) = 66.67
Línea eléctrica aérea de Alta Tensión con circuito trifásico de conductor compuesto de alambres de aluminio AL1 y alma de acero galvanizado ST1A con recubrimiento de zinc clase A. La sección de los alambres de AL1 es de 47 mm2 y la del alambre de acero ST1A de 8 mm2, según UNE-EN 50182 (Código antiguo: LA-56), incluido tendido, formación de puentes y empalmes, tensado y retencionado.

| Código | Ud | Descripción | Rendimiento | Precio | Importe |
|---|---|---|---|---|---|
| O01004 | h | OFICIAL ESPECIALISTA | 16 | 22.96 | 367.36 |
| O01005 | h | OFICIAL DE OFICIOS | 16 | 20.8 | 332.80 |
| O01009 | h | PEÓN | 32 | 20.27 | 648.64 |
| P24086 | km | CONDUCTOR DE ALUMINIO REFORZADO CON ACERO 47 AL1/8-ST1A (LA-56), (material) | 3 | 557.85 | 1673.55 |
| M01090 | h | GRÚA AUTOPROPULSADA TELESCÓPICA 101/130 CV, 5 T | 4 | 30.62 | 122.48 |
|  |  | Total |  |  | 3144.83 |

Relación comercial: 000, 3144.83, 001, 002, 003, 004, 005, Z0000, Z0100, Z0300, Z0500, Z0600, Z0700, Z1200, Z1900

| Medición | Uds. | Largo | Parcial |
|---|---|---|---|
| Vano flojo | 1 | 0.02 | 0.02 |
| Total |  |  | 0.02 |

**XE01066** ud PASO AÉREO-SUBTERRÁNEO AL R5HZ1, 18/30 KV, 3X240 MM² AL, INST
1 ud × 1771.71 (1878.01 con costes indirectos) = 1878.01
Equipo de conexión paso aéreo a subterráneo formado por 3 terminales termorretráctiles de exterior para cable Al R5HZ1-OL 18/30 kV de 240 mm², herraje soporte, tubo de protección mecánica, incluso cable y p/p de pequeño material, totalmente instalado.

| Código | Ud | Descripción | Rendimiento | Precio | Importe |
|---|---|---|---|---|---|
| O01004 | h | OFICIAL ESPECIALISTA | 12 | 22.96 | 275.52 |
| O01005 | h | OFICIAL DE OFICIOS | 12 | 20.8 | 249.60 |
| O01009 | h | PEÓN | 16.932 | 20.27 | 343.21 |
| P24054 | ud | CRUCETA AUXILIAR PARA SUJECIÓN DE APARAMENTA (P.O.) (material) | 1 | 89.13 | 89.13 |
| P24045 | ud | TRES TERMINALES INTEMPERIE 12/20 KV 240 MM² (P.O.) (material) | 1 | 307.81 | 307.81 |
| P24042 | m | TUBO DE ACERO GALVANIZADO Ø 160 MM (P.O.) (material) | 4 | 13.96 | 55.84 |
| PX24053 | m | CONDUCTOR AL R5HZ1 18/30 KV 1X240 MM² (P.O.) (material; 10/06/2022) | 30 | 15.02 | 450.60 |
|  |  | Total |  |  | 1771.71 |

Relación comercial: Z1900, 1688.91, Z1200, Z0700, Z0600, Z0500, Z0300, Z0100, Z0000, 005, 004, 003, 002, 001, 000

**XI03024** m³ ZANJA PARA CANALIZACIÓN ELECTRICA, TERRENO ROCA BLANDA
147 m³ × 70.78 (75.03 con costes indirectos) = 11029.41

| Medición | Uds. | Largo | Ancho | Alto | Parcial |
|---|---|---|---|---|---|
| Acometida | 1 | 245 | 0.5 | 1.2 | 147.00 |
| Total |  |  |  |  | 147 |

**XE01074** m LÍNEA SUBTERRÁNEA UNIPOLAR R5HZ1, 18/30 KV, 3X240 MM² DOBLE TUBO
250 m × 78.35 (83.05 con costes indirectos) = 20762.50
Línea de A.T. subterránea bajo tubo, formada por tres cables unipolares de Aluminio RHZ1-OL de 18/30 kV y 240 mm² de sección, sin incluir apertura ni tapado de zanja, ni cama de arena, ni rasilla, ni cinta de aviso y p/p de empalmes, tendida y conexionada. Incluye doble tubo rígido, suministrado en barra, de polietileno de doble pared (interior lisa y exterior corrugada), de 200 mm de diámetro nominal(exterior), para canalización enterrada, resistencia a la compresión 450 N y resistencia al impacto para uso normal.

| Código | Ud | Descripción | Rendimiento | Precio | Importe |
|---|---|---|---|---|---|
| O01004 | h | OFICIAL ESPECIALISTA | 0.355 | 22.96 | 8.15 |
| O01005 | h | OFICIAL DE OFICIOS | 0.355 | 20.8 | 7.38 |
| O01009 | h | PEÓN | 0.501 | 20.27 | 10.16 |
| P25167 | m | TUBO RÍGIDO DE PE, DIÁMETRO NOMINAL 200 MM (NORMAL) (P.O.) (material) | 2 | 3.8 | 7.60 |
| PX24053 | m | CONDUCTOR AL R5HZ1 18/30 KV 1X240 MM² (P.O.) | 3 | 15.02 | 45.06 |
|  |  | Total |  |  | 78.35 |

Relación comercial: 000, 71.73, 001, 002, 003, 004, 005, Z0000, Z0100, Z0300, Z0500, Z0600, Z0700, Z1200, Z1900

| Medición | Uds. | Largo | Parcial |
|---|---|---|---|
| Acometida | 1 | 250 | 250.00 |
| Total |  |  | 250 |

**XEL00213** ud ARQUETA TIPO A2 HOMOLOGADA
5 ud × 656.2 (695.57 con costes indirectos) = 3477.85
Arqueta de conexión eléctrica, prefabricada de hormigón, sin fondo, registrable, con paredes rebajadas para la entrada de tubos, capaz de soportar una carga de 400 kN, con marco de chapa galvanizada y tapa de hormigón armado aligerado. Normalizada A2 1,17 x 0,62 m Incluso excavación. Instalada y nivelada.

| Código | Ud | Descripción | Rendimiento | Precio | Importe |
|---|---|---|---|---|---|
| M01058 | h | RETROEXCAVADORA ORUGA HIDRÁULICA 131/160 CV | 0.6 | 68.24 | 40.94 |
| M02042 | h | MARTILLO HIDRÁULICO 1501-2000 KG, COMPLETO | 0.2 | 7.12 | 1.42 |
| O01004 | h | OFICIAL ESPECIALISTA | 0.5 | 22.96 | 11.48 |
| PX19416 | u | ARQUETA MT TIPO A2. PREFABRICADA (material; 10/05/2022) | 1 | 602.36 | 602.36 |
|  |  | Total |  |  | 656.2 |

**XEL00212** ud ARQUETA TIPO A1 HOMOLOGADA
4 ud × 346.81 (367.62 con costes indirectos) = 1470.48

**XEL0023** ud PUESTA A TIERRA. APOYO FRECUENTADO (01/09/2011)
1 ud × 1690.56 (1791.99 con costes indirectos) = 1791.99
Puesta a tierra de apoyo (frecuentado) con 4 picas de acero cobreado ø14 mm y conductor de cobre de 50 mm2 de sección, bajo solera de hormigón armado y muro de mampostería antiescalo según detalle planos. incluso conexionado a caja de seccionamiento y prueba (incluida). Totalmente montada y probada.

| Código | Ud | Descripción | Rendimiento | Precio | Importe |
|---|---|---|---|---|---|
| M01058 | h | RETROEXCAVADORA ORUGA HIDRÁULICA 131/160 CV | 0.55 | 68.24 | 37.53 |
| P25158 | ud | PICA DE TOMA DE TIERRA 200/14,3 FE+CU (P.O.) | 4 | 13.73 | 54.92 |
| P25069 | m | BANDEJA METÁLICA 200X60 MM (P.O.) (material; 01/09/2011) | 1 | 14.35 | 14.35 |
| PX22586 | m | CONDUCTOR COBRE ELECTROLÍTICO 50 MM2 (material; 13/05/2022) | 15 | 4.98 | 74.70 |
| PX20050 | m | CONDUCTOR I RV 0.6/1 KV 50 MM2 CU (material; 27/04/2020) | 3 | 5.08 | 15.24 |
| PU03006_2 | m³ | HORMIGÓN ESTRUCTURAL PARA ARMAR HA-25/SPB/20-15/XC1-3 | 16.05 | 64.11 | 1028.97 |
| P01048 | kg | ACERO B500S/SD (500 N/MM² LÍMITE ELÁSTICO) (P.O.) | 350 | 0.69 | 241.50 |
| P01188 | mil | LADRILLO PERFORADO TOSCO 24X11,5X7 CM (P.O.) | 1.6 | 109.25 | 174.80 |
| P03041 | kg | MORTERO REVOCO (P.O.) | 4 | 1.33 | 5.32 |
| O01004 | h | OFICIAL ESPECIALISTA | 1 | 22.96 | 22.96 |
| O01009 | h | PEÓN | 1 | 20.27 | 20.27 |
|  |  | Total |  |  | 1690.56 |

#### 030215 INSTALACIONES ELÉCTRICAS. C. TRANSFORMACIÓN (01/09/2011)
Importe: 43724.93

**XE01092** ud CELDA ENTRADA SF6, 24 KV CON INTERRUPTOR (C.S.P.A T.)
1 ud × 4815.57 (5104.5 con costes indirectos) = 5104.50
Celda prefabricada de Media Tensión bajo envolvente metálica encapsulada en SF6, función de línea conteniendo un interruptor rotativo Un=24 kV In=400 A con mando manual (conex. secc. p.a. tierra), un secc. III de p.a t., cierre brusco y mando manual y tres captores capacitivos de tensión, incluso p/p de piezas de interconexión celda-celda, totalmente instalada y conexionada.

| Código | Ud | Descripción | Rendimiento | Precio | Importe |
|---|---|---|---|---|---|
| O01004 | h | OFICIAL ESPECIALISTA | 2 | 22.96 | 45.92 |
| O01005 | h | OFICIAL DE OFICIOS | 2 | 20.8 | 41.60 |
| M01091 | h | GRÚA AUTOPROPULSADA TELESCÓPICA 131/160 CV, 6-12 T (maquinaria) | 0.5 | 31.1 | 15.55 |
| PX24064 | ud | CELDA ENTRADA SF6 24 KV CON INTERRUPTOR (P.O.) (material; 11/05/2022) | 1 | 4712.5 | 4712.50 |
|  |  | Total |  |  | 4815.57 |

Relación comercial: 000, 2374.55, 001, 002, 003, 004, 005, Z0000, Z0100, Z0300, Z0500, Z0600, Z0700, Z1200, Z1900

**XE01094** ud CELDA MEDIDA SF6, 24 KV
1 ud × 6253.07 (6628.25 con costes indirectos) = 6628.25
Celda prefabricada de Media Tensión bajo envolvente metálica encapsulada montaje al aire, función de medida conteniendo transformadores de tensión y de intensidad en número y características acordes con las prescripciones de la compañía suministradora, malla de protección abisagrada y cierre precintable, incluso p/p de piezas de interconexión, celda-celda, transformadores de tensión e intensidad incluidos , totalmente instalada y conexionada.

| Código | Ud | Descripción | Rendimiento | Precio | Importe |
|---|---|---|---|---|---|
| O01004 | h | OFICIAL ESPECIALISTA | 2 | 22.96 | 45.92 |
| O01005 | h | OFICIAL DE OFICIOS | 2 | 20.8 | 41.60 |
| M01091 | h | GRÚA AUTOPROPULSADA TELESCÓPICA 131/160 CV, 6-12 T | 0.5 | 31.1 | 15.55 |
| PX24066 | ud | CELDA MEDIDA SF6 24 KV (P.O.) (material; 11/05/2022) | 1 | 6150 | 6150.00 |
|  |  | Total |  |  | 6253.07 |

Relación comercial: 000, 5113.76, 001, 002, 003, 004, 005, Z0000, Z0100, Z0300, Z0500, Z0600, Z0700, Z1200, Z1900

**XE01096** ud CELDA INTERRUPTOR CON FUSIBLE SF6, 24 KV (CONEX. SECC. P.A. T.)
1 ud × 5415.57 (5740.5 con costes indirectos) = 5740.50
Celda prefabricada de Media Tensión bajo envolvente metálica encapsulada en SF6, función de protección, interruptor con fusibles, conteniendo un interruptor rotativo Un=24 kV In=400 A con mando manual, bobina de disparo y contactos auxiliares (conex. secc. p.a. tierra), tres bases portafusibles 24 kV con fusibles A.P.R. incluidos, un secc. III de p.a t., cierre brusco y mando manual y tres captores capacitivos de tensión, Enclavamiento de puesta a tierra cerrada para celda de protección, incluyendo cerradura de enclavamiento para puerta del transformador, incluso p/p de piezas de interconexión celda-celda, totalmente instalada y conexionada.

| Código | Ud | Descripción | Rendimiento | Precio | Importe |
|---|---|---|---|---|---|
| O01004 | h | OFICIAL ESPECIALISTA | 2 | 22.96 | 45.92 |
| O01005 | h | OFICIAL DE OFICIOS | 2 | 20.8 | 41.60 |
| M01091 | h | GRÚA AUTOPROPULSADA TELESCÓPICA 131/160 CV, 6-12 T | 0.5 | 31.1 | 15.55 |
| PX24068 | ud | CELDA INTERRUPTOR C/FUS. SF6 24 KV Y SECCIONADOR ROTATIVO (P.O.) (material; 11/05/2022) | 1 | 5312.5 | 5312.50 |
|  |  | Total |  |  | 5415.57 |

Relación comercial: 000, 3101.56, 001, 002, 003, 004, 005, Z0000, Z0100, Z0300, Z0500, Z0600, Z0700, Z1200, Z1900

**XEL0125** ud ESTRUCTURA SOPORTE CABINAS / CGBT ELEVADAS
3 ud × 244.19 (258.84 con costes indirectos) = 776.52
Soporte para equipos electricos elevado con acero laminado en caliente S275JR soldado en taller, incluso cartelas, piezas de refuerzo para soportar el peso de los equipos electricos, como variador, arrancador, BBCC, celdas de MT. Medidas según equipo.

| Código | Ud | Descripción | Rendimiento | Precio | Importe |
|---|---|---|---|---|---|
| P01145 | kg | ACERO LAMINADO EN CALIENTE S275JR (P.O.) | 200 | 0.89 | 178.00 |
| O01009 | h | PEÓN | 1 | 20.27 | 20.27 |
| O01004 | h | OFICIAL ESPECIALISTA | 2 | 22.96 | 45.92 |
|  |  | Total |  |  | 244.19 |

| Medición | Uds. | Parcial |
|---|---|---|
| celdas MT | 3 | 3.00 |
| Total |  | 3 |

**XE01106** ud TRANSFORMADOR 20/0,4 KV, 400 KVA, ÉSTER VEGETAL
1 ud × 13420.73 (14225.97 con costes indirectos) = 14225.97
Transformador de distribución trifásico, relación de transformación 20/0,4 kV y potencia 400 kVA .Refrigeración en baño de éster vegetal para instalación interior, termómetro conectado a la celda de protección. Incluso pequeño material, totalmente instalado y conexionado.

| Código | Ud | Descripción | Rendimiento | Precio | Importe |
|---|---|---|---|---|---|
| O01017 | h | CUADRILLA A | 9 | 53.9 | 485.10 |
| O01004 | h | OFICIAL ESPECIALISTA | 9 | 22.96 | 206.64 |
| M01091 | h | GRÚA AUTOPROPULSADA TELESCÓPICA 131/160 CV, 6-12 T | 3 | 31.1 | 93.30 |
| PX24078 | ud | TRANSFORMADOR 20/0,40 KV 400 KVA, ACEITE VEGETAL (P.O.) (material; 13/06/2022) | 1 | 12635.69 | 12635.69 |
|  |  | Total |  |  | 13420.73 |

Relación comercial: 000, 7000.04, 001, 002, 003, 004, 005, Z0000, Z0100, Z0300, Z0500, Z0600, Z0700, Z1200, Z1900

**XEL01-02** ud CONJUNTO KIT TERMINAL AT INT. 240 MM2 (19/02/2020)
15 ud × 163.29 (173.09 con costes indirectos) = 2596.35
Conjunto kit terminal tipo interior en plastico termorretractil para conductor 18/30 kv de 1x240 mm2 de sección en aluminio, incluso terminales bimetalicos. totalmente montado e instalado.

| Código | Ud | Descripción | Rendimiento | Precio | Importe |
|---|---|---|---|---|---|
| PX20452 | ud | KIT TERMINAL INT 18/30 KV 240 MM2 (material; 19/02/2020) | 1 | 97.65 | 97.65 |
| O01004 | h | OFICIAL ESPECIALISTA | 1.5 | 22.96 | 34.44 |
| O01005 | h | OFICIAL DE OFICIOS | 1.5 | 20.8 | 31.20 |
|  |  | Total |  |  | 163.29 |

| Medición | Uds. | Largo | Parcial |
|---|---|---|---|
| Entrada | 3 | 1 | 3.00 |
| Protección - medida | 6 | 1 | 6.00 |
| Puentes de MT | 6 | 1 | 6.00 |
| Total |  |  | 15 |

**XEL0972** m LÍNEA SUBTERRÁNEA UNIPOLAR R5HZ1, 18/30 KV, 3X240 MM² S/T
20 m × 64.95 (68.85 con costes indirectos) = 1377.00
Línea de A.T. subterránea galería, formada por tres cables unipolares de Aluminio R5HZ1-OL de 18/30 kV y 240 mm² de sección, p/p de empalmes, tendida y conexionada.

| Código | Ud | Descripción | Rendimiento | Precio | Importe |
|---|---|---|---|---|---|
| O01004 | h | OFICIAL ESPECIALISTA | 0.275 | 22.96 | 6.31 |
| O01005 | h | OFICIAL DE OFICIOS | 0.275 | 20.8 | 5.72 |
| O01009 | h | PEÓN | 0.388 | 20.27 | 7.86 |
| PX24053 | m | CONDUCTOR AL R5HZ1 18/30 KV 1X240 MM² (P.O.) | 3 | 15.02 | 45.06 |
|  |  | Total |  |  | 64.95 |

Relación comercial: 000, 55.16, 001, 002, 003, 004, 005, Z0000, Z0100, Z0300, Z0500, Z0600, Z0700, Z1200, Z1900

| Medición | Uds. | Largo | Parcial |
|---|---|---|---|
| puente trafo | 1 | 10 | 10.00 |
| celda prote- celda medida | 1 | 10 | 10.00 |
| Total |  |  | 20 |

**XEL0086** ud PUESTA A TIERRA NEUTRO TRANSFORMADOR (01/09/2011)
1 ud × 219.62 (232.8 con costes indirectos) = 232.80
Puesta a tierra neutro de transformador picas en hilera código UNESA 5/32, formada por 3 picas de cobre electrolítico de 2 m de longitud y 14 mm de diámetro, salida con conductor rv-0,6/1 kV de 50 mm2 de sección en cobre hasta 1º pica, conductor desnudo 50 mm2 de sección en cobre punto de puesta a tierra y soldaduras aluminotérmicas, incluso conexión del neutro y la caja de seccionamiento y prueba (incluida). Totalmente instalada y probada.

| Código | Ud | Descripción | Rendimiento | Precio | Importe |
|---|---|---|---|---|---|
| P25158 | ud | PICA DE TOMA DE TIERRA 200/14,3 FE+CU (P.O.) | 3 | 13.73 | 41.19 |
| P25069 | m | BANDEJA METÁLICA 200X60 MM (P.O.) | 1 | 14.35 | 14.35 |
| PX25137 | m | CONDUCTOR CU DESNUDO 50 MM² (P.O.) | 15 | 3.95 | 59.25 |
| P25094 | m | CABLE RV-K 0,6/1 1X50 MM² (CU) (P.O.) (material) | 3 | 4.68 | 14.04 |
| O01004 | h | OFICIAL ESPECIALISTA | 2.1 | 22.96 | 48.22 |
| O01009 | h | PEÓN | 2.1 | 20.27 | 42.57 |
|  |  | Total |  |  | 219.62 |

**XEL0087** ud PUENTE BT 2X(4X(1X240)) MM2 CU RV 0,6/1 KV (24/02/2020)
1 ud × 2332.05 (2471.97 con costes indirectos) = 2471.97
Puente BT 2x4x(1x240) mm2 en canal de obra/grapeado pared, de cobre con aislamiento de polietileno reticulado para 0,6/1 Kv, incluso terminales y auxiliares. Totalmente instalada.

| Código | Ud | Descripción | Rendimiento | Precio | Importe |
|---|---|---|---|---|---|
| PX20240 | m | CONDUCTOR I RV 0.6/1 KV 240 MM2 (material; 24/02/2020) | 80 | 28.34 | 2267.20 |
| O01004 | h | OFICIAL ESPECIALISTA | 1.5 | 22.96 | 34.44 |
| O01009 | h | PEÓN | 1.5 | 20.27 | 30.41 |
|  |  | Total |  |  | 2332.05 |

**XEL0088** ud PUESTA A TIERRA GENERAL CT FORM. 6 PICAS HILERA (01/09/2011)
1 ud × 284.33 (301.39 con costes indirectos) = 301.39
Puesta a tierra general del centro de transformación picas en hilera código UNESA 5/62, formada por 6 picas en hilera de cobre electrolítico de 2 m de longitud y 14 mm de diámetro, 50 m de conductor desnudo 50 mm2 de sección en cobre incluso conexión interior de las masas y la caja de seccionamiento y prueba (incluida), punto de puesta a tierra y soldaduras aluminotérmicas, totalmente instalada y probada.

| Código | Ud | Descripción | Rendimiento | Precio | Importe |
|---|---|---|---|---|---|
| P25158 | ud | PICA DE TOMA DE TIERRA 200/14,3 FE+CU (P.O.) | 6 | 13.73 | 82.38 |
| P25069 | m | BANDEJA METÁLICA 200X60 MM (P.O.) | 1 | 14.35 | 14.35 |
| O01004 | h | OFICIAL ESPECIALISTA | 2.37 | 22.96 | 54.42 |
| O01009 | h | PEÓN | 2.37 | 20.27 | 48.04 |
| PX25137 | m | CONDUCTOR CU DESNUDO 50 MM² (P.O.) | 18 | 3.95 | 71.10 |
| P25094 | m | CABLE RV-K 0,6/1 1X50 MM² (CU) (P.O.) | 3 | 4.68 | 14.04 |
|  |  | Total |  |  | 284.33 |

**XEL1097** ud ANILLO INTERIOR TIERRAS CONEXIÓN EQUIPOS
1 ud × 305.28 (323.6 con costes indirectos) = 323.60
Instalación de puesta a tierra de protección en el edificio de transformación, con el conductor de cobre desnudo de cobre elecrolítico de 50 mm2, grapado a la pared, y conectado a los equipos de MT y demás aparamenta de este edificio, así como una caja general de tierra de protección según las normas.

| Código | Ud | Descripción | Rendimiento | Precio | Importe |
|---|---|---|---|---|---|
| PX22586 | m | CONDUCTOR COBRE ELECTROLÍTICO 50 MM2 | 60 | 4.98 | 298.80 |
| O01004 | h | OFICIAL ESPECIALISTA | 0.15 | 22.96 | 3.44 |
| O01009 | h | PEÓN | 0.15 | 20.27 | 3.04 |
|  |  | Total |  |  | 305.28 |

**XEL0C2** ud CONTADOR ENERGÍA HOMOLOGADO ENDESA
1 ud × 1300.11 (1378.12 con costes indirectos) = 1378.12
Suministro, conexión e instalación de módulo de contador exterior en el Centro de transformación preparado para telectura Cableado, instalado y funcionando según condiciones y Normativa de la empresa suministradora,Incluido envolvente metálica con regleta de verificación normalizada por ENDESA, borne de puesta a tierra, placa troquelada para contador electrónico, kit módem cableado, con Módem GSM RS232/RS485. Dimensiones: Alto: 630 mm, ancho: 540 mm, profundidad: 171 mm. Colocado

| Código | Ud | Descripción | Rendimiento | Precio | Importe |
|---|---|---|---|---|---|
| PXEL0C0 | ud | EQUIPO MEIDDIA EN CAJA METÁLICA (21/06/2022) | 1 | 1235.26 | 1235.26 |
| O01004 | h | OFICIAL ESPECIALISTA | 1.5 | 22.96 | 34.44 |
| O01009 | h | PEÓN | 1.5 | 20.27 | 30.41 |
|  |  | Total |  |  | 1300.11 |

**XEL0C3** ud CUBETO RECOGIDA ACEITE DERRAMES TRAFO
1 ud × 1388.6 (1471.92 con costes indirectos) = 1471.92
Cubeto de retención de aceite diélectrico para transformadores con 4 fachadas amovibles para intalar el transformador en su interior, instalado con perfilería en U en el interior de centros de transformación para instalar el trafo con bloqueo de las ruedas y sistema antivibratorio.

| Código | Ud | Descripción | Rendimiento | Precio | Importe |
|---|---|---|---|---|---|
| PXEL2E1 | ud | CUBETO ALUMINIO AMOVIBLES (10/06/2022) | 1 | 596.32 | 596.32 |
| PXEL2E2 | ud | VIGA UPN 160 (10/06/2022) | 2 | 73.4 | 146.80 |
| PXEL2E3 | ud | SOPORTES ANTIVIBRADORES TRAFO 400 KVA (10/06/2022) | 4 | 142.36 | 569.44 |
| O01004 | h | OFICIAL ESPECIALISTA | 1.5 | 22.96 | 34.44 |
| O01005 | h | OFICIAL DE OFICIOS | 2 | 20.8 | 41.60 |
|  |  | Total |  |  | 1388.6 |

**XEL0085** ud EQUIPO DE SEGURIDAD DEL CENTRO DE TRANSFORMACIÓN (20/02/2020)
1 ud × 1034 (1096.04 con costes indirectos) = 1096.04
Equipo de seguridad y primeros auxilios, formado por:
¬ banqueta aislante para 36 kv.
¬ pértiga de maniobra
¬ pértiga detectora de tensión.
¬ guantes aislantes para 36 kv.
¬ aparato de respiración artificial
¬ botiquín.
¬ placas de primeros auxilios.
¬ placas de peligro de muerte.
¬ placas cinco reglas de oro.
¬ cerradura para enclavamiento con PAT celda de protección trafo

| Código | Ud | Descripción | Rendimiento | Precio | Importe |
|---|---|---|---|---|---|
| PX21586 | ud | BANQUETA AISLANTE 36 KV (material; 20/02/2020) | 1 | 116.6 | 116.60 |
| PX21572 | ud | PÉRTIGA MANIOBRA (material; 20/02/2020) | 1 | 161.07 | 161.07 |
| PX21574 | ud | PÉRTIGA DETECTORA TENSIÓN (material; 20/02/2020) | 1 | 161.07 | 161.07 |
| PX21576 | ud | PAR GUANTES AISLANTES 36 KV (material; 20/02/2020) | 1 | 66.07 | 66.07 |
| PX21578 | ud | BOTIQUÍN (material; 20/02/2020) | 1 | 77.73 | 77.73 |
| PX21580 | ud | PLACA PRIMEROS AUXILIOS (material; 20/02/2020) | 1 | 24.29 | 24.29 |
| PX21582 | ud | PLACA PELIGRO DE MUERTE CT (material; 20/02/2020) | 1 | 24.29 | 24.29 |
| PX21584 | ud | PLACA 5 REGLAS DE ORO (material; 20/02/2020) | 1 | 24.29 | 24.29 |
| PXEL215 | ud | CERRADURA ENCLAVAMIENTO TRAFO (material; 13/06/2022) | 1 | 256.97 | 256.97 |
| O01009 | h | PEÓN | 6 | 20.27 | 121.62 |
|  |  | Total |  |  | 1034 |

#### 030216 INSTALACIONES ELÉCTRICAS BAJA TENSIÓN (15/12/2009)
Importe: 154714.16

**XEL1C01** ud CGBT SANTA ANA CCM BOMBAS Y VÁLVULAS
1 ud × 30890.45 (32743.88 con costes indirectos) = 32743.88
Cuadro general de baja tensión para protección y mando de las instalaciones de la Estación de Bombeo Santa Ana, conteniendo los elementos necesarios indicados en el esquema unificar y pptp, interruptores automáticos para las bombas y válvulas, diferenciales, sobretensiones clase II, etc., así como relés de protección, pulsadores, pilotos, selectores, cableado, terminales, etc. Dotado de analizador de redes e interruptores rearmables motorizados y comunicado mediante modbus interfaz ethernet. Incluidos pulsadores, pilotos, selectores, cableado, terminales, etc. Iluminación, ventilación, relé térmico y resistencia calefactora. Totalmente probado, instalado y funcionando.

| Código | Ud | Descripción | Rendimiento | Precio | Importe |
|---|---|---|---|---|---|
| PXELCG004 | ud | CGBT SANTA ANA (material; 10/06/2022) | 1 | 25639.25 | 25639.25 |
| O01004 | h | OFICIAL ESPECIALISTA | 120 | 22.96 | 2755.20 |
| O01005 | h | OFICIAL DE OFICIOS | 120 | 20.8 | 2496.00 |
|  |  | Total |  |  | 30890.45 |

**XEL1C04** ud CGBT CALDERINES SANTA ANA
1 ud × 3770.56 (3996.79 con costes indirectos) = 3996.79
Cuadro general de baja tensión para protección y mando de la sala de calderines de la Estación de Bombeo Santa Ana, conteniendo los elementos necesarios indicados en el esquema unificar y pptp, interruptores automáticos, diferenciales, sobretensiones clase II, etc., así como relés de protección, pulsadores, pilotos, selectores, cableado, terminales, etc. Dotado de analizador de redes e interruptores rearmables motorizados y comunicado mediante modbus interfaz ethernet. pulsadores, pilotos, selectores, cableado, terminales, etc. Iluminación, ventilación, relé térmico y resistencia calefactora. Totalmente probado, instalado y funcionando.

| Código | Ud | Descripción | Rendimiento | Precio | Importe |
|---|---|---|---|---|---|
| PXEL1C4 | ud | CUADRO CLADERINES SANTA ANA (10/06/2022) | 1 | 2895.36 | 2895.36 |
| O01004 | h | OFICIAL ESPECIALISTA | 20 | 22.96 | 459.20 |
| O01005 | h | OFICIAL DE OFICIOS | 20 | 20.8 | 416.00 |
|  |  | Total |  |  | 3770.56 |

**XEL1C05** ud CGBT SERVICIOS AUXILIARES SANTA ANA
1 ud × 6366.22 (6748.19 con costes indirectos) = 6748.19
Cuadro general de baja tensión para protección y mando de los servicios auxiliares de la Estación de Bombeo Santa Ana, conteniendo los elementos necesarios indicados en el esquema unificar y pptp, interruptores automáticos, diferenciales, sobretensiones clase II, etc., así como relés de protección, pulsadores, pilotos, selectores, cableado, terminales, etc. Dotado de analizador de redes e interruptores rearmables motorizados y comunicado mediante modbus interfaz ethernet. Totalmente probado, instalado y funcionando.

| Código | Ud | Descripción | Rendimiento | Precio | Importe |
|---|---|---|---|---|---|
| PXEL1C5 | ud | CGBT SSAA SANTA ANA (10/06/2022) | 1 | 5491.02 | 5491.02 |
| O01004 | h | OFICIAL ESPECIALISTA | 20 | 22.96 | 459.20 |
| O01005 | h | OFICIAL DE OFICIOS | 20 | 20.8 | 416.00 |
|  |  | Total |  |  | 6366.22 |

**XEL1C09** ud CUADRO AUXILIAR TOMAS SCHUKO ESTANCAS
1 ud × 855.73 (907.07 con costes indirectos) = 907.07
Cuadro auxiliar de alimentación en BT con tomas de fuerza en la sala de bombas / Nave de Explotación, conteniendo los elementos necesarios indicados en el esquema unificar y pptp, interruptores automáticos, diferenciales, etc., así como relés de protección conteniendo:
· 2 Tomas monofásicas en ángulo tipo Schuko de 16 A (I+N+TT) 230 V IP44
· Toma trifásica tipo Schuko de 25 A (III+N+TT) 400 V IP44
· Caja moldeada IP44 en ángulo
Totalmente probado, instalado, cableado y funcionando.

| Código | Ud | Descripción | Rendimiento | Precio | Importe |
|---|---|---|---|---|---|
| PXEL1C3 | ud | CUADRO TOMAS FUERZA (10/06/2022) | 1 | 636.93 | 636.93 |
| O01004 | h | OFICIAL ESPECIALISTA | 5 | 22.96 | 114.80 |
| O01005 | h | OFICIAL DE OFICIOS | 5 | 20.8 | 104.00 |
|  |  | Total |  |  | 855.73 |

| Medición | Uds. | Parcial |
|---|---|---|
| Sala bombas | 1 | 1.00 |
| Total |  | 1 |

**XEL0125** ud ESTRUCTURA SOPORTE CABINAS / CGBT ELEVADAS
3 ud × 244.19 (258.84 con costes indirectos) = 776.52

| Medición | Uds. | Parcial |
|---|---|---|
| BBCC | 1 | 1.00 |
| Variador | 2 | 2.00 |
| Total |  | 3 |

**XEL1C06** ud CGBT ALUMBRADO EXT SANTA ANA
1 ud × 1475.16 (1563.67 con costes indirectos) = 1563.67
Cuadro general de baja tensión para protección y mando del alumbrado exterior de la Estación de Bombeo Santa Ana, conteniendo los elementos necesarios indicados en el esquema unificar y pptp, interruptores automáticos, diferenciales, sobretensiones clase II, etc., así como relés de mando y protección, interruptores crepusculares, pulsadores, pilotos, selectores, cableado, terminales, etc. Dotado de analizador de redes e interruptores rearmables motorizados y comunicado mediante modbus interfaz ethernet. Totalmente probado, instalado y funcionando.

| Código | Ud | Descripción | Rendimiento | Precio | Importe |
|---|---|---|---|---|---|
| PXEL1C6 | ud | CG DE ALUMBRADO (10/06/2022) | 1 | 1256.36 | 1256.36 |
| O01004 | h | OFICIAL ESPECIALISTA | 5 | 22.96 | 114.80 |
| O01005 | h | OFICIAL DE OFICIOS | 5 | 20.8 | 104.00 |
|  |  | Total |  |  | 1475.16 |

**XEL1099** ud SISTEMA DE ALIMENTACIÓN SAI 230 V 4 KVA
2 ud × 2953.76 (3130.99 con costes indirectos) = 6261.98
Sistema de alimentación ininterrumpida UPS 230 Vca 4000 VA, autonomía 30 minutos al 100% de la carga, con puerto de comunicaciones RS485/ Ethernet/USB y cable para conexión. Inclusod p/p de pequeño material. Conectado, probado y funcionando.

| Código | Ud | Descripción | Rendimiento | Precio | Importe |
|---|---|---|---|---|---|
| O01004 | h | OFICIAL ESPECIALISTA | 2.5 | 22.96 | 57.40 |
| PX0125 | ud | SAI 4 KVA (material; 20/05/2022) | 1 | 2896.36 | 2896.36 |
|  |  | Total |  |  | 2953.76 |

| Medición | Uds. | Parcial |
|---|---|---|
| alarma e incendios | 1 | 1.00 |
| control | 1 | 1.00 |
| Total |  | 2 |

**XEL0066** ud VARIADOR DE VELOCIDAD 200 KW
2 ud × 14615.04 (15491.94 con costes indirectos) = 30983.88
Variador de frecuencia para bombas de hasta 200 kw (400 A / 420 V), en armario metálico ip 54 modelo con filtros a la entrada y la salida, modulo completo de comunicaciones, según pptp, con salida de ventilación al exterior de la sala, incluso elementos necesarios para extracción, IP54, filros de entrada y salida integrados. Totalmente conexionado, probado y funcionando.

| Código | Ud | Descripción | Rendimiento | Precio | Importe |
|---|---|---|---|---|---|
| PXL4200 | ud | VARIADOR DE VELOCIDAD 200 KW (material; 10/05/2022) | 1 | 14064 | 14064.00 |
| O01004 | h | OFICIAL ESPECIALISTA | 24 | 22.96 | 551.04 |
|  |  | Total |  |  | 14615.04 |

**XI03024** m³ ZANJA PARA CANALIZACIÓN ELECTRICA, TERRENO ROCA BLANDA
64.8 m³ × 70.78 (75.03 con costes indirectos) = 4861.94

| Medición | Uds. | Largo | Ancho | Alto | Parcial |
|---|---|---|---|---|---|
| BT | 1 | 60 | 0.4 | 1.2 | 28.80 |
| Alumbrado | 1 | 150 | 0.4 | 0.6 | 36.00 |
| Total |  |  |  |  | 64.8 |

**XEL03253** m EQUIPAMIENTO ZANJA TRITUBO Y PLACAS SEÑALIZACIÓN
210 m × 8.18 (8.67 con costes indirectos) = 1820.70

| Medición | Uds. | Largo | Parcial |
|---|---|---|---|
| BT | 1 | 60 | 60.00 |
| Alumbrado | 1 | 150 | 150.00 |
| Total |  |  | 210 |

**E02222** m TUBO FLEXIBLE DE PE, DIÁMETRO NOMINAL 63 MM ENTERRADO (NORMAL),
540 m × 1.8 (1.91 con costes indirectos) = 1031.40

| Medición | Uds. | Largo | Parcial |
|---|---|---|---|
| Tubos en zanja BT | 4 | 60 | 240.00 |
| Alumbrado | 2 | 150 | 300.00 |
| Total |  |  | 540 |

**XEL00213** ud ARQUETA TIPO A2 HOMOLOGADA
1 ud × 656.2 (695.57 con costes indirectos) = 695.57

**XEL00212** ud ARQUETA TIPO A1 HOMOLOGADA
7 ud × 346.81 (367.62 con costes indirectos) = 2573.34

**XEL304** m³ REFUERZO ZANJA BT PASO DE TUBERÍAS
0.48 m³ × 79.09 (83.84 con costes indirectos) = 40.24

| Medición | Uds. | Largo | Ancho | Alto | Parcial |
|---|---|---|---|---|---|
| tubería | 1 | 6 | 0.4 | 0.2 | 0.48 |
| Total |  |  |  |  | 0.48 |

**XEL302** m³ REFUERZO ZANJA ALUMBRADO CALZADA HORMIGÓN
0.8 m³ × 97.57 (103.42 con costes indirectos) = 82.74
Suplemento para refuerzo de hormigón en zanja de alumbrado. Hormigón en masa HM-20 (20 N/mm² de resistencia característica) con árido de 40 mm de tamaño máximo, elaborado en planta, a cualquier distancia. Incluida puesta en obra.

| Código | Ud | Descripción | Rendimiento | Precio | Importe |
|---|---|---|---|---|---|
| M01058 | h | RETROEXCAVADORA ORUGA HIDRÁULICA 131/160 CV | 0.25 | 68.24 | 17.06 |
| M02042 | h | MARTILLO HIDRÁULICO 1501-2000 KG, COMPLETO | 0.2 | 7.12 | 1.42 |
| O01004 | h | OFICIAL ESPECIALISTA | 0.25 | 22.96 | 5.74 |
| O01009 | h | PEÓN | 0.12 | 20.27 | 2.43 |
| AUI14009 | m³ | HORMIGÓN EN MASA HM-20/B/20/X0 | 1 | 70.92 | 70.92 |
|  |  | Total |  |  | 97.57 |

| Medición | Uds. | Largo | Ancho | Alto | Parcial |
|---|---|---|---|---|---|
| Alumbrado | 1 | 10 | 0.4 | 0.2 | 0.80 |
| Total |  |  |  |  | 0.8 |

**XEL303** m³ ARQUETA PREFABRICADA DE ALUMBRADO 50X50X50 (01/09/2011)
12 m³ × 213.74 (226.56 con costes indirectos) = 2718.72
Arqueta de paso enterrada, prefabricada de hormigón, de dimensiones interiores 50x50x50 cm, sobre solera de hormigón en masa HM-20/B/20/X0 de 20 cm de espesor, con marco y tapa prefabricados de hormigón armado y tapa

| Código | Ud | Descripción | Rendimiento | Precio | Importe |
|---|---|---|---|---|---|
| O01018 | h | CUADRILLA B | 0.463 | 43.23 | 20.02 |
| P02009 | m³ | GRAVA (P.O.) | 0.064 | 13.46 | 0.86 |
| PX25157 | ud | ARQUETA PREFABRICADA, 50X50X50 CM, CON TAPA FUNDICIÓN (P.O.) (material; 01/09/2011) | 1 | 174.64 | 174.64 |
| M01025 | h | CAMIÓN VOLQUETE GRÚA 191/240 CV (maquinaria) | 0.25 | 40.17 | 10.04 |
| AUI14001 | m³ | HORMIGÓN NO ESTRUCTURAL HNE-15/SPB/40, ÁRIDO RODADO, "IN SITU", | 0.064 | 115.69 | 7.40 |
| AI02019 | m³ | EXCAVACIÓN Y ACOPIO TIERRA EXCAVADA, TERRENO COMPACTO | 0.64 | 1.06 | 0.68 |
| AI10031 | m³ | EXTENDIDO TIERRAS HASTA 10 M | 0.64 | 0.15 | 0.10 |
|  |  | Total |  |  | 213.74 |

| Medición | Uds. | Largo | Parcial |
|---|---|---|---|
| Alumbrado | 1 | 12 | 12.00 |
| Total |  |  | 12 |

**E02063** m BANDEJA REJILLA, 200X60 MM, INSTALADA (01/09/2011)
120 m × 78.61 (83.33 con costes indirectos) = 9999.60
Bandeja de rejilla de acero cincado para transporte de cables, de dimensiones 200x60 mm, incluso p/p de derivaciones en T, esquinas y piezas soporte, totalmente instalada.

| Código | Ud | Descripción | Rendimiento | Precio | Importe |
|---|---|---|---|---|---|
| P25057 | m | BANDEJA REJILLA 200X60 MM (P.O.) (material; 01/09/2011) | 1 | 10.07 | 10.07 |
| O01004 | h | OFICIAL ESPECIALISTA | 2.985 | 22.96 | 68.54 |
|  |  | Total |  |  | 78.61 |

Relación comercial: 000, 78.61, 001, 002, 003, 004, 005, Z0000, Z0100, Z0300, Z0500, Z0600, Z0700, Z1200, Z1900

| Medición | Uds. | Largo | Parcial |
|---|---|---|---|
| elec | 1 | 80 | 80.00 |
| control | 1 | 40 | 40.00 |
| Total |  |  | 120 |

**E02236** m TUBO RÍGIDO DE PVC, DIÁMETRO NOMINAL 16 MM, INSTALADO
290 m × 6.62 (7.02 con costes indirectos) = 2035.80

**E02237** m TUBO RÍGIDO DE PVC, DIÁMETRO NOMINAL 20 MM, INSTALADO
435 m × 6.79 (7.2 con costes indirectos) = 3132.00

**E02241** m TUBO RÍGIDO DE PVC, DIÁMETRO NOMINAL 50 MM, INSTALADO
210 m × 10.9 (11.55 con costes indirectos) = 2425.50
Canalización fija en superficie de tubo rígido de PVC, roscable, enchufable o abocardado, de color negro o gris, de 50 mm de diámetro nominal. Resistencia a la compresión 1250 N, resistencia al impacto 2 julios, temperatura de trabajo -5°C hasta 60°C, con grado de protección IP 54, Grado de protección frente a daños mecánicos grado 7, propiedades eléctricas: aislante, no propagador de la llama. Conformidad con UNE-EN 61386-1, UNE-EN 61386-21 y UNE-EN 60423, incluyendo p/p manguitos, enlaces a caja, caja de derivación, soportes, racores y/o cualquier otro accesorio de conexión, totalmente instalado.

| Código | Ud | Descripción | Rendimiento | Precio | Importe |
|---|---|---|---|---|---|
| O01004 | h | OFICIAL ESPECIALISTA | 0.368 | 22.96 | 8.45 |
| P25181 | m | TUBO RÍGIDO DE PVC, DIÁMETRO NOMINAL 50 MM (P.O.) (material) | 1 | 2.45 | 2.45 |
|  |  | Total |  |  | 10.9 |

Relación comercial: 000, 10.9, 001, 002, 003, 004, 005, Z0000, Z0100, Z0300, Z0500, Z0600, Z0700, Z1200, Z1900

**XE02095** m LÍNEA CU RZ1-K (AS) 0,6/1 KV 1X1,5 MM², EN TUBO INSTALADO
1000 m × 0.82 (0.87 con costes indirectos) = 870.00

**XE02096** m LÍNEA CU RZ1-K (AS) 0,6/1 KV 1X2,5 MM², EN TUBO INSTALADO
3200 m × 0.95 (1.01 con costes indirectos) = 3232.00

**XE02098** m LÍNEA CU RZ1-K (AS) 0,6/1 KV 1X6 MM², EN TUBO INSTALADO
900 m × 1.95 (2.07 con costes indirectos) = 1863.00

**XE02099** m LÍNEA CU RZ1-K (AS) 0,6/1 KV 1X10 MM², EN TUBO INSTALADO
400 m × 2.07 (2.19 con costes indirectos) = 876.00
Línea eléctrica realizada con conductor unipolar de cobre UNE 21123 (RV-K 0,6/1 kV) 1x10 mm² tendido en tubo previamente instalado, incluso p/p de pequeño material y conexiones, totalmente instalada.

| Código | Ud | Descripción | Rendimiento | Precio | Importe |
|---|---|---|---|---|---|
| O01004 | h | OFICIAL ESPECIALISTA | 0.038 | 22.96 | 0.87 |
| PX25090 | m | CABLE RZ1-K (AS) 0,6/1 1X10 MM² (CU) (P.O.) (material; 10/05/2022) | 1 | 1.2 | 1.20 |
|  |  | Total |  |  | 2.07 |

Relación comercial: 000, 1.84, 001, 002, 003, 004, 005, Z0000, Z0100, Z0300, Z0500, Z0600, Z0700, Z1200, Z1900

**XE02105** m LÍNEA CU RZ1-K (AS) 0,6/1 KV 1X95 MM², EN TUBO INSTALADO
65 m × 11.6 (12.3 con costes indirectos) = 799.50
Línea eléctrica realizada con conductor unipolar de cobre UNE 21123 (RZ1-K (AS) 0,6/1 kV) 1x95 mm² tendido en tubo previamente instalado, incluso p/p de pequeño material y conexiones, totalmente instalada.

| Código | Ud | Descripción | Rendimiento | Precio | Importe |
|---|---|---|---|---|---|
| O01004 | h | OFICIAL ESPECIALISTA | 0.099 | 22.96 | 2.27 |
| PX25096 | m | CABLE RZ1-K (AS) 0,6/1 1X95 MM² (CU) (P.O.) (material; 10/05/2022) | 1 | 9.33 | 9.33 |
|  |  | Total |  |  | 11.6 |

Relación comercial: 000, 10.73, 001, 002, 003, 004, 005, Z0000, Z0100, Z0300, Z0500, Z0600, Z0700, Z1200, Z1900

**XE02106** m LÍNEA CU RZ1-K (AS) 0,6/1 KV 1X120 MM², EN TUBO INSTALADO
20 m × 14.89 (15.78 con costes indirectos) = 315.60
Línea eléctrica realizada con conductor unipolar de cobre UNE 21123 (RZ1-K (AS) 0,6/1 kV) 1x120 mm² tendido en tubo previamente instalado, incluso p/p de pequeño material y conexiones, totalmente instalada.

| Código | Ud | Descripción | Rendimiento | Precio | Importe |
|---|---|---|---|---|---|
| O01004 | h | OFICIAL ESPECIALISTA | 0.119 | 22.96 | 2.73 |
| PX25097 | m | CABLE RZ1-K (AS) 0,6/1 1X120 MM² (CU) (P.O.) (material; 10/05/2022) | 1 | 12.16 | 12.16 |
|  |  | Total |  |  | 14.89 |

Relación comercial: 000, 13.57, 001, 002, 003, 004, 005, Z0000, Z0100, Z0300, Z0500, Z0600, Z0700, Z1200, Z1900

**XE02107** m LÍNEA CU RZ1-K (AS) 0,6/1 KV 1X150 MM², EN TUBO INSTALADO
120 m × 17.72 (18.78 con costes indirectos) = 2253.60
Línea eléctrica realizada con conductor de cobre UNE 21123 (RZ1-K (AS)0,6/1 kV) 1x150 mm² tendido en tubo previamente instalado, incluso p/p de pequeño material y conexiones, totalmente instalada.

| Código | Ud | Descripción | Rendimiento | Precio | Importe |
|---|---|---|---|---|---|
| O01004 | h | OFICIAL ESPECIALISTA | 0.132 | 22.96 | 3.03 |
| PX25098 | m | CABLE RZ1-K (AS) 0,6/1 1X150 MM² (CU) (P.O.) (material; 10/05/2022) | 1 | 14.69 | 14.69 |
|  |  | Total |  |  | 17.72 |

Relación comercial: 000, 16.54, 001, 002, 003, 004, 005, Z0000, Z0100, Z0300, Z0500, Z0600, Z0700, Z1200, Z1900

**XE02108** m LÍNEA CU RZ1-K (AS) 0,6/1 KV 1X185 MM², EN TUBO INSTALADO
90 m × 22.01 (23.33 con costes indirectos) = 2099.70
Línea eléctrica realizada con conductor de cobre UNE 21123 (RZ1-K (AS) 0,6/1 kV) 1x185 mm² tendido en tubo previamente instalado, incluso p/p de pequeño material y conexiones, totalmente instalada.

| Código | Ud | Descripción | Rendimiento | Precio | Importe |
|---|---|---|---|---|---|
| O01004 | h | OFICIAL ESPECIALISTA | 0.148 | 22.96 | 3.40 |
| PX25099 | m | CABLE RZ1-K (AS) 0,6/1 1X185 MM² (CU) (P.O.) (material; 10/05/2022) | 1 | 18.61 | 18.61 |
|  |  | Total |  |  | 22.01 |

Relación comercial: 000, 19.79, 001, 002, 003, 004, 005, Z0000, Z0100, Z0300, Z0500, Z0600, Z0700, Z1200, Z1900

**XEM0008-01** ud SETA DE EMERGENCIA INSTALADA EN CAJA IP54 (05/08/2020)
7 ud × 213.26 (226.06 con costes indirectos) = 1582.42
Seta para paro de emergencia de bomba. seta con rearme de medio giro con dos contactos normalmente cerrados montada sobre caja de superficie para interior/exterior. Incluye todos los elementos necesarios para su conexionado y montaje. Unidad totalmente instalada.

| Código | Ud | Descripción | Rendimiento | Precio | Importe |
|---|---|---|---|---|---|
| PX008-01 | ud | SETA EMERGENCIA (material; 05/08/2020) | 1 | 170.03 | 170.03 |
| O01018 | h | CUADRILLA B | 1 | 43.23 | 43.23 |
|  |  | Total |  |  | 213.26 |

| Medición | Uds. | Parcial |
|---|---|---|
| bombas | 2 | 2.00 |
| vlavulas | 5 | 5.00 |
| Total |  | 7 |

**B09007** ud PUNTO DE LUZ SENCILLO UNIPOLAR BLANCO
4 ud × 27.19 (28.82 con costes indirectos) = 115.28

| Medición | Uds. | Parcial |
|---|---|---|
| Edificio | 3 | 3.00 |
| Claderines | 1 | 1.00 |
| Total |  | 4 |

**B09013** ud BASE ENCHUFE CON TOMA DE TIERRA 10/16A
6 ud × 24.45 (25.92 con costes indirectos) = 155.52

**XB09014** ud BASE ENCHUFE TRIFÁSICO CON TOMA DE TIERRA 25 A III
2 ud × 49.91 (52.9 con costes indirectos) = 105.80

**B09009** ud PUNTO DE LUZ CONMUTADO BLANCO (15/12/2009)
3 ud × 49.48 (52.45 con costes indirectos) = 157.35
Punto conmutado sencillo, realizado con tubo PVC corrugado de M16/gp5 y conductor de cobre unipolar aislado para una tensión nominal de 750 V y sección 1,5 mm2 (activo, neutro y protección), incluyendo caja de registro, cajas de mecanismo universal con tornillos, conmutadores con embornamiento por corte 1 Click gama básica, marco respectivo y casquillo, totalmente montado e instalado.

| Código | Ud | Descripción | Rendimiento | Precio | Importe |
|---|---|---|---|---|---|
| O01004 | h | OFICIAL ESPECIALISTA | 0.4 | 22.96 | 9.18 |
| O01009 | h | PEÓN | 0.4 | 20.27 | 8.11 |
| P25183 | m | TUBO FLEXIBLE DE PVC, DIÁMETRO NOMINAL 16 MM (P.O.) | 10 | 0.18 | 1.80 |
| P25208 | m | CABLE H07V-K 1X1,5 MM² CU (P.O.) | 30 | 0.15 | 4.50 |
| P25219 | ud | Conmutador blanco gama básica (p.o.) (material; 15/12/2009) | 2 | 12.08 | 24.16 |
| P25211 | ud | CAJA MECANISMO EMPOTRAR ENLAZABLE (P.O.) | 2 | 0.42 | 0.84 |
| P25222 | ud | CASQUILLO BOMBILLA (P.O.) | 1 | 0.89 | 0.89 |
|  |  | Total |  |  | 49.48 |

Relación comercial: 000, 49.48, 001, 002, 003, 004, 005, Z0000, Z0100, Z0300, Z0500, Z0600, Z0700, Z1200, Z1900, 006, 007, 008, 009, 010, 011, 012, 013, 014, 015, 016, 017, 018, 019, 020, 021, 022, 023, 024, 025, 026, 027, 028, 029, 030, 031, 032, 033, 034, 035, 036, 037, 038, 039, 040, 041, 042, 043, 044, 045, 046, 047, 048, 049, 050, 051, 052, 053, 054, 055, 056, 057, 058, 059, 060, 061, 062, 063, 064, 065, 066, 067

**XEL00200** ud LUMINARIA ESTANCA LED 25,5 W 4.200 LM 165 LM/W
10 ud × 159.37 (168.93 con costes indirectos) = 1689.30

| Medición | Uds. | Parcial |
|---|---|---|
| Calderines | 1 | 1.00 |
| Almacén | 2 | 2.00 |
| Baño | 2 | 2.00 |
| Sala MT | 3 | 3.00 |
| Trafo | 2 | 2.00 |
| Total |  | 10 |

**XEL00201** ud LUMINARIA EXTERIOR SUPERFICIAL LED 13,2 W (05/10/2021)
6 ud × 213.65 (226.47 con costes indirectos) = 1358.82
Luminaria exterior para instalación en fachada Led de 13.2 W, Lampara 1900 lm, Luminaria 1573 lm. Color de la fuente de luz 830 blanco cálido. Con brazo pared del color de la luminaria.
Instalado, cableado incluido p/p de material auxiliar y tornillos de fijación, funcionado.

| Código | Ud | Descripción | Rendimiento | Precio | Importe |
|---|---|---|---|---|---|
| PXEL0002 | ud | LUMINARIA DC 10W | 1 | 63.25 | 63.25 |
| PXEL0003 | ud | BRAZO ACERO SOPORTE PARED (material; 12/05/2022) | 1 | 125.36 | 125.36 |
| PXEL0005 | ud | TORNILLO AUTOROSCANTE DE 6,5X70 MM DE ACERO INOXIDABLE (material; 05/10/2021) | 4 | 0.35 | 1.40 |
| O01009 | h | PEÓN | 0.6 | 20.27 | 12.16 |
| O01004 | h | OFICIAL ESPECIALISTA | 0.5 | 22.96 | 11.48 |
|  |  | Total |  |  | 213.65 |

| Medición | Uds. | Parcial |
|---|---|---|
| edificio | 6 | 6.00 |
| Total |  | 6 |

**XEL00203** ud LUMINARIA EXTERIOR SOBRE COLUMNA LED 30 W (05/10/2021)
7 ud × 760.49 (806.12 con costes indirectos) = 5642.84
Luminaria exterior para instalación en fachada Led de 30 W, Lampara 4500 lm, Luminaria 3920 lm. Color de la fuente de luz 830 blanco cálido. Columna troncocónica negro de 6 m
Instalado, cableado incluido p/p de material auxiliar y tornillos de fijación, funcionado. Inluye cImentación 1.200x800x8000 mm de hormigón.

| Código | Ud | Descripción | Rendimiento | Precio | Importe |
|---|---|---|---|---|---|
| O01009 | h | PEÓN | 0.6 | 20.27 | 12.16 |
| O01004 | h | OFICIAL ESPECIALISTA | 0.5 | 22.96 | 11.48 |
| PXEL0006 | ud | COLUMNA TRONCOCÓNICA NEGRA 6 M (material; 20/05/2022) | 1 | 285.63 | 285.63 |
| PXEL0007 | ud | LUMINARIA EXTERIOR LED 30 W SOBREE COLUMNA (material; 20/06/2022) | 1 | 386.24 | 386.24 |
| PXEL0005 | ud | TORNILLO AUTOROSCANTE DE 6,5X70 MM DE ACERO INOXIDABLE | 4 | 0.35 | 1.40 |
| M01007 | h | CAMIÓN 241/310 CV CON GRÚA | 0.2 | 45.54 | 9.11 |
| AUI14009 | m³ | HORMIGÓN EN MASA HM-20/B/20/X0 | 0.768 | 70.92 | 54.47 |
|  |  | Total |  |  | 760.49 |

| Medición | Uds. | Parcial |
|---|---|---|
| Parcela | 7 | 7.00 |
| Total |  | 7 |

**XEL00204** ud PUESTA A TIERRA DE COLUMNA ALUMBRADO (01/09/2011)
2 ud × 25.96 (27.52 con costes indirectos) = 55.04
Puesta a tierra de luminaria sobre columna cada 5 luminarias o finales con pica de acero cobrizado 2 m de longitud y 14,3 mm de diámetro, 2 m cable de cobre de 50 mm², unido mediante soldadura aluminotérmica. Instalado a una profundidad de 0,5 m

| Código | Ud | Descripción | Rendimiento | Precio | Importe |
|---|---|---|---|---|---|
| O01009 | h | PEÓN | 0.1 | 20.27 | 2.03 |
| O01004 | h | OFICIAL ESPECIALISTA | 0.1 | 22.96 | 2.30 |
| P25158 | ud | PICA DE TOMA DE TIERRA 200/14,3 FE+CU (P.O.) | 1 | 13.73 | 13.73 |
| PX25137 | m | CONDUCTOR CU DESNUDO 50 MM² (P.O.) | 2 | 3.95 | 7.90 |
|  |  | Total |  |  | 25.96 |

| Medición | Uds. | Parcial |
|---|---|---|
| Parcela | 2 | 2.00 |
| Total |  | 2 |

**XEL00205** ud PROYECTOR LED 45 W LED NAVE (05/10/2021)
10 ud × 96.61 (102.41 con costes indirectos) = 1024.10
Foco Proyector LED 45W IP65 instalado sobre pared. Luminosidad: 4500 lm. Eficiencia Lumínica: 100 lm/W. Instalado, cableado incluido p/p de material auxiliar y tornillos de fijación, funcionado.

| Código | Ud | Descripción | Rendimiento | Precio | Importe |
|---|---|---|---|---|---|
| PXEL0005 | ud | TORNILLO AUTOROSCANTE DE 6,5X70 MM DE ACERO INOXIDABLE | 4 | 0.35 | 1.40 |
| O01009 | h | PEÓN | 0.6 | 20.27 | 12.16 |
| O01004 | h | OFICIAL ESPECIALISTA | 0.5 | 22.96 | 11.48 |
| PXEL0022 | ud | FOCO PROYECTOR LED 45 W (material; 20/06/2022) | 1 | 69.36 | 69.36 |
| P25176 | m | TUBO RÍGIDO DE PVC, DIÁMETRO NOMINAL 16 MM (P.O.) | 1 | 0.47 | 0.47 |
| PX25086 | m | CABLE RZ1-K (AS) 0,6/1 1X1,5 MM² (CU) (P.O.) | 6 | 0.29 | 1.74 |
|  |  | Total |  |  | 96.61 |

| Medición | Uds. | Parcial |
|---|---|---|
| Sala bombas | 10 | 10.00 |
| Total |  | 10 |

**XEL00206** ud LUMINARIA SUPERFICIAL LED 600X600 MM (05/10/2021)
11 ud × 179.61 (190.39 con costes indirectos) = 2094.29
Luminaria slim superficie LED 25,5 W 4000 lm instadao sobre techo. Instalado, cableado incluido p/p de material auxiliar cajas derivación empalmes y tornillos de fijación, funcionado.

| Código | Ud | Descripción | Rendimiento | Precio | Importe |
|---|---|---|---|---|---|
| PXEL0005 | ud | TORNILLO AUTOROSCANTE DE 6,5X70 MM DE ACERO INOXIDABLE | 4 | 0.35 | 1.40 |
| PXEL0023 | ud | LUMINARIA SLIM SUPERCIE LED (material; 16/05/2022) | 1 | 152.36 | 152.36 |
| P25176 | m | TUBO RÍGIDO DE PVC, DIÁMETRO NOMINAL 16 MM (P.O.) | 1 | 0.47 | 0.47 |
| PX25086 | m | CABLE RZ1-K (AS) 0,6/1 1X1,5 MM² (CU) (P.O.) | 6 | 0.29 | 1.74 |
| O01009 | h | PEÓN | 0.6 | 20.27 | 12.16 |
| O01004 | h | OFICIAL ESPECIALISTA | 0.5 | 22.96 | 11.48 |
|  |  | Total |  |  | 179.61 |

| Medición | Uds. | Parcial |
|---|---|---|
| sala BT | 11 | 11.00 |
| Total |  | 11 |

**XEL02358** ud BATERÍA AUTOMÁTICA DE CONDENSADORES SSAA 20 KVAR
1 ud × 5378.42 (5701.13 con costes indirectos) = 5701.13
Batería automática de condensadores, para 20 kVAr de potencia reactiva, de 3 escalones con una relación de potencia entre condensadores de 1:2:2 para alimentación trifásica a 440 V de tensión y 50 Hz de frecuencia, compuesta por armario metálico con grado de protección IP21, de 900x800x400 mm; condensadores; regulador de energía reactiva con pantalla de cristal líquido ; contactores con bloque de preinserción y resistencia de descarga rápida; y fusibles de alto poder de corte. Incluso p/p de pequeño material, instalado en sala dedicada, cableada y funcioando según esquema unifilar y PPTP

| Código | Ud | Descripción | Rendimiento | Precio | Importe |
|---|---|---|---|---|---|
| PXEL0289 | ud | BATERÍA AUTOMÁTICA DE CONDENSADORES SSAA 20 KVAR (material; 20/06/2022) | 1 | 5015 | 5015.00 |
| O01009 | h | PEÓN | 10 | 20.27 | 202.70 |
| O01004 | h | OFICIAL ESPECIALISTA | 7 | 22.96 | 160.72 |
|  |  | Total |  |  | 5378.42 |

**XE02218** ud TOMA DE TIERRA INDEPENDIENTE CON PICA
12 ud × 79.49 (84.26 con costes indirectos) = 1011.12

| Medición | Uds. | Parcial |
|---|---|---|
| red tierra Santa Ana | 11 | 11.00 |
| Blsa Santa Ana | 1 | 1.00 |
| Total |  | 12 |

**XEL5244** ud EQUIPO DE AIRE ACONDICIONADO TIPO SPLIT 10.000 CALORIAS
1 ud × 5954.92 (6312.22 con costes indirectos) = 6312.22
SPLIT-Pared bomba de calor, tension 230 v, 50 Hz,
Unidad interior de techo y exterior
12,1 kW de Refrigeración. (10.406 Kcal/h.)
12,8 kW de Calefacción. (11.008 Kcal/h.)
Incluso p.p de pequeño material, tuberías de refrigeración, coquillas aislantes y ayudas a la albañileria. totalmente instalado.

| Código | Ud | Descripción | Rendimiento | Precio | Importe |
|---|---|---|---|---|---|
| O01004 | h | OFICIAL ESPECIALISTA | 6 | 22.96 | 137.76 |
| O01005 | h | OFICIAL DE OFICIOS | 6 | 20.8 | 124.80 |
| PXEL944 | ud | AACC 5 KW (material; 13/07/2022) | 1 | 5692.36 | 5692.36 |
|  |  | Total |  |  | 5954.92 |

| Medición | Uds. | Parcial |
|---|---|---|
| Sala BT | 1 | 1.00 |
| Total |  | 1 |

#### 030218 PROTECCIÓN CONTRA INCENDIOS (10/01/2019)
Importe: 6830.8

**B11010** ud SEÑAL FOTOLUMINISCENTE EQUIPOS PCI, EVACUACIÓN Y EMERGENCIA CLAS (10/01/2019)
34 ud × 10.16 (10.77 con costes indirectos) = 366.18
Señal para equipo o medio de extinción manual de instalación de protección contra incendios (P.C.I.), indicación de evacuación o de emergencia de alta luminiscencia, Clase A (300 minicandelas); fabricada en material plástico, de dimensiones maximas para equipos PCI de 297x210 mm (DIN-A4) y para evacuación y emergencia 440x145 mm conforme a UNE 23033-1, UNE 23034:1998 UNE 23035:2003 . Totalmente instalada y visible conforme al CTE DB SI-4.

| Código | Ud | Descripción | Rendimiento | Precio | Importe |
|---|---|---|---|---|---|
| O01005 | h | OFICIAL DE OFICIOS | 0.08 | 20.8 | 1.66 |
| P37010 | ud | SEÑAL FOTOLUMINISCENTE EQUIPOS PCI, EVACUACIÓN Y EMERGENCIA CLAS (material; 10/01/2019) | 1 | 8.5 | 8.50 |
|  |  | Total |  |  | 10.16 |

| Medición | Uds. | Parcial |
|---|---|---|
| estación bombeo | 11 | 11.00 |
| Calderines | 1 | 1.00 |
| extintores | 8 | 8.00 |
| Pulsadores | 4 | 4.00 |
| Recorridos | 10 | 10.00 |
| Total |  | 34 |

**XB11018** ud BLOQUE AUTÓNOMO EMERGENCIA HASTA 275 LÚMENES
13 ud × 73.14 (77.53 con costes indirectos) = 1007.89
Bloque autónomo de emergencia de superficie o semiempotrado, de hasta 275 lúmenes, carcasa en policarbonato, piloto testigo de carga LED con autonomía 1 hora y equipado con batería Ni-Cd estanca de alta temperatura, construido según normas UNE 20-392-93 y UNE-EN 60598-2-22. Totalmente conexionado.

| Código | Ud | Descripción | Rendimiento | Precio | Importe |
|---|---|---|---|---|---|
| O01004 | h | OFICIAL ESPECIALISTA | 0.6 | 22.96 | 13.78 |
| PX37018 | ud | BLOQUE AUTÓNOMO EMERGENCIA HASTA 275 LÚMENES (material; 11/05/2022) | 1 | 59.36 | 59.36 |
|  |  | Total |  |  | 73.14 |

**XB11019** ud BLOQUE AUTÓNOMO EMERGENCIA HASTA 509 LÚMENES
9 ud × 110.14 (116.75 con costes indirectos) = 1050.75
Bloque autónomo de emergencia de superficie o semiempotrado, de hasta 509 lúmenes, carcasa en policarbonato, piloto testigo de carga LED con autonomía 1 hora y equipado con batería Ni-Cd estanca de alta temperatura, construido según normas UNE 20-392-93 y UNE-EN 60598-2-22. Totalmente conexionado.

| Código | Ud | Descripción | Rendimiento | Precio | Importe |
|---|---|---|---|---|---|
| O01004 | h | OFICIAL ESPECIALISTA | 0.6 | 22.96 | 13.78 |
| PX37019 | ud | BLOQUE AUTÓNOMO EMERGENCIA HASTA 509 LÚMENES (material; 11/05/2022) | 1 | 96.36 | 96.36 |
|  |  | Total |  |  | 110.14 |

**B11009** ud EXTINTOR PORTATIL POLVO ABC 6 KG (10/01/2019)
6 ud × 34.5 (36.57 con costes indirectos) = 219.42
Extintor portátil de polvo químico ABC polivalente antibrasa, con presión incorporada de eficacia 27A 183C ó 34A 233B C, con 6 kg de agente extintor.

| Código | Ud | Descripción | Rendimiento | Precio | Importe |
|---|---|---|---|---|---|
| O01005 | h | OFICIAL DE OFICIOS | 0.12 | 20.8 | 2.50 |
| P37009 | ud | EXTINTOR PORTÁTIL POLVO ABC 6 KG (material; 10/01/2019) | 1 | 32 | 32.00 |
|  |  | Total |  |  | 34.5 |

**XEL1059** ud EXTINTOR DE NIEVE CARBÓNICA CO2 5 KG
2 ud × 94.01 (99.65 con costes indirectos) = 199.30

**B11002** ud PULSADOR ALARMA INCENDIO ALGORÍTMICO (10/01/2019)
4 ud × 33.24 (35.23 con costes indirectos) = 140.92
Pulsador de alarma algoritmico de fuego en color rojo, con tapa protección, microrruptor, LED de alarma, autochequeo, sistema de comprobación con llave de rearme y lámina de plástico calibrada .Conexión a dos hilos. Equipo con certificado CE y conforme a Norma EN 54-11. Totalmente instalado.

| Código | Ud | Descripción | Rendimiento | Precio | Importe |
|---|---|---|---|---|---|
| O01004 | h | OFICIAL ESPECIALISTA | 0.35 | 22.96 | 8.04 |
| P37002 | ud | PULSADOR ALARMA INCENDIO ALGORÍTMICO ROJO (material; 10/01/2019) | 1 | 25.2 | 25.20 |
|  |  | Total |  |  | 33.24 |

**B11004** ud DETECTOR ÓPTICO-TÉRMICO ALGORÍTMICO
5 ud × 70.18 (74.39 con costes indirectos) = 371.95

**XEL10523** ud DETECTOR LINEAL IR SALA BOMBAS
1 ud × 552.31 (585.45 con costes indirectos) = 585.45
Detector de humo líneal infrarrojos. Conexión a dos hilos. Equipo con certificado CE y conforme a Norma EN 54-7 y EN 54-5. Operación a través de prisma reflector, montaje horizontal y vertical, controlada por microprocesador. Totalmente instalado.

| Código | Ud | Descripción | Rendimiento | Precio | Importe |
|---|---|---|---|---|---|
| O01004 | h | OFICIAL ESPECIALISTA | 0.4 | 22.96 | 9.18 |
| PXEL004 | ud | DETECTOR RAYO INFRAROJO (material; 12/05/2022) | 1 | 543.13 | 543.13 |
|  |  | Total |  |  | 552.31 |

**XEL02569** ud CENTRAL INCENDIOS
1 ud × 891.71 (945.21 con costes indirectos) = 945.21
Central de incendios convencional. medida la unidad instalada, cableada, probada y funcionando. Central de hasta 24 zonas para uso de detectores y pulsadores convencionales. Certificada según normativa EN 54-2 y EN 54-4 con marcado CE.

| Código | Ud | Descripción | Rendimiento | Precio | Importe |
|---|---|---|---|---|---|
| PXEL824 | ud | CENTRAL DE INCENDIOS (material; 12/05/2022) | 1 | 563.25 | 563.25 |
| O01001 | h | CAPATAZ | 1 | 25.85 | 25.85 |
| O01004 | h | OFICIAL ESPECIALISTA | 7 | 22.96 | 160.72 |
| O01009 | h | PEÓN | 7 | 20.27 | 141.89 |
|  |  | Total |  |  | 891.71 |

**XEL2096** m LÍNEA CU SZ1-K (AS+) 0,6/1 KV 1X2,5 MM², EN TUBO INSTALADO
524 m × 2.63 (2.79 con costes indirectos) = 1461.96
Línea eléctrica realizada con conductor unipolar de cobre UNE 21123 ( SZ1-K (AS+) 0,6/1 kV) 1x2,5 mm² tendido en tubo previamente instalado, incluso p/p de pequeño material y conexiones, totalmente instalada.

| Código | Ud | Descripción | Rendimiento | Precio | Importe |
|---|---|---|---|---|---|
| O01004 | h | OFICIAL ESPECIALISTA | 0.023 | 22.96 | 0.53 |
| PX25999 | m | CABLE SZ1-K (AS+) 0,6/1 1X2,5 MM² (CU) (P.O.) (material; 10/05/2022) | 1 | 2.1 | 2.10 |
|  |  | Total |  |  | 2.63 |

Relación comercial: 000, 0.85, 001, 002, 003, 004, 005, Z0000, Z0100, Z0300, Z0500, Z0600, Z0700, Z1200, Z1900

**B11006** ud SIRENA ELECTRÓNICA INCENDIOS ALGORITMICA (10/01/2019)
1 ud × 163.27 (173.07 con costes indirectos) = 173.07
Sirena con foco multitono. Certificada según EN 54-3. Incorpora un módulo microprocesado para su integración directa en el bucle algorítmico. Dimensiones:Ø 93 mm, altura: 80 mm. Incluye base alta. Nivel sonoro: 100 dB (tono 3). Intensidad luminosa: > 0,5Cd. Consumo: 25mA

| Código | Ud | Descripción | Rendimiento | Precio | Importe |
|---|---|---|---|---|---|
| O01004 | h | OFICIAL ESPECIALISTA | 0.4 | 22.96 | 9.18 |
| P37006 | ud | SIRENA ELECTRÓNICA INCENDIOS ALGORÍTMICA (material; 10/01/2019) | 1 | 154.09 | 154.09 |
|  |  | Total |  |  | 163.27 |

**E02250** m TUBO RÍGIDO LH, DIÁMETRO NOMINAL 20 MM, INSTALADO
35 m × 8.32 (8.82 con costes indirectos) = 308.70
Canalización fija en superficie de tubo rígido LH (libre de halógenos), enchufable o roscable, de color gris, de 20 mm de diámetro nominal (exterior). Resistencia a la compresión 1250 N, resistencia al impacto 6 julios, temperatura de trabajo -5°C hasta 90°C, con grado de protección IP 54, grado de protección frente a daños mecánicos grado 9, propiedades eléctricas: aislante, no propagador de la llama. Conformidad con UNE-EN 61386-1, UNE-EN 61386-21 y UNE-EN 60423, incluyendo p/p manguitos, enlaces a caja, caja de derivación, soportes, racores y/o cualquier otro accesorio de conexión, totalmente instalado.

| Código | Ud | Descripción | Rendimiento | Precio | Importe |
|---|---|---|---|---|---|
| O01004 | h | OFICIAL ESPECIALISTA | 0.268 | 22.96 | 6.15 |
| P25190 | m | TUBO RÍGIDO LH, DIÁMETRO NOMINAL 20 MM (P.O.) (material) | 1 | 2.17 | 2.17 |
|  |  | Total |  |  | 8.32 |

Relación comercial: 000, 8.32, 001, 002, 003, 004, 005, Z0000, Z0100, Z0300, Z0500, Z0600, Z0700, Z1200, Z1900

#### 030219 PROTECCIÓN CATÓDICA (22/11/2011)
Importe: 11475.66

**UP2CAT058** ud JUNTA AISLANTE EMBRIDADA DN 700 MM PN25
2 ud × 789.6 (836.98 con costes indirectos) = 1673.96

| Medición | Uds. | Largo | Parcial |
|---|---|---|---|
| En EB by-pass | 1 | 2 | 2.00 |
| Total |  |  | 2 |

**UP2CAT059** ud JUNTA AISLANTE EMBRIDADA DN 600 MM PN25 (04/02/2022)
1 ud × 713.5 (756.31 con costes indirectos) = 756.31
Junta aislante embridada DN 600 mm PN25, incluida p.p. medios auxiliares, obra civil, montaje y conexionado, estudios e informes de la protección catódica del conjunto y puesta en funcionamiento.

| Código | Ud | Descripción | Rendimiento | Precio | Importe |
|---|---|---|---|---|---|
| PUATCAT059 | ud | JUNTA AISLANTE EMBRIDADA DN 600 MM PN25 (material; 13/09/2022) | 1 | 594.58 | 594.58 |
| %20-PACT | % | OBRA CIVIL, MONTAJE, P.P. PRUEBAS E INFORMES PROT. CATÓDICA | 20 % | 594.58 | 118.92 |
|  |  | Total |  |  | 713.5 |

| Medición | Uds. | Largo | Parcial |
|---|---|---|---|
| En EB calderin | 1 | 1 | 1.00 |
| Total |  |  | 1 |

**UP2CAT060** ud JUNTA AISLANTE EMBRIDADA DN 500 MM PN25 (04/02/2022)
2 ud × 523.22 (554.61 con costes indirectos) = 1109.22
Junta aislante embridada DN 500 mm PN25, incluida p.p. medios auxiliares, obra civil, montaje y conexionado, estudios e informes de la protección catódica del conjunto y puesta en funcionamiento.

| Código | Ud | Descripción | Rendimiento | Precio | Importe |
|---|---|---|---|---|---|
| PUATCAT060 | ud | JUNTA AISLANTE EMBRIDADA DN 500 MM PN25 (material; 13/09/2022) | 1 | 436.02 | 436.02 |
| %20-PACT | % | OBRA CIVIL, MONTAJE, P.P. PRUEBAS E INFORMES PROT. CATÓDICA | 20 % | 436.02 | 87.20 |
|  |  | Total |  |  | 523.22 |

| Medición | Uds. | Largo | Parcial |
|---|---|---|---|
| En EB derivación aspiración bombas | 1 | 2 | 2.00 |
| Total |  |  | 2 |

**UP2CAT061** ud JUNTA AISLANTE EMBRIDADA DN 400 MM PN25 (04/02/2022)
2 ud × 482.52 (511.47 con costes indirectos) = 1022.94
Junta aislante embridada DN 400 mm PN25, incluida p.p. medios auxiliares, obra civil, montaje y conexionado, estudios e informes de la protección catódica del conjunto y puesta en funcionamiento.

| Código | Ud | Descripción | Rendimiento | Precio | Importe |
|---|---|---|---|---|---|
| PUATCAT061 | ud | JUNTA AISLANTE EMBRIDADA DN 400 MM PN16 (material; 13/09/2022) | 1 | 402.1 | 402.10 |
| %20-PACT | % | OBRA CIVIL, MONTAJE, P.P. PRUEBAS E INFORMES PROT. CATÓDICA | 20 % | 402.10 | 80.42 |
|  |  | Total |  |  | 482.52 |

| Medición | Uds. | Largo | Parcial |
|---|---|---|---|
| En EB derivación impulsión bombas | 1 | 2 | 2.00 |
| Total |  |  | 2 |

**UP2CAT062** ud JUNTA AISLANTE EMBRIDADA DN 350 MM PN25 (04/02/2022)
1 ud × 405.6 (429.94 con costes indirectos) = 429.94
Junta aislante embridada DN 350 mm PN25, incluida p.p. medios auxiliares, obra civil, montaje y conexionado, estudios e informes de la protección catódica del conjunto y puesta en funcionamiento.

| Código | Ud | Descripción | Rendimiento | Precio | Importe |
|---|---|---|---|---|---|
| PUATCAT062 | ud | JUNTA AISLANTE EMBRIDADA DN 350 MM PN25 (material; 14/09/2022) | 1 | 338 | 338.00 |
| %20-PACT | % | OBRA CIVIL, MONTAJE, P.P. PRUEBAS E INFORMES PROT. CATÓDICA | 20 % | 338.00 | 67.60 |
|  |  | Total |  |  | 405.6 |

| Medición | Uds. | Largo | Parcial |
|---|---|---|---|
| En EB caudalimetro | 1 | 1 | 1.00 |
| Total |  |  | 1 |

**UP2CAT031** ud VÍAS DE CHISPAS CON CABLE Y PLETINA PARA CONEXIÓN
5 ud × 430.8 (456.65 con costes indirectos) = 2283.25

| Medición | Uds. | Largo | Parcial |
|---|---|---|---|
| EN EB | 1 | 5 | 5.00 |
| Total |  |  | 5 |

**UP2CAT030** ud PICAS DE ZINC 1500 MM ENSACADA
8 ud × 285.4 (302.52 con costes indirectos) = 2420.16

| Medición | Uds. | Largo | Ancho | Parcial |
|---|---|---|---|---|
| En puestas a tierra arquetas |  |  |  |  |
| Caudalimetro | 1 | 4 | 1 | 4.00 |
| Corte, filtro y alivio | 1 | 4 | 1 | 4.00 |
| Total |  |  |  | 8 |

**UP2CAT034** ud CABLE RVK 1*35 MM2 A/V
12 ud × 9.52 (10.09 con costes indirectos) = 121.08

| Medición | Uds. | Largo | Ancho | Parcial |
|---|---|---|---|---|
| En puesta a tierra arquetas |  |  |  |  |
| Caudalimetro | 1 | 6 | 1 | 6.00 |
| Corte, filtro y alivio | 1 | 6 | 1 | 6.00 |
| Total |  |  |  | 12 |

**UP2CAT028** ud CABLE AG 12MM
42 ud × 6.66 (7.06 con costes indirectos) = 296.52

| Medición | Uds. | Largo | Ancho | Parcial |
|---|---|---|---|---|
| En puesta a tierra de arquetas |  |  |  |  |
| Caudalimetro | 1 | 21 | 1 | 21.00 |
| Corte, filtro y alivio | 1 | 21 | 1 | 21.00 |
| Total |  |  |  | 42 |

**UP5ELEM1X50TT** m GRAPAS DE CONEXIÓN
8 m × 13.15 (13.94 con costes indirectos) = 111.52

| Medición | Uds. | Largo | Ancho | Parcial |
|---|---|---|---|---|
| En puestas a tierra arquetas |  |  |  |  |
| Caudalimetro | 1 | 4 | 1 | 4.00 |
| Corte, filtro y alivio | 1 | 4 | 1 | 4.00 |
| Total |  |  |  | 8 |

**UP2CAT035** ud CABLE RVK 1*50 MM2 A/V
80 ud × 14.27 (15.13 con costes indirectos) = 1210.40

| Medición | Uds. | Largo | Parcial |
|---|---|---|---|
| En cables puente en arquetas: |  |  |  |
| Caudalimetro | 1 | 40 | 40.00 |
| Corte, filtro y alivio | 1 | 40 | 40.00 |
| Total |  |  | 80 |

**UP2CAT029** ud PLETINAS DE CONEXIÓN
4 ud × 9.52 (10.09 con costes indirectos) = 40.36

| Medición | Uds. | Largo | Parcial |
|---|---|---|---|
| En cables puente en arquetas: |  |  |  |
| Caudalimetro | 1 | 2 | 2.00 |
| Corte, filtro y alivio | 1 | 2 | 2.00 |
| Total |  |  | 4 |

## 04 SISTEMA DE CONTROL Y AUTOMATIZACIÓN (01/09/2011)
Importe: 427838.7

### 0401 INSTRUMENTACIÓN Y CONTROL (01/09/2011)
Importe: 322842.34

#### 040101 CAMARA ROTURA N. SRA. ROSARIO
Importe: 19079.47

**XA11012-01** ud CAUDALÍMETRO ELECTROMAGNÉTICO, Ø 350 MM, 1,6 MPA
1 ud × 4576.13 (4850.7 con costes indirectos) = 4850.70
Caudalímetro electromagnético de diámetro nominal 350 mm, 1,6 MPa, embridado. Con convertidor de señal incluido con indicador local retroiluminado, electrodos de medida y de puesta atierra Hastelloy C276, tubo de medida en acero inoxidable, revestimiento del tubo de goma dura (NBR), cuerpo de acero al carbono, IP68, salida MODBUS o similar. Alimentación eléctrica 230 v a 50 Hz. Con certificado de calibración. Incluso soporte de montaje, conexiones, cableados, tornillería. Colocado y probado.

| Código | Ud | Descripción | Rendimiento | Precio | Importe |
|---|---|---|---|---|---|
| O01018 | h | CUADRILLA B | 1.44 | 43.23 | 62.25 |
| PX22012-01 | ud | CAUDALÍMETRO ELECTROMAGNÉTICO Ø 350 MM (P.O.) (material; 05/04/2022) | 1 | 4513.88 | 4513.88 |
|  |  | Total |  |  | 4576.13 |

Relación comercial: 000, 3216.71, 001, 002, 003, 004, 005, Z0000, Z0100, Z0300, Z0500, Z0600, Z0700, Z1200, Z1900

**XTC0002** ud TRANSMISOR ELECTRÓNICO DE PRESIÓN
1 ud × 323.66 (343.08 con costes indirectos) = 343.08
Transmisor electrónico de Presión. Rango Máx de medida: 16/40 bar. Sistema de medida: Piezorresistivo.Material del diafragma: Acero Inoxidable AISI 316 L. Material partres mojadas: Acero Inoxidable AISI 316. Material juntas: vitón. Máxima presión estática: 40 BAR. Protección IP67. Señal de salida: 4-20 mA (2 HILOS) + HART. Influencia de la Temperatura: error por la variación de temperatura ambiente será del 0,02% por ºC, Alimentación eléctrica: 24 V.C.C. Conexiones a proceso: ½’’ NPT-H. Montaje: por abrazaderas S/TUBO 2’’. Indicador digital incorporado. Incluido soportación y abrazaderas. Incluidos accesorios. Colocado y probado

| Código | Ud | Descripción | Rendimiento | Precio | Importe |
|---|---|---|---|---|---|
| O01009 | h | PEÓN | 8 | 20.27 | 162.16 |
| PXTC02 | ud | TRANSMIDOR ELECTRÓNICO DE PRESIÓN (material; 31/05/2022) | 1 | 161.5 | 161.50 |
|  |  | Total |  |  | 323.66 |

**XTC0006** ud DETECTOR DE FLUJO
1 ud × 107.86 (114.33 con costes indirectos) = 114.33
Interruptor de caudal para líquidos. Protección IP 65, clase I, corriente máxima 24/250Vca 15(8)A, temperatura de trabajo -40ºC a 120ºC, conector M12, contactos conmutador NA/NC. Totalmente instalado y probado.

| Código | Ud | Descripción | Rendimiento | Precio | Importe |
|---|---|---|---|---|---|
| O01009 | h | PEÓN | 2 | 20.27 | 40.54 |
| PXTC06 | ud | DETECTOR DE FLUJO (material; 31/05/2022) | 1 | 67.32 | 67.32 |
|  |  | Total |  |  | 107.86 |

**XTC0004** ud DETECTOR DE INTRUSISMO
2 ud × 79.28 (84.04 con costes indirectos) = 168.08
Detector de intrusismo por contacto magnético para señal de apertura de puerta, incluyendo pequeño material y cableado. Instalado.

| Código | Ud | Descripción | Rendimiento | Precio | Importe |
|---|---|---|---|---|---|
| O01009 | h | PEÓN | 2 | 20.27 | 40.54 |
| PXTC04 | ud | DETECTOR DE INTRUSISMO (P.O.) (material; 31/05/2022) | 1 | 38.74 | 38.74 |
|  |  | Total |  |  | 79.28 |

**XTC023** ud SENSOR DE NIVEL PIEZORRESISTIVO
1 ud × 812.81 (861.58 con costes indirectos) = 861.58
Sonda de nivel hidroestática. Intervalo de presión 0-2,5 bar. Salida 4-20mA. Con membrana piezoresistiva. Precisión 0m,5%. Longitud de la sonda 105 mm y diámetro 26,5 mm. Material de la sonda acero fino (316L). A 2 hilos. Alimentación eléctrica 24 VCC. Display digital incluido. Longitud cable 40 m. Material cable PUR. Protección: IP68. Montaje sensor perpendicular a la superficie del líquido. Conexión al proceso G1 ½ Incluidos accesorios de soportación y montaje. Totalmente instalado y probado.

| Código | Ud | Descripción | Rendimiento | Precio | Importe |
|---|---|---|---|---|---|
| O01009 | h | PEÓN | 3 | 20.27 | 60.81 |
| PXTC23 | ud | SENSOR DE NIVEL PIEZORRESISTIVO (material; 31/05/2022) | 1 | 752 | 752.00 |
|  |  | Total |  |  | 812.81 |

**XTC0025** ud CONTROLADOR DE NIVEL
1 ud × 200.54 (212.57 con costes indirectos) = 212.57
Acondicionador de señal para la detección de nivel en sensores de medida contínua 4 ... 20 mA. Procesa el valor de medición del sensor y activa una señal de conmutación según los ajustes de umbral de conmutación. Señal de salida relé. Protección IP20. Totalmente instalado y probado.

| Código | Ud | Descripción | Rendimiento | Precio | Importe |
|---|---|---|---|---|---|
| O01009 | h | PEÓN | 2 | 20.27 | 40.54 |
| PXTC25 | ud | CONTROLADOR NIVEL RADAR (material; 01/06/2022) | 1 | 160 | 160.00 |
|  |  | Total |  |  | 200.54 |

**XTC0007** ud INTERRUPTOR NIVEL DE VARILLA MÚLTIPLE 2M
2 ud × 739.23 (783.58 con costes indirectos) = 1567.16
Sonda de varilla de nivel de un punto conductivo líquido. Puntos de medida máximo y mínimo, para medidas de hasta 2 m. Material varilla de acero inoxidable. Conexión al proceso G1 1/2. Presión a la presión 0-6 bar. Cubierta varilla: material HALAR . Protección: IP66. Incluidos accesorios de soportación y montaje. Totalmente instalado y probado.

| Código | Ud | Descripción | Rendimiento | Precio | Importe |
|---|---|---|---|---|---|
| O01009 | h | PEÓN | 3 | 20.27 | 60.81 |
| PXTC07 | ud | INTERRUPTOR NIVEL DE VARILLA MÚLTIPLE (material; 31/05/2022) | 1 | 678.42 | 678.42 |
|  |  | Total |  |  | 739.23 |

| Medición | Uds. | Parcial |
|---|---|---|
| Arqueta salida | 1 | 1.00 |
| Arqueta corte, filtro y alivio | 1 | 1.00 |
| Total |  | 2 |

**XTC0008** ud INTERRUPTOR NIVEL DE VARILLA MÚLTIPLE 5M
1 ud × 1113.63 (1180.45 con costes indirectos) = 1180.45
Sonda de varilla de nivel de un punto conductivo líquido. Varios niveles de activación y para medidas de hasta 5m. Material varilla de acero inoxidable. Conexión al proceso G1 1/2. Presión a la presión 0-6 bar. Cubierta varilla: material HALAR . PRotección: IP66. Incluidos accesorios de soportación y montaje. Totalmente instalado y probado.

| Código | Ud | Descripción | Rendimiento | Precio | Importe |
|---|---|---|---|---|---|
| O01009 | h | PEÓN | 3 | 20.27 | 60.81 |
| PXTC08 | ud | INTERRUPTOR NIVEL DE VARILLA MÚLTIPLE 5M (material; 31/05/2022) | 1 | 1052.82 | 1052.82 |
|  |  | Total |  |  | 1113.63 |

**XTC0009** ud CONTROLADOR PARA SONDA DE VARILLAS
3 ud × 184.54 (195.61 con costes indirectos) = 586.83
Controlador de dos canales para sondas de mediciones conductivas, en aplicaciones de nivel y controles de bombas. Empleado en sondes de medición de varias varillas . Dos salidas relé. Protección IP20. Totalmente instalado y probado.

| Código | Ud | Descripción | Rendimiento | Precio | Importe |
|---|---|---|---|---|---|
| O01009 | h | PEÓN | 2 | 20.27 | 40.54 |
| PXTC09 | ud | CONTROLADOR DE VARILLAS (material; 31/05/2022) | 1 | 144 | 144.00 |
|  |  | Total |  |  | 184.54 |

**XTC0013-3** ud PROGRAMACIÓN PLC DE CÁMARA ROTURA N.S. ROSARIO (01/06/2022)
1 ud × 1960 (2077.6 con costes indirectos) = 2077.60
Ingeniería de desarrollo de los procesos automatizados de la cámara de rotura de acuerdo con el análisis funcional, así como la optimización de los mismos; incluyendose programación en taller y puesta en marcha de la arquitectura PLC, comprobaciones y pruebas de funcionamiento en servicio. Medida la unidad totalmente ejecutada y verificada.

| Código | Ud | Descripción | Rendimiento | Precio | Importe |
|---|---|---|---|---|---|
| PXTC13-3 | ud | INGENIERÍA DE DESARROLLO PLC CÁMARA ROTURA NS ROSARIO (material; 01/06/2022) | 1 | 1960 | 1960.00 |
|  |  | Total |  |  | 1960 |

**XTC0012-1** ud CUADRO DE CONTROL CÁMARA ROTURA
1 ud × 2230.15 (2363.96 con costes indirectos) = 2363.96
Suministro y montaje en bancada de envolvente metálica de 2000 mm (alto) x 800 mm (ancho) x 400 mm (fondo) con placa de montaje de acero, dimensiones suficientes para alojar todos los elementos del PLC, conteniendo en su interior completamente montado y conexionado todo el aparellaje con protecciones eléctricas alimentaciones, protecciones contra sobretensiones en alimentaciones, fuente de alimentación; incluido pequeño material y accesorios de instalación como canaletas, bornas de interconexión. Colocado.

| Código | Ud | Descripción | Rendimiento | Precio | Importe |
|---|---|---|---|---|---|
| O01009 | h | PEÓN | 16 | 20.27 | 324.32 |
| PXTC12-1 | ud | CUADRO DE CONTROL CÁMARA ROTURA 1 (material; 31/05/2022) | 1 | 1905.83 | 1905.83 |
|  |  | Total |  |  | 2230.15 |

**XTC0011-3** ud PLC CÁMARA DE ROTURA N.S ROSARIO
1 ud × 2501.66 (2651.76 con costes indirectos) = 2651.76
Suministro y montaje en cuadro de control de Autómata programable para intercambio de señales y automatización de instalación con capacidad para 24 ED, 3 EA compuesto por:
- fuente de alimentación 100-240v 50va para PLC
- CPU de autómata programable (PLC) con capacidad de hasta 2560 e/s para 20k pasos de programa y 16 kW de memoria, incluyendo puerto ethernet IP 10/100 integrado en la CPU, 24 entradas y 16 salidas digitales integrado en la CPU.- 1 módulo de comunicación serie con puerto RS422/RS485 para PLC
- 1 módulo de 12 entradas y 8 salidas digitales para PLC
- 1 módulo de 4 entradas analógicas (4-20 mA) para PLC
Incluyendo bloques de terminales, cableado con conectores rápidos y relés de salidas digitales en las tarjetas donde proceda. Unidad totalmente instalada y probada.

| Código | Ud | Descripción | Rendimiento | Precio | Importe |
|---|---|---|---|---|---|
| O01009 | h | PEÓN | 2 | 20.27 | 40.54 |
| O03003 | h | TITULADO SUPERIOR O MÁSTER DE 3 A 5 AÑOS DE EXPERIENCIA (mano de obra) | 2 | 26.81 | 53.62 |
| PXTC11-3 | ud | PLC CAMARA ROTURA N.S ROSARIO (material; 01/06/2022) | 1 | 2407.5 | 2407.50 |
|  |  | Total |  |  | 2501.66 |

**XTC0014** ud CABLE Z1C4Z1-K (AS) 300/500V CPR
80 ud × 6.03 (6.39 con costes indirectos) = 511.20
Cable flexible apantallado de alta seguridad para control y mando. Comportamiento adecuado ante incendios. Conductor de cobre electrolítico con secciones de 0,5 mm, clase 5 flexible según EN60228. Pantalla de hilos de cobre en forma de trenza. Cubierta exterior de Poliolefina FRLSHF. Tensión de servicio 300/500V. Temperatura de trabajo -40ºC a 70ºC, instalado, conectado y probado.

| Código | Ud | Descripción | Rendimiento | Precio | Importe |
|---|---|---|---|---|---|
| O01004 | h | OFICIAL ESPECIALISTA | 0.09 | 22.96 | 2.07 |
| PXTC14 | m | CABLE Z1C4Z1-K (AS) 300/500V CPR (material; 31/05/2022) | 1 | 3.96 | 3.96 |
|  |  | Total |  |  | 6.03 |

| Medición | Uds. | Largo | Parcial |
|---|---|---|---|
| CCM a CC | 1 | 80 | 80.00 |
| Total |  |  | 80 |

**XTC0016** ud ELEMENTO CONCENTRADOR/ENRUTADOR
1 ud × 1500.16 (1590.17 con costes indirectos) = 1590.17
Routers concentradora/enrutadora de comunicaciones 4G para la comunicación de los autómatas con el Centro de control, con antena de comunicación omnidireccional incluida. Alta capacidad inalámbrica de 2,4 GHz 802.11b / g / n para proporcionar acceso seguro a la red LTE. Disponibilidad de dos ranuras SIM que permite cambios de operador de comunicaciones de forma totalmente transparente. Carcasa de acero galvanizado, componentes de grado industrial, instalación en pared o Carril DIN y alimentación adaptada a las instalaciones eléctricas industriales. Medida la unidad totalmente instalada y probada.

| Código | Ud | Descripción | Rendimiento | Precio | Importe |
|---|---|---|---|---|---|
| O01009 | h | PEÓN | 2 | 20.27 | 40.54 |
| O03003 | h | TITULADO SUPERIOR O MÁSTER DE 3 A 5 AÑOS DE EXPERIENCIA | 2 | 26.81 | 53.62 |
| PXTC16 | ud | ROUTER DE ELEMENTO INTERMEDIO (material; 31/05/2022) | 1 | 1406 | 1406.00 |
|  |  | Total |  |  | 1500.16 |

#### 040102 CAMARA ROTURA INTERC. PALMARES
Importe: 28748.99

**XA11012-02** ud CAUDALÍMETRO ELECTROMAGNÉTICO, Ø 800 MM, 1,6 MPA
1 ud × 12188.52 (12919.83 con costes indirectos) = 12919.83
Caudalímetro electromagnético de diámetro nominal 800 mm, 1,6 MPa, embridado. Con convertidor de señal incluido con indicador local retroiluminado, electrodos de medida y de puesta atierra Hastelloy C276, tubo de medida en acero inoxidable, revestimiento del tubo de goma dura (NBR), cuerpo de acero al carbono, Señal de salida analógica 0/4-20mA, Señal de salida digital, salida de relé, totalizador, Precisión clase 2 S/ OIML R49-1, Display con indicación digital, ajueste de cero automático, electrónica basada en micropocesador, temperatura funcionamiento de -20 A 60ºC, bridas en acero al carbono PN 16 EN 1092-1, electrodos AISI 316, con puesta a tierra y protección IP-68. Con certificado de calibración. Incluso soporte de montaje, conexiones, cableados, tornillería. Totalmente colocado y probado.

| Código | Ud | Descripción | Rendimiento | Precio | Importe |
|---|---|---|---|---|---|
| O01018 | h | CUADRILLA B | 4.4 | 43.23 | 190.21 |
| PX22012-02 | ud | CAUDALÍMETRO ELECTROMAGNÉTICO Ø 800 MM (P.O.) (material; 05/04/2022) | 1 | 11998.31 | 11998.31 |
|  |  | Total |  |  | 12188.52 |

Relación comercial: 000, 3216.71, 001, 002, 003, 004, 005, Z0000, Z0100, Z0300, Z0500, Z0600, Z0700, Z1200, Z1900

**XTC0002** ud TRANSMISOR ELECTRÓNICO DE PRESIÓN
1 ud × 323.66 (343.08 con costes indirectos) = 343.08

**XTC0004** ud DETECTOR DE INTRUSISMO
2 ud × 79.28 (84.04 con costes indirectos) = 168.08

**XTC0006** ud DETECTOR DE FLUJO
1 ud × 107.86 (114.33 con costes indirectos) = 114.33

**XTC023** ud SENSOR DE NIVEL PIEZORRESISTIVO
1 ud × 812.81 (861.58 con costes indirectos) = 861.58

**XTC0025** ud CONTROLADOR DE NIVEL
1 ud × 200.54 (212.57 con costes indirectos) = 212.57

**XTC0007** ud INTERRUPTOR NIVEL DE VARILLA MÚLTIPLE 2M
2 ud × 739.23 (783.58 con costes indirectos) = 1567.16

| Medición | Uds. | Parcial |
|---|---|---|
| Arqueta corte, filtro y alivio | 1 | 1.00 |
| Arqueta salida | 1 | 1.00 |
| Total |  | 2 |

**XTC0008** ud INTERRUPTOR NIVEL DE VARILLA MÚLTIPLE 5M
1 ud × 1113.63 (1180.45 con costes indirectos) = 1180.45

**XTC0009** ud CONTROLADOR PARA SONDA DE VARILLAS
3 ud × 184.54 (195.61 con costes indirectos) = 586.83

**XTC0011-2** ud PLC CÁMARA DE ROTURA
1 ud × 3451.46 (3658.55 con costes indirectos) = 3658.55
Suminitro y montaje en cuadro de control de Autómata programable para intercambio de señales y automatización de instalación con capacidad para 62 ED, 12 SD, 3 EA compuesto por:
- fuente de alimentación 100-240v 50va para PLC
- CPU de autómata programable (PLC) con capacidad de hasta 2560 e/s para 20k pasos de programa y 16 kW de memoria, incluyendo puerto ethernet IP 10/100 integrado en la CPU, 24 entradas y 16 salidas digitales integrado en la CPU.
- 1 módulo de comunicación serie con puerto RS422/RS485 para PLC
- 2 módulos de 24 entradas y 16 salidas digitales para PLC
- 1 módulo de 4 entradas analógicas (4-20 mA) para PLC
Incluyendo bloques de terminales, cableado con conectores rápidos y relés de salidas digitales en las tarjetas donde proceda. Unidad totalmente instalada y probada

| Código | Ud | Descripción | Rendimiento | Precio | Importe |
|---|---|---|---|---|---|
| O01009 | h | PEÓN | 2 | 20.27 | 40.54 |
| O03003 | h | TITULADO SUPERIOR O MÁSTER DE 3 A 5 AÑOS DE EXPERIENCIA | 2 | 26.81 | 53.62 |
| PXTC11-2 | ud | PLC CAMARA ROTURA (material; 31/05/2022) | 1 | 3357.3 | 3357.30 |
|  |  | Total |  |  | 3451.46 |

**XTC0012-1** ud CUADRO DE CONTROL CÁMARA ROTURA
1 ud × 2230.15 (2363.96 con costes indirectos) = 2363.96

**XTC0013-2** ud PROGRAMACIÓN PLC DE CÁMARA ROTURA (31/05/2022)
1 ud × 2520 (2671.2 con costes indirectos) = 2671.20
Ingeniería de desarrollo de los procesos automatizados de la cámara de rotura de acuerdo con el análisis funcional, así como la optimización de los mismos; incluyendose programación en taller y puesta en marcha de la arquitectura PLC, comprobaciones y pruebas de funcionamiento en servicio. Medida la unidad totalmente ejecutada y verificada.

| Código | Ud | Descripción | Rendimiento | Precio | Importe |
|---|---|---|---|---|---|
| PXTC13-2 | ud | INGENIERÍA DE DESARROLLO PLC CÁMARA ROTURA 1 (material; 31/05/2022) | 1 | 2520 | 2520.00 |
|  |  | Total |  |  | 2520 |

**XTC0014** ud CABLE Z1C4Z1-K (AS) 300/500V CPR
80 ud × 6.03 (6.39 con costes indirectos) = 511.20

| Medición | Uds. | Largo | Parcial |
|---|---|---|---|
| CCM a CC | 1 | 80 | 80.00 |
| Total |  |  | 80 |

**XTC0016** ud ELEMENTO CONCENTRADOR/ENRUTADOR
1 ud × 1500.16 (1590.17 con costes indirectos) = 1590.17

#### 040103 CAMARA ROTURA ETAP PALMARES
Importe: 28748.99

**XA11012-02** ud CAUDALÍMETRO ELECTROMAGNÉTICO, Ø 800 MM, 1,6 MPA
1 ud × 12188.52 (12919.83 con costes indirectos) = 12919.83

**XTC0002** ud TRANSMISOR ELECTRÓNICO DE PRESIÓN
1 ud × 323.66 (343.08 con costes indirectos) = 343.08

**XTC0004** ud DETECTOR DE INTRUSISMO
2 ud × 79.28 (84.04 con costes indirectos) = 168.08

**XTC0006** ud DETECTOR DE FLUJO
1 ud × 107.86 (114.33 con costes indirectos) = 114.33

**XTC023** ud SENSOR DE NIVEL PIEZORRESISTIVO
1 ud × 812.81 (861.58 con costes indirectos) = 861.58

**XTC0025** ud CONTROLADOR DE NIVEL
1 ud × 200.54 (212.57 con costes indirectos) = 212.57

**XTC0007** ud INTERRUPTOR NIVEL DE VARILLA MÚLTIPLE 2M
2 ud × 739.23 (783.58 con costes indirectos) = 1567.16

| Medición | Uds. | Parcial |
|---|---|---|
| Arqueta corte, filtro y alivio | 1 | 1.00 |
| Arqueta salida | 1 | 1.00 |
| Total |  | 2 |

**XTC0008** ud INTERRUPTOR NIVEL DE VARILLA MÚLTIPLE 5M
1 ud × 1113.63 (1180.45 con costes indirectos) = 1180.45

**XTC0009** ud CONTROLADOR PARA SONDA DE VARILLAS
3 ud × 184.54 (195.61 con costes indirectos) = 586.83

**XTC0011-2** ud PLC CÁMARA DE ROTURA
1 ud × 3451.46 (3658.55 con costes indirectos) = 3658.55

**XTC0012-1** ud CUADRO DE CONTROL CÁMARA ROTURA
1 ud × 2230.15 (2363.96 con costes indirectos) = 2363.96

**XTC0013-2** ud PROGRAMACIÓN PLC DE CÁMARA ROTURA
1 ud × 2520 (2671.2 con costes indirectos) = 2671.20

**XTC0014** ud CABLE Z1C4Z1-K (AS) 300/500V CPR
80 ud × 6.03 (6.39 con costes indirectos) = 511.20

| Medición | Uds. | Largo | Parcial |
|---|---|---|---|
| CCM a CC | 1 | 80 | 80.00 |
| Total |  |  | 80 |

**XTC0016** ud ELEMENTO CONCENTRADOR/ENRUTADOR
1 ud × 1500.16 (1590.17 con costes indirectos) = 1590.17

#### 040104 ESTACIÓN BOMBEO SANTA ANA (09/05/2020)
Importe: 45525.95

**XTC0001** ud SENSOR TEMPERATURA PT100
2 ud × 106.41 (112.79 con costes indirectos) = 225.58
Sonda de contacto para medición de temperatura de motores, cabezal de aluminio con transmisor programable rango de temperatura para salida 4-20mA correspondiente al rango de temperatura. Material sonda: acero inoxidable 316. Protección IP65. Conexión eléctrica: hilos con conector M12. Totalmente instalado y probado.

| Código | Ud | Descripción | Rendimiento | Precio | Importe |
|---|---|---|---|---|---|
| O01009 | h | PEÓN | 3 | 20.27 | 60.81 |
| PXTC01 | ud | SENSOR TEMPERATURA PT100 (material; 31/05/2022) | 1 | 45.6 | 45.60 |
|  |  | Total |  |  | 106.41 |

**XTC0002** ud TRANSMISOR ELECTRÓNICO DE PRESIÓN
3 ud × 323.66 (343.08 con costes indirectos) = 1029.24

**XTC0003** ud PRESOSTATO
4 ud × 346.41 (367.19 con costes indirectos) = 1468.76
Interruptor de Presión. Presión de funcionamiento ajustable entre 25 y 40 bar. Accionador de presión: diafragma Totalmente instalado y probado.

| Código | Ud | Descripción | Rendimiento | Precio | Importe |
|---|---|---|---|---|---|
| O01009 | h | PEÓN | 8 | 20.27 | 162.16 |
| PXTC03 | ud | PRESOSTATO (material; 31/05/2022) | 1 | 184.25 | 184.25 |
|  |  | Total |  |  | 346.41 |

| Medición | Uds. | Parcial |
|---|---|---|
| Bombeo | 3 | 3.00 |
| Calderín | 1 | 1.00 |
| Total |  | 4 |

**XTC0004** ud DETECTOR DE INTRUSISMO
6 ud × 79.28 (84.04 con costes indirectos) = 504.24

**XTC0004-1** ud DETECTOR VOLUMÉTRICO
5 ud × 119.13 (126.28 con costes indirectos) = 631.40
Detector de intrusismo volumétrico, incluyendo pequeño material y cableado. Instalado.

| Código | Ud | Descripción | Rendimiento | Precio | Importe |
|---|---|---|---|---|---|
| O01009 | h | PEÓN | 2 | 20.27 | 40.54 |
| PXTC04-1 | ud | DETECTOR DE INTRUSISMO VOL (P.O.) (material; 01/06/2022) | 1 | 78.59 | 78.59 |
|  |  | Total |  |  | 119.13 |

**XTC0028** ud CAMARA VIDEOSUPERVISIÓN
3 ud × 855.13 (906.44 con costes indirectos) = 2719.32
Suministro de cámara de video vigilancia de 30fps. Resolución video hasta 5MP. Cubierta antivadalismo clasificaión IK190. Unidad totalmente instalada y probada. Smart Stream III para optimizar la eficiencia de ancho de banda. SNV (Visibilidad nocturna suprema) y sensor WDR para condiciones de baja iluminación. Lente P-iris, iluminación IR hasta 20 metros. Protección IP67. Totalmente instalado y operativo

| Código | Ud | Descripción | Rendimiento | Precio | Importe |
|---|---|---|---|---|---|
| O03003 | h | TITULADO SUPERIOR O MÁSTER DE 3 A 5 AÑOS DE EXPERIENCIA | 8 | 26.81 | 214.48 |
| PXTC28 | ud | CÁMARA VIDEOSUPERVISIÓN (material; 01/06/2022) | 1 | 640.65 | 640.65 |
|  |  | Total |  |  | 855.13 |

**XTC0029** ud CENTRAL CONTRAINTRUSISMO
1 ud × 1030.48 (1092.31 con costes indirectos) = 1092.31
Central contra intrusismo homologada dotada de panel alfanumérico para control de acceso. Medida la unidad instalada, probada y funcionando.

| Código | Ud | Descripción | Rendimiento | Precio | Importe |
|---|---|---|---|---|---|
| O03003 | h | TITULADO SUPERIOR O MÁSTER DE 3 A 5 AÑOS DE EXPERIENCIA | 8 | 26.81 | 214.48 |
| PCTC29 | ud | Central contra intrusión certificada (material; 01/06/2022) | 1 | 816 | 816.00 |
|  |  | Total |  |  | 1030.48 |

**XTC005-1** ud CAUDALÍMETRO ELECTROMAGNÉTICO, Ø 350 MM, 2,5 MPA
1 ud × 5930.25 (6286.07 con costes indirectos) = 6286.07
Caudalímetro electromagnético de diámetro nominal 350 mm, 2,5 MPa, embridado. Con convertidor de señal incluido con indicador local retroiluminado, electrodos de medida y de puesta atierra Hastelloy C276, tubo de medida en acero inoxidable, revestimiento del tubo de goma dura (NBR), cuerpo de acero al carbono, IP68, salida MODBUS o similar. Alimentación eléctrica 230 v a 50 Hz. Con certificado de calibración. Incluso soporte de montaje, conexiones, cableados, tornillería. Colocado y probado.

| Código | Ud | Descripción | Rendimiento | Precio | Importe |
|---|---|---|---|---|---|
| O01018 | h | CUADRILLA B | 1.44 | 43.23 | 62.25 |
| PX22012-04 | ud | CAUDALÍMETRO ELECTROMAGNÉTICO Ø 350 MM 2,5 MPA (P.O.) (material; 09/05/2022) | 1 | 5868 | 5868.00 |
|  |  | Total |  |  | 5930.25 |

Relación comercial: 000, 3216.71, 001, 002, 003, 004, 005, Z0000, Z0100, Z0300, Z0500, Z0600, Z0700, Z1200, Z1900

**XTC0006** ud DETECTOR DE FLUJO
1 ud × 107.86 (114.33 con costes indirectos) = 114.33

**XTC0007** ud INTERRUPTOR NIVEL DE VARILLA MÚLTIPLE 2M
2 ud × 739.23 (783.58 con costes indirectos) = 1567.16

| Medición | Uds. | Parcial |
|---|---|---|
| Foso bombas | 1 | 1.00 |
| Arqueta corte, filtro y alivio | 1 | 1.00 |
| Total |  | 2 |

**XTC0008** ud INTERRUPTOR NIVEL DE VARILLA MÚLTIPLE 5M
1 ud × 1113.63 (1180.45 con costes indirectos) = 1180.45

**XTC0009** ud CONTROLADOR PARA SONDA DE VARILLAS
3 ud × 184.54 (195.61 con costes indirectos) = 586.83

**XTC0010** ud ANALIZADOR DE RED
1 ud × 483.77 (512.8 con costes indirectos) = 512.80
Central de medida de señales de calidad eléctrica: Corriente, Tensión, Frecuancia, Factor de Potencia, Energía y Potencia activa y reactiva. LCD retroiluminada 128x128. Puerto RS485 comunicación Modbus RTU, 2 cables.Totalmente instalado y probado.

| Código | Ud | Descripción | Rendimiento | Precio | Importe |
|---|---|---|---|---|---|
| O01009 | h | PEÓN | 4 | 20.27 | 81.08 |
| PXTC010 | ud | ANALIZADOR DE RED (material; 31/05/2022) | 1 | 402.69 | 402.69 |
|  |  | Total |  |  | 483.77 |

**XTC0011-1** ud PLC ESTACIÓN DE BOMBEO SANTA ANA
1 ud × 6265.16 (6641.07 con costes indirectos) = 6641.07
Suminitro y montaje en cuadro de control de Autómata programable para intercambio de señales y automatización de instalación con capacidad para 95 ED, 13 SD, 6 EA, 2 SA compuesto por:
- fuente de alimentación 100-240v 50va para PLC
- CPU de autómata programable (PLC) con capacidad de hasta 2560 e/s para 40k pasos de programa y 64 kW de memoria, incluyendo puerto ethernet IP 10/100 integrado en la CPU.
- 1 tarjetas de comunicación serie con dos puertos RS422/RS485 para PLC
- 1 tarjeta de 64 entradas digitales para PLC
- 1 tarjeta de 16 entradas digitales para PLC
- 1 tarjeta de 16 salidas digitales para PLC
- 1 tarjeta de 8 entradas analógicas (4-20 mA) para PLC
- 1 tarjeta de 4 salidas analógicas (4-20 mA) para PLC
Incluyendo bloques de terminales, cableado con conectores rápidos y relés de salidas digitales en las tarjetas donde proceda. Unidad totalmente instalada y probada.

| Código | Ud | Descripción | Rendimiento | Precio | Importe |
|---|---|---|---|---|---|
| O01009 | h | PEÓN | 2 | 20.27 | 40.54 |
| O03003 | h | TITULADO SUPERIOR O MÁSTER DE 3 A 5 AÑOS DE EXPERIENCIA | 2 | 26.81 | 53.62 |
| PXTC11-1 | ud | PLC ESTACIÓN DE BOMBEO SANTA ANA (material; 31/05/2022) | 1 | 6171 | 6171.00 |
|  |  | Total |  |  | 6265.16 |

**XTC0012** ud CUADRO DE CONTROL BOMBEO
1 ud × 6838.02 (7248.3 con costes indirectos) = 7248.30
Suministro y montaje en bancada de envolvente metálica de 2000 mm (alto) x 800 mm (ancho) x 400 mm (fondo) con placa de montaje de acero, dimensiones suficientes para alojar todos los elementos del PLC, conteniendo en su interior completamente montado y conexionado todo el aparellaje con protecciones eléctricas alimentaciones, protecciones contra sobretensiones en alimentaciones, fuente de alimentación; incluido pequeño material y accesorios de instalación como canaletas, bornas de interconexión. Colocado.

| Código | Ud | Descripción | Rendimiento | Precio | Importe |
|---|---|---|---|---|---|
| O01009 | h | PEÓN | 16 | 20.27 | 324.32 |
| PXTC12 | ud | CUADRO DE CONTROL ESTACIÓN DE BOMBEO (material; 31/05/2022) | 1 | 6513.7 | 6513.70 |
|  |  | Total |  |  | 6838.02 |

**XTC0013-1** ud PROGRAMACIÓN PLC DE ESTACIÓN BOMBEO SANTA ANA (31/05/2022)
1 ud × 6240 (6614.4 con costes indirectos) = 6614.40
Ingeniería de desarrollo de los procesos automatizados de la estación de bombeo de acuerdo con el análisis funcional, así como la optimización de los mismos; incluyendose programación en taller y puesta en marcha de la arquitectura PLC, comprobaciones y pruebas de funcionamiento en servicio. Medida la unidad totalmente ejecutada y verificada.

| Código | Ud | Descripción | Rendimiento | Precio | Importe |
|---|---|---|---|---|---|
| PXTC13-1 | ud | INGENIERÍA DE DESARROLLO PLC EB SANTA ANA (material; 31/05/2022) | 1 | 6240 | 6240.00 |
|  |  | Total |  |  | 6240 |

**XTC0014** ud CABLE Z1C4Z1-K (AS) 300/500V CPR
270 ud × 6.03 (6.39 con costes indirectos) = 1725.30

| Medición | Uds. | Largo | Parcial |
|---|---|---|---|
| CCM de bombas a CC | 1 | 270 | 270.00 |
| Total |  |  | 270 |

**XTC0015** ud CABLE UTP CAT-6
220 ud × 1.09 (1.16 con costes indirectos) = 255.20
Cable estándar UTP CAT-6, cable de instalación Ethernet industrial para aplicación universal 8 hilos, apantallado, instalado por canalización

| Código | Ud | Descripción | Rendimiento | Precio | Importe |
|---|---|---|---|---|---|
| O01004 | h | OFICIAL ESPECIALISTA | 0.012 | 22.96 | 0.28 |
| PXTC15 | m | CABLE UTP CAT-6 (material; 31/05/2022) | 1 | 0.81 | 0.81 |
|  |  | Total |  |  | 1.09 |

| Medición | Uds. | Largo | Parcial |
|---|---|---|---|
| PLC a switch | 1 | 40 | 40.00 |
| A cámaras | 3 | 60 | 180.00 |
| Total |  |  | 220 |

**XTC0016** ud ELEMENTO CONCENTRADOR/ENRUTADOR
2 ud × 1500.16 (1590.17 con costes indirectos) = 3180.34

| Medición | Uds. | Parcial |
|---|---|---|
| Comunicaciones | 1 | 1.00 |
| Videovigilancia | 1 | 1.00 |
| Total |  | 2 |

**XE02096** m LÍNEA CU RZ1-K (AS) 0,6/1 KV 1X2,5 MM², EN TUBO INSTALADO
180 m × 0.95 (1.01 con costes indirectos) = 181.80

| Medición | Uds. | Largo | Parcial |
|---|---|---|---|
|  | 3 | 60 | 180.00 |
| Total |  |  | 180 |

**XTC3336** ud CONVERSOR DE MEDIOS (04/08/2020)
1 ud × 746.21 (790.98 con costes indirectos) = 790.98
Conversor de medios POE 10/100/1000, convertidores de ethernet a fibra perle systems fibra 10/100/1000base-t a 100/1000 base-x, alimentación IEEE 802.3 POE & POE+ PSE, compatible con dispositivos poe antiguos anteriores a la norma, modelos multipuerto 2, 3 o 4 puertos, puertos de fibra fijos o ranura v acía para sfp c isco y otros estándar, funciones avanzadas: pd reset, fiber redundancy , smart link pass-through, fiber fault alert, auto-m dix y loopback. Incluye caja intemperie, bornas de conexión y fuente de alimentación 220 vac / 24 vcc. totalmente conexionado.

| Código | Ud | Descripción | Rendimiento | Precio | Importe |
|---|---|---|---|---|---|
| PX25057 | ud | CONVERSOR DE MEDIOS (material; 04/08/2020) | 1 | 680.12 | 680.12 |
| O01009 | h | PEÓN | 2 | 20.27 | 40.54 |
| O01001 | h | CAPATAZ | 0.1 | 25.85 | 2.59 |
| O01004 | h | OFICIAL ESPECIALISTA | 1 | 22.96 | 22.96 |
|  |  | Total |  |  | 746.21 |

**XTC3340** ud MONITOR DE 22" (09/05/2020)
1 ud × 261.39 (277.07 con costes indirectos) = 277.07
Monitor de alta resolución de 22". totalmente instalado, probado y funcionando.

| Código | Ud | Descripción | Rendimiento | Precio | Importe |
|---|---|---|---|---|---|
| PXEL0222 | ud | MONITOR DE 22" (material; 09/05/2020) | 1 | 155.45 | 155.45 |
| O01009 | h | PEÓN | 2 | 20.27 | 40.54 |
| M01111 | h | GRÚA AUTOPROPULSADA TELESCÓPICA, 26-50 T | 0.5 | 79.7 | 39.85 |
| O01001 | h | CAPATAZ | 0.1 | 25.85 | 2.59 |
| O01004 | h | OFICIAL ESPECIALISTA | 1 | 22.96 | 22.96 |
|  |  | Total |  |  | 261.39 |

**E02241** m TUBO RÍGIDO DE PVC, DIÁMETRO NOMINAL 50 MM, INSTALADO
60 m × 10.9 (11.55 con costes indirectos) = 693.00

#### 040105 PUNTO DE CONTROL PRESA RULES (01/09/2011)
Importe: 14029.03

**XTC0004** ud DETECTOR DE INTRUSISMO
1 ud × 79.28 (84.04 con costes indirectos) = 84.04

**XTC0024** ud SONDA MEDIDOR NIVEL RADAR
1 ud × 780.84 (827.69 con costes indirectos) = 827.69
Sonda de nivel radar sin contacto. Medición hasta 10m. Precisión +-5 mm, material parte mosjadas PVDF, conexión con rosca G1 1/2, G1 1/2 NPT. Alimentación/salida//operación: 2 hilos/4-20 mA HART. Incuso estructura auxiliar para sujección. Totalmente instalado y probado.

| Código | Ud | Descripción | Rendimiento | Precio | Importe |
|---|---|---|---|---|---|
| O01009 | h | PEÓN | 2 | 20.27 | 40.54 |
| PXTC24 | ud | SONDA MEDIDOR NIVEL RADAR (material; 01/06/2022) | 1 | 740.3 | 740.30 |
|  |  | Total |  |  | 780.84 |

**XTC0025** ud CONTROLADOR DE NIVEL
1 ud × 200.54 (212.57 con costes indirectos) = 212.57

**XTC0011-5** ud PLC PUNTO DE CONTROL AISLADO
1 ud × 2193.01 (2324.59 con costes indirectos) = 2324.59
Suminitro y montaje en cuadro de control de Autómata programable para intercambio de señales y automatización de instalación con capacidad de hasta 6 ED, 2 EA compuesto por:
- fuente de alimentación 100-240v 50va para PLC
- CPU de autómata programable (PLC) con capacidad de hasta 2560 e/s para 20k pasos de programa y 16 kW de memoria, incluyendo puerto ethernet IP 10/100 integrado en la CPU, 12 entradas y 8 salidas digitales integrado en la CPU.
- 1 módulo de 2 entradas analógicas (4-20 mA) para PLC
Incluyendo bloques de terminales, cableado con conectores rápidos y relés de salidas digitales en las tarjetas donde proceda. Unidad totalmente instalada y probada.

| Código | Ud | Descripción | Rendimiento | Precio | Importe |
|---|---|---|---|---|---|
| O01009 | h | PEÓN | 2 | 20.27 | 40.54 |
| O03003 | h | TITULADO SUPERIOR O MÁSTER DE 3 A 5 AÑOS DE EXPERIENCIA | 2 | 26.81 | 53.62 |
| PXTC11-5 | ud | PLC PUNTO DE CONTROL AISLADO (material; 01/06/2022) | 1 | 2098.85 | 2098.85 |
|  |  | Total |  |  | 2193.01 |

**XTC0012-2** ud CUADRO DE CONTROL PUNTO CONTROL
1 ud × 1305.21 (1383.52 con costes indirectos) = 1383.52
Suministro y montaje de envolvente metálica de 800 mm (alto) x 600 mm (ancho) x 300 mm (fondo) con placa de montaje de acero, dimensiones suficientes para alojar todos los elementos del PLC, conteniendo en su interior completamente montado y conexionado todo el aparellaje con protecciones eléctricas alimentaciones, protecciones contra sobretensiones en alimentaciones, fuente de alimentación; incluido pequeño material y accesorios de instalación como canaletas, bornas de interconexión. Colocado

| Código | Ud | Descripción | Rendimiento | Precio | Importe |
|---|---|---|---|---|---|
| O01009 | h | PEÓN | 16 | 20.27 | 324.32 |
| PXTC12-2 | ud | CUADRO DE CONTROL PUNTO CONTROL (material; 01/06/2022) | 1 | 980.89 | 980.89 |
|  |  | Total |  |  | 1305.21 |

**XTC0013-5** ud PROGRAMACIÓN PLC DE PUNTO DE CONTROL NIVEL (01/06/2022)
1 ud × 630 (667.8 con costes indirectos) = 667.80
Ingeniería de desarrollo de los procesos automatizados de punto de control de nivel de acuerdo con el análisis funcional, así como la optimización de los mismos; incluyendose programación en taller y puesta en marcha de la arquitectura PLC, comprobaciones y pruebas de funcionamiento en servicio. Medida la unidad totalmente ejecutada y verificada.

| Código | Ud | Descripción | Rendimiento | Precio | Importe |
|---|---|---|---|---|---|
| PXTC13-5 | ud | INGENIERÍA DE DESARROLLO PLC PUNTO CONTROL (material; 01/06/2022) | 1 | 630 | 630.00 |
|  |  | Total |  |  | 630 |

**XTC0014** ud CABLE Z1C4Z1-K (AS) 300/500V CPR
20 ud × 6.03 (6.39 con costes indirectos) = 127.80

**XTC0016** ud ELEMENTO CONCENTRADOR/ENRUTADOR
1 ud × 1500.16 (1590.17 con costes indirectos) = 1590.17

**XEL0CD09** ud MONOLITO PREFABRICADO EQUIPOS AISLADOS (01/09/2011)
1 ud × 3769.74 (3995.92 con costes indirectos) = 3995.92
Monolito de hormigón armado prefabricado. Dimensión exterior 1300 x 1540 x 395 mmy puerta de chapa galvanizada pintada con doble Cerradura de seguridad anivandálica. Incluida excavación, base de hormigón, p/p de pequeño material, instalado y probado, incluyendo en el interior los CGBT.

| Código | Ud | Descripción | Rendimiento | Precio | Importe |
|---|---|---|---|---|---|
| PXEL2532 | ud | MONOLITO PREFABRICADO 1 PUERTA (material; 21/06/2022) | 1 | 3569.32 | 3569.32 |
| P02001 | m³ | ARENA (P.O.) | 0.3 | 16.17 | 4.85 |
| M01058 | h | RETROEXCAVADORA ORUGA HIDRÁULICA 131/160 CV | 0.5 | 68.24 | 34.12 |
| O01004 | h | OFICIAL ESPECIALISTA | 2 | 22.96 | 45.92 |
| O01009 | h | PEÓN | 3 | 20.27 | 60.81 |
| UI14003 | m³ | HORMIGÓN NO ESTRUCTURAL HNE-15/SPB/40, PLANTA | 0.3 | 83.95 | 25.19 |
| P25158 | ud | PICA DE TOMA DE TIERRA 200/14,3 FE+CU (P.O.) | 1 | 13.73 | 13.73 |
| PX25137 | m | CONDUCTOR CU DESNUDO 50 MM² (P.O.) | 4 | 3.95 | 15.80 |
|  |  | Total |  |  | 3769.74 |

**XEL0K02** ud KIT ALIMENTACIÓN FV (05/10/2021)
1 ud × 2655.59 (2814.93 con costes indirectos) = 2814.93
Kit de Alimentación FV compuesto por:
1 Ud placa solar 540 Wp 48 Vcc montado sobre columna tronco piramidal de 6 m.
1 Unidad de regulador de carga 48 Vcc 35 A con salida a carga de batería de 12 Vcc.
Cargador de baterías desde la red 230 V ac 30A (Conexión a grupo electrógeno portátil).
Batería 12 V 150 Ah (1.800 Wh) SOC (límite de descarga 40%) Energía útil 1080 Wh.
Convertidor 12/24 V para alimentación a equipos electrónicos.
Cableado según esquema unifilar.
Protección por fusibles.

| Código | Ud | Descripción | Rendimiento | Precio | Importe |
|---|---|---|---|---|---|
| XEL2366 | ud | MÓDULO SOLAR FOTOVOLTAICO MONOCRISTALINO DE 540 WP | 1 | 221.49 | 221.49 |
| E02175 | m | LÍNEA CU RV-K 0,6/1 KV 2X6 MM², EN BANDEJA INSTALADA | 24 | 0.91 | 21.84 |
| E02176 | m | LÍNEA CU RV-K 0,6/1 KV 2X10 MM², EN BANDEJA INSTALADA | 15 | 3.15 | 47.25 |
| XEL0P01 | ud | SECCIONAMIENTO Y PROTECCIÓN | 1 | 771.7 | 771.70 |
| XEL0R01 | ud | REGULADOR DE CARGA SOLAR / EÓLICO | 1 | 751.51 | 751.51 |
| XEL0B02 | ud | BATERÍA AGM 150 AH | 1 | 278.32 | 278.32 |
| XEL0C02 | ud | COLUMNA TRONCOPIRAMIDAL 6 M (05/10/2021) | 1 | 563.48 | 563.48 |
|  |  | Total |  |  | 2655.59 |

#### 040106 PUNTO DE CONTROL CANAL IZBOR (01/09/2011)
Importe: 16513.13

**XTC0004** ud DETECTOR DE INTRUSISMO
1 ud × 79.28 (84.04 con costes indirectos) = 84.04

**XTC023** ud SENSOR DE NIVEL PIEZORRESISTIVO
2 ud × 812.81 (861.58 con costes indirectos) = 1723.16

**XTC0025** ud CONTROLADOR DE NIVEL
2 ud × 200.54 (212.57 con costes indirectos) = 425.14

**XTC0008** ud INTERRUPTOR NIVEL DE VARILLA MÚLTIPLE 5M
1 ud × 1113.63 (1180.45 con costes indirectos) = 1180.45

**XTC0009** ud CONTROLADOR PARA SONDA DE VARILLAS
1 ud × 184.54 (195.61 con costes indirectos) = 195.61

**XTC0011-5** ud PLC PUNTO DE CONTROL AISLADO
1 ud × 2193.01 (2324.59 con costes indirectos) = 2324.59

**XTC0012-2** ud CUADRO DE CONTROL PUNTO CONTROL
1 ud × 1305.21 (1383.52 con costes indirectos) = 1383.52

**XTC0013-5** ud PROGRAMACIÓN PLC DE PUNTO DE CONTROL NIVEL
1 ud × 630 (667.8 con costes indirectos) = 667.80

**XTC0014** ud CABLE Z1C4Z1-K (AS) 300/500V CPR
20 ud × 6.03 (6.39 con costes indirectos) = 127.80

**XTC0016** ud ELEMENTO CONCENTRADOR/ENRUTADOR
1 ud × 1500.16 (1590.17 con costes indirectos) = 1590.17

**XEL0CD09** ud MONOLITO PREFABRICADO EQUIPOS AISLADOS
1 ud × 3769.74 (3995.92 con costes indirectos) = 3995.92

**XEL0K02** ud KIT ALIMENTACIÓN FV
1 ud × 2655.59 (2814.93 con costes indirectos) = 2814.93

#### 040107 PUNTO DE CONTROL BALSA SANTA ANA (01/09/2011)
Importe: 15438.98

**XTC0004** ud DETECTOR DE INTRUSISMO
1 ud × 79.28 (84.04 con costes indirectos) = 84.04

**XTC023** ud SENSOR DE NIVEL PIEZORRESISTIVO
1 ud × 812.81 (861.58 con costes indirectos) = 861.58

**XTC0025** ud CONTROLADOR DE NIVEL
1 ud × 200.54 (212.57 con costes indirectos) = 212.57

**XTC0008** ud INTERRUPTOR NIVEL DE VARILLA MÚLTIPLE 5M
1 ud × 1113.63 (1180.45 con costes indirectos) = 1180.45

**XTC0009** ud CONTROLADOR PARA SONDA DE VARILLAS
1 ud × 184.54 (195.61 con costes indirectos) = 195.61

**XTC0011-5** ud PLC PUNTO DE CONTROL AISLADO
1 ud × 2193.01 (2324.59 con costes indirectos) = 2324.59

**XTC0012-2** ud CUADRO DE CONTROL PUNTO CONTROL
1 ud × 1305.21 (1383.52 con costes indirectos) = 1383.52

**XTC0013-5** ud PROGRAMACIÓN PLC DE PUNTO DE CONTROL NIVEL
1 ud × 630 (667.8 con costes indirectos) = 667.80

**XTC0014** ud CABLE Z1C4Z1-K (AS) 300/500V CPR
20 ud × 6.03 (6.39 con costes indirectos) = 127.80

**XTC0016** ud ELEMENTO CONCENTRADOR/ENRUTADOR
1 ud × 1500.16 (1590.17 con costes indirectos) = 1590.17

**XEL0CD09** ud MONOLITO PREFABRICADO EQUIPOS AISLADOS
1 ud × 3769.74 (3995.92 con costes indirectos) = 3995.92

**XEL0K02** ud KIT ALIMENTACIÓN FV
1 ud × 2655.59 (2814.93 con costes indirectos) = 2814.93

#### 040108 PUNTOS DE CONTROL CONDUCCIÓN RIEGO (01/09/2011)
Importe: 74152.2

**XTC0002** ud TRANSMISOR ELECTRÓNICO DE PRESIÓN
5 ud × 323.66 (343.08 con costes indirectos) = 1715.40

**XTC0004** ud DETECTOR DE INTRUSISMO
5 ud × 79.28 (84.04 con costes indirectos) = 420.20

**XTC0007** ud INTERRUPTOR NIVEL DE VARILLA MÚLTIPLE 2M
5 ud × 739.23 (783.58 con costes indirectos) = 3917.90

**XTC0009** ud CONTROLADOR PARA SONDA DE VARILLAS
5 ud × 184.54 (195.61 con costes indirectos) = 978.05

**XTC0011-5** ud PLC PUNTO DE CONTROL AISLADO
5 ud × 2193.01 (2324.59 con costes indirectos) = 11622.95

**XTC0012-2** ud CUADRO DE CONTROL PUNTO CONTROL
5 ud × 1305.21 (1383.52 con costes indirectos) = 6917.60

**XTC0013-6** ud PROGRAMACIÓN PLC DE PUNTO DE CONTROL CONDUCCIÓN (01/06/2022)
5 ud × 1120 (1187.2 con costes indirectos) = 5936.00
Ingeniería de desarrollo de los procesos automatizados en punto de control de la conducción, de acuerdo con el análisis funcional, así como la optimización de los mismos; incluyendose programación en taller y puesta en marcha de la arquitectura PLC, comprobaciones y pruebas de funcionamiento en servicio. Medida la unidad totalmente ejecutada y verificada.

| Código | Ud | Descripción | Rendimiento | Precio | Importe |
|---|---|---|---|---|---|
| PXTC13-6 | ud | INGENIERÍA DE DESARROLLO PLC PUNTO CONTROL CONDUCCIÓN (material; 01/06/2022) | 1 | 1120 | 1120.00 |
|  |  | Total |  |  | 1120 |

**XTC0014** ud CABLE Z1C4Z1-K (AS) 300/500V CPR
100 ud × 6.03 (6.39 con costes indirectos) = 639.00

| Medición | Uds. | Largo | Parcial |
|---|---|---|---|
|  | 5 | 20 | 100.00 |
| Total |  |  | 100 |

**XTC0016** ud ELEMENTO CONCENTRADOR/ENRUTADOR
5 ud × 1500.16 (1590.17 con costes indirectos) = 7950.85

**XEL0CD09** ud MONOLITO PREFABRICADO EQUIPOS AISLADOS
5 ud × 3769.74 (3995.92 con costes indirectos) = 19979.60

**XEL0K02** ud KIT ALIMENTACIÓN FV
5 ud × 2655.59 (2814.93 con costes indirectos) = 14074.65

#### 040109 PUNTOS DE CONTROL CONDUCCIÓN ABASTECIMIENTO (01/09/2011)
Importe: 74152.2

**XTC0002** ud TRANSMISOR ELECTRÓNICO DE PRESIÓN
5 ud × 323.66 (343.08 con costes indirectos) = 1715.40

**XTC0004** ud DETECTOR DE INTRUSISMO
5 ud × 79.28 (84.04 con costes indirectos) = 420.20

**XTC0007** ud INTERRUPTOR NIVEL DE VARILLA MÚLTIPLE 2M
5 ud × 739.23 (783.58 con costes indirectos) = 3917.90

**XTC0009** ud CONTROLADOR PARA SONDA DE VARILLAS
5 ud × 184.54 (195.61 con costes indirectos) = 978.05

**XTC0011-5** ud PLC PUNTO DE CONTROL AISLADO
5 ud × 2193.01 (2324.59 con costes indirectos) = 11622.95

**XTC0012-2** ud CUADRO DE CONTROL PUNTO CONTROL
5 ud × 1305.21 (1383.52 con costes indirectos) = 6917.60

**XTC0013-6** ud PROGRAMACIÓN PLC DE PUNTO DE CONTROL CONDUCCIÓN
5 ud × 1120 (1187.2 con costes indirectos) = 5936.00

**XTC0014** ud CABLE Z1C4Z1-K (AS) 300/500V CPR
100 ud × 6.03 (6.39 con costes indirectos) = 639.00

| Medición | Uds. | Largo | Parcial |
|---|---|---|---|
|  | 5 | 20 | 100.00 |
| Total |  |  | 100 |

**XTC0016** ud ELEMENTO CONCENTRADOR/ENRUTADOR
5 ud × 1500.16 (1590.17 con costes indirectos) = 7950.85

**XEL0CD09** ud MONOLITO PREFABRICADO EQUIPOS AISLADOS
5 ud × 3769.74 (3995.92 con costes indirectos) = 19979.60

**XEL0K02** ud KIT ALIMENTACIÓN FV
5 ud × 2655.59 (2814.93 con costes indirectos) = 14074.65

#### 040110 EDIFICIO DE CONTROL Y EXPLOTACIÓN
Importe: 6453.4

**XTC0004** ud DETECTOR DE INTRUSISMO
5 ud × 79.28 (84.04 con costes indirectos) = 420.20

**XTC0004-1** ud DETECTOR VOLUMÉTRICO
5 ud × 119.13 (126.28 con costes indirectos) = 631.40

**XTC0028** ud CAMARA VIDEOSUPERVISIÓN
3 ud × 855.13 (906.44 con costes indirectos) = 2719.32

**XTC0029** ud CENTRAL CONTRAINTRUSISMO
1 ud × 1030.48 (1092.31 con costes indirectos) = 1092.31

**XTC0016** ud ELEMENTO CONCENTRADOR/ENRUTADOR
1 ud × 1500.16 (1590.17 con costes indirectos) = 1590.17

### 0402 CENTRO DE CONTROL SISTEMA DE RIEGO (11/11/2015)
Importe: 63671.69

**XTC0026** ud ROUTER DE ELEMENTO CONCENTRADOR DE COMUNICACIONES
1 ud × 1513.24 (1604.03 con costes indirectos) = 1604.03
Elemento intermedio concentrador de comunicaciones 4G integrado en el rack del centro de control para comnectar con routers intermedios a través de túneles de comunicación encriptados (VPN). Completas funciones de seguridad VPN, protocolos IPSec, GRE y OpenVPN, así como gestión del tráfico pass-through. Disponibilidad de dos ranuras SIM que permite cambios de operador de comunicaciones de forma totalmente transparente. Unidad totalmente instalada y probada.

| Código | Ud | Descripción | Rendimiento | Precio | Importe |
|---|---|---|---|---|---|
| O03003 | h | TITULADO SUPERIOR O MÁSTER DE 3 A 5 AÑOS DE EXPERIENCIA | 4 | 26.81 | 107.24 |
| PXTC26 | ud | ROUTER DE ELEMENTO CONCENTRADOR DE COMUNICACIONES (material; 01/06/2022) | 1 | 1406 | 1406.00 |
|  |  | Total |  |  | 1513.24 |

**XTC0027** ud ARMARIO RACK
1 ud × 1230.44 (1304.27 con costes indirectos) = 1304.27
Suministro de armario tipo rack de 19" de 42 U fondo 1000, con puerta trasera metálica y puerta delantera de cristal de seguridad (4mm) con cerradura seguridad Handylock, incluyendo dos bandejas fijas, cuatro ventiladores de techo para refrigeración del armario, elementos de protección, una base de enchufes de 8 tomas, dos guías laterales para cableados, ruedas para desplazamiento, pasacables de cepillo para evitar la entrada de polvo. Los componentes a incluir en el armario serán servidores SCADA, SAI, Switch y Frontal de comunicaciones. Las dimensiones del armario serán como mínimo 800x1000x2000mm (42U). Unidad totalmente instalada y probada.

| Código | Ud | Descripción | Rendimiento | Precio | Importe |
|---|---|---|---|---|---|
| O03003 | h | TITULADO SUPERIOR O MÁSTER DE 3 A 5 AÑOS DE EXPERIENCIA | 8 | 26.81 | 214.48 |
| PXTC27 | ud | Armario rack en el Centro de Control donde ubicar todo el equipamiento del centro de control (material; 01/06/2022) | 1 | 1015.96 | 1015.96 |
|  |  | Total |  |  | 1230.44 |

**XA23022** ud SWITCH
1 ud × 379.27 (402.03 con costes indirectos) = 402.03
Switch Gigabit con 24 puertos, incluyendo accesorios para montaje en Rack 19", tamaño 1U. Totalmente instalado y operativo

| Código | Ud | Descripción | Rendimiento | Precio | Importe |
|---|---|---|---|---|---|
| O03003 | h | TITULADO SUPERIOR O MÁSTER DE 3 A 5 AÑOS DE EXPERIENCIA | 2 | 26.81 | 53.62 |
| PX39032 | ud | SWITCH INDUSTRIAL (material; 01/06/2022) | 1 | 325.65 | 325.65 |
|  |  | Total |  |  | 379.27 |

**XTC0019** ud SWITCH INDUSTRIAL FIBRA ÓPTICA
1 ud × 1363.48 (1445.29 con costes indirectos) = 1445.29
Suministro y montaje de router conversión fibra a cable, con las siguientes características: cuatro puertos 10/100Base TX y uno o dos puertos de fibra óptica 100Base-FX, fibra soportada multimodo 50/125µm , velocidad de transmisión 100 Mbit/s, montaje carril DIN. Gestión y Protocolos compatible con TCP/IP. Totalmente instalado y operativo.

| Código | Ud | Descripción | Rendimiento | Precio | Importe |
|---|---|---|---|---|---|
| O03003 | h | TITULADO SUPERIOR O MÁSTER DE 3 A 5 AÑOS DE EXPERIENCIA | 8 | 26.81 | 214.48 |
| PXTC19 | ud | SWITCH FIBRA ÓPTICA UN PUERTO FIBRA (material; 31/05/2022) | 1 | 1149 | 1149.00 |
|  |  | Total |  |  | 1363.48 |

**XTC0030** ud SERVIDOR EN RACK PARA TELECONTROL Y AUTOMATIZACIÓN
1 ud × 4021.31 (4262.59 con costes indirectos) = 4262.59
Servidor con las siguientes características (totalmente instalado y operativo): Procesador: Intel I7 o similar con una velocidad de proceso superior a 2 GHz, Memoria RAM: 36GB RDIMM, Disco duro: 6x 300GB SAS 15K, configurados en RAID5, licencia Windows Server 2019, double power supply, 550W, 3Yr Basic Warranty - Next Business Day, Licencia Sistema Operativo Windows servidor. Totalmente instalado y operativo.

| Código | Ud | Descripción | Rendimiento | Precio | Importe |
|---|---|---|---|---|---|
| O03003 | h | TITULADO SUPERIOR O MÁSTER DE 3 A 5 AÑOS DE EXPERIENCIA | 8 | 26.81 | 214.48 |
| PXTC30 | ud | Servidor para el sistema SCADA del centro de control (material; 01/06/2022) | 1 | 3806.83 | 3806.83 |
|  |  | Total |  |  | 4021.31 |

**XTC0031** ud WORKSTATION PARA PUESTO DE OPERACIÓN (11/11/2015)
1 ud × 1105.87 (1172.22 con costes indirectos) = 1172.22
Estación de trabajo, con las siguientes características técnicas (totalmente instalado y operativo): Procesador: i7 o similar, Memoria RAM: 2x 4GB DDR4, Disco duro: 1TB SSD, Monitor LED 27", teclado, ratón, licencia Windows 10 64bit, 3 años de servicio de recambio por adelantado básico. Totalmente instalado y operativo.

| Código | Ud | Descripción | Rendimiento | Precio | Importe |
|---|---|---|---|---|---|
| O03003 | h | TITULADO SUPERIOR O MÁSTER DE 3 A 5 AÑOS DE EXPERIENCIA | 2 | 26.81 | 53.62 |
| P39040 | ud | WORK STATION PARA SOFTWARE GESTIÓN, VISOR GIS Y VISOR SCADA (material; 11/11/2015) | 1 | 1052.25 | 1052.25 |
|  |  | Total |  |  | 1105.87 |

**XTC0032** ud SISTEMA DE ALIMENTACIÓN ININTERRUMPIDA
1 ud × 1430.26 (1516.08 con costes indirectos) = 1516.08
Sistema de alimentación ininterrumpida UPS 220 Vca / 220 Vca 2000 VA, autonomía 30 minutos al 100% de la carga, con puerto de comunicaciones RS232/USB y panel de control con pantalla LED y teclado, tensión nominal de salida: 200/208/220/230/240 V (+/- 1%). Totalmente instalado y operativo.

| Código | Ud | Descripción | Rendimiento | Precio | Importe |
|---|---|---|---|---|---|
| O03003 | h | TITULADO SUPERIOR O MÁSTER DE 3 A 5 AÑOS DE EXPERIENCIA | 4 | 26.81 | 107.24 |
| PXTC32 | ud | Sistema de alimentación ininterrumpida para un apagado controlado del equipamiento existente en el armario rack del centro de control (material; 01/06/2022) | 1 | 1323.02 | 1323.02 |
|  |  | Total |  |  | 1430.26 |

**XTC0033** ud VIDEOWALL
1 ud × 962.54 (1020.29 con costes indirectos) = 1020.29
Suministro y montaje de videowall formado por 2 pantallas con tecnología LED de 50". Totalmente instalada y conexionada.

| Código | Ud | Descripción | Rendimiento | Precio | Importe |
|---|---|---|---|---|---|
| O01009 | h | PEÓN | 2 | 20.27 | 40.54 |
| PXTC33 | ud | Pantalla LED 50” para instalar en el centro de control para visualización (material; 01/06/2022) | 2 | 461 | 922.00 |
|  |  | Total |  |  | 962.54 |

**A23031** ud IMPRESORA LÁSER A4 PARA INFORMES (11/11/2015)
1 ud × 326.45 (346.04 con costes indirectos) = 346.04
Impresora láser color A4, conectada a la red, permite la impresión de facturas, impresos, informes, gráficos...

| Código | Ud | Descripción | Rendimiento | Precio | Importe |
|---|---|---|---|---|---|
| P39034 | ud | IMPRESORA LÁSER A4 PARA INFORMES (material; 11/11/2015) | 1 | 326.45 | 326.45 |
|  |  | Total |  |  | 326.45 |

**XTC0034** ud LICENCIA SERVIDOR SISTEMA DE SUPERVISIÓN
1 ud × 11885.96 (12599.12 con costes indirectos) = 12599.12
Licencia servidora ciega de puntos ilimitados para el control en tiempo real, módulo de alarmas, datos históricos e informes. Totalmente instalado y configurado.

| Código | Ud | Descripción | Rendimiento | Precio | Importe |
|---|---|---|---|---|---|
| O03003 | h | TITULADO SUPERIOR O MÁSTER DE 3 A 5 AÑOS DE EXPERIENCIA | 4 | 26.81 | 107.24 |
| PXTC34 | ud | LICENCIA SERVIDOR SISTEMA SUPERVISIÓN (material; 28/07/2022) | 1 | 11778.72 | 11778.72 |
|  |  | Total |  |  | 11885.96 |

**XTC0035** ud LICENCIA PLATAFORMA DE COMUNICACIONES
1 ud × 1514.53 (1605.4 con costes indirectos) = 1605.40
Licencia para comunicaciones con un paquete de más de 100 drivers y protocolos, servidor OPC para envio de datos al SCADA . Totalmente instalado y configurado.

| Código | Ud | Descripción | Rendimiento | Precio | Importe |
|---|---|---|---|---|---|
| O03003 | h | TITULADO SUPERIOR O MÁSTER DE 3 A 5 AÑOS DE EXPERIENCIA | 4 | 26.81 | 107.24 |
| PXTC35 | ud | LICENCIA PLATAFORMA COMUNICACIONES (material; 01/06/2022) | 1 | 1407.29 | 1407.29 |
|  |  | Total |  |  | 1514.53 |

**XTC0036** ud LICENCIA ACCESO WEB AL SISTEMA DE SUPERVISIÓN
1 ud × 3887.24 (4120.47 con costes indirectos) = 4120.47
Licencia para para monitorizar y controlar el sistema de supervisión desde remoto mediante validación de acceso remoto de usuarios a través de Internet, utilizando un navegador Web, permitiendo operaciones manuales sobre los equipos, consulta de histórico, consulta de alarmas. Totalmente instalado y configurado.

| Código | Ud | Descripción | Rendimiento | Precio | Importe |
|---|---|---|---|---|---|
| O03003 | h | TITULADO SUPERIOR O MÁSTER DE 3 A 5 AÑOS DE EXPERIENCIA | 4 | 26.81 | 107.24 |
| PXTC36 | ud | LICENCIA ACCESO WEB AL SISTEMA DE SUPERVISIÓN (material; 01/06/2022) | 1 | 3780 | 3780.00 |
|  |  | Total |  |  | 3887.24 |

**XTC0037** ud SISTEMA DE GESTIÓN DE AVISOS SMS
1 ud × 1853.62 (1964.84 con costes indirectos) = 1964.84
Aplicación para el envío de alarmas y consultas a través de la red movil. La aplicación dispondrá, entre otras, de las siguientes funciones: programación en PLC de la gestión de SMS para envío por alarmas a destinatarios, envío de SMS a listas de contactos en base a unos tramos horarios que definen la disponibilidad del destinatario. Totalmente instalado y configurado.

| Código | Ud | Descripción | Rendimiento | Precio | Importe |
|---|---|---|---|---|---|
| O03003 | h | TITULADO SUPERIOR O MÁSTER DE 3 A 5 AÑOS DE EXPERIENCIA | 2 | 26.81 | 53.62 |
| PXTC37 | ud | SISTEMA DE AVISOS SMS (material; 01/06/2022) | 1 | 1800 | 1800.00 |
|  |  | Total |  |  | 1853.62 |

**XTC0038** ud LICENCIA PUESTO DE INGENIERÍA SISTEMA
1 ud × 4906.55 (5200.94 con costes indirectos) = 5200.94
Licencia de cliente del sistema de supervisión para desarrollo de pantallas, configuración de alarmas e históricos . Totalmente instalado y configurado.

| Código | Ud | Descripción | Rendimiento | Precio | Importe |
|---|---|---|---|---|---|
| O03003 | h | TITULADO SUPERIOR O MÁSTER DE 3 A 5 AÑOS DE EXPERIENCIA | 2 | 26.81 | 53.62 |
| PXTC38 | ud | LICENCIA PUESTO INGENIERÍA SISTEMA (material; 01/06/2022) | 1 | 4852.93 | 4852.93 |
|  |  | Total |  |  | 4906.55 |

**XTC0015** ud CABLE UTP CAT-6
200 ud × 1.09 (1.16 con costes indirectos) = 232.00

**XTC0039-4** ud PROGRAMACIÓN SISTEMA SCADA RIEGO (01/06/2022)
0.7 ud × 12800 (13568 con costes indirectos) = 9497.60
Ingeniería de desarrollo de los procesos automatizados para coordinación de todas las instalaciones del sistema de riego, de acuerdo con el análisis funcional, implementación de base de datos, alarmas, graficas, incluyendose programación en taller y puesta en marcha, comprobaciones y pruebas de funcionamiento en servicio. Medida la unidad totalmente ejecutada y verificada.

| Código | Ud | Descripción | Rendimiento | Precio | Importe |
|---|---|---|---|---|---|
| PXTC39-4 | ud | PROGRAMACIÓN SISTEMA SCADA RIEGO (material; 01/06/2022) | 1 | 12800 | 12800.00 |
|  |  | Total |  |  | 12800 |

**XTC0039-2** ud PROGRAMACIÓN SCADA CÁMARA ROTURA (01/06/2022)
3 ud × 1946 (2062.76 con costes indirectos) = 6188.28
Ingeniería de desarrollo de los procesos automatizados de la cámara de rotura de acuerdo con el análisis funcional, implementación de base de datos, alarmas, graficas, incluyendose programación en taller y puesta en marcha, comprobaciones y pruebas de funcionamiento en servicio. Medida la unidad totalmente ejecutada y verificada.

| Código | Ud | Descripción | Rendimiento | Precio | Importe |
|---|---|---|---|---|---|
| PXTC39-2 | ud | PROGRAMACIÓN SCADA CÁMARA ROTURA (material; 01/06/2022) | 1 | 1946 | 1946.00 |
|  |  | Total |  |  | 1946 |

**XTC0039-1** ud PROGRAMACIÓN SCADA EB SANTA ANA (01/06/2022)
1 ud × 3670 (3890.2 con costes indirectos) = 3890.20
Ingeniería de desarrollo de los procesos automatizados de la estación de bombeo de acuerdo con el análisis funcional, implementación de base de datos, alarmas, graficas, incluyendose programación en taller y puesta en marcha, comprobaciones y pruebas de funcionamiento en servicio. Medida la unidad totalmente ejecutada y verificada.

| Código | Ud | Descripción | Rendimiento | Precio | Importe |
|---|---|---|---|---|---|
| PXTC39-1 | ud | PROGRAMACIÓN SCADA EB SANTA ANA (material; 01/06/2022) | 1 | 3670 | 3670.00 |
|  |  | Total |  |  | 3670 |

**XTC0039-3** ud PROGRAMACIÓN SCADA PUNTO CONTROL (01/06/2022)
8 ud × 625 (662.5 con costes indirectos) = 5300.00
Ingeniería de desarrollo de los procesos automatizados de los puntos de control aislados de acuerdo con el análisis funcional, implementación de base de datos, alarmas, graficas, incluyendose programación en taller y puesta en marcha, comprobaciones y pruebas de funcionamiento en servicio. Medida la unidad totalmente ejecutada y verificada.

| Código | Ud | Descripción | Rendimiento | Precio | Importe |
|---|---|---|---|---|---|
| PXTC39-3 | ud | PROGRAMACIÓN SCADA PUNTO DE CONTROL (material; 01/06/2022) | 1 | 625 | 625.00 |
|  |  | Total |  |  | 625 |

### 0403 CENTRO DE CONTROL SISTEMA DE ABASTECIMIENTO (11/11/2015)
Importe: 41324.67

**XTC0026** ud ROUTER DE ELEMENTO CONCENTRADOR DE COMUNICACIONES
1 ud × 1513.24 (1604.03 con costes indirectos) = 1604.03

**XTC0027** ud ARMARIO RACK
1 ud × 1230.44 (1304.27 con costes indirectos) = 1304.27

**XA23022** ud SWITCH
1 ud × 379.27 (402.03 con costes indirectos) = 402.03

**XTC0030** ud SERVIDOR EN RACK PARA TELECONTROL Y AUTOMATIZACIÓN
1 ud × 4021.31 (4262.59 con costes indirectos) = 4262.59

**XTC0031** ud WORKSTATION PARA PUESTO DE OPERACIÓN
1 ud × 1105.87 (1172.22 con costes indirectos) = 1172.22

**XTC0032** ud SISTEMA DE ALIMENTACIÓN ININTERRUMPIDA
1 ud × 1430.26 (1516.08 con costes indirectos) = 1516.08

**XTC0033** ud VIDEOWALL
1 ud × 962.54 (1020.29 con costes indirectos) = 1020.29

**XTC0034** ud LICENCIA SERVIDOR SISTEMA DE SUPERVISIÓN
1 ud × 11885.96 (12599.12 con costes indirectos) = 12599.12

**XTC0035** ud LICENCIA PLATAFORMA DE COMUNICACIONES
1 ud × 1514.53 (1605.4 con costes indirectos) = 1605.40

**XTC0037** ud SISTEMA DE GESTIÓN DE AVISOS SMS
1 ud × 1853.62 (1964.84 con costes indirectos) = 1964.84

**XTC0015** ud CABLE UTP CAT-6
200 ud × 1.09 (1.16 con costes indirectos) = 232.00

**XTC0038-1** ud LICENCIA PUESTO DE OPERACIÓN SISTEMA
1 ud × 2964.62 (3142.5 con costes indirectos) = 3142.50
Licencia de cliente del sistema de supervisión y sólo visualización de pantallas, configuración de alarmas e históricos . Totalmente instalado y configurado.

| Código | Ud | Descripción | Rendimiento | Precio | Importe |
|---|---|---|---|---|---|
| O03003 | h | TITULADO SUPERIOR O MÁSTER DE 3 A 5 AÑOS DE EXPERIENCIA | 2 | 26.81 | 53.62 |
| PXTC38-1 | ud | LICENCIA PUESTO OPERACIÓN SISTEMA (material; 01/06/2022) | 1 | 2911 | 2911.00 |
|  |  | Total |  |  | 2964.62 |

**XTC0039-5** ud PROGRAMACIÓN SISTEMA SCADA ABASTECIMIENTO (01/06/2022)
1 ud × 6780 (7186.8 con costes indirectos) = 7186.80
Ingeniería de desarrollo de los procesos automatizados para coordinación de todas las instalaciones del sistema de abastecimiento, de acuerdo con el análisis funcional, implementación de base de datos, alarmas, graficas, incluyendose programación en taller y puesta en marcha, comprobaciones y pruebas de funcionamiento en servicio. Medida la unidad totalmente ejecutada y verificada.

| Código | Ud | Descripción | Rendimiento | Precio | Importe |
|---|---|---|---|---|---|
| PXTC39-5 | ud | PROGRAMACIÓN SISTEMA SCADA ABASTECIMIENTO (material; 01/06/2022) | 1 | 6780 | 6780.00 |
|  |  | Total |  |  | 6780 |

**XTC0039-3** ud PROGRAMACIÓN SCADA PUNTO CONTROL
5 ud × 625 (662.5 con costes indirectos) = 3312.50

## 05 EDIFICIO DE CONTROL Y EXPLOTACIÓN (25/01/2002)
Importe: 1314499.86

### 0501 OBRA CIVIL (17/12/2004)
Importe: 312057.21

**UI04007** m² DESBROCE Y LIMPIEZA
7835.42 m² × 0.35 (0.37 con costes indirectos) = 2899.11

| Medición | Uds. | Largo | Parcial |
|---|---|---|---|
| Segun mediciones Auxiliares | 1 | 7419.1 | 7419.10 |
| Adicional por ocupación temporal explanada y Camino de acceso | 1 | 10108.63 | 10108.63 |
| menos elementos ya medidos | -1 | 7419.1 | -7419.10 |
|  | -1 | 414.21 | -414.21 |
|  | -1 | 1859 | -1859.00 |
| Total |  |  | 7835.42 |

**UI02007** m³ EXCAVACIÓN EN DESMONTE
16362.65 m³ × 2.97 (3.15 con costes indirectos) = 51542.35

| Medición | Uds. | Largo | Parcial |
|---|---|---|---|
| Segun mediciones Auxiliares | 1 | 16362.65 | 16362.65 |
| Total |  |  | 16362.65 |

**UI4019_20** m³ TERRAPLEN PROC EXCAV 98% PM
4018.37 m³ × 1.91 (2.02 con costes indirectos) = 8117.11

| Medición | Uds. | Largo | Parcial |
|---|---|---|---|
| Segun mediciones Auxiliares | 1 | 4018.37 | 4018.37 |
| Total |  |  | 4018.37 |

**UE02274** m³ SUELO SELECCIONADO PROCEDENTE DE PRESTAMO, YACIMIENTO GRANULAR O
1654.61 m³ × 6.98 (7.4 con costes indirectos) = 12244.11

| Medición | Uds. | Largo | Ancho | Parcial |
|---|---|---|---|---|
| Segun mediciones Auxiliares | 1 | 1857.95 |  | 1857.95 |
|  | -1 | 677.79 | 0.3 | -203.34 |
| Total |  |  |  | 1654.61 |

**UI06010_1** m³ ZAHORRA ARTIFICIAL ZA 0/20
1529.97 m³ × 12.97 (13.75 con costes indirectos) = 21037.09

| Medición | Uds. | Largo | Ancho | Parcial |
|---|---|---|---|---|
| Segun mediciones Auxiliares | 1 | 1824.08 |  | 1824.08 |
|  | -1 | 829.8 | 0.3 | -248.94 |
|  | -1 | 150.57 | 0.3 | -45.17 |
| Total |  |  |  | 1529.97 |

**UI02003-01** m³ EXCAVACIÓN EN EMPLAZAMIENTO
959.98 m³ × 13.12 (13.91 con costes indirectos) = 13353.32

| Medición | Uds. | Largo | Alto | Parcial |
|---|---|---|---|---|
| Edificio |  |  |  |  |
| Excavación hasta -0,75m | 0.5 | 585.6 | 0.75 | 219.60 |
|  | 0.5 | 509.73 | 0.75 | 191.15 |
| Nave |  |  |  |  |
|  | 0.5 | 358.57 | 1.35 | 242.03 |
|  | 0.5 | 455.11 | 1.35 | 307.20 |
| Total |  |  |  | 959.98 |

**XI04019-01** m³ RELLENO MECÁNICO LOCALIZADO, 98% PM
93.62 m³ × 8.35 (8.85 con costes indirectos) = 828.54

| Medición | Uds. | Largo | Alto | Parcial |
|---|---|---|---|---|
| Edificio |  |  |  |  |
|  | 0.5 | 585.6 | 0.75 | 219.60 |
|  | -0.5 | 509.73 | 0.75 | -191.15 |
| Nave |  |  |  |  |
|  | -0.5 | 358.57 | 1.35 | -242.03 |
|  | 0.5 | 455.11 | 1.35 | 307.20 |
| Total |  |  |  | 93.62 |

**U2410-02** m³ EXTENDIDO TIERRA VEGETAL DE LA PROPIA OBRA
1440.92 m³ × 0.74 (0.78 con costes indirectos) = 1123.92

| Medición | Uds. | Largo | Parcial |
|---|---|---|---|
| Segun mediciones Auxiliares | 1 | 1440.92 | 1440.92 |
| Total |  |  | 1440.92 |

**I06030** m³ CONSTRUCCIÓN DE CAPA GRANULAR GRAVA RCD 40/70
71.33 m³ × 26.59 (28.19 con costes indirectos) = 2010.79

| Medición | Uds. | Largo | Ancho | Alto | Parcial |
|---|---|---|---|---|---|
| NAVE |  |  |  |  |  |
|  | 1 | 358.57 |  | 0.2 | 71.71 |
|  | -12 | 0.4 | 0.4 | 0.2 | -0.38 |
| Total |  |  |  |  | 71.33 |

**B04045** m² BARRERA HUMEDAD POR CAPILARIDAD EN SOLERA
69.79 m² × 9.03 (9.57 con costes indirectos) = 667.89

| Medición | Uds. | Largo | Ancho | Alto | Parcial |
|---|---|---|---|---|---|
| NAVE |  |  |  |  |  |
|  | 1 | 358.57 |  | 0.2 | 71.71 |
|  | -12 | 0.4 | 0.4 |  | -1.92 |
| Total |  |  |  |  | 69.79 |

**U0422-30** m² GEOTEXTIL DE 300 GR/M²
356.65 m² × 1.13 (1.2 con costes indirectos) = 427.98

| Medición | Uds. | Largo | Ancho | Parcial |
|---|---|---|---|---|
| NAVE |  |  |  |  |
|  | 1 | 358.57 |  | 358.57 |
|  | -12 | 0.4 | 0.4 | -1.92 |
| Total |  |  |  | 356.65 |

**UB01031** m² FORMACIÓN DE SOLERA VENTILADA MEDIANTE PIEZAS MODULARES DE 400 M
505.65 m² × 24.23 (25.68 con costes indirectos) = 12985.09
Formación de solera ventilada formada por encofrado perdido de forjado sanitario/ solera constituido por elementos prefabricados de polipropileno reciclado ensamblados entre sí con 400 mm de altura. Suministro, extendido y enganchado sobre separadores plásticos especiales armado con acero B-500-T en mallazo #20x20 de 6mm. de diámetro. Suministro, colocación de barras corrugadas de acero B-500-T en zonas debilitadas tales como pilares, arquetas y cualquier esquina entrante en la solera. Suministro, vertido, enrasado, vibrado y curado de hormigón HA-25/B/20/IIa de 10 cm de espesor. Nivelado láser. Incluso juntas de hormigonado y de expansión y encofrado en donde sea necesario, realización de juntas perimetrales con poliestireno expandido de 2 cm. de espesor, sin incluir los medios auxiliares.

| Código | Ud | Descripción | Rendimiento | Precio | Importe |
|---|---|---|---|---|---|
| O01004 | h | OFICIAL ESPECIALISTA | 0.075 | 22.96 | 1.72 |
| O01005 | h | OFICIAL DE OFICIOS | 0.075 | 20.8 | 1.56 |
| O01009 | h | PEÓN | 0.075 | 20.27 | 1.52 |
| P01185 | m² | PIEZA MODULAR DE POLIPROPILENO RECICLADO H 400 MM (P.O.) (material) | 1.05 | 3.27 | 3.43 |
| I15013 | m² | MALLA ELECTROSOLDADA ME 20X20 Ø 6-6 MM, B500T, COLOCADA | 1.1 | 2.26 | 2.49 |
| I14031 | m³ | PUESTA EN OBRA HORMIGÓN CON BOMBA 32 M | 0.1 | 15.1 | 1.51 |
| AXI15004 | kg | ACERO CORRUGADO, B-500S/SD, COLOCADO | 3 | 1.24 | 3.72 |
| AUI14013_HA25 | m³ | HORMIGÓN PARA ARMAR HA-25/SPB/20-15/XC1-3, PLANTA | 0.1 | 82.77 | 8.28 |
|  |  | Total |  |  | 24.23 |

Relación comercial: 000, 26.05, 001, 002, 003, 004, 005, 006, 007, 008, 009, 010, 011, 012, 013, 014, 015, 016, 017, 018, 019, 020, 021, 022, 023, 024, 025, 026, 027, 028, 029, 030, 031, 032, 033, 034, 035, 036, 037, 038, 039, 040, 041, 042, 043, 044, 045, 046, 047, 048, 049, 050, 051, 052, 053, 054, 055, 056, 057, 058, 059, 060, 061, 062, 063, 064, 065, 066, 067, Z0000, Z0100, Z0300, Z0500, Z0600, Z0700, Z1200, Z1900

| Medición | Uds. | Largo | Ancho | Parcial |
|---|---|---|---|---|
| Edificio |  |  |  |  |
|  | 1 | 509.72 |  | 509.72 |
| P1 | -1 | 0.45 | 0.3 | -0.14 |
| P2 | -1 | 0.4 | 0.3 | -0.12 |
| P3 | -1 | 0.4 | 0.4 | -0.16 |
| P4 | -1 | 0.4 | 0.4 | -0.16 |
| P5 | -1 | 0.4 | 0.4 | -0.16 |
| P6-P10-P20 | -3 | 0.3 | 0.4 | -0.36 |
| P7-P11 | -2 | 0.35 | 0.35 | -0.25 |
| P9 | -1 | 0.3 | 0.3 | -0.09 |
| P13 | -1 | 0.3 | 0.3 | -0.09 |
| P14-P31 | -2 | 0.35 | 0.3 | -0.21 |
| P15 | -1 | 0.4 | 0.3 | -0.12 |
| P16 | -1 | 0.4 | 0.3 | -0.12 |
| P17 | -1 | 0.4 | 0.35 | -0.14 |
| P18 | -1 | 0.4 | 0.4 | -0.16 |
| P19 | -1 | 0.4 | 0.4 | -0.16 |
| P21-P22-P24-P25 | -4 | 0.35 | 0.3 | -0.42 |
| P23 | -1 | 0.3 | 0.35 | -0.11 |
| P26 | -1 | 0.4 | 0.3 | -0.12 |
| P27 | -1 | 0.4 | 0.3 | -0.12 |
| P28 | -1 | 0.4 | 0.3 | -0.12 |
| P29 | -1 | 0.3 | 0.45 | -0.14 |
| P30 | -1 | 0.3 | 0.35 | -0.11 |
| P32 | -1 | 0.35 | 0.3 | -0.11 |
| P33 | -1 | 0.3 | 0.4 | -0.12 |
| P34 | -1 | 0.3 | 0.4 | -0.12 |
| P35 | -1 | 0.3 | 0.45 | -0.14 |
| Total |  |  |  | 505.65 |

**UI14009** m³ HORMIGÓN EN MASA HM-20/B/20/X0
87.82 m³ × 70.92 (75.18 con costes indirectos) = 6602.31

| Medición | Uds. | Largo | Alto | Parcial |
|---|---|---|---|---|
| Sala explotación | 1 | 519.58 | 0.1 | 51.96 |
| Nave | 1 | 358.57 | 0.1 | 35.86 |
| Total |  |  |  | 87.82 |

**UI14013_HA25** m³ HORMIGÓN PARA ARMAR HA-25/SPB/20-15/XC1-3, PLANTA
539.68 m³ × 82.77 (87.74 con costes indirectos) = 47351.52

| Medición | Uds. | Largo | Ancho | Alto | Parcial |
|---|---|---|---|---|---|
| Losa edificio | 1 | 509.72 |  | 0.6 | 305.83 |
| Nave |  |  |  |  |  |
| P1 | 1 | 1.55 | 3 | 0.6 | 2.79 |
| P2-P3 | 2 | 1.9 | 3.8 | 0.85 | 12.27 |
| P4-P11 | 2 | 3.1 | 3.1 | 0.85 | 16.34 |
| P6 | 1 | 2.6 | 2.6 | 0.86 | 5.81 |
| P5-P12 | 2 | 2.6 | 2.6 | 0.6 | 8.11 |
| P8 | 1 | 1.55 | 3 | 0.6 | 2.79 |
| P9 | 1 | 1.9 | 3.8 | 0.85 | 6.14 |
| P7 | 1 | 2.7 | 2.7 | 0.86 | 6.27 |
| P10 | 1 | 3.1 | 3.1 | 0.85 | 8.17 |
| Vigas |  |  |  |  |  |
| 40x40cm |  |  |  |  |  |
|  | 1 | 3.1 | 0.4 | 0.4 | 0.50 |
|  | 1 | 2.7 | 0.4 | 0.4 | 0.43 |
|  | 1 | 3.05 | 0.4 | 0.4 | 0.49 |
|  | 1 | 3.65 | 0.4 | 0.4 | 0.58 |
|  | 2 | 3.55 | 0.4 | 0.4 | 1.14 |
|  | 1 | 3.65 | 0.4 | 0.4 | 0.58 |
|  | 1 | 3.4 | 0.4 | 0.4 | 0.54 |
|  | 1 | 3.05 | 0.4 | 0.4 | 0.49 |
|  | 1 | 3.1 | 0.4 | 0.4 | 0.50 |
| 40x60cm |  |  |  |  |  |
|  | 1 | 3.55 | 0.4 | 0.6 | 0.85 |
|  | 1 | 3.55 | 0.4 | 0.6 | 0.85 |
| 40x70cm |  |  |  |  |  |
|  | 1 | 9 | 0.4 | 0.7 | 2.52 |
|  | 1 | 9.15 | 0.4 | 0.7 | 2.56 |
| Solera |  |  |  |  |  |
|  | 1 | 358.57 |  | 0.2 | 71.71 |
|  | -12 | 0.4 | 0.4 | 0.2 | -0.38 |
| EDIFICIO |  |  |  |  |  |
| Pilares |  |  |  |  |  |
| P1 | 1 | 0.45 | 0.3 | 4.22 | 0.57 |
| P2 | 1 | 0.4 | 0.3 | 4.22 | 0.51 |
| P3 | 1 | 0.7 | 0.4 | 4.22 | 1.18 |
|  | 1 | 0.4 | 0.4 | 1.38 | 0.22 |
| P4 | 1 | 0.3 | 0.4 | 4.22 | 0.51 |
|  | 1 | 0.3 | 0.4 | 1.38 | 0.17 |
| P5 | 1 | 0.4 | 0.4 | 4.22 | 0.68 |
|  | 1 | 0.4 | 0.4 | 1.38 | 0.22 |
| P6-P10-P20 | 3 | 0.3 | 0.4 | 4.22 | 1.52 |
|  | 3 | 0.3 | 0.4 | 1.38 | 0.50 |
| P7-P11 | 2 | 0.35 | 0.35 | 4.22 | 1.03 |
| P8-P12 | 2 | 0.35 | 0.35 | 4.22 | 1.03 |
| P9 | 1 | 0.4 | 0.35 | 4.22 | 0.59 |
|  | 1 | 0.3 | 0.3 | 1.38 | 0.12 |
| P13 | 1 | 0.4 | 0.35 | 4.22 | 0.59 |
|  | 1 | 0.3 | 0.3 | 1.38 | 0.12 |
| P14-P31 | 2 | 0.35 | 0.3 | 4.22 | 0.89 |
| P15 | 1 | 0.4 | 0.3 | 4.22 | 0.51 |
| P16 | 1 | 0.4 | 0.3 | 4.22 | 0.51 |
| P17 | 1 | 0.45 | 0.35 | 4.22 | 0.66 |
|  | 1 | 0.4 | 0.35 | 1.38 | 0.19 |
| P18 | 1 | 0.4 | 0.4 | 4.22 | 0.68 |
|  | 1 | 0.4 | 0.4 | 1.38 | 0.22 |
| P19 | 1 | 0.4 | 0.4 | 4.22 | 0.68 |
|  | 1 | 0.4 | 0.4 | 1.38 | 0.22 |
| P21-P22-P24-P25 | 4 | 0.35 | 0.3 | 4.22 | 1.77 |
| P23 | 1 | 0.3 | 0.35 | 4.22 | 0.44 |
| P26 | 1 | 0.4 | 0.3 | 4.22 | 0.51 |
| P27 | 1 | 0.4 | 0.3 | 4.22 | 0.51 |
| P28 | 1 | 0.4 | 0.3 | 4.22 | 0.51 |
| P29 | 1 | 0.3 | 0.45 | 4.22 | 0.57 |
| P30 | 1 | 0.3 | 0.35 | 4.22 | 0.44 |
| P32 | 1 | 0.35 | 0.3 | 4.22 | 0.44 |
| P33 | 1 | 0.3 | 0.4 | 4.22 | 0.51 |
| P34 | 1 | 0.3 | 0.4 | 4.22 | 0.51 |
| P35 | 1 | 0.3 | 0.45 | 4.22 | 0.57 |
| Vigas |  |  |  |  |  |
| 30x22cm |  |  |  |  |  |
| P30-P24 | 1 | 3.55 | 0.3 | 0.22 | 0.23 |
| P24-P26 | 1 | 3.97 | 0.3 | 0.22 | 0.26 |
|  | 1 | 3.86 | 0.3 | 0.22 | 0.25 |
| P33-P35 | 1 | 3.93 | 0.3 | 0.22 | 0.26 |
|  | 1 | 3.88 | 0.3 | 0.22 | 0.26 |
| P21-P23 | 1 | 3.91 | 0.3 | 0.22 | 0.26 |
|  | 1 | 3.96 | 0.3 | 0.22 | 0.26 |
| P1-P11 | 1 | 4.13 | 0.3 | 0.22 | 0.27 |
|  | 1 | 3.82 | 0.3 | 0.22 | 0.25 |
|  | 1 | 3.16 | 0.3 | 0.22 | 0.21 |
| P3-P6 | 1 | 3.87 | 0.3 | 0.22 | 0.26 |
|  | 1 | 3.88 | 0.3 | 0.22 | 0.26 |
|  | 1 | 3.93 | 0.3 | 0.22 | 0.26 |
| P17-P20 | 1 | 3.87 | 0.3 | 0.22 | 0.26 |
|  | 1 | 3.88 | 0.3 | 0.22 | 0.26 |
|  | 1 | 3.93 | 0.3 | 0.22 | 0.26 |
| 30x30cm |  |  |  |  |  |
| P3-P5-Vuelo-P2 | 1 | 3.87 | 0.3 | 0.3 | 0.35 |
|  | 1 | 3.88 | 0.3 | 0.3 | 0.35 |
|  | 1 | 1.85 | 0.3 | 0.3 | 0.17 |
|  | 1 | 15.77 | 0.3 | 0.3 | 1.42 |
| 30x40cm |  |  |  |  |  |
| P32-P26 | 1 | 3.55 | 0.3 | 0.4 | 0.43 |
| P31-P32 a P33-P27 | 1 | 3.66 | 0.3 | 0.4 | 0.44 |
|  | 1 | 2.6 | 0.3 | 0.4 | 0.31 |
| P26-P29 | 1 | 2.35 | 0.3 | 0.4 | 0.28 |
|  | 1 | 3.82 | 0.3 | 0.4 | 0.46 |
|  | 1 | 3.77 | 0.3 | 0.4 | 0.45 |
| P26-P16 | 1 | 6.35 | 0.3 | 0.4 | 0.76 |
|  | 1 | 6.3 | 0.3 | 0.4 | 0.76 |
| P14-P16 | 1 | 3.89 | 0.3 | 0.4 | 0.47 |
|  | 1 | 3.84 | 0.3 | 0.4 | 0.46 |
| P3-P17 | 1 | 2.05 | 0.3 | 0.4 | 0.25 |
|  | 1 | 3.78 | 0.3 | 0.4 | 0.45 |
|  | 1 | 3.11 | 0.3 | 0.4 | 0.37 |
| P8 | 1 | 2.12 | 0.3 | 0.4 | 0.25 |
| P1-P8 | 1 | 5.35 | 0.3 | 0.4 | 0.64 |
| P3-P17 | 1 | 2.05 | 0.3 | 0.4 | 0.25 |
|  | 1 | 3.87 | 0.3 | 0.4 | 0.46 |
|  | 1 | 3.13 | 0.3 | 0.4 | 0.38 |
| 30x45cm |  |  |  |  |  |
| P29-P35 | 1 | 5.2 | 0.3 | 0.45 | 0.70 |
| P14-P21 | 1 | 6.35 | 0.3 | 0.45 | 0.86 |
| P21-P24 | 1 | 6.35 | 0.3 | 0.45 | 0.86 |
| 30x50cm |  |  |  |  |  |
| P8 a P15-P16 | 1 | 3.82 | 0.3 | 0.5 | 0.57 |
|  | 1 | 3.16 | 0.3 | 0.5 | 0.47 |
| P16-P17 | 1 | 4.3 | 0.3 | 0.5 | 0.65 |
| 30x72cm |  |  |  |  |  |
| P3 a P2-P8 | 1 | 6.73 | 0.3 | 0.72 | 1.45 |
| 30x80cm |  |  |  |  |  |
| P2 a P8 | 1 | 2 | 0.3 | 0.8 | 0.48 |
| 40x40cm |  |  |  |  |  |
| P31-P15 | 1 | 3.55 | 0.4 | 0.4 | 0.57 |
|  | 1 | 6.35 | 0.4 | 0.4 | 1.02 |
|  | 1 | 6.35 | 0.4 | 0.4 | 1.02 |
| P11-P13 | 1 | 5.5 | 0.4 | 0.4 | 0.88 |
|  | 1 | 6.93 | 0.4 | 0.4 | 1.11 |
| P7-P9 | 1 | 5.5 | 0.4 | 0.4 | 0.88 |
|  | 1 | 6.93 | 0.4 | 0.4 | 1.11 |
| 40x45cm |  |  |  |  |  |
| P27-P33 | 1 | 5.5 | 0.4 | 0.45 | 0.99 |
| P28-P34 | 1 | 5.5 | 0.4 | 0.45 | 0.99 |
| 40x60cm |  |  |  |  |  |
| P6-P20 | 1 | 4.6 | 0.4 | 0.6 | 1.10 |
|  | 1 | 4.6 | 0.4 | 0.6 | 1.10 |
| 40x90cm |  |  |  |  |  |
| P4-P18 | 1 | 9.6 | 0.4 | 0.9 | 3.46 |
| P5-P19 | 1 | 9.6 | 0.4 | 0.9 | 3.46 |
| Losa entrada |  |  |  |  |  |
|  | 1 | 26.56 |  | 0.3 | 7.97 |
| NAVE |  |  |  |  |  |
| Pilares |  |  |  |  |  |
|  | 12 | 0.4 | 0.4 | 7.2 | 13.82 |
|  | 10 | 0.45 | 0.25 | 0.4 | 0.45 |
|  | 10 | 0.35 | 0.5 | 0.4 | 0.70 |
| Total |  |  |  |  | 539.68 |

**XI15004** kg ACERO CORRUGADO, B-500S/SD, COLOCADO
59540.96 kg × 1.24 (1.31 con costes indirectos) = 77998.66

| Medición | Uds. | Largo | Parcial |
|---|---|---|---|
| Cimentación nave |  |  |  |
| Vigas atado |  |  |  |
| CB3.1 | 1 | 246.25 | 246.25 |
| CB4.1 | 1 | 394.07 | 394.07 |
| VCS4 | 1 | 617.6 | 617.60 |
| VCT4.1 | 1 | 422.91 | 422.91 |
| VT2.3 | 1 | 421.37 | 421.37 |
| Zapata |  |  |  |
| Zapata 1 | 1 | 153.81 | 153.81 |
| Zapata 10 | 1 | 492.26 | 492.26 |
| Zapata 2-3 | 1 | 917.36 | 917.36 |
| Zapata 4-11 | 1 | 994.3 | 994.30 |
| Zapata 5-12 | 1 | 371.64 | 371.64 |
| Zapata 6 | 1 | 278.73 | 278.73 |
| Zapata 7 | 1 | 348.04 | 348.04 |
| Zapata 8 | 1 | 154.26 | 154.26 |
| Zapata 9 | 1 | 264.45 | 264.45 |
| Forjado 1 cubierta |  |  |  |
| Forjado |  |  |  |
| Capa de compresión | 1 | 615.06 | 615.06 |
| Forjado 1 cubierta | 1 |  | 1.00 |
| Losa entrada | 1 | 1529.32 | 1529.32 |
| Negativos | 1 | 394.34 | 394.34 |
| Forjado 2 cubierta |  |  |  |
| Forjado |  |  |  |
| Mallazo capa de compresión | 1 | 188.54 | 188.54 |
| Negativos | 1 | 131.92 | 131.92 |
| Losa cimentación |  |  |  |
| Losa |  |  |  |
| Losa de cimentación | 1 | 23772.7 | 23772.70 |
| Pórtico |  |  |  |
| Portico 10 | 1 | 44.58 | 44.58 |
| Portico 11 | 1 | 26.5 | 26.50 |
| Portico 12 | 1 | 51.93 | 51.93 |
| Portico 13 | 1 | 123.7 | 123.70 |
| Portico 14 | 1 | 417.74 | 417.74 |
| Portico 15 | 1 | 146.19 | 146.19 |
| Portico 2 | 1 | 362.5 | 362.50 |
| Portico 3 | 1 | 35.4 | 35.40 |
| Portico 4 | 1 | 310.52 | 310.52 |
| Portico 5 | 1 | 135.34 | 135.34 |
| Portico 6 | 1 | 164.1 | 164.10 |
| Portico 7 | 1 | 182.29 | 182.29 |
| Portico 8 | 1 | 146.89 | 146.89 |
| Portico 9 | 1 | 105.81 | 105.81 |
| Pilares |  |  |  |
| Pilar |  |  |  |
| P1 | 1 | 1508.95 | 1508.95 |
| P13 | 1 | 326.66 | 326.66 |
| P14-P31 | 1 | 350.19 | 350.19 |
| P15 | 1 | 146.78 | 146.78 |
| P16 | 1 | 143.48 | 143.48 |
| P17 | 1 | 344.63 | 344.63 |
| P18 | 1 | 302.36 | 302.36 |
| P19 | 1 | 302.36 | 302.36 |
| P2 | 1 | 1676.56 | 1676.56 |
| P21-P22-P24-P25 | 1 | 721.99 | 721.99 |
| P23 | 1 | 114.11 | 114.11 |
| P26 | 1 | 189.56 | 189.56 |
| P27 | 1 | 171.03 | 171.03 |
| P28 | 1 | 171.03 | 171.03 |
| P29 | 1 | 198.68 | 198.68 |
| P3 | 1 | 558.52 | 558.52 |
| P30 | 1 | 146.45 | 146.45 |
| P32 | 1 | 177.3 | 177.30 |
| P33 | 1 | 199.87 | 199.87 |
| P34 | 1 | 183.79 | 183.79 |
| P35 | 1 | 250.45 | 250.45 |
| P4 | 1 | 277.55 | 277.55 |
| P5 | 1 | 277.55 | 277.55 |
| P6-P10-P20 | 1 | 507.04 | 507.04 |
| P7-P11 | 1 | 354.36 | 354.36 |
| P8-P12 | 1 | 352.32 | 352.32 |
| P9 | 1 | 268.64 | 268.64 |
| Pilares nave |  |  |  |
| Pilar |  |  |  |
| P1-P5-P8-P12 | 1 | 1685.02 | 1685.02 |
| P2-P4-P9-P11 | 1 | 1982.62 | 1982.62 |
| P3-P10 | 1 | 855.14 | 855.14 |
| P6-P7 | 1 | 770.12 | 770.12 |
| Solera nave |  |  |  |
| Solera nave |  |  |  |
| Solera nave | 1 | 1287.62 | 1287.62 |
| Vigas forjado 1 |  |  |  |
| Pórtico |  |  |  |
| Portico 1 | 1 | 515.53 | 515.53 |
| Portico 10 | 1 | 170.24 | 170.24 |
| Portico 11 | 1 | 546.2 | 546.20 |
| Portico 12 | 1 | 559.54 | 559.54 |
| Portico 13 | 1 | 266.42 | 266.42 |
| Portico 14 | 1 | 63.12 | 63.12 |
| Portico 15 | 1 | 201.74 | 201.74 |
| Portico 16 | 1 | 198.54 | 198.54 |
| Portico 17 | 1 | 347.32 | 347.32 |
| Portico 18 | 1 | 220.71 | 220.71 |
| Portico 19 | 1 | 108.21 | 108.21 |
| Portico 2 | 1 | 540.91 | 540.91 |
| Portico 20 | 1 | 51.65 | 51.65 |
| Portico 3 | 1 | 424.37 | 424.37 |
| Portico 4 | 1 | 467.24 | 467.24 |
| Portico 5 | 1 | 75.27 | 75.27 |
| Portico 6 | 1 | 193.32 | 193.32 |
| Portico 7 | 1 | 180.62 | 180.62 |
| Portico 8 | 1 | 442.25 | 442.25 |
| Portico 9 | 1 | 232.5 | 232.50 |
| Vigas forjado 2 |  |  |  |
| Pórtico |  |  |  |
| Portico 1 | 1 | 263.93 | 263.93 |
| Portico 2 | 1 | 263.93 | 263.93 |
| Portico 3 | 1 | 183.29 | 183.29 |
| Portico 4 | 1 | 450.63 | 450.63 |
| Portico 5 | 1 | 450.63 | 450.63 |
| Portico 6 | 1 | 243.5 | 243.50 |
| Mensulas | 1 | 113.2 | 113.20 |
| Total |  |  | 59540.96 |

**I16032** m² ENCOFRADO Y DESENCOFRADO ZAPATAS, VIGAS RIOSTRAS Y ENCEPADOS, VO
241.17 m² × 33.52 (35.53 con costes indirectos) = 8568.77

| Medición | Uds. | Largo | Ancho | Alto | Parcial |
|---|---|---|---|---|---|
| EDIFICIO |  |  |  |  |  |
| Losa |  |  |  |  |  |
|  | 1 | 139.8 |  | 0.6 |  |
| NAVE |  |  |  |  |  |
| fórmula: 2*(b+c)*d | 1 | 1.55 | 3 | 0.6 |  |
|  | -1 | 0.4 |  | 0.6 |  |
|  | -1 | 0.4 |  | 0.4 |  |
| fórmula: 2*(b+c)*d | 2 | 1.9 | 3.8 | 0.85 |  |
|  | -2 | 0.4 |  | 0.7 |  |
|  | -4 | 0.4 |  | 0.4 |  |
| fórmula: 2*(b+c)*d | 2 | 3.1 | 3.1 | 0.85 |  |
|  | -2 | 0.4 |  | 0.7 |  |
| fórmula: 2*(b+c)*d | 1 | 2.6 | 2.6 | 0.86 |  |
|  | -2 | 0.4 |  | 0.6 |  |
| fórmula: 2*(b+c)*d | 2 | 2.6 | 2.6 | 0.6 |  |
|  | -2 | 0.4 |  | 0.4 |  |
|  | -2 | 0.4 |  | 0.4 |  |
| fórmula: 2*(b+c)*d | 1 | 1.55 | 3 | 0.6 |  |
|  | -1 | 0.4 |  | 0.6 |  |
|  | -1 | 0.4 |  | 0.4 |  |
| fórmula: 2*(b+c)*d | 1 | 1.9 | 3.8 | 0.85 |  |
|  | -1 | 0.4 |  | 0.7 |  |
|  | -2 | 0.4 |  | 0.4 |  |
| fórmula: 2*(b+c)*d | 1 | 2.7 | 2.7 | 0.86 |  |
|  | -2 | 0.4 |  | 0.4 |  |
| fórmula: 2*(b+c)*d | 1 | 3.1 | 3.1 | 0.85 |  |
|  | -2 | 0.4 |  | 0.4 |  |
|  | -1 | 0.4 |  | 0.7 |  |
| Vigas |  |  |  |  |  |
| 40x40cm |  |  |  |  |  |
|  | 2 | 3.1 |  | 0.4 |  |
|  | 2 | 2.7 |  | 0.4 |  |
|  | 2 | 3.05 |  | 0.4 |  |
|  | 2 | 3.65 |  | 0.4 |  |
|  | 4 | 3.55 |  | 0.4 |  |
|  | 2 | 3.65 |  | 0.4 |  |
|  | 2 | 3.4 |  | 0.4 |  |
|  | 2 | 3.05 |  | 0.4 |  |
|  | 2 | 3.1 |  | 0.4 |  |
| 40x60cm |  |  |  |  |  |
|  | 2 | 3.55 |  | 0.6 |  |
|  | 2 | 3.55 |  | 0.6 |  |
| 40x70cm |  |  |  |  |  |
|  | 2 | 9 |  | 0.7 |  |
|  | 2 | 9.15 |  | 0.7 |  |
| Total |  |  |  |  | 241.17 |

**I16009** m² ENCOFRADO Y DESENCOFRADO PILARES RECTANGULARES, H <= 3 M
366.96 m² × 18.43 (19.54 con costes indirectos) = 7170.40

| Medición | Uds. | Largo | Ancho | Alto | Parcial |
|---|---|---|---|---|---|
| EDIFICIO |  |  |  |  |  |
| Pilares |  |  |  |  |  |
| fórmula: 2*(b+c)*d | 1 | 0.45 | 0.3 | 4 |  |
| fórmula: 2*(b+c)*d | 1 | 0.4 | 0.3 | 4 |  |
| fórmula: 2*(b+c)*d | 1 | 0.7 | 0.4 | 4 |  |
| fórmula: 2*(b+c)*d | 1 | 0.4 | 0.4 | 1.38 |  |
| fórmula: 2*(b+c)*d | 1 | 0.3 | 0.4 | 4 |  |
| fórmula: 2*(b+c)*d | 1 | 0.3 | 0.4 | 1.38 |  |
| fórmula: 2*(b+c)*d | 1 | 0.4 | 0.4 | 4 |  |
| fórmula: 2*(b+c)*d | 1 | 0.4 | 0.4 | 1.38 |  |
| fórmula: 2*(b+c)*d | 3 | 0.3 | 0.4 | 4 |  |
| fórmula: 2*(b+c)*d | 3 | 0.3 | 0.4 | 1.38 |  |
| fórmula: 2*(b+c)*d | 2 | 0.35 | 0.35 | 4 |  |
| fórmula: 2*(b+c)*d | 2 | 0.35 | 0.35 | 4 |  |
| fórmula: 2*(b+c)*d | 1 | 0.4 | 0.35 | 4 |  |
| fórmula: 2*(b+c)*d | 1 | 0.3 | 0.3 | 1.38 |  |
| fórmula: 2*(b+c)*d | 1 | 0.4 | 0.35 | 4 |  |
| fórmula: 2*(b+c)*d | 1 | 0.3 | 0.3 | 1.38 |  |
| fórmula: 2*(b+c)*d | 2 | 0.35 | 0.3 | 4 |  |
| fórmula: 2*(b+c)*d | 1 | 0.4 | 0.3 | 4 |  |
| fórmula: 2*(b+c)*d | 1 | 0.4 | 0.3 | 4 |  |
| fórmula: 2*(b+c)*d | 1 | 0.45 | 0.35 | 4 |  |
| fórmula: 2*(b+c)*d | 1 | 0.4 | 0.35 | 1.38 |  |
| fórmula: 2*(b+c)*d | 1 | 0.4 | 0.4 | 4 |  |
| fórmula: 2*(b+c)*d | 1 | 0.4 | 0.4 | 1.38 |  |
| fórmula: 2*(b+c)*d | 1 | 0.4 | 0.4 | 4 |  |
| fórmula: 2*(b+c)*d | 1 | 0.4 | 0.4 | 1.38 |  |
| fórmula: 2*(b+c)*d | 4 | 0.35 | 0.3 | 4 |  |
| fórmula: 2*(b+c)*d | 1 | 0.3 | 0.35 | 4 |  |
| fórmula: 2*(b+c)*d | 1 | 0.4 | 0.3 | 4 |  |
| fórmula: 2*(b+c)*d | 1 | 0.4 | 0.3 | 4 |  |
| fórmula: 2*(b+c)*d | 1 | 0.4 | 0.3 | 4 |  |
| fórmula: 2*(b+c)*d | 1 | 0.3 | 0.45 | 4 |  |
| fórmula: 2*(b+c)*d | 1 | 0.3 | 0.35 | 4 |  |
| fórmula: 2*(b+c)*d | 1 | 0.35 | 0.3 | 4 |  |
| fórmula: 2*(b+c)*d | 1 | 0.3 | 0.4 | 4 |  |
| fórmula: 2*(b+c)*d | 1 | 0.3 | 0.4 | 4 |  |
| fórmula: 2*(b+c)*d | 1 | 0.3 | 0.45 | 4 |  |
| NAVE |  |  |  |  |  |
| Pilares |  |  |  |  |  |
| fórmula: 2*(b+c)*d | 12 | 0.4 | 0.4 | 7.2 |  |
|  | 10 | 0.45 | 0.25 |  |  |
|  | 10 | 0.45 | 0.25 |  |  |
|  | 10 | 0.35 | 0.5 |  |  |
|  | 10 | 0.35 | 0.5 |  |  |
|  | 10 | 0.6 | 0.4 |  |  |
|  | 10 | 0.25 | 0.4 |  |  |
|  | -10 | 0.8 | 0.4 |  |  |
| Total |  |  |  |  | 366.96 |

**I16017** m² ENCOFRADO Y DESENCOFRADO EN VIGAS RECTANGULARES
132.91 m² × 27.51 (29.16 con costes indirectos) = 3875.66

| Medición | Uds. | Largo | Alto | Parcial |
|---|---|---|---|---|
| EDIFICIO |  |  |  |  |
| Vigas |  |  |  |  |
| 30x30cm |  |  |  |  |
| P3-P5-Vuelo-P2 | 2 | 3.87 | 0.08 | 0.62 |
|  | 2 | 3.88 | 0.08 | 0.62 |
|  | 2 | 1.85 | 0.08 | 0.30 |
|  | 2 | 15.77 | 0.08 | 2.52 |
| 30x40cm |  |  |  |  |
| P32-P26 | 2 | 3.55 | 0.18 | 1.28 |
| P31-P32 a P33-P27 | 2 | 3.66 | 0.18 | 1.32 |
|  | 2 | 2.6 | 0.18 | 0.94 |
| P26-P29 | 2 | 2.35 | 0.18 | 0.85 |
|  | 2 | 3.82 | 0.18 | 1.38 |
|  | 2 | 3.77 | 0.18 | 1.36 |
| P26-P16 | 2 | 6.35 | 0.18 | 2.29 |
|  | 2 | 6.3 | 0.18 | 2.27 |
| P14-P16 | 2 | 3.89 | 0.18 | 1.40 |
|  | 2 | 3.84 | 0.18 | 1.38 |
| P3-P17 | 2 | 2.05 | 0.18 | 0.74 |
|  | 2 | 3.78 | 0.18 | 1.36 |
|  | 2 | 3.11 | 0.18 | 1.12 |
| P8 | 2 | 2.12 | 0.18 | 0.76 |
| P1-P8 | 2 | 5.35 | 0.18 | 1.93 |
| P3-P17 | 2 | 2.05 | 0.18 | 0.74 |
|  | 2 | 3.87 | 0.18 | 1.39 |
|  | 2 | 3.13 | 0.18 | 1.13 |
| 30x45cm |  |  |  |  |
| P29-P35 | 2 | 5.2 | 0.23 | 2.39 |
| P14-P21 | 2 | 6.35 | 0.23 | 2.92 |
| P21-P24 | 2 | 6.35 | 0.23 | 2.92 |
| 30x50cm |  |  |  |  |
| P8 a P15-P16 | 2 | 3.82 | 0.28 | 2.14 |
|  | 2 | 3.16 | 0.28 | 1.77 |
| P16-P17 | 2 | 4.3 | 0.28 | 2.41 |
| 30x72cm |  |  |  |  |
| P3 a P2-P8 | 2 | 6.73 | 0.5 | 6.73 |
| 30x80cm |  |  |  |  |
| P2 a P8 | 2 | 2 | 0.58 | 2.32 |
| 40x40cm |  |  |  |  |
| P31-P15 | 2 | 3.55 | 0.18 | 1.28 |
|  | 2 | 6.35 | 0.18 | 2.29 |
|  | 2 | 6.35 | 0.18 | 2.29 |
| P11-P13 | 2 | 5.5 | 0.18 | 1.98 |
|  | 2 | 6.93 | 0.18 | 2.49 |
| P7-P9 | 2 | 5.5 | 0.18 | 1.98 |
|  | 2 | 6.93 | 0.18 | 2.49 |
| 40x45cm |  |  |  |  |
| P27-P33 | 2 | 5.5 | 0.23 | 2.53 |
| P28-P34 | 2 | 5.5 | 0.23 | 2.53 |
| 40x60cm |  |  |  |  |
| P6-P20 | 2 | 4.6 | 0.38 | 3.50 |
|  | 2 | 4.6 | 0.38 | 3.50 |
| 40x90cm |  |  |  |  |
| P4-P18 | 2 | 9.6 | 0.68 | 13.06 |
| P5-P19 | 2 | 9.6 | 0.68 | 13.06 |
| Perímetro |  |  |  |  |
|  | 1 | 130.14 | 0.22 | 28.63 |
| Total |  |  |  | 132.91 |

**SRC0002** m² FORJADO UNIDIRECCIONAL CANTO 17+5/70-12
418.18 m² × 22.48 (23.83 con costes indirectos) = 9965.23

| Medición | Uds. | Largo | Parcial |
|---|---|---|---|
| EDIFICIO |  |  |  |
| Forjado 1 |  |  |  |
|  | 1 | 13.98 | 13.98 |
|  | 1 | 13.09 | 13.09 |
|  | 1 | 9.1 | 9.10 |
|  | 1 | 20.76 | 20.76 |
|  | 1 | 21.04 | 21.04 |
|  | 4 | 25 | 100.00 |
|  | 1 | 17.54 | 17.54 |
|  | 1 | 22 | 22.00 |
|  | 1 | 21.1 | 21.10 |
|  | 1 | 26.47 | 26.47 |
|  | 1 | 22.96 | 22.96 |
|  | 1 | 14.75 | 14.75 |
| Forjado 2 |  |  |  |
|  | 1 | 38.87 | 38.87 |
|  | 1 | 38.04 | 38.04 |
|  | 1 | 38.48 | 38.48 |
| Total |  |  | 418.18 |

**I16038** m² ENCOFRADO Y DESENCOFRADO DE FORJADOS CONTINUOS CON SISTEMA RECUP
539.56 m² × 34.4 (36.46 con costes indirectos) = 19672.36

| Medición | Uds. | Largo | Parcial |
|---|---|---|---|
| EDIFICIO |  |  |  |
| Forjado 1 | 1 | 402.54 | 402.54 |
| Forjado 2 | 1 | 137.02 | 137.02 |
| Total |  |  | 539.56 |

**E05PNH110** m ESTRUC.NAVE PREF.HORM<15M LUZ
62.5 m × 54.57 (57.84 con costes indirectos) = 3615.00
Viga estructural prefabricada de hormigón, para dintel de nave. Colocada

| Código | Ud | Descripción | Rendimiento | Precio | Importe |
|---|---|---|---|---|---|
| PX05PNH | m | VIGA NAVE PREFAB. HORMIGON (28/07/2022) | 1 | 40.76 | 40.76 |
| M01111 | h | GRÚA AUTOPROPULSADA TELESCÓPICA, 26-50 T | 0.13 | 79.7 | 10.36 |
| O01004 | h | OFICIAL ESPECIALISTA | 0.05 | 22.96 | 1.15 |
| O01009 | h | PEÓN | 0.05 | 20.27 | 1.01 |
| O01001 | h | CAPATAZ | 0.05 | 25.85 | 1.29 |
|  |  | Total |  |  | 54.57 |

| Medición | Uds. | Largo | Parcial |
|---|---|---|---|
|  | 5 | 12.5 | 62.50 |
| Total |  |  | 62.5 |

### 0502 EDIFICACION (25/01/2002)
Importe: 411758.39

**XOC0003** m² IMPERMEABILIZACIÓN BITUMINOSA DE PARAMENTOS
217.5 m² × 8.29 (8.79 con costes indirectos) = 1911.83

| Medición | Uds. | Largo | Ancho | Parcial |
|---|---|---|---|---|
| Edificio | 1 | 145 | 1.5 | 217.50 |
| Total |  |  |  | 217.5 |

**B04045** m² BARRERA HUMEDAD POR CAPILARIDAD EN SOLERA
1070 m² × 9.03 (9.57 con costes indirectos) = 10239.90

| Medición | Uds. | Largo | Parcial |
|---|---|---|---|
| Explanada | 1 | 1070 | 1070.00 |
| Total |  |  | 1070 |

**XED0030** m TUBO CORRUBADO PVC 125 MM
45 m × 4.28 (4.54 con costes indirectos) = 204.30
Tubo de PVC corrugado de doble pared de 125 mm de diámetro, colocado.

| Código | Ud | Descripción | Rendimiento | Precio | Importe |
|---|---|---|---|---|---|
| O01017 | h | CUADRILLA A | 0.03 | 53.9 | 1.62 |
| PX18004 | m | TUBO DE PVC CORRUGADO DE DRENAJE Ø 125 MM (P.O.) (material) | 1 | 2.66 | 2.66 |
|  |  | Total |  |  | 4.28 |

| Medición | Uds. | Largo | Ancho | Parcial |
|---|---|---|---|---|
| Aireación forjado sanitario | 1 | 15 | 3 | 45.00 |
| Total |  |  |  | 45 |

**XED0002** m² CELOSIA FIJA DE LAMAS
3.75 m² × 95.44 (101.17 con costes indirectos) = 379.39

| Medición | Uds. | Largo | Ancho | Parcial |
|---|---|---|---|---|
| Forjado sanitario | 15 | 0.5 | 0.5 | 3.75 |
| Total |  |  |  | 3.75 |

**XED0031** m² AISLAMIENTO ANTIIMPACTO Y ANTIHUMEDAD SUELOS
564 m² × 17.35 (18.39 con costes indirectos) = 10371.96
Aislamiento antiimpacto de suelos formado por banda de polietileno, de 10 mm de espesor, densidad 20 kg/m³, capa de panel semirrígido de lana de roca, según UNE-EN 13162, no revestido, de 50 mm de espesor, resistencia térmica 1 (m²K)/W, conductividad térmica 0,039 W/(mK), geotextil no tejido de filamentos de polipropileno, unidos mecánicamente por agujado, estabilizados frente a los rayos UV, gramajes de 181 a 200 g/m² , resistencia a la tracción de 16 KN/m solapes incluidos y colocado, preparado para recibir una base de pavimento de mortero u hormigón incluso cinta viscoelástica autoadhesiva, para sellado de juntas. Con capa de panel rígido de poliestireno expandido, de superficie lisa y mecanizado lateral recto, de 30 mm de espesor, resistencia térmica 1,05 m²K/W, conductividad térmica 0,029 W/(mK) con pp en encuentro con paramentos verticales de y fijado con pelladas de adhesivo cementoso.

| Código | Ud | Descripción | Rendimiento | Precio | Importe |
|---|---|---|---|---|---|
| O01017 | h | CUADRILLA A | 0.25 | 53.9 | 13.48 |
| PXED031-1 | m² | PANEL RÍGIDO DE POLIESTIRENO EXPANDIDO 3 CM (material; 27/04/2022) | 0.01 | 4.3 | 0.04 |
| PXED031-2 | m² | LÁMINA ANTI-IMPACTO E=10 MM (material; 27/04/2022) | 1.05 | 0.35 | 0.37 |
| P05002 | m² | GEOTEXTIL NO TEJIDO DE POLIPROPILENO, GRAMAJES 181 A 200 G/M² (P (material) | 1.05 | 0.43 | 0.45 |
| PXED021-04 | m² | PANEL SEMIRRÍGIDO DE LANA DE ROCA 50 MM (material; 27/04/2022) | 1.05 | 2.87 | 3.01 |
|  |  | Total |  |  | 17.35 |

| Medición | Uds. | Largo | Parcial |
|---|---|---|---|
| Forjado sanitario | 1 | 564 | 564.00 |
| Total |  |  | 564 |

**XED0029** m ZÓCALO DE PIEDRA PREFABRICADA HORMIGÓN PULIDO
145 m × 14.88 (15.77 con costes indirectos) = 2286.65
Zócalo de piedra de hormigón polímero de superficie pulida, color a elegir, de 45x45 mm, con anclaje metálico de acero inoxidable y grava adherida a la superficie en su cara inferior; colocación con adhesivo cementoso flexible y de gran adherencia, C2 S2 sobre una capa de regularización de mortero de cemento, industrial, con aditivo hidrófugo, M-15, sobre el que se introducen los anclajes metálicos; y sellado de las juntas entre piezas y, en su caso, de las uniones con los muros con masilla de poliuretano, previa aplicación de la imprimación.

| Código | Ud | Descripción | Rendimiento | Precio | Importe |
|---|---|---|---|---|---|
| O01018 | h | CUADRILLA B | 0.2 | 43.23 | 8.65 |
| I13006 | m³ | MORTERO CEMENTO Y ARENA M-5 (1/6), D<= 20 KM | 0.015 | 99.8 | 1.50 |
| PXED029 | m | ZÓCLAO DE PIEDRA PREFABRICADA HORMIGÓN PULIDO (material; 27/04/2022) | 1.05 | 4.5 | 4.73 |
|  |  | Total |  |  | 14.88 |

| Medición | Uds. | Largo | Parcial |
|---|---|---|---|
| Edificio | 1 | 145 | 145.00 |
| Total |  |  | 145 |

**UI14013_HA25** m³ HORMIGÓN PARA ARMAR HA-25/SPB/20-15/XC1-3, PLANTA
28.2 m³ × 82.77 (87.74 con costes indirectos) = 2474.27

| Medición | Uds. | Largo | Alto | Parcial |
|---|---|---|---|---|
| Solera flotante | 1 | 564 | 0.05 | 28.20 |
| Total |  |  |  | 28.2 |

**XI15004** kg ACERO CORRUGADO, B-500S/SD, COLOCADO
1240.8 kg × 1.24 (1.31 con costes indirectos) = 1625.45

| Medición | Uds. | Largo | Alto | Parcial |
|---|---|---|---|---|
| Solera flotante |  |  |  |  |
| Mallazo 20.20.5 | 1 | 564 | 2.2 | 1240.80 |
| Total |  |  |  | 1240.8 |

**B03010** m² ENFOSCADO MAESTREADO Y FRATASADO, PARAMENTO HORIZONTAL
28.2 m² × 22.82 (24.19 con costes indirectos) = 682.16
Enfoscado maestreado y fratasado con mortero de cemento y arena, en paramentos horizontales. Medido deduciendo los huecos de superficie mayor de 2 m².

| Código | Ud | Descripción | Rendimiento | Precio | Importe |
|---|---|---|---|---|---|
| O01018 | h | CUADRILLA B | 0.47 | 43.23 | 20.32 |
| I13006 | m³ | MORTERO CEMENTO Y ARENA M-5 (1/6), D<= 20 KM | 0.025 | 99.8 | 2.50 |
|  |  | Total |  |  | 22.82 |

Relación comercial: 000, 22.82, 001, 002, 003, 004, 005, Z0000, Z0100, Z0300, Z0500, Z0600, Z0700, Z1200, Z1900, 006, 007, 008, 009, 010, 011, 012, 013, 014, 015, 016, 017, 018, 019, 020, 021, 022, 023, 024, 025, 026, 027, 028, 029, 030, 031, 032, 033, 034, 035, 036, 037, 038, 039, 040, 041, 042, 043, 044, 045, 046, 047, 048, 049, 050, 051, 052, 053, 054, 055, 056, 057, 058, 059, 060, 061, 062, 063, 064, 065, 066, 067

| Medición | Uds. | Largo | Alto | Parcial |
|---|---|---|---|---|
| Solera flotante | 1 | 564 | 0.05 | 28.20 |
| Total |  |  |  | 28.2 |

**XB05003-1** m² PAVIMENTO BALDOSA CERÁMICA RECTIFICADA 60X30 (01/01/2010)
97.93 m² × 54.07 (57.31 con costes indirectos) = 5612.37
Solado de baldosas cerámica rectificada, 60x30 cm, según UNE-EN 14411, incuye pp de rodapié de 7cm, recibido con adhesivo blanco, i/rejuntado con mortero tapajuntas y limpieza, medido en superficie realmente ejecutada.

| Código | Ud | Descripción | Rendimiento | Precio | Importe |
|---|---|---|---|---|---|
| O01004 | h | OFICIAL ESPECIALISTA | 0.45 | 22.96 | 10.33 |
| O01005 | h | OFICIAL DE OFICIOS | 0.45 | 20.8 | 9.36 |
| O01009 | h | PEÓN | 0.25 | 20.27 | 5.07 |
| P34064 | kg | Adhesivo cementoso porcelánico (p.o.) (material; 01/01/2010) | 4.2 | 0.57 | 2.39 |
| P34065 | kg | Junta cementosa (p.o.) (material; 01/01/2010) | 0.65 | 1.02 | 0.66 |
| PXB020091 | m² | BALDOSA CERÁMICA RECTIFICADA 60X30 (material; 26/04/2022) | 1.05 | 25.01 | 26.26 |
|  |  | Total |  |  | 54.07 |

Relación comercial: 000, 16.39, 001, 002, 003, 004, 005, Z0000, Z0100, Z0300, Z0500, Z0600, Z0700, Z1200, Z1900, 006, 007, 008, 009, 010, 011, 012, 013, 014, 015, 016, 017, 018, 019, 020, 021, 022, 023, 024, 025, 026, 027, 028, 029, 030, 031, 032, 033, 034, 035, 036, 037, 038, 039, 040, 041, 042, 043, 044, 045, 046, 047, 048, 049, 050, 051, 052, 053, 054, 055, 056, 057, 058, 059, 060, 061, 062, 063, 064, 065, 066, 067

| Medición | Uds. | Largo | Parcial |
|---|---|---|---|
| S1 |  |  |  |
| Acceso y control | 1 | 55.8 | 55.80 |
| Descanso personal | 1 | 26.86 | 26.86 |
| Distribuidor 2 | 1 | 7.24 | 7.24 |
| Distribuidor 3 | 1 | 5.27 | 5.27 |
| Disponible | 1 | 2.76 | 2.76 |
| Total |  |  | 97.93 |

**XB05022-1** m² PAVIMENTO LAMINADO IMITACIÓN MADERA DECORATIVO (03/09/2014)
302.82 m² × 34.43 (36.5 con costes indirectos) = 11052.93
Pavimento laminado, formado por tablero base de HDF laminado imitación madera, resistencia a la abrasión AC4. acabado con capa superficial de protección plástica, ensamblado con adhesivo con clase de durabilidad D3 en las juntas. Todo el conjunto instalado en sistema flotante machihembrado sobre lámina de espuma de polietileno de alta densidad de 3 mm de espesor. Incluso molduras cubrejuntas, adhesivo y accesorios de montaje para el pavimento laminado y pp de rodapié de 7 cm.

| Código | Ud | Descripción | Rendimiento | Precio | Importe |
|---|---|---|---|---|---|
| O01004 | h | OFICIAL ESPECIALISTA | 0.101 | 22.96 | 2.32 |
| O01005 | h | OFICIAL DE OFICIOS | 0.081 | 20.8 | 1.68 |
| P34115 | m² | Lámina de espuma de polietileno de alta densidad de 3 mm (p.o.) (material; 03/09/2014) | 1.1 | 0.49 | 0.54 |
| P34114 | m | CINTA AUTOADHESIVA PARA SELLADO DE JUNTAS (P.O.) | 0.44 | 0.3 | 0.13 |
| P34116 | l | Adhesivo tipo D3 (antihumedad). (material; 03/09/2014) | 0.05 | 1.59 | 0.08 |
| PXB0522 | m² | PAVIMENTO LAMINADO IMITACIÓN MADERA (material; 26/04/2022) | 1.05 | 28.27 | 29.68 |
|  |  | Total |  |  | 34.43 |

Relación comercial: 000, 4.75, 001, 002, 003, 004, 005, 006, 007, 008, 009, 010, 011, 012, 013, 014, 015, 016, 017, 018, 019, 020, 021, 022, 023, 024, 025, 026, 027, 028, 029, 030, 031, 032, 033, 034, 035, 036, 037, 038, 039, 040, 041, 042, 043, 044, 045, 046, 047, 048, 049, 050, 051, 052, 053, 054, 055, 056, 057, 058, 059, 060, 061, 062, 063, 064, 065, 066, 067, Z0000, Z0100, Z0300, Z0500, Z0600, Z0700, Z1200, Z1900

| Medición | Uds. | Largo | Parcial |
|---|---|---|---|
| S2 |  |  |  |
| Sala reuniones | 1 | 125.1 | 125.10 |
| Sala control | 1 | 68.11 | 68.11 |
| Administración | 1 | 55.8 | 55.80 |
| Despacho 1 | 1 | 18.87 | 18.87 |
| Despacho 2 | 1 | 18.87 | 18.87 |
| Distribuidor 1 | 1 | 16.07 | 16.07 |
| Total |  |  | 302.82 |

**B04015** m² IMPERMEABILIZACIÓN CUBIERTA CON LÁMINA ASFÁLTICA
70.67 m² × 18.77 (19.9 con costes indirectos) = 1406.33
Impermeabilización de cubierta con lámina asfáltica de betún elastómero de 4 kg/m² de peso, soldada al soporte, incluso petos, cazoletas y puntos singulares e imprimación previa.

| Código | Ud | Descripción | Rendimiento | Precio | Importe |
|---|---|---|---|---|---|
| O01004 | h | OFICIAL ESPECIALISTA | 0.24 | 22.96 | 5.51 |
| O01009 | h | PEÓN | 0.24 | 20.27 | 4.86 |
| P34046 | kg | Pintura asfáltica para imprimación (p.o.) (material) | 0.3 | 0.79 | 0.24 |
| P07020 | m² | LÁMINA ASFÁLTICA BETÚN ELASTÓMERO 4 KG/M² (P.O.) (material) | 1.1 | 7.42 | 8.16 |
|  |  | Total |  |  | 18.77 |

Relación comercial: 000, 18.77, 001, 002, 003, 004, 005, Z0000, Z0100, Z0300, Z0500, Z0600, Z0700, Z1200, Z1900

| Medición | Uds. | Largo | Ancho | Parcial |
|---|---|---|---|---|
| Patio | 1 | 13.05 | 2.35 | 30.67 |
| Entrada | 1 | 16 | 2.5 | 40.00 |
| Total |  |  |  | 70.67 |

**XB05003-2** m² PAVIMENTO BALDOSA GRES ANTIDESLIZANTE 60X60 EXTERIOR (01/01/2010)
72.41 m² × 36.21 (38.38 con costes indirectos) = 2779.10
Solado de baldosas de gres porcelánico antideslizante Clase 3, 60x60 cm, según UNE-EN 14411, incuye pp de rodapié de 7cm, recibido con adhesivo blanco, i/rejuntado con mortero tapajuntas y limpieza, medido en superficie realmente ejecutada.

| Código | Ud | Descripción | Rendimiento | Precio | Importe |
|---|---|---|---|---|---|
| O01004 | h | OFICIAL ESPECIALISTA | 0.45 | 22.96 | 10.33 |
| O01005 | h | OFICIAL DE OFICIOS | 0.45 | 20.8 | 9.36 |
| O01009 | h | PEÓN | 0.25 | 20.27 | 5.07 |
| P34064 | kg | ADHESIVO CEMENTOSO PORCELÁNICO (P.O.) | 4.2 | 0.57 | 2.39 |
| P34065 | kg | JUNTA CEMENTOSA (P.O.) | 0.65 | 1.02 | 0.66 |
| PXB020092 | m² | BALDOSA GRES ANTIDESLIZANTE 60X60 (material; 26/04/2022) | 1.05 | 8 | 8.40 |
|  |  | Total |  |  | 36.21 |

Relación comercial: 000, 16.39, 001, 002, 003, 004, 005, Z0000, Z0100, Z0300, Z0500, Z0600, Z0700, Z1200, Z1900, 006, 007, 008, 009, 010, 011, 012, 013, 014, 015, 016, 017, 018, 019, 020, 021, 022, 023, 024, 025, 026, 027, 028, 029, 030, 031, 032, 033, 034, 035, 036, 037, 038, 039, 040, 041, 042, 043, 044, 045, 046, 047, 048, 049, 050, 051, 052, 053, 054, 055, 056, 057, 058, 059, 060, 061, 062, 063, 064, 065, 066, 067

| Medición | Uds. | Largo | Parcial |
|---|---|---|---|
| S4 |  |  |  |
| Patio | 1 | 30.08 | 30.08 |
| Entrada principal | 1 | 37 | 37.00 |
| Entrada trasera | 1 | 5.33 | 5.33 |
| Total |  |  | 72.41 |

**XB05003-3** m² PAVIMENTO BALDOSA GRES ANTIDESLIZANTE 120X120 (01/01/2010)
49.78 m² × 45.55 (48.28 con costes indirectos) = 2403.38
Solado de baldosas de gres porcelánico antideslizante, 120x120 cm, según UNE-EN 14411, incuye pp de rodapié de 7cm, recibido con adhesivo blanco, i/rejuntado con mortero tapajuntas y limpieza, medido en superficie realmente ejecutada.

| Código | Ud | Descripción | Rendimiento | Precio | Importe |
|---|---|---|---|---|---|
| O01004 | h | OFICIAL ESPECIALISTA | 0.45 | 22.96 | 10.33 |
| O01005 | h | OFICIAL DE OFICIOS | 0.45 | 20.8 | 9.36 |
| O01009 | h | PEÓN | 0.25 | 20.27 | 5.07 |
| P34064 | kg | ADHESIVO CEMENTOSO PORCELÁNICO (P.O.) | 6 | 0.57 | 3.42 |
| P34065 | kg | JUNTA CEMENTOSA (P.O.) | 0.3 | 1.02 | 0.31 |
| PXB020093 | m² | BALDOSA GRES ANTIDESLIZANTE 120 X 120 (material; 26/04/2022) | 1.05 | 16.25 | 17.06 |
|  |  | Total |  |  | 45.55 |

Relación comercial: 000, 16.39, 001, 002, 003, 004, 005, Z0000, Z0100, Z0300, Z0500, Z0600, Z0700, Z1200, Z1900, 006, 007, 008, 009, 010, 011, 012, 013, 014, 015, 016, 017, 018, 019, 020, 021, 022, 023, 024, 025, 026, 027, 028, 029, 030, 031, 032, 033, 034, 035, 036, 037, 038, 039, 040, 041, 042, 043, 044, 045, 046, 047, 048, 049, 050, 051, 052, 053, 054, 055, 056, 057, 058, 059, 060, 061, 062, 063, 064, 065, 066, 067

| Medición | Uds. | Largo | Parcial |
|---|---|---|---|
| S5 |  |  |  |
| Aseos | 1 | 12.06 | 12.06 |
| Vestuarios | 1 | 37.72 | 37.72 |
| Total |  |  | 49.78 |

**B02043** m FORMACIÓN DE PELDAÑO CON LADRILLO HUECO DOBLE
35.6 m × 24.72 (26.2 con costes indirectos) = 932.72
Formación de peldaño, con ladrillo hueco doble, recibido con pasta de yeso negro.

| Código | Ud | Descripción | Rendimiento | Precio | Importe |
|---|---|---|---|---|---|
| O01004 | h | OFICIAL ESPECIALISTA | 0.5 | 22.96 | 11.48 |
| O01009 | h | PEÓN | 0.5 | 20.27 | 10.14 |
| P01079 | mil | LADRILLO HUECO DOBLE (P.O.) (material) | 0.016 | 107.78 | 1.72 |
| P01001 | m³ | AGUA (P.O.) | 0.01 | 0.88 | 0.01 |
| B03001 | m³ | PASTA DE YESO NEGRO, AMASADA | 0.01 | 136.99 | 1.37 |
|  |  | Total |  |  | 24.72 |

Relación comercial: 000, 24.72, 001, 002, 003, 004, 005, Z0000, Z0100, Z0300, Z0500, Z0600, Z0700, Z1200, Z1900, 006, 007, 008, 009, 010, 011, 012, 013, 014, 015, 016, 017, 018, 019, 020, 021, 022, 023, 024, 025, 026, 027, 028, 029, 030, 031, 032, 033, 034, 035, 036, 037, 038, 039, 040, 041, 042, 043, 044, 045, 046, 047, 048, 049, 050, 051, 052, 053, 054, 055, 056, 057, 058, 059, 060, 061, 062, 063, 064, 065, 066, 067

| Medición | Uds. | Largo | Parcial |
|---|---|---|---|
| Principal | 4 | 5.1 | 20.40 |
| Trasera | 4 | 2.6 | 10.40 |
| Nave | 4 | 1.2 | 4.80 |
| Total |  |  | 35.6 |

**UI14009** m³ HORMIGÓN EN MASA HM-20/B/20/X0
22.18 m³ × 70.92 (75.18 con costes indirectos) = 1667.49

| Medición | Uds. | Largo | Ancho | Alto | Parcial |
|---|---|---|---|---|---|
| Rampa principal | 1 | 2.6 | 2.2 |  | 5.72 |
| Nave | 1 | 2.6 | 1.6 |  | 4.16 |
| Formación pendientes patio | 1 | 12.7 | 2.5 | 0.05 | 1.59 |
| Altillo escenario Sala juntas | 1 | 10.5 | 3.4 | 0.3 | 10.71 |
| Total |  |  |  |  | 22.18 |

**XI16002** m² ENCOFRADO Y DESENCOFRADO MADERA ZAPATAS, VIGAS RIOSTRAS Y ENCEPA
9.37 m² × 17.1 (18.13 con costes indirectos) = 169.88

| Medición | Uds. | Largo | Alto | Parcial |
|---|---|---|---|---|
| Rampa principal | 1 | 2.6 |  | 2.60 |
| RAmpa Nave | 1 | 2.6 |  | 2.60 |
| Altillo escenario Sala juntas | 1 | 10.5 | 0.3 | 3.15 |
|  | 1 | 3.4 | 0.3 | 1.02 |
| Total |  |  |  | 9.37 |

**XED0032** m² SOLERA ACABADO PULIDO Y FRATASADO
337.92 m² × 4.25 (4.51 con costes indirectos) = 1524.02
Acabado de solera con hormigón armado de 10 cm de espesor, para pavimento industrial o decorativo, realizada con hormigón HA-25/B/20/XC2 fabricado en central, y vertido desde camión, y fibra de polipropileno, y vibrado mecánico mediante extendedora, con acabado superficial mediante fratasadora mecánica con incorporación por espolvoreo de capa de rodadura de cuarzo-cemento. Incluye la ejecución y el sellado de las juntas.

| Código | Ud | Descripción | Rendimiento | Precio | Importe |
|---|---|---|---|---|---|
| MXED032 | h | FRATASADORA MECÁNICA DE HORMIGÓN (maquinaria; 27/04/2022) | 0.55 | 5.68 | 3.12 |
| PXI15004-1 | kg | FIBRA DE POLIPROPILENO (material; 21/06/2022) | 0.06 | 5.06 | 0.30 |
| AUI14013_HA25 | m³ | HORMIGÓN PARA ARMAR HA-25/SPB/20-15/XC1-3, PLANTA | 0.01 | 82.77 | 0.83 |
|  |  | Total |  |  | 4.25 |

| Medición | Uds. | Largo | Parcial |
|---|---|---|---|
| Nave | 1 | 337.92 | 337.92 |
| Total |  |  | 337.92 |

**XED0021** m² CERRAMIENTO CERÁMICO, PLADUR INT. (CE1) (01/01/2010)
359.38 m² × 75.6 (80.14 con costes indirectos) = 28800.71
Muro tipo CE1 en edificio (según planos), compuesto de interior a exterior por trasdosado de pladur doble (1 normal + 1 de gran dureza) de 12,5 mm de espesor, con placas de yeso laminado y estructura simple de perfiles de chapa de acero galvanizado de 48 mm de anchura, a base de montantes (elementos verticales) separados 400 mm entre sí, totalmente acabado con tornillería, fijación, pasta de agrarre, pasta de juntas, cinta microperforada de papel y cinta de papel con refuerzo metálico, con aislamiento de lana de roca de 4 cm de espesor, según UNE-EN 13162, no revestido, de 40 mm de espesor, formación de cámara de aire, capa de asilamiento de poliuretano proyectado de 3 cm de espesor y pared de cítara de ladrillo de 11,5 cms de espesor. Incluye replanteo, colocación de premarcos, y dinteles de chapa metálica prelacada. Totalmente acabada.

| Código | Ud | Descripción | Rendimiento | Precio | Importe |
|---|---|---|---|---|---|
| O01004 | h | OFICIAL ESPECIALISTA | 0.9 | 22.96 | 20.66 |
| O01009 | h | PEÓN | 0.9 | 20.27 | 18.24 |
| I13006 | m³ | MORTERO CEMENTO Y ARENA M-5 (1/6), D<= 20 KM | 0.052 | 99.8 | 5.19 |
| P01189 | mil | LADRILLO PERFORADO TOSCO 24X11,5X10 CM (P.O.) | 0.076 | 114.23 | 8.68 |
| PXED021-01 | m² | PLACA DE YESO LAMINADO NORMAL 12,5 MM (material; 25/04/2022) | 1.05 | 5.53 | 5.81 |
| PXED021-02 | m² | PLACA DE YESO LAMINADO GRAN DUREZA 12,5 MM (material; 25/04/2022) | 1.05 | 7.72 | 8.11 |
| PXED021-03 | m² | PANEL SEMIRRÍGIDO DE LANA DE ROCA 40 MM (material; 25/04/2022) | 1.05 | 2.55 | 2.68 |
| PI13013 | m³ | MORTERO CEMENTO HIDRÓFUGO M-10 A COLOR COBRE (01/01/2010) | 0.02 | 120.96 | 2.42 |
| P34157 | m | MAESTRA ACERO GALVANIZADO OMEGA PLACA YESO LAMINADO 82X16 MM (material; 20/09/2016) | 3.4 | 0.83 | 2.82 |
| P34161 | ud | Tornillo fijación placa yeso laminado a perfil metálico e<0,75 mm (PM) 4,2x70 mm (material) | 15 | 0.03 | 0.45 |
| P34148 | kg | Pasta de agarre placa yeso laminado especial aislante (material; 20/09/2016) | 0.05 | 0.58 | 0.03 |
| P34149 | kg | Pasta para juntas placa yeso laminado estándar (material; 02/01/2016) | 0.4 | 0.95 | 0.38 |
| P34152 | m | Cinta guardavivos placa yeso laminado (material; 02/01/2016) | 0.25 | 0.51 | 0.13 |
|  |  | Total |  |  | 75.6 |

| Medición | Uds. | Largo | Alto | Parcial |
|---|---|---|---|---|
| CE1 |  |  |  |  |
| Sala juntas | 1 | 10.4 | 4.6 | 47.84 |
|  | 1 | 13.2 | 5.2 | 68.64 |
|  | 1 | 10.4 | 1.2 | 12.48 |
| Muro cortina | -1 | 10.15 | 3.75 | -38.06 |
| Frente principal | 1 | 7.1 | 4.7 | 33.37 |
| Mampara puerta | -1 | 5.1 | 2.85 | -14.54 |
| Muro cortina | -1 | 5.7 | 2.85 | -16.25 |
| Lateral izquierdo | 1 | 29.55 | 4.7 | 138.89 |
| Muros cortina | -1 | 12.8 | 2.8 | -35.84 |
| Lateral trasero | 1 | 19.95 | 4.7 | 93.77 |
|  | 3 | 2 | 4.7 | 28.20 |
|  | 1 | 5.85 | 4.7 | 27.50 |
| Muro cortina | -1 | 3 | 2.85 | -8.55 |
| Puerta | -1 | 2.6 | 3.45 | -8.97 |
| Patio | 2 | 2.35 | 1 | 4.70 |
|  | 2 | 13.1 | 1 | 26.20 |
| Total |  |  |  | 359.38 |

**XED0022** m² CERRAMIENTO PANEL PREFABRICADO HORMIGÓN, PANEL COMPOSITE (CE2)
381.93 m² × 178.54 (189.25 con costes indirectos) = 72280.25
Cerramiento de fachada nave tipo CE2 (según planos), formado en interior por panel de cerramiento liso de hormigón prefabricado, con acabado blanco interior, cemento normal, placas de 16 cm. de espesor, para colocar en cerramientos verticales de edificios con berenjenos y acabado de junta, montaje horizontal, incluso pintura elastomérica y fijaciones en acero inoxidable, incluidas fijaciones en solera, con p.p. de neopreno de 3 mm en encuentros con pilares, y sellado de paneles. Y en el lado exterior panel composite aluminio, de 4 mm de espesor total, acabado lacado en blanco, incluida perfilería metálica y sistema de fijación, incluye medios auxiliares, acabados, pliegues, recortes, piezas especiales, formación de huecos, totalmente acabado.

| Código | Ud | Descripción | Rendimiento | Precio | Importe |
|---|---|---|---|---|---|
| P04098 | m² | PANEL FACHADA 16 CM, PLANTA | 1 | 60.62 | 60.62 |
| PXED022-01 | m² | PANEL COMPOSITE 4 MM 2 CAPAS ALUMINIO LACADO BLANCO (material; 25/04/2022) | 1.05 | 70.9 | 74.45 |
| M01111 | h | GRÚA AUTOPROPULSADA TELESCÓPICA, 26-50 T | 0.02 | 79.7 | 1.59 |
| O01004 | h | OFICIAL ESPECIALISTA | 0.9 | 22.96 | 20.66 |
| O01005 | h | OFICIAL DE OFICIOS | 1.02 | 20.8 | 21.22 |
|  |  | Total |  |  | 178.54 |

| Medición | Uds. | Largo | Alto | Parcial |
|---|---|---|---|---|
| Principal | 1 | 27 | 8.65 | 233.55 |
| Solape | -1 | 91.9 |  | -91.90 |
| Acristalamiento | -1 | 13.9 | 1.2 | -16.68 |
|  | -1 | 13.1 | 0.9 | -11.79 |
| Posterior | 1 | 27 | 8.65 | 233.55 |
| Solape | -1 | 8.83 | 4.67 | -41.24 |
| Acristalamiento | -1 | 27 | 1.2 | -32.40 |
| Lateral izq. | 1 | 13.3 | 3.85 | 51.21 |
| Acristalamiento | -1 | 13.3 | 1.2 | -15.96 |
| Lateral dcho. | 1 | 13.3 | 8.65 | 115.05 |
| Acristalamiento | -1 | 13.3 | 1.2 | -15.96 |
| Puerta | -1 | 5.1 | 5 | -25.50 |
| Total |  |  |  | 381.93 |

**XED0023** m² CERRAMIENTO PANEL PREFABRICADO HORMIGÓN CON PLADUR EXT (P1)
135.4 m² × 120.69 (127.93 con costes indirectos) = 17321.72
Partición tipo P1 (según planos), formado en interior por panel de cerramiento liso de hormigón prefabricado, con acabado blanco cemento normal de 16 cm de espesor, para colocar en cerramientos verticales de edificios con berenjenos, montaje horizontal, incluso pintura elastomérica y fijaciones en acero inoxidable, incluidas fijaciones en solera, con p.p. de neopreno de 3 mm en encuentros con pilares, y trasdosado de pladur doble (1 normal + 1 de gran dureza) de 12,5 mm de espesor, con formación de cámara de aire, incluyendo replanteo, colocación de premarcos, y dinteles de chapa metálica prelacada. Totalmente acabada.

| Código | Ud | Descripción | Rendimiento | Precio | Importe |
|---|---|---|---|---|---|
| P04098 | m² | PANEL FACHADA 16 CM, PLANTA | 1 | 60.62 | 60.62 |
| M01111 | h | GRÚA AUTOPROPULSADA TELESCÓPICA, 26-50 T | 0.02 | 79.7 | 1.59 |
| O01004 | h | OFICIAL ESPECIALISTA | 0.9 | 22.96 | 20.66 |
| O01005 | h | OFICIAL DE OFICIOS | 1.02 | 20.8 | 21.22 |
| PXED021-01 | m² | PLACA DE YESO LAMINADO NORMAL 12,5 MM | 1.05 | 5.53 | 5.81 |
| PXED021-02 | m² | PLACA DE YESO LAMINADO GRAN DUREZA 12,5 MM | 1.05 | 7.72 | 8.11 |
| PXED021-03 | m² | PANEL SEMIRRÍGIDO DE LANA DE ROCA 40 MM | 1.05 | 2.55 | 2.68 |
|  |  | Total |  |  | 120.69 |

| Medición | Uds. | Largo | Alto | Parcial |
|---|---|---|---|---|
| Principal | 1 | 13.15 | 6.4 | 84.16 |
|  | 1 | 2.05 | 4.7 | 9.64 |
| Posterior | 1 | 8.85 | 4.7 | 41.60 |
| Total |  |  |  | 135.4 |

**XED0024** m² CERRAMIENTO MURO CORTINA (CM1-2)
97.19 m² × 244.57 (259.24 con costes indirectos) = 25195.54
Muro cortina de aluminio lacado tipo CM1 y CM2 (según planos), con rotura de puente térmico. La dimensión de los montantes será de 50 mm de ancho y 175 mm de profundidad y la de los travesaños de 50 mm de ancho y 180 mm de profundidad. Acristalamiento doble de aspecto neutro, incoloro y poco reflectante de composición 8/20/6+6 mm considerando incluidas ventanas tipo oscilantes hacia afuera y puertas de entrada según planos. Incluso anclajes, silicona, acabados, piezas especiales, totalmente montado.

| Código | Ud | Descripción | Rendimiento | Precio | Importe |
|---|---|---|---|---|---|
| O01004 | h | OFICIAL ESPECIALISTA | 0.8 | 22.96 | 18.37 |
| P34054 | m | SELLADO CON SILICONA INCOLORA (P.O.) | 7 | 0.75 | 5.25 |
| PX34232 | m² | DOBLE LUNA MÁS CÁMARA 8/20/6+6 (P.O.) (material; 25/04/2022) | 1.006 | 92 | 92.55 |
| PXED024-1 | m² | ESTRUCTURA MURO CORTINA ALUMINIO LACADO (material; 25/04/2022) | 1 | 128.4 | 128.40 |
|  |  | Total |  |  | 244.57 |

| Medición | Uds. | Largo | Alto | Parcial |
|---|---|---|---|---|
| CM1 | 4 | 3.1 | 2.85 | 35.34 |
|  | 1 | 5.65 | 2.85 | 16.10 |
|  | 4 | 2.4 | 3.75 | 36.00 |
|  | 1 | 3 | 2.85 | 8.55 |
|  | 2 | 0.5 | 1.2 | 1.20 |
| Total |  |  |  | 97.19 |

**XB01034** kg ACERO LAMINADO S275JR EN CALIENTE, CHAPAS Y VIGAS
3219.15 kg × 2.43 (2.58 con costes indirectos) = 8305.41

| Medición | Uds. | Largo | Alto | Parcial |
|---|---|---|---|---|
| Nave - puente grúa |  |  |  |  |
| Raíles | 2 | 26 | 58.53 | 3043.56 |
| Apoyos | 10 | 0.3 | 58.53 | 175.59 |
| Total |  |  |  | 3219.15 |

**XED0025** m² VENTANAL EXTERIOR PERFILERÍA ALUMINIO (CM3)
88.07 m² × 158.09 (167.58 con costes indirectos) = 14758.77
Ventanal con perfilería de aluminio lacado, color negro mate con acristalamiento de seguridad 4+10+3+3 mm considerando incluidas ventanas y puertas, tipo oscilantes hacia afuera. Incluso anclajes, silicona, acabados, piezas especiales, totalmente montado.

| Código | Ud | Descripción | Rendimiento | Precio | Importe |
|---|---|---|---|---|---|
| O01004 | h | OFICIAL ESPECIALISTA | 0.8 | 22.96 | 18.37 |
| P34054 | m | SELLADO CON SILICONA INCOLORA (P.O.) | 7 | 0.75 | 5.25 |
| PX34232-01 | m² | ACRISTALAMIENTO SEGURIDAD 4+10+3+3 (material; 25/04/2022) | 1.006 | 78 | 78.47 |
| PXED024-2 | m² | PERFILERÍA ALUMINIO LACADO (material; 25/04/2022) | 1 | 56 | 56.00 |
|  |  | Total |  |  | 158.09 |

| Medición | Uds. | Largo | Alto | Parcial |
|---|---|---|---|---|
| Patio | 2 | 2.35 | 2.85 | 13.40 |
|  | 2 | 13.1 | 2.85 | 74.67 |
| Total |  |  |  | 88.07 |

**XED0002-1** m² CELOSIA FIJA DE LAMAS ORIENTABLES ALUMINIO
54.16 m² × 231.73 (245.63 con costes indirectos) = 13303.32
Celosía fija con sujeciones de aluminio y lamas orientables de aluminio, de 120 mm de ancho, horizontales o verticales según planos, acabado lacado blanco, montada mediante atornillado en obra de fábrica, incluidos anclajes, sellados de juntas, piezas especiales. Totalmente montado

| Código | Ud | Descripción | Rendimiento | Precio | Importe |
|---|---|---|---|---|---|
| O01018 | h | CUADRILLA B | 1 | 43.23 | 43.23 |
| PXED002-1 | m² | CELOSÍA FIJA DE LAMAS ORIENTABLES ALUMINIO (material; 26/04/2022) | 1 | 188.5 | 188.50 |
|  |  | Total |  |  | 231.73 |

| Medición | Uds. | Largo | Alto | Parcial |
|---|---|---|---|---|
| Control | 1 | 5.65 | 2.85 | 16.10 |
| Sala juntas | 1 | 10.15 | 3.75 | 38.06 |
| Total |  |  |  | 54.16 |

**XED0033** m ALFÉIZAR VENTANAL O MURO CORTINA (01/01/2010)
62.05 m × 51.81 (54.92 con costes indirectos) = 3407.79
Alféizar para ventanal o muro cortina formado por vierteaguas prefabricado de hormigón de color blanco, en piezas de 500x250x50 mm, con goterón y anclaje metálico de acero inoxidable en su cara inferior, empotrado en las jambas; recibido con mortero de cemento, industrial, con aditivo hidrófugo, M-10, sobre el que se introducen los anclajes metálicos; y rejuntado entre piezas y de las uniones con los muros con mortero de juntas especial para prefabricados de hormigón. Incluso protector hidrófugo en base acuosa, para tratamiento superficial hidrofugante y lámina impermeabilizante inferior. Colocado.

| Código | Ud | Descripción | Rendimiento | Precio | Importe |
|---|---|---|---|---|---|
| O01018 | h | CUADRILLA B | 0.2 | 43.23 | 8.65 |
| I13013 | m³ | MORTERO CEMENTO HIDRÓFUGO M-10 (01/01/2010) | 0.01 | 120.96 | 1.21 |
| PXED033 | m | ALFÉIZAR CON VIERTEAGUAS Y LÁMINA (material; 28/04/2022) | 1.05 | 39.95 | 41.95 |
|  |  | Total |  |  | 51.81 |

| Medición | Uds. | Largo | Parcial |
|---|---|---|---|
| CM1 | 4 | 3.1 | 12.40 |
|  | 1 | 5.65 | 5.65 |
|  | 4 | 2.4 | 9.60 |
|  | 1 | 3 | 3.00 |
|  | 1 | 0.5 | 0.50 |
| Patio | 2 | 2.35 | 4.70 |
|  | 2 | 13.1 | 26.20 |
| Total |  |  | 62.05 |

**XED0043** m² IMPERMEABILIZACIÓN DE ABERTURAS (18/02/2021)
151.95 m² × 13.35 (14.15 con costes indirectos) = 2150.09
Impermeabilización de zonas de aberturas mediante previa imprimación del soporte con una dotación de 300 gr/m2 de la emulsión asfáltica emufal i y la aplicación de la lámina impermeabilizante autoadhesiva y autoprotegida, compuesta por un mástico elastomérico (sbs) con armadura de fieltro de fibra de vidrio y acabado mineral en la cara superior y un film siliconado extraíble en la inferior tipo texself fv 4 Kg min.

| Código | Ud | Descripción | Rendimiento | Precio | Importe |
|---|---|---|---|---|---|
| O01004 | h | OFICIAL ESPECIALISTA | 0.1 | 22.96 | 2.30 |
| O01009 | h | PEÓN | 0.1 | 20.27 | 2.03 |
| P06BI036 | kg | EMULSIÓN ASFÁLTICA EMUFAL I (material; 18/02/2021) | 0.3 | 1.24 | 0.37 |
| P06BD750 | m² | LÁMINA AUTOADHESIVA MINERAL TEXSELF FV 4 KG (material; 18/02/2021) | 1.1 | 7.86 | 8.65 |
|  |  | Total |  |  | 13.35 |

| Medición | Uds. | Largo | Ancho | Parcial |
|---|---|---|---|---|
| CM1 | 8 | 3.75 | 0.5 | 15.00 |
|  | 8 | 2.4 | 0.5 | 9.60 |
|  | 14 | 2.85 | 0.5 | 19.95 |
|  | 2 | 5.7 | 0.5 | 5.70 |
|  | 4 | 3.2 | 0.5 | 6.40 |
|  | 2 | 3.25 | 0.5 | 3.25 |
|  | 2 | 3.1 | 0.5 | 3.10 |
|  | 2 | 2.95 | 0.5 | 2.95 |
| CM4 | 8 | 5.8 | 0.5 | 23.20 |
| CM5 | 16 | 6.1 | 0.5 | 48.80 |
| CM6 | 2 | 3.4 | 0.5 | 3.40 |
| CP1 | 2 | 2.2 | 0.5 | 2.20 |
|  | 1 | 1.7 | 0.5 | 0.85 |
| CP2 | 2 | 5 | 0.5 | 5.00 |
|  | 1 | 5.1 | 0.5 | 2.55 |
| Total |  |  |  | 151.95 |

**XB02026** m² TABIQUE DOBLE PLADUR E=16CM (P2) (02/01/2016)
109.07 m² × 57.75 (61.22 con costes indirectos) = 6677.27
Tabique doble autoportante formado por montantes separados 600 mm. y canales de perfiles de chapa de acero galvanizado de 46 mm., atornillado por cada cara dos placas resistentes al fuego de 12,5 mm. de espesor (1 normal + 1 de gran dureza) y doble aislamiento de lana de roca de 4 cm de espesor, según UNE-EN 13162, no revestido, de 40 mm de espesor, resistencia térmica 1 (m²K)/W, conductividad térmica 0,039 W/(mK), con chapa de acero interior. Con un ancho total de 16 cm, sin aislamiento. I/p.p. de tratamiento de huecos, paso de instalaciones, tornillería, pastas de agarre y juntas, cintas para juntas, anclajes para suelo y techo, limpieza. Totalmente terminado y listo para imprimar y pintar o decorar. Según NTE-PTP, UNE 102040 IN y ATEDY. Medido deduciendo los huecos de superficie mayor de 2 m².

| Código | Ud | Descripción | Rendimiento | Precio | Importe |
|---|---|---|---|---|---|
| O01004 | h | OFICIAL ESPECIALISTA | 0.39 | 22.96 | 8.95 |
| O01005 | h | OFICIAL DE OFICIOS | 0.39 | 20.8 | 8.11 |
| PXED021-01 | m² | PLACA DE YESO LAMINADO NORMAL 12,5 MM | 2.1 | 5.53 | 11.61 |
| PXED021-02 | m² | PLACA DE YESO LAMINADO GRAN DUREZA 12,5 MM | 2.1 | 7.72 | 16.21 |
| PXED021-03 | m² | PANEL SEMIRRÍGIDO DE LANA DE ROCA 40 MM | 2.1 | 2.55 | 5.36 |
| P34157 | m | MAESTRA ACERO GALVANIZADO OMEGA PLACA YESO LAMINADO 82X16 MM | 7.2 | 0.83 | 5.98 |
| P34161 | ud | TORNILLO FIJACIÓN PLACA YESO LAMINADO A PERFIL METÁLICO E<0,75 M | 15 | 0.03 | 0.45 |
| P34148 | kg | PASTA DE AGARRE PLACA YESO LAMINADO ESPECIAL AISLANTE | 0.1 | 0.58 | 0.06 |
| P34149 | kg | PASTA PARA JUNTAS PLACA YESO LAMINADO ESTÁNDAR | 0.8 | 0.95 | 0.76 |
| P34152 | m | CINTA GUARDAVIVOS PLACA YESO LAMINADO | 0.5 | 0.51 | 0.26 |
|  |  | Total |  |  | 57.75 |

Relación comercial: 000, 50.05, 001, 002, 003, 004, 005, 006, 007, 008, 009, 010, 011, 012, 013, 014, 015, 016, 017, 018, 019, 020, 021, 022, 023, 024, 025, 026, 027, 028, 029, 030, 031, 032, 033, 034, 035, 036, 037, 038, 039, 040, 041, 042, 043, 044, 045, 046, 047, 048, 049, 050, 051, 052, 053, 054, 055, 056, 057, 058, 059, 060, 061, 062, 063, 064, 065, 066, 067, Z0000, Z0100, Z0300, Z0500, Z0600, Z0700, Z1200, Z1900

| Medición | Uds. | Largo | Alto | Parcial |
|---|---|---|---|---|
| Acceso y control | 1 | 9.95 | 3.35 | 33.33 |
|  | 2 | 2.3 | 3.35 | 15.41 |
|  | 1 | 9.8 | 3.35 | 32.83 |
| Puerta | -1 | 1.7 | 2.1 | -3.57 |
| Descanso | 1 | 9.9 | 3.35 | 33.17 |
|  | -1 | 1 | 2.1 | -2.10 |
| Total |  |  |  | 109.07 |

**XB02026-1** m² TABIQUE SIMPLE PLADUR E=10CM (P3) (02/01/2016)
97.44 m² × 50.51 (53.54 con costes indirectos) = 5216.94
Tabique simple autoportante formado por montantes separados 600 mm. y canales de perfiles de chapa de acero galvanizado de 46 mm., atornillado por cada cara dos placas resistentes al fuego de 12,5 mm. de espesor (1 normal + 1 de gran dureza) y aislamiento de lana de roca de 4 cm de espesor, según UNE-EN 13162, no revestido, de 40 mm de espesor, resistencia térmica 1 (m²K)/W, conductividad térmica 0,039 W/(mK). Con un ancho total de 10 cm, sin aislamiento. I/p.p. de tratamiento de huecos, paso de instalaciones, tornillería, pastas de agarre y juntas, cintas para juntas, anclajes para suelo y techo, limpieza. Totalmente terminado y listo para imprimar y pintar o decorar. Según NTE-PTP, UNE 102040 IN y ATEDY. Medido deduciendo los huecos de superficie mayor de 2 m².

| Código | Ud | Descripción | Rendimiento | Precio | Importe |
|---|---|---|---|---|---|
| O01004 | h | OFICIAL ESPECIALISTA | 0.37 | 22.96 | 8.50 |
| O01005 | h | OFICIAL DE OFICIOS | 0.37 | 20.8 | 7.70 |
| PXED021-01 | m² | PLACA DE YESO LAMINADO NORMAL 12,5 MM | 2.1 | 5.53 | 11.61 |
| PXED021-02 | m² | PLACA DE YESO LAMINADO GRAN DUREZA 12,5 MM | 2.1 | 7.72 | 16.21 |
| PXED021-03 | m² | PANEL SEMIRRÍGIDO DE LANA DE ROCA 40 MM | 1.05 | 2.55 | 2.68 |
| P34157 | m | MAESTRA ACERO GALVANIZADO OMEGA PLACA YESO LAMINADO 82X16 MM | 3.4 | 0.83 | 2.82 |
| P34161 | ud | TORNILLO FIJACIÓN PLACA YESO LAMINADO A PERFIL METÁLICO E<0,75 M | 15 | 0.03 | 0.45 |
| P34148 | kg | PASTA DE AGARRE PLACA YESO LAMINADO ESPECIAL AISLANTE | 0.05 | 0.58 | 0.03 |
| P34149 | kg | PASTA PARA JUNTAS PLACA YESO LAMINADO ESTÁNDAR | 0.4 | 0.95 | 0.38 |
| P34152 | m | CINTA GUARDAVIVOS PLACA YESO LAMINADO | 0.25 | 0.51 | 0.13 |
|  |  | Total |  |  | 50.51 |

Relación comercial: 000, 50.05, 001, 002, 003, 004, 005, 006, 007, 008, 009, 010, 011, 012, 013, 014, 015, 016, 017, 018, 019, 020, 021, 022, 023, 024, 025, 026, 027, 028, 029, 030, 031, 032, 033, 034, 035, 036, 037, 038, 039, 040, 041, 042, 043, 044, 045, 046, 047, 048, 049, 050, 051, 052, 053, 054, 055, 056, 057, 058, 059, 060, 061, 062, 063, 064, 065, 066, 067, Z0000, Z0100, Z0300, Z0500, Z0600, Z0700, Z1200, Z1900

| Medición | Uds. | Largo | Alto | Parcial |
|---|---|---|---|---|
| Aseos | 1 | 8 | 3.35 | 26.80 |
|  | 5 | 2.05 | 3.35 | 34.34 |
| Puertas | -4 | 1 | 2.1 | -8.40 |
| Vestuarios | 1 | 1.75 | 3.35 | 5.86 |
|  | 1 | 4.1 | 3.35 | 13.74 |
|  | 1 | 5.6 | 3.35 | 18.76 |
|  | 1 | 2.4 | 3.35 | 8.04 |
| Puertas | -4 | 1 | 2.1 | -8.40 |
| Control | 1 | 2 | 3.35 | 6.70 |
| Total |  |  |  | 97.44 |

**B03027** m² PINTURA PLÁSTICA BLANCA LISA SOBRE PARAMENTOS
393.4 m² × 5.69 (6.03 con costes indirectos) = 2372.20

| Medición | Uds. | Largo | Alto | Parcial |
|---|---|---|---|---|
| Sala juntas | 2 | 10.15 | 3.8 | 77.14 |
|  | 2 | 12.7 | 3.8 | 96.52 |
| Muro cortina | -1 | 10.15 | 3.75 | -38.06 |
| Acceso y control | 1 | 7.1 | 3 | 21.30 |
|  | 2 | 10.15 | 3 | 60.90 |
| Mampara puerta | -1 | 5.1 | 2.85 | -14.54 |
| Puertas | -1 | 2 | 2.1 | -4.20 |
|  | -1 | 1.8 | 2.1 | -3.78 |
| Patio | -1 | 2.35 | 3 | -7.05 |
| Sala control | 2 | 11.85 | 3 | 71.10 |
|  | 1 | 5.8 | 3 | 17.40 |
|  | 1 | 2.3 | 3 | 6.90 |
| Administración | 1 | 2.3 | 3 | 6.90 |
|  | 1 | 2.7 | 3 | 8.10 |
| Puerta | -1 | 1.8 | 2.1 | -3.78 |
| Oficina 2 | 1 | 6.7 | 3 | 20.10 |
| Area descanso | 1 | 6.7 | 3 | 20.10 |
|  | 1 | 5.1 | 3 | 15.30 |
|  | 2 | 3.6 | 3 | 21.60 |
| Puerta | -1 | 1 | 2.1 | -2.10 |
| Distribuidor 3 | 1 | 4.3 | 3 | 12.90 |
|  | 1 | 1.55 | 3 | 4.65 |
|  | 2 | 2.05 | 3 | 12.30 |
|  | -3 | 1 | 2.1 | -6.30 |
| Total |  |  |  | 393.4 |

**XB03047** m² ENFOSCADO MAESTREADO HIDRÓFUGO M-10 PARAMENTO VERTICAL (01/01/2010)
356.92 m² × 16.69 (17.69 con costes indirectos) = 6313.91
Enfoscado, maestreado y fratasado con mortero hidrófugo y arena de río M-10, en paramentos verticales para cara vista, color según planos y 1,5 cm de espesor mínimo, i/regleado, sacado de aristas y rincones con maestras cada 3 m. y andamiaje, s/NTE-RPE, medido deduciendo huecos. Mortero con marcado CE y DdP (Declaración de prestaciones) según Reglamento (UE) 305/2011.

| Código | Ud | Descripción | Rendimiento | Precio | Importe |
|---|---|---|---|---|---|
| O01018 | h | CUADRILLA B | 0.33 | 43.23 | 14.27 |
| I13013 | m³ | MORTERO CEMENTO HIDRÓFUGO M-10 | 0.02 | 120.96 | 2.42 |
|  |  | Total |  |  | 16.69 |

| Medición | Uds. | Largo | Alto | Parcial |
|---|---|---|---|---|
| Principal | 1 | 13.5 | 5.6 | 75.60 |
|  | 1 | 13.3 | 4.7 | 62.51 |
| Acristalamiento | -1 | 11 | 2.85 | -31.35 |
| Posterior | 1 | 20 | 4.7 | 94.00 |
|  | 1 | 5.85 | 4.7 | 27.50 |
|  | 1 | 2 | 4.7 | 9.40 |
| Acristalamiento | -1 | 3 | 2.85 | -8.55 |
| Puerta | -1 | 3.45 | 2.6 | -8.97 |
| Lateral izq. | 1 | 32.45 | 4.7 | 152.52 |
| Acristalamiento | -1 | 12.8 | 2.85 | -36.48 |
| Lateral dcho. | 1 | 10.4 | 5.6 | 58.24 |
| Acristalamiento | -1 | 10 | 3.75 | -37.50 |
| Total |  |  |  | 356.92 |

**B03008** m² ENFOSCADO MAESTREADO Y FRATASADO, PARAMENTO VERTICAL
162.54 m² × 18.06 (19.14 con costes indirectos) = 3111.02

| Medición | Uds. | Largo | Alto | Parcial |
|---|---|---|---|---|
| Patio | 1 | 13.3 | 4.8 | 63.84 |
| Aseos | 1 | 8 | 3 | 24.00 |
|  | 8 | 2.05 | 3 | 49.20 |
| Puertas | -7 | 1 | 2.1 | -14.70 |
| Vestuarios | 1 | 4.1 | 3 | 12.30 |
|  | 1 | 0.8 | 3 | 2.40 |
|  | 1 | 5.6 | 3 | 16.80 |
|  | 1 | 4.3 | 3 | 12.90 |
| Puertas | -2 | 1 | 2.1 | -4.20 |
| Total |  |  |  | 162.54 |

**XED0027** m² MAMPARA MODULAR CIEGA AGLOMERADO
34.2 m² × 148.27 (157.17 con costes indirectos) = 5375.21
Partición desmontable formada por tablero fenólico imitación roble ciego y con paneles de tablero aglomerado de 16 mm de espesor con acabado en melamina, fijados mecánicamente con sujeción oculta, entrecalles horizontales empotradas en panel con perfil de PVC de 10 mm, y cámara entre paneles rellena con lana de roca. Incluso perfiles verticales internos de aluminio, ocultos entre módulos, perfilería vista superior de 35x45 mm e inferior de 60x45 mm, de aluminio anodizado o lacado estándar. Totalmente acabado.

| Código | Ud | Descripción | Rendimiento | Precio | Importe |
|---|---|---|---|---|---|
| O01004 | h | OFICIAL ESPECIALISTA | 0.39 | 22.96 | 8.95 |
| O01005 | h | OFICIAL DE OFICIOS | 0.39 | 20.8 | 8.11 |
| PXED027 | m² | MAMPARA MODULAR CIEGA MELAMINA (material; 26/04/2022) | 1 | 131.21 | 131.21 |
|  |  | Total |  |  | 148.27 |

| Medición | Uds. | Largo | Alto | Parcial |
|---|---|---|---|---|
| Oficinas | 2 | 6 | 2.85 | 34.20 |
| Total |  |  |  | 34.2 |

**XED0008** m² MAMPARA FIJA PERFILERÍA ALUMINIO, VIDRIO SEGURIDAD 6+6
18.1 m² × 150.69 (159.73 con costes indirectos) = 2891.11

| Medición | Uds. | Largo | Alto | Parcial |
|---|---|---|---|---|
| Oficinas | 1 | 3.25 | 2.85 | 9.26 |
|  | 1 | 3.1 | 2.85 | 8.84 |
| Total |  |  |  | 18.1 |

**XED0005** m² ACRISTALAMIENTO CON VIDRIO COLADO EN U 270 X 41 MM. E=6 MM
96.72 m² × 83.64 (88.66 con costes indirectos) = 8575.20

| Medición | Uds. | Largo | Alto | Parcial |
|---|---|---|---|---|
| Nave |  |  |  |  |
|  | 1 | 27 | 1.2 | 32.40 |
|  | 1 | 27 | 1.2 | 32.40 |
|  | 1 | 13.3 | 1.2 | 15.96 |
| Acristalamiento | 1 | 13.3 | 1.2 | 15.96 |
| Total |  |  |  | 96.72 |

**XED0028** m² PANEL FENOLICO PARA DIVISIONES
39 m² × 94.91 (100.6 con costes indirectos) = 3923.40
Tablero fenólico HPL, de 13 mm de espesor, color a elegir; para formación de cabina para vestuario, incluyendo puertas; estructura soporte de aluminio anodizado, formada por perfil guía horizontal de sección circular de 25 mm de diámetro, rosetas, pinzas de sujeción de los tableros y perfiles en U de 20x15 mm para fijación a la pared y herrajes de acero inoxidable AISI 316L, formados por bisagras con muelle, tirador con condena e indicador exterior de libre y ocupado, y pies regulables en altura hasta 150 mm. Incluso ajuste de la hoja, fijación de los herrajes, nivelación y ajuste final. Totalmente montada.

| Código | Ud | Descripción | Rendimiento | Precio | Importe |
|---|---|---|---|---|---|
| O01004 | h | OFICIAL ESPECIALISTA | 0.32 | 22.96 | 7.35 |
| PX028 | m² | PANEL FENOLICO FORMACIÓN CABINAS (material; 26/04/2022) | 1 | 87.56 | 87.56 |
|  |  | Total |  |  | 94.91 |

| Medición | Uds. | Largo | Alto | Parcial |
|---|---|---|---|---|
| Vestuarios | 2 | 3.4 | 3 | 20.40 |
|  | 4 | 1.55 | 3 | 18.60 |
| Total |  |  |  | 39 |

**XED0013-1** m² ALICATADO AZULEJO DECORATIVO 20 X 20 CM. (01/01/2010)
98.7 m² × 21.72 (23.02 con costes indirectos) = 2272.07
Alicatado azulejo cerámico decorativo hasta 20x20 cm combinado con pintura antimoho, recibido con cemento cola, i/piezas especiales, ejecución de ingletes, rejuntado con lechada de cemento, limpieza y p.p de costes indirectos.

| Código | Ud | Descripción | Rendimiento | Precio | Importe |
|---|---|---|---|---|---|
| O01018 | h | CUADRILLA B | 0.4 | 43.23 | 17.29 |
| P01191 | kg | LECHADA BLANCA CG1 (P.O.) | 1.5 | 0.37 | 0.56 |
| P34063 | kg | ADHESIVO CEMENTOSO INT.S/MORTEROS C1 (P.O.) | 3 | 0.19 | 0.57 |
| PX0013-1 | ud | AZULEJO DECORATIVO 20 X 20 CM (material; 26/04/2022) | 47.2 | 0.07 | 3.30 |
|  |  | Total |  |  | 21.72 |

| Medición | Uds. | Largo | Alto | Parcial |
|---|---|---|---|---|
| Aseos | 1 | 8 | 3 | 24.00 |
|  | 8 | 2.05 | 3 | 49.20 |
| Puertas | -7 | 1 | 2.1 | -14.70 |
| Vestuarios | 1 | 4.1 | 3 | 12.30 |
|  | 1 | 0.8 | 3 | 2.40 |
|  | 1 | 5.6 | 3 | 16.80 |
|  | 1 | 4.3 | 3 | 12.90 |
| Puertas | -2 | 1 | 2.1 | -4.20 |
| Total |  |  |  | 98.7 |

**XED0013-2** m² ALICATADO AZULEJO DECORATIVO EXTERIORES 33 X 33 CM. (01/01/2010)
63.84 m² × 26.36 (27.94 con costes indirectos) = 1783.69
Alicatado azulejo cerámico decorativo para exteriores hasta 33x33 cm combinado con pintura antimoho, recibido con cemento cola, i/piezas especiales, ejecución de ingletes, rejuntado con lechada de cemento, limpieza y p.p de costes indirectos.

| Código | Ud | Descripción | Rendimiento | Precio | Importe |
|---|---|---|---|---|---|
| O01018 | h | CUADRILLA B | 0.4 | 43.23 | 17.29 |
| P01191 | kg | LECHADA BLANCA CG1 (P.O.) | 1.5 | 0.37 | 0.56 |
| P34063 | kg | ADHESIVO CEMENTOSO INT.S/MORTEROS C1 (P.O.) | 3 | 0.19 | 0.57 |
| PX0013-2 | m² | AZULEJO DECORATIVO 33 X 33 CM (material; 26/04/2022) | 1.05 | 7.56 | 7.94 |
|  |  | Total |  |  | 26.36 |

| Medición | Uds. | Largo | Alto | Parcial |
|---|---|---|---|---|
| Patio | 1 | 13.3 | 4.8 | 63.84 |
| Total |  |  |  | 63.84 |

**XB03022** m² FALSO TECHO PLANCHA LISA ESCAYOLA DESMONTABLE
490.45 m² × 22.37 (23.71 con costes indirectos) = 11628.57

| Medición | Uds. | Largo | Parcial |
|---|---|---|---|
| Acceso y control | 1 | 55.8 | 55.80 |
| Descanso personal | 1 | 26.86 | 26.86 |
| Distribuidor 1 | 1 | 16.07 | 16.07 |
| Distribuidor 2 | 1 | 7.24 | 7.24 |
| Distribuidor 3 | 1 | 5.27 | 5.27 |
| Entrada principal | 1 | 37 | 37.00 |
| Entrada trasera | 1 | 5.33 | 5.33 |
| Sala reuniones | 1 | 125.1 | 125.10 |
| Sala control | 1 | 68.11 | 68.11 |
| Administración | 1 | 53.39 | 53.39 |
| Despacho 1 | 1 | 18.87 | 18.87 |
| Despacho 2 | 1 | 18.87 | 18.87 |
| Aseos | 1 | 12.06 | 12.06 |
| Disponible | 1 | 2.76 | 2.76 |
| Vestuarios | 1 | 37.72 | 37.72 |
| Total |  |  | 490.45 |

**XB03054-2** m² FALSO TECHO LAMAS ALUMINIO (18/02/2021)
5.3 m² × 30.78 (32.63 con costes indirectos) = 172.94
Falso techo metálico desmontable, formado por lamas de acero de espesor 0,5mm, de sección 30 x 300 mm, acabado pre-lacado, elementos de suspensión con varillas roscadas de acero galvanizada A4 M6 DIN 976, y ancladas por el otro extremo al forjado o estructura metálica con anclaje metálico M6 de alta capacidad de carga estática. Totalmente acabado; i/p.p. de elementos de remate, accesorios de fijación y medios auxiliares.

| Código | Ud | Descripción | Rendimiento | Precio | Importe |
|---|---|---|---|---|---|
| O01004 | h | OFICIAL ESPECIALISTA | 0.25 | 22.96 | 5.74 |
| O01005 | h | OFICIAL DE OFICIOS | 0.25 | 20.8 | 5.20 |
| PXB03054-1 | m² | F. TECHO LAMAS DE ALUMNIO GRADHERMETIC PHALCEL O EQUIV., P-300, (material; 18/02/2021) | 1 | 18.03 | 18.03 |
| P34164 | ud | Varilla de cuelgue 1000 mm falso techo (material) | 1.2 | 0.47 | 0.56 |
| P34165 | ud | Conector maestra 60x27 mm falso techo continuo placa yeso laminado (material) | 0.6 | 0.23 | 0.14 |
| P34166 | ud | Caballete maestra 60x27 mm falso techo continuo placa yeso laminado (material) | 2.3 | 0.41 | 0.94 |
| P34160 | ud | Tornillo fijación placa yeso laminado a perfil metálico e<0,75 mm (PM) 3,5x25 mm (material) | 17 | 0.01 | 0.17 |
|  |  | Total |  |  | 30.78 |

| Medición | Uds. | Largo | Parcial |
|---|---|---|---|
| Entrada posterior | 1 | 5.3 | 5.30 |
| Total |  |  | 5.3 |

**XB04010** m² CUBIERTA CHAPA PRELACADA, TIPO SÁNDWICH 50
366 m² × 51.77 (54.88 con costes indirectos) = 20086.08

| Medición | Uds. | Largo | Ancho | Parcial |
|---|---|---|---|---|
| Nave | 2 | 27 | 6.5 | 351.00 |
| Lucernarios | -8 | 1 | 6.5 | -52.00 |
| Forro en peto | 2 | 27 | 1 | 54.00 |
|  | 2 | 6.5 | 1 | 13.00 |
| Total |  |  |  | 366 |

**XED0034** m² LUCERNARIO DE PLACA TRANSLÚCIDA
52 m² × 58.07 (61.55 con costes indirectos) = 3200.60
Lucernario a un agua en cubiertas, con estructura autoportante de perfiles de aluminio lacado, revestido con placas alveolares de policarbonato celular incoloras de 6 mm de espesor. Incluso tornillería, elementos de remate y piezas de anclaje para formación del elemento portante, cortes de plancha, perfiles universales de aluminio con gomas de estanqueidad de EPDM, tornillos de acero inoxidable y piezas especiales para la colocación de las placas. Totalmente terminado en condiciones de estanqueidad.

| Código | Ud | Descripción | Rendimiento | Precio | Importe |
|---|---|---|---|---|---|
| M01111 | h | GRÚA AUTOPROPULSADA TELESCÓPICA, 26-50 T | 0.03 | 79.7 | 2.39 |
| O01004 | h | OFICIAL ESPECIALISTA | 0.23 | 22.96 | 5.28 |
| O01009 | h | PEÓN | 0.23 | 20.27 | 4.66 |
| PXED034 | m² | LUCERNARIO PLACA TRANSLÚCIDA (material; 28/04/2022) | 1.05 | 43.56 | 45.74 |
|  |  | Total |  |  | 58.07 |

| Medición | Uds. | Largo | Ancho | Parcial |
|---|---|---|---|---|
| Lucernarios | 8 | 1 | 6.5 | 52.00 |
| Total |  |  |  | 52 |

**XED0004** m² CUBIERTA NO TRANSITABLE CON GRAVILLA
523.05 m² × 55.61 (58.95 con costes indirectos) = 30833.80

| Medición | Uds. | Largo | Parcial |
|---|---|---|---|
| Acceso y control | 1 | 55.8 | 55.80 |
| Descanso personal | 1 | 26.86 | 26.86 |
| Distribuidor 1 | 1 | 16.07 | 16.07 |
| Distribuidor 2 | 1 | 7.24 | 7.24 |
| Distribuidor 3 | 1 | 5.27 | 5.27 |
| Entrada principal | 1 | 37 | 37.00 |
| Entrada trasera | 1 | 5.33 | 5.33 |
| Sala reuniones | 1 | 125.1 | 125.10 |
| Sala control | 1 | 68.11 | 68.11 |
| Administración | 1 | 53.39 | 53.39 |
| Despacho 1 | 1 | 18.87 | 18.87 |
| Despacho 2 | 1 | 18.87 | 18.87 |
| Aseos | 1 | 12.06 | 12.06 |
| Disponible | 1 | 2.76 | 2.76 |
| Vestuarios | 1 | 37.72 | 37.72 |
| Entrada principal | 1 | 27.3 | 27.30 |
| Entrada posterior | 1 | 5.3 | 5.30 |
| Total |  |  | 523.05 |

**XED0037** m PRETIL O ANTEPECHO EN CUBIERTA
124.35 m × 31.11 (32.98 con costes indirectos) = 4101.06

| Medición | Uds. | Largo | Parcial |
|---|---|---|---|
| Principal | 1 | 4.3 | 4.30 |
|  | 1 | 16.2 | 16.20 |
|  | 1 | 5.95 | 5.95 |
|  | 1 | 2 | 2.00 |
| Posterior | 1 | 5.85 | 5.85 |
|  | 1 | 8.7 | 8.70 |
|  | 1 | 11.25 | 11.25 |
|  | 1 | 2 | 2.00 |
| Lateral izq | 1 | 29.55 | 29.55 |
| Lateral dcho | 1 | 10.4 | 10.40 |
| Sala reuniones | 1 | 10.4 | 10.40 |
| Patio | 1 | 12.75 | 12.75 |
|  | 2 | 2.5 | 5.00 |
| Total |  |  | 124.35 |

**XED0001-1** m² PUERTA MET. HOJAS ABATIBLES ENTRADA
3.74 m² × 130.79 (138.64 con costes indirectos) = 518.51
Puerta metálica de hojas abatibles con perfiles conformados en frio y empanelado de acero galvanizado prelacado, troquelada con cuatro cuarterones a una cara, doble agrafado, de espesor mínimo 0,8 mm. incluso maneta tubular doble de 4cm de diámetro en ambas caras, patillas de fijación, herrajes de colgar, cierre de seguridad, pintura al acabado pintura epoxi color 7011 con dos manos de acabado y p.p. de sellado de juntas con masilla elástica. Colocada y terminada.

| Código | Ud | Descripción | Rendimiento | Precio | Importe |
|---|---|---|---|---|---|
| O01018 | h | CUADRILLA B | 1 | 43.23 | 43.23 |
| PX11505-1 | m² | PUERTA ABATIBLE ACERO, CHAPA GALV. PRELAC, MANETAS (material; 28/04/2022) | 1 | 87.56 | 87.56 |
|  |  | Total |  |  | 130.79 |

| Medición | Uds. | Largo | Ancho | Parcial |
|---|---|---|---|---|
|  | 1 | 2.2 | 1.7 | 3.74 |
| Total |  |  |  | 3.74 |

**XED0001-2** m² PUERTA INDUSTRIAL PANEL SANDWICH (01/01/2010)
25.5 m² × 103.76 (109.99 con costes indirectos) = 2804.75
Puerta seccional industrial abatible, de dimensiones según proyecto de ejecución, formada por panel sándwich, de 50 mm de espesor, de doble chapa de acero cincado con núcleo aislante de espuma de poliuretano, acabado lacado de color RAL 7011 en ambas caras, con mirilla central de 610x180 mm, puerta de paso, con acristalamiente superior con DOBLE vidrio templado de seguridad incoloro de 6+6 mm de espesor, de formada por marco de material sintético y acristalamiento de polimetilmetacrilato (PMMA). P.p. de sellado de juntas con masilla elástica. Cierre de seguridad, colocada y terminada.

| Código | Ud | Descripción | Rendimiento | Precio | Importe |
|---|---|---|---|---|---|
| O01018 | h | CUADRILLA B | 1 | 43.23 | 43.23 |
| PX34011 | m² | PANEL SÁNDWICH PARA PUESTAS 50 MM (P.O.) (material; 28/04/2022) | 1.01 | 45.69 | 46.15 |
| PX11805 | m | PRECERCO TUBO ACERO GALVANIZADO | 1 | 2.74 | 2.74 |
| B06029 | m² | ACRISTALAMIENTO CON VIDRIO TEMPLADO DE SEGURIDAD INCOLORO 6 MM | 0.2 | 58.18 | 11.64 |
|  |  | Total |  |  | 103.76 |

| Medición | Uds. | Largo | Ancho | Parcial |
|---|---|---|---|---|
|  | 1 | 5.1 | 5 | 25.50 |
| Total |  |  |  | 25.5 |

**XED0014** ud PUERTA PASO LACADA EN BLANCO (01/01/2010)
6 ud × 191.39 (202.87 con costes indirectos) = 1217.22
Suministro y colocación de puerta de paso ciega con 4 ranuras, de una hoja de 203x82,5x3,5 cm, de tablero de fibras acabado en melamina de color blanco, con alma alveolar de papel kraft; precerco de pino país de 90x35 mm; galces de MDF, con revestimiento de melamina, color blanco de 90x20 mm; tapajuntas de MDF, con revestimiento de melamina, color blanco de 70x10 mm en ambas caras. Incluso herrajes de colgar, de cierre y manivela sobre escudo largo de acero inoxidable. Ajuste de la hoja, fijación de los herrajes y ajuste final. Totalmente montada y probada

| Código | Ud | Descripción | Rendimiento | Precio | Importe |
|---|---|---|---|---|---|
| PX014-1 | ud | PUERTA DE PASO MADERA LACADA (material; 25/04/2022) | 1 | 118 | 118.00 |
| P34077 | m | Precerco de pino 70x30 mm (p.o.) (material; 01/01/2010) | 2.8 | 2.53 | 7.08 |
| PX34078 | ud | PERNIO AC. INOX 80/95 MM CODILLO (P.O.) (material; 01/01/2010) | 1.7 | 0.62 | 1.05 |
| PX34080 | ud | POMO AC. INOX BRILLO CON RESBALÓN (P.O.) (material; 01/01/2010) | 2 | 9.87 | 19.74 |
| O01004 | h | OFICIAL ESPECIALISTA | 1.85 | 22.96 | 42.48 |
| O01009 | h | PEÓN | 0.15 | 20.27 | 3.04 |
|  |  | Total |  |  | 191.39 |

**XED0014-1** ud PUERTA PASO LACADA EN BLANCO DOBLE CON VIDRIERA (01/01/2010)
1 ud × 268.39 (284.49 con costes indirectos) = 284.49
Suministro y colocación de puerta de paso ciega doble con 4 ranuras, de dos hojas de 203x77,5x3,5 cm, de tablero de fibras acabado en melamina de color blanco, con alma alveolar de papel kraft; precerco de pino país de 90x35 mm; galces de MDF, con revestimiento de melamina, color blanco de 90x20 mm; tapajuntas de MDF, con revestimiento de melamina, color blanco de 70x10 mm en ambas caras. Con vidriera en ambas hojas. Incluso herrajes de colgar, de cierre y manivela sobre escudo largo de acero inoxidable. Ajuste de la hoja, fijación de los herrajes y ajuste final. Totalmente montada y probada

| Código | Ud | Descripción | Rendimiento | Precio | Importe |
|---|---|---|---|---|---|
| PX014-2 | ud | PUERTA DE PASO DOBLE MADERA LACADA CON CRISTALERA (material; 28/04/2022) | 1 | 195 | 195.00 |
| P34077 | m | PRECERCO DE PINO 70X30 MM (P.O.) | 2.8 | 2.53 | 7.08 |
| PX34078 | ud | PERNIO AC. INOX 80/95 MM CODILLO (P.O.) | 1.7 | 0.62 | 1.05 |
| PX34080 | ud | POMO AC. INOX BRILLO CON RESBALÓN (P.O.) | 2 | 9.87 | 19.74 |
| O01004 | h | OFICIAL ESPECIALISTA | 1.85 | 22.96 | 42.48 |
| O01009 | h | PEÓN | 0.15 | 20.27 | 3.04 |
|  |  | Total |  |  | 268.39 |

**B11014** m² PUERTA CORTAFUEGOS EI2-60 1 HOJA
2.2 m² × 103.64 (109.86 con costes indirectos) = 241.69
Puerta metálica cortafuegos una hoja homologada EI2-60-C5 formada por marco en chapa de acero galvanizado de 1,5 mm de espesor, junta intumescente alrededor del marco, construida por 2 bandejas de chapa de acero galvanizado de 0,6 mm de espesor y cámara intermedia rellena de material aislante ignífugo, tipo panel lana de roca de 55 mm de espesor (160 kg/m2) o equivalente. Puerta con acabado lacado al horno en color blanco. Colocada.

| Código | Ud | Descripción | Rendimiento | Precio | Importe |
|---|---|---|---|---|---|
| O01004 | h | OFICIAL ESPECIALISTA | 0.2 | 22.96 | 4.59 |
| O01009 | h | PEÓN | 0.2 | 20.27 | 4.05 |
| P37014 | m² | PUERTA CORTAFUEGO EI2-60 1 HOJA (material) | 1 | 95 | 95.00 |
|  |  | Total |  |  | 103.64 |

**UXED0011** u PUENTE GRÚA MONOVIGA 8 TM; 12 M LUZ
1 u × 38888.99 (41222.33 con costes indirectos) = 41222.33
Puente grúa monovigas de 8,0 Tm de capacidad de carga, de hasta 12 m de luz, para alturas de elevación de 6 m, según PPTP, incluso accionamiento eléctrico, certificado, totalmente montado y comprobado.

| Código | Ud | Descripción | Rendimiento | Precio | Importe |
|---|---|---|---|---|---|
| PUXED011 | ud | PUENTE GRÚA 8 TM LUZ HASTA 12 M (material; 16/07/2023) | 1 | 38552.53 | 38552.53 |
| M01111 | h | GRÚA AUTOPROPULSADA TELESCÓPICA, 26-50 T | 2.25 | 79.7 | 179.33 |
| O01001 | h | CAPATAZ | 1 | 25.85 | 25.85 |
| O01004 | h | OFICIAL ESPECIALISTA | 3 | 22.96 | 68.88 |
| O01005 | h | OFICIAL DE OFICIOS | 3 | 20.8 | 62.40 |
|  |  | Total |  |  | 38888.99 |

**XED0038** m BARANDILLA DE ACERO INOXIDABLE
10.65 m × 237.16 (251.39 con costes indirectos) = 2677.30

| Medición | Uds. | Largo | Parcial |
|---|---|---|---|
| Principal | 1 | 7.65 | 7.65 |
|  | 3 | 1 | 3.00 |
| Total |  |  | 10.65 |

**XF11043** m BARANDILLA METÁLICA H=1,25 M.
11.15 m × 85.4 (90.52 con costes indirectos) = 1009.30
Barandilla metálica a base de tubos de diámetro 50 y 20 mm y espesor 5 y 2 mm respectivamente. Colocados según planos de detalle para una altura total de 1,25 m, incluso parte proporcional de sujeción, totalmente colocada. Incluida protección de pintura de las partes metálicas 2 capas.

| Código | Ud | Descripción | Rendimiento | Precio | Importe |
|---|---|---|---|---|---|
| O01004 | h | OFICIAL ESPECIALISTA | 0.3 | 22.96 | 6.89 |
| O01005 | h | OFICIAL DE OFICIOS | 0.3 | 20.8 | 6.24 |
| O01009 | h | PEÓN | 0.3 | 20.27 | 6.08 |
| P01165 | kg | ACERO LAMINADO EN CALIENTE S275JR EN PERFIL TUBULAR CUADRADO (P. (material) | 28.97 | 1.94 | 56.20 |
| M02029 | h | GRUPO MOTOSOLDADOR HASTA 30 CV, SIN MANO DE OBRA (maquinaria) | 0.2 | 1.11 | 0.22 |
| M01020 | h | CAMIÓN VOLQUETE GRÚA 101/130 CV | 0.3 | 32.55 | 9.77 |
|  |  | Total |  |  | 85.4 |

| Medición | Uds. | Largo | Parcial |
|---|---|---|---|
| Nave | 1 | 7.75 | 7.75 |
|  | 2 | 0.9 | 1.80 |
|  | 1 | 1.6 | 1.60 |
| Total |  |  | 11.15 |

### 0503 SANEAMIENTO, EVACUACION Y APARATOS SANITARIOS (25/01/2002)
Importe: 31173.73

**XED0035** m CANALÓN TRAPEZOIDAL DE ACERO PRELACADO
52.8 m × 22.24 (23.57 con costes indirectos) = 1244.50
Canalón trapezoidal de acero prelacado, de desarrollo 333 mm, para recogida de aguas, formado por piezas preformadas, fijadas con soportes lacados colocados cada 50 cm, con una pendiente mínima del 0,5%. Incluso soportes, esquinas, tapas, remates finales, sellado, piezas de conexión y a bajantes y piezas especiales.

| Código | Ud | Descripción | Rendimiento | Precio | Importe |
|---|---|---|---|---|---|
| O01004 | h | OFICIAL ESPECIALISTA | 0.16 | 22.96 | 3.67 |
| O01005 | h | OFICIAL DE OFICIOS | 0.16 | 20.8 | 3.33 |
| PXED35 | m | CANALÓN ACERO PRELACADO (material; 28/04/2022) | 1.1 | 13.85 | 15.24 |
|  |  | Total |  |  | 22.24 |

| Medición | Uds. | Largo | Parcial |
|---|---|---|---|
| Nave | 2 | 26.4 | 52.80 |
| Total |  |  | 52.8 |

**XED0035-1** m CUMBRERA DE ACERO PRELACADO
26.4 m × 11.46 (12.15 con costes indirectos) = 320.76
Remate para cumbrera de cubierta de paneles de acero prelacado, mediante chapa plegada de acero, con acabado galvanizado, de 0,8 mm de espesor, 40 cm de desarrollo y 3 pliegues, con junta de estanqueidad.

| Código | Ud | Descripción | Rendimiento | Precio | Importe |
|---|---|---|---|---|---|
| O01004 | h | OFICIAL ESPECIALISTA | 0.16 | 22.96 | 3.67 |
| O01005 | h | OFICIAL DE OFICIOS | 0.16 | 20.8 | 3.33 |
| PXED35-1 | m | CUMBRERA ACERO PRELACADO (material; 28/04/2022) | 1.1 | 4.05 | 4.46 |
|  |  | Total |  |  | 11.46 |

| Medición | Uds. | Largo | Parcial |
|---|---|---|---|
| Nave | 1 | 26.4 | 26.40 |
| Total |  |  | 26.4 |

**B08095** m BAJANTE DE PVC, PLUVIALES 125 MM
98 m × 15.75 (16.7 con costes indirectos) = 1636.60

| Medición | Uds. | Largo | Parcial |
|---|---|---|---|
| Nave | 4 | 9 | 36.00 |
| Sala reuniones | 2 | 7 | 14.00 |
| Edificio | 8 | 6 | 48.00 |
| Total |  |  | 98 |

**XED0036** ud SUMIDERO CON ENCUENTO CUBIERTA NO TRANSITABLE
11 ud × 35.23 (37.34 con costes indirectos) = 410.74
Encuentro de cubierta plana transitable, no ventilada, con solado fijo, tipo convencional con sumidero de salida vertical, realizando un rebaje en el soporte alrededor del sumidero, en el que se recibirá la impermeabilización formada por: pieza de refuerzo de lámina de betún modificado con elastómero SBS, LBM(SBS)-40-FP, con armadura de fieltro de poliéster no tejido de 160 g/m², de superficie no protegida, totalmente adherida al soporte con soplete, previa imprimación con emulsión asfáltica aniónica con cargas tipo EB, y colocación de sumidero de caucho EPDM, de salida vertical, de 110 mm de diámetro, con rejilla plana de caucho EPDM, íntegramente adherido a la pieza de refuerzo anterior con soplete. Totalmente acabado y colocado.

| Código | Ud | Descripción | Rendimiento | Precio | Importe |
|---|---|---|---|---|---|
| O01004 | h | OFICIAL ESPECIALISTA | 0.5 | 22.96 | 11.48 |
| PXED036 | ud | SUMIDERO Y ENCUENTRO CUBIERTA NO TRANSITABLE (material; 28/04/2022) | 1 | 23.75 | 23.75 |
|  |  | Total |  |  | 35.23 |

**XED0016** ud ARQUETA SIFÓNICA 1,0 X 1,0 X 1,50 M. H
1 ud × 488.36 (517.66 con costes indirectos) = 517.66

| Medición | Uds. | Parcial |
|---|---|---|
| Aseos | 1 | 1.00 |
| Total |  | 1 |

**B08002** ud ARQUETA PREFABRICADA PVC 40X40X40 CM
26 ud × 97.47 (103.32 con costes indirectos) = 2686.32

| Medición | Uds. | Parcial |
|---|---|---|
| Arqueta de paso |  |  |
| Saneamiento | 7 | 7.00 |
| Pluviales | 19 | 19.00 |
| Total |  | 26 |

**B08063** m COLECTOR DE SANEAMIENTO ENTERRADO PVC LISO JUNTA ELÁSTICA 160 MM
94.6 m × 19.26 (20.42 con costes indirectos) = 1931.73
Colector de saneamiento enterrado de PVC de pared compacta y rigidez 4 kN/m2; con un diámetro 160 mm y de unión por junta elástica. Colocado en zanja, sobre una cama de arena de río de 10 cm debidamente compactada y nivelada, relleno lateralmente y superiormente hasta 10 cm por encima de la generatriz con la misma arena; compactando esta hasta los riñones. Con p.p. de medios auxiliares y sin incluir la excavación ni el tapado posterior de las zanjas ni piezas especiales, s/ CTE-HS-5.

| Código | Ud | Descripción | Rendimiento | Precio | Importe |
|---|---|---|---|---|---|
| O01004 | h | OFICIAL ESPECIALISTA | 0.24 | 22.96 | 5.51 |
| O01005 | h | OFICIAL DE OFICIOS | 0.24 | 20.8 | 4.99 |
| P02001 | m³ | ARENA (P.O.) | 0.244 | 16.17 | 3.95 |
| P17015 | m | TUBO PVC LISO SANEAMIENTO JUNTA ELÁSTICA Ø 160 MM RIG.4 KN/M² (P (material) | 1 | 4.81 | 4.81 |
|  |  | Total |  |  | 19.26 |

| Medición | Uds. | Largo | Parcial |
|---|---|---|---|
|  | 1 | 35 | 35.00 |
|  | 1 | 20 | 20.00 |
|  | 1 | 6.5 | 6.50 |
|  | 1 | 14.5 | 14.50 |
|  | 3 | 1.7 | 5.10 |
|  | 3 | 4.5 | 13.50 |
| Total |  |  | 94.6 |

**B08064** m COLECTOR DE SANEAMIENTO ENTERRADO PVC LISO JUNTA ELÁSTICA 200 MM
72.5 m × 24.32 (25.78 con costes indirectos) = 1869.05
Colector de saneamiento enterrado de PVC de pared compacta y rigidez 4 kN/m2; con un diámetro 200 mm y de unión por junta elástica. Colocado en zanja, sobre una cama de arena de río de 10 cm debidamente compactada y nivelada, relleno lateralmente y superiormente hasta 10 cm por encima de la generatriz con la misma arena; compactando esta hasta los riñones. Con p.p. de medios auxiliares y sin incluir la excavación ni el tapado posterior de las zanjas ni piezas especiales, s/ CTE-HS-5.

| Código | Ud | Descripción | Rendimiento | Precio | Importe |
|---|---|---|---|---|---|
| O01004 | h | OFICIAL ESPECIALISTA | 0.28 | 22.96 | 6.43 |
| O01005 | h | OFICIAL DE OFICIOS | 0.28 | 20.8 | 5.82 |
| P02001 | m³ | ARENA (P.O.) | 0.389 | 16.17 | 6.29 |
| P17016 | m | TUBO PVC LISO SANEAMIENTO JUNTA ELÁSTICA Ø 200 MM RIG.4 KN/M² (P | 1 | 5.78 | 5.78 |
|  |  | Total |  |  | 24.32 |

| Medición | Uds. | Largo | Parcial |
|---|---|---|---|
|  | 1 | 28 | 28.00 |
|  | 1 | 14.5 | 14.50 |
|  | 1 | 12 | 12.00 |
|  | 1 | 18 | 18.00 |
| Total |  |  | 72.5 |

**B08066** m COLECTOR DE SANEAMIENTO ENTERRADO PVC LISO JUNTA ELÁSTICA 315 MM
116.5 m × 37.26 (39.5 con costes indirectos) = 4601.75
Colector de saneamiento enterrado de PVC de pared compacta y rigidez 4 kN/m2; con un diámetro 315 mm y de unión por junta elástica. Colocado en zanja, sobre una cama de arena de río de 10 cm debidamente compactada y nivelada, relleno lateralmente y superiormente hasta 10 cm por encima de la generatriz con la misma arena; compactando esta hasta los riñones. Con p.p. de medios auxiliares y sin incluir la excavación ni el tapado posterior de las zanjas ni piezas especiales, s/ CTE-HS-5.

| Código | Ud | Descripción | Rendimiento | Precio | Importe |
|---|---|---|---|---|---|
| O01004 | h | OFICIAL ESPECIALISTA | 0.39 | 22.96 | 8.95 |
| O01005 | h | OFICIAL DE OFICIOS | 0.39 | 20.8 | 8.11 |
| P02001 | m³ | ARENA (P.O.) | 0.411 | 16.17 | 6.65 |
| P17018 | m | TUBO PVC LISO SANEAMIENTO JUNTA ELÁSTICA Ø 315 MM RIG.4 KN/M² (P | 1 | 13.55 | 13.55 |
|  |  | Total |  |  | 37.26 |

| Medición | Uds. | Largo | Parcial |
|---|---|---|---|
|  | 1 | 16.1 | 16.10 |
|  | 1 | 16 | 16.00 |
|  | 1 | 8 | 8.00 |
|  | 1 | 2.9 | 2.90 |
|  | 1 | 7.5 | 7.50 |
|  | 1 | 6 | 6.00 |
|  | 1 | 60 | 60.00 |
| Total |  |  | 116.5 |

**B08015** ud BASE POZO PREFABRICADO, HORMIGÓN ARMADO, Ø 100 CM
6 ud × 410.06 (434.66 con costes indirectos) = 2607.96

**B08017** ud ANILLO DESARROLLO POZO PREFABRICADO, HM, Ø 100 CM, H=100 CM
18 ud × 79.11 (83.86 con costes indirectos) = 1509.48
Desarrollo de pozo de registro, formado por anillos prefabricados de hormigón en masa, de un peso de 900 a 1000 kg/m, con junta de goma, de 100 cm de diámetro interior y 100 cm de altura, incluso p.p. de recibido de pates con mortero de cemento y medios auxiliares, sin incluir la excavación del pozo, ni el relleno perimetral posterior, y para ser colocado sobre otros anillos o sobre de pozos prefabricadas.

| Código | Ud | Descripción | Rendimiento | Precio | Importe |
|---|---|---|---|---|---|
| O01004 | h | OFICIAL ESPECIALISTA | 0.45 | 22.96 | 10.33 |
| O01009 | h | PEÓN | 0.23 | 20.27 | 4.66 |
| P35007 | ud | ANILLO POZO H.M. Ø 100 CM. H= 100 CM C/P.P.JUNTA Y PATES (P.O.) (material) | 1 | 63.76 | 63.76 |
| I13003 | m³ | MORTERO CEMENTO Y ARENA M-15 (1/3), D<= 20 KM | 0.003 | 119.9 | 0.36 |
|  |  | Total |  |  | 79.11 |

Relación comercial: 000, 79.11, 001, 002, 003, 004, 005, Z0000, Z0100, Z0300, Z0500, Z0600, Z0700, Z1200, Z1900

| Medición | Uds. | Largo | Parcial |
|---|---|---|---|
|  | 3 | 6 | 18.00 |
| Total |  |  | 18 |

**B08019** ud ANILLO DESARROLLO POZO PREFABRICADO, HA, Ø 100 CM, H=33 CM
6 ud × 54.74 (58.02 con costes indirectos) = 348.12
Desarrollo de pozo de registro, formado por anillos prefabricados de hormigón armado, con junta de goma de 100 cm de diámetro interior y 33 cm de altura, incluso con p.p. de recibido de pates con mortero de cemento y medios auxiliares, sin incluir la excavación del pozo, ni el relleno perimetral posterior, y para ser colocado sobre otros anillos o bases de pozos prefabricadas.

| Código | Ud | Descripción | Rendimiento | Precio | Importe |
|---|---|---|---|---|---|
| O01004 | h | OFICIAL ESPECIALISTA | 0.2 | 22.96 | 4.59 |
| O01009 | h | PEÓN | 0.1 | 20.27 | 2.03 |
| P35009 | ud | ANILLO POZO H.A. Ø 100 CM H= 33 CM C/P.P. JUNTA Y PATES (P.O.) (material) | 1 | 48 | 48.00 |
| I13003 | m³ | MORTERO CEMENTO Y ARENA M-15 (1/3), D<= 20 KM | 0.001 | 119.9 | 0.12 |
|  |  | Total |  |  | 54.74 |

Relación comercial: 000, 54.74, 001, 002, 003, 004, 005, Z0000, Z0100, Z0300, Z0500, Z0600, Z0700, Z1200, Z1900

**XB08023** ud LOSA REDUCCIÓN DE Ø 100 CM A Ø TAPA
6 ud × 81.21 (86.08 con costes indirectos) = 516.48

**XB08025** ud TAPA FUNDICIÓN PARA POZO 60 CM
6 ud × 189.94 (201.34 con costes indirectos) = 1208.04

**XOC0004** ud PATE ACERO LISO FORRADO POLIPROPILENO
60 ud × 9.01 (9.55 con costes indirectos) = 573.00

| Medición | Uds. | Largo | Parcial |
|---|---|---|---|
|  | 6 | 10 | 60.00 |
| Total |  |  | 60 |

**B08057** ud INODORO PORCELANA VITRIFICADA BLANCO
4 ud × 155.05 (164.35 con costes indirectos) = 657.40

**B08105** ud BARRA DOBLE ABATIBLE ACERO PULIDO 900 MM (02/01/2016)
1 ud × 168.23 (178.32 con costes indirectos) = 178.32
Barra doble abatible, de instalación mural, de 800 mm de longitud, fabricada en acero con acabado pulido brillo, 100% libre de bacterias, con accionamiento por muelle y bloqueo en posición vertical, con sistema antiatrapamiento de los dedos. Totalmente instalada sobre paramento; i/p.p. de fijaciones mediante tacos y tornillos y medios auxiliares. Conforme a CTE DB SUA-9.

| Código | Ud | Descripción | Rendimiento | Precio | Importe |
|---|---|---|---|---|---|
| O01004 | h | OFICIAL ESPECIALISTA | 0.4 | 22.96 | 9.18 |
| P35166 | ud | BARRA DOBLE ABATIBLE ACERO PULIDO 900 MM (material; 02/01/2016) | 1 | 159.05 | 159.05 |
|  |  | Total |  |  | 168.23 |

**B08107** ud COLOCACIÓN INODORO PORCELANA VITRIFICADA
4 ud × 36.35 (38.53 con costes indirectos) = 154.12

**XB08058** ud LAVABO DE PORCELANA VITRIFICADA BLANCO CON ENCIMERA SILESTONE (01/01/2010)
6 ud × 264.98 (280.88 con costes indirectos) = 1685.28
Lavabo de porcelana sanitaria, sobre encimera de silestone, color Blanco, de 450 mm de diámetro, equipado con grifería monomando de caño alto de repisa para lavabo, con cartucho cerámico y limitador de caudal a 6 l/min, acabado cromado y desagüe, acabado cromado. Incluso juego de fijación y silicona para sellado de juntas, con rompechorros, incluso válvula de desagüe de 32 mm., llaves de escuadra de 1/2" cromadas, y latiguillos flexibles de 20 cm. y de 1/2", instalado y funcionando.(el sifón está incluido en las instalaciones de desagüe). Incluida encimera de silestone Blanco , de 100 cm de longitud, 60 cm de anchura y 2 cm de espesor, canto simple recto, con los bordes ligeramente biselados, formación de 1 hueco con sus cantos pulidos, y copete perimetral de 5 cm de altura y 2 cm de espesor, con el borde recto.

| Código | Ud | Descripción | Rendimiento | Precio | Importe |
|---|---|---|---|---|---|
| O01004 | h | OFICIAL ESPECIALISTA | 1.1 | 22.96 | 25.26 |
| P35066 | ud | VÁLVULA DE ESCUADRA DE 1/2" A 1/2" CON LATIGUILLO (P.O.) | 2 | 6.5 | 13.00 |
| PX35069 | ud | LAVABO DE PORCELANA VITRIFICADA SOBRE ENCIMERA (material; 28/04/2022) | 1 | 145 | 145.00 |
| PX35069-1 | m² | ENCIMERA SILESTONE BLANCO 100X60X2CM (material; 28/04/2022) | 0.6 | 136.2 | 81.72 |
|  |  | Total |  |  | 264.98 |

Relación comercial: 000, 106.76, 001, 002, 003, 004, 005, 006, 007, 008, 009, 010, 011, 012, 013, 014, 015, 016, 017, 018, 019, 020, 021, 022, 023, 024, 025, 026, 027, 028, 029, 030, 031, 032, 033, 034, 035, 036, 037, 038, 039, 040, 041, 042, 043, 044, 045, 046, 047, 048, 049, 050, 051, 052, 053, 054, 055, 056, 057, 058, 059, 060, 061, 062, 063, 064, 065, 066, 067, Z0000, Z0100, Z0300, Z0500, Z0600, Z0700, Z1200, Z1900

**XB08108** ud COLOCACIÓN LAVABO DE PORCELANA VITRIFICADA SOBRE ENCIMERA (01/01/2010)
6 ud × 38.26 (40.56 con costes indirectos) = 243.36
Colocación de lavabo de porcelana vitrificada, de 65x51 cm. colocado con pedestal y con anclajes a la pared, con grifería monomando cromado, con rompechorros, incluso válvula de desagüe de 32 mm., llaves de escuadra de 1/2" cromadas, y latiguillos flexibles de 20 cm. y de 1/2", instalado y funcionando.(El sifón está incluido en las instalaciones de desagüe). No incluye el lavabo.

| Código | Ud | Descripción | Rendimiento | Precio | Importe |
|---|---|---|---|---|---|
| O01004 | h | OFICIAL ESPECIALISTA | 1.1 | 22.96 | 25.26 |
| P35066 | ud | VÁLVULA DE ESCUADRA DE 1/2" A 1/2" CON LATIGUILLO (P.O.) | 2 | 6.5 | 13.00 |
|  |  | Total |  |  | 38.26 |

Relación comercial: 000, 38.26, 001, 002, 003, 004, 005, 006, 007, 008, 009, 010, 011, 012, 013, 014, 015, 016, 017, 018, 019, 020, 021, 022, 023, 024, 025, 026, 027, 028, 029, 030, 031, 032, 033, 034, 035, 036, 037, 038, 039, 040, 041, 042, 043, 044, 045, 046, 047, 048, 049, 050, 051, 052, 053, 054, 055, 056, 057, 058, 059, 060, 061, 062, 063, 064, 065, 066, 067, Z0000, Z0100, Z0300, Z0500, Z0600, Z0700, Z1200, Z1900

**B08059** ud URINARIO MURAL DE PORCELANA VITRIFICADA BLANCO (01/01/2010)
2 ud × 76.04 (80.6 con costes indirectos) = 161.20
Urinario mural de porcelana vitrificada blanco, gama básica, colocado mediante anclajes de fijación a la pared, instalado con grifo temporizador, para urinarios, incluso enlace de 1/2" y llave de escuadra de 1/2", funcionando. (el sifón está incluido en las instalaciones de desagüe).

| Código | Ud | Descripción | Rendimiento | Precio | Importe |
|---|---|---|---|---|---|
| O01004 | h | OFICIAL ESPECIALISTA | 1.5 | 22.96 | 34.44 |
| P35070 | ud | Urinario mural de porcelana vitrificada pequeño con fijación blanco i/grifo temporizador (p.o.) (material; 01/01/2010) | 1 | 35.1 | 35.10 |
| P35066 | ud | VÁLVULA DE ESCUADRA DE 1/2" A 1/2" CON LATIGUILLO (P.O.) | 1 | 6.5 | 6.50 |
|  |  | Total |  |  | 76.04 |

Relación comercial: 000, 76.04, 001, 002, 003, 004, 005, 006, 007, 008, 009, 010, 011, 012, 013, 014, 015, 016, 017, 018, 019, 020, 021, 022, 023, 024, 025, 026, 027, 028, 029, 030, 031, 032, 033, 034, 035, 036, 037, 038, 039, 040, 041, 042, 043, 044, 045, 046, 047, 048, 049, 050, 051, 052, 053, 054, 055, 056, 057, 058, 059, 060, 061, 062, 063, 064, 065, 066, 067, Z0000, Z0100, Z0300, Z0500, Z0600, Z0700, Z1200, Z1900

**B08110** ud COLOCACIÓN URINARIO MURAL DE PORCELANA VITRIFICADA (01/01/2010)
2 ud × 40.94 (43.4 con costes indirectos) = 86.80
Colocación de urinario mural de porcelana vitrificada, colocado mediante anclajes de fijación a la pared, instalado con grifo temporizador, para urinarios, incluso enlace de 1/2" y llave de escuadra de 1/2", funcionando. (El sifón está incluido en las instalaciones de desagüe). No incluye el urinario.

| Código | Ud | Descripción | Rendimiento | Precio | Importe |
|---|---|---|---|---|---|
| O01004 | h | OFICIAL ESPECIALISTA | 1.5 | 22.96 | 34.44 |
| P35066 | ud | VÁLVULA DE ESCUADRA DE 1/2" A 1/2" CON LATIGUILLO (P.O.) | 1 | 6.5 | 6.50 |
|  |  | Total |  |  | 40.94 |

Relación comercial: 000, 40.94, 001, 002, 003, 004, 005, 006, 007, 008, 009, 010, 011, 012, 013, 014, 015, 016, 017, 018, 019, 020, 021, 022, 023, 024, 025, 026, 027, 028, 029, 030, 031, 032, 033, 034, 035, 036, 037, 038, 039, 040, 041, 042, 043, 044, 045, 046, 047, 048, 049, 050, 051, 052, 053, 054, 055, 056, 057, 058, 059, 060, 061, 062, 063, 064, 065, 066, 067, Z0000, Z0100, Z0300, Z0500, Z0600, Z0700, Z1200, Z1900

**B08060** ud PLATO DE DUCHA DE PORCELANA VITRIFICADA BLANCO (21/01/2011)
4 ud × 131.75 (139.66 con costes indirectos) = 558.64
Plato de ducha de porcelana vitrificada blanco, gama básica. colocado sobre cama de arena que se valorará aparte, incluso sellado perimetral, con válvula de desagüe, instalado y funcionando. (el sifón está incluido en las instalaciones de desagüe).

| Código | Ud | Descripción | Rendimiento | Precio | Importe |
|---|---|---|---|---|---|
| O01004 | h | OFICIAL ESPECIALISTA | 1.2 | 22.96 | 27.55 |
| P35067 | ud | Plato ducha de porcelana vitrificada 80x80 cuadrada blanco i/grifo y ducha (p.o.) (material; 21/01/2011) | 1 | 104.2 | 104.20 |
|  |  | Total |  |  | 131.75 |

Relación comercial: 000, 131.75, 001, 002, 003, 004, 005, 006, 007, 008, 009, 010, 011, 012, 013, 014, 015, 016, 017, 018, 019, 020, 021, 022, 023, 024, 025, 026, 027, 028, 029, 030, 031, 032, 033, 034, 035, 036, 037, 038, 039, 040, 041, 042, 043, 044, 045, 046, 047, 048, 049, 050, 051, 052, 053, 054, 055, 056, 057, 058, 059, 060, 061, 062, 063, 064, 065, 066, 067, Z0000, Z0100, Z0300, Z0500, Z0600, Z0700, Z1200, Z1900

**B08111** ud COLOCACIÓN PLATO DE DUCHA DE PORCELANA VITRIFICADA
4 ud × 27.55 (29.2 con costes indirectos) = 116.80
Colocación de plato de ducha de porcelana vitrificada. Colocado sobre cama de arena que se valorará aparte, incluso sellado perimetral, con válvula de desagüe, instalado y funcionando. (El sifón está incluido en las instalaciones de desagüe). No incluye el plato de ducha.

| Código | Ud | Descripción | Rendimiento | Precio | Importe |
|---|---|---|---|---|---|
| O01004 | h | OFICIAL ESPECIALISTA | 1.2 | 22.96 | 27.55 |
|  |  | Total |  |  | 27.55 |

Relación comercial: 000, 27.55, 001, 002, 003, 004, 005, 006, 007, 008, 009, 010, 011, 012, 013, 014, 015, 016, 017, 018, 019, 020, 021, 022, 023, 024, 025, 026, 027, 028, 029, 030, 031, 032, 033, 034, 035, 036, 037, 038, 039, 040, 041, 042, 043, 044, 045, 046, 047, 048, 049, 050, 051, 052, 053, 054, 055, 056, 057, 058, 059, 060, 061, 062, 063, 064, 065, 066, 067, Z0000, Z0100, Z0300, Z0500, Z0600, Z0700, Z1200, Z1900

**XED0035-2** ud RED INTERIOR DE EVACUACIÓN PARA BAÑO O ASEO
4 ud × 222.55 (235.9 con costes indirectos) = 943.60
Suministro e instalación interior de evacuación para cuarto de baño con dotación hasta para 7 aparatos sanitarios, realizada con tubo de PVC, serie B para la red de desagües que conectan la evacuación de los aparatos con el bote sifónico y con la bajante o arqueta de salida, con los diámetros necesarios para cada punto de servicio, bote sifónico de PVC de 110 mm de diámetro, con tapa ciega de acero inoxidable. Incluso p/p de sifones, material auxiliar para montaje y sujeción a la obra, accesorios y piezas especiales. Totalmente montada, conexionada y probada por la empresa instaladora mediante las correspondientes pruebas de servicio

| Código | Ud | Descripción | Rendimiento | Precio | Importe |
|---|---|---|---|---|---|
| O01004 | h | OFICIAL ESPECIALISTA | 1.2 | 22.96 | 27.55 |
| PXSA01 | ud | RED INTERIOR DE EVACUACIÓN BAÑO (material; 28/04/2022) | 1 | 195 | 195.00 |
|  |  | Total |  |  | 222.55 |

**XB08011** ud FOSA SÉPTICA CON FILTRO BIOLÓGICO, 15 USUARIOS
1 ud × 4156.62 (4406.02 con costes indirectos) = 4406.02

### 0504 INSTALACIÓN DE FONTANERÍA (02/01/2016)
Importe: 8169.97

**B08040** m TUBERÍA DE POLIETILENO SANITARIO, DE 25 MM, DE BAJA DENSIDAD Y P
70 m × 4.77 (5.06 con costes indirectos) = 354.20
Tubería de polietileno sanitario, de 25 mm. de diámetro nominal, de alta densidad y para 1,0 MPa de presión máxima, colocada en instalaciones interiores, para agua fría y caliente, con p.p. de piezas especiales de polietileno, totalmente instalada y funcionando, en ramales de longitud superior a 3 m. y sin protección superficial. Según DB-HS 4.

| Código | Ud | Descripción | Rendimiento | Precio | Importe |
|---|---|---|---|---|---|
| O01004 | h | OFICIAL ESPECIALISTA | 0.12 | 22.96 | 2.76 |
| P35043 | m | Tubería de polietileno sanitario, de 25 mm, para 1,0 MPa y pp piezas especiales (p.o.) (material) | 1 | 2.01 | 2.01 |
|  |  | Total |  |  | 4.77 |

Relación comercial: 000, 4.77, 001, 002, 003, 004, 005, 006, 007, 008, 009, 010, 011, 012, 013, 014, 015, 016, 017, 018, 019, 020, 021, 022, 023, 024, 025, 026, 027, 028, 029, 030, 031, 032, 033, 034, 035, 036, 037, 038, 039, 040, 041, 042, 043, 044, 045, 046, 047, 048, 049, 050, 051, 052, 053, 054, 055, 056, 057, 058, 059, 060, 061, 062, 063, 064, 065, 066, 067, Z0000, Z0100, Z0300, Z0500, Z0600, Z0700, Z1200, Z1900

| Medición | Uds. | Largo | Parcial |
|---|---|---|---|
|  | 2 | 25 | 50.00 |
|  | 2 | 10 | 20.00 |
| Total |  |  | 70 |

**XED0017** ud INSTALACIÓN INTERIOR FONTANERÍA
4 ud × 503.87 (534.1 con costes indirectos) = 2136.40

**XED0018** ud ACCESORIOS ASEO/BAÑO
4 ud × 110.37 (116.99 con costes indirectos) = 467.96

| Medición | Uds. | Parcial |
|---|---|---|
| Aseo | 4 | 4.00 |
| Total |  | 4 |

**XED0019** ud GRUPO PRESIÓN DOMÉSTICO
1 ud × 337.01 (357.23 con costes indirectos) = 357.23

| Medición | Uds. | Parcial |
|---|---|---|
| Almacén | 1 | 1.00 |
| Total |  | 1 |

**XED0020-1** ud DEPÓSITO PRFV 2000L APTO AGUA POTABLE
2 ud × 713.48 (756.29 con costes indirectos) = 1512.58
Depósito de superficie de poliéster reforzado con fibra de vidrio, cilíndrico, de 2000 litros, apto para el contacto con agua para consumo humano y, con válvula de corte de compuerta de 1" DN 25 mm y válvula de flotador, para la entrada y válvula de corte de compuerta de 1" DN 25 mm para la salida. incluyendo valvulería, conexión y auxiliares. totalmente instalado, probado y funcionando.

| Código | Ud | Descripción | Rendimiento | Precio | Importe |
|---|---|---|---|---|---|
| O01005 | h | OFICIAL DE OFICIOS | 1 | 20.8 | 20.80 |
| O01009 | h | PEÓN | 2.5 | 20.27 | 50.68 |
| PXED020-1 | ud | DEPÓSITO 2000 L PRFV (material; 28/04/2022) | 1 | 642 | 642.00 |
|  |  | Total |  |  | 713.48 |

| Medición | Uds. | Parcial |
|---|---|---|
| Nave | 2 | 2.00 |
| Total |  | 2 |

**XED0019-1** ud KIT SISTEMA CLORACIÓN
1 ud × 2553.41 (2706.61 con costes indirectos) = 2706.61
Equipos para instalación de sistemas de medición, control, de cloro libre y PH en depósitos, incluyendo:
Equipo amperométrico de medición de cloro libre y PH
Bomba dosificadora de hipoclorito sódico
Bomba dosificadora de acido o base
Dos depósitos de químicos de 100 litros
Dos cañas de aspiración con sensor de nivel para depósito 100 litros
Bomba centrífuga CPm 1 CV para recirculación en depósito
Totalmente instalado, probado y funcionando.

| Código | Ud | Descripción | Rendimiento | Precio | Importe |
|---|---|---|---|---|---|
| O01005 | h | OFICIAL DE OFICIOS | 2 | 20.8 | 41.60 |
| O01009 | h | PEÓN | 3 | 20.27 | 60.81 |
| PXED019-1 | ud | KIT SISTEMA DE CLORACIÓN (material; 28/04/2022) | 1 | 2451 | 2451.00 |
|  |  | Total |  |  | 2553.41 |

| Medición | Uds. | Parcial |
|---|---|---|
| Almacén | 1 | 1.00 |
| Total |  | 1 |

**XED0039** ud TERMO ELÉCTRICO 200 L
1 ud × 599.05 (634.99 con costes indirectos) = 634.99
Termo eléctrico para el servicio de A.C.S., mural vertical, resistencia blindada, capacidad 200 l, potencia 2,2 kW, de 1570 mm de altura y 513 mm de diámetro, formado por cuba de acero vitrificado, aislamiento de espuma de poliuretano, ánodo de sacrificio de magnesio. Incluso soporte y anclajes de fijación, válvula de seguridad antirretorno, llaves de corte de esfera, latiguillos flexibles, tanto en la entrada de agua como en la salida. Totalmente montado, conexionado y probado.

| Código | Ud | Descripción | Rendimiento | Precio | Importe |
|---|---|---|---|---|---|
| O01005 | h | OFICIAL DE OFICIOS | 2 | 20.8 | 41.60 |
| O01009 | h | PEÓN | 3 | 20.27 | 60.81 |
| PXED039 | ud | TERMO ELÉCTRICO 200L (material; 28/04/2022) | 1 | 496.64 | 496.64 |
|  |  | Total |  |  | 599.05 |

### 0505 INSTALACIONES ELÉCTRICAS BT (11/02/2009)
Importe: 108710.03

**XELCG99** ud CGBT EDIFICIO DE CONTROL
1 ud × 24556.21 (26029.58 con costes indirectos) = 26029.58
Cuadro general de baja tensión para protección y mando de las instalaciones del Edificio de Control, conteniendo los elementos necesarios indicados en el esquema unificar y pptp, interruptores automáticos, diferenciales, sobretensiones clase II, etc., así como relés de protección, pulsadores, pilotos, selectores, cableado, terminales, etc. Dotado de analizador de redes e interruptores rearmables motorizados y comunicado mediante modbus interfaz ethernet. Totalmente probado, instalado y funcionando.

| Código | Ud | Descripción | Rendimiento | Precio | Importe |
|---|---|---|---|---|---|
| PXELCG001 | ud | CUADRO GENERAL PROTECCIÓN EDIFICIO CONTROL (material; 13/07/2022) | 1 | 22368.21 | 22368.21 |
| O01004 | h | OFICIAL ESPECIALISTA | 50 | 22.96 | 1148.00 |
| O01005 | h | OFICIAL DE OFICIOS | 50 | 20.8 | 1040.00 |
|  |  | Total |  |  | 24556.21 |

**XEL1C22** ud CGBT ALUMBRADO EXT PERIMETRAL EDIF. CONTROL
1 ud × 2391.16 (2534.63 con costes indirectos) = 2534.63
Cuadro general de baja tensión para protección y mando del alumbrado exterior del Edificio de Control, conteniendo los elementos necesarios indicados en el esquema unificar y pptp, interruptores automáticos, diferenciales, sobretensiones clase II, etc., así como relés de mando y protección, interruptores crepusculares, pulsadores, pilotos, selectores, cableado, terminales, etc. Dotado de analizador de redes e interruptores rearmables motorizados y comunicado mediante modbus interfaz ethernet. Totalmente probado, instalado y funcionando.

| Código | Ud | Descripción | Rendimiento | Precio | Importe |
|---|---|---|---|---|---|
| O01004 | h | OFICIAL ESPECIALISTA | 5 | 22.96 | 114.80 |
| O01005 | h | OFICIAL DE OFICIOS | 5 | 20.8 | 104.00 |
| PXEL1D9 | ud | CG DE ALUMBRADO (22/06/2022) | 1 | 2172.36 | 2172.36 |
|  |  | Total |  |  | 2391.16 |

**XEL1C09** ud CUADRO AUXILIAR TOMAS SCHUKO ESTANCAS
2 ud × 855.73 (907.07 con costes indirectos) = 1814.14

| Medición | Uds. | Parcial |
|---|---|---|
| Nave almacén | 2 | 2.00 |
| Total |  | 2 |

**XEL1299** ud SISTEMA DE ALIMENTACIÓN SAI 230 V 10 KVA
2 ud × 7042.63 (7465.19 con costes indirectos) = 14930.38
Sistema de alimentación ininterrumpida UPS 230 Vca 10.000 VA, autonomía 30 minutos al 100% de la carga, con puerto de comunicaciones RS485/ Ethernet/USB y cable para conexión. Inclusod p/p de pequeño material. Conectado, probado y funcionando.

| Código | Ud | Descripción | Rendimiento | Precio | Importe |
|---|---|---|---|---|---|
| O01004 | h | OFICIAL ESPECIALISTA | 2.5 | 22.96 | 57.40 |
| PX0126 | ud | SAI 10 KVA (material; 20/06/2022) | 1 | 6985.23 | 6985.23 |
|  |  | Total |  |  | 7042.63 |

| Medición | Uds. | Parcial |
|---|---|---|
| alarma e incendios | 1 | 1.00 |
| control | 1 | 1.00 |
| Total |  | 2 |

**XEL1099** ud SISTEMA DE ALIMENTACIÓN SAI 230 V 4 KVA
2 ud × 2953.76 (3130.99 con costes indirectos) = 6261.98

| Medición | Uds. | Parcial |
|---|---|---|
| alarma e incendios | 1 | 1.00 |
| control | 1 | 1.00 |
| Total |  | 2 |

**XI03024** m³ ZANJA PARA CANALIZACIÓN ELECTRICA, TERRENO ROCA BLANDA
33.6 m³ × 70.78 (75.03 con costes indirectos) = 2521.01

| Medición | Uds. | Largo | Ancho | Alto | Parcial |
|---|---|---|---|---|---|
| BT | 1 | 30 | 0.6 | 1.2 | 21.60 |
| Alumbrado | 1 | 50 | 0.4 | 0.6 | 12.00 |
| Total |  |  |  |  | 33.6 |

**XEL03253** m EQUIPAMIENTO ZANJA TRITUBO Y PLACAS SEÑALIZACIÓN
80 m × 8.18 (8.67 con costes indirectos) = 693.60

| Medición | Uds. | Largo | Parcial |
|---|---|---|---|
| BT | 1 | 30 | 30.00 |
| Alumbrado | 1 | 50 | 50.00 |
| Total |  |  | 80 |

**XEL302** m³ REFUERZO ZANJA ALUMBRADO CALZADA HORMIGÓN
4 m³ × 97.57 (103.42 con costes indirectos) = 413.68

| Medición | Uds. | Largo | Ancho | Alto | Parcial |
|---|---|---|---|---|---|
| Alumbrado | 1 | 50 | 0.4 | 0.2 | 4.00 |
| Total |  |  |  |  | 4 |

**XEL304** m³ REFUERZO ZANJA BT PASO DE TUBERÍAS
0.72 m³ × 79.09 (83.84 con costes indirectos) = 60.36

| Medición | Uds. | Largo | Ancho | Alto | Parcial |
|---|---|---|---|---|---|
| BT | 1 | 6 | 0.6 | 0.2 | 0.72 |
| Total |  |  |  |  | 0.72 |

**XEL00212** ud ARQUETA TIPO A1 HOMOLOGADA
1 ud × 346.81 (367.62 con costes indirectos) = 367.62

| Medición | Uds. | Parcial |
|---|---|---|
| Acometida BT | 1 | 1.00 |
| Total |  | 1 |

**E02222** m TUBO FLEXIBLE DE PE, DIÁMETRO NOMINAL 63 MM ENTERRADO (NORMAL),
100 m × 1.8 (1.91 con costes indirectos) = 191.00

| Medición | Uds. | Largo | Parcial |
|---|---|---|---|
| Alumbrado | 2 | 50 | 100.00 |
| Total |  |  | 100 |

**E02227** m TUBO RÍGIDO DE PE, DIÁMETRO NOMINAL 200 MM ENTERRADO (NORMAL), I
60 m × 9.22 (9.77 con costes indirectos) = 586.20
Canalización enterrada de tubo rígido, suministrado en barra, de polietileno de doble pared (interior lisa y exterior corrugada), de 200 mm de diámetro nominal(exterior), resistencia a la compresión 450 N y resistencia al impacto para uso normal. Conformidad con UNE-EN 61386-1, UNE-EN 61386-24. Incluyendo p/p de manguitos, separadores, bridas y/o cualquier otro accesorio de conexión, totalmente instalado

| Código | Ud | Descripción | Rendimiento | Precio | Importe |
|---|---|---|---|---|---|
| O01004 | h | OFICIAL ESPECIALISTA | 0.236 | 22.96 | 5.42 |
| P25167 | m | TUBO RÍGIDO DE PE, DIÁMETRO NOMINAL 200 MM (NORMAL) (P.O.) | 1 | 3.8 | 3.80 |
|  |  | Total |  |  | 9.22 |

Relación comercial: 000, 9.22, 001, 002, 003, 004, 005, Z0000, Z0100, Z0300, Z0500, Z0600, Z0700, Z1200, Z1900

| Medición | Uds. | Largo | Parcial |
|---|---|---|---|
| Acometida de CT | 2 | 30 | 60.00 |
| Total |  |  | 60 |

**E02243** m TUBO FLEXIBLE DE PVC, DIÁMETRO NOMINAL 16 MM , INSTALADO
950 m × 1.95 (2.07 con costes indirectos) = 1966.50
Canalización empotrada en obra de fábrica (paredes y techos) de tubo flexible de PVC, corrugado, de color negro o gris, de 16 mm de diámetro nominal (exterior). Resistencia a la compresión 320 N, resistencia al impacto 1 julio, temperatura de trabajo -5°C hasta 60°C, con grado de protección IP 54, Grado de protección frente a daños mecánicos grado 5, no propagador de la llama. Conformidad con UNE-EN 61386-1, UNE-EN 61386-22 y UNE-EN 60423, incluyendo p/p manguitos, enlaces a caja, caja de derivación, soportes, racores y/o cualquier otro accesorio de conexión, totalmente instalado.

| Código | Ud | Descripción | Rendimiento | Precio | Importe |
|---|---|---|---|---|---|
| O01004 | h | OFICIAL ESPECIALISTA | 0.077 | 22.96 | 1.77 |
| P25183 | m | TUBO FLEXIBLE DE PVC, DIÁMETRO NOMINAL 16 MM (P.O.) | 1 | 0.18 | 0.18 |
|  |  | Total |  |  | 1.95 |

Relación comercial: 000, 1.95, 001, 002, 003, 004, 005, Z0000, Z0100, Z0300, Z0500, Z0600, Z0700, Z1200, Z1900

**E02244** m TUBO FLEXIBLE DE PVC, DIÁMETRO NOMINAL 20 MM, INSTALADO
2000 m × 2.05 (2.17 con costes indirectos) = 4340.00
Canalización empotrada en obra de fábrica (paredes y techos) de tubo flexible de PVC, corrugado, de color negro o gris, de 20 mm de diámetro nominal (exterior). Resistencia a la compresión 320 N, resistencia al impacto 1 julio, temperatura de trabajo -5°C hasta 60°C, con grado de protección IP 54, Grado de protección frente a daños mecánicos grado 5, no propagador de la llama. Conformidad con UNE-EN 61386-1, UNE-EN 61386-22 y UNE-EN 60423, incluyendo p/p manguitos, enlaces a caja, caja de derivación, soportes, racores y/o cualquier otro accesorio de conexión, totalmente instalado.

| Código | Ud | Descripción | Rendimiento | Precio | Importe |
|---|---|---|---|---|---|
| O01004 | h | OFICIAL ESPECIALISTA | 0.077 | 22.96 | 1.77 |
| P25184 | m | TUBO FLEXIBLE DE PVC, DIÁMETRO NOMINAL 20 MM (P.O.) (material) | 1 | 0.28 | 0.28 |
|  |  | Total |  |  | 2.05 |

Relación comercial: 000, 2.05, 001, 002, 003, 004, 005, Z0000, Z0100, Z0300, Z0500, Z0600, Z0700, Z1200, Z1900

**E02245** m TUBO FLEXIBLE DE PVC, DIÁMETRO NOMINAL 25 MM, INSTALADO
225 m × 2.27 (2.41 con costes indirectos) = 542.25
Canalización empotrada en obra de fábrica (paredes y techos) de tubo flexible de PVC, corrugado, de color negro o gris, de 25 mm de diámetro nominal (exterior). Resistencia a la compresión 320 N, resistencia al impacto 1 julio, temperatura de trabajo -5°C hasta 60°C, con grado de protección IP 54, Grado de protección frente a daños mecánicos grado 5, no propagador de la llama. Conformidad con UNE-EN 61386-1, UNE-EN 61386-22 y UNE-EN 60423, incluyendo p/p manguitos, enlaces a caja, caja de derivación, soportes, racores y/o cualquier otro accesorio de conexión, totalmente instalado.

| Código | Ud | Descripción | Rendimiento | Precio | Importe |
|---|---|---|---|---|---|
| O01004 | h | OFICIAL ESPECIALISTA | 0.083 | 22.96 | 1.91 |
| P25185 | m | TUBO FLEXIBLE DE PVC, DIÁMETRO NOMINAL 25 MM (P.O.) (material) | 1 | 0.36 | 0.36 |
|  |  | Total |  |  | 2.27 |

Relación comercial: 000, 2.27, 001, 002, 003, 004, 005, Z0000, Z0100, Z0300, Z0500, Z0600, Z0700, Z1200, Z1900

**E02246** m TUBO FLEXIBLE DE PVC, DIÁMETRO NOMINAL 32 MM, INSTALADO
236 m × 2.53 (2.68 con costes indirectos) = 632.48
Canalización empotrada en obra de fábrica (paredes y techos) de tubo flexible de PVC, corrugado, de color negro o gris, de 32 mm de diámetro nominal (exterior). Resistencia a la compresión 320 N, resistencia al impacto 1 julio, temperatura de trabajo -5°C hasta 60°C, con grado de protección IP 54, Grado de protección frente a daños mecánicos grado 5, no propagador de la llama. Conformidad con UNE-EN 61386-1, UNE-EN 61386-22 y UNE-EN 60423, incluyendo p/p manguitos, enlaces a caja, caja de derivación, soportes, racores y/o cualquier otro accesorio de conexión, totalmente instalado.

| Código | Ud | Descripción | Rendimiento | Precio | Importe |
|---|---|---|---|---|---|
| O01004 | h | OFICIAL ESPECIALISTA | 0.086 | 22.96 | 1.97 |
| P25186 | m | TUBO FLEXIBLE DE PVC, DIÁMETRO NOMINAL 32 MM (P.O.) (material) | 1 | 0.56 | 0.56 |
|  |  | Total |  |  | 2.53 |

Relación comercial: 000, 2.53, 001, 002, 003, 004, 005, Z0000, Z0100, Z0300, Z0500, Z0600, Z0700, Z1200, Z1900

**E02248** m TUBO FLEXIBLE DE PVC, DIÁMETRO NOMINAL 50 MM, INSTALADO
21 m × 3.35 (3.55 con costes indirectos) = 74.55
Canalización empotrada en obra de fábrica (paredes y techos) de tubo flexible de PVC, corrugado, de color negro o gris, de 50 mm de diámetro nominal (exterior). Resistencia a la compresión 320 N, resistencia al impacto 1 julio, temperatura de trabajo -5°C hasta 60°C, con grado de protección IP 54, grado de protección frente a daños mecánicos grado 5 , no propagador de la llama. Conformidad con UNE-EN 61386-1, UNE-EN 61386-22 y UNE-EN 60423, incluyendo p/p manguitos, enlaces a caja, caja de derivación, soportes, racores y/o cualquier otro accesorio de conexión, totalmente instalado.

| Código | Ud | Descripción | Rendimiento | Precio | Importe |
|---|---|---|---|---|---|
| O01004 | h | OFICIAL ESPECIALISTA | 0.095 | 22.96 | 2.18 |
| P25188 | m | TUBO FLEXIBLE DE PVC, DIÁMETRO NOMINAL 50 MM (P.O.) (material) | 1 | 1.17 | 1.17 |
|  |  | Total |  |  | 3.35 |

Relación comercial: 000, 3.35, 001, 002, 003, 004, 005, Z0000, Z0100, Z0300, Z0500, Z0600, Z0700, Z1200, Z1900

**XE02095** m LÍNEA CU RZ1-K (AS) 0,6/1 KV 1X1,5 MM², EN TUBO INSTALADO
2850 m × 0.82 (0.87 con costes indirectos) = 2479.50

**XE02096** m LÍNEA CU RZ1-K (AS) 0,6/1 KV 1X2,5 MM², EN TUBO INSTALADO
2400 m × 0.95 (1.01 con costes indirectos) = 2424.00

**XE02097** m LÍNEA CU RZ1-K (AS) 0,6/1 KV 1X4 MM², EN TUBO INSTALADO
541 m × 1.43 (1.52 con costes indirectos) = 822.32
Línea eléctrica realizada con conductor unipolar de cobre UNE 21123 (RZ1-K (AS) 0,6/1 kV) 1x4 mm² tendido en tubo previamente instalado, incluso p/p de pequeño material y conexiones, totalmente instalada.

| Código | Ud | Descripción | Rendimiento | Precio | Importe |
|---|---|---|---|---|---|
| O01004 | h | OFICIAL ESPECIALISTA | 0.025 | 22.96 | 0.57 |
| PX25088 | m | CABLE RZ1-K (AS) 0,6/1 1X4 MM² (CU) (P.O.) (material; 13/05/2022) | 1 | 0.86 | 0.86 |
|  |  | Total |  |  | 1.43 |

Relación comercial: 000, 1.03, 001, 002, 003, 004, 005, Z0000, Z0100, Z0300, Z0500, Z0600, Z0700, Z1200, Z1900

**XE02098** m LÍNEA CU RZ1-K (AS) 0,6/1 KV 1X6 MM², EN TUBO INSTALADO
1200 m × 1.95 (2.07 con costes indirectos) = 2484.00

**XE02099** m LÍNEA CU RZ1-K (AS) 0,6/1 KV 1X10 MM², EN TUBO INSTALADO
2200 m × 2.07 (2.19 con costes indirectos) = 4818.00

**XE02100** m LÍNEA CU RZ1-K (AS) 0,6/1 KV 1X16 MM², EN TUBO INSTALADO
60 m × 2.67 (2.83 con costes indirectos) = 169.80
Línea eléctrica realizada con conductor unipolar de cobre UNE 21123 (RZ1-K (AS) 0,6/1 kV) 1x16 mm² tendido en tubo previamente instalado, incluso p/p de pequeño material y conexiones, totalmente instalada.

| Código | Ud | Descripción | Rendimiento | Precio | Importe |
|---|---|---|---|---|---|
| O01004 | h | OFICIAL ESPECIALISTA | 0.043 | 22.96 | 0.99 |
| PX25091 | m | CABLE RZ1-K (AS) 0,6/1 1X16 MM² (CU) (P.O.) (material; 13/05/2022) | 1 | 1.68 | 1.68 |
|  |  | Total |  |  | 2.67 |

Relación comercial: 000, 2.44, 001, 002, 003, 004, 005, Z0000, Z0100, Z0300, Z0500, Z0600, Z0700, Z1200, Z1900

**XE02101** m LÍNEA CU RZ1-K (AS) 0,6/1 KV 1X25 MM², EN TUBO INSTALADO
130 m × 3.55 (3.76 con costes indirectos) = 488.80
Línea eléctrica realizada con conductor unipolar de cobre UNE 21123 (RZ1-K (AS) 0,6/1 kV) 1x25 mm² tendido en tubo previamente instalado, incluso p/p de pequeño material y conexiones, totalmente instalada.

| Código | Ud | Descripción | Rendimiento | Precio | Importe |
|---|---|---|---|---|---|
| O01004 | h | OFICIAL ESPECIALISTA | 0.043 | 22.96 | 0.99 |
| PX25191 | m | CABLE RZ1-K (AS) 0,6/1 1X25 MM² (CU) (P.O.) (material; 16/05/2022) | 1 | 2.56 | 2.56 |
|  |  | Total |  |  | 3.55 |

Relación comercial: 000, 2.44, 001, 002, 003, 004, 005, Z0000, Z0100, Z0300, Z0500, Z0600, Z0700, Z1200, Z1900

**XE02102** m LÍNEA CU RZ1-K (AS) 0,6/1 KV 1X35 MM², EN TUBO INSTALADO
10 m × 4.64 (4.92 con costes indirectos) = 49.20
Línea eléctrica realizada con conductor unipolar de cobre UNE 21123 (RZ1-K (AS) 0,6/1 kV) 1x35 mm² tendido en tubo previamente instalado, incluso p/p de pequeño material y conexiones, totalmente instalada.

| Código | Ud | Descripción | Rendimiento | Precio | Importe |
|---|---|---|---|---|---|
| O01004 | h | OFICIAL ESPECIALISTA | 0.043 | 22.96 | 0.99 |
| PX25291 | m | CABLE RZ1-K (AS) 0,6/1 1X35 MM² (CU) (P.O.) (material; 16/05/2022) | 1 | 3.65 | 3.65 |
|  |  | Total |  |  | 4.64 |

Relación comercial: 000, 2.44, 001, 002, 003, 004, 005, Z0000, Z0100, Z0300, Z0500, Z0600, Z0700, Z1200, Z1900

**XE02103** m LÍNEA CU RZ1-K (AS) 0,6/1 KV 1X50 MM², EN TUBO INSTALADO
200 m × 6.81 (7.22 con costes indirectos) = 1444.00
Línea eléctrica realizada con conductor unipolar de cobre UNE 21123 (RZ1-K (AS) 0,6/1 kV) 1x50 mm² tendido en tubo previamente instalado, incluso p/p de pequeño material y conexiones, totalmente instalada.

| Código | Ud | Descripción | Rendimiento | Precio | Importe |
|---|---|---|---|---|---|
| O01004 | h | OFICIAL ESPECIALISTA | 0.069 | 22.96 | 1.58 |
| PX25094 | m | CABLE RZ1-K (AS) 0,6/1 1X50 MM² (CU) (P.O.) (material; 13/05/2022) | 1 | 5.23 | 5.23 |
|  |  | Total |  |  | 6.81 |

Relación comercial: 000, 6.26, 001, 002, 003, 004, 005, Z0000, Z0100, Z0300, Z0500, Z0600, Z0700, Z1200, Z1900

**B09012** ud TOMA PARA TV/SAT ÚNICA BLANCO (15/12/2009)
2 ud × 44.81 (47.5 con costes indirectos) = 95.00
Toma para TV/SAT realizada con canalización de PVC corrugado M20/gp5, incluyendo guía de alambre galvanizado, caja de registro, caja de mecanismo universal con tornillo, toma TV/SAT y placa de gama estándar, así como marco respectivo, totalmente montado e instalado.

| Código | Ud | Descripción | Rendimiento | Precio | Importe |
|---|---|---|---|---|---|
| O01004 | h | OFICIAL ESPECIALISTA | 0.55 | 22.96 | 12.63 |
| O01005 | h | OFICIAL DE OFICIOS | 0.55 | 20.8 | 11.44 |
| P25184 | m | TUBO FLEXIBLE DE PVC, DIÁMETRO NOMINAL 20 MM (P.O.) | 8 | 0.28 | 2.24 |
| P25216 | ud | Toma R-TV + SAT - única para Satélite blanco estándar (p.o.) (material; 15/12/2009) | 1 | 18.08 | 18.08 |
| P25211 | ud | CAJA MECANISMO EMPOTRAR ENLAZABLE (P.O.) | 1 | 0.42 | 0.42 |
|  |  | Total |  |  | 44.81 |

Relación comercial: 000, 44.81, 001, 002, 003, 004, 005, 006, 007, 008, 009, 010, 011, 012, 013, 014, 015, 016, 017, 018, 019, 020, 021, 022, 023, 024, 025, 026, 027, 028, 029, 030, 031, 032, 033, 034, 035, 036, 037, 038, 039, 040, 041, 042, 043, 044, 045, 046, 047, 048, 049, 050, 051, 052, 053, 054, 055, 056, 057, 058, 059, 060, 061, 062, 063, 064, 065, 066, 067, Z0000, Z0100, Z0300, Z0500, Z0600, Z0700, Z1200, Z1900

| Medición | Uds. | Parcial |
|---|---|---|
| Edificio de control | 2 | 2.00 |
| Total |  | 2 |

**B09011** ud TOMA DE TELÉFONO BLANCO (11/02/2009)
2 ud × 26.62 (28.22 con costes indirectos) = 56.44
Toma de teléfono, realizada con canalización de PVC corrugado M20/gp5, incluido guía de alambre galvanizado, caja de registro, caja mecanismo universal con tornillo, toma teléfono y placa gama estándar, así como marco respectivo, totalmente montado e instalado.

| Código | Ud | Descripción | Rendimiento | Precio | Importe |
|---|---|---|---|---|---|
| O01004 | h | OFICIAL ESPECIALISTA | 0.25 | 22.96 | 5.74 |
| O01005 | h | OFICIAL DE OFICIOS | 0.25 | 20.8 | 5.20 |
| P25184 | m | TUBO FLEXIBLE DE PVC, DIÁMETRO NOMINAL 20 MM (P.O.) | 8 | 0.28 | 2.24 |
| P25215 | ud | TOMA TF 6 CONTACTOS PARA CONECTOR RJ-12 BLANCO ESTÁNDAR (P.O.) (material; 11/02/2009) | 1 | 13.02 | 13.02 |
| P25211 | ud | CAJA MECANISMO EMPOTRAR ENLAZABLE (P.O.) | 1 | 0.42 | 0.42 |
|  |  | Total |  |  | 26.62 |

Relación comercial: 000, 26.62, 001, 002, 003, 004, 005, 006, 007, 008, 009, 010, 011, 012, 013, 014, 015, 016, 017, 018, 019, 020, 021, 022, 023, 024, 025, 026, 027, 028, 029, 030, 031, 032, 033, 034, 035, 036, 037, 038, 039, 040, 041, 042, 043, 044, 045, 046, 047, 048, 049, 050, 051, 052, 053, 054, 055, 056, 057, 058, 059, 060, 061, 062, 063, 064, 065, 066, 067, Z0000, Z0100, Z0300, Z0500, Z0600, Z0700, Z1200, Z1900

| Medición | Uds. | Parcial |
|---|---|---|
| Edificio de control | 2 | 2.00 |
| Total |  | 2 |

**B09007** ud PUNTO DE LUZ SENCILLO UNIPOLAR BLANCO
12 ud × 27.19 (28.82 con costes indirectos) = 345.84

| Medición | Uds. | Parcial |
|---|---|---|
| Edificio de control | 12 | 12.00 |
| Total |  | 12 |

**B09013** ud BASE ENCHUFE CON TOMA DE TIERRA 10/16A
50 ud × 24.45 (25.92 con costes indirectos) = 1296.00

| Medición | Uds. | Parcial |
|---|---|---|
| Edificio de control | 50 | 50.00 |
| Total |  | 50 |

**XB09014** ud BASE ENCHUFE TRIFÁSICO CON TOMA DE TIERRA 25 A III
10 ud × 49.91 (52.9 con costes indirectos) = 529.00

| Medición | Uds. | Parcial |
|---|---|---|
| Edificio de control | 10 | 10.00 |
| Total |  | 10 |

**B09023** ud BASE ENCHUFE SUELO 4 TOMAS VOZ Y DATOS (15/12/2009)
15 ud × 91.18 (96.65 con costes indirectos) = 1449.75
Kit puesto trabajo suelo empotrar 4 schukos (2 rojos (SAI) 2 blancos) y 2 RJ45 v2 Blanco con toma de tierra lateral realizado en tubo corrugado M20/gp7 y conductor de cobre unipolar aislado H07Z1-K (AS) y sección 2,5 mm2 (activo, neutro y protección) para una tensión nominal de 450/750V, no propagadores del incendio y con emisión de humos y opacidad reducida, incluido caja de registro, caja mecanismo universal con tornillo, base enchufe 10/16 A (II+T.T.), sistema "Schuko" gama estándar, así como marco respectivo, totalmente montado e instalado. Cable UTP CAT 6

| Código | Ud | Descripción | Rendimiento | Precio | Importe |
|---|---|---|---|---|---|
| O01004 | h | OFICIAL ESPECIALISTA | 0.25 | 22.96 | 5.74 |
| O01005 | h | OFICIAL DE OFICIOS | 0.25 | 20.8 | 5.20 |
| P25197 | m | TUBO FLEXIBLE LH, DIÁMETRO NOMINAL 20 MM (P.O.) | 10 | 0.58 | 5.80 |
| P25212 | m | CABLE H07Z1-K(AS) 2,5 MM² CU (P.O.) | 15 | 0.3 | 4.50 |
| P25214 | ud | BIPOLAR TT LATERAL SCHUKO Y EMBORN. RÁPIDO BLANCO ESTÁNDAR (P.O. | 4 | 5.69 | 22.76 |
| P25211 | ud | CAJA MECANISMO EMPOTRAR ENLAZABLE (P.O.) | 4 | 0.42 | 1.68 |
| PXEL25211 | ud | TOMA RJ45 CTA 6 (material; 17/05/2022) | 2 | 1.23 | 2.46 |
| PXEL0256 | m | CABLE FTP CATEGORÍA 6 (material; 04/08/2020) | 15 | 0.49 | 7.35 |
| PXEL256 | m | CAJA EMPOTRAR SUELO (material; 17/05/2022) | 1 | 35.69 | 35.69 |
|  |  | Total |  |  | 91.18 |

Relación comercial: 000, 24.45, 001, 002, 003, 004, 005, 006, 007, 008, 009, 010, 011, 012, 013, 014, 015, 016, 017, 018, 019, 020, 021, 022, 023, 024, 025, 026, 027, 028, 029, 030, 031, 032, 033, 034, 035, 036, 037, 038, 039, 040, 041, 042, 043, 044, 045, 046, 047, 048, 049, 050, 051, 052, 053, 054, 055, 056, 057, 058, 059, 060, 061, 062, 063, 064, 065, 066, 067, Z0000, Z0100, Z0300, Z0500, Z0600, Z0700, Z1200, Z1900

| Medición | Uds. | Parcial |
|---|---|---|
| Edificio de control | 15 | 15.00 |
| Total |  | 15 |

**B09009** ud PUNTO DE LUZ CONMUTADO BLANCO
6 ud × 49.48 (52.45 con costes indirectos) = 314.70

| Medición | Uds. | Parcial |
|---|---|---|
| Edificio de control | 6 | 6.00 |
| Total |  | 6 |

**B09010** ud PUNTO DE LUZ CRUZAMIENTO BLANCO (15/12/2009)
10 ud × 75.02 (79.52 con costes indirectos) = 795.20
Punto cruzamiento realizado en tubo PVC corrugado M16/gp5 y conductor de cobre unipolar aislados para una tensión nominal de 750 V. y sección 1,5 mm2. (activo, neutro y protección), incluido caja registro, caja mecanismo universal con tornillo, mecanismo conmutadores y cruzamiento con tecla gama básica, marcos respectivos y casquillo, totalmente montados e instalados.

| Código | Ud | Descripción | Rendimiento | Precio | Importe |
|---|---|---|---|---|---|
| O01004 | h | OFICIAL ESPECIALISTA | 0.45 | 22.96 | 10.33 |
| O01009 | h | PEÓN | 0.45 | 20.27 | 9.12 |
| P25183 | m | TUBO FLEXIBLE DE PVC, DIÁMETRO NOMINAL 16 MM (P.O.) | 15 | 0.18 | 2.70 |
| P25208 | m | CABLE H07V-K 1X1,5 MM² CU (P.O.) | 45 | 0.15 | 6.75 |
| P25220 | ud | Conmutador cruce blanco gama básica (p.o.) (material; 15/12/2009) | 1 | 19.81 | 19.81 |
| P25219 | ud | CONMUTADOR BLANCO GAMA BÁSICA (P.O.) | 2 | 12.08 | 24.16 |
| P25211 | ud | CAJA MECANISMO EMPOTRAR ENLAZABLE (P.O.) | 3 | 0.42 | 1.26 |
| P25222 | ud | CASQUILLO BOMBILLA (P.O.) | 1 | 0.89 | 0.89 |
|  |  | Total |  |  | 75.02 |

Relación comercial: 000, 75.02, 001, 002, 003, 004, 005, Z0000, Z0100, Z0300, Z0500, Z0600, Z0700, Z1200, Z1900, 006, 007, 008, 009, 010, 011, 012, 013, 014, 015, 016, 017, 018, 019, 020, 021, 022, 023, 024, 025, 026, 027, 028, 029, 030, 031, 032, 033, 034, 035, 036, 037, 038, 039, 040, 041, 042, 043, 044, 045, 046, 047, 048, 049, 050, 051, 052, 053, 054, 055, 056, 057, 058, 059, 060, 061, 062, 063, 064, 065, 066, 067

| Medición | Uds. | Parcial |
|---|---|---|
| Edificio de control | 10 | 10.00 |
| Total |  | 10 |

**XEL303** m³ ARQUETA PREFABRICADA DE ALUMBRADO 50X50X50
2 m³ × 213.74 (226.56 con costes indirectos) = 453.12

| Medición | Uds. | Largo | Parcial |
|---|---|---|---|
| Alumbrado | 1 | 2 | 2.00 |
| Total |  |  | 2 |

**XEL00200** ud LUMINARIA ESTANCA LED 25,5 W 4.200 LM 165 LM/W
4 ud × 159.37 (168.93 con costes indirectos) = 675.72

| Medición | Uds. | Parcial |
|---|---|---|
| entrada | 4 | 4.00 |
| Total |  | 4 |

**XEL00201** ud LUMINARIA EXTERIOR SUPERFICIAL LED 13,2 W
11 ud × 213.65 (226.47 con costes indirectos) = 2491.17

| Medición | Uds. | Parcial |
|---|---|---|
| edificio | 11 | 11.00 |
| Total |  | 11 |

**XEL00203** ud LUMINARIA EXTERIOR SOBRE COLUMNA LED 30 W
5 ud × 760.49 (806.12 con costes indirectos) = 4030.60

| Medición | Uds. | Parcial |
|---|---|---|
| Parcela | 5 | 5.00 |
| Total |  | 5 |

**XEL00258** ud PROYECTOR LED 100 W EN NAVE (05/10/2021)
12 ud × 116.61 (123.61 con costes indirectos) = 1483.32
Foco Proyector LED 45W IP65 instadao sobre pared.
Potencia: 100 W
Factor de Potencia: 0.90
Tensión: 220-240V AC
Frecuencia: 50-60 Hz
Clase Aislamiento Eléctrico: I
Tª de Color: 4000K
Índice Rep. Cromática (CRI): 80
Luminosidad: 10.000 lm
Eficiencia Lumínica: 100 lm/W
Instalado, cableado incluido p/p de material auxiliar y tornillos de fijación, funcionado.

| Código | Ud | Descripción | Rendimiento | Precio | Importe |
|---|---|---|---|---|---|
| PXEL0005 | ud | TORNILLO AUTOROSCANTE DE 6,5X70 MM DE ACERO INOXIDABLE | 4 | 0.35 | 1.40 |
| O01009 | h | PEÓN | 0.6 | 20.27 | 12.16 |
| O01004 | h | OFICIAL ESPECIALISTA | 0.5 | 22.96 | 11.48 |
| P25176 | m | TUBO RÍGIDO DE PVC, DIÁMETRO NOMINAL 16 MM (P.O.) | 1 | 0.47 | 0.47 |
| PX25086 | m | CABLE RZ1-K (AS) 0,6/1 1X1,5 MM² (CU) (P.O.) | 6 | 0.29 | 1.74 |
| PXEL023 | ud | FOCO PROYECTOR LED 100 W (material; 20/06/2022) | 1 | 89.36 | 89.36 |
|  |  | Total |  |  | 116.61 |

| Medición | Uds. | Parcial |
|---|---|---|
| Nave de Explotación | 12 | 12.00 |
| Total |  | 12 |

**XEL00219** ud LUMINARIA EMPOTRADA LED 300X1200 MM (05/10/2021)
22 ud × 263.49 (279.3 con costes indirectos) = 6144.60
Luminaria empotrada instadao sobre techo. Potencia: 47 W. Tensión: 220-240V AC. Instalado, cableado incluido p/p de material auxiliar cajas derivación empalmes y tornillos de fijación, funcionado.

| Código | Ud | Descripción | Rendimiento | Precio | Importe |
|---|---|---|---|---|---|
| PXEL0005 | ud | TORNILLO AUTOROSCANTE DE 6,5X70 MM DE ACERO INOXIDABLE | 4 | 0.35 | 1.40 |
| P25176 | m | TUBO RÍGIDO DE PVC, DIÁMETRO NOMINAL 16 MM (P.O.) | 1 | 0.47 | 0.47 |
| PX25086 | m | CABLE RZ1-K (AS) 0,6/1 1X1,5 MM² (CU) (P.O.) | 6 | 0.29 | 1.74 |
| O01009 | h | PEÓN | 0.6 | 20.27 | 12.16 |
| O01004 | h | OFICIAL ESPECIALISTA | 0.5 | 22.96 | 11.48 |
| PXEL9024 | ud | LUMINARIA LED 30X120 CM 47 W (material; 20/05/2022) | 1 | 236.24 | 236.24 |
|  |  | Total |  |  | 263.49 |

| Medición | Uds. | Parcial |
|---|---|---|
| Edificio de control | 22 | 22.00 |
| Total |  | 22 |

**XEL00220** ud LUMINARIA EMPOTRADA DOWNLIGHT LED
19 ud × 161.54 (171.23 con costes indirectos) = 3253.37
Luminaria empotrada LED 16,4 W 2100 lm. Potencia: 16,4 W. Tensión: 220-240V AC. Instalado, incluso corte de hueco para instalación, cableado, p/p de material auxiliar cajas derivación empalmes y tornillos de fijación, funcionado.

| Código | Ud | Descripción | Rendimiento | Precio | Importe |
|---|---|---|---|---|---|
| P25176 | m | TUBO RÍGIDO DE PVC, DIÁMETRO NOMINAL 16 MM (P.O.) | 1 | 0.47 | 0.47 |
| PX25086 | m | CABLE RZ1-K (AS) 0,6/1 1X1,5 MM² (CU) (P.O.) | 6 | 0.29 | 1.74 |
| O01009 | h | PEÓN | 0.6 | 20.27 | 12.16 |
| O01004 | h | OFICIAL ESPECIALISTA | 0.5 | 22.96 | 11.48 |
| PXEL9124 | ud | LUMINARIA DOWNLIGHT 16,4 W LED (material; 20/05/2022) | 1 | 135.69 | 135.69 |
|  |  | Total |  |  | 161.54 |

| Medición | Uds. | Parcial |
|---|---|---|
| Edificio de control | 19 | 19.00 |
| Total |  | 19 |

**XEL00222** ud LUMINARIA EMPOTRADA LED 600X600 MM (05/10/2021)
15 ud × 250.61 (265.65 con costes indirectos) = 3984.75
Luminaria empotrada LED 47 W 6000 lm instadao sobre techo 600x600. Potencia: 47 W. Tensión: 220-240V AC. Instalado, cableado incluido p/p de material auxiliar cajas derivación empalmes y tornillos de fijación, funcionado.

| Código | Ud | Descripción | Rendimiento | Precio | Importe |
|---|---|---|---|---|---|
| PXEL0005 | ud | TORNILLO AUTOROSCANTE DE 6,5X70 MM DE ACERO INOXIDABLE | 4 | 0.35 | 1.40 |
| P25176 | m | TUBO RÍGIDO DE PVC, DIÁMETRO NOMINAL 16 MM (P.O.) | 1 | 0.47 | 0.47 |
| PX25086 | m | CABLE RZ1-K (AS) 0,6/1 1X1,5 MM² (CU) (P.O.) | 6 | 0.29 | 1.74 |
| O01009 | h | PEÓN | 0.6 | 20.27 | 12.16 |
| O01004 | h | OFICIAL ESPECIALISTA | 0.5 | 22.96 | 11.48 |
| PXEL9025 | ud | LUMINARIA LED 600X600 MM 47 W (material; 20/06/2022) | 1 | 223.36 | 223.36 |
|  |  | Total |  |  | 250.61 |

| Medición | Uds. | Parcial |
|---|---|---|
| Edificio de control | 15 | 15.00 |
| Total |  | 15 |

**XEL0022** ud LUMINARIA EMPOTRADA LED SUELO BAÑADOR DE PARED (05/10/2021)
5 ud × 272.22 (288.55 con costes indirectos) = 1442.75
Luminaria bañador de pared empotrada 13 W 850 lm IP67. Potencia: 13 W. Tensión: 220-240V AC. Instalado, cableado incluido p/p de material auxiliar cajas derivación empalmes y tornillos de fijación, funcionado. Incluso contrucción de nicho y accesorio de montaje para instalación en suelo.

| Código | Ud | Descripción | Rendimiento | Precio | Importe |
|---|---|---|---|---|---|
| PXEL0005 | ud | TORNILLO AUTOROSCANTE DE 6,5X70 MM DE ACERO INOXIDABLE | 4 | 0.35 | 1.40 |
| P25176 | m | TUBO RÍGIDO DE PVC, DIÁMETRO NOMINAL 16 MM (P.O.) | 1 | 0.47 | 0.47 |
| PX25086 | m | CABLE RZ1-K (AS) 0,6/1 1X1,5 MM² (CU) (P.O.) | 6 | 0.29 | 1.74 |
| O01009 | h | PEÓN | 0.6 | 20.27 | 12.16 |
| O01004 | h | OFICIAL ESPECIALISTA | 0.5 | 22.96 | 11.48 |
| PXEL825 | ud | LUMINARIA LED SUELO 13 W 24 DC IP67 (material; 20/05/2022) | 1 | 187.25 | 187.25 |
| PXEL826 | ud | TRANSFORMADOR 230 V - 24 DC 20 W (material; 17/05/2022) | 1 | 45.36 | 45.36 |
| PXEL827 | ud | CAJA ESTANCA (material; 17/05/2022) | 1 | 12.36 | 12.36 |
|  |  | Total |  |  | 272.22 |

| Medición | Uds. | Parcial |
|---|---|---|
| Edificio de control | 5 | 5.00 |
| Total |  | 5 |

**XE02218** ud TOMA DE TIERRA INDEPENDIENTE CON PICA
8 ud × 79.49 (84.26 con costes indirectos) = 674.08

| Medición | Uds. | Parcial |
|---|---|---|
| Edificio de control | 8 | 8.00 |
| Total |  | 8 |

**XEL00204** ud PUESTA A TIERRA DE COLUMNA ALUMBRADO
2 ud × 25.96 (27.52 con costes indirectos) = 55.04

| Medición | Uds. | Parcial |
|---|---|---|
| Parcela | 2 | 2.00 |
| Total |  | 2 |

### 0506 INSTALACIÓN DE VENTILACIÓN Y CLIMATIZACIÓN
Importe: 96278.4

**XEL5236** m CONDUCTO VENTILACIÓN CIRCULAR GALVANIZADA HASTA 600 MM
230 m × 41.68 (44.18 con costes indirectos) = 10161.40
Conducto circular de pared simple helicoidal de acero galvanizado, desde 200 hasta 600 mm de diámetro y 0,7 mm de espesor, con refuerzos, suministrado en tramos de 3 ó 5 m, para instalaciones de ventilación y climatización. Incluso accesorios de montaje, manguitos de unión, codos y elementos de fijación.

| Código | Ud | Descripción | Rendimiento | Precio | Importe |
|---|---|---|---|---|---|
| PXEL908 | ml | CONDUCTO CIRCULAR DE PARED SIMPLE HELICOIDAL DE ACERO GALVANIZAD (material; 17/05/2022) | 1.05 | 37.3 | 39.17 |
| PXEL909 | ml | BRIDA HASTA 600 MM (material; 17/05/2022) | 1.05 | 0.3 | 0.32 |
| O01004 | h | OFICIAL ESPECIALISTA | 0.05 | 22.96 | 1.15 |
| O01005 | h | OFICIAL DE OFICIOS | 0.05 | 20.8 | 1.04 |
|  |  | Total |  |  | 41.68 |

**XEL5336** ud DIFUSOR ROTACIONAL
32 ud × 56.28 (59.66 con costes indirectos) = 1909.12
Difuros de admisión e implusión rotacionales de techo de diseño circular o cuadrado indicado para elevados caudales de aire y bajas pérdidas de carga Boca de conexión para conducto en cumplimiento con EN 1506 o EN 13180, incluidas piezas de unión, conexión codos, instalado, probado y funcionando.

| Código | Ud | Descripción | Rendimiento | Precio | Importe |
|---|---|---|---|---|---|
| PXEL9091 | ud | DIFUSOR ROTACIONAL IMPLUISIÓN / EXTRACCIÓN VENTILACIÓN TECHO (08/07/2022) | 1 | 45.23 | 45.23 |
| O01004 | h | OFICIAL ESPECIALISTA | 0.3 | 22.96 | 6.89 |
| O01005 | h | OFICIAL DE OFICIOS | 0.2 | 20.8 | 4.16 |
|  |  | Total |  |  | 56.28 |

**XEL5237** ud IINTERCAMBIADOR DE CALOR
1 ud × 7301.76 (7739.87 con costes indirectos) = 7739.87
Recuperador de calor aire-aire, con intercambiador de flujo cruzado, Recuperador horizontal de 3.900m3/h F6+F6/F8 normativa ErP 2018 Control EVCO.
Recuperador de calor, acorde con la normativa ERP2018 con filtros [F6, F6/F8] incorporados en el modelo estándar.
Conectado con equipo de control, instalado, incluos p/p de pequeño material, piezas de soporte, probado y funcionando,

| Código | Ud | Descripción | Rendimiento | Precio | Importe |
|---|---|---|---|---|---|
| O01004 | h | OFICIAL ESPECIALISTA | 6 | 22.96 | 137.76 |
| O01005 | h | OFICIAL DE OFICIOS | 4 | 20.8 | 83.20 |
| PXEL911 | ml | INTERCAMBIADOR DE CALOR (material; 20/05/2022) | 1 | 7080.8 | 7080.80 |
|  |  | Total |  |  | 7301.76 |

**XEL5238** ud AIRE ACONDICIONADO EDIFICIO
1 ud × 50899.25 (53953.21 con costes indirectos) = 53953.21
Unidad exterior bomba de calor con compresor DC Triple Rotary. Capacidad/consumo nominal en refrigeración: 56,0/18,0 kW. Con 5 ud de 1,3HP Cassette compacto de 4 vías, 4 ud 1,7HP Cassette compacto de 4 vías, 1 ud de 2,0HP Cassette compacto de 4 vías y 4 ud de 1,7HP Cassette de 4 vías. Incluido elementos de control, paneles, comunicaciones, interface modbus, distribuidores, Y, gas y tuberia de conexión. Instalado, probado y funcionando.

| Código | Ud | Descripción | Rendimiento | Precio | Importe |
|---|---|---|---|---|---|
| O01004 | h | OFICIAL ESPECIALISTA | 100 | 22.96 | 2296.00 |
| O01005 | h | OFICIAL DE OFICIOS | 100 | 20.8 | 2080.00 |
| PXEL922 | ud | AACC EDIFICIO DE CONTROL (material; 21/06/2022) | 1 | 46523.25 | 46523.25 |
|  |  | Total |  |  | 50899.25 |

**XEL5239** ud AIRE ACONDICIONADO SALA DE CONTROL
1 ud × 5899.16 (6253.11 con costes indirectos) = 6253.11
Conjunto tipo inverter con bomba de calor, con unidad exterior y dos unidades interiores. Incluido elementos de control, comunicaciones, interface modbus, distribuidores, gas y tuberia de conexión. Instalado, probado y funcionando.

| Código | Ud | Descripción | Rendimiento | Precio | Importe |
|---|---|---|---|---|---|
| O01004 | h | OFICIAL ESPECIALISTA | 30 | 22.96 | 688.80 |
| O01005 | h | OFICIAL DE OFICIOS | 30 | 20.8 | 624.00 |
| PXEL923 | ud | AACC SALA DE CONTROL (material; 21/06/2022) | 1 | 4586.36 | 4586.36 |
|  |  | Total |  |  | 5899.16 |

**XEL5242** ud SISTEMA CENTRALIZADO CONTROL AIRE ACONDICIONADO
1 ud × 8634.8 (9152.89 con costes indirectos) = 9152.89
Mando por cable Lite Vision Plus.Panel cassette 90x90 Placa para conexión de sistemas 1x1 DI/SDI Control central para 64 unidades interiores con programador semanal. Interface Modbus

| Código | Ud | Descripción | Rendimiento | Precio | Importe |
|---|---|---|---|---|---|
| O01004 | h | OFICIAL ESPECIALISTA | 30 | 22.96 | 688.80 |
| O01005 | h | OFICIAL DE OFICIOS | 30 | 20.8 | 624.00 |
| PXEL945 | ud | CONTROL (material; 20/06/2022) | 1 | 7322 | 7322.00 |
|  |  | Total |  |  | 8634.8 |

**B10001** m TUBERÍA COBRE FRIGORÍFICO ROLLO D=1/4" X 0,80 MM
50 m × 5.37 (5.69 con costes indirectos) = 284.50
Tubería de cobre frigorífico en rollo, de diámetro 1/4", con pared de 0,80 mm de espesor, con certificación AENOR; para tubería de circuitos de climatización/refrigeración. Totalmente montada; i/p.p. de piezas (codos, tes manguitos, etc).

| Código | Ud | Descripción | Rendimiento | Precio | Importe |
|---|---|---|---|---|---|
| O01004 | h | OFICIAL ESPECIALISTA | 0.08 | 22.96 | 1.84 |
| O01005 | h | OFICIAL DE OFICIOS | 0.08 | 20.8 | 1.66 |
| P36022 | m | TUBO COBRE FRIGORÍFICO ROLLO D=1/4" X 0,80 MM (material) | 1.05 | 1.78 | 1.87 |
|  |  | Total |  |  | 5.37 |

**B10002** m TUBERÍA COBRE FRIGORÍFICO ROLLO D=3/8" X 0,80 MM
60 m × 6.49 (6.88 con costes indirectos) = 412.80
Tubería de cobre frigorífico en rollo, de diámetro 3/8", con pared de 0,80 mm de espesor, con certificación AENOR; para tubería de circuitos de climatización/refrigeración. Totalmente montada; i/p.p. de piezas (codos, tes manguitos, etc).

| Código | Ud | Descripción | Rendimiento | Precio | Importe |
|---|---|---|---|---|---|
| O01004 | h | OFICIAL ESPECIALISTA | 0.08 | 22.96 | 1.84 |
| O01005 | h | OFICIAL DE OFICIOS | 0.08 | 20.8 | 1.66 |
| P36023 | m | TUBO COBRE FRIGORÍFICO ROLLO D=3/8" X 0,80 MM (material) | 1.05 | 2.85 | 2.99 |
|  |  | Total |  |  | 6.49 |

**B10003** m TUBERÍA COBRE FRIGORÍFICO ROLLO D=1/2" X 0,80 MM
70 m × 7.46 (7.91 con costes indirectos) = 553.70
Tubería de cobre frigorífico en rollo, de diámetro 1/2", con pared de 0,80 mm de espesor, con certificación AENOR; para tubería de circuitos de climatización/refrigeración. Totalmente montada; i/p.p. de piezas (codos, tes manguitos, etc).

| Código | Ud | Descripción | Rendimiento | Precio | Importe |
|---|---|---|---|---|---|
| O01004 | h | OFICIAL ESPECIALISTA | 0.08 | 22.96 | 1.84 |
| O01005 | h | OFICIAL DE OFICIOS | 0.08 | 20.8 | 1.66 |
| P36024 | m | TUBO COBRE FRIGORÍFICO ROLLO D=1/2" X 0,80 MM (material) | 1 | 3.96 | 3.96 |
|  |  | Total |  |  | 7.46 |

**B10004** m TUBERÍA COBRE FRIGORÍFICO ROLLO D=5/8" X 0,80 MM
60 m × 8.83 (9.36 con costes indirectos) = 561.60
Tubería de cobre frigorífico en rollo, de diámetro 5/8", con pared de 0,80 mm de espesor, con certificación AENOR; para tubería de circuitos de climatización/refrigeración. Totalmente montada; i/p.p. de piezas (codos, tes manguitos, etc).

| Código | Ud | Descripción | Rendimiento | Precio | Importe |
|---|---|---|---|---|---|
| O01004 | h | OFICIAL ESPECIALISTA | 0.085 | 22.96 | 1.95 |
| O01005 | h | OFICIAL DE OFICIOS | 0.085 | 20.8 | 1.77 |
| P36025 | m | TUBO COBRE FRIGORÍFICO ROLLO D=5/8" X 0,80 MM (material) | 1.05 | 4.87 | 5.11 |
|  |  | Total |  |  | 8.83 |

**B10006** m TUBERÍA COBRE FRIGORÍFICO ROLLO D=7/8" X 1 MM
30 m × 11.85 (12.56 con costes indirectos) = 376.80
Tubería de cobre frigorífico en rollo, de diámetro 7/8", con pared de 1 mm de espesor, con certificación AENOR; para tubería de circuitos de climatización/refrigeración. Totalmente montada; i/p.p. de piezas (codos, tes manguitos, etc).

| Código | Ud | Descripción | Rendimiento | Precio | Importe |
|---|---|---|---|---|---|
| O01004 | h | OFICIAL ESPECIALISTA | 0.09 | 22.96 | 2.07 |
| O01005 | h | OFICIAL DE OFICIOS | 0.09 | 20.8 | 1.87 |
| P36027 | m | TUBO COBRE FRIGORÍFICO ROLLO D=7/8" X 1 MM (material) | 1.05 | 7.53 | 7.91 |
|  |  | Total |  |  | 11.85 |

**XB10023** m COQUILLA ESPUMA ELASTOMÉRICA
270 m × 17.19 (18.22 con costes indirectos) = 4919.40
Aislamiento térmico flexible de célula cerrada para tuberías a base de coquilla de espuma elastomérica flexible de espesor 29 mm según RITE, incluso pegado de uniones, parte proporcional de elementos singulares, soportes y accesorios. Producto con marcado CE. Totalmente instalado, i/p.p. de material de sellado y medios auxiliares.

| Código | Ud | Descripción | Rendimiento | Precio | Importe |
|---|---|---|---|---|---|
| O01005 | h | OFICIAL DE OFICIOS | 0.15 | 20.8 | 3.12 |
| P36001 | l | ADHESIVO (material) | 0.3 | 18.13 | 5.44 |
| PX36040 | m | COQUILLA ESPUMA ELASTOMÉRICA (material; 21/06/2022) | 1 | 8.63 | 8.63 |
|  |  | Total |  |  | 17.19 |

### 0507 INSTALACIÓN ACS
Importe: 3789.7

**XEL2358** ud TANQUE TERMODINAMICO
1 ud × 3575.19 (3789.7 con costes indirectos) = 3789.70
Bomba de calor para producción de ACS. Volumen del depósito 260 l. Dimensiones / Peso Ø 620x1960 mm / 100 kg. Incluso estructura y soportes de instalación, tuberías de conexión, elementos auxiliares, acoplamientos y pequeño material. Instalado en sala habilitada, probado y funcionando.

| Código | Ud | Descripción | Rendimiento | Precio | Importe |
|---|---|---|---|---|---|
| PCEL5523 |  | TANQUE TERMODINAMICO (material; 20/05/2022) | 1 | 2856.39 | 2856.39 |
| O01004 | h | OFICIAL ESPECIALISTA | 15 | 22.96 | 344.40 |
| O01005 | h | OFICIAL DE OFICIOS | 18 | 20.8 | 374.40 |
|  |  | Total |  |  | 3575.19 |

### 0508 INSTALACIÓN DE PROTECCIÓN CONTRA INCENDIOS (10/01/2019)
Importe: 11122.72

**B11010** ud SEÑAL FOTOLUMINISCENTE EQUIPOS PCI, EVACUACIÓN Y EMERGENCIA CLAS
59 ud × 10.16 (10.77 con costes indirectos) = 635.43

| Medición | Uds. | Parcial |
|---|---|---|
| Edificio de control | 25 | 25.00 |
| extintores | 13 | 13.00 |
| Pulsadores | 6 | 6.00 |
| Recorridos | 15 | 15.00 |
| Total |  | 59 |

**XB11018** ud BLOQUE AUTÓNOMO EMERGENCIA HASTA 275 LÚMENES
45 ud × 73.14 (77.53 con costes indirectos) = 3488.85

**XB11019** ud BLOQUE AUTÓNOMO EMERGENCIA HASTA 509 LÚMENES
12 ud × 110.14 (116.75 con costes indirectos) = 1401.00

**B11009** ud EXTINTOR PORTATIL POLVO ABC 6 KG
12 ud × 34.5 (36.57 con costes indirectos) = 438.84

**XEL1059** ud EXTINTOR DE NIEVE CARBÓNICA CO2 5 KG
1 ud × 94.01 (99.65 con costes indirectos) = 99.65

**B11002** ud PULSADOR ALARMA INCENDIO ALGORÍTMICO
5 ud × 33.24 (35.23 con costes indirectos) = 176.15

**B11004** ud DETECTOR ÓPTICO-TÉRMICO ALGORÍTMICO
18 ud × 70.18 (74.39 con costes indirectos) = 1339.02

**XEL02569** ud CENTRAL INCENDIOS
1 ud × 891.71 (945.21 con costes indirectos) = 945.21

**XEL2096** m LÍNEA CU SZ1-K (AS+) 0,6/1 KV 1X2,5 MM², EN TUBO INSTALADO
524 m × 2.63 (2.79 con costes indirectos) = 1461.96

**B11006** ud SIRENA ELECTRÓNICA INCENDIOS ALGORITMICA
3 ud × 163.27 (173.07 con costes indirectos) = 519.21

**E02250** m TUBO RÍGIDO LH, DIÁMETRO NOMINAL 20 MM, INSTALADO
70 m × 8.32 (8.82 con costes indirectos) = 617.40

### 0509 INSTALACIÓN DE PROTECCIÓN CONTRA EL RAYO (18/02/2021)
Importe: 4375.75

**XELCC015** ud PARARRAYOS PDC RP48M NIVEL1 (18/02/2021)
1 ud × 4128.07 (4375.75 con costes indirectos) = 4375.75
Suministro montaje e instalación de pararrayos PDC RP48m nivel1. totalmente instalado y funcionando.

| Código | Ud | Descripción | Rendimiento | Precio | Importe |
|---|---|---|---|---|---|
| O01004 | h | OFICIAL ESPECIALISTA | 15 | 22.96 | 344.40 |
| O01009 | h | PEÓN | 15 | 20.27 | 304.05 |
| PXELC015 | ud | PARARR.PDC D.C.PLUS RP-48M AT1530 (material; 18/02/2021) | 1 | 1011.66 | 1011.66 |
| PXELC250 | ud | PIEZA ADAPT.CABEZA-MÁSTIL AT11A (material; 18/02/2021) | 1 | 41.28 | 41.28 |
| PXELC230 | ud | MÁSTIL A.GALVA. Ø1½" L6M AT56A (material; 18/02/2021) | 1 | 141.45 | 141.45 |
| PXELC255 | ud | TRÍPODE L1M Y PLACA AT06B (material; 18/02/2021) | 1 | 249.61 | 249.61 |
| PXELC311 | m | PLETINA COBRE 30X2MM (material; 18/02/2021) | 50 | 12.19 | 609.50 |
| PXELC285 | ud | SOPORTE CÓNICO FIJACIÓN GRAPA SUPERFICIE (material; 18/02/2021) | 5 | 4.69 | 23.45 |
| PXELC297 | ud | GRAPA LATÓN L25MM FIJACIÓN DE PLETINA (material; 18/02/2021) | 30 | 6.94 | 208.20 |
| PXELC313 | ud | TUBO PROTECCIÓN L=2M 35X13MM (material; 18/02/2021) | 1 | 29.37 | 29.37 |
| PXELC312 | ud | SECCIONADOR 75X50X15MM LATÓN (material; 18/02/2021) | 1 | 16.51 | 16.51 |
| PXELC460 | ud | CONTADOR RAYOS 8/20=500A 10/350=100KA (material; 18/02/2021) | 1 | 283.87 | 283.87 |
| PXELC314 | ud | PROTECTOR VÍA CHISPAS MÁSTIL (material; 18/02/2021) | 1 | 116.32 | 116.32 |
| PXELC316 | ud | MANGUITO LATÓN 55X55MM CONEX.MÚLTIPLE (material; 18/02/2021) | 4 | 15.94 | 63.76 |
| PXELC381 | ud | ARQUETA REGISTRO 250X250X250MM (material; 18/02/2021) | 3 | 71.3 | 213.90 |
| PXELC411 | ud | PUENTE DE COMPROBACIÓN (material; 18/02/2021) | 3 | 36.7 | 110.10 |
| PXELC412 | ud | ELECTRODO AC.COBRIZADO Ø14 MM L2M (material; 18/02/2021) | 3 | 30.04 | 90.12 |
| PXELC413 | ud | MEJORADOR CONDUCT. CONDUCTIVER PLUS (material; 18/02/2021) | 3 | 51.4 | 154.20 |
| PXELC315 | ud | PROTECTOR VÍA CHISPAS UNIÓN TOMAS TIERRA (material; 18/02/2021) | 1 | 116.32 | 116.32 |
|  |  | Total |  |  | 4128.07 |

### 0510 ANTI INTRUSISMO Y VIDEOVIGILANCIA (09/05/2020)
Importe: 18487.37

**XTC0004** ud DETECTOR DE INTRUSISMO
4 ud × 79.28 (84.04 con costes indirectos) = 336.16

**XTC0004-1** ud DETECTOR VOLUMÉTRICO
3 ud × 119.13 (126.28 con costes indirectos) = 378.84

**XTC0029** ud CENTRAL CONTRAINTRUSISMO
6 ud × 1030.48 (1092.31 con costes indirectos) = 6553.86

**XTC0028** ud CAMARA VIDEOSUPERVISIÓN
7 ud × 855.13 (906.44 con costes indirectos) = 6345.08

**XTC0015** ud CABLE UTP CAT-6
130 ud × 1.09 (1.16 con costes indirectos) = 150.80

| Medición | Uds. | Largo | Parcial |
|---|---|---|---|
| Cámaras | 1 | 130 | 130.00 |
| Total |  |  | 130 |

**XE02096** m LÍNEA CU RZ1-K (AS) 0,6/1 KV 1X2,5 MM², EN TUBO INSTALADO
390 m × 0.95 (1.01 con costes indirectos) = 393.90

| Medición | Uds. | Largo | Parcial |
|---|---|---|---|
|  | 3 | 130 | 390.00 |
| Total |  |  | 390 |

**XTC0019** ud SWITCH INDUSTRIAL FIBRA ÓPTICA
1 ud × 1363.48 (1445.29 con costes indirectos) = 1445.29

| Medición | Uds. | Parcial |
|---|---|---|
| Centro control | 1 | 1.00 |
| Total |  | 1 |

**XTC3336** ud CONVERSOR DE MEDIOS
1 ud × 746.21 (790.98 con costes indirectos) = 790.98

**XTC3334** ud SOPORTE PARED GALVANIZADA PARA CÁMARA
3 ud × 98.71 (104.63 con costes indirectos) = 313.89
Soporte metálico tipo barzo anclado en muro o pared,de chapa de acero galvanizado, incluso anclajes. Medida la unidad instalada.

| Código | Ud | Descripción | Rendimiento | Precio | Importe |
|---|---|---|---|---|---|
| PX21047 | ud | SOPORTE DE ACERO GALVANIZADO (material; 14/07/2022) | 1 | 84.26 | 84.26 |
| M01111 | h | GRÚA AUTOPROPULSADA TELESCÓPICA, 26-50 T | 0.1 | 79.7 | 7.97 |
| O01004 | h | OFICIAL ESPECIALISTA | 0.15 | 22.96 | 3.44 |
| O01009 | h | PEÓN | 0.15 | 20.27 | 3.04 |
|  |  | Total |  |  | 98.71 |

| Medición | Uds. | Parcial |
|---|---|---|
| Cámaras |  |  |
| Parcela | 3 | 3.00 |
| Total |  | 3 |

**XTC3340** ud MONITOR DE 22"
1 ud × 261.39 (277.07 con costes indirectos) = 277.07

**E02241** m TUBO RÍGIDO DE PVC, DIÁMETRO NOMINAL 50 MM, INSTALADO
130 m × 10.9 (11.55 con costes indirectos) = 1501.50

### 0511 INSTALACIONES ELÉCTRICAS. ACOMETIDA (01/09/2011)
Importe: 43132.25

**XEL00998** ud ENTRONQUE ENDESA GUADALFEO (10/05/2022)
1 ud × 9450.01 (10017.01 con costes indirectos) = 10017.01
Trabajos de refuerzo, adecuación, adaptación o reforma de las instalaciones de EDE de la red existente para el punto de conexión.Según carta de condiciones Endesa.

| Código | Ud | Descripción | Rendimiento | Precio | Importe |
|---|---|---|---|---|---|
| PXEL2001 | ud | ENTRONQUE (material; 10/05/2022) | 1 | 9450.01 | 9450.01 |
|  |  | Total |  |  | 9450.01 |

**E01044** ud APOYO C2000-14 CON CRUCETA BC-20-L, D=2,00 M, INSTALADO
1 ud × 1795.34 (1903.06 con costes indirectos) = 1903.06

**E01061** km CONDUCTOR DE ALUMINIO REFORZADO CON ACERO 47 AL1/8-ST1A (LA-56),
0.02 km × 3144.83 (3333.52 con costes indirectos) = 66.67

| Medición | Uds. | Largo | Parcial |
|---|---|---|---|
| Vano flojo | 1 | 0.02 | 0.02 |
| Total |  |  | 0.02 |

**E01056** ud CADENA AMARRE 3XU40B, INSTALADA
3 ud × 132.86 (140.83 con costes indirectos) = 422.49

| Medición | Uds. | Parcial |
|---|---|---|
| vano flojo | 3 | 3.00 |
| Total |  | 3 |

**XEL0028** ud DISPOSITIVO ANTIELECTROCUCIÓN FASE. AISLAMIENTO GRAPAS
3 ud × 38 (40.28 con costes indirectos) = 120.84

**XEL0027** m DISPOSITIVO ANTIELECTROCUCIÓN FASE. AISLAMIENTO CONDUCTORES
6 m × 13.72 (14.54 con costes indirectos) = 87.24

| Medición | Uds. | Largo | Parcial |
|---|---|---|---|
|  | 2 | 3 | 6.00 |
| Total |  |  | 6 |

**XEL0026** ud CORTACIRCUITOS EXPULSIÓN CUT-OUT. 24 KV. EN LÍNEA
3 ud × 272.91 (289.28 con costes indirectos) = 867.84

**XEL0025** ud AUTOVÁLVULAS DE PROTECCIÓN SOBRE TENSIONES. 24 KV. EN LÍNEA
3 ud × 369.98 (392.18 con costes indirectos) = 1176.54

**XEL0024** ud SECCIONADOR UNIPOLAR. 24 KV. EN LÍNEA
6 ud × 467.03 (495.05 con costes indirectos) = 2970.30

**XE01066** ud PASO AÉREO-SUBTERRÁNEO AL R5HZ1, 18/30 KV, 3X240 MM² AL, INST
1 ud × 1771.71 (1878.01 con costes indirectos) = 1878.01

**XEL00213** ud ARQUETA TIPO A2 HOMOLOGADA
4 ud × 656.2 (695.57 con costes indirectos) = 2782.28

**XEL00212** ud ARQUETA TIPO A1 HOMOLOGADA
2 ud × 346.81 (367.62 con costes indirectos) = 735.24

**XEL0023** ud PUESTA A TIERRA. APOYO FRECUENTADO
1 ud × 1690.56 (1791.99 con costes indirectos) = 1791.99

**XE01074** m LÍNEA SUBTERRÁNEA UNIPOLAR R5HZ1, 18/30 KV, 3X240 MM² DOBLE TUBO
140 m × 78.35 (83.05 con costes indirectos) = 11627.00

| Medición | Uds. | Largo | Parcial |
|---|---|---|---|
| Acometida | 1 | 140 | 140.00 |
| Total |  |  | 140 |

**XI03026** m³ ZANJA PARA CANALIZACIÓN ELECTRICA, TERRENO ROCA BLANDA
81 m³ × 77.87 (82.54 con costes indirectos) = 6685.74
Excavación en zanja en terreno roca blanda (esquistos, pizarras, calizas blandas, areniscas blandas, argilitas y lutitas duras, con una tensión admisible del orden de 1,0 MPa), con medios mecánicos especiales hasta 2 m de profundidad. Medido sobre perfil. Incluye extracción y acopio a pie de máquina o sobre camión para posterior relleno y extendido; agotamiento y entibado, refino y perfilado de fondo de excavación. Incluida cinta de señalización y placa de protección, con dado de Hormigón en masa HM-20 (20 N/mm² de resistencia característica) con árido de 40 mm de tamaño máximo, elaborado en planta, a cualquier distancia a la planta.

| Código | Ud | Descripción | Rendimiento | Precio | Importe |
|---|---|---|---|---|---|
| M01058 | h | RETROEXCAVADORA ORUGA HIDRÁULICA 131/160 CV | 0.4 | 68.24 | 27.30 |
| M02042 | h | MARTILLO HIDRÁULICO 1501-2000 KG, COMPLETO | 0.3 | 7.12 | 2.14 |
| UI14009 | m³ | HORMIGÓN EN MASA HM-20/B/20/X0 | 0.5 | 70.92 | 35.46 |
| O01004 | h | OFICIAL ESPECIALISTA | 0.3 | 22.96 | 6.89 |
| O01009 | h | PEÓN | 0.3 | 20.27 | 6.08 |
|  |  | Total |  |  | 77.87 |

Relación comercial: 000, 25.66, 001, 002, 003, 004, 005, Z0000, Z0100, Z0300, Z0500, Z0600, Z0700, Z1200, Z1900

| Medición | Uds. | Largo | Ancho | Alto | Parcial |
|---|---|---|---|---|---|
|  | 1 | 135 | 0.5 | 1.2 | 81.00 |
| Total |  |  |  |  | 81 |

### 0512 INSTALACIONES ELÉCTRICAS. C. TRANSFORMACIÓN (01/09/2011)
Importe: 73335.62

**XEL9P04** ud EDIFICIO PREFABRICADO CENTRO DE TRANSFORMACIÓN
1 ud × 7475.27 (7923.79 con costes indirectos) = 7923.79
Centro de transformación prefabricado, monobloque, de hormigón armado, de 4,5x2,4x3,05 m, apto para contener un transformador y la aparamenta necesaria. Incluso transporte y descarga. Arena de nivelación. excavación de medidad 5260 mm de anchura x 3180 mm de fondo x 560 mm de Profundidad , hormigón de limpieza HNE-15, Totalmente montado y nivelado.

| Código | Ud | Descripción | Rendimiento | Precio | Importe |
|---|---|---|---|---|---|
| UI14003 | m³ | HORMIGÓN NO ESTRUCTURAL HNE-15/SPB/40, PLANTA | 1.1 | 83.95 | 92.35 |
| P02001 | m³ | ARENA (P.O.) | 1.1 | 16.17 | 17.79 |
| M01058 | h | RETROEXCAVADORA ORUGA HIDRÁULICA 131/160 CV | 1 | 68.24 | 68.24 |
| O01004 | h | OFICIAL ESPECIALISTA | 5 | 22.96 | 114.80 |
| O01009 | h | PEÓN | 10 | 20.27 | 202.70 |
| P24061 | ud | CASETA PFU-4. DIMENSIONES: 4,5X2,4X3,05 M (P.O.) (material) | 1 | 6979.39 | 6979.39 |
|  |  | Total |  |  | 7475.27 |

**XE01092** ud CELDA ENTRADA SF6, 24 KV CON INTERRUPTOR (C.S.P.A T.)
1 ud × 4815.57 (5104.5 con costes indirectos) = 5104.50

**XE01094** ud CELDA MEDIDA SF6, 24 KV
1 ud × 6253.07 (6628.25 con costes indirectos) = 6628.25

**XE01096** ud CELDA INTERRUPTOR CON FUSIBLE SF6, 24 KV (CONEX. SECC. P.A. T.)
1 ud × 5415.57 (5740.5 con costes indirectos) = 5740.50

**XEL0125** ud ESTRUCTURA SOPORTE CABINAS / CGBT ELEVADAS
3 ud × 244.19 (258.84 con costes indirectos) = 776.52

| Medición | Uds. | Parcial |
|---|---|---|
| celdas MT | 3 | 3.00 |
| Total |  | 3 |

**XE01106** ud TRANSFORMADOR 20/0,4 KV, 400 KVA, ÉSTER VEGETAL
1 ud × 13420.73 (14225.97 con costes indirectos) = 14225.97

**XEL0972** m LÍNEA SUBTERRÁNEA UNIPOLAR R5HZ1, 18/30 KV, 3X240 MM² S/T
10 m × 64.95 (68.85 con costes indirectos) = 688.50

| Medición | Uds. | Largo | Parcial |
|---|---|---|---|
| puente trafo | 1 | 5 | 5.00 |
| celda prote- celda medida | 1 | 5 | 5.00 |
| Total |  |  | 10 |

**XEL0086** ud PUESTA A TIERRA NEUTRO TRANSFORMADOR
1 ud × 219.62 (232.8 con costes indirectos) = 232.80

**XEL1097** ud ANILLO INTERIOR TIERRAS CONEXIÓN EQUIPOS
1 ud × 305.28 (323.6 con costes indirectos) = 323.60

**XEL0089** ud PUESTA A TIERRA GENERAL CT (01/09/2011)
1 ud × 256.87 (272.28 con costes indirectos) = 272.28
Puesta a tierra general del centro de transformación 40-40/5/42, formada por 4 picas de cobre electrolítico de 2 m de longitud y 14 mm de diámetro, 50 m de conductor desnudo 50 mm2 de sección en cobre incluso conexión interior de las masas y la caja de seccionamiento y prueba (incluida), punto de puesta a tierra y soldaduras aluminotérmicas, totalmente instalada y probada.

| Código | Ud | Descripción | Rendimiento | Precio | Importe |
|---|---|---|---|---|---|
| P25158 | ud | PICA DE TOMA DE TIERRA 200/14,3 FE+CU (P.O.) | 4 | 13.73 | 54.92 |
| P25069 | m | BANDEJA METÁLICA 200X60 MM (P.O.) | 1 | 14.35 | 14.35 |
| O01004 | h | OFICIAL ESPECIALISTA | 2.37 | 22.96 | 54.42 |
| O01009 | h | PEÓN | 2.37 | 20.27 | 48.04 |
| PX25137 | m | CONDUCTOR CU DESNUDO 50 MM² (P.O.) | 18 | 3.95 | 71.10 |
| P25094 | m | CABLE RV-K 0,6/1 1X50 MM² (CU) (P.O.) | 3 | 4.68 | 14.04 |
|  |  | Total |  |  | 256.87 |

**X1901-03** ud CONJUNTO KIT TERMINAL INT. (19/02/2020)
15 ud × 163.29 (173.09 con costes indirectos) = 2596.35
Conjunto kit terminal tipo interior en plástico termorretractil para conductor 18/30 kV de 1x240 mm2 de sección en aluminio, incluso terminales bimetalicos. Totalmente montado e instalado.

| Código | Ud | Descripción | Rendimiento | Precio | Importe |
|---|---|---|---|---|---|
| PX20452 | ud | KIT TERMINAL INT 18/30 KV 240 MM2 | 1 | 97.65 | 97.65 |
| O01004 | h | OFICIAL ESPECIALISTA | 1.5 | 22.96 | 34.44 |
| O01005 | h | OFICIAL DE OFICIOS | 1.5 | 20.8 | 31.20 |
|  |  | Total |  |  | 163.29 |

| Medición | Uds. | Largo | Parcial |
|---|---|---|---|
| Entrada | 3 | 1 | 3.00 |
| Protección - medida | 3 | 2 | 6.00 |
| Puentes de MT | 3 | 2 | 6.00 |
| Total |  |  | 15 |

**XEL0085** ud EQUIPO DE SEGURIDAD DEL CENTRO DE TRANSFORMACIÓN
1 ud × 1034 (1096.04 con costes indirectos) = 1096.04

**XEL0087** ud PUENTE BT 2X(4X(1X240)) MM2 CU RV 0,6/1 KV
1 ud × 2332.05 (2471.97 con costes indirectos) = 2471.97

**XEL1C27** ud CGBT DE REPARTO A EDF. CONTROL E INT. GUADALFEO Y BBCC
1 ud × 17146.51 (18175.3 con costes indirectos) = 18175.30
Cuadro general de baja tensión para la distribución de potencia desde el centro de transformación al Edificio de Control, Estación de Bopmbeo de Interconexión guadalfeo y la Bateria automática de Condensadores, conteniendo los elementos necesarios indicados en el esquema unificar y pptp, interruptores automáticos, diferenciales, sobretensiones clase II, etc., así como relés de protección, cableado, terminales, etc. Dotado de analizador de redes e interruptores rearmables motorizados y comunicado mediante modbus interfaz ethernet. Totalmente probado, instalado y funcionando.

| Código | Ud | Descripción | Rendimiento | Precio | Importe |
|---|---|---|---|---|---|
| PXELCG002 | ud | CGBT GUADALFEO (material; 20/05/2022) | 1 | 16271.31 | 16271.31 |
| O01004 | h | OFICIAL ESPECIALISTA | 20 | 22.96 | 459.20 |
| O01005 | h | OFICIAL DE OFICIOS | 20 | 20.8 | 416.00 |
|  |  | Total |  |  | 17146.51 |

**XEL02358** ud BATERÍA AUTOMÁTICA DE CONDENSADORES SSAA 20 KVAR
1 ud × 5378.42 (5701.13 con costes indirectos) = 5701.13

**XEL0C2** ud CONTADOR ENERGÍA HOMOLOGADO ENDESA
1 ud × 1300.11 (1378.12 con costes indirectos) = 1378.12

### 0513 MOBILIARIO
Importe: 15851.19

**XED0040** ud CONJUNTO DE MOBILIARIO BÁSICO DE OFICINA
5 ud × 938.16 (994.45 con costes indirectos) = 4972.25
Suministro y montaje de conjunto de mobiliario de oficina, consistente en:
- mesa de oficina 100x60x74 mm (2)
- silla de ordenador con ruedas (2)
- estantería de 3 baldas y cajonera (1)
- cajonera (2)
- silla de confidente (2)
Totalmente ubicado y montado en su lugar de empleo.

| Código | Ud | Descripción | Rendimiento | Precio | Importe |
|---|---|---|---|---|---|
| PXTC24697 | ud | CONJUNTO DE MOBILIARIO BÁSICO (material; 10/05/2022) | 1 | 785 | 785.00 |
| O01004 | h | OFICIAL ESPECIALISTA | 3.5 | 22.96 | 80.36 |
| O01005 | h | OFICIAL DE OFICIOS | 3.5 | 20.8 | 72.80 |
|  |  | Total |  |  | 938.16 |

**XED0041** ud SILLA APILABLE
10 ud × 30.58 (32.41 con costes indirectos) = 324.10
Silla apilable con estructura metálica, asiento y respaldo revestido de tela y grosor de alta densidad. Totalmente ubicado

| Código | Ud | Descripción | Rendimiento | Precio | Importe |
|---|---|---|---|---|---|
| PXED041 | ud | SILLA APILABLE (material; 29/04/2022) | 1 | 28.5 | 28.50 |
| O01005 | h | OFICIAL DE OFICIOS | 0.1 | 20.8 | 2.08 |
|  |  | Total |  |  | 30.58 |

**XED0041-1** ud SILLA PARA PUESTO ORDENADOR CON RUEDAS
3 ud × 61.88 (65.59 con costes indirectos) = 196.77
Silla para puesto ordenador con ruedas, con estructura metálica, asiento y respaldo revestido de tela y grosor de alta densidad. Totalmente ubicado

| Código | Ud | Descripción | Rendimiento | Precio | Importe |
|---|---|---|---|---|---|
| PXED041-1 | ud | SILLA RUEDAS ORDENADOR (material; 29/04/2022) | 1 | 59.8 | 59.80 |
| O01005 | h | OFICIAL DE OFICIOS | 0.1 | 20.8 | 2.08 |
|  |  | Total |  |  | 61.88 |

**XED0041-3** ud SILLA OFICINA CON REPOSABRAZOS
10 ud × 112.08 (118.8 con costes indirectos) = 1188.00
Silla de oficina con reposabrazos, con estructura metálica, asiento y respaldo revestido de tela y grosor de alta densidad. Totalmente ubicado

| Código | Ud | Descripción | Rendimiento | Precio | Importe |
|---|---|---|---|---|---|
| O01005 | h | OFICIAL DE OFICIOS | 0.1 | 20.8 | 2.08 |
| PXED041-3 | ud | SILLA OFICINA REPOSABRAZOS (material; 10/05/2022) | 1 | 110 | 110.00 |
|  |  | Total |  |  | 112.08 |

**XED0040-1** ud CONJUNTO MOBILIARIO PARA RECEPCIÓN OFICINA
1 ud × 2177.88 (2308.55 con costes indirectos) = 2308.55
Suministro y montaje de mostrador de doble estructura para recepción en oficinas, formado en madera de 6 m de longitud y 1,10 m de alto, en dos direcciones, con tapa abatible pasacables, tapa extraíble inferior, color a elegir, incluye mesa interior, sobremostrador, niveladores, luces led decorativas, y 2 cajoneras, 2 estanterías de acero inoxidable con cuatro baldas fijas, 100x40x180cm. 1 mesa de centro lacado blanco brillante y madera, de 117 x 58 x 29 cm. Totalmente ubicado y montado en su lugar de empleo.

| Código | Ud | Descripción | Rendimiento | Precio | Importe |
|---|---|---|---|---|---|
| O01004 | h | OFICIAL ESPECIALISTA | 0.5 | 22.96 | 11.48 |
| O01005 | h | OFICIAL DE OFICIOS | 0.5 | 20.8 | 10.40 |
| PX040-1 | ud | CONJUNTO DE MOBILIARIO RECEPCIÓN (material; 27/05/2022) | 1 | 2156 | 2156.00 |
|  |  | Total |  |  | 2177.88 |

**XED0042** ud TAQUILLA METÁLICA INDIVIDUAL
10 ud × 81.3 (86.18 con costes indirectos) = 861.80
Taquilla metálica individual con llave. Colocada

| Código | Ud | Descripción | Rendimiento | Precio | Importe |
|---|---|---|---|---|---|
| PL01021 | ud | TAQUILLA METÁLICA INDIVIDUAL (1 UD X Nº OPERARIOS PUNTA X 1,20) (material) | 1 | 70.9 | 70.90 |
| O01005 | h | OFICIAL DE OFICIOS | 0.5 | 20.8 | 10.40 |
|  |  | Total |  |  | 81.3 |

| Medición | Uds. | Parcial |
|---|---|---|
| Vestuarios | 10 | 10.00 |
| Total |  | 10 |

**XED0041-2** ud MESA REUNIONES
1 ud × 570.08 (604.28 con costes indirectos) = 604.28
Mesa de reuniones, ancho: 420 cm - Alto: 74 cm - Fondo: 126 cm, fabricada con acero laminado de 1,5mm de espesor. Sección de 50x50 mm. Conectores mediante placas de acero de 4 mm. Patas con niveladores ABS adaptables a todo tipo de superficies. Superficie de mesa overline con tableros de melamina de 19 mm de espesor disponibles en color a elegir y protegidas con canto PVC antichoque. Equipada con pasacables circular central diametro 80mm para facilitar la salida de cables. Totalmente ubicado

| Código | Ud | Descripción | Rendimiento | Precio | Importe |
|---|---|---|---|---|---|
| O01005 | h | OFICIAL DE OFICIOS | 0.1 | 20.8 | 2.08 |
| PXED041-2 | ud | MESA REUNIONES (material; 27/05/2022) | 1 | 568 | 568.00 |
|  |  | Total |  |  | 570.08 |

**XED0042-1** ud ESTANTERÍA MODULAR METÁLICA ALMACENAJE CARGAS
5 ud × 366.4 (388.38 con costes indirectos) = 1941.90
Estantería modular para almacenaje industrial. Metálica con capacidad de carga de más de 1.000 kg por estante. De 3 metros de altura x 2 m largo x 0,8 m de ancho (con pasarelas), regulable, de estantes galvanizados, con largeros, pletinas, bastidores, placas de nivelación y todos los accesorios para su montaje. Colocada.

| Código | Ud | Descripción | Rendimiento | Precio | Importe |
|---|---|---|---|---|---|
| O01005 | h | OFICIAL DE OFICIOS | 0.5 | 20.8 | 10.40 |
| PXED042-1 | ud | ESTANTERÍA INDUSTRIAL METÁLICA (material; 10/05/2022) | 1 | 356 | 356.00 |
|  |  | Total |  |  | 366.4 |

| Medición | Uds. | Parcial |
|---|---|---|
| Nave | 5 | 5.00 |
| Total |  | 5 |

**XED0041-4** ud SILLA EN BANCADA
30 ud × 64.44 (68.31 con costes indirectos) = 2049.30
Silla en bancada para sala reuniones con reposabrazos y tablero de escritura, con estructura metálica, asiento y respaldo revestido de tela y grosor de alta densidad. Incluida bancada y anclajes. Totalmente ubicadas

| Código | Ud | Descripción | Rendimiento | Precio | Importe |
|---|---|---|---|---|---|
| O01005 | h | OFICIAL DE OFICIOS | 0.1 | 20.8 | 2.08 |
| PXED041-4 | ud | SILLA EN BANCADA (material; 27/05/2022) | 1 | 62.36 | 62.36 |
|  |  | Total |  |  | 64.44 |

**XED0040-2** ud CONJUNTO MOBILIARIO SALA DESCANSO
2 ud × 662.38 (702.12 con costes indirectos) = 1404.24
Suministro y montaje de conjunto de mobiliario de oficina, consistente en:
- mesa de comedor redonda melanmina de 1m diámetro (1)
- silla de comedor de madera natural con asiento y respaldo de polipropileno (4)
- estantería de 3 baldas (1)
- sofá 3 plazas (1)
Totalmente ubicado y montado en su lugar de empleo.

| Código | Ud | Descripción | Rendimiento | Precio | Importe |
|---|---|---|---|---|---|
| O01004 | h | OFICIAL ESPECIALISTA | 0.1 | 22.96 | 2.30 |
| O01005 | h | OFICIAL DE OFICIOS | 0.1 | 20.8 | 2.08 |
| PXTC24697-1 | ud | CONJUNTO DE MOBILIARIO COMEDOR (material; 27/05/2022) | 1 | 658 | 658.00 |
|  |  | Total |  |  | 662.38 |

### 0514 URBANIZACIÓN (25/02/2008)
Importe: 56772.1

**U0533-15** m² DOBLE TRATAMIENTO SUPERFICIAL
2738 m² × 1.8 (1.91 con costes indirectos) = 5229.58

| Medición | Uds. | Largo | Parcial |
|---|---|---|---|
| Según mediciones en planos | 1 | 2738 | 2738.00 |
| Total |  |  | 2738 |

**UED0009** m² SOLADO CON BALDOSAS DE TERRAZO 20 X 20 CM.
342.52 m² × 21.53 (22.82 con costes indirectos) = 7816.31

| Medición | Uds. | Largo | Parcial |
|---|---|---|---|
| Según mediciones en planos | 1 | 167.9 | 167.90 |
|  | 1 | 150.57 | 150.57 |
|  | 1 | 24.05 | 24.05 |
| Total |  |  | 342.52 |

**B05029** m BORDILLO PREFABRICADO HORMIGÓN
333 m × 17.6 (18.66 con costes indirectos) = 6213.78

| Medición | Uds. | Largo | Parcial |
|---|---|---|---|
| Según mediiones en planos | 1 | 146.5 | 146.50 |
|  | 1 | 170 | 170.00 |
|  | 1 | 16.5 | 16.50 |
| Total |  |  | 333 |

**U2501-01** m CERRAMIENTO PARCELA. MURO BLOQUES + MALLA GALV. PLST.VRD(TIPO I)
320.85 m × 74.36 (78.82 con costes indirectos) = 25289.40

| Medición | Uds. | Largo | Parcial |
|---|---|---|---|
| Según mediiciones en planos | 1 | 320.85 | 320.85 |
| Total |  |  | 320.85 |

**I17001** m³ CONSTRUCCIÓN REVESTIMIENTO HORMIGÓN CUNETAS
48.13 m³ × 97.17 (103 con costes indirectos) = 4957.39

| Medición | Uds. | Largo | Ancho | Parcial |
|---|---|---|---|---|
| Según mediciones en planos | 1 | 320.85 | 0.15 | 48.13 |
| Total |  |  |  | 48.13 |

**U2501-11** ud PUERTA METÁLICA PARA CERRAMIENTO DE PARCELA 2 HOJAS 6,5 M ANCHO,
1 ud × 1106.65 (1173.05 con costes indirectos) = 1173.05

| Medición | Uds. | Parcial |
|---|---|---|
| Parcela | 1 | 1.00 |
| Total |  | 1 |

**U2413-70** ud PLANTA PINUS HALEPENSIS ( PINO CARRASCO)
11 ud × 2.07 (2.19 con costes indirectos) = 24.09

| Medición | Uds. | Parcial |
|---|---|---|
| Zonas verdes y taludes: 1 planta / 15 m² | 11 | 11.00 |
| Total |  | 11 |

**U2413-61** ud PLANTA LAVANDULA STOECHAS (LAVANDULA) 20 CM
490 ud × 2.07 (2.19 con costes indirectos) = 1073.10

| Medición | Uds. | Parcial |
|---|---|---|
| Zonas verdes y taludes: 1 planta / 5 m² | 490 | 490.00 |
| Total |  | 490 |

**U2413-62** ud PLANTA RETAMA SPHAEROCARPA (RETAMA) 20 CM
490 ud × 1.23 (1.3 con costes indirectos) = 637.00

| Medición | Uds. | Parcial |
|---|---|---|
| Zonas verdes y taludes: 1 planta / 5 m² | 490 | 490.00 |
| Total |  | 490 |

**U2413-64** ud PLANTA QUERCUS COCCIFERA (COSCOJA) 20 CM
490 ud × 3.64 (3.86 con costes indirectos) = 1891.40

| Medición | Uds. | Parcial |
|---|---|---|
| Zonas verdes y taludes: 1 planta / 5 m² | 490 | 490.00 |
| Total |  | 490 |

**X2414-01** u PLANTACIÓN ÁRBOLES
11 u × 5.66 (6 con costes indirectos) = 66.00

**X2414-05** ud PLANTACIÓN ARBUSTOS
490 ud × 4.62 (4.9 con costes indirectos) = 2401.00

### 0515 CONDUCCIÓN DE DESAGÜE
Importe: 103649.44

**UI04007** m² DESBROCE Y LIMPIEZA
414.21 m² × 0.35 (0.37 con costes indirectos) = 153.26

| Medición | Uds. | Largo | Parcial |
|---|---|---|---|
| Según mediciones Aux |  |  |  |
| Eje 22 | 1 | 414.21 | 414.21 |
| Total |  |  | 414.21 |

**UA01004** m³ EXCAVACIÓN MECÁNICA ZANJA TUBERÍAS, TERRENO TRÁNSITO
1303 m³ × 4.33 (4.59 con costes indirectos) = 5980.77

| Medición | Uds. | Largo | Parcial |
|---|---|---|---|
| Según mediciones Aux |  |  |  |
| Eje 22 | 1 | 1303 | 1303.00 |
| Total |  |  | 1303 |

**UI03019** m² ENTIBACIÓN EN POZOS Y ZANJAS CON PANEL ACERO HASTA 6M
1135.05 m² × 14.11 (14.96 con costes indirectos) = 16980.35

| Medición | Uds. | Largo | Parcial |
|---|---|---|---|
| Según mediciones Aux |  |  |  |
| Eje 22 | 1 | 1135.05 | 1135.05 |
| Total |  |  | 1135.05 |

**UA01006** m³ EJECUCIÓN CAMA TUBERÍAS
146.3 m³ × 23.98 (25.42 con costes indirectos) = 3718.95

| Medición | Uds. | Largo | Parcial |
|---|---|---|---|
| Según mediciones Aux |  |  |  |
| Eje 22 | 1 | 146.3 | 146.30 |
| Total |  |  | 146.3 |

**UA01019** m³ RELLENO,COMPACTADO MECÁNICO ZANJAS,MATERIAL SELECCIONADO
289.5 m³ × 8.95 (9.49 con costes indirectos) = 2747.36

| Medición | Uds. | Largo | Parcial |
|---|---|---|---|
| Según mediciones Aux |  |  |  |
| Eje 22 | 1 | 289.5 | 289.50 |
| Total |  |  | 289.5 |

**UA01017** m³ RELLENO, COMPACTADO MECÁNICO ZANJAS, MATERIAL ORDINARIO
526.82 m³ × 3.99 (4.23 con costes indirectos) = 2228.45

| Medición | Uds. | Largo | Parcial |
|---|---|---|---|
| Según mediciones Aux |  |  |  |
| Eje 22 | 1 | 526.82 | 526.82 |
| Total |  |  | 526.82 |

**U2410-02** m³ EXTENDIDO TIERRA VEGETAL DE LA PROPIA OBRA
165.68 m³ × 0.74 (0.78 con costes indirectos) = 129.23

| Medición | Uds. | Largo | Parcial |
|---|---|---|---|
| Según mediciones Aux |  |  |  |
| Eje 22 | 1 | 165.68 | 165.68 |
| Total |  |  | 165.68 |

**UA06063_1** m TUBERÍA PVC ORIENTADO, Ø 1200 MM, 1,6 MPA, JUNTA GOMA, COLOCADA
168.05 m × 382.56 (405.51 con costes indirectos) = 68145.96
Tubería de PVC orientado de 1200 mm de diámetro y 1,25 MPa de presión de servicio y unión por junta de goma, incluyendo materiales a pie de obra, montaje, colocación y prueba. No incluye las piezas especiales, ni la excavación de la zanja, ni el extendido y relleno de la tierra procedente de la misma, ni la cama, ni el material seleccionado, ni su compactación y la mano de obra correspondiente. Todo ello se valorará aparte según las necesidades del proyecto.

| Código | Ud | Descripción | Rendimiento | Precio | Importe |
|---|---|---|---|---|---|
| PU16063_1 | m | Tubería PVC orientado ø 1200 mm 1,6 MPa, junta de goma (p.o.) (material; 28/06/2022) | 1 | 360 | 360.00 |
| O01035 | h | CUADRILLA DE COLOCACIÓN DE TUBERÍAS | 0.077 | 64.56 | 4.97 |
| M01020 | h | CAMIÓN VOLQUETE GRÚA 101/130 CV | 0.062 | 32.55 | 2.02 |
| A22017 | m | PRUEBA DE PRESIÓN DE TUBERÍA DE 1,6 MPA DIÁMETRO Ø>=800 MM | 1 | 15.57 | 15.57 |
|  |  | Total |  |  | 382.56 |

Relación comercial: 000, 167.36, 001, 002, 003, 004, 005, Z0000, Z0100, Z0300, Z0500, Z0600, Z0700, Z1200, Z1900

| Medición | Uds. | Largo | Parcial |
|---|---|---|---|
| Según mediciones Aux |  |  |  |
| Eje 22 | 1 | 168.05 | 168.05 |
| Total |  |  | 168.05 |

**B08015** ud BASE POZO PREFABRICADO, HORMIGÓN ARMADO, Ø 100 CM
3 ud × 410.06 (434.66 con costes indirectos) = 1303.98

| Medición | Uds. | Parcial |
|---|---|---|
| Pozos eje 22 | 3 | 3.00 |
| Total |  | 3 |

**B08018** ud ANILLO DESARROLLO POZO PREFABRICADO, HA, Ø 100 CM, H=100 CM
10.5 ud × 148.89 (157.82 con costes indirectos) = 1657.11

| Medición | Uds. | Alto | Parcial |
|---|---|---|---|
| Pozos eje 22 | 3 | 3.5 | 10.50 |
| Total |  |  | 10.5 |

**XB08025** ud TAPA FUNDICIÓN PARA POZO 60 CM
3 ud × 189.94 (201.34 con costes indirectos) = 604.02

| Medición | Uds. | Parcial |
|---|---|---|
| Pozos eje 22 | 3 | 3.00 |
| Total |  | 3 |

### 0516 CAMINOS DE ACCESO (17/12/2004)
Importe: 15835.99

**UI04007** m² DESBROCE Y LIMPIEZA
1859 m² × 0.35 (0.37 con costes indirectos) = 687.83

| Medición | Uds. | Largo | Parcial |
|---|---|---|---|
| Según mediciones auxiliares | 1 | 1859 | 1859.00 |
| Total |  |  | 1859 |

**UI02007** m³ EXCAVACIÓN EN DESMONTE
241.2 m³ × 2.97 (3.15 con costes indirectos) = 759.78

| Medición | Uds. | Largo | Parcial |
|---|---|---|---|
| Según mediciones auxiliares | 1 | 241.2 | 241.20 |
| Total |  |  | 241.2 |

**UI4019_20** m³ TERRAPLEN PROC EXCAV 98% PM
3972.5 m³ × 1.91 (2.02 con costes indirectos) = 8024.45

| Medición | Uds. | Largo | Parcial |
|---|---|---|---|
| Según mediciones Auxiliares | 1 | 3972.5 | 3972.50 |
| Total |  |  | 3972.5 |

**UE02274** m³ SUELO SELECCIONADO PROCEDENTE DE PRESTAMO, YACIMIENTO GRANULAR O
260.9 m³ × 6.98 (7.4 con costes indirectos) = 1930.66

| Medición | Uds. | Largo | Parcial |
|---|---|---|---|
| Según m,ediciones Auxiliares | 1 | 260.9 | 260.90 |
| Total |  |  | 260.9 |

**UI06010_1** m³ ZAHORRA ARTIFICIAL ZA 0/20
207.1 m³ × 12.97 (13.75 con costes indirectos) = 2847.63

| Medición | Uds. | Largo | Parcial |
|---|---|---|---|
| Según mediciones Auxiliares | 1 | 207.1 | 207.10 |
| Total |  |  | 207.1 |

**U2410-02** m³ EXTENDIDO TIERRA VEGETAL DE LA PROPIA OBRA
241.11 m³ × 0.74 (0.78 con costes indirectos) = 188.07

| Medición | Uds. | Largo | Parcial |
|---|---|---|---|
| Segun mediciones Auxiliares | 1 | 241.11 | 241.11 |
| Total |  |  | 241.11 |

**U0533-15** m² DOBLE TRATAMIENTO SUPERFICIAL
731.71 m² × 1.8 (1.91 con costes indirectos) = 1397.57

| Medición | Uds. | Largo | Parcial |
|---|---|---|---|
| Según Mediciones en planos | 1 | 731.71 | 731.71 |
| Total |  |  | 731.71 |

## 06 SERVICIOS AFECTADOS (15/11/1998)
Importe: 2090036.47

### 06.01 AFECCIONES VIARIAS. SOLUCIONES AL TRÁFICO (07/06/2003)
Importe: 524076.57

#### 06.01.01 N-323 (AFECCIÓN PK 5+400 TRAZADO) (07/06/2003)
Importe: 237134.49
N-323 (PK 5+400 Trazado)

##### 06.01.01.01 SEÑALIZACIÓN HORIZONTAL PROVISIONAL (01/09/2011)
Importe: 2754.35
Señalización horizontal

**N700.6001** m BORRADO DE MARCA VIAL LONGITUDINAL
220 m × 6.19 (6.56 con costes indirectos) = 1443.20
Borrado de marca vial longitudinal mediante hidroborrado o fresado.

| Código | Ud | Descripción | Rendimiento | Precio | Importe |
|---|---|---|---|---|---|
| O01005 | h | OFICIAL DE OFICIOS | 0.09 | 20.8 | 1.87 |
| MQ090602 | H | Fresadora de 320 mm de ancho (maquinaria; 28/06/2022) | 0.05 | 75.65 | 3.78 |
| M02045 | h | HIDROLIMPIADORA (maquinaria) | 0.3 | 1.81 | 0.54 |
|  |  | Total |  |  | 6.19 |

| Medición | Uds. | Largo | Parcial |
|---|---|---|---|
| Borrado de marcas longitudinales. Según mediciones auxiliares: |  |  |  |
| - M-2.2 | 1 | 220 | 220.00 |
| Total |  |  | 220 |

**N700.6004** m² ELIMINACIÓN DE MARCA VIAL TIPO FLECHA O INSCRIPCIÓN, DE PINTURA,
250.8 m² × 0.62 (0.66 con costes indirectos) = 165.53
Eliminación de marca vial tipo flecha o inscripción, de pintura, mediante equipo de granallado. Incluso P/P de replanteo y limpieza final. Incluye: replanteo. Granallado del pavimento. Barrido mediante barredora mecánica. Limpieza de los restos de obra.

| Código | Ud | Descripción | Rendimiento | Precio | Importe |
|---|---|---|---|---|---|
| O01005 | h | OFICIAL DE OFICIOS | 0.019 | 20.8 | 0.40 |
| MQ100012 | h | EQUIPO DE GRANALLADO PARA PAVIMENTO DE HORMIGÓN. (maquinaria; 28/06/2022) | 0.003 | 5.52 | 0.02 |
| M02033 | h | BARREDORA | 0.003 | 29.04 | 0.09 |
| M01032 | h | DUMPER DE OBRA, 1500 L (maquinaria) | 0.003 | 35.57 | 0.11 |
|  |  | Total |  |  | 0.62 |

| Medición | Uds. | Largo | Parcial |
|---|---|---|---|
| Borrado de marcas tipo inscripción/cebreados. Según mediciones a |  |  |  |
|  | 1 | 250.8 | 250.80 |
| Total |  |  | 250.8 |

**I09050** m MARCA VIAL REFLEXIVA CONTINUA BLANCA O AMARILLA 10 CM DE ANCHO (01/09/2011)
670 m × 0.43 (0.46 con costes indirectos) = 308.20
Marca vial reflexiva continua blanca o amarilla, de 10 cm. de ancho, ejecutada con pintura acrílica en base acuosa con una dotación de 720 gr/m² y aplicación de microesferas de vidrio con una dotación de 480 gr/m2, excepto premarcaje.

| Código | Ud | Descripción | Rendimiento | Precio | Importe |
|---|---|---|---|---|---|
| O01004 | h | OFICIAL ESPECIALISTA | 0.002 | 22.96 | 0.05 |
| M01044 | h | TRACTOR RUEDAS HASTA 100 CV (maquinaria) | 0.002 | 41.65 | 0.08 |
| M02033 | h | BARREDORA | 0.002 | 29.04 | 0.06 |
| M01110 | h | EQUIPO PINTABANDA AUTOPROPULSADO (maquinaria) | 0.002 | 43.78 | 0.09 |
| P28048 | kg | PINTURA ACRÍLICA EN BASE ACUOSA (P.O.) (material) | 0.072 | 1.39 | 0.10 |
| P28049 | kg | MICROESFERAS VIDRIO TRATADAS (P.O.) (material; 01/09/2011) | 0.048 | 0.95 | 0.05 |
|  |  | Total |  |  | 0.43 |

Relación comercial: 000, 0.43, 001, 002, 003, 004, 005, Z0000, Z0100, Z0300, Z0500, Z0600, Z0700, Z1200, Z1900

| Medición | Uds. | Largo | Parcial |
|---|---|---|---|
| Señalización provisional obra (amarillo). Según mediciones auxil |  |  |  |
| - M2.2 | 1 | 670 | 670.00 |
| Total |  |  | 670 |

**I09054** m MARCA VIAL REFLEXIVA CONTINUA BLANCA O AMARILLA 15 CM DE ANCHO (01/09/2011)
1340 m × 0.5 (0.53 con costes indirectos) = 710.20
Marca vial reflexiva continua blanca o amarilla, de 15 cm. de ancho, ejecutada con pintura acrílica en base acuosa con una dotación de 720 gr/m² y aplicación de microesferas de vidrio con una dotación de 480 gr/m2, excepto premarcaje.

| Código | Ud | Descripción | Rendimiento | Precio | Importe |
|---|---|---|---|---|---|
| O01004 | h | OFICIAL ESPECIALISTA | 0.002 | 22.96 | 0.05 |
| M01044 | h | TRACTOR RUEDAS HASTA 100 CV | 0.002 | 41.65 | 0.08 |
| M02033 | h | BARREDORA | 0.002 | 29.04 | 0.06 |
| M01110 | h | EQUIPO PINTABANDA AUTOPROPULSADO | 0.002 | 43.78 | 0.09 |
| P28048 | kg | PINTURA ACRÍLICA EN BASE ACUOSA (P.O.) | 0.108 | 1.39 | 0.15 |
| P28049 | kg | MICROESFERAS VIDRIO TRATADAS (P.O.) | 0.072 | 0.95 | 0.07 |
|  |  | Total |  |  | 0.5 |

Relación comercial: 000, 0.5, 001, 002, 003, 004, 005, Z0000, Z0100, Z0300, Z0500, Z0600, Z0700, Z1200, Z1900

| Medición | Uds. | Largo | Parcial |
|---|---|---|---|
| Señalización provisional obra (amarillo). Según mediciones auxil |  |  |  |
| - M-2.6 | 1 | 1340 | 1340.00 |
| Total |  |  | 1340 |

**I09056** m² PINTURA PLÁSTICA EN FRIO, BICOMPONENTE EN PASO DE PEATONES Y SÍM (01/09/2011)
10.8 m² × 11.11 (11.78 con costes indirectos) = 127.22
Pintura termoplástica en frío dos componentes, reflexiva, con una dotación de pintura de 3 kg/m², y 0,5 kg/m2 de microesferas de vidrio, en paso peatones y símbolos tipo flechas, stop, etc, incluso barrido y premarcaje sobre el pavimento.

| Código | Ud | Descripción | Rendimiento | Precio | Importe |
|---|---|---|---|---|---|
| O01004 | h | OFICIAL ESPECIALISTA | 0.103 | 22.96 | 2.36 |
| O01009 | h | PEÓN | 0.103 | 20.27 | 2.09 |
| M01032 | h | DUMPER DE OBRA, 1500 L | 0.008 | 35.57 | 0.28 |
| M02033 | h | BARREDORA | 0.008 | 29.04 | 0.23 |
| P28051 | kg | PINTURA TERMOPLÁSTICA EN FRIO (P.O.) (material) | 3 | 1.89 | 5.67 |
| P28049 | kg | MICROESFERAS VIDRIO TRATADAS (P.O.) | 0.5 | 0.95 | 0.48 |
|  |  | Total |  |  | 11.11 |

Relación comercial: 000, 11.11, 001, 002, 003, 004, 005, Z0000, Z0100, Z0300, Z0500, Z0600, Z0700, Z1200, Z1900

| Medición | Uds. | Largo | Parcial |
|---|---|---|---|
| Señalización provisional obra (amarillo). Según mediciones auxil |  |  |  |
| - M-5.1.1 | 1 | 10.8 | 10.80 |
| Total |  |  | 10.8 |

##### 06.01.01.02 SEÑALIZACIÓN HORIZONTAL DEFINITIVA (01/09/2011)
Importe: 5100.05

**I09056** m² PINTURA PLÁSTICA EN FRIO, BICOMPONENTE EN PASO DE PEATONES Y SÍM
287.43 m² × 11.11 (11.78 con costes indirectos) = 3385.93

| Medición | Uds. | Largo | Parcial |
|---|---|---|---|
| Señalización definitiva tras obras (blanco). Según mediciones au |  |  |  |
| - M-7.1 | 1 | 250.8 | 250.80 |
| - M-5.1.1 | 1 | 3.6 | 3.60 |
| - M-5.1.2 | 1 | 2.33 | 2.33 |
| - M-5.1.3 | 1 | 26.4 | 26.40 |
| - M-6.5 | 1 | 4.3 | 4.30 |
| Total |  |  | 287.43 |

**UI09063** m MARCA VIAL REFLEXIVA DISCONTINUA BLANCA O AMARILLA 30 CM DE ANCH (01/09/2011)
60 m × 0.62 (0.66 con costes indirectos) = 39.60
Marca vial reflexiva discontinua blanca o amarilla, de 30 cm. de ancho, ejecutada con pintura termoplástica con una dotación de 720 gr/m² y aplicación de microesferas de vidrio con una dotación de 480 gr/m2, excepto premarcaje.

| Código | Ud | Descripción | Rendimiento | Precio | Importe |
|---|---|---|---|---|---|
| O01004 | h | OFICIAL ESPECIALISTA | 0.002 | 22.96 | 0.05 |
| M01044 | h | TRACTOR RUEDAS HASTA 100 CV | 0.002 | 41.65 | 0.08 |
| M02033 | h | BARREDORA | 0.002 | 29.04 | 0.06 |
| M01110 | h | EQUIPO PINTABANDA AUTOPROPULSADO | 0.002 | 43.78 | 0.09 |
| P28049 | kg | MICROESFERAS VIDRIO TRATADAS (P.O.) | 0.085 | 0.95 | 0.08 |
| P28051 | kg | PINTURA TERMOPLÁSTICA EN FRIO (P.O.) | 0.14 | 1.89 | 0.26 |
|  |  | Total |  |  | 0.62 |

| Medición | Uds. | Largo | Parcial |
|---|---|---|---|
| Señalización definitiva tras obras (blanco). Según mediciones au |  |  |  |
| - M-1.7 | 1 | 60 | 60.00 |
| Total |  |  | 60 |

**UI09064** m MARCA VIAL REFLEXIVA DISCONTINUA BLANCA O AMARILLA 40 CM DE ANCH (01/09/2011)
7 m × 0.91 (0.96 con costes indirectos) = 6.72
Marca vial reflexiva discontinua blanca o amarilla, de 40 cm. de ancho, ejecutada con pintura termoplástica con una dotación de 720 gr/m² y aplicación de microesferas de vidrio con una dotación de 480 gr/m2, excepto premarcaje.

| Código | Ud | Descripción | Rendimiento | Precio | Importe |
|---|---|---|---|---|---|
| O01004 | h | OFICIAL ESPECIALISTA | 0.004 | 22.96 | 0.09 |
| M01044 | h | TRACTOR RUEDAS HASTA 100 CV | 0.004 | 41.65 | 0.17 |
| M02033 | h | BARREDORA | 0.004 | 29.04 | 0.12 |
| M01110 | h | EQUIPO PINTABANDA AUTOPROPULSADO | 0.004 | 43.78 | 0.18 |
| P28051 | kg | PINTURA TERMOPLÁSTICA EN FRIO (P.O.) | 0.14 | 1.89 | 0.26 |
| P28049 | kg | MICROESFERAS VIDRIO TRATADAS (P.O.) | 0.095 | 0.95 | 0.09 |
|  |  | Total |  |  | 0.91 |

| Medición | Uds. | Largo | Parcial |
|---|---|---|---|
| Señalización definitiva tras obras (blanco). Según mediciones au |  |  |  |
| - M-4.2 | 1 | 7 | 7.00 |
| Total |  |  | 7 |

**UI09050** m MARCA VIAL REFLEXIVA CONTINUA BLANCA O AMARILLA 10 CM DE ANCHO (01/09/2011)
540 m × 0.47 (0.5 con costes indirectos) = 270.00
Marca vial reflexiva continua blanca o amarilla, de 10 cm. de ancho, ejecutada con pintura termoplástica con una dotación de 720 gr/m² y aplicación de microesferas de vidrio con una dotación de 480 gr/m2, excepto premarcaje.

| Código | Ud | Descripción | Rendimiento | Precio | Importe |
|---|---|---|---|---|---|
| O01004 | h | OFICIAL ESPECIALISTA | 0.002 | 22.96 | 0.05 |
| M01044 | h | TRACTOR RUEDAS HASTA 100 CV | 0.002 | 41.65 | 0.08 |
| M02033 | h | BARREDORA | 0.002 | 29.04 | 0.06 |
| M01110 | h | EQUIPO PINTABANDA AUTOPROPULSADO | 0.002 | 43.78 | 0.09 |
| P28051 | kg | PINTURA TERMOPLÁSTICA EN FRIO (P.O.) | 0.072 | 1.89 | 0.14 |
| P28049 | kg | MICROESFERAS VIDRIO TRATADAS (P.O.) | 0.048 | 0.95 | 0.05 |
|  |  | Total |  |  | 0.47 |

Relación comercial: 000, 0.43, 001, 002, 003, 004, 005, Z0000, Z0100, Z0300, Z0500, Z0600, Z0700, Z1200, Z1900

| Medición | Uds. | Largo | Parcial |
|---|---|---|---|
| Señalización definitiva tras obras (blanco). Según mediciones au |  |  |  |
| - M-2.6 | 1 | 540 | 540.00 |
| Total |  |  | 540 |

**UI09054** m MARCA VIAL REFLEXIVA CONTINUA BLANCA O AMARILLA 15 CM DE ANCHO (01/09/2011)
2410 m × 0.55 (0.58 con costes indirectos) = 1397.80
Marca vial reflexiva continua blanca o amarilla, de 15 cm. de ancho, ejecutada con pintura termoplástica con una dotación de 720 gr/m² y aplicación de microesferas de vidrio con una dotación de 480 gr/m2, excepto premarcaje.

| Código | Ud | Descripción | Rendimiento | Precio | Importe |
|---|---|---|---|---|---|
| O01004 | h | OFICIAL ESPECIALISTA | 0.002 | 22.96 | 0.05 |
| M01044 | h | TRACTOR RUEDAS HASTA 100 CV | 0.002 | 41.65 | 0.08 |
| M02033 | h | BARREDORA | 0.002 | 29.04 | 0.06 |
| M01110 | h | EQUIPO PINTABANDA AUTOPROPULSADO | 0.002 | 43.78 | 0.09 |
| P28049 | kg | MICROESFERAS VIDRIO TRATADAS (P.O.) | 0.072 | 0.95 | 0.07 |
| P28051 | kg | PINTURA TERMOPLÁSTICA EN FRIO (P.O.) | 0.108 | 1.89 | 0.20 |
|  |  | Total |  |  | 0.55 |

Relación comercial: 000, 0.5, 001, 002, 003, 004, 005, Z0000, Z0100, Z0300, Z0500, Z0600, Z0700, Z1200, Z1900

| Medición | Uds. | Largo | Parcial |
|---|---|---|---|
| Señalización definitiva tras obras (blanco). Según mediciones au |  |  |  |
| - M-2.2 | 1 | 670 | 670.00 |
| - M-2.6 | 1 | 1740 | 1740.00 |
| Total |  |  | 2410 |

##### 06.01.01.03 SEÑALIZACIÓN VERTICAL PROVISIONAL
Importe: 1468.59

**I09007** ud SEÑAL TRIANGULAR TIPO PELIGRO, REFLECTANTE 135 CM, COLOCADA
5 ud × 110.48 (117.11 con costes indirectos) = 585.55
Señal de peligro, reflectante, de forma triangular y 135 cm de lado, incluyendo el poste de sustentación, tornillería, excavación y hormigonado.

| Código | Ud | Descripción | Rendimiento | Precio | Importe |
|---|---|---|---|---|---|
| O01009 | h | PEÓN | 1.5 | 20.27 | 30.41 |
| P28007 | ud | SEÑAL TRIANGULAR TIPO PELIGRO 135 CM REFLECTANTE (P.O.) (material) | 1 | 49.79 | 49.79 |
| P28040 | m | POSTE GALVANIZADO, SECCIÓN RECTANGULAR 80X40X2 MM (P.O.) (material) | 2.4 | 4.54 | 10.90 |
| I03001 | m³ | EXCAVACIÓN MANUAL ZANJA, TERRENO COMPACTO, P<= 1,3 M | 0.125 | 43.07 | 5.38 |
| UI14002 | m³ | HORMIGÓN NO ESTRUCTURAL HNE-15/SPB/40, ÁRIDO MACHACADO, "IN SITU | 0.125 | 112 | 14.00 |
|  |  | Total |  |  | 110.48 |

Relación comercial: 000, 110.48, 001, 002, 003, 004, 005, Z0000, Z0100, Z0300, Z0500, Z0600, Z0700, Z1200, Z1900

| Medición | Uds. | Parcial |
|---|---|---|
| Según mediciones auxiliares: |  |  |
| TP-17a | 1 | 1.00 |
| TP-18 | 4 | 4.00 |
| Total |  | 5 |

**I09017** ud SEÑAL PROHIBICIÓN U OBLIGACIÓN, REFLECTANTE, Ø 90 CM, COLOCADA
8 ud × 104.13 (110.38 con costes indirectos) = 883.04
Señal de prohibición, restricción u obligación, reflectante, de forma circular y 90 cm de diámetro, incluyendo el poste de sustentación, tornillería, excavación y hormigonado.

| Código | Ud | Descripción | Rendimiento | Precio | Importe |
|---|---|---|---|---|---|
| O01009 | h | PEÓN | 1.5 | 20.27 | 30.41 |
| P28017 | ud | SEÑAL PROHIBICIÓN Y OBLIGACIÓN Ø 90 CM REFLECTANTE (P.O.) (material) | 1 | 43.44 | 43.44 |
| P28040 | m | POSTE GALVANIZADO, SECCIÓN RECTANGULAR 80X40X2 MM (P.O.) | 2.4 | 4.54 | 10.90 |
| I03001 | m³ | EXCAVACIÓN MANUAL ZANJA, TERRENO COMPACTO, P<= 1,3 M | 0.125 | 43.07 | 5.38 |
| UI14002 | m³ | HORMIGÓN NO ESTRUCTURAL HNE-15/SPB/40, ÁRIDO MACHACADO, "IN SITU | 0.125 | 112 | 14.00 |
|  |  | Total |  |  | 104.13 |

Relación comercial: 000, 104.13, 001, 002, 003, 004, 005, Z0000, Z0100, Z0300, Z0500, Z0600, Z0700, Z1200, Z1900

| Medición | Uds. | Parcial |
|---|---|---|
| Según mediciones auxiliares: |  |  |
| TR-301 | 2 | 2.00 |
| TR-305 | 4 | 4.00 |
| TR-500 | 2 | 2.00 |
| Total |  | 8 |

##### 06.01.01.04 BARRERAS DE SEGURIDAD PROVISIONAL (09/01/2017)
Importe: 70137.35

**U704.0501** m BARRERA DE SEGURIDAD PORTÁTIL TIPO TD-1 (09/01/2017)
450 m × 42.81 (45.38 con costes indirectos) = 20421.00
Colocación y retirada de barrera de seguridad rígida portátil tipo TD-1 en dos colores (rojo y blanco), incluido el lastrado con arena y/o agua (estanca), P.P. de amortización/alquiler, tantos traslados, montajes y desmontajes resulten necesarios por el propio proceso constructivo de las obras, P.P. de suministro y transporte a lugar de empleo, conservación, mantenimiento y reposición de elementos dañados, medido y abonado conforme al criterio especificado en pliego.

| Código | Ud | Descripción | Rendimiento | Precio | Importe |
|---|---|---|---|---|---|
| O01009 | h | PEÓN | 0.04 | 20.27 | 0.81 |
| M07007 | km | CAMIÓN 241/310 CV, CON GRÚA (maquinaria) | 0.001 | 1.59 | 0.00 |
| PSEPR030 | ud | Barrera de seguridad portatil tipo TD-1, incluso lastrado (material; 09/01/2017) | 1.2 | 35 | 42.00 |
|  |  | Total |  |  | 42.81 |

| Medición | Uds. | Parcial |
|---|---|---|
| Según mediciones auxiliares: |  |  |
| - TD-1 | 450 | 450.00 |
| Total |  | 450 |

**U704.0521** m BARRERA DE SEGURIDAD RIGIDA PORTÁTIL DE HORMIGÓN H1 W6 D<=1,4 B
295 m × 158.99 (168.53 con costes indirectos) = 49716.35
Colocación y retirada todas las veces que lo requiera la obra y parte proporcional de amortización de barrera de seguridad rígida portátil de hormigón, con nivel de contención H1, anchura de trabajo W6, deflexión dinámica 1,40 m, índice de severidad B. Incluido captafaros, P.P. de amortización/alquiler, tantos traslados, montajes y desmontajes resulten necesarios por el propio proceso constructivo de las obras, P.P. de suministro y transporte a lugar de empleo, conservación, mantenimiento y reposición de elementos dañados, medido y abonado conforme al criterio especificado en pliego.

| Código | Ud | Descripción | Rendimiento | Precio | Importe |
|---|---|---|---|---|---|
| O01009 | h | PEÓN | 0.02 | 20.27 | 0.41 |
| M07007 | km | CAMIÓN 241/310 CV, CON GRÚA | 0.05 | 1.59 | 0.08 |
| PSEBS101 | m | Barrera de hormigón simple prefabricada tipo TD-1, incluso p.p. de anclajes (material; 28/06/2022) | 1.05 | 150.95 | 158.50 |
|  |  | Total |  |  | 158.99 |

| Medición | Uds. | Parcial |
|---|---|---|
| Según mediciones auxiliares: |  |  |
| - TD-1 rígida | 295 | 295.00 |
| Total |  | 295 |

##### 06.01.01.05 BARRERAS DE SEGURIDAD DEFINITIVO (17/03/2014)
Importe: 22582

**UC305a0c** m DESMONTAJE BARRERA METÁLICA
500 m × 5.84 (6.19 con costes indirectos) = 3095.00
Desmontaje de barrera metálica, incluso elementos de sustentación y cimentación, con transporte de materiales a gestor autorizado, lugar de valoración o lugar de acopio para su posible reutilización.

| Código | Ud | Descripción | Rendimiento | Precio | Importe |
|---|---|---|---|---|---|
| O01001 | h | CAPATAZ | 0.023 | 25.85 | 0.59 |
| O01005 | h | OFICIAL DE OFICIOS | 0.12 | 20.8 | 2.50 |
| O01009 | h | PEÓN | 0.11 | 20.27 | 2.23 |
| M01055 | h | RETROCARGO 71/100 CV, CAZO: 0,9-0,18 M³ | 0.01 | 39.36 | 0.39 |
| M02002 | h | MARTILLO HIDRÁULICO 501-1000 KG, COMPLETO (maquinaria) | 0.01 | 5.03 | 0.05 |
| M07007 | km | CAMIÓN 241/310 CV, CON GRÚA | 0.01 | 1.59 | 0.02 |
| M02052 | h | EQUIPO OXICORTE (maquinaria) | 0.01 | 5.6 | 0.06 |
|  |  | Total |  |  | 5.84 |

| Medición | Uds. | Parcial |
|---|---|---|
| Según mediciones auxiliares: |  |  |
|  | 500 | 500.00 |
| Total |  | 500 |

**U704.1031** m BARRERA SEGURIDAD SIMPLE, CLASE CONTENCIÓN NORMAL N2, W2 O INFER (17/03/2014)
340 m × 33.61 (35.63 con costes indirectos) = 12114.20
Barrera de seguridad simple, con nivel de contención N2, anchura de trabajo W2 o inferior, deflexión dinámica 0,60 m o inferior, índice de severidad A i/ captafaros, postes, P.P. de uniones, tornillería y anclajes, incluso transiciones y abatimientos. Totalmente instalada.

| Código | Ud | Descripción | Rendimiento | Precio | Importe |
|---|---|---|---|---|---|
| O01004 | h | OFICIAL ESPECIALISTA | 0.045 | 22.96 | 1.03 |
| O01009 | h | PEÓN | 0.135 | 20.27 | 2.74 |
| O01005 | h | OFICIAL DE OFICIOS | 0.045 | 20.8 | 0.94 |
| M07007 | km | CAMIÓN 241/310 CV, CON GRÚA | 0.003 | 1.59 | 0.00 |
| Q100001B01 | h | MAQUINA COLOCACIÓN BIONDA. AUTOMOTRIZ. DE 10 KW DE POTENCIA (maquinaria; 17/03/2014) | 0.012 | 11.29 | 0.14 |
| PMT09010100 | ud | CAPTAFAROS TRIANGULAR BARRERA DOS CARAS H.I. (material; 28/06/2022) | 0.125 | 2.7 | 0.34 |
| PUMT09040076 | m | BARRERA METÁLICA SIMPLE GALVANIZADA DE CONTENCIÓN NORMAL N2, ÍND (material; 21/04/2014) | 1 | 28.42 | 28.42 |
|  |  | Total |  |  | 33.61 |

| Medición | Uds. | Parcial |
|---|---|---|
| Según mediciones auxiliares: |  |  |
|  | 340 | 340.00 |
| Total |  | 340 |

**U704.1081** m BARRERA SEGURIDAD SIMPLE CON SPM, CLASE CONTENCIÓN NORMAL, N2, W (17/03/2014)
160 m × 43.47 (46.08 con costes indirectos) = 7372.80
Barrera de seguridad simple con sistema para protección de motociclistas (SPM), con nivel de contención N2, anchura de trabajo W4 o inferior, deflexión dinámica 0,90 m o inferior, índice de severidad A y nivel de severidad I, i/ captafaros, postes, p.p. De uniones, tornillería y anclajes, incluso transiciones y abatimientos. Totalmente instalada.

| Código | Ud | Descripción | Rendimiento | Precio | Importe |
|---|---|---|---|---|---|
| O01004 | h | OFICIAL ESPECIALISTA | 0.055 | 22.96 | 1.26 |
| O01009 | h | PEÓN | 0.165 | 20.27 | 3.34 |
| O01005 | h | OFICIAL DE OFICIOS | 0.055 | 20.8 | 1.14 |
| M07007 | km | CAMIÓN 241/310 CV, CON GRÚA | 0.004 | 1.59 | 0.01 |
| Q100001B01 | h | MAQUINA COLOCACIÓN BIONDA. AUTOMOTRIZ. DE 10 KW DE POTENCIA | 0.012 | 11.29 | 0.14 |
| PMT09010100 | ud | CAPTAFAROS TRIANGULAR BARRERA DOS CARAS H.I. | 0.125 | 2.7 | 0.34 |
| PUMT09040096 | m | BARRERA METÁLICA SIMPLE GALVANIZADA CON SPM DE CONTENCIÓN NORMAL (material; 02/06/2014) | 1 | 37.24 | 37.24 |
|  |  | Total |  |  | 43.47 |

| Medición | Uds. | Parcial |
|---|---|---|
| Según mediciones auxiliares: |  |  |
|  | 160 | 160.00 |
| Total |  | 160 |

##### 06.01.01.06 BALIZAMIENTO (07/06/2003)
Importe: 1842.22

**UC703c0bda** ud PANEL DIRECCIONAL TEMPORAL 160 X 45 NIVEL II.
1 ud × 116.86 (123.87 con costes indirectos) = 123.87
Panel direccional de uso temporal de dimensiones 160 x 45 cm con nivel II de retroreflexión, incluso excavación y hormigonado de cimentación, elementos de sustentación y anclajes. Totalmente colocado.

| Código | Ud | Descripción | Rendimiento | Precio | Importe |
|---|---|---|---|---|---|
| O01009 | h | PEÓN | 0.4 | 20.27 | 8.11 |
| PMTB304bda | ud | PANEL DIRECCIONAL TEMPORAL 160 X 45 MM. NIVEL II (material; 28/06/2022) | 1 | 81.61 | 81.61 |
| PMTB21000 | ud | Tornillería y piezas especiales, suministrados a pie de obra. (material; 28/06/2022) | 0.45 | 2.35 | 1.06 |
| PMTB208a | ud | POSTE 80 X 40 X 2 MM G. (material; 28/06/2022) | 2 | 13.04 | 26.08 |
|  |  | Total |  |  | 116.86 |

| Medición | Uds. | Parcial |
|---|---|---|
| Según mediciones auxiliares: |  |  |
| - TB-2 | 1 | 1.00 |
| Total |  | 1 |

**UC703l0a** ud LUZ ÁMBAR INTERMITENTE TL-2 (07/06/2003)
1 ud × 19.05 (20.19 con costes indirectos) = 20.19
Luz ámbar intermitente TL-2, incluso piezas especiales, totalmente instalada.

| Código | Ud | Descripción | Rendimiento | Precio | Importe |
|---|---|---|---|---|---|
| O01005 | h | OFICIAL DE OFICIOS | 0.2 | 20.8 | 4.16 |
| O01009 | h | PEÓN | 0.22 | 20.27 | 4.46 |
| PMTB311a | ud | Luz ámbar intermitente TL-2, suministrada a pie de obra (material; 07/06/2003) | 1 | 9.25 | 9.25 |
| PMTB21000 | ud | TORNILLERÍA Y PIEZAS ESPECIALES | 0.5 | 2.35 | 1.18 |
|  |  | Total |  |  | 19.05 |

| Medición | Uds. | Parcial |
|---|---|---|
| Según mediciones auxiliares: |  |  |
| - TL-2 | 1 | 1.00 |
| Total |  | 1 |

**UC703l0c** ud TRIPLE LUZ ÁMBAR INTERMITENTE TL-4 (07/06/2003)
4 ud × 30.46 (32.29 con costes indirectos) = 129.16
Triple luz ámbar intermitente TL-4, incluso piezas especiales, totalmente instalada.

| Código | Ud | Descripción | Rendimiento | Precio | Importe |
|---|---|---|---|---|---|
| O01005 | h | OFICIAL DE OFICIOS | 0.3 | 20.8 | 6.24 |
| O01009 | h | PEÓN | 0.33 | 20.27 | 6.69 |
| PMTB311c | ud | Triple luz ámbar intermitente TL-4, suministrada a pie de obra (material; 07/06/2003) | 1 | 16.35 | 16.35 |
| PMTB21000 | ud | TORNILLERÍA Y PIEZAS ESPECIALES | 0.5 | 2.35 | 1.18 |
|  |  | Total |  |  | 30.46 |

| Medición | Uds. | Parcial |
|---|---|---|
| Según mediciones auxiliares: |  |  |
| - TL-4 | 4 | 4.00 |
| Total |  | 4 |

**UC703l0f** ud LUZ AMARILLA FIJA TL-10 (07/06/2003)
75 ud × 19.74 (20.92 con costes indirectos) = 1569.00
Luz amarilla fija TL-10, incluso piezas especiales, totalmente instalada.

| Código | Ud | Descripción | Rendimiento | Precio | Importe |
|---|---|---|---|---|---|
| O01005 | h | OFICIAL DE OFICIOS | 0.2 | 20.8 | 4.16 |
| O01009 | h | PEÓN | 0.22 | 20.27 | 4.46 |
| PMTB311f | ud | Luz amarilla fija TL-10, suministrada a pie de obra (material; 07/06/2003) | 1 | 9.94 | 9.94 |
| PMTB21000 | ud | TORNILLERÍA Y PIEZAS ESPECIALES | 0.5 | 2.35 | 1.18 |
|  |  | Total |  |  | 19.74 |

| Medición | Uds. | Parcial |
|---|---|---|
| Según mediciones auxiliares: |  |  |
| - TL-10 | 75 | 75.00 |
| Total |  | 75 |

##### 06.01.01.07 VARIOS
Importe: 3437.8

**U703.9003** ud JORNADA SEÑALISTA EN ACCESOS A OBRAS
20 ud × 162.16 (171.89 con costes indirectos) = 3437.80
Unidad de jornada de señalista para los accesos a zonas de obras.

| Código | Ud | Descripción | Rendimiento | Precio | Importe |
|---|---|---|---|---|---|
| O01009 | h | PEÓN | 8 | 20.27 | 162.16 |
|  |  | Total |  |  | 162.16 |

##### 06.01.01.08 REPOSICIÓN DE FIRME (29/03/2017)
Importe: 129812.13

**UC304a0aca** m2/c FRESADO PAVIMENTO BITUMINOSO, ANCHO > 2,00 M, ESPESOR <10 CM. (04/04/2017)
61800 m2/c × 0.69 (0.73 con costes indirectos) = 45114.00
Fresado de pavimento bituminoso, ancho > 2,00 m, espesor <10 cm, incluso carga, barrido y transporte de residuos a lugar de empleo, gestor autorizado o lugar de evaluación.

| Código | Ud | Descripción | Rendimiento | Precio | Importe |
|---|---|---|---|---|---|
| O01009 | h | PEÓN | 0.001 | 20.27 | 0.02 |
| MQ0940d | h | Fresadora de 448 kW (maquinaria; 04/04/2017) | 0.001 | 473.03 | 0.47 |
| M01008 | h | CAMIÓN 311/400 CV. TIPO BAÑERA, HASTA 30 T (maquinaria) | 0.002 | 49.84 | 0.10 |
| M02033 | h | BARREDORA | 0.001 | 29.04 | 0.03 |
| PMT0J10a | m³ | Canon de vertido residuos inertes seleccionados (material; 28/06/2022) | 0.01 | 7.48 | 0.07 |
|  |  | Total |  |  | 0.69 |

| Medición | Uds. | Largo | Alto | Parcial |
|---|---|---|---|---|
| Según mediciones auxiliares: | 1 | 10300 | 6 | 61800.00 |
| Total |  |  |  | 61800 |

**UC531a0a** t EMULSIÓN C60B3 ADH EN RIEGO DE ADHERENCIA. (17/10/2017)
5.15 t × 323.31 (342.71 con costes indirectos) = 1764.96
Emulsión catiónica tipo C60B3 ADH empleada en riego de adherencia, barrido y preparación de la superficie, totalmente terminado,según artículo 531 del PG-3.

| Código | Ud | Descripción | Rendimiento | Precio | Importe |
|---|---|---|---|---|---|
| O01001 | h | CAPATAZ | 0.024 | 25.85 | 0.62 |
| O01005 | h | OFICIAL DE OFICIOS | 0.92 | 20.8 | 19.14 |
| O01009 | h | PEÓN | 0.92 | 20.27 | 18.65 |
| M01015 | h | CAMIÓN CISTERNA RIEGO ASFÁLTICO 241/310 CV 12000 L (maquinaria) | 0.48 | 72.23 | 34.67 |
| M02033 | h | BARREDORA | 0.24 | 29.04 | 6.97 |
| PMT0730a | t | Emulsión catiónica tipo C60B3 ADH, según art.214 del PG-3. (material; 17/10/2017) | 1 | 243.26 | 243.26 |
|  |  | Total |  |  | 323.31 |

| Medición | Uds. | Largo | Parcial |
|---|---|---|---|
| Según mediciones auxiliares: | 1 | 5.15 | 5.15 |
| Total |  |  | 5.15 |

**UC542a0abbc** t MEZCLA BITUMINOSA EN CALIENTE TIPO HORMIGÓN BITUMINOSO EN CAPA R (04/04/2017)
1514.1 t × 29.31 (31.07 con costes indirectos) = 47043.09
Fabricación, transporte y extendido de mezcla bituminosa en caliente en capa rodadura, tipo AC 22 surf B 50/70 S, según artículo 542 del PG-3, excepto ligante y fíller de aportación.

| Código | Ud | Descripción | Rendimiento | Precio | Importe |
|---|---|---|---|---|---|
| O01001 | h | CAPATAZ | 0.0159 | 25.85 | 0.41 |
| O01004 | h | OFICIAL ESPECIALISTA | 0.085 | 22.96 | 1.95 |
| O01009 | h | PEÓN | 0.15 | 20.27 | 3.04 |
| MQ0935ab | h | PLANTA DISCONTINUA DE FABRICACIÓN DE MBC DE 200 T/H (maquinaria; 04/04/2017) | 0.012 | 466.74 | 5.60 |
| M01008 | h | CAMIÓN 311/400 CV. TIPO BAÑERA, HASTA 30 T | 0.12 | 49.84 | 5.98 |
| M01088 | h | EXTENDEDORA AGLOMERADO ASFÁLTICO | 0.025 | 85.62 | 2.14 |
| M01081 | h | COMPACTADOR NEUMÁTICO 101/130 CV, 27 T (maquinaria) | 0.018 | 40.59 | 0.73 |
| M01084 | h | COMPACTADOR VIBRO 131/160 CV | 0.018 | 47.09 | 0.85 |
| PMT0311aca | t | ÁRIDO DE MACHAQUEO TAMAÑO 0/6, PARA MEZCLAS BITUMINOSAS, DE USO (material; 22/11/2017) | 0.421 | 9.15 | 3.85 |
| PMT0311ada | t | ÁRIDO DE MACHAQUEO TAMAÑO 6/12, PARA MEZCLAS BITUMINOSAS, DE USO (material; 22/11/2017) | 0.249 | 9.1 | 2.27 |
| PMT0311aea | t | ÁRIDO DE MACHAQUEO TAMAÑO 12/20, PARA MEZCLAS BITUMINOSAS, DE US (material; 22/11/2017) | 0.117 | 9.05 | 1.06 |
| PMT0311afa | t | ÁRIDO DE MACHAQUEO TAMAÑO 20/40, PARA MEZCLAS BITUMINOSAS, DE US (material; 22/11/2017) | 0.163 | 8.8 | 1.43 |
|  |  | Total |  |  | 29.31 |

| Medición | Uds. | Largo | Parcial |
|---|---|---|---|
| Según mediciones auxiliares: | 1 | 1514.1 | 1514.10 |
| Total |  |  | 1514.1 |

**UC544a0c** t BETÚN ASFÁLTICO TIPO B 50/70. (29/03/2017)
68.13 t × 416.11 (441.08 con costes indirectos) = 30050.78
Betún asfáltico tipo B 50/70, según Norma UNE -EN 13924, suministrado a pie de obra.

| Código | Ud | Descripción | Rendimiento | Precio | Importe |
|---|---|---|---|---|---|
| O01001 | h | CAPATAZ | 0.001 | 25.85 | 0.03 |
| O01009 | h | PEÓN | 0.02 | 20.27 | 0.41 |
| PMT0700c | t | Betún asfáltico marcado CE tipo B 50/70, según Norma UNE-EN 12591, suministrado a pie de obra. (material; 29/03/2017) | 1 | 415.09 | 415.09 |
| PMT0150 | l | COMBUSTIBLE (material; 26/05/2017) | 0.5 | 1.15 | 0.58 |
|  |  | Total |  |  | 416.11 |

| Medición | Uds. | Largo | Parcial |
|---|---|---|---|
| Según mediciones auxiliares: | 1 | 68.13 | 68.13 |
| Total |  |  | 68.13 |

**UC544c0b** t FILLER DE APORTACIÓN COMPUESTO POR CEMENTO (01/06/2017)
81.76 t × 67.38 (71.42 con costes indirectos) = 5839.30
Filler de aportación compuesto por cemento.

| Código | Ud | Descripción | Rendimiento | Precio | Importe |
|---|---|---|---|---|---|
| O01001 | h | CAPATAZ | 0.001 | 25.85 | 0.03 |
| O01009 | h | PEÓN | 0.01 | 20.27 | 0.20 |
| PMT0515bd | t | CONGLOMERANTE HIDRÁULICO DE CEMENTO Y RESISTENCIA 32,5 MPA (material; 01/06/2017) | 1 | 67.15 | 67.15 |
|  |  | Total |  |  | 67.38 |

| Medición | Uds. | Largo | Parcial |
|---|---|---|---|
| Según mediciones auxiliares: | 1 | 81.76 | 81.76 |
| Total |  |  | 81.76 |

#### 06.01.02 N-323 (AFECCIÓN PK 8+000 TRAZADO) (07/06/2003)
Importe: 150558.23
N-323 (PK 5+400 Trazado)

##### 06.01.02.01 SEÑALIZACIÓN HORIZONTAL PROVISIONAL (01/09/2011)
Importe: 1710.68
Señalización horizontal

**N700.6001** m BORRADO DE MARCA VIAL LONGITUDINAL
132 m × 6.19 (6.56 con costes indirectos) = 865.92

| Medición | Uds. | Largo | Parcial |
|---|---|---|---|
| Borrado de marcas longitudinales. Según mediciones auxiliares: |  |  |  |
| - M-1.2 | 1 | 132 | 132.00 |
| Total |  |  | 132 |

**N700.6004** m² ELIMINACIÓN DE MARCA VIAL TIPO FLECHA O INSCRIPCIÓN, DE PINTURA,
4.76 m² × 0.62 (0.66 con costes indirectos) = 3.14

| Medición | Uds. | Largo | Parcial |
|---|---|---|---|
| Borrado de marcas tipo inscripción/cebreados. Según mediciones a |  |  |  |
| - M-5.5 | 1 | 4.755 | 4.76 |
| Total |  |  | 4.76 |

**I09050** m MARCA VIAL REFLEXIVA CONTINUA BLANCA O AMARILLA 10 CM DE ANCHO
470 m × 0.43 (0.46 con costes indirectos) = 216.20

| Medición | Uds. | Largo | Parcial |
|---|---|---|---|
| Señalización provisional obra (amarillo). Según mediciones auxil |  |  |  |
| - M2.2 | 1 | 470 | 470.00 |
| Total |  |  | 470 |

**I09054** m MARCA VIAL REFLEXIVA CONTINUA BLANCA O AMARILLA 15 CM DE ANCHO
940 m × 0.5 (0.53 con costes indirectos) = 498.20

| Medición | Uds. | Largo | Parcial |
|---|---|---|---|
| Señalización provisional obra (amarillo). Según mediciones auxil |  |  |  |
| - M-2.6 | 1 | 940 | 940.00 |
| Total |  |  | 940 |

**I09056** m² PINTURA PLÁSTICA EN FRIO, BICOMPONENTE EN PASO DE PEATONES Y SÍM
10.8 m² × 11.11 (11.78 con costes indirectos) = 127.22

| Medición | Uds. | Largo | Parcial |
|---|---|---|---|
| Señalización provisional obra (amarillo). Según mediciones auxil |  |  |  |
| - M-5.1.1 | 1 | 10.8 | 10.80 |
| Total |  |  | 10.8 |

##### 06.01.02.02 SEÑALIZACIÓN HORIZONTAL DEFINITIVA (01/09/2011)
Importe: 939.87

**I09056** m² PINTURA PLÁSTICA EN FRIO, BICOMPONENTE EN PASO DE PEATONES Y SÍM
4.76 m² × 11.11 (11.78 con costes indirectos) = 56.07

| Medición | Uds. | Largo | Parcial |
|---|---|---|---|
| Señalización definitiva tras obras (blanco). Según mediciones au |  |  |  |
| - M-5.5 | 1 | 4.76 | 4.76 |
| Total |  |  | 4.76 |

**UI09050** m MARCA VIAL REFLEXIVA CONTINUA BLANCA O AMARILLA 10 CM DE ANCHO
132 m × 0.47 (0.5 con costes indirectos) = 66.00

| Medición | Uds. | Largo | Parcial |
|---|---|---|---|
| Señalización definitiva tras obras (blanco). Según mediciones au |  |  |  |
| - M-1.2 | 1 | 132 | 132.00 |
| Total |  |  | 132 |

**UI09054** m MARCA VIAL REFLEXIVA CONTINUA BLANCA O AMARILLA 15 CM DE ANCHO
1410 m × 0.55 (0.58 con costes indirectos) = 817.80

| Medición | Uds. | Largo | Parcial |
|---|---|---|---|
| Señalización definitiva tras obras (blanco). Según mediciones au |  |  |  |
| - M-2.2 | 1 | 470 | 470.00 |
| - M-2.6 | 1 | 940 | 940.00 |
| Total |  |  | 1410 |

##### 06.01.02.03 SEÑALIZACIÓN VERTICAL PROVISIONAL
Importe: 1468.59

**I09007** ud SEÑAL TRIANGULAR TIPO PELIGRO, REFLECTANTE 135 CM, COLOCADA
5 ud × 110.48 (117.11 con costes indirectos) = 585.55

| Medición | Uds. | Parcial |
|---|---|---|
| Según mediciones auxiliares: |  |  |
| TP-17a | 1 | 1.00 |
| TP-18 | 4 | 4.00 |
| Total |  | 5 |

**I09017** ud SEÑAL PROHIBICIÓN U OBLIGACIÓN, REFLECTANTE, Ø 90 CM, COLOCADA
8 ud × 104.13 (110.38 con costes indirectos) = 883.04

| Medición | Uds. | Parcial |
|---|---|---|
| Según mediciones auxiliares: |  |  |
| TR-301 | 2 | 2.00 |
| TR-305 | 4 | 4.00 |
| TR-500 | 2 | 2.00 |
| Total |  | 8 |

##### 06.01.02.04 BARRERAS DE SEGURIDAD PROVISIONAL
Importe: 79209.1

**U704.0521** m BARRERA DE SEGURIDAD RIGIDA PORTÁTIL DE HORMIGÓN H1 W6 D<=1,4 B
470 m × 158.99 (168.53 con costes indirectos) = 79209.10

| Medición | Uds. | Parcial |
|---|---|---|
| Según mediciones auxiliares: |  |  |
| - TD-1 rígida | 470 | 470.00 |
| Total |  | 470 |

##### 06.01.02.06 BALIZAMIENTO (07/06/2003)
Importe: 1256.46

**UC703c0bda** ud PANEL DIRECCIONAL TEMPORAL 160 X 45 NIVEL II.
1 ud × 116.86 (123.87 con costes indirectos) = 123.87

| Medición | Uds. | Parcial |
|---|---|---|
| Según mediciones auxiliares: |  |  |
| - TB-2 | 1 | 1.00 |
| Total |  | 1 |

**UC703l0a** ud LUZ ÁMBAR INTERMITENTE TL-2
1 ud × 19.05 (20.19 con costes indirectos) = 20.19

| Medición | Uds. | Parcial |
|---|---|---|
| Según mediciones auxiliares: |  |  |
| - TL-2 | 1 | 1.00 |
| Total |  | 1 |

**UC703l0c** ud TRIPLE LUZ ÁMBAR INTERMITENTE TL-4
4 ud × 30.46 (32.29 con costes indirectos) = 129.16

| Medición | Uds. | Parcial |
|---|---|---|
| Según mediciones auxiliares: |  |  |
| - TL-4 | 4 | 4.00 |
| Total |  | 4 |

**UC703l0f** ud LUZ AMARILLA FIJA TL-10
47 ud × 19.74 (20.92 con costes indirectos) = 983.24

| Medición | Uds. | Parcial |
|---|---|---|
| Según mediciones auxiliares: |  |  |
| - TL-10 | 47 | 47.00 |
| Total |  | 47 |

##### 06.01.02.07 VARIOS
Importe: 3437.8

**U703.9003** ud JORNADA SEÑALISTA EN ACCESOS A OBRAS
20 ud × 162.16 (171.89 con costes indirectos) = 3437.80

##### 06.01.02.08 REPOSICIÓN DE FIRME (29/03/2017)
Importe: 62535.73

**UC304a0aca** m2/c FRESADO PAVIMENTO BITUMINOSO, ANCHO > 2,00 M, ESPESOR <10 CM.
29772 m2/c × 0.69 (0.73 con costes indirectos) = 21733.56

| Medición | Uds. | Largo | Alto | Parcial |
|---|---|---|---|---|
| Según mediciones auxiliares: | 1 | 4962 | 6 | 29772.00 |
| Total |  |  |  | 29772 |

**UC531a0a** t EMULSIÓN C60B3 ADH EN RIEGO DE ADHERENCIA.
2.48 t × 323.31 (342.71 con costes indirectos) = 849.92

| Medición | Uds. | Largo | Parcial |
|---|---|---|---|
| Según mediciones auxiliares: | 1 | 2.48 | 2.48 |
| Total |  |  | 2.48 |

**UC542a0abbc** t MEZCLA BITUMINOSA EN CALIENTE TIPO HORMIGÓN BITUMINOSO EN CAPA R
729.41 t × 29.31 (31.07 con costes indirectos) = 22662.77

| Medición | Uds. | Largo | Parcial |
|---|---|---|---|
| Según mediciones auxiliares: | 1 | 729.41 | 729.41 |
| Total |  |  | 729.41 |

**UC544a0c** t BETÚN ASFÁLTICO TIPO B 50/70.
32.82 t × 416.11 (441.08 con costes indirectos) = 14476.25

| Medición | Uds. | Largo | Parcial |
|---|---|---|---|
| Según mediciones auxiliares: | 1 | 32.82 | 32.82 |
| Total |  |  | 32.82 |

**UC544c0b** t FILLER DE APORTACIÓN COMPUESTO POR CEMENTO
39.39 t × 67.38 (71.42 con costes indirectos) = 2813.23

| Medición | Uds. | Largo | Parcial |
|---|---|---|---|
| Según mediciones auxiliares: | 1 | 39.39 | 39.39 |
| Total |  |  | 39.39 |

#### 06.01.03 GR-5300 (AFECCIÓN PK 14+530 TRAZADO) (07/06/2003)
Importe: 18580.13

##### 06.01.03.01 SEÑALIZACIÓN VERTICAL PROVISIONAL
Importe: 3146.83

**I09007** ud SEÑAL TRIANGULAR TIPO PELIGRO, REFLECTANTE 135 CM, COLOCADA
10 ud × 110.48 (117.11 con costes indirectos) = 1171.10

| Medición | Uds. | Parcial |
|---|---|---|
| Según mediciones auxiliares: |  |  |
| TP-18 | 10 | 10.00 |
| Total |  | 10 |

**I09017** ud SEÑAL PROHIBICIÓN U OBLIGACIÓN, REFLECTANTE, Ø 90 CM, COLOCADA
11 ud × 104.13 (110.38 con costes indirectos) = 1214.18

| Medición | Uds. | Parcial |
|---|---|---|
| Según mediciones auxiliares: |  |  |
| TR-301 | 2 | 2.00 |
| TR-305 | 4 | 4.00 |
| TR-500 | 2 | 2.00 |
| TR-400a | 1 | 1.00 |
| TR-400b | 2 | 2.00 |
| Total |  | 11 |

**UI09071** ud SEÑAL RECTANGULAR 135X90 CM, REFLECTANTE, COLOCADA
2 ud × 192.99 (204.57 con costes indirectos) = 409.14
Señal informativa de indicación, reflectante, de forma rectangular de 135x90 cm, incluyendo el poste de sustentación, tornillería, excavación y hormigonado.

| Código | Ud | Descripción | Rendimiento | Precio | Importe |
|---|---|---|---|---|---|
| O01009 | h | PEÓN | 1.5 | 20.27 | 30.41 |
| PLUP28055 | ud | SEÑAL RECTANGULAR 135X90 CM REFLECTANTE (P.O.) (material; 17/06/2022) | 1 | 132.3 | 132.30 |
| P28040 | m | POSTE GALVANIZADO, SECCIÓN RECTANGULAR 80X40X2 MM (P.O.) | 2.4 | 4.54 | 10.90 |
| I03001 | m³ | EXCAVACIÓN MANUAL ZANJA, TERRENO COMPACTO, P<= 1,3 M | 0.125 | 43.07 | 5.38 |
| UI14002 | m³ | HORMIGÓN NO ESTRUCTURAL HNE-15/SPB/40, ÁRIDO MACHACADO, "IN SITU | 0.125 | 112 | 14.00 |
|  |  | Total |  |  | 192.99 |

| Medición | Uds. | Parcial |
|---|---|---|
| Según mediciones auxiliares: |  |  |
| TS-64 | 2 | 2.00 |
| Total |  | 2 |

**I09019** ud SEÑAL STOP, REFLECTANTE, Ø 90 CM, COLOCADA
3 ud × 110.82 (117.47 con costes indirectos) = 352.41
Señal de STOP, reflectante, de forma circular y 90 cm de diámetro, incluyendo el poste de sustentación, tornillería, excavación y hormigonado.

| Código | Ud | Descripción | Rendimiento | Precio | Importe |
|---|---|---|---|---|---|
| O01009 | h | PEÓN | 1.5 | 20.27 | 30.41 |
| P28019 | ud | SEÑAL STOP OCTÓGONO Ø 90 CM, DOBLE APOTEMA REFLECTANTE (P.O.) (material) | 1 | 50.13 | 50.13 |
| P28040 | m | POSTE GALVANIZADO, SECCIÓN RECTANGULAR 80X40X2 MM (P.O.) | 2.4 | 4.54 | 10.90 |
| I03001 | m³ | EXCAVACIÓN MANUAL ZANJA, TERRENO COMPACTO, P<= 1,3 M | 0.125 | 43.07 | 5.38 |
| UI14002 | m³ | HORMIGÓN NO ESTRUCTURAL HNE-15/SPB/40, ÁRIDO MACHACADO, "IN SITU | 0.125 | 112 | 14.00 |
|  |  | Total |  |  | 110.82 |

Relación comercial: 000, 110.82, 001, 002, 003, 004, 005, Z0000, Z0100, Z0300, Z0500, Z0600, Z0700, Z1200, Z1900

| Medición | Uds. | Parcial |
|---|---|---|
| Según mediciones auxiliares: |  |  |
| R-2 | 3 | 3.00 |
| Total |  | 3 |

##### 06.01.03.02 BARRERAS DE SEGURIDAD PROVISIONAL (09/01/2017)
Importe: 1815.2

**U704.0501** m BARRERA DE SEGURIDAD PORTÁTIL TIPO TD-1
40 m × 42.81 (45.38 con costes indirectos) = 1815.20

| Medición | Uds. | Parcial |
|---|---|---|
| Según mediciones auxiliares: |  |  |
| - TD-1 | 40 | 40.00 |
| Total |  | 40 |

##### 06.01.03.03 BALIZAMIENTO (07/06/2003)
Importe: 982.82

**UC703c0bda** ud PANEL DIRECCIONAL TEMPORAL 160 X 45 NIVEL II.
4 ud × 116.86 (123.87 con costes indirectos) = 495.48

| Medición | Uds. | Parcial |
|---|---|---|
| Según mediciones auxiliares: |  |  |
| - TB-2 | 4 | 4.00 |
| Total |  | 4 |

**UC703l0a** ud LUZ ÁMBAR INTERMITENTE TL-2
4 ud × 19.05 (20.19 con costes indirectos) = 80.76

| Medición | Uds. | Parcial |
|---|---|---|
| Según mediciones auxiliares: |  |  |
| - TL-2 | 4 | 4.00 |
| Total |  | 4 |

**UC703l0c** ud TRIPLE LUZ ÁMBAR INTERMITENTE TL-4
10 ud × 30.46 (32.29 con costes indirectos) = 322.90

| Medición | Uds. | Parcial |
|---|---|---|
| Según mediciones auxiliares: |  |  |
| - TL-4 | 10 | 10.00 |
| Total |  | 10 |

**UC703l0f** ud LUZ AMARILLA FIJA TL-10
4 ud × 19.74 (20.92 con costes indirectos) = 83.68

| Medición | Uds. | Parcial |
|---|---|---|
| Según mediciones auxiliares: |  |  |
| - TL-10 | 4 | 4.00 |
| Total |  | 4 |

##### 06.01.03.04 VARIOS
Importe: 5156.7

**U703.9004** ud JORNADA PAREJA SEÑALISTAS EN DESVÍOS DE TRÁFICO ALTERNATIVO
15 ud × 324.32 (343.78 con costes indirectos) = 5156.70
Unidad de jornada de pareja de señalista para desvíos alternativos en vías abiertas al tráfico.

| Código | Ud | Descripción | Rendimiento | Precio | Importe |
|---|---|---|---|---|---|
| O01009 | h | PEÓN | 16 | 20.27 | 324.32 |
|  |  | Total |  |  | 324.32 |

##### 06.01.03.05 REPOSICIÓN DE FIRME (29/03/2017)
Importe: 7478.58

**I18028** m² CORTE Y DEMOLICIÓN DE PAVIMENTO DE HORMIGÓN O AGLOMERADO ASFÁLTI
90 m² × 7.67 (8.13 con costes indirectos) = 731.70
Corte y demolición de pavimento de hormigón o aglomerado asfáltico en calzada, con martillo neumático, incluso limpieza y despeje de escombros. Los costes de la gestión de residuos resultantes se deben valorar aparte.

| Código | Ud | Descripción | Rendimiento | Precio | Importe |
|---|---|---|---|---|---|
| O01009 | h | PEÓN | 0.25 | 20.27 | 5.07 |
| M04001 | h | COMPRESOR 31/70 CV, DOS MARTILLOS (maquinaria) | 0.07 | 35.54 | 2.49 |
| M02036 | h | CORTADORA DE PAVIMENTOS, SIN MANO DE OBRA (maquinaria) | 0.07 | 1.56 | 0.11 |
|  |  | Total |  |  | 7.67 |

| Medición | Uds. | Largo | Parcial |
|---|---|---|---|
| Según mediciones auxiliares: | 1 | 90 | 90.00 |
| Total |  |  | 90 |

**UI14004** m³ HORMIGÓN NO ESTRUCTURAL HNE-15/SPB/20 PLANTA
67.5 m³ × 69.05 (73.19 con costes indirectos) = 4940.33
Hormigón no estructural HNE-15 (15 N/mm² de resistencia característica), con árido de 20 mm de tamaño máximo, elaborado en planta, a cualquier ditancia.Incluida puesta en obra.

| Código | Ud | Descripción | Rendimiento | Precio | Importe |
|---|---|---|---|---|---|
| O01009 | h | PEÓN | 1.4 | 20.27 | 28.38 |
| P03002 | m³ | HORMIGÓN NO ESTRUCTURAL HNE-15/SPB/20, ÁRIDO 20 MM (P.O.) | 1 | 40.25 | 40.25 |
| M02018 | h | VIBRADOR HORMIGÓN, SIN MANO DE OBRA | 0.1 | 4.15 | 0.42 |
|  |  | Total |  |  | 69.05 |

Relación comercial: 000, 83.95, 001, 002, 003, 004, 005, Z0000, Z0100, Z0300, Z0500, Z0600, Z0700, Z1200, Z1900, 006, 007, 008, 009, 010, 011, 012, 013, 014, 015, 016, 017, 018, 019, 020, 021, 022, 023, 024, 025, 026, 027, 028, 029, 030, 031, 032, 033, 034, 035, 036, 037, 038, 039, 040, 041, 042, 043, 044, 045, 046, 047, 048, 049, 050, 051, 052, 053, 054, 055, 056, 057, 058, 059, 060, 061, 062, 063, 064, 065, 066, 067

| Medición | Uds. | Largo | Parcial |
|---|---|---|---|
| Según mediciones auxiliares: | 1 | 67.5 | 67.50 |
| Total |  |  | 67.5 |

**UC531a0a** t EMULSIÓN C60B3 ADH EN RIEGO DE ADHERENCIA.
0.05 t × 323.31 (342.71 con costes indirectos) = 17.14

| Medición | Uds. | Largo | Parcial |
|---|---|---|---|
| Según mediciones auxiliares: | 1 | 0.045 | 0.05 |
| Total |  |  | 0.05 |

**UC532a0a** t EMULSIÓN C60B3 CUR PARA RIEGO DE CURADO. (17/10/2017)
0.05 t × 323.31 (342.71 con costes indirectos) = 17.14
Emulsión C60B3 CUR empleada en riego de curado, barrido y preparación de la superficie, totalmente terminado, según artículo 532 del PG-3.

| Código | Ud | Descripción | Rendimiento | Precio | Importe |
|---|---|---|---|---|---|
| O01001 | h | CAPATAZ | 0.024 | 25.85 | 0.62 |
| O01005 | h | OFICIAL DE OFICIOS | 0.92 | 20.8 | 19.14 |
| O01009 | h | PEÓN | 0.92 | 20.27 | 18.65 |
| M01015 | h | CAMIÓN CISTERNA RIEGO ASFÁLTICO 241/310 CV 12000 L | 0.48 | 72.23 | 34.67 |
| M02033 | h | BARREDORA | 0.24 | 29.04 | 6.97 |
| PMT0730g | t | Emulsión catiónica tipo C60B3 CUR, según art.214 del PG-3. (material; 17/10/2017) | 1 | 243.26 | 243.26 |
|  |  | Total |  |  | 323.31 |

| Medición | Uds. | Largo | Parcial |
|---|---|---|---|
| Según mediciones auxiliares: | 1 | 0.045 | 0.05 |
| Total |  |  | 0.05 |

**UC542a0abbc** t MEZCLA BITUMINOSA EN CALIENTE TIPO HORMIGÓN BITUMINOSO EN CAPA R
13.23 t × 29.31 (31.07 con costes indirectos) = 411.06

| Medición | Uds. | Largo | Parcial |
|---|---|---|---|
| Según mediciones auxiliares: | 1 | 13.23 | 13.23 |
| Total |  |  | 13.23 |

**UC542a0bbbc** t MEZCLA BITUMINOSA EN CALIENTE TIPO HORMIGÓN BITUMINOSO EN CAPA I (04/04/2017)
21.87 t × 24.69 (26.17 con costes indirectos) = 572.34
Fabricación, transporte y extendido de mezcla bituminosa en caliente en capa intermedia, tipo AC 22 bin B 50/70 S, según artículo 542 del PG-3, excepto ligante y fíller de aportación.

| Código | Ud | Descripción | Rendimiento | Precio | Importe |
|---|---|---|---|---|---|
| O01001 | h | CAPATAZ | 0.0117 | 25.85 | 0.30 |
| O01004 | h | OFICIAL ESPECIALISTA | 0.085 | 22.96 | 1.95 |
| O01009 | h | PEÓN | 0.15 | 20.27 | 3.04 |
| MQ0935ab | h | PLANTA DISCONTINUA DE FABRICACIÓN DE MBC DE 200 T/H | 0.0095 | 466.74 | 4.43 |
| M01008 | h | CAMIÓN 311/400 CV. TIPO BAÑERA, HASTA 30 T | 0.09 | 49.84 | 4.49 |
| M01088 | h | EXTENDEDORA AGLOMERADO ASFÁLTICO | 0.0108 | 85.62 | 0.92 |
| M01081 | h | COMPACTADOR NEUMÁTICO 101/130 CV, 27 T | 0.0108 | 40.59 | 0.44 |
| M01084 | h | COMPACTADOR VIBRO 131/160 CV | 0.0108 | 47.09 | 0.51 |
| PMT0311acb | t | ÁRIDO DE MACHAQUEO TAMAÑO 0/6, PARA MEZCLAS BITUMINOSAS, DE USO (material; 22/11/2017) | 0.4085 | 9.15 | 3.74 |
| PMT0311adb | t | ÁRIDO DE MACHAQUEO TAMAÑO 6/12, PARA MEZCLAS BITUMINOSAS, DE USO (material; 22/11/2017) | 0.228 | 9.1 | 2.07 |
| PMT0311aeb | t | ÁRIDO DE MACHAQUEO TAMAÑO 12/20, PARA MEZCLAS BITUMINOSAS, DE US (material; 22/11/2017) | 0.1805 | 9.05 | 1.63 |
| PMT0311afb | t | ÁRIDO DE MACHAQUEO TAMAÑO 20/40, PARA MEZCLAS BITUMINOSAS, DE US (material; 22/11/2017) | 0.133 | 8.8 | 1.17 |
|  |  | Total |  |  | 24.69 |

| Medición | Uds. | Largo | Parcial |
|---|---|---|---|
| Según mediciones auxiliares: | 1 | 21.87 | 21.87 |
| Total |  |  | 21.87 |

**UC544a0c** t BETÚN ASFÁLTICO TIPO B 50/70.
1.51 t × 416.11 (441.08 con costes indirectos) = 666.03

| Medición | Uds. | Largo | Parcial |
|---|---|---|---|
| Según mediciones auxiliares: | 1 | 1.51 | 1.51 |
| Total |  |  | 1.51 |

**UC544c0b** t FILLER DE APORTACIÓN COMPUESTO POR CEMENTO
1.72 t × 67.38 (71.42 con costes indirectos) = 122.84

| Medición | Uds. | Largo | Parcial |
|---|---|---|---|
| Según mediciones auxiliares: | 1 | 1.72 | 1.72 |
| Total |  |  | 1.72 |

#### 06.01.04 GR-5300 (AFECCIÓN PK 16+010 TRAZADO) (07/06/2003)
Importe: 18771.2

##### 06.01.04.01 SEÑALIZACIÓN VERTICAL PROVISIONAL
Importe: 2361.65

**I09007** ud SEÑAL TRIANGULAR TIPO PELIGRO, REFLECTANTE 135 CM, COLOCADA
8 ud × 110.48 (117.11 con costes indirectos) = 936.88

| Medición | Uds. | Parcial |
|---|---|---|
| Según mediciones auxiliares: |  |  |
| TP-17a | 1 | 1.00 |
| TP-17b | 1 | 1.00 |
| TP-18 | 6 | 6.00 |
| Total |  | 8 |

**I09017** ud SEÑAL PROHIBICIÓN U OBLIGACIÓN, REFLECTANTE, Ø 90 CM, COLOCADA
11 ud × 104.13 (110.38 con costes indirectos) = 1214.18

| Medición | Uds. | Parcial |
|---|---|---|
| Según mediciones auxiliares: |  |  |
| TR-301 | 4 | 4.00 |
| TR-305 | 4 | 4.00 |
| TR-500 | 2 | 2.00 |
| TR-5 | 1 | 1.00 |
| Total |  | 11 |

**I09023** ud SEÑAL CUADRADA 60X60 CM, REFLECTANTE, COLOCADA
1 ud × 87.85 (93.12 con costes indirectos) = 93.12
Señal informativa de indicación, reflectante, de forma cuadrada de 60 cm de lado, incluyendo el poste de sustentación, tornillería, excavación y hormigonado.

| Código | Ud | Descripción | Rendimiento | Precio | Importe |
|---|---|---|---|---|---|
| O01009 | h | PEÓN | 1.5 | 20.27 | 30.41 |
| P28030 | ud | SEÑAL CUADRADA 60X60 CM REFLECTANTE (P.O.) (material) | 1 | 28.07 | 28.07 |
| P28040 | m | POSTE GALVANIZADO, SECCIÓN RECTANGULAR 80X40X2 MM (P.O.) | 2.2 | 4.54 | 9.99 |
| I03001 | m³ | EXCAVACIÓN MANUAL ZANJA, TERRENO COMPACTO, P<= 1,3 M | 0.125 | 43.07 | 5.38 |
| UI14002 | m³ | HORMIGÓN NO ESTRUCTURAL HNE-15/SPB/40, ÁRIDO MACHACADO, "IN SITU | 0.125 | 112 | 14.00 |
|  |  | Total |  |  | 87.85 |

Relación comercial: 000, 87.85, 001, 002, 003, 004, 005, Z0000, Z0100, Z0300, Z0500, Z0600, Z0700, Z1200, Z1900

| Medición | Uds. | Parcial |
|---|---|---|
| Según mediciones auxiliares: |  |  |
| TR-6 | 1 | 1.00 |
| Total |  | 1 |

**I09019** ud SEÑAL STOP, REFLECTANTE, Ø 90 CM, COLOCADA
1 ud × 110.82 (117.47 con costes indirectos) = 117.47

| Medición | Uds. | Parcial |
|---|---|---|
| Según mediciones auxiliares: |  |  |
| R-2 | 1 | 1.00 |
| Total |  | 1 |

##### 06.01.04.02 BARRERAS DE SEGURIDAD PROVISIONAL
Importe: 10111.8

**U704.0521** m BARRERA DE SEGURIDAD RIGIDA PORTÁTIL DE HORMIGÓN H1 W6 D<=1,4 B
60 m × 158.99 (168.53 con costes indirectos) = 10111.80

| Medición | Uds. | Parcial |
|---|---|---|
| Según mediciones auxiliares: |  |  |
| - TD-1 rígida | 60 | 60.00 |
| Total |  | 60 |

##### 06.01.04.03 BALIZAMIENTO (07/06/2003)
Importe: 1312.62

**UC703c0bda** ud PANEL DIRECCIONAL TEMPORAL 160 X 45 NIVEL II.
6 ud × 116.86 (123.87 con costes indirectos) = 743.22

| Medición | Uds. | Parcial |
|---|---|---|
| Según mediciones auxiliares: |  |  |
| - TB-2 | 6 | 6.00 |
| Total |  | 6 |

**UC703l0a** ud LUZ ÁMBAR INTERMITENTE TL-2
6 ud × 19.05 (20.19 con costes indirectos) = 121.14

| Medición | Uds. | Parcial |
|---|---|---|
| Según mediciones auxiliares: |  |  |
| - TL-2 | 6 | 6.00 |
| Total |  | 6 |

**UC703l0c** ud TRIPLE LUZ ÁMBAR INTERMITENTE TL-4
6 ud × 30.46 (32.29 con costes indirectos) = 193.74

| Medición | Uds. | Parcial |
|---|---|---|
| Según mediciones auxiliares: |  |  |
| - TL-4 | 6 | 6.00 |
| Total |  | 6 |

**UC703l0f** ud LUZ AMARILLA FIJA TL-10
6 ud × 19.74 (20.92 con costes indirectos) = 125.52

| Medición | Uds. | Parcial |
|---|---|---|
| Según mediciones auxiliares: |  |  |
| - TL-10 | 6 | 6.00 |
| Total |  | 6 |

**UC703e0b** ud CONO TB-6 H=70 CM. (07/06/2003)
30 ud × 4.06 (4.3 con costes indirectos) = 129.00
Cono de balizamiento tipo TB-6 con una altura de 70 cm, totalmente colocado.

| Código | Ud | Descripción | Rendimiento | Precio | Importe |
|---|---|---|---|---|---|
| O01009 | h | PEÓN | 0.01 | 20.27 | 0.20 |
| PMTB305b | ud | CONO TB-6 H=70 CM. (material; 07/06/2003) | 1 | 3.86 | 3.86 |
|  |  | Total |  |  | 4.06 |

| Medición | Uds. | Parcial |
|---|---|---|
| Según mediciones auxiliares: |  |  |
| - TB-6 | 30 | 30.00 |
| Total |  | 30 |

##### 06.01.04.04 REPOSICIÓN DE FIRME (29/03/2017)
Importe: 4985.13

**I18028** m² CORTE Y DEMOLICIÓN DE PAVIMENTO DE HORMIGÓN O AGLOMERADO ASFÁLTI
60 m² × 7.67 (8.13 con costes indirectos) = 487.80

| Medición | Uds. | Largo | Parcial |
|---|---|---|---|
| Según mediciones auxiliares: | 1 | 60 | 60.00 |
| Total |  |  | 60 |

**UI14004** m³ HORMIGÓN NO ESTRUCTURAL HNE-15/SPB/20 PLANTA
45 m³ × 69.05 (73.19 con costes indirectos) = 3293.55

| Medición | Uds. | Largo | Parcial |
|---|---|---|---|
| Según mediciones auxiliares: | 1 | 45 | 45.00 |
| Total |  |  | 45 |

**UC531a0a** t EMULSIÓN C60B3 ADH EN RIEGO DE ADHERENCIA.
0.03 t × 323.31 (342.71 con costes indirectos) = 10.28

| Medición | Uds. | Largo | Parcial |
|---|---|---|---|
| Según mediciones auxiliares: | 1 | 0.03 | 0.03 |
| Total |  |  | 0.03 |

**UC532a0a** t EMULSIÓN C60B3 CUR PARA RIEGO DE CURADO.
0.03 t × 323.31 (342.71 con costes indirectos) = 10.28

| Medición | Uds. | Largo | Parcial |
|---|---|---|---|
| Según mediciones auxiliares: | 1 | 0.03 | 0.03 |
| Total |  |  | 0.03 |

**UC542a0abbc** t MEZCLA BITUMINOSA EN CALIENTE TIPO HORMIGÓN BITUMINOSO EN CAPA R
8.82 t × 29.31 (31.07 con costes indirectos) = 274.04

| Medición | Uds. | Largo | Parcial |
|---|---|---|---|
| Según mediciones auxiliares: | 1 | 8.82 | 8.82 |
| Total |  |  | 8.82 |

**UC542a0bbbc** t MEZCLA BITUMINOSA EN CALIENTE TIPO HORMIGÓN BITUMINOSO EN CAPA I
14.58 t × 24.69 (26.17 con costes indirectos) = 381.56

| Medición | Uds. | Largo | Parcial |
|---|---|---|---|
| Según mediciones auxiliares: | 1 | 14.58 | 14.58 |
| Total |  |  | 14.58 |

**UC544a0c** t BETÚN ASFÁLTICO TIPO B 50/70.
1.01 t × 416.11 (441.08 con costes indirectos) = 445.49

| Medición | Uds. | Largo | Parcial |
|---|---|---|---|
| Según mediciones auxiliares: | 1 | 1.01 | 1.01 |
| Total |  |  | 1.01 |

**UC544c0b** t FILLER DE APORTACIÓN COMPUESTO POR CEMENTO
1.15 t × 67.38 (71.42 con costes indirectos) = 82.13

| Medición | Uds. | Largo | Parcial |
|---|---|---|---|
| Según mediciones auxiliares: | 1 | 1.15 | 1.15 |
| Total |  |  | 1.15 |

#### 06.01.05 CARRIL DE VÉLEZ (AFECCIÓN PK 16+240 TRAZADO) (07/06/2003)
Importe: 36775

##### 06.01.05.01 SEÑALIZACIÓN VERTICAL PROVISIONAL
Importe: 1098.34

**I09007** ud SEÑAL TRIANGULAR TIPO PELIGRO, REFLECTANTE 135 CM, COLOCADA
4 ud × 110.48 (117.11 con costes indirectos) = 468.44

| Medición | Uds. | Parcial |
|---|---|---|
| Según mediciones auxiliares: |  |  |
| TP-18 | 4 | 4.00 |
| Total |  | 4 |

**I09017** ud SEÑAL PROHIBICIÓN U OBLIGACIÓN, REFLECTANTE, Ø 90 CM, COLOCADA
2 ud × 104.13 (110.38 con costes indirectos) = 220.76

| Medición | Uds. | Parcial |
|---|---|---|
| Según mediciones auxiliares: |  |  |
| TR-301 | 2 | 2.00 |
| Total |  | 2 |

**UI09071** ud SEÑAL RECTANGULAR 135X90 CM, REFLECTANTE, COLOCADA
2 ud × 192.99 (204.57 con costes indirectos) = 409.14

| Medición | Uds. | Parcial |
|---|---|---|
| Según mediciones auxiliares: |  |  |
| TS-64 | 2 | 2.00 |
| Total |  | 2 |

##### 06.01.05.02 BARRERAS DE SEGURIDAD PROVISIONAL
Importe: 26964.8

**U704.0521** m BARRERA DE SEGURIDAD RIGIDA PORTÁTIL DE HORMIGÓN H1 W6 D<=1,4 B
160 m × 158.99 (168.53 con costes indirectos) = 26964.80

| Medición | Uds. | Parcial |
|---|---|---|
| Según mediciones auxiliares: |  |  |
| - TD-1 rígida | 160 | 160.00 |
| Total |  | 160 |

##### 06.01.05.03 BALIZAMIENTO (07/06/2003)
Importe: 463.88

**UC703l0c** ud TRIPLE LUZ ÁMBAR INTERMITENTE TL-4
4 ud × 30.46 (32.29 con costes indirectos) = 129.16

| Medición | Uds. | Parcial |
|---|---|---|
| Según mediciones auxiliares: |  |  |
| - TL-4 | 4 | 4.00 |
| Total |  | 4 |

**UC703l0f** ud LUZ AMARILLA FIJA TL-10
16 ud × 19.74 (20.92 con costes indirectos) = 334.72

| Medición | Uds. | Parcial |
|---|---|---|
| Según mediciones auxiliares: |  |  |
| - TL-10 | 16 | 16.00 |
| Total |  | 16 |

##### 06.01.05.04 MOVIMIENTO DE TIERRAS DESVÍO (17/12/2004)
Importe: 3047.78

**UI04007** m² DESBROCE Y LIMPIEZA
428.24 m² × 0.35 (0.37 con costes indirectos) = 158.45

| Medición | Uds. | Largo | Parcial |
|---|---|---|---|
| Según listados mediciones auxiliares: | 1 | 326.94 | 326.94 |
|  | 1 | 101.3 | 101.30 |
| Total |  |  | 428.24 |

**UI02007** m³ EXCAVACIÓN EN DESMONTE
236.7 m³ × 2.97 (3.15 con costes indirectos) = 745.61

| Medición | Uds. | Largo | Parcial |
|---|---|---|---|
| Según listados mediciones auxiliares: | 1 | 236.7 | 236.70 |
| Total |  |  | 236.7 |

**UI4019_20** m³ TERRAPLEN PROC EXCAV 98% PM
5.3 m³ × 1.91 (2.02 con costes indirectos) = 10.71

| Medición | Uds. | Largo | Parcial |
|---|---|---|---|
| Según listados mediciones auxiliares: | 1 | 5.3 | 5.30 |
| Total |  |  | 5.3 |

**UE02274** m³ SUELO SELECCIONADO PROCEDENTE DE PRESTAMO, YACIMIENTO GRANULAR O
112.2 m³ × 6.98 (7.4 con costes indirectos) = 830.28

| Medición | Uds. | Largo | Parcial |
|---|---|---|---|
| Según listados mediciones auxiliares: | 1 | 112.2 | 112.20 |
| Total |  |  | 112.2 |

**UI02041** m³ EXCAVACIÓN Y DEMOLICIÓN DE RELLENOS Y TRANSPORTE A VERTEDERO
243.5 m³ × 5.05 (5.35 con costes indirectos) = 1302.73
Remoción, demolición y excavación de rellenos provisionales y desvíos. incluido transporte a vertedero o gestor autorizado de terrenos de cualquier naturaleza o consistencia.

| Código | Ud | Descripción | Rendimiento | Precio | Importe |
|---|---|---|---|---|---|
| M01058 | h | RETROEXCAVADORA ORUGA HIDRÁULICA 131/160 CV | 0.025 | 68.24 | 1.71 |
| M01006 | h | CAMIÓN 241/310 CV. | 0.075 | 44.5 | 3.34 |
|  |  | Total |  |  | 5.05 |

| Medición | Uds. | Largo | Parcial |
|---|---|---|---|
| Volumen rellenos | 1 | 5.3 | 5.30 |
|  | 1 | 112.2 | 112.20 |
| Volumen firmes | 1 | 106.1 | 106.10 |
|  | 1 | 19.9 | 19.90 |
| Total |  |  | 243.5 |

##### 06.01.05.05 FIRMES DESVÍO (29/03/2017)
Importe: 4310.98

**UI06010_1** m³ ZAHORRA ARTIFICIAL ZA 0/20
106.1 m³ × 12.97 (13.75 con costes indirectos) = 1458.88

| Medición | Uds. | Largo | Parcial |
|---|---|---|---|
| Según listados mediciones auxiliares: | 1 | 106.1 | 106.10 |
| Total |  |  | 106.1 |

**UC530a0a** t RIEGO IMPRIMACIÓN C60BF4 IMP. (17/10/2017)
0.5 t × 345.9 (366.65 con costes indirectos) = 183.33
Emulsión catiónica tipo C60BF4 IMP empleada en riego de imprimación, barrido y preparación de la superficie, totalmente terminado,según artículo 530 del PG-3.

| Código | Ud | Descripción | Rendimiento | Precio | Importe |
|---|---|---|---|---|---|
| O01001 | h | CAPATAZ | 0.1 | 25.85 | 2.59 |
| O01005 | h | OFICIAL DE OFICIOS | 0.44 | 20.8 | 9.15 |
| O01009 | h | PEÓN | 0.44 | 20.27 | 8.92 |
| M02033 | h | BARREDORA | 0.1 | 29.04 | 2.90 |
| M01015 | h | CAMIÓN CISTERNA RIEGO ASFÁLTICO 241/310 CV 12000 L | 0.24 | 72.23 | 17.34 |
| PMT0730e | t | Emulsión catiónica tipo C60BF4 IMP, según art.214 del PG-3. (material; 17/10/2017) | 1 | 305 | 305.00 |
|  |  | Total |  |  | 345.9 |

| Medición | Uds. | Largo | Ancho | Alto | Parcial |
|---|---|---|---|---|---|
| Según listados mediciones auxiliares (dot 1,5 kg/m2): | 1 | 335.028 | 1.5 | 0.001 | 0.50 |
| Total |  |  |  |  | 0.5 |

**UC542a0abbc** t MEZCLA BITUMINOSA EN CALIENTE TIPO HORMIGÓN BITUMINOSO EN CAPA R
48.76 t × 29.31 (31.07 con costes indirectos) = 1514.97

| Medición | Uds. | Largo | Alto | Parcial |
|---|---|---|---|---|
| Según listados mediciones auxiliares (dens 2,45 t/m3): | 1 | 19.9 | 2.45 | 48.76 |
| Total |  |  |  | 48.76 |

**UC544a0c** t BETÚN ASFÁLTICO TIPO B 50/70.
2.19 t × 416.11 (441.08 con costes indirectos) = 965.97

| Medición | Uds. | Largo | Ancho | Alto | Parcial |
|---|---|---|---|---|---|
| 4,5% MBC AC 22 surf S | 1 | 48.755 | 4.5 | 0.01 | 2.19 |
| Total |  |  |  |  | 2.19 |

**UC544c0b** t FILLER DE APORTACIÓN COMPUESTO POR CEMENTO
2.63 t × 67.38 (71.42 con costes indirectos) = 187.83

| Medición | Uds. | Largo | Ancho | Parcial |
|---|---|---|---|---|
| Rodadura 1,2 veces betún | 1 | 2.194 | 1.2 | 2.63 |
| Total |  |  |  | 2.63 |

##### 06.01.05.06 REPOSICIÓN DE FIRME (17/12/2004)
Importe: 889.22

**I18028** m² CORTE Y DEMOLICIÓN DE PAVIMENTO DE HORMIGÓN O AGLOMERADO ASFÁLTI
30 m² × 7.67 (8.13 con costes indirectos) = 243.90

| Medición | Uds. | Largo | Parcial |
|---|---|---|---|
| Según mediciones auxiliares: | 1 | 30 | 30.00 |
| Total |  |  | 30 |

**UE02274** m³ SUELO SELECCIONADO PROCEDENTE DE PRESTAMO, YACIMIENTO GRANULAR O
9 m³ × 6.98 (7.4 con costes indirectos) = 66.60

| Medición | Uds. | Largo | Parcial |
|---|---|---|---|
| Según mediciones auxiliares: | 1 | 9 | 9.00 |
| Total |  |  | 9 |

**UI06010_1** m³ ZAHORRA ARTIFICIAL ZA 0/20
7.5 m³ × 12.97 (13.75 con costes indirectos) = 103.13

| Medición | Uds. | Largo | Parcial |
|---|---|---|---|
| Según mediciones auxiliares: | 1 | 7.5 | 7.50 |
| Total |  |  | 7.5 |

**UC530a0a** t RIEGO IMPRIMACIÓN C60BF4 IMP.
0.05 t × 345.9 (366.65 con costes indirectos) = 18.33

| Medición | Uds. | Largo | Parcial |
|---|---|---|---|
| Según mediciones auxiliares: | 1 | 0.045 | 0.05 |
| Total |  |  | 0.05 |

**UC531a0a** t EMULSIÓN C60B3 ADH EN RIEGO DE ADHERENCIA.
0.02 t × 323.31 (342.71 con costes indirectos) = 6.85

| Medición | Uds. | Largo | Parcial |
|---|---|---|---|
| Según mediciones auxiliares: | 1 | 0.015 | 0.02 |
| Total |  |  | 0.02 |

**UC542a0abbc** t MEZCLA BITUMINOSA EN CALIENTE TIPO HORMIGÓN BITUMINOSO EN CAPA R
4.41 t × 29.31 (31.07 con costes indirectos) = 137.02

| Medición | Uds. | Largo | Parcial |
|---|---|---|---|
| Según mediciones auxiliares: | 1 | 4.41 | 4.41 |
| Total |  |  | 4.41 |

**UC542a0bbbc** t MEZCLA BITUMINOSA EN CALIENTE TIPO HORMIGÓN BITUMINOSO EN CAPA I
4.37 t × 24.69 (26.17 con costes indirectos) = 114.36

| Medición | Uds. | Largo | Parcial |
|---|---|---|---|
| Según mediciones auxiliares: | 1 | 4.37 | 4.37 |
| Total |  |  | 4.37 |

**UC544a0c** t BETÚN ASFÁLTICO TIPO B 50/70.
0.38 t × 416.11 (441.08 con costes indirectos) = 167.61

| Medición | Uds. | Largo | Parcial |
|---|---|---|---|
| Según mediciones auxiliares: | 1 | 0.38 | 0.38 |
| Total |  |  | 0.38 |

**UC544c0b** t FILLER DE APORTACIÓN COMPUESTO POR CEMENTO
0.44 t × 67.38 (71.42 con costes indirectos) = 31.42

| Medición | Uds. | Largo | Parcial |
|---|---|---|---|
| Según mediciones auxiliares: | 1 | 0.44 | 0.44 |
| Total |  |  | 0.44 |

#### 06.01.06 CARRIL DE VÉLEZ (AFECCIÓN PK 16+520 TRAZADO) (07/06/2003)
Importe: 37958.42

##### 06.01.06.01 SEÑALIZACIÓN VERTICAL PROVISIONAL
Importe: 1566.78

**I09007** ud SEÑAL TRIANGULAR TIPO PELIGRO, REFLECTANTE 135 CM, COLOCADA
8 ud × 110.48 (117.11 con costes indirectos) = 936.88

| Medición | Uds. | Parcial |
|---|---|---|
| Según mediciones auxiliares: |  |  |
| TP-17 | 2 | 2.00 |
| TP-18 | 6 | 6.00 |
| Total |  | 8 |

**I09017** ud SEÑAL PROHIBICIÓN U OBLIGACIÓN, REFLECTANTE, Ø 90 CM, COLOCADA
2 ud × 104.13 (110.38 con costes indirectos) = 220.76

| Medición | Uds. | Parcial |
|---|---|---|
| Según mediciones auxiliares: |  |  |
| TR-301 | 2 | 2.00 |
| Total |  | 2 |

**UI09071** ud SEÑAL RECTANGULAR 135X90 CM, REFLECTANTE, COLOCADA
2 ud × 192.99 (204.57 con costes indirectos) = 409.14

| Medición | Uds. | Parcial |
|---|---|---|
| Según mediciones auxiliares: |  |  |
| TS-64 | 2 | 2.00 |
| Total |  | 2 |

##### 06.01.06.02 BARRERAS DE SEGURIDAD PROVISIONAL
Importe: 21066.25

**U704.0521** m BARRERA DE SEGURIDAD RIGIDA PORTÁTIL DE HORMIGÓN H1 W6 D<=1,4 B
125 m × 158.99 (168.53 con costes indirectos) = 21066.25

| Medición | Uds. | Parcial |
|---|---|---|
| Según mediciones auxiliares: |  |  |
| - TD-1 rígida | 125 | 125.00 |
| Total |  | 125 |

##### 06.01.06.03 BALIZAMIENTO (07/06/2003)
Importe: 465.7

**UC703l0c** ud TRIPLE LUZ ÁMBAR INTERMITENTE TL-4
6 ud × 30.46 (32.29 con costes indirectos) = 193.74

| Medición | Uds. | Parcial |
|---|---|---|
| Según mediciones auxiliares: |  |  |
| - TL-4 | 6 | 6.00 |
| Total |  | 6 |

**UC703l0f** ud LUZ AMARILLA FIJA TL-10
13 ud × 19.74 (20.92 con costes indirectos) = 271.96

| Medición | Uds. | Parcial |
|---|---|---|
| Según mediciones auxiliares: |  |  |
| - TL-10 | 13 | 13.00 |
| Total |  | 13 |

##### 06.01.06.04 MOVIMIENTO DE TIERRAS DESVÍO (17/12/2004)
Importe: 5997.8

**UI04007** m² DESBROCE Y LIMPIEZA
841.39 m² × 0.35 (0.37 con costes indirectos) = 311.31

| Medición | Uds. | Largo | Parcial |
|---|---|---|---|
| Según listados mediciones auxiliares: | 1 | 734.13 | 734.13 |
|  | 1 | 107.26 | 107.26 |
| Total |  |  | 841.39 |

**UI02007** m³ EXCAVACIÓN EN DESMONTE
631.5 m³ × 2.97 (3.15 con costes indirectos) = 1989.23

| Medición | Uds. | Largo | Parcial |
|---|---|---|---|
| Según listados mediciones auxiliares: | 1 | 631.5 | 631.50 |
| Total |  |  | 631.5 |

**UI4019_20** m³ TERRAPLEN PROC EXCAV 98% PM
16.2 m³ × 1.91 (2.02 con costes indirectos) = 32.72

| Medición | Uds. | Largo | Parcial |
|---|---|---|---|
| Según listados mediciones auxiliares: | 1 | 16.2 | 16.20 |
| Total |  |  | 16.2 |

**UE02274** m³ SUELO SELECCIONADO PROCEDENTE DE PRESTAMO, YACIMIENTO GRANULAR O
187.8 m³ × 6.98 (7.4 con costes indirectos) = 1389.72

| Medición | Uds. | Largo | Parcial |
|---|---|---|---|
| Según listados mediciones auxiliares: | 1 | 187.8 | 187.80 |
| Total |  |  | 187.8 |

**UI02041** m³ EXCAVACIÓN Y DEMOLICIÓN DE RELLENOS Y TRANSPORTE A VERTEDERO
425.2 m³ × 5.05 (5.35 con costes indirectos) = 2274.82

| Medición | Uds. | Largo | Parcial |
|---|---|---|---|
| Volumen rellenos | 1 | 16.2 | 16.20 |
|  | 1 | 187.8 | 187.80 |
| Volumen firmes | 1 | 184.7 | 184.70 |
|  | 1 | 36.5 | 36.50 |
| Total |  |  | 425.2 |

##### 06.01.06.05 FIRMES DESVÍO (29/03/2017)
Importe: 7773.64

**UI06010_1** m³ ZAHORRA ARTIFICIAL ZA 0/20
184.7 m³ × 12.97 (13.75 con costes indirectos) = 2539.63

| Medición | Uds. | Largo | Parcial |
|---|---|---|---|
| Según listados mediciones auxiliares: | 1 | 184.7 | 184.70 |
| Total |  |  | 184.7 |

**UC530a0a** t RIEGO IMPRIMACIÓN C60BF4 IMP.
0.92 t × 345.9 (366.65 con costes indirectos) = 337.32

| Medición | Uds. | Largo | Ancho | Alto | Parcial |
|---|---|---|---|---|---|
| Según listados mediciones auxiliares (dot 1,5 kg/m2): | 1 | 610.698 | 1.5 | 0.001 | 0.92 |
| Total |  |  |  |  | 0.92 |

**UC542a0abbc** t MEZCLA BITUMINOSA EN CALIENTE TIPO HORMIGÓN BITUMINOSO EN CAPA R
89.43 t × 29.31 (31.07 con costes indirectos) = 2778.59

| Medición | Uds. | Largo | Alto | Parcial |
|---|---|---|---|---|
| Según listados mediciones auxiliares (dens 2,45 t/m3): | 1 | 36.5 | 2.45 | 89.43 |
| Total |  |  |  | 89.43 |

**UC544a0c** t BETÚN ASFÁLTICO TIPO B 50/70.
4.02 t × 416.11 (441.08 con costes indirectos) = 1773.14

| Medición | Uds. | Largo | Ancho | Alto | Parcial |
|---|---|---|---|---|---|
| 4,5% MBC AC 22 surf S | 1 | 89.425 | 4.5 | 0.01 | 4.02 |
| Total |  |  |  |  | 4.02 |

**UC544c0b** t FILLER DE APORTACIÓN COMPUESTO POR CEMENTO
4.83 t × 67.38 (71.42 con costes indirectos) = 344.96

| Medición | Uds. | Largo | Ancho | Parcial |
|---|---|---|---|---|
| Rodadura 1,2 veces betún | 1 | 4.024 | 1.2 | 4.83 |
| Total |  |  |  | 4.83 |

##### 06.01.06.06 REPOSICIÓN DE FIRME (17/12/2004)
Importe: 1088.25

**I18028** m² CORTE Y DEMOLICIÓN DE PAVIMENTO DE HORMIGÓN O AGLOMERADO ASFÁLTI
26 m² × 7.67 (8.13 con costes indirectos) = 211.38

| Medición | Uds. | Largo | Parcial |
|---|---|---|---|
| Según mediciones auxiliares: | 1 | 26 | 26.00 |
| Total |  |  | 26 |

**UE02274** m³ SUELO SELECCIONADO PROCEDENTE DE PRESTAMO, YACIMIENTO GRANULAR O
12.3 m³ × 6.98 (7.4 con costes indirectos) = 91.02

| Medición | Uds. | Largo | Parcial |
|---|---|---|---|
| Según mediciones auxiliares: | 1 | 12.3 | 12.30 |
| Total |  |  | 12.3 |

**UI06010_1** m³ ZAHORRA ARTIFICIAL ZA 0/20
10.25 m³ × 12.97 (13.75 con costes indirectos) = 140.94

| Medición | Uds. | Largo | Parcial |
|---|---|---|---|
| Según mediciones auxiliares: | 1 | 10.25 | 10.25 |
| Total |  |  | 10.25 |

**UC530a0a** t RIEGO IMPRIMACIÓN C60BF4 IMP.
0.06 t × 345.9 (366.65 con costes indirectos) = 22.00

| Medición | Uds. | Largo | Parcial |
|---|---|---|---|
| Según mediciones auxiliares: | 1 | 0.062 | 0.06 |
| Total |  |  | 0.06 |

**UC531a0a** t EMULSIÓN C60B3 ADH EN RIEGO DE ADHERENCIA.
0.02 t × 323.31 (342.71 con costes indirectos) = 6.85

| Medición | Uds. | Largo | Parcial |
|---|---|---|---|
| Según mediciones auxiliares: | 1 | 0.021 | 0.02 |
| Total |  |  | 0.02 |

**UC542a0abbc** t MEZCLA BITUMINOSA EN CALIENTE TIPO HORMIGÓN BITUMINOSO EN CAPA R
6.03 t × 29.31 (31.07 con costes indirectos) = 187.35

| Medición | Uds. | Largo | Parcial |
|---|---|---|---|
| Según mediciones auxiliares: | 1 | 6.03 | 6.03 |
| Total |  |  | 6.03 |

**UC542a0bbbc** t MEZCLA BITUMINOSA EN CALIENTE TIPO HORMIGÓN BITUMINOSO EN CAPA I
5.98 t × 24.69 (26.17 con costes indirectos) = 156.50

| Medición | Uds. | Largo | Parcial |
|---|---|---|---|
| Según mediciones auxiliares: | 1 | 5.98 | 5.98 |
| Total |  |  | 5.98 |

**UC544a0c** t BETÚN ASFÁLTICO TIPO B 50/70.
0.52 t × 416.11 (441.08 con costes indirectos) = 229.36

| Medición | Uds. | Largo | Parcial |
|---|---|---|---|
| Según mediciones auxiliares: | 1 | 0.52 | 0.52 |
| Total |  |  | 0.52 |

**UC544c0b** t FILLER DE APORTACIÓN COMPUESTO POR CEMENTO
0.6 t × 67.38 (71.42 con costes indirectos) = 42.85

| Medición | Uds. | Largo | Parcial |
|---|---|---|---|
| Según mediciones auxiliares: | 1 | 0.6 | 0.60 |
| Total |  |  | 0.6 |

#### 06.01.07 REPOSICIÓN CAMINOS
Importe: 24299.1

**U3300040** m³ SUELO SELECCIONADO PROCEDENTE DE REVALORIZACIÓN
2755 m³ × 3.22 (3.41 con costes indirectos) = 9394.55
Suelo seleccionado procedente de planta de tratamiento de RDC, para formación de explanada en coronación de terraplén y en fondo de desmonte i/ canon de préstamo, excavación del material, carga y transporte al lugar de empleo a cualquier distancia. Extendido, humectación, compactación, terminación y refino de la superficie de la coronación y refino de taludes.

| Código | Ud | Descripción | Rendimiento | Precio | Importe |
|---|---|---|---|---|---|
| O01001 | h | CAPATAZ | 0.0007 | 25.85 | 0.02 |
| O01009 | h | PEÓN | 0.0032 | 20.27 | 0.06 |
| P01001 | m³ | AGUA (P.O.) | 0.05 | 0.88 | 0.04 |
| PU103_ | m³ | CANON SUELO SELECCIONADO DE PLANTA DE TRATAMIENTO RCD (material; 29/06/2022) | 1 | 1 | 1.00 |
| M01076 | h | MOTONIVELADORA 101/130 CV | 0.0063 | 51.36 | 0.32 |
| M01084 | h | COMPACTADOR VIBRO 131/160 CV | 0.0063 | 47.09 | 0.30 |
| M01011 | h | CAMIÓN CISTERNA RIEGO AGUA 161/190 CV | 0.0011 | 37.02 | 0.04 |
| M01006 | h | CAMIÓN 241/310 CV. | 0.02 | 44.5 | 0.89 |
| M01057 | h | RETROEXCAVADORA ORUGA HIDRÁULICA 71/100 CV | 0.01 | 54.87 | 0.55 |
|  |  | Total |  |  | 3.22 |

| Medición | Uds. | Largo | Parcial |
|---|---|---|---|
| Segín mediciones auxiliares | 1 | 2755 | 2755.00 |
| Total |  |  | 2755 |

**UI06010** m³ ZAHORRA ARTIFICIAL ZA 0/20 PROCEDENTE DE PLANTA DE TRATAMIENTO
2755 m³ × 5.1 (5.41 con costes indirectos) = 14904.55
Zahorra artificial con árido de tamaño máximo nominal de 20 mm obtenida mediante cribado y machaqueo de material. Procedente de Planta de Tratamiento de RCD.

| Código | Ud | Descripción | Rendimiento | Precio | Importe |
|---|---|---|---|---|---|
| M01049 | h | PALA CARGADORA ORUGA 131/160 CV | 0.014 | 65.88 | 0.92 |
| M01053 | h | PALA CARGADORA RUEDAS 131/160 CV | 0.009 | 57.82 | 0.52 |
| M02011 | h | EQUIPO MÓVIL MACHAQUEO CRIBA 100 T/H (maquinaria) | 0.0103 | 166.3 | 1.71 |
| M04022 | h | GRUPO ELECTRÓGENO 131/160 CV, SIN MANO DE OBRA (maquinaria) | 0.01 | 16 | 0.16 |
| P02028 | t | ZAHORRA RCD 0/20 (P.O.) | 0.5 | 3.58 | 1.79 |
|  |  | Total |  |  | 5.1 |

| Medición | Uds. | Largo | Parcial |
|---|---|---|---|
| Segín mediciones auxiliares | 1 | 2755 | 2755.00 |
| Total |  |  | 2755 |

### 06.02 AFECCIONES A MUROS
Importe: 457756.31

**UI18001** m³ DEMOLICIÓN DE ELEMENTOS DE HORMIGÓN
940.75 m³ × 77.74 (82.4 con costes indirectos) = 77517.80
Demolición de elementos de hormigón, armado o en masa, y de mapostería, con compresor, incluso despeje de escombros. Incluido transporte a gestor autorizado. Los costes de gestión de los residuos resultantes se deben valorar aparte.

| Código | Ud | Descripción | Rendimiento | Precio | Importe |
|---|---|---|---|---|---|
| O01005 | h | OFICIAL DE OFICIOS | 0.9 | 20.8 | 18.72 |
| O01009 | h | PEÓN | 2.4 | 20.27 | 48.65 |
| M04005 | h | COMPRESOR 31/70 CV, DOS MARTILLOS, SIN MANO DE OBRA (maquinaria) | 0.9 | 11.52 | 10.37 |
|  |  | Total |  |  | 77.74 |

Relación comercial: 000, 77.74, 001, 002, 003, 004, 005, Z0000, Z0100, Z0300, Z0500, Z0600, Z0700, Z1200, Z1900

| Medición | Uds. | Largo | Ancho | Alto | Parcial |
|---|---|---|---|---|---|
| Muro M2 | 1 | 20 | 0.3 | 1.5 | 9.00 |
| Muro M3 | 1 | 20 | 0.3 | 2 | 12.00 |
| Muro M4 | 1 | 20 | 0.3 | 2 | 12.00 |
| Muro M5 | 1 | 20 | 0.3 | 1.5 | 9.00 |
| Muro M6 | 1 | 60 | 0.3 | 1 | 18.00 |
| Muro M8 | 1 | 25 | 0.6 | 2 | 30.00 |
| Muro M10 | 1 | 35 | 0.6 | 2.5 | 52.50 |
| Muro M13 | 1 | 20 | 0.8 | 3 | 48.00 |
| Muro M15 | 1 | 20 | 0.8 | 3 | 48.00 |
| Muro M17 | 1 | 20 | 0.8 | 3 | 48.00 |
| Muro M19 | 1 | 20 | 0.8 | 3 | 48.00 |
| Muro M21 | 1 | 20 | 0.8 | 3 | 48.00 |
| Muro M22 | 1 | 20 | 0.8 | 2.5 | 40.00 |
| Muro M25 | 1 | 60 | 1.2 | 1 | 72.00 |
| Muro M27 | 1 | 50 | 1.2 | 1 | 60.00 |
| Muro M28 | 1 | 20 | 0.3 | 1 | 6.00 |
| Muro M29 | 1 | 30 | 0.3 | 2 | 18.00 |
| Muro M30 | 1 | 20 | 0.3 | 1.5 | 9.00 |
| Muro M31 | 1 | 25 | 0.3 | 1.5 | 11.25 |
| Muro M32 | 1 | 20 | 0.3 | 1 | 6.00 |
| Muro M33 | 1 | 30 | 0.3 | 2.5 | 22.50 |
| Muro M34 | 1 | 20 | 0.3 | 1.5 | 9.00 |
| Muro M35 | 1 | 20 | 0.3 | 1.5 | 9.00 |
| Muro M36 | 1 | 20 | 0.3 | 0.5 | 3.00 |
| Muro M37 | 1 | 20 | 0.3 | 0.5 | 3.00 |
| Muro M38 | 1 | 20 | 0.3 | 1.5 | 9.00 |
| Muro M39 | 1 | 20 | 0.3 | 1.5 | 9.00 |
| Muro M40 | 1 | 20 | 0.3 | 1 | 6.00 |
| Muro M41 | 1 | 20 | 0.3 | 1 | 6.00 |
| Muro M42 | 1 | 30 | 0.3 | 1 | 9.00 |
| Muro M43 | 1 | 20 | 0.3 | 1 | 6.00 |
| Muro M44 | 1 | 10 | 0.3 | 1.5 | 4.50 |
| Muro M45 | 1 | 20 | 0.3 | 0.5 | 3.00 |
| Muro M46 | 1 | 20 | 0.3 | 1.5 | 9.00 |
| Muro M47 | 1 | 20 | 0.3 | 1 | 6.00 |
| Muro M48 | 1 | 20 | 0.3 | 1 | 6.00 |
| Muro M49 | 1 | 20 | 0.3 | 1 | 6.00 |
| Muro M50 | 1 | 20 | 0.3 | 0.5 | 3.00 |
| Muro M51 | 1 | 20 | 0.3 | 1 | 6.00 |
| Muro M52 | 1 | 20 | 0.3 | 2 | 12.00 |
| Muro M53 | 1 | 30 | 0.8 | 3 | 72.00 |
| Muro M54 | 1 | 20 | 0.3 | 1 | 6.00 |
| Muro M55 | 1 | 20 | 0.3 | 2 | 12.00 |
| Muro M56 | 1 | 20 | 0.3 | 2 | 12.00 |
| Muro M58 | 1 | 10 | 0.3 | 2 | 6.00 |
| Muro M59 | 1 | 30 | 0.8 | 3 | 72.00 |
| Muro M60 | 1 | 20 | 0.3 | 1.5 | 9.00 |
| Total |  |  |  |  | 940.75 |

**UI14009** m³ HORMIGÓN EN MASA HM-20/B/20/X0
67.95 m³ × 70.92 (75.18 con costes indirectos) = 5108.48

| Medición | Uds. | Largo | Ancho | Alto | Parcial |
|---|---|---|---|---|---|
| Hormigón de limpieza o apoyo mampostería: |  |  |  |  |  |
| Muro M2 | 1 | 20 | 0.3 | 0.1 | 0.60 |
| Muro M3 | 1 | 20 | 0.3 | 0.1 | 0.60 |
| Muro M4 | 1 | 20 | 0.3 | 0.1 | 0.60 |
| Muro M5 | 1 | 20 | 0.3 | 0.1 | 0.60 |
| Muro M6 | 1 | 60 | 0.3 | 0.1 | 1.80 |
| Muro M8 | 1 | 25 | 0.6 | 0.1 | 1.50 |
| Muro M10 | 1 | 35 | 0.6 | 0.1 | 2.10 |
| Muro M13 | 1 | 35 | 0.8 | 0.1 | 2.80 |
| Muro M15 | 1 | 35 | 0.8 | 0.1 | 2.80 |
| Muro M17 | 1 | 35 | 0.8 | 0.1 | 2.80 |
| Muro M19 | 1 | 35 | 0.8 | 0.1 | 2.80 |
| Muro M21 | 1 | 35 | 0.8 | 0.1 | 2.80 |
| Muro M22 | 1 | 35 | 0.8 | 0.1 | 2.80 |
| Muro M25 | 1 | 60 | 1.2 | 0.1 | 7.20 |
| Muro M27 | 1 | 50 | 1.2 | 0.1 | 6.00 |
| Muro M28 | 1 | 20 | 0.3 | 0.1 | 0.60 |
| Muro M29 | 1 | 30 | 0.3 | 0.2 | 1.80 |
| Muro M30 | 1 | 20 | 0.3 | 0.1 | 0.60 |
| Muro M31 | 1 | 25 | 0.3 | 0.1 | 0.75 |
| Muro M32 | 1 | 20 | 0.3 | 0.1 | 0.60 |
| Muro M33 | 1 | 30 | 0.3 | 0.2 | 1.80 |
| Muro M34 | 1 | 20 | 0.3 | 0.1 | 0.60 |
| Muro M35 | 1 | 20 | 0.3 | 0.1 | 0.60 |
| Muro M36 | 1 | 20 | 0.3 | 0.2 | 1.20 |
| Muro M37 | 1 | 20 | 0.3 | 0.2 | 1.20 |
| Muro M38 | 1 | 20 | 0.3 | 0.1 | 0.60 |
| Muro M39 | 1 | 20 | 0.3 | 0.1 | 0.60 |
| Muro M40 | 1 | 20 | 0.3 | 0.2 | 1.20 |
| Muro M41 | 1 | 20 | 0.3 | 0.2 | 1.20 |
| Muro M42 | 1 | 30 | 0.3 | 0.2 | 1.80 |
| Muro M43 | 1 | 20 | 0.3 | 0.2 | 1.20 |
| Muro M44 | 1 | 10 | 0.3 | 0.1 | 0.30 |
| Muro M45 | 1 | 20 | 0.3 | 0.2 | 1.20 |
| Muro M46 | 1 | 20 | 0.3 | 0.2 | 1.20 |
| Muro M47 | 1 | 20 | 0.3 | 0.2 | 1.20 |
| Muro M49 | 1 | 20 | 0.3 | 0.1 | 0.60 |
| Muro M51 | 1 | 20 | 0.3 | 0.1 | 0.60 |
| Muro M52 | 1 | 20 | 0.3 | 0.1 | 0.60 |
| Muro M53 | 1 | 30 | 0.8 | 0.1 | 2.40 |
| Muro M54 | 1 | 20 | 0.3 | 0.1 | 0.60 |
| Muro M55 | 1 | 20 | 0.3 | 0.1 | 0.60 |
| Muro M56 | 1 | 20 | 0.3 | 0.1 | 0.60 |
| Muro M58 | 1 | 10 | 0.3 | 0.1 | 0.30 |
| Muro M59 | 1 | 30 | 0.8 | 0.1 | 2.40 |
| Muro M60 | 1 | 20 | 0.3 | 0.2 | 1.20 |
| Total |  |  |  |  | 67.95 |

**XI16002** m² ENCOFRADO Y DESENCOFRADO MADERA ZAPATAS, VIGAS RIOSTRAS Y ENCEPA
108 m² × 17.1 (18.13 con costes indirectos) = 1958.04

| Medición | Uds. | Largo | Alto | Parcial |
|---|---|---|---|---|
| Muro M29 | 2 | 30 | 0.2 | 12.00 |
| Muro M33 | 2 | 30 | 0.2 | 12.00 |
| Muro M36 | 2 | 20 | 0.2 | 8.00 |
| Muro M37 | 2 | 20 | 0.2 | 8.00 |
| Muro M40 | 2 | 20 | 0.2 | 8.00 |
| Muro M41 | 2 | 20 | 0.2 | 8.00 |
| Muro M42 | 2 | 30 | 0.2 | 12.00 |
| Muro M43 | 2 | 20 | 0.2 | 8.00 |
| Muro M45 | 2 | 20 | 0.2 | 8.00 |
| Muro M46 | 2 | 20 | 0.2 | 8.00 |
| Muro M47 | 2 | 20 | 0.2 | 8.00 |
| Muro M60 | 2 | 20 | 0.2 | 8.00 |
| Total |  |  |  | 108 |

**XI16006** m² ENCOFRADO Y DESENCOFRADO MUROS, H <= 1,5 M, VISTOS
1025 m² × 21.88 (23.19 con costes indirectos) = 23769.75

| Medición | Uds. | Largo | Alto | Parcial |
|---|---|---|---|---|
| Muro M2 | 2 | 20 | 1.5 | 60.00 |
| Muro M5 | 2 | 20 | 1.5 | 60.00 |
| Muro M6 | 2 | 60 | 1 | 120.00 |
| Muro M25 | 2 | 60 | 1 | 120.00 |
| Muro M27 | 2 | 50 | 1 | 100.00 |
| Muro M30 | 2 | 20 | 1.5 | 60.00 |
| Muro M31 | 2 | 25 | 1.5 | 75.00 |
| Muro M32 | 2 | 20 | 1 | 40.00 |
| Muro M34 | 2 | 20 | 1.5 | 60.00 |
| Muro M35 | 2 | 20 | 1.5 | 60.00 |
| Muro M38 | 2 | 20 | 1.5 | 60.00 |
| Muro M39 | 2 | 20 | 1.5 | 60.00 |
| Muro M44 | 2 | 10 | 1.5 | 30.00 |
| Muro M49 | 2 | 20 | 1 | 40.00 |
| Muro M51 | 2 | 20 | 1 | 40.00 |
| Muro M54 | 2 | 20 | 1 | 40.00 |
| Total |  |  |  | 1025 |

**XI16007** m² ENCOFRADO Y DESENCOFRADO MUROS, 1,5 < H <= 3 M, VISTOS
1775 m² × 30.1 (31.91 con costes indirectos) = 56640.25

| Medición | Uds. | Largo | Alto | Parcial |
|---|---|---|---|---|
| Muro M3 | 2 | 20 | 2 | 80.00 |
| Muro M4 | 2 | 20 | 2 | 80.00 |
| Muro M8 | 2 | 25 | 2 | 100.00 |
| Muro M10 | 2 | 35 | 2.5 | 175.00 |
| Muro M13 | 2 | 20 | 3 | 120.00 |
| Muro M15 | 2 | 20 | 3 | 120.00 |
| Muro M17 | 2 | 20 | 3 | 120.00 |
| Muro M19 | 2 | 20 | 3 | 120.00 |
| Muro M21 | 2 | 20 | 3 | 120.00 |
| Muro M22 | 2 | 20 | 2.5 | 100.00 |
| Muro M52 | 2 | 20 | 2 | 80.00 |
| Muro M53 | 2 | 30 | 3 | 180.00 |
| Muro M55 | 2 | 20 | 2 | 80.00 |
| Muro M56 | 2 | 20 | 2 | 80.00 |
| Muro M58 | 2 | 10 | 2 | 40.00 |
| Muro M59 | 2 | 30 | 3 | 180.00 |
| Total |  |  |  | 1775 |

**UI14013_HA25** m³ HORMIGÓN PARA ARMAR HA-25/SPB/20-15/XC1-3, PLANTA
1268.25 m³ × 82.77 (87.74 con costes indirectos) = 111276.26

| Medición | Uds. | Largo | Ancho | Alto | Parcial |
|---|---|---|---|---|---|
| Muro M2 | 1 | 20 | 0.3 | 1.5 | 9.00 |
|  | 1 | 20 | 0.9 | 0.4 | 7.20 |
| Muro M3 | 1 | 20 | 0.3 | 2 | 12.00 |
|  | 1 | 20 | 0.9 | 0.4 | 7.20 |
| Muro M4 | 1 | 20 | 0.3 | 2 | 12.00 |
|  | 1 | 20 | 0.9 | 0.4 | 7.20 |
| Muro M5 | 1 | 20 | 0.3 | 1.5 | 9.00 |
|  | 1 | 20 | 0.9 | 0.4 | 7.20 |
| Muro M6 | 1 | 60 | 0.3 | 1 | 18.00 |
|  | 1 | 60 | 0.9 | 0.4 | 21.60 |
| Muro M8 | 1 | 25 | 0.6 | 2 | 30.00 |
|  | 1 | 25 | 1.5 | 0.4 | 15.00 |
| Muro M10 | 1 | 35 | 0.6 | 2.5 | 52.50 |
|  | 1 | 35 | 1.5 | 0.4 | 21.00 |
| Muro M13 | 1 | 20 | 0.8 | 3 | 48.00 |
|  | 1 | 20 | 2 | 0.4 | 16.00 |
| Muro M15 | 1 | 20 | 0.8 | 3 | 48.00 |
|  | 1 | 20 | 2 | 0.4 | 16.00 |
| Muro M17 | 1 | 20 | 0.8 | 3 | 48.00 |
|  | 1 | 20 | 2 | 0.4 | 16.00 |
| Muro M19 | 1 | 20 | 0.8 | 3 | 48.00 |
|  | 1 | 20 | 2 | 0.4 | 16.00 |
| Muro M21 | 1 | 20 | 0.8 | 3 | 48.00 |
|  | 1 | 20 | 2 | 0.4 | 16.00 |
| Muro M22 | 1 | 20 | 0.8 | 2.5 | 40.00 |
|  | 1 | 20 | 2 | 0.4 | 16.00 |
| Muro M25 | 1 | 60 | 1.2 | 1 | 72.00 |
|  | 1 | 60 | 2.5 | 0.4 | 60.00 |
| Muro M27 | 1 | 50 | 1.2 | 1 | 60.00 |
|  | 1 | 50 | 2.5 | 0.4 | 50.00 |
| Muro M30 | 1 | 20 | 0.3 | 1.5 | 9.00 |
|  | 1 | 20 | 0.9 | 0.4 | 7.20 |
| Muro M31 | 1 | 25 | 0.3 | 1.5 | 11.25 |
|  | 1 | 25 | 0.9 | 0.4 | 9.00 |
| Muro M32 | 1 | 20 | 0.3 | 1 | 6.00 |
|  | 1 | 20 | 0.9 | 0.4 | 7.20 |
| Muro M34 | 1 | 20 | 0.3 | 1.5 | 9.00 |
|  | 1 | 20 | 0.9 | 0.4 | 7.20 |
| Muro M35 | 1 | 20 | 0.3 | 1.5 | 9.00 |
|  | 1 | 20 | 0.9 | 0.4 | 7.20 |
| Muro M38 | 1 | 20 | 0.3 | 1.5 | 9.00 |
|  | 1 | 20 | 0.9 | 0.4 | 7.20 |
| Muro M39 | 1 | 20 | 0.3 | 1.5 | 9.00 |
|  | 1 | 20 | 0.9 | 0.4 | 7.20 |
| Muro M44 | 1 | 10 | 0.3 | 1.5 | 4.50 |
|  | 1 | 10 | 0.9 | 0.4 | 3.60 |
| Muro M49 | 1 | 20 | 0.3 | 1 | 6.00 |
|  | 1 | 20 | 0.9 | 0.4 | 7.20 |
| Muro M51 | 1 | 20 | 0.3 | 1 | 6.00 |
|  | 1 | 20 | 0.9 | 0.4 | 7.20 |
| Muro M52 | 1 | 20 | 0.3 | 2 | 12.00 |
|  | 1 | 20 | 0.9 | 0.4 | 7.20 |
| Muro M53 | 1 | 30 | 0.8 | 3 | 72.00 |
|  | 1 | 30 | 2 | 0.4 | 24.00 |
| Muro M54 | 1 | 20 | 0.3 | 1 | 6.00 |
|  | 1 | 20 | 0.9 | 0.4 | 7.20 |
| Muro M55 | 1 | 20 | 0.3 | 2 | 12.00 |
|  | 1 | 20 | 0.9 | 0.4 | 7.20 |
| Muro M56 | 1 | 20 | 0.3 | 2 | 12.00 |
|  | 1 | 20 | 0.9 | 0.4 | 7.20 |
| Muro M58 | 1 | 10 | 0.3 | 2 | 6.00 |
|  | 1 | 10 | 0.9 | 0.4 | 3.60 |
| Muro M59 | 1 | 30 | 0.8 | 3 | 72.00 |
|  | 1 | 30 | 2 | 0.4 | 24.00 |
| Total |  |  |  |  | 1268.25 |

**XI15004** kg ACERO CORRUGADO, B-500S/SD, COLOCADO
88777.5 kg × 1.24 (1.31 con costes indirectos) = 116298.53

| Medición | Uds. | Largo | Ancho | Parcial |
|---|---|---|---|---|
| (Cuantia 70 Kg/m3) |  |  |  |  |
| Muro M2 | 1 | 9 | 70 | 630.00 |
|  | 1 | 7.2 | 70 | 504.00 |
| Muro M3 | 1 | 12 | 70 | 840.00 |
|  | 1 | 7.2 | 70 | 504.00 |
| Muro M4 | 1 | 12 | 70 | 840.00 |
|  | 1 | 7.2 | 70 | 504.00 |
| Muro M5 | 1 | 9 | 70 | 630.00 |
|  | 1 | 7.2 | 70 | 504.00 |
| Muro M6 | 1 | 18 | 70 | 1260.00 |
|  | 1 | 21.6 | 70 | 1512.00 |
| Muro M8 | 1 | 30 | 70 | 2100.00 |
|  | 1 | 15 | 70 | 1050.00 |
| Muro M10 | 1 | 52.5 | 70 | 3675.00 |
|  | 1 | 21 | 70 | 1470.00 |
| Muro M13 | 1 | 48 | 70 | 3360.00 |
|  | 1 | 16 | 70 | 1120.00 |
| Muro M15 | 1 | 48 | 70 | 3360.00 |
|  | 1 | 16 | 70 | 1120.00 |
| Muro M17 | 1 | 48 | 70 | 3360.00 |
|  | 1 | 16 | 70 | 1120.00 |
| Muro M19 | 1 | 48 | 70 | 3360.00 |
|  | 1 | 16 | 70 | 1120.00 |
| Muro M21 | 1 | 48 | 70 | 3360.00 |
|  | 1 | 16 | 70 | 1120.00 |
| Muro M22 | 1 | 40 | 70 | 2800.00 |
|  | 1 | 16 | 70 | 1120.00 |
| Muro M25 | 1 | 72 | 70 | 5040.00 |
|  | 1 | 60 | 70 | 4200.00 |
| Muro M27 | 1 | 60 | 70 | 4200.00 |
|  | 1 | 50 | 70 | 3500.00 |
| Muro M30 | 1 | 9 | 70 | 630.00 |
|  | 1 | 7.2 | 70 | 504.00 |
| Muro M31 | 1 | 11.25 | 70 | 787.50 |
|  | 1 | 9 | 70 | 630.00 |
| Muro M32 | 1 | 6 | 70 | 420.00 |
|  | 1 | 7.2 | 70 | 504.00 |
| Muro M34 | 1 | 9 | 70 | 630.00 |
|  | 1 | 7.2 | 70 | 504.00 |
| Muro M35 | 1 | 9 | 70 | 630.00 |
|  | 1 | 7.2 | 70 | 504.00 |
| Muro M38 | 1 | 9 | 70 | 630.00 |
|  | 1 | 7.2 | 70 | 504.00 |
| Muro M39 | 1 | 9 | 70 | 630.00 |
|  | 1 | 7.2 | 70 | 504.00 |
| Muro M44 | 1 | 4.5 | 70 | 315.00 |
|  | 1 | 3.6 | 70 | 252.00 |
| Muro M49 | 1 | 6 | 70 | 420.00 |
|  | 1 | 7.2 | 70 | 504.00 |
| Muro M51 | 1 | 6 | 70 | 420.00 |
|  | 1 | 7.2 | 70 | 504.00 |
| Muro M52 | 1 | 12 | 70 | 840.00 |
|  | 1 | 7.2 | 70 | 504.00 |
| Muro M53 | 1 | 72 | 70 | 5040.00 |
|  | 1 | 24 | 70 | 1680.00 |
| Muro M54 | 1 | 6 | 70 | 420.00 |
|  | 1 | 7.2 | 70 | 504.00 |
| Muro M55 | 1 | 12 | 70 | 840.00 |
|  | 1 | 7.2 | 70 | 504.00 |
| Muro M56 | 1 | 12 | 70 | 840.00 |
|  | 1 | 7.2 | 70 | 504.00 |
| Muro M58 | 1 | 6 | 70 | 420.00 |
|  | 1 | 3.6 | 70 | 252.00 |
| Muro M59 | 1 | 72 | 70 | 5040.00 |
|  | 1 | 24 | 70 | 1680.00 |
| Total |  |  |  | 88777.5 |

**I20020** m³ EJECUCIÓN DE MAMPOSTERÍA ORDINARIA 2 CARAS VISTAS
100.5 m³ × 419.24 (444.39 con costes indirectos) = 44661.20
Ejecución de mampostería ordinaria 2 caras vistas, considerando mampuestos irregulares en bruto, colocados con mortero de cemento, incluso preparación de piedras, asiento y rejuntado con mortero de cemento, completamente terminado. En muros de hasta 50 cm de espesor y hasta 2 m de altura. No se incluye el suministro, transporte de la piedra ni medios auxiliares.

| Código | Ud | Descripción | Rendimiento | Precio | Importe |
|---|---|---|---|---|---|
| O01004 | h | OFICIAL ESPECIALISTA | 8.85 | 22.96 | 203.20 |
| O01009 | h | PEÓN | 8.85 | 20.27 | 179.39 |
| I13005 | m³ | MORTERO CEMENTO Y ARENA M-7,5 (1/5), D<= 20 KM | 0.35 | 104.7 | 36.65 |
|  |  | Total |  |  | 419.24 |

Relación comercial: 000, 419.24, 001, 002, 003, 004, 005, 006, 007, 008, 009, 010, 011, 012, 013, 014, 015, 016, 017, 018, 019, 020, 021, 022, 023, 024, 025, 026, 027, 028, 029, 030, 031, 032, 033, 034, 035, 036, 037, 038, 039, 040, 041, 042, 043, 044, 045, 046, 047, 048, 049, 050, 051, 052, 053, 054, 055, 056, 057, 058, 059, 060, 061, 062, 063, 064, 065, 066, 067, Z0000, Z0100, Z0300, Z0500, Z0600, Z0700, Z1200, Z1900

| Medición | Uds. | Largo | Ancho | Alto | Parcial |
|---|---|---|---|---|---|
| Muro M29 | 1 | 30 | 0.3 | 2 | 18.00 |
| Muro M32 | 1 | 30 | 0.3 | 2.5 | 22.50 |
| Muro M36 | 1 | 20 | 0.3 | 0.5 | 3.00 |
| Muro M37 | 1 | 20 | 0.3 | 0.5 | 3.00 |
| Muro M40 | 1 | 20 | 0.3 | 1 | 6.00 |
| Muro M41 | 1 | 20 | 0.3 | 1 | 6.00 |
| Muro M42 | 1 | 30 | 0.3 | 1 | 9.00 |
| Muro M43 | 1 | 20 | 0.3 | 1 | 6.00 |
| Muro M45 | 1 | 20 | 0.3 | 0.5 | 3.00 |
| Muro M46 | 1 | 20 | 0.3 | 1.5 | 9.00 |
| Muro M47 | 1 | 20 | 0.3 | 1 | 6.00 |
| Muro M60 | 1 | 20 | 0.3 | 1.5 | 9.00 |
| Total |  |  |  |  | 100.5 |

**B02004** m² FÁBRICA BLOQUE HORMIGÓN 30X20X40 CM, RELLENO HORMIGÓN, VISTO
80 m² × 45.61 (48.35 con costes indirectos) = 3868.00

| Medición | Uds. | Largo | Alto | Parcial |
|---|---|---|---|---|
| Muro M6 | 1 | 60 | 1 | 60.00 |
| Muro M28 | 1 | 20 | 1 | 20.00 |
| Total |  |  |  | 80 |

**I23015** m CERRAMIENTO MALLA SIMPLE TORSIÓN GALVANIZADA 40, 1,8 MM H=1,5 M
270 m × 16.58 (17.57 con costes indirectos) = 4743.90

| Medición | Uds. | Largo | Parcial |
|---|---|---|---|
| Muro M28 | 1 | 20 | 20.00 |
| Muro M29 | 1 | 30 | 30.00 |
| Muro M32 | 1 | 30 | 30.00 |
| Muro M36 | 1 | 20 | 20.00 |
| Muro M37 | 1 | 20 | 20.00 |
| Muro M40 | 1 | 20 | 20.00 |
| Muro M41 | 1 | 20 | 20.00 |
| Muro M42 | 1 | 30 | 30.00 |
| Muro M43 | 1 | 20 | 20.00 |
| Muro M45 | 1 | 20 | 20.00 |
| Muro M47 | 1 | 20 | 20.00 |
| Muro M60 | 1 | 20 | 20.00 |
| Total |  |  | 270 |

**UI23025** m CERRAMIENTO DE MALLA GANADERA ANUDADA 200X20X15
60 m × 13.31 (14.11 con costes indirectos) = 846.60
Cerramiento de malla ganadera anudada cinegética de 200x20x15 sobre postes de tubo de acero galvanizado en caliente de 5 cm de diámetro y 1,75 m de altura, a 5 m de separación, empotrados y anclados mediante hormigón, incluso tensores cincados, cordones, ataduras, grupillas, anclaje de los postes y montaje de la malla.

| Código | Ud | Descripción | Rendimiento | Precio | Importe |
|---|---|---|---|---|---|
| O01004 | h | OFICIAL ESPECIALISTA | 0.12 | 22.96 | 2.76 |
| O01009 | h | PEÓN | 0.35 | 20.27 | 7.09 |
| P06056 | m | MALLA ANUDADA GALVANIZADA GANADERA 200X20X15 (P.O.) (material) | 1.05 | 1.56 | 1.64 |
| P06017 | m | ALAMBRE GALVANIZADO Nº17 (P.O.) | 0.2 | 0.11 | 0.02 |
| P06018 | ud | TENSOR ALAMBRE (P.O.) | 0.34 | 0.41 | 0.14 |
| P06030 | ud | POSTE GALVANIZADO Ø 5 CM, ALTURA 1,75 M (P.O.) | 0.2 | 5.82 | 1.16 |
| UI14009 | m³ | HORMIGÓN EN MASA HM-20/B/20/X0 | 0.007 | 70.92 | 0.50 |
|  |  | Total |  |  | 13.31 |

| Medición | Uds. | Largo | Parcial |
|---|---|---|---|
| Muro M6 | 1 | 60 | 60.00 |
| Total |  |  | 60 |

**I20023** m² EJECUCIÓN DE CHAPADO PIEDRA ESPESOR 7 CM
190 m² × 54.95 (58.25 con costes indirectos) = 11067.50
Chapado de piedra de hasta 7 cm de espesor, con despiece natural de la misma, con mortero 1:5 de 290 kg de cemento. No se incluye el suministro ni el transporte de la piedra. Hasta una altura máxima de 2 m.

| Código | Ud | Descripción | Rendimiento | Precio | Importe |
|---|---|---|---|---|---|
| O01004 | h | OFICIAL ESPECIALISTA | 1.15 | 22.96 | 26.40 |
| O01009 | h | PEÓN | 1.15 | 20.27 | 23.31 |
| I13005 | m³ | MORTERO CEMENTO Y ARENA M-7,5 (1/5), D<= 20 KM | 0.05 | 104.7 | 5.24 |
|  |  | Total |  |  | 54.95 |

Relación comercial: 000, 54.95, 001, 002, 003, 004, 005, 006, 007, 008, 009, 010, 011, 012, 013, 014, 015, 016, 017, 018, 019, 020, 021, 022, 023, 024, 025, 026, 027, 028, 029, 030, 031, 032, 033, 034, 035, 036, 037, 038, 039, 040, 041, 042, 043, 044, 045, 046, 047, 048, 049, 050, 051, 052, 053, 054, 055, 056, 057, 058, 059, 060, 061, 062, 063, 064, 065, 066, 067, Z0000, Z0100, Z0300, Z0500, Z0600, Z0700, Z1200, Z1900

| Medición | Uds. | Largo | Alto | Parcial |
|---|---|---|---|---|
| Muro M55 | 1 | 20 | 2 | 40.00 |
| Muro M56 | 1 | 20 | 2 | 40.00 |
| Muro M58 | 1 | 10 | 2 | 20.00 |
| Muro M59 | 1 | 30 | 3 | 90.00 |
| Total |  |  |  | 190 |

### 06.03 AFECCIONES A VALLADOS/ALAMBRADAS
Importe: 125878.28

**U301.0120** m LEVANTAMIENTO DE VALLAS METÁLICAS
2933 m × 3.83 (4.06 con costes indirectos) = 11907.98
Levantamiento de vallas metálicas i/ desmontaje, demolición, desescombro, carga y transporte de material demolido a gestor autorizado.

| Código | Ud | Descripción | Rendimiento | Precio | Importe |
|---|---|---|---|---|---|
| O01001 | h | CAPATAZ | 0.003 | 25.85 | 0.08 |
| O01004 | h | OFICIAL ESPECIALISTA | 0.015 | 22.96 | 0.34 |
| O01009 | h | PEÓN | 0.03 | 20.27 | 0.61 |
| M01055 | h | RETROCARGO 71/100 CV, CAZO: 0,9-0,18 M³ | 0.015 | 39.36 | 0.59 |
| M01006 | h | CAMIÓN 241/310 CV. | 0.035 | 44.5 | 1.56 |
| M02052 | h | EQUIPO OXICORTE | 0.03 | 5.6 | 0.17 |
| M04022 | h | GRUPO ELECTRÓGENO 131/160 CV, SIN MANO DE OBRA | 0.03 | 16 | 0.48 |
|  |  | Total |  |  | 3.83 |

Claves: carga, demolicion, desmontable, levantar, material, metal, permiso, transporte, valla

| Medición | Uds. | Largo | Parcial |
|---|---|---|---|
| AL1 | 1 | 338 | 338.00 |
| AL2 | 1 | 60 | 60.00 |
| AL3 | 1 | 135 | 135.00 |
| AL4 | 1 | 155 | 155.00 |
| AL5 | 1 | 105 | 105.00 |
| AL6 | 1 | 30 | 30.00 |
| AL7 | 1 | 90 | 90.00 |
| AL8 | 1 | 165 | 165.00 |
| AL9 | 1 | 20 | 20.00 |
| AL10 | 1 | 20 | 20.00 |
| AL11 | 1 | 20 | 20.00 |
| AL12 | 1 | 20 | 20.00 |
| AL13 | 1 | 20 | 20.00 |
| AL14 | 1 | 20 | 20.00 |
| AL15 | 1 | 20 | 20.00 |
| AL16 | 1 | 20 | 20.00 |
| AL17 | 1 | 20 | 20.00 |
| AL18 | 1 | 20 | 20.00 |
| AL19 | 1 | 20 | 20.00 |
| AL20 | 1 | 20 | 20.00 |
| AL21 | 1 | 20 | 20.00 |
| AL22 | 1 | 20 | 20.00 |
| AL23 | 1 | 20 | 20.00 |
| AL24 | 1 | 20 | 20.00 |
| AL25 | 1 | 30 | 30.00 |
| AL26 | 1 | 230 | 230.00 |
| AL27 | 1 | 210 | 210.00 |
| AL28 | 1 | 145 | 145.00 |
| AL29 | 1 | 20 | 20.00 |
| AL30 | 1 | 20 | 20.00 |
| AL31 | 1 | 20 | 20.00 |
| AL32 | 1 | 200 | 200.00 |
| AL33 | 1 | 20 | 20.00 |
| AL34 | 1 | 20 | 20.00 |
| AL35 | 1 | 20 | 20.00 |
| AL36 | 1 | 20 | 20.00 |
| AL37 | 1 | 20 | 20.00 |
| AL38 | 1 | 20 | 20.00 |
| AL39 | 1 | 20 | 20.00 |
| AL40 | 1 | 20 | 20.00 |
| AL41 | 1 | 20 | 20.00 |
| AL42 | 1 | 20 | 20.00 |
| AL43 | 1 | 20 | 20.00 |
| AL44 | 1 | 20 | 20.00 |
| AL45 | 1 | 20 | 20.00 |
| AL46 | 1 | 20 | 20.00 |
| AL47 | 1 | 20 | 20.00 |
| AL48 | 1 | 20 | 20.00 |
| AL49 | 1 | 20 | 20.00 |
| AL50 | 1 | 20 | 20.00 |
| AL51 | 1 | 20 | 20.00 |
| AL52 | 1 | 20 | 20.00 |
| AL53 | 1 | 100 | 100.00 |
| AL54 | 1 | 20 | 20.00 |
| AL55 | 1 | 80 | 80.00 |
| AL56 | 1 | 20 | 20.00 |
| AL57 | 1 | 20 | 20.00 |
| AL58 | 1 | 20 | 20.00 |
| Total |  |  | 2933 |

**UI14009** m³ HORMIGÓN EN MASA HM-20/B/20/X0
141.3 m³ × 70.92 (75.18 con costes indirectos) = 10622.93

| Medición | Uds. | Largo | Ancho | Alto | Parcial |
|---|---|---|---|---|---|
| AL3 | 1 | 135 | 0.2 | 0.3 | 8.10 |
| AL4 | 1 | 155 | 0.2 | 0.3 | 9.30 |
| AL5 | 1 | 105 | 0.2 | 0.3 | 6.30 |
| AL6 | 1 | 30 | 0.2 | 0.3 | 1.80 |
| AL7 | 1 | 90 | 0.2 | 0.3 | 5.40 |
| AL8 | 1 | 165 | 0.2 | 0.3 | 9.90 |
| AL10 | 1 | 20 | 0.2 | 0.3 | 1.20 |
| AL11 | 1 | 20 | 0.2 | 0.3 | 1.20 |
| AL12 | 1 | 20 | 0.2 | 0.3 | 1.20 |
| AL13 | 1 | 20 | 0.2 | 0.3 | 1.20 |
| AL14 | 1 | 20 | 0.2 | 0.3 | 1.20 |
| AL15 | 1 | 20 | 0.2 | 0.3 | 1.20 |
| AL16 | 1 | 20 | 0.2 | 0.3 | 1.20 |
| AL17 | 1 | 20 | 0.2 | 0.3 | 1.20 |
| AL18 | 1 | 20 | 0.2 | 0.3 | 1.20 |
| AL19 | 1 | 20 | 0.2 | 0.3 | 1.20 |
| AL20 | 1 | 20 | 0.2 | 0.3 | 1.20 |
| AL21 | 1 | 20 | 0.2 | 0.3 | 1.20 |
| AL22 | 1 | 20 | 0.2 | 0.3 | 1.20 |
| AL23 | 1 | 20 | 0.2 | 0.3 | 1.20 |
| AL24 | 1 | 20 | 0.2 | 0.3 | 1.20 |
| AL25 | 1 | 30 | 0.2 | 0.3 | 1.80 |
| AL26 | 1 | 230 | 0.2 | 0.3 | 13.80 |
| AL27 | 1 | 210 | 0.2 | 0.3 | 12.60 |
| AL28 | 1 | 145 | 0.2 | 0.3 | 8.70 |
| AL29 | 1 | 20 | 0.2 | 0.3 | 1.20 |
| AL31 | 1 | 20 | 0.2 | 0.3 | 1.20 |
| AL32 | 1 | 200 | 0.2 | 0.3 | 12.00 |
| AL33 | 1 | 20 | 0.2 | 0.3 | 1.20 |
| AL35 | 1 | 20 | 0.2 | 0.3 | 1.20 |
| AL36 | 1 | 20 | 0.2 | 0.3 | 1.20 |
| AL37 | 1 | 20 | 0.2 | 0.3 | 1.20 |
| AL38 | 1 | 20 | 0.2 | 0.3 | 1.20 |
| AL39 | 1 | 20 | 0.2 | 0.3 | 1.20 |
| AL40 | 1 | 20 | 0.2 | 0.3 | 1.20 |
| AL41 | 1 | 20 | 0.2 | 0.3 | 1.20 |
| AL42 | 1 | 20 | 0.2 | 0.3 | 1.20 |
| AL43 | 1 | 20 | 0.2 | 0.3 | 1.20 |
| AL44 | 1 | 20 | 0.2 | 0.3 | 1.20 |
| AL45 | 1 | 20 | 0.2 | 0.3 | 1.20 |
| AL47 | 1 | 20 | 0.2 | 0.3 | 1.20 |
| AL51 | 1 | 20 | 0.2 | 0.3 | 1.20 |
| AL53 | 1 | 100 | 0.2 | 0.3 | 6.00 |
| AL54 | 1 | 20 | 0.2 | 0.3 | 1.20 |
| AL55 | 1 | 80 | 0.2 | 0.3 | 4.80 |
| AL57 | 1 | 20 | 0.2 | 0.3 | 1.20 |
| AL58 | 1 | 20 | 0.2 | 0.3 | 1.20 |
| Total |  |  |  |  | 141.3 |

**XI16002** m² ENCOFRADO Y DESENCOFRADO MADERA ZAPATAS, VIGAS RIOSTRAS Y ENCEPA
1413 m² × 17.1 (18.13 con costes indirectos) = 25617.69

| Medición | Uds. | Largo | Alto | Parcial |
|---|---|---|---|---|
| AL3 | 2 | 135 | 0.3 | 81.00 |
| AL4 | 2 | 155 | 0.3 | 93.00 |
| AL5 | 2 | 105 | 0.3 | 63.00 |
| AL6 | 2 | 30 | 0.3 | 18.00 |
| AL7 | 2 | 90 | 0.3 | 54.00 |
| AL8 | 2 | 165 | 0.3 | 99.00 |
| AL10 | 2 | 20 | 0.3 | 12.00 |
| AL11 | 2 | 20 | 0.3 | 12.00 |
| AL12 | 2 | 20 | 0.3 | 12.00 |
| AL13 | 2 | 20 | 0.3 | 12.00 |
| AL14 | 2 | 20 | 0.3 | 12.00 |
| AL15 | 2 | 20 | 0.3 | 12.00 |
| AL16 | 2 | 20 | 0.3 | 12.00 |
| AL17 | 2 | 20 | 0.3 | 12.00 |
| AL18 | 2 | 20 | 0.3 | 12.00 |
| AL19 | 2 | 20 | 0.3 | 12.00 |
| AL20 | 2 | 20 | 0.3 | 12.00 |
| AL21 | 2 | 20 | 0.3 | 12.00 |
| AL22 | 2 | 20 | 0.3 | 12.00 |
| AL23 | 2 | 20 | 0.3 | 12.00 |
| AL24 | 2 | 20 | 0.3 | 12.00 |
| AL25 | 2 | 30 | 0.3 | 18.00 |
| AL26 | 2 | 230 | 0.3 | 138.00 |
| AL27 | 2 | 210 | 0.3 | 126.00 |
| AL28 | 2 | 145 | 0.3 | 87.00 |
| AL29 | 2 | 20 | 0.3 | 12.00 |
| AL31 | 2 | 20 | 0.3 | 12.00 |
| AL32 | 2 | 200 | 0.3 | 120.00 |
| AL33 | 2 | 20 | 0.3 | 12.00 |
| AL35 | 2 | 20 | 0.3 | 12.00 |
| AL36 | 2 | 20 | 0.3 | 12.00 |
| AL37 | 2 | 20 | 0.3 | 12.00 |
| AL38 | 2 | 20 | 0.3 | 12.00 |
| AL39 | 2 | 20 | 0.3 | 12.00 |
| AL40 | 2 | 20 | 0.3 | 12.00 |
| AL41 | 2 | 20 | 0.3 | 12.00 |
| AL42 | 2 | 20 | 0.3 | 12.00 |
| AL43 | 2 | 20 | 0.3 | 12.00 |
| AL44 | 2 | 20 | 0.3 | 12.00 |
| AL45 | 2 | 20 | 0.3 | 12.00 |
| AL47 | 2 | 20 | 0.3 | 12.00 |
| AL51 | 2 | 20 | 0.3 | 12.00 |
| AL53 | 2 | 100 | 0.3 | 60.00 |
| AL54 | 2 | 20 | 0.3 | 12.00 |
| AL55 | 2 | 80 | 0.3 | 48.00 |
| AL57 | 2 | 20 | 0.3 | 12.00 |
| AL58 | 2 | 20 | 0.3 | 12.00 |
| Total |  |  |  | 1413 |

**I23015** m CERRAMIENTO MALLA SIMPLE TORSIÓN GALVANIZADA 40, 1,8 MM H=1,5 M
4424 m × 16.58 (17.57 con costes indirectos) = 77729.68

| Medición | Uds. | Largo | Parcial |
|---|---|---|---|
| AL1 | 1 | 338 | 338.00 |
| AL2 | 1 | 60 | 60.00 |
| AL3 | 1 | 135 | 135.00 |
| AL4 | 1 | 155 | 155.00 |
| AL5 | 1 | 105 | 105.00 |
| AL6 | 1 | 30 | 30.00 |
| AL7 | 1 | 90 | 90.00 |
| AL8 | 1 | 1656 | 1656.00 |
| AL9 | 1 | 20 | 20.00 |
| AL10 | 1 | 20 | 20.00 |
| AL11 | 1 | 20 | 20.00 |
| AL12 | 1 | 20 | 20.00 |
| AL13 | 1 | 20 | 20.00 |
| AL14 | 1 | 20 | 20.00 |
| AL15 | 1 | 20 | 20.00 |
| AL16 | 1 | 20 | 20.00 |
| AL17 | 1 | 20 | 20.00 |
| AL18 | 1 | 20 | 20.00 |
| AL19 | 1 | 20 | 20.00 |
| AL20 | 1 | 20 | 20.00 |
| AL21 | 1 | 20 | 20.00 |
| AL22 | 1 | 20 | 20.00 |
| AL23 | 1 | 20 | 20.00 |
| AL24 | 1 | 20 | 20.00 |
| AL25 | 1 | 30 | 30.00 |
| AL26 | 1 | 230 | 230.00 |
| AL27 | 1 | 210 | 210.00 |
| AL28 | 1 | 145 | 145.00 |
| AL29 | 1 | 20 | 20.00 |
| AL30 | 1 | 20 | 20.00 |
| AL31 | 1 | 20 | 20.00 |
| AL32 | 1 | 200 | 200.00 |
| AL33 | 1 | 20 | 20.00 |
| AL34 | 1 | 20 | 20.00 |
| AL35 | 1 | 20 | 20.00 |
| AL36 | 1 | 20 | 20.00 |
| AL37 | 1 | 20 | 20.00 |
| AL38 | 1 | 20 | 20.00 |
| AL39 | 1 | 20 | 20.00 |
| AL40 | 1 | 20 | 20.00 |
| AL41 | 1 | 20 | 20.00 |
| AL42 | 1 | 20 | 20.00 |
| AL43 | 1 | 20 | 20.00 |
| AL44 | 1 | 20 | 20.00 |
| AL45 | 1 | 20 | 20.00 |
| AL46 | 1 | 20 | 20.00 |
| AL47 | 1 | 20 | 20.00 |
| AL48 | 1 | 20 | 20.00 |
| AL49 | 1 | 20 | 20.00 |
| AL50 | 1 | 20 | 20.00 |
| AL51 | 1 | 20 | 20.00 |
| AL52 | 1 | 20 | 20.00 |
| AL53 | 1 | 100 | 100.00 |
| AL54 | 1 | 20 | 20.00 |
| AL55 | 1 | 80 | 80.00 |
| AL56 | 1 | 20 | 20.00 |
| AL57 | 1 | 20 | 20.00 |
| AL58 | 1 | 20 | 20.00 |
| Total |  |  | 4424 |

### 06.04 AFECCIONES A REDES DE REGADIO (01/09/2011)
Importe: 601375.55

#### 06.04.01 AFECCIÓN R1 (01/09/2011)
Importe: 18639.76

**UA01004** m³ EXCAVACIÓN MECÁNICA ZANJA TUBERÍAS, TERRENO TRÁNSITO
117.6 m³ × 4.33 (4.59 con costes indirectos) = 539.78

| Medición | Uds. | Largo | Ancho | Alto | Parcial |
|---|---|---|---|---|---|
| Desvío canal | 1 | 98 | 1 | 1.2 | 117.60 |
| Total |  |  |  |  | 117.6 |

**UA01017** m³ RELLENO, COMPACTADO MECÁNICO ZANJAS, MATERIAL ORDINARIO
68.6 m³ × 3.99 (4.23 con costes indirectos) = 290.18

| Medición | Uds. | Largo | Ancho | Parcial |
|---|---|---|---|---|
| Desvío canal. Excavación | 1 | 117.6 |  | 117.60 |
| Subtotal |  |  |  | 117.60 |
| fórmula: a*p*(b/2)^2*c |  |  |  | 0.00 |
| A deducir tubería | -1 | 0.5 | 98 | -49.00 |
| Subtotal |  |  |  | -49.00 |
| Subtotal acumulado |  |  |  | 68.60 |
| Total |  |  |  | 68.6 |

**UA20003** m TUBERÍA PE CORRUGADO DOBLE CAPA SN8 Ø 500 MM, COLOC (01/09/2011)
98 m × 25.04 (26.54 con costes indirectos) = 2600.92
Tubería corrugada de doble pared de PE de 500 mm de diámetro nominal y 8 kN/m² de rigidez, unión con junta elástica, incluyendo materiales a pie de obra, montaje, colocación y prueba. No se incluye la excavación de la zanja, ni el extendido y relleno de la tierra procedente de la misma. Todo ello y otras operaciones si las hubiese, se valorará aparte según las necesidades del proyecto.

| Código | Ud | Descripción | Rendimiento | Precio | Importe |
|---|---|---|---|---|---|
| P20003 | m | TUBO DE PE SANEAMIENTO CORRUGADO DOBLE CAPA SN8 Ø0,50 M (P.O.) (material) | 1 | 17.16 | 17.16 |
| O01035 | h | CUADRILLA DE COLOCACIÓN DE TUBERÍAS | 0.0581 | 64.56 | 3.75 |
| M01020 | h | CAMIÓN VOLQUETE GRÚA 101/130 CV | 0.0469 | 32.55 | 1.53 |
| P22026 | m | PRUEBA ESTANQUEIDAD TUBERÍA BAJA PRESIÓN/SANEAMIENTO 400<Ø<800 (material; 01/09/2011) | 1 | 2.6 | 2.60 |
|  |  | Total |  |  | 25.04 |

| Medición | Uds. | Largo | Parcial |
|---|---|---|---|
| Desvío canal | 1 | 98 | 98.00 |
| Total |  |  | 98 |

**UI18001** m³ DEMOLICIÓN DE ELEMENTOS DE HORMIGÓN
56.25 m³ × 77.74 (82.4 con costes indirectos) = 4635.00

| Medición | Uds. | Largo | Ancho | Alto | Parcial |
|---|---|---|---|---|---|
| Canal existente. Hastiales | 2 | 75 | 0.2 | 1 | 30.00 |
| Losa | 1 | 75 | 1.4 | 0.25 | 26.25 |
| Total |  |  |  |  | 56.25 |

**XI16002** m² ENCOFRADO Y DESENCOFRADO MADERA ZAPATAS, VIGAS RIOSTRAS Y ENCEPA
168.75 m² × 17.1 (18.13 con costes indirectos) = 3059.44

| Medición | Uds. | Largo | Alto | Parcial |
|---|---|---|---|---|
| Canal existente. Hastiales | 2 | 75 | 1 | 150.00 |
| Losa | 1 | 75 | 0.25 | 18.75 |
| Total |  |  |  | 168.75 |

**UI14013_HA25** m³ HORMIGÓN PARA ARMAR HA-25/SPB/20-15/XC1-3, PLANTA
56.25 m³ × 82.77 (87.74 con costes indirectos) = 4935.38

| Medición | Uds. | Largo | Ancho | Alto | Parcial |
|---|---|---|---|---|---|
| Canal existente. Hastiales | 2 | 75 | 0.2 | 1 | 30.00 |
| Losa | 1 | 75 | 1.4 | 0.25 | 26.25 |
| Total |  |  |  |  | 56.25 |

**XI15004** kg ACERO CORRUGADO, B-500S/SD, COLOCADO
1968.75 kg × 1.24 (1.31 con costes indirectos) = 2579.06

| Medición | Uds. | Largo | Ancho | Parcial |
|---|---|---|---|---|
| Cuantía mínima 35Kg/m3 | 1 | 56.25 | 35 | 1968.75 |
| Total |  |  |  | 1968.75 |

#### 06.04.02 AFECCIÓN R2 (01/09/2011)
Importe: 84390.82

**UA01004** m³ EXCAVACIÓN MECÁNICA ZANJA TUBERÍAS, TERRENO TRÁNSITO
392 m³ × 4.33 (4.59 con costes indirectos) = 1799.28

| Medición | Uds. | Largo | Ancho | Alto | Parcial |
|---|---|---|---|---|---|
| Desvío canal | 1 | 490 | 0.8 | 1 | 392.00 |
| Total |  |  |  |  | 392 |

**UA01017** m³ RELLENO, COMPACTADO MECÁNICO ZANJAS, MATERIAL ORDINARIO
235.2 m³ × 3.99 (4.23 con costes indirectos) = 994.90

| Medición | Uds. | Largo | Ancho | Parcial |
|---|---|---|---|---|
| Desvío canal. Excavación | 1 | 392 |  | 392.00 |
| Subtotal |  |  |  | 392.00 |
| fórmula: a*p*(b/2)^2*c |  |  |  | 0.00 |
| A deducir tubería | -1 | 0.32 | 490 | -156.80 |
| Subtotal |  |  |  | -156.80 |
| Subtotal acumulado |  |  |  | 235.20 |
| Total |  |  |  | 235.2 |

**UA20001** m TUBERÍA PE CORRUGADO DOBLE CAPA SN8 Ø 315 MM, COLOC (01/09/2011)
490 m × 13.51 (14.32 con costes indirectos) = 7016.80
Tubería corrugada de doble pared de PE de 315 mm de diámetro nominal y 8 kN/m² de rigidez, unión con junta elástica, incluyendo materiales a pie de obra, montaje, colocación y prueba. No se incluye la excavación de la zanja, ni el extendido y relleno de la tierra procedente de la misma. Todo ello y otras operaciones si las hubiese, se valorará aparte según las necesidades del proyecto.

| Código | Ud | Descripción | Rendimiento | Precio | Importe |
|---|---|---|---|---|---|
| P20001 | m | TUBO DE PE SANEAMIENTO CORRUGADO DOBLE CAPA SN8 Ø0,315M (P.O.) (material) | 1 | 6.7 | 6.70 |
| O01035 | h | CUADRILLA DE COLOCACIÓN DE TUBERÍAS | 0.0497 | 64.56 | 3.21 |
| M01020 | h | CAMIÓN VOLQUETE GRÚA 101/130 CV | 0.0399 | 32.55 | 1.30 |
| P22025 | m | PRUEBA ESTANQUEIDAD TUBERÍA BAJA PRESIÓN/SANEAMIENTO 300<=Ø<=400 | 1 | 2.3 | 2.30 |
|  |  | Total |  |  | 13.51 |

| Medición | Uds. | Largo | Parcial |
|---|---|---|---|
| Desvío canal | 1 | 490 | 490.00 |
| Total |  |  | 490 |

**UI18001** m³ DEMOLICIÓN DE ELEMENTOS DE HORMIGÓN
258.5 m³ × 77.74 (82.4 con costes indirectos) = 21300.40

| Medición | Uds. | Largo | Ancho | Alto | Parcial |
|---|---|---|---|---|---|
| Canal existente. Hastiales | 2 | 470 | 0.2 | 1 | 188.00 |
| Losa | 1 | 470 | 0.75 | 0.2 | 70.50 |
| Total |  |  |  |  | 258.5 |

**XI16002** m² ENCOFRADO Y DESENCOFRADO MADERA ZAPATAS, VIGAS RIOSTRAS Y ENCEPA
1034 m² × 17.1 (18.13 con costes indirectos) = 18746.42

| Medición | Uds. | Largo | Alto | Parcial |
|---|---|---|---|---|
| Canal existente. Hastiales | 2 | 470 | 1 | 940.00 |
| Losa | 1 | 470 | 0.2 | 94.00 |
| Total |  |  |  | 1034 |

**UI14013_HA25** m³ HORMIGÓN PARA ARMAR HA-25/SPB/20-15/XC1-3, PLANTA
258.5 m³ × 82.77 (87.74 con costes indirectos) = 22680.79

| Medición | Uds. | Largo | Ancho | Alto | Parcial |
|---|---|---|---|---|---|
| Canal existente. Hastiales | 2 | 470 | 0.2 | 1 | 188.00 |
| Losa | 1 | 470 | 0.75 | 0.2 | 70.50 |
| Total |  |  |  |  | 258.5 |

**XI15004** kg ACERO CORRUGADO, B-500S/SD, COLOCADO
9047.5 kg × 1.24 (1.31 con costes indirectos) = 11852.23

| Medición | Uds. | Largo | Ancho | Parcial |
|---|---|---|---|---|
| Cuantía mínima 35Kg/m3 | 1 | 258.5 | 35 | 9047.50 |
| Total |  |  |  | 9047.5 |

#### 06.04.03 AFECCIÓN R3
Importe: 37143.26

**UA01004** m³ EXCAVACIÓN MECÁNICA ZANJA TUBERÍAS, TERRENO TRÁNSITO
172 m³ × 4.33 (4.59 con costes indirectos) = 789.48

| Medición | Uds. | Largo | Ancho | Alto | Parcial |
|---|---|---|---|---|---|
| Desvío canal | 1 | 430 | 0.5 | 0.8 | 172.00 |
| Total |  |  |  |  | 172 |

**UA01017** m³ RELLENO, COMPACTADO MECÁNICO ZANJAS, MATERIAL ORDINARIO
64.5 m³ × 3.99 (4.23 con costes indirectos) = 272.84

| Medición | Uds. | Largo | Ancho | Parcial |
|---|---|---|---|---|
| Desvío canal. Excavación | 1 | 172 |  | 172.00 |
| Subtotal |  |  |  | 172.00 |
| fórmula: a*p*(b/2)^2*c |  |  |  | 0.00 |
| A deducir tubería | -1 | 0.25 | 430 | -107.50 |
| Subtotal |  |  |  | -107.50 |
| Subtotal acumulado |  |  |  | 64.50 |
| Total |  |  |  | 64.5 |

**UA20007** m TUBERÍA PE CORRUGADO DOBLE CAPA SN8 Ø 250 MM, COLOC
430 m × 10.59 (11.23 con costes indirectos) = 4828.90
Tubería corrugada de doble pared de PE de 250 mm de diámetro nominal y 8 kN/m² de rigidez, unión con junta elástica, incluyendo materiales a pie de obra, montaje, colocación y prueba. No se incluye la excavación de la zanja, ni el extendido y relleno de la tierra procedente de la misma. Todo ello y otras operaciones si las hubiese, se valorará aparte según las necesidades del proyecto.

| Código | Ud | Descripción | Rendimiento | Precio | Importe |
|---|---|---|---|---|---|
| P20007 | m | TUBO DE PE SANEAMIENTO CORRUGADO DOBLE CAPA SN8 Ø0,25 M (P.O.) (material) | 1 | 5.16 | 5.16 |
| O01035 | h | CUADRILLA DE COLOCACIÓN DE TUBERÍAS | 0.0434 | 64.56 | 2.80 |
| M01020 | h | CAMIÓN VOLQUETE GRÚA 101/130 CV | 0.0347 | 32.55 | 1.13 |
| P22024 | m | PRUEBA ESTANQUEIDAD TUBERÍA BAJA PRESIÓN/SANEAMIENTO 180<Ø< 300 | 1 | 1.5 | 1.50 |
|  |  | Total |  |  | 10.59 |

| Medición | Uds. | Largo | Parcial |
|---|---|---|---|
| Desvío canal | 1 | 430 | 430.00 |
| Total |  |  | 430 |

**UI18001** m³ DEMOLICIÓN DE ELEMENTOS DE HORMIGÓN
112 m³ × 77.74 (82.4 con costes indirectos) = 9228.80

| Medición | Uds. | Largo | Ancho | Alto | Parcial |
|---|---|---|---|---|---|
| Canal existente. Hastiales | 2 | 400 | 0.2 | 0.35 | 56.00 |
| Losa | 1 | 400 | 0.7 | 0.2 | 56.00 |
| Total |  |  |  |  | 112 |

**XI16002** m² ENCOFRADO Y DESENCOFRADO MADERA ZAPATAS, VIGAS RIOSTRAS Y ENCEPA
360 m² × 17.1 (18.13 con costes indirectos) = 6526.80

| Medición | Uds. | Largo | Alto | Parcial |
|---|---|---|---|---|
| Canal existente. Hastiales | 2 | 400 | 0.35 | 280.00 |
| Losa | 1 | 400 | 0.2 | 80.00 |
| Total |  |  |  | 360 |

**UI14013_HA25** m³ HORMIGÓN PARA ARMAR HA-25/SPB/20-15/XC1-3, PLANTA
116 m³ × 82.77 (87.74 con costes indirectos) = 10177.84

| Medición | Uds. | Largo | Ancho | Alto | Parcial |
|---|---|---|---|---|---|
| Canal existente. Hastiales | 2 | 400 | 0.2 | 0.35 | 56.00 |
| Losa | 1 | 400 | 0.75 | 0.2 | 60.00 |
| Total |  |  |  |  | 116 |

**XI15004** kg ACERO CORRUGADO, B-500S/SD, COLOCADO
4060 kg × 1.24 (1.31 con costes indirectos) = 5318.60

| Medición | Uds. | Largo | Ancho | Parcial |
|---|---|---|---|---|
| Cuantía mínima 35Kg/m3 | 1 | 116 | 35 | 4060.00 |
| Total |  |  |  | 4060 |

#### 06.04.04 AFECCIÓN R4 (01/09/2011)
Importe: 72181.94

**UA01004** m³ EXCAVACIÓN MECÁNICA ZANJA TUBERÍAS, TERRENO TRÁNSITO
348 m³ × 4.33 (4.59 con costes indirectos) = 1597.32

| Medición | Uds. | Largo | Ancho | Alto | Parcial |
|---|---|---|---|---|---|
| Desvío canal | 1 | 435 | 0.8 | 1 | 348.00 |
| Total |  |  |  |  | 348 |

**UA01017** m³ RELLENO, COMPACTADO MECÁNICO ZANJAS, MATERIAL ORDINARIO
208.8 m³ × 3.99 (4.23 con costes indirectos) = 883.22

| Medición | Uds. | Largo | Ancho | Parcial |
|---|---|---|---|---|
| Desvío canal. Excavación | 1 | 348 |  | 348.00 |
| Subtotal |  |  |  | 348.00 |
| fórmula: a*p*(b/2)^2*c |  |  |  | 0.00 |
| A deducir tubería | -1 | 0.32 | 435 | -139.20 |
| Subtotal |  |  |  | -139.20 |
| Subtotal acumulado |  |  |  | 208.80 |
| Total |  |  |  | 208.8 |

**UA20001** m TUBERÍA PE CORRUGADO DOBLE CAPA SN8 Ø 315 MM, COLOC
435 m × 13.51 (14.32 con costes indirectos) = 6229.20

| Medición | Uds. | Largo | Parcial |
|---|---|---|---|
| Desvío canal | 1 | 435 | 435.00 |
| Total |  |  | 435 |

**UI18001** m³ DEMOLICIÓN DE ELEMENTOS DE HORMIGÓN
220 m³ × 77.74 (82.4 con costes indirectos) = 18128.00

| Medición | Uds. | Largo | Ancho | Alto | Parcial |
|---|---|---|---|---|---|
| Canal existente. Hastiales | 2 | 400 | 0.2 | 1 | 160.00 |
| Losa | 1 | 400 | 0.75 | 0.2 | 60.00 |
| Total |  |  |  |  | 220 |

**XI16002** m² ENCOFRADO Y DESENCOFRADO MADERA ZAPATAS, VIGAS RIOSTRAS Y ENCEPA
880 m² × 17.1 (18.13 con costes indirectos) = 15954.40

| Medición | Uds. | Largo | Alto | Parcial |
|---|---|---|---|---|
| Canal existente. Hastiales | 2 | 400 | 1 | 800.00 |
| Losa | 1 | 400 | 0.2 | 80.00 |
| Total |  |  |  | 880 |

**UI14013_HA25** m³ HORMIGÓN PARA ARMAR HA-25/SPB/20-15/XC1-3, PLANTA
220 m³ × 82.77 (87.74 con costes indirectos) = 19302.80

| Medición | Uds. | Largo | Ancho | Alto | Parcial |
|---|---|---|---|---|---|
| Canal existente. Hastiales | 2 | 400 | 0.2 | 1 | 160.00 |
| Losa | 1 | 400 | 0.75 | 0.2 | 60.00 |
| Total |  |  |  |  | 220 |

**XI15004** kg ACERO CORRUGADO, B-500S/SD, COLOCADO
7700 kg × 1.24 (1.31 con costes indirectos) = 10087.00

| Medición | Uds. | Largo | Ancho | Parcial |
|---|---|---|---|---|
| Cuantía mínima 35Kg/m3 | 1 | 220 | 35 | 7700.00 |
| Total |  |  |  | 7700 |

#### 06.04.05 AFECCIÓN R5
Importe: 313.45

**U2101.020** ud APEO PROVISIONAL DE CONDUCCIONES DE SERVICIOS
1 ud × 295.71 (313.45 con costes indirectos) = 313.45
Apeo provisional de conducciones de servicios

| Código | Ud | Descripción | Rendimiento | Precio | Importe |
|---|---|---|---|---|---|
| PM13B070 | ud | APEO MADERA 2X20/7 HASTA 5 M. (material; 28/06/2022) | 1 | 92.03 | 92.03 |
| P01142 | ud | PUNTAL TELESCÓPICO UNIVERSAL DE 100-180 CM (P.O.) (material) | 6 | 9.76 | 58.56 |
| O01004 | h | OFICIAL ESPECIALISTA | 3.5 | 22.96 | 80.36 |
| O01009 | h | PEÓN | 2.5 | 20.27 | 50.68 |
| %001 | % | MEDIOS AUXILIARES...(S/TOTAL) | 5 % | 281.63 | 14.08 |
|  |  | Total |  |  | 295.71 |

#### 06.04.06 AFECCIÓN R6 (01/09/2011)
Importe: 4965.94

**UA01004** m³ EXCAVACIÓN MECÁNICA ZANJA TUBERÍAS, TERRENO TRÁNSITO
31.2 m³ × 4.33 (4.59 con costes indirectos) = 143.21

| Medición | Uds. | Largo | Ancho | Alto | Parcial |
|---|---|---|---|---|---|
| Desvío canal | 1 | 26 | 1 | 1.2 | 31.20 |
| Total |  |  |  |  | 31.2 |

**UA01017** m³ RELLENO, COMPACTADO MECÁNICO ZANJAS, MATERIAL ORDINARIO
18.2 m³ × 3.99 (4.23 con costes indirectos) = 76.99

| Medición | Uds. | Largo | Ancho | Parcial |
|---|---|---|---|---|
| Desvío canal. Excavación | 1 | 31.2 |  | 31.20 |
| Subtotal |  |  |  | 31.20 |
| fórmula: a*p*(b/2)^2*c |  |  |  | 0.00 |
| A deducir tubería | -1 | 0.5 | 26 | -13.00 |
| Subtotal |  |  |  | -13.00 |
| Subtotal acumulado |  |  |  | 18.20 |
| Total |  |  |  | 18.2 |

**UA20003** m TUBERÍA PE CORRUGADO DOBLE CAPA SN8 Ø 500 MM, COLOC
26 m × 25.04 (26.54 con costes indirectos) = 690.04

| Medición | Uds. | Largo | Parcial |
|---|---|---|---|
| Desvío canal | 1 | 26 | 26.00 |
| Total |  |  | 26 |

**UI18001** m³ DEMOLICIÓN DE ELEMENTOS DE HORMIGÓN
15 m³ × 77.74 (82.4 con costes indirectos) = 1236.00

| Medición | Uds. | Largo | Ancho | Alto | Parcial |
|---|---|---|---|---|---|
| Canal existente. Hastiales | 2 | 20 | 0.2 | 1 | 8.00 |
| Losa | 1 | 20 | 1.4 | 0.25 | 7.00 |
| Total |  |  |  |  | 15 |

**XI16002** m² ENCOFRADO Y DESENCOFRADO MADERA ZAPATAS, VIGAS RIOSTRAS Y ENCEPA
45 m² × 17.1 (18.13 con costes indirectos) = 815.85

| Medición | Uds. | Largo | Alto | Parcial |
|---|---|---|---|---|
| Canal existente. Hastiales | 2 | 20 | 1 | 40.00 |
| Losa | 1 | 20 | 0.25 | 5.00 |
| Total |  |  |  | 45 |

**UI14013_HA25** m³ HORMIGÓN PARA ARMAR HA-25/SPB/20-15/XC1-3, PLANTA
15 m³ × 82.77 (87.74 con costes indirectos) = 1316.10

| Medición | Uds. | Largo | Ancho | Alto | Parcial |
|---|---|---|---|---|---|
| Canal existente. Hastiales | 2 | 20 | 0.2 | 1 | 8.00 |
| Losa | 1 | 20 | 1.4 | 0.25 | 7.00 |
| Total |  |  |  |  | 15 |

**XI15004** kg ACERO CORRUGADO, B-500S/SD, COLOCADO
525 kg × 1.24 (1.31 con costes indirectos) = 687.75

| Medición | Uds. | Largo | Ancho | Parcial |
|---|---|---|---|---|
| Cuantía mínima 35Kg/m3 | 1 | 15 | 35 | 525.00 |
| Total |  |  |  | 525 |

#### 06.04.07 AFECCIÓN R7
Importe: 264.55

**UA01004** m³ EXCAVACIÓN MECÁNICA ZANJA TUBERÍAS, TERRENO TRÁNSITO
5 m³ × 4.33 (4.59 con costes indirectos) = 22.95

| Medición | Uds. | Largo | Ancho | Alto | Parcial |
|---|---|---|---|---|---|
| Desagüe | 1 | 20 | 0.5 | 0.5 | 5.00 |
| Total |  |  |  |  | 5 |

**UA01017** m³ RELLENO, COMPACTADO MECÁNICO ZANJAS, MATERIAL ORDINARIO
4.02 m³ × 3.99 (4.23 con costes indirectos) = 17.00

| Medición | Uds. | Largo | Ancho | Parcial |
|---|---|---|---|---|
| Excavación | 1 | 5 |  | 5.00 |
| Subtotal |  |  |  | 5.00 |
| fórmula: a*p*(b/2)^2*c |  |  |  |  |
| A deducir tubería | -1 | 0.25 | 20 | -0.98 |
| Subtotal |  |  |  | -0.98 |
| Subtotal acumulado |  |  |  | 4.02 |
| Total |  |  |  | 4.02 |

**UA20007** m TUBERÍA PE CORRUGADO DOBLE CAPA SN8 Ø 250 MM, COLOC
20 m × 10.59 (11.23 con costes indirectos) = 224.60

#### 06.04.08 AFECCIÓN R8
Importe: 264.55

**UA01004** m³ EXCAVACIÓN MECÁNICA ZANJA TUBERÍAS, TERRENO TRÁNSITO
5 m³ × 4.33 (4.59 con costes indirectos) = 22.95

| Medición | Uds. | Largo | Ancho | Alto | Parcial |
|---|---|---|---|---|---|
| Desagüe | 1 | 20 | 0.5 | 0.5 | 5.00 |
| Total |  |  |  |  | 5 |

**UA01017** m³ RELLENO, COMPACTADO MECÁNICO ZANJAS, MATERIAL ORDINARIO
4.02 m³ × 3.99 (4.23 con costes indirectos) = 17.00

| Medición | Uds. | Largo | Ancho | Parcial |
|---|---|---|---|---|
| Excavación | 1 | 5 |  | 5.00 |
| Subtotal |  |  |  | 5.00 |
| fórmula: a*p*(b/2)^2*c |  |  |  |  |
| A deducir tubería | -1 | 0.25 | 20 | -0.98 |
| Subtotal |  |  |  | -0.98 |
| Subtotal acumulado |  |  |  | 4.02 |
| Total |  |  |  | 4.02 |

**UA20007** m TUBERÍA PE CORRUGADO DOBLE CAPA SN8 Ø 250 MM, COLOC
20 m × 10.59 (11.23 con costes indirectos) = 224.60

#### 06.04.09 AFECCIÓN R9 (01/09/2011)
Importe: 47163.54

**UA01004** m³ EXCAVACIÓN MECÁNICA ZANJA TUBERÍAS, TERRENO TRÁNSITO
236 m³ × 4.33 (4.59 con costes indirectos) = 1083.24

| Medición | Uds. | Largo | Ancho | Alto | Parcial |
|---|---|---|---|---|---|
| Desvío canal | 1 | 295 | 0.8 | 1 | 236.00 |
| Total |  |  |  |  | 236 |

**UA01017** m³ RELLENO, COMPACTADO MECÁNICO ZANJAS, MATERIAL ORDINARIO
141.6 m³ × 3.99 (4.23 con costes indirectos) = 598.97

| Medición | Uds. | Largo | Ancho | Parcial |
|---|---|---|---|---|
| Desvío canal. Excavación | 1 | 236 |  | 236.00 |
| Subtotal |  |  |  | 236.00 |
| fórmula: a*p*(b/2)^2*c |  |  |  | 0.00 |
| A deducir tubería | -1 | 0.32 | 295 | -94.40 |
| Subtotal |  |  |  | -94.40 |
| Subtotal acumulado |  |  |  | 141.60 |
| Total |  |  |  | 141.6 |

**UA20001** m TUBERÍA PE CORRUGADO DOBLE CAPA SN8 Ø 315 MM, COLOC
295 m × 13.51 (14.32 con costes indirectos) = 4224.40

| Medición | Uds. | Largo | Parcial |
|---|---|---|---|
| Desvío canal | 1 | 295 | 295.00 |
| Total |  |  | 295 |

**UI18001** m³ DEMOLICIÓN DE ELEMENTOS DE HORMIGÓN
143 m³ × 77.74 (82.4 con costes indirectos) = 11783.20

| Medición | Uds. | Largo | Ancho | Alto | Parcial |
|---|---|---|---|---|---|
| Canal existente. Hastiales | 2 | 260 | 0.2 | 1 | 104.00 |
| Losa | 1 | 260 | 0.75 | 0.2 | 39.00 |
| Total |  |  |  |  | 143 |

**XI16002** m² ENCOFRADO Y DESENCOFRADO MADERA ZAPATAS, VIGAS RIOSTRAS Y ENCEPA
572 m² × 17.1 (18.13 con costes indirectos) = 10370.36

| Medición | Uds. | Largo | Alto | Parcial |
|---|---|---|---|---|
| Canal existente. Hastiales | 2 | 260 | 1 | 520.00 |
| Losa | 1 | 260 | 0.2 | 52.00 |
| Total |  |  |  | 572 |

**UI14013_HA25** m³ HORMIGÓN PARA ARMAR HA-25/SPB/20-15/XC1-3, PLANTA
143 m³ × 82.77 (87.74 con costes indirectos) = 12546.82

| Medición | Uds. | Largo | Ancho | Alto | Parcial |
|---|---|---|---|---|---|
| Canal existente. Hastiales | 2 | 260 | 0.2 | 1 | 104.00 |
| Losa | 1 | 260 | 0.75 | 0.2 | 39.00 |
| Total |  |  |  |  | 143 |

**XI15004** kg ACERO CORRUGADO, B-500S/SD, COLOCADO
5005 kg × 1.24 (1.31 con costes indirectos) = 6556.55

| Medición | Uds. | Largo | Ancho | Parcial |
|---|---|---|---|---|
| Cuantía mínima 35Kg/m3 | 1 | 143 | 35 | 5005.00 |
| Total |  |  |  | 5005 |

#### 06.04.10 AFECCIÓN R10 (01/09/2011)
Importe: 13430.24

**UA01004** m³ EXCAVACIÓN MECÁNICA ZANJA TUBERÍAS, TERRENO TRÁNSITO
92.8 m³ × 4.33 (4.59 con costes indirectos) = 425.95

| Medición | Uds. | Largo | Ancho | Alto | Parcial |
|---|---|---|---|---|---|
| Desvío canal | 1 | 116 | 0.8 | 1 | 92.80 |
| Total |  |  |  |  | 92.8 |

**UA01017** m³ RELLENO, COMPACTADO MECÁNICO ZANJAS, MATERIAL ORDINARIO
55.68 m³ × 3.99 (4.23 con costes indirectos) = 235.53

| Medición | Uds. | Largo | Ancho | Parcial |
|---|---|---|---|---|
| Desvío canal. Excavación | 1 | 92.8 |  | 92.80 |
| Subtotal |  |  |  | 92.80 |
| fórmula: a*p*(b/2)^2*c |  |  |  | 0.00 |
| A deducir tubería | -1 | 0.32 | 116 | -37.12 |
| Subtotal |  |  |  | -37.12 |
| Subtotal acumulado |  |  |  | 55.68 |
| Total |  |  |  | 55.68 |

**UA20001** m TUBERÍA PE CORRUGADO DOBLE CAPA SN8 Ø 315 MM, COLOC
116 m × 13.51 (14.32 con costes indirectos) = 1661.12

| Medición | Uds. | Largo | Parcial |
|---|---|---|---|
| Desvío canal | 1 | 116 | 116.00 |
| Total |  |  | 116 |

**UI18001** m³ DEMOLICIÓN DE ELEMENTOS DE HORMIGÓN
38.5 m³ × 77.74 (82.4 con costes indirectos) = 3172.40

| Medición | Uds. | Largo | Ancho | Alto | Parcial |
|---|---|---|---|---|---|
| Canal existente. Hastiales | 2 | 70 | 0.2 | 1 | 28.00 |
| Losa | 1 | 70 | 0.75 | 0.2 | 10.50 |
| Total |  |  |  |  | 38.5 |

**XI16002** m² ENCOFRADO Y DESENCOFRADO MADERA ZAPATAS, VIGAS RIOSTRAS Y ENCEPA
154 m² × 17.1 (18.13 con costes indirectos) = 2792.02

| Medición | Uds. | Largo | Alto | Parcial |
|---|---|---|---|---|
| Canal existente. Hastiales | 2 | 70 | 1 | 140.00 |
| Losa | 1 | 70 | 0.2 | 14.00 |
| Total |  |  |  | 154 |

**UI14013_HA25** m³ HORMIGÓN PARA ARMAR HA-25/SPB/20-15/XC1-3, PLANTA
38.5 m³ × 82.77 (87.74 con costes indirectos) = 3377.99

| Medición | Uds. | Largo | Ancho | Alto | Parcial |
|---|---|---|---|---|---|
| Canal existente. Hastiales | 2 | 70 | 0.2 | 1 | 28.00 |
| Losa | 1 | 70 | 0.75 | 0.2 | 10.50 |
| Total |  |  |  |  | 38.5 |

**XI15004** kg ACERO CORRUGADO, B-500S/SD, COLOCADO
1347.5 kg × 1.24 (1.31 con costes indirectos) = 1765.23

| Medición | Uds. | Largo | Ancho | Parcial |
|---|---|---|---|---|
| Cuantía mínima 35Kg/m3 | 1 | 38.5 | 35 | 1347.50 |
| Total |  |  |  | 1347.5 |

#### 06.04.11 AFECCIÓN R11 (01/09/2011)
Importe: 34654.34

**UA01004** m³ EXCAVACIÓN MECÁNICA ZANJA TUBERÍAS, TERRENO TRÁNSITO
180 m³ × 4.33 (4.59 con costes indirectos) = 826.20

| Medición | Uds. | Largo | Ancho | Alto | Parcial |
|---|---|---|---|---|---|
| Desvío canal | 1 | 225 | 0.8 | 1 | 180.00 |
| Total |  |  |  |  | 180 |

**UA01017** m³ RELLENO, COMPACTADO MECÁNICO ZANJAS, MATERIAL ORDINARIO
108 m³ × 3.99 (4.23 con costes indirectos) = 456.84

| Medición | Uds. | Largo | Ancho | Parcial |
|---|---|---|---|---|
| Desvío canal. Excavación | 1 | 180 |  | 180.00 |
| Subtotal |  |  |  | 180.00 |
| fórmula: a*p*(b/2)^2*c |  |  |  | 0.00 |
| A deducir tubería | -1 | 0.32 | 225 | -72.00 |
| Subtotal |  |  |  | -72.00 |
| Subtotal acumulado |  |  |  | 108.00 |
| Total |  |  |  | 108 |

**UA20001** m TUBERÍA PE CORRUGADO DOBLE CAPA SN8 Ø 315 MM, COLOC
225 m × 13.51 (14.32 con costes indirectos) = 3222.00

| Medición | Uds. | Largo | Parcial |
|---|---|---|---|
| Desvío canal | 1 | 225 | 225.00 |
| Total |  |  | 225 |

**UI18001** m³ DEMOLICIÓN DE ELEMENTOS DE HORMIGÓN
104.5 m³ × 77.74 (82.4 con costes indirectos) = 8610.80

| Medición | Uds. | Largo | Ancho | Alto | Parcial |
|---|---|---|---|---|---|
| Canal existente. Hastiales | 2 | 190 | 0.2 | 1 | 76.00 |
| Losa | 1 | 190 | 0.75 | 0.2 | 28.50 |
| Total |  |  |  |  | 104.5 |

**XI16002** m² ENCOFRADO Y DESENCOFRADO MADERA ZAPATAS, VIGAS RIOSTRAS Y ENCEPA
418 m² × 17.1 (18.13 con costes indirectos) = 7578.34

| Medición | Uds. | Largo | Alto | Parcial |
|---|---|---|---|---|
| Canal existente. Hastiales | 2 | 190 | 1 | 380.00 |
| Losa | 1 | 190 | 0.2 | 38.00 |
| Total |  |  |  | 418 |

**UI14013_HA25** m³ HORMIGÓN PARA ARMAR HA-25/SPB/20-15/XC1-3, PLANTA
104.5 m³ × 82.77 (87.74 con costes indirectos) = 9168.83

| Medición | Uds. | Largo | Ancho | Alto | Parcial |
|---|---|---|---|---|---|
| Canal existente. Hastiales | 2 | 190 | 0.2 | 1 | 76.00 |
| Losa | 1 | 190 | 0.75 | 0.2 | 28.50 |
| Total |  |  |  |  | 104.5 |

**XI15004** kg ACERO CORRUGADO, B-500S/SD, COLOCADO
3657.5 kg × 1.24 (1.31 con costes indirectos) = 4791.33

| Medición | Uds. | Largo | Ancho | Parcial |
|---|---|---|---|---|
| Cuantía mínima 35Kg/m3 | 1 | 104.5 | 35 | 3657.50 |
| Total |  |  |  | 3657.5 |

#### 06.04.12 AFECCIÓN R12 (01/09/2011)
Importe: 123252.22

**UA01004** m³ EXCAVACIÓN MECÁNICA ZANJA TUBERÍAS, TERRENO TRÁNSITO
516 m³ × 4.33 (4.59 con costes indirectos) = 2368.44

| Medición | Uds. | Largo | Ancho | Alto | Parcial |
|---|---|---|---|---|---|
| Desvío canal | 1 | 430 | 1 | 1.2 | 516.00 |
| Total |  |  |  |  | 516 |

**UA01017** m³ RELLENO, COMPACTADO MECÁNICO ZANJAS, MATERIAL ORDINARIO
301 m³ × 3.99 (4.23 con costes indirectos) = 1273.23

| Medición | Uds. | Largo | Ancho | Parcial |
|---|---|---|---|---|
| Desvío canal. Excavación | 1 | 516 |  | 516.00 |
| Subtotal |  |  |  | 516.00 |
| fórmula: a*p*(b/2)^2*c |  |  |  | 0.00 |
| A deducir tubería | -1 | 0.5 | 430 | -215.00 |
| Subtotal |  |  |  | -215.00 |
| Subtotal acumulado |  |  |  | 301.00 |
| Total |  |  |  | 301 |

**UA20003** m TUBERÍA PE CORRUGADO DOBLE CAPA SN8 Ø 500 MM, COLOC
430 m × 25.04 (26.54 con costes indirectos) = 11412.20

| Medición | Uds. | Largo | Parcial |
|---|---|---|---|
| Desvío canal | 1 | 430 | 430.00 |
| Total |  |  | 430 |

**UI18001** m³ DEMOLICIÓN DE ELEMENTOS DE HORMIGÓN
391.83 m³ × 77.74 (82.4 con costes indirectos) = 32286.79

| Medición | Uds. | Largo | Ancho | Alto | Parcial |
|---|---|---|---|---|---|
| Canal existente. Hastiales | 2 | 390 | 0.2 | 1 | 156.00 |
| Losa | 1 | 390 | 1.4 | 0.25 | 136.50 |
| Tubo hormigón | 1 | 390 | 2.83 | 0.09 | 99.33 |
| Total |  |  |  |  | 391.83 |

**XI16002** m² ENCOFRADO Y DESENCOFRADO MADERA ZAPATAS, VIGAS RIOSTRAS Y ENCEPA
877.5 m² × 17.1 (18.13 con costes indirectos) = 15909.08

| Medición | Uds. | Largo | Alto | Parcial |
|---|---|---|---|---|
| Canal existente. Hastiales | 2 | 390 | 1 | 780.00 |
| Losa | 1 | 390 | 0.25 | 97.50 |
| Total |  |  |  | 877.5 |

**UI14013_HA25** m³ HORMIGÓN PARA ARMAR HA-25/SPB/20-15/XC1-3, PLANTA
292.5 m³ × 82.77 (87.74 con costes indirectos) = 25663.95

| Medición | Uds. | Largo | Ancho | Alto | Parcial |
|---|---|---|---|---|---|
| Canal existente. Hastiales | 2 | 390 | 0.2 | 1 | 156.00 |
| Losa | 1 | 390 | 1.4 | 0.25 | 136.50 |
| Total |  |  |  |  | 292.5 |

**XI15004** kg ACERO CORRUGADO, B-500S/SD, COLOCADO
10237.5 kg × 1.24 (1.31 con costes indirectos) = 13411.13

| Medición | Uds. | Largo | Ancho | Parcial |
|---|---|---|---|---|
| Cuantía mínima 35Kg/m3 | 1 | 292.5 | 35 | 10237.50 |
| Total |  |  |  | 10237.5 |

**A19003** m TUBERÍA DE HORMIGÓN, Ø 0,60 M MACHIHEMBRADO, COLOCADA (01/09/2011)
390 m × 50.62 (53.66 con costes indirectos) = 20927.40
Tubería de hormigón machihembrado de 0,60 m de diámetro interior, incluyendo materiales a pie de obra, prueba, montaje y colocación. No incluye las piezas especiales, excavación en zanja, ni el extendido y relleno de la tierra procedente de la excavación, ni la cama, ni otras operaciones auxiliares que, de acuerdo con las necesidades técnicas del proyecto, haya que realizar, y que se valorarán independientemente con su mano de obra correspondiente.

| Código | Ud | Descripción | Rendimiento | Precio | Importe |
|---|---|---|---|---|---|
| O01035 | h | CUADRILLA DE COLOCACIÓN DE TUBERÍAS | 0.4 | 64.56 | 25.82 |
| P09007 | m | Tubo hormigón machihembrado ø 0,60 m (p.o.) (material) | 1 | 15.58 | 15.58 |
| M01054 | h | RETROCARGO 31/70 CV, CAZO: 0,6-0,16 M³ (maquinaria) | 0.2 | 33.11 | 6.62 |
| P22026 | m | PRUEBA ESTANQUEIDAD TUBERÍA BAJA PRESIÓN/SANEAMIENTO 400<Ø<800 | 1 | 2.6 | 2.60 |
|  |  | Total |  |  | 50.62 |

Relación comercial: 000, 50.62, 001, 002, 003, 004, 005, Z0000, Z0100, Z0300, Z0500, Z0600, Z0700, Z1200, Z1900

| Medición | Uds. | Largo | Parcial |
|---|---|---|---|
| Reposición tubería | 1 | 390 | 390.00 |
| Total |  |  | 390 |

#### 06.04.13 AFECCIÓN R13 (01/09/2011)
Importe: 13822.11

**UA01004** m³ EXCAVACIÓN MECÁNICA ZANJA TUBERÍAS, TERRENO TRÁNSITO
276 m³ × 4.33 (4.59 con costes indirectos) = 1266.84

| Medición | Uds. | Largo | Ancho | Alto | Parcial |
|---|---|---|---|---|---|
| Desvío canal | 1 | 140 | 1 | 1.2 | 168.00 |
| Subtotal |  |  |  |  | 168.00 |
| Reposición tubo | 1 | 90 | 1 | 1.2 | 108.00 |
| Subtotal |  |  |  |  | 108.00 |
| Subtotal acumulado |  |  |  |  | 276.00 |
| Total |  |  |  |  | 276 |

**UA01017** m³ RELLENO, COMPACTADO MECÁNICO ZANJAS, MATERIAL ORDINARIO
62 m³ × 3.99 (4.23 con costes indirectos) = 262.26

| Medición | Uds. | Largo | Ancho | Parcial |
|---|---|---|---|---|
| Desvío canal. Excavación | 1 | 276 |  | 276.00 |
| Subtotal |  |  |  | 276.00 |
| fórmula: a*p*(b/2)^2*c |  |  |  | 0.00 |
| A deducir tubería | -1 | 0.5 | 140 | -70.00 |
|  | -2 | 0.8 | 90 | -144.00 |
| Subtotal |  |  |  | -214.00 |
| Subtotal acumulado |  |  |  | 62.00 |
| Total |  |  |  | 62 |

**UA20003** m TUBERÍA PE CORRUGADO DOBLE CAPA SN8 Ø 500 MM, COLOC
140 m × 25.04 (26.54 con costes indirectos) = 3715.60

| Medición | Uds. | Largo | Parcial |
|---|---|---|---|
| Desvío canal | 1 | 140 | 140.00 |
| Total |  |  | 140 |

**UI18001** m³ DEMOLICIÓN DE ELEMENTOS DE HORMIGÓN
22.92 m³ × 77.74 (82.4 con costes indirectos) = 1888.61

| Medición | Uds. | Largo | Ancho | Alto | Parcial |
|---|---|---|---|---|---|
| Tubo hormigón | 1 | 90 | 2.83 | 0.09 | 22.92 |
| Total |  |  |  |  | 22.92 |

**A19004** m TUBERÍA DE HORMIGÓN, Ø 0,80 M MACHIHEMBRADO, COLOCADA
90 m × 70.11 (74.32 con costes indirectos) = 6688.80

| Medición | Uds. | Largo | Parcial |
|---|---|---|---|
| Reposición tubería | 1 | 90 | 90.00 |
| Total |  |  | 90 |

#### 06.04.14 AFECCIÓN R14
Importe: 313.45

**U2101.020** ud APEO PROVISIONAL DE CONDUCCIONES DE SERVICIOS
1 ud × 295.71 (313.45 con costes indirectos) = 313.45

#### 06.04.16 AFECCIÓN R16
Importe: 313.45

**U2101.020** ud APEO PROVISIONAL DE CONDUCCIONES DE SERVICIOS
1 ud × 295.71 (313.45 con costes indirectos) = 313.45

#### 06.04.17 AFECCIÓN R17 (01/09/2011)
Importe: 5105.97

**UA01004** m³ EXCAVACIÓN MECÁNICA ZANJA TUBERÍAS, TERRENO TRÁNSITO
36 m³ × 4.33 (4.59 con costes indirectos) = 165.24

| Medición | Uds. | Largo | Ancho | Alto | Parcial |
|---|---|---|---|---|---|
| Desvío canal | 1 | 30 | 1 | 1.2 | 36.00 |
| Total |  |  |  |  | 36 |

**UA01017** m³ RELLENO, COMPACTADO MECÁNICO ZANJAS, MATERIAL ORDINARIO
21 m³ × 3.99 (4.23 con costes indirectos) = 88.83

| Medición | Uds. | Largo | Ancho | Parcial |
|---|---|---|---|---|
| Desvío canal. Excavación | 1 | 36 |  | 36.00 |
| Subtotal |  |  |  | 36.00 |
| fórmula: a*p*(b/2)^2*c |  |  |  | 0.00 |
| A deducir tubería | -1 | 0.5 | 30 | -15.00 |
| Subtotal |  |  |  | -15.00 |
| Subtotal acumulado |  |  |  | 21.00 |
| Total |  |  |  | 21 |

**UA20003** m TUBERÍA PE CORRUGADO DOBLE CAPA SN8 Ø 500 MM, COLOC
30 m × 25.04 (26.54 con costes indirectos) = 796.20

| Medición | Uds. | Largo | Parcial |
|---|---|---|---|
| Desvío canal | 1 | 30 | 30.00 |
| Total |  |  | 30 |

**UI18001** m³ DEMOLICIÓN DE ELEMENTOS DE HORMIGÓN
15 m³ × 77.74 (82.4 con costes indirectos) = 1236.00

| Medición | Uds. | Largo | Ancho | Alto | Parcial |
|---|---|---|---|---|---|
| Canal existente. Hastiales | 2 | 20 | 0.2 | 1 | 8.00 |
| Losa | 1 | 20 | 1.4 | 0.25 | 7.00 |
| Total |  |  |  |  | 15 |

**XI16002** m² ENCOFRADO Y DESENCOFRADO MADERA ZAPATAS, VIGAS RIOSTRAS Y ENCEPA
45 m² × 17.1 (18.13 con costes indirectos) = 815.85

| Medición | Uds. | Largo | Alto | Parcial |
|---|---|---|---|---|
| Canal existente. Hastiales | 2 | 20 | 1 | 40.00 |
| Losa | 1 | 20 | 0.25 | 5.00 |
| Total |  |  |  | 45 |

**UI14013_HA25** m³ HORMIGÓN PARA ARMAR HA-25/SPB/20-15/XC1-3, PLANTA
15 m³ × 82.77 (87.74 con costes indirectos) = 1316.10

| Medición | Uds. | Largo | Ancho | Alto | Parcial |
|---|---|---|---|---|---|
| Canal existente. Hastiales | 2 | 20 | 0.2 | 1 | 8.00 |
| Losa | 1 | 20 | 1.4 | 0.25 | 7.00 |
| Total |  |  |  |  | 15 |

**XI15004** kg ACERO CORRUGADO, B-500S/SD, COLOCADO
525 kg × 1.24 (1.31 con costes indirectos) = 687.75

| Medición | Uds. | Largo | Ancho | Parcial |
|---|---|---|---|---|
| Cuantía mínima 35Kg/m3 | 1 | 15 | 35 | 525.00 |
| Total |  |  |  | 525 |

#### 06.04.18 AFECCIÓN R18 (01/09/2011)
Importe: 7438.3

**UA01004** m³ EXCAVACIÓN MECÁNICA ZANJA TUBERÍAS, TERRENO TRÁNSITO
72 m³ × 4.33 (4.59 con costes indirectos) = 330.48

| Medición | Uds. | Largo | Ancho | Alto | Parcial |
|---|---|---|---|---|---|
| Desvío canal | 2 | 30 | 1 | 1.2 | 72.00 |
| Total |  |  |  |  | 72 |

**UA01017** m³ RELLENO, COMPACTADO MECÁNICO ZANJAS, MATERIAL ORDINARIO
42 m³ × 3.99 (4.23 con costes indirectos) = 177.66

| Medición | Uds. | Largo | Ancho | Parcial |
|---|---|---|---|---|
| Desvío canal. Excavación | 1 | 72 |  | 72.00 |
| Subtotal |  |  |  | 72.00 |
| fórmula: a*p*(b/2)^2*c |  |  |  | 0.00 |
| A deducir tubería | -2 | 0.5 | 30 | -30.00 |
| Subtotal |  |  |  | -30.00 |
| Subtotal acumulado |  |  |  | 42.00 |
| Total |  |  |  | 42 |

**UA20003** m TUBERÍA PE CORRUGADO DOBLE CAPA SN8 Ø 500 MM, COLOC
60 m × 25.04 (26.54 con costes indirectos) = 1592.40

| Medición | Uds. | Largo | Parcial |
|---|---|---|---|
| Desvío canal | 2 | 30 | 60.00 |
| Total |  |  | 60 |

**UI18001** m³ DEMOLICIÓN DE ELEMENTOS DE HORMIGÓN
20.6 m³ × 77.74 (82.4 con costes indirectos) = 1697.44

| Medición | Uds. | Largo | Ancho | Alto | Parcial |
|---|---|---|---|---|---|
| Canal existente. Hastiales | 2 | 20 | 0.2 | 1 | 8.00 |
| Losa | 1 | 20 | 1.4 | 0.25 | 7.00 |
| Tapa | 1 | 20 | 1.4 | 0.2 | 5.60 |
| Total |  |  |  |  | 20.6 |

**XI16002** m² ENCOFRADO Y DESENCOFRADO MADERA ZAPATAS, VIGAS RIOSTRAS Y ENCEPA
49 m² × 17.1 (18.13 con costes indirectos) = 888.37

| Medición | Uds. | Largo | Alto | Parcial |
|---|---|---|---|---|
| Canal existente. Hastiales | 2 | 20 | 1 | 40.00 |
| Losa | 1 | 20 | 0.25 | 5.00 |
| Tapa | 1 | 20 | 0.2 | 4.00 |
| Total |  |  |  | 49 |

**UI14013_HA25** m³ HORMIGÓN PARA ARMAR HA-25/SPB/20-15/XC1-3, PLANTA
20.6 m³ × 82.77 (87.74 con costes indirectos) = 1807.44

| Medición | Uds. | Largo | Ancho | Alto | Parcial |
|---|---|---|---|---|---|
| Canal existente. Hastiales | 2 | 20 | 0.2 | 1 | 8.00 |
| Losa | 1 | 20 | 1.4 | 0.25 | 7.00 |
| Tapa | 1 | 20 | 1.4 | 0.2 | 5.60 |
| Total |  |  |  |  | 20.6 |

**XI15004** kg ACERO CORRUGADO, B-500S/SD, COLOCADO
721 kg × 1.24 (1.31 con costes indirectos) = 944.51

| Medición | Uds. | Largo | Ancho | Parcial |
|---|---|---|---|---|
| Cuantía mínima 35Kg/m3 | 1 | 20.6 | 35 | 721.00 |
| Total |  |  |  | 721 |

#### 06.04.19 AFECCIÓN R19 (01/09/2011)
Importe: 7438.3

**UA01004** m³ EXCAVACIÓN MECÁNICA ZANJA TUBERÍAS, TERRENO TRÁNSITO
72 m³ × 4.33 (4.59 con costes indirectos) = 330.48

| Medición | Uds. | Largo | Ancho | Alto | Parcial |
|---|---|---|---|---|---|
| Desvío canal | 2 | 30 | 1 | 1.2 | 72.00 |
| Total |  |  |  |  | 72 |

**UA01017** m³ RELLENO, COMPACTADO MECÁNICO ZANJAS, MATERIAL ORDINARIO
42 m³ × 3.99 (4.23 con costes indirectos) = 177.66

| Medición | Uds. | Largo | Ancho | Parcial |
|---|---|---|---|---|
| Desvío canal. Excavación | 1 | 72 |  | 72.00 |
| Subtotal |  |  |  | 72.00 |
| fórmula: a*p*(b/2)^2*c |  |  |  | 0.00 |
| A deducir tubería | -2 | 0.5 | 30 | -30.00 |
| Subtotal |  |  |  | -30.00 |
| Subtotal acumulado |  |  |  | 42.00 |
| Total |  |  |  | 42 |

**UA20003** m TUBERÍA PE CORRUGADO DOBLE CAPA SN8 Ø 500 MM, COLOC
60 m × 25.04 (26.54 con costes indirectos) = 1592.40

| Medición | Uds. | Largo | Parcial |
|---|---|---|---|
| Desvío canal | 2 | 30 | 60.00 |
| Total |  |  | 60 |

**UI18001** m³ DEMOLICIÓN DE ELEMENTOS DE HORMIGÓN
20.6 m³ × 77.74 (82.4 con costes indirectos) = 1697.44

| Medición | Uds. | Largo | Ancho | Alto | Parcial |
|---|---|---|---|---|---|
| Canal existente. Hastiales | 2 | 20 | 0.2 | 1 | 8.00 |
| Losa | 1 | 20 | 1.4 | 0.25 | 7.00 |
| Tapa | 1 | 20 | 1.4 | 0.2 | 5.60 |
| Total |  |  |  |  | 20.6 |

**XI16002** m² ENCOFRADO Y DESENCOFRADO MADERA ZAPATAS, VIGAS RIOSTRAS Y ENCEPA
49 m² × 17.1 (18.13 con costes indirectos) = 888.37

| Medición | Uds. | Largo | Alto | Parcial |
|---|---|---|---|---|
| Canal existente. Hastiales | 2 | 20 | 1 | 40.00 |
| Losa | 1 | 20 | 0.25 | 5.00 |
| Tapa | 1 | 20 | 0.2 | 4.00 |
| Total |  |  |  | 49 |

**UI14013_HA25** m³ HORMIGÓN PARA ARMAR HA-25/SPB/20-15/XC1-3, PLANTA
20.6 m³ × 82.77 (87.74 con costes indirectos) = 1807.44

| Medición | Uds. | Largo | Ancho | Alto | Parcial |
|---|---|---|---|---|---|
| Canal existente. Hastiales | 2 | 20 | 0.2 | 1 | 8.00 |
| Losa | 1 | 20 | 1.4 | 0.25 | 7.00 |
| Tapa | 1 | 20 | 1.4 | 0.2 | 5.60 |
| Total |  |  |  |  | 20.6 |

**XI15004** kg ACERO CORRUGADO, B-500S/SD, COLOCADO
721 kg × 1.24 (1.31 con costes indirectos) = 944.51

| Medición | Uds. | Largo | Ancho | Parcial |
|---|---|---|---|---|
| Cuantía mínima 35Kg/m3 | 1 | 20.6 | 35 | 721.00 |
| Total |  |  |  | 721 |

#### 06.04.20 AFECCIÓN R20 (01/09/2011)
Importe: 3774.28

**UA01004** m³ EXCAVACIÓN MECÁNICA ZANJA TUBERÍAS, TERRENO TRÁNSITO
24 m³ × 4.33 (4.59 con costes indirectos) = 110.16

| Medición | Uds. | Largo | Ancho | Alto | Parcial |
|---|---|---|---|---|---|
| Desvío canal | 1 | 30 | 0.8 | 1 | 24.00 |
| Total |  |  |  |  | 24 |

**UA01017** m³ RELLENO, COMPACTADO MECÁNICO ZANJAS, MATERIAL ORDINARIO
14.4 m³ × 3.99 (4.23 con costes indirectos) = 60.91

| Medición | Uds. | Largo | Ancho | Parcial |
|---|---|---|---|---|
| Desvío canal. Excavación | 1 | 24 |  | 24.00 |
| Subtotal |  |  |  | 24.00 |
| fórmula: a*p*(b/2)^2*c |  |  |  | 0.00 |
| A deducir tubería | -1 | 0.32 | 30 | -9.60 |
| Subtotal |  |  |  | -9.60 |
| Subtotal acumulado |  |  |  | 14.40 |
| Total |  |  |  | 14.4 |

**UA20001** m TUBERÍA PE CORRUGADO DOBLE CAPA SN8 Ø 315 MM, COLOC
30 m × 13.51 (14.32 con costes indirectos) = 429.60

| Medición | Uds. | Largo | Parcial |
|---|---|---|---|
| Desvío canal | 1 | 30 | 30.00 |
| Total |  |  | 30 |

**UI18001** m³ DEMOLICIÓN DE ELEMENTOS DE HORMIGÓN
11 m³ × 77.74 (82.4 con costes indirectos) = 906.40

| Medición | Uds. | Largo | Ancho | Alto | Parcial |
|---|---|---|---|---|---|
| Canal existente. Hastiales | 2 | 20 | 0.2 | 1 | 8.00 |
| Losa | 1 | 20 | 0.75 | 0.2 | 3.00 |
| Total |  |  |  |  | 11 |

**XI16002** m² ENCOFRADO Y DESENCOFRADO MADERA ZAPATAS, VIGAS RIOSTRAS Y ENCEPA
44 m² × 17.1 (18.13 con costes indirectos) = 797.72

| Medición | Uds. | Largo | Alto | Parcial |
|---|---|---|---|---|
| Canal existente. Hastiales | 2 | 20 | 1 | 40.00 |
| Losa | 1 | 20 | 0.2 | 4.00 |
| Total |  |  |  | 44 |

**UI14013_HA25** m³ HORMIGÓN PARA ARMAR HA-25/SPB/20-15/XC1-3, PLANTA
11 m³ × 82.77 (87.74 con costes indirectos) = 965.14

| Medición | Uds. | Largo | Ancho | Alto | Parcial |
|---|---|---|---|---|---|
| Canal existente. Hastiales | 2 | 20 | 0.2 | 1 | 8.00 |
| Losa | 1 | 20 | 0.75 | 0.2 | 3.00 |
| Total |  |  |  |  | 11 |

**XI15004** kg ACERO CORRUGADO, B-500S/SD, COLOCADO
385 kg × 1.24 (1.31 con costes indirectos) = 504.35

| Medición | Uds. | Largo | Ancho | Parcial |
|---|---|---|---|---|
| Cuantía mínima 35Kg/m3 | 1 | 11 | 35 | 385.00 |
| Total |  |  |  | 385 |

#### 06.04.21 AFECCIÓN R21
Importe: 1973.62

**UA01004** m³ EXCAVACIÓN MECÁNICA ZANJA TUBERÍAS, TERRENO TRÁNSITO
12 m³ × 4.33 (4.59 con costes indirectos) = 55.08

| Medición | Uds. | Largo | Ancho | Alto | Parcial |
|---|---|---|---|---|---|
| Desvío canal | 1 | 30 | 0.5 | 0.8 | 12.00 |
| Total |  |  |  |  | 12 |

**UA01017** m³ RELLENO, COMPACTADO MECÁNICO ZANJAS, MATERIAL ORDINARIO
4.5 m³ × 3.99 (4.23 con costes indirectos) = 19.04

| Medición | Uds. | Largo | Ancho | Parcial |
|---|---|---|---|---|
| Desvío canal. Excavación | 1 | 12 |  | 12.00 |
| Subtotal |  |  |  | 12.00 |
| fórmula: a*p*(b/2)^2*c |  |  |  | 0.00 |
| A deducir tubería | -1 | 0.25 | 30 | -7.50 |
| Subtotal |  |  |  | -7.50 |
| Subtotal acumulado |  |  |  | 4.50 |
| Total |  |  |  | 4.5 |

**UA20007** m TUBERÍA PE CORRUGADO DOBLE CAPA SN8 Ø 250 MM, COLOC
30 m × 10.59 (11.23 con costes indirectos) = 336.90

| Medición | Uds. | Largo | Parcial |
|---|---|---|---|
| Desvío canal | 1 | 30 | 30.00 |
| Total |  |  | 30 |

**UI18001** m³ DEMOLICIÓN DE ELEMENTOS DE HORMIGÓN
5.6 m³ × 77.74 (82.4 con costes indirectos) = 461.44

| Medición | Uds. | Largo | Ancho | Alto | Parcial |
|---|---|---|---|---|---|
| Canal existente. Hastiales | 2 | 20 | 0.2 | 0.35 | 2.80 |
| Losa | 1 | 20 | 0.7 | 0.2 | 2.80 |
| Total |  |  |  |  | 5.6 |

**XI16002** m² ENCOFRADO Y DESENCOFRADO MADERA ZAPATAS, VIGAS RIOSTRAS Y ENCEPA
18 m² × 17.1 (18.13 con costes indirectos) = 326.34

| Medición | Uds. | Largo | Alto | Parcial |
|---|---|---|---|---|
| Canal existente. Hastiales | 2 | 20 | 0.35 | 14.00 |
| Losa | 1 | 20 | 0.2 | 4.00 |
| Total |  |  |  | 18 |

**UI14013_HA25** m³ HORMIGÓN PARA ARMAR HA-25/SPB/20-15/XC1-3, PLANTA
5.8 m³ × 82.77 (87.74 con costes indirectos) = 508.89

| Medición | Uds. | Largo | Ancho | Alto | Parcial |
|---|---|---|---|---|---|
| Canal existente. Hastiales | 2 | 20 | 0.2 | 0.35 | 2.80 |
| Losa | 1 | 20 | 0.75 | 0.2 | 3.00 |
| Total |  |  |  |  | 5.8 |

**XI15004** kg ACERO CORRUGADO, B-500S/SD, COLOCADO
203 kg × 1.24 (1.31 con costes indirectos) = 265.93

| Medición | Uds. | Largo | Ancho | Parcial |
|---|---|---|---|---|
| Cuantía mínima 35Kg/m3 | 1 | 5.8 | 35 | 203.00 |
| Total |  |  |  | 203 |

#### 06.04.22 AFECCIÓN R22 (01/09/2011)
Importe: 3774.28

**UA01004** m³ EXCAVACIÓN MECÁNICA ZANJA TUBERÍAS, TERRENO TRÁNSITO
24 m³ × 4.33 (4.59 con costes indirectos) = 110.16

| Medición | Uds. | Largo | Ancho | Alto | Parcial |
|---|---|---|---|---|---|
| Desvío canal | 1 | 30 | 0.8 | 1 | 24.00 |
| Total |  |  |  |  | 24 |

**UA01017** m³ RELLENO, COMPACTADO MECÁNICO ZANJAS, MATERIAL ORDINARIO
14.4 m³ × 3.99 (4.23 con costes indirectos) = 60.91

| Medición | Uds. | Largo | Ancho | Parcial |
|---|---|---|---|---|
| Desvío canal. Excavación | 1 | 24 |  | 24.00 |
| Subtotal |  |  |  | 24.00 |
| fórmula: a*p*(b/2)^2*c |  |  |  | 0.00 |
| A deducir tubería | -1 | 0.32 | 30 | -9.60 |
| Subtotal |  |  |  | -9.60 |
| Subtotal acumulado |  |  |  | 14.40 |
| Total |  |  |  | 14.4 |

**UA20001** m TUBERÍA PE CORRUGADO DOBLE CAPA SN8 Ø 315 MM, COLOC
30 m × 13.51 (14.32 con costes indirectos) = 429.60

| Medición | Uds. | Largo | Parcial |
|---|---|---|---|
| Desvío canal | 1 | 30 | 30.00 |
| Total |  |  | 30 |

**UI18001** m³ DEMOLICIÓN DE ELEMENTOS DE HORMIGÓN
11 m³ × 77.74 (82.4 con costes indirectos) = 906.40

| Medición | Uds. | Largo | Ancho | Alto | Parcial |
|---|---|---|---|---|---|
| Canal existente. Hastiales | 2 | 20 | 0.2 | 1 | 8.00 |
| Losa | 1 | 20 | 0.75 | 0.2 | 3.00 |
| Total |  |  |  |  | 11 |

**XI16002** m² ENCOFRADO Y DESENCOFRADO MADERA ZAPATAS, VIGAS RIOSTRAS Y ENCEPA
44 m² × 17.1 (18.13 con costes indirectos) = 797.72

| Medición | Uds. | Largo | Alto | Parcial |
|---|---|---|---|---|
| Canal existente. Hastiales | 2 | 20 | 1 | 40.00 |
| Losa | 1 | 20 | 0.2 | 4.00 |
| Total |  |  |  | 44 |

**UI14013_HA25** m³ HORMIGÓN PARA ARMAR HA-25/SPB/20-15/XC1-3, PLANTA
11 m³ × 82.77 (87.74 con costes indirectos) = 965.14

| Medición | Uds. | Largo | Ancho | Alto | Parcial |
|---|---|---|---|---|---|
| Canal existente. Hastiales | 2 | 20 | 0.2 | 1 | 8.00 |
| Losa | 1 | 20 | 0.75 | 0.2 | 3.00 |
| Total |  |  |  |  | 11 |

**XI15004** kg ACERO CORRUGADO, B-500S/SD, COLOCADO
385 kg × 1.24 (1.31 con costes indirectos) = 504.35

| Medición | Uds. | Largo | Ancho | Parcial |
|---|---|---|---|---|
| Cuantía mínima 35Kg/m3 | 1 | 11 | 35 | 385.00 |
| Total |  |  |  | 385 |

#### 06.04.23 AFECCIÓN R23 (01/09/2011)
Importe: 3774.28

**UA01004** m³ EXCAVACIÓN MECÁNICA ZANJA TUBERÍAS, TERRENO TRÁNSITO
24 m³ × 4.33 (4.59 con costes indirectos) = 110.16

| Medición | Uds. | Largo | Ancho | Alto | Parcial |
|---|---|---|---|---|---|
| Desvío canal | 1 | 30 | 0.8 | 1 | 24.00 |
| Total |  |  |  |  | 24 |

**UA01017** m³ RELLENO, COMPACTADO MECÁNICO ZANJAS, MATERIAL ORDINARIO
14.4 m³ × 3.99 (4.23 con costes indirectos) = 60.91

| Medición | Uds. | Largo | Ancho | Parcial |
|---|---|---|---|---|
| Desvío canal. Excavación | 1 | 24 |  | 24.00 |
| Subtotal |  |  |  | 24.00 |
| fórmula: a*p*(b/2)^2*c |  |  |  | 0.00 |
| A deducir tubería | -1 | 0.32 | 30 | -9.60 |
| Subtotal |  |  |  | -9.60 |
| Subtotal acumulado |  |  |  | 14.40 |
| Total |  |  |  | 14.4 |

**UA20001** m TUBERÍA PE CORRUGADO DOBLE CAPA SN8 Ø 315 MM, COLOC
30 m × 13.51 (14.32 con costes indirectos) = 429.60

| Medición | Uds. | Largo | Parcial |
|---|---|---|---|
| Desvío canal | 1 | 30 | 30.00 |
| Total |  |  | 30 |

**UI18001** m³ DEMOLICIÓN DE ELEMENTOS DE HORMIGÓN
11 m³ × 77.74 (82.4 con costes indirectos) = 906.40

| Medición | Uds. | Largo | Ancho | Alto | Parcial |
|---|---|---|---|---|---|
| Canal existente. Hastiales | 2 | 20 | 0.2 | 1 | 8.00 |
| Losa | 1 | 20 | 0.75 | 0.2 | 3.00 |
| Total |  |  |  |  | 11 |

**XI16002** m² ENCOFRADO Y DESENCOFRADO MADERA ZAPATAS, VIGAS RIOSTRAS Y ENCEPA
44 m² × 17.1 (18.13 con costes indirectos) = 797.72

| Medición | Uds. | Largo | Alto | Parcial |
|---|---|---|---|---|
| Canal existente. Hastiales | 2 | 20 | 1 | 40.00 |
| Losa | 1 | 20 | 0.2 | 4.00 |
| Total |  |  |  | 44 |

**UI14013_HA25** m³ HORMIGÓN PARA ARMAR HA-25/SPB/20-15/XC1-3, PLANTA
11 m³ × 82.77 (87.74 con costes indirectos) = 965.14

| Medición | Uds. | Largo | Ancho | Alto | Parcial |
|---|---|---|---|---|---|
| Canal existente. Hastiales | 2 | 20 | 0.2 | 1 | 8.00 |
| Losa | 1 | 20 | 0.75 | 0.2 | 3.00 |
| Total |  |  |  |  | 11 |

**XI15004** kg ACERO CORRUGADO, B-500S/SD, COLOCADO
385 kg × 1.24 (1.31 con costes indirectos) = 504.35

| Medición | Uds. | Largo | Ancho | Parcial |
|---|---|---|---|---|
| Cuantía mínima 35Kg/m3 | 1 | 11 | 35 | 385.00 |
| Total |  |  |  | 385 |

#### 06.04.24 AFECCIÓN R24 (01/09/2011)
Importe: 3774.28

**UA01004** m³ EXCAVACIÓN MECÁNICA ZANJA TUBERÍAS, TERRENO TRÁNSITO
24 m³ × 4.33 (4.59 con costes indirectos) = 110.16

| Medición | Uds. | Largo | Ancho | Alto | Parcial |
|---|---|---|---|---|---|
| Desvío canal | 1 | 30 | 0.8 | 1 | 24.00 |
| Total |  |  |  |  | 24 |

**UA01017** m³ RELLENO, COMPACTADO MECÁNICO ZANJAS, MATERIAL ORDINARIO
14.4 m³ × 3.99 (4.23 con costes indirectos) = 60.91

| Medición | Uds. | Largo | Ancho | Parcial |
|---|---|---|---|---|
| Desvío canal. Excavación | 1 | 24 |  | 24.00 |
| Subtotal |  |  |  | 24.00 |
| fórmula: a*p*(b/2)^2*c |  |  |  | 0.00 |
| A deducir tubería | -1 | 0.32 | 30 | -9.60 |
| Subtotal |  |  |  | -9.60 |
| Subtotal acumulado |  |  |  | 14.40 |
| Total |  |  |  | 14.4 |

**UA20001** m TUBERÍA PE CORRUGADO DOBLE CAPA SN8 Ø 315 MM, COLOC
30 m × 13.51 (14.32 con costes indirectos) = 429.60

| Medición | Uds. | Largo | Parcial |
|---|---|---|---|
| Desvío canal | 1 | 30 | 30.00 |
| Total |  |  | 30 |

**UI18001** m³ DEMOLICIÓN DE ELEMENTOS DE HORMIGÓN
11 m³ × 77.74 (82.4 con costes indirectos) = 906.40

| Medición | Uds. | Largo | Ancho | Alto | Parcial |
|---|---|---|---|---|---|
| Canal existente. Hastiales | 2 | 20 | 0.2 | 1 | 8.00 |
| Losa | 1 | 20 | 0.75 | 0.2 | 3.00 |
| Total |  |  |  |  | 11 |

**XI16002** m² ENCOFRADO Y DESENCOFRADO MADERA ZAPATAS, VIGAS RIOSTRAS Y ENCEPA
44 m² × 17.1 (18.13 con costes indirectos) = 797.72

| Medición | Uds. | Largo | Alto | Parcial |
|---|---|---|---|---|
| Canal existente. Hastiales | 2 | 20 | 1 | 40.00 |
| Losa | 1 | 20 | 0.2 | 4.00 |
| Total |  |  |  | 44 |

**UI14013_HA25** m³ HORMIGÓN PARA ARMAR HA-25/SPB/20-15/XC1-3, PLANTA
11 m³ × 82.77 (87.74 con costes indirectos) = 965.14

| Medición | Uds. | Largo | Ancho | Alto | Parcial |
|---|---|---|---|---|---|
| Canal existente. Hastiales | 2 | 20 | 0.2 | 1 | 8.00 |
| Losa | 1 | 20 | 0.75 | 0.2 | 3.00 |
| Total |  |  |  |  | 11 |

**XI15004** kg ACERO CORRUGADO, B-500S/SD, COLOCADO
385 kg × 1.24 (1.31 con costes indirectos) = 504.35

| Medición | Uds. | Largo | Ancho | Parcial |
|---|---|---|---|---|
| Cuantía mínima 35Kg/m3 | 1 | 11 | 35 | 385.00 |
| Total |  |  |  | 385 |

#### 06.04.25 AFECCIÓN R25 (01/09/2011)
Importe: 35740.58

**UA01004** m³ EXCAVACIÓN MECÁNICA ZANJA TUBERÍAS, TERRENO TRÁNSITO
160 m³ × 4.33 (4.59 con costes indirectos) = 734.40

| Medición | Uds. | Largo | Ancho | Alto | Parcial |
|---|---|---|---|---|---|
| Desvío canal | 1 | 200 | 0.8 | 1 | 160.00 |
| Total |  |  |  |  | 160 |

**UA01017** m³ RELLENO, COMPACTADO MECÁNICO ZANJAS, MATERIAL ORDINARIO
96 m³ × 3.99 (4.23 con costes indirectos) = 406.08

| Medición | Uds. | Largo | Ancho | Parcial |
|---|---|---|---|---|
| Desvío canal. Excavación | 1 | 160 |  | 160.00 |
| Subtotal |  |  |  | 160.00 |
| fórmula: a*p*(b/2)^2*c |  |  |  | 0.00 |
| A deducir tubería | -1 | 0.32 | 200 | -64.00 |
| Subtotal |  |  |  | -64.00 |
| Subtotal acumulado |  |  |  | 96.00 |
| Total |  |  |  | 96 |

**UA20001** m TUBERÍA PE CORRUGADO DOBLE CAPA SN8 Ø 315 MM, COLOC
200 m × 13.51 (14.32 con costes indirectos) = 2864.00

| Medición | Uds. | Largo | Parcial |
|---|---|---|---|
| Desvío canal | 1 | 200 | 200.00 |
| Total |  |  | 200 |

**UI18001** m³ DEMOLICIÓN DE ELEMENTOS DE HORMIGÓN
110 m³ × 77.74 (82.4 con costes indirectos) = 9064.00

| Medición | Uds. | Largo | Ancho | Alto | Parcial |
|---|---|---|---|---|---|
| Canal existente. Hastiales | 2 | 200 | 0.2 | 1 | 80.00 |
| Losa | 1 | 200 | 0.75 | 0.2 | 30.00 |
| Total |  |  |  |  | 110 |

**XI16002** m² ENCOFRADO Y DESENCOFRADO MADERA ZAPATAS, VIGAS RIOSTRAS Y ENCEPA
440 m² × 17.1 (18.13 con costes indirectos) = 7977.20

| Medición | Uds. | Largo | Alto | Parcial |
|---|---|---|---|---|
| Canal existente. Hastiales | 2 | 200 | 1 | 400.00 |
| Losa | 1 | 200 | 0.2 | 40.00 |
| Total |  |  |  | 440 |

**UI14013_HA25** m³ HORMIGÓN PARA ARMAR HA-25/SPB/20-15/XC1-3, PLANTA
110 m³ × 82.77 (87.74 con costes indirectos) = 9651.40

| Medición | Uds. | Largo | Ancho | Alto | Parcial |
|---|---|---|---|---|---|
| Canal existente. Hastiales | 2 | 200 | 0.2 | 1 | 80.00 |
| Losa | 1 | 200 | 0.75 | 0.2 | 30.00 |
| Total |  |  |  |  | 110 |

**XI15004** kg ACERO CORRUGADO, B-500S/SD, COLOCADO
3850 kg × 1.24 (1.31 con costes indirectos) = 5043.50

| Medición | Uds. | Largo | Ancho | Parcial |
|---|---|---|---|---|
| Cuantía mínima 35Kg/m3 | 1 | 110 | 35 | 3850.00 |
| Total |  |  |  | 3850 |

#### 06.04.26 AFECCIÓN R26 (01/09/2011)
Importe: 3774.28

**UA01004** m³ EXCAVACIÓN MECÁNICA ZANJA TUBERÍAS, TERRENO TRÁNSITO
24 m³ × 4.33 (4.59 con costes indirectos) = 110.16

| Medición | Uds. | Largo | Ancho | Alto | Parcial |
|---|---|---|---|---|---|
| Desvío canal | 1 | 30 | 0.8 | 1 | 24.00 |
| Total |  |  |  |  | 24 |

**UA01017** m³ RELLENO, COMPACTADO MECÁNICO ZANJAS, MATERIAL ORDINARIO
14.4 m³ × 3.99 (4.23 con costes indirectos) = 60.91

| Medición | Uds. | Largo | Ancho | Parcial |
|---|---|---|---|---|
| Desvío canal. Excavación | 1 | 24 |  | 24.00 |
| Subtotal |  |  |  | 24.00 |
| fórmula: a*p*(b/2)^2*c |  |  |  | 0.00 |
| A deducir tubería | -1 | 0.32 | 30 | -9.60 |
| Subtotal |  |  |  | -9.60 |
| Subtotal acumulado |  |  |  | 14.40 |
| Total |  |  |  | 14.4 |

**UA20001** m TUBERÍA PE CORRUGADO DOBLE CAPA SN8 Ø 315 MM, COLOC
30 m × 13.51 (14.32 con costes indirectos) = 429.60

| Medición | Uds. | Largo | Parcial |
|---|---|---|---|
| Desvío canal | 1 | 30 | 30.00 |
| Total |  |  | 30 |

**UI18001** m³ DEMOLICIÓN DE ELEMENTOS DE HORMIGÓN
11 m³ × 77.74 (82.4 con costes indirectos) = 906.40

| Medición | Uds. | Largo | Ancho | Alto | Parcial |
|---|---|---|---|---|---|
| Canal existente. Hastiales | 2 | 20 | 0.2 | 1 | 8.00 |
| Losa | 1 | 20 | 0.75 | 0.2 | 3.00 |
| Total |  |  |  |  | 11 |

**XI16002** m² ENCOFRADO Y DESENCOFRADO MADERA ZAPATAS, VIGAS RIOSTRAS Y ENCEPA
44 m² × 17.1 (18.13 con costes indirectos) = 797.72

| Medición | Uds. | Largo | Alto | Parcial |
|---|---|---|---|---|
| Canal existente. Hastiales | 2 | 20 | 1 | 40.00 |
| Losa | 1 | 20 | 0.2 | 4.00 |
| Total |  |  |  | 44 |

**UI14013_HA25** m³ HORMIGÓN PARA ARMAR HA-25/SPB/20-15/XC1-3, PLANTA
11 m³ × 82.77 (87.74 con costes indirectos) = 965.14

| Medición | Uds. | Largo | Ancho | Alto | Parcial |
|---|---|---|---|---|---|
| Canal existente. Hastiales | 2 | 20 | 0.2 | 1 | 8.00 |
| Losa | 1 | 20 | 0.75 | 0.2 | 3.00 |
| Total |  |  |  |  | 11 |

**XI15004** kg ACERO CORRUGADO, B-500S/SD, COLOCADO
385 kg × 1.24 (1.31 con costes indirectos) = 504.35

| Medición | Uds. | Largo | Ancho | Parcial |
|---|---|---|---|---|
| Cuantía mínima 35Kg/m3 | 1 | 11 | 35 | 385.00 |
| Total |  |  |  | 385 |

#### 06.04.27 AFECCIÓN R27 (01/09/2011)
Importe: 7438.3

**UA01004** m³ EXCAVACIÓN MECÁNICA ZANJA TUBERÍAS, TERRENO TRÁNSITO
72 m³ × 4.33 (4.59 con costes indirectos) = 330.48

| Medición | Uds. | Largo | Ancho | Alto | Parcial |
|---|---|---|---|---|---|
| Desvío canal | 2 | 30 | 1 | 1.2 | 72.00 |
| Total |  |  |  |  | 72 |

**UA01017** m³ RELLENO, COMPACTADO MECÁNICO ZANJAS, MATERIAL ORDINARIO
42 m³ × 3.99 (4.23 con costes indirectos) = 177.66

| Medición | Uds. | Largo | Ancho | Parcial |
|---|---|---|---|---|
| Desvío canal. Excavación | 1 | 72 |  | 72.00 |
| Subtotal |  |  |  | 72.00 |
| fórmula: a*p*(b/2)^2*c |  |  |  | 0.00 |
| A deducir tubería | -2 | 0.5 | 30 | -30.00 |
| Subtotal |  |  |  | -30.00 |
| Subtotal acumulado |  |  |  | 42.00 |
| Total |  |  |  | 42 |

**UA20003** m TUBERÍA PE CORRUGADO DOBLE CAPA SN8 Ø 500 MM, COLOC
60 m × 25.04 (26.54 con costes indirectos) = 1592.40

| Medición | Uds. | Largo | Parcial |
|---|---|---|---|
| Desvío canal | 2 | 30 | 60.00 |
| Total |  |  | 60 |

**UI18001** m³ DEMOLICIÓN DE ELEMENTOS DE HORMIGÓN
20.6 m³ × 77.74 (82.4 con costes indirectos) = 1697.44

| Medición | Uds. | Largo | Ancho | Alto | Parcial |
|---|---|---|---|---|---|
| Canal existente. Hastiales | 2 | 20 | 0.2 | 1 | 8.00 |
| Losa | 1 | 20 | 1.4 | 0.25 | 7.00 |
| Tapa | 1 | 20 | 1.4 | 0.2 | 5.60 |
| Total |  |  |  |  | 20.6 |

**XI16002** m² ENCOFRADO Y DESENCOFRADO MADERA ZAPATAS, VIGAS RIOSTRAS Y ENCEPA
49 m² × 17.1 (18.13 con costes indirectos) = 888.37

| Medición | Uds. | Largo | Alto | Parcial |
|---|---|---|---|---|
| Canal existente. Hastiales | 2 | 20 | 1 | 40.00 |
| Losa | 1 | 20 | 0.25 | 5.00 |
| Tapa | 1 | 20 | 0.2 | 4.00 |
| Total |  |  |  | 49 |

**UI14013_HA25** m³ HORMIGÓN PARA ARMAR HA-25/SPB/20-15/XC1-3, PLANTA
20.6 m³ × 82.77 (87.74 con costes indirectos) = 1807.44

| Medición | Uds. | Largo | Ancho | Alto | Parcial |
|---|---|---|---|---|---|
| Canal existente. Hastiales | 2 | 20 | 0.2 | 1 | 8.00 |
| Losa | 1 | 20 | 1.4 | 0.25 | 7.00 |
| Tapa | 1 | 20 | 1.4 | 0.2 | 5.60 |
| Total |  |  |  |  | 20.6 |

**XI15004** kg ACERO CORRUGADO, B-500S/SD, COLOCADO
721 kg × 1.24 (1.31 con costes indirectos) = 944.51

| Medición | Uds. | Largo | Ancho | Parcial |
|---|---|---|---|---|
| Cuantía mínima 35Kg/m3 | 1 | 20.6 | 35 | 721.00 |
| Total |  |  |  | 721 |

#### 06.04.28 AFECCIÓN R28 (01/09/2011)
Importe: 7438.3

**UA01004** m³ EXCAVACIÓN MECÁNICA ZANJA TUBERÍAS, TERRENO TRÁNSITO
72 m³ × 4.33 (4.59 con costes indirectos) = 330.48

| Medición | Uds. | Largo | Ancho | Alto | Parcial |
|---|---|---|---|---|---|
| Desvío canal | 2 | 30 | 1 | 1.2 | 72.00 |
| Total |  |  |  |  | 72 |

**UA01017** m³ RELLENO, COMPACTADO MECÁNICO ZANJAS, MATERIAL ORDINARIO
42 m³ × 3.99 (4.23 con costes indirectos) = 177.66

| Medición | Uds. | Largo | Ancho | Parcial |
|---|---|---|---|---|
| Desvío canal. Excavación | 1 | 72 |  | 72.00 |
| Subtotal |  |  |  | 72.00 |
| fórmula: a*p*(b/2)^2*c |  |  |  | 0.00 |
| A deducir tubería | -2 | 0.5 | 30 | -30.00 |
| Subtotal |  |  |  | -30.00 |
| Subtotal acumulado |  |  |  | 42.00 |
| Total |  |  |  | 42 |

**UA20003** m TUBERÍA PE CORRUGADO DOBLE CAPA SN8 Ø 500 MM, COLOC
60 m × 25.04 (26.54 con costes indirectos) = 1592.40

| Medición | Uds. | Largo | Parcial |
|---|---|---|---|
| Desvío canal | 2 | 30 | 60.00 |
| Total |  |  | 60 |

**UI18001** m³ DEMOLICIÓN DE ELEMENTOS DE HORMIGÓN
20.6 m³ × 77.74 (82.4 con costes indirectos) = 1697.44

| Medición | Uds. | Largo | Ancho | Alto | Parcial |
|---|---|---|---|---|---|
| Canal existente. Hastiales | 2 | 20 | 0.2 | 1 | 8.00 |
| Losa | 1 | 20 | 1.4 | 0.25 | 7.00 |
| Tapa | 1 | 20 | 1.4 | 0.2 | 5.60 |
| Total |  |  |  |  | 20.6 |

**XI16002** m² ENCOFRADO Y DESENCOFRADO MADERA ZAPATAS, VIGAS RIOSTRAS Y ENCEPA
49 m² × 17.1 (18.13 con costes indirectos) = 888.37

| Medición | Uds. | Largo | Alto | Parcial |
|---|---|---|---|---|
| Canal existente. Hastiales | 2 | 20 | 1 | 40.00 |
| Losa | 1 | 20 | 0.25 | 5.00 |
| Tapa | 1 | 20 | 0.2 | 4.00 |
| Total |  |  |  | 49 |

**UI14013_HA25** m³ HORMIGÓN PARA ARMAR HA-25/SPB/20-15/XC1-3, PLANTA
20.6 m³ × 82.77 (87.74 con costes indirectos) = 1807.44

| Medición | Uds. | Largo | Ancho | Alto | Parcial |
|---|---|---|---|---|---|
| Canal existente. Hastiales | 2 | 20 | 0.2 | 1 | 8.00 |
| Losa | 1 | 20 | 1.4 | 0.25 | 7.00 |
| Tapa | 1 | 20 | 1.4 | 0.2 | 5.60 |
| Total |  |  |  |  | 20.6 |

**XI15004** kg ACERO CORRUGADO, B-500S/SD, COLOCADO
721 kg × 1.24 (1.31 con costes indirectos) = 944.51

| Medición | Uds. | Largo | Ancho | Parcial |
|---|---|---|---|---|
| Cuantía mínima 35Kg/m3 | 1 | 20.6 | 35 | 721.00 |
| Total |  |  |  | 721 |

#### 06.04.29 AFECCIÓN R29
Importe: 313.45

**U2101.020** ud APEO PROVISIONAL DE CONDUCCIONES DE SERVICIOS
1 ud × 295.71 (313.45 con costes indirectos) = 313.45

#### 06.04.30 AFECCIÓN R30 (01/09/2011)
Importe: 7438.3

**UA01004** m³ EXCAVACIÓN MECÁNICA ZANJA TUBERÍAS, TERRENO TRÁNSITO
72 m³ × 4.33 (4.59 con costes indirectos) = 330.48

| Medición | Uds. | Largo | Ancho | Alto | Parcial |
|---|---|---|---|---|---|
| Desvío canal | 2 | 30 | 1 | 1.2 | 72.00 |
| Total |  |  |  |  | 72 |

**UA01017** m³ RELLENO, COMPACTADO MECÁNICO ZANJAS, MATERIAL ORDINARIO
42 m³ × 3.99 (4.23 con costes indirectos) = 177.66

| Medición | Uds. | Largo | Ancho | Parcial |
|---|---|---|---|---|
| Desvío canal. Excavación | 1 | 72 |  | 72.00 |
| Subtotal |  |  |  | 72.00 |
| fórmula: a*p*(b/2)^2*c |  |  |  | 0.00 |
| A deducir tubería | -2 | 0.5 | 30 | -30.00 |
| Subtotal |  |  |  | -30.00 |
| Subtotal acumulado |  |  |  | 42.00 |
| Total |  |  |  | 42 |

**UA20003** m TUBERÍA PE CORRUGADO DOBLE CAPA SN8 Ø 500 MM, COLOC
60 m × 25.04 (26.54 con costes indirectos) = 1592.40

| Medición | Uds. | Largo | Parcial |
|---|---|---|---|
| Desvío canal | 2 | 30 | 60.00 |
| Total |  |  | 60 |

**UI18001** m³ DEMOLICIÓN DE ELEMENTOS DE HORMIGÓN
20.6 m³ × 77.74 (82.4 con costes indirectos) = 1697.44

| Medición | Uds. | Largo | Ancho | Alto | Parcial |
|---|---|---|---|---|---|
| Canal existente. Hastiales | 2 | 20 | 0.2 | 1 | 8.00 |
| Losa | 1 | 20 | 1.4 | 0.25 | 7.00 |
| Tapa | 1 | 20 | 1.4 | 0.2 | 5.60 |
| Total |  |  |  |  | 20.6 |

**XI16002** m² ENCOFRADO Y DESENCOFRADO MADERA ZAPATAS, VIGAS RIOSTRAS Y ENCEPA
49 m² × 17.1 (18.13 con costes indirectos) = 888.37

| Medición | Uds. | Largo | Alto | Parcial |
|---|---|---|---|---|
| Canal existente. Hastiales | 2 | 20 | 1 | 40.00 |
| Losa | 1 | 20 | 0.25 | 5.00 |
| Tapa | 1 | 20 | 0.2 | 4.00 |
| Total |  |  |  | 49 |

**UI14013_HA25** m³ HORMIGÓN PARA ARMAR HA-25/SPB/20-15/XC1-3, PLANTA
20.6 m³ × 82.77 (87.74 con costes indirectos) = 1807.44

| Medición | Uds. | Largo | Ancho | Alto | Parcial |
|---|---|---|---|---|---|
| Canal existente. Hastiales | 2 | 20 | 0.2 | 1 | 8.00 |
| Losa | 1 | 20 | 1.4 | 0.25 | 7.00 |
| Tapa | 1 | 20 | 1.4 | 0.2 | 5.60 |
| Total |  |  |  |  | 20.6 |

**XI15004** kg ACERO CORRUGADO, B-500S/SD, COLOCADO
721 kg × 1.24 (1.31 con costes indirectos) = 944.51

| Medición | Uds. | Largo | Ancho | Parcial |
|---|---|---|---|---|
| Cuantía mínima 35Kg/m3 | 1 | 20.6 | 35 | 721.00 |
| Total |  |  |  | 721 |

#### 06.04.31 AFECCIÓN R31 (01/09/2011)
Importe: 7438.3

**UA01004** m³ EXCAVACIÓN MECÁNICA ZANJA TUBERÍAS, TERRENO TRÁNSITO
72 m³ × 4.33 (4.59 con costes indirectos) = 330.48

| Medición | Uds. | Largo | Ancho | Alto | Parcial |
|---|---|---|---|---|---|
| Desvío canal | 2 | 30 | 1 | 1.2 | 72.00 |
| Total |  |  |  |  | 72 |

**UA01017** m³ RELLENO, COMPACTADO MECÁNICO ZANJAS, MATERIAL ORDINARIO
42 m³ × 3.99 (4.23 con costes indirectos) = 177.66

| Medición | Uds. | Largo | Ancho | Parcial |
|---|---|---|---|---|
| Desvío canal. Excavación | 1 | 72 |  | 72.00 |
| Subtotal |  |  |  | 72.00 |
| fórmula: a*p*(b/2)^2*c |  |  |  | 0.00 |
| A deducir tubería | -2 | 0.5 | 30 | -30.00 |
| Subtotal |  |  |  | -30.00 |
| Subtotal acumulado |  |  |  | 42.00 |
| Total |  |  |  | 42 |

**UA20003** m TUBERÍA PE CORRUGADO DOBLE CAPA SN8 Ø 500 MM, COLOC
60 m × 25.04 (26.54 con costes indirectos) = 1592.40

| Medición | Uds. | Largo | Parcial |
|---|---|---|---|
| Desvío canal | 2 | 30 | 60.00 |
| Total |  |  | 60 |

**UI18001** m³ DEMOLICIÓN DE ELEMENTOS DE HORMIGÓN
20.6 m³ × 77.74 (82.4 con costes indirectos) = 1697.44

| Medición | Uds. | Largo | Ancho | Alto | Parcial |
|---|---|---|---|---|---|
| Canal existente. Hastiales | 2 | 20 | 0.2 | 1 | 8.00 |
| Losa | 1 | 20 | 1.4 | 0.25 | 7.00 |
| Tapa | 1 | 20 | 1.4 | 0.2 | 5.60 |
| Total |  |  |  |  | 20.6 |

**XI16002** m² ENCOFRADO Y DESENCOFRADO MADERA ZAPATAS, VIGAS RIOSTRAS Y ENCEPA
49 m² × 17.1 (18.13 con costes indirectos) = 888.37

| Medición | Uds. | Largo | Alto | Parcial |
|---|---|---|---|---|
| Canal existente. Hastiales | 2 | 20 | 1 | 40.00 |
| Losa | 1 | 20 | 0.25 | 5.00 |
| Tapa | 1 | 20 | 0.2 | 4.00 |
| Total |  |  |  | 49 |

**UI14013_HA25** m³ HORMIGÓN PARA ARMAR HA-25/SPB/20-15/XC1-3, PLANTA
20.6 m³ × 82.77 (87.74 con costes indirectos) = 1807.44

| Medición | Uds. | Largo | Ancho | Alto | Parcial |
|---|---|---|---|---|---|
| Canal existente. Hastiales | 2 | 20 | 0.2 | 1 | 8.00 |
| Losa | 1 | 20 | 1.4 | 0.25 | 7.00 |
| Tapa | 1 | 20 | 1.4 | 0.2 | 5.60 |
| Total |  |  |  |  | 20.6 |

**XI15004** kg ACERO CORRUGADO, B-500S/SD, COLOCADO
721 kg × 1.24 (1.31 con costes indirectos) = 944.51

| Medición | Uds. | Largo | Ancho | Parcial |
|---|---|---|---|---|
| Cuantía mínima 35Kg/m3 | 1 | 20.6 | 35 | 721.00 |
| Total |  |  |  | 721 |

#### 06.04.32 AFECCIÓN R32 (01/09/2011)
Importe: 3774.28

**UA01004** m³ EXCAVACIÓN MECÁNICA ZANJA TUBERÍAS, TERRENO TRÁNSITO
24 m³ × 4.33 (4.59 con costes indirectos) = 110.16

| Medición | Uds. | Largo | Ancho | Alto | Parcial |
|---|---|---|---|---|---|
| Desvío canal | 1 | 30 | 0.8 | 1 | 24.00 |
| Total |  |  |  |  | 24 |

**UA01017** m³ RELLENO, COMPACTADO MECÁNICO ZANJAS, MATERIAL ORDINARIO
14.4 m³ × 3.99 (4.23 con costes indirectos) = 60.91

| Medición | Uds. | Largo | Ancho | Parcial |
|---|---|---|---|---|
| Desvío canal. Excavación | 1 | 24 |  | 24.00 |
| Subtotal |  |  |  | 24.00 |
| fórmula: a*p*(b/2)^2*c |  |  |  | 0.00 |
| A deducir tubería | -1 | 0.32 | 30 | -9.60 |
| Subtotal |  |  |  | -9.60 |
| Subtotal acumulado |  |  |  | 14.40 |
| Total |  |  |  | 14.4 |

**UA20001** m TUBERÍA PE CORRUGADO DOBLE CAPA SN8 Ø 315 MM, COLOC
30 m × 13.51 (14.32 con costes indirectos) = 429.60

| Medición | Uds. | Largo | Parcial |
|---|---|---|---|
| Desvío canal | 1 | 30 | 30.00 |
| Total |  |  | 30 |

**UI18001** m³ DEMOLICIÓN DE ELEMENTOS DE HORMIGÓN
11 m³ × 77.74 (82.4 con costes indirectos) = 906.40

| Medición | Uds. | Largo | Ancho | Alto | Parcial |
|---|---|---|---|---|---|
| Canal existente. Hastiales | 2 | 20 | 0.2 | 1 | 8.00 |
| Losa | 1 | 20 | 0.75 | 0.2 | 3.00 |
| Total |  |  |  |  | 11 |

**XI16002** m² ENCOFRADO Y DESENCOFRADO MADERA ZAPATAS, VIGAS RIOSTRAS Y ENCEPA
44 m² × 17.1 (18.13 con costes indirectos) = 797.72

| Medición | Uds. | Largo | Alto | Parcial |
|---|---|---|---|---|
| Canal existente. Hastiales | 2 | 20 | 1 | 40.00 |
| Losa | 1 | 20 | 0.2 | 4.00 |
| Total |  |  |  | 44 |

**UI14013_HA25** m³ HORMIGÓN PARA ARMAR HA-25/SPB/20-15/XC1-3, PLANTA
11 m³ × 82.77 (87.74 con costes indirectos) = 965.14

| Medición | Uds. | Largo | Ancho | Alto | Parcial |
|---|---|---|---|---|---|
| Canal existente. Hastiales | 2 | 20 | 0.2 | 1 | 8.00 |
| Losa | 1 | 20 | 0.75 | 0.2 | 3.00 |
| Total |  |  |  |  | 11 |

**XI15004** kg ACERO CORRUGADO, B-500S/SD, COLOCADO
385 kg × 1.24 (1.31 con costes indirectos) = 504.35

| Medición | Uds. | Largo | Ancho | Parcial |
|---|---|---|---|---|
| Cuantía mínima 35Kg/m3 | 1 | 11 | 35 | 385.00 |
| Total |  |  |  | 385 |

#### 06.04.33 AFECCIÓN R33
Importe: 313.45

**U2101.020** ud APEO PROVISIONAL DE CONDUCCIONES DE SERVICIOS
1 ud × 295.71 (313.45 con costes indirectos) = 313.45

#### 06.04.34 AFECCIÓN R34 (01/09/2011)
Importe: 21264.64

**UA01004** m³ EXCAVACIÓN MECÁNICA ZANJA TUBERÍAS, TERRENO TRÁNSITO
180 m³ × 4.33 (4.59 con costes indirectos) = 826.20

| Medición | Uds. | Largo | Ancho | Alto | Parcial |
|---|---|---|---|---|---|
| Desvío canal | 2 | 75 | 1 | 1.2 | 180.00 |
| Total |  |  |  |  | 180 |

**UA01017** m³ RELLENO, COMPACTADO MECÁNICO ZANJAS, MATERIAL ORDINARIO
105 m³ × 3.99 (4.23 con costes indirectos) = 444.15

| Medición | Uds. | Largo | Ancho | Parcial |
|---|---|---|---|---|
| Desvío canal. Excavación | 1 | 180 |  | 180.00 |
| Subtotal |  |  |  | 180.00 |
| fórmula: a*p*(b/2)^2*c |  |  |  | 0.00 |
| A deducir tubería | -2 | 0.5 | 75 | -75.00 |
| Subtotal |  |  |  | -75.00 |
| Subtotal acumulado |  |  |  | 105.00 |
| Total |  |  |  | 105 |

**UA20003** m TUBERÍA PE CORRUGADO DOBLE CAPA SN8 Ø 500 MM, COLOC
150 m × 25.04 (26.54 con costes indirectos) = 3981.00

| Medición | Uds. | Largo | Parcial |
|---|---|---|---|
| Desvío canal | 2 | 75 | 150.00 |
| Total |  |  | 150 |

**UI18001** m³ DEMOLICIÓN DE ELEMENTOS DE HORMIGÓN
61.8 m³ × 77.74 (82.4 con costes indirectos) = 5092.32

| Medición | Uds. | Largo | Ancho | Alto | Parcial |
|---|---|---|---|---|---|
| Canal existente. Hastiales | 2 | 60 | 0.2 | 1 | 24.00 |
| Losa | 1 | 60 | 1.4 | 0.25 | 21.00 |
| Tapa | 1 | 60 | 1.4 | 0.2 | 16.80 |
| Total |  |  |  |  | 61.8 |

**XI16002** m² ENCOFRADO Y DESENCOFRADO MADERA ZAPATAS, VIGAS RIOSTRAS Y ENCEPA
147 m² × 17.1 (18.13 con costes indirectos) = 2665.11

| Medición | Uds. | Largo | Alto | Parcial |
|---|---|---|---|---|
| Canal existente. Hastiales | 2 | 60 | 1 | 120.00 |
| Losa | 1 | 60 | 0.25 | 15.00 |
| Tapa | 1 | 60 | 0.2 | 12.00 |
| Total |  |  |  | 147 |

**UI14013_HA25** m³ HORMIGÓN PARA ARMAR HA-25/SPB/20-15/XC1-3, PLANTA
61.8 m³ × 82.77 (87.74 con costes indirectos) = 5422.33

| Medición | Uds. | Largo | Ancho | Alto | Parcial |
|---|---|---|---|---|---|
| Canal existente. Hastiales | 2 | 60 | 0.2 | 1 | 24.00 |
| Losa | 1 | 60 | 1.4 | 0.25 | 21.00 |
| Tapa | 1 | 60 | 1.4 | 0.2 | 16.80 |
| Total |  |  |  |  | 61.8 |

**XI15004** kg ACERO CORRUGADO, B-500S/SD, COLOCADO
2163 kg × 1.24 (1.31 con costes indirectos) = 2833.53

| Medición | Uds. | Largo | Ancho | Parcial |
|---|---|---|---|---|
| Cuantía mínima 35Kg/m3 | 1 | 61.8 | 35 | 2163.00 |
| Total |  |  |  | 2163 |

#### 06.04.35 AFECCIÓN R35
Importe: 313.45

**U2101.020** ud APEO PROVISIONAL DE CONDUCCIONES DE SERVICIOS
1 ud × 295.71 (313.45 con costes indirectos) = 313.45

#### 06.04.36 AFECCIÓN R36
Importe: 313.45

**U2101.020** ud APEO PROVISIONAL DE CONDUCCIONES DE SERVICIOS
1 ud × 295.71 (313.45 con costes indirectos) = 313.45

#### 06.04.37 AFECCIÓN R37
Importe: 313.45

**U2101.020** ud APEO PROVISIONAL DE CONDUCCIONES DE SERVICIOS
1 ud × 295.71 (313.45 con costes indirectos) = 313.45

#### 06.04.38 AFECCIÓN R38
Importe: 313.45

**U2101.020** ud APEO PROVISIONAL DE CONDUCCIONES DE SERVICIOS
1 ud × 295.71 (313.45 con costes indirectos) = 313.45

#### 06.04.39 AFECCIÓN R39 (01/09/2011)
Importe: 14876.61

**UA01004** m³ EXCAVACIÓN MECÁNICA ZANJA TUBERÍAS, TERRENO TRÁNSITO
144 m³ × 4.33 (4.59 con costes indirectos) = 660.96

| Medición | Uds. | Largo | Ancho | Alto | Parcial |
|---|---|---|---|---|---|
| Desvío canal | 2 | 60 | 1 | 1.2 | 144.00 |
| Total |  |  |  |  | 144 |

**UA01017** m³ RELLENO, COMPACTADO MECÁNICO ZANJAS, MATERIAL ORDINARIO
84 m³ × 3.99 (4.23 con costes indirectos) = 355.32

| Medición | Uds. | Largo | Ancho | Parcial |
|---|---|---|---|---|
| Desvío canal. Excavación | 1 | 144 |  | 144.00 |
| Subtotal |  |  |  | 144.00 |
| fórmula: a*p*(b/2)^2*c |  |  |  | 0.00 |
| A deducir tubería | -2 | 0.5 | 60 | -60.00 |
| Subtotal |  |  |  | -60.00 |
| Subtotal acumulado |  |  |  | 84.00 |
| Total |  |  |  | 84 |

**UA20003** m TUBERÍA PE CORRUGADO DOBLE CAPA SN8 Ø 500 MM, COLOC
120 m × 25.04 (26.54 con costes indirectos) = 3184.80

| Medición | Uds. | Largo | Parcial |
|---|---|---|---|
| Desvío canal | 2 | 60 | 120.00 |
| Total |  |  | 120 |

**UI18001** m³ DEMOLICIÓN DE ELEMENTOS DE HORMIGÓN
41.2 m³ × 77.74 (82.4 con costes indirectos) = 3394.88

| Medición | Uds. | Largo | Ancho | Alto | Parcial |
|---|---|---|---|---|---|
| Canal existente. Hastiales | 2 | 40 | 0.2 | 1 | 16.00 |
| Losa | 1 | 40 | 1.4 | 0.25 | 14.00 |
| Tapa | 1 | 40 | 1.4 | 0.2 | 11.20 |
| Total |  |  |  |  | 41.2 |

**XI16002** m² ENCOFRADO Y DESENCOFRADO MADERA ZAPATAS, VIGAS RIOSTRAS Y ENCEPA
98 m² × 17.1 (18.13 con costes indirectos) = 1776.74

| Medición | Uds. | Largo | Alto | Parcial |
|---|---|---|---|---|
| Canal existente. Hastiales | 2 | 40 | 1 | 80.00 |
| Losa | 1 | 40 | 0.25 | 10.00 |
| Tapa | 1 | 40 | 0.2 | 8.00 |
| Total |  |  |  | 98 |

**UI14013_HA25** m³ HORMIGÓN PARA ARMAR HA-25/SPB/20-15/XC1-3, PLANTA
41.2 m³ × 82.77 (87.74 con costes indirectos) = 3614.89

| Medición | Uds. | Largo | Ancho | Alto | Parcial |
|---|---|---|---|---|---|
| Canal existente. Hastiales | 2 | 40 | 0.2 | 1 | 16.00 |
| Losa | 1 | 40 | 1.4 | 0.25 | 14.00 |
| Tapa | 1 | 40 | 1.4 | 0.2 | 11.20 |
| Total |  |  |  |  | 41.2 |

**XI15004** kg ACERO CORRUGADO, B-500S/SD, COLOCADO
1442 kg × 1.24 (1.31 con costes indirectos) = 1889.02

| Medición | Uds. | Largo | Ancho | Parcial |
|---|---|---|---|---|
| Cuantía mínima 35Kg/m3 | 1 | 41.2 | 35 | 1442.00 |
| Total |  |  |  | 1442 |

#### 06.04.40 AFECCIÓN R40
Importe: 890.53

**UA01004** m³ EXCAVACIÓN MECÁNICA ZANJA TUBERÍAS, TERRENO TRÁNSITO
26 m³ × 4.33 (4.59 con costes indirectos) = 119.34

| Medición | Uds. | Largo | Ancho | Alto | Parcial |
|---|---|---|---|---|---|
| Desvío canal | 1 | 65 | 0.5 | 0.8 | 26.00 |
| Total |  |  |  |  | 26 |

**UA01017** m³ RELLENO, COMPACTADO MECÁNICO ZANJAS, MATERIAL ORDINARIO
9.75 m³ × 3.99 (4.23 con costes indirectos) = 41.24

| Medición | Uds. | Largo | Ancho | Parcial |
|---|---|---|---|---|
| Desvío canal. Excavación | 1 | 26 |  | 26.00 |
| Subtotal |  |  |  | 26.00 |
| fórmula: a*p*(b/2)^2*c |  |  |  | 0.00 |
| A deducir tubería | -1 | 0.25 | 65 | -16.25 |
| Subtotal |  |  |  | -16.25 |
| Subtotal acumulado |  |  |  | 9.75 |
| Total |  |  |  | 9.75 |

**UA20007** m TUBERÍA PE CORRUGADO DOBLE CAPA SN8 Ø 250 MM, COLOC
65 m × 10.59 (11.23 con costes indirectos) = 729.95

| Medición | Uds. | Largo | Parcial |
|---|---|---|---|
| Desvío canal | 1 | 65 | 65.00 |
| Total |  |  | 65 |

#### 06.04.41 AFECCIÓN R41
Importe: 313.45

**U2101.020** ud APEO PROVISIONAL DE CONDUCCIONES DE SERVICIOS
1 ud × 295.71 (313.45 con costes indirectos) = 313.45

#### 06.04.42 AFECCIÓN R42
Importe: 313.45

**U2101.020** ud APEO PROVISIONAL DE CONDUCCIONES DE SERVICIOS
1 ud × 295.71 (313.45 con costes indirectos) = 313.45

#### 06.04.43 AFECCIÓN R43
Importe: 313.45

**U2101.020** ud APEO PROVISIONAL DE CONDUCCIONES DE SERVICIOS
1 ud × 295.71 (313.45 con costes indirectos) = 313.45

#### 06.04.44 AFECCIÓN R44
Importe: 313.45

**U2101.020** ud APEO PROVISIONAL DE CONDUCCIONES DE SERVICIOS
1 ud × 295.71 (313.45 con costes indirectos) = 313.45

### 06.05 AFECCIONES A CENTRAL HIDROELÉCTRICA
Importe: 57550.84

#### 06.05.01 AFECCIÓN C1
Importe: 25677.08

**UA01004** m³ EXCAVACIÓN MECÁNICA ZANJA TUBERÍAS, TERRENO TRÁNSITO
144 m³ × 4.33 (4.59 con costes indirectos) = 660.96

| Medición | Uds. | Largo | Ancho | Alto | Parcial |
|---|---|---|---|---|---|
| Desvío canal | 2 | 30 | 1.6 | 1.5 | 144.00 |
| Total |  |  |  |  | 144 |

**UA01017** m³ RELLENO, COMPACTADO MECÁNICO ZANJAS, MATERIAL ORDINARIO
84 m³ × 3.99 (4.23 con costes indirectos) = 355.32

| Medición | Uds. | Largo | Ancho | Parcial |
|---|---|---|---|---|
| Desvío canal. Excavación | 1 | 144 |  | 144.00 |
| Subtotal |  |  |  | 144.00 |
| fórmula: a*p*(b/2)^2*c |  |  |  | 0.00 |
| A deducir tubería | -2 | 1 | 30 | -60.00 |
| Subtotal |  |  |  | -60.00 |
| Subtotal acumulado |  |  |  | 84.00 |
| Total |  |  |  | 84 |

**UA08048** m TUBERÍA PE100, Ø 1000 MM, SN8 CORRUGADO
60 m × 174.73 (185.21 con costes indirectos) = 11112.60

| Medición | Uds. | Largo | Parcial |
|---|---|---|---|
| Desvío canal | 2 | 30 | 60.00 |
| Total |  |  | 60 |

**UI18001** m³ DEMOLICIÓN DE ELEMENTOS DE HORMIGÓN
54.5 m³ × 77.74 (82.4 con costes indirectos) = 4490.80

| Medición | Uds. | Largo | Ancho | Alto | Parcial |
|---|---|---|---|---|---|
| Canal existente. Hastiales | 2 | 20 | 0.4 | 1 | 16.00 |
| Muretes | 2 | 20 | 0.4 | 1 | 16.00 |
| Losas | 1 | 20 | 1.75 | 0.3 | 10.50 |
|  | 2 | 20 | 1 | 0.3 | 12.00 |
| Total |  |  |  |  | 54.5 |

**XI16002** m² ENCOFRADO Y DESENCOFRADO MADERA ZAPATAS, VIGAS RIOSTRAS Y ENCEPA
98 m² × 17.1 (18.13 con costes indirectos) = 1776.74

| Medición | Uds. | Largo | Alto | Parcial |
|---|---|---|---|---|
| Canal existente. Hastiales | 2 | 20 | 1 | 40.00 |
| Muretes | 2 | 20 | 1 | 40.00 |
| Losas | 1 | 20 | 0.3 | 6.00 |
|  | 2 | 20 | 0.3 | 12.00 |
| Total |  |  |  | 98 |

**UI14013_HA25** m³ HORMIGÓN PARA ARMAR HA-25/SPB/20-15/XC1-3, PLANTA
54.5 m³ × 82.77 (87.74 con costes indirectos) = 4781.83

| Medición | Uds. | Largo | Ancho | Alto | Parcial |
|---|---|---|---|---|---|
| Canal existente. Hastiales | 2 | 20 | 0.4 | 1 | 16.00 |
| Muretes | 2 | 20 | 0.4 | 1 | 16.00 |
| Losas | 1 | 20 | 1.75 | 0.3 | 10.50 |
|  | 2 | 20 | 1 | 0.3 | 12.00 |
| Total |  |  |  |  | 54.5 |

**XI15004** kg ACERO CORRUGADO, B-500S/SD, COLOCADO
1907.5 kg × 1.24 (1.31 con costes indirectos) = 2498.83

| Medición | Uds. | Largo | Ancho | Parcial |
|---|---|---|---|---|
| Cuantía mínima 35Kg/m3 | 1 | 54.5 | 35 | 1907.50 |
| Total |  |  |  | 1907.5 |

#### 06.05.02 AFECCIÓN C2
Importe: 31873.76
AFECCIÓN C1

**UA01004** m³ EXCAVACIÓN MECÁNICA ZANJA TUBERÍAS, TERRENO TRÁNSITO
144 m³ × 4.33 (4.59 con costes indirectos) = 660.96

| Medición | Uds. | Largo | Ancho | Alto | Parcial |
|---|---|---|---|---|---|
| Desvío canal | 2 | 30 | 1.6 | 1.5 | 144.00 |
| Total |  |  |  |  | 144 |

**UA01017** m³ RELLENO, COMPACTADO MECÁNICO ZANJAS, MATERIAL ORDINARIO
84 m³ × 3.99 (4.23 con costes indirectos) = 355.32

| Medición | Uds. | Largo | Ancho | Parcial |
|---|---|---|---|---|
| Desvío canal. Excavación | 1 | 144 |  | 144.00 |
| Subtotal |  |  |  | 144.00 |
| fórmula: a*p*(b/2)^2*c |  |  |  | 0.00 |
| A deducir tubería | -2 | 1 | 30 | -60.00 |
| Subtotal |  |  |  | -60.00 |
| Subtotal acumulado |  |  |  | 84.00 |
| Total |  |  |  | 84 |

**UA08048** m TUBERÍA PE100, Ø 1000 MM, SN8 CORRUGADO
60 m × 174.73 (185.21 con costes indirectos) = 11112.60

| Medición | Uds. | Largo | Parcial |
|---|---|---|---|
| Desvío canal | 2 | 30 | 60.00 |
| Total |  |  | 60 |

**UI18001** m³ DEMOLICIÓN DE ELEMENTOS DE HORMIGÓN
80 m³ × 77.74 (82.4 con costes indirectos) = 6592.00

| Medición | Uds. | Largo | Ancho | Alto | Parcial |
|---|---|---|---|---|---|
| Canal existente. Hastiales | 2 | 20 | 0.5 | 3.2 | 64.00 |
| Losa | 1 | 20 | 2 | 0.4 | 16.00 |
| Total |  |  |  |  | 80 |

**XI16002** m² ENCOFRADO Y DESENCOFRADO MADERA ZAPATAS, VIGAS RIOSTRAS Y ENCEPA
136 m² × 17.1 (18.13 con costes indirectos) = 2465.68

| Medición | Uds. | Largo | Alto | Parcial |
|---|---|---|---|---|
| Canal existente. Hastiales | 2 | 20 | 3.2 | 128.00 |
| Losa | 1 | 20 | 0.4 | 8.00 |
| Total |  |  |  | 136 |

**UI14013_HA25** m³ HORMIGÓN PARA ARMAR HA-25/SPB/20-15/XC1-3, PLANTA
80 m³ × 82.77 (87.74 con costes indirectos) = 7019.20

| Medición | Uds. | Largo | Ancho | Alto | Parcial |
|---|---|---|---|---|---|
| Canal existente. Hastiales | 2 | 20 | 0.5 | 3.2 | 64.00 |
| Losa | 1 | 20 | 2 | 0.4 | 16.00 |
| Total |  |  |  |  | 80 |

**XI15004** kg ACERO CORRUGADO, B-500S/SD, COLOCADO
2800 kg × 1.24 (1.31 con costes indirectos) = 3668.00

| Medición | Uds. | Largo | Ancho | Parcial |
|---|---|---|---|---|
| Cuantía mínima 35Kg/m3 | 1 | 80 | 35 | 2800.00 |
| Total |  |  |  | 2800 |

### 06.06 AFECCIONES A REDES DE TELEFONÍA
Importe: 1567.25

#### 06.06.01 AFECCIÓN T1
Importe: 313.45

**U2101.020** ud APEO PROVISIONAL DE CONDUCCIONES DE SERVICIOS
1 ud × 295.71 (313.45 con costes indirectos) = 313.45

#### 06.06.02 AFECCIÓN T2
Importe: 313.45

**U2101.020** ud APEO PROVISIONAL DE CONDUCCIONES DE SERVICIOS
1 ud × 295.71 (313.45 con costes indirectos) = 313.45

#### 06.06.03 AFECCIÓN T3
Importe: 313.45

**U2101.020** ud APEO PROVISIONAL DE CONDUCCIONES DE SERVICIOS
1 ud × 295.71 (313.45 con costes indirectos) = 313.45

#### 06.06.04 AFECCIÓN T4
Importe: 626.9

**U2101.020** ud APEO PROVISIONAL DE CONDUCCIONES DE SERVICIOS
2 ud × 295.71 (313.45 con costes indirectos) = 626.90

### 06.07 AFECCIONES A GASODUCTO ENAGAS
Importe: 3447.02

#### 06.07.01 AFECCIÓN G1
Importe: 1669.78

**U2101.020** ud APEO PROVISIONAL DE CONDUCCIONES DE SERVICIOS
1 ud × 295.71 (313.45 con costes indirectos) = 313.45

**XI16002** m² ENCOFRADO Y DESENCOFRADO MADERA ZAPATAS, VIGAS RIOSTRAS Y ENCEPA
6 m² × 17.1 (18.13 con costes indirectos) = 108.78

| Medición | Uds. | Largo | Alto | Parcial |
|---|---|---|---|---|
| Losa protección entre conducciones | 4 | 5 | 0.3 | 6.00 |
| Total |  |  |  | 6 |

**UI14013_HA25** m³ HORMIGÓN PARA ARMAR HA-25/SPB/20-15/XC1-3, PLANTA
7.5 m³ × 82.77 (87.74 con costes indirectos) = 658.05

| Medición | Uds. | Largo | Ancho | Alto | Parcial |
|---|---|---|---|---|---|
| Losa protección entre conducciones | 1 | 5 | 5 | 0.3 | 7.50 |
| Total |  |  |  |  | 7.5 |

**XI15004** kg ACERO CORRUGADO, B-500S/SD, COLOCADO
450 kg × 1.24 (1.31 con costes indirectos) = 589.50

| Medición | Uds. | Largo | Ancho | Parcial |
|---|---|---|---|---|
| Cuantía mínima 60Kg/m3 | 1 | 7.5 | 60 | 450.00 |
| Total |  |  |  | 450 |

#### 06.07.02 AFECCIÓN G2
Importe: 888.62

**U2101.020** ud APEO PROVISIONAL DE CONDUCCIONES DE SERVICIOS
1 ud × 295.71 (313.45 con costes indirectos) = 313.45

**XI16002** m² ENCOFRADO Y DESENCOFRADO MADERA ZAPATAS, VIGAS RIOSTRAS Y ENCEPA
4.2 m² × 17.1 (18.13 con costes indirectos) = 76.15

| Medición | Uds. | Largo | Alto | Parcial |
|---|---|---|---|---|
| Losa protección entre conducciones | 2 | 5 | 0.3 | 3.00 |
|  | 2 | 2 | 0.3 | 1.20 |
| Total |  |  |  | 4.2 |

**UI14013_HA25** m³ HORMIGÓN PARA ARMAR HA-25/SPB/20-15/XC1-3, PLANTA
3 m³ × 82.77 (87.74 con costes indirectos) = 263.22

| Medición | Uds. | Largo | Ancho | Alto | Parcial |
|---|---|---|---|---|---|
| Losa protección entre conducciones | 1 | 5 | 2 | 0.3 | 3.00 |
| Total |  |  |  |  | 3 |

**XI15004** kg ACERO CORRUGADO, B-500S/SD, COLOCADO
180 kg × 1.24 (1.31 con costes indirectos) = 235.80

| Medición | Uds. | Largo | Ancho | Parcial |
|---|---|---|---|---|
| Cuantía mínima 60Kg/m3 | 1 | 3 | 60 | 180.00 |
| Total |  |  |  | 180 |

#### 06.07.03 AFECCIÓN G3
Importe: 888.62

**U2101.020** ud APEO PROVISIONAL DE CONDUCCIONES DE SERVICIOS
1 ud × 295.71 (313.45 con costes indirectos) = 313.45

**XI16002** m² ENCOFRADO Y DESENCOFRADO MADERA ZAPATAS, VIGAS RIOSTRAS Y ENCEPA
4.2 m² × 17.1 (18.13 con costes indirectos) = 76.15

| Medición | Uds. | Largo | Alto | Parcial |
|---|---|---|---|---|
| Losa protección entre conducciones | 2 | 5 | 0.3 | 3.00 |
|  | 2 | 2 | 0.3 | 1.20 |
| Total |  |  |  | 4.2 |

**UI14013_HA25** m³ HORMIGÓN PARA ARMAR HA-25/SPB/20-15/XC1-3, PLANTA
3 m³ × 82.77 (87.74 con costes indirectos) = 263.22

| Medición | Uds. | Largo | Ancho | Alto | Parcial |
|---|---|---|---|---|---|
| Losa protección entre conducciones | 1 | 5 | 2 | 0.3 | 3.00 |
| Total |  |  |  |  | 3 |

**XI15004** kg ACERO CORRUGADO, B-500S/SD, COLOCADO
180 kg × 1.24 (1.31 con costes indirectos) = 235.80

| Medición | Uds. | Largo | Ancho | Parcial |
|---|---|---|---|---|
| Cuantía mínima 60Kg/m3 | 1 | 3 | 60 | 180.00 |
| Total |  |  |  | 180 |

### 06.08 AFECCIONES A REDES DE ABASTECIMIENTO
Importe: 2194.15

#### 06.08.01 AFECCIÓN AB1
Importe: 313.45

**U2101.020** ud APEO PROVISIONAL DE CONDUCCIONES DE SERVICIOS
1 ud × 295.71 (313.45 con costes indirectos) = 313.45

#### 06.08.02 AFECCIÓN AB2
Importe: 313.45

**U2101.020** ud APEO PROVISIONAL DE CONDUCCIONES DE SERVICIOS
1 ud × 295.71 (313.45 con costes indirectos) = 313.45

#### 06.08.03 AFECCIÓN AB3
Importe: 313.45

**U2101.020** ud APEO PROVISIONAL DE CONDUCCIONES DE SERVICIOS
1 ud × 295.71 (313.45 con costes indirectos) = 313.45

#### 06.08.04 AFECCIÓN AB4
Importe: 313.45

**U2101.020** ud APEO PROVISIONAL DE CONDUCCIONES DE SERVICIOS
1 ud × 295.71 (313.45 con costes indirectos) = 313.45

#### 06.08.05 AFECCIÓN AB5
Importe: 313.45

**U2101.020** ud APEO PROVISIONAL DE CONDUCCIONES DE SERVICIOS
1 ud × 295.71 (313.45 con costes indirectos) = 313.45

#### 06.08.06 AFECCIÓN AB6
Importe: 313.45

**U2101.020** ud APEO PROVISIONAL DE CONDUCCIONES DE SERVICIOS
1 ud × 295.71 (313.45 con costes indirectos) = 313.45

#### 06.08.07 AFECCIÓN AB7
Importe: 313.45

**U2101.020** ud APEO PROVISIONAL DE CONDUCCIONES DE SERVICIOS
1 ud × 295.71 (313.45 con costes indirectos) = 313.45

### 06.09 AFECCIONES A REDES DE SANEAMIENTO
Importe: 1669.78

#### 06.09.01 AFECCIÓN SA1
Importe: 1669.78

**U2101.020** ud APEO PROVISIONAL DE CONDUCCIONES DE SERVICIOS
1 ud × 295.71 (313.45 con costes indirectos) = 313.45

**XI16002** m² ENCOFRADO Y DESENCOFRADO MADERA ZAPATAS, VIGAS RIOSTRAS Y ENCEPA
6 m² × 17.1 (18.13 con costes indirectos) = 108.78

| Medición | Uds. | Largo | Alto | Parcial |
|---|---|---|---|---|
| Losa protección entre conducciones | 4 | 5 | 0.3 | 6.00 |
| Total |  |  |  | 6 |

**UI14013_HA25** m³ HORMIGÓN PARA ARMAR HA-25/SPB/20-15/XC1-3, PLANTA
7.5 m³ × 82.77 (87.74 con costes indirectos) = 658.05

| Medición | Uds. | Largo | Ancho | Alto | Parcial |
|---|---|---|---|---|---|
| Losa protección entre conducciones | 1 | 5 | 5 | 0.3 | 7.50 |
| Total |  |  |  |  | 7.5 |

**XI15004** kg ACERO CORRUGADO, B-500S/SD, COLOCADO
450 kg × 1.24 (1.31 con costes indirectos) = 589.50

| Medición | Uds. | Largo | Ancho | Parcial |
|---|---|---|---|---|
| Cuantía mínima 60Kg/m3 | 1 | 7.5 | 60 | 450.00 |
| Total |  |  |  | 450 |

### 06.10 AFECCIONES A LÍNEAS ELÉCTRICAS
Importe: 11865.36

**UYSB110** ud PÓRTICO DE LIMITACIÓN DE ALTURA.
24 ud × 466.41 (494.39 con costes indirectos) = 11865.36
Protección de líneas eléctricas aéreas mediante pórtico de limitación de altura libre de 5 m compuesto por: 2 rollizos de madera de 15/20 cm de diámetro, hincados en el terreno, separados entre sí 8 m, amortizables en 5 usos; cable tensado de acero de 10 mm de diámetro situado en la parte superior de los rollizos y cordón de balizamiento con guirnaldas reflectantes de plástico, color rojo y blanco, suspendido sobre el cable. Incluso excavación, montaje, arriostramiento de los soportes, señal provisional de obra de limitación de altura, mantenimiento en condiciones seguras durante todo el periodo de tiempo que se requiera y desmontaje.

| Código | Ud | Descripción | Rendimiento | Precio | Importe |
|---|---|---|---|---|---|
| O01004 | h | OFICIAL ESPECIALISTA | 2.9 | 22.96 | 66.58 |
| O01009 | h | PEÓN | 8.7 | 20.27 | 176.35 |
| M01055 | h | RETROCARGO 71/100 CV, CAZO: 0,9-0,18 M³ | 0.95 | 39.36 | 37.39 |
| M01026 | h | CAMIÓN VOLQUETE GRÚA 191/240 CV, TODOTERRENO (maquinaria) | 2.85 | 41.37 | 117.90 |
| PUmt50spv030b | m | Rollizo de madera, de 15 a 20 cm de diámetro. (material; 28/06/2022) | 2.5 | 4.85 | 12.13 |
| Pt50les010ja | ud | Señal provisional de obra de chapa de acero galvanizado, de reglamentación y prioridad, circular, Ø=60 cm, con retrorreflectancia nivel 1 (E.G.), según la Instrucción 8.3-IC. (material; 28/06/2022) | 0.2 | 48.08 | 9.62 |
| PUmt50spr100d | m | Cable de acero de 10 mm de diámetro. (material; 28/06/2022) | 11.8 | 2.94 | 34.69 |
| PUmt50bal080a | Ud | Cordón de balizamiento con guirnaldas reflectantes de plástico, color rojo y blanco, de 10 m de longitud. (material; 28/06/2022) | 2 | 1.3 | 2.60 |
| %001000000200 | % | MEDIOS AUXILIARES (28/06/2022) | 2 % | 457.26 | 9.15 |
|  |  | Total |  |  | 466.41 |

| Medición | Uds. | Parcial |
|---|---|---|
| Afección E1 | 2 | 2.00 |
| Afección E2 | 2 | 2.00 |
| Afección E3 | 2 | 2.00 |
| Afección E4 | 2 | 2.00 |
| Afección E5 | 2 | 2.00 |
| Afección E6 | 2 | 2.00 |
| Afección E7 | 2 | 2.00 |
| Afección E8 | 2 | 2.00 |
| Afección E9 | 2 | 2.00 |
| Afección E10 | 2 | 2.00 |
| Afección E11 | 2 | 2.00 |
| Afección E12 | 2 | 2.00 |
| Total |  | 24 |

### 06.11 OTRAS AFECCIONES (28/07/2022)
Importe: 21200

**ZPA002** Pa PARTIDA ALZADA A JUSTIFICAR PARA SERVICIOS NO DETECTADOS (28/07/2022)
1 Pa × 20000 (21200 con costes indirectos) = 21200.00
Partida alzada a justificar para la reposición de servicios existentes no detectados, ni inventariados; así como reparación de desparfectos ocasionados.

| Código | Ud | Descripción | Rendimiento | Precio | Importe |
|---|---|---|---|---|---|
| PAZPA002 | PA | PARTIDA ALZADA A JUSTIFICAR PARA SERVICIOS NO DETECTADOS (28/07/2022) | 1 | 20000 | 20000.00 |
|  |  | Total |  |  | 20000 |

### 06.12 HINCA (15/11/1998)
Importe: 281455.36

**UI02003-01** m³ EXCAVACIÓN EN EMPLAZAMIENTO
695.88 m³ × 13.12 (13.91 con costes indirectos) = 9679.69

| Medición | Uds. | Largo | Ancho | Parcial |
|---|---|---|---|---|
| Pozo de entrada | 1 | 42.2 | 9.5 | 400.90 |
| Pozo de salida | 1 | 30.1 | 9.8 | 294.98 |
| Total |  |  |  | 695.88 |

**XI04019-01** m³ RELLENO MECÁNICO LOCALIZADO, 98% PM
136.38 m³ × 8.35 (8.85 con costes indirectos) = 1206.96

| Medición | Uds. | Largo | Ancho | Parcial |
|---|---|---|---|---|
| Pozo de entrada | 1 | 3.4 | 9.5 | 32.30 |
| Pozo de salida | 1 | 10.62 | 9.8 | 104.08 |
| Total |  |  |  | 136.38 |

**UA01006** m³ EJECUCIÓN CAMA TUBERÍAS
411.99 m³ × 23.98 (25.42 con costes indirectos) = 10472.79

| Medición | Uds. | Largo | Ancho | Parcial |
|---|---|---|---|---|
| Pozo de entrada | 1 | 42.2 | 9.5 | 400.90 |
|  | -2 | 1.77 | 10 | -35.40 |
| Pozo de salida | 1 | 6.55 | 9.8 | 64.19 |
|  | -2 | 1.77 | 5 | -17.70 |
| Total |  |  |  | 411.99 |

**UI14009** m³ HORMIGÓN EN MASA HM-20/B/20/X0
9.5 m³ × 70.92 (75.18 con costes indirectos) = 714.21

| Medición | Uds. | Largo | Ancho | Alto | Parcial |
|---|---|---|---|---|---|
| Pozo de entrada |  |  |  |  |  |
| Losa | 1 | 10 | 9.5 | 0.1 | 9.50 |
| Total |  |  |  |  | 9.5 |

**UI14013_HA25** m³ HORMIGÓN PARA ARMAR HA-25/SPB/20-15/XC1-3, PLANTA
32 m³ × 82.77 (87.74 con costes indirectos) = 2807.68

| Medición | Uds. | Largo | Ancho | Alto | Parcial |
|---|---|---|---|---|---|
| Pozo de entrada |  |  |  |  |  |
| Losa | 1 | 8 | 10 | 0.4 | 32.00 |
| Total |  |  |  |  | 32 |

**U0672-11** m² PANTALLA DE HORMIGÓN IN SITU E=80 CM, EN CUALQUIER CLASE DE TERR (30/05/2003)
42.4 m² × 285.29 (302.41 con costes indirectos) = 12822.18
Pantalla de hormigón in situ e=80 cm en cualquier clase de terreno totalmente terminada, incluso excavación, hormigón en pantallas y muretes, encofrado, apeos provisionales de preparación, colocación de juntas entre paneles, extracción de encofrado de juntas, demolición de cabezas, carga y transporte a vertedero o lugar de empleo del material sobrante.

| Código | Ud | Descripción | Rendimiento | Precio | Importe |
|---|---|---|---|---|---|
| O01001 | h | CAPATAZ | 0.2 | 25.85 | 5.17 |
| O01004 | h | OFICIAL ESPECIALISTA | 0.5 | 22.96 | 11.48 |
| O01009 | h | PEÓN | 1.5 | 20.27 | 30.41 |
| MU03301 | h | MÁQUINA PANTALLAS SUSPENDIDA DE 3,5 M (maquinaria; 03/08/2020) | 0.528 | 213.64 | 112.80 |
| MU03401 | h | GRUPOS PARA LODOS DE 50 M3/H (maquinaria; 03/08/2020) | 0.44 | 44.15 | 19.43 |
| M01053 | h | PALA CARGADORA RUEDAS 131/160 CV | 0.176 | 57.82 | 10.18 |
| M01004 | h | CAMIÓN 161/190 CV | 0.352 | 37.88 | 13.33 |
| M01121 | h | AUTOBOMBA HORMIGONAR 20 M³/H, PLUMA 33-36 M (maquinaria) | 0.2 | 85.39 | 17.08 |
| M02018 | h | VIBRADOR HORMIGÓN, SIN MANO DE OBRA | 0.1 | 4.15 | 0.42 |
| P01033 | m³ | MADERA ENCOFRAR (P.O.) | 0.002 | 201.25 | 0.40 |
| P01038 | ud | PANEL METÁLICO 50X100 CM CON ACCESORIOS (P.O.) | 0.06 | 20.69 | 1.24 |
| P01044 | kg | PUNTAS (P.O.) | 0.05 | 2.19 | 0.11 |
| P01045 | kg | ALAMBRE (P.O.) | 0.05 | 1.36 | 0.07 |
| P01042 | l | ACEITE DE DESENCOFRADO, ENCOFRADOS METÁLICOS (P.O.) | 0.07 | 2.57 | 0.18 |
| PU30100 | Tn | BENTONITA RECUPERABLE (material; 30/05/2003) | 0.075 | 56 | 4.20 |
| PU03006_2 | m³ | HORMIGÓN ESTRUCTURAL PARA ARMAR HA-25/SPB/20-15/XC1-3 | 0.917 | 64.11 | 58.79 |
|  |  | Total |  |  | 285.29 |

| Medición | Uds. | Largo | Parcial |
|---|---|---|---|
| Pozo entrada | 1 | 42.4 | 42.40 |
| Total |  |  | 42.4 |

**U0672-12** m² PANTALLA DE HORMIGÓN IN SITU E=40 CM, EN CUALQUIER CLASE DE TERR (30/05/2003)
23.2 m² × 219.89 (233.08 con costes indirectos) = 5407.46
Pantalla de hormigón in situ e=40 cm en cualquier clase de terreno totalmente terminada, incluso excavación, hormigón en pantallas y muretes, encofrado, apeos provisionales de preparación, colocación de juntas entre paneles, extracción de encofrado de juntas, demolición de cabezas, carga y transporte a vertedero o lugar de empleo del material sobrante.

| Código | Ud | Descripción | Rendimiento | Precio | Importe |
|---|---|---|---|---|---|
| O01001 | h | CAPATAZ | 0.15 | 25.85 | 3.88 |
| O01004 | h | OFICIAL ESPECIALISTA | 0.4 | 22.96 | 9.18 |
| O01009 | h | PEÓN | 1.25 | 20.27 | 25.34 |
| MU03301 | h | MÁQUINA PANTALLAS SUSPENDIDA DE 3,5 M | 0.4 | 213.64 | 85.46 |
| MU03401 | h | GRUPOS PARA LODOS DE 50 M3/H | 0.44 | 44.15 | 19.43 |
| M01053 | h | PALA CARGADORA RUEDAS 131/160 CV | 0.176 | 57.82 | 10.18 |
| M01004 | h | CAMIÓN 161/190 CV | 0.352 | 37.88 | 13.33 |
| M01121 | h | AUTOBOMBA HORMIGONAR 20 M³/H, PLUMA 33-36 M | 0.2 | 85.39 | 17.08 |
| M02018 | h | VIBRADOR HORMIGÓN, SIN MANO DE OBRA | 0.1 | 4.15 | 0.42 |
| P01033 | m³ | MADERA ENCOFRAR (P.O.) | 0.002 | 201.25 | 0.40 |
| P01038 | ud | PANEL METÁLICO 50X100 CM CON ACCESORIOS (P.O.) | 0.06 | 20.69 | 1.24 |
| P01044 | kg | PUNTAS (P.O.) | 0.05 | 2.19 | 0.11 |
| P01045 | kg | ALAMBRE (P.O.) | 0.05 | 1.36 | 0.07 |
| P01042 | l | ACEITE DE DESENCOFRADO, ENCOFRADOS METÁLICOS (P.O.) | 0.07 | 2.57 | 0.18 |
| PU30100 | Tn | BENTONITA RECUPERABLE | 0.075 | 56 | 4.20 |
| PU03006_2 | m³ | HORMIGÓN ESTRUCTURAL PARA ARMAR HA-25/SPB/20-15/XC1-3 | 0.4585 | 64.11 | 29.39 |
|  |  | Total |  |  | 219.89 |

| Medición | Uds. | Largo | Parcial |
|---|---|---|---|
| Pozo ataque | 1 | 23.2 | 23.20 |
| Total |  |  | 23.2 |

**XI15004** kg ACERO CORRUGADO, B-500S/SD, COLOCADO
2522 kg × 1.24 (1.31 con costes indirectos) = 3303.82

| Medición | Uds. | Largo | Parcial |
|---|---|---|---|
| Med Aux |  |  |  |
|  | 1 | 1348 | 1348.00 |
|  | 1 | 1174 | 1174.00 |
| Total |  |  | 2522 |

**XI16002** m² ENCOFRADO Y DESENCOFRADO MADERA ZAPATAS, VIGAS RIOSTRAS Y ENCEPA
14.4 m² × 17.1 (18.13 con costes indirectos) = 261.07

| Medición | Uds. | Largo | Ancho | Alto | Parcial |
|---|---|---|---|---|---|
| Pozo de entrada | 2 | 10 |  | 0.4 | 8.00 |
|  | 2 |  | 8 | 0.4 | 6.40 |
| Total |  |  |  |  | 14.4 |

**XOC0003** m² IMPERMEABILIZACIÓN BITUMINOSA DE PARAMENTOS
157.7 m² × 8.29 (8.79 con costes indirectos) = 1386.18

| Medición | Uds. | Largo | Ancho | Parcial |
|---|---|---|---|---|
| Pozo de entrada o ataque | 1 | 10 | 9.5 | 95.00 |
|  | 1 | 6.6 | 9.5 | 62.70 |
| Total |  |  |  | 157.7 |

**U6801-01** ud TRANSPORTE DE EQUIPOS A OBRA (15/11/1998)
2 ud × 11087.5 (11752.75 con costes indirectos) = 23505.50
Transporte, descarga, montaje, puesta a punto y retirada del equipo y medios auxiliares para ejecución de perforaciones horizontales.

| Código | Ud | Descripción | Rendimiento | Precio | Importe |
|---|---|---|---|---|---|
| MUQ19010 | u | TRANSPORTE, DESCARGA, MONTAJE, PUESTA A PUNTO Y RETIRADA DEL EQUIPO Y MEDIOS AUXILIARES PARA EJECUCIÓN DE PERFORACIONES HORIZONTALES (maquinaria; 15/11/1998) | 1 | 11087.5 | 11087.50 |
|  |  | Total |  |  | 11087.5 |

| Medición | Uds. | Parcial |
|---|---|---|
| Maquinaria hinca | 1 | 1.00 |
| Maquinaria pantalla | 1 | 1.00 |
| Total |  | 2 |

**U0303-05** m² ESTABILIZACIÓN DE TALUD C/GUNITADO (15/11/1998)
63.08 m² × 38.9 (41.23 con costes indirectos) = 2600.79
Gunitado para protección de talud de 8 cm de espesor medio, con una dosificación de 400 kg/m3, y un rechazo de hasta el 30% del material proyectado. Totalmente ejecutada la unidad.

| Código | Ud | Descripción | Rendimiento | Precio | Importe |
|---|---|---|---|---|---|
| O01009 | h | PEÓN | 0.3 | 20.27 | 6.08 |
| PU060110 | m³ | Hormigón para proyectar de 400 kg/cm² de resistencia con un 2% de humo de sílice, de consistencia plástica y tamaño máximo del árido 12 mm i/ todos los aditivos previos a la proyección (material; 15/11/1998) | 0.13 | 90.14 | 11.72 |
| M01119 | h | CAMIÓN HORMIGONERA 6 M³ (maquinaria) | 0.2 | 61.41 | 12.28 |
| M01131 | h | PLATAFORMA ELEVADORA AUTOPROPULSADA DIÉSEL - TELESCÓPICA O ARTIC (maquinaria) | 0.05 | 22.87 | 1.14 |
| MU12040 | h | ROBOT DE GUNITA Y HORMIGÓN PROYECTADO. DE 20 M³/H SIN COMPRESOR (maquinaria; 17/04/2012) | 0.05 | 90.47 | 4.52 |
| M01004 | h | CAMIÓN 161/190 CV | 0.05 | 37.88 | 1.89 |
| M04006 | h | COMPRESOR 131/160 CV, SIN MANO DE OBRA (maquinaria) | 0.05 | 25.44 | 1.27 |
|  |  | Total |  |  | 38.9 |

| Medición | Uds. | Largo | Ancho | Alto | Parcial |
|---|---|---|---|---|---|
| Pozo de entrada o ataque | 1 | 10 | 9.5 | 0.4 | 38.00 |
|  | 1 | 6.6 | 9.5 | 0.4 | 25.08 |
| Total |  |  |  |  | 63.08 |

**U3010-01-1** m HINCA HORIZONTAL DE TUBERÍA D= 1500 MM (17/02/2005)
130.8 m × 1494.11 (1583.76 con costes indirectos) = 207155.81
Tubería hincada de DN 1.500 mm de diámetro interior, de chapa de acero de espesor mínimo 1% del diámetro, revestida con al menos 300 micras de resina de poliuretano, conforme a la norma UNE-EN 10224 y/o normativa vigente, en cualquier clase de terreno incluso roca, con equipo de escudo abierto, extracción de los productos procedentes de la excavación totalmente colocada por guía mediante laser, incluso p.p. de juntas de estanqueidad, inyecciones bentoníticas, inyecciones de mortero de cemento u otras para rellenos del gap, elementos auxiliares, elementos de empuje , vigas de guía, gatos hidráulicos, generador y cableado de coriente, grúas necesarias para la puesta en obra de los tubos, demolición posterior de macizo, incluso extracción de sobrantes, tratamiento y desecado, carga y transporte a vertedero de excedentes y material de extracción (tierras, fangos y lodos), maquinaria y medios auxiliares, medido sobre perfil. Con colocación de conducción interior, instalaciones de patines, pasantes, operaciones de soldadura, revestimiento de juntas, operaciones de empuje y tiro-arrastre, p.p. de anillo de estanqueidad. Unidad totalmente instalada.

| Código | Ud | Descripción | Rendimiento | Precio | Importe |
|---|---|---|---|---|---|
| O01001 | h | CAPATAZ | 5.078 | 25.85 | 131.27 |
| O01009 | h | PEÓN | 5.078 | 20.27 | 102.93 |
| M01136 | h | RETROEXCAVADORA ORUGA HIDRÁULICA 241/310 CV (maquinaria) | 1.5 | 83.09 | 124.64 |
| MU02060 | h | EQUIPO DE PERFORACIÓN HORIZONTAL, I/ ACCESORIOS (maquinaria; 04/08/2020) | 3 | 175 | 525.00 |
| MU05041 | h | BOMBA AUTOASPIRANTE DIESEL 32 CV (maquinaria; 17/02/2005) | 1 | 7.27 | 7.27 |
| PU05632 | m | TUBERÍA PARA HINCA DN1500 DE ACERO S275JR E=16MM (material; 06/07/2022) | 1 | 603 | 603.00 |
|  |  | Total |  |  | 1494.11 |

Claves: agua, auxiliar, basculante, camion, carga, directo, excavacion, maquina, medio, seccion, tierra, transporte, vertedero

| Medición | Uds. | Largo | Parcial |
|---|---|---|---|
|  | 2 | 65.4 | 130.80 |
| Total |  |  | 130.8 |

**U0641-05** m² TAPA CHAPA ESTRIADA E= 5 MM.
1.22 m² × 101.47 (107.56 con costes indirectos) = 131.22

| Medición | Uds. | Largo | Ancho | Parcial |
|---|---|---|---|---|
|  | 2 | 1.15 | 0.53 | 1.22 |
| Total |  |  |  | 1.22 |

## 07 MEDIDAS AMBIENTALES (15/11/1998)
Importe: 983122.57

### 07.01 MEDIDAS PROTECTORAS Y CORRECTORAS (15/11/1998)
Importe: 224233.65

#### 07.01.01 ATMÓSFERA
Importe: 89585.28

**U07F20101** mes PROTECCIÓN ATMOSFÉRICA ANTIPOLVO+BARREDORA
36 mes × 2347.62 (2488.48 con costes indirectos) = 89585.28
Protección atmosférica antipolvo mediante el riego de caminos y accesos con cuba de agua y limpieza mediante barredora con presencia permanente en obra en tramos DC-T21;DC-T14/15.

| Código | Ud | Descripción | Rendimiento | Precio | Importe |
|---|---|---|---|---|---|
| O01009 | h | PEÓN | 4 | 20.27 | 81.08 |
| M01009 | h | CAMIÓN CISTERNA RIEGO AGUA 101/130 CV (maquinaria) | 54.25 | 33.75 | 1830.94 |
| M02033 | h | BARREDORA | 15 | 29.04 | 435.60 |
|  |  | Total |  |  | 2347.62 |

| Medición | Uds. | Parcial |
|---|---|---|
| Meses de duracion obra |  |  |
| Fase 1 | 36 | 36.00 |
| Total |  | 36 |

#### 07.01.02 SUELOS (15/11/1998)
Importe: 61813.16

**UL01236** m VALLA TRASLADABLE PARA CERRAMIENTO METÁLICO
306.24 m × 7.92 (8.4 con costes indirectos) = 2572.42
Valla trasladable para cerramiento metálico, compuesta por bastidores de mallazo y bases de hormigón reforzado con seis agujeros para diferentes posicionamientos del panel, totalmente colocada, incluso reposiciones y desmantelamiento final.

| Código | Ud | Descripción | Rendimiento | Precio | Importe |
|---|---|---|---|---|---|
| O01009 | h | PEÓN | 0.085 | 20.27 | 1.72 |
| P06007 | ud | POSTE HORMIGÓN 17X12X170 CM (P.O.) (material) | 1 | 5.07 | 5.07 |
| P06015 | m | ALAMBRE DOBLE HILO 13X15 (P.O.) (material) | 3 | 0.17 | 0.51 |
| P06018 | ud | TENSOR ALAMBRE (P.O.) | 0.1 | 0.41 | 0.04 |
| AI14007 | m³ | HORMIGÓN EN MASA HM-20/SPB/40/I, ÁRI. MACHACADO, "IN SITU", D<=2 | 0.005 | 115.76 | 0.58 |
|  |  | Total |  |  | 7.92 |

| Medición | Uds. | Largo | Ancho | Parcial |
|---|---|---|---|---|
| ZIA CAÑIZARES | 1 | 348 | 0.88 | 306.24 |
| Total |  |  |  | 306.24 |

**U8010-03** m JALONAMIENTO CINTA (15/11/1998)
41646.43 m × 0.75 (0.8 con costes indirectos) = 33317.14
Jalonamiento temporal de protección formado por soportes angulares metálicos de 30 mm y 1 m de longitud unidos entre si mediante una cinta de señalización de obra y colocados cada 8 m.

| Código | Ud | Descripción | Rendimiento | Precio | Importe |
|---|---|---|---|---|---|
| PUMT09020020 | m | CINTA SEÑALIZACIÓN DE OBRA (material; 18/02/2020) | 1 | 0.18 | 0.18 |
| PUMT01110075 | u | SOPORTE ANGULAR METÁLICO DE 30 MM Y 1 M LONGITUD (material; 15/11/1998) | 0.13 | 2.08 | 0.27 |
| O01009 | h | PEÓN | 0.015 | 20.27 | 0.30 |
|  |  | Total |  |  | 0.75 |

*SC00000*
1.- DEFINICIÓN Y CONDICIONES GENERALES
Consiste en el conjunto de operaciones para la recogida y transporte de los residuos de construcción y demolición de carácter pétreo constituidos por tierras y piedras hasta planta de valorización de gestor de residuos autorizado.
Estas operaciones serán realizadas por gestores de residuos autorizados para su transporte por el organismo competente en materia de medio ambiente de la Comunidad Autónoma dónde se ejecuta la obra.
Se incluye el alquiler de los contenedores, la carga, el transporte y la entrega de los residuos en plantas de valorización.
2.- CONDICIONES DEL PROCESO DE EJECUCIÓN
Los gestores de residuos autorizados para el transporte procederán a la retirada periódica de los residuos almacenados en las zonas designadas para el almacenamiento de residuos.
3.- MEDICIÓN Y ABONO
Toneladas de peso realmente retirado que se acreditará con los documentos oficiales de control y seguimiento de los residuos entregados por los gestores autorizados que realicen la retirada de los residuos y los aportados por las plantas de valorización.
Se abonará al precio indicado en el Cuadro de precios nº 1.

*SC00001*
ESP

| Medición | Uds. | Largo | Parcial |
|---|---|---|---|
| Perimetro Ocupación Conducciones | 1 | 41646.43 | 41646.43 |
| Total |  |  | 41646.43 |

**U07F20101_F1** PA APLICACIÓN PLAN CONTRA INCENDIOS (28/07/2022)
1 PA × 24456.23 (25923.6 con costes indirectos) = 25923.60
Partida Alzada a justificar para la aplicación y cumplimiento del Plan Contra Incendio

| Código | Ud | Descripción | Rendimiento | Precio | Importe |
|---|---|---|---|---|---|
| PU072021 | PA | APLICACIÓN PLAN CONTRA INCENCIOS (28/07/2022) | 1 | 24456.23 | 24456.23 |
|  |  | Total |  |  | 24456.23 |

| Medición | Uds. | Parcial |
|---|---|---|
| Fase 1 | 1 | 1.00 |
| Total |  | 1 |

#### 07.01.03 HIDROLOGÍA (01/09/2011)
Importe: 49829.99

**A19004** m TUBERÍA DE HORMIGÓN, Ø 0,80 M MACHIHEMBRADO, COLOCADA
412 m × 70.11 (74.32 con costes indirectos) = 30619.84

| Medición | Uds. | Largo | Parcial |
|---|---|---|---|
| Vertedero Cañizares |  |  |  |
| ODT | 2 | 206 | 412.00 |
| Total |  |  | 412 |

**I27028** ud EMBOCADURA CAÑO DOBLE Ø 0,8 M, TERRENO COMPACTO
2 ud × 331.3 (351.18 con costes indirectos) = 702.36
Embocadura para caño doble de 0,8 m de diámetro interior, con dos aletas e imposta, incluida excavación en terreno tipo compacto.

| Código | Ud | Descripción | Rendimiento | Precio | Importe |
|---|---|---|---|---|---|
| AUI14009 | m³ | HORMIGÓN EN MASA HM-20/B/20/X0 | 2.229 | 70.92 | 158.08 |
| AI03005 | m³ | EXCAVACIÓN MECÁNICA ZANJA, TERRENO COMPACTO | 2.335 | 2.91 | 6.79 |
| AI03001 | m³ | EXCAVACIÓN MANUAL ZANJA, TERRENO COMPACTO, P<= 1,3 M | 0.843 | 43.07 | 36.31 |
| AXI16002 | m² | ENCOFRADO Y DESENCOFRADO MADERA ZAPATAS, VIGAS RIOSTRAS Y ENCEPA | 7.577 | 17.1 | 129.57 |
| AI10031 | m³ | EXTENDIDO TIERRAS HASTA 10 M | 3.655 | 0.15 | 0.55 |
|  |  | Total |  |  | 331.3 |

Relación comercial: 000, 371.78, 001, 002, 003, 004, 005, Z0000, Z0100, Z0300, Z0500, Z0600, Z0700, Z1200, Z1900

| Medición | Uds. | Parcial |
|---|---|---|
| Vertedero Cañizares |  |  |
| ODT | 2 | 2.00 |
| Total |  | 2 |

**I17001** m³ CONSTRUCCIÓN REVESTIMIENTO HORMIGÓN CUNETAS
127.35 m³ × 97.17 (103 con costes indirectos) = 13117.05

| Medición | Uds. | Largo | Ancho | Parcial |
|---|---|---|---|---|
| Vertedero Cañizares |  |  |  |  |
| Perimetral | 1 | 500 | 0.15 | 75.00 |
| ZIA Cañizares |  |  |  |  |
| Perimetral | 1 | 348.99 | 0.15 | 52.35 |
| Total |  |  |  | 127.35 |

**U070204** ud MEDIDAS PARA LA PROTECCIÓN DEL SISTEMA HIDROLÓGICO (07/02/2018)
0.78 ud × 6520 (6911.2 con costes indirectos) = 5390.74
Medidas para la protección del sistema hidrológico en zonas de instalaciones auxiliares de obra (ZIA), consistentes en la disposición de una balsa temporal de decantación temporal e impermeabilización del terreno en zona del parque de maquinaria, incluso zanja perimetral a la balsa y pozo de recogida, totalmente totalmete terminado, incluyendo mantenimiento y desmantelamiento final.

| Código | Ud | Descripción | Rendimiento | Precio | Importe |
|---|---|---|---|---|---|
| PMU070204 | ud | MEDIDAS PARA LA PROTECCIÓN DEL SISTEMA HIDROLÓGICO EN ZONAS DE I (material; 07/02/2018) | 1 | 6520 | 6520.00 |
|  |  | Total |  |  | 6520 |

| Medición | Uds. | Largo | Parcial |
|---|---|---|---|
| FAse 1 | 1 | 0.78 | 0.78 |
| Total |  |  | 0.78 |

#### 07.01.04 FAUNA Y FLORA (10/11/2000)
Importe: 23005.22

**U070104** ud RETIRADA Y TRANSPLANTE DE EJEMPLARES PROTEGIDOS (10/11/2000)
70 ud × 58.31 (61.81 con costes indirectos) = 4326.70
Retitrada y Trasplante de ejemplares arbóreos. Incluye reconocimiento, preparación de la parte aérea y del cepellón, transporte a zona provisional, cuidados, y transporte y plantación en la localización final.

| Código | Ud | Descripción | Rendimiento | Precio | Importe |
|---|---|---|---|---|---|
| O01009 | h | PEÓN | 1 | 20.27 | 20.27 |
| MU008C | h | TRANSPLANT.HIDRÁUL.CEPELLÓN D=110/140CM (maquinaria; 23/11/2011) | 0.5 | 36.35 | 18.18 |
| PMU070104 | l | ANTITRANSPIRANTE FOLIAR CONCENTR (material; 10/11/2000) | 0.1 | 12.59 | 1.26 |
| O01021 | h | PEÓN CON PODADORA (mano de obra) | 0.865 | 21.5 | 18.60 |
|  |  | Total |  |  | 58.31 |

| Medición | Uds. | Parcial |
|---|---|---|
| TRANSLOCACIÓN DE DE LOS INDICI¡VIDUOS | 70 | 70.00 |
| Total |  | 70 |

**U241405** ud PLANTACION DE MAYTENUS SENEGALENSES (11/03/2020)
15 ud × 4.85 (5.14 con costes indirectos) = 77.10
Plantación de maytenus senegalenses, incluyendo apertura de hoyos, plantación, relleno, abonado y riego de implantación.

| Código | Ud | Descripción | Rendimiento | Precio | Importe |
|---|---|---|---|---|---|
| M01058 | h | RETROEXCAVADORA ORUGA HIDRÁULICA 131/160 CV | 0.0007 | 68.24 | 0.05 |
| M01011 | h | CAMIÓN CISTERNA RIEGO AGUA 161/190 CV | 0.0008 | 37.02 | 0.03 |
| P01001 | m³ | AGUA (P.O.) | 0.005 | 0.88 | 0.00 |
| PX15251 | kg | ABONO MINERAL SIMPLE NO SOLUBLE | 0.025 | 0.21 | 0.01 |
| PX15253 | kg | ESTIERCOL | 0.6 | 0.03 | 0.02 |
| O01001 | h | CAPATAZ | 0.001 | 25.85 | 0.03 |
| O01004 | h | OFICIAL ESPECIALISTA | 0.001 | 22.96 | 0.02 |
| O01009 | h | PEÓN | 0.22 | 20.27 | 4.46 |
| %0500 | % | MEDIOS AUXILIARES | 5 % | 4.62 | 0.23 |
|  |  | Total |  |  | 4.85 |

| Medición | Uds. | Parcial |
|---|---|---|
| Plantación número equivalente de pies de arto no traslocados | 15 | 15.00 |
| Total |  | 15 |

**U0701041** ud ELABORACIÓN DE ESTUDIOS DE FLORA PROTEGIDA (07/02/2018)
1 ud × 3784.6 (4011.68 con costes indirectos) = 4011.68
Elaboración de estudios de flora protegida en el ámbito de actuación y que puedan verse afectadas, previo a las obras.

| Código | Ud | Descripción | Rendimiento | Precio | Importe |
|---|---|---|---|---|---|
| PMU0701041 | ha | ELABORACIÓN DE ESTUDIOS DE FLORA PROTEGIDA (material; 07/02/2018) | 1 | 650 | 650.00 |
| O03013 | h | CONSULTOR SENIOR ESPECIALISTA (mano de obra) | 35 | 50.78 | 1777.30 |
| M06010 | jor | VEHÍCULO TODOTERRENO 71-85 CV, SIN MANO DE OBRA (maquinaria) | 35 | 38.78 | 1357.30 |
|  |  | Total |  |  | 3784.6 |

**U0701043** ud ELABORACIÓN DE ESTUDIOS DE FAUNA PROTEGIDA (07/02/2018)
1 ud × 2889 (3062.34 con costes indirectos) = 3062.34
Elaboración de estudios de fauna protegida en el ámbito de actuación y que puedan verse afectadas, previo a las obras.

| Código | Ud | Descripción | Rendimiento | Precio | Importe |
|---|---|---|---|---|---|
| PMU0701043 | ha | ELABORACIÓN DE ESTUDIOS DE FAUNA PROTEGIDA (material; 07/02/2018) | 1 | 650 | 650.00 |
| O03013 | h | CONSULTOR SENIOR ESPECIALISTA | 25 | 50.78 | 1269.50 |
| M06010 | jor | VEHÍCULO TODOTERRENO 71-85 CV, SIN MANO DE OBRA | 25 | 38.78 | 969.50 |
|  |  | Total |  |  | 2889 |

**U8010-04** m JALONAMIENTO MALLA (24/03/2017)
6260 m × 1.64 (1.74 con costes indirectos) = 10892.40
Jalonamiento temporal realizado con banda o malla plástica y estacas de madera o jalones metálicos de 1,5 m de altura, separados 5 m entre sí, totalmente instalado, incluso reposiciones y desmantelamiento final.

| Código | Ud | Descripción | Rendimiento | Precio | Importe |
|---|---|---|---|---|---|
| PUMT09020020 | m | CINTA SEÑALIZACIÓN DE OBRA | 1 | 0.18 | 0.18 |
| PMU8JALON-03 | m | MALLA PLÁSTICA BALIZAMIENTO (material; 24/03/2017) | 1 | 0.94 | 0.94 |
| P06001 | ud | POSTE SIN TORNEAR DE MADERA DE PINO TRATADA EN AUTOCLAVE USO IV, (material) | 0.11 | 3.85 | 0.42 |
| O01009 | h | PEÓN | 0.005 | 20.27 | 0.10 |
|  |  | Total |  |  | 1.64 |

*SC00000*
1.- DEFINICIÓN Y CONDICIONES GENERALES
Consiste en el conjunto de operaciones para la recogida y transporte de los residuos de construcción y demolición de carácter pétreo constituidos por tierras y piedras hasta planta de valorización de gestor de residuos autorizado.
Estas operaciones serán realizadas por gestores de residuos autorizados para su transporte por el organismo competente en materia de medio ambiente de la Comunidad Autónoma dónde se ejecuta la obra.
Se incluye el alquiler de los contenedores, la carga, el transporte y la entrega de los residuos en plantas de valorización.
2.- CONDICIONES DEL PROCESO DE EJECUCIÓN
Los gestores de residuos autorizados para el transporte procederán a la retirada periódica de los residuos almacenados en las zonas designadas para el almacenamiento de residuos.
3.- MEDICIÓN Y ABONO
Toneladas de peso realmente retirado que se acreditará con los documentos oficiales de control y seguimiento de los residuos entregados por los gestores autorizados que realicen la retirada de los residuos y los aportados por las plantas de valorización.
Se abonará al precio indicado en el Cuadro de precios nº 1.

*SC00001*
ESP

| Medición | Uds. | Largo | Parcial |
|---|---|---|---|
| Protección Flora |  |  |  |
| Pies de Arto | 80 | 20 | 1600.00 |
| Zonas de veg. de interes |  |  |  |
| 2+000 - 2+220 | 2 | 220 | 440.00 |
| 3+640- 4+000 | 2 | 360 | 720.00 |
| 4+240 - 5+400 | 2 | 1160 | 2320.00 |
| 10+800 - 10+890 | 2 | 90 | 180.00 |
| 14+030 - 14+530 | 2 | 500 | 1000.00 |
| Total |  |  | 6260 |

**U8010-041** m JALONAMIENTO MALLA FAUNA (18/02/2020)
500 m × 1.2 (1.27 con costes indirectos) = 635.00
Jalonamiento temporal trasladable y reutilizable para impedir caida de animales, incluida trampilla y portilla de escape, realizado con banda o malla pvc naranja y estacas de madera o jalones metálicos de 1,5 m de altura, separados 5 m entre sí, totalmente instalado, incluso reposiciones y desmantelamiento final.

| Código | Ud | Descripción | Rendimiento | Precio | Importe |
|---|---|---|---|---|---|
| PUMT09020020 | m | CINTA SEÑALIZACIÓN DE OBRA | 1 | 0.18 | 0.18 |
| P06001 | ud | POSTE SIN TORNEAR DE MADERA DE PINO TRATADA EN AUTOCLAVE USO IV, | 0.11 | 3.85 | 0.42 |
| O01009 | h | PEÓN | 0.005 | 20.27 | 0.10 |
| PUSS0405 | m | MALLA DE PVC DE SEGURIDAD NARANJA DE 1,00 METRO ALTURA. USO PARA DIVERSAS PUESTAS. (material; 19/06/2022) | 1 | 0.5 | 0.50 |
|  |  | Total |  |  | 1.2 |

*SC00000*
1.- DEFINICIÓN Y CONDICIONES GENERALES
Consiste en el conjunto de operaciones para la recogida y transporte de los residuos de construcción y demolición de carácter pétreo constituidos por tierras y piedras hasta planta de valorización de gestor de residuos autorizado.
Estas operaciones serán realizadas por gestores de residuos autorizados para su transporte por el organismo competente en materia de medio ambiente de la Comunidad Autónoma dónde se ejecuta la obra.
Se incluye el alquiler de los contenedores, la carga, el transporte y la entrega de los residuos en plantas de valorización.
2.- CONDICIONES DEL PROCESO DE EJECUCIÓN
Los gestores de residuos autorizados para el transporte procederán a la retirada periódica de los residuos almacenados en las zonas designadas para el almacenamiento de residuos.
3.- MEDICIÓN Y ABONO
Toneladas de peso realmente retirado que se acreditará con los documentos oficiales de control y seguimiento de los residuos entregados por los gestores autorizados que realicen la retirada de los residuos y los aportados por las plantas de valorización.
Se abonará al precio indicado en el Cuadro de precios nº 1.

*SC00001*
ESP

| Medición | Uds. | Largo | Parcial |
|---|---|---|---|
| Protección Fauna | 1 | 500 | 500.00 |
| Total |  |  | 500 |

### 07.02 SEGUIMIENTO ARQUEOLÓGICO (26/01/2022)
Importe: 121414.12

**U07021** ud PROYECTO INTERVENCIÓN ARQUEOLÓGICA INCL. TRAMITACIONES (26/01/2022)
1 ud × 3564.6 (3778.48 con costes indirectos) = 3778.48
Proyecto arqueológico en el ámbito del tramo incluidas tramitaciones y pago de tasas en Organismo.

| Código | Ud | Descripción | Rendimiento | Precio | Importe |
|---|---|---|---|---|---|
| PUAT8ARQ | ud | MATERIAL INFORME ARQUEOLÓGICO+P.P OFICINAS (material; 26/01/2022) | 1 | 250 | 250.00 |
| O03013 | h | CONSULTOR SENIOR ESPECIALISTA | 50 | 50.78 | 2539.00 |
| M06010 | jor | VEHÍCULO TODOTERRENO 71-85 CV, SIN MANO DE OBRA | 20 | 38.78 | 775.60 |
|  |  | Total |  |  | 3564.6 |

| Medición | Uds. | Parcial |
|---|---|---|
| Informe incial | 1 | 1.00 |
| Total |  | 1 |

**U07022** ud INFORME ARQUEOLÓGICO PREVIO INCL. TRAMITACIÓN AUTORIZ. (26/01/2022)
1 ud × 1773.4 (1879.8 con costes indirectos) = 1879.80
Informe arqueológico previo incluidas tramitaciones y tasas.

| Código | Ud | Descripción | Rendimiento | Precio | Importe |
|---|---|---|---|---|---|
| PUAT8ARQ | ud | MATERIAL INFORME ARQUEOLÓGICO+P.P OFICINAS | 1 | 250 | 250.00 |
| O03013 | h | CONSULTOR SENIOR ESPECIALISTA | 30 | 50.78 | 1523.40 |
|  |  | Total |  |  | 1773.4 |

| Medición | Uds. | Parcial |
|---|---|---|
| un informe previo | 1 | 1.00 |
| Total |  | 1 |

**U07023** mes SEGUIMIENTO ARQUEOLÓGICO DE LAS OBRAS+INFORME (26/01/2022)
33 mes × 3115.92 (3302.88 con costes indirectos) = 108995.04
Control y seguimiento arqueológico realizado por equipo de técnicos cualificados en arqueología y paleontología, dotados con medios materiales, vehículos. Incluida maquinaria de desbroce y excavación, medios auxiliares necesarios y presencia permanente de técnicos, generación de informe de seguimiento.

| Código | Ud | Descripción | Rendimiento | Precio | Importe |
|---|---|---|---|---|---|
| PUAT8ARQ | ud | MATERIAL INFORME ARQUEOLÓGICO+P.P OFICINAS | 1 | 250 | 250.00 |
| O03013 | h | CONSULTOR SENIOR ESPECIALISTA | 32 | 50.78 | 1624.96 |
| M06010 | jor | VEHÍCULO TODOTERRENO 71-85 CV, SIN MANO DE OBRA | 32 | 38.78 | 1240.96 |
|  |  | Total |  |  | 3115.92 |

| Medición | Uds. | Parcial |
|---|---|---|
| Movimiento de Tierras | 33 | 33.00 |
| Total |  | 33 |

**U801.0410** m² SONDEOS ARQUEOLÓGICOS CON MEDIOS MECÁNICOS
360 m² × 17.72 (18.78 con costes indirectos) = 6760.80
Realización de sondeos arqueológicos con medios mecánicos en las áreas de yacimiento arqueológico, incluido medios humanos, maquinaria, material auxiliar necesario. Incluso informe de resultados firmado por arqueólogo director.

| Código | Ud | Descripción | Rendimiento | Precio | Importe |
|---|---|---|---|---|---|
| O01001 | h | CAPATAZ | 0.1 | 25.85 | 2.59 |
| O01009 | h | PEÓN | 0.1 | 20.27 | 2.03 |
| O03013 | h | CONSULTOR SENIOR ESPECIALISTA | 0.1 | 50.78 | 5.08 |
| M02002 | h | MARTILLO HIDRÁULICO 501-1000 KG, COMPLETO | 0.1 | 5.03 | 0.50 |
| M01008 | h | CAMIÓN 311/400 CV. TIPO BAÑERA, HASTA 30 T | 0.1 | 49.84 | 4.98 |
| M04006 | h | COMPRESOR 131/160 CV, SIN MANO DE OBRA | 0.1 | 25.44 | 2.54 |
|  |  | Total |  |  | 17.72 |

| Medición | Uds. | Largo | Ancho | Parcial |
|---|---|---|---|---|
| Inmediaciones del Yacimiento del vinculo |  |  |  |  |
| 10 sondeos | 10 | 6 | 6 | 360.00 |
| Total |  |  |  | 360 |

### 07.03 PROGRAMA DE VIGILANCIA MABIENTAL (12/07/2013)
Importe: 153305.64

**U07031** mes INFORME DE SEGUIMIENTO AMBIENTAL DE LAS OBRAS (23/03/2017)
36 mes × 3330.28 (3530.1 con costes indirectos) = 127083.60
Informe mensual de seguimiento del Plan de Vigilancia Ambiental ambiental de las obras incluyendo seguimiento de ISO 14001, etiqueta ecológica y materiales de obra, permisos, tramitaciones a Organismos e informes de seguimiento.

| Código | Ud | Descripción | Rendimiento | Precio | Importe |
|---|---|---|---|---|---|
| PUATAMB-011 | ud | MATERIAL INFORME AMBIENTAL+P.P OFICINAS (material; 23/03/2017) | 1 | 195.68 | 195.68 |
| O03013 | h | CONSULTOR SENIOR ESPECIALISTA | 35 | 50.78 | 1777.30 |
| M06010 | jor | VEHÍCULO TODOTERRENO 71-85 CV, SIN MANO DE OBRA | 35 | 38.78 | 1357.30 |
|  |  | Total |  |  | 3330.28 |

| Medición | Uds. | Parcial |
|---|---|---|
| Meses de duracion obra | 36 | 36.00 |
| Total |  | 36 |

**U07032** mes SEGUIMIENTO ACÚSTICO (RUIDO AMBIENTAL) (12/07/2013)
36 mes × 687.16 (728.39 con costes indirectos) = 26222.04
Medida de niveles de ruido en zona de obra. Desarrollada la medición a lo largo de una jornada laboral, con toma de datos en diversos puntos de la obra, y elaboración de informes periódicos posteriores por especialista cualificado, incluidos materiales y elementos auxiliares. Unidad totalmente terminada.

| Código | Ud | Descripción | Rendimiento | Precio | Importe |
|---|---|---|---|---|---|
| PUATAMB-011 | ud | MATERIAL INFORME AMBIENTAL+P.P OFICINAS | 1 | 195.68 | 195.68 |
| PUATAMB-012 | ud | EQUIPO DE MEDIDA ACÚSTICO+MED. AUX. (material; 12/07/2013) | 0.05 | 2664.87 | 133.24 |
| O03013 | h | CONSULTOR SENIOR ESPECIALISTA | 4 | 50.78 | 203.12 |
| M06010 | jor | VEHÍCULO TODOTERRENO 71-85 CV, SIN MANO DE OBRA | 4 | 38.78 | 155.12 |
|  |  | Total |  |  | 687.16 |

| Medición | Uds. | Parcial |
|---|---|---|
| Meses de duracion obra | 36 | 36.00 |
| Total |  | 36 |

### 07.04 INTEGRACIÓN PAISAJÍSTICA (02/11/2010)
Importe: 484169.16

**U8010-04** m JALONAMIENTO MALLA
1961.72 m × 1.64 (1.74 con costes indirectos) = 3413.39

| Medición | Uds. | Largo | Ancho | Parcial |
|---|---|---|---|---|
| Vertedero Cañizares | 1 | 2229.23 | 0.88 | 1961.72 |
| Total |  |  |  | 1961.72 |

**UI04007** m² DESBROCE Y LIMPIEZA
72394.58 m² × 0.35 (0.37 con costes indirectos) = 26785.99

| Medición | Uds. | Largo | Ancho | Parcial |
|---|---|---|---|---|
| Vertedero Cañizares |  |  |  |  |
|  | 1 | 63282 | 0.88 | 55688.16 |
| Zona de Instalaciones Auxiliares (ZIA) CAñizares | 1 | 6813 | 0.88 | 5995.44 |
| Adicional por ocupación temporal | 1 | 82266.57 | 0.88 | 72394.58 |
| menos elementos ya medidos | -1 | 55688.16 |  | -55688.16 |
|  | -1 | 5995.44 |  | -5995.44 |
| Total |  |  |  | 72394.58 |

**UI4019_21** m³ TERRAPLÉN PARA RESTAURACIÓN Y ACONDICIONAMIENTO DE PARCELA CON M
103770.18 m³ × 0.48 (0.51 con costes indirectos) = 52922.79
Terraplén de material procedente de excavación, extendido en capas de 30 cm, humectado y compactado, para restauración y acondicionamiento de la parcela.

| Código | Ud | Descripción | Rendimiento | Precio | Importe |
|---|---|---|---|---|---|
| O01001 | h | CAPATAZ | 0.006 | 25.85 | 0.16 |
| O01009 | h | PEÓN | 0.0011 | 20.27 | 0.02 |
| M01077 | h | MOTONIVELADORA 131/160 CV | 0.0011 | 56.55 | 0.06 |
| M01084 | h | COMPACTADOR VIBRO 131/160 CV | 0.0011 | 47.09 | 0.05 |
| M01011 | h | CAMIÓN CISTERNA RIEGO AGUA 161/190 CV | 0.0006 | 37.02 | 0.02 |
| M01049 | h | PALA CARGADORA ORUGA 131/160 CV | 0.0026 | 65.88 | 0.17 |
| P01001 | m³ | AGUA (P.O.) | 0.0011 | 0.88 | 0.00 |
|  |  | Total |  |  | 0.48 |

Relación comercial: 000, 1.89, 001, 002, 003, 004, 005, Z0000, Z0100, Z0300, Z0500, Z0600, Z0700, Z1200, Z1900

| Medición | Uds. | Largo | Parcial |
|---|---|---|---|
| Vertedero Cañizares |  |  |  |
| Según Med Aux Fase I | 1 | 105136.11 | 105136.11 |
| Ajuste por rellenos localizados totales en Fase I | 1 | -1365.93 | -1365.93 |
| Total |  |  | 103770.18 |

**U07041** m² PREPARACIÓN DEL TERRENO Y LABOREO MECÁNICO
406124.3 m² × 0.11 (0.12 con costes indirectos) = 48734.92
Laboreo mecánico de terreno de consistencia media, comprendiendo dos pases cruzados de subsolador a 30 cm. de profundidad y dos pases, también cruzados, de arado de discos o vertedera a 20 cm. de profundidad, i/ remate manual de bordes y zonas especiales.

| Código | Ud | Descripción | Rendimiento | Precio | Importe |
|---|---|---|---|---|---|
| MU01040 | h | TRACTOR ORUGAS CON HOJA Y RIPER 191/240 CV | 0.001 | 85.52 | 0.09 |
| O01009 | h | PEÓN | 0.001 | 20.27 | 0.02 |
|  |  | Total |  |  | 0.11 |

| Medición | Uds. | Largo | Parcial |
|---|---|---|---|
| Conducciones y Ocupación temporal | 1 | 406124.3 | 406124.30 |
| Total |  |  | 406124.3 |

**U07042** m² PREPARACIÓN DEL TERRENO Y GRADEO MECÁNICO
61683.6 m² × 0.1 (0.11 con costes indirectos) = 6785.20
Gradeo mecánico de terreno de consistencia media, comprendiendo dos pases cruzados de subsolador a 30 cm. de profundidad y dos pases, también cruzados, de arado de discos o vertedera a 20 cm. de profundidad, i/ remate manual de bordes y zonas especiales.

| Código | Ud | Descripción | Rendimiento | Precio | Importe |
|---|---|---|---|---|---|
| MU01040 | h | TRACTOR ORUGAS CON HOJA Y RIPER 191/240 CV | 0.0009 | 85.52 | 0.08 |
| O01009 | h | PEÓN | 0.0009 | 20.27 | 0.02 |
|  |  | Total |  |  | 0.1 |

| Medición | Uds. | Largo | Ancho | Parcial |
|---|---|---|---|---|
| Vertedero Cañizares | 1 | 63282 | 0.88 | 55688.16 |
| Zona de Instalaciones Auxiliares (ZIA) Cañizares | 1 | 6813 | 0.88 | 5995.44 |
| Total |  |  |  | 61683.6 |

**UI02007** m³ EXCAVACIÓN EN DESMONTE
24673.44 m³ × 2.97 (3.15 con costes indirectos) = 77721.34

| Medición | Uds. | Largo | Ancho | Alto | Parcial |
|---|---|---|---|---|---|
| Vertedero Cañizares |  |  |  |  |  |
|  | 1 | 63282 | 0.4 | 0.88 | 22275.26 |
| ZIA CAñizares | 1 | 6813 | 0.4 | 0.88 | 2398.18 |
| Total |  |  |  |  | 24673.44 |

**U2410-02** m³ EXTENDIDO TIERRA VEGETAL DE LA PROPIA OBRA
24673.44 m³ × 0.74 (0.78 con costes indirectos) = 19245.28

| Medición | Uds. | Largo | Ancho | Alto | Parcial |
|---|---|---|---|---|---|
| Vertedero Cañizares |  |  |  |  |  |
|  | 1 | 63282 | 0.4 | 0.88 | 22275.26 |
| ZIA CAñizares | 1 | 6813 | 0.4 | 0.88 | 2398.18 |
| Total |  |  |  |  | 24673.44 |

**X2411-06** m² HIDROSIEMBRA MEZCLA SEMILLAS (11/03/2020)
55688.16 m² × 0.59 (0.63 con costes indirectos) = 35083.54
Hidrosiembra con mezcla de semillas, incluida la preparación de la superficie, abono y riego de implantación.

| Código | Ud | Descripción | Rendimiento | Precio | Importe |
|---|---|---|---|---|---|
| M01011 | h | CAMIÓN CISTERNA RIEGO AGUA 161/190 CV | 0.0048 | 37.02 | 0.18 |
| MX928 | h | HIDROSIEMBRADORA (maquinaria; 11/03/2020) | 0.0018 | 53.51 | 0.10 |
| P01001 | m³ | AGUA (P.O.) | 0.018 | 0.88 | 0.02 |
| PX15258 | kg | MULCH DE FIBRA CORTA (material; 11/03/2020) | 0.1 | 0.45 | 0.05 |
| PX15263 | kg | MEZCLA SEMILLAS HIDROSIEMBRA (material; 11/03/2020) | 0.03 | 2.01 | 0.06 |
| PX15305 | kg | ABONO COMPLEJO (material; 11/03/2020) | 0.06 | 0.25 | 0.02 |
| PX15327 | kg | ESTABILIZADOR SUELO (material; 11/03/2020) | 0.015 | 6.12 | 0.09 |
| O01005 | h | OFICIAL DE OFICIOS | 0.0035 | 20.8 | 0.07 |
|  |  | Total |  |  | 0.59 |

| Medición | Uds. | Largo | Ancho | Parcial |
|---|---|---|---|---|
| Vertedero Cañizares |  |  |  |  |
|  | 1 | 63282 | 0.88 | 55688.16 |
| Total |  |  |  | 55688.16 |

**U801.0120** m² SIEMBRA EN SECO MECANIZADA (23/02/2011)
84945.18 m² × 0.7 (0.74 con costes indirectos) = 62859.43
Siembra en seco mecanizada, realizada mediante tractor sobre ruedas con sembradora centrífuga acoplada, con dosis de semilla de 25 gr/m² y abonado mineral complejo 12-24-12 en dosis de 35 gr/m², en zonas de pendiente inferior al 25%, ejecutada en superficies superiores a 5000 m² i/ laboreo previo con grada de discos.

| Código | Ud | Descripción | Rendimiento | Precio | Importe |
|---|---|---|---|---|---|
| O01001 | h | CAPATAZ | 0.005 | 25.85 | 0.13 |
| O01009 | h | PEÓN | 0.01 | 20.27 | 0.20 |
| Q040404A05 | h | TRACTORES TIPO AGRÍCOLA. DE 50 KW DE POTENCIA (maquinaria; 17/04/2012) | 0.005 | 34.1 | 0.17 |
| Q170101A01 | h | GRADA DE DISCOS (maquinaria; 09/05/2014) | 0.005 | 15.05 | 0.08 |
| PMT12070005 | kg | MEZCLA SIEMBRA MECANIZADA (material; 23/02/2011) | 0.025 | 2.69 | 0.07 |
| PUT12030002 | kg | ABONO MINERAL COMPLEJO 12-24-12 (material; 29/05/2014) | 0.035 | 1.44 | 0.05 |
|  |  | Total |  |  | 0.7 |

Claves: acoplar, centrifugo, complejo, disco, ejecucion, grada, inferior, mecanismo, mineral, previo, rueda, seco, semilla, siembra, superficie, tractor

| Medición | Uds. | Largo | Ancho | Parcial |
|---|---|---|---|---|
| ZIA CAñizares | 1 | 6813 | 0.88 | 5995.44 |
| Conducciones | 1 | 78815.29 |  | 78815.29 |
|  | 1 | 134.45 |  | 134.45 |
| Total |  |  |  | 84945.18 |

**U07044** m² PLANTACIÓN ARBÓREA-ARBUSTIVA EN ZONAS DE OCUPACIÓN CON DENSIDAD (02/11/2010)
243674.58 m² × 0.25 (0.27 con costes indirectos) = 65792.14
Plantación arbóreo-arbustiva en zonas de ocupación con densidad de 1.000 plantas por hectárea, con una proporción de 10% de árboles, 40% de arbustos y 50% de matas, utilizando especies autóctonas propias del entorno y con la mezcla de especies indicada en pliego, incluso suministro de planta, apertura de hoyos, abonado,tubo protector individual de pástico perforado y primer riego.

| Código | Ud | Descripción | Rendimiento | Precio | Importe |
|---|---|---|---|---|---|
| PUma_14 | m² | PLANTACIÓN ARBÓREO-ARBUSTIVA EN ZONAS DE OCUPACIÓN CON DENSIDAD (07/02/2018) | 1 | 0.24 | 0.24 |
| %CI | % | Costes Indirectos (02/11/2010) | 6 % | 0.24 | 0.01 |
|  |  | Total |  |  | 0.25 |

| Medición | Uds. | Largo | Ancho | Parcial |
|---|---|---|---|---|
| Conducciones y Ocupación temporal (Zonas Forestales) | 1 | 406124.3 | 0.6 | 243674.58 |
| Total |  |  |  | 243674.58 |

**U07045** m² PLANTACIÓN ARBÓREA-ARBUSTIVA EN VERTEDERO (02/11/2010)
55688.16 m² × 0.36 (0.38 con costes indirectos) = 21161.50
Plantación arbóreo-arbustiva en vertedero con densidad de 1.200 planta por hectárea, con una proporción de 40% de árboles, 30% de arbustos y 30% de matas, utilizando especies autóctonas propias del entorno y con la mezcla de especies indicada en pliego, incluso suministro de planta, apertura de hoyos, abonado, protector individual y primer riego.

| Código | Ud | Descripción | Rendimiento | Precio | Importe |
|---|---|---|---|---|---|
| PUma_15 | m² | PLANTACIÓN ARBÓREO-ARBUSTIVA EN VERTEDERO CON DENSIDAD DE 1.200 (07/02/2018) | 1 | 0.34 | 0.34 |
| %CI | % | COSTES INDIRECTOS | 6 % | 0.34 | 0.02 |
|  |  | Total |  |  | 0.36 |

| Medición | Uds. | Largo | Ancho | Parcial |
|---|---|---|---|---|
| Vertedero Cañizares | 1 | 63282 | 0.88 | 55688.16 |
| Total |  |  |  | 55688.16 |

**U0701046** ud MANTENIMIENTO, CONSERVACIÓN Y REPOSICIÓN DE MARRAS
31050.04 ud × 1.52 (1.61 con costes indirectos) = 49990.56
Mantenimiento, conservación y reposición de marras de las plantaciones durante el periodo de garantía de las obras.

| Código | Ud | Descripción | Rendimiento | Precio | Importe |
|---|---|---|---|---|---|
| O01009 | h | PEÓN | 0.075 | 20.27 | 1.52 |
|  |  | Total |  |  | 1.52 |

| Medición | Uds. | Largo | Ancho | Parcial |
|---|---|---|---|---|
| Plantaciones 1000 ud/ha | 1 | 243674.58 | 0.1 | 24367.46 |
| Plantaciones 1200 ud/ha | 1 | 55688.16 | 0.12 | 6682.58 |
| Total |  |  |  | 31050.04 |

**U07047** ud PLANTACIÓN DE POPULUS ALBA DE 1,0-1,5 M EN CEPELLÓN (06/04/2011)
189 ud × 6.12 (6.49 con costes indirectos) = 1226.61
Populus alba de 1-2 savias de 1,0-1,5 m en cepellón en hoyo de 0,6x0,6x6,0 m abierto con retroexcavadora incluso apertura de hoyo, aporte de estiércol y abono, suministro y colocación de planta, relleno de hoyo, tutor, alcorcado, riego de implantación y colocación de protector de 120 cm de alto.

| Código | Ud | Descripción | Rendimiento | Precio | Importe |
|---|---|---|---|---|---|
| O01001 | h | CAPATAZ | 0.01 | 25.85 | 0.26 |
| O01009 | h | PEÓN | 0.005 | 20.27 | 0.10 |
| MAQ-002A1 | h | RETROEXCAVADORA RUEDAS HIDRÁULICA 51/70 CV (maquinaria; 06/04/2011) | 0.01 | 29.27 | 0.29 |
| MUAQ-005A3 | h | CAMIÓN CISTERNA 10.000L (maquinaria; 26/01/2022) | 0.01 | 29.27 | 0.29 |
| PUATPT10 | ud | TUTOR PLANTACIONES+AMARRE (material; 25/04/2011) | 1 | 1.85 | 1.85 |
| PX15253 | kg | ESTIERCOL | 1 | 0.03 | 0.03 |
| P01001 | m³ | AGUA (P.O.) | 0.01 | 0.88 | 0.01 |
| PUAT8PT159 | kg | ABONO NPK LENTA LIB. 3-6 MESES (material; 24/03/2017) | 0.002 | 1.78 | 0.00 |
| PUATPL39B | ud | POPULUS ALBA 1,0-1,5 M EN CEPELLÓN (material; 28/07/2011) | 1 | 3.29 | 3.29 |
|  |  | Total |  |  | 6.12 |

| Medición | Uds. | Parcial |
|---|---|---|
| Cruce 1 | 39 | 39.00 |
| Cruce 2 | 57 | 57.00 |
| Cruce 3 | 36 | 36.00 |
| Cruce 4 | 57 | 57.00 |
| Total |  | 189 |

**U07048** ud PLANTACIÓN DE TAMARIX GALLICA DE 0,8-1,0 M EN CEPELLÓN (06/04/2011)
1225.33 ud × 3.19 (3.38 con costes indirectos) = 4141.62
Plantación de Tamarix gallica de 0,8-1,0m de altura en contenedor incluso apertura de hoyo de 40 cm de diámetro y 40 cm de profundidad con barrena acoplada a miniexcavadora, suministro y colocación de planta, aporte de estiércol y abono, relleno de hoyo, alcorcado y riego de implantación.

| Código | Ud | Descripción | Rendimiento | Precio | Importe |
|---|---|---|---|---|---|
| O01001 | h | CAPATAZ | 0.01 | 25.85 | 0.26 |
| O01009 | h | PEÓN | 0.01 | 20.27 | 0.20 |
| MAQ-002A1 | h | RETROEXCAVADORA RUEDAS HIDRÁULICA 51/70 CV | 0.01 | 29.27 | 0.29 |
| MUAQ-005A3 | h | CAMIÓN CISTERNA 10.000L | 0.007 | 29.27 | 0.20 |
| PUATPT10 | ud | TUTOR PLANTACIONES+AMARRE | 1 | 1.85 | 1.85 |
| PX15253 | kg | ESTIERCOL | 1 | 0.03 | 0.03 |
| P01001 | m³ | AGUA (P.O.) | 0.01 | 0.88 | 0.01 |
| PUAT8PT159 | kg | ABONO NPK LENTA LIB. 3-6 MESES | 0.002 | 1.78 | 0.00 |
| PUATPL007 | ud | TAMARIX GALLICA 0,8-1,0 M EN CONTENEDOR (material; 28/07/2011) | 1 | 0.35 | 0.35 |
|  |  | Total |  |  | 3.19 |

| Medición | Uds. | Largo | Ancho | Parcial |
|---|---|---|---|---|
| Cruce 1 | 9 |  |  | 9.00 |
| Cruce 5 | 45 |  |  | 45.00 |
| Cruce 6 | 24 |  |  | 24.00 |
| Tramos de defensa provisional ( 10% superficie): |  |  |  |  |
| Pk 6+850 a 7+380 | 1 | 9400 | 0.05 | 470.00 |
| Pk 7+832 a 7+970 | 1 | 2089 | 0.05 | 104.45 |
| Pk 8+450 a 8+790 | 1 | 6271.5 | 0.05 | 313.58 |
| Pk 9+480 a 9+800 | 1 | 5186 | 0.05 | 259.30 |
| Total |  |  |  | 1225.33 |

**U07049** ud PLANTACIÓN DE NERIUM OLEANDER DE0,4-0,6 M DE ALTO EN CONTENEDOR (06/04/2011)
1171.33 ud × 2.56 (2.71 con costes indirectos) = 3174.30
Nerium oleander de 0,4 a 0,6 m. de altura, suministrado en contenedor y plantación en hoyo de0,4x0,4x0,4m., incluso apertura del mismo con los medios indicados, abonado, formación de alcorque y primer riego.

| Código | Ud | Descripción | Rendimiento | Precio | Importe |
|---|---|---|---|---|---|
| O01001 | h | CAPATAZ | 0.005 | 25.85 | 0.13 |
| O01009 | h | PEÓN | 0.01 | 20.27 | 0.20 |
| MAQ-002A1 | h | RETROEXCAVADORA RUEDAS HIDRÁULICA 51/70 CV | 0.006 | 29.27 | 0.18 |
| MUAQ-005A3 | h | CAMIÓN CISTERNA 10.000L | 0.045 | 29.27 | 1.32 |
| PX15253 | kg | ESTIERCOL | 1 | 0.03 | 0.03 |
| P01001 | m³ | AGUA (P.O.) | 0.01 | 0.88 | 0.01 |
| PUAT8PT159 | kg | ABONO NPK LENTA LIB. 3-6 MESES | 0.02 | 1.78 | 0.04 |
| PUATPL010B | ud | NERIUM OLEANDER 0,4-0,6 M EN CONTENEDOR (material; 28/07/2011) | 1 | 0.65 | 0.65 |
|  |  | Total |  |  | 2.56 |

| Medición | Uds. | Largo | Ancho | Parcial |
|---|---|---|---|---|
| Cruce 1 | 9 |  |  | 9.00 |
| Cruce 6 | 15 |  |  | 15.00 |
| Tramos de defensa provisional ( 10% superficie): |  |  |  |  |
| Pk 6+820 a 7+350 | 1 | 9400 | 0.05 | 470.00 |
| Pk 7+8020 a 7+940 | 1 | 2089 | 0.05 | 104.45 |
| Pk 8+420 a 8+760 | 1 | 6271.5 | 0.05 | 313.58 |
| Pk 9+480 a 9+800 | 1 | 5186 | 0.05 | 259.30 |
| Total |  |  |  | 1171.33 |

**U07050** ud PLANTACIÓN DE SALIX PEDICELLATA DE 0,50-0,75 M EN CONTENEDOR (06/04/2011)
612 ud × 2.35 (2.49 con costes indirectos) = 1523.88
Ud. Suministro y plantación de Salix pedicellata (fajina) de 0,50 a 0,75 m. de altura, suministrado en contenedor, y plantación en hoyo de 0,4 x 0,4 x 0,4 m., incluso apertura manual del mismo, abonado, formación de alcorque y primer riego.

| Código | Ud | Descripción | Rendimiento | Precio | Importe |
|---|---|---|---|---|---|
| O01001 | h | CAPATAZ | 0.005 | 25.85 | 0.13 |
| O01009 | h | PEÓN | 0.01 | 20.27 | 0.20 |
| MAQ-002A1 | h | RETROEXCAVADORA RUEDAS HIDRÁULICA 51/70 CV | 0.01 | 29.27 | 0.29 |
| MUAQ-005A3 | h | CAMIÓN CISTERNA 10.000L | 0.01 | 29.27 | 0.29 |
| PX15253 | kg | ESTIERCOL | 1 | 0.03 | 0.03 |
| P01001 | m³ | AGUA (P.O.) | 0.01 | 0.88 | 0.01 |
| PUAT8PT159 | kg | ABONO NPK LENTA LIB. 3-6 MESES | 0.1 | 1.78 | 0.18 |
| PUATPL024 | ud | SALIXATROCINEREA DE 0,5-0,75 M EN CONTENEDOR (material; 15/07/2013) | 1 | 1.22 | 1.22 |
|  |  | Total |  |  | 2.35 |

| Medición | Uds. | Parcial |
|---|---|---|
| Cruce 1 | 160 | 160.00 |
| Cruce 2 | 127 | 127.00 |
| Cruce 3 | 140 | 140.00 |
| Cruce 4 | 137 | 137.00 |
| Cruce 5 | 48 | 48.00 |
| Total |  | 612 |

**U07051** ud PLANTACIÓN DE RHAMNUS ALATERNUS 0,2-0,5M EN CONTENEDOR (06/04/2011)
15 ud × 1.51 (1.6 con costes indirectos) = 24.00
Plantación de Rhamnus alaternus 0,2-0,5m de altura en contenedor incluso apertura de hoyo de 40 cm de diámetro y 40 cm de profundidad con barrena acoplada a miniexcavadora, suministro y colocación de planta, aporte de estiércol y abono, relleno de hoyo, alcorcado y riego de implantación.

| Código | Ud | Descripción | Rendimiento | Precio | Importe |
|---|---|---|---|---|---|
| O01001 | h | CAPATAZ | 0.005 | 25.85 | 0.13 |
| O01009 | h | PEÓN | 0.01 | 20.27 | 0.20 |
| MAQ-002A1 | h | RETROEXCAVADORA RUEDAS HIDRÁULICA 51/70 CV | 0.01 | 29.27 | 0.29 |
| MUAQ-005A3 | h | CAMIÓN CISTERNA 10.000L | 0.01 | 29.27 | 0.29 |
| PX15253 | kg | ESTIERCOL | 1 | 0.03 | 0.03 |
| P01001 | m³ | AGUA (P.O.) | 0.01 | 0.88 | 0.01 |
| PUAT8PT159 | kg | ABONO NPK LENTA LIB. 3-6 MESES | 0.05 | 1.78 | 0.09 |
| PUATPL200 | ud | RHAMNUS ALATERNUS 0,2-0,5M CONTENEDOR (material; 15/02/2022) | 1 | 0.47 | 0.47 |
|  |  | Total |  |  | 1.51 |

| Medición | Uds. | Parcial |
|---|---|---|
| Cruce 5 | 15 | 15.00 |
| Total |  | 15 |

**U07052** ud PLANTACIÓN DE PISTACEA LENTISCUS DE 0,3-0.5M EN CONTENEDOR (06/04/2011)
18 ud × 1.52 (1.61 con costes indirectos) = 28.98
Plantación de Quercus coccifera de 0,3-0,5m de altura en contenedor incluso apertura de hoyo de 40 cm de diámetro y 40 cm de profundidad con barrena acoplada a miniexcavadora, suministro y colocación de planta, aporte de estiércol y abono, relleno de hoyo, alcorcado y riego de implantación.

| Código | Ud | Descripción | Rendimiento | Precio | Importe |
|---|---|---|---|---|---|
| O01001 | h | CAPATAZ | 0.005 | 25.85 | 0.13 |
| O01009 | h | PEÓN | 0.01 | 20.27 | 0.20 |
| MAQ-002A1 | h | RETROEXCAVADORA RUEDAS HIDRÁULICA 51/70 CV | 0.01 | 29.27 | 0.29 |
| MUAQ-005A3 | h | CAMIÓN CISTERNA 10.000L | 0.01 | 29.27 | 0.29 |
| PX15253 | kg | ESTIERCOL | 1 | 0.03 | 0.03 |
| P01001 | m³ | AGUA (P.O.) | 0.01 | 0.88 | 0.01 |
| PUAT8PT159 | kg | ABONO NPK LENTA LIB. 3-6 MESES | 0.05 | 1.78 | 0.09 |
| PUATPL0017C | ud | RETAMA 03-05M CONTENEDRO (material; 24/03/2017) | 1 | 0.48 | 0.48 |
|  |  | Total |  |  | 1.52 |

| Medición | Uds. | Parcial |
|---|---|---|
| Cruce 5 | 18 | 18.00 |
| Total |  | 18 |

**U07053** ud PLANTACIÓN DE GENISTA SPARTOIDES 0.3-0.5M EN CONTENEDOR (06/04/2011)
1171.33 ud × 1.42 (1.51 con costes indirectos) = 1768.71
Plantación de Genista spartoides0.3-0.5m de altura en contenedor incluso apertura de hoyo de 40 cm de diámetro y 40 cm de profundidad con barrena acoplada a miniexcavadora, suministro y colocación de planta, aporte de estiércol y abono, relleno de hoyo, alcorcado y riego de implantación.

| Código | Ud | Descripción | Rendimiento | Precio | Importe |
|---|---|---|---|---|---|
| O01001 | h | CAPATAZ | 0.005 | 25.85 | 0.13 |
| O01009 | h | PEÓN | 0.01 | 20.27 | 0.20 |
| MAQ-002A1 | h | RETROEXCAVADORA RUEDAS HIDRÁULICA 51/70 CV | 0.01 | 29.27 | 0.29 |
| MUAQ-005A3 | h | CAMIÓN CISTERNA 10.000L | 0.01 | 29.27 | 0.29 |
| PX15253 | kg | ESTIERCOL | 1 | 0.03 | 0.03 |
| P01001 | m³ | AGUA (P.O.) | 0.01 | 0.88 | 0.01 |
| PUAT8PT159 | kg | ABONO NPK LENTA LIB. 3-6 MESES | 0.05 | 1.78 | 0.09 |
| PUATPL001 | ud | GENISTA SCORPIUS 03-05M CONTENEDOR (material; 15/02/2022) | 1 | 0.38 | 0.38 |
|  |  | Total |  |  | 1.42 |

| Medición | Uds. | Largo | Ancho | Parcial |
|---|---|---|---|---|
| Cruce 6 | 24 |  |  | 24.00 |
| Tramos de defensa provisional ( 10% superficie): |  |  |  |  |
| Pk 6+820 a 7+350 | 1 | 9400 | 0.05 | 470.00 |
| Pk 7+8020 a 7+940 | 1 | 2089 | 0.05 | 104.45 |
| Pk 8+420 a 8+760 | 1 | 6271.5 | 0.05 | 313.58 |
| Pk 9+480 a 9+800 | 1 | 5186 | 0.05 | 259.30 |
| Total |  |  |  | 1171.33 |

**U07054** ud PLANTACIÓN DE RETAMA ESPHAAERO CARPA 0.3-.5 EN CONTENEDOR (06/04/2011)
1174.33 ud × 1.43 (1.52 con costes indirectos) = 1784.98
Plantación de Retama esphaaero carpade 0.3-0.5m de altura en contenedor incluso apertura de hoyo de 40 cm de diámetro y 40 cm de profundidad con barrena acoplada a miniexcavadora, suministro y colocación de planta, aporte de estiércol y abono, relleno de hoyo, alcorcado y riego de implantación.

| Código | Ud | Descripción | Rendimiento | Precio | Importe |
|---|---|---|---|---|---|
| O01001 | h | CAPATAZ | 0.005 | 25.85 | 0.13 |
| O01009 | h | PEÓN | 0.01 | 20.27 | 0.20 |
| MAQ-002A1 | h | RETROEXCAVADORA RUEDAS HIDRÁULICA 51/70 CV | 0.01 | 29.27 | 0.29 |
| MUAQ-005A3 | h | CAMIÓN CISTERNA 10.000L | 0.01 | 29.27 | 0.29 |
| PX15253 | kg | ESTIERCOL | 1 | 0.03 | 0.03 |
| P01001 | m³ | AGUA (P.O.) | 0.01 | 0.88 | 0.01 |
| PUAT8PT159 | kg | ABONO NPK LENTA LIB. 3-6 MESES | 0.05 | 1.78 | 0.09 |
| PUATPL0017B | ud | RETAMA 03-05M CONTENEDRO (material; 24/03/2017) | 1 | 0.39 | 0.39 |
|  |  | Total |  |  | 1.43 |

| Medición | Uds. | Largo | Ancho | Parcial |
|---|---|---|---|---|
| Cruce 6 | 27 |  |  | 27.00 |
| Tramos de defensa provisional ( 10% superficie): |  |  |  |  |
| Pk 6+820 a 7+350 | 1 | 9400 | 0.05 | 470.00 |
| Pk 7+8020 a 7+940 | 1 | 2089 | 0.05 | 104.45 |
| Pk 8+420 a 8+760 | 1 | 6271.5 | 0.05 | 313.58 |
| Pk 9+480 a 9+800 | 1 | 5186 | 0.05 | 259.30 |
| Total |  |  |  | 1174.33 |

## 08 GESTIÓN DE RESIDUOS (15/09/2022)
Importe: 138874.68

**UGR_F1** ud GESTIÓN DE RESIDUOS FI (15/09/2022)
1 ud × 131013.85 (138874.68 con costes indirectos) = 138874.68
Gestión de Residuos de Fase I según recogido en Anejo

| Código | Ud | Descripción | Rendimiento | Precio | Importe |
|---|---|---|---|---|---|
| PUGR_F1 | ud | GESTIÓN DE RESIDUOS F1 (15/09/2022) | 1 | 131013.85 | 131013.85 |
|  |  | Total |  |  | 131013.85 |

## 09 SEGURIDAD Y SALUD (28/07/2022)
Importe: 463559.67

**U09.1** ud SEGURIDAD Y SALUD_FASE 1 (28/07/2022)
1 ud × 437320.44 (463559.67 con costes indirectos) = 463559.67
Seguridad y Salud Fase 1 según recogido en Anejo

| Código | Ud | Descripción | Rendimiento | Precio | Importe |
|---|---|---|---|---|---|
| PU09.1 | ud | SEGURIDAD Y SALUD_FASE 1 (28/07/2022) | 1 | 437320.44 | 437320.44 |
|  |  | Total |  |  | 437320.44 |

**I27013** ud EMBOCADURA AÑO SENCILLO Ø 0,8 M
Precio: 156.54
Embocadura para caño sencillo de 0,8 m de diámetro interior, con dos aletas e imposta, incluida excavación y rellenos de trasdos.

| Código | Ud | Descripción | Rendimiento | Precio | Importe |
|---|---|---|---|---|---|
| I03005 | m³ | EXCAVACIÓN MECÁNICA ZANJA, TERRENO COMPACTO | 1.711 | 2.91 | 4.98 |
| I03001 | m³ | EXCAVACIÓN MANUAL ZANJA, TERRENO COMPACTO, P<= 1,3 M | 0.683 | 43.07 | 29.42 |
| XI16002 | m² | ENCOFRADO Y DESENCOFRADO MADERA ZAPATAS, VIGAS RIOSTRAS Y ENCEPA | 7.119 | 17.1 | 121.73 |
| I10031 | m³ | EXTENDIDO TIERRAS HASTA 10 M | 2.753 | 0.15 | 0.41 |
|  |  | Total |  |  | 156.54 |

Relación comercial: 000, 341.83, 001, 002, 003, 004, 005, Z0000, Z0100, Z0300, Z0500, Z0600, Z0700, Z1200, Z1900

| Código | Ud | Descripción | Precio |
|---|---|---|---|
| PMAT-PT10 | ud | TUTOR PLANTACIONES+AMARRE (material; 25/04/2011) | 2.5 |

## Mediciones

**XEL2366** ud MÓDULO SOLAR FOTOVOLTAICO MONOCRISTALINO DE 540 WP (07/10/2021)
2 ud × 221.49
Suministro e instalación de módulo solar fotovoltaico de células de silicio monocristalino (LR5-7265HPH-540M o similar), potencia máxima (Wp) STC 540 W y NOCT 403,3 W , tensión a máxima potencia comprendida en el rango (Vmp) 41.65 - 38.78 V, intensidad a máxima potencia comprendida en el rango (Imp) 12,97 - 10,4,45 A, intensidad de cortocircuito comprendida en el rango (Isc) 13,85 - 11,20 A, tensión en circuito abierto comprendida en el rango (Voc) 49,50 - 46,41, eficiencia comprendida en el rango del 21%, incluso conectores para cableado y pequeño material necesarios para su correcta instalación eléctrica, y montaje en la estructura fotovoltaica. Conectado a tierra. Medida la unidad instalada, conectada y funcionando.

| Código | Ud | Descripción | Rendimiento | Precio | Importe |
|---|---|---|---|---|---|
| PXEL07C | ud | MÓDULO SOLAR FOTOVOLTAICO MONOCRISTALINO DE 540 WP (P.O.) (material; 07/10/2021) | 1 | 195.23 | 195.23 |
| O01004 | h | OFICIAL ESPECIALISTA | 0.6 | 22.96 | 13.78 |
| O01005 | h | OFICIAL DE OFICIOS | 0.6 | 20.8 | 12.48 |
|  |  | Total |  |  | 221.49 |

| Medición | Uds. | Largo | Parcial |
|---|---|---|---|
| STRING | 2 | 1 | 2.00 |
| Total |  |  | 2 |

**XEL2367** ud ESTRUCTURA SOPORTE PARA PLACA (05/10/2021)
1 ud × 237.78
Soporte aluminio incluinado 30º para anclaje cubierta mediante atornillado para 2 placas. Incluidas piezas de soporte, sujeción, tornillos, accesorios y piezas de empalme. Conexión a tierra de la estructura y placas. Instalada y preparada para colocar las placas solares. Capacidad para 2 placas solares.

| Código | Ud | Descripción | Rendimiento | Precio | Importe |
|---|---|---|---|---|---|
| PXEL9520C | ud | TORNILLO AUTOROSCANTE DE 6,5X70 MM DE ACERO INOXIDABLE (material; 05/10/2021) | 20 | 0.35 | 7.00 |
| PXEL9521C | ud | SOPORTE ATORNILLADO PARA 2 PANELES 30º (material; 06/06/2022) | 1 | 181.75 | 181.75 |
| O01004 | h | OFICIAL ESPECIALISTA | 0.6 | 22.96 | 13.78 |
| O01005 | h | OFICIAL DE OFICIOS | 0.6 | 20.8 | 12.48 |
| M01007 | h | CAMIÓN 241/310 CV CON GRÚA | 0.5 | 45.54 | 22.77 |
|  |  | Total |  |  | 237.78 |

| Medición | Uds. | Parcial |
|---|---|---|
| estructura | 1 | 1.00 |
| Total |  | 1 |

**E02175** m LÍNEA CU RV-K 0,6/1 KV 2X6 MM², EN BANDEJA INSTALADA
24 m × 0.91
Línea eléctrica realizada con cable de cobre UNE 21123 (RV-K 0,6/1 kV) 2x6 mm² instalado en bandejas o canales de cables.

| Código | Ud | Descripción | Rendimiento | Precio | Importe |
|---|---|---|---|---|---|
| O01004 | h | OFICIAL ESPECIALISTA | 0.034 | 22.96 | 0.78 |
| P25105 | m | CABLE RV-K 0,6/1 2X6 MM² (CU) (P.O.) (material) | 1 | 0.13 | 0.13 |
|  |  | Total |  |  | 0.91 |

Relación comercial: 000, 0.91, 001, 002, 003, 004, 005, Z0000, Z0100, Z0300, Z0500, Z0600, Z0700, Z1200, Z1900

**E02176** m LÍNEA CU RV-K 0,6/1 KV 2X10 MM², EN BANDEJA INSTALADA
15 m × 3.15
Línea eléctrica realizada con cable de cobre UNE 21123 (RV-K 0,6/1 kV) 2x10 mm² instalado en bandejas o canales de cables.

| Código | Ud | Descripción | Rendimiento | Precio | Importe |
|---|---|---|---|---|---|
| O01004 | h | OFICIAL ESPECIALISTA | 0.041 | 22.96 | 0.94 |
| P25106 | m | CABLE RV-K 0,6/1 2X10 MM² (CU) (P.O.) (material) | 1 | 2.21 | 2.21 |
|  |  | Total |  |  | 3.15 |

Relación comercial: 000, 3.15, 001, 002, 003, 004, 005, Z0000, Z0100, Z0300, Z0500, Z0600, Z0700, Z1200, Z1900

**XEL0P01** ud SECCIONAMIENTO Y PROTECCIÓN
1 ud × 771.7
Módulos de seccionamiento de corte en carga de 30 A en CC. Módulos de portafusible y fusible de entre 30-50 A. Portección contra sobretensions DC - Pararrayos tipo 2 Imax = 15 kA - Up = 1,3 / 1,5 kV - Embase monobloc - Módulos de protección desenchufables - Indicador y control de fin de servicio

| Código | Ud | Descripción | Rendimiento | Precio | Importe |
|---|---|---|---|---|---|
| PXEL0P01 | ud | SECCIONADOR DC (06/06/2022) | 2 | 95.36 | 190.72 |
| PXEL0P02 | ud | PORTAFUSIBLE Y FUSIBLE 30-50A (06/06/2022) | 14 | 25 | 350.00 |
| PXEL0P03 | ud | PROTECCIÓN SOBRETENSIONES CLASEII (06/06/2022) | 2 | 102.36 | 204.72 |
| O01004 | h | OFICIAL ESPECIALISTA | 0.6 | 22.96 | 13.78 |
| O01005 | h | OFICIAL DE OFICIOS | 0.6 | 20.8 | 12.48 |
|  |  | Total |  |  | 771.7 |

**XEL0A02** ud AEROGENERADOR 300 W
1 ud × 1689.83
Energía Aprox. 30 kWh/mes a 5,8 m/s Área de barrido 1,07 m2 Diámetro del rotor 1,17 m Peso 5,9 kg Velocidad del viento de arranque 3,58 m/s Voltaje 48 VDC. Aspas (3). Alternador de imanes permanentes sin escobillas. Protección contra sobrevelocidad. Montado sobre columna troncopiramidal de 6 m, incluida base de hormigón. Montado con vientos, cableado, probado y funcionando.

| Código | Ud | Descripción | Rendimiento | Precio | Importe |
|---|---|---|---|---|---|
| PXEL0A1 | ud | AEROGENERADOR 300 W (material; 06/06/2022) | 1 | 1296.36 | 1296.36 |
| PXEL0006 | ud | COLUMNA TRONCOCÓNICA NEGRA 6 M | 1 | 285.63 | 285.63 |
| O01009 | h | PEÓN | 1.5 | 20.27 | 30.41 |
| O01004 | h | OFICIAL ESPECIALISTA | 1 | 22.96 | 22.96 |
| UI14009 | m³ | HORMIGÓN EN MASA HM-20/B/20/X0 | 0.768 | 70.92 | 54.47 |
|  |  | Total |  |  | 1689.83 |

**XEL0B01** ud BATERÍA AGM 300 AH
1 ud × 398.39
Bateria AGM 12 V 300 Ah de capacidad. Instalada, cableada, probada y funcionando.

| Código | Ud | Descripción | Rendimiento | Precio | Importe |
|---|---|---|---|---|---|
| PXELB01 | ud | BATERIA AGM 300 AH (09/06/2022) | 1 | 375.43 | 375.43 |
| O01004 | h | OFICIAL ESPECIALISTA | 1 | 22.96 | 22.96 |
|  |  | Total |  |  | 398.39 |

**XEL0R01** ud REGULADOR DE CARGA SOLAR / EÓLICO
2 ud × 751.51
Regulador de carga solar/eólico 150V 85A, 1200 w de potencia solar / eólica, de dimensiones de 216x295x103mm, con bluetooth integrado para configuración y monitorización con datos históricos y en tiempo real. Instalado, probado y funcionando.

| Código | Ud | Descripción | Rendimiento | Precio | Importe |
|---|---|---|---|---|---|
| PXELR01 | ud | REGULADOR MPPT 150/85 (09/06/2022) | 1 | 703.69 | 703.69 |
| O01009 | h | PEÓN | 1 | 20.27 | 20.27 |
| O01004 | h | OFICIAL ESPECIALISTA | 1.2 | 22.96 | 27.55 |
|  |  | Total |  |  | 751.51 |

| Medición | Uds. | Parcial |
|---|---|---|
| Solar | 1 | 1.00 |
| Eólica | 1 | 1.00 |
| Total |  | 2 |

**XEL2366** ud MÓDULO SOLAR FOTOVOLTAICO MONOCRISTALINO DE 540 WP
1 ud × 221.49

| Medición | Uds. | Largo | Parcial |
|---|---|---|---|
| STRING | 1 | 1 | 1.00 |
| Total |  |  | 1 |

**XEL2366** ud MÓDULO SOLAR FOTOVOLTAICO MONOCRISTALINO DE 540 WP
1 ud × 221.49

| Medición | Uds. | Largo | Parcial |
|---|---|---|---|
| STRING | 1 | 1 | 1.00 |
| Total |  |  | 1 |

**XEL2366** ud MÓDULO SOLAR FOTOVOLTAICO MONOCRISTALINO DE 540 WP
1 ud × 221.49

| Medición | Uds. | Largo | Parcial |
|---|---|---|---|
| STRING | 1 | 1 | 1.00 |
| Total |  |  | 1 |

**XEL2366** ud MÓDULO SOLAR FOTOVOLTAICO MONOCRISTALINO DE 540 WP
1 ud × 221.49

| Medición | Uds. | Largo | Parcial |
|---|---|---|---|
| STRING | 1 | 1 | 1.00 |
| Total |  |  | 1 |

**XEL2366** ud MÓDULO SOLAR FOTOVOLTAICO MONOCRISTALINO DE 540 WP
1 ud × 221.49

| Medición | Uds. | Largo | Parcial |
|---|---|---|---|
| STRING | 1 | 1 | 1.00 |
| Total |  |  | 1 |

**E02175** m LÍNEA CU RV-K 0,6/1 KV 2X6 MM², EN BANDEJA INSTALADA
24 m × 0.91

**E02175** m LÍNEA CU RV-K 0,6/1 KV 2X6 MM², EN BANDEJA INSTALADA
24 m × 0.91

**E02175** m LÍNEA CU RV-K 0,6/1 KV 2X6 MM², EN BANDEJA INSTALADA
24 m × 0.91

**E02175** m LÍNEA CU RV-K 0,6/1 KV 2X6 MM², EN BANDEJA INSTALADA
24 m × 0.91

**E02175** m LÍNEA CU RV-K 0,6/1 KV 2X6 MM², EN BANDEJA INSTALADA
24 m × 0.91

**E02176** m LÍNEA CU RV-K 0,6/1 KV 2X10 MM², EN BANDEJA INSTALADA
15 m × 3.15

**E02176** m LÍNEA CU RV-K 0,6/1 KV 2X10 MM², EN BANDEJA INSTALADA
15 m × 3.15

**E02176** m LÍNEA CU RV-K 0,6/1 KV 2X10 MM², EN BANDEJA INSTALADA
15 m × 3.15

**E02176** m LÍNEA CU RV-K 0,6/1 KV 2X10 MM², EN BANDEJA INSTALADA
15 m × 3.15

**E02176** m LÍNEA CU RV-K 0,6/1 KV 2X10 MM², EN BANDEJA INSTALADA
15 m × 3.15

**XEL0P01** ud SECCIONAMIENTO Y PROTECCIÓN
1 ud × 771.7

**XEL0P01** ud SECCIONAMIENTO Y PROTECCIÓN
1 ud × 771.7

**XEL0P01** ud SECCIONAMIENTO Y PROTECCIÓN
1 ud × 771.7

**XEL0P01** ud SECCIONAMIENTO Y PROTECCIÓN
1 ud × 771.7

**XEL0P01** ud SECCIONAMIENTO Y PROTECCIÓN
1 ud × 771.7

**XEL0R01** ud REGULADOR DE CARGA SOLAR / EÓLICO
1 ud × 751.51

| Medición | Uds. | Parcial |
|---|---|---|
| Solar | 1 | 1.00 |
| Total |  | 1 |

**XEL0R01** ud REGULADOR DE CARGA SOLAR / EÓLICO
1 ud × 751.51

| Medición | Uds. | Parcial |
|---|---|---|
| Solar | 1 | 1.00 |
| Total |  | 1 |

**XEL0R01** ud REGULADOR DE CARGA SOLAR / EÓLICO
1 ud × 751.51

| Medición | Uds. | Parcial |
|---|---|---|
| Solar | 1 | 1.00 |
| Total |  | 1 |

**XEL0R01** ud REGULADOR DE CARGA SOLAR / EÓLICO
1 ud × 751.51

| Medición | Uds. | Parcial |
|---|---|---|
| Solar | 1 | 1.00 |
| Total |  | 1 |

**XEL0R01** ud REGULADOR DE CARGA SOLAR / EÓLICO
1 ud × 751.51

| Medición | Uds. | Parcial |
|---|---|---|
| Solar | 1 | 1.00 |
| Total |  | 1 |

**XEL0B02** ud BATERÍA AGM 150 AH
1 ud × 278.32
Bateria AGM 12 V 300 Ah de capacidad. Instalada, cableada, probada y funcionando.

| Código | Ud | Descripción | Rendimiento | Precio | Importe |
|---|---|---|---|---|---|
| O01004 | h | OFICIAL ESPECIALISTA | 1 | 22.96 | 22.96 |
| PXELB02 | ud | BATERIA AGM 150 AH (20/06/2022) | 1 | 255.36 | 255.36 |
|  |  | Total |  |  | 278.32 |

**XEL0B02** ud BATERÍA AGM 150 AH
1 ud × 278.32

**XEL0B02** ud BATERÍA AGM 150 AH
1 ud × 278.32

**XEL0B02** ud BATERÍA AGM 150 AH
1 ud × 278.32

**XEL0B02** ud BATERÍA AGM 150 AH
1 ud × 278.32

**XEL0C02** ud COLUMNA TRONCOPIRAMIDAL 6 M (05/10/2021)
1 ud × 563.48
Columna en chapa de acero galvanizado de 4 mm. de espesor, troncopiramidal, pintada con base de clorocaucho y acabado con pintura oxirón color negro, con portezuela en su parte inferior, tornillo para la tma de tierra, placa para caja fusibles y pernos de anclaje Incluido soporte para Panel solar de 540 W. De acuerdo con Pliego de Condiciones y/o planos adjuntos. Incluido transporte

| Código | Ud | Descripción | Rendimiento | Precio | Importe |
|---|---|---|---|---|---|
| O01009 | h | PEÓN | 0.6 | 20.27 | 12.16 |
| O01004 | h | OFICIAL ESPECIALISTA | 0.5 | 22.96 | 11.48 |
| PXEL0006 | ud | COLUMNA TRONCOCÓNICA NEGRA 6 M | 1 | 285.63 | 285.63 |
| PXEL0005 | ud | TORNILLO AUTOROSCANTE DE 6,5X70 MM DE ACERO INOXIDABLE | 4 | 0.35 | 1.40 |
| UI14009 | m³ | HORMIGÓN EN MASA HM-20/B/20/X0 | 0.768 | 70.92 | 54.47 |
| M01007 | h | CAMIÓN 241/310 CV CON GRÚA | 0.2 | 45.54 | 9.11 |
| PXEL0095 | ud | SOPORTE COLUMNA PLACA (material; 21/06/2022) | 1 | 189.23 | 189.23 |
|  |  | Total |  |  | 563.48 |

**XEL0C02** ud COLUMNA TRONCOPIRAMIDAL 6 M
1 ud × 563.48

**XEL0C02** ud COLUMNA TRONCOPIRAMIDAL 6 M
1 ud × 563.48

**XEL0C02** ud COLUMNA TRONCOPIRAMIDAL 6 M
1 ud × 563.48

**XEL0C02** ud COLUMNA TRONCOPIRAMIDAL 6 M
1 ud × 563.48

## Precios auxiliares

**O01017** h CUADRILLA A (mano de obra)
Precio: 53.9
Cuadrilla formada por un oficial especialista, un oficial de oficios y 1/2 peón.

| Código | Ud | Descripción | Rendimiento | Precio | Importe |
|---|---|---|---|---|---|
| O01004 | h | OFICIAL ESPECIALISTA | 1 | 22.96 | 22.96 |
| O01005 | h | OFICIAL DE OFICIOS | 1 | 20.8 | 20.80 |
| O01009 | h | PEÓN | 0.5 | 20.27 | 10.14 |
|  |  | Total |  |  | 53.9 |

**I02026** m³ CARGA MECÁNICA, TRANSPORTE D<= 5 M
Precio: 0.46
Carga mecánica de tierra y materiales sueltos y/o pétreos de cualquier naturaleza sobre vehículos o planta. Con transporte a una distancia máxima de 5 m.

| Código | Ud | Descripción | Rendimiento | Precio | Importe |
|---|---|---|---|---|---|
| M01053 | h | PALA CARGADORA RUEDAS 131/160 CV | 0.008 | 57.82 | 0.46 |
|  |  | Total |  |  | 0.46 |

Relación comercial: 000, 0.46, 001, 002, 003, 004, 005, Z0000, Z0100, Z0300, Z0500, Z0600, Z0700, Z1200, Z1900

**O01035** h CUADRILLA DE COLOCACIÓN DE TUBERÍAS (mano de obra)
Precio: 64.56
Cuadrilla formada por un oficial especialista y dos oficiales de oficios.

| Código | Ud | Descripción | Rendimiento | Precio | Importe |
|---|---|---|---|---|---|
| O01004 | h | OFICIAL ESPECIALISTA | 1 | 22.96 | 22.96 |
| O01005 | h | OFICIAL DE OFICIOS | 2 | 20.8 | 41.60 |
|  |  | Total |  |  | 64.56 |

**O01018** h CUADRILLA B (mano de obra)
Precio: 43.23
Cuadrilla formada por un oficial especialista y un peón.

| Código | Ud | Descripción | Rendimiento | Precio | Importe |
|---|---|---|---|---|---|
| O01004 | h | OFICIAL ESPECIALISTA | 1 | 22.96 | 22.96 |
| O01009 | h | PEÓN | 1 | 20.27 | 20.27 |
|  |  | Total |  |  | 43.23 |

**I04002** m³ RIEGO A HUMEDAD ÓPTIMA PARA COMPACTACIÓN 80 L/M³, A1-A3, D<=3 KM
Precio: 0.43
Riego a humedad óptima para la compactación de tierras comprendidas en los grupos desde A-1 hasta A-3 (H.R.B.), sub-bases y firmes, incluido carga y transporte de agua hasta pie de obra y riego a presión, con un recorrido en carga de "D" menor o igual a 3 km y retorno en vacío. Precio referido a m³ de material compactado con una dosificación indicativa de 80 l/m³ compactado.

| Código | Ud | Descripción | Rendimiento | Precio | Importe |
|---|---|---|---|---|---|
| I04001 | m³ | RIEGO, CARGA/DESCARGA D<= 3 KM (maquinaria) | 0.08 | 5.34 | 0.43 |
|  |  | Total |  |  | 0.43 |

Relación comercial: 000, 0.43, 001, 002, 003, 004, 005, Z0000, Z0100, Z0300, Z0500, Z0600, Z0700, Z1200, Z1900

**I15021** m² MALLA ELECTROSOLDADA ME 20X30 Ø 5-5 MM, B500T, COLOCADA
Precio: 1.52
Acero en malla electrosoldada de 5 mm de diámetro y retícula de 20x30 cm, colocada en obra, incluidos solapes.

| Código | Ud | Descripción | Rendimiento | Precio | Importe |
|---|---|---|---|---|---|
| O01004 | h | OFICIAL ESPECIALISTA | 0.005 | 22.96 | 0.11 |
| O01009 | h | PEÓN | 0.005 | 20.27 | 0.10 |
| P01170 | m² | MALLA ELECTROSOLDADA ME 20X30 Ø 5-5 B500T (P.O.) (material) | 1.1 | 1 | 1.10 |
| P01045 | kg | ALAMBRE (P.O.) | 0.01 | 1.36 | 0.01 |
| M01020 | h | CAMIÓN VOLQUETE GRÚA 101/130 CV | 0.006 | 32.55 | 0.20 |
|  |  | Total |  |  | 1.52 |

Relación comercial: 000, 1.52, 001, 002, 003, 004, 005, Z0000, Z0100, Z0300, Z0500, Z0600, Z0700, Z1200, Z1900

**I14031** m³ PUESTA EN OBRA HORMIGÓN CON BOMBA 32 M
Precio: 15.1
Mayor precio de puesta en obra de hormigón, impulsado por bomba de hormigón de 32 m de pluma, para muros, losas, forjados, etc..., sin incluir encofrado, hormigones ni armaduras.

| Código | Ud | Descripción | Rendimiento | Precio | Importe |
|---|---|---|---|---|---|
| O01009 | h | PEÓN | 0.2 | 20.27 | 4.05 |
| M01120 | h | AUTOBOMBA HORMIGONAR 20 M³/H, PLUMA HASTA 32 M (maquinaria) | 0.15 | 73.69 | 11.05 |
|  |  | Total |  |  | 15.1 |

Relación comercial: 000, 15.1, 001, 002, 003, 004, 005, Z0000, Z0100, Z0300, Z0500, Z0600, Z0700, Z1200, Z1900, 006, 007, 008, 009, 010, 011, 012, 013, 014, 015, 016, 017, 018, 019, 020, 021, 022, 023, 024, 025, 026, 027, 028, 029, 030, 031, 032, 033, 034, 035, 036, 037, 038, 039, 040, 041, 042, 043, 044, 045, 046, 047, 048, 049, 050, 051, 052, 053, 054, 055, 056, 057, 058, 059, 060, 061, 062, 063, 064, 065, 066, 067

**AUI14013_HA25** m³ HORMIGÓN PARA ARMAR HA-25/SPB/20-15/XC1-3, PLANTA
Precio: 82.77
Hormigón para armar HA-25 (25 N/mm² de resistencia característica), con árido de 20 o 15 mm de tamaño máximo, clase de exposición XC1 a XC3, elaborado en planta. Incluida puesta en obra.

| Código | Ud | Descripción | Rendimiento | Precio | Importe |
|---|---|---|---|---|---|
| O01009 | h | PEÓN | 0.9 | 20.27 | 18.24 |
| PU03006_2 | m³ | HORMIGÓN ESTRUCTURAL PARA ARMAR HA-25/SPB/20-15/XC1-3 | 1 | 64.11 | 64.11 |
| M02018 | h | VIBRADOR HORMIGÓN, SIN MANO DE OBRA | 0.1 | 4.15 | 0.42 |
|  |  | Total |  |  | 82.77 |

Relación comercial: 000, 92.91, 001, 002, 003, 004, 005, Z0000, Z0100, Z0300, Z0500, Z0600, Z0700, Z1200, Z1900

**I03005** m³ EXCAVACIÓN MECÁNICA ZANJA, TERRENO COMPACTO
Precio: 2.91
Excavación mecánica en zanja en terreno compacto con retroexcavadora hasta 4 m de profundidad. Con la perfección que sea posible a máquina. Para cimentaciones y obras de fábrica. Acopio a pie de máquina, medido sobre perfil

| Código | Ud | Descripción | Rendimiento | Precio | Importe |
|---|---|---|---|---|---|
| M01055 | h | RETROCARGO 71/100 CV, CAZO: 0,9-0,18 M³ | 0.074 | 39.36 | 2.91 |
|  |  | Total |  |  | 2.91 |

Relación comercial: 000, 2.91, 001, 002, 003, 004, 005, Z0000, Z0100, Z0300, Z0500, Z0600, Z0700, Z1200, Z1900

**I03001** m³ EXCAVACIÓN MANUAL ZANJA, TERRENO COMPACTO, P<= 1,3 M
Precio: 43.07
Excavación manual en zanja, picado y paleo, hasta 1,3 m de profundidad en terreno compacto y zonas de difícil acceso. Para cimentaciones y obras de fábrica, medido sobre perfil.

| Código | Ud | Descripción | Rendimiento | Precio | Importe |
|---|---|---|---|---|---|
| O01009 | h | PEÓN | 2.125 | 20.27 | 43.07 |
|  |  | Total |  |  | 43.07 |

Relación comercial: 000, 43.07, 001, 002, 003, 004, 005, Z0000, Z0100, Z0300, Z0500, Z0600, Z0700, Z1200, Z1900

**I14030** m³ PUESTA EN OBRA HORMIGÓN VOLÚMENES AISLADOS < 1 M³
Precio: 28.38
Mayor precio de puesta en obra de hormigón de obras de fábrica, de volúmenes inferiores a 1 m³, sin incluir encofrados, hormigones ni armaduras.

| Código | Ud | Descripción | Rendimiento | Precio | Importe |
|---|---|---|---|---|---|
| O01009 | h | PEÓN | 1.4 | 20.27 | 28.38 |
|  |  | Total |  |  | 28.38 |

Relación comercial: 000, 28.38, 001, 002, 003, 004, 005, Z0000, Z0100, Z0300, Z0500, Z0600, Z0700, Z1200, Z1900

**I10031** m³ EXTENDIDO TIERRAS HASTA 10 M
Precio: 0.15
Extendido de tierras, procedentes de la excavación y limpieza de cauces y desagües, hasta una distancia de 10 m, dejando el terreno perfilado en basto y con la perfección posible a realizar con lámina acoplada al tractor oruga. Medido en terreno suelto.

| Código | Ud | Descripción | Rendimiento | Precio | Importe |
|---|---|---|---|---|---|
| M01038 | h | TRACTOR ORUGAS 151/170 CV (maquinaria) | 0.0025 | 61.02 | 0.15 |
|  |  | Total |  |  | 0.15 |

Relación comercial: 000, 0.15, 001, 002, 003, 004, 005, Z0000, Z0100, Z0300, Z0500, Z0600, Z0700, Z1200, Z1900

**A22019** m PRUEBA DE PRESIÓN DE TUBERÍA DE 2,5/3,0 MPA DIÁMETRO 400<Ø<800 M
Precio: 8.5
Prueba de presión en tuberías de 2,5/3,0 MPa, de diámetro mayor de 400 mm y menor de 800 mm, incluyendo agua de llenado, bomba de presurización, montaje y desmontaje de tapones, anclajes, purga y realización de prueba en tramos superiores a 1000 m ante la dirección facultativa.

| Código | Ud | Descripción | Rendimiento | Precio | Importe |
|---|---|---|---|---|---|
| O01035 | h | CUADRILLA DE COLOCACIÓN DE TUBERÍAS | 0.0505 | 64.56 | 3.26 |
| M01064 | h | RETROEXCAVADORA RUEDAS HIDRÁULICA 131/160 CV | 0.035 | 60.45 | 2.12 |
| M01011 | h | CAMIÓN CISTERNA RIEGO AGUA 161/190 CV | 0.057 | 37.02 | 2.11 |
| M04037 | h | GRUPO ELECTRÓGENO HASTA 9 CV, SIN MANO DE OBRA (maquinaria) | 0.0505 | 0.84 | 0.04 |
| UI14013_HA25 | m³ | HORMIGÓN PARA ARMAR HA-25/SPB/20-15/XC1-3, PLANTA | 0.0117 | 82.77 | 0.97 |
|  |  | Total |  |  | 8.5 |

Relación comercial: 000, 8.62, 001, 002, 003, 004, 005, Z0000, Z0100, Z0300, Z0500, Z0600, Z0700, Z1200, Z1900

**A22016** m PRUEBA DE PRESIÓN DE TUBERÍA DE 1,6 MPA DIÁMETRO 400<Ø<800 MM
Precio: 8.13
Prueba de presión en tuberías de 1,6 MPa, de diámetro mayor de 400 mm y menor de 800 mm, incluyendo agua de llenado, bomba de presurización, montaje y desmontaje de tapones, anclajes, purga y realización de prueba en tramos superiores a 1000 m ante la dirección facultativa.

| Código | Ud | Descripción | Rendimiento | Precio | Importe |
|---|---|---|---|---|---|
| O01035 | h | CUADRILLA DE COLOCACIÓN DE TUBERÍAS | 0.0505 | 64.56 | 3.26 |
| M01064 | h | RETROEXCAVADORA RUEDAS HIDRÁULICA 131/160 CV | 0.035 | 60.45 | 2.12 |
| M01011 | h | CAMIÓN CISTERNA RIEGO AGUA 161/190 CV | 0.057 | 37.02 | 2.11 |
| M04037 | h | GRUPO ELECTRÓGENO HASTA 9 CV, SIN MANO DE OBRA | 0.0505 | 0.84 | 0.04 |
| UI14013_HA25 | m³ | HORMIGÓN PARA ARMAR HA-25/SPB/20-15/XC1-3, PLANTA | 0.0073 | 82.77 | 0.60 |
|  |  | Total |  |  | 8.13 |

Relación comercial: 000, 8.21, 001, 002, 003, 004, 005, Z0000, Z0100, Z0300, Z0500, Z0600, Z0700, Z1200, Z1900

**AA01002** m³ EXCAVACIÓN MECÁNICA ZANJA TUBERÍAS, TERRENO FRANCO-LIGERO
Precio: 1.86
Excavación mecánica de zanjas para tuberías hasta 4 m de profundidad, con retroexcavadora, en terreno franco-ligero, medido sobre perfil.

| Código | Ud | Descripción | Rendimiento | Precio | Importe |
|---|---|---|---|---|---|
| O01009 | h | PEÓN | 0.021 | 20.27 | 0.43 |
| M01058 | h | RETROEXCAVADORA ORUGA HIDRÁULICA 131/160 CV | 0.021 | 68.24 | 1.43 |
|  |  | Total |  |  | 1.86 |

Relación comercial: 000, 1.86, 001, 002, 003, 004, 005, Z0000, Z0100, Z0300, Z0500, Z0600, Z0700, Z1200, Z1900

**AI10032** m³ EXTENDIDO TIERRAS HASTA 20 M
Precio: 0.18
Extendido de tierras, procedentes de la excavación y limpieza de cauces y desagües, hasta una distancia de 20 m, dejando el terreno perfilado en basto y con la perfección posible a realizar con lámina acoplada al tractor oruga. Medido en terreno suelto.

| Código | Ud | Descripción | Rendimiento | Precio | Importe |
|---|---|---|---|---|---|
| M01038 | h | TRACTOR ORUGAS 151/170 CV | 0.003 | 61.02 | 0.18 |
|  |  | Total |  |  | 0.18 |

Relación comercial: 000, 0.18, 001, 002, 003, 004, 005, Z0000, Z0100, Z0300, Z0500, Z0600, Z0700, Z1200, Z1900

**AI05005** m² GEOTEXTIL NO TEJIDO DE POLIPROPILENO, GRAMAJES 126 A 155 G/M², C
Precio: 0.72
Geotextil no tejido de filamentos de polipropileno, unidos mecánicamente por agujado, estabilizados frente a los rayos UV, gramajes de 126 a 155 g/m² , resistencia a la tracción de 12 KN/m. No incluye solapes. Colocado.

| Código | Ud | Descripción | Rendimiento | Precio | Importe |
|---|---|---|---|---|---|
| O01017 | h | CUADRILLA A | 0.007 | 53.9 | 0.38 |
| P05001 | m² | GEOTEXTIL NO TEJIDO DE POLIPROPILENO, GRAMAJES 126 A 155 G/M² (P (material) | 1 | 0.34 | 0.34 |
|  |  | Total |  |  | 0.72 |

Relación comercial: 000, 0.72, 001, 002, 003, 004, 005, Z0000, Z0100, Z0300, Z0500, Z0600, Z0700, Z1200, Z1900

**I13006** m³ MORTERO CEMENTO Y ARENA M-5 (1/6), D<= 20 KM
Precio: 99.8
Mortero de cemento y arena M-5 (dosificación 1/6), a una distancia máxima de 20 km.

| Código | Ud | Descripción | Rendimiento | Precio | Importe |
|---|---|---|---|---|---|
| O01009 | h | PEÓN | 2.5 | 20.27 | 50.68 |
| P01006 | t | CEMENTO CEM II/A-V 42,5 R A GRANEL (P.O.) (material) | 0.25 | 84.39 | 21.10 |
| P02001 | m³ | ARENA (P.O.) | 1.1 | 16.17 | 17.79 |
| P01001 | m³ | AGUA (P.O.) | 0.255 | 0.88 | 0.22 |
| M02015 | h | HORMIGONERA FIJA 250 L (maquinaria) | 0.4 | 25.03 | 10.01 |
|  |  | Total |  |  | 99.8 |

Relación comercial: 000, 99.8, 001, 002, 003, 004, 005, Z0000, Z0100, Z0300, Z0500, Z0600, Z0700, Z1200, Z1900, 006, 007, 008, 009, 010, 011, 012, 013, 014, 015, 016, 017, 018, 019, 020, 021, 022, 023, 024, 025, 026, 027, 028, 029, 030, 031, 032, 033, 034, 035, 036, 037, 038, 039, 040, 041, 042, 043, 044, 045, 046, 047, 048, 049, 050, 051, 052, 053, 054, 055, 056, 057, 058, 059, 060, 061, 062, 063, 064, 065, 066, 067

**I15019** m² MALLA ELECTROSOLDADA ME 15X30 Ø 5-5 MM, B500T, COLOCADA
Precio: 1.64
Acero en malla electrosoldada de 5 mm de diámetro y retícula de 15x30 cm, colocada en obra, incluidos solapes.

| Código | Ud | Descripción | Rendimiento | Precio | Importe |
|---|---|---|---|---|---|
| O01004 | h | OFICIAL ESPECIALISTA | 0.006 | 22.96 | 0.14 |
| O01009 | h | PEÓN | 0.006 | 20.27 | 0.12 |
| P01168 | m² | MALLA ELECTROSOLDADA ME 15X30 Ø 5-5 B500T (P.O.) (material) | 1.1 | 1.06 | 1.17 |
| P01045 | kg | ALAMBRE (P.O.) | 0.01 | 1.36 | 0.01 |
| M01020 | h | CAMIÓN VOLQUETE GRÚA 101/130 CV | 0.006 | 32.55 | 0.20 |
|  |  | Total |  |  | 1.64 |

Relación comercial: 000, 1.64, 001, 002, 003, 004, 005, Z0000, Z0100, Z0300, Z0500, Z0600, Z0700, Z1200, Z1900

**AB02001** m² FÁBRICA BLOQUE HORMIGÓN 30X20X40 CM, ESPESOR 30 CM, VISTO
Precio: 32.36
Fábrica de bloques de hormigón ligero de 30x20x40 de 30 cm de espesor, para visto, recibido con mortero M-5, de 250 kg de cemento. Según CTE. Medido deduciendo los huecos de superficie mayor de 2 m².

| Código | Ud | Descripción | Rendimiento | Precio | Importe |
|---|---|---|---|---|---|
| O01018 | h | CUADRILLA B | 0.5114 | 43.23 | 22.11 |
| P01082 | ud | BLOQUE HORMIGÓN 30X20X40 CM (P.O.) (material) | 12.5 | 0.62 | 7.75 |
| I13006 | m³ | MORTERO CEMENTO Y ARENA M-5 (1/6), D<= 20 KM | 0.025 | 99.8 | 2.50 |
|  |  | Total |  |  | 32.36 |

Relación comercial: 000, 32.36, 001, 002, 003, 004, 005, Z0000, Z0100, Z0300, Z0500, Z0600, Z0700, Z1200, Z1900, 006, 007, 008, 009, 010, 011, 012, 013, 014, 015, 016, 017, 018, 019, 020, 021, 022, 023, 024, 025, 026, 027, 028, 029, 030, 031, 032, 033, 034, 035, 036, 037, 038, 039, 040, 041, 042, 043, 044, 045, 046, 047, 048, 049, 050, 051, 052, 053, 054, 055, 056, 057, 058, 059, 060, 061, 062, 063, 064, 065, 066, 067

**AUI14004** m³ HORMIGÓN NO ESTRUCTURAL HNE-15/SPB/20 PLANTA
Precio: 69.05
Hormigón no estructural HNE-15 (15 N/mm² de resistencia característica), con árido de 20 mm de tamaño máximo, elaborado en planta, a cualquier ditancia.Incluida puesta en obra.

| Código | Ud | Descripción | Rendimiento | Precio | Importe |
|---|---|---|---|---|---|
| O01009 | h | PEÓN | 1.4 | 20.27 | 28.38 |
| P03002 | m³ | HORMIGÓN NO ESTRUCTURAL HNE-15/SPB/20, ÁRIDO 20 MM (P.O.) | 1 | 40.25 | 40.25 |
| M02018 | h | VIBRADOR HORMIGÓN, SIN MANO DE OBRA | 0.1 | 4.15 | 0.42 |
|  |  | Total |  |  | 69.05 |

Relación comercial: 000, 83.95, 001, 002, 003, 004, 005, Z0000, Z0100, Z0300, Z0500, Z0600, Z0700, Z1200, Z1900, 006, 007, 008, 009, 010, 011, 012, 013, 014, 015, 016, 017, 018, 019, 020, 021, 022, 023, 024, 025, 026, 027, 028, 029, 030, 031, 032, 033, 034, 035, 036, 037, 038, 039, 040, 041, 042, 043, 044, 045, 046, 047, 048, 049, 050, 051, 052, 053, 054, 055, 056, 057, 058, 059, 060, 061, 062, 063, 064, 065, 066, 067

**AI15001** kg ACERO CORRUGADO, Ø 5-14 MM, B-400S/SD, COLOCADO
Precio: 1.49
Acero corrugado, diámetro 5 a 14 mm, B-400S/SD, colocado en obra.

| Código | Ud | Descripción | Rendimiento | Precio | Importe |
|---|---|---|---|---|---|
| O01004 | h | OFICIAL ESPECIALISTA | 0.018 | 22.96 | 0.41 |
| O01009 | h | PEÓN | 0.018 | 20.27 | 0.36 |
| P01047 | kg | ACERO B400S/SD (400 N/MM² LÍMITE ELÁSTICO) (P.O.) (material) | 1.05 | 0.67 | 0.70 |
| P01045 | kg | ALAMBRE (P.O.) | 0.015 | 1.36 | 0.02 |
|  |  | Total |  |  | 1.49 |

Relación comercial: 000, 1.49, 001, 002, 003, 004, 005, Z0000, Z0100, Z0300, Z0500, Z0600, Z0700, Z1200, Z1900, 006, 007, 008, 009, 010, 011, 012, 013, 014, 015, 016, 017, 018, 019, 020, 021, 022, 023, 024, 025, 026, 027, 028, 029, 030, 031, 032, 033, 034, 035, 036, 037, 038, 039, 040, 041, 042, 043, 044, 045, 046, 047, 048, 049, 050, 051, 052, 053, 054, 055, 056, 057, 058, 059, 060, 061, 062, 063, 064, 065, 066, 067

**A22012** m PRUEBA DE PRESIÓN DE TUBERÍA DE 1,25 MPA DIÁMETRO 400<Ø<800 MM
Precio: 8.03
Prueba de presión en tuberías de 1,25 MPa, de diámetro mayor de 400 mm y menor de 800 mm, incluyendo agua de llenado, bomba de presurización, montaje y desmontaje de tapones, anclajes, purga y realización de prueba en tramos superiores a 1000 m ante la dirección facultativa.

| Código | Ud | Descripción | Rendimiento | Precio | Importe |
|---|---|---|---|---|---|
| O01035 | h | CUADRILLA DE COLOCACIÓN DE TUBERÍAS | 0.0505 | 64.56 | 3.26 |
| M01064 | h | RETROEXCAVADORA RUEDAS HIDRÁULICA 131/160 CV | 0.035 | 60.45 | 2.12 |
| M01011 | h | CAMIÓN CISTERNA RIEGO AGUA 161/190 CV | 0.057 | 37.02 | 2.11 |
| M04037 | h | GRUPO ELECTRÓGENO HASTA 9 CV, SIN MANO DE OBRA | 0.0505 | 0.84 | 0.04 |
| UI14013_HA25 | m³ | HORMIGÓN PARA ARMAR HA-25/SPB/20-15/XC1-3, PLANTA | 0.0061 | 82.77 | 0.50 |
|  |  | Total |  |  | 8.03 |

Relación comercial: 000, 8.1, 001, 002, 003, 004, 005, Z0000, Z0100, Z0300, Z0500, Z0600, Z0700, Z1200, Z1900

**AUI14003** m³ HORMIGÓN NO ESTRUCTURAL HNE-15/SPB/40, PLANTA
Precio: 83.95
Hormigón no estructural HNE-15 (15 N/mm² de resistencia característica), con árido de 40 mm de tamaño máximo, elaborado en planta,a cualquier distancia. Incluida puesta en obra.

| Código | Ud | Descripción | Rendimiento | Precio | Importe |
|---|---|---|---|---|---|
| O01009 | h | PEÓN | 1.4 | 20.27 | 28.38 |
| P03001 | m³ | HORMIGÓN NO ESTRUCTURAL HNE-15/SPB/40, ÁRIDO 40 MM (P.O.) (material) | 1 | 55.15 | 55.15 |
| M02018 | h | VIBRADOR HORMIGÓN, SIN MANO DE OBRA | 0.1 | 4.15 | 0.42 |
|  |  | Total |  |  | 83.95 |

Relación comercial: 000, 83.95, 001, 002, 003, 004, 005, Z0000, Z0100, Z0300, Z0500, Z0600, Z0700, Z1200, Z1900

**I13003** m³ MORTERO CEMENTO Y ARENA M-15 (1/3), D<= 20 KM
Precio: 119.9
Mortero de cemento y arena M-15 (dosificación 1/3), a una distancia máxima de 20 km.

| Código | Ud | Descripción | Rendimiento | Precio | Importe |
|---|---|---|---|---|---|
| O01009 | h | PEÓN | 2.8 | 20.27 | 56.76 |
| P01006 | t | CEMENTO CEM II/A-V 42,5 R A GRANEL (P.O.) | 0.44 | 84.39 | 37.13 |
| P02001 | m³ | ARENA (P.O.) | 0.975 | 16.17 | 15.77 |
| P01001 | m³ | AGUA (P.O.) | 0.26 | 0.88 | 0.23 |
| M02015 | h | HORMIGONERA FIJA 250 L | 0.4 | 25.03 | 10.01 |
|  |  | Total |  |  | 119.9 |

Relación comercial: 000, 119.9, 001, 002, 003, 004, 005, Z0000, Z0100, Z0300, Z0500, Z0600, Z0700, Z1200, Z1900

**B03007** m³ LECHADA DE CEMENTO BLANCO BL-V 22,5
Precio: 116.28
Lechada de cemento blanco BL-V 22,5

| Código | Ud | Descripción | Rendimiento | Precio | Importe |
|---|---|---|---|---|---|
| O01009 | h | PEÓN | 2 | 20.27 | 40.54 |
| P01003 | t | CEMENTO BLANCO BL-V/22,5 EN SACOS (P.O.) (material) | 0.5 | 149.9 | 74.95 |
| P01001 | m³ | AGUA (P.O.) | 0.9 | 0.88 | 0.79 |
|  |  | Total |  |  | 116.28 |

**I13001** m³ MORTERO CEMENTO Y ARENA MD >25 N/MM2 (1/1), D<= 20 KM
Precio: 164.77
Mortero de cemento y arena Md >25 N/mm2 (dosificación 1/1), a una distancia máxima de 20 km.

| Código | Ud | Descripción | Rendimiento | Precio | Importe |
|---|---|---|---|---|---|
| O01009 | h | PEÓN | 3.25 | 20.27 | 65.88 |
| P01006 | t | CEMENTO CEM II/A-V 42,5 R A GRANEL (P.O.) | 0.92 | 84.39 | 77.64 |
| P02001 | m³ | ARENA (P.O.) | 0.68 | 16.17 | 11.00 |
| P01001 | m³ | AGUA (P.O.) | 0.27 | 0.88 | 0.24 |
| M02015 | h | HORMIGONERA FIJA 250 L | 0.4 | 25.03 | 10.01 |
|  |  | Total |  |  | 164.77 |

Relación comercial: 000, 164.77, 001, 002, 003, 004, 005, Z0000, Z0100, Z0300, Z0500, Z0600, Z0700, Z1200, Z1900

**AUI14009** m³ HORMIGÓN EN MASA HM-20/B/20/X0
Precio: 70.92
Hormigón en masa HM-20 (20 N/mm² de resistencia característica) con árido de 20 mm de tamaño máximo, elaborado en planta. Incluida puesta en obra a cualquier profundidad y distancia, vibrado, nivelado y curado.

| Código | Ud | Descripción | Rendimiento | Precio | Importe |
|---|---|---|---|---|---|
| O01009 | h | PEÓN | 0.8 | 20.27 | 16.22 |
| PU03004 | m³ | HORMIGÓN ESTRUCTURAL EN MASA HM-20/B/20/X0 | 1 | 54.28 | 54.28 |
| M02018 | h | VIBRADOR HORMIGÓN, SIN MANO DE OBRA | 0.1 | 4.15 | 0.42 |
|  |  | Total |  |  | 70.92 |

Relación comercial: 000, 89.08, 001, 002, 003, 004, 005, Z0000, Z0100, Z0300, Z0500, Z0600, Z0700, Z1200, Z1900

**B03002** m³ PASTA DE YESO BLANCO, AMASADA
Precio: 132.23
Pasta de yeso blanco, amasada

| Código | Ud | Descripción | Rendimiento | Precio | Importe |
|---|---|---|---|---|---|
| O01009 | h | PEÓN | 1.7 | 20.27 | 34.46 |
| P01013 | kg | YESO BLANCO (P.O.) (material) | 810 | 0.12 | 97.20 |
| P01001 | m³ | AGUA (P.O.) | 0.65 | 0.88 | 0.57 |
|  |  | Total |  |  | 132.23 |

Relación comercial: 000, 132.23, 001, 002, 003, 004, 005, Z0000, Z0100, Z0300, Z0500, Z0600, Z0700, Z1200, Z1900, 006, 007, 008, 009, 010, 011, 012, 013, 014, 015, 016, 017, 018, 019, 020, 021, 022, 023, 024, 025, 026, 027, 028, 029, 030, 031, 032, 033, 034, 035, 036, 037, 038, 039, 040, 041, 042, 043, 044, 045, 046, 047, 048, 049, 050, 051, 052, 053, 054, 055, 056, 057, 058, 059, 060, 061, 062, 063, 064, 065, 066, 067

**B03001** m³ PASTA DE YESO NEGRO, AMASADA
Precio: 136.99
Pasta de yeso negro, amasada

| Código | Ud | Descripción | Rendimiento | Precio | Importe |
|---|---|---|---|---|---|
| O01009 | h | PEÓN | 1.7 | 20.27 | 34.46 |
| P01012 | kg | YESO NEGRO (P.O.) (material) | 850 | 0.12 | 102.00 |
| P01001 | m³ | AGUA (P.O.) | 0.6 | 0.88 | 0.53 |
|  |  | Total |  |  | 136.99 |

Relación comercial: 000, 136.99, 001, 002, 003, 004, 005, Z0000, Z0100, Z0300, Z0500, Z0600, Z0700, Z1200, Z1900, 006, 007, 008, 009, 010, 011, 012, 013, 014, 015, 016, 017, 018, 019, 020, 021, 022, 023, 024, 025, 026, 027, 028, 029, 030, 031, 032, 033, 034, 035, 036, 037, 038, 039, 040, 041, 042, 043, 044, 045, 046, 047, 048, 049, 050, 051, 052, 053, 054, 055, 056, 057, 058, 059, 060, 061, 062, 063, 064, 065, 066, 067

**B04019** m² MAESTRAS/TABICAS DE LADRILLO FORMACIÓN DE PENDIENTES E=5-7 CM
Precio: 1.34
Formación de maestras/tabicas para formación de pendientes en cubiertas planas o similares, con una altura media de 5-7 cm. Realizadas con fábrica de ladrillo perforado de 1/2 pie recibidos con mortero de cemento M-5 elaborado en obra; con repercusión de las mismas por m2 de cubierta ejecutada. Totalmente terminadas; i/p.p. de replanteo, nivelado, aplomado, roturas, mermas y enjarjes.

| Código | Ud | Descripción | Rendimiento | Precio | Importe |
|---|---|---|---|---|---|
| O01004 | h | OFICIAL ESPECIALISTA | 0.026 | 22.96 | 0.60 |
| O01009 | h | PEÓN | 0.026 | 20.27 | 0.53 |
| P01188 | mil | LADRILLO PERFORADO TOSCO 24X11,5X7 CM (P.O.) | 0.001 | 109.25 | 0.11 |
| I13006 | m³ | MORTERO CEMENTO Y ARENA M-5 (1/6), D<= 20 KM | 0.001 | 99.8 | 0.10 |
|  |  | Total |  |  | 1.34 |

Relación comercial: 000, 1.34, 001, 002, 003, 004, 005, 006, 007, 008, 009, 010, 011, 012, 013, 014, 015, 016, 017, 018, 019, 020, 021, 022, 023, 024, 025, 026, 027, 028, 029, 030, 031, 032, 033, 034, 035, 036, 037, 038, 039, 040, 041, 042, 043, 044, 045, 046, 047, 048, 049, 050, 051, 052, 053, 054, 055, 056, 057, 058, 059, 060, 061, 062, 063, 064, 065, 066, 067, Z0000, Z0100, Z0300, Z0500, Z0600, Z0700, Z1200, Z1900

**B04020** m² RECRECIDO FORMACIÓN DE PENDIENTES MORTERO CEMENTO E=5-7 CM
Precio: 11.1
Recrecido para formación de pendientes en cubiertas planas o similares, realizado con mortero de cemento y arena de río con dosificación 1:6 (M-5), con un espesor medio de 5-7 cm. Totalmente terminado, medido sobre superficie de cubierta en horizontal; incluyendo p.p. de ejecución de escocia perimetral, vertido, nivelado y medios auxiliares (excepto elevación y transporte).

| Código | Ud | Descripción | Rendimiento | Precio | Importe |
|---|---|---|---|---|---|
| O01004 | h | OFICIAL ESPECIALISTA | 0.095 | 22.96 | 2.18 |
| O01009 | h | PEÓN | 0.095 | 20.27 | 1.93 |
| I13006 | m³ | MORTERO CEMENTO Y ARENA M-5 (1/6), D<= 20 KM | 0.07 | 99.8 | 6.99 |
|  |  | Total |  |  | 11.1 |

Relación comercial: 000, 11.1, 001, 002, 003, 004, 005, 006, 007, 008, 009, 010, 011, 012, 013, 014, 015, 016, 017, 018, 019, 020, 021, 022, 023, 024, 025, 026, 027, 028, 029, 030, 031, 032, 033, 034, 035, 036, 037, 038, 039, 040, 041, 042, 043, 044, 045, 046, 047, 048, 049, 050, 051, 052, 053, 054, 055, 056, 057, 058, 059, 060, 061, 062, 063, 064, 065, 066, 067, Z0000, Z0100, Z0300, Z0500, Z0600, Z0700, Z1200, Z1900

**B04021** m² RECRECIDO FORMACIÓN CAPA SEPARACIÓN MORTERO CEMENTO E=2-5 CM
Precio: 5.65
Recrecido para formación de capa de separación o regularización en cubiertas o similares, realizado con mortero de cemento y arena de río con dosificación 1:6 (M-5), con un espesor medio de 2-5 cm. Totalmente terminado, medido sobre superficie de cubierta en horizontal; incluyendo p.p. de ejecución de escocia perimetral, vertido, nivelado y medios auxiliares.

| Código | Ud | Descripción | Rendimiento | Precio | Importe |
|---|---|---|---|---|---|
| O01004 | h | OFICIAL ESPECIALISTA | 0.05 | 22.96 | 1.15 |
| O01009 | h | PEÓN | 0.05 | 20.27 | 1.01 |
| I13006 | m³ | MORTERO CEMENTO Y ARENA M-5 (1/6), D<= 20 KM | 0.035 | 99.8 | 3.49 |
|  |  | Total |  |  | 5.65 |

Relación comercial: 000, 5.65, 001, 002, 003, 004, 005, 006, 007, 008, 009, 010, 011, 012, 013, 014, 015, 016, 017, 018, 019, 020, 021, 022, 023, 024, 025, 026, 027, 028, 029, 030, 031, 032, 033, 034, 035, 036, 037, 038, 039, 040, 041, 042, 043, 044, 045, 046, 047, 048, 049, 050, 051, 052, 053, 054, 055, 056, 057, 058, 059, 060, 061, 062, 063, 064, 065, 066, 067, Z0000, Z0100, Z0300, Z0500, Z0600, Z0700, Z1200, Z1900

**B06029** m² ACRISTALAMIENTO CON VIDRIO TEMPLADO DE SEGURIDAD INCOLORO 6 MM (01/01/2010)
Precio: 58.18
Acristalamiento con vidrio templado de seguridad incoloro de 6+6 mm de espesor, fijado sobre carpintería con acuñado mediante calzos de apoyo perimetrales y laterales y sellado en frío con silicona incolora incluso cortes de vidrio y colocación de junquillos.

| Código | Ud | Descripción | Rendimiento | Precio | Importe |
|---|---|---|---|---|---|
| O01004 | h | OFICIAL ESPECIALISTA | 0.7 | 22.96 | 16.07 |
| P34105 | m² | Vidrio templado de seguridad incoloro 6 mm (p.o.) (material; 01/01/2010) | 1.006 | 38.88 | 39.11 |
| P34054 | m | SELLADO CON SILICONA INCOLORA (P.O.) | 4 | 0.75 | 3.00 |
|  |  | Total |  |  | 58.18 |

Relación comercial: 000, 58.18, 001, 002, 003, 004, 005, Z0000, Z0100, Z0300, Z0500, Z0600, Z0700, Z1200, Z1900, 006, 007, 008, 009, 010, 011, 012, 013, 014, 015, 016, 017, 018, 019, 020, 021, 022, 023, 024, 025, 026, 027, 028, 029, 030, 031, 032, 033, 034, 035, 036, 037, 038, 039, 040, 041, 042, 043, 044, 045, 046, 047, 048, 049, 050, 051, 052, 053, 054, 055, 056, 057, 058, 059, 060, 061, 062, 063, 064, 065, 066, 067

**AXI14004** m³ HORMIGÓN NO ESTRUCTURAL HNE-15/SPB/20 PLANTA
Precio: 67.02
Hormigón no estructural HNE-15 (15 N/mm² de resistencia característica), con árido de 20 mm de tamaño máximo, elaborado en planta. Incluida puesta en obra a cualquier profundidad y distancia, vibrado, p.p de encofrado y nivelación.

| Código | Ud | Descripción | Rendimiento | Precio | Importe |
|---|---|---|---|---|---|
| O01009 | h | PEÓN | 1.3 | 20.27 | 26.35 |
| P03002 | m³ | HORMIGÓN NO ESTRUCTURAL HNE-15/SPB/20, ÁRIDO 20 MM (P.O.) | 1 | 40.25 | 40.25 |
| M02018 | h | VIBRADOR HORMIGÓN, SIN MANO DE OBRA | 0.1 | 4.15 | 0.42 |
|  |  | Total |  |  | 67.02 |

Relación comercial: 000, 83.95, 001, 002, 003, 004, 005, Z0000, Z0100, Z0300, Z0500, Z0600, Z0700, Z1200, Z1900, 006, 007, 008, 009, 010, 011, 012, 013, 014, 015, 016, 017, 018, 019, 020, 021, 022, 023, 024, 025, 026, 027, 028, 029, 030, 031, 032, 033, 034, 035, 036, 037, 038, 039, 040, 041, 042, 043, 044, 045, 046, 047, 048, 049, 050, 051, 052, 053, 054, 055, 056, 057, 058, 059, 060, 061, 062, 063, 064, 065, 066, 067

**AUI02003-01** m³ EXCAVACIÓN EN EMPLAZAMIENTO
Precio: 13.12
Excavación enemplazamiento o localizada, para pozos o cimientos, en terrenos de cualquier naturaleza o consistencia, incluso tránsito oroca, para cualquier profundidad, contransporte a lugar de empleo, acopio intermedio o a vertedero, a cualquier distancia para posterior relleno y extendido; incluso agotamiento y entibado, refino y perfilado de taludes y fondo de excavación.

| Código | Ud | Descripción | Rendimiento | Precio | Importe |
|---|---|---|---|---|---|
| M01058 | h | RETROEXCAVADORA ORUGA HIDRÁULICA 131/160 CV | 0.0149 | 68.24 | 1.02 |
| M01006 | h | CAMIÓN 241/310 CV. | 0.2718 | 44.5 | 12.10 |
|  |  | Total |  |  | 13.12 |

Relación comercial: 000, 1.37, 001, 002, 003, 004, 005, Z0000, Z0100, Z0300, Z0500, Z0600, Z0700, Z1200, Z1900

**AI03006** m³ EXCAVACIÓN MECÁNICA ZANJA, TERRENO TRÁNSITO
Precio: 4.17
Excavación mecánica en zanja en terreno tránsito con retroexcavadora hasta 4 m de profundidad. Con la perfección que sea posible a máquina. Para cimentaciones y obras de fábrica. Acopio a pie de máquina, medido sobre perfil

| Código | Ud | Descripción | Rendimiento | Precio | Importe |
|---|---|---|---|---|---|
| M01055 | h | RETROCARGO 71/100 CV, CAZO: 0,9-0,18 M³ | 0.106 | 39.36 | 4.17 |
|  |  | Total |  |  | 4.17 |

Relación comercial: 000, 4.17, 001, 002, 003, 004, 005, Z0000, Z0100, Z0300, Z0500, Z0600, Z0700, Z1200, Z1900

**AUI14001** m³ HORMIGÓN NO ESTRUCTURAL HNE-15/SPB/40, ÁRIDO RODADO, "IN SITU",
Precio: 115.69
Hormigón no estructural HNE-15 (15 N/mm² de resistencia característica), con árido de 40 mm de tamaño máximo y distancia a cualquier distancia de la arena y grava. Elaborado "in situ", incluida puesta en obra.

| Código | Ud | Descripción | Rendimiento | Precio | Importe |
|---|---|---|---|---|---|
| O01009 | h | PEÓN | 3 | 20.27 | 60.81 |
| P01006 | t | CEMENTO CEM II/A-V 42,5 R A GRANEL (P.O.) | 0.29 | 84.39 | 24.47 |
| P02001 | m³ | ARENA (P.O.) | 0.412 | 16.17 | 6.66 |
| P02009 | m³ | GRAVA (P.O.) | 0.824 | 13.46 | 11.09 |
| P01001 | m³ | AGUA (P.O.) | 0.16 | 0.88 | 0.14 |
| M02015 | h | HORMIGONERA FIJA 250 L | 0.5 | 25.03 | 12.52 |
|  |  | Total |  |  | 115.69 |

Relación comercial: 000, 115.69, 001, 002, 003, 004, 005, Z0000, Z0100, Z0300, Z0500, Z0600, Z0700, Z1200, Z1900

**AI02019** m³ EXCAVACIÓN Y ACOPIO TIERRA EXCAVADA, TERRENO COMPACTO
Precio: 1.06
Excavación y acopio a pie de máquina de las tierras excavadas, perfilando los taludes con la perfección que pueda obtenerse con la máquina, sin refino de los mismos. En terreno compacto. Volumen del terreno, medido sobre perfil.
.

| Código | Ud | Descripción | Rendimiento | Precio | Importe |
|---|---|---|---|---|---|
| M01058 | h | RETROEXCAVADORA ORUGA HIDRÁULICA 131/160 CV | 0.0155 | 68.24 | 1.06 |
|  |  | Total |  |  | 1.06 |

Relación comercial: 000, 1.06, 001, 002, 003, 004, 005, Z0000, Z0100, Z0300, Z0500, Z0600, Z0700, Z1200, Z1900

**AI10031** m³ EXTENDIDO TIERRAS HASTA 10 M
Precio: 0.15
Extendido de tierras, procedentes de la excavación y limpieza de cauces y desagües, hasta una distancia de 10 m, dejando el terreno perfilado en basto y con la perfección posible a realizar con lámina acoplada al tractor oruga. Medido en terreno suelto.

| Código | Ud | Descripción | Rendimiento | Precio | Importe |
|---|---|---|---|---|---|
| M01038 | h | TRACTOR ORUGAS 151/170 CV | 0.0025 | 61.02 | 0.15 |
|  |  | Total |  |  | 0.15 |

Relación comercial: 000, 0.15, 001, 002, 003, 004, 005, Z0000, Z0100, Z0300, Z0500, Z0600, Z0700, Z1200, Z1900

**UI14003** m³ HORMIGÓN NO ESTRUCTURAL HNE-15/SPB/40, PLANTA
Precio: 83.95
Hormigón no estructural HNE-15 (15 N/mm² de resistencia característica), con árido de 40 mm de tamaño máximo, elaborado en planta,a cualquier distancia. Incluida puesta en obra.

| Código | Ud | Descripción | Rendimiento | Precio | Importe |
|---|---|---|---|---|---|
| O01009 | h | PEÓN | 1.4 | 20.27 | 28.38 |
| P03001 | m³ | HORMIGÓN NO ESTRUCTURAL HNE-15/SPB/40, ÁRIDO 40 MM (P.O.) | 1 | 55.15 | 55.15 |
| M02018 | h | VIBRADOR HORMIGÓN, SIN MANO DE OBRA | 0.1 | 4.15 | 0.42 |
|  |  | Total |  |  | 83.95 |

Relación comercial: 000, 83.95, 001, 002, 003, 004, 005, Z0000, Z0100, Z0300, Z0500, Z0600, Z0700, Z1200, Z1900

**I15013** m² MALLA ELECTROSOLDADA ME 20X20 Ø 6-6 MM, B500T, COLOCADA
Precio: 2.26
Acero en malla electrosoldada de 6 mm de diámetro y retícula de 20x20 cm, colocada en obra, incluidos solapes.

| Código | Ud | Descripción | Rendimiento | Precio | Importe |
|---|---|---|---|---|---|
| O01004 | h | OFICIAL ESPECIALISTA | 0.011 | 22.96 | 0.25 |
| O01009 | h | PEÓN | 0.011 | 20.27 | 0.22 |
| P01057 | m² | MALLA ELECTROSOLDADA ME 20X20 Ø 6-6 B500T (P.O.) (material) | 1.1 | 1.44 | 1.58 |
| P01045 | kg | ALAMBRE (P.O.) | 0.01 | 1.36 | 0.01 |
| M01020 | h | CAMIÓN VOLQUETE GRÚA 101/130 CV | 0.006 | 32.55 | 0.20 |
|  |  | Total |  |  | 2.26 |

Relación comercial: 000, 2.26, 001, 002, 003, 004, 005, Z0000, Z0100, Z0300, Z0500, Z0600, Z0700, Z1200, Z1900

**AXI15004** kg ACERO CORRUGADO, B-500S/SD, COLOCADO
Precio: 1.24
Acero corrugado, cualquier diámetro, B-500S/SD, preparado y colocado en obra, incluidos cortes, despuntes, alambres de atar y separadores.

| Código | Ud | Descripción | Rendimiento | Precio | Importe |
|---|---|---|---|---|---|
| O01004 | h | OFICIAL ESPECIALISTA | 0.0115 | 22.96 | 0.26 |
| O01009 | h | PEÓN | 0.0115 | 20.27 | 0.23 |
| P01048 | kg | ACERO B500S/SD (500 N/MM² LÍMITE ELÁSTICO) (P.O.) | 1.05 | 0.69 | 0.72 |
| P01045 | kg | ALAMBRE (P.O.) | 0.02 | 1.36 | 0.03 |
|  |  | Total |  |  | 1.24 |

Relación comercial: 000, 1.39, 001, 002, 003, 004, 005, Z0000, Z0100, Z0300, Z0500, Z0600, Z0700, Z1200, Z1900

**PI13013** m³ MORTERO CEMENTO HIDRÓFUGO M-10 A COLOR COBRE (01/01/2010)
Precio: 120.96
Mortero cemento hidrófugo M-10

| Código | Ud | Descripción | Rendimiento | Precio | Importe |
|---|---|---|---|---|---|
| O01009 | h | PEÓN | 1.8 | 20.27 | 36.49 |
| M02015 | h | HORMIGONERA FIJA 250 L | 0.4 | 25.03 | 10.01 |
| P01152 | t | CEMENTO CEM II/B-P 32,5 N SACOS (P.O.) (material) | 0.38 | 115.25 | 43.80 |
| P02001 | m³ | ARENA (P.O.) | 1.03 | 16.17 | 16.66 |
| P01001 | m³ | AGUA (P.O.) | 0.24 | 0.88 | 0.21 |
| P03048 | kg | HIDROFUGANTE MORTERO/HORMIGÓN (material; 01/01/2010) | 1.75 | 7.88 | 13.79 |
|  |  | Total |  |  | 120.96 |

**I13013** m³ MORTERO CEMENTO HIDRÓFUGO M-10 (01/01/2010)
Precio: 120.96
Mortero cemento hidrófugo M-10

| Código | Ud | Descripción | Rendimiento | Precio | Importe |
|---|---|---|---|---|---|
| O01009 | h | PEÓN | 1.8 | 20.27 | 36.49 |
| M02015 | h | HORMIGONERA FIJA 250 L | 0.4 | 25.03 | 10.01 |
| P01152 | t | CEMENTO CEM II/B-P 32,5 N SACOS (P.O.) | 0.38 | 115.25 | 43.80 |
| P02001 | m³ | ARENA (P.O.) | 1.03 | 16.17 | 16.66 |
| P01001 | m³ | AGUA (P.O.) | 0.24 | 0.88 | 0.21 |
| P03048 | kg | HIDROFUGANTE MORTERO/HORMIGÓN | 1.75 | 7.88 | 13.79 |
|  |  | Total |  |  | 120.96 |

**A22017** m PRUEBA DE PRESIÓN DE TUBERÍA DE 1,6 MPA DIÁMETRO Ø>=800 MM
Precio: 15.57
Prueba de presión en tuberías de 1,6 MPa, de diámetro mayor o igual a 800 mm, incluyendo agua de llenado, bomba de presurización, montaje y desmontaje de tapones, anclajes, purga y realización de prueba en tramos superiores a 1000 m ante la dirección facultativa.

| Código | Ud | Descripción | Rendimiento | Precio | Importe |
|---|---|---|---|---|---|
| O01035 | h | CUADRILLA DE COLOCACIÓN DE TUBERÍAS | 0.11 | 64.56 | 7.10 |
| M01064 | h | RETROEXCAVADORA RUEDAS HIDRÁULICA 131/160 CV | 0.0413 | 60.45 | 2.50 |
| M01011 | h | CAMIÓN CISTERNA RIEGO AGUA 161/190 CV | 0.08 | 37.02 | 2.96 |
| M04037 | h | GRUPO ELECTRÓGENO HASTA 9 CV, SIN MANO DE OBRA | 0.11 | 0.84 | 0.09 |
| UI14013_HA25 | m³ | HORMIGÓN PARA ARMAR HA-25/SPB/20-15/XC1-3, PLANTA | 0.0353 | 82.77 | 2.92 |
|  |  | Total |  |  | 15.57 |

Relación comercial: 000, 15.93, 001, 002, 003, 004, 005, Z0000, Z0100, Z0300, Z0500, Z0600, Z0700, Z1200, Z1900

**UI14002** m³ HORMIGÓN NO ESTRUCTURAL HNE-15/SPB/40, ÁRIDO MACHACADO, "IN SITU
Precio: 112
Hormigón no estructural HNE-15 (15 N/mm² de resistencia característica), con árido de 40 mm de tamaño máximo y a cualquier distancia de la arena y grava. Elaborado "in situ", incluida puesta en obra.

| Código | Ud | Descripción | Rendimiento | Precio | Importe |
|---|---|---|---|---|---|
| O01009 | h | PEÓN | 3 | 20.27 | 60.81 |
| P01006 | t | CEMENTO CEM II/A-V 42,5 R A GRANEL (P.O.) | 0.245 | 84.39 | 20.68 |
| P02001 | m³ | ARENA (P.O.) | 0.412 | 16.17 | 6.66 |
| P02009 | m³ | GRAVA (P.O.) | 0.83 | 13.46 | 11.17 |
| P01001 | m³ | AGUA (P.O.) | 0.18 | 0.88 | 0.16 |
| M02015 | h | HORMIGONERA FIJA 250 L | 0.5 | 25.03 | 12.52 |
|  |  | Total |  |  | 112 |

Relación comercial: 000, 112, 001, 002, 003, 004, 005, Z0000, Z0100, Z0300, Z0500, Z0600, Z0700, Z1200, Z1900

**I13005** m³ MORTERO CEMENTO Y ARENA M-7,5 (1/5), D<= 20 KM
Precio: 104.7
Mortero de cemento y arena M-7,5 (dosificación 1/5), a una distancia máxima de 20 km.

| Código | Ud | Descripción | Rendimiento | Precio | Importe |
|---|---|---|---|---|---|
| O01009 | h | PEÓN | 2.6 | 20.27 | 52.70 |
| P01006 | t | CEMENTO CEM II/A-V 42,5 R A GRANEL (P.O.) | 0.29 | 84.39 | 24.47 |
| P02001 | m³ | ARENA (P.O.) | 1.07 | 16.17 | 17.30 |
| P01001 | m³ | AGUA (P.O.) | 0.255 | 0.88 | 0.22 |
| M02015 | h | HORMIGONERA FIJA 250 L | 0.4 | 25.03 | 10.01 |
|  |  | Total |  |  | 104.7 |

Relación comercial: 000, 104.7, 001, 002, 003, 004, 005, Z0000, Z0100, Z0300, Z0500, Z0600, Z0700, Z1200, Z1900

**AI14007** m³ HORMIGÓN EN MASA HM-20/SPB/40/I, ÁRI. MACHACADO, "IN SITU", D<=2
Precio: 115.76
Hormigón en masa HM-20 (20 N/mm² de resistencia característica) con árido machacado de 40 mm de tamaño máximo y distancia máxima de la arena y grava de 20 km. Elaborado "in situ", incluida puesta en obra.

| Código | Ud | Descripción | Rendimiento | Precio | Importe |
|---|---|---|---|---|---|
| O01009 | h | PEÓN | 3 | 20.27 | 60.81 |
| P01006 | t | CEMENTO CEM II/A-V 42,5 R A GRANEL (P.O.) | 0.295 | 84.39 | 24.90 |
| P02001 | m³ | ARENA (P.O.) | 0.403 | 16.17 | 6.52 |
| P02009 | m³ | GRAVA (P.O.) | 0.806 | 13.46 | 10.85 |
| P01001 | m³ | AGUA (P.O.) | 0.18 | 0.88 | 0.16 |
| M02015 | h | HORMIGONERA FIJA 250 L | 0.5 | 25.03 | 12.52 |
|  |  | Total |  |  | 115.76 |

Relación comercial: 000, 115.76, 001, 002, 003, 004, 005, Z0000, Z0100, Z0300, Z0500, Z0600, Z0700, Z1200, Z1900

**AI03005** m³ EXCAVACIÓN MECÁNICA ZANJA, TERRENO COMPACTO
Precio: 2.91
Excavación mecánica en zanja en terreno compacto con retroexcavadora hasta 4 m de profundidad. Con la perfección que sea posible a máquina. Para cimentaciones y obras de fábrica. Acopio a pie de máquina, medido sobre perfil

| Código | Ud | Descripción | Rendimiento | Precio | Importe |
|---|---|---|---|---|---|
| M01055 | h | RETROCARGO 71/100 CV, CAZO: 0,9-0,18 M³ | 0.074 | 39.36 | 2.91 |
|  |  | Total |  |  | 2.91 |

Relación comercial: 000, 2.91, 001, 002, 003, 004, 005, Z0000, Z0100, Z0300, Z0500, Z0600, Z0700, Z1200, Z1900

**AI03001** m³ EXCAVACIÓN MANUAL ZANJA, TERRENO COMPACTO, P<= 1,3 M
Precio: 43.07
Excavación manual en zanja, picado y paleo, hasta 1,3 m de profundidad en terreno compacto y zonas de difícil acceso. Para cimentaciones y obras de fábrica, medido sobre perfil.

| Código | Ud | Descripción | Rendimiento | Precio | Importe |
|---|---|---|---|---|---|
| O01009 | h | PEÓN | 2.125 | 20.27 | 43.07 |
|  |  | Total |  |  | 43.07 |

Relación comercial: 000, 43.07, 001, 002, 003, 004, 005, Z0000, Z0100, Z0300, Z0500, Z0600, Z0700, Z1200, Z1900

**AXI16002** m² ENCOFRADO Y DESENCOFRADO MADERA ZAPATAS, VIGAS RIOSTRAS Y ENCEPA
Precio: 17.1
Encofrado y desencofrado con madera en zapatas, zanjas, vigas y encepados de cimentación, considerando 4 posturas, incluyendo la aplicación de aditivo desencofrante.

| Código | Ud | Descripción | Rendimiento | Precio | Importe |
|---|---|---|---|---|---|
| O01004 | h | OFICIAL ESPECIALISTA | 0.29 | 22.96 | 6.66 |
| O01009 | h | PEÓN | 0.29 | 20.27 | 5.88 |
| P01033 | m³ | MADERA ENCOFRAR (P.O.) | 0.02 | 201.25 | 4.03 |
| P01044 | kg | PUNTAS (P.O.) | 0.15 | 2.19 | 0.33 |
| P01045 | kg | ALAMBRE (P.O.) | 0.1 | 1.36 | 0.14 |
| P01041 | l | ACEITE DE DESENCOFRADO, ENCOFRADOS ABSORBENTES (P.O.) | 0.02 | 2.94 | 0.06 |
|  |  | Total |  |  | 17.1 |

Relación comercial: 000, 17.1, 001, 002, 003, 004, 005, Z0000, Z0100, Z0300, Z0500, Z0600, Z0700, Z1200, Z1900

**O01021** h PEÓN CON PODADORA (mano de obra)
Precio: 21.5

| Código | Ud | Descripción | Rendimiento | Precio | Importe |
|---|---|---|---|---|---|
| O01009 | h | PEÓN | 1 | 20.27 | 20.27 |
| M03015 | h | PODADORA, SIN MANO DE OBRA (maquinaria) | 0.85 | 1.45 | 1.23 |
|  |  | Total |  |  | 21.5 |

Relación comercial: 000, 21.5, 001, 002, 003, 004, 005, Z0000, Z0100, Z0300, Z0500, Z0600, Z0700, Z1200, Z1900

## Recursos

**IU02027f** m³ TRANSPORTE MATERIALES SUELTOS (OBRA), CAMIÓN BASCULANTE
Transporte de materiales sueltos en obra con camión basculante, en el interior de la obra, incluido el retorno en vacío y los tiempos de carga y descarga, sin incluir el importe de la pala cargadora. Según cálculo en hoja aparte.

**MU01040** h TRACTOR ORUGAS CON HOJA Y RIPER 191/240 CV
Tractor orugas con hoja y riper

**P01041** l ACEITE DE DESENCOFRADO, ENCOFRADOS ABSORBENTES (P.O.)
Aceite de desencofrado para todo tipo de encofrados, principalmente absorbentes, a pie de obra. Para aplicar en dosis de 1 litro para 40 a 80 m².

**PU11108-E17.5** m SUMINISTRO TUBERÍA ACERO HELICOIDAL, Ø 1829 MM, ESP. 17,5 MM
Suministro de tubería de acero de calidad mínima L275, conforme a norma UNE-EN 10224 y/o según normativa vigente, helicosoldada, de diámetro nominal 1829 mm y espesor mínimo 17.50 mm, con extremo de tubería abocardado esférico, con revestimiento interior de 500 micras de poliuretano (AWWA-C222), apta para el contacto con agua para consumo humano y exterior de 3 capas de polietileno extruido (DIN 30670 N/n).

**PU11107** m SUMINISTRO TUBERÍA ACERO HELICOIDAL, Ø 1524 MM, ESP. 14,2 MM
Suministro de tubería de acero de calidad mínima L275, conforme a norma UNE-EN 10224 y/o según normativa vigente, helicosoldada, de diámetro nominal 1524 mm y espesor mínimo 14.2 mm, con extremo de tubería abocardado esférico, con revestimiento interior de 500 micras de poliuretano (AWWA-C222), apta para el contacto con agua para consumo humano y exterior de 3 capas de polietileno extruido (DIN 30670 N/n).

**PU11101-E10** m SUMINISTRO TUBERÍA ACERO HELICOIDAL, Ø 1067MM, ESP. 10 MM
Suministro de tubería de acero de calidad mínima L275, conforme a norma UNE-EN 10224 y/o según normativa vigente, helicosoldada, de diámetro nominal 1067 mm y espesor mínimo 10 mm, con extremo de tubería abocardado esférico y cámara aislante de calor para soldadura exterior, con revestimiento interior de 500 micras de poliuretano (AWWA-C222), apta para el contacto con agua para consumo humano y exterior de 3 capas de polietileno extruido (DIN 30670 N/n).

**PU11101-E10A** m SUMINISTRO TUBERÍA ACERO HELICOIDAL, Ø 1067 MM, ESP. 10 MM, T/A
Suministro de tubería de acero de calidad mínima L275, conforme a norma UNE-EN 10224 y/o según normativa vigente, helicosoldada, de diámetro nominal 1067 mm y espesor mínimo 10 mm, en tramos aéreos, con extremo de tubería abocardado esférico y cámara aislante de calor para soldadura exterior, con revestimiento interior de 500 micras de poliuretano (AWWA-C222), apta para el contacto con agua para consumo humano y exterior de 1.000 micras de poliuretano con 80 micras de poliuretano alifático.

**PU11109-E16** m SUMINISTRO TUBERÍA ACERO HELICOIDAL, Ø 1168 MM, ESP. 16 MM
Suministro de tubería de acero de calidad mínima L275, conforme a norma UNE-EN 10224 y/o según normativa vigente, helicosoldada, de diámetro nominal 1168 mm y espesor mínimo 16 mm, con extremo de tubería abocardado esférico, con revestimiento interior de 500 micras de poliuretano (AWWA-C222), apta para el contacto con agua para consumo humano y exterior de 3 capas de polietileno extruido (DIN 30670 N/n).

**PUEM15076-10** ud VÁLVULA SOBREVELOCIDAD, Ø1600 MM, 1,6 MPA
Válvula de seguridad contra-inundaciones c/gatillo de desenclavamiento, contrapeso y cierre por aumento de velocidad. DN 1600 PN16

**PU15076-10** ud VÁLVULA MARIPOSA BIEXCÉNTRICA, Ø1600 MM, 1,6 MPA EMBRIDADA, MOTO
Válvula de mariposa de diámetro de 1600 mm motorizada, presión de trabajo hasta 1,6 MPa, con cuerpo de fundición dúctil GGG-40 o superior, embridada, con desmultiplicador y motor eléctrico, eje de acero inoxidable, disco de disco de doble excentricidad de fundición dúctil GGG-40 o superior, con junta de EPDM vulcanizada y asiento de acero inoxidable, revestimiento de pintura epoxi con espesor mínimo de 250 micras, con p.p. de juntas y tornillería, a pie de obra.

**PU15081-12** ud CARRETE DESMONTAJE FUNDICIÓN Ø 1600 MM, 1,6 MPA (P.O.)
Carrete de desmontaje de fundición dúctil con bridas, de 1600 mm de diámetro, 1,6 MPa, revestimiento de epoxi-poliéster, partes moóviles en acero inoxidable con tornillería bicromatada, a pie de obra.

**PX22009-03** ud VENTOSA TRIFUNCIONAL Ø 200 MM 1,6 MPA (P.O.)
Ventosa trifuncional de paso total diámetro 200 mm, doble cuerpo de fundición dúctil, flotador de acero inoxidable, revestimiento de pintura epoxi, embridada o ranurada, presión de trabajo hasta 1,6 MPa, incluida junta elastomérica estanqueidad y tornillería. A pie de obra.

**P15004** ud VÁLVULA COMPUERTA Ø 200 MM 1,6 MPA (P.O.)
Válvula de compuerta de diámetro 200 mm, presión de trabajo hasta 1,6 MPa, con lenteja de asiento elástico, cuerpo, tapa y compuerta de fundición dúctil GGG-50, eje de acero inoxidable AISI 420 comprimido en frío, revestimiento de pintura epoxi con espesor mínimo de 150 micras, compuerta guiada vulcanizada con caucho EPDM y con tuerca fija, con juntas tóricas lubricadas, tornillería tratada contra corrosión (cincada), embridada, con volante y tornillería incluidos, a pie de obra.

**P15006** ud VÁLVULA COMPUERTA Ø 300 MM 1,6 MPA (P.O.)
Válvula de compuerta de diámetro 300 mm, presión de trabajo hasta 1,6 MPa, con lenteja de asiento elástico, cuerpo, tapa y compuerta de fundición dúctil GGG-50, eje de acero inoxidable AISI 420 comprimido en frío, revestimiento de pintura epoxi con espesor mínimo de 150 micras, compuerta guiada vulcanizada con caucho EPDM y con tuerca fija, con juntas tóricas lubricadas, tornillería tratada contra corrosión (cincada), embridada, con volante y tornillería incluidos, a pie de obra.

**PX15044-04** ud CARRETE DESMONTAJE FUNDICIÓN Ø 300 MM, 1,6 MPA (P.O.)
Carrete de desmontaje de fundición dúctil con bridas, de 300 mm de diámetro, 1,6 MPa, revestimiento de epoxi-poliéster, partes móviles ene acero inoxidable, con tornillería bicromatada, a pie de obra.

**PX12004** kg CALDERERÍA CHAPA PINTADA (P.O.)
Kg de calderería de chapa de acero S275 JR, granallada (SA21/2), revestida interiormente con pintura epoxi (3 capas 125 micras/capa) y exteriormente con pintura epoxi (imprimación clorocaucho pigmentado con fosfato de zinc 40 micras, capa intermedia de clorocaucho alto espesor 100 micras y capa de acabado de 35 micras con plastificante clorado y polímero acrílico de color a elegir). Incluido en el precio por kg de chapa la parte proporcional de protección catódica según Pliego, los elementos de unión, tornillería, soldaduras, taladros, anclajes, cortes, picajes, y reparación de pinturas de protección tras colocación.

**PX15076-09** ud VÁLVULA MARIPOSA BIEXCÉNTRICA, Ø1500 MM, 2,5 MPA EMBRIDADA, MOTO
Válvula de mariposa de diámetro de 1500 mm motorizada, presión de trabajo hasta 2,5 MPa, con cuerpo de fundición dúctil GGG-40 o superior, embridada, con desmultiplicador y motor eléctrico, eje de acero inoxidable, disco de disco de doble excentricidad de fundición dúctil GGG-40 o superior, con junta de EPDM vulcanizada y asiento de acero inoxidable, revestimiento de pintura epoxi con espesor mínimo de 250 micras, con p.p. de juntas y tornillería, a pie de obra.

**PX15081-11** ud CARRETE DESMONTAJE FUNDICIÓN Ø 1500 MM, 2,5 MPA (P.O.)
Carrete de desmontaje de fundición dúctil con bridas, de 1500 mm de diámetro, 2,5 MPa, revestimiento de epoxi-poliéster, partes moóviles en acero inoxidable con tornillería bicromatada, a pie de obra.

**PU15076-09_1** ud VÁLVULA MARIPOSA BIEXCÉNTRICA, Ø1400 MM, 2,5 MPA EMBRIDADA, MOTO
Válvula de mariposa de diámetro de 1400 mm motorizada, presión de trabajo hasta 2,5 MPa, con cuerpo de fundición dúctil GGG-40 o superior, embridada, con desmultiplicador y motor eléctrico, eje de acero inoxidable, disco de disco de doble excentricidad de fundición dúctil GGG-40 o superior, con junta de EPDM vulcanizada y asiento de acero inoxidable, revestimiento de pintura epoxi con espesor mínimo de 250 micras, con p.p. de juntas y tornillería, a pie de obra.

**PU15081-11_1** ud CARRETE DESMONTAJE FUNDICIÓN Ø 1500 MM, 2,5 MPA (P.O.)
Carrete de desmontaje de fundición dúctil con bridas, de 1500 mm de diámetro, 2,5 MPa, revestimiento de epoxi-poliéster, partes moóviles en acero inoxidable con tornillería bicromatada, a pie de obra.

**PX15076-02** ud VÁLVULA MARIPOSA BIEXCÉNTRICA, Ø1000 MM, 2,5 MPA EMBRIDADA, MOTO
Válvula de mariposa de diámetro de 1000 mm motorizada, presión de trabajo hasta 2,5 MPa, con cuerpo de fundición dúctil GGG-40 o superior, embridada, con desmultiplicador y motor eléctrico, eje de acero inoxidable, disco de disco de doble excentricidad de fundición dúctil GGG-40 o superior, con junta de EPDM vulcanizada y asiento de acero inoxidable, revestimiento de pintura epoxi con espesor mínimo de 250 micras, con p.p. de juntas y tornillería, a pie de obra.

**PX15081-02** ud CARRETE DESMONTAJE FUNDICIÓN Ø 1000 MM, 2,5 MPA (P.O.)
Carrete de desmontaje de fundición dúctil con bridas, de 1000 mm de diámetro, 2,5 MPa, revestimiento de epoxi-poliéster, partes moóviles en acero inoxidable con tornillería bicromatada, a pie de obra.

**PX15004-02** ud VÁLVULA COMPUERTA Ø 200 MM 2,5 MPA (P.O.)
Válvula de compuerta de diámetro 200 mm, presión de trabajo hasta 2,5 MPa, con lenteja de asiento elástico, cuerpo, tapa y compuerta de fundición dúctil GGG-50, eje de acero inoxidable AISI 420 comprimido en frío, revestimiento de pintura epoxi con espesor mínimo de 150 micras, compuerta guiada vulcanizada con caucho EPDM y con tuerca fija, con juntas tóricas lubricadas, tornillería tratada contra corrosión (cincada), embridada, con volante y tornillería incluidos, a pie de obra.

**PX15042-02** ud CARRETE DESMONTAJE FUNDICIÓN Ø 200 MM, 2,5 MPA (P.O.)
Carrete de desmontaje de fundición dúctil con bridas, de 200 mm de diámetro, 2,5 MPa, revestimiento de epoxi-poliéster, con partes móviles en acero inoxidable, incluida tornillería bicromatada, a pie de obra.

**PX22009-04** ud VENTOSA TRIFUNCIONAL Ø 200 MM 2,5 MPA (P.O.)
Ventosa trifuncional de paso total diámetro 200 mm, doble cuerpo de fundición dúctil, flotador de acero inoxidable, revestimiento de pintura epoxi, embridada o ranurada, presión de trabajo hasta 2,5 MPa, incluida junta elastomérica estanqueidad y tornillería. A pie de obra.

**PX15006-02** ud VÁLVULA COMPUERTA Ø 300 MM 2,5 MPA (P.O.)
Válvula de compuerta de diámetro 300 mm, presión de trabajo hasta 2,5 MPa, con lenteja de asiento elástico, cuerpo, tapa y compuerta de fundición dúctil GGG-50, eje de acero inoxidable AISI 420 comprimido en frío, revestimiento de pintura epoxi con espesor mínimo de 150 micras, compuerta guiada vulcanizada con caucho EPDM y con tuerca fija, con juntas tóricas lubricadas, tornillería tratada contra corrosión (cincada), embridada, con volante y tornillería incluidos, a pie de obra.

**PX15044-01** ud CARRETE DESMONTAJE FUNDICIÓN Ø 300 MM, 2,5 MPA (P.O.)
Carrete de desmontaje de fundición dúctil con bridas, de 300 mm de diámetro, 2,5 MPa, revestimiento de epoxi-poliéster, partes móviles ene acero inoxidable, con tornillería bicromatada, a pie de obra.

**PU15046-01** ud CARRETE DESMONTAJE FUNDICIÓN Ø 400 MM, 1,6 MPA (P.O.)
Carrete de desmontaje de fundición dúctil con bridas, de 400 mm de diámetro,1,6 MPa, revestimiento de epoxi-poliéster, partes móviles en acero inoxidable, con tornillería bicromatada, a pie de obra.

**P15007** ud VÁLVULA COMPUERTA Ø 400 MM 1,6 MPA (P.O.)
Válvula de compuerta de diámetro 400 mm, presión de trabajo hasta 1,6 MPa, con lenteja de asiento elástico, cuerpo, tapa y compuerta de fundición dúctil GGG-50, eje de acero inoxidable AISI 420 comprimido en frío, revestimiento de pintura epoxi con espesor mínimo de 150 micras, compuerta guiada vulcanizada con caucho EPDM y con tuerca fija, con juntas tóricas lubricadas, tornillería tratada contra corrosión (cincada), embridada, con volante y tornillería incluidos, a pie de obra.

**PX15042-01** ud CARRETE DESMONTAJE FUNDICIÓN Ø 200 MM, 1,6 MPA (P.O.)
Carrete de desmontaje de fundición dúctil con bridas, de 200 mm de diámetro, 1,6 MPa, revestimiento de epoxi-poliéster, con partes móviles en acero inoxidable, incluida tornillería bicromatada, a pie de obra.

**P01042** l ACEITE DE DESENCOFRADO, ENCOFRADOS METÁLICOS (P.O.)
Aceite de desencofrado para todo tipo de encofrados, principalmente metálicos, a pie de obra. Para aplicar en dosis de 1 litro para 10 a 20 m².

**P01160** m² ENCOFRADO FORJADO PLACA PREFABRICADA
Relación comercial: 000, 5.8, 001, 002, 003, 004, 005, 006, 007, 008, 009, 010, 011, 012, 013, 014, 015, 016, 017, 018, 019, 020, 021, 022, 023, 024, 025, 026, 027, 028, 029, 030, 031, 032, 033, 034, 035, 036, 037, 038, 039, 040, 041, 042, 043, 044, 045, 046, 047, 048, 049, 050, 051, 052, 053, 054, 055, 056, 057, 058, 059, 060, 061, 062, 063, 064, 065, 066, 067, Z0000, Z0100, Z0300, Z0500, Z0600, Z0700, Z1200, Z1900

**P01198** kg PERFIL ACERO LAMINADO L-120.15 MM - 26,60 KG/M (P.O.)
Perfil acero laminado L-120.15 mm - 26,60 kg/m

**PX35020** m² ENREJADO TRAMEX 34X38. Aº GALVANIZADO 30X2MM
Enrejado tramex 34x38 Aº Galv. (p.o.)

**PUT30SE0015** ud APOYO METÁLICO, PLACA 0,5X0,5 M
Placa de acero S275JR, de dimensiones 0,5 x 0,5 m aprox. y de 7 mm de espesor, con geometría que permita el asiendo de la tubería de DN 600 mm, con alas de 8 cm de ancho y 7 mm de espesor, según la Instrucción de Acero Estructural (EAE). Medida la unidad instalada.

**%001** % MEDIOS AUXILIARES...(S/TOTAL)
CERRAMIENTO DE PARCELA FORMADO POR CIMIENTO DE HORMIGÓN HA-25, MURO DE FÁBRICA DE BLOQUES PREFABRICADOS BLANCOS DE 1 m DE ALTURA CON ALBARDILLA DE CORONACIÓN Y CERRAMIENTO METÁLICO DE 2 m DE ALTURA, MALLA DE 50x50 mm DE ALAMBRE GALVANIZADO/PLASTIFICADO DE 1,8 mm DE DIÁMETRO, INCLUSO POSTES DE ESQUINAS, INTERMEDIOS, ALAMBRE DE TESAR, HORMIGÓN. TODO EL VALLADO LACADO. TOTALMENTE ACABADO. TODO ACABADO EN VERDE (RAL 6009).

**PUTN030205** ud PERNOS ANCLAJE ACERO B500S
Pernos de acero B500S. Medida la cantidad utilizada.

**P17018** m TUBO PVC LISO SANEAMIENTO JUNTA ELÁSTICA Ø 315 MM RIG.4 KN/M² (P
Tubo liso para saneamiento de PVC de pared compacta de diámetro 315 mm, rigidez 4 kN/m², unión por copa con junta elástica, a pie de obra.

**P17019** m TUBO PVC LISO SANEAMIENTO JUNTA ELÁSTICA Ø 400 MM RIG.4 KN/M² (P
Tubo liso para saneamiento de PVC de pared compacta de diámetro 400 mm, rigidez 4 kN/m², unión por copa con junta elástica, a pie de obra.

**P17016** m TUBO PVC LISO SANEAMIENTO JUNTA ELÁSTICA Ø 200 MM RIG.4 KN/M² (P
Tubo liso para saneamiento de PVC de pared compacta de diámetro 200 mm, rigidez 4 kN/m², unión por copa con junta elástica, a pie de obra.

**PUMT0304** m BANDA DE NEOPRENO
Claves: apoyo, neopreno

**PU11105** m SUMINISTRO TUBERÍA ACERO HELICOIDAL, Ø 1219 MM, ESP. 12,5 MM
Suministro de tubería de acero de calidad mínima L275, conforme a norma UNE-EN 10224 y/o según normativa vigente, helicosoldada, de diámetro nominal 1219 mm y espesor mínimo 12.5 mm, con extremo de tubería abocardado esférico, con revestimiento interior de 500 micras de poliuretano (AWWA-C222), apta para el contacto con agua para consumo humano y exterior de 3 capas de polietileno extruido (DIN 30670 N/n).

**PU11105A** m SUMINISTRO TUBERÍA ACERO HELICOIDAL, Ø 1219 MM, ESP. 12,5 MM
Suministro de tubería de acero de calidad mínima L275, conforme a norma UNE-EN 10224 y/o según normativa vigente, helicosoldada, de diámetro nominal 1219 mm y espesor mínimo 12.5 mm, en tramos aéreos, con extremo de tubería abocardado esférico, con revestimiento interior de 500 micras de poliuretano (AWWA-C222), apta para el contacto con agua para consumo humano y exterior de 1.000 micras de poliuretano con 80 micras de poliuretano alifático.

**PUEM15076-11** ud VÁLVULA SOBREVELOCIDAD, Ø800 MM, 1,6 MPA
Válvula de seguridad contra-inundaciones c/gatillo de desenclavamiento, contrapeso y cierre por aumento de velocidad. DN 8000 PN16

**PX15079-01** ud CARRETE DESMONTAJE FUNDICIÓN Ø 800 MM, 1,6 MPA (P.O.)
Carrete de desmontaje de fundición dúctil con bridas, de 800 mm de diámetro, 1,6 MPa, revestimiento de epoxi-poliéster, con partes móviles en acero inoxidable, con tornillería bicromatada, a pie de obra.

**PU15074** ud VÁLVULA MARIPOSA BIEXCÉNTRICA, Ø 800 MM, 1,6 MPA EMBRIDADA, MOTO
Válvula de mariposa de diámetro de 800 mm motorizada, presión de trabajo hasta 2,5 MPa, con cuerpo de fundición dúctil GGG-40 o superior, embridada, con desmultiplicador y motor eléctrico, eje de acero inoxidable, disco de disco de doble excentricidad de fundición dúctil GGG-40 o superior, con junta de EPDM vulcanizada y asiento de acero inoxidable, revestimiento de pintura epoxi con espesor mínimo de 250 micras, con p.p. de juntas y tornillería, a pie de obra.

**PX15076-06** ud VÁLVULA MARIPOSA BIEXCÉNTRICA, Ø1200 MM, 2,5 MPA EMBRIDADA, MOTO
Válvula de mariposa de diámetro de 1200 mm motorizada, presión de trabajo hasta 2,5 MPa, con cuerpo de fundición dúctil GGG-40 o superior, embridada, con desmultiplicador y motor eléctrico, eje de acero inoxidable, disco de disco de doble excentricidad de fundición dúctil GGG-40 o superior, con junta de EPDM vulcanizada y asiento de acero inoxidable, revestimiento de pintura epoxi con espesor mínimo de 250 micras, con p.p. de juntas y tornillería, a pie de obra.

**PX15081-08** ud CARRETE DESMONTAJE FUNDICIÓN Ø 1200 MM, 2,5 MPA (P.O.)
Carrete de desmontaje de fundición dúctil con bridas, de 1200 mm de diámetro, 2,5 MPa, revestimiento de epoxi-poliéster, partes moóviles en acero inoxidable con tornillería bicromatada, a pie de obra.

**P13008** m TUBO FUNDICIÓN Ø 500 MM CLASE C30 (P.O.)
Tubería de fundición dúctil, 500 mm de diámetro nominal, y Clase de Presión C 30, fabricada según norma UNE EN 545:2011 con revestimiento exterior de cinc metálico, cubierto por una capa de acabado de un producto bituminoso o de resina sintética compatible con el cinc, revestida interiormente con mortero de cemento, incluye p.p. de unión flexible cuyos materiales elastoméricos se ajusten a los requisitos de la norma EN 681-1. A pie de obra.

**P14008** ud CODO FUNDICIÓN BRIDAS 10º<A<=90º, Ø 500 MM (P.O.)
Codo de fundición dúctil 10º<a<=90º, de 500 mm de diámetro, presión de trabajo hasta 1,6 MPa, con sistema de acople por bridas orientables, fabricado según norma UNE EN 545:2011, con recubrimiento exterior y un revestimiento interior mediante pintura bituminosa o resina sintética o mediante recubrimiento epoxi según norma EN 14901. A pie de obra.

**PU13008_AC** m TUBO FUNDICIÓN Ø 500 MM CLASE C30 (P.O.) ACCERROJADO
Tubería de fundición dúctil, 500 mm de diámetro nominal, y Clase de Presión C 30,fabricada según norma UNE EN 545:2011 con revestimiento exterior de cinc metálico, cubierto por una capa de acabado de un producto bituminoso o de resina sintética compatible con el cinc, revestida interiormente con mortero de cemento, incluye p.p. de unión accerrojada. A pie de obra.

**PX15048-01** ud CARRETE DESMONTAJE FUNDICIÓN Ø 500 MM, 1,6 MPA (P.O.)
Carrete de desmontaje de fundición dúctil con bridas, de 500 mm de diámetro, 1,6 MPa, revestimiento de epoxi-poliéster, partes móviles en acero inoxicable, con tornillería bicromatada, a pie de obra.

**PX15058-01** ud VÁLVULA MARIPOSA Ø 500 MM 1,6 MPA EMBRIDADA, MOTO
Válvula de mariposa de diámetro 500 mm, presión de trabajo hasta 1,6 MPa, con cuerpo de fundición dúctil GGG-40, embridadas, con desmultiplicador y motor eléctrico, eje de acero inoxidable, disco de doble excentricidad de fundición nodular sobre junta de EPDM vulcanizada, revestimiento de pintura epoxi con espesor mínimo de 150 micras, con p.p. de juntas y tornillería, a pie de obra.

**P15001** ud VÁLVULA COMPUERTA Ø 100 MM 1,6 MPA (P.O.)
Válvula de compuerta de diámetro 100 mm, presión de trabajo hasta 1,6 MPa con lenteja de asiento elástico, cuerpo, tapa y compuerta de fundición dúctil GGG-50, eje de acero inoxidable AISI 420 comprimido en frío, revestimiento de pintura epoxi con espesor mínimo de 150 micras, compuerta guiada vulcanizada con caucho EPDM y con tuerca fija, con juntas tóricas lubricadas, tornillería tratada contra corrosión (cincada), embridada o ranurada, con volante y tornillería incluidos, a pie de obra.

**P22010** ud VENTOSA TRIFUNCIONAL Ø 100 MM 1,6 MPA (P.O.)
Ventosa trifuncional de paso total diámetro 100 mm, cuerpo de fundición dúctil, flotador de acero inoxidable, revestimiento de pintura epoxi, embridada o ranurada, presión de trabajo hasta 1,6 MPa, a pie de obra.

**P15003** ud VÁLVULA COMPUERTA Ø 150 MM 1,6 MPA (P.O.)
Válvula de compuerta de diámetro 150 mm, presión de trabajo hasta 1,6 MPa, con lenteja de asiento elástico, cuerpo, tapa y compuerta de fundición dúctil GGG-50, eje de acero inoxidable AISI 420 comprimido en frío, revestimiento de pintura epoxi con espesor mínimo de 150 micras, compuerta guiada vulcanizada con caucho EPDM y con tuerca fija, con juntas tóricas lubricadas, tornillería tratada contra corrosión (cincada), embridada o ranurada, con volante y tornillería incluidos, a pie de obra.

**P15041** ud CARRETE DESMONTAJE FUNDICIÓN Ø 150 MM (P.O.)
Carrete de desmontaje de fundición dúctil con bridas, de 150 mm de diámetro, 1,6 MPa, revestimiento de epoxi-poliéster, con tornillería bicromatada, a pie de obra.

**PU11111-E7.1** m SUMINISTRO TUBERÍA ACERO HELICOIDAL, Ø 762 MM, ESP. 7,1 MM
Suministro de tubería de acero de calidad mínima L275, conforme a norma UNE-EN 10224 y/o según normativa vigente, helicosoldada, de diámetro nominal 762 mm y espesor mínimo 7.1 mm, con extremo de tubería abocardado esférico y cámara aislante de calor para soldadura exterior, con revestimiento interior de 500 micras de poliuretano (AWWA-C222), apta para el contacto con agua para consumo humano y exterior de 3 capas de polietileno extruido (DIN 30670 N/n).

**PU19048** m TUBO DE PE100 Ø 1000 MM SN 8 CORRUGADO
Tubo de polietileno PE 100 (UNE EN 13244) de 500 mm de diámetro , SN 8, Corrugado

**PX22022-01** ud FILTRO COLADOR MECANOSOLDADO Ø 500 MM, 1,6 ATM (P.O.)
Filtro colador mecanosoldado, diámetro 500 mm, embridado, presión de trabajo hasta 1,6 MPa, válvulas para drenaje inferior y purga superior, cesta reforzada en acero inoxidable y grifos y manómetros de entrada/salida CON PURGADOR AR AUTOMÁTICO- DISEÑO ESPECIAL BAJA PÉRDIDA DE CARGA, cuerpo y tapa de fundición, tapa superior con tratamiento especial de pintura grado C5M. A pie de obra.

**PX15031-01** ud VÁLVULA HIDRÁULICA 200 MM 1,6 MPA (P.O.)
Válvula hidráulica diámetro 250 mm, con solenoide, reductora de presión y limitadora de caudal, embridada, presión de trabajo hasta 1,6 MPa, cuerpo y cubierta de fundición recubierta de poliéster, retén de diafragma y muelle y componentes internos de acero inoxidable, asiento elástico y juntas EPDM, incluye tubo de Pitot, tapón regulador V-Port en acero AISI-304, con dos pilotajes alternativos de 2 y 3 vías con accionamiento por electroválvula, control de niveles con flotador, piloto de cierre lento y sostendor de presión, válvulas de aguja y filtritos, tubos de control y piezas de conexión en acero inoxidable. Montada y probada en fábrica, puesta a punto, certificados. A pié de obra.

**PX15013** ud VÁLVULA MARIPOSA Ø 250 MM 1,6 MPA (P.O.)
Válvula de mariposa de diámetro 250 mm, presión de trabajo hasta 1,6 MPa, con cuerpo de fundición dúctil GGG-40, embridadas, con desmultiplicador y motor eléctrico, eje de acero inoxidable, disco de doble excentricidad de acero inoxidable sobre junta de EPDM vulcanizada, revestimiento de pintura epoxi con espesor mínimo de 150 micras, con p.p. de juntas y tornillería, a pie de obra

**PX15043** ud CARRETE DESMONTAJE FUNDICIÓN Ø 250 MM, 1,6 MPA (P.O.)
Carrete de desmontaje de fundición dúctil con bridas, de 250 mm de diámetro, 1,6 MPa, revestimiento de epoxi-poliéster, con partes móviles en acero inoxidable, con tornillería bicromatada, a pie de obra.

**PX15044-03** ud CARRETE DESMONTAJE FUNDICIÓN Ø 350 MM, 1,6 MPA (P.O.)
Carrete de desmontaje de fundición dúctil con bridas, de 350 mm de diámetro, 1,6 MPa, revestimiento de epoxi-poliéster, partes móviles ene acero inoxidable, con tornillería bicromatada, a pie de obra.

**P15005** ud VÁLVULA COMPUERTA Ø 250 MM 1,6 MPA (P.O.)
Válvula de compuerta de diámetro 250 mm, presión de trabajo hasta 1,6 MPa, con lenteja de asiento elástico, cuerpo, tapa y compuerta de fundición dúctil GGG-50, eje de acero inoxidable AISI 420 comprimido en frío, revestimiento de pintura epoxi con espesor mínimo de 150 micras, compuerta guiada vulcanizada con caucho EPDM y con tuerca fija, con juntas tóricas lubricadas, tornillería tratada contra corrosión (cincada), embridada, con volante y tornillería incluidos, a pie de obra.

**PX15031-06** ud VÁLVULA ALIVIO 200 MM 1,6 MPA (P.O.)
Válvula hidráulica de alivio diámetro 200 mm, embridada, cuerpo anticavitación, presión de trabajo hasta 1,6 MPa, cuerpo y cubierta de fundición recubierta de poliéster, asiento de acero inoxidable, componentes internos de acero inoxidable, asiento elástico y juntas EPDM, incluye piloto de acción directa, con muelle ajustable, válvulas de aguja y filtritos. Montada y probada en fábrica, puesta a punto y certificados

**PX15039-01** ud CARRETE DESMONTAJE FUNDICIÓN Ø 100 MM, 1,6 MPA (P.O.)
Carrete de desmontaje de fundición dúctil con bridas, de 100 mm de diámetro, 1,6 MPa, revestimiento de epoxi-poliéster, con partes móviles en acero inoxidable, con tornillería bicromatada, a pie de obra.

**PX12008** kg CALDERERÍA CHAPA GALVANIZADA
Kg de calderería de chapa de acero S275 JR, granallada (SA21/2), con tratamiento galvanizado en caliente. Incluido en el precio por kg de chapa la parte proporcional de protección catódica según Pliego, los elementos de unión, tornillería, soldaduras, taladros, anclajes, cortes, picajes y reparación de pinturas de protección tras colocación.

**PU10302** m³ CANON SUELO SELECCIONADO DE PRÉSTAMO O CANTERA
SUELO SELECCIONADO PROCEDENTE DE CANTERA
Claves: suelo

**P18004** m TUBO DE PVC CORRUGADO DE DRENAJE Ø 100 MM (P.O.)
Tubo de PVC corrugado de doble pared para drenaje de 100 mm de diámetro, a pie de obra.

**P34023** m BANDA DE PVC O EPDM DE 32 CM (P.O.)
Relación comercial: 000, 7.57, 001, 0, 002

**P34024** kg MASILLA DE BENTONITA (P.O.)
Relación comercial: 000, 4.77, 001, 0, 002

**P17001** m TUBO PVC CORRUGADO DOBLE PARED SANEAMIENTO Ø200 MM 4 KN/M² (P.O
Tubo corrugado de doble pared para saneamiento de PVC de diámetro 200 mm, rigidez 4 kN/m², unión por copa con junta elástica, a pie de obra.

**PX11505** m² PUERTA ABATIBLE ACERO CONFORMADO Y CHAPA GALV
Puerta de paso acero. (p.o.)

**P19006** m TUBO DE PE100 Ø 50 MM, 1,0 MPA (P.O.)
Tubo de polietileno PE 100 (UNE EN 13244) de 50 mm de diámetro y 1,0 MPa de presión, incluso manguito electrosoldable de unión, a pie de obra.

**P17005** m TUBO PVC CORRUGADO DOBLE PARED SANEAMIENTO Ø200 MM 8 KN/M² (P.O
Tubo corrugado de doble pared para saneamiento de PVC de diámetro 200 mm, rigidez 8 kN/m², unión por copa con junta elástica, a pie de obra.

**P35005** ud CUBO BASE POZO H.A. Ø 100 CM H=115 CM C/P.P.JUNTA Y PATES (P.O.)
Cubo base pozo, de hormigón armado con junta de goma de 100 cm de diámetro interior y 115 cm de altura, pates incluidos, a pie de obra.

**P35008** ud ANILLO POZO H.A. Ø 100 CM H= 100 CM C/P.P.JUNTA Y PATES (P.O.)
Anillo para pozo de registro, de hormigón armado con junta de goma de 100 cm de diámetro interior y 100 cm de altura, pates incluidos, a pie de obra.

**P34011** m² PANEL SÁNDWICH PARA CUBIERTAS 50 MM (P.O.)
Panel sándwich para cubiertas acero prelacado con aislamiento de poliuretano de 50 mm, a pie de obra.

**P34059** m BORDILLO HORMIGÓN 17 CM BASE, HASTA 30 CM ALTURA (P.O.)
Bordillo prefabricado de hormigón H-400 achaflanado, de 17 cm de base y hasta 30 cm de altura, a pie de obra.

**P25162** m TUBO FLEXIBLE DE PE, DIÁMETRO NOMINAL 63 MM (NORMAL) (P.O.)
Tubo curvable, suministrado en rollo, de polietileno de doble pared (interior lisa y exterior corrugada), de 63 mm de diámetro nominal (exterior), para canalización enterrada, resistencia a la compresión 450 N, resistencia al impacto para uso normal. Conformidad con UNE-EN 61386-1, UNE-EN 61386-24.

**P25062** m BANDEJA METÁLICA 100X30 MM (P.O.)
Bandeja metálica en chapa de acero cincada de 1,5 mm de espesor de dimensiones 100x30 mm, incluso p/p de soportes, piezas de unión y tornillería, pie de obra.

**P25078** m TAPA ACERO BANDEJA 100 MM (P.O.)
Tapa en chapa de acero cincada para bandejas de 100 mm, pie de obra.

**P25176** m TUBO RÍGIDO DE PVC, DIÁMETRO NOMINAL 16 MM (P.O.)
Tubo rígido de PVC, roscable, enchufable o abocardado, de color negro o gris, de 16 mm de diámetro nominal (exterior), para canalización fija en superficie. Resistencia a la compresión 1250 N, resistencia al impacto 2 julios, temperatura de trabajo -5°C hasta 60°C, con grado de protección IP 54, Grado de protección frente a daños mecánicos grado 7, propiedades eléctricas: aislante, no propagador de la llama. Conformidad con UNE-EN 61386-1, UNE-EN 61386-21 y UNE-EN 60423.

**P25177** m TUBO RÍGIDO DE PVC, DIÁMETRO NOMINAL 20 MM (P.O.)
Tubo rígido de PVC, roscable, enchufable o abocardado, de color negro o gris, de 20 mm de diámetro nominal, para canalización fija en superficie. Resistencia a la compresión 1250 N, resistencia al impacto 2 julios, temperatura de trabajo -5°C hasta 60°C, con grado de protección IP 54, Grado de protección frente a daños mecánicos grado 7, propiedades eléctricas: aislante, no propagador de la llama. Conformidad con UNE-EN 61386-1, UNE-EN 61386-21 y UNE-EN 60423.

**PX25089** m CABLE RZ1-K (AS) 0,6/1 1X6 MM² (CU) (P.O.)
Cable unipolar de cobre según UNE 21123-2 (RV-K 0,6/1 kV 1x6 mm²), pie de obra.

**PX25086** m CABLE RZ1-K (AS) 0,6/1 1X1,5 MM² (CU) (P.O.)
Cable unipolar de cobre según UNE 21123-2 ( RZ1-K (AS) 0,6/1 kV 1x1,5 mm²), pie de obra.

**P25183** m TUBO FLEXIBLE DE PVC, DIÁMETRO NOMINAL 16 MM (P.O.)
Tubo curvable de PVC, corrugado, de color negro o gris, de 16 mm de diámetro nominal (exterior), para canalización empotrada en obra de fábrica (paredes y techos). Resistencia a la compresión 320 N, resistencia al impacto 1 julio, temperatura de trabajo -5°C hasta 60°C, con grado de protección IP 54, Grado de protección frente a daños mecánicos grado 5, no propagador de la llama. Conformidad con UNE-EN 61386-1, UNE-EN 61386-22 y UNE-EN 60423.

**P25211** ud CAJA MECANISMO EMPOTRAR ENLAZABLE (P.O.)
Caja mecanismo empotrar enlazable (p.o.

**P25158** ud PICA DE TOMA DE TIERRA 200/14,3 FE+CU (P.O.)
Pica de toma de tierra de acero cobrizado de 2 m de largo y diámetro 14,3 mm, pie de obra.

**PX25137** m CONDUCTOR CU DESNUDO 50 MM² (P.O.)
Conductor de cobre desnudo de 35 mm² de sección, pie de obra.

**PX15076-05** ud VÁLVULA MARIPOSA BIEXCÉNTRICA, Ø1200 MM, 1,6 MPA EMBRIDADA, MOTO
Válvula de mariposa de diámetro de 1200 mm motorizada, presión de trabajo hasta 1,6 MPa, con cuerpo de fundición dúctil GGG-40 o superior, embridada, con desmultiplicador y motor eléctrico, eje de acero inoxidable, disco de disco de doble excentricidad de fundición dúctil GGG-40 o superior, con junta de EPDM vulcanizada y asiento de acero inoxidable, revestimiento de pintura epoxi con espesor mínimo de 250 micras, con p.p. de juntas y tornillería, a pie de obra.

**PX22022-04** ud FILTRO COLADOR MECANOSOLDADO Ø 1200 MM, 1,6 MPA (P.O.)
Filtro colador mecanosoldado, diámetro 1200 mm, embridado, presión de trabajo hasta 1,6 MPa, válvulas para drenaje inferior y purga superior, cesta reforzada en acero inoxidable y grifos y manómetros de entrada/salida CON PURGADOR AR AUTOMÁTICO- DISEÑO ESPECIAL BAJA PÉRDIDA DE CARGA, cuerpo y tapa de fundición, tapa superior con tratamiento especial de pintura grado C5M. A pie de obra.

**PX15081-06** ud CARRETE DESMONTAJE FUNDICIÓN Ø 1200 MM, 1,6 MPA (P.O.)
Carrete de desmontaje de fundición dúctil con bridas, de 1200 mm de diámetro, 1,6 MPa, revestimiento de epoxi-poliéster, partes moóviles en acero inoxidable con tornillería bicromatada, a pie de obra.

**PX15031-02** ud VÁLVULA HIDRÁULICA 600 MM 1,6 MPA (P.O.)
Válvula hidráulica diámetro 600 mm, con solenoide, reductora de presión y limitadora de caudal, embridada, presión de trabajo hasta 1,6 MPa, cuerpo y cubierta de fundición recubierta de poliéster, retén de diafragma y muelle y componentes internos de acero inoxidable, asiento elástico y juntas EPDM, incluye tubo de Pitot, tapón regulador V-Port en acero AISI-304, con dos pilotajes alternativos de 2 y 3 vías con accionamiento por electroválvula, control de niveles con flotador, piloto de cierre lento y sostendor de presión, válvulas de aguja y filtritos, tubos de control y piezas de conexión en acero inoxidable. Montada y probada en fábrica, puesta a punto, certificados. A pié de obra.

**P15072** ud VÁLVULA MARIPOSA BIEXCÉNTRICA, Ø 600 MM, 1,6 MPA EMBRIDADA, MOTO
Válvula de mariposa de diámetro de 600 mm motorizada, presión de trabajo hasta 1,6 MPa, con cuerpo de fundición dúctil GGG-40 o superior, embridada serie 14, con desmultiplicador y motor eléctrico, eje de acero inoxidable, disco de doble excentricidad de fundición dúctil GGG-40 o superior, con junta de EPDM vulcanizada y asiento de acero inoxidable, revestimiento de pintura epoxi con espesor mínimo de 250 micras, con p.p. de juntas y tornillería, a pie de obra.

**PX15077-01** ud CARRETE DESMONTAJE FUNDICIÓN Ø 600 MM, 1,6 MPA (P.O.)
Carrete de desmontaje de fundición dúctil con bridas, de 600 mm de diámetro, 1,6 MPa, revestimiento de epoxi-poliéster, partes móviles en acero inoxicable, con tornillería bicromatada, a pie de obra.

**PX15031-03** ud VÁLVULA ALIVIO 400 MM 1,6 MPA (P.O.)
Válvula hidráulica de alivio diámetro 400 mm, embridada, cuerpo anticavitación, presión de trabajo hasta 1,6 MPa, cuerpo y cubierta de fundición recubierta de poliéster, asiento de acero inoxidable, componentes internos de acero inoxidable, asiento elástico y juntas EPDM, incluye piloto de acción directa, con muelle ajustable, válvulas de aguja y filtritos. Montada y probada en fábrica, puesta a punto y certificados

**PX25141** m CONDUCTOR AL XZ1 0,6/1 1X50 MM² (P.O.)
Conductor de aluminio UNE 21123 XZ1 0,6/1 kV) 1x50 mm², pie de obra.

**P25139** m CONDUCTOR AL RV 0,6/1 1X25 MM² (P.O.)
Conductor de aluminio UNE 21123 (RV 0,6/1 kV) 1x25 mm², pie de obra.

**PX25087** m CABLE RZ1-K (AS) 0,6/1 1X2,5 MM² (CU) (P.O.)
Cable unipolar de cobre según UNE 21123-2 ( RZ1-K (AS) 0,6/1 kV 1x2,5 mm²), pie de obra.

**P25197** m TUBO FLEXIBLE LH, DIÁMETRO NOMINAL 20 MM (P.O.)
Tubo curvable libre de halógenos, corrugado, de color negro o gris, de 20 mm de diámetro nominal (exterior), para canalización empotrada en obra de fábrica (paredes y techos). Resistencia a la compresión 320 N, resistencia al impacto 2 julios, temperatura de trabajo -5°C hasta 90°C, con grado de protección IP 54, Grado de protección frente a daños mecánicos grado 7, aislante, no propagador de la llama. Conformidad con UNE-EN 61386-1, UNE-EN 61386-22 y UNE-EN 60423.

**P25198** m TUBO FLEXIBLE LH, DIÁMETRO NOMINAL 25 MM (P.O.)
Tubo curvable libre de halógenos, corrugado, de color negro o gris, de 25 mm de diámetro nominal (exterior), para canalización empotrada en obra de fábrica (paredes y techos). Resistencia a la compresión 320 N, resistencia al impacto 2 julios, temperatura de trabajo -5°C hasta 90°C, con grado de protección IP 54, Grado de protección frente a daños mecánicos grado 7, aislante, no propagador de la llama. Conformidad con UNE-EN 61386-1, UNE-EN 61386-22 y UNE-EN 60423.

**PX25221** ud BASE ENCHUFE 25 A (III N+TT) SCHUKO (P.O.)
Base enchufe 25A (III N+TT) Schuko (p.o.)

**PXL01240** ud EXTINTOR DE NIEVE CARBÓNICA CO2 5 KG, COLOCADO
Extintor portátil de nieve carbónica CO2, de eficacia 34B, con 2 kg de agente extintor, con vaso difusor, según UNE 23110.

**PX15073-02** ud VÁLVULA MARIPOSA BIEXCÉNTRICA, Ø 700 MM, 2,5 MPA EMBRIDADA, MOTO
Válvula de mariposa de diámetro de 700 mm motorizada, presión de trabajo hasta 2,5 MPa, con cuerpo de fundición dúctil GGG-40 o superior, embridada, con desmultiplicador y motor eléctrico, eje de acero inoxidable, disco de disco de doble excentricidad de fundición dúctil GGG-40 o superior, con junta de EPDM vulcanizada y asiento de acero inoxidable, revestimiento de pintura epoxi con espesor mínimo de 250 micras, con p.p. de juntas y tornillería, a pie de obra.

**PX15078-02** ud CARRETE DESMONTAJE FUNDICIÓN Ø 700 MM, 2,5 MPA (P.O.)
Carrete de desmontaje de fundición dúctil con bridas, de 700 mm de diámetro, 2,5 MPa, revestimiento de epoxi-poliéster, partes móviles en acero inoxidable, con tornillería bicromatada, a pie de obra.

**PX15072-02** ud VÁLVULA MARIPOSA BIEXCÉNTRICA, Ø 600 MM, 2,5 MPA EMBRIDADA, MOTO
Válvula de mariposa de diámetro de 600 mm motorizada, presión de trabajo hasta 2,5 MPa, con cuerpo de fundición dúctil GGG-40 o superior, embridada serie 14, con desmultiplicador y motor eléctrico, eje de acero inoxidable, disco de disco de doble excentricidad de fundición dúctil GGG-40 o superior, con junta de EPDM vulcanizada y asiento de acero inoxidable, revestimiento de pintura epoxi con espesor mínimo de 250 micras, con p.p. de juntas y tornillería, a pie de obra.

**PX15077-02** ud CARRETE DESMONTAJE FUNDICIÓN Ø 600 MM, 2,5 MPA (P.O.)
Carrete de desmontaje de fundición dúctil con bridas, de 600 mm de diámetro, 2,5 MPa, revestimiento de epoxi-poliéster, partes móviles en acero inoxicable, con tornillería bicromatada, a pie de obra.

**PX15058-02** ud VÁLVULA MARIPOSA Ø 500 MM 2,5 MPA EMBRIDADA, MOTO
Válvula de mariposa de diámetro 500 mm, presión de trabajo hasta 2,5 MPa, con cuerpo de fundición dúctil GGG-40, embridadas, con desmultiplicador y motor eléctrico, eje de acero inoxidable, disco disco de doble excentricidad de fundición nodular sobre junta de EPDM vulcanizada, revestimiento de pintura epoxi con espesor mínimo de 150 micras, con p.p. de juntas y tornillería, a pie de obra.

**PX22022-02** ud FILTRO COLADOR MECANOSOLDADO Ø 500 MM, 2,5 MPA (P.O.)
Filtro colador mecanosoldado, diámetro 500 mm, embridado, presión de trabajo hasta 2,5 MPa, válvulas para drenaje inferior y purga superior, cesta reforzada en acero inoxidable y grifos y manómetros de entrada/salida CON PURGADOR AR AUTOMÁTICO- DISEÑO ESPECIAL BAJA PÉRDIDA DE CARGA, cuerpo y tapa de fundición, tapa superior con tratamiento especial de pintura grado C5M. A pie de obra.

**PX15048-02** ud CARRETE DESMONTAJE FUNDICIÓN Ø 500 MM, 2,5 MPA (P.O.)
Carrete de desmontaje de fundición dúctil con bridas, de 500 mm de diámetro, 2,5 MPa, revestimiento de epoxi-poliéster, partes móviles en acero inoxicable, con tornillería bicromatada, a pie de obra.

**PX15056-02** ud VÁLVULA MARIPOSA Ø 400 MM 2,5 MPA EMBRIDADA, MOTO
Válvula de mariposa de diámetro 400 mm, presión de trabajo hasta 2,5 MPa, con cuerpo de fundición dúctil GGG-40, embridadas, con desmultiplicador y motor eléctric, eje de acero inoxidable, disco de doble excentricidad de acero inoxidable sobre junta de EPDM vulcanizada, revestimiento de pintura epoxi con espesor mínimo de 150 micras, con p.p. de juntas y tornillería, a pie de obra.

**PX16228-013** ud MÓDULO COMUNICACIONES PARA ACTUADOR
Actuador Autom. Válvula Mariposa Ø400 mm; y cualquier PN 25 cierre 300s

**PX15046-01** ud CARRETE DESMONTAJE FUNDICIÓN Ø 400 MM, 2,5 MPA (P.O.)
Carrete de desmontaje de fundición dúctil con bridas, de 400 mm de diámetro, 2,5 MPa, revestimiento de epoxi-poliéster, partes móviles en acero inoxidable, con tornillería bicromatada, a pie de obra.

**PX15044-05** ud CARRETE DESMONTAJE FUNDICIÓN Ø 350 MM, 2,5 MPA (P.O.)
Carrete de desmontaje de fundición dúctil con bridas, de 350 mm de diámetro, 2,5 MPa, revestimiento de epoxi-poliéster, partes móviles ene acero inoxidable, con tornillería bicromatada, a pie de obra.

**PX15031-07** ud VÁLVULA ALIVIO 200 MM 2,5 MPA (P.O.)
Válvula hidráulica de alivio diámetro 200 mm, embridada, cuerpo anticavitación, presión de trabajo hasta 2,5 MPa, cuerpo y cubierta de fundición recubierta de poliéster, asiento de acero inoxidable, componentes internos de acero inoxidable, asiento elástico y juntas EPDM, incluye piloto de acción directa, con muelle ajustable, válvulas de aguja y filtritos. Montada y probada en fábrica, puesta a punto y certificados

**PX15001-01** ud VÁLVULA COMPUERTA Ø 100 MM 2,5 MPA (P.O.)
Válvula de compuerta de diámetro 100 mm, presión de trabajo hasta 2,5 MPa, con lenteja de asiento elástico, cuerpo, tapa y compuerta de fundición dúctil GGG-50, eje de acero inoxidable AISI 420 comprimido en frío, revestimiento de pintura epoxi con espesor mínimo de 150 micras, compuerta guiada vulcanizada con caucho EPDM y con tuerca fija, con juntas tóricas lubricadas, tornillería tratada contra corrosión (cincada), embridada, con volante y tornillería incluidos, a pie de obra.

**PX15039-02** ud CARRETE DESMONTAJE FUNDICIÓN Ø 100 MM, 2,5 MPA (P.O.)
Carrete de desmontaje de fundición dúctil con bridas, de 100 mm de diámetro, 2,5 MPa, revestimiento de epoxi-poliéster, con partes móviles en acero inoxidable, con tornillería bicromatada, a pie de obra.

**PX22009-01** ud VENTOSA TRIFUNCIONAL Ø 80 MM 2,5 MPA (P.O.)
Ventosa trifuncional de paso total diámetro 80 mm, doble cuerpo de fundición dúctil, flotador de acero inoxidable, revestimiento de pintura epoxi, embridada o ranurada, presión de trabajo hasta 2,5 MPa, incluida junta elastomérica estanqueidad y tornillería. A pie de obra.

**PX15051-02** ud VÁLVULA COMPUERTA Ø 80 MM 2,5 MPA (P.O.)
Válvula de compuerta de diámetro 80 mm, presión de trabajo hasta 2,5 MPa con lenteja de asiento elástico, cuerpo, tapa y compuerta de fundición dúctil GGG-50, eje de acero inoxidable AISI 420 comprimido en frío, revestimiento de pintura epoxi con espesor mínimo de 150 micras, compuerta guiada vulcanizada con caucho EPDM y con tuerca fija, con juntas tóricas lubricadas, tornillería tratada contra corrosión (cincada), embridada o ranurada, con volante y tornillería incluidos, a pie de obra.

**PXEM002-02** ud COMPRESOR 7,5 HP; Q 800 L/MIN 2,5 MPA
Compresor 7,5 HP; Q 800 l/min 1,6 MPa

**PU05003** m² GEOTEXTIL NO TEJIDO FIBRA CONTINUA DE POLIPROPILENO, 300 G/M2
Suministro de geotextil no tejido fibras de polipropileno 300 g/m2, resistencia a la tracción de 25 kn/m, a pie de obra.

**PX0013** ud AZULEJO BLANCO 20 X 20 CM
Claves: material, mortero, revoco

**PX12800** m² VIDRIO EN "U" INCOLORO. 270 X 41 X 6 MM
Vidrio templado de seguridad incoloro 8 mm (p.o.)
Claves: securit, incoloro, material, climalit

**PX11810** m² PERFILES ALUMINIO BASTIDOR Y CIERRE EN "U" Y "L"
Vidrio templado de seguridad incoloro 8 mm (p.o.)
Claves: securit, incoloro, material, climalit

**P34172** l ESMALTE GLICERO. 1ª CALIDAD B/N MATE (P.O.)
Esmalte glicero. 1ª calidad b/n mate

**P34244** m CINTA DE SELLADO AUTOEXPANSIVA Y AUTOADHESIVA DE ESPUMA PRECOMPR
Cinta de sellado autoexpansiva y autoadhesiva de espuma de poliuretano precomprimida, de 10 mm de anchura y 10 mm de expansión máxima, de elevadas prestaciones térmicas y acústicas, rango de temperatura de trabajo de -30 a 90°C, para aplicar en interiores y exteriores, para un espesor de junta de 1 a 4 mm.

**P17017** m TUBO PVC LISO SANEAMIENTO JUNTA ELÁSTICA Ø 250 MM RIG.4 KN/M² (P
Tubo liso para saneamiento de PVC de pared compacta de diámetro 250 mm, rigidez 4 kN/m², unión por copa con junta elástica, a pie de obra.

**P35026** ud FOSA SÉPTICA TRATAMIENTO AGUAS FECALES 15 USUARIOS (P.O.)
Fosa séptica (decantador-digestor) construída en poliéster con capacidad aproximada para 15 usuarios. No se encuentra incorporado el filtro biológico ni la reja de desbaste. A pie de obra.

**P35028** ud FILTRO BIOLÓGICO 15 USUARIOS (P.O.)
Filtro biológico construido en poliéster con capacidad para 15 usuario aproximadamente, y con relleno plástico de alto rendimiento para la degradación de la materia orgánica. A pie de obra.

**PU34239** l EMULSIÓN FIJADORA MUY PENETRANTE OBRA/MADERA EXTERIOR/INTERIOR
Emulsi?n fijadora muy penetrante obra/madera exterior/interior
Claves: EMULSION, FIJADORA, PENETRANTE, MADERA, EXTERIOR, INTERIOR, EMULSIÓN, MUY, OBRA

**P24022** ud COLUMNA METÁLICA C-2000-14 (P.O.)
Columna metálica de celosía tipo C-2000-14 de acuerdo a UNE 207017:2010, a pie de obra.

**P24026** ud CRUCETA BÓVEDA BC-20 D=2,00 M L (P.O.)
Cruceta tipo bóveda BC-20, según denominación IBERDROLA, distancia entre conductores 2 m, para apoyos metálicos de celosía, construida con perfil angular, a pie de obra.

**P24030** ud HORQUILLA DE BOLA HB-11 (P.O.)
Horquilla de bola HB-11 métrica M12 para cadenas de aislamiento, a pie de obra.

**P24028** ud AISLADOR VIDRIO U40B (P.O.)
Aislador de vidrio templado U40B para formación de cadenas, 4000 kg de carga de rotura según UNE 21009, UNE EN 60383 y UNE EN 60305, a pie de obra.

**P24033** ud RÓTULA R-16 CORTA 50 MM (P.O.)
Rótula R-16 corta de 50 mm para cadenas de aislamiento, a pie de obra.

**P24038** ud GRAPA AMARRE GA1 D= 5-12 MM (P.O.)
Grapa de amarre tipo GA1 Dmín= 5 mm Dmáx= 12 mm para formación de cadenas de aisladores, a pie de obra.

**P24086** km CONDUCTOR DE ALUMINIO REFORZADO CON ACERO 47 AL1/8-ST1A (LA-56),
Conductor compuesto de alambres de aluminio AL1 y alma de acero galvanizado ST1A con recubrimiento de zinc clase A. La sección de los alambres de AL1 es de 47 mm2 y la del alambre de acero ST1A de 8 mm2, según UNE-EN 50182 (Código antiguo: LA-56), incluso puentes y empalmes, a pie de obra

**P24054** ud CRUCETA AUXILIAR PARA SUJECIÓN DE APARAMENTA (P.O.)
Cruceta auxiliar para sujeción de aparamenta construida con perfiles metálicos, a pie de obra.

**P24045** ud TRES TERMINALES INTEMPERIE 12/20 KV 240 MM² (P.O.)
Conjunto de tres terminales termorretráctiles flexibles tipo intemperie para cables de Aluminio 12/20 kV y sección 240 mm², a pie de obra.

**P24042** m TUBO DE ACERO GALVANIZADO Ø 160 MM (P.O.)
Tubo de acero galvanizado enchufable diámetro exterior 160 mm, a pie de obra.

**PX24053** m CONDUCTOR AL R5HZ1 18/30 KV 1X240 MM² (P.O.)
Conductor unipolar de Aluminio aislamiento R5HZ1 18/30 kV según UNE-HD 620-10E:2012 de sección 1x240 mm², a pie de obra.

**P25167** m TUBO RÍGIDO DE PE, DIÁMETRO NOMINAL 200 MM (NORMAL) (P.O.)
Tubo rígido, suministrado en barra, de polietileno de doble pared (interior lisa y exterior corrugada), de 200 mm de diámetro nominal(exterior), para canalización enterrada, resistencia a la compresión 450 N y resistencia al impacto para uso normal. Conformidad con UNE-EN 61386-1, UNE-EN 61386-24.

**P25069** m BANDEJA METÁLICA 200X60 MM (P.O.)
Bandeja metálica en chapa de acero cincada de 1,5 mm de espesor de dimensiones 200x60 mm, incluso p/p de soportes, piezas de unión y tornillería, pie de obra.

**PX24064** ud CELDA ENTRADA SF6 24 KV CON INTERRUPTOR (P.O.)
Celda prefabricada de Media Tensión bajo envolvente metálica encapsulada en SF6, función de línea tipo CGM de ORMAZABAL o similar conteniendo un interruptor rotativo Un=24kV In=400A con mando manual (conex. secc. p.a. tierra), un secc. III de p.a t., cierre brusco y mando manual y tres captores capacitivos de tensión, incluso p/p de piezas de interconexión celda-celda, pie de obra.

**PX24066** ud CELDA MEDIDA SF6 24 KV (P.O.)
Celda prefabricada de Media Tensión bajo envolvente metálica encapsulada montaje al aire, función de medida tipo CGM de ORMAZABAL o similar conteniendo transformadores de tensión y de intensidad en número y características acordes con las prescripciones de la Compañía Suministradora, malla de protección abisagrada y cierre precintable, incluso p/p de piezas de interconexión celda-celda, pie de obra.

**PX24068** ud CELDA INTERRUPTOR C/FUS. SF6 24 KV Y SECCIONADOR ROTATIVO (P.O.)
Celda prefabricada de Media Tensión bajo envolvente metálica encapsulada en SF6, función de protección, interruptor con fusibles, tipo CGM de ORMAZABAL o similar conteniendo un interruptor rotativo Un= 24 kV In= 400 A con mando manual, bobina de disparo y contactos auxiliares (conex. secc. p.a. tierra), tres bases portafusibles 24 kV con fusibles A.P.R. incluidos, un secc. III de p.a t., cierre brusco y mando manual y tres captores capacitivos de tensión, incluso p/p de piezas de interconexión celda-celda, pie de obra.

**PX24078** ud TRANSFORMADOR 20/0,40 KV 400 KVA, ACEITE VEGETAL (P.O.)
Transformador de distribución trifásico, relación de transformación 20/0,4 kV y potencia 400 kVA de características conformes a la Normativa de la Compañía Suministradora y refrigeración en baño de aceite para instalación interior, pie de obra.

**P25094** m CABLE RV-K 0,6/1 1X50 MM² (CU) (P.O.)
Cable unipolar de cobre según UNE 21123-2 (RV-K 0,6/1 kV 1x50 mm²), pie de obra.

**PX25157** ud ARQUETA PREFABRICADA, 50X50X50 CM, CON TAPA FUNDICIÓN (P.O.)
Arqueta prefabricada 50x50x50 cm con tapa fundición, pie de obra.

**P25057** m BANDEJA REJILLA 200X60 MM (P.O.)
Bandeja de rejilla de acero cincado de dimensiones 200x60 mm, incluso p/p de soportes, piezas de unión y tornillería, pie de obra.

**P25181** m TUBO RÍGIDO DE PVC, DIÁMETRO NOMINAL 50 MM (P.O.)
Tubo rígido de PVC, roscable, enchufable o abocardado, de color negro o gris, de 50 mm de diámetro nominal, para canalización fija en superficie. Resistencia a la compresión 1250 N, resistencia al impacto 2 julios, temperatura de trabajo -5°C hasta 60°C, con grado de protección IP 54, Grado de protección frente a daños mecánicos grado 7, propiedades eléctricas: aislante, no propagador de la llama. Conformidad con UNE-EN 61386-1, UNE-EN 61386-21 y UNE-EN 60423.

**PX25090** m CABLE RZ1-K (AS) 0,6/1 1X10 MM² (CU) (P.O.)
Cable unipolar de cobre según UNE 21123-2 (RZ1-K (AS) 0,6/1 kV 1x10 mm²), pie de obra.

**PX25096** m CABLE RZ1-K (AS) 0,6/1 1X95 MM² (CU) (P.O.)
Cable unipolar de cobre según UNE 21123-2 (RZ1-K (AS) 0,6/1 kV 1x95 mm²), pie de obra.

**PX25097** m CABLE RZ1-K (AS) 0,6/1 1X120 MM² (CU) (P.O.)
Cable unipolar de cobre según UNE 21123-2 (RZ1-K (AS) 0,6/1 kV 1x120 mm²), pie de obra.

**PX25098** m CABLE RZ1-K (AS) 0,6/1 1X150 MM² (CU) (P.O.)
Cable unipolar de cobre según UNE 21123-2 (RZ1-K (AS)0,6/1 kV 1x150 mm²), pie de obra.

**PX25099** m CABLE RZ1-K (AS) 0,6/1 1X185 MM² (CU) (P.O.)
Cable unipolar de cobre según UNE 21123-2 (RZ1-K (AS) 0,6/1 kV 1x185 mm²), pie de obra.

**PXEL0006** ud COLUMNA TRONCOCÓNICA NEGRA 6 M
Columna funcional de 6 m de altura, troncocónica,

**PX25999** m CABLE SZ1-K (AS+) 0,6/1 1X2,5 MM² (CU) (P.O.)
Cable unipolar de cobre según UNE 21123-2 ( SZ1-K (AS) 0,6/1 kV 1x2,5 mm²), pie de obra.

**P25190** m TUBO RÍGIDO LH, DIÁMETRO NOMINAL 20 MM (P.O.)
Tubo rígido libre de halógenos, enchufable o roscable, de color gris, de 20 mm de diámetro nominal (exterior), para canalización fija en superficie. Resistencia a la compresión 1250 N, resistencia al impacto 6 julios, temperatura de trabajo -5°C hasta 90°C, con grado de protección IP 54, Grado de protección frente a daños mecánicos grado 9, propiedades eléctricas: aislante, no propagador de la llama. Conformidad con UNE-EN 61386-1, UNE-EN 61386-21 y UNE-EN 60423.

**PX22012-01** ud CAUDALÍMETRO ELECTROMAGNÉTICO Ø 350 MM (P.O.)
Caudalímetro electromagnético de diámetro nominal 350 mm, 1,6 MPa, embridado. Con convertidor de señal incluido con indicador local retroiluminado, electrodos de medida y de puesta atierra Hastelloy C276, tubo de medida en acero inoxidable, revestimiento del tubo de goma dura (NBR), cuerpo de acero al carbono, IP68, salida MODBUS o similar. Alimentación eléctrica 230 v a 50 Hz. Con certificado de calibración. Incluso soporte de montaje, conexiones, cableados, tornillería. A pié de obra.

**PXTC02** ud TRANSMIDOR ELECTRÓNICO DE PRESIÓN
Transmisor electrónico de Presión

**PXTC06** ud DETECTOR DE FLUJO
Interruptor de caudal para líquidos a la salida de las válvulas de alivio en la arqueta de reducción de presión de la estación de Guadaldeo.

**PXTC04** ud DETECTOR DE INTRUSISMO (P.O.)
Detector de intrusismo por contacto magnético en accesos. Incluyendo pequeño material y cableado, a pie de obra.

**PXTC23** ud SENSOR DE NIVEL PIEZORRESISTIVO
Sonda de nivel hidrostática sumergible de nivel de llenado con membrana piezoresistiva diseñado para la monitorización continua del nivel en pozos y arquetas.

**PXTC25** ud CONTROLADOR NIVEL RADAR
Controlador para acondicionar la señal de la sonda de nivel radar

**PXTC07** ud INTERRUPTOR NIVEL DE VARILLA MÚLTIPLE
Sonda de varilla de nivel de un punto conductivo líquido (po)

**PXTC08** ud INTERRUPTOR NIVEL DE VARILLA MÚLTIPLE 5M
Sonda de varilla de nivel de un punto conductivo líquido y hasta 5 m

**PXTC09** ud CONTROLADOR DE VARILLAS
Controlador para sondas de medición con varillas

**PXTC13-3** ud INGENIERÍA DE DESARROLLO PLC CÁMARA ROTURA NS ROSARIO
Ingeniería de desarrollo de los procesos automatizados de la cámara de rotura

**PXTC12-1** ud CUADRO DE CONTROL CÁMARA ROTURA 1
Cuadro de Control para el control de los equipos de Cámara rotura

**PXTC11-3** ud PLC CAMARA ROTURA N.S ROSARIO
Suminitro y montaje en cuadro de control de Autómata programable para intercambio de señales y automatización de instalación con capacidad para 24 ED, 3 EA

**PXTC14** m CABLE Z1C4Z1-K (AS) 300/500V CPR
Cable manguera para conexionado de cada CCM por conductos subterráneos

**PXTC16** ud ROUTER DE ELEMENTO INTERMEDIO
Elemento intermedio enrutadora de comunicaciones 4G integrado en cuadro de control para conectar al PLC. Disponibilidad de dos ranuras SIM que permite cambios de operador de comunicaciones de forma totalmente transparente. Unid

**PX22012-02** ud CAUDALÍMETRO ELECTROMAGNÉTICO Ø 800 MM (P.O.)
Caudalímetro electromagnético de diámetro nominal 350 mm, 1,6 MPa, embridado. Con convertidor de señal incluido con indicador local retroiluminado, electrodos de medida y de puesta atierra Hastelloy C276, tubo de medida en acero inoxidable, revestimiento del tubo de goma dura (NBR), cuerpo de acero al carbono, IP68, salida MODBUS o similar. Alimentación eléctrica 230 v a 50 Hz. Con certificado de calibración. Incluso soporte de montaje, conexiones, cableados, tornillería. A pié de obra.

**PXTC11-2** ud PLC CAMARA ROTURA
Suministro y montaje en cuadro de control de Autómata programable para intercambio de señales y automatización de instalación con capacidad para 62 ED, 12 SD, 3 EA.

**PXTC13-2** ud INGENIERÍA DE DESARROLLO PLC CÁMARA ROTURA 1
Ingeniería de desarrollo de los procesos automatizados de la cámara de rotura

**PXTC01** ud SENSOR TEMPERATURA PT100
Sonda medición temepratura ubicado en motores para detectar alta temperatura.

**PXTC03** ud PRESOSTATO
Interruptor de Presión para detección de alta presión.

**PXTC04-1** ud DETECTOR DE INTRUSISMO VOL (P.O.)
Detector de intrusismo volumétrico en accesos. Incluyendo pequeño material y cableado, a pie de obra.

**PXTC28** ud CÁMARA VIDEOSUPERVISIÓN
Cámaras para vigilancia

**PX22012-04** ud CAUDALÍMETRO ELECTROMAGNÉTICO Ø 350 MM 2,5 MPA (P.O.)
Caudalímetro electromagnético de diámetro nominal 350 mm, 2,5 MPa, embridado. Con convertidor de señal incluido con indicador local retroiluminado, electrodos de medida y de puesta atierra Hastelloy C276, tubo de medida en acero inoxidable, revestimiento del tubo de goma dura (NBR), cuerpo de acero al carbono, IP68, salida MODBUS o similar. Alimentación eléctrica 230 v a 50 Hz. Con certificado de calibración. Incluso soporte de montaje, conexiones, cableados, tornillería. A pié de obra.

**PXTC010** ud ANALIZADOR DE RED
Equipo de medida eléctrica

**PXTC11-1** ud PLC ESTACIÓN DE BOMBEO SANTA ANA
Suminitro y montaje en cuadro de control de Autómata programable para intercambio de señales y automatización de instalación con capacidad para 95 ED, 13 SD, 6 EA, 2 SA.

**PXTC12** ud CUADRO DE CONTROL ESTACIÓN DE BOMBEO
Cuadro de Control para el control de los equipos de estación de bombeo.

**PXTC13-1** ud INGENIERÍA DE DESARROLLO PLC EB SANTA ANA
Ingeniería de desarrollo de los procesos automatizados de la estación de bombeo

**PXTC15** m CABLE UTP CAT-6
Cable de red UTP categoria 6 para una valocidad máxima de 10GBASE-T para conectar el PLC con el switch concentrador del Centro de Control

**PXTC24** ud SONDA MEDIDOR NIVEL RADAR
Sonda de nivel radar

**PXTC11-5** ud PLC PUNTO DE CONTROL AISLADO
Suminitro y montaje en cuadro de control de Autómata programable para intercambio de señales y automatización de instalación con capacidad para 6 ED, 2 EA.

**PXTC12-2** ud CUADRO DE CONTROL PUNTO CONTROL
Cuadro de Control para el control de los equipos de punto de control aislado.

**PXTC13-5** ud INGENIERÍA DE DESARROLLO PLC PUNTO CONTROL
Ingeniería de desarrollo de los procesos automatizados de punto de control de nivel

**PXTC13-6** ud INGENIERÍA DE DESARROLLO PLC PUNTO CONTROL CONDUCCIÓN
Ingeniería de desarrollo de los procesos automatizados de punto de control de conducción

**PXTC26** ud ROUTER DE ELEMENTO CONCENTRADOR DE COMUNICACIONES
Router concentrador instalado en el armario rack del centro de control

**PX39032** ud SWITCH INDUSTRIAL
Switch de capa 3 con 24 puertos 10/100/1000 BASE-TX, de tamaño 1U para montaje en armario rack para gestión de l ared del centro de control.

**PXTC19** ud SWITCH FIBRA ÓPTICA UN PUERTO FIBRA
Switch instalados en los cuadros

**PXTC34** ud LICENCIA SERVIDOR SISTEMA SUPERVISIÓN
Licencia a instalar en el servidor ubicado en el rack del centro de control

**PXTC35** ud LICENCIA PLATAFORMA COMUNICACIONES
Licencia para configurar las comunicaciones con los PLCs a instalar en el servidor del SCADA

**PXTC36** ud LICENCIA ACCESO WEB AL SISTEMA DE SUPERVISIÓN
Licencia para acceso Web al SCADA a instalar en el servidor SCADA

**PXTC37** ud SISTEMA DE AVISOS SMS
Sistma de activación de alarmas por SMS

**PXTC38** ud LICENCIA PUESTO INGENIERÍA SISTEMA
Licencia a instalar en el ordenador Worstation del centro de control

**PXTC39-4** ud PROGRAMACIÓN SISTEMA SCADA RIEGO
Ingeniería de desarrollo de los procesos automatizados de funcionamiento completo del sistema

**PXTC39-2** ud PROGRAMACIÓN SCADA CÁMARA ROTURA
Ingeniería de desarrollo de los procesos automatizados de la cámara de rotura

**PXTC39-1** ud PROGRAMACIÓN SCADA EB SANTA ANA
Ingeniería de desarrollo de los procesos automatizados de la estación de bombeo

**PXTC39-3** ud PROGRAMACIÓN SCADA PUNTO DE CONTROL
Ingeniería de desarrollo de los procesos automatizados de punto de control

**PXTC38-1** ud LICENCIA PUESTO OPERACIÓN SISTEMA
Licencia a instalar en el ordenador Worstation del centro de control

**PXTC39-5** ud PROGRAMACIÓN SISTEMA SCADA ABASTECIMIENTO
Ingeniería de desarrollo de los procesos automatizados de funcionamiento completo del sistema

**PX18004** m TUBO DE PVC CORRUGADO DE DRENAJE Ø 125 MM (P.O.)
Tubo de PVC corrugado de doble pared de 125 mm de diámetro, a pie de obra.

**PXED031-1** m² PANEL RÍGIDO DE POLIESTIRENO EXPANDIDO 3 CM
Panel rígido de poliestireno expandido, según UNE-EN 13163, de superficie lisa y mecanizado lateral recto, de 30 mm de espesor, resistencia térmica 1,05 m²K/W, conductividad térmica 0,029 W/(mK), Euroclase E de reacción al fuego según UNE-EN 13501-1, con código de designación EPS-EN 13163-L3-W3-T2-S5-P10-BS250-TR200-DS(N)2-CS(10)150.

**P05002** m² GEOTEXTIL NO TEJIDO DE POLIPROPILENO, GRAMAJES 181 A 200 G/M² (P
Geotextil no tejido de filamentos de polipropileno, unidos mecánicamente por agujado, estabilizados frente a los rayos UV, gramajes de 181 a 200 g/m² , resistencia a la tracción de 16 KN/m, a pie de obra.

**PXED021-04** m² PANEL SEMIRRÍGIDO DE LANA DE ROCA 50 MM
Panel semirrígido de lana de roca, según UNE-EN 13162, no revestido, de 50 mm de espesor, resistencia térmica 1 (m²K)/W, conductividad térmica 0,039 W/(mK).

**PXI15004-1** kg FIBRA DE POLIPROPILENO
Fibras de polipropileno, según UNE-EN 14889-2, para prevenir fisuras por retracción en soleras y pavimentos de hormigón
Relación comercial: 000, 1.39, 001, 002, 003, 004, 005, Z0000, Z0100, Z0300, Z0500, Z0600, Z0700, Z1200, Z1900

**PXED021-01** m² PLACA DE YESO LAMINADO NORMAL 12,5 MM
Placa de yeso laminado A / UNE-EN 520 - 1200 / longitud / 15 / con los bordes longitudinales afinados.

**PXED021-02** m² PLACA DE YESO LAMINADO GRAN DUREZA 12,5 MM
Placa de yeso laminado DI / UNE-EN 520 - 1200 / longitud / 15 / con los bordes longitudinales afinados, de gran dureza superficial

**PXED021-03** m² PANEL SEMIRRÍGIDO DE LANA DE ROCA 40 MM
Panel semirrígido de lana de roca, según UNE-EN 13162, no revestido, de 40 mm de espesor, resistencia térmica 1 (m²K)/W, conductividad térmica 0,039 W/(mK).

**P34157** m MAESTRA ACERO GALVANIZADO OMEGA PLACA YESO LAMINADO 82X16 MM
Maestra acero galvanizado omega PYL 82x16 mm

**PXED022-01** m² PANEL COMPOSITE 4 MM 2 CAPAS ALUMINIO LACADO BLANCO
Panel composite , de 4 mm de espesor total, formado por una lámina de aluminio en la cara interior de 0,5 mm de espesor y una lámina exterior de aleación de aluminio EN AW-5005, con acabado lacado blanco, con una capa de PVDF de 22 a 40 micras de espesor, pretratamiento libre de cloro en ambas láminas, y núcleo intermedio de baja densidad, de 3 mm de espesor, Euroclase B-s1, d0 de reacción al fuego, conformando una bandeja vertical, con DIT Plus del Instituto Eduardo Torroja nº 553p/16; colocación en posición vertical en fachadas ventiladas de superficie menor de 250 m² y porcentaje de huecos menor del 30% mediante el sistema de anclaje oculto con piezas de cuelgue STB-CH, sobre subestructura soporte formada por: perfiles verticales en T de aluminio extruido de aleación 6063 con tratamiento térmico T5 o T6 y escuadras de carga y escuadras de apoyo, en L, de aluminio extruido; con tirafondos de acero inoxidable A2 y tacos de nylon para la fijación de los perfiles a la hoja principal, anclajes mecánicos de expansión, de acero inoxidable A2 para la fijación de los perfiles al forjado y piezas de cuelgue de aluminio extruido de aleación 6063 con tratamiento térmico T4 y T6, acabado natural, y piezas de protección de PVC, para la fijación del revestimiento a la subestructura soporte.

**PXED033** m ALFÉIZAR CON VIERTEAGUAS Y LÁMINA
Vierteaguas prefabricado de hormigón de color gris, en piezas de 500x250x50 mm, con goterón y anclaje metálico de acero inoxidable en su cara inferior, con lámina impermeabilizante inferior y protector hidrófugo en base acuosa, incoloro, autolimpiable, repelente del agua y la suciedad, para tratamiento superficial hidrofugante, para aplicar con brocha sobre superficies de piedra natural o piedra artificial.

**P06BI036** kg EMULSIÓN ASFÁLTICA EMUFAL I
Claves: emulsión, texsa, asfalto

**P06BD750** m² LÁMINA AUTOADHESIVA MINERAL TEXSELF FV 4 KG
Claves: lámina, texsa, mineral, adhesivo

**PX0013-1** ud AZULEJO DECORATIVO 20 X 20 CM
Azulejo blanco 20 x 20 cm
Claves: material, mortero, revoco

**PX0013-2** m² AZULEJO DECORATIVO 33 X 33 CM
Azulejo blanco 20 x 20 cm
Claves: material, mortero, revoco

**PXB03054-1** m² F. TECHO LAMAS DE ALUMNIO GRADHERMETIC PHALCEL O EQUIV., P-300,
Claves: laca, lama, acero, techo, abierto, liso, falso

**PX11505-1** m² PUERTA ABATIBLE ACERO, CHAPA GALV. PRELAC, MANETAS
Puerta de paso acero chapa galv, prelacado y pintado (p.o.)

**PX34011** m² PANEL SÁNDWICH PARA PUESTAS 50 MM (P.O.)
Panel sándwich para cubiertas acero prelacado con aislamiento de poliuretano de 50 mm, a pie de obra.

**PX014-1** ud PUERTA DE PASO MADERA LACADA
Puerta de paso lacada. (p.o.)

**PX34078** ud PERNIO AC. INOX 80/95 MM CODILLO (P.O.)
Pernio latón 80/95 mm codillo (p.o.)

**PX34080** ud POMO AC. INOX BRILLO CON RESBALÓN (P.O.)
Pomo latón pul. brillo c/resbalón (p.o.)

**PX014-2** ud PUERTA DE PASO DOBLE MADERA LACADA CON CRISTALERA
Puerta de paso lacada 2 hojas (p.o.)

**PXED35** m CANALÓN ACERO PRELACADO
Canalón cuadrado de acero prelacado, de desarrollo 333 mm, según UNE-EN 612. Incluso soportes, esquinas, tapas, remates finales, piezas de conexión a bajantes y piezas especiales.

**PXED35-1** m CUMBRERA ACERO PRELACADO
Chapa plegada de acero, con acabado galvanizado prelacado, de 0,8 mm de espesor, 40 cm de desarrollo y 3 pliegues, para remate de cumbrera con junta de estanqueidad.

**PXED036** ud SUMIDERO Y ENCUENTRO CUBIERTA NO TRANSITABLE
Sumidero de caucho EPDM, de salida vertical, de 110 mm de diámetro, con rejilla plana de caucho EPDM, con lámina de betún modificado con elastómero SBS, LBM(SBS)-40-FP, de 3,5 mm de espesor, masa nominal 4 kg/m², con armadura de fieltro de poliéster no tejido de 160 g/m², de superficie no protegida. Según UNE-EN 13707 y Emulsión asfáltica aniónica con cargas tipo EB, según UNE 104231.

**P17015** m TUBO PVC LISO SANEAMIENTO JUNTA ELÁSTICA Ø 160 MM RIG.4 KN/M² (P
Tubo liso para saneamiento de PVC de pared compacta de diámetro 160 mm, rigidez 4 kN/m², unión por copa con junta elástica, a pie de obra.

**P35007** ud ANILLO POZO H.M. Ø 100 CM. H= 100 CM C/P.P.JUNTA Y PATES (P.O.)
Anillo para pozo de registro, de hormigón en masa con junta de goma de 100 cm de diámetro interior y 100 cm de altura, pates incluidos, con un peso por unidad de 900 a 1000 kg/m, a pie de obra.

**P35009** ud ANILLO POZO H.A. Ø 100 CM H= 33 CM C/P.P. JUNTA Y PATES (P.O.)
Anillo para pozo de registro, de hormigón armado con junta de goma de 100 cm de diámetro interior y 33 cm de altura, pates incluidos, a pie de obra.

**PX35069** ud LAVABO DE PORCELANA VITRIFICADA SOBRE ENCIMERA
Lavabo de porcelana sanitaria, sobre encimera, color Blanco, de 450 mm de diámetro, según UNE 67001. blanco i/ grifería y válvulas (p.o.)

**PX35069-1** m² ENCIMERA SILESTONE BLANCO 100X60X2CM
Encimera de silestone, Blanco de 100 cm de longitud, 60 cm de anchura y 2 cm de espesor, canto simple recto, con los bordes ligeramente biselados, formación de 1 hueco con sus cantos pulidos, y copete perimetral de 5 cm de altura y 2 cm de espesor, con el borde recto.

**P25184** m TUBO FLEXIBLE DE PVC, DIÁMETRO NOMINAL 20 MM (P.O.)
Tubo curvable de PVC, corrugado, de color negro o gris, de 20 mm de diámetro nominal (exterior), para canalización empotrada en obra de fábrica (paredes y techos). Resistencia a la compresión 320 N, resistencia al impacto 1 julio, temperatura de trabajo -5°C hasta 60°C, con grado de protección IP 54, Grado de protección frente a daños mecánicos grado 5, no propagador de la llama. Conformidad con UNE-EN 61386-1, UNE-EN 61386-22 y UNE-EN 60423.

**P25185** m TUBO FLEXIBLE DE PVC, DIÁMETRO NOMINAL 25 MM (P.O.)
Tubo curvable de PVC, corrugado, de color negro o gris, de 25 mm de diámetro nominal (exterior), para canalización empotrada en obra de fábrica (paredes y techos). Resistencia a la compresión 320 N, resistencia al impacto 1 julio, temperatura de trabajo -5°C hasta 60°C, con grado de protección IP 54, Grado de protección frente a daños mecánicos grado 5, no propagador de la llama. Conformidad con UNE-EN 61386-1, UNE-EN 61386-22 y UNE-EN 60423.

**P25186** m TUBO FLEXIBLE DE PVC, DIÁMETRO NOMINAL 32 MM (P.O.)
Tubo curvable de PVC, corrugado, de color negro o gris, de 32 mm de diámetro nominal (exterior), para canalización empotrada en obra de fábrica (paredes y techos). Resistencia a la compresión 320 N, resistencia al impacto 1 julio, temperatura de trabajo -5°C hasta 60°C, con grado de protección IP 54, Grado de protección frente a daños mecánicos grado 5, no propagador de la llama. Conformidad con UNE-EN 61386-1, UNE-EN 61386-22 y UNE-EN 60423.

**P25188** m TUBO FLEXIBLE DE PVC, DIÁMETRO NOMINAL 50 MM (P.O.)
Tubo curvable de PVC, corrugado, de color negro o gris, de 50 mm de diámetro nominal (exterior), para canalización empotrada en obra de fábrica (paredes y techos). Resistencia a la compresión 320 N, resistencia al impacto 1 julio, temperatura de trabajo -5°C hasta 60°C, con grado de protección IP 54, Grado de protección frente a daños mecánicos grado 5, no propagador de la llama. Conformidad con UNE-EN 61386-1, UNE-EN 61386-22 y UNE-EN 60423.

**PX25088** m CABLE RZ1-K (AS) 0,6/1 1X4 MM² (CU) (P.O.)
Cable unipolar de cobre según UNE 21123-2 (RZ1-K (AS)0,6/1 kV 1x4 mm²), pie de obra.

**PX25091** m CABLE RZ1-K (AS) 0,6/1 1X16 MM² (CU) (P.O.)
Cable unipolar de cobre según UNE 21123-2 RZ1-K (AS) 0,6/1 kV 1x16 mm²), pie de obra.

**PX25191** m CABLE RZ1-K (AS) 0,6/1 1X25 MM² (CU) (P.O.)
Cable unipolar de cobre según UNE 21123-2 RZ1-K (AS) 0,6/1 kV 1x25 mm²), pie de obra.

**PX25291** m CABLE RZ1-K (AS) 0,6/1 1X35 MM² (CU) (P.O.)
Cable unipolar de cobre según UNE 21123-2 RZ1-K (AS) 0,6/1 kV 1x35 mm²), pie de obra.

**PX25094** m CABLE RZ1-K (AS) 0,6/1 1X50 MM² (CU) (P.O.)
Cable unipolar de cobre según UNE 21123-2 (RZ1-K (AS) 0,6/1 kV 1x50 mm²), pie de obra.

**P25215** ud TOMA TF 6 CONTACTOS PARA CONECTOR RJ-12 BLANCO ESTÁNDAR (P.O.)
Toma TF 6 contactos para conector RJ-12 bl. estándar (p.o.)

**PXEL25211** ud TOMA RJ45 CTA 6
Caja mecanismo empotrar enlazable (p.o.

**P24061** ud CASETA PFU-4. DIMENSIONES: 4,5X2,4X3,05 M (P.O.)
Envolvente compacta de hormigón armado para C.T. tipo PFU-4 de ORMAZABAL o similar, de dimensiones aproximadas 3045 mm de alto, 2380 mm de ancho y 4480 mm de largo, pie de obra.

**PL01021** ud TAQUILLA METÁLICA INDIVIDUAL (1 UD X Nº OPERARIOS PUNTA X 1,20)
Taquilla metálica, para uso individual con llave, (1 unidad x nº operarios punta x 1,20) colocada.

**PMT09010100** ud CAPTAFAROS TRIANGULAR BARRERA DOS CARAS H.I
Claves: malla, articulacion, barrera, acero, absorcion, perfil, proteccion, soporte, diametro, galvanizar, talud, piedra

**PMTB304bda** ud PANEL DIRECCIONAL TEMPORAL 160 X 45 MM. NIVEL II
Panel direccional temporal de 160 x 45 mm. con nivel II de retroreflexión , suministrado a pie de obra

**PMTB208a** ud POSTE 80 X 40 X 2 MM G
Poste señal convencional de dimensiones 80 x 40 x 2 mm G., suministrado a pie de obra

**MQ0935ab** h PLANTA DISCONTINUA DE FABRICACIÓN DE MBC DE 200 T/H
Planta discontinua de fabricación de Mezcla Bituminosa en caliente de 200 t/h, totalmente instalada

**PMT0311aca** t ÁRIDO DE MACHAQUEO TAMAÑO 0/6, PARA MEZCLAS BITUMINOSAS, DE USO
Arido de machaqueo de tamaño 0/6, para uso en mezclas bituminosas en capa de rodadura, según norma UNE 146120.

**PMT0311ada** t ÁRIDO DE MACHAQUEO TAMAÑO 6/12, PARA MEZCLAS BITUMINOSAS, DE USO
Arido de machaqueo de tamaño 6/12, para uso en mezclas bituminosas en capa de rodadura, según norma UNE 146120.

**PMT0311aea** t ÁRIDO DE MACHAQUEO TAMAÑO 12/20, PARA MEZCLAS BITUMINOSAS, DE US
Arido de machaqueo de tamaño 12/20, para uso en mezclas bituminosas en capa de rodadura, según norma UNE 146120.

**PMT0311afa** t ÁRIDO DE MACHAQUEO TAMAÑO 20/40, PARA MEZCLAS BITUMINOSAS, DE US
Arido de machaqueo de tamaño 20/40, para uso en mezclas bituminosas en capa de rodadura, según norma UNE 146120.

**PMT0515bd** t CONGLOMERANTE HIDRÁULICO DE CEMENTO Y RESISTENCIA 32,5 MPA
Conglomerante hidráulico, constituido principalmente por cemento, según Norma UNE-ENV 13282, tipo HRB32,5, suministrado a pie de obra

**P28019** ud SEÑAL STOP OCTÓGONO Ø 90 CM, DOBLE APOTEMA REFLECTANTE (P.O.)
Señal prohibición y obligación. Stop octógono ø 90 cm, doble apotema reflectante (p.o.)

**PMT0311acb** t ÁRIDO DE MACHAQUEO TAMAÑO 0/6, PARA MEZCLAS BITUMINOSAS, DE USO
Arido de machaqueo de tamaño 0/6, para uso en mezclas bituminosas en capa intermedia, según norma UNE 146120.

**PMT0311adb** t ÁRIDO DE MACHAQUEO TAMAÑO 6/12, PARA MEZCLAS BITUMINOSAS, DE USO
Arido de machaqueo de tamaño 6/12, para uso en mezclas bituminosas en capa intermedia, según norma UNE 146120.

**PMT0311aeb** t ÁRIDO DE MACHAQUEO TAMAÑO 12/20, PARA MEZCLAS BITUMINOSAS, DE US
Arido de machaqueo de tamaño 12/20, para uso en mezclas bituminosas en capa intermedia, según norma UNE 146120.

**PMT0311afb** t ÁRIDO DE MACHAQUEO TAMAÑO 20/40, PARA MEZCLAS BITUMINOSAS, DE US
Arido de machaqueo de tamaño 20/40, para uso en mezclas bituminosas en capa intermedia, según norma UNE 146120.

**PMTB305b** ud CONO TB-6 H=70 CM
Cono de balizamiento tipo TB-6 de 70 cm. de altura, suministrado a pie de obra

**PU103_** m³ CANON SUELO SELECCIONADO DE PLANTA DE TRATAMIENTO RCD
SUELO SELECCIONADO PROCEDENTE DE CANTERA
Claves: suelo

**P20003** m TUBO DE PE SANEAMIENTO CORRUGADO DOBLE CAPA SN8 Ø0,50 M (P.O.)
Tubo corrugado de polietileno PE para saneamiento, de doble capa, tipo SN8, diámetro nominal 500 mm, a pie de obra.

**P20001** m TUBO DE PE SANEAMIENTO CORRUGADO DOBLE CAPA SN8 Ø0,315M (P.O.)
Tubo corrugado de polietileno PE para saneamiento, de doble capa, tipo SN8, diámetro nominal 315 mm, a pie de obra.

**P20007** m TUBO DE PE SANEAMIENTO CORRUGADO DOBLE CAPA SN8 Ø0,25 M (P.O.)
Tubo corrugado de polietileno PE para saneamiento, de doble capa, tipo SN8, diámetro nominal 250 mm, a pie de obra.

**MU03301** h MÁQUINA PANTALLAS SUSPENDIDA DE 3,5 M
Máquina integral sobre cadenas con cuchara suspendida para pantallas de 3,5 m

**MU03401** h GRUPOS PARA LODOS DE 50 M3/H
Grupos para mezcla y recuperación de lodos bentoníticos para un caudal de 50 m3/h

**MUQ19010** u TRANSPORTE, DESCARGA, MONTAJE, PUESTA A PUNTO Y RETIRADA DEL EQU
Claves: alto, circulacion, intensidad, nivel, pintura, placa, reflejo

**PU060110** m³ HORMIGÓN PARA PROYECTAR DE 400 KG/CM² DE RESISTENCIA CON UN 2% D
Claves: previo, humo, maximo, aditivo, resistencia, silice, consistencia, hormigon, proyeccion, plastico

**MU05041** h BOMBA AUTOASPIRANTE DIESEL 32 CV
Claves: diesel

**PUMT09020020** m CINTA SEÑALIZACIÓN DE OBRA
CINTA DE SEÑALIZACIÓN DE OBRA
Claves: cinta, señalizacion

**PUMT01110075** u SOPORTE ANGULAR METÁLICO DE 30 MM Y 1 M LONGITUD
SOPORTE ANGULAR METÁLICO DE 30 MM DE DIÁMETRO Y 1 M DE LONGITUD
Claves: angular, diametro, metal, soporte

**MU008C** h TRANSPLANT.HIDRÁUL.CEPELLÓN D=110/140CM
Claves: cepellón

**Q170101A01** h GRADA DE DISCOS
GRADA DE 20 DISCOS

**PMT12070005** kg MEZCLA SIEMBRA MECANIZADA
MEZCLA PARA SIEMBRA MECANIZADA
Claves: mecanismo, siembra

**PXEL9521C** ud SOPORTE ATORNILLADO PARA 2 PANELES 30º
Soporte atornillado para 2 paneles

**P25105** m CABLE RV-K 0,6/1 2X6 MM² (CU) (P.O.)
Cable bipolar de cobre según UNE 21123-2 (RV-K 0,6/1 kV 2x6 mm²), pie de obra.

**P25106** m CABLE RV-K 0,6/1 2X10 MM² (CU) (P.O.)
Cable bipolar de cobre según UNE 21123-2 (RV-K 0,6/1 kV 2x10 mm²), pie de obra.

**P05001** m² GEOTEXTIL NO TEJIDO DE POLIPROPILENO, GRAMAJES 126 A 155 G/M² (P
Geotextil no tejido de filamentos de polipropileno, unidos mecánicamente por agujado, estabilizados frente a los rayos UV, gramajes de 126 a 155 g/m² , resistencia a la tracción de 12 KN/m, a pie de obra.

## Entidades
- 000, C
- 001, C
- 002, C
- 003, C
- 004, C
- 005, C
- 006, C
- 007, C
- 008, C
- 009, C
- 010, C
- 011, C
- 012, C
- 013, C
- 014, C
- 015, C
- 016, C
- 017, C
- 018, C
- 019, C
- 020, C
- 021, C
- 022, C
- 023, C
- 024, C
- 025, C
- 026, C
- 027, C
- 028, C
- 029, C
- 030, C
- 031, C
- 032, C
- 033, C
- 034, C
- 035, C
- 036, C
- 037, C
- 038, C
- 039, C
- 040, C
- 041, C
- 042, C
- 043, C
- 044, C
- 045, C
- 046, C
- 047, C
- 048, C
- 049, C
- 050, C
- 051, C
- 052, C
- 053, C
- 054, C
- 055, C
- 056, C
- 057, C
- 058, C
- 059, C
- 060, C
- 061, C
- 062, C
- 063, C
- 064, C
- 065, C
- 066, C
- 067, C
- A Coruña, C
- Alicante, C
- Almería, C
- Castellón, C
- Cáceres, C
- Cádiz, C
- Córdoba, C
- Girona, C
- Guipúzcoa, C
- Jaén, C
- León, C
- Lleida, C
- Málaga, C
- Ourense, C
- Valencia, C
- Z0000, Media Nacional, C
- Z0099, Sede Central, C
- Z0100, Media D.T. Galicia, C
- Z0300, Media D.T. Nordeste, C
- Z0500, Media D.T. Asturias, Cantabria, Castilla León, C
- Z0600, Media D.T. Centro, C
- Z0700, Media D.T. Levante e Islas Baleares, C
- Z0800, Media D.T. Extremadura, C
- Z1200, Media D.T. Canarias, C
- Z1900, Media D.T. Andalucia, C
- Álava, C
- Ávila, C
